# C.E.I.P. NUEVO Nº5 DE ALMAZORA (REGINA VIOLANT)-basico y ejecución

- Propiedad del archivo: CYPE INGENIEROS, S.A.
- Formato: FIEBDC-3/2004
- Programa: ARQUIMEDES
- Tipo: presupuesto
- Comentario: Presupuesto
- Fecha de los precios: 08/01/2015
- Divisa: EUR
- Costes indirectos: 3 %
- Gastos generales: 15 %
- Beneficio industrial: 6 %
- IVA: 21 %
- Código: 565_NUEVA_LICITACION (23/10/2013)
Importe: 3935983.09
PEM PROYECTO NOVIEMBRE 2014: 4.732.934,98 €
PEM MODIFICACION DE PROYECTO 2017: 4.927.440,36 €
PEM NUEVA LICITACION 2018: 3.935.983,09 €

## CAP1 DEMOLICIONES (06/07/2009)

**EADI.2dE** u Levnt inodoro (14/01/2015)
0 u × 11.53
Levantado de inodoro y accesorios, sin recuperación del material con retirada de escombros y carga, sin incluir transporte a vertedero, según NTE/ADD-1

| Código | Ud | Descripción | Rendimiento | Precio | Importe |
|---|---|---|---|---|---|
| MOOA.9a | h | Oficial 2ª construcción (mano de obra; 17/05/1999) | 0.281 | 16.69 | 4.69 |
| MOOA11a | h | Peón especializado construcción (mano de obra; 17/05/1999) | 0.281 | 15.78 | 4.43 |
| MOOA12a | h | Peón ordinario construcción (mano de obra; 17/05/1999) | 0.14 | 15.55 | 2.18 |
| %0200 | % | Medios auxiliares (26/03/2008) | 2 % | 11.30 | 0.23 |
|  |  | Total |  |  | 11.53 |

**EADI.2gE** u Levnt plato ducha (14/01/2015)
0 u × 17.76
Levantado de plato ducha y accesorios, sin recuperación del material con retirada de escombros y carga, sin incluir transporte a vertedero, según NTE/ADD-1

| Código | Ud | Descripción | Rendimiento | Precio | Importe |
|---|---|---|---|---|---|
| MOOA.9a | h | Oficial 2ª construcción | 0.468 | 16.69 | 7.81 |
| MOOA11a | h | Peón especializado construcción | 0.47 | 15.78 | 7.42 |
| MOOA12a | h | Peón ordinario construcción | 0.14 | 15.55 | 2.18 |
| %0200 | % | Medios auxiliares | 2 % | 17.41 | 0.35 |
|  |  | Total |  |  | 17.76 |

**EADI.2eE** u Levnt lavabo (14/01/2015)
0 u × 12.35
Levantado de lavabo y accesorios, sin recuperación del material con retirada de escombros y carga, sin incluir transporte a vertedero, según NTE/ADD-1

| Código | Ud | Descripción | Rendimiento | Precio | Importe |
|---|---|---|---|---|---|
| MOOA.9a | h | Oficial 2ª construcción | 0.328 | 16.69 | 5.47 |
| MOOA11a | h | Peón especializado construcción | 0.328 | 15.78 | 5.18 |
| MOOA12a | h | Peón ordinario construcción | 0.094 | 15.55 | 1.46 |
| %0200 | % | Medios auxiliares | 2 % | 12.11 | 0.24 |
|  |  | Total |  |  | 12.35 |

**EADI10cdbcE** u Desm inst fontanería 300m2 c/recu (14/01/2015)
0 u × 408.21
Desmontado de red de instalación fontanería con grado de complejidad baja sin recuperación de elementos, tubos, cajas, mecanismos, para una superficie de abastecimiento de 300 m2, incluso, retirada de escombros y carga sobre camión, para posterior transporte a vertedero.

| Código | Ud | Descripción | Rendimiento | Precio | Importe |
|---|---|---|---|---|---|
| MOOF.9a | h | Oficial 2ª fontanería (mano de obra; 09/06/1997) | 2.811 | 15.25 | 42.87 |
| MOOA11a | h | Peón especializado construcción | 15.17 | 15.78 | 239.38 |
| MOOA12a | h | Peón ordinario construcción | 7.586 | 15.55 | 117.96 |
| %0200 | % | Medios auxiliares | 2 % | 400.21 | 8.00 |
|  |  | Total |  |  | 408.21 |

**EADI10acbe** u Desm inst el 500m2 c/recu (14/01/2015)
0 u × 522.82
Desmontado de red de instalación eléctrica con grado de complejidad media sin recuperación de elementos, tubos, cajas, mecanismos, para una superficie de abastecimiento de 500m2, incluso, retirada de escombros y carga sobre camión, para posterior transporte a vertedero.

| Código | Ud | Descripción | Rendimiento | Precio | Importe |
|---|---|---|---|---|---|
| MOOE.9a | h | Oficial 2ª electricidad (mano de obra; 09/06/1997) | 4.684 | 15.25 | 71.43 |
| MOOA11a | h | Peón especializado construcción | 18.727 | 15.78 | 295.51 |
| MOOA12a | h | Peón ordinario construcción | 9.365 | 15.55 | 145.63 |
| % | % | Costes Directos Complementarios (18/02/1999) | 2 % | 512.57 | 10.25 |
|  |  | Total |  |  | 522.82 |

**EADF.6ba** u Levnt carp 3 a 6m2 sin aprov (14/01/2015)
0 u × 13.37
Levantado de carpintería, incluso marcos, hojas y accesorios de de 3 a 6m2, con retirada de escombros y carga, sin incluir transporte a vertedero, según NTE/ADD-18.

| Código | Ud | Descripción | Rendimiento | Precio | Importe |
|---|---|---|---|---|---|
| MOOA12a | h | Peón ordinario construcción | 0.843 | 15.55 | 13.11 |
| % | % | Costes Directos Complementarios | 2 % | 13.11 | 0.26 |
|  |  | Total |  |  | 13.37 |

Claves: construccion, derribo, material, escombro, carga, transporte, vertedero, ordinario, carpinteria, levantar, accesorio, almacen, superficie, hoja, marco, aprendiz

**EADW12a** m2 Levantado de rejas y puertas (14/01/2015)
0 m2 × 5.08
Levantado de rejas y puertas metálicas, con aprovechamiento del material, incluso retirada y transporte a almacén, según NTE/ADD-18.

| Código | Ud | Descripción | Rendimiento | Precio | Importe |
|---|---|---|---|---|---|
| MOOM11a | h | Especialista metal (mano de obra; 11/06/1997) | 0.094 | 13.93 | 1.31 |
| MOOA12a | h | Peón ordinario construcción | 0.187 | 15.55 | 2.91 |
| MMMT.5bbb | h | Cmn de transp 12T 10m3 3ejes (maquinaria; 14/01/2015) | 0.02 | 38.061 | 0.76 |
| % | % | Costes Directos Complementarios | 2 % | 4.98 | 0.10 |
|  |  | Total |  |  | 5.08 |

Claves: derribo, material, transporte, metal, levantar, almacen, puerta, reja

**ppEADQ11b** m2 Demol cerchas correas metálicas (14/01/2015)
0 m2 × 24.48
Demolición de entramado de cerchas, correas metálicas y cubierta, con retirada de escombros y carga, sin incluir transporte a vertedero, según NTE/ADD-8.

| Código | Ud | Descripción | Rendimiento | Precio | Importe |
|---|---|---|---|---|---|
| MOOA.9a | h | Oficial 2ª construcción | 0.328 | 16.69 | 5.47 |
| MOOA11a | h | Peón especializado construcción | 0.328 | 15.78 | 5.18 |
| MOOA12a | h | Peón ordinario construcción | 0.844 | 15.55 | 13.12 |
| % | % | Costes Directos Complementarios | 3 % | 23.77 | 0.71 |
|  |  | Total |  |  | 24.48 |

Claves: demolicion, derribo, escombro, carga, transporte, vertedero, metal, cercha, correa, entramado

**EADF.1b** m2 Demol tabique LHD a mano (14/01/2015)
0 m2 × 4.46
Demolición de tabicón de ladrillo hueco doble con retirada de escombros y carga, sin incluir transporte a vertedero, según NTE/ADD-9.

| Código | Ud | Descripción | Rendimiento | Precio | Importe |
|---|---|---|---|---|---|
| MOOA12a | h | Peón ordinario construcción | 0.281 | 15.55 | 4.37 |
| % | % | Costes Directos Complementarios | 2 % | 4.37 | 0.09 |
|  |  | Total |  |  | 4.46 |

Claves: demolicion, derribo, escombro, carga, transporte, vertedero, mano, hueco, ladrillo, tabiqueria, doble

**EADF.2cbb** m3 Demol fab ldr perf1.5pi mec (14/01/2015)
0 m3 × 53.46
Demolición de fábrica de ladrillo perforado de 1.5 pies, con martillo neumático, con retirada de escombros y carga, sin incluir transporte a vertedero, según NTE/ADD-9.

| Código | Ud | Descripción | Rendimiento | Precio | Importe |
|---|---|---|---|---|---|
| MOOA11a | h | Peón especializado construcción | 0.936 | 15.78 | 14.77 |
| MOOA12a | h | Peón ordinario construcción | 1.03 | 15.55 | 16.02 |
| MMMA.4ba | h | Compr diésel 4m3 (maquinaria; 14/01/2015) | 1.12 | 8.108 | 9.08 |
| MMMD.1aa | h | Martll picador 80mm (maquinaria; 28/07/2009) | 1.12 | 11.2 | 12.54 |
| % | % | Costes Directos Complementarios | 2 % | 52.41 | 1.05 |
|  |  | Total |  |  | 53.46 |

Claves: construccion, demolicion, derribo, medio, escombro, carga, transporte, vertedero, compresor, neumatico, martillo, mano, ordinario, hueco, mecanico, ladrillo, fabrica, macizo, especial, pie, perforacion

**EADI.9a** m Levantado bajantes y canalones (14/01/2015)
0 m × 2.97
Levantado de bajantes pluviales y canalones, incluso retirada carga y sin incluir transporte de escombros a vertedero autorizado.

| Código | Ud | Descripción | Rendimiento | Precio | Importe |
|---|---|---|---|---|---|
| MOOA12a | h | Peón ordinario construcción | 0.187 | 15.55 | 2.91 |
| % | % | Costes Directos Complementarios | 2 % | 2.91 | 0.06 |
|  |  | Total |  |  | 2.97 |

Claves: derribo, escombro, carga, transporte, vertedero, levantar, canalon, bajante

**EADI.9b** m Levantado colectores hrz (14/01/2015)
0 m × 4.46
Levantado de colectores horizontales, incluso retirada y carga, sin incluir transporte a vertedero.

| Código | Ud | Descripción | Rendimiento | Precio | Importe |
|---|---|---|---|---|---|
| MOOA12a | h | Peón ordinario construcción | 0.281 | 15.55 | 4.37 |
| % | % | Costes Directos Complementarios | 2 % | 4.37 | 0.09 |
|  |  | Total |  |  | 4.46 |

Claves: derribo, horizontal, escombro, carga, transporte, vertedero, levantar, bajante, colector

**ppEADE.5aa** m3 (14/01/2015)
0 m3 × 77.27
Demolición de gradas de hormigón armado, con revestimiento de piedra, con martillo neumático y compresor, incluso retirada de vallado (parte maciza más diáfana), de escombros y carga, sin incluir transporte a vertedero.

| Código | Ud | Descripción | Rendimiento | Precio | Importe |
|---|---|---|---|---|---|
| MOOA11a | h | Peón especializado construcción | 0.562 | 15.78 | 8.87 |
| MOOA12a | h | Peón ordinario construcción | 1.873 | 15.55 | 29.13 |
| MMMA.4aa | h | Compr diésel 3m3 (maquinaria; 04/02/1997) | 1.6 | 7.35 | 11.76 |
| MMMD.1aa | h | Martll picador 80mm | 1.6 | 11.2 | 17.92 |
| MMMR.1de | h | Pala crgra de neum 179cv 3,2m3 (maquinaria; 28/07/2009) | 0.16 | 50.45 | 8.07 |
| % | % | Costes Directos Complementarios | 2 % | 75.75 | 1.52 |
|  |  | Total |  |  | 77.27 |

Claves: demolicion, derribo, estructura, hormigon, escombro, carga, transporte, vertedero, compresor, neumatico, martillo, soporte, jacena

**ppmEADQ11b** m2 (14/01/2015)
0 m2 × 24.47
Demolición de marquesina metálica, con retirada de escombros y carga, sin incluir transporte a vertedero, según NTE/ADD-8.

| Código | Ud | Descripción | Rendimiento | Precio | Importe |
|---|---|---|---|---|---|
| MOOA.9a | h | Oficial 2ª construcción | 0.328 | 16.69 | 5.47 |
| MOOA11a | h | Peón especializado construcción | 0.328 | 15.78 | 5.18 |
| MOOA12a | h | Peón ordinario construcción | 0.843 | 15.55 | 13.11 |
| % | % | Costes Directos Complementarios | 3 % | 23.76 | 0.71 |
|  |  | Total |  |  | 24.47 |

Claves: demolicion, derribo, escombro, carga, transporte, vertedero, metal, cercha, correa, entramado

**EADR.1dbE** m2 Demol pav HM 10-15cm mec (14/01/2015)
0 m2 × 9.9
Demolición de pavimentos de hormigón en masa de 10 a 15 cm. de espesor, realizada con martillo neumático, retirada de escombros y carga, sin incluir transporte a vertedero, según NTE/ADD-10.

| Código | Ud | Descripción | Rendimiento | Precio | Importe |
|---|---|---|---|---|---|
| MOOA11a | h | Peón especializado construcción | 0.14 | 15.78 | 2.21 |
| MOOA12a | h | Peón ordinario construcción | 0.234 | 15.55 | 3.64 |
| MMMA.4ba | h | Compr diésel 4m3 | 0.2 | 8.108 | 1.62 |
| MMMD.1aa | h | Martll picador 80mm | 0.2 | 11.2 | 2.24 |
| %0200 | % | Medios auxiliares | 2 % | 9.71 | 0.19 |
|  |  | Total |  |  | 9.9 |

**EADE.4bbE** m3 Demol cimen HA c/martillo (14/01/2015)
0 m3 × 44.85
Demolición de cimentación de hormigón armado, con martillo neumático, con retirada de escombros y carga, sin incluir transporte a vertedero.

| Código | Ud | Descripción | Rendimiento | Precio | Importe |
|---|---|---|---|---|---|
| MOOA11a | h | Peón especializado construcción | 0.655 | 15.78 | 10.34 |
| MOOA12a | h | Peón ordinario construcción | 0.655 | 15.55 | 10.19 |
| MMMA.4aa | h | Compr diésel 3m3 | 0.7 | 7.35 | 5.15 |
| MMMD.1aa | h | Martll picador 80mm | 0.7 | 11.2 | 7.84 |
| MMME.1cbc | h | Retro de neum s/palafrtl 0,8m3 (maquinaria; 30/11/2014) | 0.35 | 29.866 | 10.45 |
| %0200 | % | Medios auxiliares | 2 % | 43.97 | 0.88 |
|  |  | Total |  |  | 44.85 |

**ppEADW.9a** u (14/01/2015)
0 u × 922.9
Desmontaje de torre metálica de soporte de focos de iluminación, vallados, duchas exteriores..., incluso acopio en almacén para posterior colocación o retirada, carga y transporte a vertedero autorizado.

| Código | Ud | Descripción | Rendimiento | Precio | Importe |
|---|---|---|---|---|---|
| MOOA11a | h | Peón especializado construcción | 18.73 | 15.78 | 295.56 |
| MOOA12a | h | Peón ordinario construcción | 18.73 | 15.55 | 291.25 |
| MOOM.8a | h | Oficial 1ª metal (mano de obra; 11/06/1997) | 8.428 | 15.92 | 134.17 |
| MOOE12a | h | Peón electricidad (mano de obra; 09/06/1997) | 9.366 | 13.8 | 129.25 |
| MOOE.8a | h | Oficial 1ª electricidad (mano de obra; 09/06/1997) | 1.875 | 15.92 | 29.85 |
| MMMT.5aaa | h | Cmn de transp 10T 8m3 2ejes (maquinaria) | 1 | 24.72 | 24.72 |
| % | % | Costes Directos Complementarios | 2 % | 904.80 | 18.10 |
|  |  | Total |  |  | 922.9 |

Claves: desmontable, derribo, colocacion, carga, transporte, vertedero, almacen, bandera, mastil, acopiar

**ppEADW15a** u (14/01/2015)
0 u × 44.55
Retirada de árboles, incluso replantación en lugar a definir por la Dirección Facultativa.

| Código | Ud | Descripción | Rendimiento | Precio | Importe |
|---|---|---|---|---|---|
| MOOA12a | h | Peón ordinario construcción | 2.809 | 15.55 | 43.68 |
| % | % | Costes Directos Complementarios | 2 % | 43.68 | 0.87 |
|  |  | Total |  |  | 44.55 |

Claves: derribo, escombro, carga, transporte, vertedero, cerco

**ppEADW16a** u (14/01/2015)
0 u × 77.25
Retirada de fuente, incluso carga de escombros, sin incluir transporte a vertedero.

| Código | Ud | Descripción | Rendimiento | Precio | Importe |
|---|---|---|---|---|---|
| MOOA12a | h | Peón ordinario construcción | 3.281 | 15.55 | 51.02 |
| MMMT.5aaa | h | Cmn de transp 10T 8m3 2ejes | 1 | 24.72 | 24.72 |
| % | % | Costes Directos Complementarios | 2 % | 75.74 | 1.51 |
|  |  | Total |  |  | 77.25 |

Claves: derribo, escombro, carga, transporte, vertedero, persiana

**EADW52acb** m3 Transp escom s/camión<10T 15km
0 m3 × 16.72
Transporte de escombros en camión<10T a una distancia media de 15 km (ida), incluso medio de cargacontenedor y descarga por vuelco.

| Código | Ud | Descripción | Rendimiento | Precio | Importe |
|---|---|---|---|---|---|
| MMMT.5aaa | h | Cmn de transp 10T 8m3 2ejes | 0.138 | 24.72 | 3.41 |
| % | % | Costes Directos Complementarios | 2 % | 3.41 | 0.07 |
| EADW.2b | m3 | Carga escom contenedor (14/01/2015) | 1 | 13.24 | 13.24 |
|  |  | Total |  |  | 16.72 |

**EADW60c** u Entrega-recogida contenedor 6m3 (27/09/2007)
0 u × 65.78
Servicio de entrega y recogida de contenedor de escombros de capacidad 6m3, colocado a pie de obra.

| Código | Ud | Descripción | Rendimiento | Precio | Importe |
|---|---|---|---|---|---|
| PEADW60cE | u | Entrega-recogida contenedor 6m3 (material; 14/01/2015) | 1 | 65.134 | 65.13 |
| %0100 | % | Medios auxiliares (27/09/2007) | 1 % | 65.13 | 0.65 |
|  |  | Total |  |  | 65.78 |

## CAP2 ACONDICIONAMIENTO POLIDEPORTIVO (26/09/2011)
Importe: 173049.56

**ppgim-EFPC.1bchc** m2 PT 1 hj LP e 24cm enl-enl (14/01/2015)
87.75 m2 × 88.96 (91.63 con costes indirectos) = 8040.53
Partición de una hoja de ladrillo cerámico perforado de 24cm de espesor, realizada con piezas de 24x11.5x7 cm aparejadas a tizón y recibidas con mortero de cemento M-5, con juntas de 1cm de espesor, con guarnecido maestreado y enlucido de yeso de 1.5cm por ambos lados, armada y anclada a la solera, incluso replanteo, nivelación y aplomado, parte proporcional pilastras de refuerzo, enjarjes, mermas y roturas, humedecido de las piezas y limpieza, considerando un 3% de pérdidas y un 20% de mermas de mortero, según DB SE-F del CTE, NTE-PTL y NTE-RPG.

| Código | Ud | Descripción | Rendimiento | Precio | Importe |
|---|---|---|---|---|---|
| MOOA.8a | h | Oficial 1ª construcción (mano de obra; 17/05/1999) | 2.41 | 17.78 | 42.85 |
| MOOA11a | h | Peón especializado construcción | 1.205 | 15.78 | 19.01 |
| PFFC.2b | u | Ladrillo perf n/visto 24x11.5x7 (material; 28/07/2009) | 104 | 0.14 | 14.56 |
| PBPM.3c | m3 | Mto cto M-5 CEM ind (material; 14/01/2015) | 0.056 | 84.126 | 4.71 |
| PBPL.3b | m3 | Pasta de yeso YG/L (28/07/2009) | 0.034 | 127.46 | 4.33 |
| PEAA.3bc | kg | Acero corru B 500 S ø10 (material; 14/01/2015) | 2 | 0.663 | 1.33 |
| % | % | Costes Directos Complementarios | 2.5 % | 86.79 | 2.17 |
|  |  | Total |  |  | 88.96 |

| Medición | Uds. | Largo | Alto | Parcial |
|---|---|---|---|---|
| separación gimnasio | 1 | 24.000 | 4.000 | 96.000 |
| YA EJECUTADO | -1 | 8.250 |  | -8.250 |
| Total |  |  |  | 87.75 |

**ppEEHV.1abc** m3 (14/01/2015)
1.5 m3 × 349.51 (360 con costes indirectos) = 540.00
Hormigón armado de 25 N/mm2,(HA 25/B/20/IIa), consistencia blanda, tamaño máximo de árido 20mm, clase general exposición normal, confeccionado en central, para zunchos de 25x25cm con una cuantía media de 100 Kg. de acero B 500 S, incluso vibrado, curado, encofrado y desencofrado, según EHE.

| Código | Ud | Descripción | Rendimiento | Precio | Importe |
|---|---|---|---|---|---|
| MOOA.8a | h | Oficial 1ª construcción | 0.907 | 17.78 | 16.13 |
| MOOA12a | h | Peón ordinario construcción | 0.908 | 15.55 | 14.12 |
| PBPC.3abba | m3 | H 25 blanda TM 20 IIa. (material; 28/07/2009) | 1.05 | 54 | 56.70 |
| PBAA.1a | m3 | Agua (material; 28/07/2009) | 0.45 | 1.08 | 0.49 |
| MMMH.5c | h | Vibrador gasolina aguja ø30-50mm (maquinaria; 28/07/2009) | 0.5 | 3.29 | 1.65 |
| % | % | Costes Directos Complementarios | 3.5 % | 89.09 | 3.12 |
| EEHW.1bb | kg | Acero p/hormigón B 500 S ø6-25 (28/07/2009) | 100 | 0.8 | 80.00 |
| EEEM.5cba | m2 | Encf zuncho 20/40 4 us (14/01/2015) | 10 | 17.73 | 177.30 |
|  |  | Total |  |  | 349.51 |

Claves: construccion, estructura, medio, moho, blando, seccion, hormigon, exposicion, consistencia, maximo, ordinario, viga, agua, encofrar, obra, vibracion, desencofrante, acero, curado, preparacion, central, confeccionar, dintel, zuncho, plano

| Medición | Uds. | Largo | Ancho | Alto | Parcial |
|---|---|---|---|---|---|
| zuncho pared gimnasio | 1 | 24.000 | 0.250 | 0.250 | 1.500 |
| Total |  |  |  |  | 1.5 |

**pp-pav-ERSF.9cf** m2 (14/01/2015)
1250 m2 × 40.22 (41.43 con costes indirectos) = 51787.50
Pavimento Mondoflex II 7,5 mm + Everlay 1,2 mm o similar, formado por la unión en obra de dos pavimentos prefabricados. El pavimento a colocar en la parte superior es un pavimento deportivo prefabricado en rollos para interior compuesto por tres capas unidas entre sí conformando un espesor total de 7,5 mm de espesor constante.
Las dos primeras capas están exentas de sustancias halógenas o tóxicas y se encuentran constituidas por caucho calandrado y vulcanizado a base de goma natural y sintética, cargas minerales, estabilizantes, vulcanizantes y pigmentos colorantes. La capa más superficial y sobre la que se desarrolla el juego es ligeramente gofrada, antideslizante, antirefleja y ligeramente marmolizada al tono. Esta capa está vulcanizado a un estrato inferior resiliente de color similar. La tercera capa está constituida por elastómeros poliuretánicos tridimensionales reticulados. El conjunto constituye un pavimento puntoelástico de máxima elasticidad y retorno de energía, asegurando al mismo tiempo unas óptimas condiciones de resistencia y fricción. El pavimento a colocarse en la parte inferior es de 1,2 mm de grosor constante. Se trata de una lámina prefabricada estabilizante, impermeabilizante y aislante de fibra de vidrio resinada por las dos caras con resinas sintéticas y elastómeros. Posee una serie de pedúnculos en resina expansionada en la parte inferior. Esta lámina ofrece una buena absorción al choque y aislamiento acústico, además de un fondo continuo que no deja descubierta ninguna zona, logrando por lo tanto hacerla impermeable a la humedad por capilaridad del suelo.
Certificado por el Instituto de Biomecánica de Valencia conforme a EN 14904:2006. Incluso retirada del pavimento existente. Totalmente colocado.

| Código | Ud | Descripción | Rendimiento | Precio | Importe |
|---|---|---|---|---|---|
| MOOA.8a | h | Oficial 1ª construcción | 0.16 | 17.78 | 2.84 |
| MOOA12a | h | Peón ordinario construcción | 0.16 | 15.55 | 2.49 |
| PRFS11cf | m2 | Rollo linóleum de corcho 6mm (material; 14/01/2015) | 1.1 | 29.077 | 31.98 |
| PBUA.4a | kg | Adhesivo unilateral p/pav flx (material; 14/01/2015) | 0.28 | 5.595 | 1.57 |
| PRWW30a | kg | Pasta alisadora p/pav flexible (material; 14/01/2015) | 2 | 0.471 | 0.94 |
| % | % | Costes Directos Complementarios | 1 % | 39.82 | 0.40 |
|  |  | Total |  |  | 40.22 |

Claves: base, construccion, madero, estructura, moho, limpieza, colocacion, nivel, resistencia, capa, soporte, revestimiento, corcho, pavimentacion, suelo, suministro, resina, mineral, oxidacion, adhesivo, pasta, liso, lateral, aceite, acrilico, goma, colorante, fuego, granular, alisador, yute, grueso, linoleum, linoleo, rollo, linaza

| Medición | Uds. | Largo | Ancho | Parcial |
|---|---|---|---|---|
| pavimento polideportivo existente | 1 | 50.000 | 25.000 | 1250.000 |
| Total |  |  |  | 1250 |

**pp-rodapie-pol-ERSM10aa** m (14/01/2015)
150 m × 12.35 (12.72 con costes indirectos) = 1908.00
Rodapie de perfil rectangular colocado en madera de roble aglomerado de sección 70x10mm, claveteado sobre nudillos de madera de pino de 60x60x30mm, según NTE/RSR-27.

| Código | Ud | Descripción | Rendimiento | Precio | Importe |
|---|---|---|---|---|---|
| MOOA.8a | h | Oficial 1ª construcción | 0.1 | 17.78 | 1.78 |
| MOOA12a | h | Peón ordinario construcción | 0.1 | 15.55 | 1.56 |
| pp-roble-PBMN11dk | m | Listón de madera de roble, de 40x75mm cepillado, en longitudes variables, tratado contra xilófagos. (material; 14/01/2015) | 1 | 8.89 | 8.89 |
| % | % | Costes Directos Complementarios | 1 % | 12.23 | 0.12 |
|  |  | Total |  |  | 12.35 |

Claves: pino, clavo, madero, seccion, macizo, madera, carpinteria, revestimiento, suelo, ayudante, moldura, aglomerado, sapely, calidad, roble, rodapie, embero, mukaly, nudillo

| Medición | Uds. | Largo | Parcial |
|---|---|---|---|
| rodapié polideportivo | 2 | 50.000 | 100.000 |
|  | 2 | 25.000 | 50.000 |
| Total |  |  | 150 |

**ESMD.2ec** u Señ bcst+bamn+fut PU (14/01/2015)
1 u × 1747.61 (1800.04 con costes indirectos) = 1800.04
Señalización de todas las lineas que delimitan una pista polideportiva de baloncesto, balonmano y futbol sala, sobre pavimento sintético, realizada con esmalte alcidico-uretanado, de diversos colores.

| Código | Ud | Descripción | Rendimiento | Precio | Importe |
|---|---|---|---|---|---|
| MOON.8a | h | Oficial 1ª pintura (mano de obra; 11/06/1997) | 28.013 | 15.96 | 447.09 |
| MOON10a | h | Ayudante pintura (mano de obra; 11/06/1997) | 78.023 | 14.98 | 1168.78 |
| PRCP11ebb | l | Esmalte lac-PU satinado col (material; 14/01/2015) | 8.5 | 11.467 | 97.47 |
| % | % | Costes Directos Complementarios | 2 % | 1713.34 | 34.27 |
|  |  | Total |  |  | 1747.61 |

Claves: base, hormigon, resistencia, mobiliario, pavimentacion, parque, cinta, linea, color, sintetico, resina, pintura, esmalte, adhesivo, blanco, juego, acrilico, caucho, sala, señalizacion, clorocaucho, fronton, hockey, baloncesto, balonmano, futbol, clorado, pista, balonvolea, tenis, squash, polideportivo

**ENII.1a** m2 Imp med emul bit betu-res (14/01/2015)
138.8 m2 × 10.87 (11.2 con costes indirectos) = 1554.56
Impermeabilización de muros y medianeras a base de emulsión bituminosa formada por betunes y resinas de densidad 1.00gr/cm3 aplicada en dos capas y en frío según UNE 104-233.

| Código | Ud | Descripción | Rendimiento | Precio | Importe |
|---|---|---|---|---|---|
| MOON.8a | h | Oficial 1ª pintura | 0.25 | 15.96 | 3.99 |
| PNIB.3a | kg | Emu bit modf c/ caucho tipo EA (material; 14/01/2015) | 2 | 3.385 | 6.77 |
| % | % | Costes Directos Complementarios | 1 % | 10.76 | 0.11 |
|  |  | Total |  |  | 10.87 |

Claves: base, densidad, capa, muro, impermeabilizac, resina, emulsion, medianero, aplicacion, aislamiento, frio, betun, impermeabilizan

| Medición | Uds. | Largo | Alto | Parcial |
|---|---|---|---|---|
| sellado medianera | 1 | 27.760 | 5.000 | 138.800 |
| Total |  |  |  | 138.8 |

**ppPB7-EFTA.9ba** u (14/01/2015)
3 u × 269.56 (277.65 con costes indirectos) = 832.95
B9. Puerta de paso de dos hojas abatibles de 85x220cm, formada por dos planchas de acero galvanizado ensambladas entre si y relleno de espuma de poliuretano, marco de plancha de acero galvanizado de 1.2mm de espesor, bisagras y cerradura embutida con manivela, incluso aplomado, colocación y eliminación de restos.

| Código | Ud | Descripción | Rendimiento | Precio | Importe |
|---|---|---|---|---|---|
| MOOA.8a | h | Oficial 1ª construcción | 0.903 | 17.78 | 16.06 |
| MOOA12a | h | Peón ordinario construcción | 0.904 | 15.55 | 14.06 |
| ppPB7-PFTA10ba | u | Puerta de paso de dos hojas de 85x220cm, formada por dos planchas de acero galvanizado ensambladas entre si y rellenas de espuma de poliuretano, marco de plancha de acero galvanizado de 1.2mm de espesor, bisagras y cerradura embutida con manivela. (material; 14/01/2015) | 1 | 234.151 | 234.15 |
| % | % | Costes Directos Complementarios | 2 % | 264.27 | 5.29 |
|  |  | Total |  |  | 269.56 |

Claves: moho, colocacion, metal, hoja, marco, inferior, puerta, relleno, acero, cerrajeria, galvanizar, rejilla, espuma, abatible, plancha, bisagra, manivela, paso, ciego

| Medición | Uds. | Parcial |
|---|---|---|
| B9 | 4 | 4.000 |
|  | -1 | -1.000 |
| Total |  | 3 |

**pp-ext-pab-ERPP10aab** m2 Esm martelé sob Fe bri col (14/01/2015)
3000 m2 × 6.68 (6.88 con costes indirectos) = 20640.00
Revestimiento exterior del pabellón mediante:
1. Aplicación de revestimiento pétreo, impermeabilizante y antimoho, tipo Junorev Liso o equivalente, acabado a dos manos y posterior aplicación de fijador/sellador tipo Hidrocril o equivalente.
2. Aplicación de imprimación epoxi de dos componenetes tipo Hempadur Primer 15300 o equivalente, sobre la chapa exterior y posterior aplicación de esmalte de poliuretano brillante de dos componenetes tipo Hempel's Polyenamel 55100 o equivalente, acabado a dos manos.
Revestimiento interior del pabellón mediante:
3. Aplicación de pintura plástica hdrófuga, tono blanco, acabado a dos manos.
Incluso limpieza manual de la superficie, totalmente acabado.

| Código | Ud | Descripción | Rendimiento | Precio | Importe |
|---|---|---|---|---|---|
| MOON.8a | h | Oficial 1ª pintura | 0.201 | 15.96 | 3.21 |
| PRCP10aab | l | Esmalte martelé brillo col (material; 28/07/2009) | 0.16 | 11.76 | 1.88 |
| PRCP.8bbb | l | Impr sob Fe mate nj (material) | 0.1 | 12.2 | 1.22 |
| MMMA13f | u | Pistola gotelé con depósito superior. (maquinaria; 14/01/2015) | 0.001 | 304.35 | 0.30 |
| % | % | Costes Directos Complementarios | 1 % | 6.61 | 0.07 |
|  |  | Total |  |  | 6.68 |

| Medición | Uds. | Largo | Alto | Parcial |
|---|---|---|---|---|
| fachada e interior de polideportivo existente | 4 | 50.000 | 10.000 | 2000.000 |
|  | 4 | 25.000 | 10.000 | 1000.000 |
| Total |  |  |  | 3000 |

**EIIP20abc** m2 Pint prot fuego metal sat col (14/01/2015)
700 m2 × 24.1 (24.82 con costes indirectos) = 17374.00
Revestimiento de protección contra el fuego para estructuras metálicas, mano de fondo de imprimación antioxidante de secado rápido a base de pigmentos especiales anticorrosivos, reacción al fuego B-s3,d0 según R.D. 312/2005; mano de pintura intumescente con certificado de estabilidad al fuego para vigas y pilares; mano de acabado con esmalte ignífugo con certificado B-s3,d0 de Reacción al fuego, de aplicación mediante equipo airless o pistola convencional, con acabado satinado en varios colores, aplicado según DB SI-6 del CTE.

| Código | Ud | Descripción | Rendimiento | Precio | Importe |
|---|---|---|---|---|---|
| MOOA.8a | h | Oficial 1ª construcción | 0.331 | 17.78 | 5.89 |
| MOOA11a | h | Peón especializado construcción | 0.331 | 15.78 | 5.22 |
| PRCP14abc | l | Imprimación ign met sat col (material; 14/01/2015) | 0.2 | 10.147 | 2.03 |
| PRCP14ccb | l | Pintura intu met mate bl (material; 14/01/2015) | 0.625 | 13.456 | 8.41 |
| PRCP14bbc | l | Esmalte ign sat col (material; 14/01/2015) | 0.167 | 9.546 | 1.59 |
| PRCW.7a | h | Equipo proyección (material; 14/01/2015) | 0.33 | 1.474 | 0.49 |
| % | % | Costes Directos Complementarios | 2 % | 23.63 | 0.47 |
|  |  | Total |  |  | 24.1 |

| Medición | Uds. | Largo | Parcial |
|---|---|---|---|
| protección fuego estructura pabellón | 1 | 700.000 | 700.000 |
| Total |  |  | 700 |

**PC.2.10.Bajante** ud Bajante interior de la red de evacuación de aguas pluviales, formada por tubo de PVC, serie B, de 110 mm de diámetro, unión pegada con adhesivo. (11/04/2017)
0.8 ud × 434.3 (447.33 con costes indirectos) = 357.86
Desvío de bajante interior de la red de evacuación de aguas pluviales, formada por tubo de PVC, serie B, de 110 mm de diámetro y 3,2 mm de espesor. Incluso p/p de material auxiliar para montaje y sujeción a la obra, accesorios y piezas especiales colocados mediante unión pegada con adhesivo. Totalmente montada, conexionada y probada por la empresa instaladora mediante las correspondientes pruebas de servicio (incluidas en este precio).

| Código | Ud | Descripción | Rendimiento | Precio | Importe |
|---|---|---|---|---|---|
| MOOA.8a | h | Oficial 1ª construcción | 10 | 17.78 | 177.80 |
| MOOF.8a | h | Oficial 1ª fontanería (mano de obra; 09/06/1997) | 5 | 15.92 | 79.60 |
| mt36tit400g | Ud | Material auxiliar para montaje y sujeción a la obra de las tuberías de PVC, serie B, de 110 mm de diámetro. (material; 11/04/2017) | 12 | 1.45 | 17.40 |
| mt36tit010gg | m | Tubo de PVC, serie B, de 110 mm de diámetro y 3,2 mm de espesor, según UNE-EN 1329-1, con el precio incrementado el 30% en concepto de accesorios y piezas especiales. (material; 11/04/2017) | 12 | 12.54 | 150.48 |
| mt11var009 | l | Líquido limpiador para pegado mediante adhesivo de tubos y accesorios de PVC. (material; 11/04/2017) | 0.024 | 11.85 | 0.28 |
| mt11var010 | l | Adhesivo para tubos y accesorios de PVC. (material; 11/04/2017) | 0.012 | 18.06 | 0.22 |
| % | % | Costes Directos Complementarios | 2 % | 425.78 | 8.52 |
|  |  | Total |  |  | 434.3 |

| Medición | Uds. | Largo | Parcial |
|---|---|---|---|
|  | 1 |  | 1.000 |
| YA EJECUTADO | -1 | 0.200 | -0.200 |
| Total |  |  | 0.8 |

**PC.2.11.Apertura-hueco** ud Apertura de hueco en hoja exterior de cerramiento de fachada, de fábrica revestida, formada por ladrillo perforado de 11/12 cm de espesor, con medios manuales, y carga manual de escombros sobre camión o contenedor. (18/04/2017)
1.8 ud × 357.93 (368.67 con costes indirectos) = 663.61
Apertura de hueco en hoja exterior de cerramiento de fachada, de fábrica revestida, formada por ladrillo perforado de 11/12 cm de espesor, con medios manuales, sin incluir montaje y desmontaje del apeo del hueco ni la colocación de dinteles, ni afectar a la estabilidad de la hoja o de los elementos constructivos contiguos. Incluso p/p de corte previo con amoladora angular equipada con disco de corte, demolición de sus revestimientos (yeso, mortero, etc.), limpieza, acopio, retirada y carga manual de escombros sobre camión o contenedor.
Incluye: Replanteo del hueco en el paramento. Corte previo del contorno del hueco. Demolición manual de la fábrica y sus revestimientos. Fragmentación de los escombros en piezas manejables. Retirada y acopio de escombros. Limpieza de los restos de obra. Carga de escombros sobre camión o contenedor.
Criterio de medición de proyecto: Superficie medida según documentación gráfica de Proyecto.
Criterio de medición de obra: Se medirá la superficie realmente demolida según especificaciones de Proyecto.

| Código | Ud | Descripción | Rendimiento | Precio | Importe |
|---|---|---|---|---|---|
| MOOA.8a | h | Oficial 1ª construcción | 10 | 17.78 | 177.80 |
| MOOA11a | h | Peón especializado construcción | 8 | 15.78 | 126.24 |
| mt07ala140aub | m | Perfil de acero UNE-EN 10025 S275JR, serie L 80x8, laminado en caliente, con recubrimiento galvanizado, para aplicaciones estructurales. Elaborado en taller y colocado en obra. (material; 18/04/2017) | 2.5 | 17.48 | 43.70 |
| PBPM.1da | m3 | Mto cto M-5 man (28/07/2009) | 0.04 | 79.14 | 3.17 |
| % | % | Costes Directos Complementarios | 2 % | 350.91 | 7.02 |
|  |  | Total |  |  | 357.93 |

| Medición | Uds. | Largo | Parcial |
|---|---|---|---|
|  | 3 |  | 3.000 |
| YA EJECUTADO | -1 | 1.200 | -1.200 |
| Total |  |  | 1.8 |

**PC.2.12.Puerta** Ud Carpintería de acero galvanizado, en puerta balconera practicable de dos hojas de 300x210 cm, perfilería con premarco. (18/04/2017)
1 Ud × 1631.41 (1680.35 con costes indirectos) = 1680.35
Suministro y montaje de carpintería de acero galvanizado, en puerta balconera practicable de dos hojas de 300x210 cm, perfilería compuesta por cerco, hojas, herrajes de colgar y apertura, elementos de estanqueidad y accesorios homologados. Incluso p/p de premarco de acero, garras de fijación, sellado perimetral de juntas por medio de un cordón de silicona neutra y ajuste final en obra. Elaborada en taller. Totalmente montada y probada por la empresa instaladora mediante las correspondientes pruebas de servicio (incluidas en este precio).
Incluye: Colocación de la carpintería. Ajuste final de las hojas. Sellado de juntas perimetrales. Realización de pruebas de servicio.
Criterio de medición de proyecto: Número de unidades previstas, según documentación gráfica de Proyecto.
Criterio de medición de obra: Se medirá el número de unidades realmente ejecutadas según especificaciones de Proyecto.

| Código | Ud | Descripción | Rendimiento | Precio | Importe |
|---|---|---|---|---|---|
| MOOA.8a | h | Oficial 1ª construcción | 2 | 17.78 | 35.56 |
| MOOA11a | h | Peón especializado construcción | 2 | 15.78 | 31.56 |
| mo017 | h | Oficial 1ª cerrajero. (mano de obra; 10/11/2014) | 2 | 16.15 | 32.30 |
| Puerta-pabellon3x2 | ud | Puerta de cerrajería de chapa galvanizada de dimensión libre 3 x 2,20 m, con puerta de dos hojas abatibles en su interior, incluidas dos barras antipánico. (material; 18/04/2017) | 1 | 1500 | 1500.00 |
| % | % | Costes Directos Complementarios | 2 % | 1599.42 | 31.99 |
|  |  | Total |  |  | 1631.41 |

**PC.2.13.Limpieza** m2 (21/04/2017)
1431.29 m2 × 2.4 (2.47 con costes indirectos) = 3535.29
Limpieza interior del pabellón mediante hidrolimpiadora para la eliminación de la suciedad y el polvo acumulado en paramentos, perfilería y carpintería.

| Código | Ud | Descripción | Rendimiento | Precio | Importe |
|---|---|---|---|---|---|
| MOOA12a | h | Peón ordinario construcción | 0.07 | 15.55 | 1.09 |
| pc.4.hidrolimpiadora | h | Hidrolimpiadora de 150 bares. (maquinaria; 21/04/2017) | 0.057 | 12.74 | 0.73 |
| MMMW.9a | h | Plataforma autpro (maquinaria; 25/02/1997) | 0.04 | 12.1 | 0.48 |
| PBAA.1a | m3 | Agua | 0.05 | 1.08 | 0.05 |
| % | % | Costes Directos Complementarios | 2 % | 2.35 | 0.05 |
|  |  | Total |  |  | 2.4 |

**PC.2.14.Demolicion-gradas** ml (21/04/2017)
0 ml × 44.73 (46.07 con costes indirectos) = 0.00
Demolición de gradas en pabellón, formadas por ladrillo cerámico, con martillo neumático, sin afectar a la estabilidad de los elementos constructivos contiguos. Incluso p/p de demolición de sus revestimientos (yeso, mortero, etc.), limpieza, acopio, retirada y carga manual de escombros sobre camión o contenedor.

| Código | Ud | Descripción | Rendimiento | Precio | Importe |
|---|---|---|---|---|---|
| MOOA11a | h | Peón especializado construcción | 2 | 15.78 | 31.56 |
| MOOA12a | h | Peón ordinario construcción | 0.07 | 15.55 | 1.09 |
| MMMD.1aa | h | Martll picador 80mm | 1 | 11.2 | 11.20 |
| % | % | Costes Directos Complementarios | 2 % | 43.85 | 0.88 |
|  |  | Total |  |  | 44.73 |

**PC.2.15.Placas** m² (27/04/2017)
336.5 m² × 39.31 (40.49 con costes indirectos) = 13624.89
Placas de poliéster reforzado con fibra de vidrio translúcidas con la greca de la chapa existente, en cubierta y fachada. Incluso retirada de las placas existentes, tornillería, elementos de remate y piezas especiales para la colocación de las placas. Totalmente terminado en condiciones de estanqueidad.

| Código | Ud | Descripción | Rendimiento | Precio | Importe |
|---|---|---|---|---|---|
| MOOM.8a | h | Oficial 1ª metal | 0.45 | 15.92 | 7.16 |
| MOOA11a | h | Peón especializado construcción | 0.45 | 15.78 | 7.10 |
| MMMW.9a | h | Plataforma autpro | 0.4 | 12.1 | 4.84 |
| mt21lpc010a | m² | Placa de poliéster reforzado con fibra de vidrio translúcida con la greca de la chapa existente (material; 27/04/2017) | 1.2 | 14.51 | 17.41 |
| mt21lpc030 | Ud | Material auxiliar para montaje de placas de poliéster reforzado con fibra de vidrio, translúcidas, incluso remates. (material; 27/04/2017) | 1.5 | 1.35 | 2.03 |
| % | % | Costes Directos Complementarios | 2 % | 38.54 | 0.77 |
|  |  | Total |  |  | 39.31 |

| Medición | Uds. | Largo | Parcial |
|---|---|---|---|
| placas traslúcidas a sustituir en pabellón | 1 | 336.500 | 336.500 |
| Total |  |  | 336.5 |

**PC.2.16.Canalon** m (27/04/2017)
160 m × 45.61 (46.98 con costes indirectos) = 7516.80
Suministro y montaje de canalón cuadrado de chapa, de desarrollo 75 cm, para recogida de aguas, formado por piezas preformadas, fijadas mediante soportes lacados colocados cada 50 cm, con una pendiente mínima del 0,5%. Incluso p/p de piezas especiales, remates finales del mismo material, y piezas de conexión a bajantes. Totalmente montado, conexionado y probado.

| Código | Ud | Descripción | Rendimiento | Precio | Importe |
|---|---|---|---|---|---|
| MOOM.8a | h | Oficial 1ª metal | 0.7 | 15.92 | 11.14 |
| MOOA11a | h | Peón especializado construcción | 0.7 | 15.78 | 11.05 |
| MMMW.9a | h | Plataforma autpro | 0.4 | 12.1 | 4.84 |
| mt36csa010h | m | Canalón cuadrado de chapa, de desarrollo 75 cm, para recogida de aguas, formado por piezas preformadas, fijadas mediante soportes lacados colocados cada 50 cm, con una pendiente mínima del 0,5%. Incluso p/p de soportes, esquinas, tapas, remates finales, piezas de conexión a bajantes y piezas especiales. (material; 27/04/2017) | 1.05 | 16.85 | 17.69 |
| % | % | Costes Directos Complementarios | 2 % | 44.72 | 0.89 |
|  |  | Total |  |  | 45.61 |

| Medición | Uds. | Largo | Parcial |
|---|---|---|---|
| Canalón de chapa (cubierta pabellón) | 1 | 141.000 | 141.000 |
| Canalón de chapa (cubierta sector 3) | 1 | 19.000 | 19.000 |
| Total |  |  | 160 |

**PC.2.17.Proyectado-cubierta** m² Aislamiento por el exterior en cubiertas inclinadas formado por poliuretano proyectado 50 kg/m³, espesor 30 mm, sobre superficie soporte existente, acabado con capa de mortero de regularización. (27/04/2017)
1339.5 m² × 21.14 (21.77 con costes indirectos) = 29160.92
Suministro y colocación de aislamiento por el exterior en cubiertas inclinadas formado por espuma rígida de poliuretano con una densidad mínima de 50 kg/m³ y espesor medio mínimo de 30 mm, fabricada "in situ" y proyectada sobre la cubierta existente, recubierto posteriormente con dos capas de pintura de caucho. Incluso retirada del poliuretano existente, reparación de zonas degradadas y limpieza.

| Código | Ud | Descripción | Rendimiento | Precio | Importe |
|---|---|---|---|---|---|
| MOOA.8a | h | Oficial 1ª construcción | 0.25 | 17.78 | 4.45 |
| MOOA11a | h | Peón especializado construcción | 0.2 | 15.78 | 3.16 |
| MMMW.9a | h | Plataforma autpro | 0.05 | 12.1 | 0.61 |
| mt16poc010q | m² | Espuma rígida de poliuretano proyectado "in situ", densidad mínima 50 kg/m³, espesor medio mínimo 30 mm, aplicado en cubiertas inclinadas, según UNE-EN 14315-1. (material; 27/04/2017) | 1.05 | 6.91 | 7.26 |
| Pintura-caucho | m2 | Pintura de caucho (material; 27/04/2017) | 1 | 5.25 | 5.25 |
| % | % | Costes Directos Complementarios | 2 % | 20.73 | 0.41 |
|  |  | Total |  |  | 21.14 |

| Medición | Uds. | Largo | Parcial |
|---|---|---|---|
| Exterior de cubierta de pabellón |  |  |  |
| poliuretano + pintura | 1 | 1339.500 | 1339.500 |
| Total |  |  | 1339.5 |

**PC.2.18.Barrera-IOD009** Ud Detector lineal de humos, de infrarrojos, convencional, con reflector, para una cobertura máxima de 50 m de longitud y 15 m de anchura. (26/06/2017)
6 Ud × 721.24 (742.88 con costes indirectos) = 4457.28
Suministro e instalación de detector lineal de humos, de infrarrojos, convencional, con reflector, para una cobertura máxima de 50 m de longitud y 15 m de anchura, compuesto por unidad emisora/receptora y elemento reflector, para alimentación de 10,2 a 24 Vcc, con led indicador de acción. Totalmente montado, conexionado y probado.
Incluye: Replanteo. Fijación en paramento mediante elementos de anclaje. Montaje y conexionado del detector lineal de humos. Montaje del reflector.
Criterio de medición de proyecto: Número de unidades previstas, según documentación gráfica de Proyecto.
Criterio de medición de obra: Se medirá el número de unidades realmente ejecutadas según especificaciones de Proyecto.

| Código | Ud | Descripción | Rendimiento | Precio | Importe |
|---|---|---|---|---|---|
| mt41pig180a | Ud | Detector lineal de humos, de infrarrojos, convencional, con reflector, para una cobertura máxima de 50 m de longitud y 15 m de anchura, compuesto por unidad emisora/receptora y elemento reflector, para alimentación de 10,2 a 24 Vcc, con led indicador de acción, según EN 54-12. (material; 26/06/2017) | 1 | 676.67 | 676.67 |
| mo005 | h | Oficial 1ª instalador de redes y equipos de detección y seguridad. (mano de obra; 26/06/2017) | 0.98 | 16.43 | 16.10 |
| mo103 | h | Ayudante instalador de redes y equipos de detección y seguridad. (mano de obra; 26/06/2017) | 0.98 | 14.62 | 14.33 |
| % | % | Costes Directos Complementarios | 2 % | 707.10 | 14.14 |
|  |  | Total |  |  | 721.24 |

| Medición | Uds. | Parcial |
|---|---|---|
| Barrera incendios pabellón | 6 | 6.000 |
| Total |  | 6 |

**PC.2.19.Reposicion-canastas** ud (26/06/2017)
1 ud × 864.81 (890.75 con costes indirectos) = 890.75
Colocación de equipamiento deportivo de pabellón, 2 canastas de techo motorizadas, 4 canastas laterales, dos redes posteriores de portería, lona separadora de pistas. Totalmente colocado, incluso elementos auxiliares de instalación.

| Código | Ud | Descripción | Rendimiento | Precio | Importe |
|---|---|---|---|---|---|
| MOOA.8a | h | Oficial 1ª construcción | 10 | 17.78 | 177.80 |
| MOOA11a | h | Peón especializado construcción | 10 | 15.78 | 157.80 |
| MOOE.8a | h | Oficial 1ª electricidad | 5 | 15.92 | 79.60 |
| MOOE11a | h | Especialista electricidad (mano de obra; 09/06/1997) | 5 | 13.93 | 69.65 |
| MMMW.9a | h | Plataforma autpro | 30 | 12.1 | 363.00 |
| % | % | Costes Directos Complementarios | 2 % | 847.85 | 16.96 |
|  |  | Total |  |  | 864.81 |

**PC.2.20.SAI-IEA010c** Ud Sistema de alimentación ininterrumpida On-Line, de 10 kVA de potencia, para alimentación trifásica. (29/06/2017)
1 Ud × 6489.54 (6684.23 con costes indirectos) = 6684.23
Suministro e instalación de sistema de alimentación ininterrumpida On-Line, de 10 kVA de potencia, para alimentación trifásica con salida monofásica, compuesto por rectificador de corriente y cargador de batería, baterías, inversor estático electrónico, bypass y conmutador. Incluso accesorios necesarios para su correcta instalación. Totalmente montado, conexionado y puesto en marcha por la empresa instaladora para la comprobación de su correcto funcionamiento.
Incluye: Montaje y fijación. Conexionado y puesta en marcha.
Criterio de medición de proyecto: Número de unidades previstas, según documentación gráfica de Proyecto.
Criterio de medición de obra: Se medirá el número de unidades realmente ejecutadas según especificaciones de Proyecto.

| Código | Ud | Descripción | Rendimiento | Precio | Importe |
|---|---|---|---|---|---|
| mt35sai010HP | Ud | Sistema de alimentación ininterrumpida On-Line, de 10 kVA de potencia, para alimentación trifásica, compuesto por rectificador de corriente y cargador de batería, baterías, inversor estático electrónico, bypass y conmutador. (material; 29/06/2017) | 1 | 6305 | 6305.00 |
| MOOE.8a | h | Oficial 1ª electricidad | 1.931 | 15.92 | 30.74 |
| mo093 | h | Ayudante electricista. (mano de obra; 29/01/2014) | 1.931 | 13.75 | 26.55 |
| % | % | Costes Directos Complementarios | 2 % | 6362.29 | 127.25 |
|  |  | Total |  |  | 6489.54 |

## CAP3 MOVIMIENTO DE TIERRAS (06/07/2009)
Importe: 17799.02

**ECAD.1bE** m2 Limpieza terreno mecánico (14/01/2015)
7941.84 m2 × 0.45 (0.46 con costes indirectos) = 3653.25
Desbroce y limpieza del terreno con medios mecánicos, según NTE/ADE-1.

| Código | Ud | Descripción | Rendimiento | Precio | Importe |
|---|---|---|---|---|---|
| MOOA12a | h | Peón ordinario construcción | 0.01 | 15.55 | 0.16 |
| MMMR.2dc | h | Pala crgra de oruga 128cv 1,5m3. (maquinaria; 14/01/2015) | 0.01 | 27.504 | 0.28 |
| %0002 | % | Medios auxiliares (27/03/2008) | 3 % | 0.44 | 0.01 |
|  |  | Total |  |  | 0.45 |

| Medición | Uds. | Largo | Parcial |
|---|---|---|---|
| TOTAL PARCELA | 1 | 10670.000 | 10670.000 |
| YA EJECUTADO | -1 | 2728.160 | -2728.160 |
| Total |  |  | 7941.84 |

**pp-vac-ECAE.1cbbE** m3 Excv medios pala c/carga (27/09/2007)
2091.7 m3 × 1.64 (1.69 con costes indirectos) = 3534.97
Excavación a cielo abierto realizada por debajo de la cota de implantación, con medios mecánicos, pala cargadora, incluso pavimentos existentes de hormigón y asfálticos, ayuda manual en las zonas de dificil acceso, limpieza y extración de restos y carga directa sobre transporte, según NTE/ADV-1.

| Código | Ud | Descripción | Rendimiento | Precio | Importe |
|---|---|---|---|---|---|
| MOOA12a | h | Peón ordinario construcción | 0.02 | 15.55 | 0.31 |
| MMMR.1bb | h | Pala crgra de neum 102cv 1,7m3 (maquinaria; 30/11/2014) | 0.045 | 28.552 | 1.28 |
| %0300 | % | Medios auxiliares (19/11/2008) | 3 % | 1.59 | 0.05 |
|  |  | Total |  |  | 1.64 |

| Medición | Uds. | Largo | Alto | Parcial |
|---|---|---|---|---|
| VACIADO GENERAL | 1 | 10670.000 | 0.600 | 6402.000 |
| YA EJECUTADO | -1 | 4310.300 |  | -4310.300 |
| Total |  |  |  | 2091.7 |

**ECAE.8ccE** m3 Excv pozo medios retro (14/01/2015)
24 m3 × 5.87 (6.05 con costes indirectos) = 145.20
Excavación para formación de pozos, en terrenos medios-duros, con medios mecánicos, retroexcavadora, incluso ayuda manual en las zonas de dificil acceso, limpieza y extración de restos a los bordes, sin incluir carga sobre transporte, según NTE/ADZ-4.

| Código | Ud | Descripción | Rendimiento | Precio | Importe |
|---|---|---|---|---|---|
| MOOA12a | h | Peón ordinario construcción | 0.101 | 15.55 | 1.57 |
| MMME.1baa | h | Retro de neum c/palafrtl 0,34m3 (maquinaria; 28/07/2009) | 0.1 | 41.33 | 4.13 |
| %0300 | % | Medios auxiliares | 3 % | 5.70 | 0.17 |
|  |  | Total |  |  | 5.87 |

| Medición | Uds. | Largo | Parcial |
|---|---|---|---|
| arquetas exteriores: |  |  |  |
| pluviales | 26 |  | 26.000 |
| residuales | 2 |  | 2.000 |
| NUEVAS ARQUETAS | 8 |  | 8.000 |
| YA EJECUTADO | -1 | 12.000 | -12.000 |
| Total |  |  | 24 |

**ECAE.7ccE** m3 Excv zanja medios retro (14/01/2015)
167 m3 × 5.82 (5.99 con costes indirectos) = 1000.33
Excavación para la formación de zanja, en terrenos medios-duros, con retroexcavadora, incluso ayuda manual en las zonas de dificil acceso, limpieza y extración de restos a los bordes y carga sobre transporte, según NTE/ADZ-4.

| Código | Ud | Descripción | Rendimiento | Precio | Importe |
|---|---|---|---|---|---|
| MOOA12a | h | Peón ordinario construcción | 0.098 | 15.55 | 1.52 |
| MMME.1baa | h | Retro de neum c/palafrtl 0,34m3 | 0.1 | 41.33 | 4.13 |
| %0300 | % | Medios auxiliares | 3 % | 5.65 | 0.17 |
|  |  | Total |  |  | 5.82 |

| Medición | Uds. | Largo | Parcial |
|---|---|---|---|
| COLECTOR DRENANTE PLUVIALES JARDINES | 1 | 17.000 | 17.000 |
|  | 1 | 31.000 | 31.000 |
|  | 3 | 17.000 | 51.000 |
|  | 1 | 23.000 | 23.000 |
|  | 1 | 45.000 | 45.000 |
| Total |  |  | 167 |

**ECAT.1cacb** m3 Transp tierra 10km s/carga (29/03/1995)
2208.525 m3 × 3.79 (3.9 con costes indirectos) = 8613.25
Transporte de tierras de densidad media 1.50 t/m3, con camión volquete de carga máxima 10 t, a una distancia de 10 km, con velocidad media de 40 km/h, considerando tiempos de carga, ida, descarga y vuelta sin incluir carga.

| Código | Ud | Descripción | Rendimiento | Precio | Importe |
|---|---|---|---|---|---|
| MMMT.5aaa | h | Cmn de transp 10T 8m3 2ejes | 0.11 | 24.72 | 2.72 |
| PC.CAVERT.ALZ | u | Canon vertido (material; 27/03/2012) | 1 | 1 | 1.00 |
| % | % | Costes Directos Complementarios | 2 % | 3.72 | 0.07 |
|  |  | Total |  |  | 3.79 |

Claves: medio, acondicionamien, densidad, maximo, carga, transporte, mano, descarga, pala, soporte, retroexcavadora, camion, tierra, movimiento, cargador, velocidad, tiempo, volquete

| Medición | Uds. | Largo | Parcial |
|---|---|---|---|
|  | 1.1 | 6402.000 | 7042.200 |
|  | 1.1 | 1356.936 | 1492.630 |
|  | 1.1 | 225.675 | 248.243 |
| YA EJECUTADO | -1 | 6574.548 | -6574.548 |
| Total |  |  | 2208.525 |

**ECAR.6cc** m3 Relleno extendido zahorra mtnv
56.5 m3 × 14.64 (15.08 con costes indirectos) = 852.02
Relleno y extendido de zahorras con medios mecánicos, motoniveladora, incluso compactación, con rodillo autopropulsado, en capas de 25cm de espesor máximo, con grado de compactación 95% del Proctor modificado, según NTE/ADZ-12.

| Código | Ud | Descripción | Rendimiento | Precio | Importe |
|---|---|---|---|---|---|
| MOOA12a | h | Peón ordinario construcción | 0.009 | 15.55 | 0.14 |
| PBRT.1cc | t | Zahorra montera artificial 20km (material) | 2.12 | 5.8 | 12.30 |
| MMMC.6c | h | Motoniveladora 140 CV (maquinaria; 28/07/2009) | 0.019 | 15.16 | 0.29 |
| MMMC.1b | h | Rodll autpro 10 T (maquinaria; 28/07/2009) | 0.019 | 15.02 | 0.29 |
| MMMR.1de | h | Pala crgra de neum 179cv 3,2m3 | 0.019 | 50.45 | 0.96 |
| MMMT.4b | h | Camión cuba 10000l (maquinaria) | 0.019 | 12.119 | 0.23 |
| %0300 | % | Medios auxiliares | 3 % | 14.21 | 0.43 |
|  |  | Total |  |  | 14.64 |

| Medición | Uds. | Largo | Alto | Parcial |
|---|---|---|---|---|
| TOTAL PARCELA | 1 | 10670.000 | 0.250 | 2667.500 |
| Restar relleno con zahorras de transformación | -1 | 1367.000 |  | -1367.000 |
| YA EJECUTADO | -1 | 1244.000 |  | -1244.000 |
| Total |  |  |  | 56.5 |

**PC.3.7.Roca** m³ Excavación en zanjas para cimentaciones en suelo de roca dura, con medios mecánicos, retirada de los materiales excavados y carga a camión. (31/03/2017)
0 m³ × 56.27 (57.96 con costes indirectos) = 0.00
Excavación de tierras a cielo abierto para formación de zanjas para cimentaciones hasta una profundidad de 2 m, en suelo de roca dura, con medios mecánicos, hasta alcanzar la cota de profundidad indicada en el Proyecto. Incluso transporte de la maquinaria, refinado de paramentos y fondo de excavación, extracción de tierras fuera de la excavación, retirada de los materiales excavados y carga a camión.
Incluye: Replanteo general y fijación de los puntos y niveles de referencia. Colocación de las camillas en las esquinas y extremos de las alineaciones. Excavación en sucesivas franjas horizontales y extracción de tierras. Refinado de fondos y laterales a mano, con extracción de las tierras. Carga a camión de las tierras excavadas.
Criterio de medición de proyecto: Volumen medido sobre las secciones teóricas de la excavación, según documentación gráfica de Proyecto.
Criterio de medición de obra: Se medirá el volumen teórico ejecutado según especificaciones de Proyecto, sin incluir los incrementos por excesos de excavación no autorizados, ni el relleno necesario para reconstruir la sección teórica por defectos imputables al Contratista. Se medirá la excavación una vez realizada y antes de que sobre ella se efectúe ningún tipo de relleno. Si el Contratista cerrase la excavación antes de conformada la medición, se entenderá que se aviene a lo que unilateralmente determine el Director de Ejecución de la obra.

| Código | Ud | Descripción | Rendimiento | Precio | Importe |
|---|---|---|---|---|---|
| mq01exn050c | h | Retroexcavadora sobre neumáticos, de 85 kW, con martillo rompedor. (maquinaria; 31/03/2017) | 0.627 | 65 | 40.76 |
| MOOA12a | h | Peón ordinario construcción | 0.927 | 15.55 | 14.41 |
| % | % | Costes Directos Complementarios | 2 % | 55.17 | 1.10 |
|  |  | Total |  |  | 56.27 |

**PC.3.8.Relleno-mat-transf** m³ Base de pavimento mediante relleno a cielo abierto con zahorra artificial caliza, y compactación al 98% del Proctor Modificado con bandeja vibrante de guiado manual. (03/05/2017)
0 m³ × 7.15 (7.36 con costes indirectos) = 0.00
Formación de base de pavimento mediante relleno a cielo abierto con zahorra artificial caliza; y compactación en tongadas sucesivas de 30 cm de espesor máximo con bandeja vibrante de guiado manual, hasta alcanzar una densidad seca no inferior al 98% de la máxima obtenida en el ensayo Proctor Modificado, realizado según UNE 103501 (ensayo no incluido en este precio). Incluso carga, transporte y descarga a pie de tajo de los áridos a utilizar en los trabajos de relleno y humectación de los mismos.
Incluye: Transporte y descarga del material de relleno a pie de tajo. Extendido del material de relleno en tongadas de espesor uniforme. Humectación o desecación de cada tongada. Compactación.
Criterio de medición de proyecto: Volumen medido sobre los planos de perfiles transversales del Proyecto, que definen el movimiento de tierras a realizar en obra.
Criterio de medición de obra: Se medirá, en perfil compactado, el volumen realmente ejecutado según especificaciones de Proyecto, sin incluir los incrementos por excesos de excavación no autorizados.

| Código | Ud | Descripción | Rendimiento | Precio | Importe |
|---|---|---|---|---|---|
| MOOA12a | h | Peón ordinario construcción | 0.009 | 15.55 | 0.14 |
| pp-material-transf | tn | Suelo seleccionado (material; 04/05/2017) | 2.05 | 2.27 | 4.65 |
| MMMC.6c | h | Motoniveladora 140 CV | 0.019 | 15.16 | 0.29 |
| MMMC.1b | h | Rodll autpro 10 T | 0.019 | 15.02 | 0.29 |
| MMMR.1de | h | Pala crgra de neum 179cv 3,2m3 | 0.019 | 50.45 | 0.96 |
| MMMT.4b | h | Camión cuba 10000l | 0.019 | 12.119 | 0.23 |
| mq04cab010c | h | Camión basculante de 12 t de carga, de 162 CV. (maquinaria; 29/01/2015) | 0.045 | 10.085 | 0.45 |
| % | % | Costes Directos Complementarios | 2 % | 7.01 | 0.14 |
|  |  | Total |  |  | 7.15 |

## CAP4 CIMENTACION (06/07/2009)
Importe: 40947.59

**ECDZ36a** m3 HM 10 en masa
0 m3 × 43.71 (45.02 con costes indirectos) = 0.00
Hormigón ciclópeo, HM 10/B/40/I, en cimentación, elaborado, transportado y puesto en obra, según EHE. Medido el volumen a excavación teórica llena, considerando el 75% de hormigón y el 25% de bolos.

| Código | Ud | Descripción | Rendimiento | Precio | Importe |
|---|---|---|---|---|---|
| MOOA.8a | h | Oficial 1ª construcción | 0.025 | 17.78 | 0.44 |
| MOOA11a | h | Peón especializado construcción | 0.026 | 15.78 | 0.41 |
| PBPC.1cab | m3 | H 10 blanda tamaño máximo 40 (material) | 1.05 | 40 | 42.00 |
| %0200 | % | Medios auxiliares | 2 % | 42.85 | 0.86 |
|  |  | Total |  |  | 43.71 |

**ECDZ.3aaba** m3 HA 25 znj-zap-rios plástica 20 (04/04/2008)
0 m3 × 66.14 (68.12 con costes indirectos) = 0.00
Hormigón HA 25/P/20/IIa preparado HA 25 en cimentaciones de zanjas, zapatas y riostras, de consistencia plástica y tamaño máximo del árido 20 mm., transportado y puesto en obra según EHE. Medición teórica sobre planos del proyecto. Incluyendo en el precio un 10% de incremento de hormigón por excesos de excavación.

| Código | Ud | Descripción | Rendimiento | Precio | Importe |
|---|---|---|---|---|---|
| MOOA.8a | h | Oficial 1ª construcción | 0.2 | 17.78 | 3.56 |
| MOOA11a | h | Peón especializado construcción | 0.2 | 15.78 | 3.16 |
| PBPC.3abaa | m3 | H 25 plástica TM 20 IIa. (material) | 1.1 | 52 | 57.20 |
| MMMH.5c | h | Vibrador gasolina aguja ø30-50mm | 0.279 | 3.29 | 0.92 |
| %0200 | % | Medios auxiliares | 2 % | 64.84 | 1.30 |
|  |  | Total |  |  | 66.14 |

**ECDZ.4bk** kg B 500 S corruø6-25 (19/11/2008)
0 kg × 0.96 (0.99 con costes indirectos) = 0.00
Acero corrugado B 500 S soldable, de diámetro entre 6-25 mm., montado, incluso cortes, ferrallado y 10% de despuntes.

| Código | Ud | Descripción | Rendimiento | Precio | Importe |
|---|---|---|---|---|---|
| MOOA.8a | h | Oficial 1ª construcción | 0.012 | 17.78 | 0.21 |
| MOOA12a | h | Peón ordinario construcción | 0.012 | 15.55 | 0.19 |
| PEAA.3bk | kg | Acero corru B 500 S ø6-25 (material; 28/07/2009) | 1 | 0.54 | 0.54 |
| %0200 | % | Medios auxiliares | 2 % | 0.94 | 0.02 |
|  |  | Total |  |  | 0.96 |

**ECDL.3aaba** m3 HA 25 losa a 75kg/m3
150.725 m3 × 120.45 (124.06 con costes indirectos) = 18698.94
Hormigón armado HA 25/P/20/IIa preparado, de consistencia plástica y tamaño máximo del árido 20, con una cuantía media de 75 kg. de acero B 500 S, en losas de cimentación, incluso recortes, separadores, alambre de atado, vibrado y curado del hormigón. Según EHE-08.

| Código | Ud | Descripción | Rendimiento | Precio | Importe |
|---|---|---|---|---|---|
| MOOA.8a | h | Oficial 1ª construcción | 0.611 | 17.78 | 10.86 |
| MOOA11a | h | Peón especializado construcción | 0.611 | 15.78 | 9.64 |
| PBPC.3abaa | m3 | H 25 plástica TM 20 IIa. | 1.05 | 52 | 54.60 |
| PEAA.3bk | kg | Acero corru B 500 S ø6-25 | 75 | 0.54 | 40.50 |
| PBAA.1a | m3 | Agua | 0.4 | 1.08 | 0.43 |
| PBUW.5a | kg | Alambre reco n.13ø2.0mm mazos5kg (material; 28/07/2009) | 1.125 | 1.01 | 1.14 |
| MMMH.5c | h | Vibrador gasolina aguja ø30-50mm | 0.279 | 3.29 | 0.92 |
| %0200 | % | Medios auxiliares | 2 % | 118.09 | 2.36 |
|  |  | Total |  |  | 120.45 |

| Medición | Uds. | Largo | Ancho | Alto | Parcial |
|---|---|---|---|---|---|
| ASCENSOR | 1 | 2.500 | 2.500 | 0.500 | 3.125 |
| SECTOR 2 |  |  |  |  |  |
| LOSA 1 | 1 | 6.750 | 4.500 | 0.700 | 21.263 |
| LOSA 2 | 1 | 9.900 | 4.550 | 0.700 | 31.532 |
| SECTOR 3 |  |  |  |  |  |
| LOSA 1 | 1 | 5.600 | 9.250 | 0.700 | 36.260 |
| LOSA 2 | 1 | 4.900 | 9.150 | 0.700 | 31.385 |
| LOSA DEPOSITOS | 1 | 2.600 | 5.500 | 0.400 | 5.720 |
| SUP. SIN CUPOLEX |  |  |  |  |  |
| SECTOR 1 | 1 | 126.000 |  | 0.600 | 75.600 |
| SECTOR 2 | 1 | 138.000 |  | 0.600 | 82.800 |
| SECTOR 3 | 1 | 198.000 |  | 0.600 | 118.800 |
| YA EJECUTADO | -1 | 255.760 |  |  | -255.760 |
| Total |  |  |  |  | 150.725 |

**ECAR.6cc** m3 Relleno extendido zahorra mtnv
75.5 m3 × 14.64 (15.08 con costes indirectos) = 1138.54

| Medición | Uds. | Largo | Alto | Parcial |
|---|---|---|---|---|
| zona vestuarios | 1 | 290.000 | 0.400 | 116.000 |
| YA EJECUTADO | -1 | 40.500 |  | -40.500 |
| Total |  |  |  | 75.5 |

**3.10** m2
0 m2 × 2.94 (3.03 con costes indirectos) = 0.00
Impermeabilización bituminosa entre cimentación y arranque de fachada, con solución monocapa adherida, con lámina no protegida tipo LO-40-FP de oxiasfalto, de 40gr/dm2 de masa total, con armadura de fieltro de poliéster no tejido de 130gr/m2 y con plástico como antiadherente en ambas caras, según normas UNE-104, colocada colocadas totalmente adheridas mediante soplete tras imprimación del soporte con 0.5kg/m2 de emulsión bituminosa, incluso limpieza previa del soporte, mermas y solapos.

| Código | Ud | Descripción | Rendimiento | Precio | Importe |
|---|---|---|---|---|---|
| MOOA.8a | h | Oficial 1ª construcción | 0.018 | 17.78 | 0.32 |
| MOOA11a | h | Peón especializado construcción | 0.018 | 15.78 | 0.28 |
| PNIL.1bbcb | m2 | LO-30-FP UNE 104-238 PE (material) | 1.1 | 0.887 | 0.98 |
| PNIB.4b | kg | Emu bit n/io negra tipo ED (material; 28/07/2009) | 1 | 1.3 | 1.30 |
| % | % | Costes Directos Complementarios | 2 % | 2.88 | 0.06 |
|  |  | Total |  |  | 2.94 |

| Medición | Parcial |
|---|---|
| Se sustituye por la partida 4.15 Lámina bituminosa autoprotegida |  |
| Total | 0 |

**ECSS.7am** m2 Solera HA 15 e 10 c/ME
0 m2 × 14.97 (15.42 con costes indirectos) = 0.00
Solera realizada con hormigón HA 15/B/20/IIa con un espesor de 10 cm reforzada con malla electrosoldada ME 15x15 y diámetro 5-5 B 500 S colocado sobre terreno limpio y compactado, extendido mediante reglado y acabado fratasado, para base de forjado de casetones.

| Código | Ud | Descripción | Rendimiento | Precio | Importe |
|---|---|---|---|---|---|
| MOOA.8a | h | Oficial 1ª construcción | 0.23 | 17.78 | 4.09 |
| MOOA11a | h | Peón especializado construcción | 0.23 | 15.78 | 3.63 |
| PBPC.1dbbm | m3 | H 200 blanda tamaño máximo 20 (material) | 0.11 | 50 | 5.50 |
| PBAC.2ab | t | CEM II/A-P 32.5 R envasado (material; 28/07/2009) | 0.001 | 86.48 | 0.09 |
| PEAM.3aa | m2 | Mallazo ME 15x15 ø 5-5 (material; 08/11/2011) | 1 | 1.37 | 1.37 |
| %0200 | % | Medios auxiliares | 2 % | 14.68 | 0.29 |
|  |  | Total |  |  | 14.97 |

| Medición | Parcial |
|---|---|
| Se sustituye dicha partida por PC.4.12.Solera |  |
| Total | 0 |

**Cupolex-60** m2 Solera ventilada tipo CÚPOLEX o similar, compuesta por elementos de polipropileno reciclado de 30 cm de alto, ensamblados entre sí, formando un elemento autoportante adecuado para el vertido del hormigón, de 45 cm de canto total, con una capa de compresión de hormigón armado de 15 cm. Incluso parte proporcional de tapas laterales y hormigón entre huecos, considerando que caben 0,042 m3/m2 para cubrir las cúpulas.
0 m2 × 37.23 (38.35 con costes indirectos) = 0.00
Solera ventilada tipo CÚPOLEX o similar, compuesta por elementos de polipropileno reciclado cupulares de 55 cm de alto, ensamblados entre sí, formando un elemento autoportante adecuado para el vertido del hormigón, de 60 cm de canto total, con una capa de compresión de hormigón armado de 5 cm HM 25/B/20/IIa, reforzada con malla electrosoldada ME 15x15 diámetro 5-5 B 500 S, con terminación mediante fratasado mecánico. Incluso parte proporcional de tapas laterales tipo BETONSTOP o similar y hormigón entre huecos HM 25/B/20/IIa, considerando que caben 0,042 m3/m2 para cubrir las cúpulas.

| Código | Ud | Descripción | Rendimiento | Precio | Importe |
|---|---|---|---|---|---|
| MOOA.8a | h | Oficial 1ª construcción | 0.05 | 17.78 | 0.89 |
| MOOA11a | h | Peón especializado construcción | 0.04 | 15.78 | 0.63 |
| MOOA10a | h | Ayudante construcción (mano de obra; 04/06/1997) | 0.02 | 16.32 | 0.33 |
| PBPC.3abba | m3 | H 25 blanda TM 20 IIa. | 0.25 | 54 | 13.50 |
| PBAA.1a | m3 | Agua | 0.12 | 1.08 | 0.13 |
| MMMC10a | h | Regla vibrante de 3 a 6m. (maquinaria) | 0.084 | 1.626 | 0.14 |
| PEAM.3aa | m2 | Mallazo ME 15x15 ø 5-5 | 1.2 | 1.37 | 1.64 |
| pieza-cupolex | u | Elemento en forma de cúpula de polipropileno reciclado de 57,2 x 57,2 x 30 cm de alto, modelo H-30 de CÚPOLEX o similar. (material) | 4 | 4.56 | 18.24 |
| tapacupolex | u | Tapa tipo BETONSTOP de CÚPOLEX o similar. (material) | 0.5 | 2 | 1.00 |
| % | % | Costes Directos Complementarios | 2 % | 36.50 | 0.73 |
|  |  | Total |  |  | 37.23 |

| Medición | Parcial |
|---|---|
| Se sustituye dicha partida por PC.2.Cupolex-40 |  |
| Total | 0 |

**ENIW41aa** m Junta hrz bentonita p/H >12cm
10.1 m × 6.91 (7.12 con costes indirectos) = 71.91
Junta sellante a base de bentonita de sodio natural y caucho butilo, expansible en contacto con el agua, de sección 2.5x2cm, para junta horizontal de hormigón, de espesor más de 12cm.

| Código | Ud | Descripción | Rendimiento | Precio | Importe |
|---|---|---|---|---|---|
| MOOA.8a | h | Oficial 1ª construcción | 0.113 | 17.78 | 2.01 |
| PBUL14a | m | Junta bentonita+caucho p/H>12cm (material) | 1.05 | 4.533 | 4.76 |
| %0200 | % | Medios auxiliares | 2 % | 6.77 | 0.14 |
|  |  | Total |  |  | 6.91 |

| Medición | Uds. | Largo | Parcial |
|---|---|---|---|
| ASCENSOR | 2 | 2.550 | 5.100 |
|  | 2 | 2.500 | 5.000 |
| Total |  |  | 10.1 |

**ENIW23bc** m2 Impz muro monocp PVC 1.2mm
10.1 m2 × 6.63 (6.83 con costes indirectos) = 68.98
Impermeabilización de muro con solución monocapa no adherida, con lámina calandrada termosoldable de PVC platificado de 1.2mm de espesor, atornillada en el extremo superior equipadas con arandela, a distancias no superiores a 25cm, y con los solapos soldados con aire caliente, incluso limpieza previa del soporte, mermas y solapos.

| Código | Ud | Descripción | Rendimiento | Precio | Importe |
|---|---|---|---|---|---|
| MOOA.8a | h | Oficial 1ª construcción | 0.049 | 17.78 | 0.87 |
| MOOA11a | h | Peón especializado construcción | 0.05 | 15.78 | 0.79 |
| PNIS.1ca | m2 | Lamn de PVC e=1,2mm (material) | 1.05 | 4.544 | 4.77 |
| PBUC.4a | u | Clavo galv c/aran met unn pl (material) | 2 | 0.036 | 0.07 |
| %0200 | % | Medios auxiliares | 2 % | 6.50 | 0.13 |
|  |  | Total |  |  | 6.63 |

| Medición | Uds. | Largo | Alto | Parcial |
|---|---|---|---|---|
| ASCENSOR | 1 | 2.550 | 2.000 | 5.100 |
|  | 1 | 2.500 | 2.000 | 5.000 |
| Total |  |  |  | 10.1 |

**ENTS.2aca** m2 Aisl sue XPS 0.027 e40mm
0 m2 × 4.87 (5.02 con costes indirectos) = 0.00
Aislamiento termoacústico en suelos bajo pavimento de uso doméstico, con poliestireno extruido (XPS) de 40mm de espesor, mecanizado lateral recto y superficie lisa, con una conductividad térmica de 0.027 W/mK y resistencia térmica 1.50 m2K/W, reacción al fuego Euroclase E, código de designación XPS-EN 13164 - T1-CS(10/Y)250-DLT(1)5-CC(2/1,5/50)60, cubierto por un film plástico de polietileno, incluso limpieza del soporte y corte.

| Código | Ud | Descripción | Rendimiento | Precio | Importe |
|---|---|---|---|---|---|
| MOOA.8a | h | Oficial 1ª construcción | 0.019 | 17.78 | 0.34 |
| MOOA12a | h | Peón ordinario construcción | 0.018 | 15.55 | 0.28 |
| PNTP.5aca | m2 | Panel XPS 0.027 e40mm (material) | 1.05 | 3.83 | 4.02 |
| PNIS.2c | m2 | Lámina de espuma de polietileno PE de 3 mm de espesor suministrada en rollos de 3x130m2 (material) | 1.05 | 0.171 | 0.18 |
| % | % | Costes Directos Complementarios | 1 % | 4.82 | 0.05 |
|  |  | Total |  |  | 4.87 |

**EHI010** m² Forjado sanitario de hormigón armado de 35+5 cm de canto total, sobre sistema de encofrado perdido con módulos de polipropileno reciclado, realizado con hormigón HA-25/B/12/IIa fabricado en central, y vertido con cubilote, acero UNE-EN 10080 B 500 S, cuantía 3 kg/m², y malla electrosoldada ME 15x15 Ø 5-5 B 500 T 6x2,20 UNE-EN 10080 sobre separadores homologados, en capa de compresión de 5 cm de espesor. (10/05/2017)
0 m² × 33.26 (34.26 con costes indirectos) = 0.00
Formación de forjado sanitario de hormigón armado de 35+5 cm de canto total, sobre sistema de encofrado perdido con módulos de polipropileno reciclado, realizado con hormigón HA-25/B/12/IIa fabricado en central, y vertido con cubilote, acero UNE-EN 10080 B 500 S en zona de zunchos y vigas de cimentación, cuantía 3 kg/m², y malla electrosoldada ME 15x15 Ø 5-5 B 500 T 6x2,20 UNE-EN 10080 como armadura de reparto, colocada sobre separadores homologados, en capa de compresión de 5 cm de espesor; apoyado todo ello sobre base de hormigón de limpieza (no incluida en este precio). Incluso p/p de zunchos perimetrales de planta conformados con sistema de encofrado recuperable de tableros de madera y realización de orificios para el paso de tubos de ventilación, canalizaciones y tuberías de las instalaciones.
Incluye: Replanteo de los módulos. Montaje del sistema de encofrado auxiliar. Colocación y montaje de los módulos. Realización de los orificios de paso. Colocación de la armadura. Colocación de los elementos para paso de instalaciones. Vertido y compactación del hormigón. Regleado y nivelación de la capa de compresión. Curado del hormigón. Desmontaje del sistema de encofrado auxiliar. Reparación de defectos superficiales.
Criterio de medición de proyecto: Superficie medida desde las caras exteriores de los zunchos del perímetro, según documentación gráfica de Proyecto, deduciendo los huecos de superficie mayor de 6 m².
Criterio de medición de obra: Se medirá, desde las caras exteriores de los zunchos del perímetro, la superficie realmente ejecutada según especificaciones de Proyecto, deduciendo los huecos de superficie mayor de 6 m². Se consideran incluidos todos los elementos integrantes de la estructura señalados en los planos y detalles del Proyecto.

| Código | Ud | Descripción | Rendimiento | Precio | Importe |
|---|---|---|---|---|---|
| mt07cid010an | m² | Módulos de polipropileno reciclado, para soleras y forjados sanitarios ventilados, de 50x50x35 cm, para sistema de encofrado perdido. (material; 10/05/2017) | 1.05 | 11.58 | 12.16 |
| mt08efa010 | m² | Sistema de encofrado recuperable de tableros de madera para zunchos perimetrales. (material; 10/05/2017) | 0.1 | 1.24 | 0.12 |
| mt07aco010c | kg | Acero en barras corrugadas, UNE-EN 10080 B 500 S, elaborado en taller industrial, diámetros varios. (material; 07/11/2014) | 3 | 0.88 | 2.64 |
| mt07ame010b | m² | Malla electrosoldada ME 15x15 Ø 5-5 B 500 T 6x2,20 UNE-EN 10080. (material; 10/05/2017) | 1.1 | 1.98 | 2.18 |
| mt10haf010nba | m³ | Hormigón HA-25/B/12/IIa, fabricado en central. (material; 10/05/2017) | 0.152 | 74.94 | 11.39 |
| mq06vib020 | h | Regla vibrante de 3 m. (maquinaria; 10/05/2017) | 0.084 | 4.67 | 0.39 |
| mo041 | h | Oficial 1ª montador de estructura prefabricada de hormigón. (mano de obra; 22/01/2014) | 0.121 | 15.45 | 1.87 |
| mo087 | h | Ayudante estructurista. (mano de obra; 07/04/2017) | 0.121 | 15.37 | 1.86 |
| % | % | Costes Directos Complementarios | 2 % | 32.61 | 0.65 |
|  |  | Total |  |  | 33.26 |

**PC.4.12.Solera-ANS010** m² (19/06/2017)
35 m² × 14.97 (15.42 con costes indirectos) = 539.70
Solera realizada con hormigón HA 20/B/20/IIa con un espesor de 10 cm reforzada con malla electrosoldada ME 15x15 y diámetro 5-5 B 500 S colocado sobre terreno limpio y compactado, extendido mediante reglado y acabado fratasado, para base de forjado de casetones.

| Código | Ud | Descripción | Rendimiento | Precio | Importe |
|---|---|---|---|---|---|
| MOOA.8a | h | Oficial 1ª construcción | 0.23 | 17.78 | 4.09 |
| MOOA11a | h | Peón especializado construcción | 0.23 | 15.78 | 3.63 |
| PBPC.1dbbm | m3 | H 200 blanda tamaño máximo 20 | 0.11 | 50 | 5.50 |
| PBAC.2ab | t | CEM II/A-P 32.5 R envasado | 0.001 | 86.48 | 0.09 |
| PEAM.3aa | m2 | Mallazo ME 15x15 ø 5-5 | 1 | 1.37 | 1.37 |
| % | % | Costes Directos Complementarios | 2 % | 14.68 | 0.29 |
|  |  | Total |  |  | 14.97 |

| Medición | Uds. | Largo | Parcial |
|---|---|---|---|
| SECTOR 1 | 1 | 1035.000 | 1035.000 |
| SECTOR 2 | 1 | 1460.000 | 1460.000 |
| SECTOR 3 | 1 | 1352.000 | 1352.000 |
| ESCALERAS | 3 | 25.000 | 75.000 |
| YA REALIZADO | -1 | 3887.000 | -3887.000 |
| Total |  |  | 35 |

**PC.4.13.Cupolex-40** m2 Solera ventilada tipo CÚPOLEX o similar, compuesta por elementos de polipropileno reciclado de 30 cm de alto, ensamblados entre sí, formando un elemento autoportante adecuado para el vertido del hormigón, de 45 cm de canto total, con una capa de compresión de hormigón armado de 15 cm. Incluso parte proporcional de tapas laterales y hormigón entre huecos, considerando que caben 0,042 m3/m2 para cubrir las cúpulas.
492.166 m2 × 36.61 (37.71 con costes indirectos) = 18559.58
Solera ventilada tipo CÚPOLEX o similar, compuesta por elementos de polipropileno reciclado cupulares de 35 cm de alto, ensamblados entre sí, formando un elemento autoportante adecuado para el vertido del hormigón, de 40 cm de canto total, con una capa de compresión de hormigón armado de 5 cm HM 25/B/20/IIa, reforzada con malla electrosoldada ME 15x15 diámetro 5-5 B 500 S, con terminación mediante fratasado mecánico. Incluso parte proporcional de tapas laterales tipo BETONSTOP o similar y hormigón entre huecos HM 25/B/20/IIa, considerando que caben 0,042 m3/m2 para cubrir las cúpulas.

| Código | Ud | Descripción | Rendimiento | Precio | Importe |
|---|---|---|---|---|---|
| MOOA.8a | h | Oficial 1ª construcción | 0.04 | 17.78 | 0.71 |
| MOOA11a | h | Peón especializado construcción | 0.05 | 15.78 | 0.79 |
| MOOA10a | h | Ayudante construcción | 0.05 | 16.32 | 0.82 |
| PBPC.3abba | m3 | H 25 blanda TM 20 IIa. | 0.23 | 54 | 12.42 |
| PBAA.1a | m3 | Agua | 0.12 | 1.08 | 0.13 |
| MMMC10a | h | Regla vibrante | 0.084 | 1.626 | 0.14 |
| PEAM.3aa | m2 | Mallazo ME 15x15 ø 5-5 | 1.2 | 1.37 | 1.64 |
| pieza-cupolex | u |  | 4 | 4.56 | 18.24 |
| tapacupolex | u |  | 0.5 | 2 | 1.00 |
| % | % | Costes Directos Complementarios | 2 % | 35.89 | 0.72 |
|  |  | Total |  |  | 36.61 |

| Medición | Uds. | Largo | Parcial |
|---|---|---|---|
| cupolex | 1 | 2990.430 | 2990.430 |
| YA REALIZADO | -1 | 2498.264 | -2498.264 |
| Total |  |  | 492.166 |

**PC.4.14.Solera15-ANS010** m² Solera de hormigón armado de 15 cm de espesor, realizada con hormigón HA-25/B/20/IIa fabricado en central, y vertido desde camión, extendido y vibrado manual, y malla electrosoldada ME 15x15 Ø 5-5 B 500 T 6x2,20 UNE-EN 10080 sobre separadores homologados, con acabado superficial mediante fratasadora mecánica. (20/06/2017)
0 m² × 17.42 (17.94 con costes indirectos) = 0.00
Formación de solera de hormigón armado de 15 cm de espesor, realizada con hormigón HA-25/B/20/IIa fabricado en central, y vertido desde camión, y malla electrosoldada ME 15x15 Ø 5-5 B 500 T 6x2,20 UNE-EN 10080 como armadura de reparto, colocada sobre separadores homologados, con acabado superficial mediante fratasadora mecánica; apoyada sobre capa base existente (no incluida en este precio). Incluso p/p de preparación de la superficie de apoyo del hormigón, extendido y vibrado del hormigón mediante regla vibrante, formación de juntas de hormigonado y panel de poliestireno expandido de 2 cm de espesor para la ejecución de juntas de contorno, colocado alrededor de cualquier elemento que interrumpa la solera, como pilares y muros; emboquillado o conexión de los elementos exteriores (cercos de arquetas, sumideros, botes sifónicos, etc.) de las redes de instalaciones ejecutadas bajo la solera; y aserrado de las juntas de retracción, por medios mecánicos, con una profundidad de 1/3 del espesor de la solera y posterior sellado con masilla elástica.
Incluye: Preparación de la superficie de apoyo del hormigón, comprobando la densidad y las rasantes. Replanteo de las juntas de hormigonado. Tendido de niveles mediante toques, maestras de hormigón o reglas. Riego de la superficie base. Formación de juntas de hormigonado y contorno. Colocación de la malla electrosoldada con separadores homologados. Vertido y compactación del hormigón. Conexión de los elementos exteriores. Curado del hormigón. Fratasado de la superficie. Aserrado de juntas de retracción. Limpieza y sellado de juntas.
Criterio de medición de proyecto: Superficie medida según documentación gráfica de Proyecto.
Criterio de medición de obra: Se medirá la superficie realmente ejecutada según especificaciones de Proyecto, sin deducir la superficie ocupada por los pilares situados dentro de su perímetro.

| Código | Ud | Descripción | Rendimiento | Precio | Importe |
|---|---|---|---|---|---|
| MOOA.8a | h | Oficial 1ª construcción | 0.23 | 17.78 | 4.09 |
| MOOA11a | h | Peón especializado construcción | 0.23 | 15.78 | 3.63 |
| PBPC.1dbbm | m3 | H 200 blanda tamaño máximo 20 | 0.158 | 50 | 7.90 |
| PBAC.2ab | t | CEM II/A-P 32.5 R envasado | 0.001 | 86.48 | 0.09 |
| PEAM.3aa | m2 | Mallazo ME 15x15 ø 5-5 | 1 | 1.37 | 1.37 |
| % | % | Costes Directos Complementarios | 2 % | 17.08 | 0.34 |
|  |  | Total |  |  | 17.42 |

**PC.4.15.Lamina-arranque-NIF010** m² Barrera anticapilaridad en muro de fábrica formada por lámina de betún modificado con elastómero SBS, tipo LBM(SBS) - 40 - FP, acabada con film plástico termofusible en ambas caras sobre imprimación. (20/06/2017)
68.773 m² × 26.4 (27.19 con costes indirectos) = 1869.94
Formación de barrera anticapilaridad en arranque de muros de fábrica para corte de humedades por capilaridad, constituida por: CAPA DE REGULARIZACIÓN: de mortero de cemento M-5 de 2 cm de espesor, cubriendo el ancho del muro y con acabado fratasado; MEMBRANA IMPERMEABILIZANTE: lámina de betún modificado con elastómero SBS, tipo LBM(SBS) - 40 - FP, masa nominal 4 kg/m², con armadura de fieltro de poliéster de 135 g/m², acabada con film plástico termofusible en ambas caras sobre imprimación; CAPA DE PROTECCIÓN: de mortero de cemento M-5 de 2 cm de espesor, cubriendo el ancho de la membrana impermeabilizante y con acabado fratasado.
Incluye: Vertido, extendido y regleado de la capa de mortero de regularización. Capa de imprimación asfáltica. Colocación de la membrana. Vertido, extendido y regleado de la capa de mortero de protección.
Criterio de medición de proyecto: Superficie medida según documentación gráfica de Proyecto.
Criterio de medición de obra: Se medirá la superficie realmente ejecutada según especificaciones de Proyecto, incluyendo las entregas y sin incluir los solapes.

| Código | Ud | Descripción | Rendimiento | Precio | Importe |
|---|---|---|---|---|---|
| mt09mor010c | m³ | Mortero de cemento CEM II/B-P 32,5 N tipo M-5, confeccionado en obra con 250 kg/m³ de cemento y una proporción en volumen 1/6. (material; 03/11/2014) | 0.02 | 100.34 | 2.01 |
| mt14pap100b | kg | Emulsión asfáltica estable, ED, según UNE 104231. (material; 20/06/2017) | 0.3 | 2.33 | 0.70 |
| mt14lba120d | m² | Lámina de betún modificado con elastómero SBS, tipo LBM(SBS) - 40 - FP, masa nominal 4 kg/m², con armadura de fieltro de poliéster de 135 g/m², de superficie no protegida acabada con film plástico termofusible en ambas caras. Según UNE-EN 13707. (material; 20/06/2017) | 1.1 | 12.13 | 13.34 |
| mt09mor010c | m³ | Mortero de cemento CEM II/B-P 32,5 N tipo M-5, confeccionado en obra con 250 kg/m³ de cemento y una proporción en volumen 1/6. | 0.02 | 100.34 | 2.01 |
| mo028 | h | Oficial 1ª aplicador de láminas impermeabilizantes. (mano de obra; 03/11/2014) | 0.256 | 15.9 | 4.07 |
| mo065 | h | Ayudante aplicador de láminas impermeabilizantes. (mano de obra; 04/05/2017) | 0.256 | 14.64 | 3.75 |
| % | % | Costes Directos Complementarios | 2 % | 25.88 | 0.52 |
|  |  | Total |  |  | 26.4 |

| Medición | Uds. | Largo | Ancho | Parcial |
|---|---|---|---|---|
| impermeabilización arranque fachada | 1 | 548.660 | 0.300 | 164.598 |
| YA EJECUTADO | -1 | 95.825 |  | -95.825 |
| Total |  |  |  | 68.773 |

## CAP5 SANEAMIENTO (06/07/2009)
Importe: 46503.31

**4.1** ud Acometida de saneamiento a realizar con tubería de PVC corrugado, color teja, de diámetro 300 mm, incluso excavación, relleno con hormigon en masa HM15 y reposición de pavimento existente. (14/01/2015)
3 ud × 815.56 (840.03 con costes indirectos) = 2520.09
Acometida de saneamiento, de máximo 20 m de longitud, a realizar con tubería de PVC corrugado, color teja, de diámetro 300 mm, incluso excavación, relleno con hormigon en masa HM15 y reposición de pavimento existente.

| Código | Ud | Descripción | Rendimiento | Precio | Importe |
|---|---|---|---|---|---|
| MOOA.8a | h | Oficial 1ª construcción | 3 | 17.78 | 53.34 |
| MOOA12a | h | Peón ordinario construcción | 2 | 15.55 | 31.10 |
| MMME.1baa | h | Retro de neum c/palafrtl 0,34m3 | 5 | 41.33 | 206.65 |
| PBPC.1dbb | m3 | H 15 blanda tamaño máximo 20 (material; 28/07/2009) | 3.5 | 47 | 164.50 |
| PISC.2faa | m | Tb sr-UD Ø315mm unn peg (material; 14/01/2015) | 20 | 17.199 | 343.98 |
| % | % | Costes Directos Complementarios | 2 % | 799.57 | 15.99 |
|  |  | Total |  |  | 815.56 |

| Medición | Uds. | Largo | Parcial |
|---|---|---|---|
|  | 5 |  | 5.000 |
| YA EJECUTADO | -1 | 2.000 | -2.000 |
| Total |  |  | 3 |

**UAP010** Ud Pozo de registro, de 1,00 m de diámetro interior y de 1,6 m de altura útil interior, de fábrica de ladrillo cerámico macizo de 1 pie de espesor recibido con mortero de cemento M-5, enfoscado y bruñido por el interior con mortero de cemento hidrófugo M-15 y elementos prefabricados de hormigón en masa, sobre solera de 25 cm de espesor de hormigón armado HA-30/B/20/IIb+Qb ligeramente armada con malla electrosoldada, con cierre de tapa circular estanca con bloqueo y marco de fundición clase D-400 según UNE-EN 124, instalado en calzadas de calles, incluyendo las peatonales, o zonas de aparcamiento para todo tipo de vehículos. (14/01/2015)
1.8 Ud × 297.32 (306.24 con costes indirectos) = 551.23
Formación de pozo de registro compuesto por fábrica de ladrillo cerámico macizo de 1 pie de espesor y elementos prefabricados de hormigón en masa, de 1,00 m de diámetro interior y de 1,6 m de altura útil interior, formado por: solera de 25 cm de espesor de hormigón armado HA-30/B/20/IIb+Qb ligeramente armada con malla electrosoldada ME 20x20 Ø 8-8 B 500 T 6x2,20 UNE-EN 10080; arranque de pozo de 0,5 m de altura construido con fábrica de ladrillo cerámico macizo de 25x12x5 cm, recibido con mortero de cemento M-5 de 1 cm de espesor, enfoscado y bruñido por el interior con mortero de cemento hidrófugo M-15 formando aristas y esquinas a media caña para recibido de colectores, preparado con junta de goma para recibir posteriormente los anillos prefabricados de hormigón en masa de borde machihembrado; anillo prefabricado de hormigón en masa, para pozo, unión rígida machihembrada con junta de goma, según UNE-EN 1917, de 100 cm de diámetro interior y 50 cm de altura, resistencia a compresión mayor de 250 kg/cm² y finalmente como remate superior un cono asimétrico para brocal de pozo, prefabricado de hormigón en masa, unión rígida machihembrada con junta de goma, según UNE-EN 1917, de 100 a 60 cm de diámetro interior y 60 cm de altura, resistencia a compresión mayor de 250 kg/cm², con cierre de tapa circular estanca con bloqueo y marco de fundición clase D-400 según UNE-EN 124, instalado en calzadas de calles, incluyendo las peatonales, o zonas de aparcamiento para todo tipo de vehículos. Incluso preparación del fondo de la excavación, formación de canal en el fondo del pozo con hormigón en masa HM-30/B/20/I+Qb, empalme y rejuntado del encuentro de los colectores con el pozo y sellado de juntas con mortero, recibido de pates, anillado superior, recibido de marco, ajuste entre tapa y marco y enrase de la tapa con el pavimento. Totalmente montado, conexionado y probado mediante las correspondientes pruebas de servicio (incluidas en este precio), sin incluir la excavación ni el relleno del trasdós.
Incluye: Replanteo y trazado del pozo en planta y alzado. Eliminación de las tierras sueltas del fondo de la excavación. Colocación de la malla electrosoldada. Vertido y compactación del hormigón en formación de solera. Formación del arranque de fábrica. Enfoscado y bruñido por el interior con mortero de cemento, redondeando ángulos. Montaje de las piezas premoldeadas. Formación del canal en el fondo del pozo. Empalme y rejuntado de los colectores al pozo. Sellado de juntas. Colocación de los pates. Colocación de marco, tapa de registro y accesorios. Realización de pruebas de servicio.
Criterio de medición de proyecto: Número de unidades previstas, según documentación gráfica de Proyecto.
Criterio de medición de obra: Se medirá el número de unidades realmente ejecutadas según especificaciones de Proyecto.

| Código | Ud | Descripción | Rendimiento | Precio | Importe |
|---|---|---|---|---|---|
| PBPC.1gbb | m3 | H-20/B/20/IIa (material) | 0.65 | 50 | 32.50 |
| mt07ame010n | m² | Malla electrosoldada ME 20x20 Ø 8-8 B 500 T 6x2,20 UNE-EN 10080. (material; 14/01/2015) | 2.25 | 1.728 | 3.89 |
| mt04lma010a | Ud | Ladrillo cerámico macizo de elaboración mecánica para revestir, 25x12x5 cm, según UNE-EN 771-1. (material; 14/01/2015) | 220 | 0.175 | 38.50 |
| mt09mor010c | m³ | Mortero de cemento CEM II/B-P 32,5 N tipo M-5, confeccionado en obra con 250 kg/m³ de cemento y una proporción en volumen 1/6. | 0.176 | 100.34 | 17.66 |
| mt09mor010f | m³ | Mortero de cemento CEM II/B-P 32,5 N tipo M-15, confeccionado en obra con 450 kg/m³ de cemento y una proporción en volumen 1/3. (material; 03/11/2014) | 0.063 | 129.93 | 8.19 |
| mt46phm010b | Ud | Anillo prefabricado de hormigón en masa, para pozo, unión rígida machihembrada con junta de goma, según UNE-EN 1917, de 100 cm de diámetro interior y 50 cm de altura, resistencia a compresión mayor de 250 kg/cm². (material; 14/01/2015) | 1 | 17.736 | 17.74 |
| mt46phm020b | Ud | Cono asimétrico para brocal de pozo, prefabricado de hormigón en masa, unión rígida machihembrada con junta de goma, según UNE-EN 1917, de 100 a 60 cm de diámetro interior y 60 cm de altura, resistencia a compresión mayor de 250 kg/cm². (material; 14/01/2015) | 1 | 25.053 | 25.05 |
| mt46tpr010r | Ud | Tapa circular estanca con bloqueo mediante cuatro tornillos y marco de fundición dúctil de 850 mm de diámetro exterior y 100 mm de altura, paso libre de 600 mm, para pozo, clase D-400 según UNE-EN 124. Tapa revestida con pintura bituminosa y marco provisto de junta de insonorización de polietileno y dispositivo antirrobo. (material; 14/01/2015) | 1 | 62.72 | 62.72 |
| mt46phm050 | Ud | Pate de polipropileno conformado en U, para pozo, de 330x160 mm, sección transversal de D=25 mm, según UNE-EN 1917. (material; 14/01/2015) | 4 | 2.098 | 8.39 |
| mq04cag010a | h | Camión con grúa de hasta 6 t. (maquinaria; 14/01/2015) | 0.199 | 23.852 | 4.75 |
| mo040 | h | Oficial 1ª construcción de obra civil. (mano de obra; 10/11/2014) | 3.165 | 15.9 | 50.32 |
| mo084 | h | Ayudante montador de estructura prefabricada de hormigón. (mano de obra; 22/01/2014) | 1.582 | 13.77 | 21.78 |
| % | % | Costes Directos Complementarios | 2 % | 291.49 | 5.83 |
|  |  | Total |  |  | 297.32 |

| Medición | Uds. | Largo | Parcial |
|---|---|---|---|
|  | 5 |  | 5.000 |
| YA EJECUTADO | -1 | 3.200 | -3.200 |
| Total |  |  | 1.8 |

**4.4** m (14/01/2015)
92.64 m × 6.11 (6.29 con costes indirectos) = 582.71
Bajante para evacuación de aguas residuales de todo tipo según norma UNE-EN 1453, con tubo de PVC de diámetro 125mm, y espesor 3,20mm, unión por encolado, con comportamiento frente al fuego B-s3,d0 según normas RD 312/2005, con incremento del precio del tubo del 30% en concepto de uniones, accesorios y piezas especiales, incluso ventilación superior y ayudas de albañilería.

| Código | Ud | Descripción | Rendimiento | Precio | Importe |
|---|---|---|---|---|---|
| MOOA.8a | h | Oficial 1ª construcción | 0.042 | 17.78 | 0.75 |
| MOOA12a | h | Peón ordinario construcción | 0.042 | 15.55 | 0.65 |
| MOOF.8a | h | Oficial 1ª fontanería | 0.167 | 15.92 | 2.66 |
| PISC.1gb | m | Tubo eva PVC sr-B Ø125mm 30%acc (material; 14/01/2015) | 1 | 1.843 | 1.84 |
| PBAC.1ba | t | CEM I 42.5 R granel (material; 28/07/2009) | 0.001 | 91.24 | 0.09 |
| % | % | Costes Directos Complementarios | 2 % | 5.99 | 0.12 |
|  |  | Total |  |  | 6.11 |

| Medición | Uds. | Largo | Parcial |
|---|---|---|---|
|  | 10 | 10.000 | 100.000 |
| YA EJECUTADO | -1 | 7.360 | -7.360 |
| Total |  |  | 92.64 |

**EISC13bbb** m Colec colg PVC 125mm elas 30%acc (14/01/2015)
370 m × 15.67 (16.14 con costes indirectos) = 5971.80
Colector colgado, realizado con tubo liso de PVC para saneamiento, de diámetro nominal 125mm y unión elástica, según la norma UNE EN 1401-I, con incremento del precio del tubo del 30% en concepto de uniones, accesorios y piezas especiales.

| Código | Ud | Descripción | Rendimiento | Precio | Importe |
|---|---|---|---|---|---|
| MOOA.8a | h | Oficial 1ª construcción | 0.053 | 17.78 | 0.94 |
| MOOA12a | h | Peón ordinario construcción | 0.053 | 15.55 | 0.82 |
| MOOF.8a | h | Oficial 1ª fontanería | 0.354 | 15.92 | 5.64 |
| PISC.2bbb | m | Tb sr-UD Ø125mm unn elas 30%acc (material; 14/01/2015) | 1.05 | 7.498 | 7.87 |
| PBPM.1ba | m3 | Mto cto M-10 man (28/07/2009) | 0.001 | 86.36 | 0.09 |
| % | % | Costes Directos Complementarios | 2 % | 15.36 | 0.31 |
|  |  | Total |  |  | 15.67 |

| Medición | Uds. | Largo | Parcial |
|---|---|---|---|
| colector colgado pluviales | 1 | 235.000 | 235.000 |
|  | 1 | 135.000 | 135.000 |
| Total |  |  | 370 |

**EISC13cbb** m Colec colg PVC 160mm elas 30%acc (14/01/2015)
305 m × 20.22 (20.83 con costes indirectos) = 6353.15
Colector colgado, realizado con tubo liso de PVC para saneamiento, de diámetro nominal 160mm y unión elástica, según la norma UNE EN 1401-I, con incremento del precio del tubo del 30% en concepto de uniones, accesorios y piezas especiales.

| Código | Ud | Descripción | Rendimiento | Precio | Importe |
|---|---|---|---|---|---|
| MOOA.8a | h | Oficial 1ª construcción | 0.053 | 17.78 | 0.94 |
| MOOA12a | h | Peón ordinario construcción | 0.053 | 15.55 | 0.82 |
| MOOF.8a | h | Oficial 1ª fontanería | 0.354 | 15.92 | 5.64 |
| PISC.2cbb | m | Tb sr-UD Ø160mm unn elas 30%acc (material; 14/01/2015) | 1.05 | 11.741 | 12.33 |
| PBPM.1ba | m3 | Mto cto M-10 man | 0.001 | 86.36 | 0.09 |
| % | % | Costes Directos Complementarios | 2 % | 19.82 | 0.40 |
|  |  | Total |  |  | 20.22 |

| Medición | Uds. | Largo | Parcial |
|---|---|---|---|
| colector aéreo pluviales | 1 | 75.000 | 75.000 |
| ventilación solera | 1 | 230.000 | 230.000 |
| Total |  |  | 305 |

**EISC.2ab** m Conducción eva PP DN40mm 30%acc (14/01/2015)
119.5 m × 9.3 (9.58 con costes indirectos) = 1144.81
Conducción para evacuación de aguas residuales, en tubo liso saneamiento de polipropileno autoextinguible, de diámetro 40mm, para canalización aérea, con unión por encastre. Fabricado según norma DIN 19560, con incremento del precio del tubo del 30% en concepto de uniones, accesorios y piezas especiales, incluso ayudas de albañilería.

| Código | Ud | Descripción | Rendimiento | Precio | Importe |
|---|---|---|---|---|---|
| MOOA.8a | h | Oficial 1ª construcción | 0.079 | 17.78 | 1.40 |
| MOOA12a | h | Peón ordinario construcción | 0.079 | 15.55 | 1.23 |
| MOOF.8a | h | Oficial 1ª fontanería | 0.318 | 15.92 | 5.06 |
| PISC.4ab | m | Tubo eva PP autex Ø40mm 30%acc (material; 14/01/2015) | 1 | 1.341 | 1.34 |
| PBAC.1ba | t | CEM I 42.5 R granel | 0.001 | 91.24 | 0.09 |
| % | % | Costes Directos Complementarios | 2 % | 9.12 | 0.18 |
|  |  | Total |  |  | 9.3 |

| Medición | Uds. | Largo | Parcial |
|---|---|---|---|
| residuales | 1 | 155.000 | 155.000 |
| YA EJECUTADO | -1 | 35.500 | -35.500 |
| Total |  |  | 119.5 |

**EISC14aab** m Colec ente PVC 110mm peg 30%acc (14/01/2015)
73.5 m × 9.08 (9.35 con costes indirectos) = 687.23
Colector enterrado realizado con un tubo liso de PVC para saneamiento, de diámetro 110mm, unión pegada y espesor según la norma UNE EN 1401-I, con incremento del precio del tubo del 30% en concepto de uniones, accesorios y piezas especiales, colocado en zanja de ancho 500+110mm, sobre lecho de arena / grava de espesor 100+110/10mm, sin incluir excavación, relleno de la zanja ni compactación final.

| Código | Ud | Descripción | Rendimiento | Precio | Importe |
|---|---|---|---|---|---|
| MOOA.8a | h | Oficial 1ª construcción | 0.133 | 17.78 | 2.36 |
| MOOA12a | h | Peón ordinario construcción | 0.133 | 15.55 | 2.07 |
| PISC.2aab | m | Tb sr-UD Ø110mm unn peg 30%acc (material; 14/01/2015) | 1.05 | 4.03 | 4.23 |
| PBRA.1add | t | Arena 0/6 triturada lvd 30km (material; 08/04/1997) | 0.022 | 10.81 | 0.24 |
| % | % | Costes Directos Complementarios | 2 % | 8.90 | 0.18 |
|  |  | Total |  |  | 9.08 |

| Medición | Uds. | Largo | Parcial |
|---|---|---|---|
| residuales | 1 | 160.000 | 160.000 |
| YA EJECUTADO | -1 | 86.500 | -86.500 |
| Total |  |  | 73.5 |

**EISC14bab** m Colec ente PVC 125mm peg 30%acc (14/01/2015)
0 m × 18.87 (19.44 con costes indirectos) = 0.00
Colector enterrado realizado con un tubo liso de PVC para saneamiento, de diámetro 125mm, unión pegada y espesor según la norma UNE EN 1401-I, con incremento del precio del tubo del 30% en concepto de uniones, accesorios y piezas especiales, colocado en zanja de ancho 500+125mm, sobre lecho de arena / grava de espesor 100+125/10mm, sin incluir excavación, relleno de la zanja ni compactación final.

| Código | Ud | Descripción | Rendimiento | Precio | Importe |
|---|---|---|---|---|---|
| MOOA.8a | h | Oficial 1ª construcción | 0.133 | 17.78 | 2.36 |
| MOOA12a | h | Peón ordinario construcción | 0.133 | 15.55 | 2.07 |
| PISC.2bab | m | Tb sr-UD Ø125mm unn peg 30%acc (material) | 1.05 | 13.156 | 13.81 |
| PBRA.1add | t | Arena 0/6 triturada lvd 30km | 0.024 | 10.81 | 0.26 |
| % | % | Costes Directos Complementarios | 2 % | 18.50 | 0.37 |
|  |  | Total |  |  | 18.87 |

**EISC14cab** m Colec ente PVC 160mm peg 30%acc (14/01/2015)
0 m × 17.79 (18.32 con costes indirectos) = 0.00
Colector enterrado realizado con un tubo liso de PVC para saneamiento, de diámetro 160mm, unión pegada y espesor según la norma UNE EN 1401-I, con incremento del precio del tubo del 30% en concepto de uniones, accesorios y piezas especiales, colocado en zanja de ancho 500+160mm, sobre lecho de arena / grava de espesor 100+160/10mm, sin incluir excavación, relleno de la zanja ni compactación final.

| Código | Ud | Descripción | Rendimiento | Precio | Importe |
|---|---|---|---|---|---|
| MOOA.8a | h | Oficial 1ª construcción | 0.159 | 17.78 | 2.83 |
| MOOA12a | h | Peón ordinario construcción | 0.159 | 15.55 | 2.47 |
| PISC.2cab | m | Tb sr-UD Ø160mm unn peg 30%acc (material; 14/01/2015) | 1.05 | 11.268 | 11.83 |
| PBRA.1add | t | Arena 0/6 triturada lvd 30km | 0.029 | 10.81 | 0.31 |
| % | % | Costes Directos Complementarios | 2 % | 17.44 | 0.35 |
|  |  | Total |  |  | 17.79 |

**EISC14dab** m Colec ente PVC 200mm peg 30%acc (14/01/2015)
61.2 m × 25.1 (25.85 con costes indirectos) = 1582.02
Colector enterrado realizado con un tubo liso de PVC para saneamiento, de diámetro 200mm, unión pegada y espesor según la norma UNE EN 1401-I, con incremento del precio del tubo del 30% en concepto de uniones, accesorios y piezas especiales, colocado en zanja de ancho 500+200mm, sobre lecho de arena / grava de espesor 100+200/10mm, sin incluir excavación, relleno de la zanja ni compactación final.

| Código | Ud | Descripción | Rendimiento | Precio | Importe |
|---|---|---|---|---|---|
| MOOA.8a | h | Oficial 1ª construcción | 0.185 | 17.78 | 3.29 |
| MOOA12a | h | Peón ordinario construcción | 0.185 | 15.55 | 2.88 |
| PISC.2dab | m | Tb sr-UD Ø200mm unn peg 30%acc (material; 14/01/2015) | 1.05 | 17.203 | 18.06 |
| PBRA.1add | t | Arena 0/6 triturada lvd 30km | 0.035 | 10.81 | 0.38 |
| % | % | Costes Directos Complementarios | 2 % | 24.61 | 0.49 |
|  |  | Total |  |  | 25.1 |

| Medición | Uds. | Largo | Parcial |
|---|---|---|---|
| residuales | 1 | 65.000 | 65.000 |
| pluviales | 1 | 70.000 | 70.000 |
| YA EJECUTADO | -1 | 73.800 | -73.800 |
| Total |  |  | 61.2 |

**EISC14fbb** m Colec ente PVC 315mm elas 30%acc (14/01/2015)
0 m × 56.97 (58.68 con costes indirectos) = 0.00
Colector enterrado realizado con un tubo liso de PVC para saneamiento, de diámetro 315mm, unión elástica y espesor según la norma UNE EN 1401-I, con incremento del precio del tubo del 30% en concepto de uniones, accesorios y piezas especiales, colocado en zanja de ancho 500+315mm, sobre lecho de arena / grava de espesor 100+315/10mm, sin incluir excavación, relleno de la zanja ni compactación final.

| Código | Ud | Descripción | Rendimiento | Precio | Importe |
|---|---|---|---|---|---|
| MOOA.8a | h | Oficial 1ª construcción | 0.238 | 17.78 | 4.23 |
| MOOA12a | h | Peón ordinario construcción | 0.239 | 15.55 | 3.72 |
| PISC.2fbb | m | Tb sr-UD Ø315mm unn elas 30%acc (material; 14/01/2015) | 1.05 | 45.032 | 47.28 |
| PBRA.1add | t | Arena 0/6 triturada lvd 30km | 0.057 | 10.81 | 0.62 |
| % | % | Costes Directos Complementarios | 2 % | 55.85 | 1.12 |
|  |  | Total |  |  | 56.97 |

**EISC14eab** m Colec ente PVC 250mm peg 30%acc (14/01/2015)
24.7 m × 35.75 (36.82 con costes indirectos) = 909.45
Colector enterrado realizado con un tubo liso de PVC para saneamiento, de diámetro 250mm, unión pegada y espesor según la norma UNE EN 1401-I, con incremento del precio del tubo del 30% en concepto de uniones, accesorios y piezas especiales, colocado en zanja de ancho 500+250mm, sobre lecho de arena / grava de espesor 100+250/10mm, sin incluir excavación, relleno de la zanja ni compactación final.

| Código | Ud | Descripción | Rendimiento | Precio | Importe |
|---|---|---|---|---|---|
| MOOA.8a | h | Oficial 1ª construcción | 0.211 | 17.78 | 3.75 |
| MOOA12a | h | Peón ordinario construcción | 0.211 | 15.55 | 3.28 |
| PISC.2eab | m | Tb sr-UD Ø250mm unn peg 30%acc (material; 14/01/2015) | 1.05 | 26.229 | 27.54 |
| PBRA.1add | t | Arena 0/6 triturada lvd 30km | 0.044 | 10.81 | 0.48 |
| % | % | Costes Directos Complementarios | 2 % | 35.05 | 0.70 |
|  |  | Total |  |  | 35.75 |

| Medición | Uds. | Largo | Parcial |
|---|---|---|---|
| pluviales | 1 | 75.000 | 75.000 |
| YA EJECUTADO | -1 | 50.300 | -50.300 |
| Total |  |  | 24.7 |

**EISC14gbb** m Colec ente PVC 400mm elas 30%acc (14/01/2015)
29.45 m × 87.73 (90.36 con costes indirectos) = 2661.10
Colector enterrado realizado con un tubo liso de PVC para saneamiento, de diámetro 400mm, unión elástica y espesor según la norma UNE EN 1401-I, con incremento del precio del tubo del 30% en concepto de uniones, accesorios y piezas especiales, colocado en zanja de ancho 500+400mm, sobre lecho de arena / grava de espesor 100+400/10mm, sin incluir excavación, relleno de la zanja ni compactación final.

| Código | Ud | Descripción | Rendimiento | Precio | Importe |
|---|---|---|---|---|---|
| MOOA.8a | h | Oficial 1ª construcción | 0.264 | 17.78 | 4.69 |
| MOOA12a | h | Peón ordinario construcción | 0.264 | 15.55 | 4.11 |
| PISC.2gbb | m | Tb sr-UD Ø400mm unn elas 30%acc (material; 14/01/2015) | 1.05 | 72.749 | 76.39 |
| PBRA.1add | t | Arena 0/6 triturada lvd 30km | 0.076 | 10.81 | 0.82 |
| % | % | Costes Directos Complementarios | 2 % | 86.01 | 1.72 |
|  |  | Total |  |  | 87.73 |

| Medición | Uds. | Largo | Parcial |
|---|---|---|---|
| residuales | 1 | 36.000 | 36.000 |
| YA EJECUTADO | -1 | 6.550 | -6.550 |
| Total |  |  | 29.45 |

**EISA.1bc** u Bote sif tap cie c/cerco 8 boc (14/01/2015)
10 u × 12.37 (12.74 con costes indirectos) = 127.40
Bote sifónico de PVC, diámetro 110, con tapa ciega con cerco de acero inoxidable y fondo de 8 bocas de diámetro 50, con registro, incluso acople a tubería de desagüe mediante encolado, totalmente instalado y comprobado según DB HS-5 del CTE.

| Código | Ud | Descripción | Rendimiento | Precio | Importe |
|---|---|---|---|---|---|
| MOOF.8a | h | Oficial 1ª fontanería | 0.211 | 15.92 | 3.36 |
| MOOF10a | h | Oficial 3ª fontanería (mano de obra; 09/06/1997) | 0.106 | 14.64 | 1.55 |
| PISA.1bc | u | Bt sif c/tap cie c/cerco 8 boc (material; 14/01/2015) | 1 | 7.219 | 7.22 |
| % | % | Costes Directos Complementarios | 2 % | 12.13 | 0.24 |
|  |  | Total |  |  | 12.37 |

**4.13** u (14/01/2015)
12 u × 23.3 (24 con costes indirectos) = 288.00
Arqueta prefabricada de paso de polipropileno, cuadrada, registrable, de medidas 40x40cm, con conexiones laterales adaptables a tubos de diámetro de 75 a 250 mm, con tapa para enlosar y marco, fabricados por inyección de polipropileno, totalmente instalada.

| Código | Ud | Descripción | Rendimiento | Precio | Importe |
|---|---|---|---|---|---|
| MOOA.8a | h | Oficial 1ª construcción | 0.033 | 17.78 | 0.59 |
| MOOA12a | h | Peón ordinario construcción | 0.033 | 15.55 | 0.51 |
| PISA.9cb | u | Arq rgtr cua PP 40x40cm tap enlo (material; 14/01/2015) | 1 | 21.739 | 21.74 |
| % | % | Costes Directos Complementarios | 2 % | 22.84 | 0.46 |
|  |  | Total |  |  | 23.3 |

| Medición | Uds. | Parcial |
|---|---|---|
| Sustituida por arqueta con trapa de aluminio rellenable PC. (20 unidades) |  |  |
|  | 12 | 12.000 |
| Total |  | 12 |

**pp-60-EISA.7bda** u (14/01/2015)
23 u × 97.76 (100.69 con costes indirectos) = 2315.87
Arqueta prefabricada de paso de polipropileno, cuadrada, registrable, de medidas 60x60cm, con conexiones laterales adaptables a tubos de diámetro de 160 a 315mm, con tapa ciega y marco, fabricados por inyección de polipropileno, totalmente instalada.

| Código | Ud | Descripción | Rendimiento | Precio | Importe |
|---|---|---|---|---|---|
| MOOA.8a | h | Oficial 1ª construcción | 0.063 | 17.78 | 1.12 |
| MOOA12a | h | Peón ordinario construcción | 0.064 | 15.55 | 1.00 |
| pp-60-PISA.9da | u | Arqueta prefabricada registrable de polipropileno, de medidas 60x60cm, con conexiones laterales adaptables a tubos de diámetro de 160 a 315mm y tapa ciega con marco, fabricados por inyección de polipropileno, adecuada para registro de la red enterrada de colectores. (material; 14/01/2015) | 1 | 93.723 | 93.72 |
| % | % | Costes Directos Complementarios | 2 % | 95.84 | 1.92 |
|  |  | Total |  |  | 97.76 |

| Medición | Uds. | Parcial |
|---|---|---|
| PLUVIALES | 17 | 17.000 |
| RESIDUALES | 6 | 6.000 |
| Total |  | 23 |

**pp-80-EISA.7ada** u (14/01/2015)
3.4 u × 108.52 (111.78 con costes indirectos) = 380.05
Arqueta prefabricada sifónica de polipropileno, cuadrada, registrable, de medidas 80x80cm, con conexiones laterales adaptables a tubos de diámetro de 160 a 315mm, con tapa ciega y marco, fabricados por inyección de polipropileno, totalmente instalada.

| Código | Ud | Descripción | Rendimiento | Precio | Importe |
|---|---|---|---|---|---|
| MOOA.8a | h | Oficial 1ª construcción | 0.068 | 17.78 | 1.21 |
| MOOA12a | h | Peón ordinario construcción | 0.066 | 15.55 | 1.03 |
| pp-80-PISA10da | u | Arqueta cuadrada sifónica prefabricada de polipropileno, de medidas 80x80cm, con conexiones laterales adaptables a tubos de diámetro de 160 a 315mm y tapa ciega con marco, fabricados por inyección de polipropileno y sifonada en la boca de salida mediante placa de polipropileno, para cierre hidráulico de otra u otras arquetas que viertan en ella. (material; 14/01/2015) | 1 | 104.148 | 104.15 |
| % | % | Costes Directos Complementarios | 2 % | 106.39 | 2.13 |
|  |  | Total |  |  | 108.52 |

| Medición | Uds. | Largo | Parcial |
|---|---|---|---|
| SIFÓNICAS | 5 |  | 5.000 |
| YA EJECUTADO | -1 | 1.600 | -1.600 |
| Total |  |  | 3.4 |

**4.14** u (14/01/2015)
8 u × 9.76 (10.05 con costes indirectos) = 80.40
Sumidero sifónico extensible para cuartos de baño, terrazas o patios, con salida horizontal de diámetro 50mm y unión para encolar, cuerpo de PVC y rejilla de polipropileno, conforme a las normas DIN 19599 y DIN 1299, velocidad de evacuación 0,43 l/s, según ISO DIS 9896, incluso acometida a desagüe a red general.

| Código | Ud | Descripción | Rendimiento | Precio | Importe |
|---|---|---|---|---|---|
| MOOF.8a | h | Oficial 1ª fontanería | 0.258 | 15.92 | 4.11 |
| PISA.2b | u | Sumidero sifónico PVC-INOX VØ50 (material; 14/01/2015) | 1 | 3.352 | 3.35 |
| PISC.1cd | m | Tubo eva PVC sr-B Ø50mm 50%acc (material; 14/01/2015) | 1.5 | 1.407 | 2.11 |
| % | % | Costes Directos Complementarios | 2 % | 9.57 | 0.19 |
|  |  | Total |  |  | 9.76 |

**EISD.1ab** u Sep grs fab ldr 3m Ø150mm (14/01/2015)
0.6 u × 713.08 (734.47 con costes indirectos) = 440.68
Separador de grasas de dimensiones interiores 80x100x150cm realizado en fábrica de ladrillo macizo de medio pie de espesor, enfoscada y bruñida interiormente y apoyado sobre solera de hormigón HM-10 de 20cm de espesor con marco y tapa hermética de hierro fundido practicable, revestido mediante material cerámico y ventilado mediante conducto de PVC de diámetro 110mm hasta la cubierta, incluso conducto de evacuación de gres vidriado de diámetro 150mm, según Documento Básico HS Salubridad del Código Técnico de la Edificación, sin incluir excavación ni relleno de la zanja.

| Código | Ud | Descripción | Rendimiento | Precio | Importe |
|---|---|---|---|---|---|
| MOOA.8a | h | Oficial 1ª construcción | 5.029 | 17.78 | 89.42 |
| MOOA12a | h | Peón ordinario construcción | 5.031 | 15.55 | 78.23 |
| PISC.8cab | m | Tb san gres DN200mm est 30%acc (material; 14/01/2015) | 0.65 | 18.227 | 11.85 |
| PISC.1fa | m | Tubo eva PVC sr-B Ø110mm (material; 14/01/2015) | 3.05 | 2.371 | 7.23 |
| PFFC.4ba | u | Ladrillo c macizo 24x11.5x5 maq (material; 19/02/1997) | 885 | 0.38 | 336.30 |
| PBPM.1db | m3 | Mto cto M-5 mec (14/01/2015) | 0.38 | 53.09 | 20.17 |
| PBPM.1ab | m3 | Mto cto M-15 mec (14/01/2015) | 0.08 | 66.31 | 5.30 |
| PBPO.2abbc | m3 | H 10 blanda 20 CEM II/A-P 42.5 R IIa (28/07/2009) | 0.39 | 49.79 | 19.42 |
| PBPO.2dbbc | m3 | H 25 blanda 20 CEM II/A-P 42.5 R IIa (28/07/2009) | 0.195 | 69.33 | 13.52 |
| PUCA10a | u | Tapa+aro registro fund estanca (material; 14/01/2015) | 1 | 88.613 | 88.61 |
| % | % | Costes Directos Complementarios | 2 % | 670.05 | 13.40 |
| EEEM11aba | m2 | Encf mad losa hrz p/rev 4u (14/01/2015) | 2.5 | 11.85 | 29.63 |
|  |  | Total |  |  | 713.08 |

| Medición | Uds. | Largo | Parcial |
|---|---|---|---|
|  | 1 |  | 1.000 |
| YA EJECUTADO | -1 | 0.400 | -0.400 |
| Total |  |  | 0.6 |

**CEX20bc** u Rej ventilac fjdo sanit 20x20cm (14/01/2015)
101 u × 10.15 (10.45 con costes indirectos) = 1055.45
Rejilla de ventilacion forjado sanitario, lamas fijas a 45º de acero galvanizado, tela mosquitera de fibra de vidrio, para un hueco de dimensiones 200x200 mm. incluso retacado de cajeados para ajuste de las ventilaciones con el despiece del aplacado, tubo PVC 90 mm. de diámetro y codo., segun detalle, totalmente colocada.

| Código | Ud | Descripción | Rendimiento | Precio | Importe |
|---|---|---|---|---|---|
| MOOA.8a | h | Oficial 1ª construcción | 0.159 | 17.78 | 2.83 |
| MOOM.8a | h | Oficial 1ª metal | 0.053 | 15.92 | 0.84 |
| PFDZ10bcg | u | Rejilla ventilac 20x20cm (material; 14/01/2015) | 1 | 4.169 | 4.17 |
| PISC27cgb | m | Tb PVC eva resid Ø90 30%acc (material; 14/01/2015) | 1 | 0.772 | 0.77 |
| PISC34be | u | Codo 90° p/tb PVC Ø 90 (14/01/2015) | 1 | 0.724 | 0.72 |
| PFFC.2c | u | Ladrillo perf n/visto 24x11.5x9 (material; 10/02/1997) | 4 | 0.17 | 0.68 |
| PBPM.4as | m3 | Mto sec M-40a silo c/mez (material; 14/01/2015) | 0.001 | 37.905 | 0.04 |
| %0100 | % | Medios auxiliares | 1 % | 10.05 | 0.10 |
|  |  | Total |  |  | 10.15 |

| Medición | Uds. | Largo | Parcial |
|---|---|---|---|
| ventilación cupolex | 167 |  | 167.000 |
| YA EJECUTADO | -1 | 66.000 | -66.000 |
| Total |  |  | 101 |

**PC.02.17** ud Sumidero en salas de calderas RITE (14/01/2015)
2 ud × 140.72 (144.94 con costes indirectos) = 289.88
Suministro e instalación de sumidero en salas de calderas segun normativa RITE, incluso parte proporcional de tubería de desagüe hasta bajante más cercana con tubo de PVC, incluso piezas especiales de conexionado, codos, y accesorios. Totalmente instalado y en funcionamiento

| Código | Ud | Descripción | Rendimiento | Precio | Importe |
|---|---|---|---|---|---|
| PC.SUM01 | u | Sumidero evacuación sala calderas (material; 14/01/2015) | 1 | 14.551 | 14.55 |
| PISC.2bab | m | Tb sr-UD Ø125mm unn peg 30%acc | 5 | 13.156 | 65.78 |
| PC.PEQMATC | p.p | Pequeño material conexionado (material; 14/01/2015) | 1 | 5.953 | 5.95 |
| MOOA12a | h | Peón ordinario construcción | 1.327 | 15.55 | 20.63 |
| MOOA.8a | h | Oficial 1ª construcción | 1.061 | 17.78 | 18.86 |
| MOOF.8a | h | Oficial 1ª fontanería | 0.532 | 15.92 | 8.47 |
| MOOF11a | h | Especialista fontanería (mano de obra; 09/06/1997) | 0.267 | 13.93 | 3.72 |
| %0200 | % | Medios auxiliares | 2 % | 137.96 | 2.76 |
|  |  | Total |  |  | 140.72 |

**pp-EISA.4aa** u Can PP c/rej 130x75 p/pluv gar
20 u × 39.48 (40.66 con costes indirectos) = 813.20
Canaleta para recogida de pluviales y salas instalaciones, según normativa RITE, fabricada por inyección de polipropileno, de 130mm de ancho y 75mm de alto, con rejilla de polipropileno adecuada para garajes o aparcamientos y de ancho igual a la canaleta, en color gris y con sistema de fijación para asegurar la rejilla a la canaleta, suministrada en tramos de 50cm, conforme a la norma UNE EN 1253-I. Con tapas y salida extremidad Ømm. Incluso acometida a desagüe a red general. Con rejilla incluida, fondo con pendiente longitudinal.

| Código | Ud | Descripción | Rendimiento | Precio | Importe |
|---|---|---|---|---|---|
| MOOA.8a | h | Oficial 1ª construcción | 0.5 | 17.78 | 8.89 |
| PISA.4aa | u | Can PP c/rej 130x75 p/pluv gar (material) | 1 | 26.7 | 26.70 |
| PISC.1bd | m | Tubo eva PVC sr-B Ø40mm 50%acc (material; 28/07/2009) | 1.5 | 2.08 | 3.12 |
| % | % | Costes Directos Complementarios | 2 % | 38.71 | 0.77 |
|  |  | Total |  |  | 39.48 |

| Medición | Uds. | Largo | Parcial |
|---|---|---|---|
| salas instalaciones... | 8 | 1.400 | 11.200 |
|  | 4 | 2.200 | 8.800 |
| Total |  |  | 20 |

**IVV260** m Conducto semirrígido de doble pared de chapa de aluminio con aislamiento acústico, de 250 mm de diámetro interior, para instalación de ventilación. (14/01/2015)
194 m × 45.7 (47.07 con costes indirectos) = 9131.58
Suministro y colocación de conducto para instalación de ventilación, formado por tubo semirrígido de doble pared con aislamiento acústico, compuesto por pared interior de chapa de aluminio engatillada en espiral y perforada de 250 mm de diámetro, pared exterior de chapa de aluminio engatillada en espiral y aislamiento acústico entre paredes mediante fibra de vidrio de 25 mm de espesor, temperatura de trabajo de 200°C y puntas de temperatura de hasta 250°C, clase A1 según UNE-EN 13501-1. Incluso p/p de material auxiliar para montaje y sujeción a la obra, accesorios y piezas especiales. Totalmente montado, conexionado y probado por la empresa instaladora mediante las correspondientes pruebas de servicio (incluidas en este precio).
Incluye: Replanteo y trazado del conducto. Presentación de tubos, accesorios y piezas especiales. Colocación y fijación de tubos, accesorios y piezas especiales. Realización de pruebas de servicio.
Criterio de medición de proyecto: Longitud medida según documentación gráfica de Proyecto.
Criterio de medición de obra: Se medirá la longitud realmente ejecutada según especificaciones de Proyecto.

| Código | Ud | Descripción | Rendimiento | Precio | Importe |
|---|---|---|---|---|---|
| mt20csi420d | Ud | Material auxiliar para montaje y sujeción a la obra de los conductos semirrígidos de doble pared de chapa de aluminio con aislamiento acústico, de 250 mm de diámetro interior. (material; 14/01/2015) | 1 | 2.027 | 2.03 |
| mt20csi020dc | m | Tubo semirrígido de doble pared con aislamiento acústico, compuesto por pared interior de chapa de aluminio engatillada en espiral y perforada de 250 mm de diámetro, pared exterior de chapa de aluminio engatillada en espiral y aislamiento acústico entre paredes mediante fibra de vidrio de 25 mm de espesor, temperatura de trabajo de 200°C y puntas de temperatura de hasta 250°C, clase A1 según UNE-EN 13501-1, con el precio incrementado el 10% en concepto de accesorios y piezas especiales. (material; 14/01/2015) | 1 | 40.133 | 40.13 |
| mo010 | h | Oficial 1ª montador instalaciones (mano de obra; 03/11/2014) | 0.113 | 16.43 | 1.86 |
| mo050 | h | Ayudante montador instalaciones (mano de obra; 08/07/2009) | 0.056 | 13.98 | 0.78 |
| % | % | Costes Directos Complementarios | 2 % | 44.80 | 0.90 |
|  |  | Total |  |  | 45.7 |

| Medición | Uds. | Alto | Parcial |
|---|---|---|---|
| ventilaciones aseos | 14 | 10.000 | 140.000 |
|  | 3 | 6.000 | 18.000 |
|  | 6 | 6.000 | 36.000 |
| Total |  |  | 194 |

**IVM060** Ud Sombrerete contra la lluvia de chapa galvanizada, para conducto de salida de 250 mm de diámetro exterior en cubierta inclinada con cobertura de pizarra, para ventilación mecánica. (14/01/2015)
23 Ud × 71.29 (73.43 con costes indirectos) = 1688.89
Suministro y montaje de sombrerete contra la lluvia de chapa galvanizada, para conducto de salida de 250 mm de diámetro exterior en cubierta inclinada con cobertura de pizarra, acabado liso, con malla de protección contra la entrada de hojas y pájaros, babero de plomo y cuello de conexión a conducto, para ventilación mecánica. Incluso p/p de elementos de anclaje y sujeción. Totalmente montado.
Incluye: Replanteo. Fijación y colocación mediante elementos de anclaje.
Criterio de medición de proyecto: Número de unidades previstas, según documentación gráfica de Proyecto.
Criterio de medición de obra: Se medirá el número de unidades realmente ejecutadas según especificaciones de Proyecto.

| Código | Ud | Descripción | Rendimiento | Precio | Importe |
|---|---|---|---|---|---|
| mt20svs270ie | Ud | Sombrerete contra la lluvia de chapa galvanizada, para conducto de salida de 250 mm de diámetro exterior en cubierta inclinada con cobertura de pizarra, acabado liso, con malla de protección contra la entrada de hojas y pájaros, babero de plomo y cuello de conexión a conducto. (material; 14/01/2015) | 1 | 67.732 | 67.73 |
| MOOA.8a | h | Oficial 1ª construcción | 0.083 | 17.78 | 1.48 |
| MOOA11a | h | Peón especializado construcción | 0.043 | 15.78 | 0.68 |
| % | % | Costes Directos Complementarios | 2 % | 69.89 | 1.40 |
|  |  | Total |  |  | 71.29 |

| Medición | Uds. | Parcial |
|---|---|---|
|  | 14 | 14.000 |
|  | 3 | 3.000 |
|  | 6 | 6.000 |
| Total |  | 23 |

**PC.5.25.Arqueta-trapa-aluminio** Ud Arqueta de paso, de obra de fábrica, registrable, de dimensiones interiores 50x50x70 cm, con tapa prefabricada de hormigón armado. (28/04/2017)
24 Ud × 280.27 (288.68 con costes indirectos) = 6928.32
Formación de arqueta de paso enterrada, de dimensiones interiores 40x40x60 cm, construida con fábrica de ladrillo cerámico macizo, de 1/2 pie de espesor, recibido con mortero de cemento M-5 sobre solera de hormigón en masa HM-20 de 10 cm de espesor, formación de pendiente mínima del 2%, con el mismo tipo de hormigón, enfoscada y bruñida interiormente con mortero de cemento M-15 formando aristas y esquinas a media caña, cerrada superiormente con tapa y marco de aluminio rellenable, con cierre hermético al paso de los olores mefíticos. Incluso piezas de PVC para encuentros, cortadas longitudinalmente, realizando con ellas los correspondientes empalmes y asentándolas convenientemente con el hormigón en el fondo de la arqueta, conexiones de conducciones y remates. Totalmente montada, conexionada y probada mediante las correspondientes pruebas de servicio (incluidas en este precio).

| Código | Ud | Descripción | Rendimiento | Precio | Importe |
|---|---|---|---|---|---|
| MOOA.8a | h | Oficial 1ª construcción | 1.624 | 17.78 | 28.87 |
| MOOA12a | h | Peón ordinario construcción | 1.157 | 15.55 | 17.99 |
| PBPC.1dbbm | m3 | H 200 blanda tamaño máximo 20 | 0.1 | 50 | 5.00 |
| PFFC.2c | u | Ladrillo perf n/visto 24x11.5x9 | 70 | 0.17 | 11.90 |
| PBPM.1aa | m3 | Mto cto M-15 man (28/07/2009) | 0.047 | 92.79 | 4.36 |
| mt11var100 | Ud | Conjunto de elementos necesarios para garantizar el cierre hermético al paso de olores mefíticos en arquetas de saneamiento, compuesto por: angulares y chapas metálicas con sus elementos de fijación y anclaje, junta de neopreno, aceite y demás accesorios. (material; 28/04/2017) | 1 | 8.25 | 8.25 |
| marco-aluminio | ud | Marco y tapa de aluminio rellenable de 40x40 cm, para arqueta registrable. (material; 02/05/2017) | 1 | 198.4 | 198.40 |
| % | % | Costes Directos Complementarios | 2 % | 274.77 | 5.50 |
|  |  | Total |  |  | 280.27 |

| Medición | Uds. | Largo | Parcial |
|---|---|---|---|
|  | 40 |  | 40.000 |
| YA EJECUTADO | -1 | 16.000 | -16.000 |
| Total |  |  | 24 |

## CAP6 ESTRUCTURA (06/07/2009)
Importe: 163538.03

**ppEEHX.8ccfa** m2 Est HA<4plta 30+5 luz6bov H (14/01/2015)
1231.142 m2 × 73.91 (76.13 con costes indirectos) = 93726.84
Estructura de hormigón de 25 N/mm2 (HA 25/B/20/IIa), acabada a base de pilares, vigas, zunchos y macizados de hormigón armado y forjados tipo in situ de hasta 4 plantas de altura, con luces de hasta 9 m y canto 30+5cm, intereje 75 cm, incluso vigas de canto, vigas en T, en L y pilares de gran sección, pilares de hormigón visto con recrecido de sección de 1 cm en cada lado y chaflanes de 3 cm, tirantes de reparto, con una cuantía de acero B 500 S soldable de 30 kg, incluso detalles constructivos según planos, vibrado, curado, encofrado continuo y desencofrado, incluida parte proporcional de elementos auxiliares necesarios, según EHE y EFHE.

| Código | Ud | Descripción | Rendimiento | Precio | Importe |
|---|---|---|---|---|---|
| MOOA.8a | h | Oficial 1ª construcción | 0.38 | 17.78 | 6.76 |
| MOOA11a | h | Peón especializado construcción | 0.38 | 15.78 | 6.00 |
| PEHG.1c | m | Semivigueta armada c=220mm (material; 14/01/2015) | 1.21 | 1.33 | 1.61 |
| PBAA.1a | m3 | Agua | 0.18 | 1.08 | 0.19 |
| PEHB.1bj | u | Bovedilla H e/e fdo 70 59x30cm (material; 14/01/2015) | 7.2 | 0.209 | 1.50 |
| PEAM.3bb | m2 | Mallazo ME 15x30 ø 6-6 (material; 04/02/1997) | 1.2 | 1.52 | 1.82 |
| PBPC.3abba | m3 | H 25 blanda TM 20 IIa. | 0.4 | 54 | 21.60 |
| MMMH.5c | h | Vibrador gasolina aguja ø30-50mm | 0.2 | 3.29 | 0.66 |
| % | % | Costes Directos Complementarios | 3.5 % | 40.14 | 1.40 |
| EEHW.1bb | kg | Acero p/hormigón B 500 S ø6-25 | 30 | 0.8 | 24.00 |
| EEEM.6a | m2 | Encf mad fjdo vig pla 4 us (14/01/2015) | 1 | 3.49 | 3.49 |
| EEEM.8bca | m2 | Aptm fjdo vig smr 6.5m 5us (14/01/2015) | 0.3 | 4.23 | 1.27 |
| EEET.3bda | m2 | Encf met plr >3.5m 40x50cm 25us (05/05/1997) | 0.28 | 12.88 | 3.61 |
|  |  | Total |  |  | 73.91 |

Claves: base, construccion, sopanda, estructura, moho, colocacion, planta, hormigon, resistencia, forjado, bovedilla, vigueta, ceramico, soporte, especial, viga, agua, encofrar, vibracion, desencofrante, acero, curado, canto, poliestireno, luz, mallazo, lucernario, boveda

| Medición | Uds. | Largo | Parcial |
|---|---|---|---|
| SECTOR 1 |  |  |  |
| Forjado 2 | 1 | 1043.880 | 1043.880 |
| SECTOR 2 |  |  |  |
| Forjado 1 | 1 | 1205.060 | 1205.060 |
| Forjado 3 | 1 | 484.800 | 484.800 |
| SECTOR 3 |  |  |  |
| Forjado 1 | 1 | 1303.810 | 1303.810 |
| Forjado 2 | 1 | 1257.320 | 1257.320 |
| YA EJECUTADO | -1 | 4063.728 | -4063.728 |
| Total |  |  | 1231.142 |

**ECCM11abdc** m3 HA-25 arm TM 20 mur encf 2cr (14/01/2015)
35.446 m3 × 196.15 (202.03 con costes indirectos) = 7161.16
Hormigón armado de 25 N/mm2, de tamaño máximo de árido 20mm y consistencia blanda, HA-25/ 20/ B/ IIa, con una cuantía media de 25 kg/m3 de acero B-500-S, en muros, transportado y puesto en obra, incluso encofrado metálico a dos caras, según EHE.

| Código | Ud | Descripción | Rendimiento | Precio | Importe |
|---|---|---|---|---|---|
| MOOA11a | h | Peón especializado construcción | 0.141 | 15.78 | 2.22 |
| PBPC.3abba | m3 | H 25 blanda TM 20 IIa. | 1.15 | 54 | 62.10 |
| MMMH.5c | h | Vibrador gasolina aguja ø30-50mm | 0.14 | 3.29 | 0.46 |
| %0200 | % | Medios auxiliares | 2 % | 64.78 | 1.30 |
| ECCM.1bj | kg | B 500 S corru ø6-16 e/muros (14/01/2015) | 25 | 0.79 | 19.75 |
| EEET.2dbaa | m2 | Encf met >3.5 2cr (25/01/1999) | 3.33 | 33.13 | 110.32 |
|  |  | Total |  |  | 196.15 |

| Medición | Uds. | Largo | Ancho | Alto | Parcial |
|---|---|---|---|---|---|
| SECTOR 1 |  |  |  |  |  |
| M1 | 1 | 3.750 | 0.500 | 4.100 | 7.688 |
|  | 1 | 8.450 | 0.500 | 4.100 | 17.323 |
|  | 1 | 4.300 | 0.500 | 4.100 | 8.815 |
| SECTOR 3 |  |  |  |  |  |
| Depósitos | 2 | 2.600 | 0.300 | 1.800 | 2.808 |
|  | 2 | 5.500 | 0.300 | 1.800 | 5.940 |
| YA EJECUTADO | -1 | 7.128 |  |  | -7.128 |
| Total |  |  |  |  | 35.446 |

**ECCM11abjc** m3 HA-25 arm TM 20 mur encf 2cr 80 kg (25/01/1999)
40.692 m3 × 235.85 (242.93 con costes indirectos) = 9885.31
Hormigón armado de 25 N/mm2, de tamaño máximo de árido 20mm y consistencia blanda, HA-25/ 20/ B/ IIa, con una cuantía media de 60 kg/m3 de acero B-500-S, en muros, transportado y puesto en obra, incluso encofrado a dos caras, para dejar visto, según EHE.

| Código | Ud | Descripción | Rendimiento | Precio | Importe |
|---|---|---|---|---|---|
| MOOA11a | h | Peón especializado construcción | 0.25 | 15.78 | 3.95 |
| PBPC.3abba | m3 | H 25 blanda TM 20 IIa. | 1.05 | 54 | 56.70 |
| MMMH.5c | h | Vibrador gasolina aguja ø30-50mm | 0.14 | 3.29 | 0.46 |
| %0200 | % | Medios auxiliares | 2 % | 61.11 | 1.22 |
| ECCM.1bj | kg | B 500 S corru ø6-16 e/muros | 80 | 0.79 | 63.20 |
| EEET.2dbaa | m2 | Encf met >3.5 2cr | 3.33 | 33.13 | 110.32 |
|  |  | Total |  |  | 235.85 |

| Medición | Uds. | Largo | Ancho | Alto | Parcial |
|---|---|---|---|---|---|
| SECTOR 2 | 4 | 3.300 | 0.300 | 1.800 | 7.128 |
| Ascensor | 4 | 2.500 | 0.300 | 10.000 | 30.000 |
| SECTOR 3 | 2 | 3.300 | 0.300 | 1.800 | 3.564 |
| Total |  |  |  |  | 40.692 |

**EEHL.1abba** m3 HA-25/B/20/IIa arm p/losa (17/05/1999)
41.155 m3 × 219.87 (226.47 con costes indirectos) = 9320.37
Hormigón armado con una cuantía media de 100 kg de acero B 500 S, en losas, con hormigón HA-25/B/20/IIa, consistencia blanda, tamaño máximo de árido 20mm, clase de exposición IIa, elaborado, transportado y puesto en obra, incluso encofrado.

| Código | Ud | Descripción | Rendimiento | Precio | Importe |
|---|---|---|---|---|---|
| MOOA.8a | h | Oficial 1ª construcción | 0.5 | 17.78 | 8.89 |
| MOOA12a | h | Peón ordinario construcción | 0.5 | 15.55 | 7.78 |
| PBPC.3abba | m3 | H 25 blanda TM 20 IIa. | 1.05 | 54 | 56.70 |
| MMMH.5c | h | Vibrador gasolina aguja ø30-50mm | 0.3 | 3.29 | 0.99 |
| % | % | Costes Directos Complementarios | 2 % | 74.36 | 1.49 |
| EEHW.1bb | kg | Acero p/hormigón B 500 S ø6-25 | 100 | 0.8 | 80.00 |
| EEEM16a | m2 | Encf mad pref p/fjdo con (28/10/1996) | 5.5 | 11.64 | 64.02 |
|  |  | Total |  |  | 219.87 |

Claves: construccion, medio, moho, blando, hormigon, plastico, fluido, consistencia, maximo, transporte, losa, especial, encofrar, obra, vibracion, bandeja, acero, elaboracion, preparacion, central, confeccionar

| Medición | Uds. | Largo | Ancho | Alto | Parcial |
|---|---|---|---|---|---|
| SECTOR 1 |  |  |  |  |  |
| Losa CT | 2 | 31.000 |  | 0.450 | 27.900 |
| SECTOR 2 |  |  |  |  |  |
| ascensor | 1 | 2.500 | 2.500 | 0.200 | 1.250 |
| forjado 3 | 2 | 10.000 |  | 0.350 | 7.000 |
| SECTOR 3 |  |  |  |  |  |
| forjado 1 | 1 | 10.000 |  | 0.350 | 3.500 |
| forjado 2 | 1 | 6.000 |  | 0.350 | 2.100 |
| LOSA DEPOSITOS | 1 | 2.600 | 5.500 | 0.350 | 5.005 |
| YA EJECUTADO | -1 | 5.600 |  |  | -5.600 |
| Total |  |  |  |  | 41.155 |

**pp-EPF010** m² Losa de placas alveolares de hormigón pretensado, de canto 45 + 10 cm y 569 kN·m/m de momento flector último, apoyada directamente; relleno de juntas entre placas, zonas de enlace con apoyos y capa de compresión de hormigón armado, realizados con hormigón HA-25/B/12/IIa fabricado en central, y vertido con cubilote, acero B 500 S, cuantía 4 kg/m², y malla electrosoldada ME 20x20 Ø 6-6 B 500 T 6x2,20 UNE-EN 10080; altura libre de planta de entre 4 y 5 m, con apuntalamiento y desapuntalamiento de la losa. Sin incluir repercusión de apoyos ni pilares. (23/01/2015)
492 m² × 40.65 (41.87 con costes indirectos) = 20600.04
Suministro y colocación de placas alveolares de 45 cm de canto y de 100 a 120 cm de anchura, fabricadas con hormigón H 35, con momento flector último de 569 kN·m/m, para formación de losa de canto 45 + 10 cm, con altura libre de planta de entre 4 y 5 m, apoyada directamente sobre vigas de sección en L o muros de carga mediante capa de 1 cm de neopreno; relleno de juntas entre placas, zonas de enlace con apoyos y capa de compresión, realizados con hormigón HA-25/B/12/IIa fabricado en central, y vertido con cubilote, acero B 500 S en zona de negativos, con una cuantía aproximada de 4 kg/m², y malla electrosoldada ME 15x15 Ø 8-8 B 500 T UNE-EN 10080. Incluso p/p de cortes longitudinales paralelos a los laterales de las placas; cortes transversales oblicuos, cajeados, taladros y formación de huecos, apuntalamiento y desapuntalamiento de la losa, 1 kg/m² de piezas de acero UNE-EN 10025 S275JR tipo Omega, en posición invertida, laminado en caliente, con recubrimiento galvanizado, separadores y montaje mediante grúa. Sin incluir repercusión de apoyos ni pilares.
Incluye: Replanteo de la geometría de la planta. Montaje de las placas. Apuntalamiento. Enlace de la losa con sus apoyos. Cortes, taladros y huecos. Colocación de las armaduras con separadores homologados. Vertido y compactación del hormigón. Regleado y nivelación de la capa de compresión. Curado del hormigón. Desapuntalamiento. Reparación de defectos superficiales.

| Código | Ud | Descripción | Rendimiento | Precio | Importe |
|---|---|---|---|---|---|
| ppmt07pha020hr2c | m² | Placa alveolar prefabricada de hormigón pretensado de 45 cm de canto y 120 cm de anchura, H 35, con junta lateral abierta superiormente, momento flector último de 569 kN·m por m de ancho, incluso apoyo de neopreno. Según UNE-EN 1168. (material; 14/01/2015) | 1 | 18.327 | 18.33 |
| mt07ala250b | kg | Acero laminado UNE-EN 10025 S275JR, en pieza para apoyo de placa prefabricada de hormigón en hueco de forjado, compuesta por perfiles laminados en caliente de las series L, LD, T y pletina, trabajado en taller, acabado galvanizado en caliente. (material; 14/01/2015) | 1 | 1.571 | 1.57 |
| mt50spa050k | m³ | Tablón de madera de pino, dimensiones 20x7,2 cm. (material; 14/01/2015) | 0.002 | 75.111 | 0.15 |
| mt50spa101 | kg | Clavos de acero. (material; 14/01/2015) | 0.03 | 0.104 | 0.00 |
| mt50spa081d | Ud | Puntal metálico telescópico, de hasta 5 m de altura. (material; 23/01/2015) | 0.04 | 8.57 | 0.34 |
| mt07aco020o | Ud | Separador homologado para malla electrosoldada. (material; 14/01/2015) | 3 | 0.021 | 0.06 |
| PEAM.3ad | m2 | Mallazo ME 15x15 ø 8-8 (material; 04/02/1997) | 1.15 | 2.42 | 2.78 |
| mt07aco010c | kg | Acero en barras corrugadas, UNE-EN 10080 B 500 S, elaborado en taller industrial, diámetros varios. | 4 | 0.88 | 3.52 |
| PBPC.3abba | m3 | H 25 blanda TM 20 IIa. | 0.1 | 54 | 5.40 |
| mq07gte010c | h | Grúa autopropulsada de brazo telescópico con una capacidad de elevación de 30 t y 27 m de altura máxima de trabajo. (maquinaria; 14/01/2015) | 0.287 | 16.758 | 4.81 |
| mo041 | h | Oficial 1ª montador de estructura prefabricada de hormigón. | 0.099 | 15.45 | 1.53 |
| mo084 | h | Ayudante montador de estructura prefabricada de hormigón. | 0.099 | 13.77 | 1.36 |
| % | % | Costes Directos Complementarios | 2 % | 39.85 | 0.80 |
|  |  | Total |  |  | 40.65 |

| Medición | Uds. | Largo | Ancho | Parcial |
|---|---|---|---|---|
| SECTOR 1 |  |  |  |  |
| Forjado 1 | 1 | 8.000 | 15.500 | 124.000 |
| SECTOR 2 |  |  |  |  |
| Forjado 2 | 1 | 368.000 |  | 368.000 |
| Total |  |  |  | 492 |

**5.5** m2 (14/01/2015)
24.16 m2 × 54.47 (56.1 con costes indirectos) = 1355.38
Losa inclinada de escalera realizada con hormigón de central HA-25/B/20/IIa de 25cm de espesor con una cuantía media de 13 kg de acero B 500 S, para revestir, encofrado, vibrado, curado y desencofrado, según EHE.

| Código | Ud | Descripción | Rendimiento | Precio | Importe |
|---|---|---|---|---|---|
| MOOA.8a | h | Oficial 1ª construcción | 0.092 | 17.78 | 1.64 |
| MOOA12a | h | Peón ordinario construcción | 0.093 | 15.55 | 1.45 |
| PBPC.3abba | m3 | H 25 blanda TM 20 IIa. | 0.35 | 54 | 18.90 |
| PBAA.1a | m3 | Agua | 0.1 | 1.08 | 0.11 |
| MMMH.5c | h | Vibrador gasolina aguja ø30-50mm | 0.215 | 3.29 | 0.71 |
| MMMG.2bb | h | Grúa torre alt40.7m fle35m q1000 (maquinaria; 14/01/2015) | 0.182 | 3.839 | 0.70 |
| % | % | Costes Directos Complementarios | 3.5 % | 23.51 | 0.82 |
| EEHW.1bb | kg | Acero p/hormigón B 500 S ø6-25 | 25 | 0.8 | 20.00 |
| EEEM11bba | m2 | Encf mad losa incl p/rev 4u (14/01/2015) | 1.4 | 7.24 | 10.14 |
|  |  | Total |  |  | 54.47 |

| Medición | Uds. | Largo | Ancho | Parcial |
|---|---|---|---|---|
| SECTOR 2 |  |  |  |  |
| Escalera 3 | 1 | 24.500 |  | 24.500 |
| SECTOR 3 |  |  |  |  |
| Escalera 1 | 1 | 24.500 |  | 24.500 |
| Escalera 1 y 2 | 1 | 24.500 |  | 24.500 |
| Escalera servicio | 1 | 8.300 |  | 8.300 |
| BAJADA |  |  |  |  |
| Escalera 2 y 3 | 2 | 1.600 | 1.000 | 3.200 |
| Escalera 1 | 1 | 1.600 | 1.500 | 2.400 |
| YA EJECUTADO | -1 | 63.240 |  | -63.240 |
| Total |  |  |  | 24.16 |

**5.6** m (14/01/2015)
77.5 m × 9.26 (9.54 con costes indirectos) = 739.35
Formación de peldaño con ladrillos cerámicos huecos de 24x11.5x7cm, recibidos con mortero de cemento M-5 confeccionado en obra, incluso replanteo, nivelación, parte proporcional de mermas, roturas, humedecido de las piezas y limpieza.

| Código | Ud | Descripción | Rendimiento | Precio | Importe |
|---|---|---|---|---|---|
| MOOA.9a | h | Oficial 2ª construcción | 0.22 | 16.69 | 3.67 |
| MOOA12a | h | Peón ordinario construcción | 0.22 | 15.55 | 3.42 |
| PFFC.1be | u | Ladrillo hueco db 24x11.5x7 (material; 28/07/2009) | 12 | 0.1 | 1.20 |
| PBPM.1da | m3 | Mto cto M-5 man | 0.01 | 79.14 | 0.79 |
| % | % | Costes Directos Complementarios | 2 % | 9.08 | 0.18 |
|  |  | Total |  |  | 9.26 |

| Medición | Uds. | Largo | Ancho | Parcial |
|---|---|---|---|---|
| SECTOR 2 |  |  |  |  |
| Escalera 3 | 27 | 1.600 |  | 43.200 |
| SECTOR 3 |  |  |  |  |
| Escalera 1 | 27 | 1.600 |  | 43.200 |
| Escalera 1 y 2 | 27 | 1.600 |  | 43.200 |
| Escalera servicio | 23 | 0.900 |  | 20.700 |
| BAJADA |  |  |  |  |
| Escalera 2 y 3 | 2 | 4.000 | 1.600 | 12.800 |
| Escalera 1 | 1 | 4.000 | 1.600 | 6.400 |
| YA EJECUTADO | -1 | 92.000 |  | -92.000 |
| Total |  |  |  | 77.5 |

**5.10** m (14/01/2015)
43 m × 4.07 (4.19 con costes indirectos) = 180.17
Junta de dilatación de ancho 10mm y profundidad 50mm, en cajeado previsto en la ejecución, con perfil cilíndrico de espuma de polietileno de diámetro 15mm, para fondo de junta sellada con elastómero líquido sin disolvente, según NTE/RSC-11.

| Código | Ud | Descripción | Rendimiento | Precio | Importe |
|---|---|---|---|---|---|
| MOOA.9a | h | Oficial 2ª construcción | 0.054 | 16.69 | 0.90 |
| PBUL.4a | kg | Elastómero líquido sellado junta (material; 28/07/2009) | 0.2 | 15.18 | 3.04 |
| PBUJ.2c | m | Perfil jnt const PE ø15mm (material; 14/01/2015) | 1 | 0.047 | 0.05 |
| % | % | Costes Directos Complementarios | 2 % | 3.99 | 0.08 |
|  |  | Total |  |  | 4.07 |

| Medición | Uds. | Largo | Parcial |
|---|---|---|---|
|  | 1 | 18.000 | 18.000 |
|  | 1 | 25.000 | 25.000 |
| Total |  |  | 43 |

**pp-EEEC.2h** m (14/01/2015)
17.5 m × 20.36 (20.97 con costes indirectos) = 366.98
Encofrado de cartón, constituido por contramolde de aluminio tipo kraft y molde interior de polietileno, para pilares de sección circular o rectangular de dimensiones según cuadro de pilares, suministrado en tramos de 3m, considerando un porcentaje de pérdidas de 8%, para un sólo uso, incluso aplomado y desencofrado.

| Código | Ud | Descripción | Rendimiento | Precio | Importe |
|---|---|---|---|---|---|
| MOOA.8a | h | Oficial 1ª construcción | 0.043 | 17.78 | 0.76 |
| MOOA12a | h | Peón ordinario construcción | 0.057 | 15.55 | 0.89 |
| PNTW36a | m | Cinta papel kraft autoadhesiva (material; 14/01/2015) | 6 | 0.165 | 0.99 |
| MMEC.2h | m | Molde cil cartón cua 40x40 (maquinaria; 14/01/2015) | 1.08 | 16.037 | 17.32 |
| % | % | Costes Directos Complementarios | 2 % | 19.96 | 0.40 |
|  |  | Total |  |  | 20.36 |

Claves: estructura, moho, seccion, cuadrado, soporte, aluminio, interior, cinta, encofrar, desencofrante, polietileno, dimension, suministro, perdida, carton, pilar, adhesivo, kraft, molde

| Medición | Uds. | Largo | Parcial |
|---|---|---|---|
| PILARES VISTOS |  |  |  |
| SECTOR 1 |  |  |  |
| P19,22,25,28,36,39,42,45,50,64 | 10 | 5.000 | 50.000 |
| SECTOR 2 |  |  |  |
| P104,105,109,110,135,139,147 | 7 | 5.000 | 35.000 |
| SECTOR 3 |  |  |  |
| P209 a P226 | 18 | 5.000 | 90.000 |
| YA EJECUTADO | -1 | 157.500 | -157.500 |
| Total |  |  | 17.5 |

**PC.6.10.Vigas** m³ Viga descolgada de hormigón armado, realizada con hormigón HA-25/B/20/IIa fabricado en central, y vertido con cubilote, y acero UNE-EN 10080 B 500 S, cuantía 150 kg/m³; montaje y desmontaje del sistema de encofrado de madera, en planta de entre 4 y 5 m de altura libre. (07/04/2017)
46.635 m³ × 342.52 (352.8 con costes indirectos) = 16452.83
Formación de viga descolgada de hormigón armado, realizada con hormigón HA-25/B/20/IIa fabricado en central, y vertido con cubilote, y acero UNE-EN 10080 B 500 S, con una cuantía aproximada de 150 kg/m³, situada en planta de entre 4 y 5 m de altura libre. Montaje y desmontaje del sistema de encofrado continuo con puntales, sopandas metálicas y superficie encofrante de madera tratada reforzada con varillas y perfiles.
Incluye: Replanteo. Montaje del sistema de encofrado. Colocación de las armaduras con separadores homologados. Vertido y compactación del hormigón. Curado del hormigón. Desmontaje del sistema de encofrado. Reparación de defectos superficiales.
Criterio de medición de proyecto: Volumen medido según documentación gráfica de Proyecto.
Criterio de medición de obra: Se medirá el volumen realmente ejecutado según especificaciones de Proyecto.

| Código | Ud | Descripción | Rendimiento | Precio | Importe |
|---|---|---|---|---|---|
| mt08eva010e | m² | Sistema de encofrado recuperable para la ejecución de vigas de hormigón para revestir, compuesto de: puntales metálicos telescópicos, sopandas metálicas y superficie encofrante de madera tratada reforzada con varillas y perfiles, entre 4 y 5 m de altura libre de planta. (material; 07/04/2017) | 5.2 | 24.4 | 126.88 |
| mt07aco020c | Ud | Separador homologado para vigas. (material; 07/04/2017) | 4 | 0.08 | 0.32 |
| PBPC.3abba | m3 | H 25 blanda TM 20 IIa. | 1.05 | 54 | 56.70 |
| EEHW.1bb | kg | Acero p/hormigón B 500 S ø6-25 | 150 | 0.8 | 120.00 |
| mo041 | h | Oficial 1ª montador de estructura prefabricada de hormigón. | 1.035 | 15.45 | 15.99 |
| mo087 | h | Ayudante estructurista. | 1.035 | 15.37 | 15.91 |
| % | % | Costes Directos Complementarios | 2 % | 335.80 | 6.72 |
|  |  | Total |  |  | 342.52 |

| Medición | Uds. | Largo | Parcial |
|---|---|---|---|
|  | 1 | 49.080 | 49.080 |
| YA EJECUTADO | -1 | 2.445 | -2.445 |
| Total |  |  | 46.635 |

**PC.6.11.Pilares-EHS010** m³ Pilar de sección rectangular o cuadrada de hormigón armado, realizado con hormigón HA-25/B/20/IIa fabricado en central, y vertido con cubilote, y acero UNE-EN 10080 B 500 SD, cuantía 120 kg/m³; montaje y desmontaje del sistema de encofrado de chapas metálicas reutilizables, entre 4 y 5 m de altura libre y 40x40 cm de sección media. (20/06/2017)
9.568 m³ × 380.48 (391.89 con costes indirectos) = 3749.60
Formación de pilar de sección rectangular o cuadrada de hormigón armado, de entre 4 y 5 m de altura libre y 40x40 cm de sección media, realizado con hormigón HA-25/B/20/IIa fabricado en central, y vertido con cubilote, y acero UNE-EN 10080 B 500 SD, con una cuantía aproximada de 120 kg/m³. montaje y desmontaje del sistema de encofrado de chapas metálicas reutilizables. Incluso p/p de separadores y berenjenos.
Incluye: Replanteo. Colocación de las armaduras con separadores homologados. Montaje del sistema de encofrado. Vertido y compactación del hormigón. Desmontaje del sistema de encofrado. Curado del hormigón. Reparación de defectos superficiales.
Criterio de medición de proyecto: Volumen medido según documentación gráfica de Proyecto.
Criterio de medición de obra: Se medirá el volumen realmente ejecutado según especificaciones de Proyecto.

| Código | Ud | Descripción | Rendimiento | Precio | Importe |
|---|---|---|---|---|---|
| mt07aco020b | Ud | Separador homologado para pilares. (material; 20/06/2017) | 12 | 0.06 | 0.72 |
| mt07aco010d | kg | Acero en barras corrugadas, UNE-EN 10080 B 500 SD, elaborado en taller industrial, diámetros varios. (material; 20/06/2017) | 120 | 1.02 | 122.40 |
| mt08eup010c | m² | Sistema de encofrado para pilares de hormigón armado de sección rectangular o cuadrada, de entre 4 y 5 m de altura, compuesto de chapas metálicas reutilizables de 50x50 cm, incluso p/p de accesorios de montaje. Amortizable en 50 usos. (material; 20/06/2017) | 12.5 | 12.6 | 157.50 |
| mt08var040a | Ud | Berenjeno de PVC, de 15x19 mm y 2500 mm de longitud, para biselado de cantos en elementos de hormigón. (material; 20/06/2017) | 10 | 0.39 | 3.90 |
| mt10haf010nea | m³ | Hormigón HA-25/B/20/IIa, fabricado en central. (material; 20/06/2017) | 1.05 | 73.04 | 76.69 |
| mo041 | h | Oficial 1ª montador de estructura prefabricada de hormigón. | 0.383 | 15.45 | 5.92 |
| mo087 | h | Ayudante estructurista. | 0.383 | 15.37 | 5.89 |
| % | % | Costes Directos Complementarios | 2 % | 373.02 | 7.46 |
|  |  | Total |  |  | 380.48 |

| Medición | Uds. | Largo | Ancho | Alto | Parcial |
|---|---|---|---|---|---|
| Pilares comedor | 20 | 0.400 | 0.400 | 5.700 | 18.240 |
| YA EJECUTADO | -1 | 8.672 |  |  | -8.672 |
| Total |  |  |  |  | 9.568 |

## CAP7 CUBIERTA (06/07/2009)
Importe: 273843.83

**EEHL.1abba** m3 HA-25/B/20/IIa arm p/losa
25.8 m3 × 219.87 (226.47 con costes indirectos) = 5842.93

| Medición | Uds. | Largo | Alto | Parcial |
|---|---|---|---|---|
| Losas cubierta para apoyo máquinas |  |  |  |  |
| UTAs | 1 | 48.000 | 0.150 | 7.200 |
|  | 1 | 36.000 | 0.150 | 5.400 |
| Placas solares | 2 | 25.000 | 0.150 | 7.500 |
|  | 1 | 18.000 | 0.150 | 2.700 |
|  | 1 | 20.000 | 0.150 | 3.000 |
| Total |  |  |  | 25.8 |

**ENRW10a** m2 Aisl acústico máquinas (14/01/2015)
172 m2 × 24.51 (25.25 con costes indirectos) = 4343.00
Aislamiento acústico antivibratorio, en bancadas para máquinas, compuesto por dos capas de un complejo aislante, constituido por un estrato poroso y otro elástico y pesado de idónea relación peso/eficacia, dejadas caer sobre el pavimento existente y otra capa de material absorbente acústico, compuesto por una capa de lana mineral de 0.037 W/(mºK) de conductividad térmica y 4cm de espesor (MW-0.037/40), colocada sobre las capas anteriores, incluso colocación para posterior vertido de solera de hormigón de espesor mínimo 6cm.

| Código | Ud | Descripción | Rendimiento | Precio | Importe |
|---|---|---|---|---|---|
| MOOA.8a | h | Oficial 1ª construcción | 0.313 | 17.78 | 5.57 |
| MOOA12a | h | Peón ordinario construcción | 0.313 | 15.55 | 4.87 |
| PNTW.1b | m2 | Complejo aislante dos estratos (material; 14/01/2015) | 2.4 | 5.567 | 13.36 |
| % | % | Costes Directos Complementarios | 3 % | 23.80 | 0.71 |
|  |  | Total |  |  | 24.51 |

Claves: material, colocacion, densidad, hormigon, vertedero, capa, solera, pavimentacion, maquina, roca, vibracion, porosidad, aislante, pesado, compuesto, aislamiento, lana, elastico, acustico, absorcion, complejo, bancada, antivibratorio, estrato

| Medición | Uds. | Largo | Parcial |
|---|---|---|---|
| Losas cubierta para apoyo máquinas |  |  |  |
| UTAs | 1 | 48.000 | 48.000 |
|  | 1 | 36.000 | 36.000 |
| Placas solares | 2 | 25.000 | 50.000 |
|  | 1 | 18.000 | 18.000 |
|  | 1 | 20.000 | 20.000 |
| Total |  |  | 172 |

**pp-EFIL.2acb** m2 Panel sandw 0.8Al/0.5a e=50mm (14/01/2015)
114.84 m2 × 42.93 (44.22 con costes indirectos) = 5078.22
Cerramiento de fachada con panel sandwich aislante, fabricado en continuo formado por dos paramentos metálicos de chapa nervada, una chapa exterior de aluminio de 0.80mm y una chapa interior de acero de 0.50mm, alma aislante de poliuretano, de conductividad térmica 0.027 W/(mºK), espesor de panel 50mm y ancho de panel 900mm, con sistema de fijación mediante tubo de acero conformado 100x100x3 mm con angulares de soporte anclados con varilla roscada, grapa de agarre y diseño de la junta que oculta las fijaciones, colores blanco, crema, gris, verde, rojo y azul, Incluso replanteo, mermas, cubrejuntas, accesorios de fijación y estanqueidad.

| Código | Ud | Descripción | Rendimiento | Precio | Importe |
|---|---|---|---|---|---|
| MOOM.8a | h | Oficial 1ª metal | 0.137 | 15.92 | 2.18 |
| MOOM11a | h | Especialista metal | 0.137 | 13.93 | 1.91 |
| pp-PFPE.2acb | m2 | Panel sandw 0.8Al/0.5a e=50mm (material; 14/01/2015) | 1 | 31.238 | 31.24 |
| PBUT12e | u | Tornillo autr6.5x130a inx c/aran (material; 14/01/2015) | 8 | 0.532 | 4.26 |
| PBUJ.1b | m | Junta estnq pfl trapecial plas (material; 14/01/2015) | 2 | 1.046 | 2.09 |
| % | % | Costes Directos Complementarios | 3 % | 41.68 | 1.25 |
|  |  | Total |  |  | 42.93 |

| Medición | Uds. | Largo | Alto | Parcial |
|---|---|---|---|---|
| cubierta escalera 1 | 1 | 12.000 |  | 12.000 |
| pantalla acústica máquinas | 2 | 7.500 | 1.600 | 24.000 |
|  | 2 | 2.700 | 1.600 | 8.640 |
|  | 2 | 6.000 | 1.500 | 18.000 |
|  | 4 | 5.700 | 1.500 | 34.200 |
|  | 6 | 2.000 | 1.500 | 18.000 |
| Total |  |  |  | 114.84 |

**EIME.2c** u Est met sup hrz 6 capt (14/01/2015)
3 u × 372.3 (383.47 con costes indirectos) = 1150.41
Instalación de conjunto estructural para 6 captadores solares de acero galvanizado en forma de L, de dimensiones 40x40x4, con un ángulo de inclinación de las placas de 45º, incluso elementos de sujección del captador, según DB HS y DB HE-4 del CTE.

| Código | Ud | Descripción | Rendimiento | Precio | Importe |
|---|---|---|---|---|---|
| MOOA.8a | h | Oficial 1ª construcción | 1.931 | 17.78 | 34.33 |
| PIME.2c | u | Est met sup hrz 6 capt (material; 14/01/2015) | 1 | 330.666 | 330.67 |
| % | % | Costes Directos Complementarios | 2 % | 365.00 | 7.30 |
|  |  | Total |  |  | 372.3 |

**pp-cub-inv** m² Cubierta plana no transitable, no ventilada, con grava, tipo invertida, pendiente del 1% al 5%, compuesta de: formación de pendientes: hormigón celular de cemento espumado, a base de cemento CEM II/A-P 32,5 R y aditivo aireante, resistencia a compresión mayor o igual a 0,2 MPa, con espesor medio de 10 cm; capa separadora bajo impermeabilización: geotextil no tejido compuesto por fibras de poliéster unidas por agujeteado, con una resistencia a la tracción longitudinal de 1,2 kN/m, una resistencia a la tracción transversal de 1,2 kN/m, resistencia CBR a punzonamiento 0,3 kN y una masa superficial de 150 g/m²; impermeabilización bicapa no adherida: lámina de betún modificado con elastómero SBS, LBM(SBS)-30/FV (60) y lámina de betún modificado con elastómero SBS, LBM(SBS)-30/FP (160); capa separadora bajo aislamiento: geotextil no tejido compuesto por fibras de poliéster unidas por agujeteado, con una resistencia a la tracción longitudinal de 1,2 kN/m, una resistencia a la tracción transversal de 1,2 kN/m, resistencia CBR a punzonamiento 0,3 kN y una masa superficial de 150 g/m²; aislamiento térmico: panel rígido de poliestireno extruido, de superficie lisa y mecanizado lateral a media madera, de 50 mm de espesor, resistencia a compresión >= 300 kPa; capa separadora bajo protección: geotextil no tejido compuesto por fibras de poliéster unidas por agujeteado, con una resistencia a la tracción longitudinal de 2 kN/m, una resistencia a la tracción transversal de 2 kN/m, resistencia CBR a punzonamiento 0,4 kN y una masa superficial de 200 g/m²; capa de protección: 10 cm de canto rodado de 16 a 32 mm de diámetro. (14/01/2015)
3697 m² × 50.57 (52.09 con costes indirectos) = 192576.73
Formación de cubierta plana no transitable, no ventilada, con grava, tipo invertida, pendiente del 1% al 5%, compuesta de los siguientes elementos: FORMACIÓN DE PENDIENTES: mediante encintado de limatesas, limahoyas y juntas con maestras de ladrillo cerámico hueco doble y capa de 10 cm de espesor medio a base de hormigón celular de cemento espumado, a base de cemento CEM II/A-P 32,5 R y aditivo aireante, resistencia a compresión mayor o igual a 0,2 MPa, densidad 350 kg/m³ y conductividad térmica 0,093 W/(mK); acabado con capa de regularización de mortero de cemento M-5 de 2 cm de espesor, fratasada y limpia; CAPA SEPARADORA BAJO IMPERMEABILIZACIÓN: geotextil no tejido compuesto por fibras de poliéster unidas por agujeteado, con una resistencia a la tracción longitudinal de 1,2 kN/m, una resistencia a la tracción transversal de 1,2 kN/m, una apertura de cono al ensayo de perforación dinámica según UNE-EN ISO 13433 inferior a 40 mm, resistencia CBR a punzonamiento 0,3 kN y una masa superficial de 150 g/m²; IMPERMEABILIZACIÓN: tipo monocapa, no adherida, formada por una lámina de betún modificado con elastómero SBS, LBM(SBS)-40/FV, con armadura de fieltro de fibra de vidrio de 60 g/m², de superficie no protegida y una lámina de betún modificado con elastómero SBS, LBM(SBS)-40/FP, con armadura de fieltro de poliéster no tejido de 160 g/m², de superficie no protegida; CAPA SEPARADORA BAJO AISLAMIENTO: geotextil no tejido compuesto por fibras de poliéster unidas por agujeteado, con una resistencia a la tracción longitudinal de 1,2 kN/m, una resistencia a la tracción transversal de 1,2 kN/m, una apertura de cono al ensayo de perforación dinámica según UNE-EN ISO 13433 inferior a 40 mm, resistencia CBR a punzonamiento 0,3 kN y una masa superficial de 150 g/m²; AISLAMIENTO TÉRMICO: panel rígido de poliestireno extruido, de superficie lisa y mecanizado lateral a media madera, de 80 mm de espesor, resistencia a compresión >= 300 kPa, resistencia térmica 2,73 m²K/W, conductividad térmica 0,029 W/(mK); CAPA SEPARADORA BAJO PROTECCIÓN: geotextil no tejido compuesto por fibras de poliéster unidas por agujeteado, con una resistencia a la tracción longitudinal de 2 kN/m, una resistencia a la tracción transversal de 2 kN/m, una apertura de cono al ensayo de perforación dinámica según UNE-EN ISO 13433 inferior a 27 mm, resistencia CBR a punzonamiento 0,4 kN y una masa superficial de 200 g/m²; CAPA DE PROTECCIÓN: Capa de canto rodado de 16 a 32 mm de diámetro, exenta de finos, extendida con un espesor medio de 10 cm.
Incluye: Replanteo de los puntos singulares. Replanteo de las pendientes y trazado de limatesas, limahoyas y juntas. Formación de pendientes mediante encintado de limatesas, limahoyas y juntas con maestras de ladrillo. Relleno de juntas con poliestireno expandido. Vertido y regleado del hormigón celular hasta alcanzar el nivel de coronación de las maestras. Vertido, extendido y regleado de la capa de mortero de regularización. Colocación de la capa separadora bajo impermeabilización. Incluso limpieza previa del soporte, replanteo, formación de baberos, sumideros de EPDM, parte proporcional de perfil de remate de impermeabilización de chapa de acero inoxidable anclado a peto de cubierta, shunts, remates de bajantes y otros elementos especiales con bandas de refuerzo y lámina LBM-48/M-TV colocadas adheridas con soplete previa imprimación, mermas y solapos. Colocación de la impermeabilización. Colocación de la capa separadora bajo aislamiento. Revisión de la superficie base en la que se realiza la fijación del aislamiento de acuerdo con las exigencias de la técnica a emplear. Corte, ajuste y colocación del aislamiento. Colocación de la capa separadora bajo protección. Vertido y extendido de la capa de protección de grava.

| Código | Ud | Descripción | Rendimiento | Precio | Importe |
|---|---|---|---|---|---|
| mt04lvc010c | Ud | Ladrillo cerámico hueco doble, para revestir, 24x11,5x9 cm, según UNE-EN 771-1. (material; 14/01/2015) | 4 | 0.07 | 0.28 |
| mt10hes010a | m³ | Hormigón celular de cemento espumado, a base de cemento CEM II/A-P 32,5 R y aditivo aireante, resistencia a compresión mayor o igual a 0,2 MPa, densidad 350 kg/m³ y conductividad térmica 0,093 W/(mK). (material; 14/01/2015) | 0.1 | 50.539 | 5.05 |
| mt16pea020b | m² | Panel rígido de poliestireno expandido, según UNE-EN 13163, mecanizado lateral recto, de 20 mm de espesor, resistencia térmica 0,55 m²K/W, conductividad térmica 0,036 W/(mK), para junta de dilatación. (material; 14/01/2015) | 0.01 | 0.708 | 0.01 |
| mt09mor010c | m³ | Mortero de cemento CEM II/B-P 32,5 N tipo M-5, confeccionado en obra con 250 kg/m³ de cemento y una proporción en volumen 1/6. | 0.02 | 100.34 | 2.01 |
| mt14gsa020b | m² | Geotextil no tejido compuesto por fibras de poliéster unidas por agujeteado, con una resistencia a la tracción longitudinal de 1,2 kN/m, una resistencia a la tracción transversal de 1,2 kN/m, una apertura de cono al ensayo de perforación dinámica según UNE-EN ISO 13433 inferior a 40 mm, resistencia CBR a punzonamiento 0,3 kN y una masa superficial de 150 g/m², según UNE-EN 13252. (material; 14/01/2015) | 1.05 | 0.52 | 0.55 |
| pp-mt14lba010b | m² | Lámina de betún modificado con elastómero SBS, UNE-EN 13707, LBM(SBS)-40/FP, con armadura de fieltro de poliéster no tejido de 160 g/m², de superficie no protegida. (material; 14/01/2015) | 1.1 | 2.805 | 3.09 |
| pp-mt14lba010a | m² | Lámina de betún modificado con elastómero SBS, UNE-EN 13707, LBM(SBS)-40/FV, con armadura de fieltro de fibra de vidrio de 60 g/m², de superficie no protegida. (material; 14/01/2015) | 1.1 | 2.342 | 2.58 |
| mt14gsa020b | m² | Geotextil no tejido compuesto por fibras de poliéster unidas por agujeteado, con una resistencia a la tracción longitudinal de 1,2 kN/m, una resistencia a la tracción transversal de 1,2 kN/m, una apertura de cono al ensayo de perforación dinámica según UNE-EN ISO 13433 inferior a 40 mm, resistencia CBR a punzonamiento 0,3 kN y una masa superficial de 150 g/m², según UNE-EN 13252. | 1.05 | 0.52 | 0.55 |
| pp-mt16pxa010j | m² | Panel rígido de poliestireno extruido, según UNE-EN 13164, de superficie lisa y mecanizado lateral a media madera, de 80 mm de espesor, resistencia a compresión >= 300 kPa, resistencia térmica 2,73 m²K/W, conductividad térmica 0,029 W/(mK), Euroclase E de reacción al fuego, con código de designación XPS-EN 13164-T1-CS(10/Y)300-DLT(2)5-CC(2/1,5/50)125-DS(TH)-WL(T)0,7-WD(V)3-FT2. (material; 14/01/2015) | 1.05 | 6.325 | 6.64 |
| mt14gsa020c | m² | Geotextil no tejido compuesto por fibras de poliéster unidas por agujeteado, con una resistencia a la tracción longitudinal de 2 kN/m, una resistencia a la tracción transversal de 2 kN/m, una apertura de cono al ensayo de perforación dinámica según UNE-EN ISO 13433 inferior a 27 mm, resistencia CBR a punzonamiento 0,4 kN y una masa superficial de 200 g/m², según UNE-EN 13252. (material; 14/01/2015) | 1.05 | 0.652 | 0.68 |
| mt01arc010 | t | Cantos rodados de 16 a 32 mm de diámetro. (material; 14/01/2015) | 0.18 | 15.424 | 2.78 |
| PNIW16d | u | Caz nor desagüe vert ø110mm (material; 14/01/2015) | 0.06 | 10.352 | 0.62 |
| MOOA.8a | h | Oficial 1ª construcción | 0.45 | 17.78 | 8.00 |
| PEAC.6aa | m2 | Plancha zinc e/0.35mm (material; 14/01/2015) | 0.2 | 3.012 | 0.60 |
| MOOA12a | h | Peón ordinario construcción | 0.4 | 15.55 | 6.22 |
| mo028 | h | Oficial 1ª aplicador de láminas impermeabilizantes. | 0.2 | 15.9 | 3.18 |
| MOOA12a | h | Peón ordinario construcción | 0.25 | 15.55 | 3.89 |
| mo050 | h | Ayudante montador instalaciones | 0.03 | 13.98 | 0.42 |
| mo093 | h | Ayudante electricista. | 0.031 | 13.75 | 0.43 |
| PBPM33b | m3 | Mortero hidrófugo (14/01/2015) | 0.03 | 66.64 | 2.00 |
| % | % | Costes Directos Complementarios | 2 % | 49.58 | 0.99 |
|  |  | Total |  |  | 50.57 |

| Medición | Uds. | Largo | Parcial |
|---|---|---|---|
| SECTOR 1 Y 2 | 1 | 1647.000 | 1647.000 |
| COMEDOR | 1 | 360.000 | 360.000 |
| SECTOR 3 | 1 | 1615.000 | 1615.000 |
|  | 1 | 75.000 | 75.000 |
| Total |  |  | 3697 |

**pp-QLC010** Ud (14/01/2015)
11 Ud × 648.06 (667.5 con costes indirectos) = 7342.50
Suministro y montaje de claraboya de cúpula fija parabólica trivalva, de polimetilmetacrilato (PMMA), de base rectangular, luz de hueco 90x270 cm, incluso zócalo de 25 cm de altura, realizado con fábrica de ladrillo cerámico perforado de 24x11,5x7, recibidos con mortero de cemento; fijación estanca de cúpula a obra con tirafondos y colocación de capuchones protectores.
Incluye: Colocación y fijación de la cúpula al zócalo de obra. Protección e impermeabilización rematando el zócalo. Colocación de los elementos de estanqueidad de la junta zócalo-cúpula. Colocación de los elementos de protección y estanqueidad de las fijaciones.

| Código | Ud | Descripción | Rendimiento | Precio | Importe |
|---|---|---|---|---|---|
| mt14iea020c | kg | Imprimación asfáltica, tipo EB, UNE 104231. (material; 14/01/2015) | 1.511 | 1.407 | 2.13 |
| mt14lga010c | m² | Lámina de betún modificado con elastómero SBS LBM(SBS)-50/G-FP (150R), UNE-EN 13707, con armadura de fieltro de poliéster reforzado y estabilizado de 150 g/m², con autoprotección mineral. (material; 14/01/2015) | 6.403 | 4.1 | 26.25 |
| PFFC.2b | u | Ladrillo perf n/visto 24x11.5x7 | 58 | 0.14 | 8.12 |
| mt09mor010c | m³ | Mortero de cemento CEM II/B-P 32,5 N tipo M-5, confeccionado en obra con 250 kg/m³ de cemento y una proporción en volumen 1/6. | 0.021 | 100.34 | 2.11 |
| mt09mor010f | m³ | Mortero de cemento CEM II/B-P 32,5 N tipo M-15, confeccionado en obra con 450 kg/m³ de cemento y una proporción en volumen 1/3. | 0.045 | 129.93 | 5.85 |
| mt21mat030abEc | Ud | Claraboya de cúpula fija parabólica bivalva, de polimetilmetacrilato (PMMA), de base rectangular, luz de hueco 140x220 cm. Según UNE-EN 1873. (material; 14/01/2015) | 1 | 513.947 | 513.95 |
| mt21cms010 | Ud | Material auxiliar para instalación, montaje y fijación de claraboya prefabricada. (material; 14/01/2015) | 7.416 | 1.204 | 8.93 |
| mo028 | h | Oficial 1ª aplicador de láminas impermeabilizantes. | 0.198 | 15.9 | 3.15 |
| MOOA12a | h | Peón ordinario construcción | 0.198 | 15.55 | 3.08 |
| mo010 | h | Oficial 1ª montador instalaciones | 3.243 | 16.43 | 53.28 |
| mo050 | h | Ayudante montador instalaciones | 0.608 | 13.98 | 8.50 |
| % | % | Costes Directos Complementarios | 2 % | 635.35 | 12.71 |
|  |  | Total |  |  | 648.06 |

**pp-QLC010b** Ud (14/01/2015)
2 Ud × 318.33 (327.88 con costes indirectos) = 655.76
Suministro y montaje de claraboya de cúpula fija parabólica trivalva, de polimetilmetacrilato (PMMA), de base circular, diámetro del hueco 120 cm, incluso zócalo de 25 cm de altura, realizado con fábrica de ladrillo cerámico perforado de 24x11,5x7, recibidos con mortero de cemento; fijación estanca de cúpula a obra con tirafondos y colocación de capuchones protectores.
Incluye: Colocación y fijación de la cúpula al zócalo de obra. Protección e impermeabilización rematando el zócalo. Colocación de los elementos de estanqueidad de la junta zócalo-cúpula. Colocación de los elementos de protección y estanqueidad de las fijaciones.

| Código | Ud | Descripción | Rendimiento | Precio | Importe |
|---|---|---|---|---|---|
| mt14iea020c | kg | Imprimación asfáltica, tipo EB, UNE 104231. | 0.805 | 1.407 | 1.13 |
| mt14lga010c | m² | Lámina de betún modificado con elastómero SBS LBM(SBS)-50/G-FP (150R), UNE-EN 13707, con armadura de fieltro de poliéster reforzado y estabilizado de 150 g/m², con autoprotección mineral. | 2.688 | 4.1 | 11.02 |
| PFFC.2b | u | Ladrillo perf n/visto 24x11.5x7 | 32 | 0.14 | 4.48 |
| mt09mor010c | m³ | Mortero de cemento CEM II/B-P 32,5 N tipo M-5, confeccionado en obra con 250 kg/m³ de cemento y una proporción en volumen 1/6. | 0.011 | 100.34 | 1.10 |
| mt09mor010f | m³ | Mortero de cemento CEM II/B-P 32,5 N tipo M-15, confeccionado en obra con 450 kg/m³ de cemento y una proporción en volumen 1/3. | 0.024 | 129.93 | 3.12 |
| mt21mat020axb | Ud | Claraboya de cúpula fija parabólica bivalva, de polimetilmetacrilato (PMMA), de base circular, diámetro del hueco 120 cm. Según UNE-EN 1873. (material; 14/01/2015) | 1 | 256.427 | 256.43 |
| mt21cms010 | Ud | Material auxiliar para instalación, montaje y fijación de claraboya prefabricada. | 3.31 | 1.204 | 3.99 |
| mo028 | h | Oficial 1ª aplicador de láminas impermeabilizantes. | 0.189 | 15.9 | 3.01 |
| MOOA12a | h | Peón ordinario construcción | 0.187 | 15.55 | 2.91 |
| mo010 | h | Oficial 1ª montador instalaciones | 0.979 | 16.43 | 16.08 |
| mo050 | h | Ayudante montador instalaciones | 0.631 | 13.98 | 8.82 |
| % | % | Costes Directos Complementarios | 2 % | 312.09 | 6.24 |
|  |  | Total |  |  | 318.33 |

**NIG020** m² Impermeabilización de galerías y balcones sobre espacios no habitables, realizada con lámina de betún modificado con elastómero SBS, LBM(SBS)-40/FP (160), adherida con imprimación asfáltica, tipo EA, al soporte de mortero de cemento CEM II/B-P 32,5 N tipo M-5, confeccionado en obra, con espesor medio de 4 cm y pendiente del 1% al 5%, acabado fratasado, y protegida con capa separadora de geotextil no tejido compuesto por fibras de poliéster unidas por agujeteado, con una resistencia a la tracción longitudinal de 2 kN/m, una resistencia a la tracción transversal de 2 kN/m, resistencia CBR a punzonamiento 0,4 kN y una masa superficial de 200 g/m². (14/01/2015)
155 m² × 16.96 (17.47 con costes indirectos) = 2707.85
Formación de impermeabilización de galerías y balcones, situados sobre espacios no habitables, realizada con lámina de betún modificado con elastómero SBS, LBM(SBS)-40/FP (160), con armadura de fieltro de poliéster no tejido de 160 g/m², de superficie no protegida, adherida con imprimación asfáltica, tipo EA al soporte de mortero de cemento CEM II/B-P 32,5 N tipo M-5, confeccionado en obra con 250 kg/m³ de cemento y una proporción en volumen 1/6, con espesor medio de 4 cm y pendiente del 1% al 5%, acabado fratasado, y protegida con capa separadora de geotextil no tejido compuesto por fibras de poliéster unidas por agujeteado, con una resistencia a la tracción longitudinal de 2 kN/m, una resistencia a la tracción transversal de 2 kN/m, una apertura de cono al ensayo de perforación dinámica según UNE-EN ISO 13433 inferior a 27 mm, resistencia CBR a punzonamiento 0,4 kN y una masa superficial de 200 g/m². Incluso p/p de limpieza y preparación de la superficie y resolución de uniones entre láminas, juntas y puntos singulares. Preparada para la posterior colocación del pavimento.
Incluye: Limpieza del supradós del forjado. Vertido del mortero y fratasado del mismo. Limpieza y preparación de la superficie en la que han de aplicarse las láminas. Colocación de la impermeabilización. Resolución de uniones entre láminas, juntas y puntos singulares. Colocación de la capa separadora.
Criterio de medición de proyecto: Superficie medida en proyección horizontal, según documentación gráfica de Proyecto, desde las caras interiores de los antepechos o petos perimetrales que la limitan.
Criterio de medición de obra: Se medirá, en proyección horizontal, la superficie realmente ejecutada según especificaciones de Proyecto, desde las caras interiores de los antepechos o petos perimetrales que la limitan.

| Código | Ud | Descripción | Rendimiento | Precio | Importe |
|---|---|---|---|---|---|
| mt09mor010c | m³ | Mortero de cemento CEM II/B-P 32,5 N tipo M-5, confeccionado en obra con 250 kg/m³ de cemento y una proporción en volumen 1/6. | 0.04 | 100.34 | 4.01 |
| mt14iea020a | kg | Imprimación asfáltica, tipo EA, UNE 104231. (material; 14/01/2015) | 0.3 | 0.821 | 0.25 |
| mt14lba010d | m² | Lámina de betún modificado con elastómero SBS, UNE-EN 13707, LBM(SBS)-40/FP (160), con armadura de fieltro de poliéster no tejido de 160 g/m², de superficie no protegida. (material; 14/01/2015) | 1.1 | 3.587 | 3.95 |
| mt14gsa020c | m² | Geotextil no tejido compuesto por fibras de poliéster unidas por agujeteado, con una resistencia a la tracción longitudinal de 2 kN/m, una resistencia a la tracción transversal de 2 kN/m, una apertura de cono al ensayo de perforación dinámica según UNE-EN ISO 13433 inferior a 27 mm, resistencia CBR a punzonamiento 0,4 kN y una masa superficial de 200 g/m², según UNE-EN 13252. | 1.05 | 0.652 | 0.68 |
| mo028 | h | Oficial 1ª aplicador de láminas impermeabilizantes. | 0.246 | 15.9 | 3.91 |
| MOOA12a | h | Peón ordinario construcción | 0.246 | 15.55 | 3.83 |
| % | % | Costes Directos Complementarios | 2 % | 16.63 | 0.33 |
|  |  | Total |  |  | 16.96 |

| Medición | Uds. | Largo | Parcial |
|---|---|---|---|
| PORCHE INFANTIL | 1 | 145.000 | 145.000 |
| ESCALERA CUBIERTA METÁLICA | 1 | 10.000 | 10.000 |
| Total |  |  | 155 |

**RSG011** m² Solado de baldosas cerámicas de baldosín catalán, mate o natural 2/0/-/-, de 14x28 cm, 8 €/m², recibidas con mortero de cemento M-10 de 3 cm de espesor y rejuntadas con lechada de cemento blanco, L, BL-V 22,5, para junta mínima (entre 1,5 y 3 mm), coloreada con la misma tonalidad de las piezas. (14/01/2015)
145 m² × 12.37 (12.74 con costes indirectos) = 1847.30
Suministro y ejecución de pavimento mediante el método de colocación en capa gruesa, de baldosas cerámicas de baldosín catalán, mate o natural 2/0/-/- (pavimentos para tránsito peatonal leve, tipo 2; sin requisitos adicionales, tipo 0; ningún requisito adicional, tipo -/-), de 14x28 cm, 8 €/m²; recibidas con maza de goma sobre una capa semiseca de mortero de cemento M-10 de 3 cm de espesor, humedecida y espolvoreada superficialmente con cemento; y rejuntadas con lechada de cemento blanco, L, BL-V 22,5, para junta mínima (entre 1,5 y 3 mm), coloreada con la misma tonalidad de las piezas dispuesto todo el conjunto sobre una capa de separación o desolidarización de arena o gravilla (no incluida en este precio). Incluso p/p de replanteos, cortes, formación de juntas perimetrales continuas, de anchura no menor de 5 mm, en los límites con paredes, pilares exentos y elevaciones de nivel y, en su caso, juntas de partición y juntas estructurales existentes en el soporte, eliminación del material sobrante del rejuntado y limpieza final del pavimento.
Incluye: Replanteo de los niveles de acabado. Replanteo de la disposición de las baldosas y juntas de movimiento. Extendido de la capa de mortero. Espolvoreo de la superficie de mortero con cemento. Colocación de las baldosas a punta de paleta. Formación de juntas de partición, perimetrales y estructurales. Rejuntado. Eliminación y limpieza del material sobrante. Limpieza final del pavimento.
Criterio de medición de proyecto: Superficie útil, medida según documentación gráfica de Proyecto. No se ha incrementado la medición por roturas y recortes, ya que en la descomposición se ha considerado un 5% más de piezas.
Criterio de medición de obra: Se medirá la superficie realmente ejecutada según especificaciones de Proyecto.

| Código | Ud | Descripción | Rendimiento | Precio | Importe |
|---|---|---|---|---|---|
| mt09mor010e | m³ | Mortero de cemento CEM II/B-P 32,5 N tipo M-10, confeccionado en obra con 380 kg/m³ de cemento y una proporción en volumen 1/4. (material; 14/01/2015) | 0.03 | 72.653 | 2.18 |
| mt18bcb010bae800 | m² | Baldosa cerámica de baldosín catalán 2/0/-/-, acabado mate o natural, 14x28 cm, 8,00€/m², según UNE-EN 14411. (material; 14/01/2015) | 1.05 | 5.015 | 5.27 |
| mt08cem040a | kg | Cemento blanco BL-22,5 X, para pavimentación, en sacos, según UNE 80305. (material; 14/01/2015) | 1 | 0.087 | 0.09 |
| mt09lec010b | m³ | Lechada de cemento blanco BL 22,5 X. (material; 12/03/2012) | 0.001 | 96.74 | 0.10 |
| mo022 | h | Oficial 1ª solador. (mano de obra; 03/11/2014) | 0.196 | 15.9 | 3.12 |
| mo036 | h | Ayudante solador. (mano de obra; 20/07/2009) | 0.098 | 14.03 | 1.37 |
| % | % | Costes Directos Complementarios | 2 % | 12.13 | 0.24 |
|  |  | Total |  |  | 12.37 |

| Medición | Uds. | Largo | Parcial |
|---|---|---|---|
| PORCHE INFANTIL | 1 | 145.000 | 145.000 |
| Total |  |  | 145 |

**pp-baldosas-terrazo** m2 Pavimento terrazo 40x40 rod 40x7 (14/01/2015)
260 m2 × 22.9 (23.59 con costes indirectos) = 6133.40
Pavimento con baldosas de terrazo de 40x40cm de gravilla lavada, fondo claro, colocado sobre la cubierta destinado al paso peatonal, eliminación de restos y limpieza. Totalmente colocado.

| Código | Ud | Descripción | Rendimiento | Precio | Importe |
|---|---|---|---|---|---|
| MOOA.8a | h | Oficial 1ª construcción | 0.345 | 17.78 | 6.13 |
| MOOA12a | h | Peón ordinario construcción | 0.264 | 15.55 | 4.11 |
| PRRT39abba | m2 | Bald trz g-m 40x40cl nor (material; 14/01/2015) | 1.05 | 6.378 | 6.70 |
| PRRT40b | m2 | Acabado pulido brillo terrazo (material; 14/01/2015) | 1 | 3.146 | 3.15 |
| PBAC.2ab | t | CEM II/A-P 32.5 R envasado | 0.001 | 86.48 | 0.09 |
| PBPL.1j | m3 | Lechada colorante cemento (28/07/2009) | 0.001 | 384.66 | 0.38 |
| PBPM.1da | m3 | Mto cto M-5 man | 0.021 | 79.14 | 1.66 |
| PBRA.1abd | t | Arena 0/3 triturada lvd 30km (material; 14/01/2015) | 0.032 | 7.058 | 0.23 |
| % | % | Costes Directos Complementarios | 2 % | 22.45 | 0.45 |
|  |  | Total |  |  | 22.9 |

Claves: limpieza, colocacion, areno, arena, capa, pieza, revestimiento, pavimentacion, baldosa, terrazo, cemento, mortero, junta, suelo, lechada, color, pulir, calidad, claro, coloreado, brillo, rodapie, grano, grueso

| Medición | Uds. | Largo | Ancho | Parcial |
|---|---|---|---|---|
| BALDOSAS PASOS CUBIERTA | 1 | 325.000 | 0.800 | 260.000 |
| Total |  |  |  | 260 |

**YCL110** Ud Línea de anclaje horizontal permanente, de cable de acero, sin amortiguador de caídas, de 10 m de longitud, clase C, compuesta por 2 anclajes terminales de aleación de aluminio L-2653 con tratamiento térmico T6; 1 anclaje intermedio de aleación de aluminio L-2653 con tratamiento térmico T6; cable flexible de acero inoxidable AISI 316, de 10 mm de diámetro, compuesto por 7 cordones de 19 hilos; tensor de caja abierta; conjunto de tres sujetacables y un guardacable; protector para cabo; placa de señalización y conjunto de dos precintos de seguridad. (14/01/2015)
35 Ud × 155.47 (160.13 con costes indirectos) = 5604.55
Suministro e instalación de sistema de protección contra caídas de altura mediante línea de anclaje horizontal permanente, tipo "Securifil alu" o equivalente, de cable de acero, sin amortiguador de caídas, de 10 m de longitud, clase C, compuesta por 2 anclajes terminales de aleación de aluminio L-2653 con tratamiento térmico T6, acabado con pintura epoxi-poliéster; 1 anclaje intermedio de aleación de aluminio L-2653 con tratamiento térmico T6, acabado con pintura epoxi-poliéster; cable flexible de acero inoxidable AISI 316, de 10 mm de diámetro, compuesto por 7 cordones de 19 hilos; tensor de caja abierta, con ojo en un extremo y horquilla en el extremo opuesto; conjunto de tres sujetacables y un guardacable; protector para cabo; placa de señalización y conjunto de dos precintos de seguridad. Incluso fijaciones mecánicas de anclajes mediante tacos químicos, arandelas y tornillos de acero. Totalmente montada.
Incluye: Replanteo. Colocación y fijación de los anclajes. Tendido del cable. Colocación de complementos.

| Código | Ud | Descripción | Rendimiento | Precio | Importe |
|---|---|---|---|---|---|
| mt50spl110 | Ud | Anclaje terminal de aleación de aluminio L-2653 con tratamiento térmico T6, acabado con pintura epoxi-poliéster. (material; 14/01/2015) | 2 | 5.351 | 10.70 |
| mt50spl105a | Ud | Fijación compuesta por taco químico, arandela y tornillo de acero de 12 mm de diámetro y 80 mm de longitud. (material; 14/01/2015) | 8 | 2.164 | 17.31 |
| mt50spl120 | Ud | Anclaje intermedio de aleación de aluminio L-2653 con tratamiento térmico T6, acabado con pintura epoxi-poliéster. (material; 14/01/2015) | 1 | 13.919 | 13.92 |
| mt50spl105a | Ud | Fijación compuesta por taco químico, arandela y tornillo de acero de 12 mm de diámetro y 80 mm de longitud. | 2 | 2.164 | 4.33 |
| mt50spl030 | m | Cable flexible de acero inoxidable AISI 316, de 10 mm de diámetro, compuesto por 7 cordones de 19 hilos, incluso prensado terminal con casquillo de cobre y guardacable en un extremo. (material; 14/01/2015) | 10.5 | 2.376 | 24.95 |
| mt50spl040 | Ud | Tensor de caja abierta, con ojo en un extremo y horquilla en el extremo opuesto. (material; 14/01/2015) | 1 | 35.991 | 35.99 |
| mt50spl050 | Ud | Conjunto de tres sujetacables y un guardacable cerrado de acero inoxidable. (material; 14/01/2015) | 1 | 13.647 | 13.65 |
| mt50spl080 | Ud | Protector para cabo, de PVC, color amarillo. (material; 14/01/2015) | 1 | 2.199 | 2.20 |
| mt50spl060 | Ud | Placa de señalización de la línea de anclaje. (material; 14/01/2015) | 1 | 6.779 | 6.78 |
| mt50spl070 | Ud | Conjunto de dos precintos de seguridad. (material; 14/01/2015) | 1 | 8.193 | 8.19 |
| MOOA12a | h | Peón ordinario construcción | 0.926 | 15.55 | 14.40 |
| % | % | Costes Directos Complementarios | 2 % | 152.42 | 3.05 |
|  |  | Total |  |  | 155.47 |

| Medición | Uds. | Parcial |
|---|---|---|
| linea de vida cubierta | 35 | 35.000 |
| Total |  | 35 |

**pp-1pie-EFFC.1bcja** m2 Fab LP 24x11.5x7 e 24cm (14/01/2015)
547.928 m2 × 36.87 (37.98 con costes indirectos) = 20810.31
Fábrica para revestir, de 24cm de espesor, realizada con ladrillos cerámicos perforados de 24x11.5x7cm, aparejados a tizón y recibidos con mortero de cemento M-5, con juntas de 1cm de espesor, incluso replanteo, nivelación y aplomado, parte proporcional de enjarjes, mermas y roturas, humedecido de las piezas y limpieza, considerando un 3% de pérdidas y un 20% de mermas de mortero, según DB SE-F del CTE y NTE-FFL.

| Código | Ud | Descripción | Rendimiento | Precio | Importe |
|---|---|---|---|---|---|
| MOOA.8a | h | Oficial 1ª construcción | 0.6 | 17.78 | 10.67 |
| MOOA11a | h | Peón especializado construcción | 0.4 | 15.78 | 6.31 |
| PFFC.2b | u | Ladrillo perf n/visto 24x11.5x7 | 104 | 0.14 | 14.56 |
| PBPM.1da | m3 | Mto cto M-5 man | 0.056 | 79.14 | 4.43 |
| % | % | Costes Directos Complementarios | 2.5 % | 35.97 | 0.90 |
|  |  | Total |  |  | 36.87 |

| Medición | Uds. | Largo | Parcial |
|---|---|---|---|
| MURETES CUBIERTA | 1 | 830.000 | 830.000 |
| YA EJECUTADO | -1 | 282.072 | -282.072 |
| Total |  |  | 547.928 |

**PC.7.13.Zocalo-cupula-circ** ud Zócalo de apoyo de claraboya circular, realizado con poliéster reforzado con fibra de vidrio, de 120 cm de diámetro, totalmente colocado según instrucciones del fabricante. (05/05/2017)
2 ud × 346.8 (357.2 con costes indirectos) = 714.40

| Código | Ud | Descripción | Rendimiento | Precio | Importe |
|---|---|---|---|---|---|
| mo010 | h | Oficial 1ª montador instalaciones | 1 | 16.43 | 16.43 |
| mo078 | h | Ayudante montador. (mano de obra; 04/05/2017) | 1 | 14.64 | 14.64 |
| pp-zocalo-cup-circ | ud | Zócalo de apoyo de claraboya circular, realizado con poliéster reforzado con fibra de vidrio, de 120 cm de diámetro. (material; 05/05/2017) | 1 | 300 | 300.00 |
| mt21cms010 | Ud | Material auxiliar para instalación, montaje y fijación de claraboya prefabricada. | 7.416 | 1.204 | 8.93 |
| % | % | Costes Directos Complementarios | 2 % | 340.00 | 6.80 |
|  |  | Total |  |  | 346.8 |

| Medición | Uds. | Parcial |
|---|---|---|
| Cúpulas circulares | 2 | 2.000 |
| Total |  | 2 |

**PC.7.14.Zocalo-cupula-rect** ud (05/05/2017)
12 ud × 444.25 (457.58 con costes indirectos) = 5490.96
Zócalo de apoyo de claraboya rectangular, realizado con poliéster reforzado con fibra de vidrio, de 300x100 cm, totalmente colocado según instrucciones del fabricante.

| Código | Ud | Descripción | Rendimiento | Precio | Importe |
|---|---|---|---|---|---|
| mo010 | h | Oficial 1ª montador instalaciones | 1.5 | 16.43 | 24.65 |
| mo078 | h | Ayudante montador. | 1.5 | 14.64 | 21.96 |
| pp-zocalo-cupula-rect | ud | Zócalo de apoyo de claraboya rectangular, realizado con poliéster reforzado con fibra de vidrio, de 300x100 cm. (material; 05/05/2017) | 1 | 380 | 380.00 |
| mt21cms010 | Ud | Material auxiliar para instalación, montaje y fijación de claraboya prefabricada. | 7.416 | 1.204 | 8.93 |
| % | % | Costes Directos Complementarios | 2 % | 435.54 | 8.71 |
|  |  | Total |  |  | 444.25 |

| Medición | Uds. | Parcial |
|---|---|---|
| Cúpulas rectangulares | 12 | 12.000 |
| Total |  | 12 |

**PC.4.15.Lamina-arranque-NIF010** m² Barrera anticapilaridad en muro de fábrica formada por lámina de betún modificado con elastómero SBS, tipo LBM(SBS) - 40 - FP, acabada con film plástico termofusible en ambas caras sobre imprimación.
498.18 m² × 26.4 (27.19 con costes indirectos) = 13545.51

| Medición | Uds. | Largo | Parcial |
|---|---|---|---|
| impermeabilización mimbel | 1 | 498.180 | 498.180 |
| Total |  |  | 498.18 |

## CAP8 CERRAMIENTOS Y TABIQUERÍA INTERIOR (06/07/2009)
Importe: 382246.32

**pp-panal** m2 Fab LP 24x11.5x9 e 11.5cm (15/01/2015)
1439.734 m2 × 19.95 (20.55 con costes indirectos) = 29586.53
Fábrica para revestir, de 11.5cm de espesor, realizada con ladrillos cerámicos perforados de 24x11.5x9cm, aparejados a soga y recibidos con mortero de cemento M-5, con juntas de 1cm de espesor, incluso replanteo, nivelación y aplomado, parte proporcional de enjarjes, mermas y roturas, humedecido de las piezas y limpieza, considerando un 3% de pérdidas y un 20% de mermas de mortero, según DB SE-F del CTE y NTE-FFL. Medición a cinta corrida, excepto huecos superiores a 9 m, incluida parte proporcional de jambas y puntos singulares.

| Código | Ud | Descripción | Rendimiento | Precio | Importe |
|---|---|---|---|---|---|
| MOOA.8a | h | Oficial 1ª construcción | 0.411 | 17.78 | 7.31 |
| MOOA11a | h | Peón especializado construcción | 0.207 | 15.78 | 3.27 |
| PFFC.2c | u | Ladrillo perf n/visto 24x11.5x9 | 42 | 0.17 | 7.14 |
| PBPM.1da | m3 | Mto cto M-5 man | 0.022 | 79.14 | 1.74 |
| % | % | Costes Directos Complementarios | 2.5 % | 19.46 | 0.49 |
|  |  | Total |  |  | 19.95 |

| Medición | Uds. | Largo | Alto | Parcial |
|---|---|---|---|---|
| FACHADAS, ESCALERAS.... |  |  |  |  |
| FACHADAS PB |  |  |  |  |
| SECTOR 1 |  |  |  |  |
|  | 1 | 226.000 | 3.700 | 836.200 |
|  | 1 | 28.000 | 1.000 | 28.000 |
| SECTOR 2 | 1 | 270.000 | 3.700 | 999.000 |
|  | 1 | 70.000 | 1.000 | 70.000 |
|  | 1 | 15.000 | 1.000 | 15.000 |
| SECTOR 3 | 1 | 243.000 | 3.700 | 899.100 |
|  | 1 | 85.000 | 1.000 | 85.000 |
| FACHADAS P1 |  |  |  |  |
| SECTOR 2 Y 3 | 1 | 285.000 | 3.700 | 1054.500 |
| sobre-elevación comedor | 1 | 85.000 | 1.500 | 127.500 |
|  | 1 | 5.000 | 1.000 | 5.000 |
| A deducir huecos >9m2: |  |  |  |  |
| SECTOR 1 |  |  |  |  |
| V11 | -5 | 7.400 | 2.600 | -96.200 |
| V12 | -5 | 6.550 | 2.600 | -85.150 |
| V16+E1 | -1 | 5.300 | 2.600 | -13.780 |
| YA EJECUTADO | -1 | 2484.436 |  | -2484.436 |
| Total |  |  |  | 1439.734 |

**EFFC.1akea** m2 Fab LH 33x16x11 e 11cm (15/01/2015)
2165.097 m2 × 14.79 (15.23 con costes indirectos) = 32974.43
Fábrica para revestir, de 11cm de espesor, realizada con ladrillos cerámicos huecos de 33x16x11cm, aparejados de canto y recibidos con mortero de cemento M-5, con juntas de 1cm de espesor, incluso replanteo, nivelación y aplomado, parte proporcional de enjarjes, mermas y roturas, humedecido de las piezas y limpieza, considerando un 3% de pérdidas y un 30% de mermas de mortero, según DB SE-F del CTE y NTE-FFL.

| Código | Ud | Descripción | Rendimiento | Precio | Importe |
|---|---|---|---|---|---|
| MOOA.8a | h | Oficial 1ª construcción | 0.299 | 17.78 | 5.32 |
| MOOA11a | h | Peón especializado construcción | 0.249 | 15.78 | 3.93 |
| PFFC.1cm | u | Ladrillo hueco trip 33x16x11 (material; 15/01/2015) | 18 | 0.235 | 4.23 |
| PBPM.1da | m3 | Mto cto M-5 man | 0.012 | 79.14 | 0.95 |
| % | % | Costes Directos Complementarios | 2.5 % | 14.43 | 0.36 |
|  |  | Total |  |  | 14.79 |

| Medición | Uds. | Largo | Alto | Parcial |
|---|---|---|---|---|
| SECTOR 2 |  |  |  |  |
|  | 1 | 335.000 | 3.700 | 1239.500 |
| SECTOR 3 |  |  |  |  |
| PB | 1 | 340.000 | 3.700 | 1258.000 |
| P1 | 1 | 125.000 | 3.700 | 462.500 |
| CUBIERTA |  |  |  |  |
| Escalera cubierta | 1 | 30.000 | 3.000 | 90.000 |
| YA EJECUTADO | -1 | 884.903 |  | -884.903 |
| Total |  |  |  | 2165.097 |

**EFFC.1acca** m2 Fab LH 24x11.5x7 e 7cm (15/01/2015)
263.25 m2 × 11.1 (11.43 con costes indirectos) = 3008.95
Fábrica para revestir, de 7cm de espesor, realizada con ladrillos cerámicos huecos de 24x11.5x7cm, aparejados de canto y recibidos con mortero de cemento M-5, con juntas de 1cm de espesor, incluso replanteo, nivelación y aplomado, parte proporcional de enjarjes, mermas y roturas, humedecido de las piezas y limpieza, considerando un 3% de pérdidas y un 30% de mermas de mortero, según DB SE-F del CTE y NTE-FFL.

| Código | Ud | Descripción | Rendimiento | Precio | Importe |
|---|---|---|---|---|---|
| MOOA.8a | h | Oficial 1ª construcción | 0.26 | 17.78 | 4.62 |
| MOOA11a | h | Peón especializado construcción | 0.129 | 15.78 | 2.04 |
| PFFC.1be | u | Ladrillo hueco db 24x11.5x7 | 33 | 0.1 | 3.30 |
| PBPM.1da | m3 | Mto cto M-5 man | 0.011 | 79.14 | 0.87 |
| % | % | Costes Directos Complementarios | 2.5 % | 10.83 | 0.27 |
|  |  | Total |  |  | 11.1 |

| Medición | Uds. | Largo | Alto | Parcial |
|---|---|---|---|---|
| V1 | 51 | 3.300 | 0.700 | 117.810 |
| V3 | 1 | 3.300 | 1.800 | 5.940 |
| V4 | 4 | 3.300 | 1.800 | 23.760 |
| V6 | 14 | 3.300 | 0.700 | 32.340 |
| V7 | 2 | 3.300 | 1.800 | 11.880 |
| V8 | 2 | 3.300 | 1.800 | 11.880 |
| V9 | 2 | 3.300 | 0.700 | 4.620 |
| V10 | 10 | 3.300 | 0.700 | 23.100 |
| V26+E6 | 1 | 2.500 | 0.700 | 1.750 |
| V28 | 1 | 1.000 | 0.800 | 0.800 |
| V29 | 1 | 3.300 | 1.250 | 4.125 |
| V30 | 1 | 3.300 | 0.800 | 2.640 |
| V31 | 1 | 3.300 | 1.250 | 4.125 |
| V32 | 7 | 3.300 | 0.800 | 18.480 |
| Total |  |  |  | 263.25 |

**EFPM22.2am** m2 Mampara tablero compacto fenólico 10 mm. (15/01/2015)
174.02 m2 × 41.48 (42.72 con costes indirectos) = 7434.13
Mampara para cabinas de aseos, con p.p. de puertas con manecilla modelo A 300-PZ de HERRARKI o equivalente y condena interior, señalización de "ocupado", formada por panel laminado de alta presión a base de celulosa y resinas sintéticas lacado con pinturas de poliuretano pigmentadas en masa (tablero fenólico compacto), tipo PRW-32 de Perstorp Railite o equivalente, de 10 mm. de espesor, montada en estructura de tubos huecos de acero inoxidable de 40 mm. de diámetro, compuesta por soportes regulables de suelo a techo anclados a forjado en encuentros y esquinas, apoyos axiliares y perfil perimetral superior, incluso angulares de sujección, tornillería y demás elementos en acero inoxidable, montaje según indicaciones del fabricante. Color ral a elegir por la D.F. Totalmente montada.

| Código | Ud | Descripción | Rendimiento | Precio | Importe |
|---|---|---|---|---|---|
| MOOC.8a | h | Oficial 1ª carpintería (mano de obra; 17/05/1999) | 0.262 | 17.57 | 4.60 |
| MOOC10a | h | Ayudante carpintería (mano de obra; 05/06/1997) | 0.261 | 15 | 3.92 |
| PFMM.1ba | m2 | Mampara de panel resinas de 13 (material; 15/01/2015) | 1 | 32.55 | 32.55 |
| %0100 | % | Medios auxiliares | 1 % | 41.07 | 0.41 |
|  |  | Total |  |  | 41.48 |

| Medición | Uds. | Largo | Ancho | Alto | Parcial |
|---|---|---|---|---|---|
| F1 (22.2 y 22.3 aseos primaria) | 2 | 3.000 | 1.500 | 2.000 | 18.000 |
|  | 2 | 1.000 | 3.600 | 2.000 | 14.400 |
| F2 (42.1 y 42.2 vestuarios) | 2 | 1.000 | 1.600 | 2.000 | 6.400 |
|  | 2 | 1.000 | 1.850 | 2.000 | 7.400 |
| F3 (10.1 vestuarios y aseos) | 1 | 4.000 | 1.400 | 2.000 | 11.200 |
|  | 1 | 1.000 | 4.500 | 2.000 | 9.000 |
| F4 (10.2 vestuarios y aseos) | 1 | 3.000 | 1.400 | 2.000 | 8.400 |
|  | 1 | 1.000 | 2.700 | 2.000 | 5.400 |
| F5 (22.1 aseos primaria) | 2 | 5.000 | 1.450 | 2.000 | 29.000 |
|  | 2 | 1.000 | 5.650 | 2.000 | 22.600 |
| F6 (22.1 aseos primaria) | 2 | 4.000 | 1.450 | 2.000 | 23.200 |
|  | 2 | 1.000 | 3.780 | 2.000 | 15.120 |
| F7 (30.2 aseos) | 1 | 1.000 | 1.500 | 2.600 | 3.900 |
| Total |  |  |  |  | 174.02 |

**pp-trasdosado-FFW015** m² Trasdosado autoportante libre sobre cerramiento, W 626 "KNAUF" realizado con dos placas de yeso laminado - /15 Standard (A) + 15 Standard (A)/, anclada a los forjados mediante estructura formada por canales y montantes; 100 mm de espesor total, separación entre montantes 600 mm. (15/01/2015)
4036.975 m² × 21.15 (21.78 con costes indirectos) = 87925.32
Suministro y montaje de trasdosado autoportante libre sobre cerramiento, W 626 "KNAUF" o equivalente, de 100 mm de espesor total, compuesto por placas de yeso laminado tipo Standard (A) de 15 mm de espesor, formando sándwich con dos placas tipo Standard (A) de 15 mm de espesor, atornilladas directamente a una estructura autoportante de acero galvanizado formada por canales horizontales, sólidamente fijados al suelo y al techo y montantes verticales de 70 mm y 0,6 mm de espesor con una modulación de 600 mm y con disposición normal "N", montados sobre canales junto al cerramiento vertical. Incluso p/p de replanteo de la perfilería, zonas de paso y huecos; colocación en todo su perímetro de cintas o bandas estancas, en la superficie de apoyo o contacto de la perfilería con los paramentos; anclajes de canales y montantes metálicos; corte y fijación de las placas mediante tornillería; tratamiento de las zonas de paso y huecos; ejecución de ángulos; tratamiento de juntas mediante pasta y cinta de juntas; recibido de las cajas para alojamiento de mecanismos eléctricos y de paso de instalaciones, previo replanteo de su ubicación en las placas y perforación de las mismas, y limpieza final. Totalmente terminado y listo para imprimar, pintar o revestir (sin incluir en este precio el aislamiento a colocar entre paneles).
Incluye: Replanteo y trazado en el forjado inferior y en el superior de la perfilería. Colocación de banda de estanqueidad y canales inferiores, sobre solado terminado o base de asiento. Colocación de banda de estanqueidad y canales superiores, bajo forjados. Colocación y fijación de los montantes sobre los elementos horizontales. Colocación de las placas mediante fijaciones mecánicas. Replanteo de las cajas para alojamiento de mecanismos eléctricos y de paso de instalaciones, y posterior perforación de las placas. Tratamiento de las juntas entre placas. Recibido de las cajas para alojamiento de mecanismos eléctricos y de paso de instalaciones.
Medición a cinta corrida, incluida parte proporcional de encuentros y puntos singulares.

| Código | Ud | Descripción | Rendimiento | Precio | Importe |
|---|---|---|---|---|---|
| mt12pik015 | kg | Pasta de agarre Perlfix "KNAUF" o equivalente, según UNE-EN 14496. (material; 15/01/2015) | 0.15 | 0.301 | 0.05 |
| mt12pfk020d | m | Canal 70/30 "KNAUF" o equivalente de acero galvanizado, según UNE-EN 14195. (material; 15/01/2015) | 0.7 | 0.75 | 0.53 |
| mt12pfk010d | m | Montante 70/40 "KNAUF" o equivalente de acero galvanizado, según UNE-EN 14195. (material; 15/01/2015) | 2 | 2.9 | 5.80 |
| mt12pck020b | m | Banda acústica de dilatación "KNAUF" o equivalente de 50 mm de anchura. (material; 15/01/2015) | 1.2 | 0.146 | 0.18 |
| mt12ppk010b | m² | Placa de yeso laminado A / UNE-EN 520 - 1200 / longitud / 15 / borde afinado, Standard "KNAUF" o equivalente. (material; 15/01/2015) | 1.05 | 5 | 5.25 |
| mt12ppk010b | m² | Placa de yeso laminado A / UNE-EN 520 - 1200 / longitud / 15 / borde afinado, Standard "KNAUF" o equivalente. | 1.05 | 5 | 5.25 |
| mt12ptk010cd | Ud | Tornillo autoperforante TN "KNAUF" o equivalente 3,5x25. (material; 15/01/2015) | 6 | 0.005 | 0.03 |
| mt12ptk010cf | Ud | Tornillo autoperforante TN "KNAUF" 3,5x35 o equivalente. (material; 15/01/2015) | 14 | 0.006 | 0.08 |
| mt12psg220 | Ud | Fijación compuesta por taco y tornillo 5x27. (material; 15/01/2015) | 1.6 | 0.029 | 0.05 |
| mt12pik010b | kg | Pasta de juntas Jointfiller F-1 GLS "KNAUF" o equivalente, según UNE-EN 13963. (material; 15/01/2015) | 0.4 | 0.758 | 0.30 |
| mt12pck010a | m | Cinta de juntas "KNAUF" o equivalente de 50 mm de anchura. (material; 15/01/2015) | 1.6 | 0.018 | 0.03 |
| mo049 | h | Oficial 1ª montador de prefabricados interiores. (mano de obra; 04/11/2014) | 0.15 | 16.43 | 2.46 |
| mo092 | h | Ayudante montador de prefabricados interiores. (mano de obra; 04/11/2014) | 0.05 | 14.64 | 0.73 |
| % | % | Costes Directos Complementarios | 2 % | 20.74 | 0.41 |
|  |  | Total |  |  | 21.15 |

| Medición | Uds. | Largo | Alto | Parcial |
|---|---|---|---|---|
| FACHADAS PB |  |  |  |  |
| SECTOR 1 |  |  |  |  |
|  | 1 | 226.000 | 3.700 | 836.200 |
|  | 1 | 28.000 | 1.000 | 28.000 |
| SECTOR 2 | 1 | 270.000 | 3.700 | 999.000 |
|  | 1 | 70.000 | 1.000 | 70.000 |
|  | 1 | 15.000 | 1.000 | 15.000 |
| SECTOR 3 | 1 | 243.000 | 3.700 | 899.100 |
|  | 1 | 85.000 | 1.000 | 85.000 |
| FACHADAS P1 Y LUCERNARIOS |  |  |  |  |
| SECTOR 2 Y 3 | 1 | 285.000 | 3.700 | 1054.500 |
| sobre-elevación comedor | 1 | 85.000 | 1.500 | 127.500 |
|  | 1 | 5.000 | 1.000 | 5.000 |
| A DEDUCIR: |  |  |  |  |
| TRASDOSADO FACHADAS ZONAS HÚMEDAS |  |  |  |  |
| SECTOR 1 | -5 | 2.750 | 3.700 | -50.875 |
| SECTOR 3 PB | -3 | 2.000 | 3.700 | -22.200 |
| P1 | -1 | 2.500 | 3.700 | -9.250 |
| Total |  |  |  | 4036.975 |

**pp-trasdosado-Hidr-FFW015** m² Trasdosado autoportante libre sobre cerramiento, W 626 "KNAUF" o equivalente, realizado con dos placas de yeso laminado - /15 Standard (A) + 15 impregnada (H)/, anclada a los forjados mediante estructura formada por canales y montantes; 100 mm de espesor total, separación entre montantes 600 mm. (27/01/2015)
82.325 m² × 24.75 (25.49 con costes indirectos) = 2098.46
Suministro y montaje de trasdosado autoportante libre sobre cerramiento, W 626 "KNAUF" o equivalente, de 100 mm de espesor total, compuesto por placa de yeso laminado tipo Standard (A) de 15 mm de espesor, formando sándwich con una placa tipo impregnada (Hidrófuga) de 15 mm de espesor, atornilladas directamente a una estructura autoportante de acero galvanizado formada por canales horizontales, sólidamente fijados al suelo y al techo y montantes verticales de 70 mm y 0,6 mm de espesor con una modulación de 600 mm y con disposición normal "N", montados sobre canales junto al cerramiento vertical. Incluso p/p de replanteo de la perfilería, zonas de paso y huecos; colocación en todo su perímetro de cintas o bandas estancas, en la superficie de apoyo o contacto de la perfilería con los paramentos; anclajes de canales y montantes metálicos; corte y fijación de las placas mediante tornillería; tratamiento de las zonas de paso y huecos; ejecución de ángulos; tratamiento de juntas mediante pasta y cinta de juntas; recibido de las cajas para alojamiento de mecanismos eléctricos y de paso de instalaciones, previo replanteo de su ubicación en las placas y perforación de las mismas, y limpieza final. Totalmente terminado y listo para imprimar, pintar o revestir (sin incluir en este precio el aislamiento a colocar entre paneles).
Incluye: Replanteo y trazado en el forjado inferior y en el superior de la perfilería. Colocación de banda de estanqueidad y canales inferiores, sobre solado terminado o base de asiento. Colocación de banda de estanqueidad y canales superiores, bajo forjados. Colocación y fijación de los montantes sobre los elementos horizontales. Colocación de las placas mediante fijaciones mecánicas. Replanteo de las cajas para alojamiento de mecanismos eléctricos y de paso de instalaciones, y posterior perforación de las placas. Tratamiento de las juntas entre placas. Recibido de las cajas para alojamiento de mecanismos eléctricos y de paso de instalaciones.
Medición a cinta corrida, incluida parte proporcional de encuentros y puntos singulares.

| Código | Ud | Descripción | Rendimiento | Precio | Importe |
|---|---|---|---|---|---|
| mt12pik015 | kg | Pasta de agarre Perlfix "KNAUF" o equivalente, según UNE-EN 14496. | 0.15 | 0.301 | 0.05 |
| mt12pfk020d | m | Canal 70/30 "KNAUF" o equivalente de acero galvanizado, según UNE-EN 14195. | 0.7 | 0.75 | 0.53 |
| mt12pfk010d | m | Montante 70/40 "KNAUF" o equivalente de acero galvanizado, según UNE-EN 14195. | 2 | 2.9 | 5.80 |
| mt12pck020b | m | Banda acústica de dilatación "KNAUF" o equivalente de 50 mm de anchura. | 1.2 | 0.146 | 0.18 |
| mt12ppk010b | m² | Placa de yeso laminado A / UNE-EN 520 - 1200 / longitud / 15 / borde afinado, Standard "KNAUF" o equivalente. | 1.05 | 5 | 5.25 |
| mt12ppk010k | m² | Placa de yeso laminado H / UNE-EN 520 - 1200 / longitud / 15 / borde afinado, impregnada (hdrófuga) "KNAUF" o equivalente. (material; 27/01/2015) | 1.05 | 7.17 | 7.53 |
| mt12ptk010cd | Ud | Tornillo autoperforante TN "KNAUF" o equivalente 3,5x25. | 6 | 0.005 | 0.03 |
| mt12ptk010cf | Ud | Tornillo autoperforante TN "KNAUF" 3,5x35 o equivalente. | 14 | 0.006 | 0.08 |
| mt12psg220 | Ud | Fijación compuesta por taco y tornillo 5x27. | 1.6 | 0.029 | 0.05 |
| mt12pik010b | kg | Pasta de juntas Jointfiller F-1 GLS "KNAUF" o equivalente, según UNE-EN 13963. | 0.4 | 0.758 | 0.30 |
| mt12pck010a | m | Cinta de juntas "KNAUF" o equivalente de 50 mm de anchura. | 1.6 | 0.018 | 0.03 |
| mo049 | h | Oficial 1ª montador de prefabricados interiores. | 0.21 | 16.43 | 3.45 |
| mo092 | h | Ayudante montador de prefabricados interiores. | 0.067 | 14.64 | 0.98 |
| % | % | Costes Directos Complementarios | 2 % | 24.26 | 0.49 |
|  |  | Total |  |  | 24.75 |

| Medición | Uds. | Largo | Alto | Parcial |
|---|---|---|---|---|
| TRASDOSADO FACHADAS ZONAS HÚMEDAS |  |  |  |  |
| SECTOR 1 | 5 | 2.750 | 3.700 | 50.875 |
| SECTOR 3 PB | 3 | 2.000 | 3.700 | 22.200 |
| P1 | 1 | 2.500 | 3.700 | 9.250 |
| Total |  |  |  | 82.325 |

**pp-divisorias-PSY010** m² Tabique múltiple (15+15+70+15+15)/600 (70) (4 normal) con placas de yeso laminado, sobre banda acústica, formado por una estructura simple, con disposición normal "N" de los montantes; 130 mm de espesor total. (15/01/2015)
3638.025 m² × 33.92 (34.94 con costes indirectos) = 127112.59
Suministro y montaje de tabique múltiple autoportante, de 130 mm de espesor total, sobre banda acústica colocada en la base del tabique, formado por una estructura simple de perfiles de chapa de acero galvanizado de 70 mm de ancho, a base de montantes (elementos verticales) separados 600 mm entre ellos, con disposición normal "N" y canales (elementos horizontales) a cada lado del cual se atornillan cuatro placas en total (dos placas tipo normal en cada cara, de 15 mm de espesor cada placa). Incluso p/p de replanteo de la perfilería, zonas de paso y huecos; colocación en todo su perímetro de cintas o bandas estancas, en la superficie de apoyo o contacto de la perfilería con los paramentos; anclajes de canales y montantes metálicos; corte y fijación de las placas mediante tornillería; tratamiento de las zonas de paso y huecos; ejecución de ángulos; tratamiento de juntas mediante pasta y cinta de juntas; recibido de las cajas para alojamiento de mecanismos eléctricos y de paso de instalaciones, previo replanteo de su ubicación en las placas y perforación de las mismas, y limpieza final. Totalmente terminado y listo para imprimar, pintar o revestir (sin incluir en este precio el aislamiento a colocar entre montantes).
Incluye: Replanteo y trazado en el forjado inferior y en el superior de los tabiques a realizar. Colocación de banda de estanqueidad y canales inferiores, sobre solado terminado o base de asiento. Colocación de banda de estanqueidad y canales superiores, bajo forjados. Colocación y fijación de los montantes sobre los elementos horizontales. Colocación de las placas para el cierre de una de las caras del tabique, mediante fijaciones mecánicas. Cierre de la segunda cara con placas, mediante fijaciones mecánicas. Replanteo de las cajas para alojamiento de mecanismos eléctricos y de paso de instalaciones, y posterior perforación de las placas. Tratamiento de las juntas entre placas. Recibido de las cajas para alojamiento de mecanismos eléctricos y de paso de instalaciones. Incluida parte proporcional de encuentros y puntos singulares.

| Código | Ud | Descripción | Rendimiento | Precio | Importe |
|---|---|---|---|---|---|
| mt12psg041c | m | Banda acústica de dilatación de 70 mm de anchura. (material; 15/01/2015) | 1.2 | 0.211 | 0.25 |
| mt12psg070d | m | Canal raíl de perfil galvanizado para entramados de fijación de placas de yeso de ancho 70 mm, según UNE-EN 14195. (material; 15/01/2015) | 0.7 | 0.699 | 0.49 |
| mt12psg060d | m | Montante de perfil galvanizado de ancho 70 mm, según UNE-EN 14195. (material; 15/01/2015) | 2 | 2.994 | 5.99 |
| mt12ppk010b | m² | Placa de yeso laminado A / UNE-EN 520 - 1200 / longitud / 15 / borde afinado, Standard "KNAUF" o equivalente. | 4.2 | 5 | 21.00 |
| mt12psg081b | Ud | Tornillo autoperforante 3,5x25 mm. (material; 15/01/2015) | 13 | 0.005 | 0.07 |
| mt12psg081c | Ud | Tornillo autoperforante 3,5x35 mm. (material; 15/01/2015) | 29 | 0.005 | 0.15 |
| mt12psg220 | Ud | Fijación compuesta por taco y tornillo 5x27. | 1.6 | 0.029 | 0.05 |
| mt12psg035a | kg | Pasta de agarre, según UNE-EN 14496. (material; 04/11/2014) | 0.2 | 0.52 | 0.10 |
| mt12psg030a | kg | Pasta para juntas, según UNE-EN 13963. (material; 04/11/2014) | 1 | 1.13 | 1.13 |
| mt12psg040a | m | Cinta de juntas. (material; 04/11/2014) | 3.2 | 0.03 | 0.10 |
| mo049 | h | Oficial 1ª montador de prefabricados interiores. | 0.15 | 16.43 | 2.46 |
| mo092 | h | Ayudante montador de prefabricados interiores. | 0.1 | 14.64 | 1.46 |
| % | % | Costes Directos Complementarios | 2 % | 33.25 | 0.67 |
|  |  | Total |  |  | 33.92 |

| Medición | Uds. | Largo | Alto | Parcial |
|---|---|---|---|---|
| DIVISORIAS INTERIORES |  |  |  |  |
| SECTOR 1 | 1 | 255.000 | 3.700 | 943.500 |
| SECTOR 2 | 1 | 185.000 | 3.700 | 684.500 |
| SECTOR 3 |  |  |  |  |
| PB | 1 | 440.000 | 3.700 | 1628.000 |
| P1 | 1 | 251.000 | 3.700 | 928.700 |
| A DEDUCIR: |  |  |  |  |
| DIVISORIAS INTERIORES ZONAS HÚMEDAS UNA CARA |  |  |  |  |
| SECTOR 1 | -5 | 12.500 | 3.700 | -231.250 |
|  | -1 | 10.600 | 3.700 | -39.220 |
| SECTOR 2 | -1 | 8.500 | 3.700 | -31.450 |
| SECTOR 3 |  |  |  |  |
| PB | -1 | 10.800 | 3.700 | -39.960 |
|  | -2 | 7.000 | 3.700 | -51.800 |
| P1 | -1 | 9.100 | 3.700 | -33.670 |
|  | -1 | 8.500 | 3.700 | -31.450 |
|  | -1 | 9.500 | 3.700 | -35.150 |
|  | -1 | 9.600 | 3.700 | -35.520 |
| DIVISORIAS INTERIORES ZONAS HÚMEDAS DOS CARAS |  |  |  |  |
| SECTOR 1 | -1 | 1.400 | 3.700 | -5.180 |
| SECTOR 3 | -1 | 3.250 | 3.700 | -12.025 |
| Total |  |  |  | 3638.025 |

**pp-div-1hidr-PSY010c** m² Tabique múltiple (15+15+70+15+15)/600 (70) (1 normal + 1 normal + 1 normal + 1 hidrofugado) con placas de yeso laminado, sobre banda acústica, formado por una estructura simple, con disposición normal "N" de los montantes; 130 mm de espesor total. (26/01/2015)
529.47 m² × 36.17 (37.26 con costes indirectos) = 19728.05
Suministro y montaje de tabique múltiple autoportante, de 130 mm de espesor total, sobre banda acústica colocada en la base del tabique, formado por una estructura simple de perfiles de chapa de acero galvanizado de 70 mm de ancho, a base de montantes (elementos verticales) separados 600 mm entre ellos, con disposición normal "N" y canales (elementos horizontales) a cada lado del cual se atornillan cuatro placas en total (una placa tipo normal y una placa tipo normal en una cara y una placa tipo normal y una placa tipo hidrofugado en la otra cara, todas de 15 mm de espesor). Incluso p/p de replanteo de la perfilería, zonas de paso y huecos; colocación en todo su perímetro de cintas o bandas estancas, en la superficie de apoyo o contacto de la perfilería con los paramentos; anclajes de canales y montantes metálicos; corte y fijación de las placas mediante tornillería; tratamiento de las zonas de paso y huecos; ejecución de ángulos; tratamiento de juntas mediante pasta y cinta de juntas; recibido de las cajas para alojamiento de mecanismos eléctricos y de paso de instalaciones, previo replanteo de su ubicación en las placas y perforación de las mismas, y limpieza final. Totalmente terminado y listo para imprimar, pintar o revestir (sin incluir en este precio el aislamiento a colocar entre montantes).
Incluye: Replanteo y trazado en el forjado inferior y en el superior de los tabiques a realizar. Colocación de banda de estanqueidad y canales inferiores, sobre solado terminado o base de asiento. Colocación de banda de estanqueidad y canales superiores, bajo forjados. Colocación y fijación de los montantes sobre los elementos horizontales. Colocación de las placas para el cierre de una de las caras del tabique, mediante fijaciones mecánicas. Cierre de la segunda cara con placas, mediante fijaciones mecánicas. Replanteo de las cajas para alojamiento de mecanismos eléctricos y de paso de instalaciones, y posterior perforación de las placas. Tratamiento de las juntas entre placas. Recibido de las cajas para alojamiento de mecanismos eléctricos y de paso de instalaciones.
Medición a cinta corrida, incluida parte proporcional de encuentros y puntos singulares.

| Código | Ud | Descripción | Rendimiento | Precio | Importe |
|---|---|---|---|---|---|
| mt12psg041c | m | Banda acústica de dilatación de 70 mm de anchura. | 1.2 | 0.211 | 0.25 |
| mt12psg070d | m | Canal raíl de perfil galvanizado para entramados de fijación de placas de yeso de ancho 70 mm, según UNE-EN 14195. | 0.7 | 0.699 | 0.49 |
| mt12psg060d | m | Montante de perfil galvanizado de ancho 70 mm, según UNE-EN 14195. | 2 | 2.994 | 5.99 |
| mt12ppk010b | m² | Placa de yeso laminado A / UNE-EN 520 - 1200 / longitud / 15 / borde afinado, Standard "KNAUF" o equivalente. | 1.05 | 5 | 5.25 |
| mt12ppk010b | m² | Placa de yeso laminado A / UNE-EN 520 - 1200 / longitud / 15 / borde afinado, Standard "KNAUF" o equivalente. | 1.05 | 5 | 5.25 |
| mt12ppk010b | m² | Placa de yeso laminado A / UNE-EN 520 - 1200 / longitud / 15 / borde afinado, Standard "KNAUF" o equivalente. | 1.05 | 5 | 5.25 |
| mt12psg010q | m² | Placa de yeso laminado H / UNE-EN 520 - 1200 / longitud / 15 / borde afinado, con alma de yeso hidrofugado, para zonas húmedas. (material; 26/01/2015) | 1.05 | 7.1 | 7.46 |
| mt12psg081b | Ud | Tornillo autoperforante 3,5x25 mm. | 13 | 0.005 | 0.07 |
| mt12psg081c | Ud | Tornillo autoperforante 3,5x35 mm. | 29 | 0.005 | 0.15 |
| mt12psg220 | Ud | Fijación compuesta por taco y tornillo 5x27. | 1.6 | 0.029 | 0.05 |
| mt12psg035a | kg | Pasta de agarre, según UNE-EN 14496. | 0.2 | 0.52 | 0.10 |
| mt12psg030a | kg | Pasta para juntas, según UNE-EN 13963. | 1 | 1.13 | 1.13 |
| mt12psg040a | m | Cinta de juntas. | 3.2 | 0.03 | 0.10 |
| mo049 | h | Oficial 1ª montador de prefabricados interiores. | 0.15 | 16.43 | 2.46 |
| mo092 | h | Ayudante montador de prefabricados interiores. | 0.1 | 14.64 | 1.46 |
| % | % | Costes Directos Complementarios | 2 % | 35.46 | 0.71 |
|  |  | Total |  |  | 36.17 |

| Medición | Uds. | Largo | Alto | Parcial |
|---|---|---|---|---|
| DIVISORIAS INTERIORES ZONAS HÚMEDAS UNA CARA |  |  |  |  |
| SECTOR 1 | 5 | 12.500 | 3.700 | 231.250 |
|  | 1 | 10.600 | 3.700 | 39.220 |
| SECTOR 2 | 1 | 8.500 | 3.700 | 31.450 |
| SECTOR 3 |  |  |  |  |
| PB | 1 | 10.800 | 3.700 | 39.960 |
|  | 2 | 7.000 | 3.700 | 51.800 |
| P1 | 1 | 9.100 | 3.700 | 33.670 |
|  | 1 | 8.500 | 3.700 | 31.450 |
|  | 1 | 9.500 | 3.700 | 35.150 |
|  | 1 | 9.600 | 3.700 | 35.520 |
| Total |  |  |  | 529.47 |

**pp-div-2hidr-PSY010b** m² Tabique múltiple (15+15+70+15+15)/600 (70) (1 hidrofugado + 1 normal + 1 normal + 1 hidrofugado) con placas de yeso laminado, sobre banda acústica, formado por una estructura simple, con disposición normal "N" de los montantes; 130 mm de espesor total. (26/01/2015)
17.205 m² × 38.42 (39.57 con costes indirectos) = 680.80
Suministro y montaje de tabique múltiple autoportante, de 130 mm de espesor total, sobre banda acústica colocada en la base del tabique, formado por una estructura simple de perfiles de chapa de acero galvanizado de 70 mm de ancho, a base de montantes (elementos verticales) separados 600 mm entre ellos, con disposición normal "N" y canales (elementos horizontales) a cada lado del cual se atornillan cuatro placas en total (una placa tipo hidrofugado y una placa tipo normal en una cara y una placa tipo normal y una placa tipo hidrofugado en la otra cara, todas de 15 mm de espesor). Incluso p/p de replanteo de la perfilería, zonas de paso y huecos; colocación en todo su perímetro de cintas o bandas estancas, en la superficie de apoyo o contacto de la perfilería con los paramentos; anclajes de canales y montantes metálicos; corte y fijación de las placas mediante tornillería; tratamiento de las zonas de paso y huecos; ejecución de ángulos; tratamiento de juntas mediante pasta y cinta de juntas; recibido de las cajas para alojamiento de mecanismos eléctricos y de paso de instalaciones, previo replanteo de su ubicación en las placas y perforación de las mismas, y limpieza final. Totalmente terminado y listo para imprimar, pintar o revestir (sin incluir en este precio el aislamiento a colocar entre montantes).
Incluye: Replanteo y trazado en el forjado inferior y en el superior de los tabiques a realizar. Colocación de banda de estanqueidad y canales inferiores, sobre solado terminado o base de asiento. Colocación de banda de estanqueidad y canales superiores, bajo forjados. Colocación y fijación de los montantes sobre los elementos horizontales. Colocación de las placas para el cierre de una de las caras del tabique, mediante fijaciones mecánicas. Cierre de la segunda cara con placas, mediante fijaciones mecánicas. Replanteo de las cajas para alojamiento de mecanismos eléctricos y de paso de instalaciones, y posterior perforación de las placas. Tratamiento de las juntas entre placas. Recibido de las cajas para alojamiento de mecanismos eléctricos y de paso de instalaciones.
Medición a cinta corrida, incluida parte proporcional de encuentros y puntos singulares.

| Código | Ud | Descripción | Rendimiento | Precio | Importe |
|---|---|---|---|---|---|
| mt12psg041c | m | Banda acústica de dilatación de 70 mm de anchura. | 1.2 | 0.211 | 0.25 |
| mt12psg070d | m | Canal raíl de perfil galvanizado para entramados de fijación de placas de yeso de ancho 70 mm, según UNE-EN 14195. | 0.7 | 0.699 | 0.49 |
| mt12psg060d | m | Montante de perfil galvanizado de ancho 70 mm, según UNE-EN 14195. | 2 | 2.994 | 5.99 |
| mt12ppk010b | m² | Placa de yeso laminado A / UNE-EN 520 - 1200 / longitud / 15 / borde afinado, Standard "KNAUF" o equivalente. | 1.05 | 5 | 5.25 |
| mt12psg010q | m² | Placa de yeso laminado H / UNE-EN 520 - 1200 / longitud / 15 / borde afinado, con alma de yeso hidrofugado, para zonas húmedas. | 1.05 | 7.1 | 7.46 |
| mt12ppk010b | m² | Placa de yeso laminado A / UNE-EN 520 - 1200 / longitud / 15 / borde afinado, Standard "KNAUF" o equivalente. | 1.05 | 5 | 5.25 |
| mt12psg010q | m² | Placa de yeso laminado H / UNE-EN 520 - 1200 / longitud / 15 / borde afinado, con alma de yeso hidrofugado, para zonas húmedas. | 1.05 | 7.1 | 7.46 |
| mt12psg081b | Ud | Tornillo autoperforante 3,5x25 mm. | 13 | 0.005 | 0.07 |
| mt12psg081c | Ud | Tornillo autoperforante 3,5x35 mm. | 29 | 0.005 | 0.15 |
| mt12psg220 | Ud | Fijación compuesta por taco y tornillo 5x27. | 1.6 | 0.029 | 0.05 |
| mt12psg035a | kg | Pasta de agarre, según UNE-EN 14496. | 0.2 | 0.52 | 0.10 |
| mt12psg030a | kg | Pasta para juntas, según UNE-EN 13963. | 1 | 1.13 | 1.13 |
| mt12psg040a | m | Cinta de juntas. | 3.2 | 0.03 | 0.10 |
| mo049 | h | Oficial 1ª montador de prefabricados interiores. | 0.15 | 16.43 | 2.46 |
| mo092 | h | Ayudante montador de prefabricados interiores. | 0.1 | 14.64 | 1.46 |
| % | % | Costes Directos Complementarios | 2 % | 37.67 | 0.75 |
|  |  | Total |  |  | 38.42 |

| Medición | Uds. | Largo | Alto | Parcial |
|---|---|---|---|---|
| DIVISORIAS INTERIORES ZONAS HÚMEDAS DOS CARAS |  |  |  |  |
| SECTOR 1 | 1 | 1.400 | 3.700 | 5.180 |
| SECTOR 3 | 1 | 3.250 | 3.700 | 12.025 |
| Total |  |  |  | 17.205 |

**pp-trasd-directo-omega-FFW010** m² Trasdosado directo sobre cerramiento, W 622 "KNAUF" oo equivalente realizado con dos placas de yeso laminado - /15 Standard (A) + 15 Standard (A)/, ancladas al paramento vertical mediante perfilería tipo Omega; 45 mm de espesor total, separación entre maestras 600 mm. (27/01/2015)
591.535 m² × 18.74 (19.3 con costes indirectos) = 11416.63
Suministro y montaje de trasdosado directo sobre cerramiento, W 622 "KNAUF" o equivalente, de 45 mm de espesor total, compuesto por placa de yeso laminado tipo Standard (A) de 15 mm de espesor, formando sándwich con una placa tipo Standard (A) de 15 mm de espesor, atornilladas directamente a una perfilería tipo Omega de acero galvanizado de 90x50 y 0,55 mm de espesor, previamente anclada al cerramiento vertical cada 600 mm, con tornillos de acero. Incluso p/p de replanteo y trazado en forjados y paramentos de la ubicación de la perfilería, zonas de paso y huecos; colocación, anclaje al paramento soporte y nivelación de la perfilería auxiliar; corte y fijación de las placas mediante tornillería; tratamiento de las zonas de paso y huecos; ejecución de ángulos; tratamiento de juntas mediante pasta y cinta de juntas; recibido de las cajas para alojamiento de mecanismos eléctricos y de paso de instalaciones, previo replanteo de su ubicación en las placas y perforación de las mismas, y limpieza final. Totalmente terminado y listo para imprimar, pintar o revestir (sin incluir en este precio el aislamiento a colocar entre el panel y el paramento).
Incluye: Replanteo y trazado en el forjado inferior y en el superior de la perfilería. Replanteo sobre el paramento de las maestras. Colocación y anclaje al paramento soporte de la perfilería auxiliar. Colocación de las placas mediante fijaciones mecánicas. Replanteo de las cajas para alojamiento de mecanismos eléctricos y de paso de instalaciones, y posterior perforación de las placas. Tratamiento de las juntas entre placas. Recibido de las cajas para alojamiento de mecanismos eléctricos y de paso de instalaciones.
Incluida parte proporcional de encuentros y puntos singulares.

| Código | Ud | Descripción | Rendimiento | Precio | Importe |
|---|---|---|---|---|---|
| mt12pik015 | kg | Pasta de agarre Perlfix "KNAUF" o equivalente, según UNE-EN 14496. | 0.1 | 0.301 | 0.03 |
| mt12pfk011d | m | Maestra Omega "KNAUF" o equivalente 90x15x50 mm, de chapa de acero galvanizado. (material; 27/01/2015) | 2 | 2.02 | 4.04 |
| mt12ppk010b | m² | Placa de yeso laminado A / UNE-EN 520 - 1200 / longitud / 15 / borde afinado, Standard "KNAUF" o equivalente. | 1.05 | 5 | 5.25 |
| mt12ppk010b | m² | Placa de yeso laminado A / UNE-EN 520 - 1200 / longitud / 15 / borde afinado, Standard "KNAUF" o equivalente. | 1.05 | 5 | 5.25 |
| mt12ptk010cd | Ud | Tornillo autoperforante TN "KNAUF" o equivalente 3,5x25. | 6 | 0.005 | 0.03 |
| mt12ptk010cf | Ud | Tornillo autoperforante TN "KNAUF" 3,5x35 o equivalente. | 14 | 0.006 | 0.08 |
| mt12pik010b | kg | Pasta de juntas Jointfiller F-1 GLS "KNAUF" o equivalente, según UNE-EN 13963. | 0.3 | 0.758 | 0.23 |
| mt12pck010a | m | Cinta de juntas "KNAUF" o equivalente de 50 mm de anchura. | 1.6 | 0.018 | 0.03 |
| mo049 | h | Oficial 1ª montador de prefabricados interiores. | 0.12 | 16.43 | 1.97 |
| mo092 | h | Ayudante montador de prefabricados interiores. | 0.1 | 14.64 | 1.46 |
| % | % | Costes Directos Complementarios | 2 % | 18.37 | 0.37 |
|  |  | Total |  |  | 18.74 |

| Medición | Uds. | Largo | Alto | Parcial |
|---|---|---|---|---|
| TRASDOSADO ESCALERAS |  |  |  |  |
|  | 3 | 22.150 | 8.300 | 551.535 |
|  | 1 | 16.000 | 2.500 | 40.000 |
| Total |  |  |  | 591.535 |

**pp-trasd-directo-placa-FFW010b** m² Trasdosado directo sobre cerramiento, W 611 "KNAUF" realizado con placa de yeso laminado - /15 Standard (A)/, recibida con pasta de agarre sobre el paramento vertical; 30 mm de espesor total. (27/01/2015)
30.314 m² × 9.85 (10.15 con costes indirectos) = 307.69
Suministro y montaje de trasdosado directo sobre cerramiento, W 611 "KNAUF", de 30 mm de espesor total, compuesto por placa de yeso laminado tipo Standard (A) de 15 mm de espesor, recibida directamente sobre el cerramiento vertical con pasta de agarre Perlfix. Incluso p/p de replanteo de la línea de paramento acabado, de las zonas de paso y de los huecos; colocación sucesiva, para cada placa, de las pelladas de pasta de agarre en el paramento soporte; corte de las placas, colocación de calzos en la zona inferior y colocación individual de las placas mediante presión sobre las pelladas; formación de juntas de dilatación; tratamiento de las zonas de paso y huecos; ejecución de ángulos; tratamiento de juntas mediante pasta y cinta de juntas; recibido de las cajas para alojamiento de mecanismos eléctricos y de paso de instalaciones, previo replanteo de su ubicación en las placas y perforación de las mismas, y limpieza final. Totalmente terminado y listo para imprimar, pintar o revestir.
Incluye: Replanteo y trazado en el forjado inferior y en el superior de la línea de paramento acabado. Colocación sucesiva en el paramento de las pelladas de pasta de agarre correspondientes a cada una de las placas. Colocación sucesiva e independiente de cada una de las placas mediante pañeado. Replanteo de las cajas para alojamiento de mecanismos eléctricos y de paso de instalaciones, y posterior perforación de las placas. Tratamiento de las juntas entre placas. Recibido de las cajas para alojamiento de mecanismos eléctricos y de paso de instalaciones.
Criterio de medición de proyecto: Superficie medida según documentación gráfica de Proyecto, sin duplicar esquinas ni encuentros, siguiendo los criterios de medición expuestos en la norma UNE 92305: para huecos de superficie mayor o igual a 5 m² e inferior o igual a 8 m², se deducirá la mitad del hueco y para huecos de superficie mayor a 8 m², se deducirá todo el hueco.
Criterio de medición de obra: Se medirá la superficie realmente ejecutada según especificaciones de Proyecto, sin duplicar esquinas ni encuentros, siguiendo los criterios de medición expuestos en la norma UNE 92305: para huecos de superficie mayor o igual a 5 m² e inferior o igual a 8 m², se deducirá la mitad del hueco y para huecos de superficie mayor a 8 m², se deducirá todo el hueco.

| Código | Ud | Descripción | Rendimiento | Precio | Importe |
|---|---|---|---|---|---|
| mt12pik015 | kg | Pasta de agarre Perlfix "KNAUF" o equivalente, según UNE-EN 14496. | 3.5 | 0.301 | 1.05 |
| mt12ppk010b | m² | Placa de yeso laminado A / UNE-EN 520 - 1200 / longitud / 15 / borde afinado, Standard "KNAUF" o equivalente. | 1.05 | 5 | 5.25 |
| mt12pik010b | kg | Pasta de juntas Jointfiller F-1 GLS "KNAUF" o equivalente, según UNE-EN 13963. | 0.3 | 0.758 | 0.23 |
| mt12pck010a | m | Cinta de juntas "KNAUF" o equivalente de 50 mm de anchura. | 1.6 | 0.018 | 0.03 |
| mo049 | h | Oficial 1ª montador de prefabricados interiores. | 0.1 | 16.43 | 1.64 |
| mo092 | h | Ayudante montador de prefabricados interiores. | 0.1 | 14.64 | 1.46 |
| % | % | Costes Directos Complementarios | 2 % | 9.66 | 0.19 |
|  |  | Total |  |  | 9.85 |

| Medición | Uds. | Largo | Alto | Parcial |
|---|---|---|---|---|
| Bajo ventanas hasta rodapié |  |  |  |  |
| V11 | 5 | 7.400 | 0.200 | 7.400 |
| V12 | 5 | 6.550 | 0.200 | 6.550 |
| V16+E1 | 1 | 5.300 | 0.200 | 1.060 |
| V13 | 2 | 3.700 | 0.200 | 1.480 |
| V15 | 1 | 3.300 | 0.200 | 0.660 |
| V17 | 8 | 2.950 | 0.200 | 4.720 |
| V20 | 2 | 2.950 | 0.200 | 1.180 |
| V21 | 2 | 1.370 | 0.200 | 0.548 |
| V22+E1 | 2 | 0.850 | 0.200 | 0.340 |
| V23+E5 | 1 | 1.620 | 0.200 | 0.324 |
| V24+E4 | 3 | 1.200 | 0.200 | 0.720 |
| V25+E3 | 1 | 1.150 | 0.200 | 0.230 |
| V27+E1 | 2 | 1.000 | 0.200 | 0.400 |
| V33+E1 | 2 | 0.950 | 0.200 | 0.380 |
| V34+E2 | 3 | 1.300 | 0.200 | 0.780 |
| V35+E2 | 1 | 1.950 | 0.200 | 0.390 |
| V36 | 2 | 3.400 | 0.200 | 1.360 |
| V37 | 1 | 3.400 | 0.200 | 0.680 |
| V2 | 1 | 3.300 | 0.200 | 0.660 |
| V5 | 1 | 2.260 | 0.200 | 0.452 |
| Total |  |  |  | 30.314 |

**NAO030** m² Aislamiento entre montantes en trasdosado autoportante de placas (no incluidas en este precio), formado por panel de lana mineral natural (LMN), no revestido, suministrado en rollos, Ultracoustic R "KNAUF INSULATION", de 70 mm de espesor. (15/01/2015)
8304 m² × 5.59 (5.76 con costes indirectos) = 47831.04
Suministro y colocación de aislamiento entre los montantes de la estructura portante del trasdosado autoportante de placas (no incluido en este precio), formado por panel de lana mineral natural (LMN), no revestido, suministrado en rollos, Ultracoustic R "KNAUF INSULATION", o equivalente, de 70 mm de espesor, según UNE-EN 13162, resistencia térmica 1,85 m²K/W, conductividad térmica 0,037 W/(mK). Incluso p/p de cortes, fijaciones y limpieza.
Incluye: Corte y preparación del aislamiento. Colocación del aislamiento entre los montantes.
Medición a cinta corrida, incluida parte proporcional de encuentros y puntos singulares.

| Código | Ud | Descripción | Rendimiento | Precio | Importe |
|---|---|---|---|---|---|
| mt16lki020cea | m² | Panel de lana mineral natural (LMN), no revestido, suministrado en rollos, Ultracoustic R "KNAUF INSULATION" o equivalente, de 70 mm de espesor, según UNE-EN 13162, resistencia térmica 1,85 m²K/W, conductividad térmica 0,037 W/(mK), Euroclase A1 de reacción al fuego, con código de designación MW-EN 13162-T2-AFr5, de aplicación como aislante térmico y acústico en tabiques y trasdosados de yeso laminado, cerramientos verticales y particiones de fábrica. (material; 15/01/2015) | 1.05 | 4.5 | 4.73 |
| mo050 | h | Ayudante montador instalaciones | 0.027 | 13.98 | 0.38 |
| mo093 | h | Ayudante electricista. | 0.027 | 13.75 | 0.37 |
| % | % | Costes Directos Complementarios | 2 % | 5.48 | 0.11 |
|  |  | Total |  |  | 5.59 |

| Medición | Uds. | Largo | Alto | Parcial |
|---|---|---|---|---|
| FACHADAS PB |  |  |  |  |
| SECTOR 1 |  |  |  |  |
|  | 1 | 226.000 | 3.700 | 836.200 |
|  | 1 | 28.000 | 1.000 | 28.000 |
| SECTOR 2 | 1 | 270.000 | 3.700 | 999.000 |
|  | 1 | 70.000 | 1.000 | 70.000 |
|  | 1 | 15.000 | 1.000 | 15.000 |
| SECTOR 3 | 1 | 243.000 | 3.700 | 899.100 |
|  | 1 | 85.000 | 1.000 | 85.000 |
| FACHADAS P1 Y LUCERNARIOS |  |  |  |  |
| SECTOR 2 Y 3 | 1 | 285.000 | 3.700 | 1054.500 |
| sobre-elevación comedor | 1 | 85.000 | 1.500 | 127.500 |
|  | 1 | 5.000 | 1.000 | 5.000 |
| Subtotal |  |  |  | 4119.300 |
| DIVISORIAS INTERIORES |  |  |  |  |
| SECTOR 1 | 1 | 255.000 | 3.700 | 943.500 |
| SECTOR 2 | 1 | 185.000 | 3.700 | 684.500 |
| SECTOR 3 |  |  |  |  |
| PB | 1 | 440.000 | 3.700 | 1628.000 |
| P1 | 1 | 251.000 | 3.700 | 928.700 |
| Subtotal |  |  |  | 4184.700 |
| Subtotal acumulado |  |  |  | 8304.000 |
| Total |  |  |  | 8304 |

**pp-NAP020b** m² Aislamiento intermedio en entramados autoportantes de placas constituido por: panel de lana mineral natural (LMN) revestido por una de sus caras con una barrera de vapor constituida por papel kraft y polietileno, Panel Kraft (TP 216) "KNAUF INSULATION", de 75 mm de espesor, colocado entre montantes. (15/01/2015)
96.2 m² × 6.19 (6.38 con costes indirectos) = 613.76
Suministro y colocación de aislamiento térmico y acústico en entramados autoportantes de placas, constituido por: panel de lana mineral natural (LMN) revestido por una de sus caras con una barrera de vapor constituida por papel kraft y polietileno, Panel Kraft (TP 216) "KNAUF INSULATION", o equivalente, de 75 mm de espesor, según UNE-EN 13162, resistencia térmica 2 m²K/W, conductividad térmica 0,037 W/(mK), colocado entre los montantes de la estructura portante. Incluso p/p de cortes, fijaciones y limpieza.
Incluye: Corte y preparación del aislamiento a colocar entre los montantes. Colocación del aislamiento entre los montantes.
Medición a cinta corrida, incluida parte proporcional de encuentros y puntos singulares.

| Código | Ud | Descripción | Rendimiento | Precio | Importe |
|---|---|---|---|---|---|
| mt16lki010ggf | m² | Panel de lana mineral natural (LMN) revestido por una de sus caras con una barrera de vapor constituida por papel kraft y polietileno, Panel Kraft (TP 216) "KNAUF INSULATION", o equivalente, de 75 mm de espesor, según UNE-EN 13162, resistencia térmica 2 m²K/W, conductividad térmica 0,037 W/(mK), Euroclase F de reacción al fuego, con código de designación MW-EN 13162-T4-WS-Z2,2, de aplicación como aislante térmico y acústico en cerramientos verticales o paredes divisorias. (material; 15/01/2015) | 1.05 | 4.995 | 5.24 |
| mo050 | h | Ayudante montador instalaciones | 0.03 | 13.98 | 0.42 |
| mo093 | h | Ayudante electricista. | 0.03 | 13.75 | 0.41 |
| % | % | Costes Directos Complementarios | 2 % | 6.07 | 0.12 |
|  |  | Total |  |  | 6.19 |

| Medición | Uds. | Largo | Alto | Parcial |
|---|---|---|---|---|
| almacén general sector 2 | 1 | 26.000 | 3.700 | 96.200 |
| Total |  |  |  | 96.2 |

**pp-NAF020b** m² Aislamiento por el interior en particiones interiores de doble hoja de fábrica para revestir formado por panel de lana mineral natural (LMN) revestido por una de sus caras con una barrera de vapor constituida por papel kraft y polietileno, Panel Kraft (TP 216) "KNAUF INSULATION", de 50 mm de espesor, fijado con pelladas de adhesivo cementoso. (15/01/2015)
100 m² × 6.27 (6.46 con costes indirectos) = 646.00
Suministro y colocación de aislamiento por el interior en particiones interiores de doble hoja de fábrica para revestir formado por panel de lana mineral natural (LMN) revestido por una de sus caras con una barrera de vapor constituida por papel kraft y polietileno, Panel Kraft (TP 216) "KNAUF INSULATION", o equivalente, de 50 mm de espesor, según UNE-EN 13162, resistencia térmica 1,35 m²K/W, conductividad térmica 0,037 W/(mK), colocado a tope para evitar puentes térmicos, fijado con pelladas de adhesivo cementoso y posterior sellado de todas las uniones entre paneles con cinta de sellado de juntas. Incluso p/p de cortes, fijaciones y limpieza.
Incluye: Corte y preparación del aislamiento. Colocación del aislamiento.

| Código | Ud | Descripción | Rendimiento | Precio | Importe |
|---|---|---|---|---|---|
| mt16aaa040 | m² | Repercusión de adhesivo cementoso para fijación, mediante pelladas, de paneles aislantes en paramentos verticales. (material; 15/01/2015) | 1 | 0.176 | 0.18 |
| mt16lki010gef | m² | Panel de lana mineral natural (LMN) revestido por una de sus caras con una barrera de vapor constituida por papel kraft y polietileno, Panel Kraft (TP 216) "KNAUF INSULATION", o equivalente, de 50 mm de espesor, según UNE-EN 13162, resistencia térmica 1,35 m²K/W, conductividad térmica 0,037 W/(mK), Euroclase F de reacción al fuego, con código de designación MW-EN 13162-T4-WS-Z2,2, de aplicación como aislante térmico y acústico en cerramientos verticales o paredes divisorias. (material; 15/01/2015) | 1.05 | 3.995 | 4.19 |
| mt16aaa030 | m | Cinta autoadhesiva para sellado de juntas. (material; 04/11/2014) | 0.44 | 0.25 | 0.11 |
| mo050 | h | Ayudante montador instalaciones | 0.06 | 13.98 | 0.84 |
| mo093 | h | Ayudante electricista. | 0.06 | 13.75 | 0.83 |
| % | % | Costes Directos Complementarios | 2 % | 6.15 | 0.12 |
|  |  | Total |  |  | 6.27 |

| Medición | Uds. | Largo | Alto | Parcial |
|---|---|---|---|---|
| núcleo ascensor | 1 | 10.000 | 10.000 | 100.000 |
| Total |  |  |  | 100 |

**pp-NAP010** m² Aislamiento intermedio en particiones interiores de hoja de fábrica formado por panel de lana mineral natural (LMN) no revestido, Panel Sin Revestir (TP 116) "KNAUF INSULATION", o equivalente, de 50 mm de espesor, fijado con pelladas de adhesivo cementoso. (15/01/2015)
539.441 m² × 5.71 (5.88 con costes indirectos) = 3171.91
Suministro y colocación de aislamiento en particiones interiores de hoja de fábrica, formado por panel de lana mineral natural (LMN) no revestido, Panel Sin Revestir (TP 116) "KNAUF INSULATION", o equivalente, de 50 mm de espesor, según UNE-EN 13162, resistencia térmica 1,35 m²K/W, conductividad térmica 0,037 W/(mK), fijado con pelladas de adhesivo cementoso, colocado a tope para evitar puentes térmicos y posterior sellado de todas las uniones entre paneles con cinta de sellado de juntas. Incluso p/p de cortes, adhesivo de colocación y limpieza.
Incluye: Corte y preparación del aislamiento. Colocación del aislamiento.

| Código | Ud | Descripción | Rendimiento | Precio | Importe |
|---|---|---|---|---|---|
| mt16lki010fef | m² | Panel de lana mineral natural (LMN) no revestido, Panel Sin Revestir (TP 116) "KNAUF INSULATION", o equivalente, de 50 mm de espesor, según UNE-EN 13162, resistencia térmica 1,35 m²K/W, conductividad térmica 0,037 W/(mK), Euroclase A1 de reacción al fuego, con código de designación MW-EN 13162-T4-WS-WL(P)-AFr5, de aplicación como aislante térmico y acústico en cerramientos verticales o paredes divisorias. (material; 15/01/2015) | 1.05 | 3.992 | 4.19 |
| mt16aaa040 | m² | Repercusión de adhesivo cementoso para fijación, mediante pelladas, de paneles aislantes en paramentos verticales. | 1 | 0.176 | 0.18 |
| mt16aaa030 | m | Cinta autoadhesiva para sellado de juntas. | 0.44 | 0.25 | 0.11 |
| mo050 | h | Ayudante montador instalaciones | 0.054 | 13.98 | 0.75 |
| mo093 | h | Ayudante electricista. | 0.027 | 13.75 | 0.37 |
| % | % | Costes Directos Complementarios | 2 % | 5.60 | 0.11 |
|  |  | Total |  |  | 5.71 |

| Medición | Uds. | Largo | Alto | Parcial |
|---|---|---|---|---|
| PB |  |  |  |  |
| SECTOR 2 |  |  |  |  |
| zona cocina | 1 | 25.000 | 3.700 | 92.500 |
| aseos | 1 | 33.000 | 3.700 | 122.100 |
| escalera | 1 | 4.000 | 4.500 | 18.000 |
| SECTOR 3 |  |  |  |  |
| escaleras | 2 | 4.000 | 4.500 | 36.000 |
| vestuarios | 1 | 70.000 | 3.700 | 259.000 |
| separacion vestuarios pabellón-colegio | 1 | 25.000 | 3.700 | 92.500 |
| P1 |  |  |  |  |
| SECTOR 2 |  |  |  |  |
| escalera | 1 | 4.000 | 7.000 | 28.000 |
| aseos | 1 | 33.000 | 3.700 | 122.100 |
| SECTOR 3 |  |  |  |  |
| escaleras | 2 | 4.000 | 7.000 | 56.000 |
| aseos | 1 | 34.000 | 3.700 | 125.800 |
| YA EJECUTADO | -1 | 412.559 |  | -412.559 |
| Total |  |  |  | 539.441 |

**pp7-6-EQAW30b** m2 (15/01/2015)
124.09 m2 × 4.59 (4.73 con costes indirectos) = 586.95
Tablero de machihembrados cerámicos de 100x25x4cm, rejuntados con mortero de cemento para formación de alféizar, incluso enfoscado, replanteo, roturas y limpieza.

| Código | Ud | Descripción | Rendimiento | Precio | Importe |
|---|---|---|---|---|---|
| MOOA.8a | h | Oficial 1ª construcción | 0.06 | 17.78 | 1.07 |
| MOOA12a | h | Peón ordinario construcción | 0.031 | 15.55 | 0.48 |
| PFFC.5i | u | Bardo machihembrado 100x25x3.5 (material; 15/01/2015) | 4.2 | 0.475 | 2.00 |
| PBPM.1da | m3 | Mto cto M-5 man | 0.012 | 79.14 | 0.95 |
| % | % | Costes Directos Complementarios | 2 % | 4.50 | 0.09 |
|  |  | Total |  |  | 4.59 |

Claves: limpieza, colocacion, tablero, ceramico, cubierta, azotea, cemento, mortero, junta, union, rotura, replanteo, machihembrado, bardo

| Medición | Uds. | Largo | Ancho | Parcial |
|---|---|---|---|---|
| FORMACIÓN DE ALFÉIZAR MEDIANTE BARDOS |  |  |  |  |
| V1 | 51 | 3.300 | 0.300 | 50.490 |
| V3 | 1 | 3.300 | 0.300 | 0.990 |
| V4 | 4 | 3.300 | 0.300 | 3.960 |
| V6 | 14 | 3.300 | 0.300 | 13.860 |
| V7 | 2 | 3.300 | 0.300 | 1.980 |
| V8 | 2 | 3.300 | 0.300 | 1.980 |
| V9 | 2 | 3.300 | 0.300 | 1.980 |
| V10 | 10 | 3.300 | 0.300 | 9.900 |
| V26+E6 | 1 | 2.500 | 0.300 | 0.750 |
| V28 | 1 | 1.000 | 0.300 | 0.300 |
| V29 | 1 | 3.300 | 0.300 | 0.990 |
| V30 | 1 | 3.300 | 0.300 | 0.990 |
| V31 | 1 | 3.300 | 0.300 | 0.990 |
| V32 | 7 | 3.300 | 0.300 | 6.930 |
| porche | 1 | 140.000 | 0.200 | 28.000 |
| Total |  |  |  | 124.09 |

**pp-dintel-C-23-EFZD60b** m
46.05 m × 33.84 (34.86 con costes indirectos) = 1605.30
Formación de dintel metálico en obra de fábrica de ladrillo, de ancho 23cm con goterón (M.CECONSA S.L. o equivalente), para hueco de 30cm, fabricado en chapa galvanizada de 3mm con refuerzo de angular 8cm, lacado al horno RAL 7022, anclado a forjado mediante tirantes de pletina 800x60x8mm dispuestos cada metro. Perfilería de pletina y angulares de acero galvanizado en caliente para cuelgue de dinteles. Anclajes químicos a estructura portante con varilla roscada HILTI HIT-HAS-E-F de 10x120 mm o equivalente, inyección de resina HIT-RA-500. Incluso prolongación necesaria en el interior del cerramiento, nivelación, colocación, cortes y protección con pintura antioxidante, según NTE-FFL-12. Medida la longitud del hueco.

| Código | Ud | Descripción | Rendimiento | Precio | Importe |
|---|---|---|---|---|---|
| MOOA.8a | h | Oficial 1ª construcción | 0.2 | 17.78 | 3.56 |
| MOOA11a | h | Peón especializado construcción | 0.2 | 15.78 | 3.16 |
| C-23 | m | Dintel metálico en obra de fábrica de ladrillo, de ancho 23cm con goterón (M.CECONSA S.L. o equivalente), para hueco de 30cm, fabricado en chapa galvanizada de 3mm con refuerzo de angular 8cm, lacado al horno RAL 7022, anclado a forjado mediante tirantes de pletina 800x60x8mm dispuestos cada metro. Perfilería de pletina y angulares de acero galvanizado en caliente para cuelgue de dinteles. Anclajes químicos a estructura portante con varilla roscada HILTI HIT-HAS-E-F de 10x120 mm o equivalente, inyección de resina HIT-RA-500, protección con pintura antioxidante. (material; 27/01/2015) | 1.05 | 25.2 | 26.46 |
| % | % | Costes Directos Complementarios | 2 % | 33.18 | 0.66 |
|  |  | Total |  |  | 33.84 |

| Medición | Uds. | Largo | Parcial |
|---|---|---|---|
| CARGADERO-DINTEL TIPO C.23 (INFANTIL) |  |  |  |
| P0 | 5 | 7.400 | 37.000 |
| P0 | 5 | 6.550 | 32.750 |
| P0 | 1 | 3.300 | 3.300 |
| P0 | 1 | 5.350 | 5.350 |
| YA EJECUTADO | -1 | 32.350 | -32.350 |
| Total |  |  | 46.05 |

**pp-dintel-R-10** m (27/01/2015)
48.8 m × 15.02 (15.47 con costes indirectos) = 754.94
Remate metálico de ancho 10cm con goterón, fabricado en chapa galvanizada de 3mm, lacado al horno RAL 7022 soldado a la chapa del dintel. Incluso nivelación, colocación, cortes y protección con pintura antioxidante, según NTE-FFL-12.

| Código | Ud | Descripción | Rendimiento | Precio | Importe |
|---|---|---|---|---|---|
| MOOA.8a | h | Oficial 1ª construcción | 0.12 | 17.78 | 2.13 |
| MOOA11a | h | Peón especializado construcción | 0.12 | 15.78 | 1.89 |
| R-10 | m | Remate metálico de ancho 10cm con goterón, fabricado en chapa galvanizada de 3mm, lacado al horno RAL 7022, soldado a la chapa del dintel. (material; 27/01/2015) | 1.05 | 10.2 | 10.71 |
| % | % | Costes Directos Complementarios | 2 % | 14.73 | 0.29 |
|  |  | Total |  |  | 15.02 |

| Medición | Uds. | Largo | Parcial |
|---|---|---|---|
| REMATE CARGADERO-DINTEL TIPO R.10 |  |  |  |
| P1 | 37 | 0.900 | 33.300 |
| P0 | 10 | 1.050 | 10.500 |
| P0 | 1 | 0.900 | 0.900 |
| P0 | 1 | 4.100 | 4.100 |
| Total |  |  | 48.8 |

**pp-dintel-C-15-infantil** m (27/01/2015)
15.3 m × 26.67 (27.47 con costes indirectos) = 420.29
Formación de dintel metálico en obra de fábrica de ladrillo, de ancho 15cm con goterón (M.CECONSA S.L. o equivalente), fabricado en chapa galvanizada de 3mm con refuerzo de angular 8cm, lacado al horno RAL 7022, anclado a forjado mediante tirantes de pletina 800x60x8mm dispuestos cada metro. Perfilería de pletina y angulares de acero galvanizado en caliente para cuelgue de dinteles. Anclajes químicos a estructura portante con varilla roscada HILTI HIT-HAS-E-F de 10x120 mm o equivalente, inyección de resina HIT-RA-500. Incluso prolongación necesaria en el interior del cerramiento, nivelación, colocación, cortes y protección con pintura antioxidante, según NTE-FFL-12. Medida la longitud del hueco.

| Código | Ud | Descripción | Rendimiento | Precio | Importe |
|---|---|---|---|---|---|
| MOOA.8a | h | Oficial 1ª construcción | 0.2 | 17.78 | 3.56 |
| MOOA11a | h | Peón especializado construcción | 0.2 | 15.78 | 3.16 |
| C-15-infantil | m | Dintel metálico en obra de fábrica de ladrillo, de ancho 15cm con goterón (M.CECONSA S.L. o equivalente), fabricado en chapa galvanizada de 3mm con refuerzo de angular 8cm, lacado al horno RAL 7022, anclado a forjado mediante tirantes de pletina 800x60x8mm dispuestos cada metro. Perfilería de pletina y angulares de acero galvanizado en caliente para cuelgue de dinteles. Anclajes químicos a estructura portante con varilla roscada HILTI HIT-HAS-E-F de 10x120 mm o equivalente, inyección de resina HIT-RA-500 con pintura antioxidante. (material; 27/01/2015) | 1.05 | 18.5 | 19.43 |
| % | % | Costes Directos Complementarios | 2 % | 26.15 | 0.52 |
|  |  | Total |  |  | 26.67 |

| Medición | Uds. | Largo | Parcial |
|---|---|---|---|
| CARGADERO-DINTEL TIPO C.15 (INFANTIL) |  |  |  |
| P0 | 5 | 2.200 | 11.000 |
| P0 | 1 | 4.300 | 4.300 |
| Total |  |  | 15.3 |

**pp-dintel-C-63-general** m (27/01/2015)
39.5 m × 56.76 (58.46 con costes indirectos) = 2309.17
Formación de dintel metálico en obra de fábrica de ladrillo, de ancho 63cm con goterón (M.CECONSA S.L. o equivalente), para hueco de 70cm, fabricado en chapa galvanizada de 3mm con doble refuerzo de angular 8cm, lacado al horno RAL 7022, anclado a forjado mediante doble angular 8cm con: tirantes de pletina 960x60x8mm en angular exterior y tirantes de angular 6mm (longitud: 960mm) en angular interior, ambos dispuestos cada 90cm. Perfilería de pletina y angulares de acero galvanizado en caliente para cuelgue de dinteles. Anclajes químicos a estructura portante con varilla roscada HILT HIT-HAS-E-F o equivalente, inyeccion de resina HIT-RA-500. Incluso prolongación necesaria en el interior del cerramiento, nivelación, colocación, cortes y protección con pintura antioxidante, según NTE-FFL-12. Medida la longitud del hueco.

| Código | Ud | Descripción | Rendimiento | Precio | Importe |
|---|---|---|---|---|---|
| MOOA.8a | h | Oficial 1ª construcción | 0.25 | 17.78 | 4.45 |
| MOOA11a | h | Peón especializado construcción | 0.25 | 15.78 | 3.95 |
| C-63-general | m | Dintel metálico en obra de fábrica de ladrillo, de ancho 63cm con goterón (M.CECONSA S.L. o equivalente), para hueco de 70cm, fabricado en chapa galvanizada de 3mm con doble refuerzo de angular 8cm, lacado al horno RAL 7022, anclado a forjado mediante doble angular 8cm con: tirantes de pletina 960x60x8mm en angular exterior y tirantes de angular 6mm (l.960mm) en angular interior, ambos dispuestos cada 90cm. Perfilería de pletina y angulares de acero galvanizado en caliente para cuelgue de dinteles. Anclajes químicos a estructura portante con varilla roscada HILT HIT-HAS-E-F o equivalente, inyeccion de resina HIT-RA-500, protección con pintura antioxidante. (material; 27/01/2015) | 1.05 | 45 | 47.25 |
| % | % | Costes Directos Complementarios | 2 % | 55.65 | 1.11 |
|  |  | Total |  |  | 56.76 |

| Medición | Uds. | Largo | Parcial |
|---|---|---|---|
| CARGADERO-DINTEL TIPO C.63 (GENERAL) |  |  |  |
| P1 | 1 | 2.400 | 2.400 |
| P0 | 1 | 3.750 | 3.750 |
|  | 1 | 6.800 | 6.800 |
|  | 3 | 2.950 | 8.850 |
|  | 2 | 2.200 | 4.400 |
|  | 2 | 2.950 | 5.900 |
|  | 2 | 3.700 | 7.400 |
| Total |  |  | 39.5 |

**pp-dintel-C-63-comedor** m (27/01/2015)
23.6 m × 43.91 (45.23 con costes indirectos) = 1067.43
Formación de dintel metálico en obra de fábrica de ladrillo, de ancho 63cm con goterón (M.CECONSA S.L. o equivalente), para hueco de 70cm, fabricado en chapa galvanizada de 3mm con doble refuerzo de angular 8cm, lacado al horno RAL 7022, anclado a forjado mediante doble angular 8cm con: tirantes de pletina 260x60x8mm en angular exterior y tirantes de angular 6mm (longitud: 260mm) en angular interior, ambos dispuestos cada 90cm. Perfilería de pletina y angulares de acero galvanizado en caliente para cuelgue de dinteles. Anclajes químicos a estructura portante con varilla roscada HILT HIT-HAS-E-F inyeccion de resina HIT-RA-500. Incluso prolongación necesaria en el interior del cerramiento, nivelación, colocación, cortes y protección con pintura antioxidante, según NTE-FFL-12. Medida la longitud del hueco.

| Código | Ud | Descripción | Rendimiento | Precio | Importe |
|---|---|---|---|---|---|
| MOOA.8a | h | Oficial 1ª construcción | 0.25 | 17.78 | 4.45 |
| MOOA11a | h | Peón especializado construcción | 0.25 | 15.78 | 3.95 |
| C-63-comedor | m | Dintel metálico en obra de fábrica de ladrillo, de ancho 63cm con goterón (M.CECONSA S.L. o equivalente), para hueco de 70cm, fabricado en chapa galvanizada de 3mm con doble refuerzo de angular 8cm, lacado al horno RAL 7022, anclado a forjado mediante doble angular 8cm con: tirantes de pletina 260x60x8mm en angular exterior y tirantes de angular 6mm (longitud: 260mm) en angular interior, ambos dispuestos cada 90cm. Perfilería de pletina y angulares de acero galvanizado en caliente para cuelgue de dinteles. Anclajes químicos a estructura portante con varilla roscada HILT HIT-HAS-E-F inyeccion de resina HIT-RA-500, protección con pintura antioxidante. (material; 27/01/2015) | 1.05 | 33 | 34.65 |
| % | % | Costes Directos Complementarios | 2 % | 43.05 | 0.86 |
|  |  | Total |  |  | 43.91 |

| Medición | Uds. | Largo | Parcial |
|---|---|---|---|
| CARGADERO-DINTEL TIPO C.63 (COMEDOR) |  |  |  |
| P0 | 8 | 2.950 | 23.600 |
| Total |  |  | 23.6 |

**pp-dintel-C-28** m (27/01/2015)
1.05 m × 37.38 (38.5 con costes indirectos) = 40.43
Formación de dintel metálico en obra de fábrica de ladrillo, de ancho 28cm con goterón (M.CECONSA S.L. o equivalente), para hueco de 35cm, fabricado en chapa galvanizada de 3mm con refuerzo de angular 8cm, lacado al horno RAL 7022, anclado a forjado mediante angular 8cm con tirantes de angular 6mm. (longitud: 960mm) dispuestos cada metro. Perfilería de pletina y angulares de acero galvanizado en caliente para cuelgue de dinteles. Anclajes químicos a estructura portante con varilla roscada HILT HIT-HAS-E-F inyeccion de resina HIT-RA-500. Incluso prolongación necesaria en el interior del cerramiento, nivelación, colocación, cortes y protección con pintura antioxidante, según NTE-FFL-12. Medida la longitud del hueco.

| Código | Ud | Descripción | Rendimiento | Precio | Importe |
|---|---|---|---|---|---|
| MOOA.8a | h | Oficial 1ª construcción | 0.2 | 17.78 | 3.56 |
| MOOA11a | h | Peón especializado construcción | 0.2 | 15.78 | 3.16 |
| C-28 | m | Dintel metálico en obra de fábrica de ladrillo, de ancho 28cm con goterón (M.CECONSA S.L. o equivalente), para hueco de 35cm, fabricado en chapa galvanizada de 3mm con refuerzo de angular 8cm, lacado al horno RAL 7022, anclado a forjado mediante angular 8cm con tirantes de angular 6mm. (l.960mm) dispuestos cada metro. Perfilería de pletina y angulares de acero galvanizado en caliente para cuelgue de dinteles. Anclajes químicos a estructura portante con varilla roscada HILT HIT-HAS-E-F inyeccion de resina HIT-RA-500, protección con pintura antioxidante. (material; 27/01/2015) | 1.05 | 28.5 | 29.93 |
| % | % | Costes Directos Complementarios | 2 % | 36.65 | 0.73 |
|  |  | Total |  |  | 37.38 |

| Medición | Uds. | Largo | Parcial |
|---|---|---|---|
| CARGADERO-DINTEL TIPO C.28 (GENERAL) |  |  |  |
| P2 | 1 | 0.950 | 0.950 |
| P1 | 40 | 3.300 | 132.000 |
|  | 3 | 3.400 | 10.200 |
|  | 1 | 7.100 | 7.100 |
| P0 | 1 | 7.100 | 7.100 |
|  | 3 | 3.400 | 10.200 |
|  | 14 | 3.300 | 46.200 |
|  | 1 | 3.350 | 3.350 |
|  | 15 | 1.500 | 22.500 |
|  | 2 | 0.800 | 1.600 |
|  | 2 | 2.750 | 5.500 |
|  | 1 | 1.250 | 1.250 |
|  | 1 | 2.200 | 2.200 |
|  | 2 | 1.500 | 3.000 |
|  | 1 | 2.800 | 2.800 |
|  | 2 | 1.050 | 2.100 |
|  | 9 | 2.950 | 26.550 |
|  | 1 | 1.100 | 1.100 |
|  | 1 | 1.250 | 1.250 |
|  | 1 | 1.600 | 1.600 |
|  | 10 | 1.050 | 10.500 |
|  | 5 | 1.750 | 8.750 |
|  | 1 | 4.100 | 4.100 |
|  | 1 | 1.500 | 1.500 |
| YA EJECUTADO | -1 | 312.350 | -312.350 |
| Total |  |  | 1.05 |

**pp-dintel-C15** m (27/01/2015)
29.75 m × 30.2 (31.11 con costes indirectos) = 925.52
Formación de dintel metálico en obra de fábrica de ladrillo, de ancho 15cm con goterón (M.CECONSA S.L. o equivalente), fabricado en chapa galvanizada de 3mm con refuerzo de angular 8cm, lacado al horno RAL 7022, anclado a forjado mediante angular 8cm y tirantes de angular 6cm. (longitud: de 340mm a 900mm) dispuestos cada metro. Perfilería de pletina y angulares de acero galvanizado en caliente para cuelgue de dinteles. Anclajes químicos a estructura portante con varilla roscada HILT HIT-HAS-E-F inyeccion de resina HIT-RA-500. Incluso prolongación necesaria en el interior del cerramiento, nivelación, colocación, cortes y protección con pintura antioxidante, según NTE-FFL-12. Medida la longitud del hueco.

| Código | Ud | Descripción | Rendimiento | Precio | Importe |
|---|---|---|---|---|---|
| MOOA.8a | h | Oficial 1ª construcción | 0.2 | 17.78 | 3.56 |
| MOOA11a | h | Peón especializado construcción | 0.2 | 15.78 | 3.16 |
| C-15 | m | Dintel metálico en obra de fábrica de ladrillo, de ancho 15cm con goterón (M.CECONSA S.L. o equivalente), fabricado en chapa galvanizada de 3mm con refuerzo de angular 8cm, lacado al horno RAL 7022, anclado a forjado mediante angular 8cm y tirantes de angular 6cm. (l.340mm) dispuestos cada metro. Perfilería de pletina y angulares de acero galvanizado en caliente para cuelgue de dinteles. Anclajes químicos a estructura portante con varilla roscada HILT HIT-HAS-E-F inyeccion de resina HIT-RA-500, protección con pintura antioxidante. (material; 27/01/2015) | 1.05 | 21.8 | 22.89 |
| % | % | Costes Directos Complementarios | 2 % | 29.61 | 0.59 |
|  |  | Total |  |  | 30.2 |

| Medición | Uds. | Largo | Parcial |
|---|---|---|---|
| SECTOR 2 |  |  |  |
| P0 | 9 | 3.150 | 28.350 |
|  | 1 | 1.400 | 1.400 |
| Total |  |  | 29.75 |

## CAP9 REVESTIMIENTO DE PARAMENTOS (06/07/2009)
Importe: 307363.45

**ppNeolith-ERPA12gaaa** m2 (15/01/2015)
2197.49 m2 × 23.88 (24.6 con costes indirectos) = 54058.25
Revestimiento cerámico con junta mínima (1.5 - 3mm) realizado con baldosa de cerámica de gres porcelánico mod. IKOM de PAMESA o equivalente, color claro, encolado y rejuntado con lechada de cemento (L), incluso piezas especiales de remates, cortes y limpieza, según NTE/RPA-3 y Guía de la Baldosa Cerámica (Documento Reconocido por la Generalitat DRB 01/06).

| Código | Ud | Descripción | Rendimiento | Precio | Importe |
|---|---|---|---|---|---|
| MOOA.8a | h | Oficial 1ª construcción | 0.172 | 17.78 | 3.06 |
| MOOA12a | h | Peón ordinario construcción | 0.087 | 15.55 | 1.35 |
| pp-50x100-clase1 | m² | Baldosa cerámica de gres porcelánico. mod. IKOM de PAMESA o equivalente, clase 1. (material; 09/01/2015) | 1.05 | 16 | 16.80 |
| PBUA50aaa | kg | Adh cementoso C1 (material; 15/01/2015) | 4 | 0.516 | 2.06 |
| PBPL.1h | m3 | Lechada cto blanco BL 22.5X (28/07/2009) | 0.001 | 139.91 | 0.14 |
| PBAA.1a | m3 | Agua | 0.003 | 1.08 | 0.00 |
| % | % | Costes Directos Complementarios | 2 % | 23.41 | 0.47 |
|  |  | Total |  |  | 23.88 |

| Medición | Uds. | Largo | Alto | Parcial |
|---|---|---|---|---|
| INTERIOR |  |  |  |  |
| Placa especial altura 2,60m |  |  |  |  |
| SECTOR 1 | 1 | 170.000 | 2.600 | 442.000 |
| SECTOR 2 | 1 | 50.000 | 2.600 | 130.000 |
| SECTOR 3 |  |  |  |  |
| PB | 1 | 115.000 | 2.600 | 299.000 |
| P1 | 1 | 200.000 | 2.600 | 520.000 |
| Placa especial altura 1m |  |  |  |  |
| SECTOR 1 | 1 | 395.000 | 1.000 | 395.000 |
| SECTOR 2 | 1 | 50.000 | 1.000 | 50.000 |
| SECTOR 3 |  |  |  |  |
| P1 | 1 | 660.000 | 1.000 | 660.000 |
| A restar partida 9.11 | -1 | 298.510 |  | -298.510 |
| Total |  |  |  | 2197.49 |

**12.2** m2 (15/01/2015)
2751 m2 × 5.09 (5.24 con costes indirectos) = 14415.24
Enfoscado maestreado fratasado, para base de alicatado, con mortero de cemento M-15 en paramento vertical interior, según NTE-RPE-7.

| Código | Ud | Descripción | Rendimiento | Precio | Importe |
|---|---|---|---|---|---|
| MOOA.8a | h | Oficial 1ª construcción | 0.152 | 17.78 | 2.70 |
| MOOA12a | h | Peón ordinario construcción | 0.076 | 15.55 | 1.18 |
| PBPM.1aa | m3 | Mto cto M-15 man | 0.012 | 92.79 | 1.11 |
| % | % | Costes Directos Complementarios | 2 % | 4.99 | 0.10 |
|  |  | Total |  |  | 5.09 |

| Medición | Uds. | Largo | Alto | Parcial |
|---|---|---|---|---|
| ALICATADO BAÑOS, VESTUARIOS... |  |  |  |  |
| SECTOR 1 | 1 | 95.000 | 2.600 | 247.000 |
| SECTOR 2 | 1 | 265.000 | 2.600 | 689.000 |
| SECTOR 3 |  |  |  |  |
| PB | 1 | 300.000 | 2.600 | 780.000 |
| P1 | 1 | 125.000 | 2.600 | 325.000 |
| Subtotal |  |  |  | 2041.000 |
| EXTERIOR |  |  |  |  |
| SECTOR 1 | 1 | 35.000 |  | 35.000 |
| SECTOR 3 |  |  |  |  |
| P1 | 1 | 70.000 |  | 70.000 |
| Subtotal |  |  |  | 105.000 |
| REVESTIMIENTO EXTERIOR PIEDRA e=3 cm |  |  |  |  |
| SECTOR 1 |  |  |  |  |
| Hasta cota 0.00 | 25 |  |  | 25.000 |
| Hasta cota ventana | 70 |  |  | 70.000 |
| Hasta cota 2.60 | 30 |  |  | 30.000 |
| SECTOR 2 |  |  |  |  |
| Hasta cota 0.00 | 40 |  |  | 40.000 |
| Hasta cota ventana | 170 |  |  | 170.000 |
| SECTOR 3 |  |  |  |  |
| PB |  |  |  |  |
| Hasta cota 0.00 | 30 |  |  | 30.000 |
| Hasta cota ventana | 110 |  |  | 110.000 |
| Hasta cota 2.60 | 60 |  |  | 60.000 |
| P1 |  |  |  |  |
| Hasta cota 2.60 | 70 |  |  | 70.000 |
| Subtotal |  |  |  | 605.000 |
| Subtotal acumulado |  |  |  | 2751.000 |
| Total |  |  |  | 2751 |

**ppERPA.4gbaa** m2 (15/01/2015)
2041 m2 × 18.19 (18.74 con costes indirectos) = 38248.34
Revestimiento cerámico con junta mínima (1.5 - 3mm) realizado con baldosa de gres esmaltado monocolor de 25x50cm, colocado en capa fina con adhesivo cementoso normal (C1) y rejuntado con lechada de cemento (L), incluso incluso piezas especiales de remates, cortes y limpieza, según NTE/RPA-3 y Guía de la Baldosa Cerámica (Documento Reconocido por la Generalitat DRB 01/06).

| Código | Ud | Descripción | Rendimiento | Precio | Importe |
|---|---|---|---|---|---|
| MOOA.8a | h | Oficial 1ª construcción | 0.201 | 17.78 | 3.57 |
| MOOA12a | h | Peón ordinario construcción | 0.1 | 15.55 | 1.56 |
| ppPRRB.2gb | m2 | Baldosa de gres esmaltado de dimensión 25x50cm, acabado monocolor. (material; 15/01/2015) | 1.05 | 10 | 10.50 |
| PBUA50aaa | kg | Adh cementoso C1 | 4 | 0.516 | 2.06 |
| PBPL.1h | m3 | Lechada cto blanco BL 22.5X | 0.001 | 139.91 | 0.14 |
| PBAA.1a | m3 | Agua | 0.003 | 1.08 | 0.00 |
| % | % | Costes Directos Complementarios | 2 % | 17.83 | 0.36 |
|  |  | Total |  |  | 18.19 |

| Medición | Uds. | Largo | Alto | Parcial |
|---|---|---|---|---|
| ALICATADO BAÑOS, VESTUARIOS... |  |  |  |  |
| SECTOR 1 | 1 | 95.000 | 2.600 | 247.000 |
| SECTOR 2 | 1 | 265.000 | 2.600 | 689.000 |
| SECTOR 3 |  |  |  |  |
| PB | 1 | 300.000 | 2.600 | 780.000 |
| P1 | 1 | 125.000 | 2.600 | 325.000 |
| Total |  |  |  | 2041 |

**ppNeolithext-ERPA12gaaa** m2 (15/01/2015)
105 m2 × 33.59 (34.6 con costes indirectos) = 3633.00
Revestimiento exterior cerámico con junta mínima (1.5 - 3mm) realizado con baldosa de gres porcelánico de 3600x1200 mm y 5 mm de espesor, color claro, obtenido mediante un proceso de sinterización, tipo NEOLITH o similar, colocado sobre doble encolado con adhesivo cementoso normal (C1) y rejuntado con lechada de cemento (L), incluso piezas especiales de remates, cortes y limpieza, según NTE/RPA-3 y Guía de la Baldosa Cerámica (Documento Reconocido por la Generalitat DRB 01/06).

| Código | Ud | Descripción | Rendimiento | Precio | Importe |
|---|---|---|---|---|---|
| MOOA.8a | h | Oficial 1ª construcción | 0.173 | 17.78 | 3.08 |
| MOOA12a | h | Peón ordinario construcción | 0.09 | 15.55 | 1.40 |
| ppNeolith-PRRB.3gaa | m2 | Baldosa de gres porcelánico de 3600x1200 mm y 5 mm de espesor, color claro, obtenido mediante un proceso de sinterización, tipo NEOLITH o similar. (material) | 1.05 | 25 | 26.25 |
| PBUA50aaa | kg | Adh cementoso C1 | 4 | 0.516 | 2.06 |
| PBPL.1h | m3 | Lechada cto blanco BL 22.5X | 0.001 | 139.91 | 0.14 |
| PBAA.1a | m3 | Agua | 0.003 | 1.08 | 0.00 |
| % | % | Costes Directos Complementarios | 2 % | 32.93 | 0.66 |
|  |  | Total |  |  | 33.59 |

| Medición | Uds. | Largo | Parcial |
|---|---|---|---|
| EXTERIOR |  |  |  |
| SECTOR 1 | 1 | 35.000 | 35.000 |
| SECTOR 3 |  |  |  |
| P1 | 1 | 70.000 | 70.000 |
| Total |  |  | 105 |

**ppPiedraext-ERPC20a** m2 (15/01/2015)
671 m2 × 75.73 (78 con costes indirectos) = 52338.00
Revestimiento exterior de piedra de Borriol flameada o similar, de 30mm de espesor, sujeta a la fábrica con garras de anclaje de acero inoxidable y con mortero de agarre adhesivo C2 con doble encolado, incluso piezas especiales de remates, parte proporcional de jambas y vierteaguas con goterón de 5 mm mecanizado en toda la longitud, rejuntado con lechada de cemento, eliminación de restos y limpieza.

| Código | Ud | Descripción | Rendimiento | Precio | Importe |
|---|---|---|---|---|---|
| MOOA.8a | h | Oficial 1ª construcción | 0.3 | 17.78 | 5.33 |
| MOOA12a | h | Peón ordinario construcción | 0.17 | 15.55 | 2.64 |
| ppPiedraext-PRRP.1a | m2 | Piedra de Borriol flameada o similar, de 30mm de espesor, incluso garras de anclaje de acero inoxidable y piezas especiales de remates. (material; 15/01/2015) | 1.05 | 61 | 64.05 |
| PBPM.5e | m3 | Mortero mixto 1:1:7 (15/01/2015) | 0.018 | 75.62 | 1.36 |
| PBPL.1h | m3 | Lechada cto blanco BL 22.5X | 0.001 | 139.91 | 0.14 |
| % | % | Costes Directos Complementarios | 3 % | 73.52 | 2.21 |
|  |  | Total |  |  | 75.73 |

Claves: moho, limpieza, placa, revestimiento, marmol, piedra, paramento, cemento, cal, mortero, junta, lechada, rojo, negro, circulo, mixto, bastardo, rosa, calizo, marron, crema, chapado, marfil, travertino, emperador, cehegin, alicante, coralito, capri, grana, imperial, marquina, morata, bateig

| Medición | Uds. | Parcial |
|---|---|---|
| REVESTIMIENTO EXTERIOR PIEDRA e=3 cm |  |  |
| SECTOR 1 |  |  |
| Hasta cota 0.00 | 25 | 25.000 |
| Hasta cota ventana | 70 | 70.000 |
| Hasta cota 2.60 | 30 | 30.000 |
| SECTOR 2 |  |  |
| Hasta cota 0.00 | 40 | 40.000 |
| Hasta cota ventana | 170 | 170.000 |
| SECTOR 3 |  |  |
| PB |  |  |
| Hasta cota 0.00 | 30 | 30.000 |
| Hasta cota ventana | 110 | 110.000 |
| Hasta cota 2.60 | 60 | 60.000 |
| P1 |  |  |
| Hasta cota 2.60 | 70 | 70.000 |
| MUROS EXTERIORES | 38 | 38.000 |
|  | 28 | 28.000 |
| Total |  | 671 |

**ppERPE.1caab** m2 (15/01/2015)
1159 m2 × 7.41 (7.63 con costes indirectos) = 8843.17
Enfoscado con mortero de cemento M-15 en paramento vertical exterior, según NTE-RPE-7.

| Código | Ud | Descripción | Rendimiento | Precio | Importe |
|---|---|---|---|---|---|
| MOOA.8a | h | Oficial 1ª construcción | 0.241 | 17.78 | 4.28 |
| MOOA12a | h | Peón ordinario construcción | 0.12 | 15.55 | 1.87 |
| PBPM.1aa | m3 | Mto cto M-15 man | 0.012 | 92.79 | 1.11 |
| % | % | Costes Directos Complementarios | 2 % | 7.26 | 0.15 |
|  |  | Total |  |  | 7.41 |

Claves: moho, horizontal, vertical, vertedero, revestimiento, interior, paramento, cemento, enfoscado, cal, mortero, exterior, terminacion, maestra, rugoso, pasta, mixto, dosificacion, bruñido, fratasado

| Medición | Uds. | Largo | Alto | Parcial |
|---|---|---|---|---|
| ENFOSCADO MORTERO |  |  |  |  |
| SECTOR 2 |  |  |  |  |
|  | 1 | 335.000 | 3.700 | 1239.500 |
| SECTOR 3 |  |  |  |  |
| PB | 1 | 340.000 | 3.700 | 1258.000 |
| P1 | 1 | 125.000 | 3.700 | 462.500 |
| CUBIERTAS |  |  |  |  |
| P1 | 1 | 470.000 | 1.000 | 470.000 |
| P2 | 1 | 390.000 | 1.000 | 390.000 |
| Escalera cubierta | 1 | 30.000 | 3.000 | 90.000 |
| Subtotal |  |  |  | 3910.000 |
| REVESTIMIENTO EXTERIOR PIEDRA e=3 cm |  |  |  |  |
| SECTOR 1 |  |  |  |  |
| Hasta cota 0.00 | -25 |  |  | -25.000 |
| Hasta cota ventana | -70 |  |  | -70.000 |
| Hasta cota 2.60 | -30 |  |  | -30.000 |
| SECTOR 2 |  |  |  |  |
| Hasta cota 0.00 | -40 |  |  | -40.000 |
| Hasta cota ventana | -170 |  |  | -170.000 |
| SECTOR 3 |  |  |  |  |
| PB |  |  |  |  |
| Hasta cota 0.00 | -30 |  |  | -30.000 |
| Hasta cota ventana | -110 |  |  | -110.000 |
| Hasta cota 2.60 | -60 |  |  | -60.000 |
| P1 |  |  |  |  |
| Hasta cota 2.60 | -70 |  |  | -70.000 |
| Subtotal |  |  |  | -605.000 |
| EXTERIOR |  |  |  |  |
| SECTOR 1 | -1 | 35.000 |  | -35.000 |
| SECTOR 3 |  |  |  |  |
| P1 | -1 | 70.000 |  | -70.000 |
| Subtotal |  |  |  | -105.000 |
| ALICATADO BAÑOS, VESTUARIOS... |  |  |  |  |
| SECTOR 1 | -1 | 95.000 | 2.600 | -247.000 |
| SECTOR 2 | -1 | 265.000 | 2.600 | -689.000 |
| SECTOR 3 |  |  |  |  |
| PB | -1 | 300.000 | 2.600 | -780.000 |
| P1 | -1 | 125.000 | 2.600 | -325.000 |
| Subtotal |  |  |  | -2041.000 |
| Subtotal acumulado |  |  |  | 1159.000 |
| Total |  |  |  | 1159 |

**ppev-ERPG10a** m2 Enlucido yeso pmto vertical (15/01/2015)
822 m2 × 4.89 (5.04 con costes indirectos) = 4142.88
Enlucido con pasta de yeso proyectado en paramentos verticales, según NTE/RPG-12.

| Código | Ud | Descripción | Rendimiento | Precio | Importe |
|---|---|---|---|---|---|
| MOOA.8a | h | Oficial 1ª construcción | 0.17 | 17.78 | 3.02 |
| MOOA11a | h | Peón especializado construcción | 0.08 | 15.78 | 1.26 |
| PBPL.3b | m3 | Pasta de yeso YG/L | 0.004 | 127.46 | 0.51 |
| % | % | Costes Directos Complementarios | 2 % | 4.79 | 0.10 |
|  |  | Total |  |  | 4.89 |

| Medición | Uds. | Largo | Alto | Parcial |
|---|---|---|---|---|
| ESCALERAS |  |  |  |  |
| panal |  |  |  |  |
|  | 3 | 25.000 | 7.000 | 525.000 |
|  | 3 | 22.000 | 4.500 | 297.000 |
| Total |  |  |  | 822 |

**ppeh-ERPG10b** m2 Enlucido yeso pmto horizontal (09/01/2015)
109.25 m2 × 5.04 (5.19 con costes indirectos) = 567.01
Enlucido con pasta de yeso proyectado en paramentos horizontales e inclinados, según NTE/RPG-13.

| Código | Ud | Descripción | Rendimiento | Precio | Importe |
|---|---|---|---|---|---|
| MOOA.8a | h | Oficial 1ª construcción | 0.18 | 17.78 | 3.20 |
| MOOA11a | h | Peón especializado construcción | 0.07 | 15.78 | 1.10 |
| PBPL.3b | m3 | Pasta de yeso YG/L | 0.005 | 127.46 | 0.64 |
| % | % | Costes Directos Complementarios | 2 % | 4.94 | 0.10 |
|  |  | Total |  |  | 5.04 |

| Medición | Uds. | Largo | Ancho | Alto | Parcial |
|---|---|---|---|---|---|
| losas escaleras |  |  |  |  |  |
| SECTOR 2 |  |  |  |  |  |
| Escalera 3 | 1 | 24.500 |  |  | 24.500 |
| SECTOR 3 |  |  |  |  |  |
| Escalera 1 | 1 | 24.500 |  |  | 24.500 |
| Escalera 1 y 2 | 1 | 24.500 |  |  | 24.500 |
| Escalera servicio | 1 | 8.300 |  |  | 8.300 |
| BAJADA |  |  |  |  |  |
| Escalera 2 y 3 | 2 | 1.600 | 1.000 |  | 3.200 |
| Escalera 1 | 1 | 1.600 | 1.500 |  | 2.400 |
| Subtotal |  |  |  |  | 87.400 |
| canto losas escaleras |  |  |  |  |  |
| SECTOR 2 |  |  |  |  |  |
| Escalera 3 | 1 | 24.500 |  | 0.250 | 6.125 |
| SECTOR 3 |  |  |  |  |  |
| Escalera 1 | 1 | 24.500 |  | 0.250 | 6.125 |
| Escalera 1 y 2 | 1 | 24.500 |  | 0.250 | 6.125 |
| Escalera servicio | 1 | 8.300 |  | 0.250 | 2.075 |
| BAJADA |  |  |  |  |  |
| Escalera 2 y 3 | 2 | 1.600 | 1.000 | 0.250 | 0.800 |
| Escalera 1 | 1 | 1.600 | 1.500 | 0.250 | 0.600 |
| Subtotal |  |  |  |  | 21.850 |
| Subtotal acumulado |  |  |  |  | 109.250 |
| Total |  |  |  |  | 109.25 |

**pp-ext-fach-RBR010** m² Revestimiento continuo de paramentos, liso, de 3 mm de espesor, realizado sobre superficie absorbente (no incluida en este precio), mediante la aplicación sucesiva de: capa de imprimación tapaporos y puente de adherencia, dos capas de microcemento base en polvo, dos capas de microcemento fino en polvo, pigmento color gris y acabado mediante imprimación tapaporos y dos capas de sellador acabado brillo. (15/01/2015)
3189.04 m² × 22.47 (23.14 con costes indirectos) = 73794.39
Revestimiento exterior de paramentos bicapa, formado por una capa sub-base de 15 mm de espesor y un revestimiento continuo liso, de 3 mm de espesor, esta última mediante la aplicación sucesiva de: capa de imprimación tapaporos y puente de adherencia, malla de fibra de vidrio dos capas de microcemento base en polvo, compuesto de aglomerantes hidráulicos, áridos seleccionados, resinas sintéticas y aditivos específicos, dos capas de microcemento fino en polvo, compuesto de aglomerantes hidráulicos, áridos seleccionados, resinas sintéticas y aditivos específicos, pigmento color gris en la masa de la segunda capa de microcemento base y en las dos capas de microcemento fino y acabado mediante imprimación tapaporos y dos capas de sellador acabado brillo, compuesto por una dispersión polimérica de poliuretano y un catalizador alifático. Incluso p/p de limpieza de la superficie soporte, preparación del mortero, extendido del mortero, suave lijado para eliminar imperfecciones y formación de rincones, aristas, remates en los encuentros con paramentos, revestimientos u otros elementos recibidos en su superficie, incluso piezas especiales de remates, limpieza de la superficie soporte, replanteo de las juntas de dilatación y paños de trabajo, aplicación de la capa de sellado y limpieza final de la superficie acabada.

| Código | Ud | Descripción | Rendimiento | Precio | Importe |
|---|---|---|---|---|---|
| mt28mon210o | kg | Mortero industrial para enlucido, color gris, compuesto por cemento de alta resistencia, áridos seleccionados y otros aditivos, tipo GP CSIV W0, según UNE-EN 998-1. (material; 15/01/2015) | 27 | 0.2 | 5.40 |
| mt28mon040a | m² | Malla de fibra de vidrio, de 10x10 mm de luz, antiálcalis, de 200 a 250 g/m² de masa superficial y 750 a 900 micras de espesor, con 25 kp/cm² de resistencia a tracción, para armar morteros monocapa. (material; 15/01/2015) | 1.26 | 1.217 | 1.53 |
| mt28mce010b | l | Imprimación tapaporos y puente de adherencia aplicada para regularizar la porosidad y mejorar la adherencia de los soportes absorbentes, compuesta de resina acrílica en dispersión acuosa y aditivos específicos. (material; 15/01/2015) | 0.1 | 2.44 | 0.24 |
| mt28mce020 | m² | Malla de fibra de vidrio, plana y flexible, Builtex "TOP CIMENT", de 1x50 m. (material; 15/01/2015) | 1 | 0.482 | 0.48 |
| mt28mce030b | kg | Microcemento base en polvo compuesto de aglomerantes hidráulicos, áridos seleccionados, resinas sintéticas y aditivos específicos, con una densidad en polvo de 1175 kg/m³. (material; 15/01/2015) | 2 | 1.263 | 2.53 |
| mt28mce030d | kg | Microcemento fino en polvo compuesto de aglomerantes hidráulicos, áridos seleccionados, resinas sintéticas y aditivos específicos, con una densidad en polvo de 1175 kg/m³. (material; 15/01/2015) | 0.6 | 1.889 | 1.13 |
| mt28mce040bO | Ud | Dosis de pigmento color gris, para 20 kg de producto. (material; 15/01/2015) | 1.6 | 0.522 | 0.84 |
| mt08aaa010a | m³ | Agua. (material; 15/01/2015) | 0.634 | 0.593 | 0.38 |
| mt28mce010f | l | Imprimación tapaporos aplicada para regularizar la porosidad, compuesta de resina acrílica en dispersión acuosa y aditivos específicos. (material; 15/01/2015) | 0.11 | 6.677 | 0.73 |
| mt28mce050a | l | Sellador acabado brillo, compuesto por una dispersión polimérica de poliuretano y un catalizador alifático. (material; 15/01/2015) | 0.12 | 9.26 | 1.11 |
| MOOA.8a | h | Oficial 1ª construcción | 0.3 | 17.78 | 5.33 |
| MOOA12a | h | Peón ordinario construcción | 0.15 | 15.55 | 2.33 |
| % | % | Costes Directos Complementarios | 2 % | 22.03 | 0.44 |
|  |  | Total |  |  | 22.47 |

| Medición | Uds. | Largo | Parcial |
|---|---|---|---|
| REVESTIMIENTO EXTERIOR MICROCEMENTO |  |  |  |
| SECTOR 1 |  |  |  |
| Perímetro total | 1 | 1160.000 | 1160.000 |
| A deducir huecos>3m2 | -1 | 224.130 | -224.130 |
| A deducir aplacados | -1 | 147.300 | -147.300 |
| SECTOR 2 |  |  |  |
| Perímetro Orientación Norte-este PB | 1 | 735.000 | 735.000 |
| A deducir huecos>3m2 | -1 | 174.890 | -174.890 |
| A deducir aplacados | -1 | 122.300 | -122.300 |
| Perímetro Orientación Oeste PB | 1 | 355.000 | 355.000 |
| A deducir huecos>3m2 | -1 | 74.940 | -74.940 |
| A deducir aplacados | -1 | 79.650 | -79.650 |
| SECTOR 3 |  |  |  |
| Perímetro Orientación Norte PB | 1 | 295.000 | 295.000 |
| A deducir huecos>3m2 | -1 | 93.450 | -93.450 |
| A deducir aplacados | -1 | 61.350 | -61.350 |
| Perímetro Orientación Sur PB | 1 | 250.000 | 250.000 |
| A deducir huecos>3m2 | -1 | 33.020 | -33.020 |
| A deducir aplacados | -1 | 46.960 | -46.960 |
| Perímetro Orientación Norte P1 | 1 | 375.000 | 375.000 |
| A deducir huecos>3m2 | -1 | 103.490 | -103.490 |
| A deducir aplacados | -1 | 21.840 | -21.840 |
| Perímetro Orientación Sur P1 | 1 | 375.000 | 375.000 |
| A deducir huecos>3m2 | -1 | 102.880 | -102.880 |
| A deducir aplacados | -1 | 32.760 | -32.760 |
| CUBIERTA (interior muretes y shunts) |  |  |  |
| SECTOR 1 | 1 | 150.000 | 150.000 |
| SECTOR 2 |  |  |  |
| Nivel 1 | 1 | 600.000 | 600.000 |
| Nivel 2 | 1 | 63.000 | 63.000 |
| SECTOR 3 | 1 | 150.000 | 150.000 |
| Total |  |  | 3189.04 |

**PC.9.10.Enf-camara** m² Enfoscado de cemento, a buena vista, aplicado sobre un paramento vertical interior, en el trasdós de la hoja exterior de fachada con cámara de aire, más de 3 m de altura, acabado superficial rugoso, con mortero de cemento hidrófugo M-15. (05/04/2017)
2258.57 m² × 8.75 (9.01 con costes indirectos) = 20349.72
Formación de revestimiento continuo de mortero de cemento hidrófugo M-15, a buena vista, de 15 mm de espesor, aplicado sobre un paramento vertical interior, en el trasdós de la hoja exterior de fachada con cámara de aire, más de 3 m de altura, acabado superficial rugoso. Incluso p/p de preparación de la superficie soporte, formación de juntas, rincones, maestras con separación entre ellas no superior a tres metros, remates en los encuentros con paramentos, revestimientos u otros elementos recibidos en su superficie.
Incluye: Despiece de paños de trabajo. Realización de maestras. Aplicación del mortero. Realización de juntas y encuentros. Acabado superficial. Curado del mortero.
Criterio de medición de proyecto: Superficie medida según documentación gráfica de Proyecto, sin deducir huecos menores de 4 m² y deduciendo, en los huecos de superficie mayor de 4 m², el exceso sobre los 4 m².
Criterio de medición de obra: Se medirá la superficie realmente ejecutada según especificaciones de Proyecto, deduciendo, en los huecos de superficie mayor de 4 m², el exceso sobre los 4 m².

| Código | Ud | Descripción | Rendimiento | Precio | Importe |
|---|---|---|---|---|---|
| MOOA.8a | h | Oficial 1ª construcción | 0.243 | 17.78 | 4.32 |
| MOOA12a | h | Peón ordinario construcción | 0.121 | 15.55 | 1.88 |
| mt09moe010c | m³ | Mortero de cemento CEM II/B-P 32,5 N, hidrófugo, tipo M-15, confeccionado en obra con 450 kg/m³ de cemento y una proporción en volumen 1/3. (material; 05/04/2017) | 0.015 | 158.5 | 2.38 |
| % | % | Costes Directos Complementarios | 2 % | 8.58 | 0.17 |
|  |  | Total |  |  | 8.75 |

| Medición | Uds. | Largo | Alto | Parcial |
|---|---|---|---|---|
| ENFOSCADO MORTERO HIDRÓFUGO INTERIOR CÁMARAS |  |  |  |  |
| SECTOR 3 |  |  |  |  |
| PB |  |  |  |  |
| Aulas fachada: |  |  |  |  |
| Zócalo | 1 | 44.600 | 0.750 | 33.450 |
| Dintel | 1 | 44.600 | 1.000 | 44.600 |
| Aulas patio: | 1 | 49.000 | 3.700 | 181.300 |
|  | 1 | 3.600 | 3.700 | 13.320 |
|  | 1 | 3.400 | 3.700 | 12.580 |
| Vestuario exterior | 1 | 6.200 | 3.700 | 22.940 |
|  | 1 | 12.700 | 3.700 | 46.990 |
| Vestuario interior | 1 | 3.600 | 3.700 | 13.320 |
|  | 1 | 2.600 | 3.700 | 9.620 |
|  | 1 | 0.800 | 3.700 | 2.960 |
|  | 1 | 4.200 | 3.700 | 15.540 |
|  | 1 | 0.800 | 3.700 | 2.960 |
|  | 1 | 10.600 | 3.700 | 39.220 |
| P1 |  |  |  |  |
| Aulas fachada: |  |  |  |  |
| Zócalo | 1 | 44.600 | 0.750 | 33.450 |
| Dintel | 1 | 44.600 | 1.000 | 44.600 |
| Zócalo | 1 | 8.000 | 0.750 | 6.000 |
| Dintel | 1 | 8.000 | 1.000 | 8.000 |
| Zona aseos | 1 | 5.800 | 3.700 | 21.460 |
| Aulas patio: |  |  |  |  |
| zócalo | 1 | 68.600 | 0.750 | 51.450 |
| dintel | 1 | 68.600 | 1.000 | 68.600 |
| Escaleras | 6 | 3.600 | 1.300 | 28.080 |
| escalera servicio | 2 | 5.500 | 2.600 | 28.600 |
|  | 2 | 1.700 | 2.600 | 8.840 |
| Patinillo instalaciones | 4 | 2.000 | 2.600 | 20.800 |
| SECTOR 2 |  |  |  |  |
| Escalera | 3 | 3.600 | 1.300 | 14.040 |
| PB |  |  |  |  |
| Aseos: | 1 | 2.800 | 3.700 | 10.360 |
|  | 1 | 8.600 | 3.700 | 31.820 |
|  | 1 | 2.800 | 3.700 | 10.360 |
| polivalente |  |  |  |  |
| zocalo | 1 | 12.600 | 0.750 | 9.450 |
| dintel | 1 | 12.600 | 1.000 | 12.600 |
| fachada E | 1 | 11.400 | 3.700 | 42.180 |
| acceso | 1 | 12.600 | 3.700 | 46.620 |
| Acceso-hall |  |  |  |  |
| dintel | 1 | 14.600 | 1.000 | 14.600 |
| Cocina-comedor | 1 | 3.000 | 3.700 | 11.100 |
|  | 1 | 7.800 | 3.700 | 28.860 |
|  | 1 | 9.400 | 3.700 | 34.780 |
|  | 1 | 6.600 | 3.700 | 24.420 |
|  | 1 | 1.600 | 3.700 | 5.920 |
|  | 1 | 5.000 | 3.700 | 18.500 |
|  | 1 | 4.400 | 3.700 | 16.280 |
|  | 1 | 2.400 | 3.700 | 8.880 |
| Almacén y profesores | 1 | 15.400 | 3.700 | 56.980 |
|  | 1 | 8.200 | 3.700 | 30.340 |
|  | 1 | 3.000 | 3.700 | 11.100 |
|  | 1 | 4.200 | 3.700 | 15.540 |
|  | 1 | 37.400 | 3.700 | 138.380 |
| P1 |  |  |  |  |
| Aseos | 1 | 2.800 | 3.700 | 10.360 |
|  | 1 | 8.600 | 3.700 | 31.820 |
|  | 1 | 2.800 | 3.700 | 10.360 |
| aulas fachada |  |  |  |  |
| zocalo | 1 | 12.600 | 0.750 | 9.450 |
| dintel | 1 | 12.600 | 1.000 | 12.600 |
| fachada E | 1 | 11.400 | 3.700 | 42.180 |
| Fachada interior |  |  |  |  |
| zocalo | 1 | 24.600 | 0.750 | 18.450 |
| dintel | 1 | 24.600 | 1.000 | 24.600 |
| Comedor | 2 | 26.200 | 1.200 | 62.880 |
|  | 2 | 14.200 | 1.200 | 34.080 |
| SECTOR 1 |  |  |  |  |
| PB | 1 | 120.000 | 3.700 | 444.000 |
| dintel | 1 | 110.000 | 1.000 | 110.000 |
| CLARABOYAS | 11 | 8.000 | 1.000 | 88.000 |
|  | 2 | 4.000 | 1.000 | 8.000 |
| Total |  |  |  | 2258.57 |

**PC.9.11.Panelado-fenolico-RDM010** m² Revestimiento con tablero de fibras de madera y resinas sintéticas de densidad media (MDF), hidrófugo, sin recubrimiento, de 19 mm de espesor, adherido al paramento vertical mediante adhesivo de caucho. (20/06/2017)
298.51 m² × 120.25 (123.86 con costes indirectos) = 36973.45
Suministro y colocación de revestimiento decorativo de paramentos interiores mediante tablero de fibras de madera y resinas sintéticas de densidad media (MDF), hidrófugo, sin recubrimiento, de 19 mm de espesor, fijado con adhesivo de caucho sobre la superficie regularizada de paramentos verticales interiores. Incluso p/p de preparación y limpieza de la superficie, formación de encuentros, cortes del material y remates perimetrales.
Incluye: Preparación y limpieza de la superficie a revestir. Replanteo de juntas, huecos y encuentros. Replanteo de los tableros sobre el paramento. Corte y presentación de los tableros. Aplicación del adhesivo. Colocación y fijación sobre el paramento. Resolución del perímetro del revestimiento. Limpieza de la superficie.
Criterio de medición de proyecto: Superficie medida según documentación gráfica de Proyecto, deduciendo los huecos de superficie mayor de 2 m².
Criterio de medición de obra: Se medirá la superficie realmente ejecutada según especificaciones de Proyecto, deduciendo los huecos de superficie mayor de 2 m².

| Código | Ud | Descripción | Rendimiento | Precio | Importe |
|---|---|---|---|---|---|
| MOOC.8a | h | Oficial 1ª carpintería | 1.28 | 17.57 | 22.49 |
| MOOC10a | h | Ayudante carpintería | 0.74 | 15 | 11.10 |
| panel-fenolico | m2 | Placa laminada compacta de alta presión (HPL) de 8 mm de espesor. Maestra de compacto de 5 mm de espesor atornillada, de ancho 60 mm. Cinta adhesiva de doble cara para la unión entre panerl y rastrel. Masilla a base de poliuretano para adhesivo. (material; 20/06/2017) | 1 | 84.304 | 84.30 |
| % | % | Costes Directos Complementarios | 2 % | 117.89 | 2.36 |
|  |  | Total |  |  | 120.25 |

## CAP10 PAVIMENTOS (06/07/2009)
Importe: 280893.64

**pp-RSB015b** m² Base para pavimento de mortero ligero autonivelante tipo "LATERMIX MOD. Cem Mini" o equivalente, de resistencia a compresión 3,0 MPa, confeccionado en obra con arcilla expandida, y cemento Portland con caliza, de 10 cm de espesor. (09/01/2015)
2982.96 m² × 12.67 (13.05 con costes indirectos) = 38927.63
Formación de base de mortero ligero autonivelante tipo "LATERMIX MOD. Cem Mini" o equivalente, de resistencia a compresión 3,0 MPa, de densidad 600 kg/m³, conductividad térmica 0,139 W/(mK), confeccionado en obra con 1.100 litros de arcilla expandida, de granulometría entre 4 y 12,5 mm, densidad 330 kg/m³ y 150 kg de cemento Portland con caliza CEM II/B-L 32,5 R, según UNE-EN 197-1, de 10 cm de espesor, acabado con capa de regularización de mortero de cemento M-5 de 2 cm de espesor, fratasada y limpia, para su posterior uso como soporte de pavimento. Incluso p/p de replanteo y marcado de los niveles de acabado, colocación de banda de panel rígido de poliestireno expandido de 10 mm de espesor en el perímetro, rodeando los elementos verticales y en las juntas estructurales, formación de las juntas de retracción y curado de la superficie.
Incluye: Replanteo y marcado de niveles. Preparación de las juntas perimetrales de dilatación. Puesta en obra del hormigón. Formación de juntas de retracción. Vertido, extendido y regleado del mortero de regularización. Curado.

| Código | Ud | Descripción | Rendimiento | Precio | Importe |
|---|---|---|---|---|---|
| mt10hlw010z | m³ | Hormigón ligero de resistencia a compresión 3,0 MPa, de densidad 600 kg/m³, conductividad térmica 0,139 W/(mK), confeccionado en obra con 1.100 litros de arcilla expandida, de granulometría entre 4 y 12,5 mm, densidad 330 kg/m³ y 150 kg de cemento Portland con caliza CEM II/B-L 32,5 R, según UNE-EN 197-1. (material; 09/01/2015) | 0.1 | 38 | 3.80 |
| mt09mor010c | m³ | Mortero de cemento CEM II/B-P 32,5 N tipo M-5, confeccionado en obra con 250 kg/m³ de cemento y una proporción en volumen 1/6. | 0.02 | 100.34 | 2.01 |
| mt16pea020a | m² | Panel rígido de poliestireno expandido, según UNE-EN 13163, mecanizado lateral recto, de 10 mm de espesor, resistencia térmica 0,25 m²K/W, conductividad térmica 0,036 W/(mK), para junta de dilatación. (material; 09/01/2015) | 0.05 | 0.181 | 0.01 |
| MOOA.8a | h | Oficial 1ª construcción | 0.24 | 17.78 | 4.27 |
| MOOA12a | h | Peón ordinario construcción | 0.15 | 15.55 | 2.33 |
| % | % | Costes Directos Complementarios | 2 % | 12.42 | 0.25 |
|  |  | Total |  |  | 12.67 |

| Medición | Uds. | Largo | Parcial |
|---|---|---|---|
| PLANTA BAJA |  |  |  |
| Pavimento pieza especial (pasos y espacios generales) |  |  |  |
| SECTOR 1 | 1 | 170.000 | 170.000 |
| SECTOR 2 | 1 | 255.000 | 255.000 |
| SECTOR 3 |  |  |  |
| Planta baja | 1 | 126.000 | 126.000 |
| Subtotal |  |  | 551.000 |
| Pavimento general (aulas, despachos...) |  |  |  |
| SECTOR 1 | 4 | 58.250 | 233.000 |
|  | 5 | 58.700 | 293.500 |
|  | 5 | 11.570 | 57.850 |
|  | 1 | 74.410 | 74.410 |
|  | 1 | 5.810 | 5.810 |
|  | 1 | 6.420 | 6.420 |
|  | 1 | 3.010 | 3.010 |
|  | 1 | 29.290 | 29.290 |
|  | 1 | 15.990 | 15.990 |
| SECTOR 2 | 2 | 6.660 | 13.320 |
|  | 2 | 7.670 | 15.340 |
|  | 1 | 39.950 | 39.950 |
|  | 1 | 74.760 | 74.760 |
|  | 1 | 32.740 | 32.740 |
|  | 1 | 7.220 | 7.220 |
|  | 1 | 110.670 | 110.670 |
|  | 1 | 8.450 | 8.450 |
|  | 1 | 10.570 | 10.570 |
|  | 1 | 8.430 | 8.430 |
|  | 1 | 371.790 | 371.790 |
|  | 1 | 14.810 | 14.810 |
|  | 4 | 13.530 | 54.120 |
|  | 1 | 44.240 | 44.240 |
|  | 1 | 19.250 | 19.250 |
|  | 1 | 19.580 | 19.580 |
|  | 1 | 6.500 | 6.500 |
|  | 1 | 6.500 | 6.500 |
|  | 1 | 4.100 | 4.100 |
|  | 1 | 109.330 | 109.330 |
|  | 1 | 13.810 | 13.810 |
|  | 1 | 2.200 | 2.200 |
| SECTOR 3 |  |  |  |
| Planta baja | 1 | 725.000 | 725.000 |
| Subtotal |  |  | 2431.960 |
| Subtotal acumulado |  |  | 2982.960 |
| Total |  |  | 2982.96 |

**pp-RSB015c** m² Base para pavimento de mortero ligero autonivelante tipo "LATERMIX MOD. Cem Mini" o equivalente, de resistencia a compresión 3,0 MPa, confeccionado en obra con arcilla expandida, y cemento Portland con caliza, de 8 cm de espesor. (09/01/2015)
1490 m² × 10.85 (11.18 con costes indirectos) = 16658.20
Formación de base de mortero ligero autonivelante tipo "LATERMIX MOD. Cem Mini" o equivalente, de resistencia a compresión 3,0 MPa, de densidad 600 kg/m³, conductividad térmica 0,139 W/(mK), confeccionado en obra con 1.100 litros de arcilla expandida, de granulometría entre 4 y 12,5 mm, densidad 330 kg/m³ y 150 kg de cemento Portland con caliza CEM II/B-L 32,5 R, según UNE-EN 197-1, de 8 cm de espesor, acabado con capa de regularización de mortero de cemento M-5 de 2 cm de espesor, fratasada y limpia, para su posterior uso como soporte de pavimento. Incluso p/p de replanteo y marcado de los niveles de acabado, colocación de banda de panel rígido de poliestireno expandido de 10 mm de espesor en el perímetro, rodeando los elementos verticales y en las juntas estructurales, formación de las juntas de retracción y curado de la superficie.
Incluye: Replanteo y marcado de niveles. Preparación de las juntas perimetrales de dilatación. Puesta en obra del hormigón. Formación de juntas de retracción. Vertido, extendido y regleado del mortero de regularización. Curado.
Criterio de medición de proyecto: Superficie medida según documentación gráfica de Proyecto.
Criterio de medición de obra: Se medirá la superficie realmente ejecutada según especificaciones de Proyecto, sin deducir la superficie ocupada por los pilares situados dentro de su perímetro.

| Código | Ud | Descripción | Rendimiento | Precio | Importe |
|---|---|---|---|---|---|
| mt10hlw010z | m³ | Hormigón ligero de resistencia a compresión 3,0 MPa, de densidad 600 kg/m³, conductividad térmica 0,139 W/(mK), confeccionado en obra con 1.100 litros de arcilla expandida, de granulometría entre 4 y 12,5 mm, densidad 330 kg/m³ y 150 kg de cemento Portland con caliza CEM II/B-L 32,5 R, según UNE-EN 197-1. | 0.08 | 38 | 3.04 |
| mt09mor010c | m³ | Mortero de cemento CEM II/B-P 32,5 N tipo M-5, confeccionado en obra con 250 kg/m³ de cemento y una proporción en volumen 1/6. | 0.02 | 100.34 | 2.01 |
| mt16pea020a | m² | Panel rígido de poliestireno expandido, según UNE-EN 13163, mecanizado lateral recto, de 10 mm de espesor, resistencia térmica 0,25 m²K/W, conductividad térmica 0,036 W/(mK), para junta de dilatación. | 0.05 | 0.181 | 0.01 |
| MOOA.8a | h | Oficial 1ª construcción | 0.2 | 17.78 | 3.56 |
| MOOA12a | h | Peón ordinario construcción | 0.13 | 15.55 | 2.02 |
| % | % | Costes Directos Complementarios | 2 % | 10.64 | 0.21 |
|  |  | Total |  |  | 10.85 |

| Medición | Uds. | Largo | Parcial |
|---|---|---|---|
| PLANTA PRIMERA |  |  |  |
| SECTOR 3 |  |  |  |
| Planta 1ª | 1 | 1265.000 | 1265.000 |
| SECTOR 3 |  |  |  |
| Planta 1ª | 1 | 225.000 | 225.000 |
| Total |  |  | 1490 |

**pp-pav-50x100-clase1** m² (09/01/2015)
2836.04 m² × 24.8 (25.54 con costes indirectos) = 72432.46
Suministro y ejecución de pavimento, mediante el método de colocación en capa fina, de baldosas cerámicas de gres porcelánico de 50x100, mod. IKOM BLANCO de PAMESA o equivalente; clase 1, zonas interiores húmedas, extendidas sobre una capa de mortero autonivelante, de baja alcalinidad y resistencia a compresión superior a 20 MPa, bombeado en obra por medios mecánicos en capa continua, respetando las juntas estructurales (con su sellado), recibidas con adhesivo de resinas reactivas normal, R1 sin ninguna característica adicional, color gris, con doble encolado, y rejuntadas con mortero de juntas cementoso con resistencia elevada a la abrasión y absorción de agua reducida, CG2, para junta mínima (entre 1,5 y 3 mm), con la misma tonalidad de las piezas. Incluso formación de juntas perimetrales continuas, de anchura no menor de 5 mm, en los límites con paredes, pilares exentos y elevaciones de nivel y, en su caso, juntas de partición y juntas estructurales o de dilatación existentes en el soporte.
Incluye: Roturas, recortes, limpieza y comprobación del grado de humedad de la base. Replanteo de niveles. Vertido, extendido y alisado de la capa de nivelación. Replanteo de la disposición de las baldosas y juntas de movimiento. Aplicación del adhesivo. Colocación de las baldosas a punta de paleta. Relleno de las juntas de movimiento. Rejuntado. Eliminación y limpieza del material sobrante. Limpieza inicial del pavimento al finalizar la obra.

| Código | Ud | Descripción | Rendimiento | Precio | Importe |
|---|---|---|---|---|---|
| mt09mcr021eaa | kg | Adhesivo de resinas reactivas normal, R1, según UNE-EN 12004, color gris. (material; 09/01/2015) | 6 | 0.152 | 0.91 |
| pp-50x100-clase1 | m² | Baldosa cerámica de gres porcelánico. mod. IKOM de PAMESA o equivalente, clase 1. | 1.05 | 16 | 16.80 |
| mt09mcr070c | kg | Mortero de juntas cementoso con resistencia elevada a la abrasión y absorción de agua reducida, CG2, para junta mínima entre 1,5 y 3 mm, según UNE-EN 13888. (material; 09/01/2015) | 0.1 | 0.167 | 0.02 |
| mo014 | h | Oficial 1ª solador. (mano de obra; 20/07/2009) | 0.3 | 14.94 | 4.48 |
| mo036 | h | Ayudante solador. | 0.15 | 14.03 | 2.10 |
| % | % | Costes Directos Complementarios | 2 % | 24.31 | 0.49 |
|  |  | Total |  |  | 24.8 |

| Medición | Uds. | Largo | Parcial |
|---|---|---|---|
| Pavimento pasos y espacios generales |  |  |  |
| SECTOR 1 | 1 | 170.000 | 170.000 |
| SECTOR 2 | 1 | 255.000 | 255.000 |
| SECTOR 3 |  |  |  |
| Planta baja | 1 | 126.000 | 126.000 |
| Planta 1ª | 1 | 225.000 | 225.000 |
| Subtotal |  |  | 776.000 |
| Pavimento general (aulas, despachos, aseos,...) |  |  |  |
| SECTOR 1 | 4 | 58.250 | 233.000 |
|  | 5 | 58.700 | 293.500 |
|  | 5 | 11.570 | 57.850 |
|  | 1 | 74.410 | 74.410 |
|  | 1 | 5.810 | 5.810 |
|  | 1 | 6.420 | 6.420 |
|  | 1 | 3.010 | 3.010 |
|  | 1 | 29.290 | 29.290 |
|  | 1 | 15.990 | 15.990 |
| SECTOR 2 | 2 | 6.660 | 13.320 |
|  | 2 | 7.670 | 15.340 |
|  | 1 | 39.950 | 39.950 |
|  | 1 | 74.760 | 74.760 |
|  | 1 | 32.740 | 32.740 |
|  | 1 | 7.220 | 7.220 |
|  | 1 | 110.670 | 110.670 |
|  | 1 | 8.450 | 8.450 |
|  | 1 | 10.570 | 10.570 |
|  | 1 | 8.430 | 8.430 |
|  | 1 | 371.790 | 371.790 |
|  | 1 | 14.810 | 14.810 |
|  | 4 | 13.530 | 54.120 |
|  | 1 | 44.240 | 44.240 |
|  | 1 | 19.250 | 19.250 |
|  | 1 | 19.580 | 19.580 |
|  | 1 | 6.500 | 6.500 |
|  | 1 | 6.500 | 6.500 |
|  | 1 | 4.100 | 4.100 |
|  | 1 | 109.330 | 109.330 |
|  | 1 | 13.810 | 13.810 |
|  | 1 | 2.200 | 2.200 |
| SECTOR 3 |  |  |  |
| Planta baja | 1 | 725.000 | 725.000 |
| Planta 1ª | 1 | 1265.000 | 1265.000 |
| Subtotal |  |  | 3696.960 |
| A DEDUCIR: |  |  |  |
| ZONAS HÚMEDAS INTERIORES |  |  |  |
| SECTOR 1 | -5 | 11.580 | -57.900 |
|  | -1 | 3.020 | -3.020 |
|  | -1 | 5.810 | -5.810 |
| SECTOR 2 | -2 | 6.660 | -13.320 |
|  | -1 | 7.420 | -7.420 |
| Cocina, cámaras, cuarto frío | -1 | 127.620 | -127.620 |
|  | -1 | 8.450 | -8.450 |
| Despensa | -1 | 7.430 | -7.430 |
| Cuarto grupo | -1 | 10.980 | -10.980 |
| Comedor | -1 | 378.980 | -378.980 |
| Limpieza | -1 | 4.100 | -4.100 |
| Aseos | -2 | 26.090 | -52.180 |
| SECTOR 3 |  |  |  |
| PB |  |  |  |
| Limpieza | -1 | 5.840 | -5.840 |
| Aseos | -2 | 5.920 | -11.840 |
| Vestuarios | -1 | 290.000 | -290.000 |
| P1 |  |  |  |
|  | -1 | 19.660 | -19.660 |
|  | -1 | 12.820 | -12.820 |
|  | -1 | 4.750 | -4.750 |
|  | -1 | 4.080 | -4.080 |
|  | -2 | 26.090 | -52.180 |
|  | -1 | 4.100 | -4.100 |
|  | -1 | 4.440 | -4.440 |
| A restar partida 10.14 Pavimento continuo PVC | -1 | 550.000 | -550.000 |
| Subtotal |  |  | -1636.920 |
| Subtotal acumulado |  |  | 2836.040 |
| Total |  |  | 2836.04 |

**pp-pav-50x100-clase2** m² Solado de baldosas cerámicas de gres porcelánico, mate o natural 3/2/H/-, de 60x120 cm, 8 €/m², recibidas con adhesivo cementoso mejorado, C2 sin ninguna característica adicional, color gris con doble encolado, y rejuntadas con mortero de juntas cementoso con resistencia elevada a la abrasión y absorción de agua reducida, CG2, para junta mínima (entre 1,5 y 3 mm), con la misma tonalidad de las piezas. (26/01/2015)
1086.92 m² × 24.8 (25.54 con costes indirectos) = 27759.94
Suministro y ejecución de pavimento, mediante el método de colocación en capa fina, de baldosas cerámicas de gres porcelánico de 50x100, mod. IKOM BLANCO de PAMESA o equivalente; clase 2, suelos interiores zonas húmedas, extendidas sobre una capa de mortero autonivelante, de baja alcalinidad y resistencia a compresión superior a 20 MPa, bombeado en obra por medios mecánicos en capa continua, respetando las juntas estructurales (con su sellado), recibidas con adhesivo de resinas reactivas normal, R1 sin ninguna característica adicional, color gris, con doble encolado, y rejuntadas con mortero de juntas cementoso con resistencia elevada a la abrasión y absorción de agua reducida, CG2, para junta mínima (entre 1,5 y 3 mm), con la misma tonalidad de las piezas. Incluso formación de juntas perimetrales continuas, de anchura no menor de 5 mm, en los límites con paredes, pilares exentos y elevaciones de nivel y, en su caso, juntas de partición y juntas estructurales o de dilatación existentes en el soporte.
Incluye: Roturas, recortes, limpieza y comprobación del grado de humedad de la base. Replanteo de niveles. Vertido, extendido y alisado de la capa de nivelación. Replanteo de la disposición de las baldosas y juntas de movimiento. Aplicación del adhesivo. Colocación de las baldosas a punta de paleta. Relleno de las juntas de movimiento. Rejuntado. Eliminación y limpieza del material sobrante. Limpieza inicial del pavimento al finalizar la obra.

| Código | Ud | Descripción | Rendimiento | Precio | Importe |
|---|---|---|---|---|---|
| mt09mcr021eaa | kg | Adhesivo de resinas reactivas normal, R1, según UNE-EN 12004, color gris. | 6 | 0.152 | 0.91 |
| pp-50x100-clase2 | m² | Baldosa cerámica de gres porcelánico. mod. IKOM de PAMESA o equivalente, clase 2. (material; 26/01/2015) | 1.05 | 16 | 16.80 |
| mt09mcr070c | kg | Mortero de juntas cementoso con resistencia elevada a la abrasión y absorción de agua reducida, CG2, para junta mínima entre 1,5 y 3 mm, según UNE-EN 13888. | 0.1 | 0.167 | 0.02 |
| mo014 | h | Oficial 1ª solador. | 0.3 | 14.94 | 4.48 |
| mo036 | h | Ayudante solador. | 0.15 | 14.03 | 2.10 |
| % | % | Costes Directos Complementarios | 2 % | 24.31 | 0.49 |
|  |  | Total |  |  | 24.8 |

| Medición | Uds. | Largo | Parcial |
|---|---|---|---|
| ZONAS HÚMEDAS INTERIORES |  |  |  |
| SECTOR 1 | 5 | 11.580 | 57.900 |
|  | 1 | 3.020 | 3.020 |
|  | 1 | 5.810 | 5.810 |
| SECTOR 2 | 2 | 6.660 | 13.320 |
|  | 1 | 7.420 | 7.420 |
| Cocina, cámaras, cuarto frío | 1 | 127.620 | 127.620 |
|  | 1 | 8.450 | 8.450 |
| Despensa | 1 | 7.430 | 7.430 |
| Cuarto grupo | 1 | 10.980 | 10.980 |
| Comedor | 1 | 378.980 | 378.980 |
| Limpieza | 1 | 4.100 | 4.100 |
| Aseos | 2 | 26.090 | 52.180 |
| SECTOR 3 |  |  |  |
| PB |  |  |  |
| Limpieza | 1 | 5.840 | 5.840 |
| Aseos | 2 | 5.920 | 11.840 |
| Vestuarios | 1 | 290.000 | 290.000 |
| P1 |  |  |  |
|  | 1 | 19.660 | 19.660 |
|  | 1 | 12.820 | 12.820 |
|  | 1 | 4.750 | 4.750 |
|  | 1 | 4.080 | 4.080 |
|  | 2 | 26.090 | 52.180 |
|  | 1 | 4.100 | 4.100 |
|  | 1 | 4.440 | 4.440 |
| Total |  |  | 1086.92 |

**PC17.** m Rodapié cerámico de gres porcelánico, mate o natural de 9 cm, 5,5 €/m, recibido con mortero de cemento M-5. Rejuntado con lechada de cemento blanco, L, BL-V 22,5, para junta mínima (entre 1,5 y 3 mm), coloreada con la misma tonalidad de las piezas. (09/01/2015)
683.45 m × 5.71 (5.88 con costes indirectos) = 4018.69
Suministro y colocación de rodapié cerámico de gres porcelánico, modelo IKOM de PAMESA o equivalente, igual al pavimento, de 10 cm, recibido con cola porcelánica y rejuntado con lechada de cemento blanco, L, BL-V 22,5, para junta mínima (entre 1,5 y 3 mm), coloreada con la misma tonalidad de las piezas.
Incluye: Replanteo de las piezas. Corte de las piezas y formación de encajes en esquinas y rincones. Colocación del rodapié. Relleno de juntas.

| Código | Ud | Descripción | Rendimiento | Precio | Importe |
|---|---|---|---|---|---|
| mt09mcr021eaa | kg | Adhesivo de resinas reactivas normal, R1, según UNE-EN 12004, color gris. | 0.1 | 0.152 | 0.02 |
| ppmt18rcp010bc550 | m | Rodapié cerámico de gres porcelánico, modelo IKOM de PAMESA o equivalente, acabado mate o natural, 10 cm. (material; 09/01/2015) | 1.05 | 4.5 | 4.73 |
| mt09lec010b | m³ | Lechada de cemento blanco BL 22,5 X. | 0.001 | 96.74 | 0.10 |
| mo014 | h | Oficial 1ª solador. | 0.05 | 14.94 | 0.75 |
| % | % | Costes Directos Complementarios | 2 % | 5.60 | 0.11 |
|  |  | Total |  |  | 5.71 |

| Medición | Uds. | Largo | Parcial |
|---|---|---|---|
| SECTOR 1 | 1 | 15.000 | 15.000 |
| Aulas, bajo ventana | 5 | 7.500 | 37.500 |
|  | 5 | 6.600 | 33.000 |
|  | 2 | 3.700 | 7.400 |
|  | 1 | 5.300 | 5.300 |
|  | 1 | 3.250 | 3.250 |
| SECTOR 2 | 1 | 445.000 | 445.000 |
| SECTOR 3 | 1 | 125.000 | 125.000 |
|  | 1 | 12.000 | 12.000 |
| Total |  |  | 683.45 |

**pp-pav-senalizador-piedra** m2 (09/01/2015)
212.85 m2 × 18.08 (18.62 con costes indirectos) = 3963.27
Pavimento señalizador con relieve de 5 mm de altura, según SUA y normativa de accesibilidad, de baldosas de piedra tipo Borriol de dimensiones varias y entre 3 y 5 cm de espesor, colocado sobre capa de arena de 2cm de espesor mínimo, tomadas con mortero de cemento M-5, incluso rejuntado con lechada de cemento coloreada con la misma tonalidad de las baldosas, eliminación de restos y limpieza, según NTE/RSR-1.

| Código | Ud | Descripción | Rendimiento | Precio | Importe |
|---|---|---|---|---|---|
| MOOA.8a | h | Oficial 1ª construcción | 0.103 | 17.78 | 1.83 |
| MOOA12a | h | Peón ordinario construcción | 0.072 | 15.55 | 1.12 |
| pp-pav-sen-piedra | m2 | Pavimento señalizador con relieve de 5 mm de altura, según SUA y normativa de accesibilidad, de baldosas de piedra tipo Borriol de dimensiones varias y 2cm de espesor. (material; 09/01/2015) | 1.05 | 11.848 | 12.44 |
| PBRA.1adb | t | Arena 0/6 triturada lvd 10km (material; 28/07/2009) | 0.032 | 9.06 | 0.29 |
| PBAC.2ab | t | CEM II/A-P 32.5 R envasado | 0.001 | 86.48 | 0.09 |
| PBPL.1j | m3 | Lechada colorante cemento | 0.001 | 384.66 | 0.38 |
| PBPM.1da | m3 | Mto cto M-5 man | 0.02 | 79.14 | 1.58 |
| % | % | Costes Directos Complementarios | 2 % | 17.73 | 0.35 |
|  |  | Total |  |  | 18.08 |

| Medición | Uds. | Largo | Parcial |
|---|---|---|---|
| Banda señalizadora itinerario accesible exterior | 1 | 10.000 | 10.000 |
| Señalización ascensor | 2 | 1.000 | 2.000 |
| Banda señalizadora escaleras | 6 | 1.300 | 7.800 |
|  | 6 | 1.000 | 6.000 |
| Banda señalizadora protección desniveles |  |  |  |
| banco lineal | 1 | 58.000 | 58.000 |
|  | 1 | 12.000 | 12.000 |
| rampas y escalones patio | 1 | 3.400 | 3.400 |
|  | 1 | 1.500 | 1.500 |
|  | 1 | 3.500 | 3.500 |
|  | 1 | 2.500 | 2.500 |
|  | 1 | 2.000 | 2.000 |
|  | 1 | 3.400 | 3.400 |
|  | 2 | 4.700 | 9.400 |
|  | 3 | 2.500 | 7.500 |
| patio infantil | 3 | 3.700 | 11.100 |
|  | 1 | 4.200 | 4.200 |
|  | 1 | 7.800 | 7.800 |
|  | 1 | 2.750 | 2.750 |
| Banda señalizadora protección desniveles | 1 | 58.000 | 58.000 |
| Total |  |  | 212.85 |

**RSS010** m² Pavimento de goma de color, con botones, suministrada en rollos de 1000x12000x4 mm, colocado con adhesivo de contacto. (09/01/2015)
42 m² × 8.68 (8.94 con costes indirectos) = 375.48
Suministro y colocación de pavimento de goma de color, con botones, suministrada en rollos de 1000x12000x4 mm, colocado con adhesivo de contacto sobre capa de pasta niveladora no incluida en este precio. Incluso p/p de adhesivo de contacto, formación de juntas del pavimento sintético, eliminación y limpieza del material sobrante y limpieza final del pavimento.
Incluye: Replanteo y recorte del pavimento. Aplicación de la capa de adhesivo de contacto. Colocación del pavimento. Eliminación y limpieza del material sobrante. Limpieza final del pavimento.
Criterio de medición de proyecto: Superficie útil, medida según documentación gráfica de Proyecto.
Criterio de medición de obra: Se medirá la superficie realmente ejecutada según especificaciones de Proyecto.

| Código | Ud | Descripción | Rendimiento | Precio | Importe |
|---|---|---|---|---|---|
| mt18dww010 | kg | Adhesivo de contacto a base de resina acrílica en dispersión acuosa, para pavimento de goma, caucho, linóleo, PVC, moqueta y textil. (material; 09/01/2015) | 0.25 | 0.991 | 0.25 |
| mt18dsi010o | m² | Lámina de goma de 1000x12000x4 mm, acabado de color, con botones. (material; 09/01/2015) | 1.05 | 7.064 | 7.42 |
| mo025 | h | Oficial 1ª instalador de revestimientos flexibles. (mano de obra; 19/11/2014) | 0.035 | 15.9 | 0.56 |
| mo059 | h | Ayudante instalador de revestimientos flexibles. (mano de obra; 19/11/2014) | 0.019 | 14.64 | 0.28 |
| % | % | Costes Directos Complementarios | 2 % | 8.51 | 0.17 |
|  |  | Total |  |  | 8.68 |

| Medición | Uds. | Largo | Parcial |
|---|---|---|---|
| Banda señalizadora itinerario accesible interior | 1 | 20.000 | 20.000 |
| Punto accesible | 2 | 1.100 | 2.200 |
| Señalización ascensor | 2 | 1.000 | 2.000 |
| Banda señalizadora escaleras | 6 | 1.300 | 7.800 |
|  | 6 | 1.000 | 6.000 |
| Banda señalizadora protección desniveles | 1 | 4.000 | 4.000 |
| Total |  |  | 42 |

**NAL020** m² Aislamiento acústico a ruido de impacto de suelos flotantes formado por lámina de polietileno reticulado de celdas cerradas, de alta resistencia a la compresión, "CHOVAimpact 10" o equivalente, de 10 mm de espesor, preparado para recibir una solera de mortero u hormigón (no incluida en este precio). (09/01/2015)
4472.96 m² × 4.07 (4.19 con costes indirectos) = 18741.70
Suministro y colocación de aislamiento acústico a ruido de impacto de suelos flotantes formado por lámina de polietileno reticulado de celdas cerradas, de alta resistencia a la compresión, "CHOVAimpact 10" o equivalente, de 10 mm de espesor, preparado para recibir una solera de mortero u hormigón (no incluida en este precio). Incluso p/p de preparación de la superficie soporte, cortes, desolidarización perimetral realizada con el mismo material aislante, y sellado de juntas con cinta autoadhesiva.
Incluye: Limpieza y preparación de la superficie soporte. Preparación del aislamiento. Colocación del aislamiento sobre el forjado.
Criterio de medición de proyecto: Superficie medida según documentación gráfica de Proyecto.
Criterio de medición de obra: Se medirá la superficie realmente ejecutada según especificaciones de Proyecto.

| Código | Ud | Descripción | Rendimiento | Precio | Importe |
|---|---|---|---|---|---|
| mt17ppe010c | m² | Lámina de polietileno reticulado de celdas cerradas, de alta resistencia a la compresión, Edimpact 25/10 "EDING APS", de 10 mm de espesor. (material; 09/01/2015) | 1.2 | 3.01 | 3.61 |
| mt16aaa030 | m | Cinta autoadhesiva para sellado de juntas. | 0.4 | 0.25 | 0.10 |
| mo050 | h | Ayudante montador instalaciones | 0.01 | 13.98 | 0.14 |
| mo093 | h | Ayudante electricista. | 0.01 | 13.75 | 0.14 |
| % | % | Costes Directos Complementarios | 2 % | 3.99 | 0.08 |
|  |  | Total |  |  | 4.07 |

| Medición | Uds. | Largo | Parcial |
|---|---|---|---|
| Pavimento pasos y espacios generales |  |  |  |
| SECTOR 1 | 1 | 170.000 | 170.000 |
| SECTOR 2 | 1 | 255.000 | 255.000 |
| SECTOR 3 |  |  |  |
| Planta baja | 1 | 126.000 | 126.000 |
| Planta 1ª | 1 | 225.000 | 225.000 |
| Subtotal |  |  | 776.000 |
| Pavimento general (aulas, despachos...) |  |  |  |
| SECTOR 1 | 4 | 58.250 | 233.000 |
|  | 5 | 58.700 | 293.500 |
|  | 5 | 11.570 | 57.850 |
|  | 1 | 74.410 | 74.410 |
|  | 1 | 5.810 | 5.810 |
|  | 1 | 6.420 | 6.420 |
|  | 1 | 3.010 | 3.010 |
|  | 1 | 29.290 | 29.290 |
|  | 1 | 15.990 | 15.990 |
| SECTOR 2 | 2 | 6.660 | 13.320 |
|  | 2 | 7.670 | 15.340 |
|  | 1 | 39.950 | 39.950 |
|  | 1 | 74.760 | 74.760 |
|  | 1 | 32.740 | 32.740 |
|  | 1 | 7.220 | 7.220 |
|  | 1 | 110.670 | 110.670 |
|  | 1 | 8.450 | 8.450 |
|  | 1 | 10.570 | 10.570 |
|  | 1 | 8.430 | 8.430 |
|  | 1 | 371.790 | 371.790 |
|  | 1 | 14.810 | 14.810 |
|  | 4 | 13.530 | 54.120 |
|  | 1 | 44.240 | 44.240 |
|  | 1 | 19.250 | 19.250 |
|  | 1 | 19.580 | 19.580 |
|  | 1 | 6.500 | 6.500 |
|  | 1 | 6.500 | 6.500 |
|  | 1 | 4.100 | 4.100 |
|  | 1 | 109.330 | 109.330 |
|  | 1 | 13.810 | 13.810 |
|  | 1 | 2.200 | 2.200 |
| SECTOR 3 |  |  |  |
| Planta baja | 1 | 725.000 | 725.000 |
| Planta 1ª | 1 | 1265.000 | 1265.000 |
| Subtotal |  |  | 3696.960 |
| Subtotal acumulado |  |  | 4472.960 |
| Total |  |  | 4472.96 |

**pp-pav-piedra-pulida** m2 (29/01/2015)
111.6 m2 × 80.24 (82.65 con costes indirectos) = 9223.74
Pavimento con baldosas de piedra tipo Borriol pulido de dimensiones varias y 3cm de espesor, clase 2, tomadas con mortero de cemento M-5, para revestimientos de pavimentos, incluida parte proporcional de tratamiento de ranurado de la piedra según CTE-SUA, incluso rejuntado con lechada de cemento coloreada con la misma tonalidad de las baldosas, eliminación de restos y limpieza, según NTE/RSR-1.

| Código | Ud | Descripción | Rendimiento | Precio | Importe |
|---|---|---|---|---|---|
| MOOA.8a | h | Oficial 1ª construcción | 0.6 | 17.78 | 10.67 |
| MOOA12a | h | Peón ordinario construcción | 0.3 | 15.55 | 4.67 |
| pp-piedra-borriol-pulida | m2 | Piedra tipo Borriol pulido de dimensiones varias y 3cm de espesor. (material; 29/01/2015) | 1.05 | 59.2 | 62.16 |
| PBPL.1j | m3 | Lechada colorante cemento | 0.001 | 384.66 | 0.38 |
| PBPM.1da | m3 | Mto cto M-5 man | 0.01 | 79.14 | 0.79 |
| PBAA.1a | m3 | Agua | 0.001 | 1.08 | 0.00 |
| % | % | Costes Directos Complementarios | 2 % | 78.67 | 1.57 |
|  |  | Total |  |  | 80.24 |

| Medición | Uds. | Largo | Parcial |
|---|---|---|---|
| descansillos escaleras interiores | 6 | 7.700 | 46.200 |
|  | 3 | 5.600 | 16.800 |
| accesos a escaleras | 3 | 15.200 | 45.600 |
|  | 2 | 1.500 | 3.000 |
| Total |  |  | 111.6 |

**pp-peld-ERSA52aaaa** m
726 m × 49.3 (50.78 con costes indirectos) = 36866.28
Peldaño realizado con baldosa de piedra tipo Borriol pulida con banda antideslizante abujardada en el borde exterior de 5cm de ancho de cada huella, de 3cm de espesor, clase 2, formado por huella y tabica, sin bocel, tomadas con mortero de cemento M-5, incluso rejuntado con lechada de cemento coloreada con la misma tonalidad de las baldosas, cortes y limpieza.

| Código | Ud | Descripción | Rendimiento | Precio | Importe |
|---|---|---|---|---|---|
| MOOA.8a | h | Oficial 1ª construcción | 0.6 | 17.78 | 10.67 |
| MOOA12a | h | Peón ordinario construcción | 0.3 | 15.55 | 4.67 |
| huella-borriol-pulida | m | Huella de piedra de Borriol pulida con banda antideslizante abujardada en el borde exterior de 5cm de ancho, de 3cm de espesor, clase 2, compuesta por piezas de 30cm de ancho y 3cm de espesor. (material) | 1 | 20.96 | 20.96 |
| tabica-borriol-pulida | m | Tabica de piedra de Borriol pulida compuesta por piezas de 15cm de ancho y 3cm de espesor. (material) | 1 | 10.86 | 10.86 |
| PBPL.1j | m3 | Lechada colorante cemento | 0.001 | 384.66 | 0.38 |
| PBPM.1da | m3 | Mto cto M-5 man | 0.01 | 79.14 | 0.79 |
| PBAA.1a | m3 | Agua | 0.001 | 1.08 | 0.00 |
| % | % | Costes Directos Complementarios | 2 % | 48.33 | 0.97 |
|  |  | Total |  |  | 49.3 |

| Medición | Uds. | Largo | Ancho | Parcial |
|---|---|---|---|---|
| SECTOR 1 |  |  |  |  |
| Peldaños y vierteaguas | 1 | 45.000 |  | 45.000 |
| SECTOR 2 |  |  |  |  |
| Peldaños y vierteaguas | 1 | 35.000 |  | 35.000 |
| SECTOR 3 |  |  |  |  |
| PB | 1 | 95.000 |  | 95.000 |
| Peldaños y vierteaguas | 1 | 35.000 |  | 35.000 |
| P1 | 1 | 45.000 |  | 45.000 |
| Peldaños y vierteaguas | 1 | 65.000 |  | 65.000 |
| CUBIERTA | 1 | 2.000 |  | 2.000 |
|  | 1 | 8.500 |  | 8.500 |
| Peldaños y vierteaguas | 1 | 135.000 |  | 135.000 |
|  | 1 | 86.000 |  | 86.000 |
| PATIO |  |  |  |  |
| Peldaños y vierteaguas | 1 | 5.000 |  | 5.000 |
| Subtotal |  |  |  | 556.500 |
| ESCALERAS INTERIORES: |  |  |  |  |
| SECTOR 2 |  |  |  |  |
| Escalera 3 | 27 | 1.600 |  | 43.200 |
| SECTOR 3 |  |  |  |  |
| Escalera 1 | 27 | 1.600 |  | 43.200 |
| Escalera 1 y 2 | 27 | 1.600 |  | 43.200 |
| Escalera servicio | 23 | 0.900 |  | 20.700 |
| BAJADA |  |  |  |  |
| Escalera 2 y 3 | 2 | 4.000 | 1.600 | 12.800 |
| Escalera 1 | 1 | 4.000 | 1.600 | 6.400 |
| Subtotal |  |  |  | 169.500 |
| Subtotal acumulado |  |  |  | 726.000 |
| Total |  |  |  | 726 |

**pp-vierteaguas-** m (08/02/1996)
1289.6 m × 24.05 (24.77 con costes indirectos) = 31943.39
Revestimiento de piedra de Borriol flameado de 3cm de espesor, en vierteaguas y remates muros, con goterón, con pendiente, tomado con mortero de cemento M-5 y garras de acero inoxidable, incluso rejuntado con lechada de cemento blanco, eliminación de restos y limpieza.

| Código | Ud | Descripción | Rendimiento | Precio | Importe |
|---|---|---|---|---|---|
| MOOA.8a | h | Oficial 1ª construcción | 0.15 | 17.78 | 2.67 |
| MOOA12a | h | Peón ordinario construcción | 0.15 | 15.55 | 2.33 |
| pp-vierteaguas-borriol | m | Piedra de Borriol flameada, compuesta por piezas de 30cm de ancho y 3cm de espesor, incluidas parte proporcional de garras de acero inoxidable. (material; 26/01/2015) | 1 | 18.2 | 18.20 |
| PBPL.1h | m3 | Lechada cto blanco BL 22.5X | 0.001 | 139.91 | 0.14 |
| PBPM.1da | m3 | Mto cto M-5 man | 0.003 | 79.14 | 0.24 |
| % | % | Costes Directos Complementarios | 2 % | 23.58 | 0.47 |
|  |  | Total |  |  | 24.05 |

Claves: moho, limpieza, pie, piedra, cemento, mortero, junta, lechada, remate, molde, blanco, pulir, vierteaguas, galce, artificial, gota

| Medición | Uds. | Largo | Parcial |
|---|---|---|---|
| REMATES MUROS, VIERTEAGUAS... |  |  |  |
| pb | 4 | 7.400 | 29.600 |
|  | 3 | 1.800 | 5.400 |
|  | 10 | 3.000 | 30.000 |
|  | 10 | 3.000 | 30.000 |
|  | 13 | 3.300 | 42.900 |
|  | 2 | 2.800 | 5.600 |
|  | 15 | 1.500 | 22.500 |
|  | 1 | 85.000 | 85.000 |
| p1 | 42 | 3.300 | 138.600 |
| muretes cubierta p1 | 1 | 550.000 | 550.000 |
| muretes cubierta p2 | 1 | 350.000 | 350.000 |
| Total |  |  | 1289.6 |

**pp-ERSP35ac** m (09/01/2015)
156 m × 16.72 (17.22 con costes indirectos) = 2686.32
Rodapie y zanquín de piedra de Borriol de 20cm de altura, cara y cantos pulidos, tomado con mortero de cemento M-5, incluso relleno de juntas con lechada de cemento blanco, eliminación de restos y limpieza según NTE/RSR-23.

| Código | Ud | Descripción | Rendimiento | Precio | Importe |
|---|---|---|---|---|---|
| MOOA.8a | h | Oficial 1ª construcción | 0.026 | 17.78 | 0.46 |
| MOOA12a | h | Peón ordinario construcción | 0.026 | 15.55 | 0.40 |
| pp-PRRP13ac | m | Rodapie de piedra de Borriol de 20cm de altura con cara y canto superior pulidos. (material; 09/01/2015) | 1.05 | 14.578 | 15.31 |
| PBPL.1h | m3 | Lechada cto blanco BL 22.5X | 0.001 | 139.91 | 0.14 |
| PBPM.1da | m3 | Mto cto M-5 man | 0.001 | 79.14 | 0.08 |
| % | % | Costes Directos Complementarios | 2 % | 16.39 | 0.33 |
|  |  | Total |  |  | 16.72 |

Claves: construccion, moho, limpieza, ordinario, soporte, revestimiento, marmol, cemento, mortero, junta, relleno, suelo, cara, canto, lechada, rojo, negro, blanco, rosa, pulir, calizo, macael, marron, calidad, gris, crema, colorante, marfil, rodapie, serpentina, travertino, emperador, cehegin, alicante, coralito, capri, grana, imperial, marquina, morata

| Medición | Uds. | Largo | Parcial |
|---|---|---|---|
| zanquín escaleras y rodapiés |  |  |  |
| SECTOR 2 | 1 | 22.000 | 22.000 |
| SECTOR 3 |  |  |  |
| PB | 1 | 45.000 | 45.000 |
| P1 | 1 | 75.000 | 75.000 |
| P2 | 1 | 14.000 | 14.000 |
| Total |  |  | 156 |

**pp-felpudo-RSF010** m² Felpudo formado por perfiles de aluminio, unidos entre sí mediante cable de acero inoxidable de 2 mm de diámetro, distancia entre perfiles 4 mm, acabado superficial con cepillos de nylon de color marrón, espesor total 22 mm, uso interior y exterior, enrollable. (28/01/2015)
24 m² × 133.46 (137.46 con costes indirectos) = 3299.04
Suministro y colocación de felpudo formado por perfiles de aluminio, unidos entre sí mediante cable de acero inoxidable de 2 mm de diámetro, distancia entre perfiles 4 mm, acabado superficial con cepillos de nylon de color marrón, espesor total 22 mm, uso interior y exterior, enrollable, para instalar en cajeado de pavimento formado por foso de 15 a 22 mm de profundidad. Incluso p/p de preparación de la superficie soporte.
Incluye: Preparación de la superficie soporte. Colocación del felpudo.
Criterio de medición de proyecto: Superficie medida según documentación gráfica de Proyecto.
Criterio de medición de obra: Se medirá la superficie realmente ejecutada según especificaciones de Proyecto.

| Código | Ud | Descripción | Rendimiento | Precio | Importe |
|---|---|---|---|---|---|
| mt18fel010phas | m² | Felpudo formado por perfiles de aluminio, unidos entre sí mediante cable de acero inoxidable de 2 mm de diámetro, distancia entre perfiles 4 mm, acabado superficial con cepillos de nylon de color marrón, espesor total 22 mm, uso interior y exterior, enrollable. (material; 28/01/2015) | 1 | 128.3 | 128.30 |
| mo026 | h | Oficial 1ª instalador de moquetas y revestimientos textiles. (mano de obra; 28/01/2015) | 0.083 | 15.9 | 1.32 |
| mo063 | h | Ayudante aplicador de productos aislantes. (mano de obra; 10/11/2014) | 0.083 | 14.64 | 1.22 |
| % | % | Costes Directos Complementarios | 2 % | 130.84 | 2.62 |
|  |  | Total |  |  | 133.46 |

| Medición | Uds. | Largo | Ancho | Parcial |
|---|---|---|---|---|
| FELPUDOS |  |  |  |  |
| acceso principal | 1 | 6.000 | 1.000 | 6.000 |
|  | 1 | 3.000 | 1.000 | 3.000 |
| acceso comedor | 1 | 4.000 | 3.000 | 12.000 |
| cocina | 1 | 2.000 | 1.500 | 3.000 |
| Total |  |  |  | 24 |

**PC.10.14.Pavimento-PVC-RSS030b** m² Pavimento vinílico homogéneo, de 2,0 mm de espesor, con tratamiento de protección superficial a base de poliuretano, color a elegir; suministrado en rollos de 200 cm de anchura, instalado sobre base soporte (no incluida en este precio) y fijado con adhesivo de contacto. (20/06/2017)
550 m² × 24.71 (25.45 con costes indirectos) = 13997.50
Suministro y colocación de pavimento vinílico homogéneo, de 2,0 mm de espesor, con tratamiento de protección superficial a base de poliuretano, color a elegir; suministrado en rollos de 200 cm de anchura; peso total: 3150 g/m²; clasificación al uso, según UNE-EN ISO 10874: clase 23 para uso doméstico; clase 34 para uso comercial; clase 43 para uso industrial; reducción del ruido de impactos 4 dB, según UNE-EN ISO 140-8; resistencia al fuego Bfl S1, según UNE-EN 13501-1, fijado con adhesivo de contacto a base de resinas acrílicas en dispersión acuosa (250 g/m²), sobre capa fina de nivelación no incluida en este precio. Incluso p/p de replanteo, cortes, aplicación del adhesivo mediante espátula dentada, soldado de unión y juntas entre rollos con cordón termofusible, resolución de encuentros, juntas perimetrales y juntas de dilatación del edificio, eliminación y limpieza del material sobrante y limpieza final del pavimento.
Incluye: Replanteo y recorte del pavimento. Aplicación del adhesivo. Colocación del pavimento. Soldado de unión y juntas entre rollos. Eliminación y limpieza del material sobrante. Limpieza final del pavimento.
Criterio de medición de proyecto: Superficie útil, medida según documentación gráfica de Proyecto, deduciendo los huecos de superficie mayor de 1 m².
Criterio de medición de obra: Se medirá la superficie realmente ejecutada según especificaciones de Proyecto, deduciendo los huecos de superficie mayor de 1 m².

| Código | Ud | Descripción | Rendimiento | Precio | Importe |
|---|---|---|---|---|---|
| mt18dww010 | kg | Adhesivo de contacto a base de resina acrílica en dispersión acuosa, para pavimento de goma, caucho, linóleo, PVC, moqueta y textil. | 0.25 | 0.991 | 0.25 |
| mt18dsi030a | m² | Lámina homogénea de PVC, de 2,0 mm de espesor, con tratamiento de protección superficial a base de poliuretano, color a elegir; peso total: 3150 g/m²; clasificación al uso, según UNE-EN ISO 10874: clase 23 para uso doméstico; clase 34 para uso comercial; clase 43 para uso industrial; reducción del ruido de impactos 4 dB, según UNE-EN ISO 140-8; resistencia al fuego Bfl S1, según UNE-EN 13501-1. (material; 04/05/2017) | 1.05 | 18.6 | 19.53 |
| mo025 | h | Oficial 1ª instalador de revestimientos flexibles. | 0.185 | 15.9 | 2.94 |
| mo059 | h | Ayudante instalador de revestimientos flexibles. | 0.103 | 14.64 | 1.51 |
| % | % | Costes Directos Complementarios | 2 % | 24.23 | 0.48 |
|  |  | Total |  |  | 24.71 |

## CAP11 REVESTIMIENTOS TECHOS (06/07/2009)
Importe: 166347.93

**ppeh-ERPG10b** m2 Enlucido yeso pmto horizontal
240 m2 × 5.04 (5.19 con costes indirectos) = 1245.60

| Medición | Uds. | Largo | Parcial |
|---|---|---|---|
| SECTOR 1 | 1 | 135.000 | 135.000 |
| SECTOR 2 | 1 | 25.000 | 25.000 |
| SECTOR 3 | 1 | 50.000 | 50.000 |
|  | 1 | 20.000 | 20.000 |
|  | 1 | 10.000 | 10.000 |
| Total |  |  | 240 |

**ERTC.3aaab** m2 Fals tech y-12.5dirt
2210 m2 × 19.58 (20.17 con costes indirectos) = 44575.70
Falso techo continuo formado con placa de yeso de 12.5mm, de borde afinado, sobre estructura longitudinal y transversal de maestra 60x27mm, principales y secundarias a distinto nivel, anclaje directo, incluso parte proporcional de zona hidrófuga, piezas de cuelgue, nivelación y tratamiento de juntas.

| Código | Ud | Descripción | Rendimiento | Precio | Importe |
|---|---|---|---|---|---|
| MOOA.8a | h | Oficial 1ª construcción | 0.18 | 17.78 | 3.20 |
| MOOA12a | h | Peón ordinario construcción | 0.18 | 15.55 | 2.80 |
| PFPC.1ac | m2 | Pl YL normal 12.5mm (material) | 1.15 | 5.1 | 5.87 |
| PFPP11a | m | Maestra fj pl yeso 70x0.60mm (material) | 2.2 | 1.56 | 3.43 |
| PFPP12a | m | Perfil simple U 30x30x0.6 mm (material) | 1.7 | 0.615 | 1.05 |
| PFPP15a | u | Tornillo 25mm p/pnl yeso (material) | 20 | 0.013 | 0.26 |
| PFPP.5a | m | Banda papel microperforado alt r (material) | 1.8 | 0.039 | 0.07 |
| PFPP.8b | kg | Pasta junta panel yeso c/cinta (material) | 0.4 | 2.105 | 0.84 |
| PFPP.7a | kg | Pasta ayuda panel yeso (material) | 0.4 | 0.991 | 0.40 |
| PRTW13a | u | Anclaje directo de 125x30x54mm de chapa de acero galvanizada de 1mm de espesor. (material) | 1.26 | 0.557 | 0.70 |
| PRTW13d | u | Conector 60x115x27 (material) | 0.35 | 0.253 | 0.09 |
| PFPP17a | u | Escuadra de cuelgue galvanizada de 58x20x50mm, espesor de 1.00mm para anclaje de estructura. (material) | 1.5 | 0.324 | 0.49 |
| % | % | Costes Directos Complementarios | 2 % | 19.20 | 0.38 |
|  |  | Total |  |  | 19.58 |

Claves: directo, estructura, moho, colocacion, humedad, nivel, resistencia, forjado, pieza, placa, revestimiento, techo, falso, yeso, correa, junta, cinta, empalme, continuo, tornillo, perfil, anclaje, circulo, varilla, maestra, pasta, vidrio, fibra, regulacion, hidrofugacion, fuego, agarre

| Medición | Uds. | Largo | Parcial |
|---|---|---|---|
| SECTOR 1 | 1 | 490.000 | 490.000 |
| SECTOR 2 | 1 | 575.000 | 575.000 |
| SECTOR 3 |  |  |  |
| Planta baja | 1 | 430.000 | 430.000 |
| Planta 1ª | 1 | 715.000 | 715.000 |
| Total |  |  | 2210 |

**pp-FAY045** m² Sistema de falso techo exterior, de 4 mm de espesor, de panel composite "ALUCOBOND" o equivalente, de dimensiones variables, formado por dos láminas de aleación de aluminio 3005-H44, de 0,5 mm de espesor, con lacado exterior color gris RAL 7022, unidas por un núcleo de resinas termoplásticas, de 3 mm de espesor, colocado con modulación horizontal, mediante sistema de fijación oculta, macho-hembra, sobre una subestructura de aluminio.
458 m² × 121.16 (124.79 con costes indirectos) = 57153.82
Ejecución de hoja exterior de 4 mm de espesor de panel composite "ALUCOBOND" o equivalente, de dimensiones variables, formado por dos láminas de aleación de aluminio 3005-H44, de 0,5 mm de espesor, con lacado exterior color gris RAL 7022, unidas por un núcleo de resinas termoplásticas, de 3 mm de espesor, colocado con modulación horizontal, mediante sistema de fijación oculta, macho-hembra, sobre una subestructura de aluminio; incluso p/p de perfiles horizontales realizados con perfilería Omega, anclajes y varillas roscadas de acero para suspension de los perfiles al forjado y perfiles que conforman el encaje macho-hembra, para fijar los paneles a la subestructura, perfil tubular de aluminio anodizado para goterón, formación de dinteles, juntas, realización de encuentros y piezas especiales.
Incluye: Preparación de los elementos de sujeción incorporados previamente a la obra. Replanteo de los ejes longitudinales y transversales de las juntas. Realización de todos los trabajos necesarios para la resolución de los encuentros. Alineación, aplomado y nivelación del revestimiento. Fijación definitiva de las piezas a la subestructura soporte. Limpieza final del techo.
Criterio de medición de proyecto: Superficie medida según documentación gráfica de Proyecto, sin duplicar esquinas ni encuentros, deduciendo todos los huecos.
Criterio de medición de obra: Se medirá la superficie realmente ejecutada según especificaciones de Proyecto, sin duplicar esquinas ni encuentros, deduciendo todos los huecos.

| Código | Ud | Descripción | Rendimiento | Precio | Importe |
|---|---|---|---|---|---|
| pp-mt12prc010dbi | m² | Panel composite "ALUCOBOND" o equivalente, de dimensiones variables, formado por dos láminas de aleación de aluminio 3005-H44, de 0,5 mm de espesor, con lacado exterior color gris RAL 7022, unidas por un núcleo de resinas termoplásticas, de 3 mm de espesor, colocado con modulación horizontal, mediante sistema de fijación oculta, macho-hembra, sobre una subestructura de aluminio. (material) | 1.05 | 101.294 | 106.36 |
| mo048 | h | Oficial 1ª montador de sistemas de fachadas prefabricadas. (mano de obra; 04/11/2014) | 0.363 | 16.43 | 5.96 |
| mo091 | h | Ayudante montador de sistemas de fachadas prefabricadas. (mano de obra; 04/11/2014) | 0.363 | 14.64 | 5.31 |
| % | % | Costes Directos Complementarios | 3 % | 117.63 | 3.53 |
|  |  | Total |  |  | 121.16 |

| Medición | Uds. | Largo | Parcial |
|---|---|---|---|
| SECTOR 1 | 1 | 40.000 | 40.000 |
| SECTOR 2 | 1 | 100.000 | 100.000 |
| SECTOR 3 | 1 | 318.000 | 318.000 |
| Total |  |  | 458 |

**RTB029** m² Falso techo registrable, situado a una altura menor de 4 m, acústico fonoabsorbente, de 0,59 de coeficiente de absorción acústica medio, según UNE-EN ISO 354, sistema Focnoplak "EL ALTERÓN", formado por placas de escayola con borde escalonado, acabado natural, reforzadas con fibra de vidrio, con perforación pasante y panel de fibra sellado con papel de aluminio, de 60x60 cm, modelo Keops Acústica, apoyadas sobre perfilería lacada de 24 mm de ancho.
2095 m² × 23.76 (24.47 con costes indirectos) = 51264.65
Suministro y montaje de falso techo registrable, situado a una altura menor de 4 m, acústico fonoabsorbente, de 0,59 de coeficiente de absorción acústica medio, según UNE-EN ISO 354, sistema Focnoplak "EL ALTERÓN" o equivalente, formado por placas de escayola con borde escalonado, acabado natural, reforzadas con fibra de vidrio, con perforación pasante y panel de fibra sellado con papel de aluminio, de 60x60 cm, modelo Keops Acústica o equivalente, apoyadas sobre perfilería lacada con perfiles primarios y secundarios de 24 mm de ancho y angulares de borde, colgando el conjunto de tirantes regulables formados por varilla lisa y gancho. Incluso p/p de accesorios de fijación, completamente instalado.
Incluye: Replanteo de los ejes de la trama modular. Nivelación y colocación de los perfiles angulares. Replanteo de los perfiles primarios de la trama. Señalización de los puntos de anclaje al forjado. Nivelación y suspensión de los perfiles primarios y secundarios de la trama. Colocación de las placas.

| Código | Ud | Descripción | Rendimiento | Precio | Importe |
|---|---|---|---|---|---|
| mt12pea500a | m | Perfil metálico angular, de color blanco, de 3000 mm de longitud y 20x24 mm de sección, Focnoplak "EL ALTERÓN" o equivalente, para la realización de falsos techos registrables, según UNE-EN 13964. (material) | 0.5 | 0.875 | 0.44 |
| mt12pea550 | Ud | Tirante regulable con varilla lisa de 1 m de longitud y 3 mm de diámetro y gancho, "EL ALTERÓN" o equivalente. (material) | 1 | 0.628 | 0.63 |
| mt12pea510b | m | Perfil metálico primario de acero galvanizado, de color blanco, de 3600 mm de longitud, 24 mm de anchura y 38 mm de altura, Focnoplak "EL ALTERÓN" o equivalente, para la realización de falsos techos registrables, según UNE-EN 13964. (material) | 0.84 | 2 | 1.68 |
| mt12pea510d | m | Perfil metálico secundario de acero galvanizado, de color blanco, de 1200 mm de longitud, 24 mm de anchura y 38 mm de altura, Focnoplak "EL ALTERÓN" o equivalente, para la realización de falsos techos registrables, según UNE-EN 13964. (material) | 1.7 | 2 | 3.40 |
| mt12pea510f | m | Perfil metálico secundario de acero galvanizado, de color blanco, de 600 mm de longitud, 24 mm de anchura y 38 mm de altura, Focnoplak "EL ALTERÓN" o equivalente, para la realización de falsos techos registrables, según UNE-EN 13964. (material) | 0.84 | 2 | 1.68 |
| mt12pea010cia | m² | Placa de escayola con borde escalonado, acabado natural, reforzada con fibra de vidrio, con perforación pasante y panel de fibra sellado con papel de aluminio, de 60x60 cm y 20 mm de espesor, modelo Keops Acústica "EL ALTERÓN" o equivalente, para apoyar sobre perfilería de 24 mm de ancho, para la realización de falsos techos registrables según UNE-EN 14246. (material) | 1.05 | 12.8 | 13.44 |
| mo034 | h | Oficial 1ª escayolista. (mano de obra; 10/11/2014) | 0.127 | 15.9 | 2.02 |
| % | % | Costes Directos Complementarios | 2 % | 23.29 | 0.47 |
|  |  | Total |  |  | 23.76 |

| Medición | Uds. | Largo | Parcial |
|---|---|---|---|
| SECTOR 1 | 1 | 430.000 | 430.000 |
| SECTOR 2 | 1 | 545.000 | 545.000 |
| SECTOR 3 | 1 | 325.000 | 325.000 |
|  | 1 | 795.000 | 795.000 |
| Total |  |  | 2095 |

**RTB029b** m² Falso techo registrable, situado a una altura menor de 4 m, sistema Focnoplak "EL ALTERÓN", formado por placas de escayola con borde escalonado, acabado natural, reforzadas con fibra de vidrio, de 60x60 cm, modelo Liso, apoyadas sobre perfilería lacada de 24 mm de ancho.
235.6 m² × 24.51 (25.25 con costes indirectos) = 5948.90
Suministro y montaje de falso techo registrable hidrófugo, situado a una altura menor de 4 m, sistema Focnoplak "EL ALTERÓN" o equivalente, formado por placas de escayola con borde escalonado, acabado natural, reforzadas con fibra de vidrio, de 60x60 cm, modelo Liso o equivalente, apoyadas sobre perfilería lacada con perfiles primarios y secundarios de 24 mm de ancho y angulares de borde, colgando el conjunto de tirantes regulables formados por varilla lisa y gancho. Incluso p/p de accesorios de fijación, completamente instalado.
Incluye: Replanteo de los ejes de la trama modular. Nivelación y colocación de los perfiles angulares. Replanteo de los perfiles primarios de la trama. Señalización de los puntos de anclaje al forjado. Nivelación y suspensión de los perfiles primarios y secundarios de la trama. Colocación de las placas.

| Código | Ud | Descripción | Rendimiento | Precio | Importe |
|---|---|---|---|---|---|
| mt12pea500a | m | Perfil metálico angular, de color blanco, de 3000 mm de longitud y 20x24 mm de sección, Focnoplak "EL ALTERÓN" o equivalente, para la realización de falsos techos registrables, según UNE-EN 13964. | 0.5 | 0.875 | 0.44 |
| mt12pea550 | Ud | Tirante regulable con varilla lisa de 1 m de longitud y 3 mm de diámetro y gancho, "EL ALTERÓN" o equivalente. | 1 | 0.628 | 0.63 |
| mt12pea510b | m | Perfil metálico primario de acero galvanizado, de color blanco, de 3600 mm de longitud, 24 mm de anchura y 38 mm de altura, Focnoplak "EL ALTERÓN" o equivalente, para la realización de falsos techos registrables, según UNE-EN 13964. | 0.84 | 2 | 1.68 |
| mt12pea510d | m | Perfil metálico secundario de acero galvanizado, de color blanco, de 1200 mm de longitud, 24 mm de anchura y 38 mm de altura, Focnoplak "EL ALTERÓN" o equivalente, para la realización de falsos techos registrables, según UNE-EN 13964. | 1.7 | 2 | 3.40 |
| mt12pea510f | m | Perfil metálico secundario de acero galvanizado, de color blanco, de 600 mm de longitud, 24 mm de anchura y 38 mm de altura, Focnoplak "EL ALTERÓN" o equivalente, para la realización de falsos techos registrables, según UNE-EN 13964. | 0.84 | 2 | 1.68 |
| mt12pea020cka | m² | Placa de escayola con borde escalonado, acabado natural, reforzada con fibra de vidrio, de 60x60 cm y 20 mm de espesor, modelo Liso "EL ALTERÓN" o equivalente, para apoyar sobre perfilería de 24 mm de ancho, para la realización de falsos techos registrables según UNE-EN 14246. (material) | 1.05 | 13.5 | 14.18 |
| mo034 | h | Oficial 1ª escayolista. | 0.127 | 15.9 | 2.02 |
| % | % | Costes Directos Complementarios | 2 % | 24.03 | 0.48 |
|  |  | Total |  |  | 24.51 |

| Medición | Uds. | Largo | Parcial |
|---|---|---|---|
| SECTOR 1 | 1 | 2.600 | 2.600 |
| SECTOR 2 | 1 | 127.000 | 127.000 |
| SECTOR 3 | 1 | 100.000 | 100.000 |
|  | 1 | 6.000 | 6.000 |
| Total |  |  | 235.6 |

**pp-NAD020** m² Aislamiento térmico bajo forjado formado por mortero de lana mineral para aislamiento térmico, proyectado "in situ", densidad mínima 150 kg/m³, espesor medio mínimo 50 mm, resistencia térmica 1,32 m²K/W, conductividad térmica 0,038 W/(mK), aplicado en la cara inferior del forjado.
458 m² × 5.31 (5.47 con costes indirectos) = 2505.26
Formación de aislamiento térmico bajo forjado mediante mortero de lana mineral para aislamiento térmico, proyectado "in situ", densidad mínima 150 kg/m³, espesor medio mínimo 50 mm, resistencia térmica 1,32 m²K/W, conductividad térmica 0,038 W/(mK), aplicado en la cara inferior del forjado. Incluso p/p de maquinaria, protección de paramentos, carpinterías y elementos colindantes.
Incluye: Protección de los elementos del entorno que puedan verse afectados durante los trabajos de proyección del aislamiento. Proyección del aislamiento en varias capas.

| Código | Ud | Descripción | Rendimiento | Precio | Importe |
|---|---|---|---|---|---|
| pp-mt16lri025b | m² | Mortero de lana mineral para aislamiento térmico, proyectado "in situ", densidad mínima 150 kg/m³, espesor medio mínimo 50 mm, resistencia térmica 1,32 m²K/W, conductividad térmica 0,038 W/(mK), aplicado en la cara inferior del forjado, incluso p/p de maquinaria y protección de paramentos, carpinterías y otros elementos colindantes. (material) | 1 | 2.5 | 2.50 |
| mq08mpa030 | h | Maquinaria para proyección de productos aislantes. (maquinaria) | 0.096 | 9.077 | 0.87 |
| mo029 | h | Oficial 1ª aplicador de productos aislantes. (mano de obra; 10/11/2014) | 0.06 | 15.9 | 0.95 |
| mo063 | h | Ayudante aplicador de productos aislantes. | 0.061 | 14.64 | 0.89 |
| % | % | Costes Directos Complementarios | 2 % | 5.21 | 0.10 |
|  |  | Total |  |  | 5.31 |

| Medición | Uds. | Largo | Parcial |
|---|---|---|---|
| SECTOR 1 | 1 | 40.000 | 40.000 |
| SECTOR 2 | 1 | 100.000 | 100.000 |
| SECTOR 3 | 1 | 318.000 | 318.000 |
| Total |  |  | 458 |

**RTC020** m Tabica vertical en cambio de nivel de falso techo continuo, formada con placas de yeso laminado, para cerrar un espacio de 30 cm de altura.
300 m × 11.83 (12.18 con costes indirectos) = 3654.00
Formación de tabica vertical en cambio de nivel de falso techo continuo, mediante placas de yeso laminado recibidas con pasta de agarre, para cerrar un espacio de 30 cm de altura. Incluso p/p de corte, fijación con pasta de agarre, pasta de juntas y cinta de juntas.
Incluye: Replanteo y trazado en los paramentos de la situación de la tabica. Presentación y corte de las piezas. Extendido de la pasta de agarre. Colocación de las placas. Tratamiento de juntas.

| Código | Ud | Descripción | Rendimiento | Precio | Importe |
|---|---|---|---|---|---|
| mt12psg010c | m² | Placa de yeso laminado A / UNE-EN 520 - 1200 / longitud / 18 / borde afinado. (material) | 0.33 | 5.5 | 1.82 |
| mt12psg035a | kg | Pasta de agarre, según UNE-EN 14496. | 0.3 | 0.52 | 0.16 |
| mt12psg030a | kg | Pasta para juntas, según UNE-EN 13963. | 0.4 | 1.13 | 0.45 |
| mt12psg040a | m | Cinta de juntas. | 2.1 | 0.03 | 0.06 |
| mo014 | h | Oficial 1ª solador. | 0.308 | 14.94 | 4.60 |
| mo077 | h | Ayudante montador de falsos techos. (mano de obra; 10/11/2014) | 0.308 | 14.64 | 4.51 |
| % | % | Costes Directos Complementarios | 2 % | 11.60 | 0.23 |
|  |  | Total |  |  | 11.83 |

| Medición | Uds. | Largo | Parcial |
|---|---|---|---|
| SECTOR 1 | 1 | 80.000 | 80.000 |
| SECTOR 2 | 1 | 45.000 | 45.000 |
| SECTOR 3 | 1 | 40.000 | 40.000 |
|  | 1 | 135.000 | 135.000 |
| Total |  |  | 300 |

## CAP12 CARPINTERÍA INTERIOR (06/07/2009)
Importe: 51223.8
REVESTIMIENTO DE PARAMENTOS

**ppPA3-doblev** u (15/01/2015)
22 u × 628.51 (647.37 con costes indirectos) = 14242.14
A3. Puerta de paso Pivotan o similar, formada por dos hojas pivotantes, una hoja vidriera 1V de dimensiones 91x212x4 cm más fijo ciego lateral de 34x212x4 cm y doble tapeta superior de 135x46 cm. Altura total del conjunto 260 cm. Realizada con alma de tablero contrachapado de chopo recubierta en laminado estratificado de alta densidad (HPL) color a elegir por la D.F. Con cantos curvos en hoja y galces. Herrajes del sistema Pivotan o similar, conjunto formado por pletina superior de zamac con pivote y muelle en la parte superior de la hoja, pala sustentante de acero con casquillo de teflón para alojamiento del pivote, fijado al galce. Soporte inferior de zamac, pala inferior con semiesfera de teflón, frontal del picaporte curvado. Galces y tapetas en DM hidrófugo recubiertos en madera de haya de espesor según cerramientos. Manilla de placa 18x18 anti enganche tipo U modelo Sena Inox AISI 316L de TESA o equivalente, situada a una altura de 130 cm. Cerradura de un punto con amaestramiento simple. Incluso tope de puerta atornillado al pavimento. Totalmente acabada y montada según detalles de carpintería. Con homologación acústica 30 dBa.

| Código | Ud | Descripción | Rendimiento | Precio | Importe |
|---|---|---|---|---|---|
| MOOC.8a | h | Oficial 1ª carpintería | 0.824 | 17.57 | 14.48 |
| MOOC10a | h | Ayudante carpintería | 0.824 | 15 | 12.36 |
| ppPA3 | u |  (material; 15/01/2015) | 1 | 535.322 | 535.32 |
| ppmanilla | u | Manilla de placa de acero 17x17 anti enganche, tipo U. (material; 15/01/2015) | 1 | 17.159 | 17.16 |
| ppcerradura | u | Cerradura de un punto de amaestramiento simple. (material; 15/01/2015) | 1 | 30.884 | 30.88 |
| % | % | Costes Directos Complementarios | 3 % | 610.20 | 18.31 |
|  |  | Total |  |  | 628.51 |

| Medición | Uds. | Parcial |
|---|---|---|
| A3 | 22 | 22.000 |
| Total |  | 22 |

**ppPA4-simplev** u (15/01/2015)
18 u × 409.35 (421.63 con costes indirectos) = 7589.34
A4.Puerta de paso Pivotan o similar, formada por una hoja pivotante vidriera 1V de dimensiones 91x212x4 cm, y doble tapeta superior de 91x46 cm. Altura total del conjunto 260 cm. Realizada con alma de tablero contrachapado de chopo recubierta en laminado estratificado de alta densidad (HPL) color a elegir por la D.F. Con cantos curvos en hoja y galces. Herrajes del sistema
Pivotan o similar, conjunto formado por pletina superior de zamac con pivote y muelle en la parte superior de la hoja, pala sustentante de acero con casquillo de teflón para alojamiento del pivote, fijado al galce. Soporte inferior de zamac, pala inferior con semiesfera de teflón, frontal del picaporte curvado. Galces y tapetas en DM hidrófugo recubiertos en madera de haya de espesor según cerramientos. Manilla de placa 18x18 anti enganche tipo U modelo Sena Inox AISI 316L de TESA o equivalente, situada a una altura de 130 cm. Cerradura de un punto con amaestramiento simple. Incluso tope de puerta atornillado al pavimento.
Totalmente acabada y montada según detalles de carpintería. Con homologación acústica 30 dBa.

| Código | Ud | Descripción | Rendimiento | Precio | Importe |
|---|---|---|---|---|---|
| MOOC.8a | h | Oficial 1ª carpintería | 0.824 | 17.57 | 14.48 |
| MOOC10a | h | Ayudante carpintería | 0.823 | 15 | 12.35 |
| ppPA4 | u |  (material; 15/01/2015) | 1 | 322.563 | 322.56 |
| ppmanilla | u | Manilla de placa de acero 17x17 anti enganche | 1 | 17.159 | 17.16 |
| ppcerradura | u | Cerradura de un punto de amaestramiento simple. | 1 | 30.884 | 30.88 |
| % | % | Costes Directos Complementarios | 3 % | 397.43 | 11.92 |
|  |  | Total |  |  | 409.35 |

| Medición | Uds. | Parcial |
|---|---|---|
| A4 | 18 | 18.000 |
| Total |  | 18 |

**ppPA5-simplec** u (15/01/2015)
15 u × 366.92 (377.93 con costes indirectos) = 5668.95
A5. Puerta de paso Pivotan o similar, formada por una hoja pivotante ciega de dimensiones 91x212x4 cm y doble tapeta superior de 91x46 cm. Altura total del conjunto 260 cm. Realizada con alma de tablero contrachapado de chopo recubierta en laminado estratificado de alta densidad (HPL) color a elegir por la D.F. Con cantos curvos en hoja y galces. Herrajes del sistema Pivotan o similar, conjunto formado por pletina superior de zamac con pivote y muelle en la parte superior de la hoja, pala sustentante de acero con casquillo de teflón para alojamiento del pivote, fijado al galce. Soporte inferior de zamac, pala inferior con semiesfera de teflón, frontal del picaporte curvado. Galces y tapetas en DM hidrófugo recubiertos en madera de haya de espesor según cerramientos. Manilla de placa 18x18 anti enganche tipo U modelo Sena Inox AISI 316L de TESA o equivalente, situada a
una altura de 130 cm. Cerradura de un punto con amaestramiento simple. Incluso tope de puerta atornillado al pavimento. Totalmente acabada y montada según detalles de carpintería. Con homologación acústica 30 dBa.

| Código | Ud | Descripción | Rendimiento | Precio | Importe |
|---|---|---|---|---|---|
| MOOC.8a | h | Oficial 1ª carpintería | 0.823 | 17.57 | 14.46 |
| MOOC10a | h | Ayudante carpintería | 0.823 | 15 | 12.35 |
| ppmanilla | u | Manilla de placa de acero 17x17 anti enganche | 1 | 17.159 | 17.16 |
| ppcerradura | u | Cerradura de un punto de amaestramiento simple. | 1 | 30.884 | 30.88 |
| ppPA5 | u |  (material; 15/01/2015) | 1 | 281.384 | 281.38 |
| % | % | Costes Directos Complementarios | 3 % | 356.23 | 10.69 |
|  |  | Total |  |  | 366.92 |

| Medición | Uds. | Parcial |
|---|---|---|
| A5 | 15 | 15.000 |
| Total |  | 15 |

**ppPA6-simple86** u (15/01/2015)
7 u × 366.91 (377.92 con costes indirectos) = 2645.44
A6. Puerta de paso Pivotan o similar, formada por una hoja pivotante ciega de dimensiones 86x212x4 cm y doble tapeta superior de 86x46 cm. Altura total del conjunto 260 cm. Realizada con alma de tablero contrachapado de chopo recubierta en laminado estratificado de alta densidad (HPL) color a elegir por la D.F. Con cantos curvos en hoja y galces. Herrajes del sistema Pivotan o similar, conjunto formado por pletina superior de zamac con pivote y muelle en la parte superior de la hoja, pala sustentante de acero con casquillo de teflón para alojamiento del pivote, fijado al galce. Soporte inferior de zamac, pala inferior con semiesfera de teflón, frontal del picaporte curvado. Galces y tapetas en DM hidrófugo recubiertos en madera de haya de espesor según cerramientos. Manilla de placa 18x18 anti enganche tipo U modelo Sena Inox AISI 316L de TESA o equivalente, situada a una altura de 130 cm. Cerradura de un punto con amaestramiento simple. Incluso tope de puerta atornillado al pavimento. Totalmente acabada y montada según detalles de carpintería. Con homologación acústica 30 dBa.

| Código | Ud | Descripción | Rendimiento | Precio | Importe |
|---|---|---|---|---|---|
| MOOC.8a | h | Oficial 1ª carpintería | 0.823 | 17.57 | 14.46 |
| MOOC10a | h | Ayudante carpintería | 0.823 | 15 | 12.35 |
| ppPA6 | u | Kit Pivotan o similar puerta ciega 203x85. (material; 15/01/2015) | 1 | 281.373 | 281.37 |
| ppmanilla | u | Manilla de placa de acero 17x17 anti enganche | 1 | 17.159 | 17.16 |
| ppcerradura | u | Cerradura de un punto de amaestramiento simple. | 1 | 30.884 | 30.88 |
| % | % | Costes Directos Complementarios | 3 % | 356.22 | 10.69 |
|  |  | Total |  |  | 366.91 |

| Medición | Uds. | Parcial |
|---|---|---|
| A6 | 7 | 7.000 |
| Total |  | 7 |

**ppPA7-corredera** u (15/01/2015)
12 u × 588.13 (605.77 con costes indirectos) = 7269.24
A7.Puerta de paso formada por una hoja CORREDERA ciega para cubrir hueco de dimensiones 91x212x4 cm y doble tapeta superior de 91x46 cm. Altura total del conjunto 260 cm. Realizada con alma de tablero contrachapado de chopo recubierta en laminado estratificado de alta densidad (HPL) color a elegir por la D.F. Con cantos curvos en hoja y galces. Herrajes. Galces y tapetas
en DM hidrófugo recubiertos en madera de haya de espesor según cerramientos. Manilla de placa 18x18 anti enganche tipo U modelo Sena Inox AISI 316L de TESA o equivalente, situada a una altura de 130 cm. Cerradura de un punto con amaestramiento simple. Incluso tope de puerta atornillado al pavimento. Totalmente acabada y montada según detalles de carpintería.

| Código | Ud | Descripción | Rendimiento | Precio | Importe |
|---|---|---|---|---|---|
| MOOC.8a | h | Oficial 1ª carpintería | 1.201 | 17.57 | 21.10 |
| MOOC10a | h | Ayudante carpintería | 1.201 | 15 | 18.02 |
| ppPA7 | u |  (material; 15/01/2015) | 1 | 483.84 | 483.84 |
| ppmanilla | u | Manilla de placa de acero 17x17 anti enganche | 1 | 17.159 | 17.16 |
| ppcerradura | u | Cerradura de un punto de amaestramiento simple. | 1 | 30.884 | 30.88 |
| % | % | Costes Directos Complementarios | 3 % | 571.00 | 17.13 |
|  |  | Total |  |  | 588.13 |

| Medición | Uds. | Parcial |
|---|---|---|
| A7 | 12 | 12.000 |
| Total |  | 12 |

**ppPA8-doblec** u (15/01/2015)
3 u × 607.25 (625.47 con costes indirectos) = 1876.41
A8.Puerta de paso Pivotan o similar, formada por dos hojas abatibles ciegas de 81x212x4 cm y doble tapeta superior de 162x46 cm. Altura total del conjunto 260 cm. Realizadas con alma de tablero contrachapado de chopo recubierta en laminado estratificado de alta densidad (HPL) color a elegir por la D.F. Con cantos curvos en hoja y galces. Herrajes del sistema Pivotan o similar, conjunto formado por pletina superior de zamac con pivote y muelle en la parte superior de la hoja, pala sustentante de acero con casquillo de teflón para alojamiento del pivote, fijado al galce. Soporte inferior de zamac, pala inferior con semiesfera de teflón, frontal del picaporte curvado. Galces y tapetas en DM hidrófugo recubiertos en madera de haya de espesor según cerramientos. Manilla de placa 18x18 anti enganche tipo U modelo Sena Inox AISI 316L de TESA o equivalente, situada a una altura de 130 cm. Cerradura de un punto con amaestramiento simple. Incluso tope de puerta atornillado al pavimento. Totalmente acabada y montada según detalles de carpintería. Con homologación acústica 30 dBa.

| Código | Ud | Descripción | Rendimiento | Precio | Importe |
|---|---|---|---|---|---|
| MOOC.8a | h | Oficial 1ª carpintería | 0.823 | 17.57 | 14.46 |
| MOOC10a | h | Ayudante carpintería | 0.822 | 15 | 12.33 |
| ppPA8 | u |  (material; 15/01/2015) | 1 | 514.732 | 514.73 |
| ppmanilla | u | Manilla de placa de acero 17x17 anti enganche | 1 | 17.159 | 17.16 |
| ppcerradura | u | Cerradura de un punto de amaestramiento simple. | 1 | 30.884 | 30.88 |
| % | % | Costes Directos Complementarios | 3 % | 589.56 | 17.69 |
|  |  | Total |  |  | 607.25 |

| Medición | Uds. | Parcial |
|---|---|---|
| A8 | 3 | 3.000 |
| Total |  | 3 |

**ppPA10-correderaciega** u (15/01/2015)
4.49 u × 395.22 (407.08 con costes indirectos) = 1827.79
A10. Puerta de paso formada por una hoja CORREDERA ciega para cubrir hueco de dimensiones 101x212x4 cm. Realizada con alma de tablero contrachapado de chopo recubierta en laminado estratificado de alta densidad (HPL) color a elegir por la D.F. Con cantos curvos en hoja y galces. Herrajes. Galces y tapetas en DM hidrófugo recubiertos en madera de haya de espesor según cerramientos. Manilla de placa 18x18 anti enganche tipo U modelo Sena Inox AISI 316L de TESA o equivalente, situada a una altura de 130 cm. Cerradura de un punto con amaestramiento simple. Incluso tope de puerta atornillado al pavimento. Totalmente acabada y montada según detalles de carpintería.

| Código | Ud | Descripción | Rendimiento | Precio | Importe |
|---|---|---|---|---|---|
| MOOC.8a | h | Oficial 1ª carpintería | 0.824 | 17.57 | 14.48 |
| MOOC10a | h | Ayudante carpintería | 0.824 | 15 | 12.36 |
| ppPA10 | u | Puerta de paso formada por una hoja CORREDERA ciega para cubrir hueco de dimensiones 101x212x4 cm. Realizada con alma de tablero contrachapado de chopo recubierta en laminado estratificado de alta densidad (HPL) color a elegir por la D.F. Con cantos curvos en hoja y galces. Herrajes. Galces y tapetas en DM hidrófugo recubiertos en madera de haya de espesor según cerramientos. Manilla de placa 17x17 anti enganche tipo U, situada a una altura de 130 cm. Cerradura de un punto con amaestramiento simple. Incluso tope de puerta atornillado al pavimento. (material; 15/01/2015) | 1 | 308.831 | 308.83 |
| ppmanilla | u | Manilla de placa de acero 17x17 anti enganche | 1 | 17.159 | 17.16 |
| ppcerradura | u | Cerradura de un punto de amaestramiento simple. | 1 | 30.884 | 30.88 |
| % | % | Costes Directos Complementarios | 3 % | 383.71 | 11.51 |
|  |  | Total |  |  | 395.22 |

| Medición | Uds. | Largo | Parcial |
|---|---|---|---|
| A10 | 6 |  | 6.000 |
| YA EJECUTADO | -1 | 1.510 | -1.510 |
| Total |  |  | 4.49 |

**ppPA11-simplec** u (15/01/2015)
13.1 u × 338.68 (348.84 con costes indirectos) = 4569.80
A11. Puerta de paso Pivotan o similar, formada por una hoja abatible ciega de dimensiones 86x212x4 cm. Realizada con alma de tablero contrachapado de chopo recubierta en laminado estratificado de alta densidad (HPL) color a elegir por la D.F. Con cantos curvos en hoja y galces. Herrajes del sistema Pivotan o similar, conjunto formado por pletina superior de zamac con pivote
y muelle en la parte superior de la hoja, pala sustentante de acero con casquillo de teflón para alojamiento del pivote, fijado al galce. Soporte inferior de zamac, pala inferior con semiesfera de teflón, frontal del picaporte curvado. Galces y tapetas en DM hidrófugo recubiertos en madera de haya de espesor según cerramientos. Manilla de placa 18x18 anti enganche tipo U modelo Sena Inox AISI 316L de TESA o equivalente, situada a una altura de 130 cm. Cerradura de un punto con amaestramiento simple. Incluso tope de puerta atornillado al pavimento. Totalmente acabada y montada según detalles de carpintería. Con homologación acústica 30 dBa.

| Código | Ud | Descripción | Rendimiento | Precio | Importe |
|---|---|---|---|---|---|
| MOOC.8a | h | Oficial 1ª carpintería | 0.824 | 17.57 | 14.48 |
| MOOC10a | h | Ayudante carpintería | 0.824 | 15 | 12.36 |
| ppPA11 | u |  (material; 15/01/2015) | 1 | 253.935 | 253.94 |
| ppmanilla | u | Manilla de placa de acero 17x17 anti enganche | 1 | 17.159 | 17.16 |
| ppcerradura | u | Cerradura de un punto de amaestramiento simple. | 1 | 30.884 | 30.88 |
| % | % | Costes Directos Complementarios | 3 % | 328.82 | 9.86 |
|  |  | Total |  |  | 338.68 |

| Medición | Uds. | Largo | Parcial |
|---|---|---|---|
| A11 | 14 |  | 14.000 |
| YA EJECUTADO | -1 | 0.900 | -0.900 |
| Total |  |  | 13.1 |

**ppPA12-simplec** u (15/01/2015)
0.9 u × 585.99 (603.57 con costes indirectos) = 543.21
A12. Puerta de paso Pivotan o similar, formada por dos hojas abatibles ciegas de 91x212x4 cm. Realizadas con alma de tablero contrachapado de chopo recubierta en laminado estratificado de alta densidad (HPL) color a elegir por la D.F. Con cantos curvos en hoja y galces. Herrajes del sistema Pivotan o similar, conjunto formado por pletina superior de zamac con pivote y muelle en la parte superior de la hoja, pala sustentante de acero con casquillo de teflón para alojamiento del pivote, fijado al galce. Soporte inferior de zamac, pala inferior con semiesfera de teflón, frontal del picaporte curvado. Galces y tapetas en DM hidrófugo recubiertos en madera de haya de espesor según cerramientos. Manilla de placa 18x18 anti enganche tipo U modelo Sena Inox AISI 316L de TESA o equivalente, situada a una altura de 130 cm. Cerradura de un punto con amaestramiento simple. Incluso tope de puerta atornillado al pavimento. Totalmente acabada y montada
según detalles de carpintería.

| Código | Ud | Descripción | Rendimiento | Precio | Importe |
|---|---|---|---|---|---|
| MOOC.8a | h | Oficial 1ª carpintería | 0.821 | 17.57 | 14.42 |
| MOOC10a | h | Ayudante carpintería | 0.821 | 15 | 12.32 |
| ppPA12 | u |  (material; 15/01/2015) | 1 | 494.144 | 494.14 |
| ppmanilla | u | Manilla de placa de acero 17x17 anti enganche | 1 | 17.159 | 17.16 |
| ppcerradura | u | Cerradura de un punto de amaestramiento simple. | 1 | 30.884 | 30.88 |
| % | % | Costes Directos Complementarios | 3 % | 568.92 | 17.07 |
|  |  | Total |  |  | 585.99 |

| Medición | Uds. | Largo | Parcial |
|---|---|---|---|
| A12 | 1 |  | 1.000 |
| YA EJECUTADO | -1 | 0.100 | -0.100 |
| Total |  |  | 0.9 |

**ppPA13-pivotantesv** u (15/01/2015)
1 u × 388.06 (399.7 con costes indirectos) = 399.70
A13.Puerta de paso Pivotan o similar, formada por una hoja pivotante 180º en doble abatimiento, vidriera 1V de dimensiones 91x212x4 cm. Realizada con alma de tablero contrachapado de chopo recubierta en laminado estratificado de alta densidad (HPL) color a elegir por la D.F. Con cantos curvos en hoja y galces. Herrajes del sistema Pivotan o similar, conjunto formado por pletina superior de zamac con pivote y muelle en la parte superior de la hoja, pala sustentante de acero con casquillo de teflón para alojamiento del pivote, fijado al galce. Soporte inferior de zamac, pala inferior con semiesfera de teflón, frontal del picaporte curvado. Galces y tapetas en DM hidrófugo recubiertos en madera de haya de espesor según cerramientos. Manilla de placa 18x18 anti enganche tipo U modelo Sena Inox AISI 316L de TESA o equivalente, situada a una altura de 130 cm. Cerradura de un punto con amaestramiento simple. Incluso tope de puerta atornillado al pavimento. Totalmente acabada y montada según detalles de carpintería.

| Código | Ud | Descripción | Rendimiento | Precio | Importe |
|---|---|---|---|---|---|
| MOOC.8a | h | Oficial 1ª carpintería | 0.821 | 17.57 | 14.42 |
| MOOC10a | h | Ayudante carpintería | 0.821 | 15 | 12.32 |
| ppPA13 | u |  (material; 15/01/2015) | 1 | 301.977 | 301.98 |
| ppmanilla | u | Manilla de placa de acero 17x17 anti enganche | 1 | 17.159 | 17.16 |
| ppcerradura | u | Cerradura de un punto de amaestramiento simple. | 1 | 30.884 | 30.88 |
| % | % | Costes Directos Complementarios | 3 % | 376.76 | 11.30 |
|  |  | Total |  |  | 388.06 |

| Medición | Uds. | Parcial |
|---|---|---|
| A13 | 1 | 1.000 |
| Total |  | 1 |

**ppPA14-pivotantedv** u (15/01/2015)
3 u × 537.22 (553.34 con costes indirectos) = 1660.02
A14. Puerta de paso Pivotan o similar, formada por dos hojas pivotantes con vidriera de 45x212x4 cm cada una. Realizadas con alma de tablero contrachapado de chopo recubierta en laminado estratificado de alta densidad (HPL) color a elegir por la D.F. Con cantos curvos en hoja y galces. Herrajes del sistema Pivotan o similar, conjunto formado por pletina superior de zamac con pivote y muelle en la parte superior de la hoja, pala sustentante de acero con casquillo de teflón para alojamiento del pivote, fijado al galce. Soporte inferior de zamac, pala inferior con semiesfera de teflón, frontal del picaporte curvado. Galces y tapetas en DM hidrófugo recubiertos en madera de haya de 10 a 14 cm según cerramientos. Manilla de placa 18x18 anti enganche tipo U modelo Sena Inox AISI 316L de TESA o equivalente, situada a una altura de 130 cm. Cerradura de un punto con amaestramiento simple. Incluso tope de puerta atornillado al pavimento. Totalmente acabada y montada según detalles de carpintería.

| Código | Ud | Descripción | Rendimiento | Precio | Importe |
|---|---|---|---|---|---|
| MOOA.8a | h | Oficial 1ª construcción | 0.823 | 17.78 | 14.63 |
| MOOA12a | h | Peón ordinario construcción | 0.823 | 15.55 | 12.80 |
| ppPB2-PFTA10aa | u |  (material; 15/01/2015) | 1 | 446.102 | 446.10 |
| ppmanilla | u | Manilla de placa de acero 17x17 anti enganche | 1 | 17.159 | 17.16 |
| ppcerradura | u | Cerradura de un punto de amaestramiento simple. | 1 | 30.884 | 30.88 |
| % | % | Costes Directos Complementarios | 3 % | 521.57 | 15.65 |
|  |  | Total |  |  | 537.22 |

Claves: moho, colocacion, metal, hoja, marco, inferior, puerta, relleno, acero, cerrajeria, galvanizar, rejilla, espuma, abatible, plancha, bisagra, manivela, paso, ciego

| Medición | Uds. | Parcial |
|---|---|---|
| A14 | 3 | 3.000 |
| Total |  | 3 |

**EIIP.2abid** u A8e. Prta ctfue Ei2 45-B 2hj mad 180x210 acc (15/01/2015)
1 u × 1405.73 (1447.9 con costes indirectos) = 1447.90
A8e. Puerta cortafuegos abatible de madera de 2 hojas, para evitar la propagación del fuego en edificios con resistencia al fuego EI2 45-B, de PCM, S.L. ó equivalente, enrasada, instalada en hueco de 195x220cm, compuesta de 2 hojas formadas por canto perimetral de madera maciza machihembrada a panel DM central ignífugo (aglomerado de densidad media) y acabado en tablero de 1mm de espesor de MDF rechapado en fibras, cerco y tapajuntas del mismo material que la hoja y pernos latonados, con una mano de barniz intumescente y otra de barniz de acabado ignífugo, manillas y cierre automático resistente al fuego según norma UNE-EN 1154, todo ello conforme a las especificaciones dispuestas en la norma UNE-EN 1634, incluso retenedores electromagnéticos, mirillas lacadas de 245mm de diámetro con vidrio no mallado de alta calidad y cierre antipánico Touch Tempro de Tesa ó equivalente para puerta de doble hoja con llave y maneta exterior, totalmente instalada, comprobada y en correcto funcionamiento según DB SI-1 del CTE.

| Código | Ud | Descripción | Rendimiento | Precio | Importe |
|---|---|---|---|---|---|
| MOOC.8a | h | Oficial 1ª carpintería | 3.497 | 17.57 | 61.44 |
| MOOC10a | h | Ayudante carpintería | 3.497 | 15 | 52.46 |
| MOOE.8a | h | Oficial 1ª electricidad | 1.369 | 15.92 | 21.79 |
| MOOE12a | h | Peón electricidad | 1.367 | 13.8 | 18.86 |
| PIIP.2abdb | u | Prta ctfue 45 2hj ab mad 180x210 (material; 15/01/2015) | 1 | 640.505 | 640.51 |
| PIIP.4a | u | Retenedor electromagnético (material) | 2 | 126.25 | 252.50 |
| PIIP.5a | u | Mirilla ø245 lac p/prta ctfue (material; 15/01/2015) | 2 | 65.329 | 130.66 |
| PIIP.6b | u | Vdr no mall p/mirilla prta ctfue (material; 15/01/2015) | 2 | 96.749 | 193.50 |
| PRCP14eaa | l | Barniz ign bri trans (material; 15/01/2015) | 0.74 | 5.922 | 4.38 |
| PRCP14fba | l | Barniz intu sat trans (material; 15/01/2015) | 0.23 | 8.998 | 2.07 |
| %0200 | % | Medios auxiliares | 2 % | 1378.17 | 27.56 |
|  |  | Total |  |  | 1405.73 |

| Medición | Uds. | Parcial |
|---|---|---|
| A8e | 1 | 1.000 |
| Total |  | 1 |

**EIIP.1aaia** u A5e. Prta ctfue 30 1hj mad 90x210 (15/01/2015)
2 u × 386.69 (398.29 con costes indirectos) = 796.58
A5e. Puerta cortafuegos abatible de madera de 1 hoja, para evitar la propagación del fuego en edificios con resistencia al fuego EI2 30-C instalada en hueco de 90x210cm, compuesta de hoja formada por canto perimetral de madera maciza machihembrada a panel DM central ignífugo (aglomerado de densidad media) y acabado en tablero de 4mm de espesor de MDF rechapado en fibras, con una mano de barniz intumescente y otra de barniz de acabado ignífugo, cerco y tapajuntas del mismo material que la hoja y pernos latonados, manillas y cierre automático resistente al fuego según norma UNE-EN 1154, todo ello conforme a las especificaciones dispuestas en la norma UNE-EN 1634, incluso retenedor electromagnético, totalmente instalada, comprobada y en correcto funcionamiento según DB SI-1 del CTE.

| Código | Ud | Descripción | Rendimiento | Precio | Importe |
|---|---|---|---|---|---|
| MOOC.8a | h | Oficial 1ª carpintería | 0.858 | 17.57 | 15.08 |
| MOOC10a | h | Ayudante carpintería | 0.857 | 15 | 12.86 |
| MOOE.8a | h | Oficial 1ª electricidad | 0.684 | 15.92 | 10.89 |
| MOOE12a | h | Peón electricidad | 0.683 | 13.8 | 9.43 |
| PIIP.1aacb | u | Prta ctfue 30 1hj ab mad 90x210 (material; 15/01/2015) | 1 | 201.424 | 201.42 |
| PIIP.4a | u | Retenedor electromagnético | 1 | 126.25 | 126.25 |
| PRCP14eaa | l | Barniz ign bri trans | 0.37 | 5.922 | 2.19 |
| PRCP14fba | l | Barniz intu sat trans | 0.11 | 8.998 | 0.99 |
| %0200 | % | Medios auxiliares | 2 % | 379.11 | 7.58 |
|  |  | Total |  |  | 386.69 |

| Medición | Uds. | Parcial |
|---|---|---|
| A5e | 2 | 2.000 |
| Total |  | 2 |

**ppPA3e-informatica** u (15/01/2015)
1 u × 667.26 (687.28 con costes indirectos) = 687.28
A3e. Puerta de paso Pivotan o similar, reforzada, con cerradura antirrobos, formada por dos hojas pivotantes, una hoja vidriera 1V de dimensiones 91x212x4 cm más fijo ciego lateral de 34x212x4 cm y doble tapeta superior de 135x46 cm. Altura total del conjunto 260 cm. Realizada con alma de tablero contrachapado de chopo recubierta en laminado estratificado de alta densidad (HPL) color a elegir por la D.F. Con cantos curvos en hoja y galces. Herrajes del sistema Pivotan o similar, conjunto formado por pletina superior de zamac con pivote y muelle en la parte superior de la hoja, pala sustentante de acero con casquillo de teflón para alojamiento del pivote, fijado al galce. Soporte inferior de zamac, pala inferior con semiesfera de teflón, frontal del picaporte curvado. Galces y tapetas en DM hidrófugo recubiertos en madera de haya de espesor según cerramientos. Manilla de placa 18x18 anti enganche tipo U modelo Sena Inox AISI 316L de TESA o equivalente, situada a una altura de 130 cm. Cerradura de un punto con amaestramiento simple. Incluso tope de puerta atornillado al pavimento. Totalmente acabada y montada según detalles de carpintería. Con homologación acústica 30 dBa.

| Código | Ud | Descripción | Rendimiento | Precio | Importe |
|---|---|---|---|---|---|
| MOOC.8a | h | Oficial 1ª carpintería | 0.821 | 17.57 | 14.42 |
| MOOC10a | h | Ayudante carpintería | 0.82 | 15 | 12.30 |
| ppPA3e | u |  (material; 15/01/2015) | 1 | 603.953 | 603.95 |
| ppmanilla | u | Manilla de placa de acero 17x17 anti enganche | 1 | 17.159 | 17.16 |
| % | % | Costes Directos Complementarios | 3 % | 647.83 | 19.43 |
|  |  | Total |  |  | 667.26 |

| Medición | Uds. | Parcial |
|---|---|---|
| A3e-informática | 1 | 1.000 |
| Total |  | 1 |

## CAP13 CARPINTERÍA EXTERIOR (06/07/2009)
Importe: 216630.31

**pp-EFDR.lmv1** m2 Celosía lamas verticales T-15 aluminio contínuas (15/01/2015)
328.185 m2 × 217.37 (223.89 con costes indirectos) = 73477.34
Suministro e instalación de sistema de celosía móvil accionamiento manual en disposición vertical, conformado a base de lamas de aluminio extruido aleación 6063 de geometría elíptica modelo AP-140 Sistema Reja de Persianas Giménez Ganga ó equivalente, anodizadas en color inox con sello EWAA/EURAS, cerradas con tapas testeros de aluminio anodizado en el mismo tono, separadas de la fachada la distancia que asegure el giro de las mismas, mediante el uso de ménsulas portantes distanciadoras, elaboración en taller y montaje en obra con anclajes químicos, incluso p/p de elementos de fijación y anclaje.

| Código | Ud | Descripción | Rendimiento | Precio | Importe |
|---|---|---|---|---|---|
| MOOM.8a | h | Oficial 1ª metal | 0.622 | 15.92 | 9.90 |
| MOOM11a | h | Especialista metal | 0.621 | 13.93 | 8.65 |
| PBCL.lvm1 | m2 | Celosía lamas V aluminio T-15 (material; 15/01/2015) | 1 | 194.556 | 194.56 |
| %0200 | % | Medios auxiliares | 2 % | 213.11 | 4.26 |
|  |  | Total |  |  | 217.37 |

| Medición | Uds. | Largo | Alto | Parcial |
|---|---|---|---|---|
| lamas fachada |  |  |  |  |
| PB | 13 | 3.300 | 1.950 | 83.655 |
| P1 | 38 | 3.300 | 1.950 | 244.530 |
| Total |  |  |  | 328.185 |

**EFTA.9abm** m2 Puerta a galv c/rej (15/01/2015)
28.085 m2 × 88.52 (91.18 con costes indirectos) = 2560.79
Puerta de paso de una o dos hojas abatibles de dimensiones según planos, formada por dos planchas de acero lacado ensambladas entre si y relleno de espuma de poliuretano, con rejillas inferiores y superiores, marco de plancha de acero lacado de 1.2mm de espesor, bisagras y cerradura embutida con manivela, incluso aplomado, colocación y eliminación de restos.

| Código | Ud | Descripción | Rendimiento | Precio | Importe |
|---|---|---|---|---|---|
| MOOA.8a | h | Oficial 1ª construcción | 0.372 | 17.78 | 6.61 |
| MOOA12a | h | Peón ordinario construcción | 0.373 | 15.55 | 5.80 |
| PFTA10abm | m2 | Puerta 2hj a galv 80x245cm c/rej (material; 15/01/2015) | 1 | 74.37 | 74.37 |
| %0200 | % | Medios auxiliares | 2 % | 86.78 | 1.74 |
|  |  | Total |  |  | 88.52 |

| Medición | Uds. | Ancho | Alto | Parcial |
|---|---|---|---|---|
| B3 | 2 | 0.950 | 2.200 | 4.180 |
| B5 | 1 | 1.050 | 2.200 | 2.310 |
| B6 | 3 | 1.000 | 2.200 | 6.600 |
| B7 | 1 | 1.550 | 2.500 | 3.875 |
| B8 | 1 | 1.550 | 2.200 | 3.410 |
| B9 | 1 | 1.850 | 2.200 | 4.070 |
| B10 | 1 | 1.400 | 2.600 | 3.640 |
| Total |  |  |  | 28.085 |

**pp-IT52-RPT** m2 Carp Al ANOD IT52 + RPT (15/01/2015)
542.903 m2 × 117.51 (121.04 con costes indirectos) = 65712.98
Suministro y colocación de carpintería de aluminio para puertas y ventanas abatibles, basculantes, oscilobatientes, correderas, lamas fijas, según secciones y plano de carpintería de proyecto, tipo IT 52 RPT de Itesal ó equivalente, con ensayos certificados de permeabilidad al agua, estanqueidad al aire y resistencia al viento según UNE-EN 1027, UNE-EN 1026 y UNE-EN 12211 respectivamente, determinándose la clasificación requerida en función de la carga de viento obtenida ésta a partir de zona geográfica, altitud de obra y características del edificio, realizado con perfiles de aluminio de 1.5 mm extruido según norma UNE-EN 12020-2, de aleación 6060/6063 según norma EN 573-3:1995 y estado T5 según la norma EN755, con rotura de puente térmico mediante perfiles ensamblados con pletinas de poliamida reforzadas con fibra de vidrio, compuesto por marcos tubulares de dimensiones segun calculo en base a la dimension y peso del vidrio a colocar, p.p. de perfiles intermedios de rigidizacion de aluminio estructural anodizado como refuerzo, de tipologia y secciones, segun calculo en base a la dimension de la carpinteria a colocar, con cámaras de drenaje y compensación de presión de gran volumen, con coeficiente de transmisión de calor K= 4,8 (W/m2 °K) en perfil, según DIN 4.108, acabado anodizado en color definido por la dirección facultativa >60micras con certificación QUALICOAT y SEASIDE CLASS (calidad marina) efectuado con ciclo de: desengrase, decapado (ataque alcalino y ácido en dos etapas), capa de conversión química (crómico), lavado con agua desmineralizada, secado, aplicación electroestática de pintura en polvo (poliéster) y cocción en horno a 190º-200º, con rotura de puente térmico mediante listones de poliamida reforzada con fibra de vídrio y engatillado mecánico a los perfiles, sistema de drenaje mediante camara de turbulencia de grandes dimensiones en el marco y salidas inferiores protegidas con deflectores, vierteaguas en las hojas, angulos vulcanizados, junta estanqueidad, juntas acristalamiento y juntas interior y exterior de EPDM calidad marina, estable a los rayos UVA, color gris o negro según muestras a elegir por DF, con pletina perimetral para remate, accesorios de cuelgue, seguridad, remates, tornillos de anclajes, etc., de acero inoxidable AISI 316, p.p. de refuerzo interior de los perfiles mediante perfil tubular de acero galvanizado enfundado, que evite el par galvanico, de ser necesario, ajuste, nivelado y aplomado, preparadas para recibir acristalamiento, p.p. de junquillos (rectos o curvos,clipados o grapados), p.p. de mosquiteras en cocina, eliminacion de restos y limpieza. Incluso premarcos de aluminio 60x20 mm con pestaña de 30 mm y tirador de acero inoxidable pulido mate 316 vertical de diámetro 35 mm y longitud 650 mm, o mecanismos antipánico con cerradura. Segun planos de proyecto, normas del fabricante e indicaciones de la Direccion Facultativa, montado por personal homologado del fabricante, segun muestras previas montadas de tramos de carpintería. Totalmente terminado.

| Código | Ud | Descripción | Rendimiento | Precio | Importe |
|---|---|---|---|---|---|
| MOOA.8a | h | Oficial 1ª construcción | 0.094 | 17.78 | 1.67 |
| MOOM.8a | h | Oficial 1ª metal | 0.25 | 15.92 | 3.98 |
| MOOM11a | h | Especialista metal | 0.249 | 13.93 | 3.47 |
| IT52-RPT | m2 | Carp oscilobt lac col RPT (material; 15/01/2015) | 1 | 81.146 | 81.15 |
| pp-perfil60x140 | m | Perfil rectangular de 60x140mm de aluminio lacado de 60 micras, anclado al cerramiento y carpintería. (material; 15/01/2015) | 0.8 | 11.153 | 8.92 |
| PBUT.001E | p.p. | Mat agarre y anclaje (material; 15/01/2015) | 1 | 1.45 | 1.45 |
| PENTW.1aE | m | Sell jnt sili c/pist (15/01/2015) | 6 | 0.61 | 3.66 |
| %0200 | % | Medios auxiliares | 2 % | 104.30 | 2.09 |
| ECA.PC.07.13 | m2 | Premarcos, tapajuntas, sellado y colocación carp. aluminio (15/01/2015) | 1 | 11.12 | 11.12 |
|  |  | Total |  |  | 117.51 |

| Medición | Uds. | Largo | Alto | Parcial |
|---|---|---|---|---|
| V11 | 5 | 7.400 | 2.600 | 96.200 |
| V12 | 5 | 6.550 | 2.600 | 85.150 |
| V13 | 2 | 3.700 | 2.600 | 19.240 |
| V15 | 1 | 3.300 | 2.600 | 8.580 |
| V16+E1 | 1 | 5.300 | 2.600 | 13.780 |
| V17 | 8 | 2.950 | 4.000 | 94.400 |
| V20 | 2 | 2.950 | 2.600 | 15.340 |
| V21+E1+E1 | 1 | 6.800 | 2.600 | 17.680 |
| V22+E1 | 1 | 3.760 | 2.600 | 9.776 |
| V23+E5 | 1 | 3.300 | 2.600 | 8.580 |
| V24+E4 | 3 | 3.400 | 2.500 | 25.500 |
| V25+E3 | 1 | 3.350 | 2.600 | 8.710 |
| V27+E1 | 1 | 4.020 | 2.600 | 10.452 |
| V32 | 7 | 2.950 | 1.900 | 39.235 |
| V33+E1 | 2 | 2.950 | 2.600 | 15.340 |
| V36 | 2 | 3.400 | 3.350 | 22.780 |
| V37 | 1 | 3.400 | 2.500 | 8.500 |
| E6 | 14 | 1.050 | 2.600 | 38.220 |
| E8 | 1 | 1.600 | 2.600 | 4.160 |
| V8 | 2 | 0.800 | 0.800 | 1.280 |
| Total |  |  |  | 542.903 |

**pp-80-RPT** m2 Carp Al Lac C oscilobat + RPT (15/01/2015)
495.053 m2 × 127.16 (130.97 con costes indirectos) = 64837.09
Suministro y colocación de carpintería de aluminio para puertas y ventanas abatibles, basculantes, oscilobatientes, correderas, lamas fijas, según secciones y plano de carpintería de proyecto, tipo 80 RPT de Itesal ó equivalente, con ensayos certificados de permeabilidad al agua, estanqueidad al aire y resistencia al viento según UNE-EN 1027, UNE-EN 1026 y UNE-EN 12211 respectivamente, determinándose la clasificación requerida en función de la carga de viento obtenida ésta a partir de zona geográfica, altitud de obra y características del edificio, realizado con perfiles de aluminio de 1.5 mm extruido según norma UNE-EN 12020-2, de aleación 6060/6063 según norma EN 573-3:1995 y estado T5 según la norma EN755, con rotura de puente térmico mediante perfiles ensamblados con pletinas de poliamida reforzadas con fibra de vidrio, compuesto por marcos tubulares de dimensiones segun calculo en base a la dimension y peso del vidrio a colocar, p.p. de perfiles intermedios de rigidizacion de aluminio estructural anodizado como refuerzo, de tipologia y secciones, segun calculo en base a la dimension de la carpinteria a colocar, con cámaras de drenaje y compensación de presión de gran volumen, con coeficiente de transmisión de calor K= 4,8 (W/m2 °K) en perfil, según DIN 4.108, acabado anodizado en color definido por la dirección facultativa >60micras con certificación QUALICOAT y SEASIDE CLASS (calidad marina) efectuado con ciclo de: desengrase, decapado (ataque alcalino y ácido en dos etapas), capa de conversión química (crómico), lavado con agua desmineralizada, secado, aplicación electroestática de pintura en polvo (poliéster) y cocción en horno a 190º-200º, con rotura de puente térmico mediante listones de poliamida reforzada con fibra de vídrio y engatillado mecánico a los perfiles, sistema de drenaje mediante camara de turbulencia de grandes dimensiones en el marco y salidas inferiores protegidas con deflectores, vierteaguas en las hojas, angulos vulcanizados, junta estanqueidad, juntas acristalamiento y juntas interior y exterior de EPDM calidad marina, estable a los rayos UVA, color gris o negro según muestras a elegir por DF, con pletina perimetral para remate, accesorios de cuelgue, seguridad, remates, tornillos de anclajes, etc., de acero inoxidable AISI 316, p.p. de refuerzo interior de los perfiles mediante perfil tubular de acero galvanizado enfundado, que evite el par galvanico, de ser necesario, ajuste, nivelado y aplomado, preparadas para recibir acristalamiento, p.p. de junquillos (rectos o curvos,clipados o grapados), p.p. de mosquiteras en cocina, eliminacion de restos y limpieza. Incluso premarcos de aluminio 60x20 mm con pestaña de 30 mm y tirador de acero inoxidable pulido mate 316 vertical de diámetro 35 mm y longitud 650 mm, o mecanismos antipánico con cerradura. Segun planos de proyecto, normas del fabricante e indicaciones de la Direccion Facultativa, montado por personal homologado del fabricante, segun muestras previas montadas de tramos de carpintería. Totalmente terminado.

| Código | Ud | Descripción | Rendimiento | Precio | Importe |
|---|---|---|---|---|---|
| MOOA.8a | h | Oficial 1ª construcción | 0.093 | 17.78 | 1.65 |
| MOOM.8a | h | Oficial 1ª metal | 0.249 | 15.92 | 3.96 |
| MOOM11a | h | Especialista metal | 0.249 | 13.93 | 3.47 |
| 80-RPT | m2 | Carp oscilobt lac col RPT 80-RPT (material; 15/01/2015) | 1 | 90.647 | 90.65 |
| pp-perfil60x140 | m |  | 0.8 | 11.153 | 8.92 |
| PBUT.001E | p.p. | Mat agarre y anclaje | 1 | 1.45 | 1.45 |
| PENTW.1aE | m | Sell jnt sili c/pist | 6 | 0.61 | 3.66 |
| %0200 | % | Medios auxiliares | 2 % | 113.76 | 2.28 |
| ECA.PC.07.13 | m2 | Premarcos, tapajuntas, sellado y colocación carp. aluminio | 1 | 11.12 | 11.12 |
|  |  | Total |  |  | 127.16 |

| Medición | Uds. | Largo | Alto | Parcial |
|---|---|---|---|---|
| V14 | 5 | 1.800 | 1.400 | 12.600 |
| V26+E6 | 1 | 1.100 | 2.600 | 2.860 |
|  | 1 | 1.650 | 1.950 | 3.218 |
| V28 | 1 | 1.600 | 1.850 | 2.960 |
| V29 | 1 | 1.600 | 1.400 | 2.240 |
| V30 | 1 | 1.400 | 1.850 | 2.590 |
| V31 | 1 | 1.400 | 1.400 | 1.960 |
| V1 | 51 | 3.300 | 1.950 | 328.185 |
| V2 | 1 | 3.300 | 2.450 | 8.085 |
| V3 | 1 | 3.300 | 0.800 | 2.640 |
| V4 | 4 | 3.250 | 0.800 | 10.400 |
| V5 | 1 | 2.300 | 2.400 | 5.520 |
| V6 | 14 | 1.500 | 1.950 | 40.950 |
| V7 | 2 | 1.500 | 0.800 | 2.400 |
| V9 | 2 | 2.800 | 1.950 | 10.920 |
| V10 | 10 | 2.950 | 1.950 | 57.525 |
| Total |  |  |  | 495.053 |

**pp-45-Coplanar** m2 Carp Al Lac C oscilobat + RPT (15/01/2015)
89.31 m2 × 98.15 (101.09 con costes indirectos) = 9028.35
Suministro y colocación de carpintería de aluminio para puertas y ventanas abatibles, basculantes, oscilobatientes, correderas, lamas fijas, según secciones y plano de carpintería de proyecto, tipo 45 Coplanar de Itesal ó equivalente, con ensayos certificados de permeabilidad al agua, estanqueidad al aire y resistencia al viento según UNE-EN 1027, UNE-EN 1026 y UNE-EN 12211 respectivamente, determinándose la clasificación requerida en función de la carga de viento obtenida ésta a partir de zona geográfica, altitud de obra y características del edificio, realizado con perfiles de aluminio de 1.5 mm extruido según norma UNE-EN 12020-2, de aleación 6060/6063 según norma EN 573-3:1995 y estado T5 según la norma EN755, compuesto por marcos tubulares de dimensiones segun calculo en base a la dimension y peso del vidrio a colocar, p.p. de perfiles intermedios de rigidizacion de aluminio estructural anodizado como refuerzo, de tipologia y secciones, segun calculo en base a la dimension de la carpinteria a colocar, con cámaras de drenaje y compensación de presión de gran volumen, con coeficiente de transmisión de calor K= 4,8 (W/m2 °K) en perfil, según DIN 4.108, acabado anodizado en color definido por la dirección facultativa >60micras con certificación QUALICOAT y SEASIDE CLASS (calidad marina) efectuado con ciclo de: desengrase, decapado (ataque alcalino y ácido en dos etapas), capa de conversión química (crómico), lavado con agua desmineralizada, secado, aplicación electroestática de pintura en polvo (poliéster) y cocción en horno a 190º-200º, con rotura de puente térmico mediante listones de poliamida reforzada con fibra de vídrio y engatillado mecánico a los perfiles, sistema de drenaje mediante camara de turbulencia de grandes dimensiones en el marco y salidas inferiores protegidas con deflectores, vierteaguas en las hojas, angulos vulcanizados, junta estanqueidad, juntas acristalamiento y juntas interior y exterior de EPDM calidad marina, estable a los rayos UVA, color gris o negro según muestras a elegir por DF, con pletina perimetral para remate, accesorios de cuelgue, seguridad, remates, tornillos de anclajes, etc., de acero inoxidable AISI 316, p.p. de refuerzo interior de los perfiles mediante perfil tubular de acero galvanizado enfundado, que evite el par galvanico, de ser necesario, ajuste, nivelado y aplomado, preparadas para recibir acristalamiento, p.p. de junquillos (rectos o curvos,clipados o grapados), p.p. de mosquiteras en cocina, tirador de acero inoxidable pulido mate 316 vertical de diámetro 35 mm y longitud 650 mm, o mecanismos antipánico con cerradura, eliminacion de restos y limpieza. Incluso premarcos de aluminio 60x20 mm con pestaña de 30 mm. Segun planos de proyecto, normas del fabricante e indicaciones de la Direccion Facultativa, montado por personal homologado del fabricante, segun muestras previas montadas de tramos de carpintería. Totalmente terminado.

| Código | Ud | Descripción | Rendimiento | Precio | Importe |
|---|---|---|---|---|---|
| MOOA.8a | h | Oficial 1ª construcción | 0.093 | 17.78 | 1.65 |
| MOOM.8a | h | Oficial 1ª metal | 0.247 | 15.92 | 3.93 |
| MOOM11a | h | Especialista metal | 0.249 | 13.93 | 3.47 |
| 45-Coplanar | m2 | Carp oscilobt lac col RPT 45-Coplanar (material; 15/01/2015) | 1 | 62.236 | 62.24 |
| pp-perfil60x140 | m |  | 0.8 | 11.153 | 8.92 |
| PBUT.001E | p.p. | Mat agarre y anclaje | 1 | 1.45 | 1.45 |
| PENTW.1aE | m | Sell jnt sili c/pist | 6 | 0.61 | 3.66 |
| %0200 | % | Medios auxiliares | 2 % | 85.32 | 1.71 |
| ECA.PC.07.13 | m2 | Premarcos, tapajuntas, sellado y colocación carp. aluminio | 1 | 11.12 | 11.12 |
|  |  | Total |  |  | 98.15 |

| Medición | Uds. | Largo | Alto | Parcial |
|---|---|---|---|---|
| E7 | 10 | 2.050 | 2.600 | 53.300 |
| V34+E2 | 3 | 3.300 | 2.600 | 25.740 |
| V35+E2 | 1 | 3.950 | 2.600 | 10.270 |
| Total |  |  |  | 89.31 |

**EFTZ.8cbb** u Crrpta retd crr bra-reten 103cm (15/01/2015)
18 u × 54.68 (56.32 con costes indirectos) = 1013.76
Cierrapuertas con regulación de velocidad de cierre, freno de apertura y ajuste del golpe final, para puertas de anchura máxima 103cm y 150kg, con brazo retenedor.

| Código | Ud | Descripción | Rendimiento | Precio | Importe |
|---|---|---|---|---|---|
| MOOC.8a | h | Oficial 1ª carpintería | 0.125 | 17.57 | 2.20 |
| PFTZ16cbb | u | Crrpta retd crr retenedor 80 (material; 15/01/2015) | 1 | 51.409 | 51.41 |
| %0200 | % | Medios auxiliares | 2 % | 53.61 | 1.07 |
|  |  | Total |  |  | 54.68 |

## CAP14 CERRAJERÍA (06/07/2009)
Importe: 16422.12

**pprcEFSR.2a** m2
106.47 m2 × 30.07 (30.97 con costes indirectos) = 3297.38
Reja realizada con malla expandida de acero galvanizado de forma romboidal, de dimensiones 43x13x2.5x1.5 mm, soldada a un angular de acero electrosoldado de 40x40x4 mm, incluso un tubo rectangular de acero electrosoldado de 20x20x2 mm soldado al angular, y dicho angular soldado a un tubo rectangular de acero electrosoldado de 60x100x4 mm, el cual va soldado a una pletina de acero de 180x180x10 mm anclada al forjado, según detalle aportado en planos, totalmente montada y colocada, incluso dos puertas y piezas especiales.

| Código | Ud | Descripción | Rendimiento | Precio | Importe |
|---|---|---|---|---|---|
| MOOA.8a | h | Oficial 1ª construcción | 0.344 | 17.78 | 6.12 |
| MOOM.8a | h | Oficial 1ª metal | 0.688 | 15.92 | 10.95 |
| PEAP.7e | kg | Perfil L 40.4 a laminado (material) | 4.84 | 0.496 | 2.40 |
| PEAP.6c | kg | Perfil cua 20x20x1.5 a galv (material) | 2.8 | 0.743 | 2.08 |
| ppPFDB36a | m2 | Panel de malla expandida de acero galvanizado, de forma romboidal, de dimensiones de hueco 43 x 13 mm y espesor 2.5 x 1.5 mm. (material) | 1.1 | 6.398 | 7.04 |
| PBUS22a | m | Cordón soldadura ø 4mm (material; 21/03/1997) | 3 | 0.2 | 0.60 |
| % | % | Costes Directos Complementarios | 3 % | 29.19 | 0.88 |
|  |  | Total |  |  | 30.07 |

Claves: fachada, aluminio, reja, cerco, color, perfil, natural, defensa, barrote, pulir, anodo, ovalado

| Medición | Uds. | Largo | Alto | Parcial |
|---|---|---|---|---|
| Zona de primaria | 13 | 1.500 | 1.950 | 38.025 |
| Zona conserjería | 2 | 2.800 | 1.950 | 10.920 |
| Zona de profesores | 10 | 2.950 | 1.950 | 57.525 |
| Total |  |  |  | 106.47 |

**ppAngular** ud Fijación superior e inferior de los módulos de rejas, formada por angular de acero electrosoldado de 40x40x4 mm y 8 cm de largo, con dos anclajes de tornillería química de 10 mm. Totalmente colocado, incluso piezas especiales.
25 ud × 27.62 (28.45 con costes indirectos) = 711.25

| Código | Ud | Descripción | Rendimiento | Precio | Importe |
|---|---|---|---|---|---|
| MOOA.8a | h | Oficial 1ª construcción | 0.068 | 17.78 | 1.21 |
| MOOM.8a | h | Oficial 1ª metal | 0.24 | 15.92 | 3.82 |
| PEAP.7e | kg | Perfil L 40.4 a laminado | 35 | 0.496 | 17.36 |
| pptPBUT19bb | u | Tornillería química para hormigón de 10mm de diámetro, incluso piezas especiales. (material) | 2 | 2.217 | 4.43 |
| % | % | Costes Directos Complementarios | 3 % | 26.82 | 0.80 |
|  |  | Total |  |  | 27.62 |

| Medición | Uds. | Parcial |
|---|---|---|
| Zona de primaria | 13 | 13.000 |
| Zona conserjería | 2 | 2.000 |
| Zona de profesores | 10 | 10.000 |
| Total |  | 25 |

**ppbar-EFSB14f** m
6.6 m × 44.15 (45.47 con costes indirectos) = 300.10
Barandilla de 105cm de altura realizada con perfiles metálicos verticales de sección rectangular 25x30 mm, separados entre si 10 cm, con pasamanos de 40x50x1.5mm, travesaño superior e inferior de 40x50x1.5mm, balaustres de anclaje de diámetro 30x2mm y patillas de anclaje separadas 1.00m.

| Código | Ud | Descripción | Rendimiento | Precio | Importe |
|---|---|---|---|---|---|
| MOOA.8a | h | Oficial 1ª construcción | 0.585 | 17.78 | 10.40 |
| MOOA12a | h | Peón ordinario construcción | 0.586 | 15.55 | 9.11 |
| MOOM.8a | h | Oficial 1ª metal | 0.139 | 15.92 | 2.21 |
| PFDB48f | m | Barandilla de 105cm de altura realizada con perfiles metálicos verticales de sección rectangular 25x30 mm, separados entre si 10 cm, con doble pasamanos de 40x50x1.5mm, (un pasamanos a 105 cm de altura y otro a 70 cm) travesaño superior e inferior de 40x50x1.5mm, perfiles de anclaje de diámetro 30x2mm y patillas de anclaje separadas 1.00m, fabricada en tramos de 6.00m, con capa de imprimación. (material) | 1 | 20.65 | 20.65 |
| PBPM.1da | m3 | Mto cto M-5 man | 0.001 | 79.14 | 0.08 |
| % | % | Costes Directos Complementarios | 4 % | 42.45 | 1.70 |
|  |  | Total |  |  | 44.15 |

Claves: construccion, moho, horizontal, vertical, vertedero, ordinario, prefabricado, metal, fachada, diametro, mortero, inferior, barandilla, anclaje, balaustre, patilla, modelo, defensa, pasamano, travesaño

| Medición | Uds. | Largo | Parcial |
|---|---|---|---|
| Escalera 1 | 2 | 3.300 | 6.600 |
| Total |  |  | 6.6 |

**ppEFSB23acb** m Pasm Fe liso 40x8mm sop lis
6.6 m × 24.05 (24.77 con costes indirectos) = 163.48
Pasamanos de hierro liso de dimensiones 40x50mm anclado a pared con soporte fijo de sección 12x12mm, separados 45 mm de la pared, con base para fijación con tornillos. Totalmente colocado.

| Código | Ud | Descripción | Rendimiento | Precio | Importe |
|---|---|---|---|---|---|
| MOOA.8a | h | Oficial 1ª construcción | 0.688 | 17.78 | 12.23 |
| MOOM.8a | h | Oficial 1ª metal | 0.346 | 15.92 | 5.51 |
| PFDB16ac | m | Pasamanos hierro liso 40x8mm (material) | 2.1 | 1.989 | 4.18 |
| PFDB17d | u | Sop pasm liso-base torn Fe (material) | 0.6 | 2.76 | 1.66 |
| % | % | Costes Directos Complementarios | 2 % | 23.58 | 0.47 |
|  |  | Total |  |  | 24.05 |

Claves: base, moho, seccion, hierro, soporte, diametro, fijacion, pared, dimension, tornillo, anclaje, liso, pasamano, grabado, decorado

| Medición | Uds. | Largo | Parcial |
|---|---|---|---|
| Escalera 1 | 2 | 3.300 | 6.600 |
| Total |  |  | 6.6 |

**pp-barandilla-esc** m Barandilla a inox bltr hrz
61.2 m × 189.57 (195.26 con costes indirectos) = 11949.91
Barandilla de escalera según planos, compuesta por montantes de acero electrosoldado de 10x10 mm con separación de 80 mm entre ellos, doble pasamanos de acero inoxidable 316 pulido mate: el inferior de dimensiones 30x50x2 mm y el superior de 50x30x2 mm, ambos anclados mediante pletina de acero electrosoldado curvado de 40x10 mm. Zócalo de barandilla de acero electrosoldado de 60x10 mm anclado mendiante pletina de acero electrosoldado de 10x15 mm. Parte proporcional de pilastra de acero electrosoldado de 80x100x4 mm de 1,70m de altura anclada al forjado mediante dos placas: una dispuesta en la parte superior del forjado de 400x200 mm y la otra en el canto del forjado de 450x200x15 mm, ambas ancladas con tornillería estructural expansiva de 10x120 mm, incluso accesorios para su colocación, totalmente terminada.

| Código | Ud | Descripción | Rendimiento | Precio | Importe |
|---|---|---|---|---|---|
| MOOA.8a | h | Oficial 1ª construcción | 0.481 | 17.78 | 8.55 |
| MOOA12a | h | Peón ordinario construcción | 0.481 | 15.55 | 7.48 |
| pp-barandilla | m | Barandilla a inox bltr hrz (material) | 1 | 169.823 | 169.82 |
| % | % | Costes Directos Complementarios | 2 % | 185.85 | 3.72 |
|  |  | Total |  |  | 189.57 |

Claves: horizontal, colocacion, fachada, accesorio, diametro, barandilla, acero, anclaje, balaustre, montante, inoxidable, defensa, pasamano, barrote

| Medición | Uds. | Largo | Parcial |
|---|---|---|---|
| ESCALERA 1, 2 Y 3 |  |  |  |
| parte exterior | 3 | 1.750 | 5.250 |
|  | 3 | 4.200 | 12.600 |
|  | 3 | 3.800 | 11.400 |
| parte interior | 3 | 1.500 | 4.500 |
|  | 3 | 3.400 | 10.200 |
|  | 3 | 0.350 | 1.050 |
|  | 3 | 3.500 | 10.500 |
| cierre | 3 | 1.900 | 5.700 |
| Total |  |  | 61.2 |

## CAP15 VIDRIERÍA (06/07/2009)
Importe: 67974.62

**pp-3.3-12-4.4** m2 Db acris acus refz 44,1a-12-33,1a
344.107 m2 × 58.23 (59.98 con costes indirectos) = 20639.54
Doble acristalamiento acústicamente reforzado compuesto de un vidrio laminado formado por dos vidrios de 3mm de espesor y una lámina de butiral de polivinilo, cámara intermedia de aire deshidratado de 12mm con perfil separador de aluminio sellada perimetralmente y un vidrio laminado formado por dos vidrios de 4mm de espesor y una lámina de butiral de polivinilo acústico, con factor solar g=0.70-0.75 y transmitancia térmica 2.7 W/m2K, fijado sobre carpinteria con acuñado mediante calzos de apoyo perimetrales y laterales, incluso cantos pulidos, sellado en frío con silicona y colocación de junquillos. Lámina butiral transparente en general y traslúcida en aseos. MEDICION CONSIDERANDO LA MEDICION REAL DEL VIDRIO.

| Código | Ud | Descripción | Rendimiento | Precio | Importe |
|---|---|---|---|---|---|
| MOOV.8a | h | Oficial 1ª vidrio (mano de obra; 04/06/1997) | 0.271 | 13.31 | 3.61 |
| 3.3-12-4.4 | m2 | Acris db acus refz 44,1-15-33,1a (material) | 1 | 50 | 50.00 |
| PFAW.1a | m2 | Repercusión sellado silicona (material; 28/07/2009) | 1 | 2.92 | 2.92 |
| %0300 | % | Medios auxiliares | 3 % | 56.53 | 1.70 |
|  |  | Total |  |  | 58.23 |

| Medición | Uds. | Largo | Ancho | Alto | Parcial |
|---|---|---|---|---|---|
| V14 | 5 | 1.800 | 0.900 | 1.400 | 11.340 |
| V26+E6 |  |  |  |  |  |
|  | 1 | 1.650 | 0.900 | 1.400 | 2.079 |
| V1 | 51 | 3.300 | 0.900 | 1.550 | 234.779 |
| V2 | 1 | 3.300 | 0.900 | 2.450 | 7.277 |
| V3 | 1 | 3.300 | 0.900 | 0.800 | 2.376 |
| V4 | 4 | 3.250 | 0.900 | 0.800 | 9.360 |
| V5 | 1 | 2.300 | 0.900 | 1.400 | 2.898 |
| V6 | 14 | 1.500 | 0.900 | 1.400 | 26.460 |
| V7 | 2 | 1.500 | 0.900 | 0.800 | 2.160 |
| V9 | 2 | 2.800 | 0.900 | 1.400 | 7.056 |
| V10 | 10 | 2.950 | 0.900 | 1.400 | 37.170 |
| V8 | 2 | 0.800 | 0.900 | 0.800 | 1.152 |
| Total |  |  |  |  | 344.107 |

**pp-4.4-12-4.4** m2 Db acris 4-12-44.1a be 0.03-0.1
423.997 m2 × 66.1 (68.08 con costes indirectos) = 28865.72
Doble acristalamiento térmica y acústicamente reforzado, formado por vidrio laminado formado por dos vidrios de 4mm de espesor y una lámina de butiral de baja emisividad, cámara intermedia de aire deshidratado de 12mm con perfil separador de aluminio sellada perimetralmente y vidrio laminado formado por dos vidrios de 4mm de espesor y una lámina de butiral de polivinilo acústico, con factor solar g=0.52-0.70 y transmitancia térmica 1.8 W/m2K, fijado sobre carpinteria con acuñado mediante calzos de apoyo perimetrales y laterales, incluso cantos pulidos, sellado en frío con silicona y colocación de junquillos.

| Código | Ud | Descripción | Rendimiento | Precio | Importe |
|---|---|---|---|---|---|
| MOOV.8a | h | Oficial 1ª vidrio | 0.779 | 13.31 | 10.37 |
| PFAD.9baca | m2 | Acris 4-12-44.1a be 0.03-0.1 (material) | 1 | 50.882 | 50.88 |
| PFAW.1a | m2 | Repercusión sellado silicona | 1 | 2.92 | 2.92 |
| % | % | Costes Directos Complementarios | 3 % | 64.17 | 1.93 |
|  |  | Total |  |  | 66.1 |

| Medición | Uds. | Largo | Ancho | Alto | Parcial |
|---|---|---|---|---|---|
| V11 | 5 | 7.400 | 0.900 | 2.600 | 86.580 |
| V12 | 5 | 6.550 | 0.900 | 2.600 | 76.635 |
| V13 | 2 | 3.700 | 0.900 | 2.600 | 17.316 |
| V15 | 1 | 3.300 | 0.900 | 2.600 | 7.722 |
| V16+E1 | 1 | 5.300 | 0.900 | 2.600 | 12.402 |
| V17 | 8 | 2.950 | 0.900 | 4.000 | 84.960 |
| V20 | 2 | 2.950 | 0.900 | 2.600 | 13.806 |
| V21+E1+E1 | 1 | 6.800 | 0.900 | 2.600 | 15.912 |
| V22+E1 | 1 | 3.760 | 0.900 | 2.600 | 8.798 |
| V23+E5 | 1 | 3.300 | 0.900 | 2.600 | 7.722 |
| V24+E4 | 3 | 3.400 | 0.900 | 2.500 | 22.950 |
| V25+E3 | 1 | 3.350 | 0.900 | 2.600 | 7.839 |
| V27+E1 | 1 | 4.020 | 0.900 | 2.600 | 9.407 |
| V33+E1 | 2 | 2.950 | 0.900 | 2.600 | 13.806 |
| E6 | 14 | 1.050 | 0.900 | 2.600 | 34.398 |
| E8 | 1 | 1.600 | 0.900 | 2.600 | 3.744 |
| Total |  |  |  |  | 423.997 |

**pp-3.3-12-5.5** m2 Db acris 4-12-55.1a be 0.03-0.1
132.663 m2 × 74.45 (76.68 con costes indirectos) = 10172.60
Doble acristalamiento termica y acústicamente reforzado, formado por dos vidrios de 3mm de espesor y una lámina de butiral de polivinilo de baja emisividad, cámara intermedia de aire deshidratado de 12mm con perfil separador de aluminio sellada perimetralmente y vidrio laminado formado por dos vidrios de 5mm de espesor y una lámina de butiral de polivinilo acústico, con factor solar g=0.52-0.70 y transmitancia térmica 1.8 W/m2K, fijado sobre carpinteria con acuñado mediante calzos de apoyo perimetrales y laterales, incluso cantos pulidos, sellado en frío con silicona y colocación de junquillos.

| Código | Ud | Descripción | Rendimiento | Precio | Importe |
|---|---|---|---|---|---|
| MOOV.8a | h | Oficial 1ª vidrio | 0.779 | 13.31 | 10.37 |
| PFAD.9bacb | m2 | Acris 4-12-55.1a be 0.03-0.1 (material) | 1 | 58.991 | 58.99 |
| PFAW.1a | m2 | Repercusión sellado silicona | 1 | 2.92 | 2.92 |
| % | % | Costes Directos Complementarios | 3 % | 72.28 | 2.17 |
|  |  | Total |  |  | 74.45 |

| Medición | Uds. | Largo | Alto | Parcial |
|---|---|---|---|---|
| V26+E6 |  |  |  |  |
|  | 1 | 1.650 | 0.550 | 0.908 |
| V1 | 51 | 3.300 | 0.400 | 67.320 |
| V5 | 1 | 2.300 | 1.000 | 2.300 |
| V6 | 14 | 1.500 | 0.550 | 11.550 |
| V9 | 2 | 2.800 | 0.550 | 3.080 |
| V10 | 10 | 2.950 | 0.550 | 16.225 |
| V36 | 2 | 3.400 | 3.350 | 22.780 |
| V37 | 1 | 3.400 | 2.500 | 8.500 |
| Total |  |  |  | 132.663 |

**pp-4.4** m2 Acris vdr laminar 4+4trans
93.52 m2 × 40.22 (41.43 con costes indirectos) = 3874.53
Acristalamiento realizado con vidrio laminar de seguridad fuerte, compuesto por 2 lunas de 4 mm. cada una, y una lámina intermedia de butiral de polivinilo transparente, incluso cantos pulidos, mermas, calzado del vidrio, perfil de neopreno y colocación de junquillos. Medición real.

| Código | Ud | Descripción | Rendimiento | Precio | Importe |
|---|---|---|---|---|---|
| MOOV.8a | h | Oficial 1ª vidrio | 0.202 | 13.31 | 2.69 |
| PFAL.1baE | m2 | Vidrio laminar 4+4 trans (material) | 1 | 36.212 | 36.21 |
| PFAW.3a | m2 | Repercusión perfil neopreno (material) | 1 | 0.528 | 0.53 |
| %0200 | % | Medios auxiliares | 2 % | 39.43 | 0.79 |
|  |  | Total |  |  | 40.22 |

| Medición | Uds. | Largo | Ancho | Alto | Parcial |
|---|---|---|---|---|---|
| E7 | 10 | 0.850 |  | 1.650 | 14.025 |
| V28 | 1 | 1.600 |  | 1.850 | 2.960 |
| V29 | 1 | 1.600 |  | 1.400 | 2.240 |
| V30 | 1 | 1.400 |  | 1.850 | 2.590 |
| V31 | 1 | 1.400 |  | 1.400 | 1.960 |
| V32 | 7 | 2.950 |  | 1.900 | 39.235 |
| V34+E2 | 3 | 1.300 |  | 2.600 | 10.140 |
| V35+E2 | 1 | 1.950 |  | 2.600 | 5.070 |
| A3 | 22 | 0.700 |  | 0.500 | 7.700 |
| A3e | 1 | 0.700 |  | 0.500 | 0.350 |
| A4 | 18 | 0.700 |  | 0.500 | 6.300 |
| A13 | 1 | 0.700 |  | 0.500 | 0.350 |
| A14 | 3 | 0.200 | 2.000 | 0.500 | 0.600 |
| Total |  |  |  |  | 93.52 |

**pp-5.5** m2 Acris vdr laminar 5+5trans
43.29 m2 × 47.55 (48.98 con costes indirectos) = 2120.34
Acristalamiento realizado con vidrio laminar de seguridad fuerte, compuesto por 2 lunas de 5 mm. y una lámina intermedia de butiral de polivinilo transparente, incluso perfil de neopreno y colocación de junquillos, cantos pulidos, totalmente colocado.

| Código | Ud | Descripción | Rendimiento | Precio | Importe |
|---|---|---|---|---|---|
| MOOV.8a | h | Oficial 1ª vidrio | 0.271 | 13.31 | 3.61 |
| PFAL.1caE | m2 | Vidrio laminar 5+5 trans (material) | 1 | 42.943 | 42.94 |
| PFAW.3a | m2 | Repercusión perfil neopreno | 1 | 0.528 | 0.53 |
| %0100 | % | Medios auxiliares | 1 % | 47.08 | 0.47 |
|  |  | Total |  |  | 47.55 |

| Medición | Uds. | Largo | Alto | Parcial |
|---|---|---|---|---|
| E7 | 10 | 0.900 | 2.600 | 23.400 |
| V34+E2 | 3 | 1.950 | 2.600 | 15.210 |
| V35+E2 | 1 | 1.800 | 2.600 | 4.680 |
| Total |  |  |  | 43.29 |

**pp-franjas-vidrio** m2
159.632 m2 × 14 (14.42 con costes indirectos) = 2301.89
Mateado de vidrio a franjas según diseño en planos y cumplimiento normativa CTE-DB-SU, totalmente terminado.

| Código | Ud | Descripción | Rendimiento | Precio | Importe |
|---|---|---|---|---|---|
| MOOV.8a | h | Oficial 1ª vidrio | 0.269 | 13.31 | 3.58 |
| pp-mateado | m2 | Mateado de vidrio a franjas. (material) | 1 | 10.15 | 10.15 |
| %0200 | % | Medios auxiliares | 2 % | 13.73 | 0.27 |
|  |  | Total |  |  | 14 |

| Medición | Uds. | Largo | Alto | Parcial |
|---|---|---|---|---|
| E6 | 14 | 0.900 | 0.850 | 10.710 |
| E7 | 10 | 0.900 | 0.850 | 7.650 |
| E8 | 1 | 1.600 | 0.850 | 1.360 |
| V11 | 5 | 7.400 | 0.850 | 31.450 |
| V12 | 5 | 6.550 | 0.850 | 27.838 |
| V13 | 2 | 3.700 | 0.850 | 6.290 |
| V15 | 1 | 3.300 | 0.850 | 2.805 |
| V16+E1 | 1 | 5.300 | 0.850 | 4.505 |
| V17 | 8 | 2.950 | 0.850 | 20.060 |
| V20 | 2 | 2.950 | 0.850 | 5.015 |
| V21+E1+E1 | 1 | 6.800 | 0.850 | 5.780 |
| V22+E1 | 1 | 3.750 | 0.850 | 3.188 |
| V23+E5 | 1 | 3.300 | 0.850 | 2.805 |
| V24+E4 | 3 | 3.400 | 0.850 | 8.670 |
| V25+E3 | 1 | 3.350 | 0.850 | 2.848 |
| V26+E6 | 1 | 0.900 | 0.850 | 0.765 |
| V27+E1 | 1 | 4.000 | 0.850 | 3.400 |
| V33+E1 | 2 | 1.600 | 0.850 | 2.720 |
| V34+E2 | 3 | 3.300 | 0.850 | 8.415 |
| V35+E2 | 1 | 3.950 | 0.850 | 3.358 |
| Total |  |  |  | 159.632 |

## CAP16 INSTALACIÓN DE TRANSPORTE (06/07/2009)
Importe: 14849.68

**18.1** u
2 u × 40.78 (42 con costes indirectos) = 84.00
Recibido de marco de puerta de ascensor, incluso apertura de huecos para garras y entregas, colocación y aplomado, preparada para el conexionado.

| Código | Ud | Descripción | Rendimiento | Precio | Importe |
|---|---|---|---|---|---|
| MOOA.8a | h | Oficial 1ª construcción | 1.107 | 17.78 | 19.68 |
| MOOA11a | h | Peón especializado construcción | 1.104 | 15.78 | 17.42 |
| PBPL.3a | m3 | Pasta de yeso YG | 0.008 | 63.92 | 0.51 |
| PBPM.1da | m3 | Mto cto M-5 man | 0.03 | 79.14 | 2.37 |
| % | % | Costes Directos Complementarios | 2 % | 39.98 | 0.80 |
|  |  | Total |  |  | 40.78 |

**ppEITA.2caa** u Asc el 8persn 2para
0 u × 11586.31 (11933.9 con costes indirectos) = 0.00
Ascensor eléctrico sin cuarto de máquinas con marcado CE para 8 personas (carga nominal de 630 kg) con 2 paradas, 0,15-1 m/s de velocidad y cabina de 2.22m de altura y 110x140cm (ancho x profundo), modelo Schindler 3100, o equivalente, acabado interior con pavimento de mármol a definir por la DF y panelado de acero inoxidable y espejo, botonera horizontal de acero inoxidable con marcado braille, avisador sonoro de maniobra y plantas, pasamanos de acero inoxidable a 0,90 m de altura, con alumbrado eléctrico permanente mínimo de 50 luxes, luz emergencia, señal de sobrecarga y puertas de cabina y pasillo telescópicas de dos hojas con apertura lateral de 85x200cm con acabado en acero inoxidable, ancho mínimo paso puerta 85 cm (puertas de pasillo con resistencia al fuego E 30 según DB SI-1 del CTE); instalada en hueco de 165x165 cm con 1.20m de foso y 3.80m de recorrido libre de seguridad medido desde la última parada, iluminado 50 luxes mínimo a 1m del techo de la cabina y en el fondo del foso, incluyendo cables y guías para el desplazamiento vertical ascendente y descendente de la cabina, dispositivos de seguridad con bloqueo automático de las puertas, paracaídas, limitador de velocidad, amortiguadores al final del recorrido e interruptor de fin de carrera y aparatos de maniobra,conforme a las especificaciones dispuestas en la normas UNE 36715, UNE 58702:2005, UNE 58709:1985 y UNE-EN 81, totalmente instalado, comprobado y en correcto funcionamiento según R.D. 57/2005.

| Código | Ud | Descripción | Rendimiento | Precio | Importe |
|---|---|---|---|---|---|
| MOOM.8a | h | Oficial 1ª metal | 41.014 | 15.92 | 652.94 |
| MOOM11a | h | Especialista metal | 41.01 | 13.93 | 571.27 |
| PITA.2caa | u | Asc el 8persn 2para (material) | 1 | 10134.915 | 10134.92 |
| % | % | Costes Directos Complementarios | 2 % | 11359.13 | 227.18 |
|  |  | Total |  |  | 11586.31 |

| Medición | Uds. | Parcial |
|---|---|---|
|  | 1 | 1.000 |
| A sustituir por PC.16.3 Ascensor con rescatador automático | -1 | -1.000 |
| Total |  | 0 |

**PC.16.3.Ascensor-ITA010** Ud Ascensor eléctrico sin cuarto de máquinas de frecuencia variable de 1 m/s de velocidad, 2 paradas, 630 kg de carga nominal, con capacidad para 8 personas, nivel alto de acabado en cabina de 1100x1400x2200 mm, maniobra colectiva de bajada, puertas interiores automáticas de acero inoxidable y puertas exteriores automáticas en acero inoxidable de 800x2000 mm. (22/06/2017)
1 Ud × 14335.61 (14765.68 con costes indirectos) = 14765.68
Ascensor eléctrico sin cuarto de máquinas con marcado CE para 8 personas (carga nominal de 630 kg) con 2 paradas, 0,15-1 m/s de velocidad y cabina de 2.22m de altura y 110x140cm (ancho x profundo), modelo Schindler 3100 adaptado a la normativa vigente, o equivalente, acabado interior con pavimento de mármol a definir por la DF y panelado de acero inoxidable y espejo, botonera horizontal de acero inoxidable con marcado braille, avisador sonoro de maniobra y plantas, pasamanos de acero inoxidable a 0,90 m de altura, con alumbrado eléctrico permanente mínimo de 50 luxes, luz emergencia, señal de sobrecarga y puertas de cabina y pasillo telescópicas de dos hojas con apertura lateral de 85x200cm con acabado en acero inoxidable, ancho mínimo paso puerta 85 cm (puertas de pasillo con resistencia al fuego E 30 según DB SI-1 del CTE); instalada en hueco de 165x165 cm con 1.20m de foso y 3.80m de recorrido libre de seguridad medido desde la última parada, iluminado 50 luxes mínimo a 1m del techo de la cabina y en el fondo del foso, incluyendo cables y guías para el desplazamiento vertical ascendente y descendente de la cabina, dispositivos de seguridad con bloqueo automático de las puertas, paracaídas, limitador de velocidad, amortiguadores al final del recorrido e interruptor de fin de carrera y aparatos de maniobra, rescatador automático, conforme a las especificaciones dispuestas en las normas UNE 36715, UNE 58702:2005, UNE 58709:1985 y UNE-EN 81, adaptado para la nueva normativa que entra en vigor en agosto de 2017 con los cambios introducidos en la UNE 81 20/50, totalmente instalado, comprobado y en correcto funcionamiento según R.D. 57/2005. Incluso registro en industria y con informe favorable de la OCA.

| Código | Ud | Descripción | Rendimiento | Precio | Importe |
|---|---|---|---|---|---|
| MOOM.8a | h | Oficial 1ª metal | 41.014 | 15.92 | 652.94 |
| MOOM11a | h | Especialista metal | 41.01 | 13.93 | 571.27 |
| ascensor | ud |  (material; 22/06/2017) | 1 | 11134.915 | 11134.92 |
| rescatador | ud | Rescatador automático para ascensor eléctrico sin cuarto de máquinas con marcado CE para 8 personas (carga nominal de 630 kg) con 2 paradas, 0,15-1 m/s de velocidad y cabina de 2.22m de altura y 110x140cm (ancho x profundo). (material; 22/06/2017) | 1 | 1695.385 | 1695.39 |
| % | % | Costes Directos Complementarios | 2 % | 14054.52 | 281.09 |
|  |  | Total |  |  | 14335.61 |

## CAP17 INSTALACIÓN DE PROTECCIÓN INCENDIOS (06/07/2009)
Importe: 47797.09
VIDRIERIA

**pp-B1-EIIP.2bbjc** u
6 u × 1296.33 (1335.22 con costes indirectos) = 8011.32
B1.Puerta cortafuegos abatible de acero de 2 hojas, para evitar la propagación del fuego en edificios con resistencia al fuego EI2 60-C instalada en hueco de 195x265cm, formada por un cerco de perfil laminado en forma de Z, corte a 45° soldado a tope, dos chapas de acero de 1mm de espesor, plegadas, ensambladas y montadas con una cámara entre ambas de manterial aislante ignífugo, bisagras con muelle de cierre semiautomático, manilla antifuego con alma de acero y recubrimiento de material plástico, cierre automático especial antifuego reversible según norma UNE-EN 1154, con acabado de polvo epoxídico polimerizado al horno, en color beige, todo ello conforme a las especificaciones dispuestas en la norma UNE-EN 1634, incluso retenedores electromagnéticos y selectores de cierre y cierre antipánico para puerta de doble hoja con llave y maneta exterior, totalmente instalada, comprobada y en correcto funcionamiento según DB SI-1 del CTE.

| Código | Ud | Descripción | Rendimiento | Precio | Importe |
|---|---|---|---|---|---|
| MOOM.8a | h | Oficial 1ª metal | 2.764 | 15.92 | 44.00 |
| MOOM12a | h | Peón metal (mano de obra; 11/06/1997) | 2.763 | 13.8 | 38.13 |
| MOOE.8a | h | Oficial 1ª electricidad | 1.346 | 15.92 | 21.43 |
| MOOE12a | h | Peón electricidad | 1.345 | 13.8 | 18.56 |
| pp-B1-PIIP.2bbeb | u | Prta ctfue 60 2hj ab a 200x210 (material) | 1 | 725.835 | 725.84 |
| PIIP.4a | u | Retenedor electromagnético | 2 | 126.25 | 252.50 |
| PIIP.8a | u | Selector de cierre con marcado CE para puertas cortafuegos de doble hoja, evita el estrangulamiento al cerrarse ambas hojas de la puerta retrasando una de ellas, fabricado en metal, instalable a una de las hojas, necesario cuando las puertas cortafuegos permanecen permanentemente abiertas con retenedores electromagnéticos, conforme a las especifiaciones dispuestas en la norma UNE-EN 1158. (material) | 2 | 85.225 | 170.45 |
| % | % | Costes Directos Complementarios | 2 % | 1270.91 | 25.42 |
|  |  | Total |  |  | 1296.33 |

| Medición | Uds. | Parcial |
|---|---|---|
| B1-puerta RF | 6 | 6.000 |
| Total |  | 6 |

**pp-B2-EIIP.2bbjc** u
1 u × 1139.83 (1174.02 con costes indirectos) = 1174.02
B2.Puerta cortafuegos abatible de acero de 2 hojas, para evitar la propagación del fuego en edificios con resistencia al fuego EI2 60-C instalada en hueco de 175x265cm, formada por un cerco de perfil laminado en forma de Z, corte a 45° soldado a tope, dos chapas de acero de 1mm de espesor, plegadas, ensambladas y montadas con una cámara entre ambas de manterial aislante ignífugo, bisagras con muelle de cierre semiautomático, manilla antifuego con alma de acero y recubrimiento de material plástico, cierre automático especial antifuego reversible según norma UNE-EN 1154, con acabado de polvo epoxídico polimerizado al horno, en color beige, todo ello conforme a las especificaciones dispuestas en la norma UNE-EN 1634, incluso retenedores electromagnéticos y selectores de cierre y cierre antipánico para puerta de doble hoja con llave y maneta exterior , totalmente instalada, comprobada y en correcto funcionamiento según DB SI-1 del CTE.

| Código | Ud | Descripción | Rendimiento | Precio | Importe |
|---|---|---|---|---|---|
| MOOM.8a | h | Oficial 1ª metal | 2.74 | 15.92 | 43.62 |
| MOOM12a | h | Peón metal | 2.735 | 13.8 | 37.74 |
| MOOE.8a | h | Oficial 1ª electricidad | 1.321 | 15.92 | 21.03 |
| MOOE12a | h | Peón electricidad | 1.316 | 13.8 | 18.16 |
| pp-B2-PIIP.2bbeb | u | Prta ctfue 60 2hj ab a 200x210 (material) | 1 | 573.978 | 573.98 |
| PIIP.4a | u | Retenedor electromagnético | 2 | 126.25 | 252.50 |
| PIIP.8a | u | Selector de cierre | 2 | 85.225 | 170.45 |
| % | % | Costes Directos Complementarios | 2 % | 1117.48 | 22.35 |
|  |  | Total |  |  | 1139.83 |

| Medición | Uds. | Parcial |
|---|---|---|
| B2-puerta RF | 1 | 1.000 |
| Total |  | 1 |

**pp-B4-EIIP.1bblc** u
2 u × 480.13 (494.53 con costes indirectos) = 989.06
B4.Puerta cortafuegos abatible de acero de 1 hoja, para evitar la propagación del fuego en edificios con resistencia al fuego EI2 60-C instalada en hueco de 100x220cm, formada por un cerco de perfil laminado en forma de Z, corte a 45° soldado a tope, dos chapas de acero de 1mm de espesor, plegadas, ensambladas y montadas con una cámara entre ambas de manterial aislante ignífugo, bisagras reforzadas con discos templados antidesgaste de la hoja, manilla antifuego con alma de acero y recubrimiento de material plástico, cierre automático especial antifuego reversible según norma UNE-EN 1154, con acabado de polvo epoxídico polimerizado al horno, en color beige, todo ello conforme a las especificaciones dispuestas en la norma UNE-EN 1634, incluso retenedor electromagnético y selector de cierre y cierre antipánico con llave y maneta exterior, totalmente instalada, comprobada y en correcto funcionamiento según DB SI-1 del CTE.

| Código | Ud | Descripción | Rendimiento | Precio | Importe |
|---|---|---|---|---|---|
| MOOM.8a | h | Oficial 1ª metal | 1.403 | 15.92 | 22.34 |
| MOOM12a | h | Peón metal | 1.401 | 13.8 | 19.33 |
| MOOE.8a | h | Oficial 1ª electricidad | 0.661 | 15.92 | 10.52 |
| MOOE12a | h | Peón electricidad | 0.659 | 13.8 | 9.09 |
| pp-B4-PIIP.1bbfb | u | Prta ctfue 60 1hj ab a 120x210 (material) | 1 | 103.316 | 103.32 |
| PIIP.4a | u | Retenedor electromagnético | 1 | 126.25 | 126.25 |
| PIIP.8a | u | Selector de cierre | 1 | 85.225 | 85.23 |
| PIIP.7a | u | Cr a-pan p/prta ctfue 1hj (material) | 1 | 94.639 | 94.64 |
| % | % | Costes Directos Complementarios | 2 % | 470.72 | 9.41 |
|  |  | Total |  |  | 480.13 |

| Medición | Uds. | Parcial |
|---|---|---|
| B4-puerta RF | 2 | 2.000 |
| Total |  | 2 |

**19.7** u Remate de puerta cortafuegos formado por premarco de acero galvanizado completando el espesor del tabique y forllado del mismo con chapa de aluminio acabado natural.
9 u × 30.67 (31.59 con costes indirectos) = 284.31
Remate de puerta cortafuegos formado por premarco de acero galvanizado completando el espesor del tabique y forrado del mismo con chapa de aluminio acabado natural.

| Código | Ud | Descripción | Rendimiento | Precio | Importe |
|---|---|---|---|---|---|
| MOOM.8a | h | Oficial 1ª metal | 0.575 | 15.92 | 9.15 |
| MOOA.8a | h | Oficial 1ª construcción | 0.478 | 17.78 | 8.50 |
| detalle1.1 | ud | Premarco acero galvanizado forrado con chapa de aluminio acabado natural. | 1 | 12.419 | 12.42 |
| % | % | Costes Directos Complementarios | 2 % | 30.07 | 0.60 |
|  |  | Total |  |  | 30.67 |

**19.9** dm2
815 dm2 × 4.18 (4.31 con costes indirectos) = 3512.65
Sistema de sellado contra el fuego de pasos de manojos de cables tanto en muros como en forjados que delimiten sectores de incendios con espuma intumescente cortafuego garantizado una resistencia al fuego EI 120 , conforme a las especificaciones dispuestas en las normas UNE-EN 1366-3:2005 y UNE-EN 1634-1:2000, totalmente instalado y colocado según DB SI-1 del CTE.

| Código | Ud | Descripción | Rendimiento | Precio | Importe |
|---|---|---|---|---|---|
| MOOA.8a | h | Oficial 1ª construcción | 0.012 | 17.78 | 0.21 |
| MOOA12a | h | Peón ordinario construcción | 0.012 | 15.55 | 0.19 |
| PIIP17a | u | Saco intumescente 300x200x30mm (material) | 0.75 | 4.929 | 3.70 |
| % | % | Costes Directos Complementarios | 2 % | 4.10 | 0.08 |
|  |  | Total |  |  | 4.18 |

| Medición | Uds. | Largo | Ancho | Parcial |
|---|---|---|---|---|
|  | 5 | 6.500 | 2.000 | 65.000 |
|  | 15 | 10.000 | 5.000 | 750.000 |
| Total |  |  |  | 815 |

**EIIB.1E003** Ud Armario 1200x750x260 Bie, Extintor, Pulsador, Mod.25/1+MR4P o equivalente para empotrar
1 Ud × 430.6 (443.52 con costes indirectos) = 443.52
Armario metálico de 1200x750x260mm, pintado en rojo bombero, Compuesta por Boca de incendio equipada y extintor, pulsador, sirena y luz, incluso válvula de barril de aluminio con manómetro, devanadera circular pintada, manguera de incendios de Ø25mm de diámetro y de 20m de longitud, racorada, extintor y pulsador, incluso inscripción sobre cristal de USO EXCLUSIVO BOMBEROS, instalada.

| Código | Ud | Descripción | Rendimiento | Precio | Importe |
|---|---|---|---|---|---|
| PIIB.1E003 | Ud | Armario 1200x750x260 Bie, Extintor, Pulsador, Sirena y Luz, empotrado (material) | 1 | 404.27 | 404.27 |
| MOOF.8a | h | Oficial 1ª fontanería | 0.6 | 15.92 | 9.55 |
| MOOF11a | h | Especialista fontanería | 0.599 | 13.93 | 8.34 |
| %0200 | % | Medios auxiliares | 2 % | 422.16 | 8.44 |
|  |  | Total |  |  | 430.6 |

Claves: boca de incendio, de 15m de longit, de 45mm de diame, manguera de ince

**19.11** u
1 u × 54.67 (56.31 con costes indirectos) = 56.31
Revisión anual de boca de incendio equipada, realizada por personal autorizado conforme a las especificaciones dispuestas en el Reglamento de Instalaciones de Protección contra Incendios.

| Código | Ud | Descripción | Rendimiento | Precio | Importe |
|---|---|---|---|---|---|
| MOOF.8a | h | Oficial 1ª fontanería | 3.367 | 15.92 | 53.60 |
| % | % | Costes Directos Complementarios | 2 % | 53.60 | 1.07 |
|  |  | Total |  |  | 54.67 |

**19.12** u
1 u × 65.72 (67.69 con costes indirectos) = 67.69
Prueba de presión quinquenal de boca de incendio equipada, realizada por personal autorizado conforme a las especificaciones dispuestas en el Reglamento de Instalaciones de Protección contra Incendios.

| Código | Ud | Descripción | Rendimiento | Precio | Importe |
|---|---|---|---|---|---|
| MOOF.8a | h | Oficial 1ª fontanería | 4.047 | 15.92 | 64.43 |
| % | % | Costes Directos Complementarios | 2 % | 64.43 | 1.29 |
|  |  | Total |  |  | 65.72 |

**EIIA.3E002** u Grupo presión 12m3, bomba jockey + princ. electric.+Diesel
1 u × 5459.85 (5623.65 con costes indirectos) = 5623.65
Grupo contraincendios, según normas CEPREVEN, de la marca ITUR mod. UC 12/70 - JDQ o equivalente, para 12m3/h a 65 m.c.a., compuesto por una bomba eléctrica principal tipo monoblock y bomba diesel, para las características anteriores, y bomba JOCKEY eléctrica. montado sobre bancada con silent-blocks, incluiso cuadro de control de grupo de presión, manometros, colector. totalmente instalado comprobado y funcionando.

| Código | Ud | Descripción | Rendimiento | Precio | Importe |
|---|---|---|---|---|---|
| PIIA.3E002 | Ud | Grupo presión 12m3, bomba jockey + princ. electric.+Diesel (material) | 1 | 4774.068 | 4774.07 |
| MOOF.8a | h | Oficial 1ª fontanería | 20.25 | 15.92 | 322.38 |
| MOOF.11a | h | Especialista fontanería (mano de obra; 21/03/2012) | 20.248 | 12.66 | 256.34 |
| %0200 | % | Medios auxiliares | 2 % | 5352.79 | 107.06 |
|  |  | Total |  |  | 5459.85 |

**pp.EIFC12kbbb** m
0 m × 53.14 (54.73 con costes indirectos) = 0.00
Canalización enterrada realizada con tubo de polipropileno copolímero (PP-R), 125mm de diámetro exterior y espesor de pared 17.3mm, serie 3.2, presión nominal de 16 atm, suministrado en barras de 4m de longitud, incluso garras de sujeción y con un incremento del precio del tubo del 30% en concepto de uniones, accesorios y piezas especiales, totalmente instalada y comprobada.

| Código | Ud | Descripción | Rendimiento | Precio | Importe |
|---|---|---|---|---|---|
| MOOA.8a | h | Oficial 1ª construcción | 0.228 | 17.78 | 4.05 |
| MOOF.8a | h | Oficial 1ª fontanería | 0.227 | 15.92 | 3.61 |
| MOOF11a | h | Especialista fontanería | 0.226 | 13.93 | 3.15 |
| pp.PIFC.9kbbb | m | Tb PP ø125mm 16atm 30%acc (material) | 1 | 41.293 | 41.29 |
| % | % | Costes Directos Complementarios | 2 % | 52.10 | 1.04 |
|  |  | Total |  |  | 53.14 |

**EIFC.3E007** m Tb acero s/sold ø2 1/2" DIN-2440 30%acc
55 m × 19.21 (19.79 con costes indirectos) = 1088.45
Tubería de acero sin soldadura DIN-2440 calidad ST-35 de Ø2 1/2" mm de diámetro ,considerando un incremento sobre el precio del tubo del 30% en concepto de uniones, accesorios y piezas especiales, incluso capa de pintura de minio y acabado, verificaciones, enclavamientos, conexiones, totalmente instalada, comprobada y en correcto funcionamiento.

| Código | Ud | Descripción | Rendimiento | Precio | Importe |
|---|---|---|---|---|---|
| MOOF.8a | h | Oficial 1ª fontanería | 0.235 | 15.92 | 3.74 |
| MOOF.11a | h | Especialista fontanería | 0.236 | 12.66 | 2.99 |
| PIFC.2E007 | m | Tb a ng s/sold DIN2440 ø2 1/2" 30%acc (material) | 1 | 12.097 | 12.10 |
| %0200 | % | Medios auxiliares | 2 % | 18.83 | 0.38 |
|  |  | Total |  |  | 19.21 |

**EIFC.3E006** m Tb acero s/sold ø2" DIN-2440 30%acc
165 m × 16.1 (16.58 con costes indirectos) = 2735.70
Tubería de acero sin soldadura DIN-2440 calidad ST-35 de Ø2" mm de diámetro ,considerando un incremento sobre el precio del tubo del 30% en concepto de uniones, accesorios y piezas especiales, incluso capa de pintura de minio y acabado, verificaciones, enclavamientos, conexiones, totalmente instalada, comprobada y en correcto funcionamiento.

| Código | Ud | Descripción | Rendimiento | Precio | Importe |
|---|---|---|---|---|---|
| MOOF.8a | h | Oficial 1ª fontanería | 0.216 | 15.92 | 3.44 |
| MOOF.11a | h | Especialista fontanería | 0.216 | 12.66 | 2.73 |
| PIFC.2E006 | m | Tb a ng s/sold DIN2440 ø2" 30%acc (material) | 1 | 9.613 | 9.61 |
| %0200 | % | Medios auxiliares | 2 % | 15.78 | 0.32 |
|  |  | Total |  |  | 16.1 |

**EIFC.3E005** m Tb acero s/sold ø1 1/2" DIN-2440 30%acc
35 m × 12.32 (12.69 con costes indirectos) = 444.15
Tubería de acero sin soldadura DIN-2440 calidad ST-35 de Ø1 1/2" mm de diámetro ,considerando un incremento sobre el precio del tubo del 30% en concepto de uniones, accesorios y piezas especiales, incluso capa de pintura de minio y acabado, verificaciones, enclavamientos, conexiones, totalmente instalada, comprobada y en correcto funcionamiento.

| Código | Ud | Descripción | Rendimiento | Precio | Importe |
|---|---|---|---|---|---|
| MOOF.8a | h | Oficial 1ª fontanería | 0.202 | 15.92 | 3.22 |
| MOOF.11a | h | Especialista fontanería | 0.201 | 12.66 | 2.54 |
| PIFC.2E005 | m | Tb a ng s/sold DIN2440 ø1 1/2" 30%acc (material) | 1 | 6.324 | 6.32 |
| %0200 | % | Medios auxiliares | 2 % | 12.08 | 0.24 |
|  |  | Total |  |  | 12.32 |

**EIFC.3E004** m Tb acero s/sold ø1 1/4" DIN-2440 30%acc
90 m × 13.5 (13.91 con costes indirectos) = 1251.90
Tubería de acero sin soldadura DIN-2440 calidad ST-35 de Ø1 1/4" mm de diámetro ,considerando un incremento sobre el precio del tubo del 30% en concepto de uniones, accesorios y piezas especiales, incluso capa de pintura de minio y acabado, verificaciones, enclavamientos, conexiones, totalmente instalada, comprobada y en correcto funcionamiento.

| Código | Ud | Descripción | Rendimiento | Precio | Importe |
|---|---|---|---|---|---|
| MOOF.8a | h | Oficial 1ª fontanería | 0.202 | 15.92 | 3.22 |
| MOOF11a | h | Especialista fontanería | 0.169 | 13.93 | 2.35 |
| PIFC.2E004 | m | Tb a ng s/sold DIN2440 ø1 1/4" 30%acc (material) | 1 | 7.671 | 7.67 |
| %0200 | % | Medios auxiliares | 2 % | 13.24 | 0.26 |
|  |  | Total |  |  | 13.5 |

**19.16** u
18 u × 26.63 (27.43 con costes indirectos) = 493.74
Extintor portátil permanentemente presurizado con agente extintor polvo polivalente ABC y 6 kg de capacidad con marcado CE, para la extinción de fuegos de tipo A, B y C con una eficacia 21A-113B-C, fabricado en acero y protegido exteriormente con pintura epoxi de color rojo, agente impulsor N2, válvula de disparo rápido, manómetro extraíble y válvula de comprobación de presión interna, probado a 23 kg/cm2 de presión y para una temperatura de utilización de -20ºC/+60ºC, conforme a las especificaciones dispuestas en el Reglamento de Instalaciones de Protección contra Incendios, incluso soporte para instalación a pared, totalmente instalado comprobado y en correcto funcionamiento según DB SI-4 del CTE.

| Código | Ud | Descripción | Rendimiento | Precio | Importe |
|---|---|---|---|---|---|
| MOOA11a | h | Peón especializado construcción | 0.216 | 15.78 | 3.41 |
| PIIE.1be | u | Exti porta polv ABC 6 kg (material) | 1 | 22.698 | 22.70 |
| % | % | Costes Directos Complementarios | 2 % | 26.11 | 0.52 |
|  |  | Total |  |  | 26.63 |

**19.17** u
8 u × 36.9 (38.01 con costes indirectos) = 304.08
Extintor portátil permanentemente presurizado con agente extintor CO2 y 2 kg de capacidad con marcado CE, para la extinción de fuegos de tipo B generalmente, con una eficacia 34B, fabricado en acero y protegido exteriormente con pintura epoxi de color rojo, agente impulsor N2, válvula de disparo rápido, manómetro extraíble y válvula de comprobación de presión interna, probado a 250 bares de presión y para una temperatura de utilización de -20ºC/+60ºC, conforme a las especificaciones dispuestas en el Reglamento de Instalaciones de Protección contra Incendios, incluso soporte para instalación a pared, totalmente instalado comprobado y en correcto funcionamiento según DB SI-4 del CTE.

| Código | Ud | Descripción | Rendimiento | Precio | Importe |
|---|---|---|---|---|---|
| MOOA11a | h | Peón especializado construcción | 0.217 | 15.78 | 3.42 |
| PIIE.1cb | u | Exti porta CO2 2 kg (material) | 1 | 32.757 | 32.76 |
| % | % | Costes Directos Complementarios | 2 % | 36.18 | 0.72 |
|  |  | Total |  |  | 36.9 |

**19.19** u
66 u × 5.18 (5.34 con costes indirectos) = 352.44
Placa para señalización de instalaciones manuales de protección contra incendios fabricada en aluminio, fotoluminiscente, con pictograma y texto serigrafiados, de dimensiones 210x297mm, conforme a las especificaciones dispuestas en las normas UNE 23033-1:1981 y UNE 23035-4:2003, totalmente instalada según DB SI-4 del CTE.

| Código | Ud | Descripción | Rendimiento | Precio | Importe |
|---|---|---|---|---|---|
| MOOA12a | h | Peón ordinario construcción | 0.025 | 15.55 | 0.39 |
| PIIS.1cbaa | u | Señ Al 210x297mm ftlumi c/txt (material) | 1 | 4.691 | 4.69 |
| % | % | Costes Directos Complementarios | 2 % | 5.08 | 0.10 |
|  |  | Total |  |  | 5.18 |

**19.20** u
148 u × 5.34 (5.5 con costes indirectos) = 814.00
Placa para señalización de medios de evacuación, fabricada en aluminio, fotoluminiscente, de dimensiones 224x224mm, conforme a las especificaciones dispuestas en la norma UNE 23034:1988, totalmente instalada según DB SI-3 del CTE.

| Código | Ud | Descripción | Rendimiento | Precio | Importe |
|---|---|---|---|---|---|
| MOOA12a | h | Peón ordinario construcción | 0.025 | 15.55 | 0.39 |
| PIIS.2baa | u | Señ Al 224x224 ftlumi med eva (material) | 1 | 4.849 | 4.85 |
| % | % | Costes Directos Complementarios | 2 % | 5.24 | 0.10 |
|  |  | Total |  |  | 5.34 |

**19.21** u
0 u × 16.03 (16.51 con costes indirectos) = 0.00
Detector óptico de humos completo, alimentación a 2 hilos, doble led de indicación de estado, salida para piloto remoto con marcado CE, incluso zócalo y base para tubo visto, conectable a zona de detección de central convencional, conforme a las especificaciones dispuestas en las normas UNE 23007 y UNE-EN 54 "Sistemas de detección y de alarma de incendios" y en el Reglamento de Instalaciones de Protección contra Incendios, totalmente instalado, comprobado y en correcto funcionamiento según DB SI-4 del CTE.

| Código | Ud | Descripción | Rendimiento | Precio | Importe |
|---|---|---|---|---|---|
| MOOE.8a | h | Oficial 1ª electricidad | 0.24 | 15.92 | 3.82 |
| MOOE11a | h | Especialista electricidad | 0.24 | 13.93 | 3.34 |
| PIIL.1a | u | Detector óptico de humos completo, alimentación a 2 hilos, doble led de indicación de estado, salida para piloto remoto con marcado CE, incluso zócalo y base para tubo visto, conectable a zona de detección de central convencional, conforme a las especificaciones dispuestas en las normas UNE 23007 y UNE-EN 54 "Sistemas de detección y de alarma de incendios" y en el Reglamento de Instalaciones de Protección contra Incendios. (material) | 1 | 8.562 | 8.56 |
| % | % | Costes Directos Complementarios | 2 % | 15.72 | 0.31 |
|  |  | Total |  |  | 16.03 |

| Medición | Uds. | Parcial |
|---|---|---|
|  | 191 | 191.000 |
| Se sustituye por PC. 17.27 | -191 | -191.000 |
| Total |  | 0 |

**EPPI.8a** m Cable 2x2X1mm2 apantallado
600 m × 1.3 (1.34 con costes indirectos) = 804.00
Cable manguera flexible de sección 2x2x1mm2, apantallado y aislamiento 750W, instalación bajo tubo, totalmente instalado y funcionando.

| Código | Ud | Descripción | Rendimiento | Precio | Importe |
|---|---|---|---|---|---|
| PIPR23a | m | Cable 2x2x1mm2 apantallado (material) | 1 | 0.304 | 0.30 |
| MOOE.8a | h | Oficial 1ª electricidad | 0.06 | 15.92 | 0.96 |
| 39.72 | % | Medios auxiliares (20/04/2012) | 0.021 | 1.68 | 0.04 |
|  |  | Total |  |  | 1.3 |

**19.22** u
0 u × 278.77 (287.13 con costes indirectos) = 0.00
Central microprocesada convencional de detección de incendios de 12 zonas (ampliable por módulos de 4 zonas) con marcado CE, armario metálico pintado al horno en color gris, fuente de alimentación de 2.5 A, cargador para baterías, 2 baterías de 12Vcc 7A, salida de tensión auxiliar protegida con fusible de 24V 2A, panel frontal con leds de indicación y teclados de membrana de inhibición de acústicas, modo dia/noche, evacuación general, test de baterías, test general, salida de alarma vigiliada a 24V 1A con módulo de sirenas, salida auxiliar 24V 2A (con baterías no incluidas), 2 salidas de alarma colector abierto a 30V 150 mA, una salida de contacto seco libre a 30V 1A protegida con fusible, llave de apertura del panel frontal y módulo de sirenas, funcionamiento a través de microporcesador de 8 bits, permite el empleo de detectores convencionales con consumos en reposo entre 30-150 mA y en alarma entre 24-117 mA, incluye programación de fuego con 1 ó 2 detectores para cada zona y discrimina fuego de pulsador y detector en la misma zona, conforme a las especificaciones dispuestas en la norma UNE-EN 54 y en el Reglamento de Instalaciones de Protección contra Incendios, totalmente instalada, comprobada y en correcto funcionamiento según DB SI-4 del CTE.

| Código | Ud | Descripción | Rendimiento | Precio | Importe |
|---|---|---|---|---|---|
| MOOE.8a | h | Oficial 1ª electricidad | 1.435 | 15.92 | 22.85 |
| MOOE11a | h | Especialista electricidad | 1.434 | 13.93 | 19.98 |
| PIIL.7d | u | Ctrl micrprc detc incd 12 z (material) | 1 | 204.804 | 204.80 |
| PIIL.8a | u | Batería p/ctrl detc incd (material) | 2 | 12.837 | 25.67 |
| % | % | Costes Directos Complementarios | 2 % | 273.30 | 5.47 |
|  |  | Total |  |  | 278.77 |

| Medición | Uds. | Parcial |
|---|---|---|
|  | 1 | 1.000 |
| Se sustituye por PC.17.26 | -1 | -1.000 |
| Total |  | 0 |

**19.23** u
0 u × 22.05 (22.71 con costes indirectos) = 0.00
Sirena convencional óptica/acústica de alarma de incendios para interiores con marcado CE, con cambio automático de polaridad, tensión de funcionamiento de 12 a 24 V, corriente continua, 88 mA de consumo y 85 dB de potencia a 24 V y 1m, fabricada en ABS y pintada en color rojo, de dimensiones 100x90x43mm, conforme a las especificaciones dispuestas en la norma UNE 23007 y en el Reglamento de Instalaciones de Protección contra Incendios, totalmente instalado, comprobado y en correcto funcionamiento según DB SI-4 del CTE.

| Código | Ud | Descripción | Rendimiento | Precio | Importe |
|---|---|---|---|---|---|
| MOOE.8a | h | Oficial 1ª electricidad | 0.24 | 15.92 | 3.82 |
| MOOE11a | h | Especialista electricidad | 0.24 | 13.93 | 3.34 |
| PIIL11ba | u | Sir conve acus/opt int alarm (material) | 1 | 14.457 | 14.46 |
| % | % | Costes Directos Complementarios | 2 % | 21.62 | 0.43 |
|  |  | Total |  |  | 22.05 |

| Medición | Uds. | Parcial |
|---|---|---|
|  | 10 | 10.000 |
| Se sustituye por PC.17.31 | -10 | -10.000 |
| Total |  | 0 |

**19.24** u
3 u × 278.44 (286.79 con costes indirectos) = 860.37
Hidrante enterrado o bajo rasante con marcado CE, fabricado en hierro fundido y pintado en rojo, con con 1 salida de 200mm con tapón y racor tipo BCN según UNE 23400, sistema de apertura con llave de cuadradillo de 25mm, entrada recta a tubería embridada DIN PN-16 de 4´´, sistema de clapeta de retención de agua y arqueta completa con cerco y tapa fabricada en hierro fundido, conforme a las especificaciones dispuestas en el Reglamento de Instalaciones de Protección contra Incendios, totalmente instalada, comprobada y en correcto funcionamiento según DB SI-4 del CTE.

| Código | Ud | Descripción | Rendimiento | Precio | Importe |
|---|---|---|---|---|---|
| MOOF.8a | h | Oficial 1ª fontanería | 1.68 | 15.92 | 26.75 |
| MOOF11a | h | Especialista fontanería | 1.68 | 13.93 | 23.40 |
| PIID.3b | u | Hidrt ente 1 x 100 mm c/arq (material) | 1 | 210.643 | 210.64 |
| PIID.5c | u | Llave p/aper hidrt ente (material) | 1 | 12.188 | 12.19 |
| % | % | Costes Directos Complementarios | 2 % | 272.98 | 5.46 |
|  |  | Total |  |  | 278.44 |

**EIIG.6E010** u Extinción campana agua nebuliz, cil 2x80l
1 u × 2886.05 (2972.63 con costes indirectos) = 2972.63
Instalación de sistema de extinción en campana, mediante agua nebulizada AQUAFOG o equivalente, formada por batería de dos cilindros de 80 litros de H2O en armario equipado con colector de 3/4" en acero inoxidable, latiguillos de teflón de 1/4"x350 mm, codos, TE orientable y herrajes de fijación, incluso conos neumáticos, codos polea cable de acero de Ø2mm, placlas fusible 141ºC, tensor de cable con soporte, atomizadores de descarga, caja de dispara manual y central de distribución y descarga y válvula de corte de gas mecanizada. Incluso parte proporcional de tubería de acero AISI 316 de Ø40, para extinción y conducto Ø1/2" para detección, parte proporcional de accesorios, soportaje, etc, todo ello totalmente instalado, regulado, probado y en funcionamiento.

| Código | Ud | Descripción | Rendimiento | Precio | Importe |
|---|---|---|---|---|---|
| PIIG.6E010 | u | Extinción campana agua nebuliz, cil 2x80l (material) | 1 | 2728.906 | 2728.91 |
| MOOF.8a | h | Oficial 1ª fontanería | 3.369 | 15.92 | 53.63 |
| MOOF11a | h | Especialista fontanería | 3.368 | 13.93 | 46.92 |
| %0200 | % | Medios auxiliares | 2 % | 2829.46 | 56.59 |
|  |  | Total |  |  | 2886.05 |

**PC.17.25.Deposito-BIE-IOB020** Ud Depósito de poliéster para reserva de agua contra incendios de 12 m³ de capacidad, colocado en superficie, en posición vertical. (26/06/2017)
1 Ud × 2133.43 (2197.43 con costes indirectos) = 2197.43
Suministro e instalación de depósito para reserva de agua contra incendios de 12 m³ de capacidad, prefabricado de poliéster, colocado en superficie, en posición vertical, sobre base resistente (no incluida en este precio), garantizándose las condiciones de suministro. Incluso válvula de flotador de 1 1/2" mm de diámetro para conectar con la acometida de la red de distribución de agua para abastecimiento de los equipos de extinción de incendios, interruptores de nivel, válvula de bola de 50 mm de diámetro para vaciado y válvula de corte de mariposa de 1 1/2" de diámetro para conectar al grupo de presión, p/p de uniones, soportes, codos, manguitos, tes, piezas especiales y accesorios. Totalmente montado, conexionado y probado por la empresa instaladora mediante las correspondientes pruebas de servicio (incluidas en este precio).
Incluye: Replanteo del recorrido de las tuberías y accesorios. Colocación y montaje del depósito. Colocación y fijación de tuberías y accesorios. Realización de pruebas de servicio.
Criterio de medición de proyecto: Número de unidades previstas, según documentación gráfica de Proyecto.
Criterio de medición de obra: Se medirá el número de unidades realmente ejecutadas según especificaciones de Proyecto.

| Código | Ud | Descripción | Rendimiento | Precio | Importe |
|---|---|---|---|---|---|
| mt41aco100a | Ud | Depósito de poliéster, de 12 m³, 2450 mm de diámetro, colocado en superficie, en posición vertical, para reserva de agua contra incendios. (material; 26/06/2017) | 1 | 1660 | 1660.00 |
| mt41aco200e | Ud | Válvula de flotador de 1 1/2" de diámetro, para una presión máxima de 8 bar, con cuerpo de latón, boya esférica roscada de latón y obturador de goma. (material; 26/06/2017) | 1 | 172.68 | 172.68 |
| mt41aco210 | Ud | Interruptor de nivel con boya, con contacto de 14 A, esfera y contrapeso. (material; 26/06/2017) | 2 | 14.79 | 29.58 |
| mt37sve010f | Ud | Válvula de esfera de latón niquelado para roscar de 1 1/2". (material; 26/06/2017) | 1 | 21.57 | 21.57 |
| mt37svm010a | Ud | Válvula de mariposa de hierro fundido, DN 50 mm. (material; 26/06/2017) | 1 | 33.56 | 33.56 |
| MOOF.8a | h | Oficial 1ª fontanería | 5.836 | 15.92 | 92.91 |
| MOOF11a | h | Especialista fontanería | 5.836 | 13.93 | 81.30 |
| % | % | Costes Directos Complementarios | 2 % | 2091.60 | 41.83 |
|  |  | Total |  |  | 2133.43 |

**PC.17.26.Central-IOD100** Ud Central de detección automática de incendios, analógica, multiprocesada, de 2 lazos de detección, ampliable hasta 4 lazos, de 128 direcciones de capacidad máxima por lazo. (29/06/2017)
1 Ud × 1567.86 (1614.9 con costes indirectos) = 1614.90
Suministro e instalación de central de detección automática de incendios, analógica, multiprocesada, de 2 lazos de detección, ampliable hasta 4 lazos, de 128 direcciones de capacidad máxima por lazo, con caja metálica y tapa de ABS, con módulo de alimentación, rectificador de corriente y cargador de batería, módulo de control con display retroiluminado, leds indicadores de alarma y avería, teclado de membrana de acceso a menú de control y programación, registro histórico de las últimas 1000 incidencias, hasta 480 zonas totalmente programables e interfaz USB para la comunicación de datos, la programación y el mantenimiento remoto, con módulo de supervisión de sirena, módulo de maniobra direccionable y módulo de comunicación. Incluso baterías. Totalmente montada, conexionada y probada.
Incluye: Replanteo. Fijación al paramento. Conexión a la red eléctrica y al circuito de detección. Colocación y conexionado de las baterías.
Criterio de medición de proyecto: Número de unidades previstas, según documentación gráfica de Proyecto.
Criterio de medición de obra: Se medirá el número de unidades realmente ejecutadas según especificaciones de Proyecto.

| Código | Ud | Descripción | Rendimiento | Precio | Importe |
|---|---|---|---|---|---|
| mt41pig500b | Ud | Central de detección automática de incendios, analógica, multiprocesada, de 2 lazos de detección, ampliable hasta 4 lazos, de 128 direcciones de capacidad máxima por lazo, con caja metálica y tapa de ABS, con módulo de alimentación, rectificador de corriente y cargador de batería, módulo de control con display retroiluminado, leds indicadores de alarma y avería, teclado de membrana de acceso a menú de control y programación, registro histórico de las últimas 1000 incidencias, hasta 480 zonas totalmente programables e interfaz USB para la comunicación de datos, la programación y el mantenimiento remoto, según UNE 23007-2 y UNE 23007-4. (material; 29/06/2017) | 1 | 1151.24 | 1151.24 |
| mt41rte030c | Ud | Batería de 12 V y 7 Ah. (material; 29/06/2017) | 2 | 20.86 | 41.72 |
| mt41pig032a | Ud | Módulo de supervisión de sirena o campana. (material; 29/06/2017) | 1 | 6.69 | 6.69 |
| mt41pig502a | Ud | Módulo de maniobra direccionable con aislador de cortocircuito, configurable como salida o entrada, para alimentación de 12 a 24 Vcc, con led de activación color verde, led indicador de alarma color rojo y salida para piloto de señalización remota, incluso caja estanca. (material; 29/06/2017) | 1 | 59.36 | 59.36 |
| mt41pig504a | Ud | Módulo de comunicación, con interfaz RS232 y RS485 para la comunicación de datos. (material; 29/06/2017) | 1 | 75.76 | 75.76 |
| mo005 | h | Oficial 1ª instalador de redes y equipos de detección y seguridad. | 6.517 | 16.43 | 107.07 |
| mo103 | h | Ayudante instalador de redes y equipos de detección y seguridad. | 6.517 | 14.62 | 95.28 |
| % | % | Costes Directos Complementarios | 2 % | 1537.12 | 30.74 |
|  |  | Total |  |  | 1567.86 |

**PC.17.27.Detector-optico-IOD102** Ud Detector óptico de humos analógico direccionable con aislador de cortocircuito, de ABS color blanco. (29/06/2017)
191 Ud × 66.91 (68.92 con costes indirectos) = 13163.72
Suministro e instalación de detector óptico de humos analógico direccionable con aislador de cortocircuito, de ABS color blanco, formado por un elemento sensible a humos claros, para alimentación de 12 a 24 Vcc, con led de activación e indicador de alarma y salida para piloto de señalización remota. Incluso base universal. Totalmente montado, conexionado y probado.
Incluye: Replanteo. Fijación y conexionado de la base. Montaje del detector. Conexionado.
Criterio de medición de proyecto: Número de unidades previstas, según documentación gráfica de Proyecto.
Criterio de medición de obra: Se medirá el número de unidades realmente ejecutadas según especificaciones de Proyecto.

| Código | Ud | Descripción | Rendimiento | Precio | Importe |
|---|---|---|---|---|---|
| mt41pig510a | Ud | Detector óptico de humos analógico direccionable con aislador de cortocircuito, de ABS color blanco, formado por un elemento sensible a humos claros, para alimentación de 12 a 24 Vcc, con led de activación e indicador de alarma y salida para piloto de señalización remota, según UNE-EN 54-7. (material; 29/06/2017) | 1 | 41.32 | 41.32 |
| mt41pig550a | Ud | Base universal, de ABS color blanco, para detector analógico. (material; 29/06/2017) | 1 | 9.07 | 9.07 |
| mo005 | h | Oficial 1ª instalador de redes y equipos de detección y seguridad. | 0.49 | 16.43 | 8.05 |
| mo103 | h | Ayudante instalador de redes y equipos de detección y seguridad. | 0.49 | 14.62 | 7.16 |
| % | % | Costes Directos Complementarios | 2 % | 65.60 | 1.31 |
|  |  | Total |  |  | 66.91 |

**PC.17.28.Detector-termoveIOD102b** Ud Detector termovelocimétrico analógico direccionable con aislador de cortocircuito, de ABS color blanco. (29/06/2017)
2 Ud × 61.91 (63.77 con costes indirectos) = 127.54
Suministro e instalación de detector termovelocimétrico analógico direccionable con aislador de cortocircuito, de ABS color blanco, formado por un elemento sensible a el incremento rápido de la temperatura para una temperatura máxima de alarma de 58°C, para alimentación de 12 a 24 Vcc, con led de activación e indicador de alarma y salida para piloto de señalización remota. Incluso base universal. Totalmente montado, conexionado y probado.
Incluye: Replanteo. Fijación y conexionado de la base. Montaje del detector. Conexionado.
Criterio de medición de proyecto: Número de unidades previstas, según documentación gráfica de Proyecto.
Criterio de medición de obra: Se medirá el número de unidades realmente ejecutadas según especificaciones de Proyecto.

| Código | Ud | Descripción | Rendimiento | Precio | Importe |
|---|---|---|---|---|---|
| mt41pig540a | Ud | Detector termovelocimétrico analógico direccionable con aislador de cortocircuito, de ABS color blanco, formado por un elemento sensible a el incremento rápido de la temperatura para una temperatura máxima de alarma de 58°C, para alimentación de 12 a 24 Vcc, con led de activación e indicador de alarma y salida para piloto de señalización remota, según UNE-EN 54-5. (material; 29/06/2017) | 1 | 36.42 | 36.42 |
| mt41pig550a | Ud | Base universal, de ABS color blanco, para detector analógico. | 1 | 9.07 | 9.07 |
| mo005 | h | Oficial 1ª instalador de redes y equipos de detección y seguridad. | 0.49 | 16.43 | 8.05 |
| mo103 | h | Ayudante instalador de redes y equipos de detección y seguridad. | 0.49 | 14.62 | 7.16 |
| % | % | Costes Directos Complementarios | 2 % | 60.70 | 1.21 |
|  |  | Total |  |  | 61.91 |

| Medición | Uds. | Parcial |
|---|---|---|
| sala calderas | 2 | 2.000 |
| Total |  | 2 |

**PC.17.29.Detector-termicoIOD102c** Ud Detector térmico analógico direccionable con aislador de cortocircuito, de ABS color blanco. (29/06/2017)
3 Ud × 59.45 (61.23 con costes indirectos) = 183.69
Suministro e instalación de detector térmico analógico direccionable con aislador de cortocircuito, de ABS color blanco, formado por un elemento sensible a el incremento lento de la temperatura para una temperatura máxima de alarma de 58°C, para alimentación de 12 a 24 Vcc, con led de activación e indicador de alarma y salida para piloto de señalización remota. Incluso base universal. Totalmente montado, conexionado y probado.
Incluye: Replanteo. Fijación y conexionado de la base. Montaje del detector. Conexionado.
Criterio de medición de proyecto: Número de unidades previstas, según documentación gráfica de Proyecto.
Criterio de medición de obra: Se medirá el número de unidades realmente ejecutadas según especificaciones de Proyecto.

| Código | Ud | Descripción | Rendimiento | Precio | Importe |
|---|---|---|---|---|---|
| mt41pig530a | Ud | Detector térmico analógico direccionable con aislador de cortocircuito, de ABS color blanco, formado por un elemento sensible a el incremento lento de la temperatura para una temperatura máxima de alarma de 58°C, para alimentación de 12 a 24 Vcc, con led de activación e indicador de alarma y salida para piloto de señalización remota, según UNE-EN 54-5. (material; 29/06/2017) | 1 | 34 | 34.00 |
| mt41pig550a | Ud | Base universal, de ABS color blanco, para detector analógico. | 1 | 9.07 | 9.07 |
| mo005 | h | Oficial 1ª instalador de redes y equipos de detección y seguridad. | 0.49 | 16.43 | 8.05 |
| mo103 | h | Ayudante instalador de redes y equipos de detección y seguridad. | 0.49 | 14.62 | 7.16 |
| % | % | Costes Directos Complementarios | 2 % | 58.28 | 1.17 |
|  |  | Total |  |  | 59.45 |

| Medición | Uds. | Parcial |
|---|---|---|
| cocina | 3 | 3.000 |
| Total |  | 3 |

**PC.17.30.Pulsador-analogicIOD104** Ud Pulsador de alarma analógico direccionable de rearme manual con aislador de cortocircuito. (29/06/2017)
10 Ud × 51.53 (53.08 con costes indirectos) = 530.80
Suministro e instalación de pulsador de alarma analógico direccionable de rearme manual con aislador de cortocircuito, de ABS color rojo, con led de activación e indicador de alarma. Totalmente montado, conexionado y probado.
Incluye: Replanteo. Fijación en paramento mediante elementos de anclaje. Montaje y conexionado del pulsador de alarma.
Criterio de medición de proyecto: Número de unidades previstas, según documentación gráfica de Proyecto.
Criterio de medición de obra: Se medirá el número de unidades realmente ejecutadas según especificaciones de Proyecto.

| Código | Ud | Descripción | Rendimiento | Precio | Importe |
|---|---|---|---|---|---|
| mt41pig560a | Ud | Pulsador de alarma analógico direccionable de rearme manual con aislador de cortocircuito, de ABS color rojo, con led de activación e indicador de alarma, según UNE-EN 54-11. (material; 29/06/2017) | 1 | 35.31 | 35.31 |
| mo005 | h | Oficial 1ª instalador de redes y equipos de detección y seguridad. | 0.49 | 16.43 | 8.05 |
| mo103 | h | Ayudante instalador de redes y equipos de detección y seguridad. | 0.49 | 14.62 | 7.16 |
| % | % | Costes Directos Complementarios | 2 % | 50.52 | 1.01 |
|  |  | Total |  |  | 51.53 |

**PC.17.31.Sirena-IOD005** Ud Sirena electrónica, de color rojo, para montaje interior, con señal óptica y acústica. (29/06/2017)
10 Ud × 98.18 (101.13 con costes indirectos) = 1011.30
Suministro e instalación de sirena electrónica, de color rojo, para montaje interior, con señal óptica y acústica, alimentación a 24 Vcc, potencia sonora de 100 dB a 1 m y consumo de 68 mA. Totalmente montada, conexionada y probada.
Incluye: Replanteo. Fijación en paramento mediante elementos de anclaje. Montaje y conexionado de la sirena.
Criterio de medición de proyecto: Número de unidades previstas, según documentación gráfica de Proyecto.
Criterio de medición de obra: Se medirá el número de unidades realmente ejecutadas según especificaciones de Proyecto.

| Código | Ud | Descripción | Rendimiento | Precio | Importe |
|---|---|---|---|---|---|
| mt41pig140a | Ud | Sirena electrónica, de color rojo, para montaje interior, con señal óptica y acústica, alimentación a 24 Vcc, potencia sonora de 100 dB a 1 m y consumo de 68 mA, según UNE-EN 54-3. (material; 29/06/2017) | 1 | 81.04 | 81.04 |
| mo005 | h | Oficial 1ª instalador de redes y equipos de detección y seguridad. | 0.49 | 16.43 | 8.05 |
| mo103 | h | Ayudante instalador de redes y equipos de detección y seguridad. | 0.49 | 14.62 | 7.16 |
| % | % | Costes Directos Complementarios | 2 % | 96.25 | 1.93 |
|  |  | Total |  |  | 98.18 |

**ECDL.3aaba** m3 HA 25 losa a 75kg/m3
-2.12 m3 × 120.45 (124.06 con costes indirectos) = -263.01

| Medición | Uds. | Largo | Parcial |
|---|---|---|---|
|  | 1 | 3.600 | 3.600 |
|  | -1 | 5.720 | -5.720 |
| Total |  |  | -2.12 |

**ECAE.8ccE** m3 Excv pozo medios retro
-14.3 m3 × 5.87 (6.05 con costes indirectos) = -86.52

**ECDZ36a** m3 HM 10 en masa
-1.43 m3 × 43.71 (45.02 con costes indirectos) = -64.38

**ECCM11abdc** m3 HA-25 arm TM 20 mur encf 2cr
-8.75 m3 × 196.15 (202.03 con costes indirectos) = -1767.76

**EEHL.1abba** m3 HA-25/B/20/IIa arm p/losa
-5.01 m3 × 219.87 (226.47 con costes indirectos) = -1134.61

## CAP18 INSTALACIONES ESPECIALES (06/07/2009)
Importe: 37727.02

### CAP18.1 MEGAFONÍA (20/02/2014)
Importe: 8523.55

**EIAS13da** u Amplificador estéreo 360W (09/01/2015)
2 u × 393.89 (405.71 con costes indirectos) = 811.42
Instalación de amplificador estéreo en sobremesa que proporciona 360 W @ 4 ohms, respuesta en frecuencia de 10 Hz a 100 KHz, entradas balanceadas y desbalanceadas y formato rack, totalmente instalado, comprobado y en correcto estado de funcionamiento.

| Código | Ud | Descripción | Rendimiento | Precio | Importe |
|---|---|---|---|---|---|
| MOOL.8a | h | Oficial 1ª telecomunicaciones (mano de obra) | 0.09 | 15.92 | 1.43 |
| PIAS13d | u | Amplificador estéreo 360W (material; 09/01/2015) | 1 | 384.738 | 384.74 |
| % | % | Costes Directos Complementarios | 2 % | 386.17 | 7.72 |
|  |  | Total |  |  | 393.89 |

Claves: directo, complementario, instalacion, comprobacion, correcto, entrada, amplificador, mesa, balancear

**EIAS15b** u Pupitre microfónico c/gong c/10 z (09/01/2015)
2 u × 238.02 (245.16 con costes indirectos) = 490.32
Instalación de pupitre microfónico para avisos, capaz de seleccionar 10 zonas, con prioridad de palabra y gong seleccionable.

| Código | Ud | Descripción | Rendimiento | Precio | Importe |
|---|---|---|---|---|---|
| MOOL.8a | h | Oficial 1ª telecomunicaciones | 0.09 | 15.92 | 1.43 |
| PIAS15b | u | Pupitre microfónico c/gong c/10 z (material; 09/01/2015) | 1 | 231.922 | 231.92 |
| % | % | Costes Directos Complementarios | 2 % | 233.35 | 4.67 |
|  |  | Total |  |  | 238.02 |

Claves: directo, complementario, instalacion

**EPMGAP.18a** u Kit conexión pupitre (09/01/2015)
2 u × 19.35 (19.93 con costes indirectos) = 39.86
Kit conexión pupitre. Marca UDE mod. WZ-25,o equivalente, totalmente instalado y funcionando.

| Código | Ud | Descripción | Rendimiento | Precio | Importe |
|---|---|---|---|---|---|
| MOOE.8a | h | Oficial 1ª electricidad | 0.121 | 15.92 | 1.93 |
| 39.72 | % | Medios auxiliares | 0.405 | 1.68 | 0.68 |
| EPMGAP.18AX | u | Kit conexión pupitre. Marca UDE mod. WZ-25, o equivalente. (material; 09/01/2015) | 1 | 16.739 | 16.74 |
|  |  | Total |  |  | 19.35 |

**EIAS.6cbbd** u Altavoz techo lin 100V 6" 6W (09/01/2015)
57 u × 41.27 (42.51 con costes indirectos) = 2423.07
Instalación de altavoz de techo circular de 6 " y 6 W de potencia máxima RMS en línea 100 V, para la distribución de música y avisos, con transformador de línea de 100V con varios devanados para selección de potencias, sistema de montaje mediante muelles, una rejilla de metal e incluso 20 metros de cable de altavoz de 2x2.5, tubo corrugado de 25mm y conexionado del transformador, totalmente instalado, comprobado y en correcto estado de funcionamiento.

| Código | Ud | Descripción | Rendimiento | Precio | Importe |
|---|---|---|---|---|---|
| MOOA11a | h | Peón especializado construcción | 0.062 | 15.78 | 0.98 |
| MOOL.8a | h | Oficial 1ª telecomunicaciones | 0.122 | 15.92 | 1.94 |
| PIAS.6cbb | u | Altavoz techo lin 100V 6" 6W (material; 09/01/2015) | 1 | 14.942 | 14.94 |
| PIAS17b | m | Cable de altavoz 2X2.5mm2 (material; 09/01/2015) | 5 | 0.519 | 2.60 |
| % | % | Costes Directos Complementarios | 2 % | 20.46 | 0.41 |
| EIEL11db | m | Tubo PVC Ø25mm 30%acc (09/01/2015) | 20 | 1.02 | 20.40 |
|  |  | Total |  |  | 41.27 |

Claves: construccion, directo, complementario, montaje, material, plastico, maximo, especial, metal, instalacion, tubo, techo, linea, corrugado, cable, circulacion, rejilla, muelle, comprobacion, correcto, distribucion, conexion, altavoz, transformador, musica

**EIAS10bc** u Altvz exponencial IP-65 100V 30W (09/01/2015)
3 u × 139.84 (144.04 con costes indirectos) = 432.12
Instalación de altavoz exponencial con transformador de línea de 100V, grado de protección IP-65(IEC-529), potencia máxima en línea de 100 V RMS de 30 W, incluso instalación en techo, 10m de cable de altavoz de 2x2.5, tubo corrugado de 25mm y conexionado del transformador, totalmente instalado, comprobado y en correcto estado de funcionamiento.

| Código | Ud | Descripción | Rendimiento | Precio | Importe |
|---|---|---|---|---|---|
| MOOL.9a | h | Oficial 2ª telecomunicaciones (mano de obra) | 0.182 | 15.25 | 2.78 |
| PIAS10b | u | Altvz exponencial IP-65 100V 30W (material; 09/01/2015) | 1 | 119.128 | 119.13 |
| PIAS17b | m | Cable de altavoz 2X2.5mm2 | 10 | 0.519 | 5.19 |
| % | % | Costes Directos Complementarios | 2 % | 127.10 | 2.54 |
| EIEL11db | m | Tubo PVC Ø25mm 30%acc | 10 | 1.02 | 10.20 |
|  |  | Total |  |  | 139.84 |

Claves: directo, complementario, maximo, instalacion, tubo, techo, graduacion, proteccion, linea, corrugado, cable, comprobacion, correcto, conexion, altavoz, transformador

**EPMGAL.3a** u Altavoz exponencial 40w ext (09/01/2015)
5 u × 58.16 (59.9 con costes indirectos) = 299.50
Altavoz exponencial para exterior/ambientes ruidosos de 40w de la marca UDE modelo BG-50/40T o equivalente, línea 100V. Banda pasante de 150 a 11.000 Hz. Presión acústica 109dB. Dispersión 50º. Totalmente instalado y probado.

| Código | Ud | Descripción | Rendimiento | Precio | Importe |
|---|---|---|---|---|---|
| MOOE.8a | h | Oficial 1ª electricidad | 0.244 | 15.92 | 3.88 |
| PIAM28.1a | u | Altavoz exponencial 40w ext (material; 09/01/2015) | 1 | 52.218 | 52.22 |
| 39.72 | % | Medios auxiliares | 1.229 | 1.68 | 2.06 |
|  |  | Total |  |  | 58.16 |

**EIAS.1a** u Reproductor CD profesional (09/01/2015)
2 u × 250.11 (257.61 con costes indirectos) = 515.22
Instalación de reproductor de CD en sobremesa, conexión a amplificador o mezclador mediante 2m de cable de 2 pares y conectores RCA en ambos extremos, soldado de conectores "in situ" e incluso embriado del cable, totalmente instalado, comprobado y en correcto estado de funcionamiento.

| Código | Ud | Descripción | Rendimiento | Precio | Importe |
|---|---|---|---|---|---|
| MOOL.8a | h | Oficial 1ª telecomunicaciones | 0.09 | 15.92 | 1.43 |
| PIAS.1a | u | Reproductor CD profesional (material; 09/01/2015) | 1 | 240.433 | 240.43 |
| PIAS22a | u | Conector RCA macho aéreo (material; 09/01/2015) | 4 | 0.41 | 1.64 |
| PIAS18b | m | Cable audio balanceado 2 pares (material; 09/01/2015) | 2 | 0.857 | 1.71 |
| % | % | Costes Directos Complementarios | 2 % | 245.21 | 4.90 |
|  |  | Total |  |  | 250.11 |

Claves: directo, complementario, instalacion, mezcla, soldadura, cable, par, limite, comprobacion, correcto, conexion, amplificador, mesa

**EIAS.9ac** u Esfera acustica lin 100V 30W (09/01/2015)
3 u × 90.69 (93.41 con costes indirectos) = 280.23
Instalación de esfera acústica, con transformador de línea de 100V, potencia máxima en línea de 100 V RMS de 30 W con varias tomas para seleccionar la potencia más adecuada a la instalación, incluso instalación en techo, 10 metros de cable de altavoz de 2x2.5, tubo corrugado de 25mm y conexionado del transformador, totalmente instalado, comprobado y en correcto estado de funcionamiento.

| Código | Ud | Descripción | Rendimiento | Precio | Importe |
|---|---|---|---|---|---|
| MOOL.9a | h | Oficial 2ª telecomunicaciones | 0.182 | 15.25 | 2.78 |
| PIAS.9a | u | Esfera acustica lin 100V 30W (material; 09/01/2015) | 1 | 70.936 | 70.94 |
| PIAS17b | m | Cable de altavoz 2X2.5mm2 | 10 | 0.519 | 5.19 |
| % | % | Costes Directos Complementarios | 2 % | 78.91 | 1.58 |
| EIEL11db | m | Tubo PVC Ø25mm 30%acc | 10 | 1.02 | 10.20 |
|  |  | Total |  |  | 90.69 |

Claves: directo, complementario, maximo, instalacion, tubo, techo, linea, corrugado, cable, comprobacion, correcto, acustico, esfera, toma, conexion, altavoz, transformador

**EIAS17aa** m Cable de altavoz 2X1.5mm2 (09/01/2015)
580 m × 3.37 (3.47 con costes indirectos) = 2012.60
Tendido de cable de altavoz de sección 2X1.5mm2, libre de oxígeno y halógenos, colocado bajo tubo flexible corrugado 25mm, incluso parte proporcional de pequeño material y piezas especiales, totalmente instadado, comprobado y en correcto estado de funcionamiento.

| Código | Ud | Descripción | Rendimiento | Precio | Importe |
|---|---|---|---|---|---|
| MOOE.9a | h | Oficial 2ª electricidad | 0.073 | 15.25 | 1.11 |
| MOOE.8a | h | Oficial 1ª electricidad | 0.062 | 15.92 | 0.99 |
| PIAS17a | m | Cable de altavoz 2X1.5mm2 (material; 09/01/2015) | 1 | 0.197 | 0.20 |
| % | % | Costes Directos Complementarios | 2 % | 2.30 | 0.05 |
| EIEL11db | m | Tubo PVC Ø25mm 30%acc | 1 | 1.02 | 1.02 |
|  |  | Total |  |  | 3.37 |

Claves: directo, complementario, material, colocacion, seccion, especial, tubo, pieza, tender, bandeja, corrugado, cable, pvc, canal, comprobacion, flexible, correcto, electricidad, halogeno, altavoz, oxigeno

**EIAS13aa** u Amplificador estéreo 60W (09/01/2015)
2 u × 175.5 (180.77 con costes indirectos) = 361.54
Instalación de amplificador estéreo en sobremesa que proporciona 60 W @ 4 ohms, respuesta en frecuencia de 10 Hz a 100 KHz, entradas balanceadas y desbalanceadas y formato rack, totalmente instalado, comprobado y en correcto estado de funcionamiento.

| Código | Ud | Descripción | Rendimiento | Precio | Importe |
|---|---|---|---|---|---|
| MOOL.8a | h | Oficial 1ª telecomunicaciones | 0.089 | 15.92 | 1.42 |
| PIAS13a | u | Amplificador estéreo 60W (material; 09/01/2015) | 1 | 170.644 | 170.64 |
| % | % | Costes Directos Complementarios | 2 % | 172.06 | 3.44 |
|  |  | Total |  |  | 175.5 |

Claves: directo, complementario, instalacion, comprobacion, correcto, entrada, amplificador, mesa, balancear

**pp18.2.1** u Instalación y programación de carta de mensajes registrados para el modelo de amplificador instalado. Totalmente instalada y en correcto funcionamiento. (09/01/2015)
1 u × 314.15 (323.57 con costes indirectos) = 323.57
u

| Código | Ud | Descripción | Rendimiento | Precio | Importe |
|---|---|---|---|---|---|
| MOOL.8a | h | Oficial 1ª telecomunicaciones | 0.012 | 15.92 | 0.19 |
| pp18.2.1-carta | u | Carta de mensajes registrados para el modelo de amplificador instalado. (material; 09/01/2015) | 1 | 307.799 | 307.80 |
| % | % | Costes Directos Complementarios | 2 % | 307.99 | 6.16 |
|  |  | Total |  |  | 314.15 |

**pp18.2.2** u (09/01/2015)
1 u × 70.87 (73 con costes indirectos) = 73.00
Instalación y programación de la tarjeta de memoria de 64 MB para el modelo de amplificador instalado. Totlametne instalada y en correcto funcionamiento.

| Código | Ud | Descripción | Rendimiento | Precio | Importe |
|---|---|---|---|---|---|
| MOOL.8a | h | Oficial 1ª telecomunicaciones | 0.012 | 15.92 | 0.19 |
| pp18.2.2-memoria | u | Tarjeta de memoria de 64 MB para el modelo de amplificador instalado. (material; 09/01/2015) | 1 | 69.286 | 69.29 |
| % | % | Costes Directos Complementarios | 2 % | 69.48 | 1.39 |
|  |  | Total |  |  | 70.87 |

**pp18.2.3** u (09/01/2015)
2 u × 14.93 (15.38 con costes indirectos) = 30.76
Reloj temporizador para carril DIN para la activación de los mensajes programados (sirena) para la salida de clase, totalmente instalado, conectado y en correcto estado de funcionamiento, según el Reglamento Electrotécnico de Baja Tensión.

| Código | Ud | Descripción | Rendimiento | Precio | Importe |
|---|---|---|---|---|---|
| MOOL.8a | h | Oficial 1ª telecomunicaciones | 0.034 | 15.92 | 0.54 |
| pp.15.2.3-reloj | u | Reloj temporizador para carril DIN para la activación de los mensajes programados (sirena) para la salida de clase. (material; 09/01/2015) | 1 | 14.102 | 14.10 |
| % | % | Costes Directos Complementarios | 2 % | 14.64 | 0.29 |
|  |  | Total |  |  | 14.93 |

**pp18.2.4** u (09/01/2015)
2 u × 43.71 (45.02 con costes indirectos) = 90.04
Instalación de micrófono tipo micro dinámico, totalmente instalado, programado y probado.

| Código | Ud | Descripción | Rendimiento | Precio | Importe |
|---|---|---|---|---|---|
| MOOL.8a | h | Oficial 1ª telecomunicaciones | 0.034 | 15.92 | 0.54 |
| pp18.2.4-microfono | u | Micrófono tipo micro dinámico. (material; 09/01/2015) | 1 | 42.307 | 42.31 |
| % | % | Costes Directos Complementarios | 2 % | 42.85 | 0.86 |
|  |  | Total |  |  | 43.71 |

**VDLEGR.5b** u Armario mural 9 U (RACK) (09/01/2015)
2 u × 165.19 (170.15 con costes indirectos) = 340.30
Armario mural (RACK), de chapa de acero de 9 unidades, de fondo fijo, modelo XL VDI 19" de la marca Legrand o equivalente, IP20 - IK08, equipados con 2 montantes de 19" regulables en profundidad, 2 paneles laterales desmontables por el interior, 1 puerta acristalada reversible, cierre por cerradura de llave 2433 A, blanco RAL 9002. Profundidad de 400 mm, anchura 600 mm. y altura 500 mm, para albergar elementos de 19", hasta 9 unidades. Sistema modular. Totalmente instalado.

| Código | Ud | Descripción | Rendimiento | Precio | Importe |
|---|---|---|---|---|---|
| MOOE.8a | h | Oficial 1ª electricidad | 0.911 | 15.92 | 14.50 |
| VDLEGR.b5 | u | Armario bastidor 9 U (RACK) (material; 09/01/2015) | 1 | 125.563 | 125.56 |
| VDLEGR.aa5 | u | Ventilador (material; 09/01/2015) | 1 | 16.629 | 16.63 |
| 39.72 | % | Medios auxiliares | 3.133 | 1.68 | 5.26 |
| % | % | Costes Directos Complementarios | 2 % | 161.95 | 3.24 |
|  |  | Total |  |  | 165.19 |

### CAP18.2 INTERCOMUNICACIÓN (26/02/2014)
Importe: 554.5
VIDEOPORTERO

**EPIFFX.1F** u Videoportero (2 int 4 ext) (09/01/2015)
1 u × 538.35 (554.5 con costes indirectos) = 554.50
Videoportero para el centro compuesto por 4 placas con telecamara y dos puestos interiores con monitor, modelo CITYMAX de Fermax o equivalente cambiador automático city v. 4 abrepuertas mod. N-412, p.p. decodr de planta 4 salidas, con conector, cableado, incluso cajas de empalme, de empotrar, pequeño material, totalmente instalado.

| Código | Ud | Descripción | Rendimiento | Precio | Importe |
|---|---|---|---|---|---|
| MOOE.8a | h | Oficial 1ª electricidad | 1.224 | 15.92 | 19.49 |
| MOOE11a | h | Especialista electricidad | 1.221 | 13.93 | 17.01 |
| PIAV.8DD | u | Monitor citymax ads basic (material; 09/01/2015) | 1 | 52.302 | 52.30 |
| PIAV.9w | u | Placa port electr ext.antivand con telecamara citymax (material; 09/01/2015) | 3 | 121.341 | 364.02 |
| PIAV16a | u | Alimentador port-electr gnal (material; 09/01/2015) | 3 | 14.642 | 43.93 |
| PIAV18b | u | Abrepuertas por activación (material; 09/01/2015) | 3 | 4.184 | 12.55 |
| PIAT.2a | m | Cable telefonía 1x0.25mm2 (material; 09/01/2015) | 70 | 0.037 | 2.59 |
| PIAV25aa | m | Manguera portero 4x0.25mm2 (material; 09/01/2015) | 70 | 0.037 | 2.59 |
| PIEC.3b | m | Cable paralelo Cu 2x1mm2 300v (material; 09/01/2015) | 8 | 0.011 | 0.09 |
| PIEC20b | m | Tubo corrugado PVC db capa ø16mm (material; 09/01/2015) | 70 | 0.066 | 4.62 |
| 39.72 | % | Medios auxiliares | 11.402 | 1.68 | 19.16 |
|  |  | Total |  |  | 538.35 |

### CAP18.3 ANTI-INTRUSIÓN (20/02/2014)
Importe: 2425.43
ANTI-INTRUSISMO

**20.1** u (09/01/2015)
1 u × 173.16 (178.35 con costes indirectos) = 178.35
Central bidirecional de 8 zonas (39 tipos de zona) con ocho particiones, ampliable a 64 zonas, con fuente de alimentación 12vcc 1 Amp y baterias incluiadas. Totalmente instalada y en funcionamiento.

| Código | Ud | Descripción | Rendimiento | Precio | Importe |
|---|---|---|---|---|---|
| MOOE.8a | h | Oficial 1ª electricidad | 0.442 | 15.92 | 7.04 |
| MOOE11a | h | Especialista electricidad | 0.444 | 13.93 | 6.18 |
| PIPR.6b | u | Central robo 8 zonas (material; 09/01/2015) | 1 | 156.536 | 156.54 |
| % | % | Costes Directos Complementarios | 2 % | 169.76 | 3.40 |
|  |  | Total |  |  | 173.16 |

**20.2** u (09/01/2015)
1 u × 68.12 (70.16 con costes indirectos) = 70.16
Teclado con pantalla LCD alfanumérico.

| Código | Ud | Descripción | Rendimiento | Precio | Importe |
|---|---|---|---|---|---|
| MOOE.8a | h | Oficial 1ª electricidad | 0.014 | 15.92 | 0.22 |
| robo1.1 | ud | Teclada con pantalla LCD alfanumérico. (09/01/2015) | 1 | 66.563 | 66.56 |
| % | % | Costes Directos Complementarios | 2 % | 66.78 | 1.34 |
|  |  | Total |  |  | 68.12 |

**20.3** u Detector doble tecnología largo alcance IR312C (09/01/2015)
42 u × 16.61 (17.11 con costes indirectos) = 718.62
Detector doble tecnología digital con tecnología ACT y antienmascaramiento, 50 metros de cobertura, alimentación 12vcc y consumo 12mA. Totalmente instalado y en funcionamiento.

| Código | Ud | Descripción | Rendimiento | Precio | Importe |
|---|---|---|---|---|---|
| MOOE.8a | h | Oficial 1ª electricidad | 0.087 | 15.92 | 1.39 |
| MOOE11a | h | Especialista electricidad | 0.088 | 13.93 | 1.23 |
| PIPR.4a | u | Detector doble tecnología digital con tecnología ACT y antienmascaramiento, 15 metros de cobertura, alimentación 12vcc y consumo 12mA. (material; 09/01/2015) | 1 | 13.663 | 13.66 |
| % | % | Costes Directos Complementarios | 2 % | 16.28 | 0.33 |
|  |  | Total |  |  | 16.61 |

**EPDI.2c** u Detector volum infr pasivo 50m (09/01/2015)
7 u × 51.21 (52.75 con costes indirectos) = 369.25
Detector volumétrico infrarrojo pasivo microcontrolado, con lente espejo y filtro para luz blanca, con un alcance de 30m, protegido contra perturbaciones electromagnéticas,incluyendo cable de conexión a cuadro eléctrico, totalmente instalado y funcionado.

| Código | Ud | Descripción | Rendimiento | Precio | Importe |
|---|---|---|---|---|---|
| PIPR.4b | u | Detector infrarr. 50m (material; 09/01/2015) | 1 | 46.834 | 46.83 |
| MOOE.8a | h | Oficial 1ª electricidad | 0.123 | 15.92 | 1.96 |
| MOOE11a | h | Especialista electricidad | 0.122 | 13.93 | 1.70 |
| 39.72 | % | Medios auxiliares | 0.428 | 1.68 | 0.72 |
|  |  | Total |  |  | 51.21 |

**20.4** u (09/01/2015)
1 u × 94.9 (97.75 con costes indirectos) = 97.75
Fuente de alimentación 12 V 3 Amp. Totalmente instalada.

| Código | Ud | Descripción | Rendimiento | Precio | Importe |
|---|---|---|---|---|---|
| MOOE.8a | h | Oficial 1ª electricidad | 0.014 | 15.92 | 0.22 |
| robo2.2 | u | Fuente de alimentación 12 v 3 amp. (09/01/2015) | 1 | 92.818 | 92.82 |
| % | % | Costes Directos Complementarios | 2 % | 93.04 | 1.86 |
|  |  | Total |  |  | 94.9 |

**20.5** u (09/01/2015)
2 u × 53.35 (54.95 con costes indirectos) = 109.90
Módulo multiplexado ampliación 8 zonas. Totalmente instalado y en funcionamiento.

| Código | Ud | Descripción | Rendimiento | Precio | Importe |
|---|---|---|---|---|---|
| MOOE.8a | h | Oficial 1ª electricidad | 0.013 | 15.92 | 0.21 |
| robos3.3 | u | Módulo multiplexado ampliación 8 zonas. (09/01/2015) | 1 | 52.086 | 52.09 |
| % | % | Costes Directos Complementarios | 2 % | 52.30 | 1.05 |
|  |  | Total |  |  | 53.35 |

**20.6** m (09/01/2015)
850 m × 0.72 (0.74 con costes indirectos) = 629.00
Suministro y colocación de cable manguera multifilar de 0,22 mm2 con cubierta exterior de PVC libre de halógenos.

| Código | Ud | Descripción | Rendimiento | Precio | Importe |
|---|---|---|---|---|---|
| MOOE.8a | h | Oficial 1ª electricidad | 0.014 | 15.92 | 0.22 |
| MOOE11a | h | Especialista electricidad | 0.013 | 13.93 | 0.18 |
| PUSS65ab | m | Cable mang 2x2.5mm2 1Kv p/semaf (material; 09/01/2015) | 1.05 | 0.293 | 0.31 |
| % | % | Costes Directos Complementarios | 2 % | 0.71 | 0.01 |
|  |  | Total |  |  | 0.72 |

**EPDI.3a** u Sirena interior (09/01/2015)
7 u × 24.64 (25.38 con costes indirectos) = 177.66
Sirena de alarma de 9w instalación interior totalmente instalada, verificada y funcionando.

| Código | Ud | Descripción | Rendimiento | Precio | Importe |
|---|---|---|---|---|---|
| PIPR.8d | u | Sirena interior 9w (material; 09/01/2015) | 1 | 20.855 | 20.86 |
| MOOE.8a | h | Oficial 1ª electricidad | 0.183 | 15.92 | 2.91 |
| 39.72 | % | Medios auxiliares | 0.515 | 1.68 | 0.87 |
|  |  | Total |  |  | 24.64 |

**EPDI.3b** u Sirena autoprotegida gran pot (09/01/2015)
2 u × 36.28 (37.37 con costes indirectos) = 74.74
Sirena autoprotegida de gran potencia autoalimentada instalación exterior formato reducido totalmente instalada, verificada y funcionando.

| Código | Ud | Descripción | Rendimiento | Precio | Importe |
|---|---|---|---|---|---|
| PIPR.8a | u | Sirena autoprotegida gran potencia autoalimentada formado reducido instalación exterior. (material; 09/01/2015) | 1 | 27.193 | 27.19 |
| PIPR26a | u | Batería 12V/7Ah (material; 09/01/2015) | 1 | 4.186 | 4.19 |
| MOOE.8a | h | Oficial 1ª electricidad | 0.121 | 15.92 | 1.93 |
| MOOE11a | h | Especialista electricidad | 0.121 | 13.93 | 1.69 |
| 39.72 | % | Medios auxiliares | 0.762 | 1.68 | 1.28 |
|  |  | Total |  |  | 36.28 |

### CAP18.4 VOZ Y DATOS (10/04/1997)
Importe: 25498.18

**EPVD.1a** u Armr base telefonía 60x30 (09/01/2015)
1 u × 28.11 (28.95 con costes indirectos) = 28.95
Armario de acometida para telefonía de 110x70 cm., incluso colocación conexión según NTE/IAT-13 medida la unidad terminada.

| Código | Ud | Descripción | Rendimiento | Precio | Importe |
|---|---|---|---|---|---|
| PIAT.6aa | u | Armario enlace 110x70cm p/tf (material; 09/01/2015) | 1 | 17.589 | 17.59 |
| MOOE.8a | h | Oficial 1ª electricidad | 0.303 | 15.92 | 4.82 |
| MOOE11a | h | Especialista electricidad | 0.303 | 13.93 | 4.22 |
| 39.72 | % | Medios auxiliares | 0.553 | 1.68 | 0.93 |
| % | % | Costes Directos Complementarios | 2 % | 27.56 | 0.55 |
|  |  | Total |  |  | 28.11 |

**EPVD.2aa** u Centralita Telefonica HIPATH 3300 (09/01/2015)
1 u × 657.74 (677.47 con costes indirectos) = 677.47
Centralita telefonica modelo HIPATH 3300 de Siemens o equivalente, de configuración modular para sistema en Rack 19", con 2 accesos básicos S0, para conexión de lineas exteriores tipo RDSI. 8 extensiones digitales y 4 analogicas, más dos slots libres para posible ampliación. Módulo 4 relés actuadores y 4 sensores. Tecnologia digital, llamada directa a extensiones, identificación del número que nos llama y del número conectado, llamada en espera, mensajes de texto, llamada silenciosa, información de tarifación y desvío de llamadas. Incluso parte proporcional de accesorios de fijación y tornillos, incluso certificados de homologación. Totalmente instalada y verificada.

| Código | Ud | Descripción | Rendimiento | Precio | Importe |
|---|---|---|---|---|---|
| MOOE.8a | h | Oficial 1ª electricidad | 1.224 | 15.92 | 19.49 |
| MOOE11a | h | Especialista electricidad | 1.223 | 13.93 | 17.04 |
| 39.72 | % | Medios auxiliares | 13.658 | 1.68 | 22.95 |
| EPVD.2AAX | u | Centralita telefonica HIPATH 3300 (material; 09/01/2015) | 1 | 585.36 | 585.36 |
| % | % | Costes Directos Complementarios | 2 % | 644.84 | 12.90 |
|  |  | Total |  |  | 657.74 |

**EPVD.3c** m Canalización enlace tubos PVC telef (09/01/2015)
35 m × 5.46 (5.62 con costes indirectos) = 196.70
Canalización de enlace de telefonía, formada por dos tubos de PVC de Ø32mm, separados entre sí 2 cm y dos mangueras gris apantallada 8x1 mm2 para telefonía e intercomunicación, incluyendo colocación y conexiones, construida según normas de Cía. Suministradora.

| Código | Ud | Descripción | Rendimiento | Precio | Importe |
|---|---|---|---|---|---|
| PIAT.1am | m | Manguera tf apant 8x1mm2 (material; 09/01/2015) | 2 | 0.056 | 0.11 |
| PIEC16afa | m | Tubo rig PVC aboc ø32 (material; 09/01/2015) | 2 | 0.198 | 0.40 |
| MOOE.8a | h | Oficial 1ª electricidad | 0.214 | 15.92 | 3.41 |
| MOOE11a | h | Especialista electricidad | 0.091 | 13.93 | 1.27 |
| 39.72 | % | Medios auxiliares | 0.094 | 1.68 | 0.16 |
| % | % | Costes Directos Complementarios | 2 % | 5.35 | 0.11 |
|  |  | Total |  |  | 5.46 |

**EPVD.3a** u Toma RJ-45 inform Cat-6 - Fax y Tlf (09/01/2015)
4 u × 16.93 (17.44 con costes indirectos) = 69.76
Conector infrm RJ 45 categoría 6 de Legrand o equivalente, serie Mosaic, totalmente instalado y certificado EIA/TIA.

| Código | Ud | Descripción | Rendimiento | Precio | Importe |
|---|---|---|---|---|---|
| MOOE.8a | h | Oficial 1ª electricidad | 0.307 | 15.92 | 4.89 |
| YEMA.1ia | u | Conr infrm RJ 45 ctg 6 (material; 09/01/2015) | 1 | 11.436 | 11.44 |
| 39.72 | % | Medios auxiliares | 0.159 | 1.68 | 0.27 |
| % | % | Costes Directos Complementarios | 2 % | 16.60 | 0.33 |
|  |  | Total |  |  | 16.93 |

**EPVD.4b** m Cond UTP 4pares cat. 6e b/tubo 13 (09/01/2015)
2000 m × 1.89 (1.95 con costes indirectos) = 3900.00
Cable en par trenzado de 4 pares, libre de halógenos categoria 6e desde el RACK situado en conserjeria hasta cada uno de los puntos distribuidos por las salas, la canalizacion mediante tubo corrugado de 13mm de diámetro. Este cableado debera estar certificado segun la Normativa EIA/TIA, para nivel 6e, incluso pequeño material.

| Código | Ud | Descripción | Rendimiento | Precio | Importe |
|---|---|---|---|---|---|
| MOOE.8a | h | Oficial 1ª electricidad | 0.019 | 15.92 | 0.30 |
| PIEC52f | m | Conductor UTP 4 pares cat. 6e (material; 09/01/2015) | 1 | 1.465 | 1.47 |
| PIEC20b | m | Tubo corrugado PVC db capa ø16mm | 1 | 0.066 | 0.07 |
| 39.72 | % | Medios auxiliares | 0.007 | 1.68 | 0.01 |
| % | % | Costes Directos Complementarios | 2 % | 1.85 | 0.04 |
|  |  | Total |  |  | 1.89 |

**EPVD.3b** u Caja toma telefonía empotrada Cat 6 (09/01/2015)
4 u × 8.15 (8.39 con costes indirectos) = 33.56
Toma para telefonía empotrada formada por caja de registro de PVC rígido liso, mecanismo RJ-11 para telefonía. incluso colocación conexión según NTE/IAT-18 medida la unidad terminada.

| Código | Ud | Descripción | Rendimiento | Precio | Importe |
|---|---|---|---|---|---|
| PIEM32cb | u | Toma teléfono 6conex Cat 6 (material; 09/01/2015) | 1 | 6.009 | 6.01 |
| MOOE.8a | h | Oficial 1ª electricidad | 0.062 | 15.92 | 0.99 |
| MOOE11a | h | Especialista electricidad | 0.062 | 13.93 | 0.86 |
| 39.72 | % | Medios auxiliares | 0.075 | 1.68 | 0.13 |
| % | % | Costes Directos Complementarios | 2 % | 7.99 | 0.16 |
|  |  | Total |  |  | 8.15 |

**EPVD.3e** m Cable multipar apantallado 25x2x0,5 mm2 (09/01/2015)
460 m × 2.38 (2.45 con costes indirectos) = 1127.00
Cable tipo multipar apantallado libre de halogenos e ignífugo de 25x2x0,5 mm2 para telefonía, serie Cabictel de la marca General Cable o equivalente, con aislamiento de polietileno, incluso p.p. de cajas interior de paso y conexiones, totalmente instalado y colocado.

| Código | Ud | Descripción | Rendimiento | Precio | Importe |
|---|---|---|---|---|---|
| PIEC20b | m | Tubo corrugado PVC db capa ø16mm | 1 | 0.066 | 0.07 |
| PIAT.1aaj | m | Cable multipar apantallado 25x2x0,5 mm2 (material; 09/01/2015) | 1 | 0.509 | 0.51 |
| PIEM.8c | u | Caja der cua 153x110 10 conos (material; 09/01/2015) | 0.15 | 0.833 | 0.12 |
| MOOE.8a | h | Oficial 1ª electricidad | 0.053 | 15.92 | 0.84 |
| MOOE11a | h | Especialista electricidad | 0.052 | 13.93 | 0.72 |
| 39.72 | % | Medios auxiliares | 0.044 | 1.68 | 0.07 |
| % | % | Costes Directos Complementarios | 2 % | 2.33 | 0.05 |
|  |  | Total |  |  | 2.38 |

**VDLEGR.5b** u Armario mural 9 U (RACK)
0 u × 165.19 (170.15 con costes indirectos) = 0.00

| Medición | Uds. | Parcial |
|---|---|---|
|  | 3 | 3.000 |
| Se sustituye por PC.18.4.21 | -3 | -3.000 |
| Total |  | 0 |

**VDLEGR.5c** u Armario mural 12 U (RACK) (09/01/2015)
3 u × 375.08 (386.33 con costes indirectos) = 1158.99
Armario mural (RACK), de chapa de acero de 12 unidades, de fondo fijo, modelo XL VDI 19" de la marca Legrand o equivalente, IP20 - IK08, equipados con 2 montantes de 19" regulables en profundidad, 2 paneles laterales desmontables por el interior, 1 puerta acristalada reversible, cierre por cerradura de llave 2433 A, blanco RAL 9002. Profundidad de 400 mm, anchura 600 mm. y altura 600 mm, para albergar elementos de 19", hasta 12 unidades. Sistema modular. Totalmente instalado.

| Código | Ud | Descripción | Rendimiento | Precio | Importe |
|---|---|---|---|---|---|
| MOOE.8a | h | Oficial 1ª electricidad | 1.185 | 15.92 | 18.87 |
| VDLEGR.c5 | u | Armario bastidor 12 U (RACK) (material; 09/01/2015) | 1 | 325.305 | 325.31 |
| VDLEGR.aa5 | u | Ventilador | 1 | 16.629 | 16.63 |
| 39.72 | % | Medios auxiliares | 4.119 | 1.68 | 6.92 |
| % | % | Costes Directos Complementarios | 2 % | 367.73 | 7.35 |
|  |  | Total |  |  | 375.08 |

| Medición | Uds. | Parcial |
|---|---|---|
|  | 1 | 1.000 |
| Se añaden 2 uds | 2 | 2.000 |
| Total |  | 3 |

**VDLEGR.1a** u Panel distrib. datos Cat-6e (09/01/2015)
12 u × 163.73 (168.64 con costes indirectos) = 2023.68
Panel de distribucion de datos de 19", de alta densidad, de 24 puertos tipo RJ-45, con conectores integrados de categoria 6e, para el abroche de los cables de salida a los puestos de trabajo al igual que las llegadas de extensiones de centralita. Totalmente instalado y etiquetado en el interior del armario RACK. Marca Legrand o equivalente, referencia 327 20 y certificado EIA/TIA.

| Código | Ud | Descripción | Rendimiento | Precio | Importe |
|---|---|---|---|---|---|
| MOOE.8a | h | Oficial 1ª electricidad | 0.609 | 15.92 | 9.70 |
| VDLEGR.a1 | u | Panel distrib. datos Cat-6e (material; 09/01/2015) | 1 | 150.818 | 150.82 |
| % | % | Costes Directos Complementarios | 2 % | 160.52 | 3.21 |
|  |  | Total |  |  | 163.73 |

| Medición | Uds. | Parcial |
|---|---|---|
|  | 8 | 8.000 |
| Se añaden 4 uds | 4 | 4.000 |
| Total |  | 12 |

**EPVD.2d2** u Switch 22 puertos+2 fibra (09/01/2015)
4 u × 153.14 (157.73 con costes indirectos) = 630.92
Switch para la red de informatica, con Ethernet 10/100 Mbps de 22 puertos RJ45, más 2 puertos de fibra óptica 100BFX, apto para RACK 19", conectable en carcasa, modelo CNSH-2402 de la marca CNET o equivalente, incluidos latiguillos y accesorios para la instalación del mismo. Totalmente instalado en el interior del Rack.

| Código | Ud | Descripción | Rendimiento | Precio | Importe |
|---|---|---|---|---|---|
| MOOE.8a | h | Oficial 1ª electricidad | 1.84 | 15.92 | 29.29 |
| EPVD.2D2X | u | Switch 22 puertos+2fibra (material; 09/01/2015) | 1 | 116.484 | 116.48 |
| %0300 | % | Medios auxiliares | 3 % | 145.77 | 4.37 |
| % | % | Costes Directos Complementarios | 2 % | 150.14 | 3.00 |
|  |  | Total |  |  | 153.14 |

**EPVD.2d1** u Switch 23 puertos+1fibra (09/01/2015)
4 u × 132.74 (136.72 con costes indirectos) = 546.88
Switch para la red de informatica, con Ethernet 10/100 Mbps de 23 puertos RJ45, más 1 puerto de fibra óptica 100BFX, apto para RACK 19", conectable en carcasa, modelo CNSH-2401 de la marca CNET o equivalente, incluidos latiguillos de fibra optica y accesorios para la instalación del mismo. Totalmente instalado en el interior del Rack.

| Código | Ud | Descripción | Rendimiento | Precio | Importe |
|---|---|---|---|---|---|
| MOOE.8a | h | Oficial 1ª electricidad | 1.073 | 15.92 | 17.08 |
| EPVD.2D1X | u | Switch 23 puertos+1fibra (material; 09/01/2015) | 1 | 108.521 | 108.52 |
| 39.72 | % | Medios auxiliares | 2.704 | 1.68 | 4.54 |
| % | % | Costes Directos Complementarios | 2 % | 130.14 | 2.60 |
|  |  | Total |  |  | 132.74 |

**EPVD.2c** u Router ADSL (09/01/2015)
2 u × 143.02 (147.31 con costes indirectos) = 294.62
Router ADSL, con puerto RDSI o ADSL para acceso basico, manejando los dos canales B. Provisto de puerto RJ-45 para conexion a la red local a 10/100 Mb.p.s., mediante protocolo Ethernet 802.3, programable, con asignacion dinamica IP en los enlaces PPP, salida V.24 a modem RTB llamada y desconexion automatica de los canales B o la linea RTD por presencia o ausencia de trafico de datos, protocolo PPP, autentificacion por PAP, con protocola NAT, realizado la translacion de multiples direcciones IP privadas en la red local con una unica direccion IP publica totalmente instalado y en funcionamiento. marca Allied Telesyn, marca de referencia: AT - AR - 300 L. o equivalente. Con conexión ADSL Class de 30 a 50 equipos y ADSL Premium de 5 hasta 70 puestos de trabajo conectados a red. Con conector de red Ethernet.

| Código | Ud | Descripción | Rendimiento | Precio | Importe |
|---|---|---|---|---|---|
| MOOE.8a | h | Oficial 1ª electricidad | 0.611 | 15.92 | 9.73 |
| PSMR46CA | u | Router ADSL, con puerto RDSI o ADSL para acceso basico, manejando los dos canales B. Provisto de puerto RJ-45 para conexion a la red local a 10/100 Mb.p.s., mediante protocolo Ethernet 802.3, programable, con asignacion dinamica IP en los enlaces PPP, salida V.24 a modem RTB llamada y desconexion automatica de los canales B o la linea RTD por presencia o ausencia de trafico de datos, protocolo PPP, autentificacion por PAP, con protocola NAT, realizado la translacion de multiples direcciones IP privadas en la red local con una unica direccion IP publica marca Allied Telesyn, marca de referencia: AT - AR - 300 L. o equivalente. (material; 09/01/2015) | 1 | 125.523 | 125.52 |
| 39.72 | % | Medios auxiliares | 2.957 | 1.68 | 4.97 |
| % | % | Costes Directos Complementarios | 2 % | 140.22 | 2.80 |
|  |  | Total |  |  | 143.02 |

**VDLEGR.3a** u Latiguillo de interconexion Cat-6e (09/01/2015)
170 u × 2.91 (3 con costes indirectos) = 510.00
Latiguillo de interconexion entre panel de distribucion y todas las entradas del switch, tipo par trenzado UTP de 4 pares, categoria 6e, de 1 metro de longitud, de la marca Legrand o equivalente. Totalmente instalado, y certificado EIA/TIA.

| Código | Ud | Descripción | Rendimiento | Precio | Importe |
|---|---|---|---|---|---|
| MOOE.8a | h | Oficial 1ª electricidad | 0.06 | 15.92 | 0.96 |
| VDLEGR.a3 | u | Latiguillo de interconexion RJ45 Cat.6e (material; 09/01/2015) | 1 | 1.827 | 1.83 |
| 39.72 | % | Medios auxiliares | 0.035 | 1.68 | 0.06 |
| % | % | Costes Directos Complementarios | 2 % | 2.85 | 0.06 |
|  |  | Total |  |  | 2.91 |

**EPVD.5b** m Cableado de fibra óptica Multimodo (09/01/2015)
200 m × 11.48 (11.82 con costes indirectos) = 2364.00
Cableado en fibra óptica multimodo de 4 fibras, desde el convertidor de RJ45 a FO multimodo 100 Mbps hasta cada conversor inverso situados en los RACK excepto el de secretaría, incluyendo la conexion dentro del RACK en los paneles de distribucion, la canalizacion mediante tubo o bandeja y etiquetado del cable. Este cableado debera estar certificado segun la Normativa EIA/TIA, para nivel 5, incluso pequeño material.

| Código | Ud | Descripción | Rendimiento | Precio | Importe |
|---|---|---|---|---|---|
| MOOE.8a | h | Oficial 1ª electricidad | 0.612 | 15.92 | 9.74 |
| PSMR61mt | m | Cableado de fibra óptico Multiomodo (material; 09/01/2015) | 1 | 1.177 | 1.18 |
| 39.72 | % | Medios auxiliares | 0.194 | 1.68 | 0.33 |
| % | % | Costes Directos Complementarios | 2 % | 11.25 | 0.23 |
|  |  | Total |  |  | 11.48 |

**EPVD.7a** u Terminal telefonico digital OptiPoint 500 Basic (09/01/2015)
2 u × 119.81 (123.4 con costes indirectos) = 246.80
Terminal telefonico digital modelo OptiPoint 500 Basic de Siemens o equivalente, con gran conectividad, dispone de display de 2x24 caracteres, altavoz, interfaz USB 1.1, 1 toma para adaptador, admite modulo Expansión, 12 teclas de funcion con LEDs, 3 teclas de dialogo, 2 teclas (+/-) para configuraciones, con opcion de 1 adaptador OptiPoint y modulo de teclas OptiPoint Expansion (max. 2). Incluso parte proporcional de accesorios. Totalmente instalada y verificada.

| Código | Ud | Descripción | Rendimiento | Precio | Importe |
|---|---|---|---|---|---|
| MOOE.8a | h | Oficial 1ª electricidad | 1.52 | 15.92 | 24.20 |
| MOOE11a | h | Especialista electricidad | 1.518 | 13.93 | 21.15 |
| EPVD.7AX | u | Terminal telefonico digital OptiPoint 500 Basic (material; 09/01/2015) | 1 | 68.201 | 68.20 |
| 39.72 | % | Medios auxiliares | 2.329 | 1.68 | 3.91 |
| % | % | Costes Directos Complementarios | 2 % | 117.46 | 2.35 |
|  |  | Total |  |  | 119.81 |

**EPVD.7d** u Terminal telefonico analogico Euroset 2005 (09/01/2015)
14 u × 60.81 (62.63 con costes indirectos) = 876.82
Terminal telefonico analogico modelo Euroset 2005 de Siemens o equivalente, dispone de cuatro teclas de destino directo, 10 memorias, ajuste de volume timbre, mute, rellamada, permite montaje mural. Incluso parte proporcional de accesorios. Totalmente instalada y verificada.

| Código | Ud | Descripción | Rendimiento | Precio | Importe |
|---|---|---|---|---|---|
| MOOE.8a | h | Oficial 1ª electricidad | 1.531 | 15.92 | 24.37 |
| MOOE11a | h | Especialista electricidad | 1.531 | 13.93 | 21.33 |
| EPVD.7DX | u | Terminal telefonico analogico Euroset 2005 (material; 09/01/2015) | 1 | 12.101 | 12.10 |
| 39.72 | % | Medios auxiliares | 1.083 | 1.68 | 1.82 |
| % | % | Costes Directos Complementarios | 2 % | 59.62 | 1.19 |
|  |  | Total |  |  | 60.81 |

**21.45** u Puesto trabajo 2+1 (09/01/2015)
49 u × 28.79 (29.65 con costes indirectos) = 1452.85
Puesto de trabajo formado por 2 tomas de corriente de calidad alta, mod. elegance Al de Scheneider o similar aceptado por DF, para instalaciones empotradas o de superficie, 2 polos+tierra lateral, con mecanismo completo de 10/16A, 230 V, 1 toma RJ45 Cat.6, incluso marcos, totalmente instalado, conectado y en correcto estado de funcionamiento, según el Reglamento Electrotécnico de Baja Tensión 2002.

| Código | Ud | Descripción | Rendimiento | Precio | Importe |
|---|---|---|---|---|---|
| MOOA.9a | h | Oficial 2ª construcción | 0.018 | 16.69 | 0.30 |
| MOOE.8a | h | Oficial 1ª electricidad | 0.047 | 15.92 | 0.75 |
| PIED23aaaa.1 | u | Toma corriente emp 10/16A calidad alta (material; 09/01/2015) | 3 | 2.52 | 7.56 |
| PIED33b | u | Toma tf RJ45, Cat.6 (material; 09/01/2015) | 2 | 5.542 | 11.08 |
| PIED15aaaa.1 | u | Marco emp 1 elem cld alta (material; 09/01/2015) | 5 | 1.545 | 7.73 |
| % | % | Costes Directos Complementarios | 5 % | 27.42 | 1.37 |
|  |  | Total |  |  | 28.79 |

**pp-PT42** u Puesto trabajo 4+2 (09/01/2015)
59 u × 32.03 (32.99 con costes indirectos) = 1946.41
Puesto de trabajo formado por 2 tomas de corriente de calidad alta, mod. elegance Al de Scheneider o similar aceptado por DF, para instalaciones empotradas, 2 polos+tierra lateral, con mecanismo completo de 10/16A, 230 V, y 1 toma tlf RJ45 Cat. 6, incluso marcos, totalmente instalado, conectado y en correcto estado de funcionamiento, según el Reglamento Electrotécnico de Baja Tensión 2002.

| Código | Ud | Descripción | Rendimiento | Precio | Importe |
|---|---|---|---|---|---|
| MOOA.9a | h | Oficial 2ª construcción | 0.016 | 16.69 | 0.27 |
| MOOE.8a | h | Oficial 1ª electricidad | 0.044 | 15.92 | 0.70 |
| PIED23aaaa.1 | u | Toma corriente emp 10/16A calidad alta | 4 | 2.52 | 10.08 |
| PIED33b | u | Toma tf RJ45, Cat.6 | 2 | 5.542 | 11.08 |
| PIED15aaaa.1 | u | Marco emp 1 elem cld alta | 6 | 1.545 | 9.27 |
| % | % | Costes Directos Complementarios | 2 % | 31.40 | 0.63 |
|  |  | Total |  |  | 32.03 |

**pp-cjconx-0** u Caja conexiones para proyector interactivo (09/01/2015)
93 u × 73.22 (75.42 con costes indirectos) = 7014.06
Caja de conexiones empotrada en paredes y de superficie en techos, para proyector y pizarra interactiva, con 1 toma de corriente, 2 polos+tierra lateral, con mecanismo completo de 10/16A, 230 V, 1 toma RJ45 Cat. 6, 1 conexión VGA hembra, 1 conexión USB, 1 conexión audio mini-jack 3'5 mm y 1 HDMI totalmente instalado, conectado y en correcto estado de funcionamiento, según el Reglamento Electrotécnico de Baja Tensión 2002. Incluye tubos de conexión entre cajas de conexiones en estancias.

| Código | Ud | Descripción | Rendimiento | Precio | Importe |
|---|---|---|---|---|---|
| MOOA.9a | h | Oficial 2ª construcción | 0.181 | 16.69 | 3.02 |
| MOOE.8a | h | Oficial 1ª electricidad | 0.06 | 15.92 | 0.96 |
| PIED23aaaa.1 | u | Toma corriente emp 10/16A calidad alta | 1 | 2.52 | 2.52 |
| PIED33b | u | Toma tf RJ45, Cat.6 | 1 | 5.542 | 5.54 |
| pp-YEMA.101 | u | Conector VGA hembra (material; 09/01/2015) | 1 | 2.821 | 2.82 |
| pp-PIAT.6b0 | u | Caja base de conexiones en chapa de acero galvanizado de 1 cm. de espesor recubierto internamente de PVC. (material; 09/01/2015) | 1 | 25.743 | 25.74 |
| pp-YEMA.102 | u | Conector USB 2.0 (material; 09/01/2015) | 1 | 4.901 | 4.90 |
| pp-YEMA.103 | u | Conector audio mini jack 3,5 mm (material; 09/01/2015) | 1 | 4.653 | 4.65 |
| pp-YEMA.104 | u | Conector HDMI (material; 09/01/2015) | 1 | 7.599 | 7.60 |
| PIEC16E005 | ml | Tubo corr no prop.llama, l. halóg, proteción IP54, CHF-40 (material; 09/01/2015) | 10 | 1.403 | 14.03 |
| % | % | Costes Directos Complementarios | 2 % | 71.78 | 1.44 |
|  |  | Total |  |  | 73.22 |

**PC.18.4.21.Panel-fibra-IAO012** Ud Punto de interconexión de cables de fibra óptica, para 6 fibras ópticas, formado por armario bastidor metálico, como registro principal de cables de fibra óptica; 1 bandeja de 19" y 1 módulo óptico de 12 conectores. (28/06/2017)
1 Ud × 387.1 (398.71 con costes indirectos) = 398.71
Suministro e instalación de punto de interconexión de cables de fibra óptica, para 6 fibras ópticas, formado por armario bastidor metálico acabado con pintura epoxi, como registro principal de cables de fibra óptica; 1 bandeja de 19" de acero galvanizado y 1 módulo óptico de 12 conectores tipo SC simple, de acero galvanizado. Incluso cierre con llave, accesorios necesarios para su correcta instalación, piezas especiales y fijaciones. Totalmente montado, conexionado y probado.
Incluye: Colocación del armario bastidor. Colocación de la bandeja en el armario bastidor. Colocación de los módulos ópticos. Conexionado de cables.
Criterio de medición de proyecto: Número de unidades previstas, según documentación gráfica de Proyecto.
Criterio de medición de obra: Se medirá el número de unidades realmente ejecutadas según especificaciones de Proyecto.

| Código | Ud | Descripción | Rendimiento | Precio | Importe |
|---|---|---|---|---|---|
| mt40ipt040a | Ud | Armario bastidor metálico mural de 6 unidades de altura, de 600x450x368 mm, acabado con pintura epoxi, con puerta de vidrio templado. Incluso ventilación superior y cierre con llave. (material; 28/06/2017) | 1 | 141.62 | 141.62 |
| mt40foa010b | Ud | Bandeja para fibra óptica para bastidor de 19", de 1 unidad de altura, de acero galvanizado, de 482x250x44 mm, con capacidad para 3 módulos ópticos. (material; 28/06/2017) | 1 | 66.4 | 66.40 |
| mt40fod010 | Ud | Módulo óptico de 12 conectores tipo SC/APC simple, de acero galvanizado, de 200x120x20 mm. (material; 28/06/2017) | 1 | 139.29 | 139.29 |
| mo000 | h | Oficial 1ª instalador de telecomunicaciones. (mano de obra; 28/06/2017) | 1.037 | 16.43 | 17.04 |
| mo055 | h | Ayudante instalador de telecomunicaciones. (mano de obra; 28/06/2017) | 1.037 | 14.62 | 15.16 |
| % | % | Costes Directos Complementarios | 2 % | 379.51 | 7.59 |
|  |  | Total |  |  | 387.1 |

### CAP18.5 TELEVISION (26/02/2014)
Importe: 725.36

**EPTV.1a** u Inst.antena colect FM-UHF-VHF (09/01/2015)
1 u × 303.75 (312.86 con costes indirectos) = 312.86
Conjunto de antenas para instalación receptora de canales FM-UHF-VHF incluyendo mástil de hasta 6m de altura, cables de vientos, garras y elementos de anclaje, cable coaxial de bajo envejecimiento para conexiones intemperie, mezcladores, colocados en bastidor, distribuidores, fuentes de alimentación, conexión a red eléctrica. Bajante de antena mediante cable coaxial de bajas pérdidas. Puesta a tierra mediante cable de cobre desnudo de 35mm2, totalmente colocado, conexionado y funcionando.

| Código | Ud | Descripción | Rendimiento | Precio | Importe |
|---|---|---|---|---|---|
| PIAR.1i | u | Antena banda I canal 3 de 3 elem (material; 09/01/2015) | 1 | 10.461 | 10.46 |
| PIAR.8g | u | Mástil reforzado telescóp 6m (material; 09/01/2015) | 1 | 12.551 | 12.55 |
| PIAR.9a | u | Cjto accesorios garras conector (material; 09/01/2015) | 1 | 2.924 | 2.92 |
| PIAR11f | m | Cable coaxial ais 75 Ohm RG11 (material; 09/01/2015) | 20 | 0.397 | 7.94 |
| PIAR.9e | m | Cable de vientos (material; 09/01/2015) | 15 | 0.06 | 0.90 |
| PIAR15a | u | Transformador impedancia (material; 09/01/2015) | 2 | 0.84 | 1.68 |
| PIAR17b | u | Amplificador módulo B I 38db (material; 09/01/2015) | 1 | 12.551 | 12.55 |
| PIAR18a | u | Amplificador 4 módulos (material; 09/01/2015) | 1 | 96.24 | 96.24 |
| PIAR19a | u | Amplificador caja modular (material; 09/01/2015) | 1 | 12.551 | 12.55 |
| PIAR22a | u | Mezclador UHF-VHF (material; 09/01/2015) | 1 | 8.37 | 8.37 |
| PIAR25a | u | Caja derivación resistiva 2 der (material; 09/01/2015) | 20 | 2.009 | 40.18 |
| MOOE.8a | h | Oficial 1ª electricidad | 3.064 | 15.92 | 48.78 |
| MOOE11a | h | Especialista electricidad | 3.063 | 13.93 | 42.67 |
| %0200 | % | Medios auxiliares | 2 % | 297.79 | 5.96 |
|  |  | Total |  |  | 303.75 |

**EPTV.2a** u Toma de TV-SAT empotrar y TC 10/16 A (09/01/2015)
10 u × 14.42 (14.85 con costes indirectos) = 148.50
Base de toma para empotrar TV y FM, tipo pasante o terminal de LEGRAND o equivalente, totalmente instalado, comprobado y funcionando. Incluye Toma de corriente 10/16 A

| Código | Ud | Descripción | Rendimiento | Precio | Importe |
|---|---|---|---|---|---|
| PIAR20b | u | Toma para empotrar TV FM (material; 09/01/2015) | 1 | 1.425 | 1.43 |
| PIED23E005 | Ud | Base enchufe monofásica 10/16 A "SCHUKO" protec.infant (material; 09/01/2015) | 1 | 5.429 | 5.43 |
| MOOE.8a | h | Oficial 1ª electricidad | 0.154 | 15.92 | 2.45 |
| 39.72 | % | Medios auxiliares | 3.039 | 1.68 | 5.11 |
|  |  | Total |  |  | 14.42 |

**EPTV.3a** u Cable coaxial 75 ohm apantallado (09/01/2015)
400 u × 0.64 (0.66 con costes indirectos) = 264.00
Línea TV constituida por cable coaxial apantallado de 75 ohm, libre de halogenuros bajo tubo flexible de Ø13, incluso parate proporcional de cajas de registro y material complementario, totalmente instalado, verificado y funcionando.

| Código | Ud | Descripción | Rendimiento | Precio | Importe |
|---|---|---|---|---|---|
| PIAR11b | m | Cable coaxial 75ohm apantallado (material; 09/01/2015) | 1 | 0.184 | 0.18 |
| PIEC20b | m | Tubo corrugado PVC db capa ø16mm | 1 | 0.066 | 0.07 |
| MOOE.8a | h | Oficial 1ª electricidad | 0.012 | 15.92 | 0.19 |
| MOOE.9a | h | Oficial 2ª electricidad | 0.012 | 15.25 | 0.18 |
| 39.72 | % | Medios auxiliares | 0.012 | 1.68 | 0.02 |
|  |  | Total |  |  | 0.64 |

## CAP19 INSTALACIÓN ELÉCTRICA Y C.T. (06/07/2009)
Importe: 188339.55

### CAP19.1 CENTRO TRANSFORMACIÓN (26/02/2014)
Importe: 29580.45

#### CAP19.1.1 Centro transformación (26/02/2014)
Importe: 19679.12

**EIEMT.026E** u Conjunto soporte transformador
0 u × 66.15 (68.13 con costes indirectos) = 0.00
Juego carriles metalicos para soporte de transformador, garras de anclaje, incluso trabajos de albañileria en apertura
de huecos y falcado, totalmente colocada.

| Código | Ud | Descripción | Rendimiento | Precio | Importe |
|---|---|---|---|---|---|
| MOOE11a | h | Especialista electricidad | 0.52 | 13.93 | 7.24 |
| MOOE.8a | h | Oficial 1ª electricidad | 1.56 | 15.92 | 24.84 |
| PCT.021E | u | Juego carriles IPN-180 (material) | 1 | 32.767 | 32.77 |
| %0200 | % | Medios auxiliares | 2 % | 64.85 | 1.30 |
|  |  | Total |  |  | 66.15 |

| Medición | Uds. | Parcial |
|---|---|---|
|  | 1 | 1.000 |
| Se elimina en el modificado | -1 | -1.000 |
| Total |  | 0 |

**pp-ctv1** u
0 u × 199.82 (205.81 con costes indirectos) = 0.00
Cierre metálico en malla de acero para la protección contra contactos en el transformador, instalado.

| Código | Ud | Descripción | Rendimiento | Precio | Importe |
|---|---|---|---|---|---|
| MOOA.8a | h | Oficial 1ª construcción | 0.103 | 17.78 | 1.83 |
| MOOA11a | h | Peón especializado construcción | 0.103 | 15.78 | 1.63 |
| PULV.1aaaaa | u | Cierre metálico en malla de acero para la protección contra contactos en el transformador, instalado. (material) | 1 | 192.441 | 192.44 |
| %0200 | % | Medios auxiliares | 2 % | 195.90 | 3.92 |
|  |  | Total |  |  | 199.82 |

| Medición | Uds. | Parcial |
|---|---|---|
|  | 1 | 1.000 |
| Se elimina en el modificado | -1 | -1.000 |
| Total |  | 0 |

**pp-EFTA.002E0** u Puert acer galv
0 u × 316.51 (326.01 con costes indirectos) = 0.00
Suministro y colocacion de carpinteria de acero galvanizado, para puertas hasta 180º, de apertura proyectante deslizante al exterior o interior, segun el caso, según secciones y plano de carpintería de proyecto, con ensayos certificados de permeabilidad al agua, estanqueidad al aire y resistencia al viento según UNE-EN 1027, UNE-EN 1026 y UNE-EN 12211 respectivamente, consistente en perfiles de acero galvanizado en caliente segun norma UNE 36-130, de 2 mm. de espesor, compuesto por marcos tubulares de dimensiones segun calculo en base a la dimension y peso del vidrio a colocar, p.p. de perfiles intermedios de rigidizacion de acero estructural galvanizado como refuerzo, de tipologia y secciones, segun calculo en base a la dimension de la carpinteria a colocar, con cámaras de drenaje y compensación de presión de gran volumen, acabado lacado al horno, color a elegir, de 80 micras de espesor minimo, con rotura de puente térmico mediante listones de poliamida reforzada con fibra de vidrio y engatillado mecanico a los perfiles, sistema de drenaje mediante camara de turbulencia de grandes dimensiones en el marco y salidas inferiores protegidas con deflectores, vierteaguas en las hojas, angulos vulcanizados, junta estanqueidad entre marco y hoja, central, juntas acristalamiento y juntas interior y exterior de EPDM calidad marina, estable a los rayos UVA, color gris o negro según muestras a elegir por DF, incluso premarcos tubulares de acero S-275 JR galvanizado en caliente por inmersion en balsa de zinc fundido, autoportante anclado de suelo a techo o atornillado sobre soporte, de diferentes secciones y tipologias, segun el caso, previa colocacion de banda de neopreno entre premarco y jamba o pilar hormigon, etc., con pletina perimetral para remate, en el caso de tabiquería de yeso laminado, incluso herrajes de cuelgue, cierre y seguridad, p.p. de tiradores, cepillo bajo perfil, cerradura maestreada, accesorios, remates, etc., de acero inoxidable AISI 316, ajuste, nivelado y aplomado, preparadas para recibir acristalamiento, p.p. de junquillos (rectos o curvos,clipados o grapados), eliminacion de restos y limpieza. Segun planos de proyecto, normas del fabricante e indicaciones de la Direccion Facultativa, montado por personal homologado del fabricante, segun muestras previas montadas de tramos de carpintería. Totalmente terminado.

| Código | Ud | Descripción | Rendimiento | Precio | Importe |
|---|---|---|---|---|---|
| MOOA.8a | h | Oficial 1ª construcción | 0.051 | 17.78 | 0.91 |
| MOOM.8a | h | Oficial 1ª metal | 0.154 | 15.92 | 2.45 |
| MOOM11a | h | Especialista metal | 0.154 | 13.93 | 2.15 |
| pp-PFTA.E0020 | u | Puert acer galv (material) | 1 | 304.786 | 304.79 |
| %0200 | % | Medios auxiliares | 2 % | 310.30 | 6.21 |
|  |  | Total |  |  | 316.51 |

| Medición | Uds. | Parcial |
|---|---|---|
|  | 2 | 2.000 |
| Se elimina en el modificado | -2 | -2.000 |
| Total |  | 0 |

**pp-EFTA.001E00** m2 Fijos acer lac
0 m2 × 73.95 (76.17 con costes indirectos) = 0.00
Carpinteria de acero galvanizado, para partes fijas de ventilación, según secciones y plano de carpintería de proyecto, con ensayos certificados de permeabilidad al agua, estanqueidad al aire y resistencia al viento según UNE-EN 1027, UNE-EN 1026 y UNE-EN 12211 respectivamente,, consistente en perfiles acero galvanizado en caliente segun norma UNE 36-130, de 2 mm. de espesor. Totalmente terminado.

| Código | Ud | Descripción | Rendimiento | Precio | Importe |
|---|---|---|---|---|---|
| MOOA.8a | h | Oficial 1ª construcción | 0.131 | 17.78 | 2.33 |
| MOOM.8a | h | Oficial 1ª metal | 0.26 | 15.92 | 4.14 |
| MOOM11a | h | Especialista metal | 0.26 | 13.93 | 3.62 |
| pp-PFTA.E00100 | m2 | Carp acer fijos (material) | 1 | 62.412 | 62.41 |
| %0200 | % | Medios auxiliares | 2 % | 72.50 | 1.45 |
|  |  | Total |  |  | 73.95 |

| Medición | Uds. | Parcial |
|---|---|---|
|  | 6 | 6.000 |
| Se elimina en el modificado | -6 | -6.000 |
| Total |  | 0 |

**pp-EI14.02.230** u
0 u × 5441.74 (5604.99 con costes indirectos) = 0.00
Canalización mediante foso de los cables de A.T. de acometida al centro, así como de los cables de interconexión entre celdas de protección y transformador, materiales y mano de obra incluidos.

| Código | Ud | Descripción | Rendimiento | Precio | Importe |
|---|---|---|---|---|---|
| pp-Ptra.rect0 | u | Canalización mediante foso de los cables de A.T. de acometida al centro, así como de los cables de interconexión entre celdas de protección y transformador, materiales y mano de obra incluidos. (material) | 1 | 5334.267 | 5334.27 |
| MOOE11a | h | Especialista electricidad | 0.026 | 13.93 | 0.36 |
| MOOE.8a | h | Oficial 1ª electricidad | 0.026 | 15.92 | 0.41 |
| %0000 | % | Medios auxiliares (03/07/2006) | 2 % | 5335.04 | 106.70 |
|  |  | Total |  |  | 5441.74 |

| Medición | Uds. | Parcial |
|---|---|---|
|  | 1 | 1.000 |
| Se elimina en el modificado | -1 | -1.000 |
| Total |  | 0 |

**EIEMT.003E** u Cabina de remonte de cables
0 u × 815.75 (840.22 con costes indirectos) = 0.00
Cabina de remonte de cables Merlin Gerin gama SM6, modelo GAME, referencia SGAME16, de conexión superior por barras e inferior por cable seco unipolar instalados.

| Código | Ud | Descripción | Rendimiento | Precio | Importe |
|---|---|---|---|---|---|
| MOOE.8a | h | Oficial 1ª electricidad | 1.56 | 15.92 | 24.84 |
| MOOE11a | h | Especialista electricidad | 0.519 | 13.93 | 7.23 |
| PCT.003E | u | Cabina de remonte de cables Merlin Gerin gama SM6, modelo GAME, referencia SGAME16, de conexión superior por barras e inferior por cable seco unipolar instalados. (material) | 1 | 767.684 | 767.68 |
| %0200 | % | Medios auxiliares | 2 % | 799.75 | 16.00 |
|  |  | Total |  |  | 815.75 |

| Medición | Uds. | Parcial |
|---|---|---|
|  | 1 | 1.000 |
| Se elimina en el modificado | -1 | -1.000 |
| Total |  | 0 |

**EIEMT.005E** u Cabina disyuntor
0 u × 5047.65 (5199.08 con costes indirectos) = 0.00
Cabina disyuntor Merlin Gerin gama SM6 o similar, modelo DM1D, referencia SDM1DY16, con seccionador en SF6, mando CS1, disyuntor tipo SFSET 400A en SF6 con bobina de apertura Mitop y bobina de apertura adicional para protección térmica, mando RI manual, captadores de intensidad, relé VIP 300LL para protección indirecta y enclavamientos instalados.

| Código | Ud | Descripción | Rendimiento | Precio | Importe |
|---|---|---|---|---|---|
| MOOE.8a | h | Oficial 1ª electricidad | 1.56 | 15.92 | 24.84 |
| MOOE11a | h | Especialista electricidad | 0.518 | 13.93 | 7.22 |
| PCT.005E | u | Cabina disyuntor Merlin Gerin gama SM6 o similar, modelo DM1D, referencia SDM1DY16, con seccionador en SF6, mando CS1, disyuntor tipo SFSET 400A en SF6 con bobina de apertura Mitop y bobina de apertura adicional para protección térmica, mando RI manual, captadores de intensidad, relé VIP 300LL para protección indirecta y enclavamientos (material) | 1 | 4916.618 | 4916.62 |
| %0200 | % | Medios auxiliares | 2 % | 4948.68 | 98.97 |
|  |  | Total |  |  | 5047.65 |

| Medición | Uds. | Parcial |
|---|---|---|
|  | 1 | 1.000 |
| Se elimina en el modificado | -1 | -1.000 |
| Total |  | 0 |

**EIEMT.006E** u Cabina de medida
0 u × 2709.15 (2790.42 con costes indirectos) = 0.00
Cabina de medida Merlin Gerin gama SM6 o similar, modelo GBCC, referencia SGBCC3316, equipada con tres transformadores de intensidad y tres de tensión, entrada y salida por cable seco, instalados.

| Código | Ud | Descripción | Rendimiento | Precio | Importe |
|---|---|---|---|---|---|
| MOOE.8a | h | Oficial 1ª electricidad | 1.56 | 15.92 | 24.84 |
| MOOE11a | h | Especialista electricidad | 0.519 | 13.93 | 7.23 |
| PCT.006E | u | Cabina de medida Merlin Gerin gama SM6 o similar, modelo GBCC, referencia SGBCC3316, equipada con tres transformadores de intensidad y tres de tensión, entrada y salida por cable seco (material) | 1 | 2623.964 | 2623.96 |
| %0200 | % | Medios auxiliares | 2 % | 2656.03 | 53.12 |
|  |  | Total |  |  | 2709.15 |

| Medición | Uds. | Parcial |
|---|---|---|
|  | 1 | 1.000 |
| Se elimina en el modificado | -1 | -1.000 |
| Total |  | 0 |

**pp-CT-UIEC.2abb** u
0 u × 7768.4 (8001.45 con costes indirectos) = 0.00
Transformador trifásico reductor tipo seco encapsulado clase F, interior e IP00, de Merlin Guerin o equivalente (según Norme UNE 21538), TRIHAL. Bobinado continuo de gradiente lineal sin entrecapas. Potencia nominal de 400 kVA, Relación de transformación 20/0.4 kV. Tensión secundario vacío: 420 V. Tención cortocircuito 6%. Regulación +/- 2,5%, +/-5%. Grupo conexión Dyn11, totalmente instalado, conectado y en correcto estado de funcionamiento.

| Código | Ud | Descripción | Rendimiento | Precio | Importe |
|---|---|---|---|---|---|
| MOOE.8a | h | Oficial 1ª electricidad | 4.161 | 15.92 | 66.24 |
| MOOE11a | h | Especialista electricidad | 4.161 | 13.93 | 57.96 |
| pp-CT-PUEC.6db | u | Transformador trifásico reductor tipo seco encapsulado clase F, interior e IP00, de Merlin Guerin o equivalente (según Norme UNE 21538), TRIHAL. Bobinado continuo de gradiente lineal sin entrecapas. Potencia nominal de 400 kVA, Relación de transformación 20/0.4 kV. Tensión secundario vacío: 420 V. Tención cortocircuito 6%. Regulación +/- 2,5%, +/-5%. Grupo conexión Dyn11, totalmente instalado, conectado y en correcto estado de funcionamiento. (material) | 1 | 7407.432 | 7407.43 |
| % | % | Costes Directos Complementarios | 2 % | 7531.63 | 150.63 |
| ECAE.7cc | m3 | Excv zanja medios retro (19/06/1997) | 9.8 | 8.79 | 86.14 |
|  |  | Total |  |  | 7768.4 |

Claves: edificacion, directo, complementario, medio, zanja, compacto, prefabricado, soporte, retroexcavadora, instalacion, exterior, tierra, proteccion, linea, dimension, compuesto, seguridad, aislamiento, aceite, correcto, electricidad, alumbrado, conexion, transformador, incendio, extintor, equipotencial, caseta

| Medición | Uds. | Parcial |
|---|---|---|
|  | 1 | 1.000 |
| Se elimina en el modificado | -1 | -1.000 |
| Total |  | 0 |

**pp-apantallamientoCT** m2
98.9 m2 × 193.18 (198.98 con costes indirectos) = 19679.12
Apantallamiento específico para centros de transformación G-iron o equivalente, compuesto de dos materiales, el G-iron Flex, un material flexible de alta permeabilidad magnética sellado en una matriz de fibra de vidrio, y una capa de aleación de aluminio. Construcción entretejida que proporciona una eficacia de blindaje muy alta, protegido contra la oxidación. Totalmente colocado.

| Código | Ud | Descripción | Rendimiento | Precio | Importe |
|---|---|---|---|---|---|
| MOOA.8a | h | Oficial 1ª construcción | 0.093 | 17.78 | 1.65 |
| MOOA11a | h | Peón especializado construcción | 0.092 | 15.78 | 1.45 |
| MOOE11a | h | Especialista electricidad | 4.16 | 13.93 | 57.95 |
| pp-apantallamiento | m2 | Apantallamiento específico para centros de transformación G-iron o equivalente, compuesto de dos materiales, el G-iron Flex, un material flexible de alta permeabilidad magnética sellado en una matriz de fibra de vidrio, y una capa de aleación de aluminio. Construcción entretejida que proporciona una eficacia de blindaje muy alta, protegido contra la oxidación. (material) | 1.05 | 122.227 | 128.34 |
| % | % | Costes Directos Complementarios | 2 % | 189.39 | 3.79 |
|  |  | Total |  |  | 193.18 |

| Medición | Uds. | Largo | Alto | Parcial |
|---|---|---|---|---|
| Apantallamiento CT |  |  |  |  |
| paredes | 1 | 24.500 | 2.600 | 63.700 |
| suelo y techo | 2 | 17.600 |  | 35.200 |
| Total |  |  |  | 98.9 |

**EIEMT.013E** u Equipo de sondas
0 u × 370.66 (381.78 con costes indirectos) = 0.00
Equipo de sondas PT100 o similar de temperatura y termómetro digital MB103 o similar para protección
térmica de transformador, y sus conexiones a la alimentación y al elemento disparador de la
protección correspondiente, protegidas contra sobreintensidades. Totalmente instalados y comprobados.

| Código | Ud | Descripción | Rendimiento | Precio | Importe |
|---|---|---|---|---|---|
| MOOE.8a | h | Oficial 1ª electricidad | 1.56 | 15.92 | 24.84 |
| MOOE11a | h | Especialista electricidad | 0.52 | 13.93 | 7.24 |
| PCT.013E | u | Equipo de sondas (material) | 1 | 331.312 | 331.31 |
| %0200 | % | Medios auxiliares | 2 % | 363.39 | 7.27 |
|  |  | Total |  |  | 370.66 |

| Medición | Uds. | Parcial |
|---|---|---|
|  | 1 | 1.000 |
| Se elimina en el modificado | -1 | -1.000 |
| Total |  | 0 |

**EIEMT.011E** u Juego de puentes de AT
0 u × 390.81 (402.53 con costes indirectos) = 0.00
Juego de puentes III de cables AT unipolares de aislamiento seco DHZ1, aislamiento 12/20 kV, de
50 mm2 en Al con sus correspondientes elementos de conexión, incluso parte proporcional de pequeño
material y accesorios de fijacion, totalmente montado.

| Código | Ud | Descripción | Rendimiento | Precio | Importe |
|---|---|---|---|---|---|
| MOOE.8a | h | Oficial 1ª electricidad | 1.56 | 15.92 | 24.84 |
| MOOE11a | h | Especialista electricidad | 0.519 | 13.93 | 7.23 |
| PCT.011E | u | Juego de puentes de AT (material) | 1 | 351.075 | 351.08 |
| %0200 | % | Medios auxiliares | 2 % | 383.15 | 7.66 |
|  |  | Total |  |  | 390.81 |

| Medición | Uds. | Parcial |
|---|---|---|
|  | 1 | 1.000 |
| Se elimina en el modificado | -1 | -1.000 |
| Total |  | 0 |

**EIEMT.012E** u Juego de puentes de BT
0 u × 268.8 (276.86 con costes indirectos) = 0.00
Juego de puentes de cables BT unipolares de aislamiento seco 0.6/1 kV de Cu, de 2x150mm2 para
las fases y de 1x150mm2 para el neutro y demás características según memoria. Totalmente instalado
y comprobado.

| Código | Ud | Descripción | Rendimiento | Precio | Importe |
|---|---|---|---|---|---|
| MOOE.8a | h | Oficial 1ª electricidad | 1.56 | 15.92 | 24.84 |
| MOOE11a | h | Especialista electricidad | 0.52 | 13.93 | 7.24 |
| PCT.012E | u | Juego de puentes de BT (material) | 1 | 231.451 | 231.45 |
| %0200 | % | Medios auxiliares | 2 % | 263.53 | 5.27 |
|  |  | Total |  |  | 268.8 |

| Medición | Uds. | Parcial |
|---|---|---|
|  | 1 | 1.000 |
| Se elimina en el modificado | -1 | -1.000 |
| Total |  | 0 |

**EIEMT010E** u Interruptor general de corte
0 u × 881.55 (908 con costes indirectos) = 0.00
Interruptor automático general de corte en baja tensión, dentro del centro de transformación, incluyendo linea de unión entre transformador y cuadro. Consta de modulo, normalizado, con interruptor automático NS630 o equivalente con bloque de reles electrónicos, de 4x630 A, incluso armario metálico 760x380x300 mm. Incluyendo accesorios, pequeño material, totalmente instalado y comprobado.

| Código | Ud | Descripción | Rendimiento | Precio | Importe |
|---|---|---|---|---|---|
| MOOE.8a | h | Oficial 1ª electricidad | 1.56 | 15.92 | 24.84 |
| MOOE11a | h | Especialista electricidad | 0.52 | 13.93 | 7.24 |
| PCT.010E | u | Interruptor general de corte (material) | 1 | 832.18 | 832.18 |
| %0200 | % | Medios auxiliares | 2 % | 864.26 | 17.29 |
|  |  | Total |  |  | 881.55 |

| Medición | Uds. | Parcial |
|---|---|---|
|  | 1 | 1.000 |
| Se elimina en el modificado | -1 | -1.000 |
| Total |  | 0 |

**EIEMT.014E** u Conducción conexiones equipo medida
0 u × 32.72 (33.7 con costes indirectos) = 0.00
Conduccion para interconexion del equipo de medida, entre cuadro de contadores y celda de medida,
a base de doble conduccion de tubo de acero galvanizado, abocardado, PG-36, con conductor
de Cu y asilamiento de polietileno reticulado bajo cubierta de PVC, del tipo VV-0'6/1kV, y secciones
de 4 mm² para el circuito de intensidad, y 2'5 mm² para el de tension, incluso parte porporcional de fijaciones,
accesorios de conexion y pequeño material, totalmente instalado y conexionado.

| Código | Ud | Descripción | Rendimiento | Precio | Importe |
|---|---|---|---|---|---|
| MOOE.8a | h | Oficial 1ª electricidad | 1.56 | 15.92 | 24.84 |
| MOOE11a | h | Especialista electricidad | 0.52 | 13.93 | 7.24 |
| %0200 | % | Medios auxiliares | 2 % | 32.08 | 0.64 |
|  |  | Total |  |  | 32.72 |

| Medición | Uds. | Parcial |
|---|---|---|
|  | 1 | 1.000 |
| Se elimina en el modificado | -1 | -1.000 |
| Total |  | 0 |

**EIEMT.016E** u Equipo medida AT, 110V, /5A TT
0 u × 987.65 (1017.28 con costes indirectos) = 0.00
Equipo de medida en alta tension , compuesto por envolvente de poliester de 570x855 mm, con tapa
trasparente, en cuyo interior se dispondra un contador combinado de energia activa /110V 5(5)A , y
energia reactiva /110V 10(5)A mod Siemens Metering o similar mod ZMB410, homologado y verificado,
y 1 registrador de medidas Siemens Metering mod. RMC.T3 y modem. Se incluye 3 transformadores
de tensión y 3 transformadores de intensidad (modelo Arteche tipo UCL-24 o similar y mod
ACD-24 de Arteche o similar), incluso cableado bajo canaleta, todo ello segun las condiciones fijadas
por la compañia distribuidora de energia electrica para la zona, totalmente montado y conexionado.

| Código | Ud | Descripción | Rendimiento | Precio | Importe |
|---|---|---|---|---|---|
| MOOE.8a | h | Oficial 1ª electricidad | 1.56 | 15.92 | 24.84 |
| MOOE11a | h | Especialista electricidad | 0.52 | 13.93 | 7.24 |
| PCT.015E | u | Equipo medida (material) | 1 | 936.2 | 936.20 |
| %0200 | % | Medios auxiliares | 2 % | 968.28 | 19.37 |
|  |  | Total |  |  | 987.65 |

| Medición | Uds. | Parcial |
|---|---|---|
|  | 1 | 1.000 |
| Se elimina en el modificado | -1 | -1.000 |
| Total |  | 0 |

**EIEMT.017E** u Inst. puesta tierra CT
0 u × 66.06 (68.04 con costes indirectos) = 0.00
Tierras interiores para poner en continuidad con las tierras exteriores, formado por cable de 50mm2 de Cu desnudo para la tierra de protección y aislado para la de servicio, con sus conexiones y cajas de seccionamiento, instalado

| Código | Ud | Descripción | Rendimiento | Precio | Importe |
|---|---|---|---|---|---|
| PIEC11d | m | Cable cobre desnudo 1x50 (material) | 1.05 | 3.953 | 4.15 |
| MOOE.8a | h | Oficial 1ª electricidad | 1.56 | 15.92 | 24.84 |
| MOOE11a | h | Especialista electricidad | 0.52 | 13.93 | 7.24 |
| PIEP.2a | u | Taco y collarín para sujección (material) | 1 | 1.041 | 1.04 |
| PIEC11daE | m | Trenza Cu desnudo 50 mm² (material) | 20 | 1.015 | 20.30 |
| PIEC11daaE | u | Grapa bimetalica (material) | 12 | 0.599 | 7.19 |
| %0200 | % | Medios auxiliares | 2 % | 64.76 | 1.30 |
|  |  | Total |  |  | 66.06 |

| Medición | Uds. | Parcial |
|---|---|---|
|  | 1 | 1.000 |
| Se elimina en el modificado | -1 | -1.000 |
| Total |  | 0 |

**EIEMT.019E** u Puente puesta a tierra
0 u × 9.77 (10.06 con costes indirectos) = 0.00
Puente de puesta a tierra completo, incluso caja, totalmente montado y conexionado.

| Código | Ud | Descripción | Rendimiento | Precio | Importe |
|---|---|---|---|---|---|
| MOOE11a | h | Especialista electricidad | 0.52 | 13.93 | 7.24 |
| PCT.016E | u | Puente puesta a tierra (material) | 1 | 2.341 | 2.34 |
| %0200 | % | Medios auxiliares | 2 % | 9.58 | 0.19 |
|  |  | Total |  |  | 9.77 |

| Medición | Uds. | Parcial |
|---|---|---|
|  | 1 | 1.000 |
| Se elimina en el modificado | -1 | -1.000 |
| Total |  | 0 |

**EIEMT.020E** u Banqueta aislante 24 KV.
0 u × 52.48 (54.05 con costes indirectos) = 0.00
Banqueta aislante para centro de transformacion, homologada, con un nivel de aislamiento de 24 KV.

| Código | Ud | Descripción | Rendimiento | Precio | Importe |
|---|---|---|---|---|---|
| MOOE11a | h | Especialista electricidad | 0.52 | 13.93 | 7.24 |
| PCT017E | u | Banqueta aislante 24 KV. (material) | 1 | 44.209 | 44.21 |
| %0200 | % | Medios auxiliares | 2 % | 51.45 | 1.03 |
|  |  | Total |  |  | 52.48 |

| Medición | Uds. | Parcial |
|---|---|---|
|  | 1 | 1.000 |
| Se elimina en el modificado | -1 | -1.000 |
| Total |  | 0 |

**EIEMT.021E** u Señalizacion peligro de muerte
0 u × 9.24 (9.52 con costes indirectos) = 0.00
Señalizacion de "PELIGRO DE MUERTE", a base de placa reglamentaria totalmente instalada.

| Código | Ud | Descripción | Rendimiento | Precio | Importe |
|---|---|---|---|---|---|
| MOOE11a | h | Especialista electricidad | 0.52 | 13.93 | 7.24 |
| PCT.018E | u | Señal advertencia A.T. (material) | 1 | 1.82 | 1.82 |
| %0200 | % | Medios auxiliares | 2 % | 9.06 | 0.18 |
|  |  | Total |  |  | 9.24 |

| Medición | Uds. | Parcial |
|---|---|---|
|  | 1 | 1.000 |
| Se elimina en el modificado | -1 | -1.000 |
| Total |  | 0 |

**EIEMT.022E** u Par guantes maniobra 24 KV
0 u × 28.6 (29.46 con costes indirectos) = 0.00
Par de guantes de maniobra, para una tension de aislamiento de 24 KV, incluso caja de PVC para su alojamiento

| Código | Ud | Descripción | Rendimiento | Precio | Importe |
|---|---|---|---|---|---|
| MOOE11a | h | Especialista electricidad | 0.52 | 13.93 | 7.24 |
| PCT.019E | u | Par guantes maniobra 24 KV (material) | 1 | 20.804 | 20.80 |
| %0200 | % | Medios auxiliares | 2 % | 28.04 | 0.56 |
|  |  | Total |  |  | 28.6 |

| Medición | Uds. | Parcial |
|---|---|---|
|  | 1 | 1.000 |
| Se elimina en el modificado | -1 | -1.000 |
| Total |  | 0 |

**EIEMT.023E** u Placa primeros auxilios
0 u × 9.24 (9.52 con costes indirectos) = 0.00
Placa reglamentaria de PVC para "PRIMEROS AUXILIOS" con indicacion de operaciones en caso
de emergencia, totalmente colocada

| Código | Ud | Descripción | Rendimiento | Precio | Importe |
|---|---|---|---|---|---|
| MOOE11a | h | Especialista electricidad | 0.52 | 13.93 | 7.24 |
| PCT.020E | u | Placa primeros auxilios (material) | 1 | 1.82 | 1.82 |
| %0200 | % | Medios auxiliares | 2 % | 9.06 | 0.18 |
|  |  | Total |  |  | 9.24 |

| Medición | Uds. | Parcial |
|---|---|---|
|  | 1 | 1.000 |
| Se elimina en el modificado | -1 | -1.000 |
| Total |  | 0 |

**EIEMT.025E** u Cuadro electrico CT
0 u × 32.72 (33.7 con costes indirectos) = 0.00
Cuadro general de distribución para colocación en centro de transformacion, a base de caja de doble aislamiento equipada con dos interrruptores automaticos II-10A/10KA;II-16A/10 Ka y un interruptor diferencial 2/25/0'03A, incluso circuito alimentacion con conductor de Cu RV 0'6/1KV de seccion 2x6 mm²+TT bajo tubo de PVC rigido en montaje superficial, totalmente montado y conexionado. Incluye sistema de alumbrado para centro de transformación compuesto por un punto de luz superficial de 60 W de incandescencia para alumbrado normal y otro para alumbrado de emergencia y toma de corriente.

| Código | Ud | Descripción | Rendimiento | Precio | Importe |
|---|---|---|---|---|---|
| MOOE11a | h | Especialista electricidad | 0.52 | 13.93 | 7.24 |
| MOOE.8a | h | Oficial 1ª electricidad | 1.56 | 15.92 | 24.84 |
| %0200 | % | Medios auxiliares | 2 % | 32.08 | 0.64 |
|  |  | Total |  |  | 32.72 |

| Medición | Uds. | Parcial |
|---|---|---|
|  | 1 | 1.000 |
| Se elimina en el modificado | -1 | -1.000 |
| Total |  | 0 |

**EIIE.1E001** Ud Extintor 5 Kg. CO2 eficacia 89B certif. N-AENOR
0 Ud × 59.15 (60.92 con costes indirectos) = 0.00
Extintor de nieve carbónica CO2 de 5 Kg de capacidad, eficacia 89B con certificado N-AENOR con soporte y boquilla con difusor, colocado.

| Código | Ud | Descripción | Rendimiento | Precio | Importe |
|---|---|---|---|---|---|
| PIIE.1E001 | u | Extintor CO2 5 kg (material) | 1 | 55.657 | 55.66 |
| MOOF.8a | h | Oficial 1ª fontanería | 0.078 | 15.92 | 1.24 |
| MOOF11a | h | Especialista fontanería | 0.078 | 13.93 | 1.09 |
| %0200 | % | Medios auxiliares | 2 % | 57.99 | 1.16 |
|  |  | Total |  |  | 59.15 |

Claves: de 5 kg de capac, extintor de niev

| Medición | Uds. | Parcial |
|---|---|---|
|  | 1 | 1.000 |
| Se elimina en el modificado | -1 | -1.000 |
| Total |  | 0 |

**pp-ptpct** u Sistema de puesta a tierra de protección
0 u × 112.55 (115.93 con costes indirectos) = 0.00
Sistema de puesta a tierra de protección código UNEA 60-25/5/82, incluyendo 8 picas de 2 metros de longitud, cable de cobre desnudo, cable de cobre aislado 0'6/1 kV y elementos de conexión, instalado, según proyecto específico

| Código | Ud | Descripción | Rendimiento | Precio | Importe |
|---|---|---|---|---|---|
| MOOE.8a | h | Oficial 1ª electricidad | 2.08 | 15.92 | 33.11 |
| MOOE11a | h | Especialista electricidad | 2.08 | 13.93 | 28.97 |
| PIEP.4E003 | u | Electrodo formado por pica de acero cobreado de 14 mmØ y 2 m. (material) | 8 | 3.068 | 24.54 |
| pp-PIEC.9E00700 | ml | Cable Cu 0,6/1 kV, RZ1-K(AS) 1x50 mm² (material) | 2 | 7.438 | 14.88 |
| PIEP.4E001 | m | Cable de cobre desnudo de 50 mm² (material) | 20 | 0.442 | 8.84 |
| %0200 | % | Medios auxiliares | 2 % | 110.34 | 2.21 |
|  |  | Total |  |  | 112.55 |

| Medición | Uds. | Parcial |
|---|---|---|
|  | 1 | 1.000 |
| Se elimina en el modificado | -1 | -1.000 |
| Total |  | 0 |

**pp-ptsct** u Sistema de puesta a tierra de servicio
0 u × 188.86 (194.53 con costes indirectos) = 0.00
Sistema de puesta a tierra de servicio código UNEA 5/82, incluyendo 8 picas de 2 metros de longitud, cable de cobre desnudo, cable de cobre aislado 0'6/1 kV y elementos de conexión, instalado, según proyecto específico

| Código | Ud | Descripción | Rendimiento | Precio | Importe |
|---|---|---|---|---|---|
| MOOE.8a | h | Oficial 1ª electricidad | 2.08 | 15.92 | 33.11 |
| MOOE11a | h | Especialista electricidad | 2.08 | 13.93 | 28.97 |
| PIEP.4E003 | u | Electrodo formado por pica de acero cobreado de 14 mmØ y 2 m. | 8 | 3.068 | 24.54 |
| pp-PIEC.9E00700 | ml | Cable Cu 0,6/1 kV, RZ1-K(AS) 1x50 mm² | 12 | 7.438 | 89.26 |
| PIEP.4E001 | m | Cable de cobre desnudo de 50 mm² | 21 | 0.442 | 9.28 |
| %0200 | % | Medios auxiliares | 2 % | 185.16 | 3.70 |
|  |  | Total |  |  | 188.86 |

| Medición | Uds. | Parcial |
|---|---|---|
|  | 1 | 1.000 |
| Se elimina en el modificado | -1 | -1.000 |
| Total |  | 0 |

#### CAP19.1.2 Centro Seccionamiento Independiente (26/02/2014)
LSBT

**pp-EFTA.002E0** u Puert acer galv
0 u × 316.51

| Medición | Uds. | Parcial |
|---|---|---|
|  | 2 | 2.000 |
| Se elimina en el modificado | -2 | -2.000 |
| Total |  | 0 |

**pp-EFTA.001E00** m2 Fijos acer lac
0 m2 × 73.95

| Medición | Uds. | Parcial |
|---|---|---|
|  | 2.5 | 2.500 |
| Se elimina en el modificado | -2.5 | -2.500 |
| Total |  | 0 |

**EIEMT.001E** u Compacto
0 u × 4011.58
Compacto Merlin Gerin gama RM6o similar, modelo RM6 3I (3L), referencia RM63I, para tres funciones
de línea de 400 A, según las características detalladas en memoria, con capotes cubrebornas
y lámparas de presencia de tensión, instalado..

| Código | Ud | Descripción | Rendimiento | Precio | Importe |
|---|---|---|---|---|---|
| MOOE.8a | h | Oficial 1ª electricidad | 1.56 | 15.92 | 24.84 |
| MOOE11a | h | Especialista electricidad | 0.52 | 13.93 | 7.24 |
| PCT.001E | u | Compacto Merlin Gerin o similar gama RM6 (material) | 1 | 3900.838 | 3900.84 |
| %0200 | % | Medios auxiliares | 2 % | 3932.92 | 78.66 |
|  |  | Total |  |  | 4011.58 |

| Medición | Uds. | Parcial |
|---|---|---|
|  | 1 | 1.000 |
| Se elimina en el modificado | -1 | -1.000 |
| Total |  | 0 |

**pp19.1.4-1** u
0 u × 311.51
Ud. Juego de 3 conectores apantallados en "T" roscados M16 400 A para celda RM6.

| Código | Ud | Descripción | Rendimiento | Precio | Importe |
|---|---|---|---|---|---|
| MOOE11a | h | Especialista electricidad | 1.559 | 13.93 | 21.72 |
| MOOE.8a | h | Oficial 1ª electricidad | 1.559 | 15.92 | 24.82 |
| pp19.1.4-1-mod | u | Ud. Juego de 3 conectores apantallados en "T" roscados M16 400 A para celda RM6. (material) | 1 | 258.859 | 258.86 |
| % | % | Costes Directos Complementarios | 2 % | 305.40 | 6.11 |
|  |  | Total |  |  | 311.51 |

| Medición | Uds. | Parcial |
|---|---|---|
|  | 2 | 2.000 |
| Se elimina en el modificado | -2 | -2.000 |
| Total |  | 0 |

**pp19.1.4-111** u
0 u × 170.05
Ud. Juego de 3 conectores apantallados enchufables rectos lisos 200 A para celda RM6.

| Código | Ud | Descripción | Rendimiento | Precio | Importe |
|---|---|---|---|---|---|
| MOOE11a | h | Especialista electricidad | 1.56 | 13.93 | 21.73 |
| MOOE.8a | h | Oficial 1ª electricidad | 1.56 | 15.92 | 24.84 |
| pp19.1.4-111-mod | u | Ud. Juego de 3 conectores apantallados enchufables rectos lisos 200 A para celda RM6. (material) | 1 | 120.146 | 120.15 |
| % | % | Costes Directos Complementarios | 2 % | 166.72 | 3.33 |
|  |  | Total |  |  | 170.05 |

| Medición | Uds. | Parcial |
|---|---|---|
|  | 1 | 1.000 |
| Se elimina en el modificado | -1 | -1.000 |
| Total |  | 0 |

**EIEMT.019E** u Puente puesta a tierra
0 u × 9.77

| Medición | Uds. | Parcial |
|---|---|---|
|  | 1 | 1.000 |
| Se elimina en el modificado | -1 | -1.000 |
| Total |  | 0 |

**EIEMT.021E** u Señalizacion peligro de muerte
0 u × 9.24

| Medición | Uds. | Parcial |
|---|---|---|
|  | 1 | 1.000 |
| Se elimina en el modificado | -1 | -1.000 |
| Total |  | 0 |

**EIEMT.022E** u Par guantes maniobra 24 KV
0 u × 28.6

| Medición | Uds. | Parcial |
|---|---|---|
|  | 1 | 1.000 |
| Se elimina en el modificado | -1 | -1.000 |
| Total |  | 0 |

**EIEMT.023E** u Placa primeros auxilios
0 u × 9.24

| Medición | Uds. | Parcial |
|---|---|---|
|  | 1 | 1.000 |
| Se elimina en el modificado | -1 | -1.000 |
| Total |  | 0 |

**EIIE.1E001** Ud Extintor 5 Kg. CO2 eficacia 89B certif. N-AENOR
0 Ud × 59.15

| Medición | Uds. | Parcial |
|---|---|---|
|  | 1 | 1.000 |
| Se elimina en el modificado | -1 | -1.000 |
| Total |  | 0 |

**EIEMT.025E** u Cuadro electrico CT
0 u × 32.72

| Medición | Uds. | Parcial |
|---|---|---|
|  | 1 | 1.000 |
| Se elimina en el modificado | -1 | -1.000 |
| Total |  | 0 |

#### CAP19.1.3 Línea Subterránea Media Tensión (26/02/2014)
Importe: 9901.33
LSMT

**EADR32a** m3 Demolición pav asf mec
0 m3 × 3.92 (4.04 con costes indirectos) = 0.00
Demolición de pavimento asfáltico (firme), realizado con medios mecánicos, incluso carga y transporte a vertedero.

| Código | Ud | Descripción | Rendimiento | Precio | Importe |
|---|---|---|---|---|---|
| MOOA12a | h | Peón ordinario construcción | 0.016 | 15.55 | 0.25 |
| MMMT.2a | h | Cmn dmp extravial 22T (maquinaria) | 0.005 | 46.289 | 0.23 |
| MMMR.4a | h | Pala cargadora cadenas 135 cv (maquinaria) | 0.025 | 37.198 | 0.93 |
| MMME.4dc | h | Tract de cad 300cv (maquinaria) | 0.025 | 97.007 | 2.43 |
| % | % | Costes Directos Complementarios | 2 % | 3.84 | 0.08 |
|  |  | Total |  |  | 3.92 |

Claves: demolicion, derribo, medio, firme, carga, transporte, vertedero, mecanico, pavimentacion, asfalto

| Medición | Uds. | Largo | Ancho | Alto | Parcial |
|---|---|---|---|---|---|
|  | 1 | 223.000 | 0.600 | 0.200 | 26.760 |
| Se elimina en el modificado | -1 | 223.000 | 0.600 | 0.200 | -26.760 |
| Total |  |  |  |  | 0 |

**pp-vac-ECAE.1cbbE** m3 Excv medios pala c/carga
135 m3 × 1.64 (1.69 con costes indirectos) = 228.15

**EIEMT.001E** u Compacto
0 u × 4011.58 (4131.93 con costes indirectos) = 0.00

| Medición | Uds. | Parcial |
|---|---|---|
|  | 1 | 1.000 |
| Se elimina en el modificado | -1 | -1.000 |
| Total |  | 0 |

**pp-calzada-UIIE22a** m
225 m × 17.35 (17.87 con costes indirectos) = 4020.75
Canalización entubada en calzada, en terrenos medios, con hormigón para asiento y cubrición de tubos con sellado de espuma poliuretano, cinta de señalización y relleno de zanja con tierras de la excavación compactada, retirada de escombros y tierras sobrantes a vertedero.

| Código | Ud | Descripción | Rendimiento | Precio | Importe |
|---|---|---|---|---|---|
| MOOA.8a | h | Oficial 1ª construcción | 0.13 | 17.78 | 2.31 |
| MOOA12a | h | Peón ordinario construcción | 0.065 | 15.55 | 1.01 |
| ECAR10ab | m3 | Rell znj tie pro band | 0.2 | 7.34 | 1.47 |
| ECAE.7cc | m3 | Excv zanja medios retro | 0.32 | 8.79 | 2.81 |
| PBPC.1dab | m3 | H 15 blanda tamaño máximo 40 (material) | 0.2 | 46.623 | 9.32 |
| pp-19-cinta | u | Cinta señalizadora. (material) | 1 | 0.093 | 0.09 |
| % | % | Costes Directos Complementarios | 2 % | 17.01 | 0.34 |
|  |  | Total |  |  | 17.35 |

Claves: colocacion, zanja, firme, seccion, hormigon, excavacion, solera, diametro, tubo, red, tierra, relleno, apisonado, canalizacion, cable, pvc, rigido, alumbrado, calzada

**pp-UIEM.1cc** m Tendido LSMT Al 3x240mm2 tipo SS
0 m × 43.19 (44.49 con costes indirectos) = 0.00
Suministro y tendido de línea subterránea de media tensión tipo SS para distribución pública, compuesta por tres cables unipolares con aislamiento HEPRZ1 y conductor de aluminio 12/20 kV de 3x240mm2 de sección sobre fondo de zanja bajo tubo con su aportación, incluida la parte proporcional de ayudas y piezas complementarias o especiales, según proyecto tipo NT-IMBT 1400/201/1 y NT-IMBT 1453/0300/1.

| Código | Ud | Descripción | Rendimiento | Precio | Importe |
|---|---|---|---|---|---|
| MOOE.8a | h | Oficial 1ª electricidad | 0.26 | 15.92 | 4.14 |
| MOOE11a | h | Especialista electricidad | 0.26 | 13.93 | 3.62 |
| pp-PUEM.1c | m | Cable Al rígido 12/20 KV 1x240 (material) | 3.15 | 4.395 | 13.84 |
| PIEC20ga | m | Tb corru db par PVC 160mm (material) | 3.15 | 5.098 | 16.06 |
| pp-19-tetratubo | m | Tetratubo 4x40x3 (material) | 1 | 3.641 | 3.64 |
| pp-19-soporte | u | Soporte entre tubos y tetratubo. (material) | 1 | 1.041 | 1.04 |
| % | % | Costes Directos Complementarios | 2 % | 42.34 | 0.85 |
|  |  | Total |  |  | 43.19 |

Claves: directo, complementario, medio, zanja, seccion, especial, aluminio, instalacion, tubo, pieza, tender, ayuda, linea, corrugado, proyeccion, suministro, compuesto, cable, aislamiento, electricidad, distribucion, conductor, tension, aportacion

| Medición | Uds. | Parcial |
|---|---|---|
|  | 465 | 465.000 |
| Se elimina en el modificado | -465 | -465.000 |
| Total |  | 0 |

**4.10.** m2 Firme flexible para calzada de tráfico medio
0 m2 × 8.71 (8.97 con costes indirectos) = 0.00
Firme flexible para calzada de tráfico medio, colocado sobre base granular de zahorra compactada, dos capas de mezclas bituminosas en caliente: capa intermedia BINDER tipo G-20 y árido calizo de 6 cm. de espesor una vez apisonada, y capa de RODADURA tipo IVa ,con árido calizo, de 4 cm. de espesor una vez apisonada, limpieza previa y compactación de las mezclas. Incluso riegos de imprimación ECR.0 de 1 Kg/m2. y adherencia. Extendido y compactado de los materiales con medios mecánicos. Según norma 6.1.IC.

| Código | Ud | Descripción | Rendimiento | Precio | Importe |
|---|---|---|---|---|---|
| MOOA12a | h | Peón ordinario construcción | 0.107 | 15.55 | 1.66 |
| PBRA.1add | t | Arena 0/6 triturada lvd 30km | 0.32 | 10.81 | 3.46 |
| PBRT.1cb | t | Zahorra montera artificial 10 km (material) | 0.14 | 0.681 | 0.10 |
| PUVC15a | t | Mezcla bituminosa G-20 y IVa | 0.1 | 7.2 | 0.72 |
| MMMA.3c | h | Rodillo cpto autpro 10 tm (maquinaria) | 0.05 | 19.878 | 0.99 |
| MMMA10a | h | Camión <10 tm 8 m3 (maquinaria) | 0.05 | 8.31 | 0.42 |
| MMMA34c | h | Pala crgra neum 102cv pala 1.7m3 (maquinaria) | 0.05 | 17.315 | 0.87 |
| MMMA39a | h | Bituminadora (maquinaria) | 0.01 | 3.947 | 0.04 |
| MMMA49d | h | Motoniveladora 140cv (maquinaria) | 0.01 | 21.2 | 0.21 |
| UPCR.1ab | m2 | Riego impr emu aniónica | 1.05 | 0.047 | 0.05 |
| UPCR.1bb | m2 | Riego adh emu aniónica | 1.05 | 0.021 | 0.02 |
| % | % | Costes Directos Complementarios | 2 % | 8.54 | 0.17 |
|  |  | Total |  |  | 8.71 |

Claves: base, medio, norma, capa, mecanico, material, riego, pavimentacion, compacto, firme, asfalto, colocacion, granular, explanacion, zahorra, trafico, imprimacion, flexible, mezcla, adherencia, betun, calzada, urbanizacion

| Medición | Uds. | Largo | Ancho | Parcial |
|---|---|---|---|---|
|  | 1 | 200.000 | 0.600 | 120.000 |
| Se elimina en el modificado | -1 | 200.000 | 0.600 | -120.000 |
| Total |  |  |  | 0 |

**pp19.1.2-1** u
5 u × 438.22 (451.37 con costes indirectos) = 2256.85
Arqueta prefabricada de dimensiones 2,00x1,50 m con trapa de fundición de 0,80 m de diámetro. Totalmente terminada.

| Código | Ud | Descripción | Rendimiento | Precio | Importe |
|---|---|---|---|---|---|
| MOOA.8a | h | Oficial 1ª construcción | 0.032 | 17.78 | 0.57 |
| MOOA12a | h | Peón ordinario construcción | 0.032 | 15.55 | 0.50 |
| pp19.1.2-1-arqueta | u | Arqueta prefabricada de dimensiones 2,00x1,50 m con trapa de fundición de 0,80 m de diámetro. (material) | 1 | 428.564 | 428.56 |
| % | % | Costes Directos Complementarios | 2 % | 429.63 | 8.59 |
|  |  | Total |  |  | 438.22 |

**pp19.1.2-2** u
1 u × 342.94 (353.23 con costes indirectos) = 353.23
Arqueta prefabricada de dimensiones 1,00x1,00 m con trapa de fundición de 0,80 m de diámetro. Totalmente terminada.

| Código | Ud | Descripción | Rendimiento | Precio | Importe |
|---|---|---|---|---|---|
| MOOA.8a | h | Oficial 1ª construcción | 0.023 | 17.78 | 0.41 |
| MOOA12a | h | Peón ordinario construcción | 0.022 | 15.55 | 0.34 |
| pp19.1.2-2-arqueta | u | Arqueta prefabricada de dimensiones 1,00x1,00 m con trapa de fundición de 0,80 m de diámetro. (material) | 1 | 335.472 | 335.47 |
| % | % | Costes Directos Complementarios | 2 % | 336.22 | 6.72 |
|  |  | Total |  |  | 342.94 |

**pp19.1.2-3** u
6 u × 112.48 (115.85 con costes indirectos) = 695.10
Arqueta prefabricada para comunicaciones multiducto, con trapa de fundición cuadrada de 0,70x0,70 m. Totalmente terminada.

| Código | Ud | Descripción | Rendimiento | Precio | Importe |
|---|---|---|---|---|---|
| MOOA.8a | h | Oficial 1ª construcción | 0.031 | 17.78 | 0.55 |
| MOOA12a | h | Peón ordinario construcción | 0.032 | 15.55 | 0.50 |
| pp19.1.2-3-arqueta | u | Arqueta prefabricada para comunicaciones multiducto, con trapa de fundición cuadrada de 0,70x0,70 m. (material) | 1 | 109.218 | 109.22 |
| % | % | Costes Directos Complementarios | 2 % | 110.27 | 2.21 |
|  |  | Total |  |  | 112.48 |

**pp19.1.2-4** m2 (29/01/2015)
50 m2 × 13.08 (13.47 con costes indirectos) = 673.50
Pavimento exterior a reponer de las mismas características del actual existente de hormigon 20x20, colocado sobre capa de mortero de 2 cm. de espesor minimo, tomadas con mortero de cemento M-40a (1:6), incluso rejuntado con cemento Keracol o similar para juntas inferiores a 3 mm del mismo color que la baldosa, en seco; eliminación de restos y limpieza, según NTE/RSR-6.

| Código | Ud | Descripción | Rendimiento | Precio | Importe |
|---|---|---|---|---|---|
| MOOA.8a | h | Oficial 1ª construcción | 0.164 | 17.78 | 2.92 |
| MOOA12a | h | Peón ordinario construcción | 0.03 | 15.55 | 0.47 |
| pp-pavimento-reposicion | m2 | Pavimento para exteriores de hormigon 20x20. (material; 29/01/2015) | 1.05 | 1.05 | 1.10 |
| PBPM.1ea | m3 | Mortero cto M-40a (1:6) man (09/03/2012) | 0.07 | 62.25 | 4.36 |
| PBPL.1j | m3 | Lechada colorante cemento | 0.01 | 384.66 | 3.85 |
| % | % | Costes Directos Complementarios | 3 % | 12.70 | 0.38 |
|  |  | Total |  |  | 13.08 |

| Medición | Uds. | Largo | Ancho | Parcial |
|---|---|---|---|---|
| CT | 1 | 50.000 | 1.000 | 50.000 |
| Total |  |  |  | 50 |

**PC.19.1.3.11.Linea-UIEB.1ca** m Tend LSBT 3x240+1x150mm2 tipo SG
25 m × 65 (66.95 con costes indirectos) = 1673.75
Suministro y tendido de línea subterránea de baja tensión tipo SG para distribución pública compuesta por cuatro cables unipolares con aislamiento de polietileno reticulado RV 0.6/1 kV, cubierta de PVC y conductor de aluminio de 3x240+1x150mm2 de sección, sobre fondo de zanja bajo tubo con su aportación (con un tubo de reserva), incluido mano de obra y piezas complementarias o especiales, según el Reglamento Electrotécnico de Baja Tensión 2002 y proyecto de Iberdrola.

| Código | Ud | Descripción | Rendimiento | Precio | Importe |
|---|---|---|---|---|---|
| MOOE11a | h | Especialista electricidad | 0.45 | 13.93 | 6.27 |
| MOOE.8a | h | Oficial 1ª electricidad | 0.45 | 15.92 | 7.16 |
| PIEC.6j | m | Cable Al rig RV 0.6/1kV 1x240 (material) | 3.15 | 8.89 | 28.00 |
| PIEC.6h | m | Cable Al rig RV 0.6/1kV 1x150 (material) | 1.05 | 5.94 | 6.24 |
| PIEC20ga | m | Tb corru db par PVC 160mm | 3.15 | 5.098 | 16.06 |
| % | % | Costes Directos Complementarios | 2 % | 63.73 | 1.27 |
|  |  | Total |  |  | 65 |

Claves: directo, complementario, zanja, seccion, mano, reticula, especial, aluminio, instalacion, tubo, pieza, cubierta, tender, obra, linea, polietileno, suministro, compuesto, cable, pvc, aislamiento, electricidad, distribucion, conductor, tension, electrotecnico, aportacion

### CAP19.2 INSTALACIÓN ELÉCTRICA (26/02/2014)
Importe: 158759.1

**EIEL14E001** m Bandeja met perf 60x200 con tapa 30%acc
300 m × 25.84 (26.62 con costes indirectos) = 7986.00
Bandeja metálica perforada de acero galvanizado con tapa, de dimensiones 60x200 mm, con un incremento sobre el precio de la bandeja del 30% en concepto de uniones, accesorios y piezas especiales, totalmente montada, sin incluir cableado, según el Reglamento Electrotécnico de Baja Tensión 2002.

| Código | Ud | Descripción | Rendimiento | Precio | Importe |
|---|---|---|---|---|---|
| MOOE.8a | h | Oficial 1ª electricidad | 0.146 | 15.92 | 2.32 |
| MOOE11a | h | Especialista electricidad | 0.146 | 13.93 | 2.03 |
| PIEC25E001 | ml | Bandeja metálica perforada de 200x60 con pp.sujeción y piezas es (material) | 1.05 | 15.39 | 16.16 |
| PIEC25E002 | ml | Tapa para bandeja metálica perforada de 200x60 con pp. piezas es (material) | 1.05 | 4.593 | 4.82 |
| %0200 | % | Medios auxiliares | 2 % | 25.33 | 0.51 |
|  |  | Total |  |  | 25.84 |

**EIEL14E003** m Bandeja met perf 60x300 con tapa 30%acc
250 m × 26.61 (27.41 con costes indirectos) = 6852.50
Bandeja metálica perforada de acero galvanizado con tapa, de dimensiones 60x300 mm, con un incremento sobre el precio de la bandeja del 30% en concepto de uniones, accesorios y piezas especiales, totalmente montada, sin incluir cableado, según el Reglamento Electrotécnico de Baja Tensión 2002.

| Código | Ud | Descripción | Rendimiento | Precio | Importe |
|---|---|---|---|---|---|
| MOOE.8a | h | Oficial 1ª electricidad | 0.146 | 15.92 | 2.32 |
| MOOE11a | h | Especialista electricidad | 0.146 | 13.93 | 2.03 |
| PIEC25E003 | ml | Bandeja metálica perforada de 300x60 con pp.sujeción y piezas es (material) | 1.05 | 15.166 | 15.92 |
| PIEC25E004 | ml | Tapa para bandeja metálica perforada de 300x60 con pp. piezas es (material) | 1.05 | 5.539 | 5.82 |
| %0200 | % | Medios auxiliares | 2 % | 26.09 | 0.52 |
|  |  | Total |  |  | 26.61 |

**pp1-EIEL.2aaaa** m Linea mon 2x1.5 mm²
1812 m × 2.75 (2.83 con costes indirectos) = 5127.96
Línea de cobre formada por cables unipolares, cero halógenos monofásica con aislamiento de tensión nominal 450/750 V formada por fase +neutro+tierra de 1.5mm2 de sección, colocada bajo tubo flexible corrugado doble capa de PVC de 16 mm de diámetro, según Reglamento Electrotécnico de Baja Tensión, incluso parte proporcional de pequeño material y piezas especiales, totalmente instalada, conectada y en correcto estado de funcionamiento.

| Código | Ud | Descripción | Rendimiento | Precio | Importe |
|---|---|---|---|---|---|
| MOOA.9a | h | Oficial 2ª construcción | 0.041 | 16.69 | 0.68 |
| MOOE.8a | h | Oficial 1ª electricidad | 0.052 | 15.92 | 0.83 |
| PIEC.8b | m | Cable cobre hal 1x1.5 450/750V (material) | 3 | 0.26 | 0.78 |
| PIEC19bb | m | Tb flx db capa PVC 16mm 30%acc (material) | 1.05 | 0.39 | 0.41 |
| % | % | Costes Directos Complementarios | 2 % | 2.70 | 0.05 |
|  |  | Total |  |  | 2.75 |

**pp2-EIEL.2baaa** m Lin trif 4x1.5+TT tb flx PVC
190 m × 3.97 (4.09 con costes indirectos) = 777.10
Línea de cobre formada por cables unipolares, cero halógenos trifásica con aislamiento de tensión nominal 450/750 V formada por 3 fases+neutro+tierra de 1.5mm2 de sección, colocada bajo tubo flexible corrugado doble capa de PVC de 20 mm de diámetro, según Reglamento Electrotécnico de Baja Tensión, incluso parte proporcional de pequeño material y piezas especiales, totalmente instalada, conectada y en correcto estado de funcionamiento.

| Código | Ud | Descripción | Rendimiento | Precio | Importe |
|---|---|---|---|---|---|
| MOOA.9a | h | Oficial 2ª construcción | 0.041 | 16.69 | 0.68 |
| MOOE.8a | h | Oficial 1ª electricidad | 0.089 | 15.92 | 1.42 |
| PIEC.8b | m | Cable cobre hal 1x1.5 450/750V | 5 | 0.26 | 1.30 |
| PIEC19cb | m | Tb flx db capa PVC 20mm 30%acc (material) | 1.05 | 0.468 | 0.49 |
| % | % | Costes Directos Complementarios | 2 % | 3.89 | 0.08 |
|  |  | Total |  |  | 3.97 |

**pp3-EIEL.2aaba** m Lin monof 2x2.5+TT tb flx PVC
5645 m × 3.17 (3.27 con costes indirectos) = 18459.15
Línea de cobre formada por cables unipolares, cero halógenos monofásica con aislamiento de tensión nominal 450/750 V formada por fase+neutro+tierra de 2.5mm2 de sección, colocada bajo tubo flexible corrugado doble capa de PVC de 20 mm de diámetro, según Reglamento Electrotécnico de Baja Tensión, incluso parte proporcional de pequeño material y piezas especiales, totalmente instalada, conectada y en correcto estado de funcionamiento.

| Código | Ud | Descripción | Rendimiento | Precio | Importe |
|---|---|---|---|---|---|
| MOOA.9a | h | Oficial 2ª construcción | 0.041 | 16.69 | 0.68 |
| MOOE.8a | h | Oficial 1ª electricidad | 0.053 | 15.92 | 0.84 |
| PIEC.8c | m | Cable cobre hal 1x2.5 450/750V (material) | 3 | 0.365 | 1.10 |
| PIEC19cb | m | Tb flx db capa PVC 20mm 30%acc | 1.05 | 0.468 | 0.49 |
| % | % | Costes Directos Complementarios | 2 % | 3.11 | 0.06 |
|  |  | Total |  |  | 3.17 |

**pp4-EIEL.2baba** m Lin trif 4x2.5+TT tb flx PVC
140 m × 4.51 (4.65 con costes indirectos) = 651.00
Línea de cobre formada por cables unipolares, cero halógenos trifásica con aislamiento de tensión nominal 450/750 V formada por 3 fases+neutro+tierra de 2.5mm2 de sección, colocada bajo tubo flexible corrugado doble capa de PVC de 20 mm de diámetro, según Reglamento Electrotécnico de Baja Tensión, incluso parte proporcional de pequeño material y piezas especiales, totalmente instalada, conectada y en correcto estado de funcionamiento.

| Código | Ud | Descripción | Rendimiento | Precio | Importe |
|---|---|---|---|---|---|
| MOOA.9a | h | Oficial 2ª construcción | 0.041 | 16.69 | 0.68 |
| MOOE.8a | h | Oficial 1ª electricidad | 0.089 | 15.92 | 1.42 |
| PIEC.8c | m | Cable cobre hal 1x2.5 450/750V | 5 | 0.365 | 1.83 |
| PIEC19cb | m | Tb flx db capa PVC 20mm 30%acc | 1.05 | 0.468 | 0.49 |
| % | % | Costes Directos Complementarios | 2 % | 4.42 | 0.09 |
|  |  | Total |  |  | 4.51 |

**pp6-EIEL.2aaca** m Lin monof 2x4+TT tb flx
108 m × 3.6 (3.71 con costes indirectos) = 400.68
Línea de cobre formada por cables unipolares, cero halógenos monofásica con aislamiento de tensión nominal 06/1 kV formada por fase+neutro+tierra de 4mm2 de sección, colocada bajo tubo flexible corrugado doble capa de PVC de 20 mm de diámetro, según Reglamento Electrotécnico de Baja Tensión, incluso parte proporcional de pequeño material y piezas especiales, totalmente instalada, conectada y en correcto estado de funcionamiento.

| Código | Ud | Descripción | Rendimiento | Precio | Importe |
|---|---|---|---|---|---|
| MOOA.9a | h | Oficial 2ª construcción | 0.041 | 16.69 | 0.68 |
| MOOE.8a | h | Oficial 1ª electricidad | 0.052 | 15.92 | 0.83 |
| PIEC.8d | m | Cable cobre hal 1x4 0.6/1 kV (material) | 3 | 0.51 | 1.53 |
| PIEC19cb | m | Tb flx db capa PVC 20mm 30%acc | 1.05 | 0.468 | 0.49 |
| % | % | Costes Directos Complementarios | 2 % | 3.53 | 0.07 |
|  |  | Total |  |  | 3.6 |

**pp7-EIEL.2baca** m Lin trif 4x4+TT tb flx PVC
50 m × 5.41 (5.57 con costes indirectos) = 278.50
Línea de cobre formada por cables unipolares, cero halógenos trifásica con aislamiento de tensión nominal 06/1 KV formada por 3 fases+neutro+tierra de 4mm2 de sección, colocada bajo tubo flexible corrugado doble capa de PVC de 25 mm de diámetro, según Reglamento Electrotécnico de Baja Tensión, incluso parte proporcional de pequeño material y piezas especiales, totalmente instalada, conectada y en correcto estado de funcionamiento.

| Código | Ud | Descripción | Rendimiento | Precio | Importe |
|---|---|---|---|---|---|
| MOOA.9a | h | Oficial 2ª construcción | 0.041 | 16.69 | 0.68 |
| MOOE.8a | h | Oficial 1ª electricidad | 0.089 | 15.92 | 1.42 |
| PIEC.8d | m | Cable cobre hal 1x4 0.6/1 kV | 5 | 0.51 | 2.55 |
| PIEC19db | m | Tb flx db capa PVC 25mm 30%acc (material) | 1.05 | 0.622 | 0.65 |
| % | % | Costes Directos Complementarios | 2 % | 5.30 | 0.11 |
|  |  | Total |  |  | 5.41 |

**pp9-EIEL.2aada** m Lin monof 2x6+TT
700 m × 5.33 (5.49 con costes indirectos) = 3843.00
Línea de cobre formada por cables unipolares, cero halógenos monofásica con aislamiento de tensión nominal 0.6/1 KV formada por fase+neutro+tierra de 6mm2 de sección, colocada bajo tubo flexible corrugado doble capa de PVC de 25mm de diámetro, según Reglamento Electrotécnico de Baja Tensión, incluso parte proporcional de pequeño material y piezas especiales, totalmente instalada, conectada y en correcto estado de funcionamiento.

| Código | Ud | Descripción | Rendimiento | Precio | Importe |
|---|---|---|---|---|---|
| MOOA.9a | h | Oficial 2ª construcción | 0.042 | 16.69 | 0.70 |
| MOOE.8a | h | Oficial 1ª electricidad | 0.052 | 15.92 | 0.83 |
| PIEC.8e1 | m | Cable cobre hal 1x6 mm² 0.6/1kV XZ1 (material) | 3 | 1.015 | 3.05 |
| PIEC19db | m | Tb flx db capa PVC 25mm 30%acc | 1.05 | 0.622 | 0.65 |
| % | % | Costes Directos Complementarios | 2 % | 5.23 | 0.10 |
|  |  | Total |  |  | 5.33 |

**pp10-EIEL.2bbda** m Lin trif 4x6+TT
1140 m × 9.27 (9.55 con costes indirectos) = 10887.00
Línea de cobre formada por cables unipolares, cero halógenos trifásica con aislamiento de tensión nominal 0.6/1 kV formada por 3 fases+neutro+tierra de 6mm2 de sección, colocada bajo tubo flexible corrugado doble capa de PVC de 25 mm de diámetro, según Reglamento Electrotécnico de Baja Tensión, incluso parte proporcional de zanja incluso excavación y relleno de la misma, pequeño material y piezas especiales, totalmente instalada, conectada y en correcto estado de funcionamiento.

| Código | Ud | Descripción | Rendimiento | Precio | Importe |
|---|---|---|---|---|---|
| MOOA.9a | h | Oficial 2ª construcción | 0.041 | 16.69 | 0.68 |
| MOOE.8a | h | Oficial 1ª electricidad | 0.089 | 15.92 | 1.42 |
| PIEC.8e | m | Cable cobre hal 1x6 0.6/1 KV (material) | 5 | 0.853 | 4.27 |
| PIEC19db | m | Tb flx db capa PVC 25mm 30%acc | 1.05 | 0.622 | 0.65 |
| % | % | Costes Directos Complementarios | 2 % | 7.02 | 0.14 |
| ECAE.7cc | m3 | Excv zanja medios retro | 0.24 | 8.79 | 2.11 |
|  |  | Total |  |  | 9.27 |

**pp13-EIEL.2bbea** m Lin trif 4x10+TT
300 m × 11.65 (12 con costes indirectos) = 3600.00
Línea de cobre formada por cables unipolares, cero halógenos trifásica con aislamiento de tensión nominal 0.6/1 kV formada por 3 fases+neutro+tierra de 10mm2 de sección, colocada bajo tubo flexible corrugado doble capa de PVC de 32mm de diámetro, según Reglamento Electrotécnico de Baja Tensión, incluso parte proporcional de pequeño material y piezas especiales, totalmente instalada, conectada y en correcto estado de funcionamiento.

| Código | Ud | Descripción | Rendimiento | Precio | Importe |
|---|---|---|---|---|---|
| MOOA.9a | h | Oficial 2ª construcción | 0.041 | 16.69 | 0.68 |
| MOOE.8a | h | Oficial 1ª electricidad | 0.088 | 15.92 | 1.40 |
| PIEC.9fe | m | Cable cobre hal 0.6/1kV 1x10mm² (material) | 5 | 1.664 | 8.32 |
| PIEC19eb | m | Tb flx db capa PVC 32mm 30%acc (material) | 1.05 | 0.967 | 1.02 |
| % | % | Costes Directos Complementarios | 2 % | 11.42 | 0.23 |
|  |  | Total |  |  | 11.65 |

**pp15-EIEL.2bbfa** m Lin trif 4x16+TT tb flx PVC
625 m × 22.93 (23.62 con costes indirectos) = 14762.50
Línea de cobre formada por cables unipolares, cero halógenos trifásica con aislamiento de tensión nominal 0.6/1 kV formada por 3 fases+neutro+tierra de 16mm2 de sección, colocada bajo tubo flexible corrugado doble capa de PVC de 40mm de diámetro, según Reglamento Electrotécnico de Baja Tensión, incluso parte proporcional de pequeño material y piezas especiales, totalmente instalada, conectada y en correcto estado de funcionamiento.

| Código | Ud | Descripción | Rendimiento | Precio | Importe |
|---|---|---|---|---|---|
| MOOA.9a | h | Oficial 2ª construcción | 0.089 | 16.69 | 1.49 |
| MOOE.8a | h | Oficial 1ª electricidad | 0.089 | 15.92 | 1.42 |
| PIEC.9af | m | Cable cobre hal 0.6/1kV 1x16 (material) | 5 | 3.672 | 18.36 |
| PIEC19fb | m | Tb flx db capa PVC 40mm 30%acc (material) | 1.05 | 1.156 | 1.21 |
| % | % | Costes Directos Complementarios | 2 % | 22.48 | 0.45 |
|  |  | Total |  |  | 22.93 |

**pp17-EIEL.2bbha** m Lin trif 4x25+16TT
150 m × 41.96 (43.22 con costes indirectos) = 6483.00
Línea de cobre formada por cables unipolares, cero halógenos trifásica con aislamiento de tensión nominal 0.6/1 kV formada por 3 fases de 35mm2 de sección y neutro+tierra 25 mm2 de sección, colocada bajo tubo flexible corrugado doble capa de PVC de 63 mm de diámetro, según Reglamento Electrotécnico de Baja Tensión, incluso parte proporcional de pequeño material y piezas especiales, totalmente instalada, conectada y en correcto estado de funcionamiento.

| Código | Ud | Descripción | Rendimiento | Precio | Importe |
|---|---|---|---|---|---|
| MOOA.9a | h | Oficial 2ª construcción | 0.088 | 16.69 | 1.47 |
| MOOE.8a | h | Oficial 1ª electricidad | 0.104 | 15.92 | 1.66 |
| PIEC.9ah | m | Cable cobre hal 0.6/1kV 1x25 (material) | 4 | 8.015 | 32.06 |
| PIEC.9af | m | Cable cobre hal 0.6/1kV 1x16 | 1.05 | 3.672 | 3.86 |
| PIEC19hb | m | Tb flx db capa PVC 63mm 30%acc (material) | 1.05 | 1.994 | 2.09 |
| % | % | Costes Directos Complementarios | 2 % | 41.14 | 0.82 |
|  |  | Total |  |  | 41.96 |

**pp19-EIEE.4jb** m Lin general de alimentacion Cu 3x240+1x150 Ø125 0-hal
50 m × 197.73 (203.66 con costes indirectos) = 10183.00
Línea general de alimentación formada por cables unipolares, instalada con cuatro conductores de cobre cero halógenos con aislamiento RZ1-K 0.6/1 kV; tres conductores de fase de 240mm2 de sección y un conductor neutro de 150mm2, protegida bajo tubo rígido de PVC de 125mm de diámetro y grado de protección mecánica 7, incluso parte proporcional de elementos de sujeción y piezas especiales, medida la longitud ejecutada desde la caja general de protección hasta la centralización de contadores, incluso parte proporcional de zanja incluso excavación y relleno de la misma, totalmente instalada, conectada y en correcto estado de funcionamiento, según NT-IEEV/89 y Reglamento Electrotécnico de Baja Tensión 2002.

| Código | Ud | Descripción | Rendimiento | Precio | Importe |
|---|---|---|---|---|---|
| MOOA.8a | h | Oficial 1ª construcción | 0.052 | 17.78 | 0.92 |
| MOOE11a | h | Especialista electricidad | 0.155 | 13.93 | 2.16 |
| PIEC.9ao | m | Cable cobre hal 0.6/1kV 1x240 (material) | 3.15 | 48.177 | 151.76 |
| PIEC.9am | m | Cable cobre hal 0.6/1kV 1x150 (material) | 1.05 | 29.923 | 31.42 |
| PIEC16kc | m | Tubo rigido PVC 125mm 40%acc (material) | 1.05 | 4.274 | 4.49 |
| % | % | Costes Directos Complementarios | 2 % | 190.75 | 3.82 |
| ECAE.7cc | m3 | Excv zanja medios retro | 0.36 | 8.79 | 3.16 |
|  |  | Total |  |  | 197.73 |

Claves: construccion, directo, complementario, moho, seccion, ejecucion, mecanico, especial, instalacion, diametro, tubo, pieza, caja, graduacion, proteccion, linea, cable, sujecion, pvc, aislamiento, correcto, cobre, electricidad, rigido, contador, reparto, conexion, conductor, tension, electrotecnico, centralizacion

**EIEL20h.** u CUADRO GENERAL DE DISTRIBUCION
1 u × 8429.73 (8682.62 con costes indirectos) = 8682.62
Cuadro eléctrico general de protección y distribución, formado por un armario metálico montaje modular sistema Merlin Gerin Prisma G o equivalente, con un módulo de dimensiones 1830x(600+300)mm, con puerta plena y cerradura de llave, acabado con pintura de epoxi, paneles, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| PIEA.6dcb | u | Armario 1830x(600+300)x200mm IP30 (material) | 1 | 727.366 | 727.37 |
| PIED.2ebab | u | Intr mgnt 400A 4 polos (material) | 1 | 1406.096 | 1406.10 |
| PIED.2eee | u | Inversor redes (material) | 1 | 402.307 | 402.31 |
| PIED.1ifbb | Ud | Intr mgnt 63A tetrap C60N (material) | 4 | 142.496 | 569.98 |
| PIED.1hfbb | Ud | Intr mgnt 50A tetrap C60N (material) | 2 | 134.319 | 268.64 |
| PIED.1cfbc | Ud | Intr mgnt 40A tetrap C60N (material) | 4 | 62.845 | 251.38 |
| PIED.1cfbd | u | Intr mgnt 32A tetrap C60N (material) | 2 | 52.957 | 105.91 |
| PIED.1cfbe | Ud | Intr mgnt 25A tretrap C60N (material) | 2 | 50.784 | 101.57 |
| PIED.1cfbb | Ud | Intr mgnt 16A tetrap C60N (material) | 4 | 47.622 | 190.49 |
| PIED.1cfbf | Ud | Intr mgnt 10A tetrap C60N (material) | 2 | 47.076 | 94.15 |
| PIED.3cbba | u | Int. diferen. 63A tetrap 30mA (material) | 7 | 262.037 | 1834.26 |
| PIED.3cbbb | u | Intr difl 40A tetrap 30mA (material) | 6 | 120.78 | 724.68 |
| PIED.3abba | Ud | Int. dif. IDD 4x25A/30mmA clase AC (material) | 5 | 116.176 | 580.88 |
| PIED.3aaba | u | Intr difl 25A tetrap 300mA (material) | 7 | 99.091 | 693.64 |
| MOOE.8a | h | Oficial 1ª electricidad | 7.801 | 15.92 | 124.19 |
| MOOE11a | h | Especialista electricidad | 7.8 | 13.93 | 108.65 |
| % | % | Costes Directos Complementarios | 3 % | 8184.20 | 245.53 |
|  |  | Total |  |  | 8429.73 |

**DBT0C02** Ud. Cuadro Secundario ACS-CALEFACCION
1 Ud. × 3146.26 (3240.65 con costes indirectos) = 3240.65
Cuadro eléctrico secundario de protección y distribución, formado por un armario metálico montaje modular sistema Merlin Gerin Prisma G o equivalente, con un módulo de dimensiones 1380x600x200mm, con puerta plena y cerradura de llave, acabado con pintura de epoxi, paneles, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT010003 | UD. | Cofret G, IP30 27 Mod. H=1380mm (material) | 1 | 199.843 | 199.84 |
| UBT0100B9 | UD. | Puerta plena G, IP30 27 mod. H=1380mm (material) | 1 | 111.783 | 111.78 |
| UBT01709 | Ud | Repartidor tetrapolar 100A Lexic (material) | 1 | 10.715 | 10.72 |
| UBT010006 | Ud. | Obturador multi9 L=1000mm, (material) | 1 | 3.282 | 3.28 |
| UBT010007 | Ud. | Colector tierra 41 conectores A=450 (material) | 1 | 18.394 | 18.39 |
| UBT010017 | Ud. | Tapa G/P plena Multi.9 3 móds. H=150mm (material) | 9 | 7.537 | 67.83 |
| UBT010008 | Ud. | Repartidor tetrapolar 125A LEXIC (material) | 1 | 19.223 | 19.22 |
| UBT00022 | Ud. | Int. automatico C60N "C" 4P 10A (material) | 14 | 47.075 | 659.05 |
| UBT002 | Ud. | Int. automatico C60N "C" 2P 10A (material) | 3 | 10.193 | 30.58 |
| UBT00541 | Ud. | int. dif. IDD 4x25A/300mA clase AC (material) | 13 | 99.086 | 1288.12 |
| UBT00531 | Ud. | int. dif. 2x25A/300mA clase AC (material) | 3 | 65.056 | 195.17 |
| UBT006001 | U | Contactor ICT 25A 4NA 230/400V ca (material) | 11 | 27.551 | 303.06 |
| UEB13012 | Pp | Pequeño material, cableado, pletinas, canales, etc. (material) | 10 | 2.341 | 23.41 |
| MOOE.8a | h | Oficial 1ª electricidad | 4.161 | 15.92 | 66.24 |
| MOOE11a | h | Especialista electricidad | 4.159 | 13.93 | 57.93 |
| % | % | Costes Directos Complementarios | 3 % | 3054.62 | 91.64 |
|  |  | Total |  |  | 3146.26 |

**DBT0C03** Ud. Cuadro Secundario AGUA POTABLE
1 Ud. × 898.85 (925.82 con costes indirectos) = 925.82
cuadro eléctrico secundario de protección y distribución AGUA POTABLE, formado por armario aislante sistema Merlin Gerin Pragma F o equivalente, con 3 filas, de dimensiones 600x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010004 | Ud | Cofret Met. Pragma24 Superficie 3 filas 72 modulos (material) | 1 | 100.001 | 100.00 |
| UTB0100P4 | Ud | Puerta Plena 3F P/Pragma24 (material) | 1 | 36.813 | 36.81 |
| UBT01709 | Ud | Repartidor tetrapolar 100A Lexic | 1 | 10.715 | 10.72 |
| UBT0101111 | Ud | Disyuntor magnetortermico 4-6, 3A (material) | 2 | 31.369 | 62.74 |
| PIED.1cfbb | Ud | Intr mgnt 16A tetrap C60N | 1 | 47.622 | 47.62 |
| UBT003 | Ud. | Int. magnet. IK60N "C" 2P 16A (material) | 4 | 10.356 | 41.42 |
| PIED.3abba | Ud | Int. dif. IDD 4x25A/30mmA clase AC | 4 | 116.176 | 464.70 |
| UBT006001 | U | Contactor ICT 25A 4NA 230/400V ca | 2 | 27.551 | 55.10 |
| UEB13012 | Pp | Pequeño material, cableado, pletinas, canales, etc. | 3 | 2.341 | 7.02 |
| MOOE11a | h | Especialista electricidad | 1.559 | 13.93 | 21.72 |
| MOOE.8a | h | Oficial 1ª electricidad | 1.559 | 15.92 | 24.82 |
| % | % | Costes Directos Complementarios | 3 % | 872.67 | 26.18 |
|  |  | Total |  |  | 898.85 |

**DBT0C04** Ud. Cuadro Secundario UTAS Comedor/Infantil
1 Ud. × 1355.66 (1396.33 con costes indirectos) = 1396.33
cuadro eléctrico secundario de protección y distribución, formado por armario aislante sistema Merlin Gerin Pragma F o equivalente, con 3 filas, de dimensiones 450x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT00112 | Ud | Cofret Pragma24 superf. 2F 48 módulos (material) | 1 | 87.576 | 87.58 |
| UBT01112 | Ud | Puerta plena 2F P/Pragma24 (material) | 1 | 29.386 | 29.39 |
| UBT01709 | Ud | Repartidor tetrapolar 100A Lexic | 1 | 10.715 | 10.72 |
| PIED.1hfbb | Ud | Intr mgnt 50A tetrap C60N | 2 | 134.319 | 268.64 |
| PIED.1dfbb | u | Intr mgnt 20A tetrap C60N (material) | 2 | 48.968 | 97.94 |
| PIED.1cfbb | Ud | Intr mgnt 16A tetrap C60N | 2 | 47.622 | 95.24 |
| UBT003 | Ud. | Int. magnet. IK60N "C" 2P 16A | 3 | 10.356 | 31.07 |
| PIED.3abba | Ud | Int. dif. IDD 4x25A/30mmA clase AC | 4 | 116.176 | 464.70 |
| UBT00531 | Ud. | int. dif. 2x25A/300mA clase AC | 3 | 65.056 | 195.17 |
| UEB13012 | Pp | Pequeño material, cableado, pletinas, canales, etc. | 2 | 2.341 | 4.68 |
| MOOE.8a | h | Oficial 1ª electricidad | 1.041 | 15.92 | 16.57 |
| MOOE11a | h | Especialista electricidad | 1.039 | 13.93 | 14.47 |
| % | % | Costes Directos Complementarios | 3 % | 1316.17 | 39.49 |
|  |  | Total |  |  | 1355.66 |

**DBT0C05** Ud Cuadro Secundario COCINA
1 Ud × 910.09 (937.39 con costes indirectos) = 937.39
cuadro eléctrico secundario de protección y distribución COCINA, formado por armario aislante sistema Merlin Gerin Pragma F o equivalente, con 3 filas, de dimensiones 600x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010004 | Ud | Cofret Met. Pragma24 Superficie 3 filas 72 modulos | 1 | 100.001 | 100.00 |
| UTB0100P4 | Ud | Puerta Plena 3F P/Pragma24 | 1 | 36.813 | 36.81 |
| UBT01709 | Ud | Repartidor tetrapolar 100A Lexic | 1 | 10.715 | 10.72 |
| PIED.1ifbb | Ud | Intr mgnt 63A tetrap C60N | 1 | 142.496 | 142.50 |
| PIED.1dbba | u | Intr mgnt 20A up+N C 6KA (material) | 1 | 15.848 | 15.85 |
| UBT003 | Ud. | Int. magnet. IK60N "C" 2P 16A | 9 | 10.356 | 93.20 |
| UTB004 | Ud | Int. magnet. IK60N "C" 2P 10A (material) | 5 | 10.193 | 50.97 |
| UBT0016 | Ud | Int. dif.IID 2x25A/30mA clase AC (material) | 15 | 25.331 | 379.97 |
| UEB13012 | Pp | Pequeño material, cableado, pletinas, canales, etc. | 3 | 2.341 | 7.02 |
| MOOE.8a | h | Oficial 1ª electricidad | 1.559 | 15.92 | 24.82 |
| MOOE11a | h | Especialista electricidad | 1.559 | 13.93 | 21.72 |
| % | % | Costes Directos Complementarios | 3 % | 883.58 | 26.51 |
|  |  | Total |  |  | 910.09 |

**DBT0C21** Ud Cuadro Secundario INFANTIL
1 Ud × 1568.47 (1615.52 con costes indirectos) = 1615.52
u

| Código | Ud | Descripción | Rendimiento | Precio | Importe |
|---|---|---|---|---|---|
| UTB010010 | Ud | Cofret Met. Pragma24 Superficie 4 filas 120 modulos (material) | 1 | 151.908 | 151.91 |
| UBT0100P10 | Ud | Puerta Plena 5F P/Pragma24 (material) | 1 | 44.054 | 44.05 |
| UBT010008 | Ud. | Repartidor tetrapolar 125A LEXIC | 1 | 19.223 | 19.22 |
| PIED.1ifbb | Ud | Intr mgnt 63A tetrap C60N | 1 | 142.496 | 142.50 |
| UBT003 | Ud. | Int. magnet. IK60N "C" 2P 16A | 13 | 10.356 | 134.63 |
| UTB004 | Ud | Int. magnet. IK60N "C" 2P 10A | 11 | 10.193 | 112.12 |
| UBT0016 | Ud | Int. dif.IID 2x25A/30mA clase AC | 21 | 25.331 | 531.95 |
| UBT0017 | Ud | Int. dif. 2x25A/30mA clase A SI (material) | 3 | 99.03 | 297.09 |
| UEB13012 | Pp | Pequeño material, cableado, pletinas, canales, etc. | 5 | 2.341 | 11.71 |
| MOOE.8a | h | Oficial 1ª electricidad | 2.6 | 15.92 | 41.39 |
| MOOE11a | h | Especialista electricidad | 2.6 | 13.93 | 36.22 |
| % | % | Costes Directos Complementarios | 3 % | 1522.79 | 45.68 |
|  |  | Total |  |  | 1568.47 |

**DBT0C06** Ud Cuadro Secundario ALDO EXTERIOR
1 Ud × 1259.78 (1297.57 con costes indirectos) = 1297.57
Cuadro eléctrico secundario de protección y distribución ALUMBRADO EXTERIOR, formado por armario aislante sistema Merlin Gerin Pragma F o equivalente, con 3 filas, de dimensiones 750x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010006 | Ud | Cofret Met. Pragma24 Superficie 4 filas 96 modulos (material) | 1 | 133.644 | 133.64 |
| UTB0100P6 | Ud | Puerta Plena 4F P/Pragma24 (material) | 1 | 42.451 | 42.45 |
| UBT01709 | Ud | Repartidor tetrapolar 100A Lexic | 1 | 10.715 | 10.72 |
| PIED.1cfbc | Ud | Intr mgnt 40A tetrap C60N | 1 | 62.845 | 62.85 |
| PIED.1cfbb | Ud | Intr mgnt 16A tetrap C60N | 1 | 47.622 | 47.62 |
| UBT003 | Ud. | Int. magnet. IK60N "C" 2P 16A | 4 | 10.356 | 41.42 |
| UTB004 | Ud | Int. magnet. IK60N "C" 2P 10A | 5 | 10.193 | 50.97 |
| UBT0016 | Ud | Int. dif.IID 2x25A/30mA clase AC | 9 | 25.331 | 227.98 |
| PIED.3aaba | u | Intr difl 25A tetrap 300mA | 1 | 99.091 | 99.09 |
| UBT006002 | Ud | Contactor ICT 25A 2NA 230/400V ca (material) | 5 | 21.534 | 107.67 |
| UBT006003 | Ud | Int.Digital IHP Sem. 6 años 1M 1Canal-16A (material) | 5 | 56.068 | 280.34 |
| UNT006004 | Ud | Conmutador ISSW CM 3 pos1 CTO.20A 250V (material) | 5 | 9.379 | 46.90 |
| UEB13012 | Pp | Pequeño material, cableado, pletinas, canales, etc. | 4 | 2.341 | 9.36 |
| MOOE.8a | h | Oficial 1ª electricidad | 2.08 | 15.92 | 33.11 |
| MOOE11a | h | Especialista electricidad | 2.08 | 13.93 | 28.97 |
| % | % | Costes Directos Complementarios | 3 % | 1223.09 | 36.69 |
|  |  | Total |  |  | 1259.78 |

**DBT0C07** Ud Cuadro Secundario ADMINISTRACION
1 Ud × 749.2 (771.68 con costes indirectos) = 771.68
Cuadro eléctrico secundario de protección y distribución ADMINISTRAION, formado por armario aislante sistema Merlin Gerin Pragma F o equivalente, con 3 filas, de dimensiones 600x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010004 | Ud | Cofret Met. Pragma24 Superficie 3 filas 72 modulos | 1 | 100.001 | 100.00 |
| UTB0100P4 | Ud | Puerta Plena 3F P/Pragma24 | 1 | 36.813 | 36.81 |
| UBT01709 | Ud | Repartidor tetrapolar 100A Lexic | 1 | 10.715 | 10.72 |
| PIED.1cfbc | Ud | Intr mgnt 40A tetrap C60N | 1 | 62.845 | 62.85 |
| UBT003 | Ud. | Int. magnet. IK60N "C" 2P 16A | 10 | 10.356 | 103.56 |
| UTB004 | Ud | Int. magnet. IK60N "C" 2P 10A | 3 | 10.193 | 30.58 |
| UBT0016 | Ud | Int. dif.IID 2x25A/30mA clase AC | 13 | 25.331 | 329.30 |
| UEB13012 | Pp | Pequeño material, cableado, pletinas, canales, etc. | 3 | 2.341 | 7.02 |
| MOOE.8a | h | Oficial 1ª electricidad | 1.559 | 15.92 | 24.82 |
| MOOE11a | h | Especialista electricidad | 1.559 | 13.93 | 21.72 |
| % | % | Costes Directos Complementarios | 3 % | 727.38 | 21.82 |
|  |  | Total |  |  | 749.2 |

**DBT0C08** Ud Cuadro Secundario COMEDOR
1 Ud × 682.91 (703.4 con costes indirectos) = 703.40
Cuadro eléctrico secundario de protección y distribución COMEDOR, formado por armario aislante sistema Merlin Gerin Pragma F o equivalente, con 3 filas, de dimensiones 450x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT00112 | Ud | Cofret Pragma24 superf. 2F 48 módulos | 1 | 87.576 | 87.58 |
| UBT01112 | Ud | Puerta plena 2F P/Pragma24 | 1 | 29.386 | 29.39 |
| UBT01709 | Ud | Repartidor tetrapolar 100A Lexic | 1 | 10.715 | 10.72 |
| PIED.1cfbb | Ud | Intr mgnt 16A tetrap C60N | 1 | 47.622 | 47.62 |
| UBT003 | Ud. | Int. magnet. IK60N "C" 2P 16A | 3 | 10.356 | 31.07 |
| UTB004 | Ud | Int. magnet. IK60N "C" 2P 10A | 3 | 10.193 | 30.58 |
| UBT00531 | Ud. | int. dif. 2x25A/300mA clase AC | 6 | 65.056 | 390.34 |
| UEB13012 | Pp | Pequeño material, cableado, pletinas, canales, etc. | 2 | 2.341 | 4.68 |
| MOOE.8a | h | Oficial 1ª electricidad | 1.041 | 15.92 | 16.57 |
| MOOE11a | h | Especialista electricidad | 1.039 | 13.93 | 14.47 |
| % | % | Costes Directos Complementarios | 3 % | 663.02 | 19.89 |
|  |  | Total |  |  | 682.91 |

**DBT0C09** Ud Cuadro Secundario SERVICIOS GENERALES
1 Ud × 448.25 (461.7 con costes indirectos) = 461.70
Cuadro eléctrico secundario de protección y distribución SERVICIOS GENERALES, formado por armario aislante sistema Merlin Gerin Pragma F o equivalente, con 3 filas, de dimensiones 450x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT00112 | Ud | Cofret Pragma24 superf. 2F 48 módulos | 1 | 87.576 | 87.58 |
| UBT01112 | Ud | Puerta plena 2F P/Pragma24 | 1 | 29.386 | 29.39 |
| UBT01709 | Ud | Repartidor tetrapolar 100A Lexic | 1 | 10.715 | 10.72 |
| PIED.1cfbf | Ud | Intr mgnt 10A tetrap C60N | 2 | 47.076 | 94.15 |
| UTB004 | Ud | Int. magnet. IK60N "C" 2P 10A | 5 | 10.193 | 50.97 |
| UBT0016 | Ud | Int. dif.IID 2x25A/30mA clase AC | 5 | 25.331 | 126.66 |
| UEB13012 | Pp | Pequeño material, cableado, pletinas, canales, etc. | 2 | 2.341 | 4.68 |
| MOOE.8a | h | Oficial 1ª electricidad | 1.041 | 15.92 | 16.57 |
| MOOE11a | h | Especialista electricidad | 1.039 | 13.93 | 14.47 |
| % | % | Costes Directos Complementarios | 3 % | 435.19 | 13.06 |
|  |  | Total |  |  | 448.25 |

**DBT0C12** Ud Cuadro Secundario P0.PRIMARIA
1 Ud × 946.57 (974.97 con costes indirectos) = 974.97
Cuadro eléctrico secundario de protección y distribución P0.PRIMARIA, formado por armario aislante sistema Merlin Gerin Pragma F o equivalente, con 3 filas, de dimensiones 900x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010010 | Ud | Cofret Met. Pragma24 Superficie 4 filas 120 modulos | 1 | 151.908 | 151.91 |
| UBT0100P10 | Ud | Puerta Plena 5F P/Pragma24 | 1 | 44.054 | 44.05 |
| UBT010008 | Ud. | Repartidor tetrapolar 125A LEXIC | 1 | 19.223 | 19.22 |
| PIED.1cfbc | Ud | Intr mgnt 40A tetrap C60N | 1 | 62.845 | 62.85 |
| UBT003 | Ud. | Int. magnet. IK60N "C" 2P 16A | 7 | 10.356 | 72.49 |
| UTB004 | Ud | Int. magnet. IK60N "C" 2P 10A | 9 | 10.193 | 91.74 |
| UBT0016 | Ud | Int. dif.IID 2x25A/30mA clase AC | 16 | 25.331 | 405.30 |
| UEB13012 | Pp | Pequeño material, cableado, pletinas, canales, etc. | 4 | 2.341 | 9.36 |
| MOOE.8a | h | Oficial 1ª electricidad | 2.08 | 15.92 | 33.11 |
| MOOE11a | h | Especialista electricidad | 2.08 | 13.93 | 28.97 |
| % | % | Costes Directos Complementarios | 3 % | 919.00 | 27.57 |
|  |  | Total |  |  | 946.57 |

**DBT0C11** Ud Cuadro Secundario INFORMATICA
1 Ud × 1285.86 (1324.44 con costes indirectos) = 1324.44
Cuadro eléctrico secundario de protección y distribución ADMINISTRAION, formado por armario aislante sistema Merlin Gerin Pragma F o equivalente, con 3 filas, de dimensiones 600x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010004 | Ud | Cofret Met. Pragma24 Superficie 3 filas 72 modulos | 1 | 100.001 | 100.00 |
| UBT01709 | Ud | Repartidor tetrapolar 100A Lexic | 1 | 10.715 | 10.72 |
| UTB0100P4 | Ud | Puerta Plena 3F P/Pragma24 | 1 | 36.813 | 36.81 |
| PIED.1cfbc | Ud | Intr mgnt 40A tetrap C60N | 1 | 62.845 | 62.85 |
| UBT003 | Ud. | Int. magnet. IK60N "C" 2P 16A | 9 | 10.356 | 93.20 |
| UBT0017 | Ud | Int. dif. 2x25A/30mA clase A SI | 9 | 99.03 | 891.27 |
| UEB13012 | Pp | Pequeño material, cableado, pletinas, canales, etc. | 3 | 2.341 | 7.02 |
| MOOE.8a | h | Oficial 1ª electricidad | 1.559 | 15.92 | 24.82 |
| MOOE11a | h | Especialista electricidad | 1.559 | 13.93 | 21.72 |
| % | % | Costes Directos Complementarios | 3 % | 1248.41 | 37.45 |
|  |  | Total |  |  | 1285.86 |

**DBT0C19** Ud Cuadro Secundario ENC. ALUMBRADO
1 Ud × 1598.89 (1646.86 con costes indirectos) = 1646.86
Cuadro eléctrico secundario de protección y distribución ENC. ALUMBRADO, formado por armario aislante sistema Merlin Gerin Pragma F o equivalente, con 3 filas, de dimensiones 900x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010010 | Ud | Cofret Met. Pragma24 Superficie 4 filas 120 modulos | 1 | 151.908 | 151.91 |
| UBT0100P10 | Ud | Puerta Plena 5F P/Pragma24 | 1 | 44.054 | 44.05 |
| UBT010008 | Ud. | Repartidor tetrapolar 125A LEXIC | 1 | 19.223 | 19.22 |
| PIED.1cfbb | Ud | Intr mgnt 16A tetrap C60N | 4 | 47.622 | 190.49 |
| UTB004 | Ud | Int. magnet. IK60N "C" 2P 10A | 15 | 10.193 | 152.90 |
| PIED.3abba | Ud | Int. dif. IDD 4x25A/30mmA clase AC | 3 | 116.176 | 348.53 |
| UBT0016 | Ud | Int. dif.IID 2x25A/30mA clase AC | 15 | 25.331 | 379.97 |
| UTB016 | Ud | Cont. ICT 25A 2NA 230V 50/60Hz (material) | 9 | 21.534 | 193.81 |
| UEB13012 | Pp | Pequeño material, cableado, pletinas, canales, etc. | 4 | 2.341 | 9.36 |
| MOOE.8a | h | Oficial 1ª electricidad | 2.08 | 15.92 | 33.11 |
| MOOE11a | h | Especialista electricidad | 2.08 | 13.93 | 28.97 |
| % | % | Costes Directos Complementarios | 3 % | 1552.32 | 46.57 |
|  |  | Total |  |  | 1598.89 |

**DBT0C16** Ud Cuadro Secundario ASCENSOR
1 Ud × 566.36 (583.35 con costes indirectos) = 583.35
Cuadro eléctrico secundario de protección y distribución ASCENSOR, formado por armario aislante sistema Merlin Gerin Pragma F o equivalente, con 3 filas, de dimensiones 450x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT00112 | Ud | Cofret Pragma24 superf. 2F 48 módulos | 1 | 87.576 | 87.58 |
| UBT01112 | Ud | Puerta plena 2F P/Pragma24 | 1 | 29.386 | 29.39 |
| UBT010008 | Ud. | Repartidor tetrapolar 125A LEXIC | 1 | 19.223 | 19.22 |
| PIED.1cfbe | Ud | Intr mgnt 25A tretrap C60N | 1 | 50.784 | 50.78 |
| PIED.1dfbb | u | Intr mgnt 20A tetrap C60N | 1 | 48.968 | 48.97 |
| UBT003 | Ud. | Int. magnet. IK60N "C" 2P 16A | 1 | 10.356 | 10.36 |
| UTB004 | Ud | Int. magnet. IK60N "C" 2P 10A | 1 | 10.193 | 10.19 |
| PIED.3abba | Ud | Int. dif. IDD 4x25A/30mmA clase AC | 2 | 116.176 | 232.35 |
| UBT0016 | Ud | Int. dif.IID 2x25A/30mA clase AC | 1 | 25.331 | 25.33 |
| UEB13012 | Pp | Pequeño material, cableado, pletinas, canales, etc. | 2 | 2.341 | 4.68 |
| MOOE.8a | h | Oficial 1ª electricidad | 1.039 | 15.92 | 16.54 |
| MOOE11a | h | Especialista electricidad | 1.039 | 13.93 | 14.47 |
| % | % | Costes Directos Complementarios | 3 % | 549.86 | 16.50 |
|  |  | Total |  |  | 566.36 |

**DBT0C13** Ud Cuadro Secundario PABELLON-GIMNASIO
1 Ud × 1004.02 (1034.14 con costes indirectos) = 1034.14
Cuadro eléctrico secundario de protección y distribución PAVELLON-GIMNASIO, formado por armario aislante sistema Merlin Gerin Pragma F o equivalente, con 3 filas, de dimensiones 600x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010004 | Ud | Cofret Met. Pragma24 Superficie 3 filas 72 modulos | 1 | 100.001 | 100.00 |
| UTB0100P4 | Ud | Puerta Plena 3F P/Pragma24 | 1 | 36.813 | 36.81 |
| UBT01709 | Ud | Repartidor tetrapolar 100A Lexic | 1 | 10.715 | 10.72 |
| PIED.1hfbb | Ud | Intr mgnt 50A tetrap C60N | 1 | 134.319 | 134.32 |
| UBT003 | Ud. | Int. magnet. IK60N "C" 2P 16A | 3 | 10.356 | 31.07 |
| UBT006002 | Ud | Contactor ICT 25A 2NA 230/400V ca | 3 | 21.534 | 64.60 |
| PIED.3abba | Ud | Int. dif. IDD 4x25A/30mmA clase AC | 3 | 116.176 | 348.53 |
| UBT00531 | Ud. | int. dif. 2x25A/300mA clase AC | 3 | 65.056 | 195.17 |
| UEB13012 | Pp | Pequeño material, cableado, pletinas, canales, etc. | 3 | 2.341 | 7.02 |
| MOOE.8a | h | Oficial 1ª electricidad | 1.559 | 15.92 | 24.82 |
| MOOE11a | h | Especialista electricidad | 1.559 | 13.93 | 21.72 |
| % | % | Costes Directos Complementarios | 3 % | 974.78 | 29.24 |
|  |  | Total |  |  | 1004.02 |

**DBT0C18** Ud Cuadro Secundario ACS-PABELLON
1 Ud × 2836.2 (2921.29 con costes indirectos) = 2921.29
Cuadro eléctrico secundario de protección y distribución, formado por un armario metálico montaje modular sistema Merlin Gerin Prisma G o equivalente, con un módulo de dimensiones 1380x600x200mm, con puerta plena y cerradura de llave, acabado con pintura de epoxi, paneles, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT010003 | UD. | Cofret G, IP30 27 Mod. H=1380mm | 1 | 199.843 | 199.84 |
| UBT0100B9 | UD. | Puerta plena G, IP30 27 mod. H=1380mm | 1 | 111.783 | 111.78 |
| UBT010006 | Ud. | Obturador multi9 L=1000mm, | 1 | 3.282 | 3.28 |
| UBT010007 | Ud. | Colector tierra 41 conectores A=450 | 1 | 18.394 | 18.39 |
| UBT010017 | Ud. | Tapa G/P plena Multi.9 3 móds. H=150mm | 9 | 7.537 | 67.83 |
| UBT010008 | Ud. | Repartidor tetrapolar 125A LEXIC | 1 | 19.223 | 19.22 |
| PIED.1cfbe | Ud | Intr mgnt 25A tretrap C60N | 1 | 50.784 | 50.78 |
| PIED.1cfbb | Ud | Intr mgnt 16A tetrap C60N | 6 | 47.622 | 285.73 |
| PIED.1cfbf | Ud | Intr mgnt 10A tetrap C60N | 6 | 47.076 | 282.46 |
| UBT003 | Ud. | Int. magnet. IK60N "C" 2P 16A | 5 | 10.356 | 51.78 |
| UTB004 | Ud | Int. magnet. IK60N "C" 2P 10A | 5 | 10.193 | 50.97 |
| UBT00541 | Ud. | int. dif. IDD 4x25A/300mA clase AC | 6 | 99.086 | 594.52 |
| UBT00531 | Ud. | int. dif. 2x25A/300mA clase AC | 10 | 65.056 | 650.56 |
| UTB016 | Ud | Cont. ICT 25A 2NA 230V 50/60Hz | 1 | 21.534 | 21.53 |
| UTB016a | Ud | Cont. ICT 25A 4NA 230/240V CA (material) | 7 | 27.552 | 192.86 |
| UBT0101111 | Ud | Disyuntor magnetortermico 4-6, 3A | 2 | 31.369 | 62.74 |
| UEB13012 | Pp | Pequeño material, cableado, pletinas, canales, etc. | 5 | 2.341 | 11.71 |
| MOOE.8a | h | Oficial 1ª electricidad | 2.6 | 15.92 | 41.39 |
| MOOE11a | h | Especialista electricidad | 2.6 | 13.93 | 36.22 |
| % | % | Costes Directos Complementarios | 3 % | 2753.59 | 82.61 |
|  |  | Total |  |  | 2836.2 |

**DBT0C10** Ud Cuadro Secundario P1.1 PRIMARIA
1 Ud × 1364.05 (1404.97 con costes indirectos) = 1404.97
Cuadro eléctrico secundario de protección y distribuciónP1.1 PRIMARIA, formado por armario aislante sistema Merlin Gerin Pragma F o equivalente, con 3 filas, de dimensiones 900x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010010 | Ud | Cofret Met. Pragma24 Superficie 4 filas 120 modulos | 1 | 151.908 | 151.91 |
| UBT0100P10 | Ud | Puerta Plena 5F P/Pragma24 | 1 | 44.054 | 44.05 |
| UBT010008 | Ud. | Repartidor tetrapolar 125A LEXIC | 1 | 19.223 | 19.22 |
| PIED.1ifbb | Ud | Intr mgnt 63A tetrap C60N | 1 | 142.496 | 142.50 |
| UBT003 | Ud. | Int. magnet. IK60N "C" 2P 16A | 11 | 10.356 | 113.92 |
| UTB004 | Ud | Int. magnet. IK60N "C" 2P 10A | 10 | 10.193 | 101.93 |
| UBT0016 | Ud | Int. dif.IID 2x25A/30mA clase AC | 19 | 25.331 | 481.29 |
| UBT0017 | Ud | Int. dif. 2x25A/30mA clase A SI | 2 | 99.03 | 198.06 |
| UEB13012 | Pp | Pequeño material, cableado, pletinas, canales, etc. | 4 | 2.341 | 9.36 |
| MOOE.8a | h | Oficial 1ª electricidad | 2.08 | 15.92 | 33.11 |
| MOOE11a | h | Especialista electricidad | 2.08 | 13.93 | 28.97 |
| % | % | Costes Directos Complementarios | 3 % | 1324.32 | 39.73 |
|  |  | Total |  |  | 1364.05 |

**DBT0C14** Ud Cuadro Secundario UTAS PRIMARIA-PB-P1
1 Ud × 859.42 (885.2 con costes indirectos) = 885.20
Cuadro eléctrico secundario de protección y distribución, formado por un armario metálico montaje modular sistema Merlin Gerin Prisma G o equivalente, con un módulo de dimensiones 630x600x200mm, con puerta plena y cerradura de llave, acabado con pintura de epoxi, paneles, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT010014 | Ud | Cofret G IP30 12 Mod H=630 mm (material) | 1 | 105.407 | 105.41 |
| UBT010B14 | Ud | Puerta plena G, IP30 27 mod. H=630 mm (material) | 1 | 48.942 | 48.94 |
| UBT010006 | Ud. | Obturador multi9 L=1000mm, | 1 | 3.282 | 3.28 |
| UBT010007 | Ud. | Colector tierra 41 conectores A=450 | 1 | 18.394 | 18.39 |
| UBT010017 | Ud. | Tapa G/P plena Multi.9 3 móds. H=150mm | 2 | 7.537 | 15.07 |
| UBT010018 | Ud | Tapa G/P Plena 1 modulo Alto=50mm (material) | 1 | 4.889 | 4.89 |
| UBT010020 | Ud | Tapa G NSX250 Horizontal. fijo Manet/Rotat (material) | 1 | 9.72 | 9.72 |
| UBT010021 | Ud | Placa SOP G NS-INS250 Horizon. Fijo Maneta (material) | 1 | 10.651 | 10.65 |
| PIED.1cfbc | Ud | Intr mgnt 40A tetrap C60N | 1 | 62.845 | 62.85 |
| PIED.1cfbd | u | Intr mgnt 32A tetrap C60N | 1 | 52.957 | 52.96 |
| PIED.1cfbb | Ud | Intr mgnt 16A tetrap C60N | 1 | 47.622 | 47.62 |
| PIED.1cfbf | Ud | Intr mgnt 10A tetrap C60N | 1 | 47.076 | 47.08 |
| UBT00542 | Ud. | int. dif. 4x40A/300mA clase AC (material) | 1 | 102.14 | 102.14 |
| UBT00541 | Ud. | int. dif. IDD 4x25A/300mA clase AC | 2 | 99.086 | 198.17 |
| UEB13012 | Pp | Pequeño material, cableado, pletinas, canales, etc. | 6 | 2.341 | 14.05 |
| MOOE.8a | h | Oficial 1ª electricidad | 3.121 | 15.92 | 49.69 |
| MOOE11a | h | Especialista electricidad | 3.121 | 13.93 | 43.48 |
| % | % | Costes Directos Complementarios | 3 % | 834.39 | 25.03 |
|  |  | Total |  |  | 859.42 |

**DBT0C20** Ud Cuadro Secundario P1.2 PRIMARIA
1 Ud × 1530.91 (1576.84 con costes indirectos) = 1576.84
Cuadro eléctrico secundario de protección y distribución ENC. ALUMBRADO, formado por armario aislante sistema Merlin Gerin Pragma F o equivalente, con 6 filas, de dimensiones 1050x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UTB010020 | Ud | Cofret Met. Pragma24 Superficie 6 filas 144 modulos (material) | 1 | 164.834 | 164.83 |
| UBT0100P20 | Ud | Puerta Plena 6F P/Pragma24 (material) | 1 | 47.965 | 47.97 |
| UBT010008 | Ud. | Repartidor tetrapolar 125A LEXIC | 1 | 19.223 | 19.22 |
| PIED.1ifbb | Ud | Intr mgnt 63A tetrap C60N | 1 | 142.496 | 142.50 |
| UBT003 | Ud. | Int. magnet. IK60N "C" 2P 16A | 12 | 10.356 | 124.27 |
| UTB004 | Ud | Int. magnet. IK60N "C" 2P 10A | 10 | 10.193 | 101.93 |
| UBT0016 | Ud | Int. dif.IID 2x25A/30mA clase AC | 19 | 25.331 | 481.29 |
| UBT0017 | Ud | Int. dif. 2x25A/30mA clase A SI | 3 | 99.03 | 297.09 |
| UEB13012 | Pp | Pequeño material, cableado, pletinas, canales, etc. | 6 | 2.341 | 14.05 |
| MOOE.8a | h | Oficial 1ª electricidad | 3.121 | 15.92 | 49.69 |
| MOOE11a | h | Especialista electricidad | 3.121 | 13.93 | 43.48 |
| % | % | Costes Directos Complementarios | 3 % | 1486.32 | 44.59 |
|  |  | Total |  |  | 1530.91 |

**DBT0C15** Ud Cuadro Secundario RIEGO y PLUVIALES
1 Ud × 364.35 (375.28 con costes indirectos) = 375.28
Cuadro eléctrico secundario de protección y distribución RIEGO y PLUBIALES, formado por armario aislante sistema Merlin Gerin Pragma F o equivalente, con 3 filas, de dimensiones 450x550x148mm, con puerta plena y cerradura de llave, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT00112 | Ud | Cofret Pragma24 superf. 2F 48 módulos | 1 | 87.576 | 87.58 |
| UBT01112 | Ud | Puerta plena 2F P/Pragma24 | 1 | 29.386 | 29.39 |
| UBT01709 | Ud | Repartidor tetrapolar 100A Lexic | 1 | 10.715 | 10.72 |
| PIED.1cfbb | Ud | Intr mgnt 16A tetrap C60N | 1 | 47.622 | 47.62 |
| UBT003 | Ud. | Int. magnet. IK60N "C" 2P 16A | 4 | 10.356 | 41.42 |
| UBT0016 | Ud | Int. dif.IID 2x25A/30mA clase AC | 4 | 25.331 | 101.32 |
| UEB13012 | Pp | Pequeño material, cableado, pletinas, canales, etc. | 2 | 2.341 | 4.68 |
| MOOE.8a | h | Oficial 1ª electricidad | 1.039 | 15.92 | 16.54 |
| MOOE11a | h | Especialista electricidad | 1.039 | 13.93 | 14.47 |
| % | % | Costes Directos Complementarios | 3 % | 353.74 | 10.61 |
|  |  | Total |  |  | 364.35 |

**DBT0C17** Ud Cuadro Secundario CPI
1 Ud × 832.03 (856.99 con costes indirectos) = 856.99
Cuadro eléctrico secundario de protección y distribución CPI, formado por un armario metálico montaje modular sistema Merlin Gerin Prisma G o equivalente, con un módulo de dimensiones 480x600x200mm, con puerta plena y cerradura de llave, acabado con pintura de epoxi, paneles, perfiles y soportes de dimensiones adecuadas para todos los elementos de mando y protección reflejados en el esquema unifilar y descomposición, cableados interiores con conductores libres de halógenos y no propagadores de incendios tipo Afumex, identificados mediante collarines, rótulos identificativos de circuitos, incluso espacio de reserva 20% para futuras ampliaciones, pequeño material, bornas, pletinas, accesorios, etc., todo ello instalado según Norma UNE-EN 60.439.1, verificaciones, homologaciones, certificados, ensayos, pruebas, etc., y funcionando.

| Código | Ud | Descripción | Rendimiento | Precio | Importe |
|---|---|---|---|---|---|
| UBT01017 | Ud | COFRET G IP30 9 Mod. H=480mm (material) | 1 | 92.372 | 92.37 |
| UBT010P17 | Ud | Puerta Plena G, IP30 9 MOD. H=480mm (material) | 1 | 42.893 | 42.89 |
| UBT010008 | Ud. | Repartidor tetrapolar 125A LEXIC | 1 | 19.223 | 19.22 |
| UBT010006 | Ud. | Obturador multi9 L=1000mm, | 1 | 3.282 | 3.28 |
| UBT010007 | Ud. | Colector tierra 41 conectores A=450 | 1 | 18.394 | 18.39 |
| UBT010017 | Ud. | Tapa G/P plena Multi.9 3 móds. H=150mm | 2 | 7.537 | 15.07 |
| UBT01019 | Ud | Tapa G/P Plena 3 módulos, Alto=150mm. (material) | 1 | 7.542 | 7.54 |
| PIED.1dfbb | u | Intr mgnt 20A tetrap C60N | 1 | 48.968 | 48.97 |
| UBT003 | Ud. | Int. magnet. IK60N "C" 2P 16A | 1 | 10.356 | 10.36 |
| UTB004 | Ud | Int. magnet. IK60N "C" 2P 10A | 1 | 10.193 | 10.19 |
| UBT011 | Ud | Disyunt. magnetoter. 6-10A TELE GVAN11 (material) | 1 | 36.106 | 36.11 |
| UBT012 | Ud | Cont Aux Lateral NA+NC (material) | 2 | 5.392 | 10.78 |
| UBT013 | Ud | Cont. 12A 1NA/1NC 230V 50/60Hz (material) | 2 | 18.984 | 37.97 |
| UBT014 | Ud | Cont. 9A 1NA/1NC 230V 50/60Hz (material) | 2 | 17.102 | 34.20 |
| UBT015 | Ud | Bloque cont. Temp. "T" 1-30S (material) | 1 | 38.119 | 38.12 |
| UBT0101111 | Ud | Disyuntor magnetortermico 4-6, 3A | 1 | 31.369 | 31.37 |
| UBT00531 | Ud. | int. dif. 2x25A/300mA clase AC | 1 | 65.056 | 65.06 |
| PIED.3abba | Ud | Int. dif. IDD 4x25A/30mmA clase AC | 2 | 116.176 | 232.35 |
| UEB13012 | Pp | Pequeño material, cableado, pletinas, canales, etc. | 3 | 2.341 | 7.02 |
| MOOE.8a | h | Oficial 1ª electricidad | 1.559 | 15.92 | 24.82 |
| MOOE11a | h | Especialista electricidad | 1.559 | 13.93 | 21.72 |
| % | % | Costes Directos Complementarios | 3 % | 807.80 | 24.23 |
|  |  | Total |  |  | 832.03 |

**EIEM11bbab** u Intr simple estn emp
6 u × 7.76 (7.99 con costes indirectos) = 47.94
Interruptor estanco empotrado de calidad media con mecanismo completo de 10A/250 V con tecla, incluso pequeño material y totalmente instalado, conectado y en correcto estado de funcionamiento.

| Código | Ud | Descripción | Rendimiento | Precio | Importe |
|---|---|---|---|---|---|
| MOOA.9a | h | Oficial 2ª construcción | 0.041 | 16.69 | 0.68 |
| MOOE.8a | h | Oficial 1ª electricidad | 0.088 | 15.92 | 1.40 |
| PIED17bbab | u | Intr estn emp cld media (material) | 1 | 5.529 | 5.53 |
| % | % | Costes Directos Complementarios | 2 % | 7.61 | 0.15 |
|  |  | Total |  |  | 7.76 |

Claves: construccion, directo, complementario, medio, moho, material, soporte, superficie, marco, instalacion, luz, simple, norma, empotrable, alto, estanco, mecanismo, calidad, correcto, electricidad, conexion, antivandalico, interruptor, visor

**EIEM17bbaa** u Toma corriente emp estn 10/16A
47 u × 8 (8.24 con costes indirectos) = 387.28
Toma de corriente doméstica estanca de calidad media para instalaciones empotradas, 2 polos+tierra lateral, con mecanismo completo de 10/16A, 230 V, obturador de protección y tapa, incluso marco, totalmente instalada, conectada y en correcto estado de funcionamiento, según el Reglamento Electrotécnico de Baja Tensión 2002.

| Código | Ud | Descripción | Rendimiento | Precio | Importe |
|---|---|---|---|---|---|
| MOOA.9a | h | Oficial 2ª construcción | 0.041 | 16.69 | 0.68 |
| MOOE.8a | h | Oficial 1ª electricidad | 0.089 | 15.92 | 1.42 |
| PIED23bbaa | u | Toma corriente emp estn 10/16A (material) | 1 | 5.737 | 5.74 |
| % | % | Costes Directos Complementarios | 2 % | 7.84 | 0.16 |
|  |  | Total |  |  | 8 |

Claves: construccion, directo, complementario, medio, moho, soporte, superficie, marco, instalacion, tierra, proteccion, clavija, norma, empotrable, tapa, alto, lateral, estanco, mecanismo, calidad, correcto, electricidad, toma, conexion, tension, antivandalico, electrotecnico, intensidad, polos, domestico

**EIEM11baab** u Interruptor simple normal empotrado
120 u × 5.29 (5.45 con costes indirectos) = 654.00
Interruptor empotrado de calidad media con mecanismo completo de 10A/250 V con tecla y con marco, incluso pequeño material y totalmente instalado, conectado y en correcto estado de funcionamiento.

| Código | Ud | Descripción | Rendimiento | Precio | Importe |
|---|---|---|---|---|---|
| MOOA.9a | h | Oficial 2ª construcción | 0.041 | 16.69 | 0.68 |
| MOOE.8a | h | Oficial 1ª electricidad | 0.089 | 15.92 | 1.42 |
| PIED17baab | u | Intr emp cld media (material) | 1 | 2.491 | 2.49 |
| PIED15baaa | u | Marco emp 1 elem cld media (material) | 1 | 0.603 | 0.60 |
| % | % | Costes Directos Complementarios | 2 % | 5.19 | 0.10 |
|  |  | Total |  |  | 5.29 |

Claves: construccion, directo, complementario, medio, moho, material, soporte, superficie, marco, instalacion, luz, simple, norma, empotrable, alto, estanco, mecanismo, calidad, correcto, electricidad, conexion, antivandalico, interruptor, visor

**EIEM13baab** u Interruptor conmutador empptrado
98 u × 5.64 (5.81 con costes indirectos) = 569.38
Interruptor conmutador empotrado de calidad media con mecanismo completo de 10A/250 V con tecla y con marco, incluso pequeño material, totalmente instalado, conectado y en correcto estado de funcionamiento.

| Código | Ud | Descripción | Rendimiento | Precio | Importe |
|---|---|---|---|---|---|
| MOOA.9a | h | Oficial 2ª construcción | 0.041 | 16.69 | 0.68 |
| MOOE.8a | h | Oficial 1ª electricidad | 0.089 | 15.92 | 1.42 |
| PIED19baab | u | Intr conm emp (material) | 1 | 2.829 | 2.83 |
| PIED15baaa | u | Marco emp 1 elem cld media | 1 | 0.603 | 0.60 |
| % | % | Costes Directos Complementarios | 2 % | 5.53 | 0.11 |
|  |  | Total |  |  | 5.64 |

Claves: construccion, directo, complementario, medio, moho, material, soporte, superficie, marco, instalacion, luz, norma, empotrable, alto, estanco, mecanismo, calidad, correcto, electricidad, conexion, antivandalico, conmutador, interruptor, visor

**EIEM17baaa** u Toma corriente emp nor 10/16A
274 u × 4.78 (4.92 con costes indirectos) = 1348.08
Toma de corriente doméstica de calidad media para instalaciones empotradas, 2 polos+tierra lateral, con mecanismo completo de 10/16A, 230 V, incluso marco, totalmente instalada, conectada y en correcto estado de funcionamiento, según el Reglamento Electrotécnico de Baja Tensión 2002.

| Código | Ud | Descripción | Rendimiento | Precio | Importe |
|---|---|---|---|---|---|
| MOOA.9a | h | Oficial 2ª construcción | 0.041 | 16.69 | 0.68 |
| MOOE.8a | h | Oficial 1ª electricidad | 0.089 | 15.92 | 1.42 |
| PIED23baaa | u | Toma corriente emp 10/16A calidad media (material) | 1 | 1.992 | 1.99 |
| PIED15baaa | u | Marco emp 1 elem cld media | 1 | 0.603 | 0.60 |
| % | % | Costes Directos Complementarios | 2 % | 4.69 | 0.09 |
|  |  | Total |  |  | 4.78 |

Claves: construccion, directo, complementario, medio, moho, soporte, superficie, marco, instalacion, tierra, proteccion, clavija, norma, empotrable, tapa, alto, lateral, estanco, mecanismo, calidad, correcto, electricidad, toma, conexion, tension, antivandalico, electrotecnico, intensidad, polos, domestico

| Medición | Uds. | Parcial |
|---|---|---|
|  | 269 | 269.000 |
| junto TV | 5 | 5.000 |
| Total |  | 274 |

**21.52** u
1 u × 1324.23 (1363.96 con costes indirectos) = 1363.96
Instalación y puesta en marcha de la instalación eléctrica en correcto estado de funcionamiento, según NT-IEEV/89 y el Reglamento Electrotécnico de Baja Tensión 2002 y ayudas de albañilería.

| Código | Ud | Descripción | Rendimiento | Precio | Importe |
|---|---|---|---|---|---|
| MOOE.8a | h | Oficial 1ª electricidad | 31.852 | 15.92 | 507.08 |
| MOOA11a | h | Peón especializado construcción | 47.788 | 15.78 | 754.09 |
| % | % | Costes Directos Complementarios | 5 % | 1261.17 | 63.06 |
|  |  | Total |  |  | 1324.23 |

**21.38** u
0 u × 10.85 (11.18 con costes indirectos) = 0.00
Piqueta de puesta de tierra formada por electrodo de acero recubierto de cobre de diámetro 14mm y longitud 2m, incluso hincado y conexiones, según el Reglamento Electrotécnico de Baja Tensión 2002.

| Código | Ud | Descripción | Rendimiento | Precio | Importe |
|---|---|---|---|---|---|
| MOOE.8a | h | Oficial 1ª electricidad | 0.089 | 15.92 | 1.42 |
| MOOE11a | h | Especialista electricidad | 0.089 | 13.93 | 1.24 |
| PIEP.1c | u | Electrodo pica a ø14mm lg2m (material) | 1 | 6.939 | 6.94 |
| PIEC11c | m | Cable cobre desnudo 1x35 (material) | 1.05 | 0.988 | 1.04 |
| % | % | Costes Directos Complementarios | 2 % | 10.64 | 0.21 |
|  |  | Total |  |  | 10.85 |

**21.39** m
0 m × 4.63 (4.77 con costes indirectos) = 0.00
Conducción de puesta a tierra enterrada a una profundidad mínima de 80cm, instalada con conductor de cobre desnudo recocido de 35mm2 de sección, incluso excavación y relleno, medida desde la arqueta de conexión hasta la última pica, según el Reglamento Electrotécnico de Baja Tensión 2002.

| Código | Ud | Descripción | Rendimiento | Precio | Importe |
|---|---|---|---|---|---|
| MOOA12a | h | Peón ordinario construcción | 0.065 | 15.55 | 1.01 |
| MOOE.8a | h | Oficial 1ª electricidad | 0.127 | 15.92 | 2.02 |
| PIEC11c | m | Cable cobre desnudo 1x35 | 1 | 0.988 | 0.99 |
| PIEP.2a | u | Taco y collarín para sujección | 0.5 | 1.041 | 0.52 |
| % | % | Costes Directos Complementarios | 2 % | 4.54 | 0.09 |
|  |  | Total |  |  | 4.63 |

**21.40** u
20 u × 42.77 (44.05 con costes indirectos) = 881.00
Arqueta de conexión de puesta a tierra de 38x50x25cm, formada por muro aparejado de ladrillo macizo de 12cm de espesor, con juntas de mortero M-5 de 1cm de espesor enfoscado interior con mortero de cemento M-15, solera de hormigón en masa HM 15/B/40/IIa y tapa de hormigón armado HA 25/B/20/IIa, con parrilla formada por redondos de diámetro 8mm cada 10cm y refuerzo perimetral formado por perfil de acero laminado L 60.6, soldado a la malla con cerco de perfil L 70.7 y patillas de anclaje en cada uno de sus ángulos, tubo de fibrocemento ligero de diámetro 60 mm y punto de puesta a tierra, incluso conexiones, sin incluir excavación, relleno y transporte de tierras sobrantes a vertedero, según el Reglamento Electrotécnico de Baja Tensión 2002.

| Código | Ud | Descripción | Rendimiento | Precio | Importe |
|---|---|---|---|---|---|
| MOOA.9a | h | Oficial 2ª construcción | 0.796 | 16.69 | 13.29 |
| MOOA12a | h | Peón ordinario construcción | 0.796 | 15.55 | 12.38 |
| MOOE.8a | h | Oficial 1ª electricidad | 0.159 | 15.92 | 2.53 |
| PFFC.2a | u | Ladrillo perf n/visto 24x11.5x5 (material) | 36 | 0.057 | 2.05 |
| PBPM.1aa | m3 | Mto cto M-15 man | 0.005 | 92.79 | 0.46 |
| PBPO.2bbac | m3 | H 15 blanda 40 CEM II/A-P 42.5 R IIa | 0.045 | 46.7 | 2.10 |
| PBPO.2dbbc | m3 | H 25 blanda 20 CEM II/A-P 42.5 R IIa | 0.032 | 69.33 | 2.22 |
| PEAA.1bb | kg | Acero ø8 AE-215-L en barra (material) | 3.5 | 0.55 | 1.93 |
| PEAP10a | kg | Perfil est S275JR valor medio (material) | 3.5 | 0.458 | 1.60 |
| PBPM.1da | m3 | Mto cto M-5 man | 0.001 | 79.14 | 0.08 |
| PIEP.2c | u | Punto puesta a tierra Cu/Cd (material) | 1 | 3.293 | 3.29 |
| % | % | Costes Directos Complementarios | 2 % | 41.93 | 0.84 |
|  |  | Total |  |  | 42.77 |

**21.41** m
100 m × 8.57 (8.83 con costes indirectos) = 883.00
Línea principal de puesta a tierra instalada con conductor de cobre RV 0.6/1 KV de 50mm2 de sección, empotrada y protegida con tubo corrugado simple de PVC de diámetro 63mm, incluso parte proporcional de pequeño material y piezas especiales, ayudas de albañilería y conexión al punto de puesta a tierra, medida desde la primera derivación hasta el punto de puesta a tierra, según el Reglamento Electrotécnico de Baja Tensión 2002.

| Código | Ud | Descripción | Rendimiento | Precio | Importe |
|---|---|---|---|---|---|
| MOOA.9a | h | Oficial 2ª construcción | 0.065 | 16.69 | 1.08 |
| MOOE.8a | h | Oficial 1ª electricidad | 0.032 | 15.92 | 0.51 |
| PIEC.4bai | m | Cable Cu flx RV 0.6/1kV 1x50 (material) | 1.05 | 5.612 | 5.89 |
| PIEC17hb | m | Tubo flexible PVC 63mm 30%acc (material) | 1.05 | 0.875 | 0.92 |
| % | % | Costes Directos Complementarios | 2 % | 8.40 | 0.17 |
|  |  | Total |  |  | 8.57 |

**21.42** m
40 m × 9.08 (9.35 con costes indirectos) = 374.00
Derivación de puesta a tierra instalada con conductor de cobre RV 0.6/1 KV de 50mm2 de sección, empotrada y protegida con tubo corrugado simple de PVC de diámetro 63mm, incluso parte proporcional de pequeño material y piezas especiales, ayudas de albañilería y conexión a la línea principal de puesta a tierra con los conductores de protección, según el Reglamento Electrotécnico de Baja Tensión 2002.

| Código | Ud | Descripción | Rendimiento | Precio | Importe |
|---|---|---|---|---|---|
| MOOA.9a | h | Oficial 2ª construcción | 0.08 | 16.69 | 1.34 |
| MOOE.8a | h | Oficial 1ª electricidad | 0.047 | 15.92 | 0.75 |
| PIEC.4bai | m | Cable Cu flx RV 0.6/1kV 1x50 | 1.05 | 5.612 | 5.89 |
| PIEC17hb | m | Tubo flexible PVC 63mm 30%acc | 1.05 | 0.875 | 0.92 |
| % | % | Costes Directos Complementarios | 2 % | 8.90 | 0.18 |
|  |  | Total |  |  | 9.08 |

**21.43** u Soldadura luminotérmica para puesta a tierra, incluye parte propocional de utilización de molde de carbón, manilla y cartucho de polvora, incluso encendido, pequeño material, mano de obra y un acabado total, según el Reglamento Electrotécnico de Baja Ten
40 u × 6.42 (6.61 con costes indirectos) = 264.40
Soldadura luminotérmica para puesta a tierra, incluye parte propocional de utilización de molde de carbón, manilla y cartucho de polvora, incluso encendido, pequeño material, mano de obra y un acabado total, según el Reglamento Electrotécnico de Baja Tensión 2002.

| Código | Ud | Descripción | Rendimiento | Precio | Importe |
|---|---|---|---|---|---|
| MOOE.8a | h | Oficial 1ª electricidad | 0.319 | 15.92 | 5.08 |
| PIEP.4a | u | Soldadura aluminotérmica entre cables de tierra o entre cables y electrodos, según el Reglamento Electrotécnico de Baja Tensión 2002. (material) | 1 | 1.207 | 1.21 |
| % | % | Costes Directos Complementarios | 2 % | 6.29 | 0.13 |
|  |  | Total |  |  | 6.42 |

**EILS.1bba** u Lum autn emer 70 lmn nor
174 u × 25.88 (26.66 con costes indirectos) = 4638.84
Luminaria autónoma para alumbrado de emergencia normal de calidad media, material de la envolvente autoextinguible, con dos leds de alta luminosidad para garantizar alumbrado de señalización permanente, con lámpara fluorescente de tubo lineal de 6 W, 70 lúmenes, superficie cubierta de 14m2 y 1 hora de autonomía, alimentación de 220 V y conexión para mando a distancia, totalmente instalada, comprobada y en correcto funcionamiento según DB SU-4 del CTE y el Reglamento Electrotécnico de Baja Tensión 2002.

| Código | Ud | Descripción | Rendimiento | Precio | Importe |
|---|---|---|---|---|---|
| MOOE.8a | h | Oficial 1ª electricidad | 0.26 | 15.92 | 4.14 |
| PILS.1bba | u | Lum autn emer 70 lmn nor (material) | 1 | 21.226 | 21.23 |
| % | % | Costes Directos Complementarios | 2 % | 25.37 | 0.51 |
|  |  | Total |  |  | 25.88 |

Claves: directo, complementario, medio, material, compacto, superficie, instalacion, tubo, cubierta, graduacion, proteccion, linea, luz, norma, alto, mando, emergencia, estanco, permanente, calidad, correcto, electricidad, alumbrado, conexion, autonomo, garantia, alimentar, hora, lampara, tension, envolvente, electrotecnico, incandescencia, fluorescencia, luminaria, señalizacion, deflagrante

**EILS.1bfa** u Lum autn emer 160 lmn nor
36 u × 36.28 (37.37 con costes indirectos) = 1345.32
Luminaria autónoma para alumbrado de emergencia normal de calidad media, material de la envolvente autoextinguible, con dos leds de alta luminosidad para garantizar alumbrado de señalización permanente, con lámpara fluorescente de tubo lineal de 6 W, 160 lúmenes, superficie cubierta de 32m2 y 1 hora de autonomía, alimentación de 220 V y conexión para mando a distancia, totalmente instalada, comprobada y en correcto funcionamiento según DB SU-4 del CTE y el Reglamento Electrotécnico de Baja Tensión 2002.

| Código | Ud | Descripción | Rendimiento | Precio | Importe |
|---|---|---|---|---|---|
| MOOE.8a | h | Oficial 1ª electricidad | 0.261 | 15.92 | 4.16 |
| PILS.1bfa | u | Lum autn emer 160 lmn nor (material) | 1 | 31.409 | 31.41 |
| % | % | Costes Directos Complementarios | 2 % | 35.57 | 0.71 |
|  |  | Total |  |  | 36.28 |

Claves: directo, complementario, medio, material, compacto, superficie, instalacion, tubo, cubierta, graduacion, proteccion, linea, luz, norma, alto, mando, emergencia, estanco, permanente, calidad, correcto, electricidad, alumbrado, conexion, autonomo, garantia, alimentar, hora, lampara, tension, envolvente, electrotecnico, incandescencia, fluorescencia, luminaria, señalizacion, deflagrante

**EILS.1bia** u Lum autn emer 315 lmn nor
13 u × 48.5 (49.96 con costes indirectos) = 649.48
Luminaria autónoma para alumbrado de emergencia normal de calidad media, material de la envolvente autoextinguible, con dos leds de alta luminosidad para garantizar alumbrado de señalización permanente, con lámpara fluorescente de tubo lineal de 6 W, 315 lúmenes, superficie cubierta de 62m2 y 1 hora de autonomía, alimentación de 220 V y conexión para mando a distancia, totalmente instalada, comprobada y en correcto funcionamiento según DB SU-4 del CTE y el Reglamento Electrotécnico de Baja Tensión 2002.

| Código | Ud | Descripción | Rendimiento | Precio | Importe |
|---|---|---|---|---|---|
| MOOE.8a | h | Oficial 1ª electricidad | 0.26 | 15.92 | 4.14 |
| PILS.1bia | u | Lum autn emer 315 lmn nor (material) | 1 | 43.408 | 43.41 |
| % | % | Costes Directos Complementarios | 2 % | 47.55 | 0.95 |
|  |  | Total |  |  | 48.5 |

Claves: directo, complementario, medio, material, compacto, superficie, instalacion, tubo, cubierta, graduacion, proteccion, linea, luz, norma, alto, mando, emergencia, estanco, permanente, calidad, correcto, electricidad, alumbrado, conexion, autonomo, garantia, alimentar, hora, lampara, tension, envolvente, electrotecnico, incandescencia, fluorescencia, luminaria, señalizacion, deflagrante

**pp-lum-1500-EILS.1bna** u
6 u × 71.6 (73.75 con costes indirectos) = 442.50
Luminaria autónoma para alumbrado de emergencia normal de calidad media, material de la envolvente autoextinguible, con dos leds de alta luminosidad para garantizar alumbrado de señalización permanente, con dos lámparas fluorescentes de tubo compacto de 11 W, 1500 lúmenes, 1 hora de autonomía, alimentación de 220 V y conexión para mando a distancia, totalmente instalada, comprobada y en correcto funcionamiento según DB SU-4 del CTE y el Reglamento Electrotécnico de Baja Tensión 2002.

| Código | Ud | Descripción | Rendimiento | Precio | Importe |
|---|---|---|---|---|---|
| MOOE.8a | h | Oficial 1ª electricidad | 0.26 | 15.92 | 4.14 |
| PILS.1bna | u | Lum autn emer 680 lmn nor (material) | 1 | 66.06 | 66.06 |
| % | % | Costes Directos Complementarios | 2 % | 70.20 | 1.40 |
|  |  | Total |  |  | 71.6 |

Claves: directo, complementario, medio, material, compacto, superficie, instalacion, tubo, cubierta, graduacion, proteccion, linea, luz, norma, alto, mando, emergencia, estanco, permanente, calidad, correcto, electricidad, alumbrado, conexion, autonomo, garantia, alimentar, hora, lampara, tension, envolvente, electrotecnico, incandescencia, fluorescencia, luminaria, señalizacion, deflagrante

**pp-gen-EIEU.1iba** u Generador inso 14kVA trif
1 u × 10152.19 (10456.76 con costes indirectos) = 10456.76
Generador de 16 kVA de potencia de emergencia y 14.5 kVA de potencia de servicio con motor diesel refrigerado por aire y con tensión de salida trifásica (400/230V) y una frecuencia de 50 Hz, incluso cuadro de control automático, interruptor general de 4x40 A, acometida eléctrica de 5x10mm2, un netro y herrajes o carcasa, totalmente instalado, conexionado y en correcto estado de funcionamiento.

| Código | Ud | Descripción | Rendimiento | Precio | Importe |
|---|---|---|---|---|---|
| MOOE.8a | h | Oficial 1ª electricidad | 4.682 | 15.92 | 74.54 |
| pp-PIEG.1iba | u | Generador 16 kVA (material) | 1 | 9093.952 | 9093.95 |
| PIEP.2c | u | Punto puesta a tierra Cu/Cd | 1 | 3.293 | 3.29 |
| PIEC.4baj | m | Cable Cu flx RV 0.6/1kV 1x70 (material) | 45 | 12.8 | 576.00 |
| PIEC.4bah | m | Cable Cu flx RV 0.6/1kV 1x35 (material) | 30 | 6.845 | 205.35 |
| % | % | Costes Directos Complementarios | 2 % | 9953.13 | 199.06 |
|  |  | Total |  |  | 10152.19 |

Claves: directo, complementario, soporte, instalacion, tierra, agua, herraje, aire, electrico, cuadro, emergencia, servicio, control, automatico, motor, flexible, correcto, cobre, salida, electricidad, monofasico, acometida, conexion, tension, generador, carcasa, climatizacion, interruptor, trifasico, gasolina, diesel, insonorizacion

**PC.19.2.53.Canalizacion-IEO010** m Canalización enterrada de tubo curvable, suministrado en rollo, de polietileno de doble pared (interior lisa y exterior corrugada), de color naranja, de 63 mm de diámetro nominal, resistencia a la compresión 450 N. (26/06/2017)
294 m × 31.04 (31.97 con costes indirectos) = 9399.18
Suministro e instalación de canalización enterrada de tubo curvable, suministrado en rollo, de polietileno de doble pared (interior lisa y exterior corrugada), de color naranja, de 63 mm de diámetro nominal, resistencia a la compresión 450 N, colocado sobre cama o lecho de arena de 5 cm de espesor, debidamente compactada y nivelada con pisón vibrante de guiado manual, relleno lateral compactando hasta los riñones y posterior relleno con la misma arena hasta 10 cm por encima de la generatriz superior de la tubería, sin incluir la excavación ni el posterior relleno principal de las zanjas. Totalmente montada.
Incluye: Replanteo. Ejecución del lecho de arena para asiento del tubo. Colocación del tubo. Ejecución del relleno envolvente de arena.
Criterio de medición de proyecto: Longitud medida según documentación gráfica de Proyecto.
Criterio de medición de obra: Se medirá la longitud realmente ejecutada según especificaciones de Proyecto.

| Código | Ud | Descripción | Rendimiento | Precio | Importe |
|---|---|---|---|---|---|
| mt35aia070ac | m | Tubo curvable, suministrado en rollo, de polietileno de doble pared (interior lisa y exterior corrugada), de color naranja, de 63 mm de diámetro nominal, para canalización enterrada, resistencia a la compresión 450 N, resistencia al impacto 20 julios, con grado de protección IP 549 según UNE 20324, con hilo guía incorporado. Según UNE-EN 61386-1, UNE-EN 61386-22 y UNE-EN 50086-2-4. (material; 26/06/2017) | 4 | 2.79 | 11.16 |
| PBPC.1dbbm | m3 | H 200 blanda tamaño máximo 20 | 0.15 | 50 | 7.50 |
| mq04dua020b | h | Dumper de descarga frontal de 2 t de carga útil. (maquinaria; 29/01/2015) | 0.006 | 2.326 | 0.01 |
| mq02rop020 | h | Pisón vibrante de guiado manual, de 80 kg, con placa de 30x30 cm, tipo rana. (maquinaria; 26/06/2017) | 0.047 | 3.5 | 0.16 |
| mq02cia020j | h | Camión cisterna de 8 m³ de capacidad. (maquinaria; 29/01/2015) | 0.001 | 10.168 | 0.01 |
| MMME.1baa | h | Retro de neum c/palafrtl 0,34m3 | 0.2 | 41.33 | 8.27 |
| MOOA.8a | h | Oficial 1ª construcción | 0.13 | 17.78 | 2.31 |
| MOOA12a | h | Peón ordinario construcción | 0.065 | 15.55 | 1.01 |
| % | % | Costes Directos Complementarios | 2 % | 30.43 | 0.61 |
|  |  | Total |  |  | 31.04 |

| Medición | Uds. | Largo | Parcial |
|---|---|---|---|
| Canalización para zona de pistas | 1 | 294.000 | 294.000 |
| Total |  |  | 294 |

**PC.19.2.54.Caja-GPM-IEC010** Ud Caja de medida con transformador de intensidad CMT-300E, de hasta 300 A de intensidad, para 1 contador trifásico, instalada en el interior de hornacina mural, en vivienda unifamiliar o local. (26/06/2017)
1 Ud × 1112.21 (1145.58 con costes indirectos) = 1145.58
Suministro e instalación en el interior de hornacina mural, en vivienda unifamiliar o local, de caja de medida con transformador de intensidad CMT-300E, de hasta 300 A de intensidad, para 1 contador trifásico, formada por una envolvente aislante, precintable, autoventilada y con mirilla de material transparente resistente a la acción de los rayos ultravioletas, para instalación empotrada. Incluso equipo completo de medida, bornes de conexión, bases cortacircuitos y fusibles para protección de la derivación individual. Normalizada por la empresa suministradora y preparada para acometida subterránea. Totalmente montada, conexionada y probada.
Incluye: Replanteo de la situación de los conductos y anclajes de la caja. Fijación. Colocación de tubos y piezas especiales. Conexionado.
Criterio de medición de proyecto: Número de unidades previstas, según documentación gráfica de Proyecto.
Criterio de medición de obra: Se medirá el número de unidades realmente ejecutadas según especificaciones de Proyecto.

| Código | Ud | Descripción | Rendimiento | Precio | Importe |
|---|---|---|---|---|---|
| mt35cgp010x | Ud | Caja de medida con transformador de intensidad CMT-300E, de hasta 300 A de intensidad, para 1 contador trifásico, formada por una envolvente aislante, precintable, autoventilada y con mirilla de material transparente resistente a la acción de los rayos ultravioletas, para instalación empotrada. Incluso equipo completo de medida, bornes de conexión, bases cortacircuitos y fusibles para protección de la derivación individual. Normalizada por la empresa suministradora. Según UNE-EN 60439-1, grado de inflamabilidad según se indica en UNE-EN 60439-3, con grados de protección IP 43 según UNE 20324 e IK 09 según UNE-EN 50102. (material; 26/06/2017) | 1 | 1044.43 | 1044.43 |
| mt35cgp040h | m | Tubo de PVC liso, serie B, de 160 mm de diámetro exterior y 3,2 mm de espesor, según UNE-EN 1329-1. (material; 26/06/2017) | 3 | 5.44 | 16.32 |
| mt35cgp040f | m | Tubo de PVC liso, serie B, de 110 mm de diámetro exterior y 3,2 mm de espesor, según UNE-EN 1329-1. (material; 26/06/2017) | 1 | 3.73 | 3.73 |
| mt35www010 | Ud | Material auxiliar para instalaciones eléctricas. (material; 26/06/2017) | 1 | 1.48 | 1.48 |
| MOOA.8a | h | Oficial 1ª construcción | 0.295 | 17.78 | 5.25 |
| MOOA12a | h | Peón ordinario construcción | 0.295 | 15.55 | 4.59 |
| MOOE.8a | h | Oficial 1ª electricidad | 0.492 | 15.92 | 7.83 |
| mo093 | h | Ayudante electricista. | 0.492 | 13.75 | 6.77 |
| % | % | Costes Directos Complementarios | 2 % | 1090.40 | 21.81 |
|  |  | Total |  |  | 1112.21 |

## CAP20 ILUMINACIÓN (07/07/2009)
Importe: 95453.63
INSTALACION DE PROTECCIÓN FRENTE A ROBOS

### CAP20.1 Iluminación interior (30/11/2014)
Importe: 80435.93

**pp1-EILI.8gc** u Dowlight tec BBG 390 4XLED (09/01/2015)
26 u × 41.11 (42.34 con costes indirectos) = 1100.84
Downlight técnico para empotrar en falsos techos de diámetro exterior 88 mm de aluminio con reflector aluminio, faceteado y cierre transparente, modelo BBG 390 4XLED-40/840 IP54 de Philips o similar, incluido equipo de encendido, cable, conector y accesorios para su anclaje, instalado, conectado y en correcto estado de funcionamiento, según el Reglamento Electrotécnico de Baja Tensión 2002.

| Código | Ud | Descripción | Rendimiento | Precio | Importe |
|---|---|---|---|---|---|
| MOOE.8a | h | Oficial 1ª electricidad | 0.341 | 15.92 | 5.43 |
| pp1-PILI.8gc | u | Dowlight BBG 390 (material; 09/01/2015) | 1 | 34.872 | 34.87 |
| % | % | Costes Directos Complementarios | 2 % | 40.30 | 0.81 |
|  |  | Total |  |  | 41.11 |

Claves: directo, complementario, compacto, transporte, metal, accesorio, instalacion, diametro, techo, falso, exterior, equipo, anclaje, cable, empotrable, cierre, transparente, policarbonato, magnetico, reflejo, correcto, electricidad, conexion, lampara, tension, electrotecnico, fluorescencia, encendido, difusor

| Medición | Uds. | Parcial |
|---|---|---|
| planta baja | 26 | 26.000 |
| planta 1 |  |  |
| Total |  | 26 |

**pp2-EILI.8hc** u Dowlight DN 460B 1XLED (09/01/2015)
156 u × 57.96 (59.7 con costes indirectos) = 9313.20
Downlight técnico para empotrar en falsos techos de diámetro exterior 198 mm de policarbonato con reflector metalizado, faceteado y cierre transparente, modelo DN 460B 1XLED 11S/840C de Philips o similar, incluido equipo de encendido, cable, conector y accesorios para su anclaje, instalado, conectado y en correcto estado de funcionamiento, según el Reglamento Electrotécnico de Baja Tensión 2002.

| Código | Ud | Descripción | Rendimiento | Precio | Importe |
|---|---|---|---|---|---|
| MOOE.8a | h | Oficial 1ª electricidad | 0.341 | 15.92 | 5.43 |
| pp2-PILI.8hc | u | Dowlight DN 460 1XLED (material; 09/01/2015) | 1 | 51.391 | 51.39 |
| % | % | Costes Directos Complementarios | 2 % | 56.82 | 1.14 |
|  |  | Total |  |  | 57.96 |

Claves: directo, complementario, compacto, transporte, metal, accesorio, instalacion, diametro, techo, falso, exterior, equipo, anclaje, cable, empotrable, cierre, transparente, policarbonato, magnetico, reflejo, correcto, electricidad, conexion, lampara, tension, electrotecnico, fluorescencia, encendido, difusor

| Medición | Uds. | Parcial |
|---|---|---|
| planta baja | 116 | 116.000 |
| planta 1 | 40 | 40.000 |
| Total |  | 156 |

**pp3-EILI.8ha** u Dowlight DB 470B 1XLED11S/840 C (09/01/2015)
126 u × 71.31 (73.45 con costes indirectos) = 9254.70
Downlight empotrado de alto rendimiento. Reflectores de aluminio de alto brillo modelo DN 470B 1XLED11S/840 C de Philips o similar, equipo encendido, cable, conector y accesorios para su anclaje, instalado, conectado y en correcto estado de funcionamiento, según el Reglamento Electrotécnico de Baja Tensión 2002.

| Código | Ud | Descripción | Rendimiento | Precio | Importe |
|---|---|---|---|---|---|
| MOOE.8a | h | Oficial 1ª electricidad | 0.34 | 15.92 | 5.41 |
| pp3-PILI.8ha | u | Dowlight dn 470B 1xLED (material; 09/01/2015) | 1 | 64.5 | 64.50 |
| % | % | Costes Directos Complementarios | 2 % | 69.91 | 1.40 |
|  |  | Total |  |  | 71.31 |

Claves: directo, complementario, compacto, transporte, metal, accesorio, instalacion, diametro, techo, falso, exterior, equipo, anclaje, cable, empotrable, cierre, transparente, policarbonato, magnetico, reflejo, correcto, electricidad, conexion, lampara, tension, electrotecnico, fluorescencia, encendido, difusor

| Medición | Uds. | Parcial |
|---|---|---|
| planta baja | 108 | 108.000 |
| planta 1 | 16 | 16.000 |
| planta 2 | 2 | 2.000 |
| Total |  | 126 |

**pp4-EILI.8gc** u Dowlight FBS 270 (09/01/2015)
8 u × 79.34 (81.72 con costes indirectos) = 653.76
Downlight empotrado de alto rendimiento. Reflectores de aluminio de alto brillo (C) para PL-C 2 x 18W/840, equipo electrónico (HF-P) con cierre de vidrio transparente para IP 44, modelo FBS 270 2xPL-C/4P 18W/840 HF-P C PI WH y vidrio transparente ZBS271 PG de Philips o similar, cable, conector y accesorios para su anclaje, instalado, conectado y en correcto estado de funcionamiento, según el Reglamento Electrotécnico de Baja Tensión 2002.

| Código | Ud | Descripción | Rendimiento | Precio | Importe |
|---|---|---|---|---|---|
| MOOE.8a | h | Oficial 1ª electricidad | 0.341 | 15.92 | 5.43 |
| pp4-PILI.8gc | u | Dowlight FBS 270 (material; 09/01/2015) | 1 | 72.354 | 72.35 |
| % | % | Costes Directos Complementarios | 2 % | 77.78 | 1.56 |
|  |  | Total |  |  | 79.34 |

Claves: directo, complementario, compacto, transporte, metal, accesorio, instalacion, diametro, techo, falso, exterior, equipo, anclaje, cable, empotrable, cierre, transparente, policarbonato, magnetico, reflejo, correcto, electricidad, conexion, lampara, tension, electrotecnico, fluorescencia, encendido, difusor

| Medición | Uds. | Parcial |
|---|---|---|
| planta baja | 8 | 8.000 |
| Total |  | 8 |

**pp5-EILI.8gc** u Dowlight FCS291 C (09/01/2015)
18 u × 83.09 (85.58 con costes indirectos) = 1540.44
Downlight de alto rendimiento adosado (h125mm). Reflectores y estructura de aluminio sin ningún tipo de elemento plástico. Carcasa de aluminio. Equipos incluidos electrónico(HF-P para lámparas PL-C 4P 2x18W), reflectores de aluminio alto brillo, modelo FCS291 2XPL-C/4P18W/840 HFP C PI WH de Philips o similar, incluido lámparas fluorescentes compactas de 2x18 W, equipo de encendido electromagnético, cable, conector y accesorios para su anclaje, instalado, conectado y en correcto estado de funcionamiento, según el Reglamento Electrotécnico de Baja Tensión 2002.

| Código | Ud | Descripción | Rendimiento | Precio | Importe |
|---|---|---|---|---|---|
| MOOE.8a | h | Oficial 1ª electricidad | 0.341 | 15.92 | 5.43 |
| pp5-PILI.8gc | u | Dowlight FCS291 C (material; 09/01/2015) | 1 | 76.029 | 76.03 |
| % | % | Costes Directos Complementarios | 2 % | 81.46 | 1.63 |
|  |  | Total |  |  | 83.09 |

Claves: directo, complementario, compacto, transporte, metal, accesorio, instalacion, diametro, techo, falso, exterior, equipo, anclaje, cable, empotrable, cierre, transparente, policarbonato, magnetico, reflejo, correcto, electricidad, conexion, lampara, tension, electrotecnico, fluorescencia, encendido, difusor

| Medición | Uds. | Parcial |
|---|---|---|
| planta baja | 18 | 18.000 |
| Total |  | 18 |

**pp6-EILI.8gc** u Dowlight FCS 291 PG (09/01/2015)
14 u × 93.79 (96.6 con costes indirectos) = 1352.40
Downlight de alto rendimiento adosado (h125mm). Reflectores y estructura de aluminio sin ningún tipo de elemento plástico. Carcasa de aluminio. Equipos incluidos electrónico(HF-P para lámparas PL-C 4P 2x18W). Reflectores de aluminio alto brillo ©. Cierre de vidrio transparente (PG), modelo FCS291 2XPL-C/4P18W/840 HFP C PI WH PG
y vidrio transparente modelo ZBS291 PG WH de Philips o similar, cable, conector y accesorios para su anclaje, instalado, conectado y en correcto estado de funcionamiento, según el Reglamento Electrotécnico de Baja Tensión 2002.

| Código | Ud | Descripción | Rendimiento | Precio | Importe |
|---|---|---|---|---|---|
| MOOE.8a | h | Oficial 1ª electricidad | 0.341 | 15.92 | 5.43 |
| pp6-PILI.8gc | u | Dowlight FCS 291 PG (material; 09/01/2015) | 1 | 86.516 | 86.52 |
| % | % | Costes Directos Complementarios | 2 % | 91.95 | 1.84 |
|  |  | Total |  |  | 93.79 |

Claves: directo, complementario, compacto, transporte, metal, accesorio, instalacion, diametro, techo, falso, exterior, equipo, anclaje, cable, empotrable, cierre, transparente, policarbonato, magnetico, reflejo, correcto, electricidad, conexion, lampara, tension, electrotecnico, fluorescencia, encendido, difusor

| Medición | Uds. | Parcial |
|---|---|---|
| planta baja | 14 | 14.000 |
| Total |  | 14 |

**pp7-EILI.8dc** u Dowlight BBS 490 (09/01/2015)
6 u × 116.21 (119.7 con costes indirectos) = 718.20
Downlight empotrado con tecnología LED. Disipador y reflector de aluminio. Fijación de acero y PC. Temperatura de color 4.000K. Consumo del sistema Compact: 35 W. Empotrable en falso techo (2-30 mm de grosor). Aro color blanco, modelo BBS 490 1xDLED-4000 PSU-E PI WH
de Philips o similar, cable, conector y accesorios para su anclaje, instalado, conectado y en correcto estado de funcionamiento, según el Reglamento Electrotécnico de Baja Tensión 2002.

| Código | Ud | Descripción | Rendimiento | Precio | Importe |
|---|---|---|---|---|---|
| MOOE.8a | h | Oficial 1ª electricidad | 0.339 | 15.92 | 5.40 |
| pp7-PILI.8dc | u | Dowlight BBS 490 (material; 09/01/2015) | 1 | 108.532 | 108.53 |
| % | % | Costes Directos Complementarios | 2 % | 113.93 | 2.28 |
|  |  | Total |  |  | 116.21 |

Claves: directo, complementario, compacto, transporte, metal, accesorio, instalacion, diametro, techo, falso, exterior, equipo, anclaje, cable, empotrable, cierre, transparente, policarbonato, magnetico, reflejo, correcto, electricidad, conexion, lampara, tension, electrotecnico, fluorescencia, encendido, difusor

| Medición | Uds. | Parcial |
|---|---|---|
| planta baja | 6 | 6.000 |
| Total |  | 6 |

**pp9-EILI.4bbd** u Pan flu TBS260 HFS (09/01/2015)
182 u × 52.61 (54.19 con costes indirectos) = 9862.58
Luminaria empotrable de fluorescencia lineal TL5 con placas intermedias lisas. Carcasa de chapa de acero prelacado en blanco. 4 lámparas 14/24W con equipo electrónico HF-P y óptica de aluminio D6, modelo TBS 260 4xTL5-14W/840 HFP D6 de Philips o similar, incluido accesorios para su anclaje, instalada, conectada y en correcto estado de funcionamiento, según el Reglamento Electrotécnico de Baja Tensión 2002.

| Código | Ud | Descripción | Rendimiento | Precio | Importe |
|---|---|---|---|---|---|
| MOOE.8a | h | Oficial 1ª electricidad | 0.21 | 15.92 | 3.34 |
| pp9-PILI.4bbd | u | TBS260 HFS (material; 09/01/2015) | 1 | 48.243 | 48.24 |
| % | % | Costes Directos Complementarios | 2 % | 51.58 | 1.03 |
|  |  | Total |  |  | 52.61 |

Claves: directo, complementario, accesorio, aluminio, instalacion, techo, falso, pantalla, acero, equipo, perfil, anclaje, plano, lama, chapa, blanco, par, empotrable, laca, lateral, electronico, magnetico, correcto, electricidad, conexion, lampara, tension, carcasa, electrotecnico, fluorescencia, encendido, estria, brillo, mate

| Medición | Uds. | Parcial |
|---|---|---|
| planta baja | 104 | 104.000 |
| planta 1 | 78 | 78.000 |
| Total |  | 182 |

**pp10-EILI.4aaa** u Pan flu emp TBS260 HF-R (09/01/2015)
169 u × 78.3 (80.65 con costes indirectos) = 13629.85
Luminaria empotrable de fluorescencia lineal TL5 con placas intermedias lisas. Carcasa de chapa de acero prelacado en blanco. 4 lámparas 14/24W con equipo electrónico HF-R (regulable) y óptica de aluminio D7, modelo TBS 260 4xTL5-14W/840 HF-R D6 de Philips o similar, incluido accesorios para su anclaje, instalada, conectada y en correcto estado de funcionamiento, según el Reglamento Electrotécnico de Baja Tensión 2002.

| Código | Ud | Descripción | Rendimiento | Precio | Importe |
|---|---|---|---|---|---|
| MOOE.8a | h | Oficial 1ª electricidad | 0.21 | 15.92 | 3.34 |
| pp10-PILI.4aaa | u | TBS260 HF-R (material; 09/01/2015) | 1 | 73.415 | 73.42 |
| % | % | Costes Directos Complementarios | 2 % | 76.76 | 1.54 |
|  |  | Total |  |  | 78.3 |

Claves: directo, complementario, accesorio, aluminio, instalacion, techo, falso, pantalla, acero, equipo, perfil, anclaje, plano, lama, chapa, blanco, par, empotrable, laca, lateral, electronico, magnetico, correcto, electricidad, conexion, lampara, tension, carcasa, electrotecnico, fluorescencia, encendido, estria, brillo, mate

| Medición | Uds. | Parcial |
|---|---|---|
| planta baja | 92 | 92.000 |
| planta 1 | 77 | 77.000 |
| Total |  | 169 |

**pp11-EILI.4aaa** u Pan flu TBS260 HF-R+Luxsense (09/01/2015)
100 u × 78.3 (80.65 con costes indirectos) = 8065.00
Luminaria empotrable de fluorescencia lineal TL5 con placas intermedias lisas. Carcasa de chapa de acero prelacado en blanco. 4 lámparas 14/24W con equipo electrónico HF-R (regulable) y óptica de aluminio D7, modelo TBS 260 4xTL5-14W/840 HFR+Luxsense D6 y de Philips o similar, incluido accesorios para su anclaje, instalada, conectada y en correcto estado de funcionamiento, según el Reglamento Electrotécnico de Baja Tensión 2002.

| Código | Ud | Descripción | Rendimiento | Precio | Importe |
|---|---|---|---|---|---|
| MOOE.8a | h | Oficial 1ª electricidad | 0.21 | 15.92 | 3.34 |
| pp11-PILI.4aaa | u | TBS260 HF-R + Luxsense (material; 09/01/2015) | 1 | 73.415 | 73.42 |
| % | % | Costes Directos Complementarios | 2 % | 76.76 | 1.54 |
|  |  | Total |  |  | 78.3 |

Claves: directo, complementario, accesorio, aluminio, instalacion, techo, falso, pantalla, acero, equipo, perfil, anclaje, plano, lama, chapa, blanco, par, empotrable, laca, lateral, electronico, magnetico, correcto, electricidad, conexion, lampara, tension, carcasa, electrotecnico, fluorescencia, encendido, estria, brillo, mate

| Medición | Uds. | Parcial |
|---|---|---|
| planta 0 | 58 | 58.000 |
| planta 1 | 42 | 42.000 |
| Total |  | 100 |

**pp12-EILI.4aaa** u Pan flu emp TBS260 HF-R EL3 (09/01/2015)
65 u × 105.57 (108.74 con costes indirectos) = 7068.10
Luminaria empotrable de fluorescencia lineal TL5 con placas intermedias lisas. Carcasa de chapa de acero prelacado en blanco. 4 lámparas 14/24W con equipo electrónico HF-R (regulable) y óptica de aluminio D7 con Kit de emergencia de 3 horas incorporado, modelo TBS 260 4xTL5-14W/840 HFR D6 + EL3 de Philips o similar,
incluido accesorios para su anclaje, instalada, conectada y en correcto estado de funcionamiento, según el Reglamento Electrotécnico de Baja Tensión 2002.

| Código | Ud | Descripción | Rendimiento | Precio | Importe |
|---|---|---|---|---|---|
| MOOE.8a | h | Oficial 1ª electricidad | 0.21 | 15.92 | 3.34 |
| pp12-PILI.4aaa | u | TBS260 HF-R EL3 (material; 09/01/2015) | 1 | 100.159 | 100.16 |
| % | % | Costes Directos Complementarios | 2 % | 103.50 | 2.07 |
|  |  | Total |  |  | 105.57 |

Claves: directo, complementario, accesorio, aluminio, instalacion, techo, falso, pantalla, acero, equipo, perfil, anclaje, plano, lama, chapa, blanco, par, empotrable, laca, lateral, electronico, magnetico, correcto, electricidad, conexion, lampara, tension, carcasa, electrotecnico, fluorescencia, encendido, estria, brillo, mate

| Medición | Uds. | Parcial |
|---|---|---|
| P0 | 28 | 28.000 |
| P1 | 37 | 37.000 |
| Total |  | 65 |

**pp13-EILI.4aaa** u Pantalla Led Coreline 30x120w (09/01/2015)
20 u × 79.36 (81.74 con costes indirectos) = 1634.80
Luminaria empotrable tecnologia LED modelo Coreline RC120B 1xLED26S/840 W30L12
0 de Philips o similar, incluido accesorios para su anclaje, instalada, conectada y en correcto estado de funcionamiento, según el Reglamento Electrotécnico de Baja Tensión 2002.

| Código | Ud | Descripción | Rendimiento | Precio | Importe |
|---|---|---|---|---|---|
| MOOE.8a | h | Oficial 1ª electricidad | 0.21 | 15.92 | 3.34 |
| pp13-PILI.4aaa | u | Pantalla Led Coreline 20x120 (material; 09/01/2015) | 1 | 74.463 | 74.46 |
| % | % | Costes Directos Complementarios | 2 % | 77.80 | 1.56 |
|  |  | Total |  |  | 79.36 |

Claves: directo, complementario, accesorio, aluminio, instalacion, techo, falso, pantalla, acero, equipo, perfil, anclaje, plano, lama, chapa, blanco, par, empotrable, laca, lateral, electronico, magnetico, correcto, electricidad, conexion, lampara, tension, carcasa, electrotecnico, fluorescencia, encendido, estria, brillo, mate

| Medición | Uds. | Parcial |
|---|---|---|
| P0 | 20 | 20.000 |
| Total |  | 20 |

**pp8-EILI.4bbd** u Pantalla Led Coreline 60x60 (09/01/2015)
40 u × 73.99 (76.21 con costes indirectos) = 3048.40
Luminaria empotrable tecnologia LED modelo Coreline RC120B 1xLED26S/840 W60L60 de Philips o similar, incluido accesorios para su anclaje, instalada, conectada y en correcto estado de funcionamiento, según el Reglamento Electrotécnico de Baja Tensión 2002.

| Código | Ud | Descripción | Rendimiento | Precio | Importe |
|---|---|---|---|---|---|
| MOOE.8a | h | Oficial 1ª electricidad | 0.209 | 15.92 | 3.33 |
| pp8-PILI.4bbd | u | Pantalla LED Coreline (material; 09/01/2015) | 1 | 69.213 | 69.21 |
| % | % | Costes Directos Complementarios | 2 % | 72.54 | 1.45 |
|  |  | Total |  |  | 73.99 |

Claves: directo, complementario, accesorio, aluminio, instalacion, techo, falso, pantalla, acero, equipo, perfil, anclaje, plano, lama, chapa, blanco, par, empotrable, laca, lateral, electronico, magnetico, correcto, electricidad, conexion, lampara, tension, carcasa, electrotecnico, fluorescencia, encendido, estria, brillo, mate

| Medición | Uds. | Parcial |
|---|---|---|
| planta baja | 40 | 40.000 |
| Total |  | 40 |

**PP14-EILI.4aaa** u Pan flu emp 1x49W encd electrn (09/01/2015)
66 u × 84.71 (87.25 con costes indirectos) = 5758.50
Luminaria empotrable de anchura reducida (modulación estandar en longitud) en versiones para fluorescencia lineal 1xTL5 49W/840. Para la formación de líneas continuas en techos de perfilería vista o de escayola (con anclajes ZBS460 SMB-PLC). La anchura del chasis es de 90mm. Optica asimétrica, modelo TBS 417 1x49W/840 HFP A PI de Philips o similar, incluido accesorios para su anclaje, instalada, conectada y en correcto estado de funcionamiento, según el Reglamento Electrotécnico de Baja Tensión 2002.

| Código | Ud | Descripción | Rendimiento | Precio | Importe |
|---|---|---|---|---|---|
| MOOE.8a | h | Oficial 1ª electricidad | 0.21 | 15.92 | 3.34 |
| PP14-PILI.4aaa | u | Pan flu emp 1x49W encd electrn (material; 09/01/2015) | 1 | 79.707 | 79.71 |
| % | % | Costes Directos Complementarios | 2 % | 83.05 | 1.66 |
|  |  | Total |  |  | 84.71 |

Claves: directo, complementario, accesorio, aluminio, instalacion, techo, falso, pantalla, acero, equipo, perfil, anclaje, plano, lama, chapa, blanco, par, empotrable, laca, lateral, electronico, magnetico, correcto, electricidad, conexion, lampara, tension, carcasa, electrotecnico, fluorescencia, encendido, estria, brillo, mate

| Medición | Uds. | Parcial |
|---|---|---|
| P0 | 30 | 30.000 |
| P1 | 36 | 36.000 |
| Total |  | 66 |

**pp15-EILI.4aaa** u Pan flu emp 2x49W encd electrn (09/01/2015)
25 u × 46.74 (48.14 con costes indirectos) = 1203.50
Luminaria estanca para fluorescencia lineal TL-5 (2x49W/840). Carcasa de poliéster reforzado con fibra de vidrio, difusor de policarbonato. Equipo electrónico (HFP).Fijación del difusor a la carcasa sin clips. 2 anclajes de acero inoxidable incluidos para la fijación al techo, modelo TCW 216 2xTL5-49W/840 HFP de Philips o similar, incluido accesorios para su anclaje, instalada, conectada y en correcto estado de funcionamiento, según el Reglamento Electrotécnico de Baja Tensión 2002.

| Código | Ud | Descripción | Rendimiento | Precio | Importe |
|---|---|---|---|---|---|
| MOOE.8a | h | Oficial 1ª electricidad | 0.21 | 15.92 | 3.34 |
| pp15-PILI.4aaa | u | Pan flu emp 3x18W encd electrn (material; 09/01/2015) | 1 | 42.475 | 42.48 |
| % | % | Costes Directos Complementarios | 2 % | 45.82 | 0.92 |
|  |  | Total |  |  | 46.74 |

Claves: directo, complementario, accesorio, aluminio, instalacion, techo, falso, pantalla, acero, equipo, perfil, anclaje, plano, lama, chapa, blanco, par, empotrable, laca, lateral, electronico, magnetico, correcto, electricidad, conexion, lampara, tension, carcasa, electrotecnico, fluorescencia, encendido, estria, brillo, mate

| Medición | Uds. | Parcial |
|---|---|---|
| P0 | 25 | 25.000 |
| Total |  | 25 |

**pp23-EILI.4aaa** u Detector (09/01/2015)
48 u × 39.82 (41.01 con costes indirectos) = 1968.48
Detector de movimiento autónomo que desconecta el alumbrado de una zona cuando queda desocupada por medio de un interruptor de hasta 6A compatible con cualquier tipo de lámpara o luminaria (recomendado equipos HFP). Dispone de un sensor de alta precisión con un área de detección de
movimiento cuadrada de 6 por 8 metros (montado a 2,7 m de altura) y
con una pantalla retráctil para impedir la detección en zonas adyacentes.
El tiempo de retardo de apagado es fácilmente seleccionable entre 1 y 30
minutos. También incorpora una fotocélula inhibidora que evita que la luces
se enciendan cuando hay suficiente aportación de luz solar, modelo detector OCCUSWITCH LRM 1070/00 de Philips o similar, incluido accesorios para su anclaje, instalado, conectado y en correcto estado de funcionamiento, según el Reglamento Electrotécnico de Baja Tensión 2002.

| Código | Ud | Descripción | Rendimiento | Precio | Importe |
|---|---|---|---|---|---|
| MOOE.8a | h | Oficial 1ª electricidad | 0.212 | 15.92 | 3.38 |
| pp22-PILI.4aaa | u | Detector movimiento 1 (material; 09/01/2015) | 1 | 35.658 | 35.66 |
| % | % | Costes Directos Complementarios | 2 % | 39.04 | 0.78 |
|  |  | Total |  |  | 39.82 |

Claves: directo, complementario, accesorio, aluminio, instalacion, techo, falso, pantalla, acero, equipo, perfil, anclaje, plano, lama, chapa, blanco, par, empotrable, laca, lateral, electronico, magnetico, correcto, electricidad, conexion, lampara, tension, carcasa, electrotecnico, fluorescencia, encendido, estria, brillo, mate

| Medición | Uds. | Parcial |
|---|---|---|
| P0 | 40 | 40.000 |
| P1 | 8 | 8.000 |
| Total |  | 48 |

**pp24-EILI.4aaa** u Detector (09/01/2015)
82 u × 50.48 (51.99 con costes indirectos) = 4263.18
Detector de movimiento autónomo que desconecta el alumbrado de una zona cuando queda desocupada por medio de un interruptor de hasta 6A compatible con cualquier tipo de lámpara o luminaria (recomendado equipos HFP). Dispone de un sensor de alta precisión con un área de detección de
movimiento cuadrada de 6 por 8 metros (montado a 2,7 m de altura) y
con una pantalla retráctil para impedir la detección en zonas adyacentes.
El tiempo de retardo de apagado es fácilmente seleccionable entre 1 y 30
minutos. También incorpora una fotocélula inhibidora que evita que la luces
se enciendan cuando hay suficiente aportación de luz solar. Ofrece además la posibilidad de conectar varias unidades entre sí (por medio de 2 hilos) para ofrecer un funcionamiento en paralelo, modelo detector OCCUSWITCH LRM 1080/00
de Philips o similar, incluido accesorios para su anclaje, instalado, conectado y en correcto estado de funcionamiento, según el Reglamento Electrotécnico de Baja Tensión 2002.

| Código | Ud | Descripción | Rendimiento | Precio | Importe |
|---|---|---|---|---|---|
| MOOE.8a | h | Oficial 1ª electricidad | 0.21 | 15.92 | 3.34 |
| pp23-PILI.4aaa | u | Detector movimiento 2 (material; 09/01/2015) | 1 | 46.147 | 46.15 |
| % | % | Costes Directos Complementarios | 2 % | 49.49 | 0.99 |
|  |  | Total |  |  | 50.48 |

Claves: directo, complementario, accesorio, aluminio, instalacion, techo, falso, pantalla, acero, equipo, perfil, anclaje, plano, lama, chapa, blanco, par, empotrable, laca, lateral, electronico, magnetico, correcto, electricidad, conexion, lampara, tension, carcasa, electrotecnico, fluorescencia, encendido, estria, brillo, mate

| Medición | Uds. | Parcial |
|---|---|---|
| P0 | 57 | 57.000 |
| P1 | 24 | 24.000 |
| P2 | 1 | 1.000 |
| Total |  | 82 |

### CAP20.2 Iluminación exterior (21/10/2014)
Importe: 15017.7
Alumbrado exterior

**pp19-EILI.4aaa** u Baliza LED BGC137
8 u × 85.3 (87.86 con costes indirectos) = 702.88
Luminaria BALIZA LED para alumbrado vial. Marco y carcasa de aluminio. Cierre de vidrio plano templado. Módulos LEDgine reemplazables. modelo BGC 137 LED RDML2000/830 de Philips o similar, incluido accesorios para su anclaje, instalada, conectada y en correcto estado de funcionamiento, según el Reglamento Electrotécnico de Baja Tensión 2002.

| Código | Ud | Descripción | Rendimiento | Precio | Importe |
|---|---|---|---|---|---|
| MOOE.8a | h | Oficial 1ª electricidad | 0.107 | 15.92 | 1.70 |
| pp19-PILI.4aaa | u | PBaliza LED (material) | 1 | 81.927 | 81.93 |
| % | % | Costes Directos Complementarios | 2 % | 83.63 | 1.67 |
|  |  | Total |  |  | 85.3 |

Claves: directo, complementario, accesorio, aluminio, instalacion, techo, falso, pantalla, acero, equipo, perfil, anclaje, plano, lama, chapa, blanco, par, empotrable, laca, lateral, electronico, magnetico, correcto, electricidad, conexion, lampara, tension, carcasa, electrotecnico, fluorescencia, encendido, estria, brillo, mate

| Medición | Uds. | Parcial |
|---|---|---|
| P0 | 8 | 8.000 |
| Total |  | 8 |

**pp20-EILI.4aaa** u Luminaria vial
5 u × 174 (179.22 con costes indirectos) = 896.10
Luminaria LED para alumbrado vial. Marco y carcasa de aluminio. Cierre de vidrio plano templado. Módulos LEDgine reemplazables. Temperatura de color 4000K. Flujo del sistema 3.500 lumenes. Equipo electrónico regulable y programable con diferentes sistemas de regulación (autónomos o comandados), modelo BGP 303 LED 35/740 PSR II DM 76 de Philips o similar, incluido accesorios para su anclaje, instalada, conectada y en correcto estado de funcionamiento, según el Reglamento Electrotécnico de Baja Tensión 2002.

| Código | Ud | Descripción | Rendimiento | Precio | Importe |
|---|---|---|---|---|---|
| MOOE.8a | h | Oficial 1ª electricidad | 0.104 | 15.92 | 1.66 |
| pp20-PILI.4aaa | u | Luminara vial (material) | 1 | 168.925 | 168.93 |
| % | % | Costes Directos Complementarios | 2 % | 170.59 | 3.41 |
|  |  | Total |  |  | 174 |

Claves: directo, complementario, accesorio, aluminio, instalacion, techo, falso, pantalla, acero, equipo, perfil, anclaje, plano, lama, chapa, blanco, par, empotrable, laca, lateral, electronico, magnetico, correcto, electricidad, conexion, lampara, tension, carcasa, electrotecnico, fluorescencia, encendido, estria, brillo, mate

| Medición | Uds. | Parcial |
|---|---|---|
| P0 | 5 | 5.000 |
| Total |  | 5 |

**pp21-EILI4** u Luminaria Vial
10 u × 163.08 (167.97 con costes indirectos) = 1679.70
Luminaria LED para alumbrado vial. Marco y carcasa de aluminio. Cierre de vidrio plano templado. Módulos LEDgine reemplazables. Temperatura de color 4000K. Flujo del sistema 3.500 lumenes. Equipo electrónico regulable y programable con diferentes sistemas de regulación (autónomos o comandados), modelo BGP 303 LED 23/740 PSR II DM 76 de Philips o similar, incluido accesorios para su anclaje, según el Reglamento Electrotécnico de Baja Tensión 2002.

| Código | Ud | Descripción | Rendimiento | Precio | Importe |
|---|---|---|---|---|---|
| MOOE.8a | h | Oficial 1ª electricidad | 0.108 | 15.92 | 1.72 |
| pp21-PILI.5 | u | Luminaria Vial Led (material) | 1 | 158.163 | 158.16 |
| % | % | Costes Directos Complementarios | 2 % | 159.88 | 3.20 |
|  |  | Total |  |  | 163.08 |

Claves: directo, complementario, accesorio, aluminio, instalacion, techo, falso, pantalla, acero, equipo, perfil, anclaje, plano, lama, chapa, blanco, par, empotrable, laca, lateral, electronico, magnetico, correcto, electricidad, conexion, lampara, tension, carcasa, electrotecnico, fluorescencia, encendido, estria, brillo, mate

**pp22-EILI.4aaa** u Proyector
16 u × 336.68 (346.78 con costes indirectos) = 5548.48
Proyector asimétrico para lámparas de descarga (1xHPI-T 400W). Carcasa: Inyección de aluminio a alta presión anti-corrosión Reflector: Aluminio metalizado al vacío. Cierre: Vidrio endurecido termicamente. Óptica asimétrica Imax 60/65º (A), modelo MVP 506 HPI-T 400W I K A de Philips o similar, incluido accesorios para su anclaje, instalada, conectada y en correcto estado de funcionamiento, según el Reglamento Electrotécnico de Baja Tensión 2002.

| Código | Ud | Descripción | Rendimiento | Precio | Importe |
|---|---|---|---|---|---|
| MOOE.8a | h | Oficial 1ª electricidad | 0.109 | 15.92 | 1.74 |
| pp21-PILI.4aaa | u | Proyector exterior (material) | 1 | 328.337 | 328.34 |
| % | % | Costes Directos Complementarios | 2 % | 330.08 | 6.60 |
|  |  | Total |  |  | 336.68 |

Claves: directo, complementario, accesorio, aluminio, instalacion, techo, falso, pantalla, acero, equipo, perfil, anclaje, plano, lama, chapa, blanco, par, empotrable, laca, lateral, electronico, magnetico, correcto, electricidad, conexion, lampara, tension, carcasa, electrotecnico, fluorescencia, encendido, estria, brillo, mate

| Medición | Uds. | Parcial |
|---|---|---|
| P0 | 16 | 16.000 |
| Total |  | 16 |

**pp-columna-4** u
5 u × 133.92 (137.94 con costes indirectos) = 689.70
Suministro y montaje de columna troncocónica de 4 m de altura, construida en chapa de acero galvanizado de 3 mm de espesor, provista de caja de conexión y protección, conductor interior para 0,6/1,0 kV, pica de tierra, arqueta de paso y derivación de 40x40x60 cm, provista de cerco y tapa de hierro fundido, anclaje mediante pernos a dado de cimentación realizado con hormigón en masa HM-20/P/20/I; accesorios, elementos de anclaje, equipo de encendido y conexionado. Totalmente instalada.
Incluye: Formación de cimentación de hormigón en masa. Preparación de la superficie de apoyo. Fijación de la columna. Colocación de accesorios. Conexionado. Limpieza del elemento.

| Código | Ud | Descripción | Rendimiento | Precio | Importe |
|---|---|---|---|---|---|
| MOOE.8a | h | Oficial 1ª electricidad | 0.826 | 15.92 | 13.15 |
| MOOA.8a | h | Oficial 1ª construcción | 0.825 | 17.78 | 14.67 |
| MMMT.1ab | h | Cmn grúa autcg 13000 T s/JIC (maquinaria) | 1 | 14.133 | 14.13 |
| pp-mt34www030a | Ud | Cimentación con hormigón HM-20/P/20/I para anclaje de columna de 4 a 10 m de altura, incluso placa y pernos de anclaje. (material) | 1 | 17.324 | 17.32 |
| mt34www020 | Ud | Arqueta de paso y derivación de 40x40x60 cm, provista de cerco y tapa de hierro fundido. (material) | 1 | 15.311 | 15.31 |
| mt34www040 | Ud | Caja de conexión y protección, con fusibles. (material) | 1 | 1.221 | 1.22 |
| PILE12aac | u | Colu ch a trcnc alt 4m ø76mm (material) | 1 | 36.434 | 36.43 |
| PIEC.4bbb | m | Cable Cu flx RV 0.6/1kV 2x2.5 (material) | 12 | 0.757 | 9.08 |
| PIEC.4baf | m | Cable Cu flx RV 0.6/1kV 1x16 (material) | 6 | 1.619 | 9.71 |
| PIED.5ab | u | Fusible cilíndrico 4A (material) | 2 | 0.137 | 0.27 |
| % | % | Costes Directos Complementarios | 2 % | 131.29 | 2.63 |
|  |  | Total |  |  | 133.92 |

**pp-columna-6** u
5 u × 212.59 (218.97 con costes indirectos) = 1094.85
Suministro y montaje de columna troncocónica de 6 m de altura, construida en chapa de acero galvanizado de 3 mm de espesor, provista de caja de conexión y protección, conductor interior para 0,6/1,0 kV, pica de tierra, arqueta de paso y derivación de 40x40x60 cm, provista de cerco y tapa de hierro fundido, anclaje mediante pernos a dado de cimentación realizado con hormigón en masa HM-20/P/20/I; accesorios, elementos de anclaje, equipo de encendido y conexionado. Totalmente instalada.
Incluye: Formación de cimentación de hormigón en masa. Preparación de la superficie de apoyo. Fijación de la columna. Colocación de accesorios. Conexionado. Limpieza del elemento.

| Código | Ud | Descripción | Rendimiento | Precio | Importe |
|---|---|---|---|---|---|
| MOOE.8a | h | Oficial 1ª electricidad | 0.825 | 15.92 | 13.13 |
| MOOA.8a | h | Oficial 1ª construcción | 0.825 | 17.78 | 14.67 |
| MMMT.1ab | h | Cmn grúa autcg 13000 T s/JIC | 1 | 14.133 | 14.13 |
| pp-mt34www030a | Ud | Cimentación con hormigón HM-20/P/20/I para anclaje de columna de 4 a 10 m de altura, incluso placa y pernos de anclaje. | 1 | 17.324 | 17.32 |
| mt34www020 | Ud | Arqueta de paso y derivación de 40x40x60 cm, provista de cerco y tapa de hierro fundido. | 1 | 15.311 | 15.31 |
| mt34www040 | Ud | Caja de conexión y protección, con fusibles. | 1 | 1.221 | 1.22 |
| PILE.1aaa | u | Proy Ø155 vial PAR38-120 (material) | 1 | 43.677 | 43.68 |
| PILE12adc | u | Colu ch a trcnc alt 6m ø76mm (material) | 1 | 60.488 | 60.49 |
| PIEC.4bbb | m | Cable Cu flx RV 0.6/1kV 2x2.5 | 18 | 0.757 | 13.63 |
| PIEC.4baf | m | Cable Cu flx RV 0.6/1kV 1x16 | 9 | 1.619 | 14.57 |
| PIED.5ab | u | Fusible cilíndrico 4A | 2 | 0.137 | 0.27 |
| % | % | Costes Directos Complementarios | 2 % | 208.42 | 4.17 |
|  |  | Total |  |  | 212.59 |

**pp-columna-10** u
5 u × 285.37 (293.93 con costes indirectos) = 1469.65
Suministro y montaje de columna troncocónica de 10 m de altura, construida en chapa de acero galvanizado de 3 mm de espesor, provista de caja de conexión y protección, conductor interior para 0,6/1,0 kV, pica de tierra, arqueta de paso y derivación de 40x40x60 cm, provista de cerco y tapa de hierro fundido, anclaje mediante pernos a dado de cimentación realizado con hormigón en masa HM-20/P/20/I; accesorios, elementos de anclaje, equipo de encendido y conexionado. Totalmente instalada.
Incluye: Formación de cimentación de hormigón en masa. Preparación de la superficie de apoyo. Fijación de la columna. Colocación de accesorios. Conexionado. Limpieza del elemento.

| Código | Ud | Descripción | Rendimiento | Precio | Importe |
|---|---|---|---|---|---|
| MOOE.8a | h | Oficial 1ª electricidad | 0.824 | 15.92 | 13.12 |
| MOOA.8a | h | Oficial 1ª construcción | 0.826 | 17.78 | 14.69 |
| MMMT.1ab | h | Cmn grúa autcg 13000 T s/JIC | 1 | 14.133 | 14.13 |
| pp-mt34www030a | Ud | Cimentación con hormigón HM-20/P/20/I para anclaje de columna de 4 a 10 m de altura, incluso placa y pernos de anclaje. | 1 | 17.324 | 17.32 |
| mt34www020 | Ud | Arqueta de paso y derivación de 40x40x60 cm, provista de cerco y tapa de hierro fundido. | 1 | 15.311 | 15.31 |
| mt34www040 | Ud | Caja de conexión y protección, con fusibles. | 1 | 1.221 | 1.22 |
| PILE.1aaa | u | Proy Ø155 vial PAR38-120 | 1 | 43.677 | 43.68 |
| PILE12ahc | u | Colu ch a trcnc alt 10m ø76mm (material) | 1 | 119.298 | 119.30 |
| PIEC.4bbb | m | Cable Cu flx RV 0.6/1kV 2x2.5 | 26 | 0.757 | 19.68 |
| PIEC.4baf | m | Cable Cu flx RV 0.6/1kV 1x16 | 13 | 1.619 | 21.05 |
| PIED.5ab | u | Fusible cilíndrico 4A | 2 | 0.137 | 0.27 |
| % | % | Costes Directos Complementarios | 2 % | 279.77 | 5.60 |
|  |  | Total |  |  | 285.37 |

**PC.20.2.8.Luminaria-ext-IIX005** Ud (26/06/2017)
18 Ud × 158.38 (163.13 con costes indirectos) = 2936.34
Suministro e instalación de luminaria de superficie tecnología LED modelo Coreline APLIQUE WL120V LED165/840 GR o equivalente, incluido accesorios para su anclaje, instalada, conectada y en correcto estado de funcionamiento, según el Reglamento Electrotécnico de Baja Tensión vigente.

| Código | Ud | Descripción | Rendimiento | Precio | Importe |
|---|---|---|---|---|---|
| aplique-ext | Ud | Luminaria de superficie tecnología LED modelo Coreline APLIQUE WL120V LED165/840 GR o equivalente, incluido accesorios para su anclaje. (material; 26/06/2017) | 1 | 152.18 | 152.18 |
| MOOE.8a | h | Oficial 1ª electricidad | 0.104 | 15.92 | 1.66 |
| mo093 | h | Ayudante electricista. | 0.104 | 13.75 | 1.43 |
| % | % | Costes Directos Complementarios | 2 % | 155.27 | 3.11 |
|  |  | Total |  |  | 158.38 |

| Medición | Uds. | Parcial |
|---|---|---|
| Aplique exterior porche | 18 | 18.000 |
| Total |  | 18 |

## CAP21 INSTALACIÓN DE GAS (24/02/2014)
Importe: 25598.99
gas

### CAP21.1 COLEGIO (21/11/2014)
Importe: 16548.89

**EIGC.1bka** m
18 m × 97.61 (100.54 con costes indirectos) = 1809.72
Canalización enterrada, para conduciones de gas, realizada con conducto de polietileno con marcado CE, de 90mm de diámetro, colocado sobre una capa de arena de rio, de 30cm de espesor, incluso tendido continuo por encima y por debajo de la conducción de ladrillo hueco sencillo, incluyendo la excavación de la zanja realizada con una anchura de 60cm y una profundidad mínima de 50cm, totalmente instalada, comprobada y en correcto funcionamiento según ITC-ICG 01 del Reglamento técnico de distribución y utilización de combustibles gaseosos (R.D. 919/2006).

| Código | Ud | Descripción | Rendimiento | Precio | Importe |
|---|---|---|---|---|---|
| MOOA.8a | h | Oficial 1ª construcción | 0.119 | 17.78 | 2.12 |
| MOOF.8a | h | Oficial 1ª fontanería | 0.239 | 15.92 | 3.80 |
| MOOF11a | h | Especialista fontanería | 0.239 | 13.93 | 3.33 |
| PIFC.7jbba | m | Tb PEX ø90mm sr 5 rll (material) | 1 | 22.904 | 22.90 |
| PBRA.1abb | t | Arena 0/3 triturada lvd 10km (material; 28/07/2009) | 0.29 | 9.51 | 2.76 |
| PFFC.1ac | u | Ladrillo hueco senc 24x11.5x4 (material) | 8 | 0.031 | 0.25 |
| PBPM.1da | m3 | Mto cto M-5 man | 0.001 | 79.14 | 0.08 |
| MMME.1cbc | h | Retro de neum s/palafrtl 0,8m3 | 0.75 | 29.866 | 22.40 |
| MMMT.5bbb | h | Cmn de transp 12T 10m3 3ejes | 1 | 38.061 | 38.06 |
| % | % | Costes Directos Complementarios | 2 % | 95.70 | 1.91 |
|  |  | Total |  |  | 97.61 |

Claves: colocacion, zanja, areno, excavacion, capa, hueco, ladrillo, especial, accesorio, instalacion, diametro, tubo, pieza, tender, union, canalizacion, incremento, polietileno, acero, continuo, negro, gas, conduccion, rio

**pp1-EIGC.2c** u Arqueta de acometida para instalaciones de gas, de dimensiones interiores de 60x60x60cm, realizada sobre solera de hormigón HM 10 de 10cm de espesor, dado realizado con el mismo hormigón de 200x200x100mm, con muro aparejado de ladrillo macizo de 12cm de e
1 u × 631.31 (650.25 con costes indirectos) = 650.25
Arqueta de acometida para instalaciones de gas, de dimensiones interiores de 60x60x60cm, realizada sobre solera de hormigón HM 10 de 10cm de espesor, dado realizado con el mismo hormigón de 200x200x100mm, con muro aparejado de ladrillo macizo de 12cm de espesor, con juntas de mortero de cemento M-5, de 1cm de espesor, enfoscado interiormente con mortero de cemento M-15, con acabado bruñido y ángulos redondeados, llave de cierre roscada a la conducción de 90mm de diámetro, manguito pasamuros con tubo de fibrocemento, hasta la entrada al edificio, con una holgura de 10mm, rellena con masilla plástica, manguito de drenaje de la arqueta colocado en la solera, de tubo de fibrocemento de 100mm de diámetro y 200mm de longitud, tapa y marco de 60x60cm, según NTE/IGC-9, totalmente instalada, comprobada y en correcto funcionamiento según ITC-ICG 01 del Reglamento técnico de distribución y utilización de combustibles gaseosos (R.D. 919/2006).

| Código | Ud | Descripción | Rendimiento | Precio | Importe |
|---|---|---|---|---|---|
| MOOA.8a | h | Oficial 1ª construcción | 6.146 | 17.78 | 109.28 |
| MOOA12a | h | Peón ordinario construcción | 6.146 | 15.55 | 95.57 |
| MOOF.8a | h | Oficial 1ª fontanería | 0.469 | 15.92 | 7.47 |
| PFFC.4ba | u | Ladrillo c macizo 24x11.5x5 maq | 156 | 0.38 | 59.28 |
| PIFC.1bka | m | Tb ng ø4´´ (material) | 0.9 | 36.134 | 32.52 |
| pp1-PIGT30hc | u | Válvula de cierre con marcado CE para instalaciones de gas, de 90mm de diámetro y 65-150 mbar de presión de disparo. (material) | 1 | 218.924 | 218.92 |
| PIFW.3fab | m | Tb fc ø125mm 2.5atm 30%acc (material) | 0.2 | 7.013 | 1.40 |
| PIFW.3eaa | m | Tb fc ø100mm 2.5atm (material) | 0.15 | 4.246 | 0.64 |
| PBPM.1da | m3 | Mto cto M-5 man | 0.209 | 79.14 | 16.54 |
| PBPM.1aa | m3 | Mto cto M-15 man | 0.002 | 92.79 | 0.19 |
| PBPO.2abbc | m3 | H 10 blanda 20 CEM II/A-P 42.5 R IIa | 0.06 | 49.79 | 2.99 |
| PUCA26a | u | Marco-tapa hierro angular 60x60 (material) | 1 | 60.189 | 60.19 |
| MMMH.5c | h | Vibrador gasolina aguja ø30-50mm | 0.2 | 3.29 | 0.66 |
| % | % | Costes Directos Complementarios | 2 % | 605.65 | 12.11 |
| EEEM.1a | m2 | Encf mad p/zap-encp 4 us | 0.45 | 30.11 | 13.55 |
|  |  | Total |  |  | 631.31 |

Claves: moho, colocacion, hormigon, plastico, ladrillo, macizo, solera, muro, marco, instalacion, diametro, tubo, llave, fibrocemento, rosca, interior, cemento, enfoscado, mortero, junta, relleno, drenaje, piso, arqueta, dimension, valoracion, vivienda, aparejo, presion, gas, tapa, cierre, regulacion, entrada, masilla, conduccion, acometida, manguito, angulo, pasamuro, bruñido

**EIGC13acc** u Cont memb gas G16 rosca 2´´
1 u × 474.28 (488.51 con costes indirectos) = 488.51
Instalación de contador de gas de membrana con marcado CE, tipo G16 y caudal máximo 25 m3/h totalmente instalado, comprobado y en correcto funcionamiento según ITC-ICG 06 y ITC-ICG 08 del Reglamento técnico de distribución y utilización de combustibles gaseosos (R.D. 919/2006).

| Código | Ud | Descripción | Rendimiento | Precio | Importe |
|---|---|---|---|---|---|
| MOOF.8a | h | Oficial 1ª fontanería | 0.335 | 15.92 | 5.33 |
| PIGT.3acc | u | Cont memb gas G16 rosca 2´´ (material) | 1 | 419.978 | 419.98 |
| PIGT.2d | u | Valv p/contador ø 2´´ (material) | 1 | 37.047 | 37.05 |
| PIGT.4c | u | Acc p/ins cont G16 (material) | 1 | 2.62 | 2.62 |
| % | % | Costes Directos Complementarios | 2 % | 464.98 | 9.30 |
|  |  | Total |  |  | 474.28 |

**EIGC13aef** u Cont memb gas G40 rosca 65 mm
1 u × 1383.52 (1425.03 con costes indirectos) = 1425.03
Instalación de contador de gas de membrana con marcado CE, tipo G40 y caudal máximo 65 m3/h totalmente instalado, comprobada y en correcto funcionamiento según ITC-ICG 06 y ITC-ICG 08 del Reglamento técnico de distribución y utilización de combustibles gaseosos (R.D. 919/2006).

| Código | Ud | Descripción | Rendimiento | Precio | Importe |
|---|---|---|---|---|---|
| MOOF.8a | h | Oficial 1ª fontanería | 1.343 | 15.92 | 21.38 |
| MOOA.8a | h | Oficial 1ª construcción | 0.671 | 17.78 | 11.93 |
| PIGT.3aef | u | Cont memb gas G40 rosca 65mm (material) | 1 | 1259.841 | 1259.84 |
| PIGT.2e | u | Valv p/contador ø 2 ½´´ (material) | 1 | 60.491 | 60.49 |
| PIGT.4e | u | Acc p/ins cont G40 (material) | 1 | 2.754 | 2.75 |
| % | % | Costes Directos Complementarios | 2 % | 1356.39 | 27.13 |
|  |  | Total |  |  | 1383.52 |

**EIGC18E006** u Filtro GN Ø3" GFK40 R10
1 u × 106.64 (109.84 con costes indirectos) = 109.84
Filtro para gas natural, para presiones de entrada hasta 1 bar, Ø3", modelo GFK40 R10 de la marca KRONSCHROEDER o equivalente, conexiones roscadas. Totalmente instalado y verificado.

| Código | Ud | Descripción | Rendimiento | Precio | Importe |
|---|---|---|---|---|---|
| PIGT36E006 | u | Filtro GN Ø3" GFK40 R10 (material) | 1 | 94.548 | 94.55 |
| MOOF.8a | h | Oficial 1ª fontanería | 0.335 | 15.92 | 5.33 |
| MOOF11a | h | Especialista fontanería | 0.335 | 13.93 | 4.67 |
| %0200 | % | Medios auxiliares | 2 % | 104.55 | 2.09 |
|  |  | Total |  |  | 106.64 |

**EIGC18E004** u Filtro GN Ø2" GFK40 R10
1 u × 79.55 (81.94 con costes indirectos) = 81.94
Filtro para gas natural, para presiones de entrada hasta 1 bar, Ø2", modelo GFK40 R10 de la marca KRONSCHROEDER o equivalente, conexiones roscadas. Totalmente instalado y verificado.

| Código | Ud | Descripción | Rendimiento | Precio | Importe |
|---|---|---|---|---|---|
| PIGT36E004 | u | Filtro GN Ø2" GFK40 R10 (material) | 1 | 67.988 | 67.99 |
| MOOF.8a | h | Oficial 1ª fontanería | 0.335 | 15.92 | 5.33 |
| MOOF11a | h | Especialista fontanería | 0.335 | 13.93 | 4.67 |
| %0200 | % | Medios auxiliares | 2 % | 77.99 | 1.56 |
|  |  | Total |  |  | 79.55 |

**EIGC18E003** u Filtro GN Ø1 1/2" GFK40 R10
2 u × 58.91 (60.68 con costes indirectos) = 121.36
Filtro para gas natural, para presiones de entrada hasta 1 bar, Ø1 1/2", modelo GFK40 R10 de la marca KRONSCHROEDER o equivalente, conexiones roscadas. Totalmente instalado y verificado.

| Código | Ud | Descripción | Rendimiento | Precio | Importe |
|---|---|---|---|---|---|
| PIGT36E003 | u | Filtro GN Ø1 1/2" GFK40 R10 (material) | 1 | 47.748 | 47.75 |
| MOOF.8a | h | Oficial 1ª fontanería | 0.335 | 15.92 | 5.33 |
| MOOF11a | h | Especialista fontanería | 0.335 | 13.93 | 4.67 |
| %0200 | % | Medios auxiliares | 2 % | 57.75 | 1.16 |
|  |  | Total |  |  | 58.91 |

**EIGC18E001** u Filtro GN Ø1" GFK25 R10
1 u × 39.43 (40.61 con costes indirectos) = 40.61
Filtro para gas natural, para presiones de entrada hasta 1 bar, Ø1", modelo GFK25 R10 de la marca KRONSCHROEDER o equivalente, conexiones roscadas. Totalmente instalado y verificado.

| Código | Ud | Descripción | Rendimiento | Precio | Importe |
|---|---|---|---|---|---|
| PIGT36E001 | u | Filtro GN Ø1" GFK25 R10 (material) | 1 | 28.664 | 28.66 |
| MOOF.8a | h | Oficial 1ª fontanería | 0.335 | 15.92 | 5.33 |
| MOOF11a | h | Especialista fontanería | 0.335 | 13.93 | 4.67 |
| %0200 | % | Medios auxiliares | 2 % | 38.66 | 0.77 |
|  |  | Total |  |  | 39.43 |

**EIGC11c** u Armr reg p/ins gas 25 m3/h
1 u × 307.58 (316.81 con costes indirectos) = 316.81
Armario de regulación con marcado CE para instalaciones de gas de 25 m3/h de caudal, fabricado en poliéster, sin contador y compuesto por conexiones de entrada y salida, regulador de presión, filtro y manguitos pasatubos de entrada y salida, totalmente instalada, comprobada y en correcto funcionamiento según ITC-ICG 08 del Reglamento técnico de distribución y utilización de combustibles gaseosos (R.D. 919/2006).

| Código | Ud | Descripción | Rendimiento | Precio | Importe |
|---|---|---|---|---|---|
| MOOA.8a | h | Oficial 1ª construcción | 1.343 | 17.78 | 23.88 |
| PIGT.5c | u | Armr reg p/ins gas 25 m3/h (material) | 1 | 277.668 | 277.67 |
| % | % | Costes Directos Complementarios | 2 % | 301.55 | 6.03 |
|  |  | Total |  |  | 307.58 |

**pp21.3** u
8 u × 38.89 (40.06 con costes indirectos) = 320.48
Manometro esfera diametro 100 mm, incluso válvula pulsadora diamtro 1/2". Totalmente instalado y probado

| Código | Ud | Descripción | Rendimiento | Precio | Importe |
|---|---|---|---|---|---|
| pp21.3_Manometro | u |  (material) | 1 | 22.084 | 22.08 |
| MOOF.8a | h | Oficial 1ª fontanería | 1.008 | 15.92 | 16.05 |
| % | % | Costes Directos Complementarios | 2 % | 38.13 | 0.76 |
|  |  | Total |  |  | 38.89 |

**EIFG30E008** u Válvula bola ø3´´
4 u × 55.53 (57.2 con costes indirectos) = 228.80
Llave de bola de latón con marcado CE de Ø3´´ de diámetro, con rosca hembra-hembra, roscada, para una presión máxima de 25 atm, totalmente instalada, comprobada y en correcto funcionamiento.

| Código | Ud | Descripción | Rendimiento | Precio | Importe |
|---|---|---|---|---|---|
| PIFG30E008 | u | Válvula bola lat ø3´´ (material) | 1 | 46.827 | 46.83 |
| MOOF.8a | h | Oficial 1ª fontanería | 0.255 | 15.92 | 4.06 |
| MOOF11a | h | Especialista fontanería | 0.255 | 13.93 | 3.55 |
| %0200 | % | Medios auxiliares | 2 % | 54.44 | 1.09 |
|  |  | Total |  |  | 55.53 |

**EIFG30E007** u Válvula bola ø2½´´
4 u × 41.07 (42.3 con costes indirectos) = 169.20
Llave de bola de latón con marcado CE de Ø2 1/2´´ de diámetro, con rosca hembra-hembra, roscada, para una presión máxima de 25 atm, totalmente instalada, comprobada y en correcto funcionamiento.

| Código | Ud | Descripción | Rendimiento | Precio | Importe |
|---|---|---|---|---|---|
| PIFG30E007 | u | Válvula bola lat ø2 1/2´´ (material) | 1 | 33.253 | 33.25 |
| MOOF.8a | h | Oficial 1ª fontanería | 0.235 | 15.92 | 3.74 |
| MOOF11a | h | Especialista fontanería | 0.235 | 13.93 | 3.27 |
| %0200 | % | Medios auxiliares | 2 % | 40.26 | 0.81 |
|  |  | Total |  |  | 41.07 |

**EIFG30E006** u Válvula bola ø2´´
8 u × 25.25 (26.01 con costes indirectos) = 208.08
Llave de bola de latón con marcado CE de Ø 2´´ de diámetro, con rosca hembra-hembra, roscada, para una presión máxima de 25 atm, totalmente instalada, comprobada y en correcto funcionamiento.

| Código | Ud | Descripción | Rendimiento | Precio | Importe |
|---|---|---|---|---|---|
| PIFG30E006 | u | Válvula bola lat ø2´´ (material) | 1 | 17.742 | 17.74 |
| MOOF.8a | h | Oficial 1ª fontanería | 0.235 | 15.92 | 3.74 |
| MOOF11a | h | Especialista fontanería | 0.235 | 13.93 | 3.27 |
| %0200 | % | Medios auxiliares | 2 % | 24.75 | 0.50 |
|  |  | Total |  |  | 25.25 |

**EIFG30E005** u Válvula bola ø1½´´
4 u × 17.82 (18.35 con costes indirectos) = 73.40
Llave de bola de latón con marcado CE de Ø1 1/2´´ de diámetro, con rosca hembra-hembra, roscada, para una presión máxima de 25 atm, totalmente instalada, comprobada y en correcto funcionamiento.

| Código | Ud | Descripción | Rendimiento | Precio | Importe |
|---|---|---|---|---|---|
| PIFG30E005 | u | Válvula bola lat ø1 1/2´´ (material) | 1 | 10.459 | 10.46 |
| MOOF.8a | h | Oficial 1ª fontanería | 0.235 | 15.92 | 3.74 |
| MOOF11a | h | Especialista fontanería | 0.235 | 13.93 | 3.27 |
| %0200 | % | Medios auxiliares | 2 % | 17.47 | 0.35 |
|  |  | Total |  |  | 17.82 |

**EIFG30E003** u Válvula bola ø1´´
10 u × 11 (11.33 con costes indirectos) = 113.30
Llave de bola de latón con marcado CE de Ø1´´ de diámetro, con rosca hembra-hembra, roscada, para una presión máxima de 25 atm, totalmente instalada, comprobada y en correcto funcionamiento.

| Código | Ud | Descripción | Rendimiento | Precio | Importe |
|---|---|---|---|---|---|
| PIFG30E003 | u | Válvula bola lat ø1´´ (material) | 1 | 4.754 | 4.75 |
| MOOF.8a | h | Oficial 1ª fontanería | 0.202 | 15.92 | 3.22 |
| MOOF11a | h | Especialista fontanería | 0.202 | 13.93 | 2.81 |
| %0200 | % | Medios auxiliares | 2 % | 10.78 | 0.22 |
|  |  | Total |  |  | 11 |

**EIGC15E006** u Valv seg minim GN 3" J-120
1 u × 112.14 (115.5 con costes indirectos) = 115.50
Válvula de seguridad de mínima, para gas natural, presión cierre válvula 10/12 mbar, conexiones roscadas Ø3", modelo J-120 marca Jeavons o equivalente, conexiones roscadas, homologado por la Compañía suministradora.Totalmente instalada, verificada y probada.

| Código | Ud | Descripción | Rendimiento | Precio | Importe |
|---|---|---|---|---|---|
| PIGT51E006 | u | Val seg minim GN 3" J-120 (material) | 1 | 94.918 | 94.92 |
| MOOF.8a | h | Oficial 1ª fontanería | 0.503 | 15.92 | 8.01 |
| MOOF11a | h | Especialista fontanería | 0.503 | 13.93 | 7.01 |
| %0200 | % | Medios auxiliares | 2 % | 109.94 | 2.20 |
|  |  | Total |  |  | 112.14 |

**EIGC15E004** u Valv seg minim GN 2" J-120
1 u × 83.63 (86.14 con costes indirectos) = 86.14
Válvula de seguridad de mínima, para gas natural, presión cierre válvula 10/12 mbar, conexiones roscadas Ø2", modelo J-120 marca Jeavons o equivalente, conexiones roscadas, homologado por la Compañía suministradora.Totalmente instalada, verificada y probada.

| Código | Ud | Descripción | Rendimiento | Precio | Importe |
|---|---|---|---|---|---|
| PIGT51E005 | u | Val seg minim GN 2" J-120 (material) | 1 | 66.967 | 66.97 |
| MOOF.8a | h | Oficial 1ª fontanería | 0.503 | 15.92 | 8.01 |
| MOOF11a | h | Especialista fontanería | 0.503 | 13.93 | 7.01 |
| %0200 | % | Medios auxiliares | 2 % | 81.99 | 1.64 |
|  |  | Total |  |  | 83.63 |

**EIGC.5c** u Valv p/contador ø1 1/2´´
2 u × 14.81 (15.25 con costes indirectos) = 30.50
Válvula de bronce con marcado CE para contadores de gas de 1 1/2´´ de diámetro, paso integral, incluso accesorios, juntas, conexiones, certificaciones, enclavamientos, esquemas, ensayos y homologaciones, totalmente instalada, comprobada y en correcto funcionamiento según ITC-ICG 06 y ITC-ICG 07 del Reglamento técnico de distribución y utilización de combustibles gaseosos (R.D. 919/2006).

| Código | Ud | Descripción | Rendimiento | Precio | Importe |
|---|---|---|---|---|---|
| MOOF.8a | h | Oficial 1ª fontanería | 0.134 | 15.92 | 2.13 |
| PIGT.2c | u | Valv p/contador ø 1 ¼´´ (material) | 1 | 12.387 | 12.39 |
| % | % | Costes Directos Complementarios | 2 % | 14.52 | 0.29 |
|  |  | Total |  |  | 14.81 |

Claves: colocacion, accesorio, instalacion, diametro, junta, gas, bronce, comprobacion, paso, contador, conexion, certificacion, valvula, ensayo, homologado

**EIGC.6h** u Valv p/contador ø3 1/2´´
2 u × 76.3 (78.59 con costes indirectos) = 157.18
Llave de esfera de latón con marcado CE para corte de gas de 2´´ de diámetro, con rosca hembra-hembra, para conexión por racor, de acero inoxidable y asiento de teflón, para una tensión nominal de 16 atm, paso integral, incluso certificaciones, enclavamiento esquemas, ensayos y homologaciones, totalmente instalada, comprobada y en correcto funcionamiento según ITC-ICG 06 y ITC-ICG 07 del Reglamento técnico de distribución y utilización de combustibles gaseosos (R.D. 919/2006).

| Código | Ud | Descripción | Rendimiento | Precio | Importe |
|---|---|---|---|---|---|
| MOOM.8a | h | Oficial 1ª metal | 0.134 | 15.92 | 2.13 |
| MOOM11a | h | Especialista metal | 0.134 | 13.93 | 1.87 |
| PIGT28h | u | Llave esfera lat ø3´´ (material) | 1 | 65.362 | 65.36 |
| % | % | Costes Directos Complementarios | 10 % | 69.36 | 6.94 |
|  |  | Total |  |  | 76.3 |

Claves: instalacion, diametro, llave, rosca, asiento, acero, gas, inoxidable, laton, comprobacion, paso, esfera, conexion, certificacion, tension, racor, ensayo, homologado

**EIGC17E003** u Regul. GN Ø1 1/2" MPB/22 A-10
2 u × 72.48 (74.65 con costes indirectos) = 149.30
Regulador de presión de gas natural Ø1 1/2" presión de entrada MPB, presión de salida 220 mmca, modelo A-10 de la marca Jeavons o equivalente, conexiones roscadas, homologado por la Compañía suministradora.Totalmente instalado, verificado y en funcionamiento.

| Código | Ud | Descripción | Rendimiento | Precio | Importe |
|---|---|---|---|---|---|
| MOOF.8a | h | Oficial 1ª fontanería | 0.268 | 15.92 | 4.27 |
| MOOF11a | h | Especialista fontanería | 0.268 | 13.93 | 3.73 |
| PGNREG.2D | u | Regul. GN Ø1 1/2" MPB/22 A-10 (material) | 1 | 63.064 | 63.06 |
| %0200 | % | Medios auxiliares | 2 % | 71.06 | 1.42 |
|  |  | Total |  |  | 72.48 |

**EIGC17E002** u Regul. GN Ø1" MPB/22 A-10
1 u × 58.65 (60.41 con costes indirectos) = 60.41
Regulador de presión de gas natural Ø1" presión de entrada MPB, presión de salida 220 mmca, modelo A-10 de la marca Jeavons o equivalente, conexiones roscadas, homologado por la Compañía suministradora.Totalmente instalado, verificado y en funcionamiento.

| Código | Ud | Descripción | Rendimiento | Precio | Importe |
|---|---|---|---|---|---|
| MOOF.8a | h | Oficial 1ª fontanería | 0.268 | 15.92 | 4.27 |
| MOOF11a | h | Especialista fontanería | 0.268 | 13.93 | 3.73 |
| PGNREG.2C | u | Regul. GN Ø1" MPB/22 A-10 (material) | 1 | 49.495 | 49.50 |
| %0200 | % | Medios auxiliares | 2 % | 57.50 | 1.15 |
|  |  | Total |  |  | 58.65 |

**EIGC.9E004** m Tb p/vain cdnc gas ø80mm 30%acc
25 m × 54.85 (56.5 con costes indirectos) = 1412.50
Tubería de acero electrosoldado con marcado CE en conducciones de gas de 80 mm de diámetro, un incremento sobre el precio del tubo del 30% en concepto de uniones, accesorios y piezas especiales, incluso doble capa de pintura de minio y acabado, certificaciones, enclavamiento, verificaciones, conexiones, homologaciones y ensayos, totalmente instalada, comprobada y en correcto funcionamiento según ITC-ICG 01 del Reglamento técnico de distribución y utilización de combustibles gaseosos (R.D. 919/2006).

| Código | Ud | Descripción | Rendimiento | Precio | Importe |
|---|---|---|---|---|---|
| MOOF.8a | h | Oficial 1ª fontanería | 0.309 | 15.92 | 4.92 |
| MOOF11a | h | Especialista fontanería | 0.308 | 13.93 | 4.29 |
| PIFC.1E014 | m | Tb ng DIN2440 ø3´´ 30%acc (material) | 1 | 36.173 | 36.17 |
| PRCP10aab | l | Esmalte martelé brillo col | 0.35 | 11.76 | 4.12 |
| PRCP.8bbb | l | Impr sob Fe mate nj | 0.35 | 12.2 | 4.27 |
| %0200 | % | Medios auxiliares | 2 % | 53.77 | 1.08 |
|  |  | Total |  |  | 54.85 |

**EIGC.9E002** m Tb p/vain cdnc gas ø50mm 30%acc
20 m × 38.58 (39.74 con costes indirectos) = 794.80
Tubería de acero electrosoldado con marcado CE en conducciones de gas de 50 mm de diámetro, un incremento sobre el precio del tubo del 30% en concepto de uniones, accesorios y piezas especiales, incluso doble capa de pintura de minio y acabado, certificaciones, enclavamiento, verificaciones, conexiones, homologaciones y ensayos, totalmente instalada, comprobada y en correcto funcionamiento según ITC-ICG 01 del Reglamento técnico de distribución y utilización de combustibles gaseosos (R.D. 919/2006).

| Código | Ud | Descripción | Rendimiento | Precio | Importe |
|---|---|---|---|---|---|
| MOOF.8a | h | Oficial 1ª fontanería | 0.283 | 15.92 | 4.51 |
| MOOF11a | h | Especialista fontanería | 0.282 | 13.93 | 3.93 |
| PIFC.1E012 | m | Tb ng DIN2440 ø2´´ 30%acc (material) | 1 | 20.993 | 20.99 |
| PRCP10aab | l | Esmalte martelé brillo col | 0.35 | 11.76 | 4.12 |
| PRCP.8bbb | l | Impr sob Fe mate nj | 0.35 | 12.2 | 4.27 |
| %0200 | % | Medios auxiliares | 2 % | 37.82 | 0.76 |
|  |  | Total |  |  | 38.58 |

**EIFC.6E007** m Tubo Cu ø39/42 sold. s/UNE-1057 30%acc
22 m × 24.24 (24.97 con costes indirectos) = 549.34
Canalización realizada con tubo de cobre en tiras de 39/42 mm. de diámetro, según UNE-EN 1057, incluyendo un incremento sobre el precio del tubo del 30% en concepto de uniones y accesorios, totalmente instalada, comprobada y funcionando.

| Código | Ud | Descripción | Rendimiento | Precio | Importe |
|---|---|---|---|---|---|
| PIFC.8E007 | m | Tb Cu tiras 39/42 s/UNE-EN 1057 30%acc (material) | 1 | 19.212 | 19.21 |
| MOOF.8a | h | Oficial 1ª fontanería | 0.168 | 15.92 | 2.67 |
| MOOF11a | h | Especialista fontanería | 0.135 | 13.93 | 1.88 |
| %0200 | % | Medios auxiliares | 2 % | 23.76 | 0.48 |
|  |  | Total |  |  | 24.24 |

**EIFC.6E005** m Tubo Cu ø26/28 sold. s/UNE-1057 30%acc
105 m × 17.56 (18.09 con costes indirectos) = 1899.45
Canalización realizada con tubo de cobre en tiras de 26/28 mm. de diámetro, según UNE-EN 1057, incluyendo un incremento sobre el precio del tubo del 30% en concepto de uniones y accesorios, totalmente instalada, comprobada y funcionando.

| Código | Ud | Descripción | Rendimiento | Precio | Importe |
|---|---|---|---|---|---|
| PIFC.8E005 | m | Tb Cu tiras 26/28 s/UNE-EN 1057 30%acc (material) | 1 | 13.099 | 13.10 |
| MOOF.8a | h | Oficial 1ª fontanería | 0.141 | 15.92 | 2.24 |
| MOOF11a | h | Especialista fontanería | 0.135 | 13.93 | 1.88 |
| %0200 | % | Medios auxiliares | 2 % | 17.22 | 0.34 |
|  |  | Total |  |  | 17.56 |

**EIGC.6c** u Llave esfera lat ø1´´
8 u × 10.8 (11.12 con costes indirectos) = 88.96
Llave de esfera de latón con marcado CE para corte de gas de 1´´ de diámetro, con rosca hembra-hembra, para conexión por racor, de acero inoxidable y asiento de teflón, para una tensión nominal de 16 atm, paso integral, incluso certificaciones, enclavamiento esquemas, ensayos y homologaciones, totalmente instalada, comprobada y en correcto funcionamiento según ITC-ICG 06 y ITC-ICG 07 del Reglamento técnico de distribución y utilización de combustibles gaseosos (R.D. 919/2006).

| Código | Ud | Descripción | Rendimiento | Precio | Importe |
|---|---|---|---|---|---|
| MOOM.8a | h | Oficial 1ª metal | 0.135 | 15.92 | 2.15 |
| MOOM11a | h | Especialista metal | 0.135 | 13.93 | 1.88 |
| PIGT28c | u | Llave esfera lat ø1´´ (material) | 1 | 5.792 | 5.79 |
| % | % | Costes Directos Complementarios | 10 % | 9.82 | 0.98 |
|  |  | Total |  |  | 10.8 |

Claves: instalacion, diametro, llave, rosca, asiento, acero, gas, inoxidable, laton, comprobacion, paso, esfera, conexion, certificacion, tension, racor, ensayo, homologado

**EIGC.6e** u Llave esfera lat ø1½´´
1 u × 19.68 (20.27 con costes indirectos) = 20.27
Llave de esfera de latón con marcado CE para corte de gas de 1½´´ de diámetro, con rosca hembra-hembra, para conexión por racor, de acero inoxidable y asiento de teflón, para una tensión nominal de 16 atm, paso integral, incluso certificaciones, enclavamiento esquemas, ensayos y homologaciones, totalmente instalada, comprobada y en correcto funcionamiento según ITC-ICG 06 y ITC-ICG 07 del Reglamento técnico de distribución y utilización de combustibles gaseosos (R.D. 919/2006).

| Código | Ud | Descripción | Rendimiento | Precio | Importe |
|---|---|---|---|---|---|
| MOOM.8a | h | Oficial 1ª metal | 0.135 | 15.92 | 2.15 |
| MOOM11a | h | Especialista metal | 0.135 | 13.93 | 1.88 |
| PIGT28e | u | Llave esfera lat ø1 ½´´ (material) | 1 | 13.858 | 13.86 |
| % | % | Costes Directos Complementarios | 10 % | 17.89 | 1.79 |
|  |  | Total |  |  | 19.68 |

Claves: instalacion, diametro, llave, rosca, asiento, acero, gas, inoxidable, laton, comprobacion, paso, esfera, conexion, certificacion, tension, racor, ensayo, homologado

**EIGC.6f** u Llave esfera lat ø2´´
1 u × 26.35 (27.14 con costes indirectos) = 27.14
Llave de esfera de latón con marcado CE para corte de gas de 2´´ de diámetro, con rosca hembra-hembra, para conexión por racor, de acero inoxidable y asiento de teflón, para una tensión nominal de 16 atm, paso integral, incluso certificaciones, enclavamiento esquemas, ensayos y homologaciones, totalmente instalada, comprobada y en correcto funcionamiento según ITC-ICG 06 y ITC-ICG 07 del Reglamento técnico de distribución y utilización de combustibles gaseosos (R.D. 919/2006).

| Código | Ud | Descripción | Rendimiento | Precio | Importe |
|---|---|---|---|---|---|
| MOOM.8a | h | Oficial 1ª metal | 0.135 | 15.92 | 2.15 |
| MOOM11a | h | Especialista metal | 0.135 | 13.93 | 1.88 |
| PIGT28f | u | Llave esfera lat ø2´´ (material) | 1 | 19.917 | 19.92 |
| % | % | Costes Directos Complementarios | 10 % | 23.95 | 2.40 |
|  |  | Total |  |  | 26.35 |

Claves: instalacion, diametro, llave, rosca, asiento, acero, gas, inoxidable, laton, comprobacion, paso, esfera, conexion, certificacion, tension, racor, ensayo, homologado

**pp21.8** u
3 u × 15.2 (15.66 con costes indirectos) = 46.98
Pasamuros para canalización de diametro 2 1/2" convenientemente obturada mediante pasta no endrecible incluido los centradorespara evitar contacto con el tubo con la vaina, totalmente instalado y comprobado

| Código | Ud | Descripción | Rendimiento | Precio | Importe |
|---|---|---|---|---|---|
| pp21.8pasa | u | Pasamuros para canalizacion de 2 1/2" (material) | 1 | 10.506 | 10.51 |
| MOOF11a | h | Especialista fontanería | 0.315 | 13.93 | 4.39 |
| % | % | Costes Directos Complementarios | 2 % | 14.90 | 0.30 |
|  |  | Total |  |  | 15.2 |

**pp21.9** u
3 u × 21.36 (22 con costes indirectos) = 66.00
Pasamuros para canalización de diametro 3 1/2" convenientemente obturada mediante pasta no endrecible incluido los centradorespara evitar contacto con el tubo con la vaina, totalmente instalado y comprobado

| Código | Ud | Descripción | Rendimiento | Precio | Importe |
|---|---|---|---|---|---|
| pp21.9pasa | u | Pasamuros para canalizacion de 3 1/2" (material) | 1 | 16.551 | 16.55 |
| MOOF11a | h | Especialista fontanería | 0.315 | 13.93 | 4.39 |
| % | % | Costes Directos Complementarios | 2 % | 20.94 | 0.42 |
|  |  | Total |  |  | 21.36 |

**pp21.11** u Rejilla de acero acabada con pintura de aluminio, simple deflexión de 280x280 cm.
2 u × 156.74 (161.44 con costes indirectos) = 322.88

| Código | Ud | Descripción | Rendimiento | Precio | Importe |
|---|---|---|---|---|---|
| pp21.11rej | u | Rejilla de acero acabado pintura aluminio 280x280mm. (material) | 1 | 64.084 | 64.08 |
| MOOA.8a | h | Oficial 1ª construcción | 2.688 | 17.78 | 47.79 |
| MOOA12a | h | Peón ordinario construcción | 2.688 | 15.55 | 41.80 |
| % | % | Costes Directos Complementarios | 2 % | 153.67 | 3.07 |
|  |  | Total |  |  | 156.74 |

**pp21.12** u
4 u × 77.65 (79.98 con costes indirectos) = 319.92
Rejilla de acero acabada con pintura de aluminio, simple deflexión de 30x20 cm.

| Código | Ud | Descripción | Rendimiento | Precio | Importe |
|---|---|---|---|---|---|
| pp21.12rej | u | Rejilla de acero acabado pintura aluminio 30x20cm. (material) | 1 | 31.37 | 31.37 |
| MOOA.8a | h | Oficial 1ª construcción | 1.343 | 17.78 | 23.88 |
| MOOA12a | h | Peón ordinario construcción | 1.343 | 15.55 | 20.88 |
| % | % | Costes Directos Complementarios | 2 % | 76.13 | 1.52 |
|  |  | Total |  |  | 77.65 |

**EIGC20E001** m Canaleta registrable rejilla
15 m × 13.12 (13.51 con costes indirectos) = 202.65
Canaleta metálica registrable en toda su longitud, con tapa de rejilla, para alojamiento de hasta 5 tuberías de gas de Ø entre 1/2" y 2", según MI-IRG 06. Incluso albañilería necesaria para fijación al suelo y sellado de tubería con material inerte. Incluso ayudas de albañilería, totalmente instalada.

| Código | Ud | Descripción | Rendimiento | Precio | Importe |
|---|---|---|---|---|---|
| MOOF.8a | h | Oficial 1ª fontanería | 0.268 | 15.92 | 4.27 |
| MOOF11a | h | Especialista fontanería | 0.267 | 13.93 | 3.72 |
| PIGT38E001 | m | Canaleta reg GN (material) | 1 | 4.874 | 4.87 |
| %0200 | % | Medios auxiliares | 2 % | 12.86 | 0.26 |
|  |  | Total |  |  | 13.12 |

**EIFC.3E015** u Regulador de Gas natural 3" en estacion de regulación y medida
1 u × 989.79 (1019.48 con costes indirectos) = 1019.48
Regulador de presión de gas natural de Ø3" en estación de regulación y medida (E.R.M) presión de entrada MPA, presión de salida 220 mmca, conexiones roscadas, homologado por la Compañía suministradora.Totalmente instalado, verificado y en funcionamiento.

| Código | Ud | Descripción | Rendimiento | Precio | Importe |
|---|---|---|---|---|---|
| PCREGUL3 | u | Regulador gas natural Ø3" en ERM (material) | 1 | 959.683 | 959.68 |
| MOOF.8a | h | Oficial 1ª fontanería | 0.672 | 15.92 | 10.70 |
| %0200 | % | Medios auxiliares | 2 % | 970.38 | 19.41 |
|  |  | Total |  |  | 989.79 |

**EIFC.3E011** u Electrovalvula corte gas sala calderas con rearme manual
1 u × 492.29 (507.06 con costes indirectos) = 507.06
Suministro e instalación de electrovalvula para el corte gas en la sala de calderas en caso de fuga de gas, según especificaciones de la normativa de gas. La electrovalvula incluye actuador electrico con sistema de rearme manual. Totalmente instalada, y correcto funcionamiento.

| Código | Ud | Descripción | Rendimiento | Precio | Importe |
|---|---|---|---|---|---|
| PCELECTROVAL | UD. | Electrovalvula gas con rearme manual (material) | 1 | 332.134 | 332.13 |
| PCACTUAD | UD. | Actuador electrovalvula (material) | 1 | 37.88 | 37.88 |
| PCCABDETEC | ud | cableado alimentación centralita, detectores y electrovalvulas (material) | 1 | 35.151 | 35.15 |
| MOOF.8a | h | Oficial 1ª fontanería | 0.672 | 15.92 | 10.70 |
| MOOE.8a | h | Oficial 1ª electricidad | 0.672 | 15.92 | 10.70 |
| MOOE12a | h | Peón electricidad | 1.343 | 13.8 | 18.53 |
| MOOF12a | h | Peón fontanería (mano de obra; 18/04/2012) | 1.343 | 12.21 | 16.40 |
| MOOM.8a | h | Oficial 1ª metal | 0.672 | 15.92 | 10.70 |
| MOOA12a | h | Peón ordinario construcción | 0.672 | 15.55 | 10.45 |
| %0200 | % | Medios auxiliares | 2 % | 482.64 | 9.65 |
|  |  | Total |  |  | 492.29 |

**EIFC.3E012** u Electrovalvula corte gas cocina con rearme automatico campana
1 u × 466.06 (480.04 con costes indirectos) = 480.04
Suministro e instalación de electrovalvula para el corte gas en la cocina en caso de fuga de gas o en caso de paro del sistema de extracción de humos, según especificaciones de la normativa de gas. La electrovalvula incluye actuador electrico con sistema de rearme automático. Totalmente instalada y correcto funcionamiento.

| Código | Ud | Descripción | Rendimiento | Precio | Importe |
|---|---|---|---|---|---|
| PCELECTROVAU | UD. | Electrovalvula gas con rearme automatico (material) | 1 | 316.993 | 316.99 |
| PCACTUAD | UD. | Actuador electrovalvula | 1 | 37.88 | 37.88 |
| PCCABDETEC | ud | Cableado alimentación centralita, detectores y electrovalvulas | 1 | 35.151 | 35.15 |
| MOOF.8a | h | Oficial 1ª fontanería | 0.672 | 15.92 | 10.70 |
| MOOE.8a | h | Oficial 1ª electricidad | 0.672 | 15.92 | 10.70 |
| MOOE12a | h | Peón electricidad | 1.343 | 13.8 | 18.53 |
| MOOF12a | h | Peón fontanería | 1.343 | 12.21 | 16.40 |
| MOOM.8a | h | Oficial 1ª metal | 0.336 | 15.92 | 5.35 |
| MOOA12a | h | Peón ordinario construcción | 0.336 | 15.55 | 5.22 |
| %0200 | % | Medios auxiliares | 2 % | 456.92 | 9.14 |
|  |  | Total |  |  | 466.06 |

**EIFC.3E013** ud. Centralita detección gas en cocina y detector
1 ud. × 812.19 (836.56 con costes indirectos) = 836.56
Suministro e instalación de sistema para detección de fugas de gas en la cocina, compuesta por centralita de alarma y un detector a ubicar en el falso techo, todo ello para cumplir la normativa de gas. Incluso cableado de interconexión entre detector y centralita y alimentación electrica de la misma. Probada y en funcionamiento.

| Código | Ud | Descripción | Rendimiento | Precio | Importe |
|---|---|---|---|---|---|
| PCCENTRALITA | UD. | Centralita detección gas natural (material) | 1 | 470.554 | 470.55 |
| PCDETEC | UD. | Detector sensor catalítico para gas (material) | 1 | 177.927 | 177.93 |
| PCCABDETEC | ud | Cableado alimentación centralita, detectores y electrovalvulas | 2 | 35.151 | 70.30 |
| MOOF.8a | h | Oficial 1ª fontanería | 0.672 | 15.92 | 10.70 |
| MOOE.8a | h | Oficial 1ª electricidad | 0.672 | 15.92 | 10.70 |
| MOOE12a | h | Peón electricidad | 1.343 | 13.8 | 18.53 |
| MOOF12a | h | Peón fontanería | 1.343 | 12.21 | 16.40 |
| MOOM.8a | h | Oficial 1ª metal | 0.672 | 15.92 | 10.70 |
| MOOA12a | h | Peón ordinario construcción | 0.672 | 15.55 | 10.45 |
| %0200 | % | Medios auxiliares | 2 % | 796.26 | 15.93 |
|  |  | Total |  |  | 812.19 |

**EIFC.3E014** ud. Centralita detección gas en sala calderas y 3 detectores
1 ud. × 1163.59 (1198.5 con costes indirectos) = 1198.50
Suministro e instalación de sistema para detección de fugas de gas en la sala de calderas de calefacción del edificio docente, compuesta por centralita de alarma y tres detectores a ubicar en el falso techo, todo ello para cumplir la normativa de gas. Incluso cableado de interconexión entre detectores y centralita y alimentación electrica de la misma. Probada y en funcionamiento.

| Código | Ud | Descripción | Rendimiento | Precio | Importe |
|---|---|---|---|---|---|
| PCCENTRALITAS | UD. | Centralita detección gas natural sala calderas (material) | 1 | 467.102 | 467.10 |
| PCDETECSC | UD. | Detector sensor catalítico para gas sala calderas (material) | 3 | 163.579 | 490.74 |
| PCCABDETEC | ud | Cableado alimentación centralita, detectores y electrovalvulas | 3 | 35.151 | 105.45 |
| MOOF.8a | h | Oficial 1ª fontanería | 0.672 | 15.92 | 10.70 |
| MOOE.8a | h | Oficial 1ª electricidad | 0.672 | 15.92 | 10.70 |
| MOOE12a | h | Peón electricidad | 1.343 | 13.8 | 18.53 |
| MOOF12a | h | Peón fontanería | 1.343 | 12.21 | 16.40 |
| MOOM.8a | h | Oficial 1ª metal | 0.672 | 15.92 | 10.70 |
| MOOA12a | h | Peón ordinario construcción | 0.672 | 15.55 | 10.45 |
| %0200 | % | Medios auxiliares | 2 % | 1140.77 | 22.82 |
|  |  | Total |  |  | 1163.59 |

### CAP21.2 PABELLÓN (21/11/2014)
Importe: 9050.1

**EIGC.1bkaaa** m
50 m × 90.57 (93.29 con costes indirectos) = 4664.50
Canalización enterrada, para conduciones de gas, realizada con conducto de polietileno con marcado CE, de 63mm de diámetro, colocado sobre una capa de arena de rio, de 30cm de espesor, incluso tendido continuo por encima y por debajo de la conducción de ladrillo hueco sencillo, incluyendo la excavación de la zanja realizada con una anchura de 60cm y una profundidad mínima de 50cm, totalmente instalada, comprobada y en correcto funcionamiento según ITC-ICG 01 del Reglamento técnico de distribución y utilización de combustibles gaseosos (R.D. 919/2006).

| Código | Ud | Descripción | Rendimiento | Precio | Importe |
|---|---|---|---|---|---|
| MOOA.8a | h | Oficial 1ª construcción | 0.119 | 17.78 | 2.12 |
| MOOF.8a | h | Oficial 1ª fontanería | 0.239 | 15.92 | 3.80 |
| MOOF11a | h | Especialista fontanería | 0.239 | 13.93 | 3.33 |
| PIFC.7jbbaaa | m | Tb PEX ø63mm sr 5 rll (material) | 1 | 15.988 | 15.99 |
| PBRA.1abb | t | Arena 0/3 triturada lvd 10km | 0.29 | 9.51 | 2.76 |
| PFFC.1ac | u | Ladrillo hueco senc 24x11.5x4 | 8 | 0.031 | 0.25 |
| PBPM.1da | m3 | Mto cto M-5 man | 0.001 | 79.14 | 0.08 |
| MMME.1cbc | h | Retro de neum s/palafrtl 0,8m3 | 0.75 | 29.866 | 22.40 |
| MMMT.5bbb | h | Cmn de transp 12T 10m3 3ejes | 1 | 38.061 | 38.06 |
| % | % | Costes Directos Complementarios | 2 % | 88.79 | 1.78 |
|  |  | Total |  |  | 90.57 |

Claves: colocacion, zanja, areno, excavacion, capa, hueco, ladrillo, especial, accesorio, instalacion, diametro, tubo, pieza, tender, union, canalizacion, incremento, polietileno, acero, continuo, negro, gas, conduccion, rio

**pp1-EIGC.2c** u Arqueta de acometida para instalaciones de gas, de dimensiones interiores de 60x60x60cm, realizada sobre solera de hormigón HM 10 de 10cm de espesor, dado realizado con el mismo hormigón de 200x200x100mm, con muro aparejado de ladrillo macizo de 12cm de e
1 u × 631.31 (650.25 con costes indirectos) = 650.25

**EIGC13E001** u Cont memb gas G4 rosca 1´´
1 u × 114.2 (117.63 con costes indirectos) = 117.63
Instalación de contador de gas de membrana con marcado CE, tipo G4 y caudal máximo 6 m3/h , contador de gas, válvulas, racores, accesorios, totalmente instalada, comprobada y en correcto funcionamiento según ITC-ICG 06 y ITC-ICG 08 del Reglamento técnico de distribución y utilización de combustibles gaseosos (R.D. 919/2006).

| Código | Ud | Descripción | Rendimiento | Precio | Importe |
|---|---|---|---|---|---|
| MOOF.8a | h | Oficial 1ª fontanería | 0.671 | 15.92 | 10.68 |
| MOOF11a | h | Especialista fontanería | 0.671 | 13.93 | 9.35 |
| PIGT.3E001 | u | Cont memb gas G4 rosca 1´´ (material) | 1 | 89.343 | 89.34 |
| PIGT.4E001 | u | Acc p/ins cont G4 (material) | 1 | 2.586 | 2.59 |
| %0200 | % | Medios auxiliares | 2 % | 111.96 | 2.24 |
|  |  | Total |  |  | 114.2 |

**EIGC13E001a** u Cont memb gas G2,5 rosca 1´´
1 u × 92.96 (95.75 con costes indirectos) = 95.75
Instalación de contador de gas de membrana con marcado CE, tipo G2,5 y caudal máximo 4 m3/h , contador de gas, válvulas, racores, accesorios, totalmente instalada, comprobada y en correcto funcionamiento según ITC-ICG 06 y ITC-ICG 08 del Reglamento técnico de distribución y utilización de combustibles gaseosos (R.D. 919/2006).

| Código | Ud | Descripción | Rendimiento | Precio | Importe |
|---|---|---|---|---|---|
| MOOF.8a | h | Oficial 1ª fontanería | 0.671 | 15.92 | 10.68 |
| MOOF11a | h | Especialista fontanería | 0.671 | 13.93 | 9.35 |
| PIGT.3E001a | u | Cont memb gas G2,5 rosca 1´´ (material) | 1 | 68.519 | 68.52 |
| PIGT.4E001 | u | Acc p/ins cont G4 | 1 | 2.586 | 2.59 |
| %0200 | % | Medios auxiliares | 2 % | 91.14 | 1.82 |
|  |  | Total |  |  | 92.96 |

**EIGC18E005** u Filtro GN Ø2 1/2" GFK40 R10
1 u × 96.79 (99.69 con costes indirectos) = 99.69
Filtro para gas natural, para presiones de entrada hasta 1 bar, Ø1 1/2", modelo GFK40 R10 de la marca KRONSCHROEDER o equivalente, conexiones roscadas. Totalmente instalado y verificado.

| Código | Ud | Descripción | Rendimiento | Precio | Importe |
|---|---|---|---|---|---|
| MOOF.8a | h | Oficial 1ª fontanería | 0.335 | 15.92 | 5.33 |
| MOOF11a | h | Especialista fontanería | 0.335 | 13.93 | 4.67 |
| PIGT36E005 | u | Filtro GN Ø2 1/2" GFK40 R10 (material) | 1 | 84.89 | 84.89 |
| %0200 | % | Medios auxiliares | 2 % | 94.89 | 1.90 |
|  |  | Total |  |  | 96.79 |

**EIGC18E001** u Filtro GN Ø1" GFK25 R10
2 u × 39.43 (40.61 con costes indirectos) = 81.22

**EIGC11E001** u Armr reg p/ins gas 6 m3/h
2 u × 240.6 (247.82 con costes indirectos) = 495.64
Armario de regulación con marcado CE para instalaciones de gas de 6 m3/h de caudal, fabricado en poliéster, sin contador y compuesto por conexiones de entrada y salida, regulador de presión, filtro y manguitos pasatubos de entrada y salida, totalmente instalada, comprobada y en correcto funcionamiento según ITC-ICG 08 del Reglamento técnico de distribución y utilización de combustibles gaseosos (R.D. 919/2006).

| Código | Ud | Descripción | Rendimiento | Precio | Importe |
|---|---|---|---|---|---|
| MOOA.8a | h | Oficial 1ª construcción | 1.343 | 17.78 | 23.88 |
| PIGT.5E001 | u | Armr reg p/ins gas 6 m3/h (material) | 1 | 212.004 | 212.00 |
| %0200 | % | Medios auxiliares | 2 % | 235.88 | 4.72 |
|  |  | Total |  |  | 240.6 |

**pp21.3** u
6 u × 38.89 (40.06 con costes indirectos) = 240.36

**EIFG30E007** u Válvula bola ø2½´´
1 u × 41.07 (42.3 con costes indirectos) = 42.30

**EIFG30E003** u Válvula bola ø1´´
8 u × 11 (11.33 con costes indirectos) = 90.64

**EIFG30E002** u Válvula bola ø3/4´´
4 u × 8.05 (8.29 con costes indirectos) = 33.16
Llave de bola de latón con marcado CE de Ø3/4´´ de diámetro, con rosca hembra-hembra, roscada, para una presión máxima de 25 atm, totalmente instalada, comprobada y en correcto funcionamiento.

| Código | Ud | Descripción | Rendimiento | Precio | Importe |
|---|---|---|---|---|---|
| PIFG30E002 | u | Válvula bola lat ø3/4´´ (material) | 1 | 2.881 | 2.88 |
| MOOF.8a | h | Oficial 1ª fontanería | 0.168 | 15.92 | 2.67 |
| MOOF11a | h | Especialista fontanería | 0.168 | 13.93 | 2.34 |
| %0200 | % | Medios auxiliares | 2 % | 7.89 | 0.16 |
|  |  | Total |  |  | 8.05 |

**EIGC15E003** u Valv seg minim GN 1" J-120
2 u × 62.67 (64.55 con costes indirectos) = 129.10
Válvula de seguridad de mínima, para gas natural, presión cierre válvula 10/12 mbar, conexiones roscadas Ø1", modelo J-120 marca Jeavons o equivalente, conexiones roscadas, homologado por la Compañía suministradora.Totalmente instalada, verificada y probada.

| Código | Ud | Descripción | Rendimiento | Precio | Importe |
|---|---|---|---|---|---|
| PIGT51E003 | u | Val seg minim GN 1" J-120 (material) | 1 | 46.418 | 46.42 |
| MOOF.8a | h | Oficial 1ª fontanería | 0.503 | 15.92 | 8.01 |
| MOOF11a | h | Especialista fontanería | 0.503 | 13.93 | 7.01 |
| %0200 | % | Medios auxiliares | 2 % | 61.44 | 1.23 |
|  |  | Total |  |  | 62.67 |

**EIGC.5E002** u Valv p/contador ø1´´
8 u × 11.32 (11.66 con costes indirectos) = 93.28
Válvula de bronce con marcado CE para contadores de gas de 1´´ de diámetro, paso integral, incluso accesorios, juntas, conexiones, certificaciones, enclavamientos, esquemas, ensayos y homologaciones, totalmente instalada, comprobada y en correcto funcionamiento según ITC-ICG 06 y ITC-ICG 07 del Reglamento técnico de distribución y utilización de combustibles gaseosos (R.D. 919/2006).

| Código | Ud | Descripción | Rendimiento | Precio | Importe |
|---|---|---|---|---|---|
| MOOF.8a | h | Oficial 1ª fontanería | 0.135 | 15.92 | 2.15 |
| PIGT.2E002 | u | Valv p/contador ø 1´´ (material) | 1 | 8.954 | 8.95 |
| %0200 | % | Medios auxiliares | 2 % | 11.10 | 0.22 |
|  |  | Total |  |  | 11.32 |

**EIGC16E002** u Regul. GN Ø1" MPA J-48
1 u × 34.94 (35.99 con costes indirectos) = 35.99
Regulador de presión de gas natural Ø1" presión de entrada MPA, presión de salida 220 mmca, modelo J-48 de la marca Jeavons o equivalente, conexiones roscadas, homologado por la Compañía suministradora. Totalmente instalado, verificado y en funcionamiento.

| Código | Ud | Descripción | Rendimiento | Precio | Importe |
|---|---|---|---|---|---|
| MOOF.8a | h | Oficial 1ª fontanería | 0.268 | 15.92 | 4.27 |
| MOOF11a | h | Especialista fontanería | 0.268 | 13.93 | 3.73 |
| PIGT35E002 | u | Regul. GN Ø1" MPA J-48 (material) | 1 | 26.252 | 26.25 |
| %0200 | % | Medios auxiliares | 2 % | 34.25 | 0.69 |
|  |  | Total |  |  | 34.94 |

**EIGC16E001** u Regul. GN Ø3/4" MPA J-48
1 u × 33.44 (34.44 con costes indirectos) = 34.44
Regulador de presión para instalaciones de gas de 3/4" mm. de diámetro, para una presión de entrada de 200 mbar. y presión de salida de 10 a 30 mbar., con membrana de seguridad. Homologado por la compañía Totalmente intalado, verificado y en funcionamiento.

| Código | Ud | Descripción | Rendimiento | Precio | Importe |
|---|---|---|---|---|---|
| MOOF.8a | h | Oficial 1ª fontanería | 0.268 | 15.92 | 4.27 |
| MOOF11a | h | Especialista fontanería | 0.268 | 13.93 | 3.73 |
| PIGT35E001 | u | Regul. GN Ø3/4" MPA J-48 (material) | 1 | 23.847 | 23.85 |
| %0500 | % | Medios auxiliares (22/04/2030) | 5 % | 31.85 | 1.59 |
|  |  | Total |  |  | 33.44 |

**EIFC.6E005** m Tubo Cu ø26/28 sold. s/UNE-1057 30%acc
15 m × 17.56 (18.09 con costes indirectos) = 271.35

**EIFC.6E003** m Tubo Cu ø16/18 sold. s/UNE-1057 30%acc
33 m × 11.18 (11.52 con costes indirectos) = 380.16
Canalización realizada con tubo de cobre en tiras de 16/18 mm. de diámetro, según UNE-EN 1057, incluyendo un incremento sobre el precio del tubo del 30% en concepto de uniones y accesorios, totalmente instalada, comprobada y funcionando.

| Código | Ud | Descripción | Rendimiento | Precio | Importe |
|---|---|---|---|---|---|
| PIFC.8E003 | m | Tb Cu tiras 16/18 s/UNE-EN 1057 30%acc (material) | 1 | 7.423 | 7.42 |
| MOOF.8a | h | Oficial 1ª fontanería | 0.135 | 15.92 | 2.15 |
| MOOF11a | h | Especialista fontanería | 0.1 | 13.93 | 1.39 |
| %0200 | % | Medios auxiliares | 2 % | 10.96 | 0.22 |
|  |  | Total |  |  | 11.18 |

**EIGC.6e** u Llave esfera lat ø1½´´
2 u × 19.68 (20.27 con costes indirectos) = 40.54

**pp21.7** u Pasamuros para canalización diametro 1 1/2" convenientemente obturada mediante pasta no endrecible incluido los centradorespara evitar contacto con el tubo con la vaina, totalmente instalado y comprobado
7 u × 12.8 (13.18 con costes indirectos) = 92.26

| Código | Ud | Descripción | Rendimiento | Precio | Importe |
|---|---|---|---|---|---|
| pp21.7pas | u | Pasamuros para canalizacion de 1 1/2" (material) | 1 | 8.159 | 8.16 |
| MOOF11a | h | Especialista fontanería | 0.315 | 13.93 | 4.39 |
| % | % | Costes Directos Complementarios | 2 % | 12.55 | 0.25 |
|  |  | Total |  |  | 12.8 |

**EIFC.3E011** u Electrovalvula corte gas sala calderas con rearme manual
1 u × 492.29 (507.06 con costes indirectos) = 507.06

**EIFC.3E014A** ud. Centralita detección gas en sala calderas y 1 detector
1 ud. × 829.88 (854.78 con costes indirectos) = 854.78
Suministro e instalación de sistema para detección de fugas de gas en la sala de calderas del pabellón, compuesta por centralita de alarma y un detector a ubicar en el falso techo, todo ello para cumplir la normativa de gas. Incluso cableado de interconexión entre detectores y centralita y alimentación electrica de la misma. Probada y en funcionamiento.

| Código | Ud | Descripción | Rendimiento | Precio | Importe |
|---|---|---|---|---|---|
| PCCENTRALITAS | UD. | Centralita detección gas natural sala calderas | 1 | 467.102 | 467.10 |
| PCDETECSC | UD. | Detector sensor catalítico para gas sala calderas | 1 | 163.579 | 163.58 |
| PCCABDETEC | ud | Cableado alimentación centralita, detectores y electrovalvulas | 3 | 35.151 | 105.45 |
| MOOF.8a | h | Oficial 1ª fontanería | 0.672 | 15.92 | 10.70 |
| MOOE.8a | h | Oficial 1ª electricidad | 0.672 | 15.92 | 10.70 |
| MOOE12a | h | Peón electricidad | 1.343 | 13.8 | 18.53 |
| MOOF12a | h | Peón fontanería | 1.343 | 12.21 | 16.40 |
| MOOM.8a | h | Oficial 1ª metal | 0.672 | 15.92 | 10.70 |
| MOOA12a | h | Peón ordinario construcción | 0.672 | 15.55 | 10.45 |
| %0200 | % | Medios auxiliares | 2 % | 813.61 | 16.27 |
|  |  | Total |  |  | 829.88 |

## CAP22 INSTALACIÓN DE FONTANERÍA (06/07/2009)
Importe: 68572.45

### CAP22.1 Agua fría (12/02/2014)
Importe: 50928.55
B

**EIFA.1dcc** u Acometida <15m Ø50mm
3 u × 515.93 (531.41 con costes indirectos) = 1594.23
Acometida en conducciones generales de PE, 90mm de diámetro, compuesta por collarín , machón doble, llave de esfera, manguito de rosca macho, quince metros de tubo de polietileno baja densidad de 50mm de diámetro y 10 atmósferas de presión y llave de entrada acometida individual, incluso arqueta de registro de 40x40cm de ladrillo perforado de 24x11,5x9cm, solera de 5cm de HM-20 con orificio sumidero, excavación de zanja y derechos y permisos para la conexión, sin reposición de pavimento, totalmente instalada, conectada y en perfecto estado de funcionamiento.

| Código | Ud | Descripción | Rendimiento | Precio | Importe |
|---|---|---|---|---|---|
| MOOF.8a | h | Oficial 1ª fontanería | 2.168 | 15.92 | 34.51 |
| MOOA12a | h | Peón ordinario construcción | 2.168 | 15.55 | 33.71 |
| PIFA.1dcc | u | Acom<15m PE red ø90mm (material) | 1 | 85.219 | 85.22 |
| PISA.9cd | u | Arq rgtr cua PP 40x40cm tap sumd (material) | 1 | 74.655 | 74.66 |
| PBPO.1cbbc | m3 | H 20 blanda 20 mm CEM II/A-P 32.5 R IIa | 0.008 | 55.02 | 0.44 |
| PIFA16a | u | Derechos enganche acometida (material) | 1 | 200.63 | 200.63 |
| % | % | Costes Directos Complementarios | 2 % | 429.17 | 8.58 |
| EFFC.1bdfa | m2 | Fab LP 24x11.5x9 e 11.5cm | 0.8 | 18.12 | 14.50 |
| ECAE.1cab | m3 | Excv medios man c/carga | 3.6 | 17.69 | 63.68 |
|  |  | Total |  |  | 515.93 |

**24.02** u
3 u × 426.88 (439.69 con costes indirectos) = 1319.07
Armario de poliéster con puerta aislante, de dimensiones 320x450x191mm, con cerradura triangular o allen, con contador individual de agua fría de 80mm de diámetro, válvulas de entrada y salida de diámetro nominal 80mm, válvula de retención y manguitos de conexión, totalmente instalado, conectado y en correcto estado de funcionamiento.

| Código | Ud | Descripción | Rendimiento | Precio | Importe |
|---|---|---|---|---|---|
| MOOA.8a | h | Oficial 1ª construcción | 1.314 | 17.78 | 23.36 |
| MOOF.8a | h | Oficial 1ª fontanería | 1.314 | 15.92 | 20.92 |
| PIFA10c | u | Armr polie c/puerta aislante (material) | 1 | 15.784 | 15.78 |
| % | % | Costes Directos Complementarios | 2 % | 60.06 | 1.20 |
| EIFR.3ach | u | Cont ag fr hel 65mm | 1 | 301.14 | 301.14 |
| EIFG30h | u | Valv esf lat-niq ø2 1/2´´ | 2 | 26.13 | 52.26 |
| EIFG36f | u | Valv compuerta bronce ø2´´ | 1 | 12.22 | 12.22 |
|  |  | Total |  |  | 426.88 |

**ECON40** u Emplazamiento contador D.40mm. Totalmente colocado.
2 u × 293.87 (302.69 con costes indirectos) = 605.38

| Código | Ud | Descripción | Rendimiento | Precio | Importe |
|---|---|---|---|---|---|
| MOOF.8a | h | Oficial 1ª fontanería | 0.969 | 15.92 | 15.43 |
| MOOA12a | h | Peón ordinario construcción | 0.213 | 15.55 | 3.31 |
| LLB50 | u | Llave de corte de bola DN50 (material) | 2 | 30.379 | 60.76 |
| VRET50 | u | Válvula de retención D.50mm (material) | 1 | 23.098 | 23.10 |
| CONT40 | u | Contador de agua DN40 (material) | 1 | 102.855 | 102.86 |
| FAUT50 | u | Filtro autolimpiable D.50mm (material) | 1 | 53.843 | 53.84 |
| TCOMP | u | Toma de comprobación (material) | 1 | 18.578 | 18.58 |
| MAN | u | Manómetro c/ válvula (material) | 1 | 7.431 | 7.43 |
| % | % | Costes Directos Complementarios | 3 % | 285.31 | 8.56 |
|  |  | Total |  |  | 293.87 |

**ECONT25** u Emplazamiento contador D.25
1 u × 179.83 (185.22 con costes indirectos) = 185.22

| Código | Ud | Descripción | Rendimiento | Precio | Importe |
|---|---|---|---|---|---|
| MOOF.8a | h | Oficial 1ª fontanería | 0.97 | 15.92 | 15.44 |
| MOOA12a | h | Peón ordinario construcción | 0.214 | 15.55 | 3.33 |
| LLB32 | u | Llave de corte de DN32 (material) | 2 | 15.481 | 30.96 |
| VRET32 | u | Válvula de retención DN32 (material) | 1 | 11.239 | 11.24 |
| FAUT32 | u | Filtro autolimpiable D.32 (material) | 1 | 39.891 | 39.89 |
| TCOMP | u | Toma de comprobación | 1 | 18.578 | 18.58 |
| CONT25 | u | Contador de agua DN25 (material) | 1 | 55.152 | 55.15 |
| % | % | Costes Directos Complementarios | 3 % | 174.59 | 5.24 |
|  |  | Total |  |  | 179.83 |

**pp-EIFA.7cdea** u Grupo de presión compuesto por dos electrobomba/s de caudal 7 m³/h, 40 mca de presión, 1.40 kW de potencia eléctrica c/u y calderín de membrana de 500 l, incluso presostatos, manómetros, válvulas, colectores, latiguillos flex
3 u × 2058.11 (2119.85 con costes indirectos) = 6359.55
Grupo de presión compuesto por dos electrobomba/s de caudal 7 m³/h, 40 mca de presión, 1.40 kW de potencia eléctrica c/u y calderín de membrana de 500 l, incluso presostatos, manómetros, válvulas, colectores, latiguillos flexibles, sistema de control de alternancia continua y cuadro eléctrico según norma UNE-EN-60204-1 en diferentes materiales, plástico o metal, con protección IP-56 o IP-54 respectivamente, totalmente instalado, conectado y en correcto estado de funcionamiento, según las Normas Básicas para las instalaciones interiores de suministros de agua.

| Código | Ud | Descripción | Rendimiento | Precio | Importe |
|---|---|---|---|---|---|
| MOOF.8a | h | Oficial 1ª fontanería | 0.623 | 15.92 | 9.92 |
| MOOF11a | h | Especialista fontanería | 0.622 | 13.93 | 8.66 |
| % | % | Costes Directos Complementarios | 2 % | 18.58 | 0.37 |
| pp.EIFA.5bc | u | Grupo bombeo 7m³/h 40mca | 1 | 1187.07 | 1187.07 |
| EIFA.6bebc | u | Calderín iny 500l 8kg/cm² | 1 | 852.09 | 852.09 |
|  |  | Total |  |  | 2058.11 |

**EIFA.2aa** u Depósito PE 750l base cua
3 u × 169.04 (174.11 con costes indirectos) = 522.33
Depósito prefabricado de polietileno alta densidad para agua potable, de 750 l de capacidad, color azul, de dimensiones 735x735x1674mm y 23 kg de peso, con orificio inferior para salida de agua de 50mm, boca superior de limpieza de 250mm y tres orificios superiores de registro de 50mm de diámetro respectivamente, totalmente instalado, conectado y en correcto estado de funcionamiento.

| Código | Ud | Descripción | Rendimiento | Precio | Importe |
|---|---|---|---|---|---|
| MOOF11a | h | Especialista fontanería | 1.239 | 13.93 | 17.26 |
| PIFA.2aa | u | Depósito PEAD 750l base cua (material) | 1 | 148.467 | 148.47 |
| % | % | Costes Directos Complementarios | 2 % | 165.73 | 3.31 |
|  |  | Total |  |  | 169.04 |

**pp-electrovalvula-EIFR.8ca** u Elval ø1´´ nor abierta
3 u × 768.75 (791.81 con costes indirectos) = 2375.43
Electroválvula de llenado, DN65, con sondas, rango de presión de 0 a 16 bar, para líquidos, gases neutros y agresivos, totalmente instalada, comprobada y en correcto estado de funcionamiento.

| Código | Ud | Descripción | Rendimiento | Precio | Importe |
|---|---|---|---|---|---|
| MOOF.8a | h | Oficial 1ª fontanería | 0.622 | 15.92 | 9.90 |
| pp-PIFR.8ca | u | Elval nor abierta ø1" (material) | 1 | 743.074 | 743.07 |
| PIEC.2ba | m | Cable Cu flexible 450/750V 1x1.5 (material) | 1.5 | 0.421 | 0.63 |
| PIEC17ba | m | Tubo flexible PVC 16mm (material) | 0.5 | 0.155 | 0.08 |
| % | % | Costes Directos Complementarios | 2 % | 753.68 | 15.07 |
|  |  | Total |  |  | 768.75 |

**pp-descal-EIFA13f** u Descalcificador 60l
3 u × 1562.5 (1609.38 con costes indirectos) = 4828.14
Descalcificador volumétrico de 6m3/h -135l de resinas para el intercambio iónico, incluso válvula de conexión con by-pass incorporado.

| Código | Ud | Descripción | Rendimiento | Precio | Importe |
|---|---|---|---|---|---|
| MOOA.8a | h | Oficial 1ª construcción | 5.576 | 17.78 | 99.14 |
| MOOF.8a | h | Oficial 1ª fontanería | 5.576 | 15.92 | 88.77 |
| PIFA15f | u | Descalcificador 60 l (material) | 1 | 1343.954 | 1343.95 |
| % | % | Costes Directos Complementarios | 2 % | 1531.86 | 30.64 |
|  |  | Total |  |  | 1562.5 |

**EIFR.1ca** u Filt autlim ø1" unn rosc
3 u × 57.48 (59.2 con costes indirectos) = 177.60
Filtro autolimpiante de latón cromado con unión roscada, de 1" de diámetro, presión nominal 16 bar y malla interior de acero inoxidable de 100 micras, totalmente instalado y comprobado.

| Código | Ud | Descripción | Rendimiento | Precio | Importe |
|---|---|---|---|---|---|
| MOOF.8a | h | Oficial 1ª fontanería | 0.434 | 15.92 | 6.91 |
| MOOF11a | h | Especialista fontanería | 0.435 | 13.93 | 6.06 |
| PIFR.1ca | u | Filtro autlim ø1" uni rosc (material) | 1 | 43.377 | 43.38 |
| % | % | Costes Directos Complementarios | 2 % | 56.35 | 1.13 |
|  |  | Total |  |  | 57.48 |

**EIFC12gcbb** m Canlz ocu ø63mm 20atm 30%acc
20 m × 18.93 (19.5 con costes indirectos) = 390.00
Canalización oculta realizada con tubo de polipropileno copolímero (PP-R), 63mm de diámetro exterior y espesor de pared 10.5mm, serie 2.5, presión nominal de 20 atm, suministrado en barras de 4m de longitud, incluso garras de sujeción y con un incremento del precio del tubo del 30% en concepto de uniones, accesorios y piezas especiales, totalmente instalada y comprobada.

| Código | Ud | Descripción | Rendimiento | Precio | Importe |
|---|---|---|---|---|---|
| MOOA.8a | h | Oficial 1ª construcción | 0.192 | 17.78 | 3.41 |
| MOOF.8a | h | Oficial 1ª fontanería | 0.167 | 15.92 | 2.66 |
| MOOF11a | h | Especialista fontanería | 0.167 | 13.93 | 2.33 |
| PIFC.9gcbb | m | Tb PP ø63mm 20atm 30%acc (material) | 1 | 10.161 | 10.16 |
| % | % | Costes Directos Complementarios | 2 % | 18.56 | 0.37 |
|  |  | Total |  |  | 18.93 |

**EIFC12fcbb** m Canlz ocu ø50mm 20atm 30%acc
95 m × 16.01 (16.49 con costes indirectos) = 1566.55
Canalización oculta realizada con tubo de polipropileno copolímero (PP-R), 50mm de diámetro exterior y espesor de pared 8.4mm, serie 2.5, presión nominal de 20 atm, suministrado en barras de 4m de longitud, incluso garras de sujeción y con un incremento del precio del tubo del 30% en concepto de uniones, accesorios y piezas especiales, totalmente instalada y comprobada.

| Código | Ud | Descripción | Rendimiento | Precio | Importe |
|---|---|---|---|---|---|
| MOOA.8a | h | Oficial 1ª construcción | 0.185 | 17.78 | 3.29 |
| MOOF.8a | h | Oficial 1ª fontanería | 0.155 | 15.92 | 2.47 |
| MOOF11a | h | Especialista fontanería | 0.155 | 13.93 | 2.16 |
| PIFC.9fcbb | m | Tb PP ø50mm 20atm 30%acc (material) | 1 | 7.783 | 7.78 |
| % | % | Costes Directos Complementarios | 2 % | 15.70 | 0.31 |
|  |  | Total |  |  | 16.01 |

**EIFC12ecbb** m Canlz ocu ø40mm 20atm 30%acc
90 m × 12.24 (12.61 con costes indirectos) = 1134.90
Canalización oculta realizada con tubo de polipropileno copolímero (PP-R), 40mm de diámetro exterior y espesor de pared 6.7mm, serie 2.5, presión nominal de 20 atm, suministrado en barras de 4m de longitud, incluso garras de sujeción y con un incremento del precio del tubo del 30% en concepto de uniones, accesorios y piezas especiales, totalmente instalada y comprobada.

| Código | Ud | Descripción | Rendimiento | Precio | Importe |
|---|---|---|---|---|---|
| MOOA.8a | h | Oficial 1ª construcción | 0.18 | 17.78 | 3.20 |
| MOOF.8a | h | Oficial 1ª fontanería | 0.142 | 15.92 | 2.26 |
| MOOF11a | h | Especialista fontanería | 0.142 | 13.93 | 1.98 |
| PIFC.9ecbb | m | Tb PP ø40mm 20atm 30%acc (material) | 1 | 4.557 | 4.56 |
| % | % | Costes Directos Complementarios | 2 % | 12.00 | 0.24 |
|  |  | Total |  |  | 12.24 |

| Medición | Uds. | Largo | Parcial |
|---|---|---|---|
| PB | 1 | 75.000 | 75.000 |
|  | 1 | 15.000 | 15.000 |
| Total |  |  | 90 |

**EIFC12dcbb** m Canlz ocu ø32mm 20atm 30%acc
93 m × 10.12 (10.42 con costes indirectos) = 969.06
Canalización oculta realizada con tubo de polipropileno copolímero (PP-R), 32mm de diámetro exterior y espesor de pared 5.4mm, serie 2.5, presión nominal de 20 atm, suministrado en barras de 4m de longitud, incluso garras de sujeción y con un incremento del precio del tubo del 30% en concepto de uniones, accesorios y piezas especiales, totalmente instalada y comprobada.

| Código | Ud | Descripción | Rendimiento | Precio | Importe |
|---|---|---|---|---|---|
| MOOA.8a | h | Oficial 1ª construcción | 0.174 | 17.78 | 3.09 |
| MOOF.8a | h | Oficial 1ª fontanería | 0.13 | 15.92 | 2.07 |
| MOOF11a | h | Especialista fontanería | 0.13 | 13.93 | 1.81 |
| PIFC.9dcbb | m | Tb PP ø32mm 20atm 30%acc (material) | 1 | 2.954 | 2.95 |
| % | % | Costes Directos Complementarios | 2 % | 9.92 | 0.20 |
|  |  | Total |  |  | 10.12 |

| Medición | Uds. | Largo | Parcial |
|---|---|---|---|
| PB | 1 | 88.000 | 88.000 |
| P1 | 1 | 5.000 | 5.000 |
| Total |  |  | 93 |

**EIFC12ccbb** m Canlz ocu ø25mm 20atm 30%acc
70 m × 8.59 (8.85 con costes indirectos) = 619.50
Canalización oculta realizada con tubo de polipropileno copolímero (PP-R), 25mm de diámetro exterior y espesor de pared 4.2mm, serie 2.5, presión nominal de 20 atm, suministrado en barras de 4m de longitud, incluso garras de sujeción y con un incremento del precio del tubo del 30% en concepto de uniones, accesorios y piezas especiales, totalmente instalada y comprobada.

| Código | Ud | Descripción | Rendimiento | Precio | Importe |
|---|---|---|---|---|---|
| MOOA.8a | h | Oficial 1ª construcción | 0.167 | 17.78 | 2.97 |
| MOOF.8a | h | Oficial 1ª fontanería | 0.117 | 15.92 | 1.86 |
| MOOF11a | h | Especialista fontanería | 0.117 | 13.93 | 1.63 |
| PIFC.9ccbb | m | Tb PP ø25mm 20atm 30%acc (material) | 1 | 1.956 | 1.96 |
| % | % | Costes Directos Complementarios | 2 % | 8.42 | 0.17 |
|  |  | Total |  |  | 8.59 |

**EIFC12bcbb** m Canlz ocu ø20mm 20atm 30%acc
61 m × 7.21 (7.43 con costes indirectos) = 453.23
Canalización oculta realizada con tubo de polipropileno copolímero (PP-R), 20mm de diámetro exterior y espesor de pared 3.4mm, serie 2.5, presión nominal de 20 atm, suministrado en barras de 4m de longitud, incluso garras de sujeción y con un incremento del precio del tubo del 30% en concepto de uniones, accesorios y piezas especiales, totalmente instalada y comprobada.

| Código | Ud | Descripción | Rendimiento | Precio | Importe |
|---|---|---|---|---|---|
| MOOA.8a | h | Oficial 1ª construcción | 0.161 | 17.78 | 2.86 |
| MOOF.8a | h | Oficial 1ª fontanería | 0.105 | 15.92 | 1.67 |
| MOOF11a | h | Especialista fontanería | 0.105 | 13.93 | 1.46 |
| PIFC.9bcbb | m | Tb PP ø20mm 20atm 30%acc (material) | 1 | 1.08 | 1.08 |
| % | % | Costes Directos Complementarios | 2 % | 7.07 | 0.14 |
|  |  | Total |  |  | 7.21 |

| Medición | Uds. | Largo | Parcial |
|---|---|---|---|
| PB | 1 | 25.000 | 25.000 |
| P1 | 1 | 36.000 | 36.000 |
| Total |  |  | 61 |

**pp-ent-EIFC.9bibb** m Canlz ocu ø110mm 16atm 30%acc
25 m × 17.41 (17.93 con costes indirectos) = 448.25
Canalización enterrada realizada con tubo de polietileno de alta densidad (PE100), color negro con bandas azules, 16 atm de presión de trabajo, de 110mm de diámetro interior y espesor de pared 10.00mm, suministrado en rollo de 50m de longitud, incluso garras de sujeción y con un incremento del precio del tubo del 30% en concepto de uniones, accesorios y piezas especiales, totalmente instalada y comprobada.

| Código | Ud | Descripción | Rendimiento | Precio | Importe |
|---|---|---|---|---|---|
| MOOA.8a | h | Oficial 1ª construcción | 0.207 | 17.78 | 3.68 |
| MOOF.8a | h | Oficial 1ª fontanería | 0.195 | 15.92 | 3.10 |
| MOOF11a | h | Especialista fontanería | 0.195 | 13.93 | 2.72 |
| PIFC.6cidb | m | Tubo PE 100 ø110mm 16atm 30%acc (material) | 1 | 7.567 | 7.57 |
| % | % | Costes Directos Complementarios | 2 % | 17.07 | 0.34 |
|  |  | Total |  |  | 17.41 |

**pp-ent-EIFC.9bfbb** m Canlz ocu ø63mm 16atm 30%acc
228 m × 12.63 (13.01 con costes indirectos) = 2966.28
Canalización enterrada realizada con tubo de polietileno de alta densidad (PE100), color negro con bandas azules, 16 atm de presión de trabajo, de 63mm de diámetro interior y espesor de pared 5.80mm, suministrado en rollo de 100m de longitud, con un incremento del precio del tubo del 30% en concepto de zanja, uniones, accesorios y piezas especiales, totalmente instalada y comprobada.

| Código | Ud | Descripción | Rendimiento | Precio | Importe |
|---|---|---|---|---|---|
| MOOA.8a | h | Oficial 1ª construcción | 0.186 | 17.78 | 3.31 |
| MOOF.8a | h | Oficial 1ª fontanería | 0.156 | 15.92 | 2.48 |
| MOOF11a | h | Especialista fontanería | 0.157 | 13.93 | 2.19 |
| pp-ent-PIFC.6cfdb | m | Tubo PE 100 ø63mm 16atm 30%acc (material) | 1 | 4.401 | 4.40 |
| % | % | Costes Directos Complementarios | 2 % | 12.38 | 0.25 |
|  |  | Total |  |  | 12.63 |

| Medición | Uds. | Largo | Parcial |
|---|---|---|---|
|  | 1 | 155.000 | 155.000 |
|  | 1 | 10.000 | 10.000 |
|  | 1 | 28.000 | 28.000 |
|  | 1 | 35.000 | 35.000 |
| Total |  |  | 228 |

**pp-32-faser-EIFC11dbb** m Canlz ocu mulc PEX ø32mm 30%acc
51 m × 13.24 (13.64 con costes indirectos) = 695.64
Canalización oculta realizada con tubo multicapa de polietileno reticulado faser con alma de aluminio (PEX-AL-PEX), diámetro nominal 32mm y espesor de pared 3mm, suministrado en barras de 5m de longitud, incluso garras de sujeción y con un incremento del precio del tubo del 30% en concepto de uniones, accesorios y piezas especiales, totalmente instalada y comprobada.

| Código | Ud | Descripción | Rendimiento | Precio | Importe |
|---|---|---|---|---|---|
| MOOA.8a | h | Oficial 1ª construcción | 0.174 | 17.78 | 3.09 |
| MOOF.8a | h | Oficial 1ª fontanería | 0.13 | 15.92 | 2.07 |
| MOOF10a | h | Oficial 3ª fontanería | 0.13 | 14.64 | 1.90 |
| PIFC.8dab | m | Tb mulc PEX ø32mm brr 30%acc (material) | 1 | 5.924 | 5.92 |
| % | % | Costes Directos Complementarios | 2 % | 12.98 | 0.26 |
|  |  | Total |  |  | 13.24 |

| Medición | Uds. | Largo | Parcial |
|---|---|---|---|
| PB | 1 | 36.000 | 36.000 |
| P1 | 1 | 15.000 | 15.000 |
| Total |  |  | 51 |

**pp-25-faser-EIFC11cbb** m Canlz ocu mulc PEX ø25mm 30%acc
190 m × 10.71 (11.03 con costes indirectos) = 2095.70
Canalización oculta realizada con tubo multicapa de polietileno reticulado faser con alma de aluminio (PEX-AL-PEX), diámetro nominal 25mm y espesor de pared 2.5mm, suministrado en barras de 5m de longitud, incluso garras de sujeción y con un incremento del precio del tubo del 30% en concepto de uniones, accesorios y piezas especiales, totalmente instalada y comprobada.

| Código | Ud | Descripción | Rendimiento | Precio | Importe |
|---|---|---|---|---|---|
| MOOA.8a | h | Oficial 1ª construcción | 0.167 | 17.78 | 2.97 |
| MOOF.8a | h | Oficial 1ª fontanería | 0.117 | 15.92 | 1.86 |
| MOOF10a | h | Oficial 3ª fontanería | 0.117 | 14.64 | 1.71 |
| PIFC.8cab | m | Tb mulc PEX ø25mm brr 30%acc (material) | 1 | 3.961 | 3.96 |
| % | % | Costes Directos Complementarios | 2 % | 10.50 | 0.21 |
|  |  | Total |  |  | 10.71 |

| Medición | Uds. | Largo | Parcial |
|---|---|---|---|
| PB | 1 | 145.000 | 145.000 |
| P1 | 1 | 45.000 | 45.000 |
| Total |  |  | 190 |

**pp-20-faser-EIFC11bbb** m Canlz ocu mulc PEX ø20mm 30%acc
335 m × 9.25 (9.53 con costes indirectos) = 3192.55
Canalización oculta realizada con tubo multicapa de polietileno reticulado faser con alma de aluminio (PEX-AL-PEX), diámetro nominal 20mm y espesor de pared 2.25mm, suministrado en barras de 5m de longitud, incluso garras de sujeción y con un incremento del precio del tubo del 30% en concepto de uniones, accesorios y piezas especiales, totalmente instalada y comprobada.

| Código | Ud | Descripción | Rendimiento | Precio | Importe |
|---|---|---|---|---|---|
| MOOA.8a | h | Oficial 1ª construcción | 0.161 | 17.78 | 2.86 |
| MOOF.8a | h | Oficial 1ª fontanería | 0.105 | 15.92 | 1.67 |
| MOOF10a | h | Oficial 3ª fontanería | 0.105 | 14.64 | 1.54 |
| PIFC.8bab | m | Tb mulc PEX ø20mm brr 30%acc (material) | 1 | 2.995 | 3.00 |
| % | % | Costes Directos Complementarios | 2 % | 9.07 | 0.18 |
|  |  | Total |  |  | 9.25 |

| Medición | Uds. | Largo | Parcial |
|---|---|---|---|
| PB | 1 | 250.000 | 250.000 |
| P1 | 1 | 85.000 | 85.000 |
| Total |  |  | 335 |

**pp-16-EIFC11abb** m Canlz ocu mulc PEX ø16mm 30%acc
113 m × 8.05 (8.29 con costes indirectos) = 936.77
Canalización oculta realizada con tubo multicapa de polietileno reticulado faser con alma de aluminio (PEX-AL-PEX), diámetro nominal 16mm y espesor de pared 2mm, suministrado en barras de 5m de longitud, incluso garras de sujeción y con un incremento del precio del tubo del 30% en concepto de uniones, accesorios y piezas especiales, totalmente instalada y comprobada.

| Código | Ud | Descripción | Rendimiento | Precio | Importe |
|---|---|---|---|---|---|
| MOOA.8a | h | Oficial 1ª construcción | 0.155 | 17.78 | 2.76 |
| MOOF.8a | h | Oficial 1ª fontanería | 0.093 | 15.92 | 1.48 |
| MOOF10a | h | Oficial 3ª fontanería | 0.093 | 14.64 | 1.36 |
| PIFC.8aab | m | Tb mulc PEX ø16mm brr 30%acc (material) | 1 | 2.286 | 2.29 |
| % | % | Costes Directos Complementarios | 2 % | 7.89 | 0.16 |
|  |  | Total |  |  | 8.05 |

| Medición | Uds. | Largo | Parcial |
|---|---|---|---|
| PB | 1 | 55.000 | 55.000 |
| P1 | 1 | 58.000 | 58.000 |
| Total |  |  | 113 |

**EIFC13eabb** m Canlz ocu ø40mm 20atm 30%acc
20 m × 15.11 (15.56 con costes indirectos) = 311.20
Canalización oculta realizada con tubo de polipropileno copolímero (PP-R) con capa de aluminio, 40mm de diámetro exterior y espesor de pared 5.60mm, serie 3.2, presión nominal de 20 atm y suministrado en barras de 4m de longitud, incluso garras de sujeción y con un incremento del precio del tubo del 30% en concepto de uniones, accesorios y piezas especiales, totalmente instalada y comprobada.

| Código | Ud | Descripción | Rendimiento | Precio | Importe |
|---|---|---|---|---|---|
| MOOA.8a | h | Oficial 1ª construcción | 0.18 | 17.78 | 3.20 |
| MOOF.8a | h | Oficial 1ª fontanería | 0.142 | 15.92 | 2.26 |
| MOOF11a | h | Especialista fontanería | 0.143 | 13.93 | 1.99 |
| PIFC.9ecab | m | Tb PP ø40mm 20atm mulc 30%acc (material) | 1 | 7.357 | 7.36 |
| % | % | Costes Directos Complementarios | 2 % | 14.81 | 0.30 |
|  |  | Total |  |  | 15.11 |

**EIFC13dabb** m Canlz ocu ø32mm 20atm 30%acc
38 m × 12.16 (12.52 con costes indirectos) = 475.76
Canalización oculta realizada con tubo de polipropileno copolímero (PP-R) con capa de aluminio, 32mm de diámetro exterior y espesor de pared 4.50mm, serie 3.2, presión nominal de 20 atm y suministrado en barras de 4m de longitud, incluso garras de sujeción y con un incremento del precio del tubo del 30% en concepto de uniones, accesorios y piezas especiales, totalmente instalada y comprobada.

| Código | Ud | Descripción | Rendimiento | Precio | Importe |
|---|---|---|---|---|---|
| MOOA.8a | h | Oficial 1ª construcción | 0.174 | 17.78 | 3.09 |
| MOOF.8a | h | Oficial 1ª fontanería | 0.13 | 15.92 | 2.07 |
| MOOF11a | h | Especialista fontanería | 0.13 | 13.93 | 1.81 |
| PIFC.9dcab | m | Tb PP ø32mm 20atm mulc 30%acc (material) | 1 | 4.945 | 4.95 |
| % | % | Costes Directos Complementarios | 2 % | 11.92 | 0.24 |
|  |  | Total |  |  | 12.16 |

**pp-arqueta-fria-UIIE26a** u Arqueta de poliéster
5 u × 85.75 (88.32 con costes indirectos) = 441.60
Arqueta de poliester reforzado con fibra de vidrio, anticorrosivo altamente resistente a los agentes atmosféricos, formada por tapa y arqueta, de dimensiones de la tapa 510x440mm y de profundidad de arqueta 537mm, con orificios para pasar conductos, incluso juego de tornillos y accesorios para su montaje, totalmente instalada, conectada y en correcto estado de funcionamiento.

| Código | Ud | Descripción | Rendimiento | Precio | Importe |
|---|---|---|---|---|---|
| MOOA.8a | h | Oficial 1ª construcción | 0.622 | 17.78 | 11.06 |
| pp-arq-fria-PILE20a | u | Arqueta de poliéster (material) | 1 | 73.006 | 73.01 |
| % | % | Costes Directos Complementarios | 2 % | 84.07 | 1.68 |
|  |  | Total |  |  | 85.75 |

Claves: montaje, refuerzo, resistencia, accesorio, instalacion, diametro, arqueta, dimension, tornillo, cable, vidrio, fibra, tapa, alto, juego, poliester, anticorrosivo, correcto, conexion

**EIFG33cba** u Valv esf PP 3vias rosc ø15mm
3 u × 51.67 (53.22 con costes indirectos) = 159.66
Válvula de esfera de polipropileno, de tres vias, unión roscada de 15mm de diámetro, totalmente instalada y comprobada.

| Código | Ud | Descripción | Rendimiento | Precio | Importe |
|---|---|---|---|---|---|
| MOOF.8a | h | Oficial 1ª fontanería | 0.186 | 15.92 | 2.96 |
| PIFG33cba | u | Valv esf PP 3vias ø15mm (material) | 1 | 47.699 | 47.70 |
| % | % | Costes Directos Complementarios | 2 % | 50.66 | 1.01 |
|  |  | Total |  |  | 51.67 |

**pp-v-125-EIFG41f** u
30 u × 117.89 (121.43 con costes indirectos) = 3642.90
Válvula de bola de polipropileno de diámetro entre 20 y 125 mm, totalmente instalada y comprobada.

| Código | Ud | Descripción | Rendimiento | Precio | Importe |
|---|---|---|---|---|---|
| MOOF.8a | h | Oficial 1ª fontanería | 0.189 | 15.92 | 3.01 |
| pp-v-125-PIFG41f | u | Válvula de bola de polipropileno de diámetro entre 20 y 125mm, con marcado AENOR y según DB-HS4 del CTE. (material) | 1 | 112.57 | 112.57 |
| % | % | Costes Directos Complementarios | 2 % | 115.58 | 2.31 |
|  |  | Total |  |  | 117.89 |

**pp-CH1** u
8 u × 149.99 (154.49 con costes indirectos) = 1235.92
Instalación de fontanería para un aseo dotado de lavabo e inodoro, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 5 | 6.68 | 33.40 |
| EIFC10cabc | m | Canlz ocu sr3.2 ø20mm 40%acc | 2 | 7.45 | 14.90 |
| EIFC10eabc | m | Canlz ocu sr3.2 ø32mm 40%acc | 2 | 10.68 | 21.36 |
| EIFG62ab | u | Llave paso ø3/8´´ roscada | 3 | 7.27 | 21.81 |
| EIFG61a | u | Llave de escuadra baja calidad | 2 | 3.13 | 6.26 |
| EISC.1fc | m | Baj eva PVC sr-B DN110mm 40%acc | 4 | 9.41 | 37.64 |
| EISC.1ac | m | Baj eva PVC sr-B DN32mm 40%acc | 2 | 7.31 | 14.62 |
|  |  | Total |  |  | 149.99 |

| Medición | Uds. | Parcial |
|---|---|---|
| S1 |  |  |
| 30.3 aseo personal | 1 | 1.000 |
| S2 |  |  |
| 30.2 aseos p. doc | 2 | 2.000 |
| 30.4 p doc aseos | 1 | 1.000 |
| S3 |  |  |
| 30.1 aseos p. doc | 2 | 2.000 |
| 30.5 p. doc aseos | 1 | 1.000 |
| 22.4 aseos primaria | 1 | 1.000 |
| Total |  | 8 |

**pp-CH2** u
3 u × 227.99 (234.83 con costes indirectos) = 704.49
Instalación de fontanería para un aseo dotado de lavabo, inodoro y ducha, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 6 | 6.68 | 40.08 |
| EIFC10cabc | m | Canlz ocu sr3.2 ø20mm 40%acc | 3 | 7.45 | 22.35 |
| EIFC10eabc | m | Canlz ocu sr3.2 ø32mm 40%acc | 3 | 10.68 | 32.04 |
| EIFG62ab | u | Llave paso ø3/8´´ roscada | 5 | 7.27 | 36.35 |
| EIFG61a | u | Llave de escuadra baja calidad | 2 | 3.13 | 6.26 |
| EISC.1fc | m | Baj eva PVC sr-B DN110mm 40%acc | 5 | 9.41 | 47.05 |
| EISC.1ac | m | Baj eva PVC sr-B DN32mm 40%acc | 6 | 7.31 | 43.86 |
|  |  | Total |  |  | 227.99 |

| Medición | Uds. | Parcial |
|---|---|---|
| S2 |  |  |
| 42.1 y 42.2 aseo vest personal | 2 | 2.000 |
| S3 |  |  |
| 11.1 monitor dep | 1 | 1.000 |
| Total |  | 3 |

**pp-CH3** u
5 u × 360.81 (371.63 con costes indirectos) = 1858.15
Instalación de fontanería para un aseo dotado de 4 lavabos y 4 inodoros, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 12 | 6.68 | 80.16 |
| EIFC10cabc | m | Canlz ocu sr3.2 ø20mm 40%acc | 6 | 7.45 | 44.70 |
| EIFC10eabc | m | Canlz ocu sr3.2 ø32mm 40%acc | 6 | 10.68 | 64.08 |
| EIFG62ab | u | Llave paso ø3/8´´ roscada | 12 | 7.27 | 87.24 |
| EIFG61a | u | Llave de escuadra baja calidad | 2 | 3.13 | 6.26 |
| EISC.1fc | m | Baj eva PVC sr-B DN110mm 40%acc | 5 | 9.41 | 47.05 |
| EISC.1bc | m | Baj eva PVC sr-B DN40mm 40%acc | 3 | 10.44 | 31.32 |
|  |  | Total |  |  | 360.81 |

| Medición | Uds. | Parcial |
|---|---|---|
| S1 |  |  |
| 21. aseo infantil | 5 | 5.000 |
| Total |  | 5 |

**pp-CH4** u
1 u × 505.62 (520.79 con costes indirectos) = 520.79
Instalación de fontanería para un aseo dotado de 6 lavabos y 4 inodoros, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 18 | 6.68 | 120.24 |
| EIFC10cabc | m | Canlz ocu sr3.2 ø20mm 40%acc | 10 | 7.45 | 74.50 |
| EIFC10eabc | m | Canlz ocu sr3.2 ø32mm 40%acc | 10 | 10.68 | 106.80 |
| EIFG62ab | u | Llave paso ø3/8´´ roscada | 16 | 7.27 | 116.32 |
| EIFG61a | u | Llave de escuadra baja calidad | 3 | 3.13 | 9.39 |
| EISC.1fc | m | Baj eva PVC sr-B DN110mm 40%acc | 5 | 9.41 | 47.05 |
| EISC.1bc | m | Baj eva PVC sr-B DN40mm 40%acc | 3 | 10.44 | 31.32 |
|  |  | Total |  |  | 505.62 |

| Medición | Uds. | Parcial |
|---|---|---|
| S3 |  |  |
| 22.2 aseos primaria P1 | 1 | 1.000 |
| Total |  | 1 |

**pp-CH5** u
1 u × 633.05 (652.04 con costes indirectos) = 652.04
Instalación de fontanería para un aseo dotado de 5 lavabos, 4 inodoros y 2 urinarios, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 22 | 6.68 | 146.96 |
| EIFC10cabc | m | Canlz ocu sr3.2 ø20mm 40%acc | 14 | 7.45 | 104.30 |
| EIFC10eabc | m | Canlz ocu sr3.2 ø32mm 40%acc | 14 | 10.68 | 149.52 |
| EIFG62ab | u | Llave paso ø3/8´´ roscada | 16 | 7.27 | 116.32 |
| EIFG61a | u | Llave de escuadra baja calidad | 2 | 3.13 | 6.26 |
| EISC.1fc | m | Baj eva PVC sr-B DN110mm 40%acc | 5 | 9.41 | 47.05 |
| EISC.1bc | m | Baj eva PVC sr-B DN40mm 40%acc | 6 | 10.44 | 62.64 |
|  |  | Total |  |  | 633.05 |

| Medición | Uds. | Parcial |
|---|---|---|
| 22.3 aseos primaria P1 | 1 | 1.000 |
| Total |  | 1 |

**pp-CH6** u
2 u × 722.15 (743.81 con costes indirectos) = 1487.62
Instalación de fontanería para un aseo dotado de 7 lavabos y 7 inodoros, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 24 | 6.68 | 160.32 |
| EIFC10cabc | m | Canlz ocu sr3.2 ø20mm 40%acc | 16 | 7.45 | 119.20 |
| EIFC10eabc | m | Canlz ocu sr3.2 ø32mm 40%acc | 16 | 10.68 | 170.88 |
| EIFG62ab | u | Llave paso ø3/8´´ roscada | 21 | 7.27 | 152.67 |
| EIFG61a | u | Llave de escuadra baja calidad | 3 | 3.13 | 9.39 |
| EISC.1fc | m | Baj eva PVC sr-B DN110mm 40%acc | 5 | 9.41 | 47.05 |
| EISC.1bc | m | Baj eva PVC sr-B DN40mm 40%acc | 6 | 10.44 | 62.64 |
|  |  | Total |  |  | 722.15 |

| Medición | Uds. | Parcial |
|---|---|---|
| 22.1 aseos primaria |  |  |
| pb | 1 | 1.000 |
| p1 | 1 | 1.000 |
| Total |  | 2 |

**pp-CH7** u
2 u × 779.04 (802.41 con costes indirectos) = 1604.82
Instalación de fontanería para un aseo dotado de 7 lavabos, 5 inodoros y 3 urinarios, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 26 | 6.68 | 173.68 |
| EIFC10cabc | m | Canlz ocu sr3.2 ø20mm 40%acc | 18 | 7.45 | 134.10 |
| EIFC10eabc | m | Canlz ocu sr3.2 ø32mm 40%acc | 18 | 10.68 | 192.24 |
| EIFG62ab | u | Llave paso ø3/8´´ roscada | 22 | 7.27 | 159.94 |
| EIFG61a | u | Llave de escuadra baja calidad | 3 | 3.13 | 9.39 |
| EISC.1fc | m | Baj eva PVC sr-B DN110mm 40%acc | 5 | 9.41 | 47.05 |
| EISC.1bc | m | Baj eva PVC sr-B DN40mm 40%acc | 6 | 10.44 | 62.64 |
|  |  | Total |  |  | 779.04 |

| Medición | Uds. | Parcial |
|---|---|---|
| 22.1 aseos primaria |  |  |
| pb | 1 | 1.000 |
| p1 | 1 | 1.000 |
| Total |  | 2 |

**pp-CH8** u
2 u × 855.5 (881.17 con costes indirectos) = 1762.34
Instalación de fontanería para un aseo dotado de 5 lavabos, 2 inodoros y 9 duchas, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 28 | 6.68 | 187.04 |
| EIFC10cabc | m | Canlz ocu sr3.2 ø20mm 40%acc | 20 | 7.45 | 149.00 |
| EIFC10eabc | m | Canlz ocu sr3.2 ø32mm 40%acc | 20 | 10.68 | 213.60 |
| EIFG62ab | u | Llave paso ø3/8´´ roscada | 30 | 7.27 | 218.10 |
| EIFG61a | u | Llave de escuadra baja calidad | 3 | 3.13 | 9.39 |
| EISC.1fc | m | Baj eva PVC sr-B DN110mm 40%acc | 5 | 9.41 | 47.05 |
| EISC.1bc | m | Baj eva PVC sr-B DN40mm 40%acc | 3 | 10.44 | 31.32 |
|  |  | Total |  |  | 855.5 |

| Medición | Uds. | Parcial |
|---|---|---|
| 45.2 y 45.3 aseos vest | 2 | 2.000 |
| Total |  | 2 |

**pp-CH9** u
1 u × 962.1 (990.96 con costes indirectos) = 990.96
Instalación de fontanería para un aseo dotado de 7 lavabos, 6 inodoros y 8 duchas, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 32 | 6.68 | 213.76 |
| EIFC10cabc | m | Canlz ocu sr3.2 ø20mm 40%acc | 22 | 7.45 | 163.90 |
| EIFC10eabc | m | Canlz ocu sr3.2 ø32mm 40%acc | 22 | 10.68 | 234.96 |
| EIFG62ab | u | Llave paso ø3/8´´ roscada | 36 | 7.27 | 261.72 |
| EIFG61a | u | Llave de escuadra baja calidad | 3 | 3.13 | 9.39 |
| EISC.1fc | m | Baj eva PVC sr-B DN110mm 40%acc | 5 | 9.41 | 47.05 |
| EISC.1bc | m | Baj eva PVC sr-B DN40mm 40%acc | 3 | 10.44 | 31.32 |
|  |  | Total |  |  | 962.1 |

| Medición | Uds. | Parcial |
|---|---|---|
| 10.1 vest y aseos | 1 | 1.000 |
| Total |  | 1 |

**pp-CH10** u
1 u × 1050.31 (1081.82 con costes indirectos) = 1081.82
Instalación de fontanería para un aseo dotado de 7 lavabos, 4 inodoros, 3 urinarios y 8 duchas, realizada con tuberías de polietileno reticulado para las redes de agua fría y caliente, y con tuberías de PVC diámetro 32mm para la red de desagües, preparada para sifón individual en cada aparato, incluso con parte proporcional de bajante de PVC de 110mm y con manguetón para enlace al inodoro, sin grifería, aparatos sanitarios ni ayudas de albañilería, las tomas de agua cerradas con llaves de escuadro o tapones (según proceda) y los desagües con tapones, totalmente acabada.

| Código | Ud | Descripción | Rendimiento | Precio | Importe |
|---|---|---|---|---|---|
| EIFC10babc | m | Canlz ocu sr3.2 ø16mm 40%acc | 34 | 6.68 | 227.12 |
| EIFC10cabc | m | Canlz ocu sr3.2 ø20mm 40%acc | 24 | 7.45 | 178.80 |
| EIFC10eabc | m | Canlz ocu sr3.2 ø32mm 40%acc | 24 | 10.68 | 256.32 |
| EIFG62ab | u | Llave paso ø3/8´´ roscada | 37 | 7.27 | 268.99 |
| EIFG61a | u | Llave de escuadra baja calidad | 3 | 3.13 | 9.39 |
| EISC.1fc | m | Baj eva PVC sr-B DN110mm 40%acc | 5 | 9.41 | 47.05 |
| EISC.1bc | m | Baj eva PVC sr-B DN40mm 40%acc | 6 | 10.44 | 62.64 |
|  |  | Total |  |  | 1050.31 |

| Medición | Uds. | Parcial |
|---|---|---|
| 10.2 vest y aseos | 1 | 1.000 |
| Total |  | 1 |

**pp-CHv** u
3 u × 38.42 (39.57 con costes indirectos) = 118.71
Instalación de fontanería para un vertedero realizada con tubería/s de polietileno reticulado de 16mm de diámetro para la red de agua fría y con tuberías de PVC de diámetro 32mm para la red de desagüe, preparada para sifón individual, sin aparato sanitario ni ayudas de albañilería, la toma de agua cerrada con llaves de escuadra y el desagüe con tapón, totalmente acabada.

| Código | Ud | Descripción | Rendimiento | Precio | Importe |
|---|---|---|---|---|---|
| EIFC10babc | m | Canlz ocu sr3.2 ø16mm 40%acc | 2 | 6.68 | 13.36 |
| EIFG61a | u | Llave de escuadra baja calidad | 1 | 3.13 | 3.13 |
| EISC.1ac | m | Baj eva PVC sr-B DN32mm 40%acc | 3 | 7.31 | 21.93 |
|  |  | Total |  |  | 38.42 |

**pp-CHcoc** u
1 u × 381.62 (393.07 con costes indirectos) = 393.07
Instalación de fontanería para una cocina, dotada con tomas para fregadero, lavadora, lavavajillas..., según plano de cocina, realizada con tuberías de polietileno reticulado para las redes de agua fría y caliente y con tuberías de PVC de diámetro 32mm para la red de desagües, preparada para sifón individual en cada aparato, incluso con p.p. de bajante de PVC de 110mm, sin grifería, aparatos electrodomésticos ni ayudas de albañilería, las tomas de agua cerradas con llaves de escuadro o tapones (según proceda) y los desagües con tapones, totalmente acabada.

| Código | Ud | Descripción | Rendimiento | Precio | Importe |
|---|---|---|---|---|---|
| EIFC10babc | m | Canlz ocu sr3.2 ø16mm 40%acc | 12 | 6.68 | 80.16 |
| EIFC10cabc | m | Canlz ocu sr3.2 ø20mm 40%acc | 8 | 7.45 | 59.60 |
| EIFC10eabc | m | Canlz ocu sr3.2 ø32mm 40%acc | 8 | 10.68 | 85.44 |
| EIFG62ab | u | Llave paso ø3/8´´ roscada | 6 | 7.27 | 43.62 |
| EIFG61a | u | Llave de escuadra baja calidad | 6 | 3.13 | 18.78 |
| EISC.1fc | m | Baj eva PVC sr-B DN110mm 40%acc | 3 | 9.41 | 28.23 |
| EISC.1ac | m | Baj eva PVC sr-B DN32mm 40%acc | 9 | 7.31 | 65.79 |
|  |  | Total |  |  | 381.62 |

**pp-grifobaldeo-EIFG.5bbb** u Grif fr/cl conve eco cañ ctrl
4 u × 12.46 (12.83 con costes indirectos) = 51.32
Grifo sólo fría para baldeo, convencional, calidad media, de pared, acabado cromado, totalmente instalado y comprobado.

| Código | Ud | Descripción | Rendimiento | Precio | Importe |
|---|---|---|---|---|---|
| MOOF.8a | h | Oficial 1ª fontanería | 0.379 | 15.92 | 6.03 |
| pp-grifobaldeo-PIFG.5bbb | u | Grif fr/cl conve eco cañ ctrl (material) | 1 | 6.193 | 6.19 |
| % | % | Costes Directos Complementarios | 2 % | 12.22 | 0.24 |
|  |  | Total |  |  | 12.46 |

### CAP22.2 Agua caliente (13/02/2014)
Importe: 17643.9
Cocina

**pp-50-faser-EIFC13fabb** m Canlz ocu ø50mm 20atm 30%acc
86 m × 19.05 (19.62 con costes indirectos) = 1687.32
Canalización oculta realizada con tubo de polipropileno faser, 50mm de diámetro exterior y espesor de pared 6.90mm, serie 3.2, presión nominal de 20 atm y suministrado en barras de 4m de longitud, incluso garras de sujeción y con un incremento del precio del tubo del 30% en concepto de uniones, accesorios y piezas especiales, totalmente instalada y comprobada.

| Código | Ud | Descripción | Rendimiento | Precio | Importe |
|---|---|---|---|---|---|
| MOOA.8a | h | Oficial 1ª construcción | 0.185 | 17.78 | 3.29 |
| MOOF.8a | h | Oficial 1ª fontanería | 0.156 | 15.92 | 2.48 |
| MOOF11a | h | Especialista fontanería | 0.157 | 13.93 | 2.19 |
| pp-50-faser-PIFC.9fcab | m | Tb PP ø50mm 20atm mulc 30%acc (material) | 1 | 10.722 | 10.72 |
| % | % | Costes Directos Complementarios | 2 % | 18.68 | 0.37 |
|  |  | Total |  |  | 19.05 |

**pp-40-faser-EIFC13eabb** m Canlz ocu ø40mm 20atm 30%acc
101 m × 11.25 (11.59 con costes indirectos) = 1170.59
Canalización oculta realizada con tubo de polipropileno faser, 40mm de diámetro exterior y espesor de pared 5.60mm, serie 3.2, presión nominal de 20 atm y suministrado en barras de 4m de longitud, incluso garras de sujeción y con un incremento del precio del tubo del 30% en concepto de uniones, accesorios y piezas especiales, totalmente instalada y comprobada.

| Código | Ud | Descripción | Rendimiento | Precio | Importe |
|---|---|---|---|---|---|
| MOOA.8a | h | Oficial 1ª construcción | 0.18 | 17.78 | 3.20 |
| MOOF.8a | h | Oficial 1ª fontanería | 0.142 | 15.92 | 2.26 |
| MOOF11a | h | Especialista fontanería | 0.142 | 13.93 | 1.98 |
| pp-40-faser-PIFC.9ecab | m | Tb PP ø40mm 20atm mulc 30%acc (material) | 1 | 3.591 | 3.59 |
| % | % | Costes Directos Complementarios | 2 % | 11.03 | 0.22 |
|  |  | Total |  |  | 11.25 |

| Medición | Uds. | Largo | Parcial |
|---|---|---|---|
| pb | 1 | 78.000 | 78.000 |
|  | 1 | 18.000 | 18.000 |
| p1 | 1 | 5.000 | 5.000 |
| Total |  |  | 101 |

**pp-32-faser-EIFC13dabb** m Canlz ocu ø32mm 20atm 30%acc
198 m × 10.33 (10.64 con costes indirectos) = 2106.72
Canalización oculta realizada con tubo de polipropileno faser, 32mm de diámetro exterior y espesor de pared 4.50mm, serie 3.2, presión nominal de 20 atm y suministrado en barras de 4m de longitud, incluso garras de sujeción y con un incremento del precio del tubo del 30% en concepto de uniones, accesorios y piezas especiales, totalmente instalada y comprobada.

| Código | Ud | Descripción | Rendimiento | Precio | Importe |
|---|---|---|---|---|---|
| MOOA.8a | h | Oficial 1ª construcción | 0.174 | 17.78 | 3.09 |
| MOOF.8a | h | Oficial 1ª fontanería | 0.13 | 15.92 | 2.07 |
| MOOF11a | h | Especialista fontanería | 0.13 | 13.93 | 1.81 |
| pp-32-faser-PIFC.9dcab | m | Tb PP ø32mm 20atm mulc 30%acc (material) | 1 | 3.157 | 3.16 |
| % | % | Costes Directos Complementarios | 2 % | 10.13 | 0.20 |
|  |  | Total |  |  | 10.33 |

| Medición | Uds. | Largo | Parcial |
|---|---|---|---|
| pb | 1 | 165.000 | 165.000 |
|  | 1 | 18.000 | 18.000 |
| p1 | 1 | 15.000 | 15.000 |
| Total |  |  | 198 |

**pp-25-faser-EIFC13cabb** m Canlz ocu ø25mm 20atm 30%acc
165 m × 8.55 (8.81 con costes indirectos) = 1453.65
Canalización oculta realizada con tubo de polipropileno faser, 25mm de diámetro exterior y espesor de pared 3.50mm, serie 3.2, presión nominal de 20 atm y suministrado en barras de 4m de longitud, incluso garras de sujeción y con un incremento del precio del tubo del 30% en concepto de uniones, accesorios y piezas especiales, totalmente instalada y comprobada.

| Código | Ud | Descripción | Rendimiento | Precio | Importe |
|---|---|---|---|---|---|
| MOOA.8a | h | Oficial 1ª construcción | 0.167 | 17.78 | 2.97 |
| MOOF.8a | h | Oficial 1ª fontanería | 0.117 | 15.92 | 1.86 |
| MOOF11a | h | Especialista fontanería | 0.117 | 13.93 | 1.63 |
| pp-25-faser-PIFC.9ccab | m | Tb PP ø25mm 20atm mulc 30%acc (material) | 1 | 1.92 | 1.92 |
| % | % | Costes Directos Complementarios | 2 % | 8.38 | 0.17 |
|  |  | Total |  |  | 8.55 |

| Medición | Uds. | Largo | Parcial |
|---|---|---|---|
| pb | 1 | 65.000 | 65.000 |
|  | 1 | 90.000 | 90.000 |
| p1 | 1 | 10.000 | 10.000 |
| Total |  |  | 165 |

**pp-20-faser-EIFC13babb** m Canlz ocu ø20mm 20atm 30%acc
287 m × 8.66 (8.92 con costes indirectos) = 2560.04
Canalización oculta realizada con tubo de polipropileno faser, 20mm de diámetro exterior y espesor de pared 2.80mm, serie 3.2, presión nominal de 20 atm y suministrado en barras de 4m de longitud, incluso garras de sujeción y con un incremento del precio del tubo del 30% en concepto de uniones, accesorios y piezas especiales, totalmente instalada y comprobada.

| Código | Ud | Descripción | Rendimiento | Precio | Importe |
|---|---|---|---|---|---|
| MOOA.8a | h | Oficial 1ª construcción | 0.161 | 17.78 | 2.86 |
| MOOF.8a | h | Oficial 1ª fontanería | 0.105 | 15.92 | 1.67 |
| MOOF11a | h | Especialista fontanería | 0.105 | 13.93 | 1.46 |
| pp-20-faser-PIFC.9bcab | m | Tb PP ø20mm 20atm mulc 30%acc (material) | 1 | 2.495 | 2.50 |
| % | % | Costes Directos Complementarios | 2 % | 8.49 | 0.17 |
|  |  | Total |  |  | 8.66 |

| Medición | Uds. | Largo | Parcial |
|---|---|---|---|
| pb | 1 | 47.000 | 47.000 |
|  | 1 | 145.000 | 145.000 |
| p1 | 1 | 55.000 | 55.000 |
|  | 1 | 40.000 | 40.000 |
| Total |  |  | 287 |

**pp-16-faser-EIFC13aabb** m Canlz ocu ø16mm 20atm 30%acc
57 m × 7.58 (7.81 con costes indirectos) = 445.17
Canalización oculta realizada con tubo de polipropileno faser, 16mm de diámetro exterior y espesor de pared 2.80mm, serie 3.2, presión nominal de 20 atm y suministrado en barras de 4m de longitud, incluso garras de sujeción y con un incremento del precio del tubo del 30% en concepto de uniones, accesorios y piezas especiales, totalmente instalada y comprobada.

| Código | Ud | Descripción | Rendimiento | Precio | Importe |
|---|---|---|---|---|---|
| MOOA.8a | h | Oficial 1ª construcción | 0.155 | 17.78 | 2.76 |
| MOOF.8a | h | Oficial 1ª fontanería | 0.093 | 15.92 | 1.48 |
| MOOF11a | h | Especialista fontanería | 0.093 | 13.93 | 1.30 |
| PIFC.9acab | m | Tb PP ø16mm 20atm mulc 30%acc (material) | 1 | 1.891 | 1.89 |
| % | % | Costes Directos Complementarios | 2 % | 7.43 | 0.15 |
|  |  | Total |  |  | 7.58 |

| Medición | Uds. | Largo | Parcial |
|---|---|---|---|
| pb | 1 | 52.000 | 52.000 |
| p1 | 1 | 5.000 | 5.000 |
| Total |  |  | 57 |

**pp-32-faser-EIFC11dbb** m Canlz ocu mulc PEX ø32mm 30%acc
18 m × 13.24 (13.64 con costes indirectos) = 245.52

| Medición | Uds. | Largo | Parcial |
|---|---|---|---|
| p1 | 1 | 18.000 | 18.000 |
| Total |  |  | 18 |

**pp-25-faser-EIFC11cbb** m Canlz ocu mulc PEX ø25mm 30%acc
85 m × 10.71 (11.03 con costes indirectos) = 937.55

| Medición | Uds. | Largo | Parcial |
|---|---|---|---|
| pb | 1 | 75.000 | 75.000 |
| p1 | 1 | 10.000 | 10.000 |
| Total |  |  | 85 |

**pp-20-faser-EIFC11bbb** m Canlz ocu mulc PEX ø20mm 30%acc
115 m × 9.25 (9.53 con costes indirectos) = 1095.95

| Medición | Uds. | Largo | Parcial |
|---|---|---|---|
| pb | 1 | 115.000 | 115.000 |
| Total |  |  | 115 |

**pp-16-EIFC11abb** m Canlz ocu mulc PEX ø16mm 30%acc
8 m × 8.05 (8.29 con costes indirectos) = 66.32

| Medición | Uds. | Largo | Parcial |
|---|---|---|---|
| p1 | 1 | 8.000 | 8.000 |
| Total |  |  | 8 |

**EIFC10dbbb** m Canlz ocu sr5 ø25mm 30%acc
25 m × 9.56 (9.85 con costes indirectos) = 246.25
Canalización oculta realizada con tubo de polietileno reticulado (PEX), diámetro interior 25mm y espesor de pared 2.3mm, serie 5, incluso garras de sujeción y con un incremento del precio del tubo del 30% en concepto de uniones, accesorios y piezas especiales, totalmente instalada y comprobada.

| Código | Ud | Descripción | Rendimiento | Precio | Importe |
|---|---|---|---|---|---|
| MOOA.8a | h | Oficial 1ª construcción | 0.174 | 17.78 | 3.09 |
| MOOF.8a | h | Oficial 1ª fontanería | 0.13 | 15.92 | 2.07 |
| MOOF11a | h | Especialista fontanería | 0.13 | 13.93 | 1.81 |
| PIFC.7dbab | m | Tb PEX ø25mm sr 5 brr 30%acc (material) | 1 | 2.398 | 2.40 |
| % | % | Costes Directos Complementarios | 2 % | 9.37 | 0.19 |
|  |  | Total |  |  | 9.56 |

| Medición | Uds. | Largo | Parcial |
|---|---|---|---|
| p1 | 1 | 25.000 | 25.000 |
| Total |  |  | 25 |

**EIFC10cbbb** m Canlz ocu sr5 ø20mm 30%acc
26 m × 8.13 (8.37 con costes indirectos) = 217.62
Canalización oculta realizada con tubo de polietileno reticulado (PEX), diámetro interior 20mm y espesor de pared 1.9mm, serie 5, incluso garras de sujeción y con un incremento del precio del tubo del 30% en concepto de uniones, accesorios y piezas especiales, totalmente instalada y comprobada.

| Código | Ud | Descripción | Rendimiento | Precio | Importe |
|---|---|---|---|---|---|
| MOOA.8a | h | Oficial 1ª construcción | 0.167 | 17.78 | 2.97 |
| MOOF.8a | h | Oficial 1ª fontanería | 0.117 | 15.92 | 1.86 |
| MOOF11a | h | Especialista fontanería | 0.117 | 13.93 | 1.63 |
| PIFC.7cbab | m | Tb PEX ø20mm sr 5 brr 30%acc (material) | 1 | 1.505 | 1.51 |
| % | % | Costes Directos Complementarios | 2 % | 7.97 | 0.16 |
|  |  | Total |  |  | 8.13 |

| Medición | Uds. | Parcial |
|---|---|---|
| p1 | 26 | 26.000 |
| Total |  | 26 |

**EIFC10bbbb** m Canlz ocu sr5 ø16mm 30%acc
95 m × 7.35 (7.57 con costes indirectos) = 719.15
Canalización oculta realizada con tubo de polietileno reticulado (PEX), diámetro interior 16mm y espesor de pared 1.8mm, serie 5, incluso garras de sujeción y con un incremento del precio del tubo del 30% en concepto de uniones, accesorios y piezas especiales, totalmente instalada y comprobada.

| Código | Ud | Descripción | Rendimiento | Precio | Importe |
|---|---|---|---|---|---|
| MOOA.8a | h | Oficial 1ª construcción | 0.161 | 17.78 | 2.86 |
| MOOF.8a | h | Oficial 1ª fontanería | 0.105 | 15.92 | 1.67 |
| MOOF11a | h | Especialista fontanería | 0.105 | 13.93 | 1.46 |
| PIFC.7bbab | m | Tb PEX ø16mm sr 5 brr 30%acc (material) | 1 | 1.224 | 1.22 |
| % | % | Costes Directos Complementarios | 2 % | 7.21 | 0.14 |
|  |  | Total |  |  | 7.35 |

| Medición | Uds. | Largo | Parcial |
|---|---|---|---|
| pb | 1 | 80.000 | 80.000 |
| p1 | 1 | 15.000 | 15.000 |
| Total |  |  | 95 |

**pp-valv-eq-050** u
2 u × 138.08 (142.22 con costes indirectos) = 284.44
Válvula de equilibrado hidráulico D. 50, totalmente instalada, comprobada y en correcto estado de funcionamiento.

| Código | Ud | Descripción | Rendimiento | Precio | Importe |
|---|---|---|---|---|---|
| MOOF.8a | h | Oficial 1ª fontanería | 0.646 | 15.92 | 10.28 |
| pp-valv-eq-50 | u | Válvula de equilibrado hidráulico D. 50, con marcado AENOR y según DB-HS4 del CTE. (material) | 1 | 125.085 | 125.09 |
| % | % | Costes Directos Complementarios | 2 % | 135.37 | 2.71 |
|  |  | Total |  |  | 138.08 |

**pp-valv-eq-EIFR.7fa** u
1 u × 104.76 (107.9 con costes indirectos) = 107.90
Válvula de equilibrado hidráulico D. 32, totalmente instalada, comprobada y en correcto estado de funcionamiento.

| Código | Ud | Descripción | Rendimiento | Precio | Importe |
|---|---|---|---|---|---|
| MOOF.8a | h | Oficial 1ª fontanería | 0.695 | 15.92 | 11.06 |
| pp-valv-eq-PIFR.7fa | u | Válvula de equilibrado hidráulico D. 32, con marcado AENOR y según DB-HS4 del CTE. (material) | 1 | 91.646 | 91.65 |
| % | % | Costes Directos Complementarios | 2 % | 102.71 | 2.05 |
|  |  | Total |  |  | 104.76 |

**pp-valv-eq-EIFR.7ea** u
2 u × 67.13 (69.14 con costes indirectos) = 138.28
Válvula de equilibrado hidráulico D. 25, totalmente instalada, comprobada y en correcto estado de funcionamiento.

| Código | Ud | Descripción | Rendimiento | Precio | Importe |
|---|---|---|---|---|---|
| MOOF.8a | h | Oficial 1ª fontanería | 0.647 | 15.92 | 10.30 |
| pp-valv-eq-PIFR.7ea | u | Válvula de equilibrado hidráulico D. 25, con marcado AENOR y según DB-HS4 del CTE. (material) | 1 | 55.508 | 55.51 |
| % | % | Costes Directos Complementarios | 2 % | 65.81 | 1.32 |
|  |  | Total |  |  | 67.13 |

**pp-valv-eq-EIFR.7ca** u
6 u × 51.92 (53.48 con costes indirectos) = 320.88
Válvula de equilibrado hidráulico D. 20, totalmente instalada, comprobada y en correcto estado de funcionamiento.

| Código | Ud | Descripción | Rendimiento | Precio | Importe |
|---|---|---|---|---|---|
| MOOF.8a | h | Oficial 1ª fontanería | 0.626 | 15.92 | 9.97 |
| pp-valv-eq-PIFR.aaa | u | Válvula de equilibrado hidráulico D. 20, con marcado AENOR y según DB-HS4 del CTE. (material) | 1 | 40.933 | 40.93 |
| % | % | Costes Directos Complementarios | 2 % | 50.90 | 1.02 |
|  |  | Total |  |  | 51.92 |

**pp-valv-eq-16** u
5 u × 38.38 (39.53 con costes indirectos) = 197.65
Válvula de equilibrado hidráulico D. 16, totalmente instalada, comprobada y en correcto estado de funcionamiento.

| Código | Ud | Descripción | Rendimiento | Precio | Importe |
|---|---|---|---|---|---|
| MOOF.8a | h | Oficial 1ª fontanería | 0.627 | 15.92 | 9.98 |
| pp-valv-eq-PIFR.16 | u | Válvula de equilibrado hidráulico D. 16, con marcado AENOR y según DB-HS4 del CTE. (material) | 1 | 27.647 | 27.65 |
| % | % | Costes Directos Complementarios | 2 % | 37.63 | 0.75 |
|  |  | Total |  |  | 38.38 |

**pp-v-125-EIFG41f** u
30 u × 117.89 (121.43 con costes indirectos) = 3642.90

## CAP23 SANITARIOS Y COMPLEMENTOS (24/07/2009)
Importe: 59152.94
ñlkj

**EIFS52aab** u Ind susp bl tanque alt sin (09/01/2015)
41 u × 137.58 (141.71 con costes indirectos) = 5810.11
Inodoro suspendido de porcelana vitrificada, color blanco, incluso asiento y tapa rígidos de color similar, soporte, cisterna empotrada tipo DAL-RAPID "S" de Grohe ó equivalente, con pulsador doble de acero inoxidable antivandalico, juego de mecanismos incluídos, incluso parte proporcional de tubo de 110 mm. de PVC para evacuación, colocación y ayudas de albañilería, según NTE/IFF-16 y ISS-34.

| Código | Ud | Descripción | Rendimiento | Precio | Importe |
|---|---|---|---|---|---|
| MOOF.8a | h | Oficial 1ª fontanería | 0.606 | 15.92 | 9.65 |
| MOOF11a | h | Especialista fontanería | 0.606 | 13.93 | 8.44 |
| MOOA.8a | h | Oficial 1ª construcción | 0.151 | 17.78 | 2.68 |
| MOOA12a | h | Peón ordinario construcción | 0.151 | 15.55 | 2.35 |
| PSMR91a | u | Taza inodoro suspendida bl (material; 09/01/2015) | 1 | 41.434 | 41.43 |
| PSMR12ha | u | Asiento-tapa inodoro p/67x38 bl (material; 09/01/2015) | 1 | 15.273 | 15.27 |
| PSMR16l | ud | Cisterna DAL-RAPID "S" WC (material; 09/01/2015) | 1 | 29.734 | 29.73 |
| PSMR93a | u | Soporte sanitarios suspendidos (material; 09/01/2015) | 1 | 19.031 | 19.03 |
| PISC27afb | m | Tb PVC eva resid ø110 30%acc (material; 09/01/2015) | 2 | 2.495 | 4.99 |
| %0300 | % | Medios auxiliares | 3 % | 133.57 | 4.01 |
|  |  | Total |  |  | 137.58 |

| Medición | Uds. | Largo | Parcial |
|---|---|---|---|
| PLANTA BAJA |  |  |  |
| 42.1 y 42.2 aseo vestuario personal | 2 | 1.000 | 2.000 |
| 22.1 aseos primaria | 1 | 10.000 | 10.000 |
| 10.1 y 10.2 vestuarios aseos | 1 | 8.000 | 8.000 |
| 11.1 aseo monitor | 1 | 1.000 | 1.000 |
| 45.2 y 45.3 aseos | 2 | 1.000 | 2.000 |
| PLANTA PRIMERA |  |  |  |
| 22.2 aseos primaria | 2 | 4.000 | 8.000 |
| 22.1 aseos primaria | 1 | 10.000 | 10.000 |
| Total |  |  | 41 |

**ppEIFS14aabd** u Inodoro accesibilidad (09/01/2015)
16 u × 119.77 (123.36 con costes indirectos) = 1973.76
Taza inodoro para tanque bajo, de dimensiones adaptadas a las condiciones de la normativa de accesibilidad, de porcelana vitrificada blanca, con asiento y tapa lacados modelo caída amortiguada, calidad estándar, juego de fijación, codo y enchufe de unión, colocada y con ayudas de albañilería.

| Código | Ud | Descripción | Rendimiento | Precio | Importe |
|---|---|---|---|---|---|
| MOOA.8a | h | Oficial 1ª construcción | 0.302 | 17.78 | 5.37 |
| MOOA12a | h | Peón ordinario construcción | 0.302 | 15.55 | 4.70 |
| MOOF.8a | h | Oficial 1ª fontanería | 0.605 | 15.92 | 9.63 |
| MOOF11a | h | Especialista fontanería | 0.605 | 13.93 | 8.43 |
| PIFS14aabd | u | Tz tanq bj bl est c/asi+tap (material; 09/01/2015) | 1 | 86.61 | 86.61 |
| PISC.1fd | m | Tubo eva PVC sr-B Ø110mm 50%acc (material; 09/01/2015) | 1 | 2.675 | 2.68 |
| % | % | Costes Directos Complementarios | 2 % | 117.42 | 2.35 |
|  |  | Total |  |  | 119.77 |

| Medición | Uds. | Largo | Parcial |
|---|---|---|---|
| PB |  |  |  |
| 30.3 personal educativo | 1 |  | 1.000 |
| 30.2 aseos p.doc | 2 | 1.000 | 2.000 |
| 22.1 aseos primaria | 2 | 1.000 | 2.000 |
| 30.1 aseos p.doc | 2 | 1.000 | 2.000 |
| 10.1 y 10.2 vestuarios aseos | 2 | 1.000 | 2.000 |
| 45.2 y 45.3 aseos | 2 | 1.000 | 2.000 |
| P1 |  |  |  |
| 22.4 aseos primaria | 1 |  | 1.000 |
| 30.5 aseos p.doc | 1 |  | 1.000 |
| 22.1 aseos primaria | 2 | 1.000 | 2.000 |
| 30.4 aseos p.doc | 1 |  | 1.000 |
| Total |  |  | 16 |

**ppEIFS16ab** u Tanque para inodoro accesibilidad (09/01/2015)
16 u × 66.72 (68.72 con costes indirectos) = 1099.52
Tanque bajo de porcelana vitrificada en color blanco, de dimensiones apropiadas a la normativa de seguridad, con tapa y mecanismo de doble pulsador, de 3/6 litros de capacidad, colocado.

| Código | Ud | Descripción | Rendimiento | Precio | Importe |
|---|---|---|---|---|---|
| MOOA.8a | h | Oficial 1ª construcción | 0.181 | 17.78 | 3.22 |
| MOOA12a | h | Peón ordinario construcción | 0.181 | 15.55 | 2.81 |
| MOOF.8a | h | Oficial 1ª fontanería | 0.302 | 15.92 | 4.81 |
| MOOF11a | h | Especialista fontanería | 0.302 | 13.93 | 4.21 |
| PIFS16ab | u | Tanque bajo blanca cld est (material; 09/01/2015) | 1 | 50.363 | 50.36 |
| % | % | Costes Directos Complementarios | 2 % | 65.41 | 1.31 |
|  |  | Total |  |  | 66.72 |

| Medición | Uds. | Largo | Parcial |
|---|---|---|---|
| PB |  |  |  |
| 30.3 personal educativo | 1 |  | 1.000 |
| 30.2 aseos p.doc | 2 | 1.000 | 2.000 |
| 22.1 aseos primaria | 2 | 1.000 | 2.000 |
| 30.1 aseos p.doc | 2 | 1.000 | 2.000 |
| 10.1 y 10.2 vestuarios aseos | 2 | 1.000 | 2.000 |
| 45.2 y 45.3 aseos | 2 | 1.000 | 2.000 |
| P1 |  |  |  |
| 22.4 aseos primaria | 1 |  | 1.000 |
| 30.5 aseos p.doc | 1 |  | 1.000 |
| 22.1 aseos primaria | 2 | 1.000 | 2.000 |
| 30.4 aseos p.doc | 1 |  | 1.000 |
| Total |  |  | 16 |

**ESMR.8aa** u Barra apy minusv ab WC (09/01/2015)
32 u × 36.25 (37.34 con costes indirectos) = 1194.88
Barra de apoyo abatible en voladizo de 79.5 cm. para WC, minusválidos, de tubo de acero inoxidable esmerilado sin soldadura, de 30 mm. de diámetro y 1.5 mm. de espesor, atornillado con un punto de anclaje para tres tornillos de fijación, incluso embellecedor de 75 mm. de diámetro.

| Código | Ud | Descripción | Rendimiento | Precio | Importe |
|---|---|---|---|---|---|
| MOOC.8a | h | Oficial 1ª carpintería | 0.06 | 17.57 | 1.05 |
| PSMW30aa | u | Barra apoyo ab WC (material; 09/01/2015) | 1 | 34.49 | 34.49 |
| %0200 | % | Medios auxiliares | 2 % | 35.54 | 0.71 |
|  |  | Total |  |  | 36.25 |

| Medición | Uds. | Largo | Ancho | Parcial |
|---|---|---|---|---|
| PB |  |  |  |  |
| 30.3 personal educativo | 1 |  | 2.000 | 2.000 |
| 30.2 aseos p.doc | 2 | 1.000 | 2.000 | 4.000 |
| 22.1 aseos primaria | 2 | 1.000 | 2.000 | 4.000 |
| 30.1 aseos p.doc | 2 | 1.000 | 2.000 | 4.000 |
| 10.1 y 10.2 vestuarios aseos | 2 | 1.000 | 2.000 | 4.000 |
| 45.2 y 45.3 aseos | 2 | 1.000 | 2.000 | 4.000 |
| P1 |  |  |  |  |
| 22.4 aseos primaria | 1 |  | 2.000 | 2.000 |
| 30.5 aseos p.doc | 1 |  | 2.000 | 2.000 |
| 22.1 aseos primaria | 2 | 1.000 | 2.000 | 4.000 |
| 30.4 aseos p.doc | 1 |  | 2.000 | 2.000 |
| Total |  |  |  | 32 |

**EIFS52aaa** u Ind infantil susp bl cist empotrada (09/01/2015)
15 u × 155.85 (160.53 con costes indirectos) = 2407.95
Inodoro infantil suspendido, de porcelana vitrificada, modelo Duraplus de DURAVIT ó equivalente, color blanco, incluso asiento y tapa rígidos de color similar, cisterna empotrada tipo DAL-RAPID "S" de Grohe ó equivalente, con pulsador doble de acero inoxidable antivandalico, juego de mecanismos incluídos, incluso parte proporcional de tubo de 110 mm. de PVC para evacuación, colocación y ayudas de albañilería, según NTE/IFF-16 y ISS-34.

| Código | Ud | Descripción | Rendimiento | Precio | Importe |
|---|---|---|---|---|---|
| MOOF.8a | h | Oficial 1ª fontanería | 0.363 | 15.92 | 5.78 |
| MOOF11a | h | Especialista fontanería | 0.182 | 13.93 | 2.54 |
| MOOA.8a | h | Oficial 1ª construcción | 0.151 | 17.78 | 2.68 |
| MOOA12a | h | Peón ordinario construcción | 0.151 | 15.55 | 2.35 |
| PSMR92am | u | Taza inodoro infantil suspendido (material; 09/01/2015) | 1 | 89.204 | 89.20 |
| PSMR16l | ud | Cisterna DAL-RAPID "S" WC | 1 | 29.734 | 29.73 |
| PSMR93a | u | Soporte sanitarios suspendidos | 1 | 19.031 | 19.03 |
| %0300 | % | Medios auxiliares | 3 % | 151.31 | 4.54 |
|  |  | Total |  |  | 155.85 |

| Medición | Uds. | Parcial |
|---|---|---|
| INFANTIL | 15 | 15.000 |
| Total |  | 15 |

**EIFS15a** u Urinario mural con rociador (09/01/2015)
11 u × 122.61 (126.29 con costes indirectos) = 1389.19
Urinario mural de porcelana vitrificada, color blanco, con borde, rociador integral y alimentación exterior, incluso fluxor y parte proporcional de tubo de 32 mm. de PVC para evacuación, colocación y ayudas de albañilería.

| Código | Ud | Descripción | Rendimiento | Precio | Importe |
|---|---|---|---|---|---|
| MOOA.8a | h | Oficial 1ª construcción | 0.363 | 17.78 | 6.45 |
| MOOA12a | h | Peón ordinario construcción | 0.363 | 15.55 | 5.64 |
| MOOF.8a | h | Oficial 1ª fontanería | 0.606 | 15.92 | 9.65 |
| MOOF.9a | h | Oficial 2ª fontanería | 0.606 | 15.25 | 9.24 |
| PSMR16a | u | Urinario mural blanco rociador (material; 09/01/2015) | 1 | 57.184 | 57.18 |
| PISC27aab | m | Tb PVC eva resid ø32 30%acc (material; 09/01/2015) | 1.5 | 0.721 | 1.08 |
| PIFV33c | u | Fluxor urinario (material; 09/01/2015) | 1 | 30.966 | 30.97 |
| %0200 | % | Medios auxiliares | 2 % | 120.21 | 2.40 |
|  |  | Total |  |  | 122.61 |

| Medición | Uds. | Largo | Parcial |
|---|---|---|---|
| PLANTA BAJA |  |  |  |
| 22.1 aseos primaria | 1 | 3.000 | 3.000 |
| 10.2 vestuarios y aseos | 1 | 3.000 | 3.000 |
| PLANTA PRIMERA |  |  |  |
| 22.3 aseos primaria | 1 | 2.000 | 2.000 |
| 22.1 aseos primaria | 1 | 3.000 | 3.000 |
| Total |  |  | 11 |

**EIFS.7faib** u Lav s/peds encmr 62x48 bl (09/01/2015)
55 u × 77.27 (79.59 con costes indirectos) = 4377.45
Lavabo encimera 62x48 cm. de porcelana vitrificada, color blanco, Roca ó equivalente, grifería temporizada de repisa cromado brillante, Grohe, mod. CONTROMIX ó equivalente ó equivalente, para agua fria y caliente, mezclador con aireador, incluso tubo de 32 mm. de PVC para evacuación, colocación y ayuda de albañilería, según NTE/IFF-30, IFC-38 y ISS-22/23.

| Código | Ud | Descripción | Rendimiento | Precio | Importe |
|---|---|---|---|---|---|
| MOOA.8a | h | Oficial 1ª construcción | 0.121 | 17.78 | 2.15 |
| MOOA12a | h | Peón ordinario construcción | 0.121 | 15.55 | 1.88 |
| MOOF.8a | h | Oficial 1ª fontanería | 0.606 | 15.92 | 9.65 |
| MOOF.9a | h | Oficial 2ª fontanería | 0.302 | 15.25 | 4.61 |
| PIFV51icbm | u | Grif lav temp repisa Grohe (material; 09/01/2015) | 1 | 35.677 | 35.68 |
| PSMR.8fa | u | Lavabo p/encimera 62x48 blanco (material; 09/01/2015) | 1 | 15.254 | 15.25 |
| PIFV37aa | u | Llave reg 1/2'' lavabo/bidé (material; 09/01/2015) | 1 | 4.364 | 4.36 |
| PISC27aab | m | Tb PVC eva resid ø32 30%acc | 2 | 0.721 | 1.44 |
| %0300 | % | Medios auxiliares | 3 % | 75.02 | 2.25 |
|  |  | Total |  |  | 77.27 |

| Medición | Uds. | Largo | Parcial |
|---|---|---|---|
| PLANTA BAJA |  |  |  |
| 22.1 aseos primaria | 2 | 6.000 | 12.000 |
| 10.1 y 10.2 vestuarios aseos | 2 | 6.000 | 12.000 |
| 45.2 y 45.3 aseos | 2 | 4.000 | 8.000 |
| PLANTA PRIMERA |  |  |  |
| 22.2 aseos primaria | 1 | 6.000 | 6.000 |
| 22.3 aseos primaria | 1 | 5.000 | 5.000 |
| 22.1 aseos primaria | 2 | 6.000 | 12.000 |
| Total |  |  | 55 |

**EIFS.6aaib** u Lav peds 70x56 estándar blanco (09/01/2015)
3 u × 102.5 (105.58 con costes indirectos) = 316.74
Lavabo con pedestal, de dimensiones 70x56 cm., calidad estándar, de porcelana vitrificada color blanco, grifería temporizada de repisa cromado brillante, tipo Contromix de GROHE ó equivalente, mezclador con aireador, incluida evacuación de tubo de 32 mm. de PVC, clocación y ayudas de albañilería, según NTE/IFF-30, IFC-38 y ISS-22/23.

| Código | Ud | Descripción | Rendimiento | Precio | Importe |
|---|---|---|---|---|---|
| MOOA.8a | h | Oficial 1ª construcción | 0.121 | 17.78 | 2.15 |
| MOOA12a | h | Peón ordinario construcción | 0.121 | 15.55 | 1.88 |
| MOOF.8a | h | Oficial 1ª fontanería | 0.606 | 15.92 | 9.65 |
| MOOF.9a | h | Oficial 2ª fontanería | 0.303 | 15.25 | 4.62 |
| PIFV51icbm | u | Grif lav temp repisa Grohe | 1 | 35.677 | 35.68 |
| PSMR.6aa | u | Lavabo mural-peds 70x56 blanco (material; 09/01/2015) | 1 | 23.422 | 23.42 |
| PSMR.7aa | u | Pedestal lavabo 70x56 blanco (material; 09/01/2015) | 1 | 16.307 | 16.31 |
| PIFV37aa | u | Llave reg 1/2'' lavabo/bidé | 1 | 4.364 | 4.36 |
| PISC27aab | m | Tb PVC eva resid ø32 30%acc | 2 | 0.721 | 1.44 |
| %0300 | % | Medios auxiliares | 3 % | 99.51 | 2.99 |
|  |  | Total |  |  | 102.5 |

| Medición | Uds. | Largo | Parcial |
|---|---|---|---|
| PB |  |  |  |
| 42.1 y 42.2 Personal | 2 | 1.000 | 2.000 |
| 11.1 monitor | 1 |  | 1.000 |
| Total |  |  | 3 |

**ppEIFS10jaaa** u Lavabo accesibilidad (09/01/2015)
18 u × 67.24 (69.26 con costes indirectos) = 1246.68
Lavabo de 700x550mm mural, sin pedestal, de porcelana vitrificada blanca, de dimensiones adaptadas a las condiciones de la normativa de accesibilidad, con juego de anclajes para fijación , incluso válvula desagüe de 1 1/2", sifón y tubo, colocado y con ayudas de albañilería.

| Código | Ud | Descripción | Rendimiento | Precio | Importe |
|---|---|---|---|---|---|
| MOOA.8a | h | Oficial 1ª construcción | 0.302 | 17.78 | 5.37 |
| MOOA12a | h | Peón ordinario construcción | 0.302 | 15.55 | 4.70 |
| MOOF.8a | h | Oficial 1ª fontanería | 0.605 | 15.92 | 9.63 |
| MOOF11a | h | Especialista fontanería | 0.605 | 13.93 | 8.43 |
| PIFS10jaaa | u | Lavabo 700x550mm mur bl (material; 09/01/2015) | 1 | 32.863 | 32.86 |
| PIFG22ab | u | Valv desg man sif 1 1/4"x63mm (material; 28/07/2009) | 1 | 3.89 | 3.89 |
| PISC.1bd | m | Tubo eva PVC sr-B Ø40mm 50%acc | 0.5 | 2.08 | 1.04 |
| % | % | Costes Directos Complementarios | 2 % | 65.92 | 1.32 |
|  |  | Total |  |  | 67.24 |

| Medición | Uds. | Largo | Parcial |
|---|---|---|---|
| PB |  |  |  |
| 30.3 personal educativo | 1 |  | 1.000 |
| 30.2 aseos p.doc | 2 | 1.000 | 2.000 |
| 22.1 aseos primaria | 2 | 2.000 | 4.000 |
| 30.1 aseos p.doc | 2 | 1.000 | 2.000 |
| 10.1 y 10.2 vestuarios aseos | 2 | 1.000 | 2.000 |
| 45.2 y 45.3 aseos | 2 | 1.000 | 2.000 |
| P1 |  |  |  |
| 22.4 aseos primaria | 1 |  | 1.000 |
| 30.5 aseos p.doc | 1 |  | 1.000 |
| 22.1 aseos primaria | 2 | 1.000 | 2.000 |
| 30.4 aseos p.doc | 1 |  | 1.000 |
| Total |  |  | 18 |

**ppEIFG.2afaa** u Grif mez monom accesibilidad (09/01/2015)
18 u × 166.16 (171.14 con costes indirectos) = 3080.52
Grifería mezcladora para lavabo, monomando, calidad especial, de dimensiones y características adaptadas a las condiciones de la normativa de accesibilidadde, acabado cromado, caño central con aireador, desagüe automático y enlaces de alimentación flexibles, totalmente instalado y comprobado.

| Código | Ud | Descripción | Rendimiento | Precio | Importe |
|---|---|---|---|---|---|
| MOOF.8a | h | Oficial 1ª fontanería | 0.605 | 15.92 | 9.63 |
| PIFG.2afaa | u | Grif mez monom espl rps (material; 09/01/2015) | 1 | 153.27 | 153.27 |
| % | % | Costes Directos Complementarios | 2 % | 162.90 | 3.26 |
|  |  | Total |  |  | 166.16 |

| Medición | Uds. | Largo | Parcial |
|---|---|---|---|
| PB |  |  |  |
| 30.3 personal educativo | 1 |  | 1.000 |
| 30.2 aseos p.doc | 2 | 1.000 | 2.000 |
| 22.1 aseos primaria | 2 | 2.000 | 4.000 |
| 30.1 aseos p.doc | 2 | 1.000 | 2.000 |
| 10.1 y 10.2 vestuarios aseos | 2 | 1.000 | 2.000 |
| 45.2 y 45.3 aseos | 2 | 1.000 | 2.000 |
| P1 |  |  |  |
| 22.4 aseos primaria | 1 |  | 1.000 |
| 30.5 aseos p.doc | 1 |  | 1.000 |
| 22.1 aseos primaria | 2 | 1.000 | 2.000 |
| 30.4 aseos p.doc | 1 |  | 1.000 |
| Total |  |  | 18 |

**EIFS13a** u Lavabo infantil sin pedestal (09/01/2015)
20 u × 47.52 (48.95 con costes indirectos) = 979.00
Lavabo infantil de dimensiones 400x320mm, sin pedestal, de porcelana vitrificada blanca, con juego de anclajes para fijación, incluso válvula desagüe de 1 1/2", sifón y tubo, colocado y con ayudas de albañilería.

| Código | Ud | Descripción | Rendimiento | Precio | Importe |
|---|---|---|---|---|---|
| MOOA12a | h | Peón ordinario construcción | 0.182 | 15.55 | 2.83 |
| MOOF.8a | h | Oficial 1ª fontanería | 0.302 | 15.92 | 4.81 |
| MOOF11a | h | Especialista fontanería | 0.302 | 13.93 | 4.21 |
| PIFS13a | u | Lavabo infantil sin pedestal (material; 09/01/2015) | 1 | 29.806 | 29.81 |
| PIFG22ab | u | Valv desg man sif 1 1/4"x63mm | 1 | 3.89 | 3.89 |
| PISC.1bd | m | Tubo eva PVC sr-B Ø40mm 50%acc | 0.5 | 2.08 | 1.04 |
| % | % | Costes Directos Complementarios | 2 % | 46.59 | 0.93 |
|  |  | Total |  |  | 47.52 |

**EIFG.2aaaa** u Grif mez conve est rps (09/01/2015)
20 u × 47.71 (49.14 con costes indirectos) = 982.80
Grifería mezcladora para lavabo, convencional, calidad estándar, de repisa, acabado cromado, caño central con aireador, desagüe automático y enlaces de alimentación flexibles, totalmente instalado y comprobado.

| Código | Ud | Descripción | Rendimiento | Precio | Importe |
|---|---|---|---|---|---|
| MOOF.8a | h | Oficial 1ª fontanería | 0.606 | 15.92 | 9.65 |
| PIFG.2aaaa | u | Grif mez conve est rps (material; 09/01/2015) | 1 | 37.118 | 37.12 |
| % | % | Costes Directos Complementarios | 2 % | 46.77 | 0.94 |
|  |  | Total |  |  | 47.71 |

**ESMR55bm** m Bancada p/encmr mml compacto (09/01/2015)
47.76 m × 92.36 (95.13 con costes indirectos) = 4543.41
Bancada para encastrar piletas, formada por encimera de marmol compacto, tipo SILESTONE ó equivalente, de 60cm de ancho, con faldón y remate frontal, cantos pulidos, colores intensos, incluso formación de escastres, parte proporcional de soportes, perfil en L de acero laminado galvanizado, con mortero de cemento M-15, replanteo, nivelación y aplomado, humedecido de las piezas y limpieza.

| Código | Ud | Descripción | Rendimiento | Precio | Importe |
|---|---|---|---|---|---|
| MOOA.8a | h | Oficial 1ª construcción | 0.606 | 17.78 | 10.77 |
| MOOA12a | h | Peón ordinario construcción | 0.606 | 15.55 | 9.42 |
| PBRM.1ha | m | Bancada marmol compacto (material; 09/01/2015) | 1.05 | 53.522 | 56.20 |
| PBPM.1aa | m3 | Mto cto M-15 man | 0.15 | 92.79 | 13.92 |
| PEAP.3d | kg | Perfil 20x20x2 "L" (material; 09/01/2015) | 0.6 | 0.394 | 0.24 |
| %0200 | % | Medios auxiliares | 2 % | 90.55 | 1.81 |
|  |  | Total |  |  | 92.36 |

| Medición | Uds. | Largo | Parcial |
|---|---|---|---|
| PLANTA BAJA |  |  |  |
| 22.1 aseos primaria | 2 | 5.650 | 11.300 |
| 10.1 y 10.2 vestuarios aseos | 2 | 4.500 | 9.000 |
| 45.2 y 45.3 aseos | 1 | 2.900 | 2.900 |
|  | 1 | 2.750 | 2.750 |
| PLANTA PRIMERA |  |  |  |
| 22.2 aseos primaria | 1 | 3.900 | 3.900 |
| 22.3 aseos primaria | 1 | 4.040 | 4.040 |
| 22.1 aseos primaria | 2 | 5.650 | 11.300 |
| Subtotal |  |  | 45.190 |
| sala profesores | 1 | 2.570 | 2.570 |
| Subtotal |  |  | 2.570 |
| Subtotal acumulado |  |  | 47.760 |
| Total |  |  | 47.76 |

**pp120x80-EIFS.4leba** u (09/01/2015)
1 u × 106.28 (109.47 con costes indirectos) = 109.47
Plato de ducha de porcelana, de dimensiones 120x80cm y 4.5mm de espesor, angular en color blanco, con fondo antideslizante con marcado AENOR, según las Normas Básicas para las instalaciones Interiores de Suministro de Agua.

| Código | Ud | Descripción | Rendimiento | Precio | Importe |
|---|---|---|---|---|---|
| MOOA.8a | h | Oficial 1ª construcción | 0.302 | 17.78 | 5.37 |
| MOOA12a | h | Peón ordinario construcción | 0.303 | 15.55 | 4.71 |
| MOOF.8a | h | Oficial 1ª fontanería | 0.303 | 15.92 | 4.82 |
| MOOF11a | h | Especialista fontanería | 0.302 | 13.93 | 4.21 |
| pp120x80-PIFS.4leba | u | Plato de ducha de porcelana, de dimensiones 120x80cm y 4.5mm de espesor, angular, en color blanco y fondo antideslizante, con marcado AENOR y según DB-HS4 del CTE. (material; 09/01/2015) | 1 | 80.677 | 80.68 |
| PIFG24bb | u | Valv calidad baja 1 1/2"x80mm (material; 09/01/2015) | 1 | 2.145 | 2.15 |
| PISC.1bc | m | Tubo eva PVC sr-B Ø40mm 40%acc (material; 28/07/2009) | 2 | 1.13 | 2.26 |
| % | % | Costes Directos Complementarios | 2 % | 104.20 | 2.08 |
|  |  | Total |  |  | 106.28 |

| Medición | Uds. | Parcial |
|---|---|---|
| 11.1 aseo monitor | 1 | 1.000 |
| Total |  | 1 |

**EIFS.4iaaa** u Pl porc 80x80cm 12mm bl (09/01/2015)
6 u × 70.7 (72.82 con costes indirectos) = 436.92
Plato de ducha de porcelana, de dimensiones 80x80cm y 12mm de espesor, en color blanco, con fondo antideslizante con marcado AENOR, según las Normas Básicas para las instalaciones Interiores de Suministro de Agua.

| Código | Ud | Descripción | Rendimiento | Precio | Importe |
|---|---|---|---|---|---|
| MOOA.8a | h | Oficial 1ª construcción | 0.302 | 17.78 | 5.37 |
| MOOA12a | h | Peón ordinario construcción | 0.302 | 15.55 | 4.70 |
| MOOF.8a | h | Oficial 1ª fontanería | 0.302 | 15.92 | 4.81 |
| MOOF11a | h | Especialista fontanería | 0.302 | 13.93 | 4.21 |
| PIFS.4iaaa | u | Plato 80x80cm 12mm bl (material; 09/01/2015) | 1 | 45.807 | 45.81 |
| PIFG24bb | u | Valv calidad baja 1 1/2"x80mm | 1 | 2.145 | 2.15 |
| PISC.1bc | m | Tubo eva PVC sr-B Ø40mm 40%acc | 2 | 1.13 | 2.26 |
| % | % | Costes Directos Complementarios | 2 % | 69.31 | 1.39 |
|  |  | Total |  |  | 70.7 |

| Medición | Uds. | Largo | Parcial |
|---|---|---|---|
| 42.1 y 42.2 aseo vesturario personal | 2 | 1.000 | 2.000 |
| 10.1 y 10.2 vestuario accesible | 2 | 1.000 | 2.000 |
| 45.2 y 45.3 vestuarios | 2 | 1.000 | 2.000 |
| Total |  |  | 6 |

**ESYG14b** u Rociador antivandálico (09/01/2015)
39 u × 136.93 (141.04 con costes indirectos) = 5500.56
Rociador antivandalico para duchas de 1 1/2" de ROCA, GROHE ó equivalente, totalmente instalado.

| Código | Ud | Descripción | Rendimiento | Precio | Importe |
|---|---|---|---|---|---|
| MOOA.8a | h | Oficial 1ª construcción | 0.121 | 17.78 | 2.15 |
| MOOA12a | h | Peón ordinario construcción | 0.121 | 15.55 | 1.88 |
| MOOF.8a | h | Oficial 1ª fontanería | 0.302 | 15.92 | 4.81 |
| PIFV51mm | u | Rociador antivandálico (material; 09/01/2015) | 1 | 126.271 | 126.27 |
| PIFS.1aac | u | Material complementario y piezas especiales. (material; 09/01/2015) | 1 | 0.46 | 0.46 |
| %0100 | % | Medios auxiliares | 1 % | 135.57 | 1.36 |
|  |  | Total |  |  | 136.93 |

| Medición | Uds. | Largo | Parcial |
|---|---|---|---|
| 45.4 y 45.5 vestuarios duchas | 2 | 8.000 | 16.000 |
| 10.1 y 10.2 vestuarios | 2 | 8.000 | 16.000 |
| Subtotal |  |  | 32.000 |
| 42.1 y 42.2 aseo vesturario personal | 2 | 1.000 | 2.000 |
| 10.1 y 10.2 vestuario accesible | 2 | 1.000 | 2.000 |
| 45.2 y 45.3 vestuarios | 2 | 1.000 | 2.000 |
| Subtotal |  |  | 6.000 |
| 11.1 aseo monitor | 1 |  | 1.000 |
| Subtotal |  |  | 1.000 |
| Subtotal acumulado |  |  | 39.000 |
| Total |  |  | 39 |

**PC.13.17** u Pulsador estanco IP55 12v. Accionamiento electroválvulas ducha (09/01/2015)
39 u × 80.23 (82.64 con costes indirectos) = 3222.96
Suministro e instalación de pulsador estanco IP55 12v para el accionamiento de la apertura de las duchas segun el sistema de prevencion de legionelosis previsto. Incluso empotramiento de caja, marco de montaje y placas de conexión.

| Código | Ud | Descripción | Rendimiento | Precio | Importe |
|---|---|---|---|---|---|
| PCPULSES | u | Pulsador estanco IP55 12V (material; 09/01/2015) | 1 | 35.677 | 35.68 |
| PCPULMAR | u | Marco estanco Pulsador (material; 09/01/2015) | 1 | 24.382 | 24.38 |
| MOOE.8a | h | Oficial 1ª electricidad | 0.302 | 15.92 | 4.81 |
| MOOE11a | h | Especialista electricidad | 0.302 | 13.93 | 4.21 |
| MOOF.8a | h | Oficial 1ª fontanería | 0.302 | 15.92 | 4.81 |
| MOOA11a | h | Peón especializado construcción | 0.302 | 15.78 | 4.77 |
| %0200 | % | Medios auxiliares | 2 % | 78.66 | 1.57 |
|  |  | Total |  |  | 80.23 |

| Medición | Uds. | Largo | Parcial |
|---|---|---|---|
| 45.4 y 45.5 vestuarios duchas | 2 | 8.000 | 16.000 |
| 10.1 y 10.2 vestuarios | 2 | 8.000 | 16.000 |
| Subtotal |  |  | 32.000 |
| 42.1 y 42.2 aseo vesturario personal | 2 | 1.000 | 2.000 |
| 10.1 y 10.2 vestuario accesible | 2 | 1.000 | 2.000 |
| 45.2 y 45.3 vestuarios | 2 | 1.000 | 2.000 |
| Subtotal |  |  | 6.000 |
| 11.1 aseo monitor | 1 |  | 1.000 |
| Subtotal |  |  | 1.000 |
| Subtotal acumulado |  |  | 39.000 |
| Total |  |  | 39 |

**25.15** u (09/01/2015)
4 u × 61.78 (63.63 con costes indirectos) = 254.52
Barra de apoyo horizontal en esquina de 76.2x76.2cm para ducha, minusválidos, de tubo de acero inoxidable esmerilado sin soldadura, de 30mm de diámetro y 1.5mm de espesor, atornillado con tres puntos de anclaje para tres tornillos de fijación, incluso embellecedor de 75mm de diámetro.

| Código | Ud | Descripción | Rendimiento | Precio | Importe |
|---|---|---|---|---|---|
| MOOC.8a | h | Oficial 1ª carpintería | 0.207 | 17.57 | 3.64 |
| PSMW30dm | u | Barra apoyo hrz esq ducha (material; 09/01/2015) | 1 | 56.926 | 56.93 |
| % | % | Costes Directos Complementarios | 2 % | 60.57 | 1.21 |
|  |  | Total |  |  | 61.78 |

| Medición | Uds. | Largo | Parcial |
|---|---|---|---|
| 10.1 y 10.2 vestuario accesible | 2 | 1.000 | 2.000 |
| 45.2 y 45.3 vestuarios | 2 | 1.000 | 2.000 |
| Total |  |  | 4 |

**EIFS12aa** u Vertedero con grifo caño (09/01/2015)
5 u × 96.62 (99.52 con costes indirectos) = 497.60
Vertedero de porcelana vitrificada blanca, con rejilla cromada y tope de goma, grifería con caño tubular giratorio con aireador, incluso parte proporcional de tubería de diámetro 75 mm. de PVC para evacuación,, incluida colocación y ayudas de albañilería, según NTE/IFF-30 y ISS-34.

| Código | Ud | Descripción | Rendimiento | Precio | Importe |
|---|---|---|---|---|---|
| MOOA.8a | h | Oficial 1ª construcción | 0.121 | 17.78 | 2.15 |
| MOOA12a | h | Peón ordinario construcción | 0.121 | 15.55 | 1.88 |
| MOOF.8a | h | Oficial 1ª fontanería | 0.606 | 15.92 | 9.65 |
| MOOF.9a | h | Oficial 2ª fontanería | 0.606 | 15.25 | 9.24 |
| PSMR16e | u | Vertedero blanco (material; 09/01/2015) | 1 | 30.493 | 30.49 |
| PIFV53ha | u | Grif freg mnblc conve eco (material; 09/01/2015) | 1 | 19.063 | 19.06 |
| PSMR16f | u | Reja para vertedero (material; 09/01/2015) | 1 | 17.15 | 17.15 |
| PISC27adb | m | Tb PVC eva resid ø75 30%acc (material; 09/01/2015) | 2.5 | 1.677 | 4.19 |
| %0300 | % | Medios auxiliares | 3 % | 93.81 | 2.81 |
|  |  | Total |  |  | 96.62 |

| Medición | Uds. | Parcial |
|---|---|---|
| 45.2 cuarto limpieza | 1 | 1.000 |
| 34.1 limpieza | 1 | 1.000 |
| 35.3 cuarto general limpieza y basura inerte | 1 | 1.000 |
| 45.6 limpieza | 1 | 1.000 |
| P1 |  |  |
| 34.1 limpieza | 1 | 1.000 |
| Total |  | 5 |

**EIFS28bjbb** u Freg 1200x490mm encmr60 2cbt nor (09/01/2015)
4 u × 106.71 (109.91 con costes indirectos) = 439.64
Fregadero de acero inoxidable de dimensiones 1200x490mm para encimera de 60 cm, con dos cubetas normales con escurridor, con válvula desagüe, cadenilla, tapón, sifón y tubo, colocado y con ayudas de albañilería.

| Código | Ud | Descripción | Rendimiento | Precio | Importe |
|---|---|---|---|---|---|
| MOOA.8a | h | Oficial 1ª construcción | 0.302 | 17.78 | 5.37 |
| MOOA12a | h | Peón ordinario construcción | 0.302 | 15.55 | 4.70 |
| MOOF.8a | h | Oficial 1ª fontanería | 0.606 | 15.92 | 9.65 |
| PIFS28bjbb | u | Freg 1200x490mm 2cub norm escrr (material; 09/01/2015) | 1 | 79.493 | 79.49 |
| PIFG26be | u | Sifón doble ø40mm (material; 09/01/2015) | 1 | 4.843 | 4.84 |
| PISC.1bc | m | Tubo eva PVC sr-B Ø40mm 40%acc | 0.5 | 1.13 | 0.57 |
| % | % | Costes Directos Complementarios | 2 % | 104.62 | 2.09 |
|  |  | Total |  |  | 106.71 |

**25.11** u (09/01/2015)
4 u × 79.49 (81.87 con costes indirectos) = 327.48
Mezclador para fregadero, monomando, mod. Zedra de Grohe o equivalente, de repisa, caño alto giratorio con aireador y enlaces de alimentación flexibles, totalmente instalado y comprobado.

| Código | Ud | Descripción | Rendimiento | Precio | Importe |
|---|---|---|---|---|---|
| MOOF.8a | h | Oficial 1ª fontanería | 0.411 | 15.92 | 6.54 |
| PIFG.4gab | u | Mez monom alt freg rps (material; 09/01/2015) | 1 | 71.387 | 71.39 |
| % | % | Costes Directos Complementarios | 2 % | 77.93 | 1.56 |
|  |  | Total |  |  | 79.49 |

**ESMR18m** u Dosificador jabón BS-618 (09/01/2015)
96 u × 34.84 (35.89 con costes indirectos) = 3445.44
Dosificador de jabon modelo BS-618 de Belinox o equivalente, consistente en distribuidor de jabon con carcasa de acero al cromo-niquel 18/10, afnor z6, cn 18-09. tapa de una pieza con embuticion profunda. superficies visibles pulido cepillado. apropiado para jabones liquidos, lociones, jabones antisepticos. recipiente en polietileno, de 1 litro, facil relleno. cerradura de cilindro maestreada en origen para llave standar belinox. incluso juego de elementos de fijacion/anclaje con tornilleria de acero inoxidable. dimensiones 200*130*85/132mm. incluso montaje. medido por ud ejecutada.

| Código | Ud | Descripción | Rendimiento | Precio | Importe |
|---|---|---|---|---|---|
| MOOA.8a | h | Oficial 1ª construcción | 0.182 | 17.78 | 3.24 |
| PSMR1 | u | Dosificador jabón BS-618 (material; 09/01/2015) | 1 | 30.92 | 30.92 |
| %0200 | % | Medios auxiliares | 2 % | 34.16 | 0.68 |
|  |  | Total |  |  | 34.84 |

| Medición | Uds. | Largo | Parcial |
|---|---|---|---|
| PLANTA BAJA |  |  |  |
| 22.1 aseos primaria | 2 | 6.000 | 12.000 |
| 10.1 y 10.2 vestuarios aseos | 2 | 6.000 | 12.000 |
| 45.2 y 45.3 aseos | 2 | 4.000 | 8.000 |
| PLANTA PRIMERA |  |  |  |
| 22.2 aseos primaria | 1 | 6.000 | 6.000 |
| 22.3 aseos primaria | 1 | 5.000 | 5.000 |
| 22.1 aseos primaria | 2 | 6.000 | 12.000 |
| Infantil | 4 | 5.000 | 20.000 |
| Subtotal |  |  | 75.000 |
| PB |  |  |  |
| 30.3 personal educativo | 1 |  | 1.000 |
| 30.2 aseos p.doc | 2 | 1.000 | 2.000 |
| 22.1 aseos primaria | 2 | 2.000 | 4.000 |
| 30.1 aseos p.doc | 2 | 1.000 | 2.000 |
| 10.1 y 10.2 vestuarios aseos | 2 | 1.000 | 2.000 |
| 45.2 y 45.3 aseos | 2 | 1.000 | 2.000 |
| P1 |  |  |  |
| 22.4 aseos primaria | 1 |  | 1.000 |
| 30.5 aseos p.doc | 1 |  | 1.000 |
| 22.1 aseos primaria | 2 | 1.000 | 2.000 |
| 30.4 aseos p.doc | 1 |  | 1.000 |
| Subtotal |  |  | 18.000 |
| PB |  |  |  |
| 42.1 y 42.2 Personal | 2 | 1.000 | 2.000 |
| 11.1 monitor | 1 |  | 1.000 |
| Subtotal |  |  | 3.000 |
| Subtotal acumulado |  |  | 96.000 |
| Total |  |  | 96 |

**ESMR19m** u Portarrollos BS-671 (09/01/2015)
72 u × 26.36 (27.15 con costes indirectos) = 1954.80
Distribuidor de papel higiénico modelo BS-671 de Belinox o equivalente, consistente en porta rollos de papel higienico, de dos rollos, de acero al cromo-niquel 18/10, afnor z6, cn 18-09. tapa embutida de una sola pieza. acabado pulido. el rollo de reserva camuflado pasa automaticamente a posicion de distribucion cuando el primer rollo se ha terminado, cerradura de cilindro maestreada en origen para llave standar Belinox, incluso juego de elementos de fijacion/anclaje, con tornilleria de acero inoxidable, dimensiones 140*295*128.5mm, incluso montaje.

| Código | Ud | Descripción | Rendimiento | Precio | Importe |
|---|---|---|---|---|---|
| MOOA.8a | h | Oficial 1ª construcción | 0.182 | 17.78 | 3.24 |
| PSMR2 | u | Portarrollos BS-671 (material; 09/01/2015) | 1 | 22.598 | 22.60 |
| %0200 | % | Medios auxiliares | 2 % | 25.84 | 0.52 |
|  |  | Total |  |  | 26.36 |

| Medición | Uds. | Largo | Parcial |
|---|---|---|---|
| PLANTA BAJA |  |  |  |
| 42.1 y 42.2 aseo vestuario personal | 2 | 1.000 | 2.000 |
| 22.1 aseos primaria | 1 | 10.000 | 10.000 |
| 10.1 y 10.2 vestuarios aseos | 1 | 8.000 | 8.000 |
| 11.1 aseo monitor | 1 | 1.000 | 1.000 |
| 45.2 y 45.3 aseos | 2 | 1.000 | 2.000 |
| PLANTA PRIMERA |  |  |  |
| 22.2 aseos primaria | 2 | 4.000 | 8.000 |
| 22.1 aseos primaria | 1 | 10.000 | 10.000 |
| Subtotal |  |  | 41.000 |
| PB |  |  |  |
| 30.3 personal educativo | 1 |  | 1.000 |
| 30.2 aseos p.doc | 2 | 1.000 | 2.000 |
| 22.1 aseos primaria | 2 | 1.000 | 2.000 |
| 30.1 aseos p.doc | 2 | 1.000 | 2.000 |
| 10.1 y 10.2 vestuarios aseos | 2 | 1.000 | 2.000 |
| 45.2 y 45.3 aseos | 2 | 1.000 | 2.000 |
| P1 |  |  |  |
| 22.4 aseos primaria | 1 |  | 1.000 |
| 30.5 aseos p.doc | 1 |  | 1.000 |
| 22.1 aseos primaria | 2 | 1.000 | 2.000 |
| 30.4 aseos p.doc | 1 |  | 1.000 |
| Subtotal |  |  | 16.000 |
| INFANTIL | 15 |  | 15.000 |
| Subtotal |  |  | 15.000 |
| Subtotal |  |  | 0.000 |
| Subtotal acumulado |  |  | 72.000 |
| Total |  |  | 72 |

**ESMR20m** u Toallero BS-600 (09/01/2015)
51 u × 32.47 (33.44 con costes indirectos) = 1705.44
Distribuidor de toallas de papel modelo BS-600 de Belinox o similar, montaje mural, fabricado en acero al cromo-niquel 18/10, afnor z6, cn 18-09. cuerpo soldado, tapa embutida, acabado pulido. bisagra piano de acero al cromo-niquel 18/10, afnor z6, cn 18-09, fijada a todo lo ancho, cerradura de cilindro maestreada en origen para llave standar Belinox, incluso juego de elementos de fijacion/anclaje, con tornilleria de acero inoxidable, capacidad 500-800 toallas, dimensiones 290*438*116.5 mm., incluso montaje.

| Código | Ud | Descripción | Rendimiento | Precio | Importe |
|---|---|---|---|---|---|
| MOOA.8a | h | Oficial 1ª construcción | 0.182 | 17.78 | 3.24 |
| PSMR3 | u | Toallero BS-600 (material; 09/01/2015) | 1 | 28.591 | 28.59 |
| %0200 | % | Medios auxiliares | 2 % | 31.83 | 0.64 |
|  |  | Total |  |  | 32.47 |

| Medición | Uds. | Largo | Parcial |
|---|---|---|---|
| PLANTA BAJA |  |  |  |
| 22.1 aseos primaria | 2 | 2.000 | 4.000 |
| 10.1 y 10.2 vestuarios aseos | 2 | 2.000 | 4.000 |
| 45.2 y 45.3 aseos | 2 | 2.000 | 4.000 |
| PLANTA PRIMERA |  |  |  |
| 22.2 aseos primaria | 1 | 2.000 | 2.000 |
| 22.3 aseos primaria | 1 | 2.000 | 2.000 |
| 22.1 aseos primaria | 2 | 2.000 | 4.000 |
| Subtotal |  |  | 20.000 |
| PB |  |  |  |
| 42.1 y 42.2 Personal | 2 | 1.000 | 2.000 |
| 11.1 monitor | 1 |  | 1.000 |
| Subtotal |  |  | 3.000 |
| PB |  |  |  |
| 30.3 personal educativo | 1 |  | 1.000 |
| 30.2 aseos p.doc | 2 | 1.000 | 2.000 |
| 22.1 aseos primaria | 2 | 2.000 | 4.000 |
| 30.1 aseos p.doc | 2 | 1.000 | 2.000 |
| 10.1 y 10.2 vestuarios aseos | 2 | 1.000 | 2.000 |
| 45.2 y 45.3 aseos | 2 | 1.000 | 2.000 |
| P1 |  |  |  |
| 22.4 aseos primaria | 1 |  | 1.000 |
| 30.5 aseos p.doc | 1 |  | 1.000 |
| 22.1 aseos primaria | 2 | 1.000 | 2.000 |
| 30.4 aseos p.doc | 1 |  | 1.000 |
| Subtotal |  |  | 18.000 |
| infantil | 5 | 2.000 | 10.000 |
| Subtotal |  |  | 10.000 |
| Subtotal acumulado |  |  | 51.000 |
| Total |  |  | 51 |

**ESMR21m** u Papelera BS-606 (09/01/2015)
51 u × 57.9 (59.64 con costes indirectos) = 3041.64
Papelera modelo BS-606 de Belinox o equivalente, consistente en papelera mural "extrafuerte" de acero al cromo-niquel 18/10, afnor z6, cn 18-09. todas las caras reforzadas por cinco acanaladuras, acabado pulido mate, incluso juego de elementos de fijacion/anclaje con tornilleria tipo spit de acero inoxidable, capacidad 42 litros, dimensiones 390*530*200mm, incluso montaje anti-robo.

| Código | Ud | Descripción | Rendimiento | Precio | Importe |
|---|---|---|---|---|---|
| MOOA.8a | h | Oficial 1ª construcción | 0.182 | 17.78 | 3.24 |
| PSMR4 | u | Papelera BS-606 (material; 09/01/2015) | 1 | 53.522 | 53.52 |
| %0200 | % | Medios auxiliares | 2 % | 56.76 | 1.14 |
|  |  | Total |  |  | 57.9 |

| Medición | Uds. | Largo | Parcial |
|---|---|---|---|
| PLANTA BAJA |  |  |  |
| 22.1 aseos primaria | 2 | 2.000 | 4.000 |
| 10.1 y 10.2 vestuarios aseos | 2 | 2.000 | 4.000 |
| 45.2 y 45.3 aseos | 2 | 2.000 | 4.000 |
| PLANTA PRIMERA |  |  |  |
| 22.2 aseos primaria | 1 | 2.000 | 2.000 |
| 22.3 aseos primaria | 1 | 2.000 | 2.000 |
| 22.1 aseos primaria | 2 | 2.000 | 4.000 |
| Subtotal |  |  | 20.000 |
| PB |  |  |  |
| 30.3 personal educativo | 1 |  | 1.000 |
| 30.2 aseos p.doc | 2 | 1.000 | 2.000 |
| 22.1 aseos primaria | 2 | 2.000 | 4.000 |
| 30.1 aseos p.doc | 2 | 1.000 | 2.000 |
| 10.1 y 10.2 vestuarios aseos | 2 | 1.000 | 2.000 |
| 45.2 y 45.3 aseos | 2 | 1.000 | 2.000 |
| P1 |  |  |  |
| 22.4 aseos primaria | 1 |  | 1.000 |
| 30.5 aseos p.doc | 1 |  | 1.000 |
| 22.1 aseos primaria | 2 | 1.000 | 2.000 |
| 30.4 aseos p.doc | 1 |  | 1.000 |
| Subtotal |  |  | 18.000 |
| PB |  |  |  |
| 42.1 y 42.2 Personal | 2 | 1.000 | 2.000 |
| 11.1 monitor | 1 |  | 1.000 |
| Subtotal |  |  | 3.000 |
| infantil | 5 | 2.000 | 10.000 |
| Subtotal |  |  | 10.000 |
| Subtotal acumulado |  |  | 51.000 |
| Total |  |  | 51 |

**EFAM.3bm** m2 Vidrio espejo 5mm (09/01/2015)
91.894 m2 × 21.39 (22.03 con costes indirectos) = 2024.42
Vidrio espejo monolítico de 5mm de espesor, fijado con grapas de acero inoxidable y silicona neutra especial para recibir espejos, colocado.

| Código | Ud | Descripción | Rendimiento | Precio | Importe |
|---|---|---|---|---|---|
| MOOV.8a | h | Oficial 1ª vidrio | 0.212 | 13.31 | 2.82 |
| PFAM.3bm | m2 | Vdr monolit espejo 5mm (material; 09/01/2015) | 1 | 15.03 | 15.03 |
| PFAW.1a | m2 | Repercusión sellado silicona | 1 | 2.92 | 2.92 |
| %0300 | % | Medios auxiliares | 3 % | 20.77 | 0.62 |
|  |  | Total |  |  | 21.39 |

| Medición | Uds. | Largo | Alto | Parcial |
|---|---|---|---|---|
| PB |  |  |  |  |
| Infantil | 5 | 2.750 | 1.100 | 15.125 |
|  | 1 | 1.500 | 1.100 | 1.650 |
| 42.1 y 42.2 aseo vestuario | 2 | 1.500 | 1.100 | 3.300 |
| 30.2 ases p.doc | 2 | 1.000 | 1.100 | 2.200 |
| Primaria 22.1 | 2 | 5.200 | 1.100 | 11.440 |
|  | 2 | 2.000 | 1.100 | 4.400 |
| 30.1 aseos p.doc | 2 | 1.200 | 1.100 | 2.640 |
| vestuarios |  |  |  |  |
| 10.1 y 10.2 | 2 | 4.500 | 1.100 | 9.900 |
|  | 2 | 1.200 | 1.100 | 2.640 |
| 11.1 | 1 | 1.200 | 1.100 | 1.320 |
| 45.2 | 1 | 2.710 | 1.100 | 2.981 |
|  | 1 | 1.200 | 1.100 | 1.320 |
| 45.3 | 1 | 2.880 | 1.100 | 3.168 |
|  | 1 | 1.200 | 1.100 | 1.320 |
| P. PRIMERA |  |  |  |  |
| 22.1 | 2 | 5.200 | 1.100 | 11.440 |
|  | 2 | 2.000 | 1.100 | 4.400 |
| 30.4 | 1 | 1.200 | 1.100 | 1.320 |
| 30.5 | 1 | 1.200 | 1.100 | 1.320 |
| 22.4 | 1 | 1.200 | 1.100 | 1.320 |
| 22.3 | 1 | 4.000 | 1.100 | 4.400 |
| 22.2 | 1 | 3.900 | 1.100 | 4.290 |
| Total |  |  |  | 91.894 |

**25.22** m2 (09/01/2015)
29.21 m2 × 9.46 (9.74 con costes indirectos) = 284.51
Formación de pendiente para ducha con hormigón de árido aligerado.

| Código | Ud | Descripción | Rendimiento | Precio | Importe |
|---|---|---|---|---|---|
| MOOA.8a | h | Oficial 1ª construcción | 0.207 | 17.78 | 3.68 |
| MOOA11a | h | Peón especializado construcción | 0.207 | 15.78 | 3.27 |
| PBRW.4a | m3 | Arcilla expandida 300-450 granel (material; 09/01/2015) | 0.147 | 15.763 | 2.32 |
| % | % | Costes Directos Complementarios | 2 % | 9.27 | 0.19 |
|  |  | Total |  |  | 9.46 |

| Medición | Uds. | Largo | Ancho | Parcial |
|---|---|---|---|---|
| duchas sin plato |  |  |  |  |
| 10.1 y 10.2 | 2 | 6.500 |  | 13.000 |
| 45.4 | 1 | 2.900 | 2.900 | 8.410 |
| 45.5 | 1 | 2.600 | 3.000 | 7.800 |
| Total |  |  |  | 29.21 |

**33.02** m2 (09/01/2015)
29.21 m2 × 4.39 (4.52 con costes indirectos) = 132.03
Impermeabilización bituminosa de solera para ducha con solución monocapa no adherida, con lámina tipo LO-40-FV de oxiasfalto, de 40gr/dm2 masa total, con armadura constituida por fieltro de fibra de vidrio, según normas UNE-104, imprimación de la capa de hormigón de limpieza y unión con soplete únicamente en el perímetro, y con los solapos unidos, incluso limpieza previa del soporte, mermas y solapos.

| Código | Ud | Descripción | Rendimiento | Precio | Importe |
|---|---|---|---|---|---|
| MOOA.8a | h | Oficial 1ª construcción | 0.035 | 17.78 | 0.62 |
| MOOA11a | h | Peón especializado construcción | 0.035 | 15.78 | 0.55 |
| PNIB.4b | kg | Emu bit n/io negra tipo ED | 0.05 | 1.3 | 0.07 |
| PNIL.1cbdb | m2 | LO-40-FV UNE 104-238 PE (material; 09/01/2015) | 1.1 | 2.78 | 3.06 |
| % | % | Costes Directos Complementarios | 2 % | 4.30 | 0.09 |
|  |  | Total |  |  | 4.39 |

| Medición | Uds. | Largo | Ancho | Parcial |
|---|---|---|---|---|
| duchas sin plato |  |  |  |  |
| 10.1 y 10.2 | 2 | 6.500 |  | 13.000 |
| 45.4 | 1 | 2.900 | 2.900 | 8.410 |
| 45.5 | 1 | 2.600 | 3.000 | 7.800 |
| Total |  |  |  | 29.21 |

**PC.02.19** m Sumidero lineal recogida aguas cocina (09/01/2015)
12.8 m × 137 (141.11 con costes indirectos) = 1806.21
Suministro e instalación de Canal + rejilla de acero inox. en cocina para la recogida de las aguas, incluso parte proporcional de tubería de desagüe hasta bajante más cercana con tubo de PVC, incluso piezas especiales de conexionado, codos, y accesorios. Totalmente instalado y en funcionamiento

| Código | Ud | Descripción | Rendimiento | Precio | Importe |
|---|---|---|---|---|---|
| PC.CANALR | m | Canal + rejilla de acero inoxidable 95mm (material; 09/01/2015) | 1 | 41.642 | 41.64 |
| PISC.2bab | m | Tb sr-UD Ø125mm unn peg 30%acc | 4 | 13.156 | 52.62 |
| PC.PIEZF | p.p | Piezas de fijación (material; 09/01/2015) | 1 | 14.887 | 14.89 |
| MOOA12a | h | Peón ordinario construcción | 0.484 | 15.55 | 7.53 |
| MOOA.8a | h | Oficial 1ª construcción | 0.484 | 17.78 | 8.61 |
| MOOF.8a | h | Oficial 1ª fontanería | 0.302 | 15.92 | 4.81 |
| MOOF11a | h | Especialista fontanería | 0.302 | 13.93 | 4.21 |
| %0200 | % | Medios auxiliares | 2 % | 134.31 | 2.69 |
|  |  | Total |  |  | 137 |

| Medición | Uds. | Largo | Parcial |
|---|---|---|---|
| duchas sin plato |  |  |  |
| 10.1 y 10.2 | 2 | 3.650 | 7.300 |
| 45.4 | 1 | 2.900 | 2.900 |
| 45.5 | 1 | 2.600 | 2.600 |
| Total |  |  | 12.8 |

**ppSAL010** Ud Lavabo sobre encimera, serie Urbi 1 "ROCA" o equivalente color blanco, de 450 mm de diámetro, equipado con grifería monomando, serie Kendo "ROCA" modelo 5A3458A00 o equivalente, acabado cromo-brillo, de 150x382 mm y desagüe, con sifón botella, serie Totem "ROCA", modelo 506403110, acabado cromo, de 360x162/292 mm. (09/01/2015)
7 Ud × 280.19 (288.6 con costes indirectos) = 2020.20
Suministro e instalación de lavabo de porcelana sanitaria esmaltada, sobre encimera, serie Urbi 1 "ROCA" o equivalente, color blanco, de 450 mm de diámetro, equipado con grifería monomando, serie Kendo "ROCA" modelo 5A3458A00 o equivalente, acabado cromo-brillo, de 150x382 mm y desagüe, con sifón botella, serie Totem "ROCA" modelo 506403110 o equivalente, acabado cromo, de 360x162/292 mm. Incluso llaves de regulación, enlaces de alimentación flexibles, conexión a las redes de agua fría y caliente y a la red de evacuación existente, fijación del aparato y sellado con silicona. Totalmente instalado, conexionado, probado y en funcionamiento.
Incluye: Replanteo y trazado en el paramento soporte de la situación del aparato. Colocación, nivelación y fijación de los elementos de soporte. Nivelación, aplomado y colocación del aparato. Conexión a la red de evacuación. Montaje de la grifería. Conexión a las redes de agua fría y caliente. Montaje de accesorios y complementos. Sellado de juntas.

| Código | Ud | Descripción | Rendimiento | Precio | Importe |
|---|---|---|---|---|---|
| mt30lpr010b | Ud | Lavabo de porcelana sanitaria esmaltada, sobre encimera, serie Urbi 1 "ROCA", color blanco, de 450 mm de diámetro, según UNE 67001. (material; 09/01/2015) | 1 | 70.442 | 70.44 |
| mt31gmo020a | Ud | Grifería monomando para lavabo, serie Kendo "ROCA", modelo 5A3458A00, acabado cromo-brillo, de 150x382 mm, compuesta de caño alto, aireador, fijación rápida, posibilidad de limitar la temperatura y el caudal, válvula automática de desagüe de 1¼" accionada mediante varilla vertical-horizontal y enlaces de alimentación flexibles, según UNE-EN 200. (material; 09/01/2015) | 1 | 142.234 | 142.23 |
| mt30sfr010A | Ud | Sifón botella extensible, serie Totem "ROCA", modelo 506403110, para lavabo, acabado cromo, de 360x162/292 mm. (material; 09/01/2015) | 1 | 38.13 | 38.13 |
| mt30lla010 | Ud | Llave de regulación de 1/2", para lavabo o bidé, acabado cromado. (material; 09/01/2015) | 2 | 5.966 | 11.93 |
| mt30www010 | Ud | Material auxiliar para instalación de aparato sanitario. (material; 09/01/2015) | 1 | 0.491 | 0.49 |
| MOOF.8a | h | Oficial 1ª fontanería | 0.721 | 15.92 | 11.48 |
| % | % | Costes Directos Complementarios | 2 % | 274.70 | 5.49 |
|  |  | Total |  |  | 280.19 |

| Medición | Uds. | Parcial |
|---|---|---|
| comedor | 7 | 7.000 |
| Total |  | 7 |

**ppSNG010** Ud (09/01/2015)
7 Ud × 353.27 (363.87 con costes indirectos) = 2547.09
Suministro y colocación de encimera de gres porcelánico de 10 mm de espesor, color claro, obtenido mediante un proceso de sinterización, tipo NEOLITH o similar, 300 cm de longitud y 60 cm de anchura, canto con faldón frontal a inglete de 3 cm de ancho, y formación de 1 hueco. Incluso p/p de replanteo; soportes y anclajes de acero galvanizado; resolución de esquinas; ángulos, cantos y remates; uniones entre piezas y encuentros con paramentos, sellados con silicona; nivelado y acuñado; eliminación de restos y limpieza.
Incluye: Replanteo y trazado de la encimera. Colocación y fijación de los soportes y anclajes. Colocación, ajuste y fijación de las piezas que componen la encimera. Fijación del faldón a la encimera.

| Código | Ud | Descripción | Rendimiento | Precio | Importe |
|---|---|---|---|---|---|
| mt19egl030a | m² | Encimera de gres porcelánico, Lámina Porcelánica Triple Neolith o equivalente, de 10 mm de espesor. (material; 11/11/2014) | 1.985 | 106.47 | 211.34 |
| mt19ewa030sec | m | Formación de canto con faldón frontal colocado a inglete de 3 cm, en encimera cerámica, sin incluir el precio del faldón. (material; 09/01/2015) | 4.2 | 7.476 | 31.40 |
| mt19ewa010o | Ud | Formación de hueco en encimera de gres porcelánico. (material; 09/01/2015) | 1 | 16.453 | 16.45 |
| mt19ewa020 | Ud | Material auxiliar para anclaje de encimera. (material; 09/01/2015) | 3 | 5.281 | 15.84 |
| mt19egl035 | l | Masilla para uso interior, Semisólida Mix Techlam "LEVANTINA", de color a elegir, de alta elasticidad y consistencia tras el endurecimiento, aplicable como adhesivo de fijación y rejuntado de elementos de gres porcelánico. (material; 09/01/2015) | 0.041 | 7.477 | 0.31 |
| mo010 | h | Oficial 1ª montador instalaciones | 2.291 | 16.43 | 37.64 |
| mo050 | h | Ayudante montador instalaciones | 2.386 | 13.98 | 33.36 |
| % | % | Costes Directos Complementarios | 2 % | 346.34 | 6.93 |
|  |  | Total |  |  | 353.27 |

| Medición | Uds. | Parcial |
|---|---|---|
| piletas comedor | 7 | 7.000 |
| Total |  | 7 |

## CAP24 INSTALACIÓN DE CALEFACCIÓN (09/06/1997)
Importe: 395687.14

### CAP24.01 EQUIPOS DE PRODUCCIÓN (09/06/1997)
Importe: 33306.84

**pp25.01.1** ud Conjunto térmico 2xWTC-GB 210 (14/01/2015)
1 ud × 28313.18 (29162.58 con costes indirectos) = 29162.58
Conjunto térmico de calefacción condensación marca WEISHAUPT o equivalente, formado por 2 grupos térmicos WTC-GB-210 o similar aprobado por la D.F. Formado por:
-2 Grupos térmicos WTC-GB-210: Caldera de condensación de pie a gas natural Weishaupt WTC-GB 210-A o equivalente,. Potencia calorífica para temp. de ida/retorno 50/30 ºC: modulante de 47,9 a 210,0 kW. Ancho/Alto/Fondo en mm: 680/1300/1205. Peso: 212 kg. Volumen de agua: 20 l. Emisiones NOx: 42 mg/kWh. Presión de trabajo admisible: 6 bar. Nº identificación del producto: CE 0063 BS 3948. Quemador de gas Premix. Intercambiador de fundición con orificios de revisión. Presostato de gas, Interruptor de falta de agua, Presostato de humos. Presostato de aire. Sonda humos. Control del aumento de la temperatura de ida. Sonda de temperatura de seguridad (eSTB). Diferencial de temperatura ida / retorno. Diferencial de temperatura eSTB/sonda de ida. Silenciador en toma de aire. Regulación del compensador hidráulico integrada. Señal 0-10 V- ó 4-20 mA de serie. Tres salidas variables para el comando de bombas, clapetas de humos, indicaciones de avería, etc. Dos entradas variables para el bloqueo del generador, el nivel especial, etc.
-2 Bombas de alta eficiencia, velocidad variable controladas por las calderas modelo WHB-GB-210 o equivalente, incluso válvulas de corte, manguitos, filtros y manómetros.
-Colector de conexión entre calderas + compensador hidráulico con aislamiento térmico negro de alta efectividad, modelo WHT 2-GB-810-R o equivalente. Combinación colector-compensador hidráulico para la cascada hidráulica de 2 WTC-GB. Con 2 consolas de pie regulables en altura.Potencia máxima de la cascada: 810 kW.
Compensador hidráulico a la derecha del colector.
-2 Conjuntos de seguridad WHK5.0, con manómetro y purgador rápido automático. Con válvula de seguridad 3 bar, DN32. Para calderas WTC-GB 210/250/300 o equivalente.
- Llaves de paso de gas Weishaupt o equivalente,. Paso recto 1" con TAE.
- Salida de humos con colector sifón, clapetas motorizadas y resto de elementos. Conjunto homologado. Salida 4 metros en vertical.
- Regulador de cascada WCM-KA 2.0
Con p.p. elementos de sujeción, elementos antivibratorios tipo resorte, conexiones hidráulicas, eléctricas (fuerza y maniobra), desagües con sifón hasta sumidero más próximo, medios auxiliares y de elevación, medidas de protección y colectivas, accesorios de montaje y puesta en marcha. Incluso apertura, saneado y tapado de huecos. Totalmente instalado y comprobado su correcto funcionamiento.

| Código | Ud | Descripción | Rendimiento | Precio | Importe |
|---|---|---|---|---|---|
| pp25.1-calder | u | Grupo térmico condensación WTC-GB 210 (material; 14/01/2015) | 2 | 13591.432 | 27182.86 |
| MOOF.8a | h | Oficial 1ª fontanería | 12.751 | 15.92 | 203.00 |
| MOOF.9a | h | Oficial 2ª fontanería | 12.754 | 15.25 | 194.50 |
| MOOF11a | h | Especialista fontanería | 12.754 | 13.93 | 177.66 |
| %0200 | % | Medios auxiliares | 2 % | 27758.02 | 555.16 |
|  |  | Total |  |  | 28313.18 |

| Medición | Uds. | Parcial |
|---|---|---|
| Calefacción colegio | 1 | 1.000 |
| Total |  | 1 |

**pp25.01.2** ud Grupo térmico condensación WTC 60-A-H-PEA 60 kW (14/01/2015)
1 ud × 3320.75 (3420.37 con costes indirectos) = 3420.37
Grupo térmico mural de condensación, marca WEISHAUPT modelo Thermo Condens WTC 60-A-H-PEA o equivalente, con bomba de circulación clase A con variación de velocidad incorporada. Potencia calorífica a 50/30ºC entre 13,9 y 60,7 KW. Dimensiones: alto 792 mm, ancho 640 y profundo 453 mm. Con p.p. elementos de sujeción, elementos antivibratorios tipo resorte, conexiones hidráulicas, eléctricas (fuerza y maniobra), desagües con sifón hasta sumidero más próximo, medios auxiliares y de elevación, medidas de protección y colectivas, accesorios de montaje y puesta en marcha. Incluso apertura, saneado y tapado de huecos. Totalmente instalado y comprobado su correcto funcionamiento.

| Código | Ud | Descripción | Rendimiento | Precio | Importe |
|---|---|---|---|---|---|
| pp25.2-calder | u | Grupo térmico condensación WTC 60-A-H-PEA 60 kW o equivalente,. (material; 14/01/2015) | 1 | 3110.15 | 3110.15 |
| MOOF.8a | h | Oficial 1ª fontanería | 3.224 | 15.92 | 51.33 |
| MOOF.9a | h | Oficial 2ª fontanería | 3.227 | 15.25 | 49.21 |
| MOOF11a | h | Especialista fontanería | 3.227 | 13.93 | 44.95 |
| %0200 | % | Medios auxiliares | 2 % | 3255.64 | 65.11 |
|  |  | Total |  |  | 3320.75 |

| Medición | Uds. | Parcial |
|---|---|---|
| Calefacción vestuarios pabellón | 1 | 1.000 |
| Total |  | 1 |

**IACS01.02** ud Grupo conexión y seguridad caldera (14/01/2015)
1 ud × 90 (92.7 con costes indirectos) = 92.70
Grupo de conexión con válvula de seguridad y llave de llenado y vaciado, para grupo térmico Thermo Condens WTC 60-A-H-PEA, marca WEISHAUPT tipo WHB 5.0 o equivalente. Totalmente instalado y comprobado su correcto funcionamiento.

| Código | Ud | Descripción | Rendimiento | Precio | Importe |
|---|---|---|---|---|---|
| pp25.2-ACC1 | u | Grupo conexión WHB 5.0 (material; 14/01/2015) | 1 | 84.468 | 84.47 |
| MOOF.8a | h | Oficial 1ª fontanería | 0.126 | 15.92 | 2.01 |
| MOOF11a | h | Especialista fontanería | 0.126 | 13.93 | 1.76 |
| %0200 | % | Medios auxiliares | 2 % | 88.24 | 1.76 |
|  |  | Total |  |  | 90 |

| Medición | Uds. | Parcial |
|---|---|---|
| Calefacción vestuarios pabellón | 1 | 1.000 |
| Total |  | 1 |

**IACS01.03** ud Llave paso gas 3/4'' (14/01/2015)
1 ud × 57.6 (59.33 con costes indirectos) = 59.33
Llave de paso de gas Weishaupt 3/4"x22 con dispositivo de seguridadTAE o equivalente.

| Código | Ud | Descripción | Rendimiento | Precio | Importe |
|---|---|---|---|---|---|
| pp25.2-ACC2 | u | Llave paso gas 3/4'' (material; 14/01/2015) | 1 | 52.716 | 52.72 |
| MOOF.8a | h | Oficial 1ª fontanería | 0.126 | 15.92 | 2.01 |
| MOOF11a | h | Especialista fontanería | 0.125 | 13.93 | 1.74 |
| %0200 | % | Medios auxiliares | 2 % | 56.47 | 1.13 |
|  |  | Total |  |  | 57.6 |

| Medición | Uds. | Parcial |
|---|---|---|
| Calefacción vestuarios pabellón | 1 | 1.000 |
| Total |  | 1 |

**IACS01.04** ud Compensador hidráulico WHW 4 (14/01/2015)
1 ud × 207.78 (214.01 con costes indirectos) = 214.01
Compensador hidráulico Weishaupt WHW 4 o equivalente, hasta 4 m³/h. Incluye aislamiento térmico, soporte mural, vaina de inmersión y válvula de purga. Totalmente instalado y probado.

| Código | Ud | Descripción | Rendimiento | Precio | Importe |
|---|---|---|---|---|---|
| pp25.2-ACC3 | u | Compensador hidráulico WHW 4 hasta 4 m³/h o equivalente,. (material; 14/01/2015) | 1 | 184.818 | 184.82 |
| MOOF.8a | h | Oficial 1ª fontanería | 0.634 | 15.92 | 10.09 |
| MOOF11a | h | Especialista fontanería | 0.632 | 13.93 | 8.80 |
| %0200 | % | Medios auxiliares | 2 % | 203.71 | 4.07 |
|  |  | Total |  |  | 207.78 |

| Medición | Uds. | Parcial |
|---|---|---|
| Calefacción vestuarios pabellón | 1 | 1.000 |
| Total |  | 1 |

**IACS01.05** ud Conjunto evacuación humos 80 mm (09/06/1997)
1 ud × 204.9 (211.05 con costes indirectos) = 211.05
Conjunto básico para evacuación de productos de la combustión y entrada de aire para calderas de condensación WTC, tipo WAL-PP-1-80-0,5, o equivalente, dependiente del aire del local (desde el aparato a la pared). Formado por: conexión a caldera, codo de revisión, embellecedor, tuno PP 0,5 m, tubo protector, rejilla y lubricante.
Con p.p. de elementos de sujeción, accesorios de montaje, medios auxiliares y de elevación, medidas de protección y colectivas. Incluso apertura, saneado y tapado de huecos. Totalmente instalado y comprobado su correcto funcionamiento.

| Código | Ud | Descripción | Rendimiento | Precio | Importe |
|---|---|---|---|---|---|
| pp25.2-ACC4 | u | Conjunto evacuación humos 80 mm (material; 26/11/2014) | 1 | 177 | 177.00 |
| MOOF.8a | h | Oficial 1ª fontanería | 0.8 | 15.92 | 12.74 |
| MOOF11a | h | Especialista fontanería | 0.8 | 13.93 | 11.14 |
| %0200 | % | Medios auxiliares | 2 % | 200.88 | 4.02 |
|  |  | Total |  |  | 204.9 |

| Medición | Uds. | Parcial |
|---|---|---|
| Calefacción vestuarios pabellón | 1 | 1.000 |
| Total |  | 1 |

**IACS01.06** ud Tubo evacuación humos PP DN 80 mm - 1m (09/06/1997)
4 ud × 35.63 (36.7 con costes indirectos) = 146.80
Tubo PP para evacuación de productos de la combustión de calderas WTC, o equivalente, diámetro nominal 80 mm y 1 m de longitud. Con p.p. de elementos de sujeción, accesorios de montaje, medios auxiliares y de elevación, medidas de protección y colectivas. Incluso apertura, saneado y tapado de huecos. Totalmente instalado y comprobado su correcto funcionamiento.

| Código | Ud | Descripción | Rendimiento | Precio | Importe |
|---|---|---|---|---|---|
| pp25.2-ACC5 | u | Tubo PP DN80 1 m para calderas WTC (material; 26/11/2014) | 1 | 20 | 20.00 |
| MOOF.8a | h | Oficial 1ª fontanería | 0.5 | 15.92 | 7.96 |
| MOOF11a | h | Especialista fontanería | 0.5 | 13.93 | 6.97 |
| %0200 | % | Medios auxiliares | 2 % | 34.93 | 0.70 |
|  |  | Total |  |  | 35.63 |

| Medición | Uds. | Parcial |
|---|---|---|
| Calefacción vestuarios pabellón | 4 | 4.000 |
| Total |  | 4 |

### CAP24.02 EQUIPOS DE BOMBEO Y VASOS DE EXPANSIÓN (09/06/1997)
Importe: 6641.85

**BCSIP3210590** ud Bomba Sedical SIP 32/105.1-0,25/K-Rod.90
1 ud × 444.14 (457.46 con costes indirectos) = 457.46
Bomba de circulación simple Sedical-Valdeco SIP 32/105.1-0,25/K-Rodete 90, o equivalente, o similar a aceptar expresamente por la D.F., para calefacción y climatización, de rotor seco en línea a 2.950 r.p.m. Conexiones DN32. Temperatura -15ºC a 100ºC. PN 10 bar. Cuerpo GG20. Trifásica 3x400 V 50 Hz. Protección IP54. Incluso parte proporcional de elementos de fijación y conexión y manguitos antivibratorios. Totalmente instalada según esquema de proyecto y probada. Incluso medios auxiliares y de elevación, medidas de protección y colectivas, apertura, saneado y tapado de huecos. Incluso medios auxiliares y de elevación, medidas de protección y colectivas, apertura, saneado y tapado de huecos. Totalmente instalada según esquema de proyecto y probada.

| Código | Ud | Descripción | Rendimiento | Precio | Importe |
|---|---|---|---|---|---|
| BCISIP3210590 | u | Bomba Sedical SIP 32/105.1-0,25/K-Rod.90 o equivalente. (material) | 1 | 383.935 | 383.94 |
| MOOF.8a | h | Oficial 1ª fontanería | 1.584 | 15.92 | 25.22 |
| MOOF11a | h | Especialista fontanería | 1.584 | 13.93 | 22.07 |
| MOOE.8a | h | Oficial 1ª electricidad | 0.264 | 15.92 | 4.20 |
| %0200 | % | Medios auxiliares | 2 % | 435.43 | 8.71 |
|  |  | Total |  |  | 444.14 |

| Medición | Uds. | Parcial |
|---|---|---|
| Calefacción colegio |  |  |
| Circuito 1 | 1 | 1.000 |
| Total |  | 1 |

**BCSAP258T** ud Bomba Sedical SAP 25/8-T (trifásica) (09/06/1997)
3 ud × 584.04 (601.56 con costes indirectos) = 1804.68
Bomba de circulación Sedical-Valdeco modelo SAP 25/8T, o equivalente, simple, de rotor seco, para ACS y calefacción (temperaturas entre -15 y 120 ºC), PN 10 bar, trifásica, IP44, con cuerpo de bronce, rodete de termopolímero B, eje de acero inoxidable, cierre mecánico de cerámica/carbono y juntas de EPDM, incluso parte proporcional de elementos de fijación, conexión y manguitos antivibratorios. Incluso medios auxiliares y de elevación, medidas de protección y colectivas, apertura, saneado y tapado de huecos. Incluso medios auxiliares y de elevación, medidas de protección y colectivas, apertura, saneado y tapado de huecos. Totalmente instalada según esquema de proyecto y probada.

| Código | Ud | Descripción | Rendimiento | Precio | Importe |
|---|---|---|---|---|---|
| BCISAP258T | u | Bomba Sedical SAP 25/8-T o equivalente. (material; 26/11/2014) | 1 | 490 | 490.00 |
| MOOF.8a | h | Oficial 1ª fontanería | 2.5 | 15.92 | 39.80 |
| MOOF11a | h | Especialista fontanería | 2.5 | 13.93 | 34.83 |
| MOOE.8a | h | Oficial 1ª electricidad | 0.5 | 15.92 | 7.96 |
| %0200 | % | Medios auxiliares | 2 % | 572.59 | 11.45 |
|  |  | Total |  |  | 584.04 |

| Medición | Uds. | Parcial |
|---|---|---|
| Calefacción colegio |  |  |
| Circuito 2 | 1 | 1.000 |
| Circuito 6 | 1 | 1.000 |
| Circuito 8 | 1 | 1.000 |
| Total |  | 3 |

**BCAM4012B** ud Bomba Sedical AM 40/12-B (monofásica)
2 ud × 1006.03 (1036.21 con costes indirectos) = 2072.42
Bomba de circulación Sedical-Valdeco modelo AM 40/12-B, o equivalente, simple, de rotor húmedo de alta eficiencia, para calefacción (temperatura máxima 110 ºC), PN 6 bar, monofásica, con motor síncrono de imán permanente, variación de frecuencia y presión incorporada, IP44, con camisa de embutición monobloc en aleación cromo-níquel, incluso parte proporcional de elementos de fijación, conexión y manguitos antivibratorios. Incluso medios auxiliares y de elevación, medidas de protección y colectivas, apertura, saneado y tapado de huecos. Incluso medios auxiliares y de elevación, medidas de protección y colectivas, apertura, saneado y tapado de huecos. Totalmente instalada según esquema de proyecto y probada.

| Código | Ud | Descripción | Rendimiento | Precio | Importe |
|---|---|---|---|---|---|
| BCIAM4012B | u | Bomba Sedical AM40/12-B o equivalente. (material) | 1 | 942.673 | 942.67 |
| MOOF.8a | h | Oficial 1ª fontanería | 1.321 | 15.92 | 21.03 |
| MOOF11a | h | Especialista fontanería | 1.321 | 13.93 | 18.40 |
| MOOE.8a | h | Oficial 1ª electricidad | 0.264 | 15.92 | 4.20 |
| %0200 | % | Medios auxiliares | 2 % | 986.30 | 19.73 |
|  |  | Total |  |  | 1006.03 |

| Medición | Uds. | Parcial |
|---|---|---|
| Calefacción colegio |  |  |
| Circuito 3 | 1 | 1.000 |
| Circuito 4 | 1 | 1.000 |
| Total |  | 2 |

**BCSIP40145113** ud Bomba Sedical SIP 40/145.1-1.1/K-Rod.113
1 ud × 601.96 (620.02 con costes indirectos) = 620.02
Bomba de circulación simple Sedical-Valdeco SIP 40/145.1-1.1/K-Rodete 113, o equivalente, a aceptar expresamente por la D.F., para calefacción y climatización, de rotor seco en línea a 2.950 r.p.m. Conexiones DN40. Temperatura -15ºC a 100ºC. PN 10 bar. Cuerpo GG20. Trifásica 3x400 V 50 Hz. Protección IP54. Incluso parte proporcional de elementos de fijación y conexión y manguitos antivibratorios. Totalmente instalada según esquema de proyecto y probada. Incluso medios auxiliares y de elevación, medidas de protección y colectivas, apertura, saneado y tapado de huecos. Incluso medios auxiliares y de elevación, medidas de protección y colectivas, apertura, saneado y tapado de huecos. Totalmente instalada según esquema de proyecto y probada.

| Código | Ud | Descripción | Rendimiento | Precio | Importe |
|---|---|---|---|---|---|
| BCISIP4014113 | u | Bomba Sedical SIP 40/145.1-1.1/K-Rod.113 o equivalente. (material) | 1 | 538.67 | 538.67 |
| MOOF.8a | h | Oficial 1ª fontanería | 1.584 | 15.92 | 25.22 |
| MOOF11a | h | Especialista fontanería | 1.584 | 13.93 | 22.07 |
| MOOE.8a | h | Oficial 1ª electricidad | 0.264 | 15.92 | 4.20 |
| %0200 | % | Medios auxiliares | 2 % | 590.16 | 11.80 |
|  |  | Total |  |  | 601.96 |

| Medición | Uds. | Parcial |
|---|---|---|
| Calefacción colegio |  |  |
| Circuito 5 | 1 | 1.000 |
| Total |  | 1 |

**BCSIM32105101** ud Bomba Sedical SIM 32/105.1-0,05-Rod.101
1 ud × 601.96 (620.02 con costes indirectos) = 620.02
Bomba de circulación simple Sedical-Valdeco SIM 32/105.1-0,05-Rod.101, o similar a aceptar expresamente por la D.F., para calefacción y climatización, de rotor seco en línea a 1.450 r.p.m. Conexiones DN32. Temperatura -15ºC a 100ºC. PN 10 bar. Cuerpo GG20. Trifásica 3x400 V 50 Hz. Protección IP54. Incluso parte proporcional de elementos de fijación y conexión y manguitos antivibratorios. Totalmente instalada según esquema de proyecto y probada. Incluso medios auxiliares y de elevación, medidas de protección y colectivas, apertura, saneado y tapado de huecos. Incluso medios auxiliares y de elevación, medidas de protección y colectivas, apertura, saneado y tapado de huecos. Totalmente instalada según esquema de proyecto y probada.

| Código | Ud | Descripción | Rendimiento | Precio | Importe |
|---|---|---|---|---|---|
| BCISIP4014113 | u | Bomba Sedical SIP 40/145.1-1.1/K-Rod.113 o equivalente. | 1 | 538.67 | 538.67 |
| MOOF.8a | h | Oficial 1ª fontanería | 1.584 | 15.92 | 25.22 |
| MOOF11a | h | Especialista fontanería | 1.584 | 13.93 | 22.07 |
| MOOE.8a | h | Oficial 1ª electricidad | 0.264 | 15.92 | 4.20 |
| %0200 | % | Medios auxiliares | 2 % | 590.16 | 11.80 |
|  |  | Total |  |  | 601.96 |

| Medición | Uds. | Parcial |
|---|---|---|
| Calefacción colegio |  |  |
| Circuito 7 | 1 | 1.000 |
| Total |  | 1 |

**BCAX254B** ud Bomba Sedical AX 25/4-B (monofásica)
1 ud × 201.29 (207.33 con costes indirectos) = 207.33
Bomba de circulación Sedical-Valdeco modelo AX 25/4-B, o equivalente, simple, de rotor húmedo de alta eficiencia, para calefacción (temperatura máxima 110 ºC), PN 6 bar, monofásica a 2.900 r.p.m, con motor síncrono de imán permanente, variación de frecuencia y presión incorporada, IP44, con camisa de embutición monobloc en aleación cromo-níquel, incluso parte proporcional de elementos de fijación, conexión y manguitos antivibratorios. Incluso medios auxiliares y de elevación, medidas de protección y colectivas, apertura, saneado y tapado de huecos. Incluso medios auxiliares y de elevación, medidas de protección y colectivas, apertura, saneado y tapado de huecos. Totalmente instalada según esquema de proyecto y probada.

| Código | Ud | Descripción | Rendimiento | Precio | Importe |
|---|---|---|---|---|---|
| BCISAX254B | u | Bomba Sedical AX 25/4-B o equivalente. (material) | 1 | 161.601 | 161.60 |
| MOOF.8a | h | Oficial 1ª fontanería | 1.056 | 15.92 | 16.81 |
| MOOF11a | h | Especialista fontanería | 1.056 | 13.93 | 14.71 |
| MOOE.8a | h | Oficial 1ª electricidad | 0.265 | 15.92 | 4.22 |
| %0200 | % | Medios auxiliares | 2 % | 197.34 | 3.95 |
|  |  | Total |  |  | 201.29 |

| Medición | Uds. | Parcial |
|---|---|---|
| Vestuarios Pabellón |  |  |
| Circuito UTA | 1 | 1.000 |
| Total |  | 1 |

**BCAX256B** ud Bomba Sedical AX 25/6-B (monofásica)
2 ud × 212.58 (218.96 con costes indirectos) = 437.92
Bomba de circulación Sedical-Valdeco modelo AX 25/6-B, o equivalente, simple, de rotor húmedo de alta eficiencia, para calefacción (temperatura máxima 110 ºC), PN 6 bar, monofásica a 2.900 r.p.m, con motor síncrono de imán permanente, variación de frecuencia y presión incorporada, IP44, con camisa de embutición monobloc en aleación cromo-níquel, incluso parte proporcional de elementos de fijación, conexión y manguitos antivibratorios. Incluso medios auxiliares y de elevación, medidas de protección y colectivas, apertura, saneado y tapado de huecos. Incluso medios auxiliares y de elevación, medidas de protección y colectivas, apertura, saneado y tapado de huecos. Totalmente instalada según esquema de proyecto y probada.

| Código | Ud | Descripción | Rendimiento | Precio | Importe |
|---|---|---|---|---|---|
| BCISAX256B | u | Bomba Sedical AX 25/6-B o equivalente. (material) | 1 | 172.691 | 172.69 |
| MOOF.8a | h | Oficial 1ª fontanería | 1.056 | 15.92 | 16.81 |
| MOOF11a | h | Especialista fontanería | 1.056 | 13.93 | 14.71 |
| MOOE.8a | h | Oficial 1ª electricidad | 0.264 | 15.92 | 4.20 |
| %0200 | % | Medios auxiliares | 2 % | 208.41 | 4.17 |
|  |  | Total |  |  | 212.58 |

| Medición | Uds. | Parcial |
|---|---|---|
| Vestuarios Pabellón |  |  |
| Circuito Radiadores | 1 | 1.000 |
| Circuito 1º ACS | 1 | 1.000 |
| Total |  | 2 |

**VECAL300** u Vaso expansión 300 L
1 u × 301.8 (310.85 con costes indirectos) = 310.85
Vaso de expansión Sedical-Valdeco N-300/6 o similar a aceptar expresamente por la DF, de membrana no recambiable, temperatura máxima del vaso 70ºC, temperatura máxima de la instalación 120ºC, homologado según directiva 97/23/CE, con conexiones roscadas, incluso parte proporcional de elementos de conexión, seguridad, sujeción y acoplamiento, instalado según esquema de proyecto y probado.

| Código | Ud | Descripción | Rendimiento | Precio | Importe |
|---|---|---|---|---|---|
| pp25.2-PIMV.1 |  | Vaso exps 300 L (material) | 1 | 270.919 | 270.92 |
| MOOF.8a | h | Oficial 1ª fontanería | 0.833 | 15.92 | 13.26 |
| MOOF11a | h | Especialista fontanería | 0.84 | 13.93 | 11.70 |
| %0200 | % | Medios auxiliares | 2 % | 295.88 | 5.92 |
|  |  | Total |  |  | 301.8 |

| Medición | Uds. | Parcial |
|---|---|---|
| Calefacción colegio |  |  |
| Circuito general calderas | 1 | 1.000 |
| Total |  | 1 |

**VECAL080** u Vaso expansión 80 L
1 u × 107.91 (111.15 con costes indirectos) = 111.15
Vaso de expansión Sedical-Valdeco NG-80/6 o similar a aceptar expresamente por la DF, de membrana no recambiable, temperatura máxima del vaso 70ºC, temperatura máxima de la instalación 120ºC, homologado según directiva 97/23/CE, con conexiones roscadas, incluso parte proporcional de elementos de conexión, seguridad, sujeción y acoplamiento, instalado según esquema de proyecto y probado.

| Código | Ud | Descripción | Rendimiento | Precio | Importe |
|---|---|---|---|---|---|
| VECALNG80 |  | Vaso exps 80 L (material) | 1 | 85.554 | 85.55 |
| MOOF.8a | h | Oficial 1ª fontanería | 0.675 | 15.92 | 10.75 |
| MOOF11a | h | Especialista fontanería | 0.681 | 13.93 | 9.49 |
| %0200 | % | Medios auxiliares | 2 % | 105.79 | 2.12 |
|  |  | Total |  |  | 107.91 |

| Medición | Uds. | Parcial |
|---|---|---|
| Calefacción colegio |  |  |
| Circuito general calderas | 1 | 1.000 |
| Total |  | 1 |

### CAP24.03 VALVULERÍA (09/06/1997)
Importe: 12090.71

**pp.EIFG72a** ud Purgador automático c/llave de corte (09/06/1997)
18 ud × 32.29 (33.26 con costes indirectos) = 598.68
Purgador rápido automático de aire de ½" tipo Spirotop ó equivalente aprobado. Con cuerpo de latón, válvula de purga no bloqueable rosca ½" BSP y flotador de polipropileno. Incluso llave de corte de ½". Incluso vaciado con embudo de desagüe conexionado a red de saneamiento. Totalmente instalado y comprobado su correcto funcionamiento.

| Código | Ud | Descripción | Rendimiento | Precio | Importe |
|---|---|---|---|---|---|
| PUR | ud | Purgador automático Spirotop 1/2" o equivalente. (material; 26/11/2014) | 1 | 24.8 | 24.80 |
| VCESFCS_15 | ud | Válvula corte esfera 1/2'' PN25 Tmáx 150 ºC. (material; 24/06/2010) | 1 | 4.07 | 4.07 |
| MOOF11a | h | Especialista fontanería | 0.2 | 13.93 | 2.79 |
| %0200 | % | Medios auxiliares | 2 % | 31.66 | 0.63 |
|  |  | Total |  |  | 32.29 |

| Medición | Uds. | Parcial |
|---|---|---|
| Calefacción colegio |  |  |
| Circuito 1 | 2 | 2.000 |
| Circuito 2 | 2 | 2.000 |
| Circuito 3 | 2 | 2.000 |
| Circuito 4 | 2 | 2.000 |
| Circuito 5 | 2 | 2.000 |
| Circuito 6 | 1 | 1.000 |
| Circuito 7 | 1 | 1.000 |
| Circuito 8 | 1 | 1.000 |
| Vestuarios pabellón |  |  |
| Circuito radiadores | 2 | 2.000 |
| Circuito UTA | 1 | 1.000 |
| Circuito 1º ACS | 2 | 2.000 |
| Total |  | 18 |

**CSCVVSEG40** ud Válvula seguridad 1 1/2"
2 ud × 45.16 (46.51 con costes indirectos) = 93.02
Válvula de seguridad tarada de 1 ½", escape conducido, PN16, apta para agua y agua con anticongelante. Con p.p. de accesorios de unión y vaciado hasta el desagüe más próximo. Totalmente instalada según esquema de proyecto y comprobado su correcto funcionamiento.

| Código | Ud | Descripción | Rendimiento | Precio | Importe |
|---|---|---|---|---|---|
| VSEGCS_40 | ud | Válvula seguridad 1 ½" tarada (material) | 1 | 40.484 | 40.48 |
| MOOF.8a | h | Oficial 1ª fontanería | 0.127 | 15.92 | 2.02 |
| MOOF11a | h | Especialista fontanería | 0.127 | 13.93 | 1.77 |
| %0200 | % | Medios auxiliares | 2 % | 44.27 | 0.89 |
|  |  | Total |  |  | 45.16 |

| Medición | Uds. | Parcial |
|---|---|---|
| Calefacción colegio |  |  |
| Colector retorno | 1 | 1.000 |
| Vestuarios pabellón |  |  |
| Colector retorno | 1 | 1.000 |
| Total |  | 2 |

**RASEK20104** ud Regulador caudal K-flow K20-F360104
1 ud × 41.68 (42.93 con costes indirectos) = 42.93
Regulador automático de caudal marca Sedical-Valdeco, modelo K20 y cartucho interior F360104 o equivalente,. Cuerpo de latón forjado roscado de 3/4'' y cartucho de acero inoxidable AISI 304. Con p.p. de manguitos de conexión a tubería y piezas especiales. Totalmente instalada, calibrado y verificado su correcto funcionamiento.

| Código | Ud | Descripción | Rendimiento | Precio | Importe |
|---|---|---|---|---|---|
| RCK20104 | ud | Regulador automático K20-F360104 (material) | 1 | 38.763 | 38.76 |
| MOOF11a | h | Especialista fontanería | 0.151 | 13.93 | 2.10 |
| %0200 | % | Medios auxiliares | 2 % | 40.86 | 0.82 |
|  |  | Total |  |  | 41.68 |

| Medición | Uds. | Parcial |
|---|---|---|
| Calefacción colegio |  |  |
| Circuito 1-Ramal 2 | 1 | 1.000 |
| Total |  | 1 |

**RASEK32128** ud Regulador caudal K-flow K32-F361128
1 ud × 82.78 (85.26 con costes indirectos) = 85.26
Regulador automático de caudal marca Sedical-Valdeco, modelo K32 y cartucho interior F361128 o equivalente. Cuerpo de latón forjado roscado F3810JBI de 1 1/4'' y cartucho de acero inoxidable AISI 304. Con p.p. de manguitos de conexión a tubería y piezas especiales. Totalmente instalada, calibrado y verificado su correcto funcionamiento.

| Código | Ud | Descripción | Rendimiento | Precio | Importe |
|---|---|---|---|---|---|
| RCK32118 | ud | Regulador automático K32-F361128 (material) | 1 | 79.057 | 79.06 |
| MOOF11a | h | Especialista fontanería | 0.151 | 13.93 | 2.10 |
| %0200 | % | Medios auxiliares | 2 % | 81.16 | 1.62 |
|  |  | Total |  |  | 82.78 |

| Medición | Uds. | Parcial |
|---|---|---|
| Calefacción colegio |  |  |
| Circuito 5-UTA 3 | 1 | 1.000 |
| Total |  | 1 |

**RASEK40P136** ud Regulador caudal K-flow K40p-F361136
1 ud × 120.33 (123.94 con costes indirectos) = 123.94
Regulador automático de caudal marca Sedical-Valdeco, modelo K40p y cartucho interior F3601136 o equivalente. Cuerpo de latón forjado roscado de 1 1/2'' y cartucho de acero inoxidable AISI 304. Con p.p. de manguitos de conexión a tubería y piezas especiales. Totalmente instalada, calibrado y verificado su correcto funcionamiento.

| Código | Ud | Descripción | Rendimiento | Precio | Importe |
|---|---|---|---|---|---|
| RCK40P136 | ud | Regulador automático K40p-F361136 (material) | 1 | 115.867 | 115.87 |
| MOOF11a | h | Especialista fontanería | 0.151 | 13.93 | 2.10 |
| %0200 | % | Medios auxiliares | 2 % | 117.97 | 2.36 |
|  |  | Total |  |  | 120.33 |

| Medición | Uds. | Parcial |
|---|---|---|
| Calefacción colegio |  |  |
| Circuito 1-Ramal 1 | 1 | 1.000 |
| Total |  | 1 |

**RASEK40166** ud Regulador caudal K-flow K40-F3C02166
1 ud × 120.33 (123.94 con costes indirectos) = 123.94
Regulador automático de caudal marca Sedical-Valdeco, modelo K40 y cartucho interior F3C02166 o equivalente. Cuerpo de latón forjado roscado F3820KBI de 1 1/2'' y cartucho de acero inoxidable AISI 304. Con p.p. de manguitos de conexión a tubería y piezas especiales. Totalmente instalada, calibrado y verificado su correcto funcionamiento.

| Código | Ud | Descripción | Rendimiento | Precio | Importe |
|---|---|---|---|---|---|
| RCK40166 | ud | Regulador automático K40-F3C02166 (material) | 1 | 115.867 | 115.87 |
| MOOF11a | h | Especialista fontanería | 0.151 | 13.93 | 2.10 |
| %0200 | % | Medios auxiliares | 2 % | 117.97 | 2.36 |
|  |  | Total |  |  | 120.33 |

| Medición | Uds. | Parcial |
|---|---|---|
| Calefacción colegio |  |  |
| Circuito 5-UTA 4 | 1 | 1.000 |
| Total |  | 1 |

**RASEK1S15** ud Regulador caudal K-flow K1 S15
2 ud × 41.88 (43.14 con costes indirectos) = 86.28
Regulador automático de caudal marca Sedical-Valdeco, modelo K1 S15 o equivalente,. Cuerpo de latón forjado roscado y cartucho de acero inoxidable para un caudal prefijado. Conexiones 1/2''. Con p.p. de manguitos de conexión a tubería y piezas especiales. Totalmente instalada, calibrado y verificado su correcto funcionamiento.

| Código | Ud | Descripción | Rendimiento | Precio | Importe |
|---|---|---|---|---|---|
| RCK1S15 | ud | Regulador automático K1s15 (material) | 1 | 39.291 | 39.29 |
| MOOF11a | h | Especialista fontanería | 0.127 | 13.93 | 1.77 |
| %0200 | % | Medios auxiliares | 2 % | 41.06 | 0.82 |
|  |  | Total |  |  | 41.88 |

| Medición | Uds. | Parcial |
|---|---|---|
| Calefacción colegio |  |  |
| Circuito 3-Fancoil Conserjería (FWP03) | 1 | 1.000 |
| Circuito 4-Último Fancoil (FWP02) | 1 | 1.000 |
| Total |  | 2 |

**ICRV3VSE15A** ud Válvula 3 vías 1/2" CLVFC315-O-2,5 c/ actuador T/N
2 ud × 51.27 (52.81 con costes indirectos) = 105.62
Válvula de tres vías motorizada, con uniones roscadas, mod. CLVFC315-O-2,5 de Sedical-Valdeco, o equivalente, de 1/2", Kvs = 2,5, PN =16. Cuerpo de latón y eje de acero inoxidable. Con actuador termoeléctrico control todo/nada mod. CLAT4-230-3, o equivalente, de válvulas 1/2'' y 3/4'', alimentación 230V ca, carrera 4 mm, tiempo 15 s, normalmebte abierto (NO). Incluso racores de conexión G 1/'2'' y rosca externa 3/8'' AC-15FT, tornillos, juntas, conexionado, cableado y canalización hasta mando de control, y alimentación a 230 V. Totalmente instalada y comprobado su correcto funcionamiento.

| Código | Ud | Descripción | Rendimiento | Precio | Importe |
|---|---|---|---|---|---|
| PICC15A | ud | Válvula 3 vías 1/2" CLVFC325-O-2,5 (material) | 1 | 15.669 | 15.67 |
| PICC15B | ud | Actuador T/N CLAT4-230-3 (material) | 1 | 15.97 | 15.97 |
| PICCC15C | ud | Racor de conexión G 1/'2'' y rosca externa 3/8'' AC-15FT (material) | 3 | 3.451 | 10.35 |
| MOOF.8a | h | Oficial 1ª fontanería | 0.198 | 15.92 | 3.15 |
| MOOF11a | h | Especialista fontanería | 0.201 | 13.93 | 2.80 |
| MOOE.8a | h | Oficial 1ª electricidad | 0.146 | 15.92 | 2.32 |
| %0200 | % | Medios auxiliares | 2 % | 50.26 | 1.01 |
|  |  | Total |  |  | 51.27 |

| Medición | Uds. | Parcial |
|---|---|---|
| Calefacción colegio |  |  |
| Circuito 3-Fancoil Conserjería (FWP03) | 1 | 1.000 |
| Circuito 4-Último Fancoil (FWP02) | 1 | 1.000 |
| Total |  | 2 |

**ICRV3VSE25A** ud Válvula 3 vías 1" CLVFC325-E-10 c/ actuador lineal
2 ud × 226.87 (233.68 con costes indirectos) = 467.36
Válvula de tres vías motorizada, con uniones roscadas, mod. CLVFC325-E-10 de Sedical-Valdeco, o equivalentede, 1", Kvs = 10, PN =16. Cuerpo de latón y eje de acero inoxidable. Con actuador lineal de válvula para control modulante mod. CLAVLM-8-400-15, o equivalente, de válvulas V5832B/V5833A de DN25...40, alimentación 24V ca, carrera 6,5 mm, tiempo 15 s, fuerza nominal 400 N, señal de salida seleccionable 0(2)...10V cc. Incluso racores de conexión (3 unidades) de fundición maleable pavonada ALG253, tornillos, juntas, conexionado, cableado y canalización hasta el cuadro de control, y alimentación a 24 V. Totalmente instalada y comprobado su correcto funcionamiento.

| Código | Ud | Descripción | Rendimiento | Precio | Importe |
|---|---|---|---|---|---|
| PICC25A | ud | Válvula 3 vías 1" CLVFC325-E-10 (material) | 1 | 67.968 | 67.97 |
| PICC25B | ud | Actuador 0..10 V CLAVLM-8-400-15 (material) | 1 | 136.77 | 136.77 |
| PICCC25C | ud | Racor 1'' fudición maleable ALG253 (3 unidades) (material) | 1 | 7.393 | 7.39 |
| MOOF.8a | h | Oficial 1ª fontanería | 0.251 | 15.92 | 4.00 |
| MOOF11a | h | Especialista fontanería | 0.254 | 13.93 | 3.54 |
| MOOE.8a | h | Oficial 1ª electricidad | 0.173 | 15.92 | 2.75 |
| %0200 | % | Medios auxiliares | 2 % | 222.42 | 4.45 |
|  |  | Total |  |  | 226.87 |

| Medición | Uds. | Parcial |
|---|---|---|
| Calefacción colegio |  |  |
| Circuito 1 | 1 | 1.000 |
| Circuito 2 | 1 | 1.000 |
| Total |  | 2 |

**RASEK1SM15** ud Regulador caudal-T K-flow K1 SM15 servomotor T/N
18 ud × 73.64 (75.85 con costes indirectos) = 1365.30
Regulador automático de caudal y temperatura marca Sedical-Valdeco, modelo K1 SM15, o equivalente. Cuerpo de latón forjado roscado de 1/2'' y cartucho de acero inoxidable AISI 304 para un caudal prefijado, Kv 2,6, y servomotor todo/nada a 24V ó 230V-50 Hz. Con p.p. de manguitos de conexión a tubería y piezas especiales. Totalmente instalada, calibrado, conexionado, cableado y canalización hasta mando de control, y alimentación a 230 V. Totalmente instalada y comprobado su correcto funcionamiento.

| Código | Ud | Descripción | Rendimiento | Precio | Importe |
|---|---|---|---|---|---|
| RCK1SM15 | ud | Regulador automático caudal y temperatura K1SM15 (material) | 1 | 70.696 | 70.70 |
| MOOF11a | h | Especialista fontanería | 0.108 | 13.93 | 1.50 |
| %0200 | % | Medios auxiliares | 2 % | 72.20 | 1.44 |
|  |  | Total |  |  | 73.64 |

| Medición | Uds. | Parcial |
|---|---|---|
| Calefacción colegio |  |  |
| Circuito 3-Fancoils FWP02 | 5 | 5.000 |
| Circuito 4-Fancoils FWP02 (intermedios) | 13 | 13.000 |
| Total |  | 18 |

**RASEK1SM20** ud Regulador caudal-T K-flow K1 SM20 servomotor T/N
4 ud × 73.74 (75.95 con costes indirectos) = 303.80
Regulador automático de caudal y temperatura marca Sedical-Valdeco, modelo K1 SM20 o equivalente. Cuerpo de latón forjado roscado de 3/4'' y cartucho de acero inoxidable AISI 304 para un caudal prefijado, Kv 2,6, y servomotor todo/nada a 24V ó 230V-50 Hz. Con p.p. de manguitos de conexión a tubería y piezas especiales. Totalmente instalada, calibrado, conexionado, cableado y canalización hasta mando de control, y alimentación a 230 V. Totalmente instalada y comprobado su correcto funcionamiento.

| Código | Ud | Descripción | Rendimiento | Precio | Importe |
|---|---|---|---|---|---|
| RCK1SM20 | ud | Regulador automático caudal y temperatura K1SM20 (material) | 1 | 70.661 | 70.66 |
| MOOF11a | h | Especialista fontanería | 0.117 | 13.93 | 1.63 |
| %0200 | % | Medios auxiliares | 2 % | 72.29 | 1.45 |
|  |  | Total |  |  | 73.74 |

| Medición | Uds. | Parcial |
|---|---|---|
| Calefacción colegio |  |  |
| Circuito 3-Fancoils FWP07 | 4 | 4.000 |
| Total |  | 4 |

**ICRVB3VSE50B** ud Válvula 3 vías 2" JV305FT c/ actuador T/N
4 ud × 283.41 (291.91 con costes indirectos) = 1167.64
Válvula de bola de tres vías motorizada, con uniones roscadas, mod. JV305FT de Valdeco, o equivalente, de 2". Con actuador de válvula para control todo/nada o 3 puntos, alimentación 230 V, con palanca y contactos auxiliares. Totalmente instalada y comprobado su correcto funcionamiento.

| Código | Ud | Descripción | Rendimiento | Precio | Importe |
|---|---|---|---|---|---|
| PICCTN50A | ud | Válvula bola 3 vías 2" JV305FT. (material) | 1 | 140.899 | 140.90 |
| PICCTNBA | ud | Actuador válvula todo/nada BAS2.S (material; 26/11/2014) | 1 | 129.6 | 129.60 |
| MOOF.8a | h | Oficial 1ª fontanería | 0.246 | 15.92 | 3.92 |
| MOOF11a | h | Especialista fontanería | 0.246 | 13.93 | 3.43 |
| %0200 | % | Medios auxiliares | 2 % | 277.85 | 5.56 |
|  |  | Total |  |  | 283.41 |

| Medición | Uds. | Parcial |
|---|---|---|
| Calefacción colegio |  |  |
| Circuito 3 (reserva conexión frío) | 2 | 2.000 |
| Circuito 8 (reserva conexión frío) | 2 | 2.000 |
| Total |  | 4 |

**ICRVB3VSE15B** ud Válvula 3 vías 1/2" JV305AN c/ actuador T/N
2 ud × 181.97 (187.43 con costes indirectos) = 374.86
Válvula de bola de tres vías motorizada, con uniones roscadas, mod. JV305AN de Valdeco, o equivalente, de 1/2", juntas de EPDM, PN10, presión diferencial máxima 6 bar, temperatura de trabajo -20 ºC a 120ºC. Con actuador de válvula para control todo/nada o 3 puntos, alimentación 230 V, con palanca y contactos auxiliares. Totalmente instalada y comprobado su correcto funcionamiento.

| Código | Ud | Descripción | Rendimiento | Precio | Importe |
|---|---|---|---|---|---|
| PICCTN15A | ud | Válvula bola 3 vías 1/2" JV305AN. (material) | 1 | 42.037 | 42.04 |
| PICCTNBA | ud | Actuador válvula todo/nada BAS2.S | 1 | 129.6 | 129.60 |
| MOOF.8a | h | Oficial 1ª fontanería | 0.225 | 15.92 | 3.58 |
| MOOF11a | h | Especialista fontanería | 0.228 | 13.93 | 3.18 |
| %0200 | % | Medios auxiliares | 2 % | 178.40 | 3.57 |
|  |  | Total |  |  | 181.97 |

| Medición | Uds. | Parcial |
|---|---|---|
| Calefacción colegio |  |  |
| Circuito 7 (reserva conexión frío) | 2 | 2.000 |
| Total |  | 2 |

**ICRVB3VSE15A** ud Válvula 3 vías 1/2" V5833A1045 c/ actuador lineal
1 ud × 160.65 (165.47 con costes indirectos) = 165.47
Válvula de tres vías motorizada, con uniones roscadas, mod. V5833A1045deValdeco, o equivalente, de 1/2", Kvs = 1,6, PN =16. Cuerpo de latón y eje de acero inoxidable. Con actuador lineal de válvula para control modulante mod. CLAVLM-8-180 para válvulas 1/2'' y 3/4'', alimentación 24V ca, carrera 6,5 mm, fuerza nominal 180 N, señal de salida seleccionable 0(2)...10V cc. Incluso racores de conexión (3 unidades) de fundición maleable pavonada ALG133, tornillos, juntas, conexionado, cableado y canalización hasta el cuadro de control, y alimentación a 24 V. Totalmente instalada y comprobado su correcto funcionamiento.

| Código | Ud | Descripción | Rendimiento | Precio | Importe |
|---|---|---|---|---|---|
| PICC15A1 | ud | Válvula 3 vías 1/2" V5833A1045 (material) | 1 | 30.515 | 30.52 |
| PICC15B1 | ud | Actuador 0..10 V CLAVLM-8-180 (material) | 1 | 112.705 | 112.71 |
| PICCC15C1 | ud | Racor 1'' fudición maleable ALG133 (3 unidades) (material) | 1 | 7.025 | 7.03 |
| MOOF.8a | h | Oficial 1ª fontanería | 0.241 | 15.92 | 3.84 |
| MOOF11a | h | Especialista fontanería | 0.244 | 13.93 | 3.40 |
| %0200 | % | Medios auxiliares | 2 % | 157.50 | 3.15 |
|  |  | Total |  |  | 160.65 |

| Medición | Uds. | Parcial |
|---|---|---|
| Vestuarios Pabellón |  |  |
| Circuito radiadores | 1 | 1.000 |
| Total |  | 1 |

**IFW015** ud Filtro colador PN-16 Tmáx 110 ºC 1/2"
2 ud × 6.57 (6.77 con costes indirectos) = 13.54
Suministro e instalación de filtro retenedor de residuos PN-16 Tmáx 110 ºC 1/2" de latón con tamiz de acero inoxidable, instalado según esquema de proyecto, incluso parte proporcional de elementos de conexionado. Totalmente instalado y comprobado su correcto funcionamiento.

| Código | Ud | Descripción | Rendimiento | Precio | Importe |
|---|---|---|---|---|---|
| VFILCS_15 | ud | Filtro cuerpo latón tamiz acero inox. 1/2'' (material) | 1 | 1.848 | 1.85 |
| PUPPACC | ud | P.p. Piezas especiales, accesorios. (material; 26/11/2014) | 0.1 | 25.4 | 2.54 |
| MOOF.8a | h | Oficial 1ª fontanería | 0.067 | 15.92 | 1.07 |
| MOOF11a | h | Especialista fontanería | 0.07 | 13.93 | 0.98 |
| %0200 | % | Medios auxiliares | 2 % | 6.44 | 0.13 |
|  |  | Total |  |  | 6.57 |

| Medición | Uds. | Parcial |
|---|---|---|
| Vestuarios Pabellón |  |  |
| Circuito Radiadores | 1 | 1.000 |
| Circuito 1º ACS | 1 | 1.000 |
| Total |  | 2 |

**IFW020** ud Filtro colador PN-16 Tmáx 110 ºC 3/4" (09/06/1997)
1 ud × 9.88 (10.18 con costes indirectos) = 10.18
Suministro e instalación de filtro retenedor de residuos PN-16 Tmáx 110 ºC 3/4" de latón con tamiz de acero inoxidable, instalado según esquema de proyecto, incluso parte proporcional de elementos de conexionado. Totalmente instalado y comprobado su correcto funcionamiento.

| Código | Ud | Descripción | Rendimiento | Precio | Importe |
|---|---|---|---|---|---|
| VFILCS_20 | ud | Filtro cuerpo latón tamiz acero inox. 3/4'' (material; 26/11/2014) | 1 | 4.17 | 4.17 |
| PUPPACC | ud | P.p. Piezas especiales, accesorios. | 0.1 | 25.4 | 2.54 |
| MOOF.8a | h | Oficial 1ª fontanería | 0.1 | 15.92 | 1.59 |
| MOOF11a | h | Especialista fontanería | 0.1 | 13.93 | 1.39 |
| %0200 | % | Medios auxiliares | 2 % | 9.69 | 0.19 |
|  |  | Total |  |  | 9.88 |

| Medición | Uds. | Parcial |
|---|---|---|
| Vestuarios Pabellón |  |  |
| Circuito UTA | 1 | 1.000 |
| Total |  | 1 |

**IFW032** ud Filtro colador PN-16 Tmáx 110 ºC 1 1/4" (09/06/1997)
1 ud × 20.2 (20.81 con costes indirectos) = 20.81
Suministro e instalación de filtro retenedor de residuos PN-16 Tmáx 110 ºC 1 1/4" de latón con tamiz de acero inoxidable, instalado según esquema de proyecto, incluso parte proporcional de elementos de conexionado. Totalmente instalado y comprobado su correcto funcionamiento.

| Código | Ud | Descripción | Rendimiento | Precio | Importe |
|---|---|---|---|---|---|
| VFILCS_32 | ud | Filtro cuerpo latón tamiz acero inox. 1 1/4'' (material; 26/11/2014) | 1 | 14.28 | 14.28 |
| PUPPACC | ud | P.p. Piezas especiales, accesorios. | 0.1 | 25.4 | 2.54 |
| MOOF.8a | h | Oficial 1ª fontanería | 0.1 | 15.92 | 1.59 |
| MOOF11a | h | Especialista fontanería | 0.1 | 13.93 | 1.39 |
| %0200 | % | Medios auxiliares | 2 % | 19.80 | 0.40 |
|  |  | Total |  |  | 20.2 |

| Medición | Uds. | Parcial |
|---|---|---|
| Calefacción colegio |  |  |
| Circuito 6 | 1 | 1.000 |
| Total |  | 1 |

**IFW040** ud Filtro colador PN-16 Tmáx 110 ºC 1 1/2"
2 ud × 13.47 (13.87 con costes indirectos) = 27.74
Suministro e instalación de filtro retenedor de residuos PN-16 Tmáx 110 ºC 1 1/2" de latón con tamiz de acero inoxidable, instalado según esquema de proyecto, incluso parte proporcional de elementos de conexionado. Totalmente instalado y comprobado su correcto funcionamiento.

| Código | Ud | Descripción | Rendimiento | Precio | Importe |
|---|---|---|---|---|---|
| VFILCS_40 | ud | Filtro cuerpo latón tamiz acero inox. 1 1/2'' (material) | 1 | 8.624 | 8.62 |
| PUPPACC | ud | P.p. Piezas especiales, accesorios. | 0.1 | 25.4 | 2.54 |
| MOOF.8a | h | Oficial 1ª fontanería | 0.067 | 15.92 | 1.07 |
| MOOF11a | h | Especialista fontanería | 0.07 | 13.93 | 0.98 |
| %0200 | % | Medios auxiliares | 2 % | 13.21 | 0.26 |
|  |  | Total |  |  | 13.47 |

| Medición | Uds. | Parcial |
|---|---|---|
| Calefacción colegio |  |  |
| Circuito 4 | 1 | 1.000 |
| Circuito 7 | 1 | 1.000 |
| Total |  | 2 |

**IFW050** ud Filtro colador PN-16 Tmáx 110 ºC 2"
4 ud × 19.05 (19.62 con costes indirectos) = 78.48
Suministro e instalación de filtro retenedor de residuos PN-16 Tmáx 110 ºC 2" de latón con tamiz de acero inoxidable, instalado según esquema de proyecto, incluso parte proporcional de elementos de conexionado. Totalmente instalado y comprobado su correcto funcionamiento.

| Código | Ud | Descripción | Rendimiento | Precio | Importe |
|---|---|---|---|---|---|
| VFILCS_50 | ud | Filtro cuerpo latón tamiz acero inox. 2'' (material) | 1 | 14.312 | 14.31 |
| PUPPACC | ud | P.p. Piezas especiales, accesorios. | 0.1 | 25.4 | 2.54 |
| MOOF.8a | h | Oficial 1ª fontanería | 0.061 | 15.92 | 0.97 |
| MOOF11a | h | Especialista fontanería | 0.062 | 13.93 | 0.86 |
| %0200 | % | Medios auxiliares | 2 % | 18.68 | 0.37 |
|  |  | Total |  |  | 19.05 |

| Medición | Uds. | Parcial |
|---|---|---|
| Calefacción colegio |  |  |
| Circuito 1 | 1 | 1.000 |
| Circuito 2 | 1 | 1.000 |
| Circuito 3 | 1 | 1.000 |
| Circuito 5 | 1 | 1.000 |
| Total |  | 4 |

**IFW065** ud Filtro colador PN-16 Tmáx 110 ºC 2 1/2"
2 ud × 39.74 (40.93 con costes indirectos) = 81.86
Suministro e instalación de filtro retenedor de residuos PN-16 Tmáx 110 ºC 2 1/2" de latón con tamiz de acero inoxidable, instalado según esquema de proyecto, incluso parte proporcional de elementos de conexionado. Totalmente instalado y comprobado su correcto funcionamiento.

| Código | Ud | Descripción | Rendimiento | Precio | Importe |
|---|---|---|---|---|---|
| VFILCS_65 | ud | Filtro cuerpo latón tamiz acero inox. 2 1/2'' (material) | 1 | 34.37 | 34.37 |
| PUPPACC | ud | P.p. Piezas especiales, accesorios. | 0.1 | 25.4 | 2.54 |
| MOOF.8a | h | Oficial 1ª fontanería | 0.067 | 15.92 | 1.07 |
| MOOF11a | h | Especialista fontanería | 0.07 | 13.93 | 0.98 |
| %0200 | % | Medios auxiliares | 2 % | 38.96 | 0.78 |
|  |  | Total |  |  | 39.74 |

| Medición | Uds. | Parcial |
|---|---|---|
| Calefacción colegio |  |  |
| Circuito general calderas | 1 | 1.000 |
| Circuito 8 | 1 | 1.000 |
| Total |  | 2 |

**ICVRET20A** ud Válvula de retención Pmáx 18 bar Tmáx 150 ºC 3/4" (09/06/1997)
3 ud × 17.22 (17.74 con costes indirectos) = 53.22

| Código | Ud | Descripción | Rendimiento | Precio | Importe |
|---|---|---|---|---|---|
| VRETCS_20 | ud | Válvula retención latón 18 bar/150 ºC - 3/4'' (material; 26/11/2014) | 1 | 11.5 | 11.50 |
| MOOF.8a | h | Oficial 1ª fontanería | 0.18 | 15.92 | 2.87 |
| MOOF11a | h | Especialista fontanería | 0.18 | 13.93 | 2.51 |
| %0200 | % | Medios auxiliares | 2 % | 16.88 | 0.34 |
|  |  | Total |  |  | 17.22 |

| Medición | Uds. | Parcial |
|---|---|---|
| Vestuarios Pabellón |  |  |
| Circuito Radiadores | 1 | 1.000 |
| Circuito UTA | 1 | 1.000 |
| Circuito 1º ACS | 1 | 1.000 |
| Total |  | 3 |

**ICVRET32A** ud Válvula de retención Pmáx 18 bar Tmáx 150 ºC 1 1/4" (09/06/1997)
1 ud × 27.32 (28.14 con costes indirectos) = 28.14
Válvula de retención de latón con cierre tipo vitón, Pmáx 18 bar, Tmáx 150ºC, de 1 1/4", totalmente instalada según esquema de proyecto y probado su correcto funcionamiento.

| Código | Ud | Descripción | Rendimiento | Precio | Importe |
|---|---|---|---|---|---|
| VRETCS_32 | ud | Válvula retención latón 18 bar/150 ºC - 1 1/4'' (material; 28/06/2010) | 1 | 21.4 | 21.40 |
| MOOF.8a | h | Oficial 1ª fontanería | 0.18 | 15.92 | 2.87 |
| MOOF11a | h | Especialista fontanería | 0.18 | 13.93 | 2.51 |
| %0200 | % | Medios auxiliares | 2 % | 26.78 | 0.54 |
|  |  | Total |  |  | 27.32 |

| Medición | Uds. | Parcial |
|---|---|---|
| Calefacción colegio |  |  |
| Circuito 6 | 1 | 1.000 |
| Total |  | 1 |

**ICVRET40A** ud Válvula de retención Pmáx 18 bar Tmáx 150 ºC 1 1/2"
2 ud × 19.65 (20.24 con costes indirectos) = 40.48
Válvula de retención de latón con cierre tipo vitón, Pmáx 18 bar, Tmáx 150ºC, de 1 1/2", totalmente instalada según esquema de proyecto y probado su correcto funcionamiento.

| Código | Ud | Descripción | Rendimiento | Precio | Importe |
|---|---|---|---|---|---|
| VRETCS_40 | ud | Válvula retención latón 18 bar/150 ºC - 1 1/2'' (material) | 1 | 15.668 | 15.67 |
| MOOF.8a | h | Oficial 1ª fontanería | 0.119 | 15.92 | 1.89 |
| MOOF11a | h | Especialista fontanería | 0.122 | 13.93 | 1.70 |
| %0200 | % | Medios auxiliares | 2 % | 19.26 | 0.39 |
|  |  | Total |  |  | 19.65 |

| Medición | Uds. | Parcial |
|---|---|---|
| Calefacción colegio |  |  |
| Circuito 4 | 1 | 1.000 |
| Circuito 7 | 1 | 1.000 |
| Total |  | 2 |

**ICVRET50A** ud Válvula de retención Pmáx 18 bar Tmáx 150 ºC 2"
5 ud × 27.07 (27.88 con costes indirectos) = 139.40
Válvula de retención de latón con cierre tipo vitón, Pmáx 18 bar, Tmáx 150ºC, de 2", totalmente instalada según esquema de proyecto y probado su correcto funcionamiento.

| Código | Ud | Descripción | Rendimiento | Precio | Importe |
|---|---|---|---|---|---|
| VRETCS_50 | ud | Válvula retención latón 18 bar/150 ºC - 2'' (material) | 1 | 23.22 | 23.22 |
| MOOF.8a | h | Oficial 1ª fontanería | 0.111 | 15.92 | 1.77 |
| MOOF11a | h | Especialista fontanería | 0.111 | 13.93 | 1.55 |
| %0200 | % | Medios auxiliares | 2 % | 26.54 | 0.53 |
|  |  | Total |  |  | 27.07 |

| Medición | Uds. | Parcial |
|---|---|---|
| Calefacción colegio |  |  |
| Circuito 1 | 1 | 1.000 |
| Circuito 2 | 1 | 1.000 |
| Circuito 3 | 1 | 1.000 |
| Circuito 5 | 1 | 1.000 |
| Circuito 8 | 1 | 1.000 |
| Total |  | 5 |

**ICVRET65A** ud Válvula de retención Pmáx 18 bar Tmáx 150 ºC 2 1/2"
1 ud × 53.58 (55.19 con costes indirectos) = 55.19
Válvula de retención de latón con cierre tipo vitón, Pmáx 18 bar, Tmáx 150ºC, de 2 1/2", totalmente instalada según esquema de proyecto y probado su correcto funcionamiento.

| Código | Ud | Descripción | Rendimiento | Precio | Importe |
|---|---|---|---|---|---|
| VRETCS_65 | ud | Válvula retención latón 18 bar/150 ºC - 2 1/2'' (material) | 1 | 48.443 | 48.44 |
| MOOF.8a | h | Oficial 1ª fontanería | 0.136 | 15.92 | 2.17 |
| MOOF11a | h | Especialista fontanería | 0.138 | 13.93 | 1.92 |
| %0200 | % | Medios auxiliares | 2 % | 52.53 | 1.05 |
|  |  | Total |  |  | 53.58 |

| Medición | Uds. | Parcial |
|---|---|---|
| Calefacción colegio |  |  |
| Circuito general calderas | 1 | 1.000 |
| Total |  | 1 |

**VCESF15A** ud Válvula de corte de esfera PN-25 Tmáx 150 ºC 1/2"
16 ud × 5.85 (6.03 con costes indirectos) = 96.48
Válvula de corte de esfera PN 25 bar - Temperatura máxima 150 ºC, 1/2'' de diámetro, apta para agua y agua con anticongelante, construida en latón con anillos de teflón, maneta de acero y roscas hembra. Con p.p. de manguitos de conexión a tubería y piezas especiales. Totalmente instalada según esquema de proyecto y comprobado su correcto funcionamiento.

| Código | Ud | Descripción | Rendimiento | Precio | Importe |
|---|---|---|---|---|---|
| VCESFCS_15 | ud | Válvula corte esfera 1/2'' PN25 Tmáx 150 ºC. | 1 | 4.07 | 4.07 |
| MOOF.8a | h | Oficial 1ª fontanería | 0.056 | 15.92 | 0.89 |
| MOOF11a | h | Especialista fontanería | 0.056 | 13.93 | 0.78 |
| %0200 | % | Medios auxiliares | 2 % | 5.74 | 0.11 |
|  |  | Total |  |  | 5.85 |

| Medición | Uds. | Parcial |
|---|---|---|
| Calefacción colegio |  |  |
| Circuito 5 - Vaciado UTAs | 2 | 2.000 |
| Circuito 6 - Vaciado UTAs | 1 | 1.000 |
| Circuito 7 - Vaciado UTAs | 1 | 1.000 |
| Vestuarios Pabellón |  |  |
| Circuito Radiadores | 5 | 5.000 |
| Circuito 1º ACS | 6 | 6.000 |
| Vaciado UTA | 1 | 1.000 |
| Total |  | 16 |

**VCESF20A** ud Válvula de corte de esfera PN-25 Tmáx 150 ºC 3/4" (09/06/1997)
60 ud × 9.07 (9.34 con costes indirectos) = 560.40
Válvula de corte de esfera PN 25 bar - Temperatura máxima 150 ºC, 3/4'' de diámetro, apta para agua y agua con anticongelante, construida en latón con anillos de teflón, maneta de acero y roscas hembra. Con p.p. de manguitos de conexión a tubería y piezas especiales. Totalmente instalada según esquema de proyecto y comprobado su correcto funcionamiento.

| Código | Ud | Descripción | Rendimiento | Precio | Importe |
|---|---|---|---|---|---|
| VCESFCS_20 | ud | Válvula corte esfera 3/4'' PN25 Tmáx 150 ºC (material; 26/11/2014) | 1 | 5.91 | 5.91 |
| MOOF.8a | h | Oficial 1ª fontanería | 0.1 | 15.92 | 1.59 |
| MOOF11a | h | Especialista fontanería | 0.1 | 13.93 | 1.39 |
| %0200 | % | Medios auxiliares | 2 % | 8.89 | 0.18 |
|  |  | Total |  |  | 9.07 |

| Medición | Uds. | Parcial |
|---|---|---|
| Calefacción colegio |  |  |
| Circuito 3 -Fan coils | 22 | 22.000 |
| Circuito 4 -Fan coils | 30 | 30.000 |
| Vestuarios pabellón |  |  |
| Circuito UTA | 8 | 8.000 |
| Total |  | 60 |

**VCESF25A** ud Válvula de corte de esfera PN-25 Tmáx 150 ºC 1" (09/06/1997)
4 ud × 12.97 (13.36 con costes indirectos) = 53.44
Válvula de corte de esfera PN 25 bar - Temperatura máxima 150 ºC, 1'' de diámetro, apta para agua y agua con anticongelante, construida en latón con anillos de teflón, maneta de acero y roscas hembra. Con p.p. de manguitos de conexión a tubería y piezas especiales. Totalmente instalada según esquema de proyecto y comprobado su correcto funcionamiento.

| Código | Ud | Descripción | Rendimiento | Precio | Importe |
|---|---|---|---|---|---|
| VCESFCS_25 | ud | Válvula corte esfera 1'' PN25 Tmáx 150 ºC (material; 26/11/2014) | 1 | 9.74 | 9.74 |
| MOOF.8a | h | Oficial 1ª fontanería | 0.1 | 15.92 | 1.59 |
| MOOF11a | h | Especialista fontanería | 0.1 | 13.93 | 1.39 |
| %0200 | % | Medios auxiliares | 2 % | 12.72 | 0.25 |
|  |  | Total |  |  | 12.97 |

| Medición | Uds. | Parcial |
|---|---|---|
| Calefacción colegio |  |  |
| Vaciado colectores | 2 | 2.000 |
| Vestuarios pabellón |  |  |
| Vaciado colectores | 2 | 2.000 |
| Total |  | 4 |

**VCESF32A** ud Válvula de corte de esfera PN-25 Tmáx 150 ºC 1 1/4" (09/06/1997)
12 ud × 18.48 (19.03 con costes indirectos) = 228.36
Válvula de corte de esfera PN 25 bar - Temperatura máxima 150 ºC, 1 ¼'' de diámetro, apta para agua y agua con anticongelante, construida en latón con anillos de teflón, maneta de acero y roscas hembra. Con p.p. de manguitos de conexión a tubería y piezas especiales. Totalmente instalada según esquema de proyecto y comprobado su correcto funcionamiento.

| Código | Ud | Descripción | Rendimiento | Precio | Importe |
|---|---|---|---|---|---|
| VCESFCS_32 | ud | Válvula corte esfera 1 1/4'' PN25 Tmáx 150 ºC (material; 26/11/2014) | 1 | 15.14 | 15.14 |
| MOOF.8a | h | Oficial 1ª fontanería | 0.1 | 15.92 | 1.59 |
| MOOF11a | h | Especialista fontanería | 0.1 | 13.93 | 1.39 |
| %0200 | % | Medios auxiliares | 2 % | 18.12 | 0.36 |
|  |  | Total |  |  | 18.48 |

| Medición | Uds. | Parcial |
|---|---|---|
| Calefacción colegio |  |  |
| Circuito 6 | 8 | 8.000 |
| Vestuarios pabellón |  |  |
| Circuito general caldera | 4 | 4.000 |
| Total |  | 12 |

**VCESF40A** ud Válvula de corte de esfera PN-25 Tmáx 150 ºC 1 1/2" (09/06/1997)
12 ud × 25.32 (26.08 con costes indirectos) = 312.96
Válvula de corte de esfera PN 25 bar - Temperatura máxima 150 ºC, 1 ½" de diámetro, apta para agua y agua con anticongelante, construida en latón con anillos de teflón, maneta de acero y roscas hembra. Con p.p. de manguitos de conexión a tubería y piezas especiales. Totalmente instalada según esquema de proyecto y comprobado su correcto funcionamiento.

| Código | Ud | Descripción | Rendimiento | Precio | Importe |
|---|---|---|---|---|---|
| VCESFCS_40 | ud | Válvula corte esfera 1 1/2'' PN25 Tmáx 150 ºC (material; 26/11/2014) | 1 | 21.84 | 21.84 |
| MOOF.8a | h | Oficial 1ª fontanería | 0.1 | 15.92 | 1.59 |
| MOOF11a | h | Especialista fontanería | 0.1 | 13.93 | 1.39 |
| %0200 | % | Medios auxiliares | 2 % | 24.82 | 0.50 |
|  |  | Total |  |  | 25.32 |

| Medición | Uds. | Parcial |
|---|---|---|
| Calefacción colegio |  |  |
| Circuito 4 | 4 | 4.000 |
| Circuito 7 | 8 | 8.000 |
| Total |  | 12 |

**VCESF50A** ud Válvula de corte de esfera PN-25 Tmáx 150 ºC 2"
26 ud × 21.33 (21.97 con costes indirectos) = 571.22
Válvula de corte de esfera PN 25 bar - Temperatura máxima 150 ºC, 2" de diámetro, apta para agua y agua con anticongelante, construida en latón con anillos de teflón, maneta de acero y roscas hembra. Con p.p. de manguitos de conexión a tubería y piezas especiales. Totalmente instalada según esquema de proyecto y comprobado su correcto funcionamiento.

| Código | Ud | Descripción | Rendimiento | Precio | Importe |
|---|---|---|---|---|---|
| VCESFCS_50 | ud | Válvula corte esfera 2'' PN25 Tmáx 150 ºC (material) | 1 | 19.248 | 19.25 |
| MOOF.8a | h | Oficial 1ª fontanería | 0.056 | 15.92 | 0.89 |
| MOOF11a | h | Especialista fontanería | 0.055 | 13.93 | 0.77 |
| %0200 | % | Medios auxiliares | 2 % | 20.91 | 0.42 |
|  |  | Total |  |  | 21.33 |

| Medición | Uds. | Parcial |
|---|---|---|
| Calefacción colegio |  |  |
| Circuito 1 | 5 | 5.000 |
| Circuito 2 | 5 | 5.000 |
| Circuito 3 | 4 | 4.000 |
| Circuito 5 | 4 | 4.000 |
| Circuito 8 | 8 | 8.000 |
| Total |  | 26 |

**VCESF65A** ud Válvula de corte de esfera PN-25 Tmáx 150 ºC 2 1/2"
5 ud × 37.13 (38.24 con costes indirectos) = 191.20
Válvula de corte de esfera PN 25 bar - Temperatura máxima 150 ºC, 2 1/2" de diámetro, apta para agua y agua con anticongelante, construida en latón con anillos de teflón, maneta de acero y roscas hembra. Con p.p. de manguitos de conexión a tubería y piezas especiales. Totalmente instalada según esquema de proyecto y comprobado su correcto funcionamiento.

| Código | Ud | Descripción | Rendimiento | Precio | Importe |
|---|---|---|---|---|---|
| VCESFCS_65 | ud | Válvula corte esfera 2 1/2'' PN25 Tmáx 150 ºC (material) | 1 | 34.58 | 34.58 |
| MOOF.8a | h | Oficial 1ª fontanería | 0.06 | 15.92 | 0.96 |
| MOOF11a | h | Especialista fontanería | 0.062 | 13.93 | 0.86 |
| %0200 | % | Medios auxiliares | 2 % | 36.40 | 0.73 |
|  |  | Total |  |  | 37.13 |

| Medición | Uds. | Parcial |
|---|---|---|
| Calefacción colegio |  |  |
| Circutio general calderas | 5 | 5.000 |
| Total |  | 5 |

**CIRCLL32** ud Circuito llenado inst. calefacción DN32
1 ud × 2164.56 (2229.5 con costes indirectos) = 2229.50
Circuito de llenado de agua de red para calefacción, construido en tubería de acero negro UNE EN 10255 1 1/4''. Provisto de 3 válvulas de bola de 1 1/4", filtro, desconector hidráulico de latón 1 1/4'' para fluidos de categoría 4 según En1717, contador de agua de 25 mm, válvula de retención, dos manómetros de glicerina de 100 mm de esfera con llave de corte, un termómetro bimetálico horizontal de 80 mm 0 a 120 ºC con vaina de 1/2", y conexión flexible. Con p.p. de accesorios y pequeño material. Incluso medios auxiliares y de elevación, medidas de protección y colectivas, apertura, saneado y tapado de huecos. Totalmente instalada y comprobada su correcta ejecución y estanqueidad.

| Código | Ud | Descripción | Rendimiento | Precio | Importe |
|---|---|---|---|---|---|
| TUBANEN_32 | ml | Tubería acero negro EN 10255 1 1/4'' (material) | 2.5 | 5.994 | 14.99 |
| VCESFCS_32 | ud | Válvula corte esfera 1 1/4'' PN25 Tmáx 150 ºC | 3 | 15.14 | 45.42 |
| VRETCS_32 | ud | Válvula retención latón 18 bar/150 ºC - 1 1/4'' | 1 | 21.4 | 21.40 |
| VFILCS_32 | ud | Filtro cuerpo latón tamiz acero inox. 1 1/4'' | 1 | 14.28 | 14.28 |
| DESC_32 | ud | Desconector 1 1/4'' (material) | 1 | 244.906 | 244.91 |
| CAL_CONT25 | ud | Contador de agua 25 mm (material) | 1 | 35.484 | 35.48 |
| MESFCS | ud | Contador energía 20 m3/h (material; 27/11/2014) | 2 | 852 | 1704.00 |
| VCESFCS_15 | ud | Válvula corte esfera 1/2'' PN25 Tmáx 150 ºC. | 2 | 4.07 | 8.14 |
| TECS80 | ud | Termómetro de esfera 80 mm (material; 01/07/2010) | 1 | 18.43 | 18.43 |
| MOOF.8a | h | Oficial 1ª fontanería | 0.505 | 15.92 | 8.04 |
| MOOF11a | h | Especialista fontanería | 0.505 | 13.93 | 7.03 |
| %0200 | % | Medios auxiliares | 2 % | 2122.12 | 42.44 |
|  |  | Total |  |  | 2164.56 |

| Medición | Uds. | Parcial |
|---|---|---|
| Calefacción colegio |  |  |
| Llenado circuitos | 1 | 1.000 |
| Total |  | 1 |

**CIRCLL15** ud Circuito llenado inst. calefacción DN15 (09/06/1997)
1 ud × 2130.11 (2194.01 con costes indirectos) = 2194.01
Circuito de llenado de agua para el circuito 1º de caldera. Provisto de 3 válvulas de bola de 3/4", bypass, filtro, desconector hidráulico de latón 3/4'' para fluidos de categoría 4 según En1717, contador de agua de 15 mm, válvula de retención 3/4'', 2 manómetros de glicerina de 100 mm de esfera con llave de corte, un termómetro bimetálico horizontal de 80 mm 0 a 120 ºC con vaina de 1/2" y conexión flexible. Incluso conexionado con red de agua. Con p.p. de accesorios y pequeño material. Incluso medios auxiliares y de elevación, medidas de protección y colectivas, apertura, saneado y tapado de huecos. Totalmente instalada y comprobada su correcta ejecución y estanqueidad.

| Código | Ud | Descripción | Rendimiento | Precio | Importe |
|---|---|---|---|---|---|
| VCESFCS_20 | ud | Válvula corte esfera 3/4'' PN25 Tmáx 150 ºC | 3 | 5.91 | 17.73 |
| VRETCS_20 | ud | Válvula retención latón 18 bar/150 ºC - 3/4'' | 1 | 11.5 | 11.50 |
| VFILCS_20 | ud | Filtro cuerpo latón tamiz acero inox. 3/4'' | 1 | 4.17 | 4.17 |
| DESC_15 | ud | Desconector 3/4'' (material; 26/11/2014) | 1 | 250 | 250.00 |
| CAL_CONT15 | ud | Contador de agua 15 mm (material; 26/11/2014) | 1 | 45.8 | 45.80 |
| MESFCS | ud | Contador energía 20 m3/h | 2 | 852 | 1704.00 |
| VCESFCS_15 | ud | Válvula corte esfera 1/2'' PN25 Tmáx 150 ºC. | 2 | 4.07 | 8.14 |
| TECS80 | ud | Termómetro de esfera 80 mm | 1 | 18.43 | 18.43 |
| MOOF.8a | h | Oficial 1ª fontanería | 0.957 | 15.92 | 15.24 |
| MOOF11a | h | Especialista fontanería | 0.957 | 13.93 | 13.33 |
| %0200 | % | Medios auxiliares | 2 % | 2088.34 | 41.77 |
|  |  | Total |  |  | 2130.11 |

| Medición | Uds. | Parcial |
|---|---|---|
| Vestuarios pabellón |  |  |
| Llenado circuitos producción | 1 | 1.000 |
| Total |  | 1 |

### CAP24.04 CANALIZACIONES (09/06/1997)
Importe: 69444.35

**EIFC.2E001** m Canlz a sold ø1/2" EN 10255 30%acc
1750 m × 5.45 (5.61 con costes indirectos) = 9817.50
Tubería de acero negro EN 10255 Serie M, de 1/2" de diámetro, con uniones soldadas, incluyendo un 30% en concepto de accesorios, derivaciones, uniones, piezas especiales, etc. Con parte proporcional de elementos de suportación con abrazaderas con junta isofónica. Incluso dos capas de imprimación anticorrosiva, transporte y montaje. Totalmente instalada y comprobada su correcta ejecución y estanqueidad.

| Código | Ud | Descripción | Rendimiento | Precio | Importe |
|---|---|---|---|---|---|
| PIFC.1E001 | m | Tub a sold ø1/2" EN 10255 30%acc (material) | 1 | 2.508 | 2.51 |
| MOOF.8a | h | Oficial 1ª fontanería | 0.105 | 15.92 | 1.67 |
| MOOF12a | h | Peón fontanería | 0.095 | 12.21 | 1.16 |
| %0200 | % | Medios auxiliares | 2 % | 5.34 | 0.11 |
|  |  | Total |  |  | 5.45 |

| Medición | Uds. | Largo | Parcial |
|---|---|---|---|
| Calefacción colegio |  |  |  |
| Circuito 1 | 1 | 1011.000 | 1011.000 |
| Circuito 2 | 1 | 543.000 | 543.000 |
| Calefacción vestuarios pabellón |  |  |  |
| Circuito radiadores | 1 | 196.000 | 196.000 |
| Total |  |  | 1750 |

**EIFC.2E002** m Canlz a sold ø3/4" EN 10255 30%acc
435 m × 6.25 (6.44 con costes indirectos) = 2801.40
Tubería de acero negro EN 10255 Serie M, de 3/4" de diámetro, con uniones soldadas, incluyendo un 30% en concepto de accesorios, derivaciones, uniones, piezas especiales, etc. Con parte proporcional de elementos de suportación con abrazaderas con junta isofónica. Incluso dos capas de imprimación anticorrosiva, transporte y montaje. Totalmente instalada y comprobada su correcta ejecución y estanqueidad.

| Código | Ud | Descripción | Rendimiento | Precio | Importe |
|---|---|---|---|---|---|
| PIFC.1E002 | m | Tub a sold ø3/4" EN 10255 30%acc (material) | 1 | 3.3 | 3.30 |
| MOOF.8a | h | Oficial 1ª fontanería | 0.105 | 15.92 | 1.67 |
| MOOF12a | h | Peón fontanería | 0.095 | 12.21 | 1.16 |
| %0200 | % | Medios auxiliares | 2 % | 6.13 | 0.12 |
|  |  | Total |  |  | 6.25 |

| Medición | Uds. | Largo | Parcial |
|---|---|---|---|
| Calefacción colegio |  |  |  |
| Circuito 1 | 1 | 108.000 | 108.000 |
| Circuito 2 | 1 | 50.000 | 50.000 |
| Circuito 3 | 1 | 83.000 | 83.000 |
| Circuito 4 | 1 | 120.000 | 120.000 |
| Calefacción vestuarios pabellón |  |  |  |
| Circuito UTA | 1 | 74.000 | 74.000 |
| Total |  |  | 435 |

**EIFC.2E003** m Canlz a sold ø1" EN 10255 30%acc
418 m × 8.05 (8.29 con costes indirectos) = 3465.22
Tubería de acero negro EN 10255 Serie M, de 1" de diámetro, con uniones soldadas, incluyendo un 30% en concepto de accesorios, derivaciones, uniones, piezas especiales, etc. Con parte proporcional de elementos de suportación con abrazaderas con junta isofónica. Incluso dos capas de imprimación anticorrosiva, transporte y montaje. Totalmente instalada y comprobada su correcta ejecución y estanqueidad.

| Código | Ud | Descripción | Rendimiento | Precio | Importe |
|---|---|---|---|---|---|
| PIFC.1E003 | m | Tub a sold ø1" EN 10255 30%acc (material) | 1 | 4.098 | 4.10 |
| MOOF.8a | h | Oficial 1ª fontanería | 0.137 | 15.92 | 2.18 |
| MOOF12a | h | Peón fontanería | 0.132 | 12.21 | 1.61 |
| %0200 | % | Medios auxiliares | 2 % | 7.89 | 0.16 |
|  |  | Total |  |  | 8.05 |

| Medición | Uds. | Largo | Parcial |
|---|---|---|---|
| Calefacción colegio |  |  |  |
| Circuito 1 | 1 | 184.000 | 184.000 |
| Circuito 2 | 1 | 76.000 | 76.000 |
| Circuito 3 | 1 | 50.000 | 50.000 |
| Circuito 4 | 1 | 108.000 | 108.000 |
| Total |  |  | 418 |

**EIFC.2E004** m Canlz a sold ø1 1/4" EN 10255 30%acc
333 m × 9.51 (9.8 con costes indirectos) = 3263.40
Tubería de acero negro EN 10255 Serie M, de 1 1/4" de diámetro, con uniones soldadas, incluyendo un 30% en concepto de accesorios, derivaciones, uniones, piezas especiales, etc. Con parte proporcional de elementos de suportación con abrazaderas con junta isofónica. Incluso dos capas de imprimación anticorrosiva, transporte y montaje. Totalmente instalada y comprobada su correcta ejecución y estanqueidad.

| Código | Ud | Descripción | Rendimiento | Precio | Importe |
|---|---|---|---|---|---|
| PIFC.1E004 | m | Tub a sold ø1 1/4" EN 10255 30%acc (material) | 1 | 5.181 | 5.18 |
| MOOF.8a | h | Oficial 1ª fontanería | 0.159 | 15.92 | 2.53 |
| MOOF12a | h | Peón fontanería | 0.132 | 12.21 | 1.61 |
| %0200 | % | Medios auxiliares | 2 % | 9.32 | 0.19 |
|  |  | Total |  |  | 9.51 |

| Medición | Uds. | Largo | Parcial |
|---|---|---|---|
| Calefacción colegio |  |  |  |
| Circuito 1 | 1 | 153.000 | 153.000 |
| Circuito 2 | 1 | 38.000 | 38.000 |
| Circuito 3 | 1 | 45.000 | 45.000 |
| Circuito 4 | 1 | 45.000 | 45.000 |
| Circuito 5 | 1 | 7.000 | 7.000 |
| Circuito 6 | 1 | 34.000 | 34.000 |
| Calefacción vestuarios pabellón |  |  |  |
| Circuito general caldera | 1 | 11.000 | 11.000 |
| Total |  |  | 333 |

**EIFC.2E005** m Canlz a sold ø1 1/2" EN 10255 30%acc
212 m × 10.49 (10.8 con costes indirectos) = 2289.60
Tubería de acero negro EN 10255 Serie M, de 1 1/2" de diámetro, con uniones soldadas, incluyendo un 30% en concepto de accesorios, derivaciones, uniones, piezas especiales, etc. Con parte proporcional de elementos de suportación con abrazaderas con junta isofónica. Incluso dos capas de imprimación anticorrosiva, transporte y montaje. Totalmente instalada y comprobada su correcta ejecución y estanqueidad.

| Código | Ud | Descripción | Rendimiento | Precio | Importe |
|---|---|---|---|---|---|
| PIFC.1E005 | m | Tub a sold ø1 1/2" EN 10255 30%acc (material) | 1 | 5.81 | 5.81 |
| MOOF.8a | h | Oficial 1ª fontanería | 0.159 | 15.92 | 2.53 |
| MOOF12a | h | Peón fontanería | 0.159 | 12.21 | 1.94 |
| %0200 | % | Medios auxiliares | 2 % | 10.28 | 0.21 |
|  |  | Total |  |  | 10.49 |

| Medición | Uds. | Largo | Parcial |
|---|---|---|---|
| Calefacción colegio |  |  |  |
| Circuito 1 | 1 | 37.000 | 37.000 |
| Circuito 3 | 1 | 63.000 | 63.000 |
| Circuito 4 | 1 | 39.000 | 39.000 |
| Circuito 5 | 1 | 26.000 | 26.000 |
| Circuito 7 | 1 | 47.000 | 47.000 |
| Total |  |  | 212 |

**EIFC.2E006** m Canlz a sold ø2" EN 10255 30%acc
850 m × 13.55 (13.96 con costes indirectos) = 11866.00
Tubería de acero negro EN 10255 Serie M, de 2" de diámetro, con uniones soldadas, incluyendo un 30% en concepto de accesorios, derivaciones, uniones, piezas especiales, etc. Con parte proporcional de elementos de suportación con abrazaderas con junta isofónica. Incluso dos capas de imprimación anticorrosiva, transporte y montaje. Totalmente instalada y comprobada su correcta ejecución y estanqueidad.

| Código | Ud | Descripción | Rendimiento | Precio | Importe |
|---|---|---|---|---|---|
| PIFC.1E006 | m | Tub a sold ø2" EN 10255 30%acc (material) | 1 | 8.444 | 8.44 |
| MOOF.8a | h | Oficial 1ª fontanería | 0.172 | 15.92 | 2.74 |
| MOOF12a | h | Peón fontanería | 0.172 | 12.21 | 2.10 |
| %0200 | % | Medios auxiliares | 2 % | 13.28 | 0.27 |
|  |  | Total |  |  | 13.55 |

| Medición | Uds. | Largo | Parcial |
|---|---|---|---|
| Calefacción colegio |  |  |  |
| Circuito 1 | 1 | 173.000 | 173.000 |
| Circuito 2 | 1 | 296.000 | 296.000 |
| Circuito 3 | 1 | 36.000 | 36.000 |
| Circuito 5 | 1 | 343.000 | 343.000 |
| Calefacción vestuarios pabellón |  |  |  |
| Colector impulsión | 1 | 1.000 | 1.000 |
| Colector retorno | 1 | 1.000 | 1.000 |
| Total |  |  | 850 |

**EIFC.2E007** m Canlz a sold ø2 1/2" EN 10255 30%acc
34 m × 16.54 (17.04 con costes indirectos) = 579.36
Tubería de acero negro EN 10255 Serie M, de 2 1/2" de diámetro, con uniones soldadas, incluyendo un 30% en concepto de accesorios, derivaciones, uniones, piezas especiales, etc. Con parte proporcional de elementos de suportación con abrazaderas con junta isofónica. Incluso dos capas de imprimación anticorrosiva, transporte y montaje. Totalmente instalada y comprobada su correcta ejecución y estanqueidad.

| Código | Ud | Descripción | Rendimiento | Precio | Importe |
|---|---|---|---|---|---|
| PIFC.1E007 | m | Tub a sold ø2 1/2" EN 10255 30%acc (material) | 1 | 11.04 | 11.04 |
| MOOF.8a | h | Oficial 1ª fontanería | 0.184 | 15.92 | 2.93 |
| MOOF12a | h | Peón fontanería | 0.184 | 12.21 | 2.25 |
| %0200 | % | Medios auxiliares | 2 % | 16.22 | 0.32 |
|  |  | Total |  |  | 16.54 |

| Medición | Uds. | Largo | Parcial |
|---|---|---|---|
| Calefacción colegio |  |  |  |
| Circuito 8 | 1 | 34.000 | 34.000 |
| Total |  |  | 34 |

**EIFC.2E108** m Canlz a sold ø3" EN 10255 30%acc
23 m × 28.96 (29.83 con costes indirectos) = 686.09
Tubería de acero negro EN 10255 Serie M, de 3" de diámetro, con uniones soldadas, incluyendo un 30% en concepto de accesorios, derivaciones, uniones, piezas especiales, etc. Con parte proporcional de elementos de suportación con abrazaderas con junta isofónica. Incluso dos capas de imprimación anticorrosiva, transporte y montaje. Totalmente instalada y comprobada su correcta ejecución y estanqueidad.

| Código | Ud | Descripción | Rendimiento | Precio | Importe |
|---|---|---|---|---|---|
| PIFC.1E108 | m | Tub a galv sold ø3" EN 10255 30%acc (material) | 1 | 23.169 | 23.17 |
| MOOF.8a | h | Oficial 1ª fontanería | 0.19 | 15.92 | 3.02 |
| MOOF12a | h | Peón fontanería | 0.18 | 12.21 | 2.20 |
| %0200 | % | Medios auxiliares | 2 % | 28.39 | 0.57 |
|  |  | Total |  |  | 28.96 |

| Medición | Uds. | Largo | Parcial |
|---|---|---|---|
| Calefacción colegio |  |  |  |
| Circuito general calderas | 1 | 23.000 | 23.000 |
| Total |  |  | 23 |

**EIFC.2E109** m Canlz a sold ø4" EN 10255 30%acc
6 m × 41.34 (42.58 con costes indirectos) = 255.48
Tubería de acero negro EN 10255 Serie M, de 4" de diámetro, con uniones soldadas, incluyendo un 30% en concepto de accesorios, derivaciones, uniones, piezas especiales, etc. Con parte proporcional de elementos de suportación con abrazaderas con junta isofónica. Incluso dos capas de imprimación anticorrosiva, transporte y montaje. Totalmente instalada y comprobada su correcta ejecución y estanqueidad.

| Código | Ud | Descripción | Rendimiento | Precio | Importe |
|---|---|---|---|---|---|
| PIFC.1E109 | m | Tub a galv sold ø4" EN 10255 30%acc (material) | 1 | 34.629 | 34.63 |
| MOOF.8a | h | Oficial 1ª fontanería | 0.217 | 15.92 | 3.45 |
| MOOF12a | h | Peón fontanería | 0.201 | 12.21 | 2.45 |
| %0200 | % | Medios auxiliares | 2 % | 40.53 | 0.81 |
|  |  | Total |  |  | 41.34 |

| Medición | Uds. | Largo | Parcial |
|---|---|---|---|
| Calefacción colegio |  |  |  |
| Colectores imp | 1 | 3.000 | 3.000 |
| Colector retorno | 1 | 3.000 | 3.000 |
| Total |  |  | 6 |

**TUTMLCP_40** m Tubería multicapa 40x4,0 mm (09/06/1997)
10 m × 20.74 (21.36 con costes indirectos) = 213.60
Suministro y montaje de tubería multicapa de polietileno resistente a la temperatura/aluminio/polietileno resistente a la temperatura (PE-RT/Al/PE-RT), de 40 mm de diámetro exterior y 4,0 mm de espesor, marca UPONOR o similar aprobada por la D.F., según UNE-EN ISO 21003-2. Incluso p/p de material auxiliar para montaje y sujeción a la obra, accesorios y piezas especiales. Incluso medios auxiliares y de elevación, medidas de protección y colectivas, apertura, saneado y tapado de huecos. Totalmente montada, conexionada y probada por la empresa instaladora mediante las correspondientes pruebas de servicio.

| Código | Ud | Descripción | Rendimiento | Precio | Importe |
|---|---|---|---|---|---|
| TUBMCP_40 | m | Tubería multicapa 40x4,0 (material; 27/11/2014) | 1 | 15.85 | 15.85 |
| MOOF.8a | h | Oficial 1ª fontanería | 0.15 | 15.92 | 2.39 |
| MOOF11a | h | Especialista fontanería | 0.15 | 13.93 | 2.09 |
| %0200 | % | Medios auxiliares | 2 % | 20.33 | 0.41 |
|  |  | Total |  |  | 20.74 |

| Medición | Uds. | Largo | Parcial |
|---|---|---|---|
| Calefacción vestuarios pabellón |  |  |  |
| Circuito 1º ACS | 1 | 10.000 | 10.000 |
| Total |  |  | 10 |

**EICC77E001** m Coquilla espuma 25 mm, tb ac Ø1/2", calef
1750 m × 3.29 (3.39 con costes indirectos) = 5932.50
Aislamiento térmico para tubería de acero de Ø1/2", para instalaciones de calefacción, realizado con coquilla de espuma elastomérica de 25 mm de espesor SH/Armaflex de Isover o equivalente aprobado por la D.F., conductividad a 10 ºC 0,036 W/m.ºK. Incluyendo un incremento del 30% de accesorios y adhesivo para uniones. Totalmente instalado y comprobada su correcta ejecución.

| Código | Ud | Descripción | Rendimiento | Precio | Importe |
|---|---|---|---|---|---|
| PICC65E001 | m | Coquilla espuma 25 mm, tb ac Ø1/2" 30% acc (material) | 1 | 2.028 | 2.03 |
| MOOF.8a | h | Oficial 1ª fontanería | 0.053 | 15.92 | 0.84 |
| MOOF11a | h | Especialista fontanería | 0.026 | 13.93 | 0.36 |
| %0200 | % | Medios auxiliares | 2 % | 3.23 | 0.06 |
|  |  | Total |  |  | 3.29 |

| Medición | Uds. | Largo | Parcial |
|---|---|---|---|
| Calefacción colegio |  |  |  |
| Circuito 1 | 1 | 1011.000 | 1011.000 |
| Circuito 2 | 1 | 543.000 | 543.000 |
| Calefacción vestuarios pabellón |  |  |  |
| Circuito radiadores | 1 | 196.000 | 196.000 |
| Total |  |  | 1750 |

**EICC77E002** m Coquilla espuma 25 mm, tb ac Ø3/4", calef (10/03/2008)
419 m × 7.1 (7.31 con costes indirectos) = 3062.89
Aislamiento térmico para tubería de acero de Ø3/4", para instalaciones de calefacción, realizado con coquilla de espuma elastomérica de 25 mm de espesor SH/Armaflex de Isover o equivalente aprobado por la D.F., conductividad a 10 ºC 0,036 W/m.ºK. Incluyendo un incremento del 30% de accesorios y adhesivo para uniones. Totalmente instalado y comprobada su correcta ejecución.

| Código | Ud | Descripción | Rendimiento | Precio | Importe |
|---|---|---|---|---|---|
| PICC65E002 | m | Coquilla espuma 25 mm, tb ac Ø3/4" 30% acc (material; 23/04/2008) | 1 | 4.67 | 4.67 |
| MOOF.8a | h | Oficial 1ª fontanería | 0.1 | 15.92 | 1.59 |
| MOOF11a | h | Especialista fontanería | 0.05 | 13.93 | 0.70 |
| %0200 | % | Medios auxiliares | 2 % | 6.96 | 0.14 |
|  |  | Total |  |  | 7.1 |

| Medición | Uds. | Largo | Parcial |
|---|---|---|---|
| Calefacción colegio |  |  |  |
| Circuito 1 | 1 | 108.000 | 108.000 |
| Circuito 2 | 1 | 50.000 | 50.000 |
| Circuito 3 | 1 | 83.000 | 83.000 |
| Circuito 4 | 1 | 120.000 | 120.000 |
| Calefacción vestuarios pabellón |  |  |  |
| Circuito UTA-Interior edificio | 1 | 58.000 | 58.000 |
| Total |  |  | 419 |

**EICC77E003** m Coquilla espuma 25 mm, tb ac Ø1", calef (10/03/2008)
418 m × 8.13 (8.37 con costes indirectos) = 3498.66
Aislamiento térmico para tubería de acero de Ø1", para instalaciones de calefacción, realizado con coquilla de espuma elastomérica de 25 mm de espesor SH/Armaflex de Isover o equivalente aprobado por la D.F., conductividad a 10 ºC 0,036 W/m.ºK. Incluyendo un incremento del 30% de accesorios y adhesivo para uniones. Totalmente instalado y comprobada su correcta ejecución.

| Código | Ud | Descripción | Rendimiento | Precio | Importe |
|---|---|---|---|---|---|
| PICC65E003 | m | Coquilla espuma 25 mm, tb ac Ø1" 30% acc (material; 23/04/2008) | 1 | 5.13 | 5.13 |
| MOOF.8a | h | Oficial 1ª fontanería | 0.1 | 15.92 | 1.59 |
| MOOF11a | h | Especialista fontanería | 0.09 | 13.93 | 1.25 |
| %0200 | % | Medios auxiliares | 2 % | 7.97 | 0.16 |
|  |  | Total |  |  | 8.13 |

| Medición | Uds. | Largo | Parcial |
|---|---|---|---|
| Calefacción colegio |  |  |  |
| Circuito 1 | 1 | 184.000 | 184.000 |
| Circuito 2 | 1 | 76.000 | 76.000 |
| Circuito 3 | 1 | 50.000 | 50.000 |
| Circuito 4 | 1 | 108.000 | 108.000 |
| Total |  |  | 418 |

**EICC77E004** m Coquilla espuma 25 mm, tb ac Ø1 1/4", calef (10/03/2008)
310 m × 11.68 (12.03 con costes indirectos) = 3729.30
Aislamiento térmico para tubería de acero de Ø1 1/4", para instalaciones de calefacción, realizado con coquilla de espuma elastomérica de 25 mm de espesor SH/Armaflex de Isover o equivalente aprobado por la D.F., conductividad a 10 ºC 0,036 W/m.ºK. Incluyendo un incremento del 30% de accesorios y adhesivo para uniones. Totalmente instalado y comprobada su correcta ejecución.

| Código | Ud | Descripción | Rendimiento | Precio | Importe |
|---|---|---|---|---|---|
| PICC65E004 | m | Coquilla espuma 25 mm, tb ac Ø1 1/4" 30% acc (material; 23/04/2008) | 1 | 8.61 | 8.61 |
| MOOF.8a | h | Oficial 1ª fontanería | 0.1 | 15.92 | 1.59 |
| MOOF11a | h | Especialista fontanería | 0.09 | 13.93 | 1.25 |
| %0200 | % | Medios auxiliares | 2 % | 11.45 | 0.23 |
|  |  | Total |  |  | 11.68 |

| Medición | Uds. | Largo | Parcial |
|---|---|---|---|
| Calefacción colegio |  |  |  |
| Circuito 1 | 1 | 153.000 | 153.000 |
| Circuito 2 | 1 | 38.000 | 38.000 |
| Circuito 3 | 1 | 45.000 | 45.000 |
| Circuito 4 | 1 | 45.000 | 45.000 |
| Circuito 6-Interior edificio | 1 | 18.000 | 18.000 |
| Calefacción vestuarios pabellón |  |  |  |
| Circuito general caldera | 1 | 11.000 | 11.000 |
| Total |  |  | 310 |

**EICC77E005** m Coquilla espuma 30 mm, tb ac Ø1 1/2", calef (10/03/2008)
168 m × 13.23 (13.63 con costes indirectos) = 2289.84
Aislamiento térmico para tubería de acero de Ø1 1/2", para instalaciones de calefacción, realizado con coquilla de espuma elastomérica de 30 mm de espesor SH/Armaflex de Isover o equivalente aprobado por la D.F., conductividad a 10 ºC 0,036 W/m.ºK. Incluyendo un incremento del 30% de accesorios y adhesivo para uniones. Totalmente instalado y comprobada su correcta ejecución.

| Código | Ud | Descripción | Rendimiento | Precio | Importe |
|---|---|---|---|---|---|
| PICC65E005 | m | Coquilla espuma 30 mm, tb ac Ø1 1/2" 30% acc (material; 23/04/2008) | 1 | 9.35 | 9.35 |
| MOOF.8a | h | Oficial 1ª fontanería | 0.14 | 15.92 | 2.23 |
| MOOF11a | h | Especialista fontanería | 0.1 | 13.93 | 1.39 |
| %0200 | % | Medios auxiliares | 2 % | 12.97 | 0.26 |
|  |  | Total |  |  | 13.23 |

| Medición | Uds. | Largo | Parcial |
|---|---|---|---|
| Calefacción colegio |  |  |  |
| Circuito 1 | 1 | 37.000 | 37.000 |
| Circuito 3 | 1 | 63.000 | 63.000 |
| Circuito 4 | 1 | 39.000 | 39.000 |
| Circuito 7-Interior edificio | 1 | 19.000 | 19.000 |
| Calefacción vestuarios pabellón |  |  |  |
| Circuito 1º ACS | 1 | 10.000 | 10.000 |
| Total |  |  | 168 |

**EICC77E006** m Coquilla espuma 30 mm, tb ac Ø 2", calef (10/03/2008)
843 m × 15.22 (15.68 con costes indirectos) = 13218.24
Aislamiento térmico para tubería de acero de Ø 2", para instalaciones de calefacción, realizado con coquilla de espuma elastomérica de 30 mm de espesor SH/Armaflex de Isover o equivalente aprobado por la D.F., conductividad a 10 ºC 0,036 W/m.ºK. Incluyendo un incremento del 30% de accesorios y adhesivo para uniones. Totalmente instalado y comprobada su correcta ejecución.

| Código | Ud | Descripción | Rendimiento | Precio | Importe |
|---|---|---|---|---|---|
| PICC65E006 | m | Coquilla espuma 30 mm, tb ac Ø 2" 30% acc (material; 23/04/2008) | 1 | 10.7 | 10.70 |
| MOOF.8a | h | Oficial 1ª fontanería | 0.16 | 15.92 | 2.55 |
| MOOF11a | h | Especialista fontanería | 0.12 | 13.93 | 1.67 |
| %0200 | % | Medios auxiliares | 2 % | 14.92 | 0.30 |
|  |  | Total |  |  | 15.22 |

| Medición | Uds. | Largo | Parcial |
|---|---|---|---|
| Calefacción colegio |  |  |  |
| Circuito 1 | 1 | 173.000 | 173.000 |
| Circuito 2 | 1 | 296.000 | 296.000 |
| Circuito 3 | 1 | 36.000 | 36.000 |
| Circuito 5-Interior edificio | 1 | 336.000 | 336.000 |
| Calefacción vestuarios pabellón |  |  |  |
| Colector impulsión | 1 | 1.000 | 1.000 |
| Colector retorno | 1 | 1.000 | 1.000 |
| Total |  |  | 843 |

**EICC77E007** m Coquilla espuma 30 mm, tb ac Ø 2 1/2", calef
20 m × 9.58 (9.87 con costes indirectos) = 197.40
Aislamiento térmico para tubería de acero de Ø 2 1/2", para instalaciones de calefacción, realizado con coquilla de espuma elastomérica de 30 mm de espesor SH/Armaflex de Isover o equivalente aprobado por la D.F., conductividad a 10 ºC 0,036 W/m.ºK. Incluyendo un incremento del 30% de accesorios y adhesivo para uniones. Totalmente instalado y comprobada su correcta ejecución.

| Código | Ud | Descripción | Rendimiento | Precio | Importe |
|---|---|---|---|---|---|
| PICC65E007 | m | Coquilla espuma 30 mm, tb ac Ø 2 1/2" 30% acc (material) | 1 | 6.699 | 6.70 |
| MOOF.8a | h | Oficial 1ª fontanería | 0.1 | 15.92 | 1.59 |
| MOOF11a | h | Especialista fontanería | 0.079 | 13.93 | 1.10 |
| %0200 | % | Medios auxiliares | 2 % | 9.39 | 0.19 |
|  |  | Total |  |  | 9.58 |

| Medición | Uds. | Largo | Parcial |
|---|---|---|---|
| Calefacción colegio |  |  |  |
| Circuito 8-Interior edificio | 1 | 20.000 | 20.000 |
| Total |  |  | 20 |

**EICC77E008** m Coquilla espuma 30 mm, tb ac Ø 3", calef
23 m × 10.89 (11.22 con costes indirectos) = 258.06
Aislamiento térmico para tubería de acero de Ø 3", para instalaciones de calefacción, realizado con coquilla de espuma elastomérica de 30 mm de espesor SH/Armaflex de Isover o equivalente aprobado por la D.F., conductividad a 10 ºC 0,036 W/m.ºK. Incluyendo un incremento del 30% de accesorios y adhesivo para uniones. Totalmente instalado y comprobada su correcta ejecución.

| Código | Ud | Descripción | Rendimiento | Precio | Importe |
|---|---|---|---|---|---|
| PICC65E008 | m | Coquilla espuma 30 mm, tb ac Ø 3" 30% acc (material) | 1 | 7.742 | 7.74 |
| MOOF.8a | h | Oficial 1ª fontanería | 0.111 | 15.92 | 1.77 |
| MOOF11a | h | Especialista fontanería | 0.084 | 13.93 | 1.17 |
| %0200 | % | Medios auxiliares | 2 % | 10.68 | 0.21 |
|  |  | Total |  |  | 10.89 |

| Medición | Uds. | Largo | Parcial |
|---|---|---|---|
| Calefacción colegio |  |  |  |
| Circuito general calderas | 1 | 23.000 | 23.000 |
| Total |  |  | 23 |

**EICC77E009** m Coquilla espuma 36 mm, tb ac Ø 4", calef
6 m × 16.34 (16.83 con costes indirectos) = 100.98
Aislamiento térmico para tubería de acero de Ø 4", para instalaciones de calefacción, realizado con coquilla de espuma elastomérica de 36 mm de espesor SH/Armaflex de Isover o equivalente aprobado por la D.F., conductividad a 10 ºC 0,036 W/m.ºK. Incluyendo un incremento del 30% de accesorios y adhesivo para uniones. Totalmente instalado y comprobada su correcta ejecución.

| Código | Ud | Descripción | Rendimiento | Precio | Importe |
|---|---|---|---|---|---|
| PICC65E009 | m | Coquilla espuma 36 mm, tb ac Ø 4" 30% acc (material) | 1 | 12.46 | 12.46 |
| MOOF.8a | h | Oficial 1ª fontanería | 0.132 | 15.92 | 2.10 |
| MOOF11a | h | Especialista fontanería | 0.105 | 13.93 | 1.46 |
| %0200 | % | Medios auxiliares | 2 % | 16.02 | 0.32 |
|  |  | Total |  |  | 16.34 |

| Medición | Uds. | Largo | Parcial |
|---|---|---|---|
| Calefacción colegio |  |  |  |
| Colectores imp | 1 | 3.000 | 3.000 |
| Colector retorno | 1 | 3.000 | 3.000 |
| Total |  |  | 6 |

**EICC77E002_E** m Coquilla espuma 32 mm, tb ac Ø 3/4", calef, chapa aluminio
16 m × 8.24 (8.49 con costes indirectos) = 135.84
Aislamiento térmico para tubería de acero de Ø3/4", para instalaciones de calefacción, realizado con coquilla de espuma elastomérica de 32 mm de espesor K-flex ST o equivalente aprobado por la D.F., conductividad a 10 ºC 0,036 W/m.ºK. Incluyendo un incremento del 30% de accesorios y adhesivo para uniones. Recubierta con chapa de aluminio de 0,6 mm de espesor, colocada, bordeada, solapada y remachada, para recubrimiento de tuberías previamente aisladas. Totalmente instalado y comprobada su correcta ejecución.

| Código | Ud | Descripción | Rendimiento | Precio | Importe |
|---|---|---|---|---|---|
| PICC65E002E | m | Coq. espuma 32 mm, tb ac Ø3/4" 30% acc+chapa aluminio (material) | 1 | 6.883 | 6.88 |
| MOOF.8a | h | Oficial 1ª fontanería | 0.053 | 15.92 | 0.84 |
| MOOF11a | h | Especialista fontanería | 0.026 | 13.93 | 0.36 |
| %0200 | % | Medios auxiliares | 2 % | 8.08 | 0.16 |
|  |  | Total |  |  | 8.24 |

| Medición | Uds. | Largo | Parcial |
|---|---|---|---|
| Calefacción vestuarios pabellón |  |  |  |
| Circuito UTA-Exterior edificio | 1 | 16.000 | 16.000 |
| Total |  |  | 16 |

**EICC77E004_E** m Coquilla espuma 40 mm, tb ac Ø1 1/4", calef, chapa aluminio
23 m × 11.48 (11.82 con costes indirectos) = 271.86
Aislamiento térmico para tubería de acero de Ø1 1/4", para instalaciones de calefacción, realizado con coquilla de espuma elastomérica de 40 mm de espesor K-flex ST o equivalente aprobado por la D.F., conductividad a 10 ºC 0,036 W/m.ºK. Incluyendo un incremento del 30% de accesorios y adhesivo para uniones. Recubierta con chapa de aluminio de 0,6 mm de espesor, colocada, bordeada, solapada y remachada, para recubrimiento de tuberías previamente aisladas. Totalmente instalado y comprobada su correcta ejecución.

| Código | Ud | Descripción | Rendimiento | Precio | Importe |
|---|---|---|---|---|---|
| PICC65E004E | m | Coquilla espuma 40 mm, tb ac Ø1 1/4" 30% acc+chapa aluminio (material) | 1 | 9.755 | 9.76 |
| MOOF.8a | h | Oficial 1ª fontanería | 0.053 | 15.92 | 0.84 |
| MOOF11a | h | Especialista fontanería | 0.047 | 13.93 | 0.65 |
| %0200 | % | Medios auxiliares | 2 % | 11.25 | 0.23 |
|  |  | Total |  |  | 11.48 |

| Medición | Uds. | Largo | Parcial |
|---|---|---|---|
| Calefacción colegio |  |  |  |
| Circuito 5-Exterior edificio | 1 | 7.000 | 7.000 |
| Circuito 6-Exterior edificio | 1 | 16.000 | 16.000 |
| Total |  |  | 23 |

**EICC77E005_E** m Coquilla espuma 40 mm, tb ac Ø 1 1/2", calef, chapa aluminio
54 m × 13.28 (13.68 con costes indirectos) = 738.72
Aislamiento térmico para tubería de acero de Ø1 1/2", para instalaciones de calefacción, realizado con coquilla de espuma elastomérica de 40 mm de espesor K-flex ST o equivalente aprobado por la D.F., conductividad a 10 ºC 0,036 W/m.ºK. Incluyendo un incremento del 30% de accesorios y adhesivo para uniones. Recubierta con chapa de aluminio de 0,6 mm de espesor, colocada, bordeada, solapada y remachada, para recubrimiento de tuberías previamente aisladas. Totalmente instalado y comprobada su correcta ejecución.

| Código | Ud | Descripción | Rendimiento | Precio | Importe |
|---|---|---|---|---|---|
| PICC65E005E | m | Coquilla espuma 40 mm, tb ac Ø1 1/2" 30% acc+chapa aluminio (material) | 1 | 11.087 | 11.09 |
| MOOF.8a | h | Oficial 1ª fontanería | 0.075 | 15.92 | 1.19 |
| MOOF11a | h | Especialista fontanería | 0.053 | 13.93 | 0.74 |
| %0200 | % | Medios auxiliares | 2 % | 13.02 | 0.26 |
|  |  | Total |  |  | 13.28 |

| Medición | Uds. | Largo | Parcial |
|---|---|---|---|
| Calefacción colegio |  |  |  |
| Circuito 5-Exterior edificio | 1 | 26.000 | 26.000 |
| Circuito 7-Exterior edificio | 1 | 28.000 | 28.000 |
| Total |  |  | 54 |

**EICC77E006_E** m Coquilla espuma 40 mm, tb ac Ø 2", calef, chapa aluminio
7 m × 15.02 (15.47 con costes indirectos) = 108.29
Aislamiento térmico para tubería de acero de Ø 2", para instalaciones de calefacción, realizado con coquilla de espuma elastomérica de 40 mm de espesor K-flex ST o equivalente aprobado por la D.F., conductividad a 10 ºC 0,036 W/m.ºK. Incluyendo un incremento del 30% de accesorios y adhesivo para uniones. Recubierta con chapa de aluminio de 0,6 mm de espesor, colocada, bordeada, solapada y remachada, para recubrimiento de tuberías previamente aisladas. Totalmente instalado y comprobada su correcta ejecución.

| Código | Ud | Descripción | Rendimiento | Precio | Importe |
|---|---|---|---|---|---|
| PICC65E006E | m | Coquilla espuma 40 mm, tb ac Ø 2" 30% acc+chapa aluminio (material) | 1 | 12.51 | 12.51 |
| MOOF.8a | h | Oficial 1ª fontanería | 0.084 | 15.92 | 1.34 |
| MOOF11a | h | Especialista fontanería | 0.063 | 13.93 | 0.88 |
| %0200 | % | Medios auxiliares | 2 % | 14.73 | 0.29 |
|  |  | Total |  |  | 15.02 |

| Medición | Uds. | Largo | Parcial |
|---|---|---|---|
| Calefacción colegio |  |  |  |
| Circuito 5-Exterior edificio | 1 | 7.000 | 7.000 |
| Total |  |  | 7 |

**EICC77E007_E** m Coquilla espuma 40 mm, tb ac Ø 2 1/2", calef, chapa aluminio
14 m × 16.45 (16.94 con costes indirectos) = 237.16
Aislamiento térmico para tubería de acero de Ø 2 1/2", para instalaciones de calefacción, realizado con coquilla de espuma elastomérica de 40 mm de espesor K-flex ST o equivalente aprobado por la D.F., conductividad a 10 ºC 0,036 W/m.ºK. Incluyendo un incremento del 30% de accesorios y adhesivo para uniones. Recubierta con chapa de aluminio de 0,6 mm de espesor, colocada, bordeada, solapada y remachada, para recubrimiento de tuberías previamente aisladas. Totalmente instalado y comprobada su correcta ejecución.

| Código | Ud | Descripción | Rendimiento | Precio | Importe |
|---|---|---|---|---|---|
| PICC65E007E | m | Coquilla espuma 40 mm, tb ac Ø 2 1/2" 30% acc+chapa aluminio (material) | 1 | 13.436 | 13.44 |
| MOOF.8a | h | Oficial 1ª fontanería | 0.1 | 15.92 | 1.59 |
| MOOF11a | h | Especialista fontanería | 0.079 | 13.93 | 1.10 |
| %0200 | % | Medios auxiliares | 2 % | 16.13 | 0.32 |
|  |  | Total |  |  | 16.45 |

| Medición | Uds. | Largo | Parcial |
|---|---|---|---|
| Calefacción colegio |  |  |  |
| Circuito 8-Exterior edificio | 1 | 14.000 | 14.000 |
| Total |  |  | 14 |

**ICFDAR50** ud Compensador de dilatación axial 2"
9 ud × 46.06 (47.44 con costes indirectos) = 426.96
Compensador de dilatación axial de 2 1/2" de diámetro, con manguitos para soldar a tubo de acero. Con fuelle y guía interior de acero inoxidable. Con p.p. de elementos de suportación y pequeño material. Totalmente instalado y comprobado su correcto funcionamiento.

| Código | Ud | Descripción | Rendimiento | Precio | Importe |
|---|---|---|---|---|---|
| PIFV47b | ud | Compensador dilatación tipo fuelle 2" (material) | 1 | 36.779 | 36.78 |
| MOOF.8a | h | Oficial 1ª fontanería | 0.281 | 15.92 | 4.47 |
| MOOF11a | h | Especialista fontanería | 0.281 | 13.93 | 3.91 |
| %0200 | % | Medios auxiliares | 2 % | 45.16 | 0.90 |
|  |  | Total |  |  | 46.06 |

| Medición | Uds. | Parcial |
|---|---|---|
| Calefacción colegio |  |  |
| Circuito 1 | 2 | 2.000 |
| Circuito 2 | 3 | 3.000 |
| Circuito 5 | 4 | 4.000 |
| Total |  | 9 |

### CAP24.05 RADIADORES (10/03/2008)
Importe: 13981.1

**ICRBD4507** ud Radiador aluminio Dubal 45 - 7 elementos
15 ud × 59.97 (61.77 con costes indirectos) = 926.55
Radiador reversible de aluminio marca BAXI modelo DUBAL 45 o equivalente, de 7 elementos, frontal con aberturas. Formado por elementos de aluminio acoplables entre sí mediante manguitos de 1'' de rosca derecha-izquierda y junta de estanqueidad, acabados en color blanco RAL 9010. De características:
- Emisión térmica por elemento según UNE EN-442 = 79,5 kcal/h (92,44 W) (DT=50 ºC).
- Altura = 421 mm.
- Anchura = 560 mm.
- Profundidad = 82 mm.
Con p.p. de acoplamientos, juntas, tapones, reducciones, soportes murales de atornillar, detentor, llave termostatizable, tomas de vaciado y purga, purgador automático PA5 1'', medios de transporte y accesorios de montaje. Incluso medios auxiliares y de elevación, medidas de protección y colectivas, apertura, saneado y tapado de huecos. Totalmente instalado y comprobado su correcto funcionamiento.

| Código | Ud | Descripción | Rendimiento | Precio | Importe |
|---|---|---|---|---|---|
| PICC.45E002 | ud | Elemento radiador Dubal 45 o equivalente. (material) | 7 | 6.518 | 45.63 |
| PICC_DR15 | ud | Detentor radiador 1/2" (material) | 1 | 2.087 | 2.09 |
| PICCVRPPB | ud | Llave termostatizable 1/2" (material) | 1 | 3.096 | 3.10 |
| MOOF.8a | h | Oficial 1ª fontanería | 0.267 | 15.92 | 4.25 |
| MOOF11a | h | Especialista fontanería | 0.267 | 13.93 | 3.72 |
| %0200 | % | Medios auxiliares | 2 % | 58.79 | 1.18 |
|  |  | Total |  |  | 59.97 |

| Medición | Uds. | Parcial |
|---|---|---|
| Calefacción colegio | 15 | 15.000 |
| Total |  | 15 |

**ICRBD4516** ud Radiador aluminio Dubal 45 - 16 elementos
88 ud × 119.8 (123.39 con costes indirectos) = 10858.32
Radiador reversible de aluminio marca BAXI modelo DUBAL 45 o equivalente, de 16 elementos, frontal con aberturas. Formado por elementos de aluminio acoplables entre sí mediante manguitos de 1'' de rosca derecha-izquierda y junta de estanqueidad, acabados en color blanco RAL 9010. De características:
- Emisión térmica por elemento según UNE EN-442 = 79,5 kcal/h (92,44 W) (DT=50 ºC).
- Altura = 421 mm.
- Anchura = 1.280 mm.
- Profundidad = 82 mm.
Con p.p. de acoplamientos, juntas, tapones, reducciones, soportes murales de atornillar, detentor, llave termostatizable, tomas de vaciado y purga, purgador automático PA5 1'', medios de transporte y accesorios de montaje. Incluso medios auxiliares y de elevación, medidas de protección y colectivas, apertura, saneado y tapado de huecos. Totalmente instalado y comprobado su correcto funcionamiento.

| Código | Ud | Descripción | Rendimiento | Precio | Importe |
|---|---|---|---|---|---|
| PICC.45E002 | ud | Elemento radiador Dubal 45 o equivalente. | 16 | 6.518 | 104.29 |
| PICC_DR15 | ud | Detentor radiador 1/2" | 1 | 2.087 | 2.09 |
| PICCVRPPB | ud | Llave termostatizable 1/2" | 1 | 3.096 | 3.10 |
| MOOF.8a | h | Oficial 1ª fontanería | 0.267 | 15.92 | 4.25 |
| MOOF11a | h | Especialista fontanería | 0.267 | 13.93 | 3.72 |
| %0200 | % | Medios auxiliares | 2 % | 117.45 | 2.35 |
|  |  | Total |  |  | 119.8 |

| Medición | Uds. | Parcial |
|---|---|---|
| Calefacción colegio | 88 | 88.000 |
| Total |  | 88 |

**ICRBD4518** ud Radiador aluminio Dubal 45 - 18 elementos
1 ud × 133.97 (137.99 con costes indirectos) = 137.99
Radiador reversible de aluminio marca BAXI modelo DUBAL 45 o equivalente, de 18 elementos, frontal con aberturas. Formado por elementos de aluminio acoplables entre sí mediante manguitos de 1'' de rosca derecha-izquierda y junta de estanqueidad, acabados en color blanco RAL 9010. De características:
- Emisión térmica por elemento según UNE EN-442 = 79,5 kcal/h (92,44 W) (DT=50 ºC).
- Altura = 421 mm.
- Anchura = 1.440 mm.
- Profundidad = 82 mm.
Con p.p. de acoplamientos, juntas, tapones, reducciones, soportes murales de atornillar, detentor, llave termostatizable, tomas de vaciado y purga, purgador automático PA5 1'', medios de transporte y accesorios de montaje. Incluso medios auxiliares y de elevación, medidas de protección y colectivas, apertura, saneado y tapado de huecos. Totalmente instalado y comprobado su correcto funcionamiento.

| Código | Ud | Descripción | Rendimiento | Precio | Importe |
|---|---|---|---|---|---|
| PICC.45E002 | ud | Elemento radiador Dubal 45 o equivalente. | 18 | 6.518 | 117.32 |
| PICC_DR15 | ud | Detentor radiador 1/2" | 1 | 2.087 | 2.09 |
| PICCVRPPB | ud | Llave termostatizable 1/2" | 1 | 3.096 | 3.10 |
| MOOF.8a | h | Oficial 1ª fontanería | 0.294 | 15.92 | 4.68 |
| MOOF11a | h | Especialista fontanería | 0.298 | 13.93 | 4.15 |
| %0200 | % | Medios auxiliares | 2 % | 131.34 | 2.63 |
|  |  | Total |  |  | 133.97 |

| Medición | Uds. | Parcial |
|---|---|---|
| Calefacción colegio (vestuario monitor) | 1 | 1.000 |
| Total |  | 1 |

**ICRBD4526** ud Radiador aluminio Dubal 45 - 26 elementos
3 ud × 186.51 (192.11 con costes indirectos) = 576.33
Radiador reversible de aluminio marca BAXI modelo DUBAL 45 o equivalente, de 26 elementos, frontal con aberturas. Formado por elementos de aluminio acoplables entre sí mediante manguitos de 1'' de rosca derecha-izquierda y junta de estanqueidad, acabados en color blanco RAL 9010. De características:
- Emisión térmica por elemento según UNE EN-442 = 79,5 kcal/h (92,44 W) (DT=50 ºC).
- Altura = 421 mm.
- Anchura = 2.080 mm.
- Profundidad = 82 mm.
Con p.p. de acoplamientos, juntas, tapones, reducciones, soportes murales de atornillar, detentor, llave termostatizable, tomas de vaciado y purga, purgador automático PA5 1'', medios de transporte y accesorios de montaje. Incluso medios auxiliares y de elevación, medidas de protección y colectivas, apertura, saneado y tapado de huecos. Totalmente instalado y comprobado su correcto funcionamiento.

| Código | Ud | Descripción | Rendimiento | Precio | Importe |
|---|---|---|---|---|---|
| PICC.45E002 | ud | Elemento radiador Dubal 45 o equivalente. | 26 | 6.518 | 169.47 |
| PICC_DR15 | ud | Detentor radiador 1/2" | 1 | 2.087 | 2.09 |
| PICCVRPPB | ud | Llave termostatizable 1/2" | 1 | 3.096 | 3.10 |
| MOOF.8a | h | Oficial 1ª fontanería | 0.274 | 15.92 | 4.36 |
| MOOF11a | h | Especialista fontanería | 0.275 | 13.93 | 3.83 |
| %0200 | % | Medios auxiliares | 2 % | 182.85 | 3.66 |
|  |  | Total |  |  | 186.51 |

| Medición | Uds. | Parcial |
|---|---|---|
| Calefacción colegio | 3 | 3.000 |
| Total |  | 3 |

**ICRBD4530** ud Radiador aluminio Dubal 45 - 30 elementos
3 ud × 213.12 (219.51 con costes indirectos) = 658.53
Radiador reversible de aluminio marca BAXI modelo DUBAL 45 o equivalente, de 30 elementos, frontal con aberturas. Formado por elementos de aluminio acoplables entre sí mediante manguitos de 1'' de rosca derecha-izquierda y junta de estanqueidad, acabados en color blanco RAL 9010. De características:
- Emisión térmica por elemento según UNE EN-442 = 79,5 kcal/h (92,44 W) (DT=50 ºC).
- Altura = 421 mm.
- Anchura = 2.400 mm.
- Profundidad = 82 mm.
Con p.p. de acoplamientos, juntas, tapones, reducciones, soportes murales de atornillar, detentor, llave termostatizable, tomas de vaciado y purga, purgador automático PA5 1'', medios de transporte y accesorios de montaje. Incluso medios auxiliares y de elevación, medidas de protección y colectivas, apertura, saneado y tapado de huecos. Totalmente instalado y comprobado su correcto funcionamiento.

| Código | Ud | Descripción | Rendimiento | Precio | Importe |
|---|---|---|---|---|---|
| PICC.45E002 | ud | Elemento radiador Dubal 45 o equivalente. | 30 | 6.518 | 195.54 |
| PICC_DR15 | ud | Detentor radiador 1/2" | 1 | 2.087 | 2.09 |
| PICCVRPPB | ud | Llave termostatizable 1/2" | 1 | 3.096 | 3.10 |
| MOOF.8a | h | Oficial 1ª fontanería | 0.275 | 15.92 | 4.38 |
| MOOF11a | h | Especialista fontanería | 0.275 | 13.93 | 3.83 |
| %0200 | % | Medios auxiliares | 2 % | 208.94 | 4.18 |
|  |  | Total |  |  | 213.12 |

| Medición | Uds. | Parcial |
|---|---|---|
| Calefacción colegio | 3 | 3.000 |
| Total |  | 3 |

**ICRBD7005** ud Radiador aluminio Dubal 70 - 5 elementos
2 ud × 54.84 (56.49 con costes indirectos) = 112.98
Radiador reversible de aluminio marca BAXI modelo DUBAL o equivalente, 70 de 5 elementos, frontal con aberturas. Formado por elementos de aluminio acoplables entre sí mediante manguitos de 1'' de rosca derecha-izquierda y junta de estanqueidad, acabados en color blanco RAL 9010. De características:
- Emisión térmica por elemento según UNE EN-442 = 119,1 kcal/h (138,49 W) (DT=50 ºC).
- Altura = 671 mm.
- Anchura = 400 mm.
- Profundidad = 82 mm.
Con p.p. de acoplamientos, juntas, tapones, reducciones, soportes murales de atornillar, detentor, llave termostatizable, tomas de vaciado y purga, purgador automático PA5 1'', medios de transporte y accesorios de montaje. Incluso medios auxiliares y de elevación, medidas de protección y colectivas, apertura, saneado y tapado de huecos. Totalmente instalado y comprobado su correcto funcionamiento.

| Código | Ud | Descripción | Rendimiento | Precio | Importe |
|---|---|---|---|---|---|
| PICC.70E002 | ud | Elemento radiador Dubal 70 o equivalente. (material) | 5 | 8.04 | 40.20 |
| PICC_DR15 | ud | Detentor radiador 1/2" | 1 | 2.087 | 2.09 |
| PICCVRPPB | ud | Llave termostatizable 1/2" | 1 | 3.096 | 3.10 |
| MOOF.8a | h | Oficial 1ª fontanería | 0.28 | 15.92 | 4.46 |
| MOOF11a | h | Especialista fontanería | 0.281 | 13.93 | 3.91 |
| %0200 | % | Medios auxiliares | 2 % | 53.76 | 1.08 |
|  |  | Total |  |  | 54.84 |

| Medición | Uds. | Parcial |
|---|---|---|
| Calefacción colegio (vestuarios) | 2 | 2.000 |
| Total |  | 2 |

**ICRBD7010** ud Radiador aluminio Dubal 70 - 10 elementos
4 ud × 95.56 (98.43 con costes indirectos) = 393.72
Radiador reversible de aluminio marca BAXI modelo DUBAL o equivalente, 70 de 10 elementos, frontal con aberturas. Formado por elementos de aluminio acoplables entre sí mediante manguitos de 1'' de rosca derecha-izquierda y junta de estanqueidad, acabados en color blanco RAL 9010. De características:
- Emisión térmica por elemento según UNE EN-442 = 119,1 kcal/h (138,49 W) (DT=50 ºC).
- Altura = 671 mm.
- Anchura = 800 mm.
- Profundidad = 82 mm.
Con p.p. de acoplamientos, juntas, tapones, reducciones, soportes murales de atornillar, detentor, llave termostatizable, tomas de vaciado y purga, purgador automático PA5 1'', medios de transporte y accesorios de montaje. Incluso medios auxiliares y de elevación, medidas de protección y colectivas, apertura, saneado y tapado de huecos. Totalmente instalado y comprobado su correcto funcionamiento.

| Código | Ud | Descripción | Rendimiento | Precio | Importe |
|---|---|---|---|---|---|
| PICC.70E002 | ud | Elemento radiador Dubal 70 o equivalente. | 10 | 8.04 | 80.40 |
| PICC_DR15 | ud | Detentor radiador 1/2" | 1 | 2.087 | 2.09 |
| PICCVRPPB | ud | Llave termostatizable 1/2" | 1 | 3.096 | 3.10 |
| MOOF.8a | h | Oficial 1ª fontanería | 0.271 | 15.92 | 4.31 |
| MOOF11a | h | Especialista fontanería | 0.272 | 13.93 | 3.79 |
| %0200 | % | Medios auxiliares | 2 % | 93.69 | 1.87 |
|  |  | Total |  |  | 95.56 |

| Medición | Uds. | Parcial |
|---|---|---|
| Calefacción colegio (vestuarios) | 4 | 4.000 |
| Total |  | 4 |

**ICRBD7016** ud Radiador aluminio Dubal 70 - 16 elementos
1 ud × 145.51 (149.88 con costes indirectos) = 149.88
Radiador reversible de aluminio marca BAXI modelo DUBAL 70 o equivalente, de 16 elementos, frontal con aberturas. Formado por elementos de aluminio acoplables entre sí mediante manguitos de 1'' de rosca derecha-izquierda y junta de estanqueidad, acabados en color blanco RAL 9010. De características:
- Emisión térmica por elemento según UNE EN-442 = 119,1 kcal/h (138,49 W) (DT=50 ºC).
- Altura = 671 mm.
- Anchura = 1.280 mm.
- Profundidad = 82 mm.
Con p.p. de acoplamientos, juntas, tapones, reducciones, soportes murales de atornillar, detentor, llave termostatizable, tomas de vaciado y purga, purgador automático PA5 1'', medios de transporte y accesorios de montaje. Incluso medios auxiliares y de elevación, medidas de protección y colectivas, apertura, saneado y tapado de huecos. Totalmente instalado y comprobado su correcto funcionamiento.

| Código | Ud | Descripción | Rendimiento | Precio | Importe |
|---|---|---|---|---|---|
| PICC.70E002 | ud | Elemento radiador Dubal 70 o equivalente. | 16 | 8.04 | 128.64 |
| PICC_DR15 | ud | Detentor radiador 1/2" | 1 | 2.087 | 2.09 |
| PICCVRPPB | ud | Llave termostatizable 1/2" | 1 | 3.096 | 3.10 |
| MOOF.8a | h | Oficial 1ª fontanería | 0.294 | 15.92 | 4.68 |
| MOOF11a | h | Especialista fontanería | 0.298 | 13.93 | 4.15 |
| %0200 | % | Medios auxiliares | 2 % | 142.66 | 2.85 |
|  |  | Total |  |  | 145.51 |

| Medición | Uds. | Parcial |
|---|---|---|
| Calefacción vestuarios pabellón | 1 | 1.000 |
| Total |  | 1 |

**ICRBD7018** ud Radiador aluminio Dubal 70 - 18 elementos
1 ud × 161.94 (166.8 con costes indirectos) = 166.80
Radiador reversible de aluminio marca BAXI modelo DUBAL 70 o equivalente, de 18 elementos, frontal con aberturas. Formado por elementos de aluminio acoplables entre sí mediante manguitos de 1'' de rosca derecha-izquierda y junta de estanqueidad, acabados en color blanco RAL 9010. De características:
- Emisión térmica por elemento según UNE EN-442 = 119,1 kcal/h (138,49 W) (DT=50 ºC).
- Altura = 671 mm.
- Anchura = 1.440 mm.
- Profundidad = 82 mm.
Con p.p. de acoplamientos, juntas, tapones, reducciones, soportes murales de atornillar, detentor, llave termostatizable, tomas de vaciado y purga, purgador automático PA5 1'', medios de transporte y accesorios de montaje. Incluso medios auxiliares y de elevación, medidas de protección y colectivas, apertura, saneado y tapado de huecos. Totalmente instalado y comprobado su correcto funcionamiento.

| Código | Ud | Descripción | Rendimiento | Precio | Importe |
|---|---|---|---|---|---|
| PICC.70E002 | ud | Elemento radiador Dubal 70 o equivalente. | 18 | 8.04 | 144.72 |
| PICC_DR15 | ud | Detentor radiador 1/2" | 1 | 2.087 | 2.09 |
| PICCVRPPB | ud | Llave termostatizable 1/2" | 1 | 3.096 | 3.10 |
| MOOF.8a | h | Oficial 1ª fontanería | 0.295 | 15.92 | 4.70 |
| MOOF11a | h | Especialista fontanería | 0.298 | 13.93 | 4.15 |
| %0200 | % | Medios auxiliares | 2 % | 158.76 | 3.18 |
|  |  | Total |  |  | 161.94 |

| Medición | Uds. | Parcial |
|---|---|---|
| Calefacción vestuarios pabellón | 1 | 1.000 |
| Total |  | 1 |

### CAP24.06 APARATOS VENTILOCONVECTORES FAN-COIL (09/06/1997)
Importe: 14428.88

**AVFWP02** ud Aparato ventiloconvector conduct. FWP02ATN (14/01/2015)
19 ud × 438.62 (451.78 con costes indirectos) = 8583.82
Aparato ventiloconvector Fan coil del tipo de conductos con motor EC, de la marca Daikin Mod. FWP02ATN o equivalente aprobado por la D.F., de las siguientes características:
Capacidad frigorífica (min/max): 1,34 / 2,61 kW (27 ºC bulbo seco en interior y 19 ºC bulbo húmedo en interior)
Capacidad calorífica nominal: 2,77 / 5,47 kW (20 ºC bulbo seco en interior)
Caudal de aire (min/max): 180 / 400 m³/h
Presión estática disponible (min/max): 20/71 Pa
Peso: 24 kg
Dimensiones (AltoxAnchoxProfundo): 239x1039x609 mm.
Nivel potencia sonora (min/max): 35,9 / 55,6 db(A)
Suministro eléctrico: 1x230 V+T
Consumo nominal máximo: 46,4 kW
Incluso plenum de mezcla en la aspiración construido en chapa galvanizada de 250 mm de longitud mínima con collarines de embocadura a conductos de retorno y aire exterior; conexionado a red de evacuación ejecutada con tubería de PVC sanitario de diámetro 32 mm. Con p.p. de conexiones eléctricas (fuerza y maniobra) e hidráulicas, elementos de suportación con amortiguadores tipo silent-block, embocadura a conducto de impulsión con lona antivibratoria y accesorios de montaje, medios auxiliares y de elevación, medidas de protección y colectivas. Incluso apertura, saneado y tapado de huecos. Totalmente instalado y comprobado su correcto funcionamiento.

| Código | Ud | Descripción | Rendimiento | Precio | Importe |
|---|---|---|---|---|---|
| MOOF8a | h | Oficial 1ª fontanería (mano de obra; 18/04/2012) | 2.614 | 14.89 | 38.92 |
| MOOF11a | h | Especialista fontanería | 2.614 | 13.93 | 36.41 |
| FWP02ATN | u | Aparato ventiloconvector Daikin FWP02ATN (material; 14/01/2015) | 1 | 354.687 | 354.69 |
| %02 | % | Medios auxiliares (11/02/2009) | 2 % | 430.02 | 8.60 |
|  |  | Total |  |  | 438.62 |

| Medición | Uds. | Parcial |
|---|---|---|
| Circuito 3 - Administración | 5 | 5.000 |
| Circuito 4 - Infantil | 14 | 14.000 |
| Total |  | 19 |

**AVFWP03** ud Aparato ventiloconvector conduct. FWP03ATN (14/01/2015)
1 ud × 454.58 (468.22 con costes indirectos) = 468.22
Aparato ventiloconvector Fan coil del tipo de conductos con motor EC, de la marca Daikin Mod. FWP03ATN o equivalente aprobado por la D.F., de las siguientes características:
Capacidad frigorífica (min/max): 1,5 / 3,14 kW (27 ºC bulbo seco en interior y 19 ºC bulbo húmedo en interior)
Capacidad calorífica nominal: 2,91 / 6,01 kW (20 ºC bulbo seco en interior)
Caudal de aire (min/max): 180 / 400 m³/h
Presión estática disponible (min/max): 20/71 Pa
Peso: 26 kg
Dimensiones (AltoxAnchoxProfundo): 239x1039x609 mm.
Nivel potencia sonora (min/max): 35,9 / 55,6 db(A)
Suministro eléctrico: 1x230 V+T
Consumo nominal máximo: 46,4 W
Incluso plenum de mezcla en la aspiración construido en chapa galvanizada de 250 mm de longitud mínima con collarines de embocadura a conductos de retorno y aire exterior; conexionado a red de evacuación ejecutada con tubería de PVC sanitario de diámetro 32 mm. Con p.p. de conexiones eléctricas (fuerza y maniobra) e hidráulicas, elementos de suportación con amortiguadores tipo silent-block, embocadura a conducto de impulsión con lona antivibratoria y accesorios de montaje, medios auxiliares y de elevación, medidas de protección y colectivas. Incluso apertura, saneado y tapado de huecos. Totalmente instalado y comprobado su correcto funcionamiento.

| Código | Ud | Descripción | Rendimiento | Precio | Importe |
|---|---|---|---|---|---|
| MOOF8a | h | Oficial 1ª fontanería | 2.619 | 14.89 | 39.00 |
| MOOF11a | h | Especialista fontanería | 2.623 | 13.93 | 36.54 |
| FWP03ATN | u | Aparato ventiloconvector Daikin FWP03ATN (material; 14/01/2015) | 1 | 370.134 | 370.13 |
| %02 | % | Medios auxiliares | 2 % | 445.67 | 8.91 |
|  |  | Total |  |  | 454.58 |

| Medición | Uds. | Parcial |
|---|---|---|
| Circuito 3 - Administración | 1 | 1.000 |
| Total |  | 1 |

**AVFWP07** ud Aparato ventiloconvector conduct. FWP07ATN (14/01/2015)
4 ud × 573.76 (590.97 con costes indirectos) = 2363.88
Aparato ventiloconvector Fan coil del tipo de conductos con motor EC, de la marca Daikin Mod. FWP07ATN o equivalente aprobado por la D.F., de las siguientes características:
Capacidad frigorífica (min/max): 2,67 / 6,47 kW (27 ºC bulbo seco en interior y 19 ºC bulbo húmedo en interior)
Capacidad calorífica nominal: 4,94 / 12,28 kW (20 ºC bulbo seco en interior)
Caudal de aire (min/max): 300 / 800 m³/h
Presión estática disponible (min/max): 23/65 Pa
Dimensiones (AltoxAnchoxProfundo): 239x1389x609 mm.
Peso: 38 kg
Nivel potencia sonora (min/max): 38,5 / 60,6 db(A)
Suministro eléctrico: 1x230 V+T
Consumo nominal máximo: 60,6 W
Incluso plenum de mezcla en la aspiración construido en chapa galvanizada de 250 mm de longitud mínima con collarines de embocadura a conductos de retorno y aire exterior; conexionado a red de evacuación ejecutada con tubería de PVC sanitario de diámetro 32 mm. Con p.p. de conexiones eléctricas (fuerza y maniobra) e hidráulicas, elementos de suportación con amortiguadores tipo silent-block, embocadura a conducto de impulsión con lona antivibratoria y accesorios de montaje, medios auxiliares y de elevación, medidas de protección y colectivas. Incluso apertura, saneado y tapado de huecos. Totalmente instalado y comprobado su correcto funcionamiento.

| Código | Ud | Descripción | Rendimiento | Precio | Importe |
|---|---|---|---|---|---|
| MOOF8a | h | Oficial 1ª fontanería | 2.614 | 14.89 | 38.92 |
| MOOF11a | h | Especialista fontanería | 2.614 | 13.93 | 36.41 |
| FWP07ATN | u | Aparato ventiloconvector Daikin FWP07ATN (material; 14/01/2015) | 1 | 487.175 | 487.18 |
| %02 | % | Medios auxiliares | 2 % | 562.51 | 11.25 |
|  |  | Total |  |  | 573.76 |

| Medición | Uds. | Parcial |
|---|---|---|
| Circuito 3 - Administración | 4 | 4.000 |
| Total |  | 4 |

**AVFWPAAC01** ud Termostato electrónico FWEC3A (14/01/2015)
24 ud × 121.88 (125.54 con costes indirectos) = 3012.96
Termostato electrónico marca Daikin mod. FWEC3A, o equivalente, para regulación de control EC y válvulas todo nada de fan coil. Con p.p. de caja de instalación para empotrar FWFCKA, o equivalente, colocación, cableado con manguera apantallada bajo tubo de doble capa flexible de PVC corrugado reforzado de diámetro 20 mm, s/ UNE-EN 61386-22, y conexionado. Totalmente instalado y comprobado su correcto funcionamiento.

| Código | Ud | Descripción | Rendimiento | Precio | Importe |
|---|---|---|---|---|---|
| FWEC3A | ud | Termostato electrónico FWEC3A (material; 14/01/2015) | 1 | 117.635 | 117.64 |
| MOOE.8a | h | Oficial 1ª electricidad | 0.142 | 15.92 | 2.26 |
| MOOE11a | h | Especialista electricidad | 0.142 | 13.93 | 1.98 |
|  |  | Total |  |  | 121.88 |

| Medición | Uds. | Parcial |
|---|---|---|
| Circuito 3 - Administración | 10 | 10.000 |
| Circuito 4 - Infantil | 14 | 14.000 |
| Total |  | 24 |

### CAP24.07 UNIDADES DE TRATAMIENTO DE AIRE Y VENTILADORES (09/06/1997)
Importe: 95215.48

**IVUTA01** ud Unidad tratamiento aire ref. UTA 01 - Infantil (14/01/2015)
1 ud × 13439.51 (13842.7 con costes indirectos) = 13842.70
Unidad de tratamiento de aire ref. UTA 01 - Infantil marca SYSTEMAIR modelo Danvent DV40 o equivalente aprobada expresamente por la D.F. De características:
Caudal impulsión / extracción: 11.754 m³/h.
Peso: 1.535 kg.
Ancho: 1,72 m.
Alto: 1,87 m.
Largo: 3,89 m.
Ejecución: intemperie.
Paneles y perfiles de acero recubierto con Aluzinc AZ 185.
Esquinas de aluminio.
Aislamiento: 50 mm de lana mineral.
Constituida por:
- Unidad de impulsión: compuerta con lamas estándar, pre-filtro de bolsa F7 (con conectores de presión de salida, pasacables TET 20-26, volúmetro y manómetro Magnehelic), ventilador "Plug-fan" de accionamiento directo L-RH56Cpro de 11.754 m³/h y 150 Pa de presión externa disponible, con motor trifásico IE4, PM-Motor HPS 90 S-L con variador de frecuencia, protegido por termistor, de 5,20 kW de potencia nominal (con punto de luz con interruptor externo, volúmetro, conectores de presión de salida, pasacable TET 20-26 y mirilla), plenum vacío de 150 mm de longitud, filtro de bolsa F9 (con conectores de presión de salida, pasacables TET 20-26, volúmetro y manómetro Magnehelic).
- Unidad de extracción: filtro de bolsa F8 (con conectores de presión de salida, pasacables TET 20-26, volúmetro y manómetro Magnehelic), ventilador "Plug-fan" de accionamiento directo L-RH56Cpro de 11.754 m³/h y 150 Pa de presión externa disponible, con motor trifásico IE4, PM-Motor HPS 90 S-L con variador de frecuencia, protegido con termistor, de 3,90 kW de potencia nominal (con punto de luz con interruptor externo, volúmetro, conectores de presión de salida, pasacable TET 20-26 y mirilla), plenum vacío de 450 mm de longitud con interruptor para lámparas, plenum vacío de 150 mm de longitud, plenum de registro de 450 mm de longitud y compuerta con lamas estándar.
- Intercambiador de calor rotativo higroscópico, de eficiencia D15 (media), con motor de velocidad variable de 100 W a 230 V, con conectores de presión de salida, pasacables, volúmetro, sector de purga, interruptor para lámparas y mirilla.
- Batería de agua caliente código DVH-40-W-Z-2-14-750-1455-2.0-CU-AlMg3-H-1 1/4, conexiones entrada/salida: 1 1/4'' / 1 1/4'', de 47,09 kW para un salto térmico del agua de 60/45 ºC, y un salto térmico del aire 10/27 ºC. Y válvula de 3 vías de calefacción incluida.
- Sistema de control integrado, basado en dos controles (Systemair E28 y una expansión) con idioma en español, panel de control, comunicación externa Modbus integrado incluyendo pasarela de comunicación BACnet compatible con el sistema de control general de edificio, control de temperatura de aire de impulsión, control de ventilación dependiente del CO2, tipo de transmisor de conducto, caudal exterior compensado por temperatura, sondas de temperatura y de CO2, motores de la compuerta de suministro de aire on/off, descarga de amortiguador de motor de aire on/off, protección estándar antihielo de la batería, actuación sobre válvula de 3 vías externa, control externo a través de una entrada digital, free cooling con sondas exteriores, luces con interruptores. Tensión de alimentación: 3x400 V + N + PE a 50 Hz.
Con p.p. de conexiones eléctricas, bancada antivibratoria de apoyo, elementos antivibratorios, embocaduras a conductos de aire con lonas antivibratorias, medios auxiliares, transporte y de elevación, medidas de protección y colectivas, pruebas de funcionamiento y accesorios de montaje. Totalmente instalada y comprobado su correcto funcionamiento.

| Código | Ud | Descripción | Rendimiento | Precio | Importe |
|---|---|---|---|---|---|
| UTADV4001 | ud | UTA 1 Systemair Danvent DV40 11754 m³/h o equivalente. (material; 14/01/2015) | 1 | 13033.545 | 13033.55 |
| MOOM.8a | h | Oficial 1ª metal | 4.183 | 15.92 | 66.59 |
| MOOM11a | h | Especialista metal | 4.194 | 13.93 | 58.42 |
| MOOE.8a | h | Oficial 1ª electricidad | 1.095 | 15.92 | 17.43 |
| %0200 | % | Medios auxiliares | 2 % | 13175.99 | 263.52 |
|  |  | Total |  |  | 13439.51 |

| Medición | Uds. | Parcial |
|---|---|---|
| Calefacción colegio |  |  |
| UTA 1 - Infantil | 1 | 1.000 |
| Total |  | 1 |

**IVUTA02** ud Unidad tratamiento aire ref. UTA 02 - Administración (14/01/2015)
1 ud × 8822.55 (9087.23 con costes indirectos) = 9087.23
Unidad de tratamiento de aire ref. UTA 02 - Administración marca SYSTEMAIR modelo Danvent DV10 o equivalente aprobada expresamente por la D.F. De características:
Caudal impulsión / extracción: 1.440 m³/h.
Peso: 664 kg.
Ancho: 0,97 m.
Alto: 1,12 m.
Largo: 2,92 m.
Ejecución: intemperie.
Paneles y perfiles de acero recubierto con Aluzinc AZ 185.
Esquinas de aluminio.
Aislamiento: 50 mm de lana mineral.
Constituida por:
- Unidad de impulsión: compuerta con lamas estándar, pre-filtro de bolsa F6 (con manómetro Magnehelic, mirilla, punto de luz con interruptor externo, y conecctores de presión de salida), ventilador "Plug-fan" de accionamiento directo L-RH28Cpro de 1.440 m³/h y 150 Pa de presión externa disponible, con motor trifásico IE4, PM-Motor HPS 71 con variador de frecuencia, protegido por termistor, de 0,90 kW de potencia nominal (con punto de luz con interruptor externo, volúmetro, conectores de presión de salida, pasacable TET 20-26 y mirilla), filtro de bolsa F8 (con manómetro Magnehelic, mirilla y conectores de presión de salida).
- Unidad de extracción: filtro de bolsa F6 (con manómetro Magnehelic, mirilla, punto de luz con interruptor externo y conectores de presión de salida), ventilador "Plug-fan" de accionamiento directo L-RH28Cpro de 1.440 m³/h y 150 Pa de presión externa disponible, con motor trifásico IE4, PM-Motor HPS 71 con variador de frecuencia, protegido con termistor, de 0,90 kW de potencia nominal (con punto de luz con interruptor externo, volúmetro, conectores de presión de salida, pasacable TET 20-26, mirilla e interruptor de lámparas), plenum vacío de 150 mm de longitud, plenum de registrod de 450 mm de longitud y compuerta con lamas estándar.
- Intercambiador de calor rotativo higroscópico, de eficiencia D15 (media), con motor de velocidad variable de 40 W a 230 V, con sector de purga, interruptor para lámparas y mirilla.
- Sistema de control integrado, basado en dos controles (Systemair E28 y una expansión) con idioma en español, panel de control, comunicación externa Modbus integrado incluyendo pasarela de comunicación BACnet compatible con el sistema de control general de edificio, control de temperatura de aire de impulsión, control de ventilación dependiente del CO2, tipo de transmisor de conducto, caudal exterior compensado por temperatura, sondas de temperatura y de CO2, motores de la compuerta de suministro de aire on/off, descarga de amortiguador de motor de aire on/off, control externo a través de una entrada digital, free cooling con sondas exteriores, luces con interruptores. Tensión de alimentación: 3x400 V + N + PE a 50 Hz.
Con p.p. de conexiones eléctricas, bancada antivibratoria de apoyo, elementos antivibratorios, embocaduras a conductos de aire con lonas antivibratorias, medios auxiliares, transporte y de elevación, medidas de protección y colectivas, pruebas de funcionamiento y accesorios de montaje. Totalmente instalada y comprobado su correcto funcionamiento.

| Código | Ud | Descripción | Rendimiento | Precio | Importe |
|---|---|---|---|---|---|
| UTADV1001 | ud | UTA 2 Systemair Danvent DV10 1440 m³/h o equivalente. (material; 14/01/2015) | 1 | 8553.563 | 8553.56 |
| MOOM.8a | h | Oficial 1ª metal | 2.81 | 15.92 | 44.74 |
| MOOM11a | h | Especialista metal | 2.823 | 13.93 | 39.32 |
| MOOE.8a | h | Oficial 1ª electricidad | 0.75 | 15.92 | 11.94 |
| %0200 | % | Medios auxiliares | 2 % | 8649.56 | 172.99 |
|  |  | Total |  |  | 8822.55 |

| Medición | Uds. | Parcial |
|---|---|---|
| Calefacción colegio |  |  |
| UTA 2 - Administración | 1 | 1.000 |
| Total |  | 1 |

**IVUTA03** ud Unidad tratamiento aire ref. UTA 03 - Primaria PB (14/01/2015)
1 ud × 12441 (12814.23 con costes indirectos) = 12814.23
Unidad de tratamiento de aire ref. UTA 03 - Primaria PB marca SYSTEMAIR modelo Danvent DV40 o equivalente aprobada expresamente por la D.F. De características:
Caudal impulsión: 7.920 m³/h.
Caudal extracción: 6.840 m³/h.
Peso: 1.365 kg.
Ancho: 1,72 m.
Alto: 1,87 m.
Largo: 3,59 m.
Ejecución: intemperie.
Paneles y perfiles de acero recubierto con Aluzinc AZ 185.
Esquinas de aluminio.
Aislamiento: 50 mm de lana mineral.
Constituida por:
- Unidad de impulsión: compuerta con lamas estándar, pre-filtro de bolsa F6 (con manómetro Magnehelic, mirilla, punto de luz con interruptor externo y conectores de presión de salida), ventilador "Plug-fan" de accionamiento directo L-RH45Cpro de 7.920 m³/h y 150 Pa de presión externa disponible, con motor trifásico IE4, PM-Motor HPS 90 S-L con variador de frecuencia, protegido por termistor, de 2,30 kW de potencia nominal (con punto de luz con interruptor externo, volúmetro, conectores de presión de salida, pasacable TET 20-26 y mirilla), plenum vacío de 150 mm de longitud, filtro de bolsa F8 (con manómetro Magneheliccon, mirilla, punto de luz con interruptor externo y conectores de presión de salida).
- Unidad de extracción: filtro de bolsa F6 (con manómetro Magneheliccon, mirilla, punto de luz con interruptor externo y conectores de presión de salida), ventilador "Plug-fan" de accionamiento directo L-RH45Cpro de 6.840 m³/h y 150 Pa de presión externa disponible, con motor trifásico IE4, PM-Motor HPS 90 S-L con variador de frecuencia, protegido con termistor, de 2,30 kW de potencia nominal (con punto de luz con interruptor externo, volúmetro, conectores de presión de salida, pasacable TET 20-26 y mirilla), plenum vacío de 300 mm de longitud con interruptor para lámparas, plenum vacío de 150 mm de longitud, plenum de registro de 450 mm de longitud y compuerta con lamas estándar.
- Intercambiador de calor rotativo higroscópico, de eficiencia D15 (media), con motor de velocidad variable de 100 W a 230 V, con sector de purga, interruptor para lámparas y mirilla.
- Batería de agua caliente código DVH-40-W-Z-1-8-750-1455-2.1-CU-Al-H-1 1/4, conexiones entrada/salida: 1 1/4'' / 1 1/4'', de 31,65 kW para un salto térmico del agua de 60/45 ºC, y un salto térmico del aire 15,1/27 ºC. Y válvula de 3 vías de calefacción incluida.
- Sistema de control integrado, basado en dos controles (Systemair E28 y una expansión) con idioma en español, panel de control, comunicación externa Modbus integrado incluyendo pasarela de comunicación BACnet compatible con el sistema de control general de edificio, control de temperatura de aire de impulsión, control de ventilación dependiente del CO2, tipo de transmisor de conducto, caudal exterior compensado por temperatura, sondas de temperatura y de CO2, motores de la compuerta de suministro de aire on/off, descarga de amortiguador de motor de aire on/off, protección estándar antihielo de la batería, actuación sobre válvula de 3 vías externa, control externo a través de una entrada digital, free cooling con sondas exteriores, luces con interruptores. Tensión de alimentación: 3x400 V + N + PE a 50 Hz.
Con p.p. de conexiones eléctricas, bancada antivibratoria de apoyo, elementos antivibratorios, embocaduras a conductos de aire con lonas antivibratorias, medios auxiliares, transporte y de elevación, medidas de protección y colectivas, pruebas de funcionamiento y accesorios de montaje. Totalmente instalada y comprobado su correcto funcionamiento.

| Código | Ud | Descripción | Rendimiento | Precio | Importe |
|---|---|---|---|---|---|
| UTADV4002 | ud | UTA 3 Systemair Danvent DV40 7920 m³/h o equivalente. (material; 14/01/2015) | 1 | 12054.621 | 12054.62 |
| MOOM.8a | h | Oficial 1ª metal | 4.183 | 15.92 | 66.59 |
| MOOM11a | h | Especialista metal | 4.194 | 13.93 | 58.42 |
| MOOE.8a | h | Oficial 1ª electricidad | 1.095 | 15.92 | 17.43 |
| %0200 | % | Medios auxiliares | 2 % | 12197.06 | 243.94 |
|  |  | Total |  |  | 12441 |

| Medición | Uds. | Parcial |
|---|---|---|
| Calefacción colegio |  |  |
| UTA 3 - Primaria PB | 1 | 1.000 |
| Total |  | 1 |

**IVUTA04** ud Unidad tratamiento aire ref. UTA 04 - Primaria P1 (14/01/2015)
1 ud × 18615.27 (19173.73 con costes indirectos) = 19173.73
Unidad de tratamiento de aire ref. UTA 04 - Primaria P1 marca SYSTEMAIR modelo Danvent DV60 o equivalente aprobada expresamente por la D.F. De características:
Caudal impulsión / extracción: 21.060 m³/h.
Peso: 2.460 kg.
Ancho: 2,17 m.
Alto: 2,49 m.
Largo: 4,18 m.
Ejecución: intemperie.
Paneles y perfiles de acero recubierto con Aluzinc AZ 185.
Esquinas de aluminio.
Aislamiento: 50 mm de lana mineral.
Constituida por:
- Unidad de impulsión: compuerta con lamas estándar, pre-filtro de bolsa F6 (con manómetro Magnehelic, mirilla y conectores de presión de salida), 2 ventiladores "Plug-fan" de accionamiento directo L-RH50Cpro (21.060 m³/h en total) y 150 Pa de presión externa disponible, con motor trifásico IE4, PM-Motor HPS 90 S-L con variador de frecuencia, protegido por termistor, de 2x4,10 kW (8,2 kW en total) de potencia nominal (con punto de luz con interruptor externo, volúmetro, conectores de presión de salida y mirilla), plenum vacío de 150 mm de longitud, filtro de bolsa F8 (con manómetro Magneheliccon, mirilla y conectores de presión de salida).
- Unidad de extracción: filtro de bolsa F6 (con manómetro Magneheliccon, mirilla y conectores de presión de salida), 2 ventiladores "Plug-fan" de accionamiento directo L-RH50Cpro (21.060 m³/h en total) y 150 Pa de presión externa disponible, con motor trifásico IE4, PM-Motor HPS 90 S-L con variador de frecuencia, protegido con termistor, de de 2x3,10 kW (6,2 kW en total) de potencia nominal (con punto de luz con interruptor externo, volúmetro, conectores de presión de salida y mirilla), plenum vacío de 300 mm de longitud, plenum vacío de 150 mm de longitud, plenum vacío de 150 mm de longitud, plenum de registro de 300 mm de longitud y compuerta con lamas estándar.
- Intercambiador de calor rotativo higroscópico, de eficiencia D15 (media), con motor de velocidad variable de 100 W a 230 V, con sector de purga, interruptor para lámparas y mirilla.
- Batería de agua caliente código DVH-60-W-Z-2-22-975-1905-2.0-CU-AlMg3-H-1 1/2, conexiones entrada/salida: 1 1/2'' / 1 1/2'', de 88,26 kW para un salto térmico del agua de 60/45 ºC, y un salto térmico del aire 14,5/27 ºC. Y válvula de 3 vías de calefacción incluida.
- Sistema de control integrado, basado en dos controles (Systemair E28 y una expansión) con idioma en español, panel de control, comunicación externa Modbus integrado incluyendo pasarela de comunicación BACnet compatible con el sistema de control general de edificio, control de temperatura de aire de impulsión, control de ventilación dependiente del CO2, tipo de transmisor de conducto, caudal exterior compensado por temperatura, sondas de temperatura y de CO2, motores de la compuerta de suministro de aire on/off, descarga de amortiguador de motor de aire on/off, protección estándar antihielo de la batería, actuación sobre válvula de 3 vías externa, control externo a través de una entrada digital, free cooling con sondas exteriores, luces con interruptores. Tensión de alimentación: 3x400 V + N + PE a 50 Hz.
Con p.p. de conexiones eléctricas, bancada antivibratoria de apoyo, elementos antivibratorios, embocaduras a conductos de aire con lonas antivibratorias, medios auxiliares, transporte y de elevación, medidas de protección y colectivas, pruebas de funcionamiento y accesorios de montaje. Totalmente instalada y comprobado su correcto funcionamiento.

| Código | Ud | Descripción | Rendimiento | Precio | Importe |
|---|---|---|---|---|---|
| UTADV6001 | ud | UTA 4 Systemair Danvent DV60 21060 m³/h o equivalente. (material; 14/01/2015) | 1 | 18071.635 | 18071.64 |
| MOOM.8a | h | Oficial 1ª metal | 5.213 | 15.92 | 82.99 |
| MOOM11a | h | Especialista metal | 5.224 | 13.93 | 72.77 |
| MOOE.8a | h | Oficial 1ª electricidad | 1.436 | 15.92 | 22.86 |
| %0200 | % | Medios auxiliares | 2 % | 18250.26 | 365.01 |
|  |  | Total |  |  | 18615.27 |

| Medición | Uds. | Parcial |
|---|---|---|
| Calefacción colegio |  |  |
| UTA 4 - Primaria P1 | 1 | 1.000 |
| Total |  | 1 |

**IVUTA05** ud Unidad tratamiento aire ref. UTA 05 - Comedor (14/01/2015)
1 ud × 16823.49 (17328.19 con costes indirectos) = 17328.19
Unidad de tratamiento de aire ref. UTA 05 - Comedor marca SYSTEMAIR modelo Danvent DV50 o equivalente aprobada expresamente por la D.F. De características:
Caudal impulsión / extracción: 11.340 m³/h.
Peso: 2.050 kg.
Ancho: 2,02 m.
Alto: 2,27 m.
Largo: 3,96 m.
Ejecución: intemperie.
Paneles y perfiles de acero recubierto con Aluzinc AZ 185.
Esquinas de aluminio.
Aislamiento: 50 mm de lana mineral.
Constituida por:
- Unidad de impulsión: compuerta con lamas estándar, pre-filtro de bolsa F6 (con manómetro Magnehelic y conectores de presión de salida), 2 ventiladores "Plug-fan" de accionamiento directo L-RH45Cpro de (11.340 m³/h en total) y 150 Pa de presión externa disponible, con motor trifásico IE4, PM-Motor HPS 90 S-L con variador de frecuencia, protegido por termistor, de 2x2,3 kW (4,6 kW en total) de potencia nominal (con punto de luz con interruptor externo, volúmetro, conectores de presión de salida, pasacable TET 20-26 y mirilla), filtro de bolsa F8 (con conectores de presión de salida).
- Unidad de extracción: plenum vacío de 150 mm de longitud, filtro de bolsa F6 (con manómetro Magnehelic, mirilla y conectores de presión de salida), 2 ventiladores "Plug-fan" de accionamiento directo L-RH45Cpro (11.340 m³/h en total) y 150 Pa de presión externa disponible, con motor trifásico IE4, PM-Motor HPS 90 S-L con variador de frecuencia, protegido con termistor, de 2x2,3 kW (4,6 kW en total) de potencia nominal (con punto de luz con interruptor externo, volúmetro, conectores de presión de salida, pasacable TET 20-26 y mirilla), plenum vacío de 300 mm de longitud con interruptor para lámparas, plenum vacío de 150 mm de longitud, plenum de registro de 450 mm de longitud y compuerta con lamas estándar.
- Intercambiador de calor rotativo higroscópico, de eficiencia D15 (media), con motor de velocidad variable de 100 W a 230 V, con sector de purga, interruptor para lámparas y mirilla.
- Batería de agua fría/caliente código DVHK-50-W-Y-4-17-900-1715-2.0-CU-AlMg3-H-2 1/2, conexiones entrada/salida: 2 1/2'' / 2 1/2''. Potencia frío: de 85 kW para un salto térmico del agua de 7/12 ºC, y un salto térmico del aire 26,4/15 ºC. Potencia calor: de 111,22 kW para un salto térmico del agua de 60/45 ºC, y un salto térmico del aire 15,8/38 ºC. Y válvula de 3 vías de calefacción incluida.
- Sistema de control integrado, basado en dos controles (Systemair E28 y una expansión) con idioma en español, panel de control, comunicación externa Modbus integrado incluyendo pasarela de comunicación BACnet compatible con el sistema de control general de edificio, control de temperatura de aire de impulsión, control de ventilación dependiente del CO2, tipo de transmisor de conducto, caudal exterior compensado por temperatura, sondas de temperatura y de CO2, motores de la compuerta de suministro de aire on/off, descarga de amortiguador de motor de aire on/off, protección estándar antihielo de la batería, actuación sobre válvula de 3 vías externa, control externo a través de una entrada digital, free cooling con sondas exteriores, luces con interruptores. Tensión de alimentación: 3x400 V + N + PE a 50 Hz.
Con p.p. de conexiones eléctricas, bancada antivibratoria de apoyo, elementos antivibratorios, embocaduras a conductos de aire con lonas antivibratorias, medios auxiliares, transporte y de elevación, medidas de protección y colectivas, pruebas de funcionamiento y accesorios de montaje. Totalmente instalada y comprobado su correcto funcionamiento.

| Código | Ud | Descripción | Rendimiento | Precio | Importe |
|---|---|---|---|---|---|
| UTADV5001 | ud | UTA 5 Systemair Danvent DV50 11340 m³/h o equivalente. (material; 14/01/2015) | 1 | 16330.715 | 16330.72 |
| MOOM.8a | h | Oficial 1ª metal | 4.869 | 15.92 | 77.51 |
| MOOM11a | h | Especialista metal | 4.879 | 13.93 | 67.96 |
| MOOE.8a | h | Oficial 1ª electricidad | 1.095 | 15.92 | 17.43 |
| %0200 | % | Medios auxiliares | 2 % | 16493.62 | 329.87 |
|  |  | Total |  |  | 16823.49 |

| Medición | Uds. | Parcial |
|---|---|---|
| Calefacción colegio |  |  |
| UTA 5 - Comedor | 1 | 1.000 |
| Total |  | 1 |

**IVUTA06** ud Unidad tratamiento aire ref. UTA 06 - Sala Polivalente (14/01/2015)
1 ud × 10896.5 (11223.4 con costes indirectos) = 11223.40
Unidad de tratamiento de aire ref. UTA 06 - Sala Polivalente marca SYSTEMAIR modelo Danvent DV20 o equivalente aprobada expresamente por la D.F. De características:
Caudal impulsión / extracción: 3.645 m³/h.
Peso: 1.028 kg.
Ancho: 1,27 m.
Alto: 1,42 m.
Largo: 3,59 m.
Ejecución: intemperie.
Paneles y perfiles de acero recubierto con Aluzinc AZ 185.
Esquinas de aluminio.
Aislamiento: 50 mm de lana mineral.
Constituida por:
- Unidad de impulsión: compuerta con lamas estándar, pre-filtro de bolsa F6 (con manómetro Magnehelic y conectores de presión de salida), ventilador "Plug-fan" de accionamiento directo L-RH40Cpro de 3.645 m³/h y 150 Pa de presión externa disponible, con motor trifásico IE4, PM-Motor HPS 71 con variador de frecuencia, protegido por termistor, de 1,8 kW de potencia nominal (con punto de luz con interruptor externo, volúmetro, conectores de presión de salida, pasacable TET 20-26 y mirilla), filtro de bolsa F8 (con conectores de presión de salida y manómetro Magnehelic).
- Unidad de extracción: plenum vacío de 150 mm de longitud, filtro de bolsa F6 (con manómetro Magneheliccon y conectores de presión de salida), plenum vacío de 300 mm de longitud, ventilador "Plug-fan" de accionamiento directo L-RH40Cpro de 3.645 m³/h y 150 Pa de presión externa disponible, con motor trifásico IE4, PM-Motor HPS 71 con variador de frecuencia, protegido con termistor, de 1,8 kW de potencia nominal (con punto de luz con interruptor externo, volúmetro, conectores de presión de salida, pasacable TET 20-26, mirilla e interruptor para lámparas), plenum vacío de 150 mm de longitud, plenum de registro de 450 mm de longitud y compuerta con lamas estándar.
- Intercambiador de calor rotativo higroscópico, de eficiencia D15 (media), con motor de velocidad variable de 40 W a 230 V, con conectores de presión de salida, pasacable TET 20-26, volúmetro, sector de purga e interruptor para lámparas.
- Batería de agua fría/caliente código DVHK-20-W-Y-4-6-480-985-2.0-CU-AlMg3-H-1 1/2, conexiones entrada/salida: 1 1/2'' / 1 1/2''. Potencia frío: de 31,86 kW para un salto térmico del agua de 7/12 ºC, y un salto térmico del aire 26,2/16 ºC. Potencia calor: de 26 kW para un salto térmico del agua de 60/45 ºC, y un salto térmico del aire 16,4/37,5 ºC. Y válvula de 3 vías de calefacción incluida.
- Sistema de control integrado, basado en dos controles (Systemair E28 y una expansión) con idioma en español, panel de control, comunicación externa Modbus integrado incluyendo pasarela de comunicación BACnet compatible con el sistema de control general de edificio, control de temperatura de aire de impulsión, control de ventilación dependiente del CO2, tipo de transmisor de conducto, caudal exterior compensado por temperatura, sondas de temperatura y de CO2, motores de la compuerta de suministro de aire on/off, descarga de amortiguador de motor de aire on/off, protección estándar antihielo de la batería, actuación sobre válvula de 3 vías externa, control externo a través de una entrada digital, free cooling con sondas exteriores, luces con interruptores. Tensión de alimentación: 3x400 V + N + PE a 50 Hz.
Con p.p. de conexiones eléctricas, bancada antivibratoria de apoyo, elementos antivibratorios, embocaduras a conductos de aire con lonas antivibratorias, medios auxiliares, transporte y de elevación, medidas de protección y colectivas, pruebas de funcionamiento y accesorios de montaje. Totalmente instalada y comprobado su correcto funcionamiento.

| Código | Ud | Descripción | Rendimiento | Precio | Importe |
|---|---|---|---|---|---|
| UTADV2001 | ud | UTA 6 Systemair Danvent DV20 3645 m³/h o equivalente. (material; 14/01/2015) | 1 | 10576.625 | 10576.63 |
| MOOM.8a | h | Oficial 1ª metal | 3.154 | 15.92 | 50.21 |
| MOOM11a | h | Especialista metal | 3.163 | 13.93 | 44.06 |
| MOOE.8a | h | Oficial 1ª electricidad | 0.75 | 15.92 | 11.94 |
| %0200 | % | Medios auxiliares | 2 % | 10682.84 | 213.66 |
|  |  | Total |  |  | 10896.5 |

| Medición | Uds. | Parcial |
|---|---|---|
| Calefacción colegio |  |  |
| UTA 6 - Sala polivalente | 1 | 1.000 |
| Total |  | 1 |

**IVUTA07** ud Unidad tratamiento aire ref. UTA Vestuarios Pabellón (14/01/2015)
1 ud × 9456.91 (9740.62 con costes indirectos) = 9740.62
Unidad de tratamiento de aire ref. UTA Vestuarios Pabellón marca SYSTEMAIR modelo Danvent DV10 o equivalente aprobada expresamente por la D.F. De características:
Caudal impulsión / extracción: 1.224 m³/h.
Peso: 742 kg.
Ancho: 0,97 m.
Alto: 1,12 m.
Largo: 3,29 m.
Ejecución: intemperie.
Paneles y perfiles de acero recubierto con Aluzinc AZ 185.
Esquinas de aluminio.
Aislamiento: 50 mm de lana mineral.
Constituida por:
- Unidad de impulsión: compuerta con lamas estándar, pre-filtro de bolsa F6 (con manómetro Magnehelic, mirilla, punto de luz con interrptor externo y conectores de presión de salida), ventilador "Plug-fan" de accionamiento directo S-RH22C de 1.224 m³/h y 100 Pa de presión externa disponible, con motor trifásico IE4, PM-Motor HPS 71 con variador de frecuencia, protegido por termistor, de 0,8 kW de potencia nominal (con punto de luz con interruptor externo, volúmetro, conectores de presión de salida, pasacable TET 20-26 y mirilla), filtro de bolsa F8 (con conectores de presión de salida, manómetro Magnehelic, punto de luz con interruptor externo y mirilla).
- Unidad de extracción: plenum vacío de 150 mm de longitud, filtro de bolsa F6 (con manómetro Magnehelic, mirilla, punto de luz con interruptor externo y conectores de presión de salida), plenum vacío de 150 mm de longitud, ventilador "Plug-fan" de accionamiento directo S-RH22C de 1.224 m³/h y 100 Pa de presión externa disponible, con motor trifásico IE4, PM-Motor HPS 71 con variador de frecuencia, protegido con termistor, de 0,8 kW de potencia nominal (con punto de luz con interruptor externo, volúmetro, conectores de presión de salida, pasacable TET 20-26, mirilla e interruptor para lámparas), plenum vacío de 150 mm de longitud, plenum de registro de 450 mm de longitud y compuerta con lamas estándar.
- Intercambiador de calor rotativo higroscópico, de eficiencia D15 (media), con motor de velocidad variable de 40 W a 230 V, con sector de purga, mirilla e interruptor para lámparas.
- Batería de agua caliente código DVH-10-W-Z-1-3-375-720-2.0-CU-AlMg3-H-3/4, conexiones entrada/salida: 3/4'' / 3/4''. Potencia calor: 3,96 kW para un salto térmico del agua de 60/45 ºC, y un salto térmico del aire 17,3/27 ºC. Y válvula de 3 vías de calefacción incluida.
- Sistema de control integrado, basado en dos controles (Systemair E28 y una expansión) con idioma en español, panel de control, comunicación externa Modbus integrado incluyendo pasarela de comunicación BACnet compatible con el sistema de control general de edificio, control de temperatura de aire de impulsión, control de ventilación dependiente del CO2, tipo de transmisor de conducto, caudal exterior compensado por temperatura, sondas de temperatura y de CO2, motores de la compuerta de suministro de aire on/off, descarga de amortiguador de motor de aire on/off, protección estándar antihielo de la batería, actuación sobre válvula de 3 vías externa, control externo a través de una entrada digital, free cooling con sondas exteriores, luces con interruptores. Tensión de alimentación: 3x400 V + N + PE a 50 Hz.
Con p.p. de conexiones eléctricas, bancada antivibratoria de apoyo, elementos antivibratorios, embocaduras a conductos de aire con lonas antivibratorias, medios auxiliares, transporte y de elevación, medidas de protección y colectivas, pruebas de funcionamiento y accesorios de montaje. Totalmente instalada y comprobado su correcto funcionamiento.

| Código | Ud | Descripción | Rendimiento | Precio | Importe |
|---|---|---|---|---|---|
| UTADV1002 | ud | UTA Pabellón Systemair Danvent DV10 1224 m³/h o equivalente. (material; 14/01/2015) | 1 | 9175.515 | 9175.52 |
| MOOM.8a | h | Oficial 1ª metal | 2.81 | 15.92 | 44.74 |
| MOOM11a | h | Especialista metal | 2.82 | 13.93 | 39.28 |
| MOOE.8a | h | Oficial 1ª electricidad | 0.75 | 15.92 | 11.94 |
| %0200 | % | Medios auxiliares | 2 % | 9271.48 | 185.43 |
|  |  | Total |  |  | 9456.91 |

| Medición | Uds. | Parcial |
|---|---|---|
| Calefacción Vestuarios Pabellón | 1 | 1.000 |
| Total |  | 1 |

**IVSPTD160100S** ud Ventilador helicocentrífugo TD 160/100 SILENT (14/01/2015)
14 ud × 68.88 (70.95 con costes indirectos) = 993.30
Ventilador en línea de tipo helicocentrífugo marca S&P serie TD-SILENT modelo TD-160/100 SILENT o equivalente aprobado expresamente por la D.F., para intercalar en conducto circular de extracción de aire. Fabricado en material plástico, con elementos acústicos, cuerpo-motor desmontable sin necesidad de tocar los conductos, juntas de goma en impulsión y descarga, caja de bornes externa orientable 360º. Provisto de motor monofásico 230 V - 50 Hz, IP44, clase B, de dos velocidades, rodamientos a bolas de engrase permanente y protector térmico. Características:
*Caudal máximo (a descarga libre) = 180 m³/h.
*Potencia máxima absorbida = 25 W.
*Nivel de presión sonora máximo = 24 db(A) (radiado a 3 m).
Con p.p. de elementos de suportación, embocaduras a conducto, conexiones eléctricas, accesorios de montaje, medios auxiliares y de elevación, medidas de protección y colectivas. Incluso apertura, saneado y tapado de huecos. Totalmente instalado y comprobado su correcto funcionamiento.

| Código | Ud | Descripción | Rendimiento | Precio | Importe |
|---|---|---|---|---|---|
| VSPTD160100S | ud | Ventilador S&P TD-160/100 SILENT o equivalente. (material; 14/01/2015) | 1 | 60.257 | 60.26 |
| MOOM.8a | h | Oficial 1ª metal | 0.243 | 15.92 | 3.87 |
| MOOM11a | h | Especialista metal | 0.244 | 13.93 | 3.40 |
| %0200 | % | Medios auxiliares | 2 % | 67.53 | 1.35 |
|  |  | Total |  |  | 68.88 |

| Medición | Uds. | Parcial |
|---|---|---|
| Calefacción colegio |  |  |
| PB-Aseos infantil | 5 | 5.000 |
| PB-Aseo P. Educativo 33.3 | 1 | 1.000 |
| PB-Cuarto limpieza 34.2 | 1 | 1.000 |
| PB-Aseo P. NC 42.1 | 1 | 1.000 |
| PB-Aseo P. NC 42.2 | 1 | 1.000 |
| PB-Aseo P. Doc. 30.2 | 2 | 2.000 |
| P1-Asep P.Doc 30.4 primaria | 1 | 1.000 |
| P1-Asep P.Doc 30.5 primaria | 1 | 1.000 |
| P1-Aseo primaria 22.4 primaria | 1 | 1.000 |
| Total |  | 14 |

**IVSPTD350125S** ud Ventilador helicocentrífugo TD 350/125 SILENT (14/01/2015)
3 ud × 97.55 (100.48 con costes indirectos) = 301.44
Ventilador en línea de tipo helicocentrífugo marca S&P serie TD-SILENT modelo TD-350/125 SILENT o equivalente aprobado expresamente por la D.F., para intercalar en conducto circular de extracción de aire. Fabricado en material plástico, con elementos acústicos, cuerpo-motor desmontable sin necesidad de tocar los conductos, juntas de goma en impulsión y descarga, caja de bornes externa orientable 360º. Provisto de motor monofásico 230 V - 50 Hz, IP44, clase B, de dos velocidades, rodamientos a bolas de engrase permanente, condensador y protector térmico. Características:
*Caudal máximo (a descarga libre) = 360 m³/h.
*Potencia máxima absorbida = 30 W.
*Nivel de presión sonora máximo = 20 db(A) (radiado a 3 m).
Con p.p. de elementos de suportación, embocaduras a conducto, conexiones eléctricas, accesorios de montaje, medios auxiliares y de elevación, medidas de protección y colectivas. Incluso apertura, saneado y tapado de huecos. Totalmente instalado y comprobado su correcto funcionamiento.

| Código | Ud | Descripción | Rendimiento | Precio | Importe |
|---|---|---|---|---|---|
| VSPTD350125S | ud | Ventilador S&P TD-350/125 SILENT o equivalente. (material; 14/01/2015) | 1 | 87.761 | 87.76 |
| MOOM.8a | h | Oficial 1ª metal | 0.262 | 15.92 | 4.17 |
| MOOM11a | h | Especialista metal | 0.266 | 13.93 | 3.71 |
| %0200 | % | Medios auxiliares | 2 % | 95.64 | 1.91 |
|  |  | Total |  |  | 97.55 |

| Medición | Uds. | Parcial |
|---|---|---|
| Calefacción colegio |  |  |
| P1-Aseo Masculino 22.3 | 1 | 1.000 |
| P1-Aseo Femenino 22.2 | 1 | 1.000 |
| Calefacción vestuarios pabellón |  |  |
| Aseos 45.2 | 1 | 1.000 |
| Total |  | 3 |

**IVSPTD500160S** ud Ventilador helicocentrífugo TD 500/160 SILENT (14/01/2015)
6 ud × 114.99 (118.44 con costes indirectos) = 710.64
Ventilador en línea de tipo helicocentrífugo marca S&P serie TD-SILENT modelo TD-500/160 SILENT o equivalente aprobado expresamente por la D.F., para intercalar en conducto circular de extracción de aire. Fabricado en material plástico, con elementos acústicos, cuerpo-motor desmontable sin necesidad de tocar los conductos, juntas de goma en impulsión y descarga, caja de bornes externa orientable 360º. Provisto de motor monofásico 230 V - 50 Hz, IP44, clase B, de dos velocidades, rodamientos a bolas de engrase permanente, condensador y protector térmico. Características:
*Caudal máximo (a descarga libre) = 570 m³/h.
*Potencia máxima absorbida = 50 W.
*Nivel de presión sonora máximo = 22 db(A) (radiado a 3 m).
Con p.p. de elementos de suportación, embocaduras a conducto, conexiones eléctricas, accesorios de montaje, medios auxiliares y de elevación, medidas de protección y colectivas. Incluso apertura, saneado y tapado de huecos. Totalmente instalado y comprobado su correcto funcionamiento.

| Código | Ud | Descripción | Rendimiento | Precio | Importe |
|---|---|---|---|---|---|
| VSPTD500160S | ud | Ventilador S&P TD-500/160 SILENT o equivalente. (material; 14/01/2015) | 1 | 105.22 | 105.22 |
| MOOM.8a | h | Oficial 1ª metal | 0.251 | 15.92 | 4.00 |
| MOOM11a | h | Especialista metal | 0.253 | 13.93 | 3.52 |
| %0200 | % | Medios auxiliares | 2 % | 112.74 | 2.25 |
|  |  | Total |  |  | 114.99 |

| Medición | Uds. | Parcial |
|---|---|---|
| Calefacción colegio |  |  |
| PB-Aseo M + limpeza primaria | 1 | 1.000 |
| PB-Aseo F primaria | 1 | 1.000 |
| P1-Aseo M + limpeza primaria | 1 | 1.000 |
| P1-Aseo F primaria | 1 | 1.000 |
| PB-Vestuarios colegio | 2 | 2.000 |
| Total |  | 6 |

### CAP24.08 DISTRIBUCIÓN DE AIRE (26/03/2008)
Importe: 109553.32

**ICLCRFICP** m² Conducto rectangular Climaver Plus R
3363 m² × 22.11 (22.77 con costes indirectos) = 76575.51
Conducto rectangular de fibra de vidrio tipo Climaver Plus R de Isover o equivalente, según UNE-EN 13162. Construido con paneles rígidos de lana de vidrio de alta densidad de 25 mm de espesor, constituidas por una cara exterior formada por aluminio, malla de refuerzo de fibra de vidrio y papel tipo kraft; y una cara interior formada por aluminio y papel tipo kraft. Fabricado y montado según UNE-EN 13403. Con p.p. de aberturas de servicio según UNE-ENV 12097, elementos de soportación, sellado, cinta adhesiva, despieces y pequeño material. Incluso medios auxiliares y de elevación, medidas de protección y colectivas, apertura, saneado y tapado de huecos. Totalmente instalado y comprobada su estanqueidad.

| Código | Ud | Descripción | Rendimiento | Precio | Importe |
|---|---|---|---|---|---|
| CONDINTCPR | m² | Panel rígido lana de vidrio Climaver Plus R o equivalente. (material) | 1 | 15 | 15.00 |
| CONDINTCPR01 | ud | Cinta "Climaver" o equivalente, de aluminio de e=50 micras y 63 mm ancho (material) | 1.5 | 0.079 | 0.12 |
| CONDINTCPR02 | ud | Soporte metálico ac. galv. sujeción conducto (material) | 0.5 | 1.346 | 0.67 |
| CONDINTCPR03 | ud | Repercusión por m² de material auxiliar fijación conductos (material) | 0.1 | 4.214 | 0.42 |
| MOOM.8a | h | Oficial 1ª metal | 0.184 | 15.92 | 2.93 |
| MOOM12a | h | Peón metal | 0.184 | 13.8 | 2.54 |
| %0200 | % | Medios auxiliares | 2 % | 21.68 | 0.43 |
|  |  | Total |  |  | 22.11 |

| Medición | Uds. | Largo | Parcial |
|---|---|---|---|
| Calefacción colegio |  |  |  |
| Impulsión y retorno fan coils |  |  |  |
| Fan coils administación-vestíbulo | 1 | 109.000 | 109.000 |
| Fan coils infantil | 1 | 270.000 | 270.000 |
| Impulsión y extracción UTAs |  |  |  |
| UTA 1 - Infantil | 1 | 619.000 | 619.000 |
| UTA 2 - Administración | 1 | 198.000 | 198.000 |
| UTA 3 - Primaria PB | 1 | 500.000 | 500.000 |
| UTA 4 - Primaria P1 | 1 | 1257.000 | 1257.000 |
| UTA 5 - Comedor | 1 | 208.000 | 208.000 |
| UTA 6 - S. Polivalente | 1 | 146.000 | 146.000 |
| Calefacción vestuarios pabellón |  |  |  |
| UTA Vestuarios pabellón | 1 | 56.000 | 56.000 |
| Total |  |  | 3363 |

**ICLCRGAAI** m² Conducto rectangular chapa c/aislam. interior
504 m² × 24.29 (25.02 con costes indirectos) = 12610.08
Conducto rectangular construido en chapa de acero galvanizada de espesor 1 mm, con uniones tipo METU y sellada con masilla resistente a altas temperaturas, aislado interiormente con manta de lana mineral revestida con tejido de vidrio color negro, marca ISOVER tipo CLIMLINER Roll G1 (conductividad 0,032 W/m·K a 10 ºC), de 40 mm de espesor, o equivalente aprobado, para transporte de aire. Con p.p. de uniones, juntas, perfiles, manguitos, refuerzos, tapas de inspección, elementos de sujeción, sellado, piezas especiales, medios auxiliares y de elevación, medidas de protección y colectivas. Incluso apertura, saneado y tapado de huecos. Totalmente instalado y comprobada su estanqueidad.

| Código | Ud | Descripción | Rendimiento | Precio | Importe |
|---|---|---|---|---|---|
| CONDEXTGA | m² | Chapa galvanizada e=1,0 mm juntas transversales METU sellada (material) | 1 | 5.8 | 5.80 |
| CONDEXTGA03 | ud | Repercusión por m² de material auxiliar fijación conductos (material) | 1 | 0.592 | 0.59 |
| AISCONDINT40 | m² | Manta lana vidrio e=40 mm Climliner Roll G1 ISOVER o equivalente. (material) | 1 | 8 | 8.00 |
| MOOM.8a | h | Oficial 1ª metal | 0.317 | 15.92 | 5.05 |
| MOOM12a | h | Peón metal | 0.317 | 13.8 | 4.37 |
| %0200 | % | Medios auxiliares | 2 % | 23.81 | 0.48 |
|  |  | Total |  |  | 24.29 |

| Medición | Uds. | Largo | Parcial |
|---|---|---|---|
| Calefacción colegio |  |  |  |
| UTA 1 - Infantil | 1 | 45.000 | 45.000 |
| UTA 2 - Administración | 1 | 24.000 | 24.000 |
| UTA 3 - Primaria PB | 1 | 67.000 | 67.000 |
| UTA 4 - Primaria P1 | 1 | 68.000 | 68.000 |
| UTA 5 - Comedor | 1 | 78.000 | 78.000 |
| UTA 6 - S. Polivalente | 1 | 169.000 | 169.000 |
| Calefacción vestuarios pabellón |  |  |  |
| UTA Vestuarios pabellón | 1 | 53.000 | 53.000 |
| Total |  |  | 504 |

**ICLCCFAI250** m Conducto circular flexible aislado Ø 254 mm
71 m × 11.08 (11.41 con costes indirectos) = 810.11
Conducto circular flexible de 254 mm de diámetro, tipo Flexiver-Clima de Isover ó equivalente aprobado. Construido con capa interior de espiral de alambre, bandas de aluminio y poliéster, aislamiento con fieltro de lana de vidrio de 20 mm de espesor y funda de aluminio reforzada. Clasificación M1 frente al fuego. Con p.p. de collarines de conexión, elementos de soportación, bridas de unión, accesorios de montaje, medios auxiliares y de elevación, medidas de protección y colectivas. Incluso apertura, saneado y tapado de huecos. Totalmente instalado y comprobada su estanqueidad.

| Código | Ud | Descripción | Rendimiento | Precio | Importe |
|---|---|---|---|---|---|
| CONDINTFC254 | m | Tubo flexible Flexiver Clima de ISOVER Ø 254 mm o equivalente. (material) | 1 | 7 | 7.00 |
| CONDINTCPR01 | ud | Cinta "Climaver" o equivalente, de aluminio de e=50 micras y 63 mm ancho | 0.878 | 0.079 | 0.07 |
| CONDINTCPR02b | ud | Brida y soporte para fijación de tubos flexibles (material) | 0.7 | 0.475 | 0.33 |
| MOOM.8a | h | Oficial 1ª metal | 0.116 | 15.92 | 1.85 |
| MOOM12a | h | Peón metal | 0.117 | 13.8 | 1.61 |
| %0200 | % | Medios auxiliares | 2 % | 10.86 | 0.22 |
|  |  | Total |  |  | 11.08 |

| Medición | Uds. | Largo | Parcial |
|---|---|---|---|
| Calefacción colegio |  |  |  |
| Impulsión y extracción UTAs |  |  |  |
| UTA 1 - Infantil | 3 | 1.000 | 3.000 |
| UTA 3 - Primaria PB | 9 | 1.000 | 9.000 |
| UTA 4 - Primaria P1 | 36 | 1.000 | 36.000 |
| UTA 5 - Comedor | 21 | 1.000 | 21.000 |
| Calefacción vestuarios pabellón |  |  |  |
| UTA Vestuarios pabellón | 2 | 1.000 | 2.000 |
| Total |  |  | 71 |

**ICLCCFAI203** m Conducto circular flexible aislado Ø 203 mm
47 m × 10.39 (10.7 con costes indirectos) = 502.90
Conducto circular flexible de 203 mm de diámetro, tipo Flexiver-Clima de Isover ó equivalente aprobado. Construido con capa interior de espiral de alambre, bandas de aluminio y poliéster, aislamiento con fieltro de lana de vidrio de 20 mm de espesor y funda de aluminio reforzada. Clasificación M1 frente al fuego. Con p.p. de collarines de conexión, elementos de soportación, bridas de unión, accesorios de montaje, medios auxiliares y de elevación, medidas de protección y colectivas. Incluso apertura, saneado y tapado de huecos. Totalmente instalado y comprobada su estanqueidad.

| Código | Ud | Descripción | Rendimiento | Precio | Importe |
|---|---|---|---|---|---|
| CONDINTFC203 | m | Tubo flexible Flexiver Clima de ISOVER Ø 203 mm o equivalente. (material) | 1 | 6.5 | 6.50 |
| CONDINTCPR01 | ud | Cinta "Climaver" o equivalente, de aluminio de e=50 micras y 63 mm ancho | 0.7 | 0.079 | 0.06 |
| CONDINTCPR02b | ud | Brida y soporte para fijación de tubos flexibles | 0.7 | 0.475 | 0.33 |
| MOOM.8a | h | Oficial 1ª metal | 0.111 | 15.92 | 1.77 |
| MOOM12a | h | Peón metal | 0.111 | 13.8 | 1.53 |
| %0200 | % | Medios auxiliares | 2 % | 10.19 | 0.20 |
|  |  | Total |  |  | 10.39 |

| Medición | Uds. | Largo | Parcial |
|---|---|---|---|
| Calefacción colegio |  |  |  |
| Impulsión y retorno fan coils |  |  |  |
| Fan coils administación-vestíbulo | 10 | 1.000 | 10.000 |
| Impulsión y extracción UTAs |  |  |  |
| UTA 1 - Infantil | 19 | 1.000 | 19.000 |
| UTA 3 - Primaria PB | 7 | 1.000 | 7.000 |
| UTA 4 - Primaria P1 | 3 | 1.000 | 3.000 |
| UTA 6 - S. Polivalente | 8 | 1.000 | 8.000 |
| Total |  |  | 47 |

**ICLCCFAI160** m Conducto circular flexible aislado Ø 160 mm
17 m × 9.88 (10.18 con costes indirectos) = 173.06
Conducto circular flexible de 160 mm de diámetro, tipo Flexiver-Clima de Isover ó equivalente aprobado. Construido con capa interior de espiral de alambre, bandas de aluminio y poliéster, aislamiento con fieltro de lana de vidrio de 20 mm de espesor y funda de aluminio reforzada. Clasificación M1 frente al fuego. Con p.p. de collarines de conexión, elementos de soportación, bridas de unión, accesorios de montaje, medios auxiliares y de elevación, medidas de protección y colectivas. Incluso apertura, saneado y tapado de huecos. Totalmente instalado y comprobada su estanqueidad.

| Código | Ud | Descripción | Rendimiento | Precio | Importe |
|---|---|---|---|---|---|
| CONDINTFC160 | m | Tubo flexible Flexiver Clima de ISOVER Ø 160 mm o equivalente. (material) | 1 | 6 | 6.00 |
| CONDINTCPR01 | ud | Cinta "Climaver" o equivalente, de aluminio de e=50 micras y 63 mm ancho | 0.555 | 0.079 | 0.04 |
| CONDINTCPR02b | ud | Brida y soporte para fijación de tubos flexibles | 0.7 | 0.475 | 0.33 |
| MOOM.8a | h | Oficial 1ª metal | 0.111 | 15.92 | 1.77 |
| MOOM12a | h | Peón metal | 0.112 | 13.8 | 1.55 |
| %0200 | % | Medios auxiliares | 2 % | 9.69 | 0.19 |
|  |  | Total |  |  | 9.88 |

| Medición | Uds. | Largo | Parcial |
|---|---|---|---|
| Calefacción colegio |  |  |  |
| Impulsión y retorno fan coils |  |  |  |
| Fan coils administación-vestíbulo | 10 | 1.000 | 10.000 |
| Fan coils infantil | 7 | 1.000 | 7.000 |
| Total |  |  | 17 |

**ICLCCFAI127** m Conducto circular flexible aislado Ø 127 mm
36 m × 9.16 (9.43 con costes indirectos) = 339.48
Conducto circular flexible de 127 mm de diámetro, tipo Flexiver-Clima de Isover ó equivalente aprobado. Construido con capa interior de espiral de alambre, bandas de aluminio y poliéster, aislamiento con fieltro de lana de vidrio de 20 mm de espesor y funda de aluminio reforzada. Clasificación M1 frente al fuego. Con p.p. de collarines de conexión, elementos de soportación, bridas de unión, accesorios de montaje, medios auxiliares y de elevación, medidas de protección y colectivas. Incluso apertura, saneado y tapado de huecos. Totalmente instalado y comprobada su estanqueidad.

| Código | Ud | Descripción | Rendimiento | Precio | Importe |
|---|---|---|---|---|---|
| CONDINTFC127 | m | Tubo flexible Flexiver Clima de ISOVER Ø 127 mm o equivalente. (material) | 1 | 5.5 | 5.50 |
| CONDINTCPR01 | ud | Cinta "Climaver" o equivalente, de aluminio de e=50 micras y 63 mm ancho | 0.44 | 0.079 | 0.03 |
| CONDINTCPR02b | ud | Brida y soporte para fijación de tubos flexibles | 0.7 | 0.475 | 0.33 |
| MOOM.8a | h | Oficial 1ª metal | 0.105 | 15.92 | 1.67 |
| MOOM12a | h | Peón metal | 0.105 | 13.8 | 1.45 |
| %0200 | % | Medios auxiliares | 2 % | 8.98 | 0.18 |
|  |  | Total |  |  | 9.16 |

| Medición | Uds. | Largo | Parcial |
|---|---|---|---|
| Calefacción colegio |  |  |  |
| Impulsión y retorno fan coils |  |  |  |
| Fan coils infantil | 36 | 1.000 | 36.000 |
| Total |  |  | 36 |

**ICLCCFAI102** m Conducto circular flexible aislado Ø 102 mm
15 m × 8.64 (8.9 con costes indirectos) = 133.50
Conducto circular flexible de 102 mm de diámetro, tipo Flexiver-Clima de Isover ó equivalente aprobado. Construido con capa interior de espiral de alambre, bandas de aluminio y poliéster, aislamiento con fieltro de lana de vidrio de 20 mm de espesor y funda de aluminio reforzada. Clasificación M1 frente al fuego. Con p.p. de collarines de conexión, elementos de soportación, bridas de unión, accesorios de montaje, medios auxiliares y de elevación, medidas de protección y colectivas. Incluso apertura, saneado y tapado de huecos. Totalmente instalado y comprobada su estanqueidad.

| Código | Ud | Descripción | Rendimiento | Precio | Importe |
|---|---|---|---|---|---|
| CONDINTFC102 | m | Tubo flexible Flexiver Clima de ISOVER Ø 102 mm o equivalente. (material) | 1 | 5 | 5.00 |
| CONDINTCPR01 | ud | Cinta "Climaver" o equivalente, de aluminio de e=50 micras y 63 mm ancho | 0.355 | 0.079 | 0.03 |
| CONDINTCPR02b | ud | Brida y soporte para fijación de tubos flexibles | 0.7 | 0.475 | 0.33 |
| MOOM.8a | h | Oficial 1ª metal | 0.105 | 15.92 | 1.67 |
| MOOM12a | h | Peón metal | 0.104 | 13.8 | 1.44 |
| %0200 | % | Medios auxiliares | 2 % | 8.47 | 0.17 |
|  |  | Total |  |  | 8.64 |

| Medición | Uds. | Largo | Parcial |
|---|---|---|---|
| Calefacción colegio |  |  |  |
| Impulsión y retorno fan coils |  |  |  |
| Fan coils infantil | 10 | 1.500 | 15.000 |
| Total |  |  | 15 |

**ICLCCC175** m Conducto circular acero Ø 175 mm s/aislam.
72.5 m × 7.03 (7.24 con costes indirectos) = 524.90
Conducto helicoidal circular de 175 mm de diámetro de 0,6 mm de espesor, estanqueidad al aire clase D, según UNE-EN 12237. Construido con chapa de acero galvanizado, para instalaciones de ventilación y climatización. Con p.p. de accesorios, manguitos de unión, collarines de conexión, elementos de suportación, bridas de unión y accesorios de montaje. Incluso medios auxiliares y de elevación, medidas de protección y colectivas, apertura, saneado y tapado de huecos. Totalmente instalado y comprobada su estanqueidad.

| Código | Ud | Descripción | Rendimiento | Precio | Importe |
|---|---|---|---|---|---|
| CCSAI175 | m | Conducto circular helicoidal Ac. Galv. Ø 175 mm e=0,6 mm (material) | 1 | 6 | 6.00 |
| CCSAI17501 | ud | Brida de 175 mm de diámetro y soporte de techo con varilla (material) | 0.085 | 1.426 | 0.12 |
| MOOM.8a | h | Oficial 1ª metal | 0.026 | 15.92 | 0.41 |
| MOOM12a | h | Peón metal | 0.026 | 13.8 | 0.36 |
| %0200 | % | Medios auxiliares | 2 % | 6.89 | 0.14 |
|  |  | Total |  |  | 7.03 |

| Medición | Uds. | Largo | Parcial |
|---|---|---|---|
| Calefacción colegio |  |  |  |
| PB-Aseo M + limpeza primaria | 1 | 11.500 | 11.500 |
| PB-Aseo F primaria | 1 | 11.500 | 11.500 |
| P1-Aseo M + limpeza primaria | 1 | 6.500 | 6.500 |
| P1-Aseo F primaria | 1 | 6.500 | 6.500 |
| PB-Vestuarios colegio | 1 | 36.500 | 36.500 |
| Total |  |  | 72.5 |

**ICLCCC150** m Conducto circular acero Ø 150 mm s/aislam.
35.5 m × 6.51 (6.71 con costes indirectos) = 238.21
Conducto helicoidal circular de 150 mm de diámetro de 0,6 mm de espesor, estanqueidad al aire clase D, según UNE-EN 12237. Construido con chapa de acero galvanizado, para instalaciones de ventilación y climatización. Con p.p. de accesorios, manguitos de unión, collarines de conexión, elementos de suportación, bridas de unión y accesorios de montaje. Incluso medios auxiliares y de elevación, medidas de protección y colectivas, apertura, saneado y tapado de huecos. Totalmente instalado y comprobada su estanqueidad.

| Código | Ud | Descripción | Rendimiento | Precio | Importe |
|---|---|---|---|---|---|
| CCSAI150 | m | Conducto circular helicoidal Ac. Galv. Ø 150 mm e=0,6 mm (material) | 1 | 5.5 | 5.50 |
| CCSAI15001 | ud | Brida de 150 mm de diámetro y soporte de techo con varilla (material) | 0.075 | 1.426 | 0.11 |
| MOOM.8a | h | Oficial 1ª metal | 0.026 | 15.92 | 0.41 |
| MOOM12a | h | Peón metal | 0.026 | 13.8 | 0.36 |
| %0200 | % | Medios auxiliares | 2 % | 6.38 | 0.13 |
|  |  | Total |  |  | 6.51 |

| Medición | Uds. | Largo | Parcial |
|---|---|---|---|
| Calefacción colegio |  |  |  |
| P1-Aseo Masculino 22.3 | 1 | 6.500 | 6.500 |
| P1-Aseo Femenino 22.2 | 1 | 4.500 | 4.500 |
| PB-Aseo M + limpeza primaria | 1 | 2.000 | 2.000 |
| PB-Aseo F primaria | 1 | 2.000 | 2.000 |
| P1-Aseo M + limpeza primaria | 1 | 2.000 | 2.000 |
| P1-Aseo F primaria | 1 | 2.000 | 2.000 |
| PB-Vestuarios colegio | 1 | 4.000 | 4.000 |
| Calefacción vestuarios pabellón |  |  |  |
| Aseos 45.2 | 1 | 12.500 | 12.500 |
| Total |  |  | 35.5 |

**ICLCCC125** m Conducto circular acero Ø 125 mm s/aislam.
23.5 m × 5.97 (6.15 con costes indirectos) = 144.53
Conducto helicoidal circular de 125 mm de diámetro de 0,6 mm de espesor, estanqueidad al aire clase D, según UNE-EN 12237. Construido con chapa de acero galvanizado, para instalaciones de ventilación y climatización. Con p.p. de accesorios, manguitos de unión, collarines de conexión, elementos de suportación, bridas de unión y accesorios de montaje. Incluso medios auxiliares y de elevación, medidas de protección y colectivas, apertura, saneado y tapado de huecos. Totalmente instalado y comprobada su estanqueidad.

| Código | Ud | Descripción | Rendimiento | Precio | Importe |
|---|---|---|---|---|---|
| CCSAI125 | m | Conducto circular helicoidal Ac. Galv. Ø 125 mm e=0,6 mm (material) | 1 | 5 | 5.00 |
| CCSAI12501 | ud | Brida de 125 mm de diámetro y soporte de techo con varilla (material) | 0.065 | 1.267 | 0.08 |
| MOOM.8a | h | Oficial 1ª metal | 0.026 | 15.92 | 0.41 |
| MOOM12a | h | Peón metal | 0.026 | 13.8 | 0.36 |
| %0200 | % | Medios auxiliares | 2 % | 5.85 | 0.12 |
|  |  | Total |  |  | 5.97 |

| Medición | Uds. | Largo | Parcial |
|---|---|---|---|
| Calefacción colegio |  |  |  |
| PB-Aseos infantil | 5 | 3.000 | 15.000 |
| P1-Aseo Masculino 22.3 | 1 | 1.000 | 1.000 |
| P1-Aseo Femenino 22.2 | 1 | 1.500 | 1.500 |
| PB-Aseo M + limpeza primaria | 1 | 1.000 | 1.000 |
| PB-Aseo F primaria | 1 | 1.000 | 1.000 |
| P1-Aseo M + limpeza primaria | 1 | 1.000 | 1.000 |
| P1-Aseo F primaria | 1 | 1.000 | 1.000 |
| PB-Vestuarios colegio | 1 | 2.000 | 2.000 |
| Total |  |  | 23.5 |

**ICLCCC100** m Conducto circular acero Ø 100 mm s/aislam.
67 m × 5.44 (5.6 con costes indirectos) = 375.20
Conducto helicoidal circular de 100 mm de diámetro de 0,6 mm de espesor, estanqueidad al aire clase D, según UNE-EN 12237. Construido con chapa de acero galvanizado, para instalaciones de ventilación y climatización. Con p.p. de accesorios, manguitos de unión, collarines de conexión, elementos de suportación, bridas de unión y accesorios de montaje. Incluso medios auxiliares y de elevación, medidas de protección y colectivas, apertura, saneado y tapado de huecos. Totalmente instalado y comprobada su estanqueidad.

| Código | Ud | Descripción | Rendimiento | Precio | Importe |
|---|---|---|---|---|---|
| CCSAI100 | m | Conducto circular helicoidal Ac. Galv. Ø 100 mm e=0,6 mm (material) | 1 | 4.5 | 4.50 |
| CCSAI10001 | ud | Brida de 100 mm de diámetro y soporte de techo con varilla (material) | 0.05 | 1.236 | 0.06 |
| MOOM.8a | h | Oficial 1ª metal | 0.026 | 15.92 | 0.41 |
| MOOM12a | h | Peón metal | 0.026 | 13.8 | 0.36 |
| %0200 | % | Medios auxiliares | 2 % | 5.33 | 0.11 |
|  |  | Total |  |  | 5.44 |

| Medición | Uds. | Largo | Parcial |
|---|---|---|---|
| Calefacción colegio |  |  |  |
| PB-Aseos infantil | 5 | 1.500 | 7.500 |
| PB-Aseo P. Educativo 33.3 | 1 | 3.000 | 3.000 |
| PB-Cuarto limpieza 34.2 | 1 | 3.000 | 3.000 |
| PB-Aseo P. NC 42.1 | 1 | 3.500 | 3.500 |
| PB-Aseo P. NC 42.2 | 1 | 3.500 | 3.500 |
| PB-Aseo P. Doc. 30.2 | 2 | 3.500 | 7.000 |
| P1-Asep P.Doc 30.4 primaria | 1 | 3.000 | 3.000 |
| P1-Asep P.Doc 30.5 primaria | 1 | 3.000 | 3.000 |
| P1-Aseo primaria 22.4 primaria | 1 | 3.000 | 3.000 |
| P1-Aseo Masculino 22.3 | 1 | 4.000 | 4.000 |
| P1-Aseo Femenino 22.2 | 1 | 3.000 | 3.000 |
| PB-Aseo M + limpeza primaria | 1 | 2.500 | 2.500 |
| PB-Aseo F primaria | 1 | 1.500 | 1.500 |
| P1-Aseo M + limpeza primaria | 1 | 2.500 | 2.500 |
| P1-Aseo F primaria | 1 | 1.500 | 1.500 |
| PB-Vestuarios colegio | 1 | 4.000 | 4.000 |
| Calefacción vestuarios pabellón |  |  |  |
| Aseos 45.2 | 1 | 11.500 | 11.500 |
| Total |  |  | 67 |

**ICLDSRS6006** ud Difusor rotacional techo modular mod. DQJA-SR-Z 600
52 ud × 47.52 (48.95 con costes indirectos) = 2545.40
Difusor radial rotacional marca SCHAKO modelo DQJA-SR-Z/ASK/LD/MM, tamaño 600, ó equivalente aprobada por la D.F., integrado en placa cuadrada fabricada en acero lacado color RAL a definir por la D.F., para montaje en techo modular de 600x600 mm. Dotada de lamas deflectoras en disposición radial formando una circunferencia centrada en la placa, con perfil aerodinámico y giro independiente cada 100 mm sobre eje continuo de aluminio, fabricadas en material sintético color a definir por la D.F. .Provisto de plenum de chapa de acero galvanizado y aislado interiormente, con boca de conexión circular lateral, chapa perforada ecualizadora y regulación de caudal accesible desde el exterior. Con p.p. de embocadura a conducto de impulsión, elementos de suportación, accesorios de montaje, medios auxiliares y de elevación, medidas de protección y colectivas. Totalmente instalado y comprobado su correcto funcionamiento.

| Código | Ud | Descripción | Rendimiento | Precio | Importe |
|---|---|---|---|---|---|
| DRS600600 | ud | Difusor SCHAKO DQJA-SR-Z/ASK/LD/600 plenum aislado-techo modular o equivalente. (material) | 1 | 43.041 | 43.04 |
| MOOM.8a | h | Oficial 1ª metal | 0.119 | 15.92 | 1.89 |
| MOOM11a | h | Especialista metal | 0.119 | 13.93 | 1.66 |
| %0200 | % | Medios auxiliares | 2 % | 46.59 | 0.93 |
|  |  | Total |  |  | 47.52 |

| Medición | Uds. | Parcial |
|---|---|---|
| Calefacción colegio |  |  |
| Impulsión y extracción UTAs |  |  |
| UTA 1 - Infantil | 3 | 3.000 |
| UTA 3 - Primaria PB | 11 | 11.000 |
| UTA 4 - Primaria P1 | 36 | 36.000 |
| Calefacción vestuarios pabellón |  |  |
| UTA Vestuarios pabellón | 2 | 2.000 |
| Total |  | 52 |

**ICLDSRS5006** ud Difusor rotacional techo modular mod. DQJA-SR-Z 500
62 ud × 38.46 (39.61 con costes indirectos) = 2455.82
Difusor radial rotacional marca SCHAKO modelo DQJA-SR-Z/ASK/LD/MM, tamaño 500, ó equivalente aprobada por la D.F., integrado en placa cuadrada fabricada en acero lacado color RAL a definir por la D.F., para montaje en techo modular de 600x600 mm. Dotada de lamas deflectoras en disposición radial formando una circunferencia centrada en la placa, con perfil aerodinámico y giro independiente cada 100 mm sobre eje continuo de aluminio, fabricadas en material sintético color a definir por la D.F. .Provisto de plenum de chapa de acero galvanizado y aislado interiormente, con boca de conexión circular lateral, chapa perforada ecualizadora y regulación de caudal accesible desde el exterior. Con p.p. de embocadura a conducto de impulsión, elementos de suportación, accesorios de montaje, medios auxiliares y de elevación, medidas de protección y colectivas. Totalmente instalado y comprobado su correcto funcionamiento.

| Código | Ud | Descripción | Rendimiento | Precio | Importe |
|---|---|---|---|---|---|
| DRS400600 | ud | Difusor SCHAKO DQJA-SR-Z/ASK/LD/500 plenum aislado-techo modular o equivalente. (material) | 1 | 34.157 | 34.16 |
| MOOM.8a | h | Oficial 1ª metal | 0.119 | 15.92 | 1.89 |
| MOOM11a | h | Especialista metal | 0.119 | 13.93 | 1.66 |
| %0200 | % | Medios auxiliares | 2 % | 37.71 | 0.75 |
|  |  | Total |  |  | 38.46 |

| Medición | Uds. | Parcial |
|---|---|---|
| Calefacción colegio |  |  |
| Impulsión y retorno fan coils |  |  |
| Fan coils administación-vestíbulo | 5 | 5.000 |
| Impulsión y extracción UTAs |  |  |
| UTA 1 - Infantil | 20 | 20.000 |
| UTA 3 - Primaria PB | 5 | 5.000 |
| UTA 4 - Primaria P1 | 3 | 3.000 |
| UTA 5 - Comedor | 21 | 21.000 |
| UTA 6 - S. Polivalente | 8 | 8.000 |
| Total |  | 62 |

**ICLDSRS4006** ud Difusor rotacional techo modular mod. DQJA-SR-Z 400
23 ud × 38.43 (39.58 con costes indirectos) = 910.34
Difusor radial rotacional marca SCHAKO modelo DQJA-SR-Z/ASK/LD/MM, tamaño 400, ó equivalente aprobada por la D.F., integrado en placa cuadrada fabricada en acero lacado color RAL a definir por la D.F., para montaje en techo modular de 600x600 mm. Dotada de lamas deflectoras en disposición radial formando una circunferencia centrada en la placa, con perfil aerodinámico y giro independiente cada 100 mm sobre eje continuo de aluminio, fabricadas en material sintético color a definir por la D.F. .Provisto de plenum de chapa de acero galvanizado y aislado interiormente, con boca de conexión circular lateral, chapa perforada ecualizadora y regulación de caudal accesible desde el exterior. Con p.p. de embocadura a conducto de impulsión, elementos de suportación, accesorios de montaje, medios auxiliares y de elevación, medidas de protección y colectivas. Totalmente instalado y comprobado su correcto funcionamiento.

| Código | Ud | Descripción | Rendimiento | Precio | Importe |
|---|---|---|---|---|---|
| DRS400600 | ud | Difusor SCHAKO DQJA-SR-Z/ASK/LD/500 plenum aislado-techo modular o equivalente. | 1 | 34.157 | 34.16 |
| MOOM.8a | h | Oficial 1ª metal | 0.117 | 15.92 | 1.86 |
| MOOM11a | h | Especialista metal | 0.119 | 13.93 | 1.66 |
| %0200 | % | Medios auxiliares | 2 % | 37.68 | 0.75 |
|  |  | Total |  |  | 38.43 |

| Medición | Uds. | Parcial |
|---|---|---|
| Calefacción colegio |  |  |
| Impulsión y retorno fan coils |  |  |
| Fan coils administación-vestíbulo | 16 | 16.000 |
| Fan coils infantil | 7 | 7.000 |
| Total |  | 23 |

**ICLIDLDSC401** ud Difusor lineal mod. DSC-401-Z/ASK (L=1.000 mm)
36 ud × 18.01 (18.55 con costes indirectos) = 667.80
Difusor lineal marca Schako de 1 vía y anchura total 1.000 mm, modelo DSC-401-Z/ASK-AISLADO/LD/EW L=1.000 mm, o equivalente, para impulsión, con perfil de apoyo sobre techo, apropiado para el montaje en techos cerrados. Con placa perforada interior en toda su longitud para homogeneización de caudal, lamas aerodinámicas orientables cada 100 mm en material sintético color blanco RAL 9010 montadas sobre eje único pasante de aluminio. Con plenum de conexión aislado en chapa de acero galvanizado, 1 boca de conexión lateral de 98 mm. Compuerta de regulación de caudal en la boca de conexión accesible desde el exterior. Con p.p. de embocadura a conducto de impulsión, elementos de suportación galvanizados, accesorios de montaje, medios auxiliares y de elevación, medidas de protección y colectivas. Incluso apertura, saneado y tapado de huecos. Totalmente instalado y comprobado su correcto funcionamiento.

| Código | Ud | Descripción | Rendimiento | Precio | Importe |
|---|---|---|---|---|---|
| DLDSC401 | ud | Difusor SCHAKO DSC-401-Z/ASK-AISLADO/LD/EW 1.000 mm o equivalente. (material) | 1 | 14.105 | 14.11 |
| MOOM.8a | h | Oficial 1ª metal | 0.119 | 15.92 | 1.89 |
| MOOM11a | h | Especialista metal | 0.119 | 13.93 | 1.66 |
| %0200 | % | Medios auxiliares | 2 % | 17.66 | 0.35 |
|  |  | Total |  |  | 18.01 |

| Medición | Uds. | Parcial |
|---|---|---|
| Calefacción colegio |  |  |
| Impulsión y retorno fan coils |  |  |
| Fan coils infantil | 36 | 36.000 |
| Total |  | 36 |

**ICLIRRPA10225** ud Rejilla lineal retorno PA-1/EB/VM 1025x225
7 ud × 24.6 (25.34 con costes indirectos) = 177.38
Rejilla lineal para retorno marca Schako, modelo PA-1/EB/VM, o equivalente, de dimensiones 1025x225 mm, con lamas aerodinámica fijas horizontales, equipada con marco de montaje, dispositivo de fijación oculto y regulación de caudal tipo corredera, color RAL a elegir por la propiedad. Incluso elementos de fijación y plenum de conexión construido en chapa galvanizada. Con p.p. de apertura de hueco en techo/pared, embocadura a conducto, accesorios de montaje, medios auxiliares y de elevación, medidas de protección y colectivas. Incluso apertura, saneado y tapado de huecos. Totalmente instalada y comprobado su correcto funcionamiento.

| Código | Ud | Descripción | Rendimiento | Precio | Importe |
|---|---|---|---|---|---|
| RLPA10225 | ud | Rejilla lineal retorno SCHAKO PA-1/EB/VM 1025x225 mm o equivalente. (material) | 1 | 20.265 | 20.27 |
| MOOM.8a | h | Oficial 1ª metal | 0.129 | 15.92 | 2.05 |
| MOOM11a | h | Especialista metal | 0.129 | 13.93 | 1.80 |
| %0200 | % | Medios auxiliares | 2 % | 24.12 | 0.48 |
|  |  | Total |  |  | 24.6 |

| Medición | Uds. | Parcial |
|---|---|---|
| Calefacción colegio |  |  |
| Impulsión y extracción UTAs |  |  |
| UTA 5 - Comedor | 7 | 7.000 |
| Total |  | 7 |

**ICLIRRPA62225** ud Rejilla lineal retorno PA-1/EB/VM 625x225
52 ud × 21.73 (22.38 con costes indirectos) = 1163.76
Rejilla lineal para retorno marca Schako, modelo PA-1/EB/VM, o equivalente, de dimensiones 625x225 mm, con lamas aerodinámica fijas horizontales, equipada con marco de montaje, dispositivo de fijación oculto y regulación de caudal tipo corredera, color RAL a elegir por la propiedad. Incluso elementos de fijación y plenum de conexión construido en chapa galvanizada. Con p.p. de apertura de hueco en techo/pared, embocadura a conducto, accesorios de montaje, medios auxiliares y de elevación, medidas de protección y colectivas. Incluso apertura, saneado y tapado de huecos. Totalmente instalada y comprobado su correcto funcionamiento.

| Código | Ud | Descripción | Rendimiento | Precio | Importe |
|---|---|---|---|---|---|
| RLPA62225 | ud | Rejilla lineal retorno SCHAKO PA-1/EB/VM 625x225 mm o equivalente. (material) | 1 | 17.746 | 17.75 |
| MOOM.8a | h | Oficial 1ª metal | 0.119 | 15.92 | 1.89 |
| MOOM11a | h | Especialista metal | 0.119 | 13.93 | 1.66 |
| %0200 | % | Medios auxiliares | 2 % | 21.30 | 0.43 |
|  |  | Total |  |  | 21.73 |

| Medición | Uds. | Parcial |
|---|---|---|
| Calefacción colegio |  |  |
| Impulsión y retorno fan coils |  |  |
| Fan coils administación-vestíbulo | 1 | 1.000 |
| Impulsión y extracción UTAs |  |  |
| UTA 3 - Primaria PB | 9 | 9.000 |
| UTA 4 - Primaria P1 | 36 | 36.000 |
| UTA 6 - S. Polivalente | 4 | 4.000 |
| Calefacción vestuarios pabellón |  |  |
| UTA Vestuarios pabellón | 2 | 2.000 |
| Total |  | 52 |

**ICLIRRPA82075** ud Rejilla lineal retorno PA-1/EB/VM 825x75
59 ud × 15.44 (15.9 con costes indirectos) = 938.10
Rejilla lineal para retorno marca Schako, modelo PA-1/EB/VM, o equivalente, de dimensiones 825x75 mm, con lamas aerodinámica fijas horizontales, equipada con marco de montaje, dispositivo de fijación oculto y regulación de caudal tipo corredera, color RAL a elegir por la propiedad. Incluso elementos de fijación y plenum de conexión construido en chapa galvanizada. Con p.p. de apertura de hueco en techo/pared, embocadura a conducto, accesorios de montaje, medios auxiliares y de elevación, medidas de protección y colectivas. Incluso apertura, saneado y tapado de huecos. Totalmente instalada y comprobado su correcto funcionamiento.

| Código | Ud | Descripción | Rendimiento | Precio | Importe |
|---|---|---|---|---|---|
| RLPA82075 | ud | Rejilla lineal retorno SCHAKO PA-1/EB/VM 825x75 mm o equivalente. (material) | 1 | 11.587 | 11.59 |
| MOOM.8a | h | Oficial 1ª metal | 0.119 | 15.92 | 1.89 |
| MOOM11a | h | Especialista metal | 0.119 | 13.93 | 1.66 |
| %0200 | % | Medios auxiliares | 2 % | 15.14 | 0.30 |
|  |  | Total |  |  | 15.44 |

| Medición | Uds. | Parcial |
|---|---|---|
| Calefacción colegio |  |  |
| Impulsión y retorno fan coils |  |  |
| Fan coils administación-vestíbulo | 12 | 12.000 |
| Fan coils infantil | 14 | 14.000 |
| Impulsión y extracción UTAs |  |  |
| UTA 1 - Infantil | 23 | 23.000 |
| UTA 2 - Administración | 2 | 2.000 |
| UTA 3 - Primaria PB | 5 | 5.000 |
| UTA 4 - Primaria P1 | 3 | 3.000 |
| Total |  | 59 |

**ICLIRRPA52075** ud Rejilla lineal retorno PA-1/EB/VM 525x75
2 ud × 14.69 (15.13 con costes indirectos) = 30.26
Rejilla lineal para retorno marca Schako, modelo PA-1/EB/VM, o equivalente, de dimensiones 525x75 mm, con lamas aerodinámica fijas horizontales, equipada con marco de montaje, dispositivo de fijación oculto y regulación de caudal tipo corredera, color RAL a elegir por la propiedad. Incluso elementos de fijación y plenum de conexión construido en chapa galvanizada. Con p.p. de apertura de hueco en techo/pared, embocadura a conducto, accesorios de montaje, medios auxiliares y de elevación, medidas de protección y colectivas. Incluso apertura, saneado y tapado de huecos. Totalmente instalada y comprobado su correcto funcionamiento.

| Código | Ud | Descripción | Rendimiento | Precio | Importe |
|---|---|---|---|---|---|
| RLPA52075 | ud | Rejilla lineal retorno SCHAKO PA-1/EB/VM 525x75 mm o equivalente. (material) | 1 | 11.01 | 11.01 |
| MOOM.8a | h | Oficial 1ª metal | 0.113 | 15.92 | 1.80 |
| MOOM11a | h | Especialista metal | 0.114 | 13.93 | 1.59 |
| %0200 | % | Medios auxiliares | 2 % | 14.40 | 0.29 |
|  |  | Total |  |  | 14.69 |

| Medición | Uds. | Parcial |
|---|---|---|
| Calefacción colegio |  |  |
| Impulsión y extracción UTAs |  |  |
| UTA 2 - Administración | 2 | 2.000 |
| Total |  | 2 |

**ICLIRRPA32075** ud Rejilla lineal retorno PA-1/EB/VM 325x75
8 ud × 11.1 (11.43 con costes indirectos) = 91.44
Rejilla lineal para retorno marca Schako, modelo PA-1/EB/VM, o equivalente, de dimensiones 325x75 mm, con lamas aerodinámica fijas horizontales, equipada con marco de montaje, dispositivo de fijación oculto y regulación de caudal tipo corredera, color RAL a elegir por la propiedad. Incluso elementos de fijación y plenum de conexión construido en chapa galvanizada. Con p.p. de apertura de hueco en techo/pared, embocadura a conducto, accesorios de montaje, medios auxiliares y de elevación, medidas de protección y colectivas. Incluso apertura, saneado y tapado de huecos. Totalmente instalada y comprobado su correcto funcionamiento.

| Código | Ud | Descripción | Rendimiento | Precio | Importe |
|---|---|---|---|---|---|
| RLPA32075 | ud | Rejilla lineal retorno SCHAKO PA-1/EB/VM 325x75 mm o equivalente. (material) | 1 | 7.664 | 7.66 |
| MOOM.8a | h | Oficial 1ª metal | 0.108 | 15.92 | 1.72 |
| MOOM11a | h | Especialista metal | 0.108 | 13.93 | 1.50 |
| %0200 | % | Medios auxiliares | 2 % | 10.88 | 0.22 |
|  |  | Total |  |  | 11.1 |

| Medición | Uds. | Parcial |
|---|---|---|
| Calefacción colegio |  |  |
| Impulsión y extracción UTAs |  |  |
| UTA 2 - Administración | 6 | 6.000 |
| UTA 3 - Primaria PB (Monitor) | 2 | 2.000 |
| Total |  | 8 |

**IVBVSP125** ud Boca ventilación S&P BOC-125
73 ud × 6.98 (7.19 con costes indirectos) = 524.87
Boca de ventilación para impulsión y extracción regulable, marca S&P modelo BOC o equivalente, tamaño 125 mm. Fabricada en chapa de acero recubierta con pintura epoxi de color blanco, con cono de aspiración y obturador central móvil para ajuste de caudal y manguito de acero galvanizado. Con p.p. de conducto circular de conexión para embocadura a red de ventilación, embocadura y accesorios de montaje, medios auxiliares y de elevación, medidas de protección y colectivas. Incluso apertura, saneado y tapado de huecos. Totalmente instalado y comprobado su correcto funcionamiento.

| Código | Ud | Descripción | Rendimiento | Precio | Importe |
|---|---|---|---|---|---|
| BVSP125 | ud | Boca ventilación circular S&P BOC-125 o equivalente. (material) | 1 | 2.361 | 2.36 |
| MOOM.8a | h | Oficial 1ª metal | 0.15 | 15.92 | 2.39 |
| MOOM11a | h | Especialista metal | 0.15 | 13.93 | 2.09 |
| %0200 | % | Medios auxiliares | 2 % | 6.84 | 0.14 |
|  |  | Total |  |  | 6.98 |

| Medición | Uds. | Parcial |
|---|---|---|
| Calefacción colegio |  |  |
| PB-Aseos infantil | 10 | 10.000 |
| PB-Aseo P. Educativo 33.3 | 1 | 1.000 |
| PB-Cuarto limpieza 34.2 | 1 | 1.000 |
| PB-Aseo P. NC 42.1 | 1 | 1.000 |
| PB-Aseo P. NC 42.2 | 1 | 1.000 |
| PB-Aseo P. Doc. 30.2 | 2 | 2.000 |
| P1-Asep P.Doc 30.4 primaria | 1 | 1.000 |
| P1-Asep P.Doc 30.5 primaria | 1 | 1.000 |
| P1-Aseo primaria 22.4 primaria | 1 | 1.000 |
| P1-Aseo Masculino 22.3 | 4 | 4.000 |
| P1-Aseo Femenino 22.2 | 4 | 4.000 |
| PB-Aseo M + limpeza primaria | 7 | 7.000 |
| PB-Aseo F primaria | 7 | 7.000 |
| P1-Aseo M + limpeza primaria | 7 | 7.000 |
| P1-Aseo F primaria | 7 | 7.000 |
| PB-Vestuarios colegio | 13 | 13.000 |
| Calefacción vestuarios pabellón |  |  |
| Aseos 45.2 | 5 | 5.000 |
| Total |  | 73 |

**IVBVSP100** ud Boca ventilación S&P BOC-100
10 ud × 6.55 (6.75 con costes indirectos) = 67.50
Boca de ventilación para impulsión y extracción regulable, marca S&P modelo BOC o equivalente, tamaño 125 mm. Fabricada en chapa de acero recubierta con pintura epoxi de color blanco, con cono de aspiración y obturador central móvil para ajuste de caudal y manguito de acero galvanizado. Con p.p. de conducto circular de conexión para embocadura a red de ventilación, embocadura y accesorios de montaje, medios auxiliares y de elevación, medidas de protección y colectivas. Incluso apertura, saneado y tapado de huecos. Totalmente instalado y comprobado su correcto funcionamiento.

| Código | Ud | Descripción | Rendimiento | Precio | Importe |
|---|---|---|---|---|---|
| BVSP100 | ud | Boca ventilación circular S&P BOC-100 o equivalente. (material) | 1 | 1.944 | 1.94 |
| MOOM.8a | h | Oficial 1ª metal | 0.15 | 15.92 | 2.39 |
| MOOM11a | h | Especialista metal | 0.15 | 13.93 | 2.09 |
| %0200 | % | Medios auxiliares | 2 % | 6.42 | 0.13 |
|  |  | Total |  |  | 6.55 |

| Medición | Uds. | Parcial |
|---|---|---|
| Calefacción colegio |  |  |
| Fan coils infantil | 10 | 10.000 |
| Total |  | 10 |

**IVVCALSP200** ud Visera circular protección S&P APC-200
6 ud × 22.44 (23.11 con costes indirectos) = 138.66
Visera circular antilluvia con reja antipájaros, marca S&P modelo APC o equivalente, tamaño 200 mm. Con p.p. de conducto circular de conexión para embocadura a red de ventilación, embocadura y accesorios de montaje, medios auxiliares y de elevación, medidas de protección y colectivas. Incluso apertura, saneado y tapado de huecos. Totalmente instalado y comprobado su correcto funcionamiento.

| Código | Ud | Descripción | Rendimiento | Precio | Importe |
|---|---|---|---|---|---|
| VPSPAPC200 | ud | Visera protección S&P APC-200 o equivalente. (material) | 1 | 16.723 | 16.72 |
| MOOM.8a | h | Oficial 1ª metal | 0.176 | 15.92 | 2.80 |
| MOOM11a | h | Especialista metal | 0.178 | 13.93 | 2.48 |
| %0200 | % | Medios auxiliares | 2 % | 22.00 | 0.44 |
|  |  | Total |  |  | 22.44 |

| Medición | Uds. | Parcial |
|---|---|---|
| Calefacción colegio |  |  |
| PB-Aseo M + limpeza primaria | 1 | 1.000 |
| PB-Aseo F primaria | 1 | 1.000 |
| P1-Aseo M + limpeza primaria | 1 | 1.000 |
| P1-Aseo F primaria | 1 | 1.000 |
| PB-Vestuarios colegio | 2 | 2.000 |
| Total |  | 6 |

**IVVCALSP150** ud Visera circular protección S&P APC-150
3 ud × 20.99 (21.62 con costes indirectos) = 64.86
Visera circular antilluvia con reja antipájaros, marca S&P modelo APC o equivalente, tamaño 150 mm. Con p.p. de conducto circular de conexión para embocadura a red de ventilación, embocadura y accesorios de montaje, medios auxiliares y de elevación, medidas de protección y colectivas. Incluso apertura, saneado y tapado de huecos. Totalmente instalado y comprobado su correcto funcionamiento.

| Código | Ud | Descripción | Rendimiento | Precio | Importe |
|---|---|---|---|---|---|
| VPSPAPC150 | ud | Visera protección S&P APC-150 o equivalente. (material) | 1 | 15.151 | 15.15 |
| MOOM.8a | h | Oficial 1ª metal | 0.181 | 15.92 | 2.88 |
| MOOM11a | h | Especialista metal | 0.183 | 13.93 | 2.55 |
| %0200 | % | Medios auxiliares | 2 % | 20.58 | 0.41 |
|  |  | Total |  |  | 20.99 |

| Medición | Uds. | Parcial |
|---|---|---|
| Calefacción colegio |  |  |
| P1-Aseo Masculino 22.3 | 1 | 1.000 |
| P1-Aseo Femenino 22.2 | 1 | 1.000 |
| Calefacción vestuarios pabellón |  |  |
| Aseos 45.2 | 1 | 1.000 |
| Total |  | 3 |

**IVVCALSP125** ud Visera circular protección S&P APC-125
5 ud × 17.16 (17.67 con costes indirectos) = 88.35
Visera circular antilluvia con reja antipájaros, marca S&P modelo APC o equivalente, tamaño 125 mm. Con p.p. de conducto circular de conexión para embocadura a red de ventilación, embocadura y accesorios de montaje, medios auxiliares y de elevación, medidas de protección y colectivas. Incluso apertura, saneado y tapado de huecos. Totalmente instalado y comprobado su correcto funcionamiento.

| Código | Ud | Descripción | Rendimiento | Precio | Importe |
|---|---|---|---|---|---|
| VPSPAPC125 | ud | Visera protección S&P APC-125 o equivalente. (material) | 1 | 11.512 | 11.51 |
| MOOM.8a | h | Oficial 1ª metal | 0.178 | 15.92 | 2.83 |
| MOOM11a | h | Especialista metal | 0.178 | 13.93 | 2.48 |
| %0200 | % | Medios auxiliares | 2 % | 16.82 | 0.34 |
|  |  | Total |  |  | 17.16 |

| Medición | Uds. | Parcial |
|---|---|---|
| Calefacción colegio |  |  |
| PB-Aseos infantil | 5 | 5.000 |
| Total |  | 5 |

**IVVCALSP100** ud Visera circular protección S&P APC-100
9 ud × 17 (17.51 con costes indirectos) = 157.59
Visera circular antilluvia con reja antipájaros, marca S&P modelo APC o equivalente, tamaño 100 mm. Con p.p. de conducto circular de conexión para embocadura a red de ventilación, embocadura y accesorios de montaje, medios auxiliares y de elevación, medidas de protección y colectivas. Incluso apertura, saneado y tapado de huecos. Totalmente instalado y comprobado su correcto funcionamiento.

| Código | Ud | Descripción | Rendimiento | Precio | Importe |
|---|---|---|---|---|---|
| VPSPAPC100 | ud | Visera protección S&P APC-100 o equivalente. (material) | 1 | 11.455 | 11.46 |
| MOOM.8a | h | Oficial 1ª metal | 0.174 | 15.92 | 2.77 |
| MOOM11a | h | Especialista metal | 0.175 | 13.93 | 2.44 |
| %0200 | % | Medios auxiliares | 2 % | 16.67 | 0.33 |
|  |  | Total |  |  | 17 |

| Medición | Uds. | Parcial |
|---|---|---|
| Calefacción colegio |  |  |
| PB-Aseo P. Educativo 33.3 | 1 | 1.000 |
| PB-Cuarto limpieza 34.2 | 1 | 1.000 |
| PB-Aseo P. NC 42.1 | 1 | 1.000 |
| PB-Aseo P. NC 42.2 | 1 | 1.000 |
| PB-Aseo P. Doc. 30.2 | 2 | 2.000 |
| P1-Asep P.Doc 30.4 primaria | 1 | 1.000 |
| P1-Asep P.Doc 30.5 primaria | 1 | 1.000 |
| P1-Aseo primaria 22.4 primaria | 1 | 1.000 |
| Total |  | 9 |

**IVCRCR5025** ud Compuerta regulación END 500x250
4 ud × 92.07 (94.83 con costes indirectos) = 379.32
Regulador de caudal de aire constante circular marca TROX Technik mod. END o equivalente, tamaño 500x250 ó equivalente aprobado, para diferencias de presión desde 50 hasta 1.000 Pa. Con accionamiento mecánico automático, para aspiración o impulsión de aire. Con p.p. de accesorios de chapa galvanizada para conexión a conducto rectangular, elementos de suportación galvanizados y pequeño material. Incluye medios auxiliares y de elevación, medidas de protección y colectivas. Totalmente instalada, regulada al caudal de trabajo y comprobado su correcto funcionamiento.

| Código | Ud | Descripción | Rendimiento | Precio | Importe |
|---|---|---|---|---|---|
| REG5025 | ud | Compuerta Regulación TROX END 500x250 o equivalente. (material) | 1 | 83.653 | 83.65 |
| MOOM.8a | h | Oficial 1ª metal | 0.221 | 15.92 | 3.52 |
| MOOM11a | h | Especialista metal | 0.222 | 13.93 | 3.09 |
| %0200 | % | Medios auxiliares | 2 % | 90.26 | 1.81 |
|  |  | Total |  |  | 92.07 |

| Medición | Uds. | Parcial |
|---|---|---|
| Calefacción colegio |  |  |
| Impulsión y extracción UTAs |  |  |
| UTA 1 - Infantil | 2 | 2.000 |
| UTA 3 - Primaria PB | 2 | 2.000 |
| Total |  | 4 |

**IVCRCR4020** ud Compuerta regulación END 400x200
61 ud × 83.56 (86.07 con costes indirectos) = 5250.27
Regulador de caudal de aire constante circular marca TROX Technik mod. END o equivalente, tamaño 400x200 ó equivalente aprobado, para diferencias de presión desde 50 hasta 1.000 Pa. Con accionamiento mecánico automático, para aspiración o impulsión de aire. Con p.p. de accesorios de chapa galvanizada para conexión a conducto rectangular, elementos de suportación galvanizados y pequeño material. Incluye medios auxiliares y de elevación, medidas de protección y colectivas. Totalmente instalada, regulada al caudal de trabajo y comprobado su correcto funcionamiento.

| Código | Ud | Descripción | Rendimiento | Precio | Importe |
|---|---|---|---|---|---|
| REG4020 | ud | Compuerta Regulación TROX END 400x200 o equivalente. (material) | 1 | 75.826 | 75.83 |
| MOOM.8a | h | Oficial 1ª metal | 0.204 | 15.92 | 3.25 |
| MOOM11a | h | Especialista metal | 0.204 | 13.93 | 2.84 |
| %0200 | % | Medios auxiliares | 2 % | 81.92 | 1.64 |
|  |  | Total |  |  | 83.56 |

| Medición | Uds. | Parcial |
|---|---|---|
| Calefacción colegio |  |  |
| Impulsión y extracción UTAs |  |  |
| UTA 1 - Infantil | 18 | 18.000 |
| UTA 3 - Primaria PB | 7 | 7.000 |
| UTA 4 - Primaria P1 | 36 | 36.000 |
| Total |  | 61 |

**IVCRCRRN25** ud Regulador de caudal constante Ø 250 mm
2 ud × 35.09 (36.14 con costes indirectos) = 72.28
Regulador de caudal de aire constante circular marca TROX Technik mod. RN/250 ó equivalente aprobado, para diferencias de presión desde 50 hasta 1.000 Pa. Con carcasa y compuerta de regulación construida en chapa de acero galvanizada, eje de la compuerta alojado sobre cojinetes, amortiguador, retén de junta labial de goma y polea giratoria de material plástico. Rango de caudal: 522 - 2.088 m³/h, con incertidumbre en la medida del ± 5%. Con p.p. de accesorios de chapa galvanizada para conexión a conducto rectangular, elementos de suportación galvanizados y pequeño material. Incluye medios auxiliares y de elevación, medidas de protección y colectivas. Totalmente instalada, regulada al caudal de trabajo y comprobado su correcto funcionamiento.

| Código | Ud | Descripción | Rendimiento | Precio | Importe |
|---|---|---|---|---|---|
| REGCC250 | ud | Regulador caudal aire circular TROX Technik RN/250 o equivalente. (material) | 1 | 28.449 | 28.45 |
| MOOM.8a | h | Oficial 1ª metal | 0.198 | 15.92 | 3.15 |
| MOOM11a | h | Especialista metal | 0.201 | 13.93 | 2.80 |
| %0200 | % | Medios auxiliares | 2 % | 34.40 | 0.69 |
|  |  | Total |  |  | 35.09 |

| Medición | Uds. | Parcial |
|---|---|---|
| Calefacción colegio |  |  |
| Impulsión y extracción UTAs |  |  |
| UTA 3 - Primaria PB | 2 | 2.000 |
| Total |  | 2 |

**IVCRCRRN20** ud Regulador de caudal constante Ø 200 mm
4 ud × 32 (32.96 con costes indirectos) = 131.84
Regulador de caudal de aire constante circular marca TROX Technik mod. RN/200 ó equivalente aprobado, para diferencias de presión desde 50 hasta 1.000 Pa. Con carcasa y compuerta de regulación construida en chapa de acero galvanizada, eje de la compuerta alojado sobre cojinetes, amortiguador, retén de junta labial de goma y polea giratoria de material plástico. Rango de caudal: 324 - 1.296 m³/h, con incertidumbre en la medida del ± 5%. Con p.p. de accesorios de chapa galvanizada para conexión a conducto rectangular, elementos de suportación galvanizados y pequeño material. Incluye medios auxiliares y de elevación, medidas de protección y colectivas. Totalmente instalada, regulada al caudal de trabajo y comprobado su correcto funcionamiento.

| Código | Ud | Descripción | Rendimiento | Precio | Importe |
|---|---|---|---|---|---|
| REGCC200 | ud | Regulador caudal aire circular TROX Technik RN/200 o equivalente. (material) | 1 | 25.713 | 25.71 |
| MOOM.8a | h | Oficial 1ª metal | 0.189 | 15.92 | 3.01 |
| MOOM11a | h | Especialista metal | 0.19 | 13.93 | 2.65 |
| %0200 | % | Medios auxiliares | 2 % | 31.37 | 0.63 |
|  |  | Total |  |  | 32 |

| Medición | Uds. | Parcial |
|---|---|---|
| Calefacción colegio |  |  |
| Impulsión y extracción UTAs |  |  |
| UTA 1 - Infantil | 4 | 4.000 |
| Total |  | 4 |

**IVCRCRRN16** ud Regulador de caudal constante Ø 160 mm
16 ud × 29.18 (30.06 con costes indirectos) = 480.96
Regulador de caudal de aire constante circular marca TROX Technik mod. RN/160 ó equivalente aprobado, para diferencias de presión desde 50 hasta 1.000 Pa. Con carcasa y compuerta de regulación construida en chapa de acero galvanizada, eje de la compuerta alojado sobre cojinetes, amortiguador, retén de junta labial de goma y polea giratoria de material plástico. Rango de caudal: 216 - 864 m³/h, con incertidumbre en la medida del ± 5%. Con p.p. de accesorios de chapa galvanizada para conexión a conducto rectangular, elementos de suportación galvanizados y pequeño material. Incluye medios auxiliares y de elevación, medidas de protección y colectivas. Totalmente instalada, regulada al caudal de trabajo y comprobado su correcto funcionamiento.

| Código | Ud | Descripción | Rendimiento | Precio | Importe |
|---|---|---|---|---|---|
| REGCC160 | ud | Regulador caudal aire circular TROX Technik RN/160 o equivalente (material) | 1 | 23.171 | 23.17 |
| MOOM.8a | h | Oficial 1ª metal | 0.182 | 15.92 | 2.90 |
| MOOM11a | h | Especialista metal | 0.182 | 13.93 | 2.54 |
| %0200 | % | Medios auxiliares | 2 % | 28.61 | 0.57 |
|  |  | Total |  |  | 29.18 |

| Medición | Uds. | Parcial |
|---|---|---|
| Calefacción colegio |  |  |
| Impulsión y extracción UTAs |  |  |
| UTA 2 - Administración | 4 | 4.000 |
| UTA 3 - Primaria PB | 6 | 6.000 |
| UTA 4 - Primaria P1 | 6 | 6.000 |
| Total |  | 16 |

**IVCRCRRN08** ud Regulador de caudal constante Ø 80 mm
8 ud × 23.73 (24.44 con costes indirectos) = 195.52
Regulador de caudal de aire constante circular marca TROX Technik mod. RN/80 ó equivalente aprobado, para diferencias de presión desde 50 hasta 1.000 Pa. Con carcasa y compuerta de regulación construida en chapa de acero galvanizada, eje de la compuerta alojado sobre cojinetes, amortiguador, retén de junta labial de goma y polea giratoria de material plástico. Rango de caudal: 40 - 162 m³/h, con incertidumbre en la medida del ± 5%. Con p.p. de accesorios de chapa galvanizada para conexión a conducto rectangular, elementos de suportación galvanizados y pequeño material. Incluye medios auxiliares y de elevación, medidas de protección y colectivas. Totalmente instalada, regulada al caudal de trabajo y comprobado su correcto funcionamiento.

| Código | Ud | Descripción | Rendimiento | Precio | Importe |
|---|---|---|---|---|---|
| REGCC080 | ud | Regulador caudal aire circular TROX Technik RN/80 o equivalente. (material) | 1 | 18.029 | 18.03 |
| MOOM.8a | h | Oficial 1ª metal | 0.175 | 15.92 | 2.79 |
| MOOM11a | h | Especialista metal | 0.175 | 13.93 | 2.44 |
| %0200 | % | Medios auxiliares | 2 % | 23.26 | 0.47 |
|  |  | Total |  |  | 23.73 |

| Medición | Uds. | Parcial |
|---|---|---|
| Calefacción colegio |  |  |
| Impulsión y extracción UTAs |  |  |
| UTA 2 - Administración | 6 | 6.000 |
| UTA 3 - Primaria PB | 2 | 2.000 |
| UTA 5 - Comedor |  |  |
| UTA 6 - S. Polivalente |  |  |
| Calefacción vestuarios pabellón |  |  |
| UTA Vestuarios pabellón |  |  |
| Total |  | 8 |

**IVCCFK6030** ud Compuerta cortafuegos rectangular 600x300 mm
4 ud × 144.06 (148.38 con costes indirectos) = 593.52
Compuerta cortafuegos rectangular modelo SFR2K de KOOLAIR ó equivalente aprobado, de 600x300 mm. Construida con carcasa de acero galvanizado según UNE EN 1366-2, lama de cierre fabricada con fibrosilicato y juntas intumescentes perimetrales. Clase de resistencia al fuego EI 120. Estanqueidad al paso del humo según EN 13501-3. Provista de fusible térmico bimetálico tarado a 70 ºC. Con p.p. de elementos de soportación, embocaduras a conductos rectangulares de chapa, accesorios de montaje, medios auxiliares y de elevación, medidas de protección y colectivas. Incluso apertura, saneado y tapado de huecos. Totalmente instalada y comprobado su correcto funcionamiento.

| Código | Ud | Descripción | Rendimiento | Precio | Importe |
|---|---|---|---|---|---|
| CCFK6030 | ud | Compuerta cortafuegos EI120 SFR2K de Koolair 600x300 mm o equivalente. (material) | 1 | 135.93 | 135.93 |
| MOOM.8a | h | Oficial 1ª metal | 0.178 | 15.92 | 2.83 |
| MOOM11a | h | Especialista metal | 0.178 | 13.93 | 2.48 |
| %0200 | % | Medios auxiliares | 2 % | 141.24 | 2.82 |
|  |  | Total |  |  | 144.06 |

| Medición | Uds. | Parcial |
|---|---|---|
| Calefacción colegio |  |  |
| Impulsión y extracción UTAs |  |  |
| UTA 1 - Infantil | 4 | 4.000 |
| Total |  | 4 |

### CAP24.09 CONTROL Y MEDIDA (09/06/1997)
Importe: 40716.04

**CSETE** ud Sensor temperatura exterior AF20 NTC 20 kOhm
2 ud × 27.11 (27.92 con costes indirectos) = 55.84
Sensor de temperatura exterior marca Sedical-Valdeco, modelo AF20 NTC 20 KOhm o equivalente. Rango de temperaturas: -40º C a + 70º C. Incluso parte proporcional de cableado y canalización hasta cuadro de control, apertura y tapado de huecos. Totalmente instalado en el exterior del edificio y probado.

| Código | Ud | Descripción | Rendimiento | Precio | Importe |
|---|---|---|---|---|---|
| CLSTE20 | ud | Sensor temperatura exterior AF20 NTC 20 kOhm o equivalente. (material) | 1 | 24.366 | 24.37 |
| MOOF11a | h | Especialista fontanería | 0.159 | 13.93 | 2.21 |
| %0200 | % | Medios auxiliares | 2 % | 26.58 | 0.53 |
|  |  | Total |  |  | 27.11 |

| Medición | Uds. | Parcial |
|---|---|---|
| Calefacción colegio | 1 | 1.000 |
| Calefacción vestuarios pabellón | 1 | 1.000 |
| Total |  | 2 |

**CSETI** ud Sonda temperatura inmersión VF20T (09/06/1997)
11 ud × 62.42 (64.29 con costes indirectos) = 707.19
Sonda temperatura de inmersión con vaina de latón, rosca de 1/2", longitud: 135 mm, con captador NTC, marca Sedical-Valdeco modelo VF20T o equivalente. Rango de temperatura: -25 ºC / + 130 ºC. Incluso parte proporcional de cableado y canalización hasta cuadro de control, apertura y tapado de huecos. Totalmente instalada y probada.

| Código | Ud | Descripción | Rendimiento | Precio | Importe |
|---|---|---|---|---|---|
| CLSTI20 | ud | Sonda temperatura inmersión VF20T o equivalente. (material; 26/11/2014) | 1 | 57.02 | 57.02 |
| MOOF11a | h | Especialista fontanería | 0.3 | 13.93 | 4.18 |
| %0200 | % | Medios auxiliares | 2 % | 61.20 | 1.22 |
|  |  | Total |  |  | 62.42 |

| Medición | Uds. | Parcial |
|---|---|---|
| Calefacción colegio |  |  |
| Circuito general calderas | 2 | 2.000 |
| Circuito 1 | 1 | 1.000 |
| Circuito 2 | 1 | 1.000 |
| Vestuarios pabellón |  |  |
| Circuito general caldera | 2 | 2.000 |
| Circuito radiadores | 1 | 1.000 |
| ACS Acumulación y distribución | 2 | 2.000 |
| Producción solar | 2 | 2.000 |
| Total |  | 11 |

**CSECOL** ud Sonda temperatura inmersión ST425A1005 (09/06/1997)
1 ud × 46.32 (47.71 con costes indirectos) = 47.71
Sonda temperatura de inmersión directa, longitud: 75 mm, con captador NTC20, marca Sedical-Valdeco modelo ST425A1005 o equivalente. Rango de temperatura: -20 ºC / + 140 ºC. Incluso parte proporcional de cableado y canalización hasta cuadro de control, apertura y tapado de huecos. Totalmente instalada y probada.

| Código | Ud | Descripción | Rendimiento | Precio | Importe |
|---|---|---|---|---|---|
| CLSCOL | ud | Sonda colector solar ST425A1005 o equivalente. (material; 26/11/2014) | 1 | 41.23 | 41.23 |
| MOOF11a | h | Especialista fontanería | 0.3 | 13.93 | 4.18 |
| %0200 | % | Medios auxiliares | 2 % | 45.41 | 0.91 |
|  |  | Total |  |  | 46.32 |

| Medición | Uds. | Parcial |
|---|---|---|
| Vestuarios pabellón |  |  |
| Colector solar | 1 | 1.000 |
| Total |  | 1 |

**CSECONTA01** ud Controlador Eagle CLEA2026B21 (09/06/1997)
2 ud × 1863.16 (1919.05 con costes indirectos) = 3838.10
Controlador con pantalla CentraLine-Valdeco, EAGLE CLEA2026B21 o equivalente, programable universal para toda la instalación de Calefacción. Con 26 E/Ss, ampliable con módulos PanelBus o LON hasta 600 E/S en total. Para montaje en armario. Grado de protección: IP20. Alimentación: 19 .. 29 .. 20 Vac ó 30 Vdc, 9 VA. Totalmente instalado y comprobado.

| Código | Ud | Descripción | Rendimiento | Precio | Importe |
|---|---|---|---|---|---|
| CCCAL01 | ud | Controlador Eagle con pantalla CentraLine-Valdeco, o equivalente, con 26 E/Ss, ampliable con módulos PanelBus o LON hata 600 E/S en total. (material; 24/02/2014) | 1 | 1752 | 1752.00 |
| MOOE.8a | h | Oficial 1ª electricidad | 2.5 | 15.92 | 39.80 |
| MOOE11a | h | Especialista electricidad | 2.5 | 13.93 | 34.83 |
| %0200 | % | Medios auxiliares | 2 % | 1826.63 | 36.53 |
|  |  | Total |  |  | 1863.16 |

| Medición | Uds. | Parcial |
|---|---|---|
| Calefacción colegio | 1 | 1.000 |
| Vestuarios Pabellón | 1 | 1.000 |
| Total |  | 2 |

**CSECONTA02** ud Módulo panelBus CLIOP831A
2 ud × 549.4 (565.88 con costes indirectos) = 1131.76
Módulo PanelBus CentraLine-Valdeco, EAGLE CLIOP831A o equivalente. Con 8 EA, 8 SA, 12 ED y 6 SD. Terminales por empuje y direccionamiento mediante rueda hexadecimal. Para montaje en armario. Totalmente instalado y comprobado.

| Código | Ud | Descripción | Rendimiento | Precio | Importe |
|---|---|---|---|---|---|
| CCCAL02 | ud | Módulo PanelBus CentraLine-Valdeco, EAGLE CLIOP831A o equivalente. (material) | 1 | 530.748 | 530.75 |
| MOOE.8a | h | Oficial 1ª electricidad | 0.264 | 15.92 | 4.20 |
| MOOE11a | h | Especialista electricidad | 0.264 | 13.93 | 3.68 |
| %0200 | % | Medios auxiliares | 2 % | 538.63 | 10.77 |
|  |  | Total |  |  | 549.4 |

| Medición | Uds. | Parcial |
|---|---|---|
| Calefacción colegio | 1 | 1.000 |
| Vestuarios Pabellón | 1 | 1.000 |
| Total |  | 2 |

**CSECONTA03** ud Integración control UTAs BacNet IP
1 ud × 549.4 (565.88 con costes indirectos) = 565.88
Módulo para integración BacNet IP del sistema de control con las señales recibidas de todas las UTAs del colegio, mediante comunicación BacNet IP. Para montaje en armario. Totalmente instalado y comprobado.

| Código | Ud | Descripción | Rendimiento | Precio | Importe |
|---|---|---|---|---|---|
| CCCAL02 | ud |  | 1 | 530.748 | 530.75 |
| MOOE.8a | h | Oficial 1ª electricidad | 0.264 | 15.92 | 4.20 |
| MOOE11a | h | Especialista electricidad | 0.264 | 13.93 | 3.68 |
| %0200 | % | Medios auxiliares | 2 % | 538.63 | 10.77 |
|  |  | Total |  |  | 549.4 |

| Medición | Uds. | Parcial |
|---|---|---|
| Calefacción colegio | 1 | 1.000 |
| Total |  | 1 |

**CSMM01** ud Termómetro D80 mm horizontal 50 mm 0 a 120 ºC vaina (09/06/1997)
37 ud × 25.91 (26.69 con costes indirectos) = 987.53
Termómetro bimetálico horizontal de 80 mm, escala de lectura 0 a 120 ºC, incluso vaina de 1/2", totalmente instalado según esquema de proyecto y comprobado su correcto funcionamiento.

| Código | Ud | Descripción | Rendimiento | Precio | Importe |
|---|---|---|---|---|---|
| TECS80 | ud | Termómetro de esfera 80 mm | 1 | 18.43 | 18.43 |
| MOOF11a | h | Especialista fontanería | 0.5 | 13.93 | 6.97 |
| %0200 | % | Medios auxiliares | 2 % | 25.40 | 0.51 |
|  |  | Total |  |  | 25.91 |

| Medición | Uds. | Parcial |
|---|---|---|
| Calefacción colegio | 25 | 25.000 |
| Vestuarios pabellón |  |  |
| Circuitos calefacción | 12 | 12.000 |
| Total |  | 37 |

**CSMM02** ud Manómetro D100 mm vertical 1/2" 0-10 bar (09/06/1997)
17 ud × 876.15 (902.43 con costes indirectos) = 15341.31
Manómetro vertical de baño en glicerina de 1/2'' con esfera de 100 mm. Escala 0-10 bar. Con p.p. de manguito roscado de conexión. Totalmente instalado y comprobado su correcto funcionamiento.

| Código | Ud | Descripción | Rendimiento | Precio | Importe |
|---|---|---|---|---|---|
| MESFCS | ud | Contador energía 20 m3/h | 1 | 852 | 852.00 |
| MOOF11a | h | Especialista fontanería | 0.5 | 13.93 | 6.97 |
| %0200 | % | Medios auxiliares | 2 % | 858.97 | 17.18 |
|  |  | Total |  |  | 876.15 |

| Medición | Uds. | Parcial |
|---|---|---|
| Calefacción colegio | 11 | 11.000 |
| Vestuarios pabellón |  |  |
| Circuitos calefacción | 6 | 6.000 |
| Total |  | 17 |

**CSMM02B** ud Manómetro D100 mm vertical 1/2" 0-10 bar/ 1 llave 1/2'' (09/06/1997)
11 ud × 881 (907.43 con costes indirectos) = 9981.73
Manómetro vertical de baño en glicerina de 1/2'' con esfera de 100 mm. Escala 0-10 bar. Incluso llave de corte tipo bola 1/2''. Con p.p. de manguito roscado de conexión. Totalmente instalado y comprobado su correcto funcionamiento.

| Código | Ud | Descripción | Rendimiento | Precio | Importe |
|---|---|---|---|---|---|
| MESFCS | ud | Contador energía 20 m3/h | 1 | 852 | 852.00 |
| VCESFCS_15 | ud | Válvula corte esfera 1/2'' PN25 Tmáx 150 ºC. | 1 | 4.07 | 4.07 |
| MOOF11a | h | Especialista fontanería | 0.55 | 13.93 | 7.66 |
| %0200 | % | Medios auxiliares | 2 % | 863.73 | 17.27 |
|  |  | Total |  |  | 881 |

| Medición | Uds. | Parcial |
|---|---|---|
| Calefacción colegio | 8 | 8.000 |
| Vestuarios pabellón |  |  |
| Circuitos calefacción | 3 | 3.000 |
| Total |  | 11 |

**CSCM-SECE100** ud Contador energía térmica circuito calderas
1 ud × 878.78 (905.14 con costes indirectos) = 905.14
Contador de energía térmica marca Sedical, con módulo M-Bus integrado, caudal nominal 20 m³/h. Compuesto de:
- Cabeza electrónica incluyendo: puerto óptico conforme a IEC 1107, 2 salidas de impulsos, 2 entradas de impulsos para contadores auxiliares, puertos libres para 2 módulos, y reconocimiento automáticos de los módulos opcionales.
- Caudalímetro mecánico para 20 m³/h, para agua hasta 130 ºC y 16 bar.
- Dos sondas de temperatura Pt500, accesorios para instalación de sondas, vainas de montaje, racores de conexión, etc., incluso p.p. cableado de M-Bus y conexionado.
Totalmente instalado y comprobado su correcto funcionamiento.

| Código | Ud | Descripción | Rendimiento | Precio | Importe |
|---|---|---|---|---|---|
| MESFCS | ud | Contador energía 20 m3/h | 1 | 852 | 852.00 |
| MOOF11a | h | Especialista fontanería | 0.264 | 13.93 | 3.68 |
| MOOF.8a | h | Oficial 1ª fontanería | 0.264 | 15.92 | 4.20 |
| MOOE.8a | h | Oficial 1ª electricidad | 0.105 | 15.92 | 1.67 |
| %0200 | % | Medios auxiliares | 2 % | 861.55 | 17.23 |
|  |  | Total |  |  | 878.78 |

| Medición | Uds. | Parcial |
|---|---|---|
| Calefacción colegio | 1 | 1.000 |
| Total |  | 1 |

**pp-armario-cal-colegio** u
1 u × 3431.79 (3534.74 con costes indirectos) = 3534.74
Armario de control, protección y maniobra para la instalación de Calefacción del Colegio, compuesto por:
- Armario metálico con puerta opaca, transformador 230/24 V CA - 100 VA con interruptor y fusible e insertable en rail, fuentes de alimentación, bornas numerada y bases de enchufe.
- Protecciones térmica, interruptores magnetotérmicos y diferenciales, guardamotores, contactores, indicadores luminosos verde y rojo de marcha y avería, interruptores de conexión manual posición (AUTO-PARO-MANUAL), incluso protección de calderas.
-Montaje de centrales de control y cableado interno de señales de control y hasta los elementos receptores con cable tipo S0Z1-K (AS+): sondas de temperatura, actuadores de válvulas de 3 vías, generadores de calor y UTAs en cubierta números 1, 2, 3, 4, 5, 6 y 7, etc. Incluida la canalización bajo tubo diámetro 20 mm de doble capa flexible de PVC corrugado reforzado UNE-EN 61386-22, incluso embocaduras flexibles hasta receptores.
- Cableado eléctrico interno de cuadro y hasta receptores tipo SZ1-K(AS) UNE EN 21123, conducido bajo tubo de doble capa flexible de PVC corrugado reforzado UNE-EN 61386-22 , incluso embocaduras flexibles hasta receptores (caldera, bombas, etc.).
Incluso medios auxiliares y de elevación, medidas de protección y colectivas, apertura, saneado y tapado de huecos. Totalmente instalado, conexionado, rotulado y comprobado.

| Código | Ud | Descripción | Rendimiento | Precio | Importe |
|---|---|---|---|---|---|
| MOOF11a | h | Especialista fontanería | 2.686 | 13.93 | 37.42 |
| pp-mat-armario-cal-colegio | u |  (material) | 1 | 3327.08 | 3327.08 |
| %0200 | % | Medios auxiliares | 2 % | 3364.50 | 67.29 |
|  |  | Total |  |  | 3431.79 |

**pp-armario-vest** u
1 u × 1788.85 (1842.52 con costes indirectos) = 1842.52
Armario de control, protección y maniobra para la instalación térmica de los Vestuarios del Pabellón (Calefacción-ACS-Solar), compuesto por:
- Armario metálico con puerta opaca, transformador 230/24 V CA - 100 VA con interruptor y fusible e insertable en rail, fuentes de alimentación, bornas numerada y bases de enchufe.
- Protecciones térmica, interruptores magnetotérmicos y diferenciales, guardamotores, contactores, indicadores luminosos verde y rojo de marcha y avería, interruptores de conexión manual posición (AUTO-PARO-MANUAL), incluso protección de calderas.
-Montaje de centrales de control y cableado interno de señales de control y hasta los elementos receptores con cable tipo S0Z1-K (AS+): sondas de temperatura, actuadores de válvulas de 3 vías, generador de calor y UTAs de vestuarios en cubierta, etc. Incluida la canalización bajo tubo diámetro 20 mm de doble capa flexible de PVC corrugado reforzado UNE-EN 61386-22, incluso embocaduras flexibles hasta receptores.
- Cableado eléctrico interno de cuadro y hasta receptores tipo SZ1-K(AS) UNE EN 21123, conducido bajo tubo de doble capa flexible de PVC corrugado reforzado UNE-EN 61386-22 , incluso embocaduras flexibles hasta receptores (caldera, bombas, etc.).
Incluso medios auxiliares y de elevación, medidas de protección y colectivas, apertura, saneado y tapado de huecos. Totalmente instalado, conexionado, rotulado y comprobado.

| Código | Ud | Descripción | Rendimiento | Precio | Importe |
|---|---|---|---|---|---|
| MOOF11a | h | Especialista fontanería | 2.686 | 13.93 | 37.42 |
| pp-mat-armario-vest | u |  (material) | 1 | 1716.352 | 1716.35 |
| %0200 | % | Medios auxiliares | 2 % | 1753.77 | 35.08 |
|  |  | Total |  |  | 1788.85 |

**pp-puesta-marcha** u
1 u × 1724.84 (1776.59 con costes indirectos) = 1776.59
Programación e ingeniería y puesta en marcha del sistema de control. Dinamización de los puntos de control del Programa de Gestión. Creación del programa de alarmas para el control automático y optimizado del Sistema. Creación y entrega de la documentación necesaria con esquemas y características técnicas del Sistema. Comprobación de los elementos de campo y testeo de los mismos mediante patrón. Carga de programas en las estaciones de control y numeración de las mismas. Programación de los bucles de regulación, incluidos esquemas de conexionado y comprobación del equipo de campo (sondas, actuadores, señales digitales, etc.).

| Código | Ud | Descripción | Rendimiento | Precio | Importe |
|---|---|---|---|---|---|
| MOOE.8a | h | Oficial 1ª electricidad | 13.243 | 15.92 | 210.83 |
| MOOL.8a | h | Oficial 1ª telecomunicaciones | 95.101 | 15.92 | 1514.01 |
|  |  | Total |  |  | 1724.84 |

### CAP24.10 OTROS (09/06/1997)
Importe: 308.57

**I03.06.01** pa Red de recogida de vaciados y purgas
1 pa × 299.58 (308.57 con costes indirectos) = 308.57
Red de recogida de vaciados y purgas del sistema con tubería sanitaria de PVC de toda la instalación térmica del los 3 cuartos de locales en planta baja, incluyendo p.p. de codos, empalmes, manguitos, injertos, adaptadores, tapones de registro, etc., y conexionado a la red de evacuación del edificio, apertura, saneado y tapado de huecos Totalmente instalada y comprobada su estanqueidad (no se conectará a esta red el vaciado del circuito primario de la instalación solar).

| Código | Ud | Descripción | Rendimiento | Precio | Importe |
|---|---|---|---|---|---|
| MOOF.8a | h | Oficial 1ª fontanería | 2.113 | 15.92 | 33.64 |
| MOOA.8a | h | Oficial 1ª construcción | 2.113 | 17.78 | 37.57 |
| TSPVCacc | m | Tubería PVC varios diam. 30% acc (material) | 1 | 228.367 | 228.37 |
|  |  | Total |  |  | 299.58 |

## CAP25 INSTALACIÓN SOLAR TÉRMICA - ACS (09/06/1997)
Importe: 80178.86

### CAP25.1 EQUIPOS DE PRODUCCIÓN (09/06/1997)
Importe: 13354.35

**CAWTC15B** ud Grupo térmico condensación WTC 15-A-H-PEA 15 kW (14/01/2015)
1 ud × 1549.3 (1595.78 con costes indirectos) = 1595.78
Grupo térmico mural de condensación, marca WEISHAUPT Thermo Condens A modelo WTC 15-A-H-PEA o equivalente, con bomba de circulación incorporada. Potencia calorífica a 50/30ºC entre 4,3 a 14,7 KW. Dimensiones: alto 792 mm, ancho 520 y profundo 335 mm. Peso 42 kg. Con p.p. elementos de sujeción, elementos antivibratorios tipo resorte, conexiones hidráulicas, eléctricas (fuerza y maniobra), desagües con sifón hasta sumidero más próximo, medios auxiliares y de elevación, medidas de protección y colectivas, accesorios de montaje y puesta en marcha. Incluso apertura, saneado y tapado de huecos. Incluye llave de gas Weishaupt con dispositivo térmico de seguridad GAH-D, grupo de copnexión con válvula de seguridad y válvula de llenado y vaciado de la caldera WHB 4.0. Totalmente instalado y comprobado su correcto funcionamiento.

| Código | Ud | Descripción | Rendimiento | Precio | Importe |
|---|---|---|---|---|---|
| ppWTC15 | u | Grupo térmico condensación WTC 15-A-H-PEA 15 kW o equivalente. (material; 14/01/2015) | 1 | 1484.241 | 1484.24 |
| MOOF.8a | h | Oficial 1ª fontanería | 1.161 | 15.92 | 18.48 |
| MOOF11a | h | Especialista fontanería | 1.163 | 13.93 | 16.20 |
| %0200 | % | Medios auxiliares | 2 % | 1518.92 | 30.38 |
|  |  | Total |  |  | 1549.3 |

| Medición | Uds. | Parcial |
|---|---|---|
| ACS Colegio 2 | 1 | 1.000 |
| Total |  | 1 |

**CAWTC32B** ud Grupo térmico condensación WTC 32-A-H-PEA 32 kW (14/01/2015)
1 ud × 1800.21 (1854.22 con costes indirectos) = 1854.22
Grupo térmico mural de condensación, marca WEISHAUPT Thermo Condens A modelo WTC 32-A-H-PEA, o equivalente, con bomba de circulación incorporada. Potencia calorífica a 50/30ºC entre 10,2 y 32 KW. Dimensiones: alto 792 mm, ancho 520 y profundo 335 mm. Peso 46 kg. Con p.p. elementos de sujeción, elementos antivibratorios tipo resorte, conexiones hidráulicas, eléctricas (fuerza y maniobra), desagües con sifón hasta sumidero más próximo, medios auxiliares y de elevación, medidas de protección y colectivas, accesorios de montaje y puesta en marcha. Incluso apertura, saneado y tapado de huecos. Incluye llave de gas Weishaupt o equivalente,con dispositivo térmico de seguridad GAH-D, grupo de copnexión con válvula de seguridad y válvula de llenado y vaciado de la caldera WHB 4.0. Totalmente instalado y comprobado su correcto funcionamiento.

| Código | Ud | Descripción | Rendimiento | Precio | Importe |
|---|---|---|---|---|---|
| ppWTC32 | u | Grupo térmico condensación WTC 32-A-H-PEA 32 kW o equivalente. (material; 14/01/2015) | 1 | 1716.399 | 1716.40 |
| MOOF.8a | h | Oficial 1ª fontanería | 1.625 | 15.92 | 25.87 |
| MOOF11a | h | Especialista fontanería | 1.625 | 13.93 | 22.64 |
| %0200 | % | Medios auxiliares | 2 % | 1764.91 | 35.30 |
|  |  | Total |  |  | 1800.21 |

| Medición | Uds. | Parcial |
|---|---|---|
| ACS Colegio 1 | 1 | 1.000 |
| Total |  | 1 |

**IACS01.05** ud Conjunto evacuación humos 80 mm
2 ud × 204.9 (211.05 con costes indirectos) = 422.10

| Medición | Uds. | Parcial |
|---|---|---|
| ACS Colegio 1 | 1 | 1.000 |
| ACS Colegio 2 | 1 | 1.000 |
| Total |  | 2 |

**IACS01.06** ud Tubo evacuación humos PP DN 80 mm - 1m
12 ud × 35.63 (36.7 con costes indirectos) = 440.40

| Medición | Uds. | Parcial |
|---|---|---|
| ACS Colegio 1 | 4 | 4.000 |
| ACS Colegio 2 | 8 | 8.000 |
| Total |  | 12 |

**CSOLWTSF2** ud Colector solar plano WTS-F2 K3-K4 (14/01/2015)
15 ud × 585.23 (602.79 con costes indirectos) = 9041.85
Suministro e instalación de colector solar plano selectivo Weishaupt WTS-F2 K3/K4 o equivalente, de alto rendimiento y montaje vertical en cubierta plana. Colector autovaciante. Fabricado con un absorbedor altamente selectivo micro-Them, superficie de absorción de aluminio, vidrio solar flotante recambiable, aislamiento térmico mineral libre de aglomerantes y de hidrocloro-fluorcarbonados (HCFC), y juntas de EPDM, sistema de desagüe, patentado, ventilación y purga. De características:
Dimensiones: 2.070x1.213x96 mm.
Área del absorbedor: 2,28 m².
Peso en vacío: 40 kg.
Presión máxima de trabajo: 6 bar.
Temperatura máxima de trabajo: 120 ºC.
Rendimiento óptico: 81,4 %.
Factor de pérdidas primario: 3,527 W/m²·K.
Con p.p. de estructura de soportación individual para instalación en cubierta plana, construida con perfiles de aluminio recomendados por el fabricante (soportes FSV a 45º y conjuntos básicos de accesorios 1EZ-F y 2Z-F) y tornillería de acero inoxidable, anclada a elementos horizontales de hormigón, juego de interconexiones entre colectores, tomas para conexión de sondas y purgado, conexiones y accesorios de montaje, y carga mediante agua con anticongelante TYFOCOR o equivalente aceptado por el fabricante. Incluso medios auxiliares y de elevación, medidas de protección y colectivas, apertura, saneado y tapado de huecos. Totalmente instalado y probado su correcto funcionamiento.

| Código | Ud | Descripción | Rendimiento | Precio | Importe |
|---|---|---|---|---|---|
| PUCSWTSF2 | ud | Colector solar plano WTS-F2 K3-K4 o equivalente y estructura montaje (material; 14/01/2015) | 1 | 521.307 | 521.31 |
| PUCSBITY20 | ud | P.p. Fluido caloportador Tyfocor o equivalente 20 litros (material; 14/01/2015) | 0.5 | 49.597 | 24.80 |
| MOOF.8a | h | Oficial 1ª fontanería | 0.926 | 15.92 | 14.74 |
| MOOF11a | h | Especialista fontanería | 0.926 | 13.93 | 12.90 |
| %0200 | % | Medios auxiliares | 2 % | 573.75 | 11.48 |
|  |  | Total |  |  | 585.23 |

| Medición | Uds. | Parcial |
|---|---|---|
| ACS Colegio 1 | 3 | 3.000 |
| ACS Colegio 2 | 2 | 2.000 |
| ACS Vestuarios Pabellón | 10 | 10.000 |
| Total |  | 15 |

### CAP25.2 EQUIPOS DE ACUMULACIÓN, INTERCAMBIO , BOMBEO Y VASOS EXPANSIÓN (09/06/1997)
Importe: 9605.46
G

**CSEQAS05B** ud Acumulador solar vertical Iberboilers Hot/F-RF 500 L (09/01/2015)
1 ud × 454.4 (468.03 con costes indirectos) = 468.03
Depósito térmico para acumulación de agua caliente sanitaria Iberboilers modelo HOT/F-RF o equivalente de 1.000 litros de capacidad, vitrificado, apto para el trabajo hasta 95 ºC en instalaciones solares y el choque térmico anti-legionela, ánodo de magnesio y aislamiento flexible desmontable de plancha de poliuretano de 50 mm (0,04 W/m.ºK a 20 ºC) y funda de PVC con cierre de cremallera, presión máxima de trabajo 8 bar, con boca de inspección diámetro 400 mm, incluso parte proporcional de elementos de conexión, juntas dieléctricas y accesorios de montaje y fijación. Incluso medios auxiliares y de elevación, medidas de protección y colectivas, apertura, saneado y tapado de huecos. Totalmente instalado según esquema de proyecto y probado.

| Código | Ud | Descripción | Rendimiento | Precio | Importe |
|---|---|---|---|---|---|
| ACSHOTFRF500 | ud | Acumulador HOT/F-RF o equivalente, 500 litros. (material; 09/01/2015) | 1 | 423.249 | 423.25 |
| MOOF.8a | h | Oficial 1ª fontanería | 0.745 | 15.92 | 11.86 |
| MOOF11a | h | Especialista fontanería | 0.745 | 13.93 | 10.38 |
| %0200 | % | Medios auxiliares | 2 % | 445.49 | 8.91 |
|  |  | Total |  |  | 454.4 |

| Medición | Uds. | Parcial |
|---|---|---|
| ACS Colegio 1-Depósito ACS | 1 | 1.000 |
| Total |  | 1 |

**CSEQAS07B** ud Acumulador solar vertical Iberboilers Hot/F-RF 750 L (09/01/2015)
1 ud × 530.46 (546.37 con costes indirectos) = 546.37
Depósito térmico para acumulación de agua caliente sanitaria Iberboilers modelo HOT/F-RF o equivalente, de 750 litros de capacidad, vitrificado, apto para el trabajo hasta 95 ºC en instalaciones solares y el choque térmico anti-legionela, ánodo de magnesio y aislamiento flexible desmontable de plancha de poliuretano de 50 mm (0,04 W/m.ºK a 20 ºC) y funda de PVC con cierre de cremallera, presión máxima de trabajo 8 bar, con boca de inspección diámetro 400 mm, incluso parte proporcional de elementos de conexión, juntas dieléctricas y accesorios de montaje y fijación. Incluso medios auxiliares y de elevación, medidas de protección y colectivas, apertura, saneado y tapado de huecos. Totalmente instalado según esquema de proyecto y probado.

| Código | Ud | Descripción | Rendimiento | Precio | Importe |
|---|---|---|---|---|---|
| ACSHOTFRF750 | ud | Acumulador HOT/F-RF o equivalente, 750 litros. (material; 09/01/2015) | 1 | 497.817 | 497.82 |
| MOOF.8a | h | Oficial 1ª fontanería | 0.745 | 15.92 | 11.86 |
| MOOF11a | h | Especialista fontanería | 0.745 | 13.93 | 10.38 |
| %0200 | % | Medios auxiliares | 2 % | 520.06 | 10.40 |
|  |  | Total |  |  | 530.46 |

| Medición | Uds. | Parcial |
|---|---|---|
| ACS Colegio 1-Depósito Solar | 1 | 1.000 |
| Total |  | 1 |

**CSEQAS10B** ud Acumulador solar vertical Iberboilers Hot/F-RF 1000 L (09/01/2015)
1 ud × 631.15 (650.08 con costes indirectos) = 650.08
Depósito térmico para acumulación de agua caliente sanitaria Iberboilers modelo HOT/F-RF o equivalente, de 1.000 litros de capacidad, fabricado en acero de calidad S235JR EN10025 y procesos automáticos de soldadura en atmósfera controlada, con tratamiento anticorrosivo "ceramplast" interior, apto para el trabajo hasta 110 ºC en instalaciones solares y el choque térmico anti-legionela, ánodo electrónico y aislamiento flexible desmontable de plancha de poliuretano de 50 mm (0,04 W/m.ºK a 20 ºC) y funda de PVC con cierre de cremallera, presión máxima de trabajo 8 bar, con boca de inspección diámetro 400 mm, incluso parte proporcional de elementos de conexión, juntas dieléctricas y accesorios de montaje y fijación. Incluso medios auxiliares y de elevación, medidas de protección y colectivas, apertura, saneado y tapado de huecos. Totalmente instalado según esquema de proyecto y probado.

| Código | Ud | Descripción | Rendimiento | Precio | Importe |
|---|---|---|---|---|---|
| ACSHOTFRF1000 | ud | Acumulador HOT/F-RF o equivalente, 1000 litros. (material; 09/01/2015) | 1 | 596.532 | 596.53 |
| MOOF.8a | h | Oficial 1ª fontanería | 0.745 | 15.92 | 11.86 |
| MOOF11a | h | Especialista fontanería | 0.745 | 13.93 | 10.38 |
| %0200 | % | Medios auxiliares | 2 % | 618.77 | 12.38 |
|  |  | Total |  |  | 631.15 |

| Medición | Uds. | Parcial |
|---|---|---|
| ACS Vestuarios pabellón-Depósito ACS | 1 | 1.000 |
| Total |  | 1 |

**CSEQAS25B** ud Acumulador solar vertical Iberboilers Hot/F-RF 2500 L (09/01/2015)
1 ud × 1157.46 (1192.18 con costes indirectos) = 1192.18
Depósito térmico para acumulación de agua caliente sanitaria Iberboilers modelo HOT/F-RF o equivalente, de 2.5000 litros de capacidad, fabricado en acero de calidad S235JR EN10025 y procesos automáticos de soldadura en atmósfera controlada, con tratamiento anticorrosivo "ceramplast" interior, apto para el trabajo hasta 110 ºC en instalaciones solares y el choque térmico anti-legionela, ánodo de magnesio y aislamiento flexible desmontable de plancha de poliuretano de 50 mm (0,04 W/m.ºK a 20 ºC) y funda de PVC con cierre de cremallera, presión máxima de trabajo 6 bar, con boca de inspección diámetro 400 mm, incluso parte proporcional de elementos de conexión, juntas dieléctricas y accesorios de montaje y fijación. Incluso medios auxiliares y de elevación, medidas de protección y colectivas, apertura, saneado y tapado de huecos. Totalmente instalado según esquema de proyecto y probad

| Código | Ud | Descripción | Rendimiento | Precio | Importe |
|---|---|---|---|---|---|
| ACSHOTFRF2500 | ud | Acumulador HOT/F-RF o equivalente, 2.500 litros. (material; 09/01/2015) | 1 | 1103.603 | 1103.60 |
| MOOF.8a | h | Oficial 1ª fontanería | 1.044 | 15.92 | 16.62 |
| MOOF11a | h | Especialista fontanería | 1.044 | 13.93 | 14.54 |
| %0200 | % | Medios auxiliares | 2 % | 1134.76 | 22.70 |
|  |  | Total |  |  | 1157.46 |

| Medición | Uds. | Parcial |
|---|---|---|
| ACS Vestuarios pabellón-Depósito Solar | 1 | 1.000 |
| Total |  | 1 |

**CSEQASI01B** ud Interacumulador solar vertical Iberboilers VS RG 150 L (09/01/2015)
1 ud × 241.8 (249.05 con costes indirectos) = 249.05
Depósito térmico para acumulación de agua caliente sanitaria Iberboilers modelo VS o equivalente, de 150 litros de capacidad, vitrificado, apto para el trabajo hasta 95 ºC en instalaciones solares y el choque térmico anti-legionela, ánodo de magnesio y aislamiento térmico rígido inyectado de 50 mm, boca de registro, presión máxima de trabajo 8 bar. Provisto de un serpentín espirodal fijo con superficie de intercambio de 0,75 m². Incluso parte proporcional de elementos de conexión, juntas dieléctricas y accesorios de montaje y fijación. Incluso medios auxiliares y de elevación, medidas de protección y colectivas, apertura, saneado y tapado de huecos. Totalmente instalado según esquema de proyecto y probado.

| Código | Ud | Descripción | Rendimiento | Precio | Importe |
|---|---|---|---|---|---|
| ACSVS150 | ud | Interacumulador VS o equivalente, 150 litros (material; 09/01/2015) | 1 | 223.705 | 223.71 |
| MOOF.8a | h | Oficial 1ª fontanería | 0.447 | 15.92 | 7.12 |
| MOOF11a | h | Especialista fontanería | 0.447 | 13.93 | 6.23 |
| %0200 | % | Medios auxiliares | 2 % | 237.06 | 4.74 |
|  |  | Total |  |  | 241.8 |

| Medición | Uds. | Parcial |
|---|---|---|
| ACS Colegio 2-Depósito ACS | 1 | 1.000 |
| Total |  | 1 |

**CSEQASI05B** ud Interacumulador solar vertical Iberboilers VS RG 500 L (09/01/2015)
1 ud × 478.74 (493.1 con costes indirectos) = 493.10
Depósito térmico para acumulación de agua caliente sanitaria Iberboilers modelo VS o equivalente, de 500 litros de capacidad, vitrificado, apto para el trabajo hasta 95 ºC en instalaciones solares y el choque térmico anti-legionela, ánodo de magnesio y aislamiento térmico rígido inyectado de 50 mm, boca de registro, presión máxima de trabajo 8 bar. Provisto de un serpentín espirodal fijo con superficie de intercambio de 2,36 m². Incluso parte proporcional de elementos de conexión, juntas dieléctricas y accesorios de montaje y fijación. Incluso medios auxiliares y de elevación, medidas de protección y colectivas, apertura, saneado y tapado de huecos. Totalmente instalado según esquema de proyecto y probado.

| Código | Ud | Descripción | Rendimiento | Precio | Importe |
|---|---|---|---|---|---|
| ACSVS500 | ud | Interacumulador VS o equivalente, 500 litros. (material; 09/01/2015) | 1 | 447.11 | 447.11 |
| MOOF.8a | h | Oficial 1ª fontanería | 0.745 | 15.92 | 11.86 |
| MOOF11a | h | Especialista fontanería | 0.745 | 13.93 | 10.38 |
| %0200 | % | Medios auxiliares | 2 % | 469.35 | 9.39 |
|  |  | Total |  |  | 478.74 |

| Medición | Uds. | Parcial |
|---|---|---|
| ACS Colegio 2-Depósito Solar | 1 | 1.000 |
| Total |  | 1 |

**ICAUFP3210** ud Intercambiador placas Sedical UFP-32/10 H-C-PN10 (09/01/2015)
1 ud × 168.47 (173.52 con costes indirectos) = 173.52
Intercambiador de flujos paralelo de 10 placas Sedical-Valdeco UFP-34/25 H-C-PN10 o equivalente, de placas desmontables y conexiones roscadas de 32 mm AISI 316, juntas de nitrilo, presión de trabajo 10 bar y presión de prueba 14,3 bar. Incluso elementos de fijación, aislamiento térmico de 36 mm (0,036 W/m.ºK a 10 ºC) y parte proporcional de elementos de conexión, juntas dieléctricas y llaves de corte de esfera. Incluso medios auxiliares y de elevación, medidas de protección y colectivas, apertura, saneado y tapado de huecos. Totalmente instalado según esquema de proyecto y probado.

| Código | Ud | Descripción | Rendimiento | Precio | Importe |
|---|---|---|---|---|---|
| ICCS3210PN10 | ud | Intercambiador Sedical UFP-32/10 PN10 o equivalente. (material; 09/01/2015) | 1 | 151.821 | 151.82 |
| MOOF.8a | h | Oficial 1ª fontanería | 0.447 | 15.92 | 7.12 |
| MOOF11a | h | Especialista fontanería | 0.447 | 13.93 | 6.23 |
| %0200 | % | Medios auxiliares | 2 % | 165.17 | 3.30 |
|  |  | Total |  |  | 168.47 |

| Medición | Uds. | Parcial |
|---|---|---|
| ACS Colegio 1 - Intercambiador caldera | 1 | 1.000 |
| Total |  | 1 |

**ICAUFP3408** ud Intercambiador placas Sedical UFP-34/8 H-C-PN10 (09/01/2015)
1 ud × 201.94 (208 con costes indirectos) = 208.00
Intercambiador de flujos paralelo de 8 placas Sedical-Valdeco UFP-34/8 H-C-PN10 o equivalente, de placas desmontables y conexiones roscadas de 32 mm AISI 316, juntas de nitrilo, presión de trabajo 10 bar y presión de prueba 14,3 bar. Incluso elementos de fijación, aislamiento térmico de 36 mm (0,036 W/m.ºK a 10 ºC) y parte proporcional de elementos de conexión, juntas dieléctricas y llaves de corte de esfera. Incluso medios auxiliares y de elevación, medidas de protección y colectivas, apertura, saneado y tapado de huecos. Totalmente instalado según esquema de proyecto y probado.

| Código | Ud | Descripción | Rendimiento | Precio | Importe |
|---|---|---|---|---|---|
| ICCS3408PN10 | ud | Intercambiador Sedical UFP-34/8 PN10 o equivalente. (material; 09/01/2015) | 1 | 184.631 | 184.63 |
| MOOF.8a | h | Oficial 1ª fontanería | 0.447 | 15.92 | 7.12 |
| MOOF11a | h | Especialista fontanería | 0.447 | 13.93 | 6.23 |
| %0200 | % | Medios auxiliares | 2 % | 197.98 | 3.96 |
|  |  | Total |  |  | 201.94 |

| Medición | Uds. | Parcial |
|---|---|---|
| ACS Colegio 1 - Intercambiador solar | 1 | 1.000 |
| Total |  | 1 |

**ICAUFP3214** ud Intercambiador placas Sedical UFP-32/14 H-C-PN10 (09/01/2015)
1 ud × 183.45 (188.95 con costes indirectos) = 188.95
Intercambiador de flujos paralelo de 14 placas Sedical-Valdeco UFP-32/14 H-C-PN10 o equivalente, de placas desmontables y conexiones roscadas de 32 mm AISI 316, juntas de nitrilo, presión de trabajo 10 bar y presión de prueba 14,3 bar. Incluso elementos de fijación, aislamiento térmico de 36 mm (0,036 W/m.ºK a 10 ºC) y parte proporcional de elementos de conexión, juntas dieléctricas y llaves de corte de esfera. Incluso medios auxiliares y de elevación, medidas de protección y colectivas, apertura, saneado y tapado de huecos. Totalmente instalado según esquema de proyecto y probado.

| Código | Ud | Descripción | Rendimiento | Precio | Importe |
|---|---|---|---|---|---|
| ICCS3214PN10 | ud | Intercambiador Sedical UFP-32/14 PN10 o equivalente. (material; 09/01/2015) | 1 | 166.496 | 166.50 |
| MOOF.8a | h | Oficial 1ª fontanería | 0.447 | 15.92 | 7.12 |
| MOOF11a | h | Especialista fontanería | 0.447 | 13.93 | 6.23 |
| %0200 | % | Medios auxiliares | 2 % | 179.85 | 3.60 |
|  |  | Total |  |  | 183.45 |

| Medición | Uds. | Parcial |
|---|---|---|
| ACS Vestuarios pabellón - Intercambiador caldera | 1 | 1.000 |
| Total |  | 1 |

**ICAUFP3416** ud Intercambiador placas Sedical UFP-34/16 H-C-PN10 (09/01/2015)
1 ud × 242.1 (249.36 con costes indirectos) = 249.36
Intercambiador de flujos paralelo de 16 placas Sedical-Valdeco UFP-34/16 H-C-PN10 o equivalente, de placas desmontables y conexiones roscadas de 32 mm AISI 316, juntas de nitrilo, presión de trabajo 10 bar y presión de prueba 14,3 bar. Incluso elementos de fijación, aislamiento térmico de 36 mm (0,036 W/m.ºK a 10 ºC) y parte proporcional de elementos de conexión, juntas dieléctricas y llaves de corte de esfera. Incluso medios auxiliares y de elevación, medidas de protección y colectivas, apertura, saneado y tapado de huecos. Totalmente instalado según esquema de proyecto y probado.

| Código | Ud | Descripción | Rendimiento | Precio | Importe |
|---|---|---|---|---|---|
| ICCS3416PN10 | ud | Intercambiador Sedical UFP-34/16 PN10 o equivalente. (material; 09/01/2015) | 1 | 224.003 | 224.00 |
| MOOF.8a | h | Oficial 1ª fontanería | 0.447 | 15.92 | 7.12 |
| MOOF11a | h | Especialista fontanería | 0.447 | 13.93 | 6.23 |
| %0200 | % | Medios auxiliares | 2 % | 237.35 | 4.75 |
|  |  | Total |  |  | 242.1 |

| Medición | Uds. | Parcial |
|---|---|---|
| ACS Vestuarios pabellón - Intercambiador solar | 1 | 1.000 |
| Total |  | 1 |

**BCSAM252T** ud Bomba Sedical SAM 25/2-T (09/01/2015)
5 ud × 182.75 (188.23 con costes indirectos) = 941.15
Bomba de circulación Sedical-Valdeco modelo SAM 25/2T o equivalente, simple, de rotor seco para ACS, incluso parte proporcional de elementos de fijación, conexión y manguitos antivibratorios. Incluso medios auxiliares y de elevación, medidas de protección y colectivas, apertura, saneado y tapado de huecos. Incluso medios auxiliares y de elevación, medidas de protección y colectivas, apertura, saneado y tapado de huecos. Totalmente instalada según esquema de proyecto y probada.

| Código | Ud | Descripción | Rendimiento | Precio | Importe |
|---|---|---|---|---|---|
| BCISAM252T |  | Bomba Sedical SAM 25/2-T o equivalente. (material; 09/01/2015) | 1 | 154.506 | 154.51 |
| MOOF.8a | h | Oficial 1ª fontanería | 0.746 | 15.92 | 11.88 |
| MOOF11a | h | Especialista fontanería | 0.746 | 13.93 | 10.39 |
| MOOE.8a | h | Oficial 1ª electricidad | 0.15 | 15.92 | 2.39 |
| %0200 | % | Medios auxiliares | 2 % | 179.17 | 3.58 |
|  |  | Total |  |  | 182.75 |

| Medición | Uds. | Parcial |
|---|---|---|
| ACS Colegio 1-Circuito 2º ACS | 1 | 1.000 |
| ACS Colegio 1-Circuito 2º Solar | 1 | 1.000 |
| ACS Colegio 1-Circuito transferencia | 1 | 1.000 |
| ACS Colegio 2-Circuito transferencia | 1 | 1.000 |
| ACS Vestuarios pabellón-Cto. 2º ACS | 1 | 1.000 |
| ACS Vestuarios pabellón-Cto. 2º Solar |  |  |
| Total |  | 5 |

**BCSAP258T** ud Bomba Sedical SAP 25/8-T (trifásica)
4 ud × 584.04 (601.56 con costes indirectos) = 2406.24

| Medición | Uds. | Parcial |
|---|---|---|
| ACS Colegio 1-Retorno ACS | 2 | 2.000 |
| ACS Colegio 2-Retorno ACS | 2 | 2.000 |
| Total |  | 4 |

**BCA3211B** ud Bomba Sedical A 32/11-B (monofásica) (09/01/2015)
1 ud × 301.04 (310.07 con costes indirectos) = 310.07
Bomba de circulación Sedical-Valdeco modelo A 32/11-B o equivalente, simple, de rotor húmedo de alta eficiencia, para calefacción (temperatura máxima 110 ºC), PN 6 bar, monofásica, con motor síncrono de imán permanente, variación de frecuencia y presión incorporada, IP44, con camisa de embutición monobloc en aleación cromo-níquel, incluso parte proporcional de elementos de fijación, conexión y manguitos antivibratorios. Incluso medios auxiliares y de elevación, medidas de protección y colectivas, apertura, saneado y tapado de huecos. Incluso medios auxiliares y de elevación, medidas de protección y colectivas, apertura, saneado y tapado de huecos. Totalmente instalada según esquema de proyecto y probada.

| Código | Ud | Descripción | Rendimiento | Precio | Importe |
|---|---|---|---|---|---|
| BCIA3211B |  | Bomba Sedical A 32/11-B o equivalente. (material; 09/01/2015) | 1 | 270.534 | 270.53 |
| MOOF.8a | h | Oficial 1ª fontanería | 0.745 | 15.92 | 11.86 |
| MOOF11a | h | Especialista fontanería | 0.745 | 13.93 | 10.38 |
| MOOE.8a | h | Oficial 1ª electricidad | 0.149 | 15.92 | 2.37 |
| %0200 | % | Medios auxiliares | 2 % | 295.14 | 5.90 |
|  |  | Total |  |  | 301.04 |

| Medición | Uds. | Parcial |
|---|---|---|
| ACS Vestuarios pabellón-Cto. 1º Solar | 1 | 1.000 |
| Total |  | 1 |

**BCSAM30145070** ud Bomba Sedical SAM 30/145-0.2/K-Rod.70 (09/01/2015)
1 ud × 239.03 (246.2 con costes indirectos) = 246.20
Bomba de circulación Sedical-Valdeco modelo SAM 30/145-0,2/K Rodete 70, o equivalente, simple, de rotor seco, para calefacción, climatización, agua caliente sanitaria, agua, agua de condensados y agua glicolada hasta el 50% (temperaturas entre -15 y 120 ºC), PN 10 bar, trifásica, IP54, con cuerpo GG 20, eje AISI 329, cierre mecánico de carbón/Carb. silicio y juntas de EPDM, incluso parte proporcional de elementos de fijación, conexión y manguitos antivibratorios. Incluso medios auxiliares y de elevación, medidas de protección y colectivas, apertura, saneado y tapado de huecos. Totalmente instalada según esquema de proyecto y probada.

| Código | Ud | Descripción | Rendimiento | Precio | Importe |
|---|---|---|---|---|---|
| BCISAM3014584 |  | Bomba Sedical SAM 30/145-0,2K-Rod.70 o equivalente. (material; 09/01/2015) | 1 | 209.686 | 209.69 |
| MOOF.8a | h | Oficial 1ª fontanería | 0.746 | 15.92 | 11.88 |
| MOOF11a | h | Especialista fontanería | 0.745 | 13.93 | 10.38 |
| MOOE.8a | h | Oficial 1ª electricidad | 0.15 | 15.92 | 2.39 |
| %0200 | % | Medios auxiliares | 2 % | 234.34 | 4.69 |
|  |  | Total |  |  | 239.03 |

| Medición | Uds. | Parcial |
|---|---|---|
| ACS Vestuarios pabellón-Cto. Transferencia | 1 | 1.000 |
| Total |  | 1 |

**CSEGH25** ud Grupo bombeo WHPSol 20-11 L (09/01/2015)
1 ud × 226.33 (233.12 con costes indirectos) = 233.12
Grupo de bombeo solar Weishaupt WHSol 20-11 L, DN20, o equivalente, aislado, con llaves de corte y termómetros en ida y retorno, válvula de seguridad 6 bar y manómetro, consola de sujeción a pared. Regulador de caudal con escala. Sistema de llenado y vaciado. Presión 1.1 bar. Incluso parte proporcional de elementos de fijación y conexión. Totalmente instalado según esquema de proyecto y comprobado.

| Código | Ud | Descripción | Rendimiento | Precio | Importe |
|---|---|---|---|---|---|
| GHCS2011 | ud | Grupo bombeo WHPSol 20-11 L o equivalente. (material; 09/01/2015) | 1 | 220.126 | 220.13 |
| MOOF.8a | h | Oficial 1ª fontanería | 0.059 | 15.92 | 0.94 |
| MOOF11a | h | Especialista fontanería | 0.059 | 13.93 | 0.82 |
| %0200 | % | Medios auxiliares | 2 % | 221.89 | 4.44 |
|  |  | Total |  |  | 226.33 |

| Medición | Uds. | Parcial |
|---|---|---|
| ACS Colegio 1-Circuito 1º Solar | 1 | 1.000 |
| Total |  | 1 |

**CSEGH26** ud Grupo bombeo WHPSol 20-8 L (09/01/2015)
1 ud × 200.15 (206.15 con costes indirectos) = 206.15
Grupo de bombeo solar Weishaupt WHSol 20-8 L, DN20, o equivalente, aislado, con llaves de corte y termómetros en ida y retorno, válvula de seguridad 6 bar y manómetro, consola de sujeción a pared. Regulador de caudal con escala. Sistema de llenado y vaciado. Presión 1.1 bar. Incluso parte proporcional de elementos de fijación y conexión. Totalmente instalado según esquema de proyecto y comprobado.

| Código | Ud | Descripción | Rendimiento | Precio | Importe |
|---|---|---|---|---|---|
| GHCS2008 | ud | Grupo bombeo WHPSol 20-8 L o equivalente. (material; 09/01/2015) | 1 | 194.474 | 194.47 |
| MOOF.8a | h | Oficial 1ª fontanería | 0.059 | 15.92 | 0.94 |
| MOOF11a | h | Especialista fontanería | 0.059 | 13.93 | 0.82 |
| %0200 | % | Medios auxiliares | 2 % | 196.23 | 3.92 |
|  |  | Total |  |  | 200.15 |

| Medición | Uds. | Parcial |
|---|---|---|
| ACS Colegio 2-Circuito 1º Solar | 1 | 1.000 |
| Total |  | 1 |

**VECAL012** u Vaso expansión 12 L (09/01/2015)
2 u × 19.75 (20.34 con costes indirectos) = 40.68
Vaso de expansión Sedical-Valdeco NG-12/6 o similar a aceptar expresamente por la DF, de membrana no recambiable, temperatura máxima del vaso 70ºC, temperatura máxima de la instalación 120ºC, homologado según directiva 97/23/CE, con conexiones roscadas, incluso parte proporcional de elementos de conexión, seguridad, sujeción y acoplamiento, instalado según esquema de proyecto y probado.

| Código | Ud | Descripción | Rendimiento | Precio | Importe |
|---|---|---|---|---|---|
| VECALNG12 |  | Vaso exps 12 L (material; 09/01/2015) | 1 | 14.914 | 14.91 |
| MOOF.8a | h | Oficial 1ª fontanería | 0.149 | 15.92 | 2.37 |
| MOOF11a | h | Especialista fontanería | 0.149 | 13.93 | 2.08 |
| %0200 | % | Medios auxiliares | 2 % | 19.36 | 0.39 |
|  |  | Total |  |  | 19.75 |

| Medición | Uds. | Parcial |
|---|---|---|
| ACS Colegio 1-Caldera | 1 | 1.000 |
| ACS Colegio 2-Caldera | 1 | 1.000 |
| Total |  | 2 |

**VESW18** u Vaso expansión solar 18 L + Kit conexión (09/01/2015)
1 u × 48.55 (50.01 con costes indirectos) = 50.01
Vaso de expansión solar Weishaupt WEGSol 18 L o similar a aceptar expresamente por la DF, homologado según directiva 97/23/CE, con sistema de sujeción a pared, incluso parte proporcional de elementos de conexión, seguridad, sujeción y acoplamiento. Incluye kit de conexión para vaso de expansión consistente en tubo flexible de acero inoxidable 3/4'' y 0,5 m de longitud, válvula de corte y llave de vaciado. Instalado según esquema de proyecto y probado.

| Código | Ud | Descripción | Rendimiento | Precio | Importe |
|---|---|---|---|---|---|
| VES18K |  | Vaso expansión solar 18 L + kit conexión (material; 09/01/2015) | 1 | 38.775 | 38.78 |
| MOOF.8a | h | Oficial 1ª fontanería | 0.296 | 15.92 | 4.71 |
| MOOF11a | h | Especialista fontanería | 0.295 | 13.93 | 4.11 |
| %0200 | % | Medios auxiliares | 2 % | 47.60 | 0.95 |
|  |  | Total |  |  | 48.55 |

| Medición | Uds. | Parcial |
|---|---|---|
| ACS Colegio 2-1º Solar | 1 | 1.000 |
| Total |  | 1 |

**VESW35** u Vaso expansión solar 35 L + Kit conexión (09/01/2015)
1 u × 65.28 (67.24 con costes indirectos) = 67.24
Vaso de expansión solar Weishaupt WEGSol 35 L o similar a aceptar expresamente por la DF, homologado según directiva 97/23/CE, con sistema de sujeción a pared, incluso parte proporcional de elementos de conexión, seguridad, sujeción y acoplamiento. Incluye kit de conexión para vaso de expansión consistente en tubo flexible de acero inoxidable 3/4'' y 0,5 m de longitud, válvula de corte y llave de vaciado. Instalado según esquema de proyecto y probado.

| Código | Ud | Descripción | Rendimiento | Precio | Importe |
|---|---|---|---|---|---|
| VES35K |  | Vaso expansión solar 35 L + kit conexión (material; 09/01/2015) | 1 | 55.181 | 55.18 |
| MOOF.8a | h | Oficial 1ª fontanería | 0.296 | 15.92 | 4.71 |
| MOOF11a | h | Especialista fontanería | 0.295 | 13.93 | 4.11 |
| %0200 | % | Medios auxiliares | 2 % | 64.00 | 1.28 |
|  |  | Total |  |  | 65.28 |

| Medición | Uds. | Parcial |
|---|---|---|
| ACS Colegio 1-1º Solar | 1 | 1.000 |
| Total |  | 1 |

**VESSE100** u Vaso expansión solar S 100 (09/01/2015)
1 u × 150.77 (155.29 con costes indirectos) = 155.29
Vaso de expansión Sedical-Valdeco S 100 o equivalente, de membrana no recambiable, conexión roscada 1'', presión máxima de trabajo 10 bar, temperatura máxima de la instalación 120ºC, homologado según directiva 97/23/CE, con conexiones roscadas, incluso parte proporcional de elementos de conexión, seguridad, sujeción y acoplamiento. Incluso medios auxiliares y de elevación, medidas de protección y colectivas, apertura, saneado y tapado de huecos. Totalmente instalado según esquema de proyecto y probado.

| Código | Ud | Descripción | Rendimiento | Precio | Importe |
|---|---|---|---|---|---|
| VESS100 |  | Vaso expansión solar S 100 (material; 09/01/2015) | 1 | 138.994 | 138.99 |
| MOOF.8a | h | Oficial 1ª fontanería | 0.296 | 15.92 | 4.71 |
| MOOF11a | h | Especialista fontanería | 0.295 | 13.93 | 4.11 |
| %0200 | % | Medios auxiliares | 2 % | 147.81 | 2.96 |
|  |  | Total |  |  | 150.77 |

| Medición | Uds. | Parcial |
|---|---|---|
| ACS Vestuarios pabellón 1-1º Solar | 1 | 1.000 |
| Total |  | 1 |

**CSEQVEACS60** u Vaso expansión ACS DT 60 - 10 bar (09/01/2015)
1 u × 171.84 (177 con costes indirectos) = 177.00
Vaso de expansión en línea Sedical-Valdeco modelo refix DT5 60 o equivalente, de 10 bar, para instalaciones de agua potable con incrementos de presión y calentamiento del agua, con válvula de recirculación de agua y antilegionela, incluido cierre y vaciado, membrana recambiable, presión máxima de trabajo 10 bar, temperatura máxima de trabajo 70ºC, homologado según directiva 97/23/CE, con conexiones R 1 1/4'', incluso parte proporcional de elementos de conexión, seguridad, sujeción y acoplamiento. Incluso medios auxiliares y de elevación, medidas de protección y colectivas, apertura, saneado y tapado de huecos. Totalmente instalado según esquema de proyecto y probado.

| Código | Ud | Descripción | Rendimiento | Precio | Importe |
|---|---|---|---|---|---|
| VEACSSE60 |  | Vaso expansión ACS DT 60 - 10 bar (material; 09/01/2015) | 1 | 159.576 | 159.58 |
| MOOF.8a | h | Oficial 1ª fontanería | 0.298 | 15.92 | 4.74 |
| MOOF11a | h | Especialista fontanería | 0.298 | 13.93 | 4.15 |
| %0200 | % | Medios auxiliares | 2 % | 168.47 | 3.37 |
|  |  | Total |  |  | 171.84 |

| Medición | Uds. | Parcial |
|---|---|---|
| ACS Colegio 1 | 1 | 1.000 |
| Total |  | 1 |

**CSEQVEACS33** u Vaso expansión ACS DD 33 - 10 bar (09/01/2015)
1 u × 92.43 (95.2 con costes indirectos) = 95.20
Vaso de expansión en línea Sedical-Valdeco modelo refix DD 33 o equivalente, de 10 bar, para instalaciones de agua potable con incrementos de presión y calentamiento del agua, con válvula de recirculación de agua y antilegionela, incluido cierre y vaciado, membrana no recambiable, presión máxima de trabajo 10 bar, temperatura máxima de trabajo 70ºC, homologado según directiva 97/23/CE, incluso parte proporcional de elementos de conexión, seguridad, sujeción y acoplamiento. Incluso medios auxiliares y de elevación, medidas de protección y colectivas, apertura, saneado y tapado de huecos. Incluye válvula Flowjet. Totalmente instalado según esquema de proyecto y probado.

| Código | Ud | Descripción | Rendimiento | Precio | Importe |
|---|---|---|---|---|---|
| VEACSSE33 |  | Vaso expansión ACS DD 33 - 10 bar (material; 09/01/2015) | 1 | 81.728 | 81.73 |
| MOOF.8a | h | Oficial 1ª fontanería | 0.298 | 15.92 | 4.74 |
| MOOF11a | h | Especialista fontanería | 0.298 | 13.93 | 4.15 |
| %0200 | % | Medios auxiliares | 2 % | 90.62 | 1.81 |
|  |  | Total |  |  | 92.43 |

| Medición | Uds. | Parcial |
|---|---|---|
| ACS Colegio 2 | 1 | 1.000 |
| Total |  | 1 |

**CSEQVEACS100** u Vaso expansión ACS DT 100 - 10 bar (09/01/2015)
1 u × 250.94 (258.47 con costes indirectos) = 258.47
Vaso de expansión en línea Sedical-Valdeco modelo refix DT5 100 o equivalente, de 10 bar, para instalaciones de agua potable con incrementos de presión y calentamiento del agua, con válvula de recirculación de agua y antilegionela, incluido cierre y vaciado, membrana recambiable, presión máxima de trabajo 10 bar, temperatura máxima de trabajo 70ºC, homologado según directiva 97/23/CE, con conexiones R 1 1/4'', incluso parte proporcional de elementos de conexión, seguridad, sujeción y acoplamiento. Incluso medios auxiliares y de elevación, medidas de protección y colectivas, apertura, saneado y tapado de huecos. Totalmente instalado según esquema de proyecto y probado.

| Código | Ud | Descripción | Rendimiento | Precio | Importe |
|---|---|---|---|---|---|
| VEACSSE100 |  | Vaso expansión ACS DT 100 - 10 bar (material; 09/01/2015) | 1 | 237.126 | 237.13 |
| MOOF.8a | h | Oficial 1ª fontanería | 0.298 | 15.92 | 4.74 |
| MOOF11a | h | Especialista fontanería | 0.298 | 13.93 | 4.15 |
| %0200 | % | Medios auxiliares | 2 % | 246.02 | 4.92 |
|  |  | Total |  |  | 250.94 |

| Medición | Uds. | Parcial |
|---|---|---|
| ACS Vestuarios pabellón | 1 | 1.000 |
| Total |  | 1 |

### CAP25.3 VALVULERÍA (09/06/1997)
Importe: 10139.33

**pp.EIFG72a** ud Purgador automático c/llave de corte
10 ud × 32.29 (33.26 con costes indirectos) = 332.60

| Medición | Uds. | Parcial |
|---|---|---|
| ACS colegio 1 | 3 | 3.000 |
| ACS colegio 2 | 3 | 3.000 |
| ACS Vestuarios pabellón | 4 | 4.000 |
| Total |  | 10 |

**CSCVVSEG20** ud Válvula seguridad 3/4'' (09/01/2015)
4 ud × 4.87 (5.02 con costes indirectos) = 20.08
Válvula de seguridad tarada de 3/4", escape conducido, PN16, apta para agua y agua con anticongelante. Con p.p. de accesorios de unión y vaciado hasta el desagüe más próximo. Totalmente instalada según esquema de proyecto y comprobado su correcto funcionamiento.

| Código | Ud | Descripción | Rendimiento | Precio | Importe |
|---|---|---|---|---|---|
| VSEGCS_20 | ud | Válvula seguridad 3/4'' tarada (material; 09/01/2015) | 1 | 2.854 | 2.85 |
| MOOF.8a | h | Oficial 1ª fontanería | 0.065 | 15.92 | 1.03 |
| MOOF11a | h | Especialista fontanería | 0.064 | 13.93 | 0.89 |
| %0200 | % | Medios auxiliares | 2 % | 4.77 | 0.10 |
|  |  | Total |  |  | 4.87 |

| Medición | Uds. | Parcial |
|---|---|---|
| ACS Colegio 1 | 1 | 1.000 |
| ACS Colegio 2 | 1 | 1.000 |
| ACS Vestuarios pabellón | 2 | 2.000 |
| Total |  | 4 |

**CSCVVSEG25** ud Válvula seguridad 1'' (09/01/2015)
11 ud × 8.4 (8.65 con costes indirectos) = 95.15
Válvula de seguridad tarada de 1", escape conducido, PN16, apta para agua y agua con anticongelante. Con p.p. de accesorios de unión y vaciado hasta el desagüe más próximo. Totalmente instalada según esquema de proyecto y comprobado su correcto funcionamiento.

| Código | Ud | Descripción | Rendimiento | Precio | Importe |
|---|---|---|---|---|---|
| VSEGCS_25 | ud | Válvula seguridad 1'' tarada (material; 09/01/2015) | 1 | 6.301 | 6.30 |
| MOOF.8a | h | Oficial 1ª fontanería | 0.065 | 15.92 | 1.03 |
| MOOF11a | h | Especialista fontanería | 0.065 | 13.93 | 0.91 |
| %0200 | % | Medios auxiliares | 2 % | 8.24 | 0.16 |
|  |  | Total |  |  | 8.4 |

| Medición | Uds. | Parcial |
|---|---|---|
| ACS Colegio 1 | 4 | 4.000 |
| ACS Colegio 2 | 4 | 4.000 |
| ACS Vestuarios pabellón | 3 | 3.000 |
| Total |  | 11 |

**ICRV3VSE25D** ud Válvula 3 vías 1" CLVLR320-10 c/ actuador lineal (09/01/2015)
2 ud × 163.63 (168.54 con costes indirectos) = 337.08
Válvula de tres vías motorizada, con uniones roscadas, mod. CLVLR320-10 de Sedical-Valdeco o equivalente, de 1", Kvs = 10, PN =16. Cuerpo de latón y eje de acero inoxidable. Con actuador lineal de válvula para control proporcional mod. CLAVLM-20-600 o equivalente, Control proporcional 2-10 V, alimentación 24V ca, carrera 20 mm, tiempo 63 s, fuerza nominal 600 N. Incluso tornillos, juntas, conexionado, cableado y canalización hasta el cuadro de control, y alimentación a 24 V. Totalmente instalada y comprobado su correcto funcionamiento.

| Código | Ud | Descripción | Rendimiento | Precio | Importe |
|---|---|---|---|---|---|
| PICC25D | ud | Válvula 3 vías 1" CLVLR320-10 (material; 09/01/2015) | 1 | 49.186 | 49.19 |
| PICC25DD | ud | Actuador 2..10 V CLAVLM-20-600 (material; 09/01/2015) | 1 | 105.862 | 105.86 |
| MOOF.8a | h | Oficial 1ª fontanería | 0.133 | 15.92 | 2.12 |
| MOOF11a | h | Especialista fontanería | 0.133 | 13.93 | 1.85 |
| MOOE.8a | h | Oficial 1ª electricidad | 0.088 | 15.92 | 1.40 |
| %0200 | % | Medios auxiliares | 2 % | 160.42 | 3.21 |
|  |  | Total |  |  | 163.63 |

| Medición | Uds. | Parcial |
|---|---|---|
| ACS Colegio 1 | 1 | 1.000 |
| ACS Colegio 2 | 1 | 1.000 |
| Total |  | 2 |

**ICRV3VSE25E** ud Válvula 3 vías 1" CLVLR320-16 c/ actuador lineal (09/01/2015)
1 ud × 173.18 (178.38 con costes indirectos) = 178.38
Válvula de tres vías motorizada, con uniones roscadas, mod. CLVLR320-16 de Sedical-Valdeco o equivalente, de 1 1/4", Kvs = 16, PN =16. Cuerpo de latón y eje de acero inoxidable. Con actuador lineal de válvula para control proporcional mod. CLAVLM-20-600 o equivalente, Control proporcional 2-10 V, alimentación 24V ca, carrera 20 mm, tiempo 63 s, fuerza nominal 600 N. Incluso tornillos, juntas, conexionado, cableado y canalización hasta el cuadro de control, y alimentación a 24 V. Totalmente instalada y comprobado su correcto funcionamiento.

| Código | Ud | Descripción | Rendimiento | Precio | Importe |
|---|---|---|---|---|---|
| PICC25E | ud | Válvula 3 vías 1" CLVLR320-16 (material; 09/01/2015) | 1 | 58.551 | 58.55 |
| PICC25DD | ud | Actuador 2..10 V CLAVLM-20-600 | 1 | 105.862 | 105.86 |
| MOOF.8a | h | Oficial 1ª fontanería | 0.133 | 15.92 | 2.12 |
| MOOF11a | h | Especialista fontanería | 0.133 | 13.93 | 1.85 |
| MOOE.8a | h | Oficial 1ª electricidad | 0.088 | 15.92 | 1.40 |
| %0200 | % | Medios auxiliares | 2 % | 169.78 | 3.40 |
|  |  | Total |  |  | 173.18 |

| Medición | Uds. | Parcial |
|---|---|---|
| ACS Vestuarios pabellón | 1 | 1.000 |
| Total |  | 1 |

**ICRVB3VSE50D** ud Válvula 3 vías 1 1/4" JV305DR c/ actuador T/N (09/01/2015)
1 ud × 182.67 (188.15 con costes indirectos) = 188.15
Válvula de bola de tres vías motorizada, con uniones roscadas, mod. JV305DR de Valdeco o equivalente, de 1 1/4". Con actuador de válvula para control todo/nada o 3 puntos, alimentación 230 V, con palanca y contactos auxiliares. Totalmente instalada y comprobado su correcto funcionamiento.

| Código | Ud | Descripción | Rendimiento | Precio | Importe |
|---|---|---|---|---|---|
| PICCTN50D | ud | Válvula bola 3 vías 2" JV305DR (material; 09/01/2015) | 1 | 45.516 | 45.52 |
| PICCTNBA | ud | Actuador válvula todo/nada BAS2.S | 1 | 129.6 | 129.60 |
| MOOF.8a | h | Oficial 1ª fontanería | 0.133 | 15.92 | 2.12 |
| MOOF11a | h | Especialista fontanería | 0.133 | 13.93 | 1.85 |
| %0200 | % | Medios auxiliares | 2 % | 179.09 | 3.58 |
|  |  | Total |  |  | 182.67 |

| Medición | Uds. | Parcial |
|---|---|---|
| ACS Colegio 2-Duchas vestuarios | 1 | 1.000 |
| Total |  | 1 |

**IFW020** ud Filtro colador PN-16 Tmáx 110 ºC 3/4"
1 ud × 9.88 (10.18 con costes indirectos) = 10.18

| Medición | Uds. | Parcial |
|---|---|---|
| ACS Colegio 1 | 1 | 1.000 |
| Total |  | 1 |

**IFW025** ud Filtro colador PN-16 Tmáx 110 ºC 1" (09/01/2015)
8 ud × 5.69 (5.86 con costes indirectos) = 46.88
Suministro e instalación de filtro retenedor de residuos PN-16 Tmáx 110 ºC 1" de latón con tamiz de acero inoxidable, instalado según esquema de proyecto, incluso parte proporcional de elementos de conexionado. Totalmente instalado y comprobado su correcto funcionamiento.

| Código | Ud | Descripción | Rendimiento | Precio | Importe |
|---|---|---|---|---|---|
| VFILCS_25 | ud | Filtro cuerpo latón tamiz acero inox. 1'' (material; 09/01/2015) | 1 | 2.137 | 2.14 |
| PUPPACC | ud | P.p. Piezas especiales, accesorios. | 0.1 | 25.4 | 2.54 |
| MOOF.8a | h | Oficial 1ª fontanería | 0.03 | 15.92 | 0.48 |
| MOOF11a | h | Especialista fontanería | 0.03 | 13.93 | 0.42 |
| %0200 | % | Medios auxiliares | 2 % | 5.58 | 0.11 |
|  |  | Total |  |  | 5.69 |

| Medición | Uds. | Parcial |
|---|---|---|
| ACS Colegio 1 | 3 | 3.000 |
| ACS Colegio 2 | 2 | 2.000 |
| ACS Vestuarios pabellón | 3 | 3.000 |
| Total |  | 8 |

**IFW032** ud Filtro colador PN-16 Tmáx 110 ºC 1 1/4"
3 ud × 20.2 (20.81 con costes indirectos) = 62.43

| Medición | Uds. | Parcial |
|---|---|---|
| ACS Vestuarios pabellón | 3 | 3.000 |
| Total |  | 3 |

**ICVRET20A** ud Válvula de retención Pmáx 18 bar Tmáx 150 ºC 3/4"
1 ud × 17.22 (17.74 con costes indirectos) = 17.74

| Medición | Uds. | Parcial |
|---|---|---|
| ACS Colegio 1 | 1 | 1.000 |
| Total |  | 1 |

**ICVRET25A** ud Válvula de retención Pmáx 18 bar Tmáx 150 ºC 1" (09/01/2015)
12 ud × 6.08 (6.26 con costes indirectos) = 75.12

| Código | Ud | Descripción | Rendimiento | Precio | Importe |
|---|---|---|---|---|---|
| VRETCS_25 | ud | Válvula retención latón 18 bar/150 ºC - 1'' (material; 09/01/2015) | 1 | 4.346 | 4.35 |
| MOOF.8a | h | Oficial 1ª fontanería | 0.054 | 15.92 | 0.86 |
| MOOF11a | h | Especialista fontanería | 0.054 | 13.93 | 0.75 |
| %0200 | % | Medios auxiliares | 2 % | 5.96 | 0.12 |
|  |  | Total |  |  | 6.08 |

| Medición | Uds. | Parcial |
|---|---|---|
| ACS Colegio 1 | 6 | 6.000 |
| ACS Colegio 2 | 6 | 6.000 |
| Total |  | 12 |

**ICVRET32A** ud Válvula de retención Pmáx 18 bar Tmáx 150 ºC 1 1/4"
9 ud × 27.32 (28.14 con costes indirectos) = 253.26

| Medición | Uds. | Parcial |
|---|---|---|
| ACS Colegio 1 | 4 | 4.000 |
| ACS Colegio 2 | 5 | 5.000 |
| Total |  | 9 |

**VCESF20A** ud Válvula de corte de esfera PN-25 Tmáx 150 ºC 3/4"
22 ud × 9.07 (9.34 con costes indirectos) = 205.48

| Medición | Uds. | Parcial |
|---|---|---|
| ACS Colegio 1 | 10 | 10.000 |
| ACS Colegio 2 | 5 | 5.000 |
| ACS Vestuarios pabellón | 7 | 7.000 |
| Total |  | 22 |

**VCESF25A** ud Válvula de corte de esfera PN-25 Tmáx 150 ºC 1"
39 ud × 12.97 (13.36 con costes indirectos) = 521.04

| Medición | Uds. | Parcial |
|---|---|---|
| ACS Colegio 1 | 11 | 11.000 |
| ACS Colegio 2 | 17 | 17.000 |
| ACS Vestuarios pabellón | 11 | 11.000 |
| Total |  | 39 |

**VCESF32A** ud Válvula de corte de esfera PN-25 Tmáx 150 ºC 1 1/4"
35 ud × 18.48 (19.03 con costes indirectos) = 666.05

| Medición | Uds. | Parcial |
|---|---|---|
| ACS Colegio 1 | 15 | 15.000 |
| ACS Colegio 2 | 10 | 10.000 |
| ACS Vestuarios pabellón | 10 | 10.000 |
| Total |  | 35 |

**VCESF40A** ud Válvula de corte de esfera PN-25 Tmáx 150 ºC 1 1/2"
21 ud × 25.32 (26.08 con costes indirectos) = 547.68

| Medición | Uds. | Parcial |
|---|---|---|
| ACS Colegio 1 | 4 | 4.000 |
| ACS Vestuarios pabellón | 17 | 17.000 |
| Total |  | 21 |

**CIRCLL15** ud Circuito llenado inst. calefacción DN15
3 ud × 2130.11 (2194.01 con costes indirectos) = 6582.03

| Medición | Uds. | Parcial |
|---|---|---|
| ACS Colegio 1 | 1 | 1.000 |
| ACS Colegio 2 | 2 | 2.000 |
| Total |  | 3 |

### CAP25.4 CANALIZACIONES (09/06/1997)
Importe: 3322.71

**CSTC06** m Tubería de cobre 22x1 mm (09/01/2015)
100 m × 3.93 (4.05 con costes indirectos) = 405.00
Tubería de cobre rígido, de diámetro exterior 22 mm y 1 mm de espesor, según norma UNE EN 1 057:1996, con p.p. de uniones para soldar, i/codos, tes, manguitos y demás accesorios, elementos de soportación, juntas dieléctricas, totalmente instalada y comprobada su estanqueidad.

| Código | Ud | Descripción | Rendimiento | Precio | Importe |
|---|---|---|---|---|---|
| TUBCU_22 | m | Tubería cobre 22x1 mm + p.p. accesorios (material; 09/01/2015) | 1 | 2.085 | 2.09 |
| MOOF.8a | h | Oficial 1ª fontanería | 0.059 | 15.92 | 0.94 |
| MOOF11a | h | Especialista fontanería | 0.059 | 13.93 | 0.82 |
| %0200 | % | Medios auxiliares | 2 % | 3.85 | 0.08 |
|  |  | Total |  |  | 3.93 |

| Medición | Uds. | Largo | Parcial |
|---|---|---|---|
| ACS Colegio 1 | 1 | 36.000 | 36.000 |
| ACS Colegio 2 | 1 | 46.000 | 46.000 |
| ACS Vestuarios pabellón | 1 | 18.000 | 18.000 |
| Total |  |  | 100 |

**CSTC05** m Tubería de cobre 28x1 mm (09/01/2015)
6 m × 4.26 (4.39 con costes indirectos) = 26.34
Tubería de cobre rígido, de diámetro exterior 28 mm y 1 mm de espesor, según norma UNE EN 1 057:1996, con p.p. de uniones para soldar, i/codos, tes, manguitos y demás accesorios, elementos de soportación, juntas dieléctricas, totalmente instalada y comprobada su estanqueidad.

| Código | Ud | Descripción | Rendimiento | Precio | Importe |
|---|---|---|---|---|---|
| TUBCU_28 | m | Tubería cobre 28x1 mm + p.p. accesorios (material; 09/01/2015) | 1 | 2.362 | 2.36 |
| MOOF.8a | h | Oficial 1ª fontanería | 0.061 | 15.92 | 0.97 |
| MOOF11a | h | Especialista fontanería | 0.061 | 13.93 | 0.85 |
| %0200 | % | Medios auxiliares | 2 % | 4.18 | 0.08 |
|  |  | Total |  |  | 4.26 |

| Medición | Uds. | Largo | Parcial |
|---|---|---|---|
| ACS Colegio 2 | 1 | 6.000 | 6.000 |
| Total |  |  | 6 |

**CSTC04** m Tubería de cobre 35x1 mm (09/01/2015)
90 m × 4.87 (5.02 con costes indirectos) = 451.80
Tubería de cobre rígido, de diámetro exterior 35 mm y 1 mm de espesor, según norma UNE EN 1 057:1996, con p.p. de uniones para soldar, i/codos, tes, manguitos y demás accesorios, elementos de soportación, juntas dieléctricas, totalmente instalada y comprobada su estanqueidad.

| Código | Ud | Descripción | Rendimiento | Precio | Importe |
|---|---|---|---|---|---|
| TUBCU_35 | m | Tubería cobre 35x1 mm + p.p. accesorios (material; 09/01/2015) | 1 | 2.889 | 2.89 |
| MOOF.8a | h | Oficial 1ª fontanería | 0.063 | 15.92 | 1.00 |
| MOOF11a | h | Especialista fontanería | 0.063 | 13.93 | 0.88 |
| %0200 | % | Medios auxiliares | 2 % | 4.77 | 0.10 |
|  |  | Total |  |  | 4.87 |

| Medición | Uds. | Largo | Parcial |
|---|---|---|---|
| ACS Colegio 1 | 1 | 5.000 | 5.000 |
| ACS Vestuarios pabellón | 1 | 85.000 | 85.000 |
| Total |  |  | 90 |

**TUTMLCP_20** m Tubería multicapa 20x2,25 mm (09/01/2015)
5 m × 4.09 (4.21 con costes indirectos) = 21.05
Suministro y montaje de tubería multicapa de polietileno resistente a la temperatura/aluminio/polietileno resistente a la temperatura (PE-RT/Al/PE-RT), de 20 mm de diámetro exterior y 2,25 mm de espesor, marca UPONOR o similar, según UNE-EN ISO 21003-2. Incluso p/p de material auxiliar para montaje y sujeción a la obra, accesorios y piezas especiales. Incluso medios auxiliares y de elevación, medidas de protección y colectivas, apertura, saneado y tapado de huecos. Totalmente montada, conexionada y probada por la empresa instaladora mediante las correspondientes pruebas de servicio.

| Código | Ud | Descripción | Rendimiento | Precio | Importe |
|---|---|---|---|---|---|
| TUBMCP_20 | m | Tubería multicapa 20x2,25 (material; 09/01/2015) | 1 | 2.658 | 2.66 |
| MOOF.8a | h | Oficial 1ª fontanería | 0.045 | 15.92 | 0.72 |
| MOOF11a | h | Especialista fontanería | 0.045 | 13.93 | 0.63 |
| %0200 | % | Medios auxiliares | 2 % | 4.01 | 0.08 |
|  |  | Total |  |  | 4.09 |

| Medición | Uds. | Largo | Parcial |
|---|---|---|---|
| ACS Colegio 1 | 1 | 5.000 | 5.000 |
| Total |  |  | 5 |

**TUTMLCP_32** m Tubería multicapa 32x3,0 mm (09/01/2015)
23 m × 4.98 (5.13 con costes indirectos) = 117.99
Suministro y montaje de tubería multicapa de polietileno resistente a la temperatura/aluminio/polietileno resistente a la temperatura (PE-RT/Al/PE-RT), de 32 mm de diámetro exterior y 3,0 mm de espesor, marca UPONOR o similar, según UNE-EN ISO 21003-2. Incluso p/p de material auxiliar para montaje y sujeción a la obra, accesorios y piezas especiales. Incluso medios auxiliares y de elevación, medidas de protección y colectivas, apertura, saneado y tapado de huecos. Totalmente montada, conexionada y probada por la empresa instaladora mediante las correspondientes pruebas de servicio.

| Código | Ud | Descripción | Rendimiento | Precio | Importe |
|---|---|---|---|---|---|
| TUBMCP_32 | m | Tubería multicapa 30x3,0 (material; 09/01/2015) | 1 | 3.532 | 3.53 |
| MOOF.8a | h | Oficial 1ª fontanería | 0.045 | 15.92 | 0.72 |
| MOOF11a | h | Especialista fontanería | 0.045 | 13.93 | 0.63 |
| %0200 | % | Medios auxiliares | 2 % | 4.88 | 0.10 |
|  |  | Total |  |  | 4.98 |

| Medición | Uds. | Largo | Parcial |
|---|---|---|---|
| ACS Colegio 1 | 1 | 6.000 | 6.000 |
| ACS Colegio 2 | 1 | 7.000 | 7.000 |
| ACS Vestuarios pabellón | 1 | 10.000 | 10.000 |
| Total |  |  | 23 |

**TUTMLCP_40** m Tubería multicapa 40x4,0 mm
7 m × 20.74 (21.36 con costes indirectos) = 149.52

| Medición | Uds. | Largo | Parcial |
|---|---|---|---|
| ACS Colegio 1 | 1 | 7.000 | 7.000 |
| Total |  |  | 7 |

**TUTMLCP_50** m Tubería multicapa 50x4,5 mm (09/01/2015)
10 m × 7.99 (8.23 con costes indirectos) = 82.30
Suministro y montaje de tubería multicapa de polietileno resistente a la temperatura/aluminio/polietileno resistente a la temperatura (PE-RT/Al/PE-RT), de 50 mm de diámetro exterior y 4,5 mm de espesor, marca UPONOR o similar, según UNE-EN ISO 21003-2. Incluso p/p de material auxiliar para montaje y sujeción a la obra, accesorios y piezas especiales. Incluso medios auxiliares y de elevación, medidas de protección y colectivas, apertura, saneado y tapado de huecos. Totalmente montada, conexionada y probada por la empresa instaladora mediante las correspondientes pruebas de servicio.

| Código | Ud | Descripción | Rendimiento | Precio | Importe |
|---|---|---|---|---|---|
| TUBMCP_50 | m | Tubería multicapa 50x4,5 (material; 09/01/2015) | 1 | 6.334 | 6.33 |
| MOOF.8a | h | Oficial 1ª fontanería | 0.05 | 15.92 | 0.80 |
| MOOF11a | h | Especialista fontanería | 0.05 | 13.93 | 0.70 |
| %0200 | % | Medios auxiliares | 2 % | 7.83 | 0.16 |
|  |  | Total |  |  | 7.99 |

| Medición | Uds. | Largo | Parcial |
|---|---|---|---|
| ACS Vestuarios pabellón | 1 | 10.000 | 10.000 |
| Total |  |  | 10 |

**CSAE2235SR** m Coquilla aislamiento 22 x 35 mm solar + Rec. Aluminio (09/01/2015)
49.5 m × 8.95 (9.22 con costes indirectos) = 456.39
Coquilla de aislamiento tubular flexible HT/Armaflex S de Isover 22x35 para instalaciones de captación solar térmica (rango de temperaturas de aplicación: -50 ºC/+150 ºC) ó equivalente aprobado por la D.F., diámetro interior 35 mm, espesor 35 mm, conductividad a 10 ºC 0,037 W/m.ºK, recubierta con chapa de aluminio de 0,6 mm de espesor, colocada, bordeada, solapada y remachada, para recubrimiento de tuberías previamente aisladas. Con p.p. de pegamento adhesivo del mismo fabricante que el aislamiento, despieces, etc. Incluso medios auxiliares y de elevación, medidas de protección y colectivas, apertura, saneado y tapado de huecos. Totalmente instalada y comprobada su correcta ejecución.

| Código | Ud | Descripción | Rendimiento | Precio | Importe |
|---|---|---|---|---|---|
| COASRE2235R | m | Coquilla aislamiento 22 x 35 mm solar + Rec. Aluminio (material; 09/01/2015) | 1 | 7.009 | 7.01 |
| MOOF.8a | h | Oficial 1ª fontanería | 0.059 | 15.92 | 0.94 |
| MOOF11a | h | Especialista fontanería | 0.059 | 13.93 | 0.82 |
| %0200 | % | Medios auxiliares | 2 % | 8.77 | 0.18 |
|  |  | Total |  |  | 8.95 |

| Medición | Uds. | Largo | Parcial |
|---|---|---|---|
| ACS Colegio 1 | 1 | 10.000 | 10.000 |
| ACS Colegio 2 | 1 | 21.500 | 21.500 |
| ACS Vestuarios pabellón | 1 | 18.000 | 18.000 |
| Total |  |  | 49.5 |

**CSAE3535SR** m Coquilla aislamiento 35 x 35 mm solar + Rec. Aluminio (09/01/2015)
35 m × 11.02 (11.35 con costes indirectos) = 397.25
Coquilla de aislamiento tubular flexible HT/Armaflex S de Isover 35x35 para instalaciones de captación solar térmica (rango de temperaturas de aplicación: -50 ºC/+150 ºC) ó equivalente aprobado por la D.F., diámetro interior 35 mm, espesor 35 mm, conductividad a 10 ºC 0,037 W/m.ºK, recubierta con chapa de aluminio de 0,6 mm de espesor, colocada, bordeada, solapada y remachada, para recubrimiento de tuberías previamente aisladas. Con p.p. de pegamento adhesivo del mismo fabricante que el aislamiento, despieces, etc. Incluso medios auxiliares y de elevación, medidas de protección y colectivas, apertura, saneado y tapado de huecos. Totalmente instalada y comprobada su correcta ejecución.

| Código | Ud | Descripción | Rendimiento | Precio | Importe |
|---|---|---|---|---|---|
| COASRE3535R | m | Coquilla aislamiento 35 x 35 mm solar + Rec. Aluminio (material; 09/01/2015) | 1 | 9.044 | 9.04 |
| MOOF.8a | h | Oficial 1ª fontanería | 0.059 | 15.92 | 0.94 |
| MOOF11a | h | Especialista fontanería | 0.059 | 13.93 | 0.82 |
| %0200 | % | Medios auxiliares | 2 % | 10.80 | 0.22 |
|  |  | Total |  |  | 11.02 |

| Medición | Uds. | Largo | Parcial |
|---|---|---|---|
| ACS Vestuarios pabellón | 1 | 35.000 | 35.000 |
| Total |  |  | 35 |

**CSAE2235S** m Coquilla aislamiento 22 x 35 mm solar (09/01/2015)
50.5 m × 4.71 (4.85 con costes indirectos) = 244.93
Coquilla de aislamiento tubular flexible HT/Armaflex S de Isover 22x35 para instalaciones de captación solar térmica (rango de temperaturas de aplicación: -50 ºC/+150 ºC) ó equivalente aprobado por la D.F., diámetro interior 35 mm, espesor 35 mm, conductividad a 10 ºC 0,037 W/m.ºK. Con p.p. de pegamento adhesivo del mismo fabricante que el aislamiento, despieces, etc. Incluso medios auxiliares y de elevación, medidas de protección y colectivas, apertura, saneado y tapado de huecos. Totalmente instalada y comprobada su correcta ejecución.

| Código | Ud | Descripción | Rendimiento | Precio | Importe |
|---|---|---|---|---|---|
| COASRE2235 | m | Coquilla aislamiento 22 x 35 mm solar (material; 09/01/2015) | 1 | 2.858 | 2.86 |
| MOOF.8a | h | Oficial 1ª fontanería | 0.059 | 15.92 | 0.94 |
| MOOF11a | h | Especialista fontanería | 0.059 | 13.93 | 0.82 |
| %0200 | % | Medios auxiliares | 2 % | 4.62 | 0.09 |
|  |  | Total |  |  | 4.71 |

| Medición | Uds. | Largo | Parcial |
|---|---|---|---|
| ACS Colegio 1 | 1 | 26.000 | 26.000 |
| ACS Colegio 2 | 1 | 24.500 | 24.500 |
| Total |  |  | 50.5 |

**CSAE3535S** m Coquilla aislamiento 35 x 35 mm solar (09/01/2015)
50 m × 7.12 (7.33 con costes indirectos) = 366.50
Coquilla de aislamiento tubular flexible HT/Armaflex S de Isover 35x35 para instalaciones de captación solar térmica (rango de temperaturas de aplicación: -50 ºC/+150 ºC) ó equivalente aprobado por la D.F., diámetro interior 35 mm, espesor 35 mm, conductividad a 10 ºC 0,037 W/m.ºK. Con p.p. de pegamento adhesivo del mismo fabricante que el aislamiento, despieces, etc. Incluso medios auxiliares y de elevación, medidas de protección y colectivas, apertura, saneado y tapado de huecos. Totalmente instalada y comprobada su correcta ejecución.

| Código | Ud | Descripción | Rendimiento | Precio | Importe |
|---|---|---|---|---|---|
| COASRE3535 | m | Coquilla aislamiento 35 x 35 mm solar (material; 09/01/2015) | 1 | 5.219 | 5.22 |
| MOOF.8a | h | Oficial 1ª fontanería | 0.059 | 15.92 | 0.94 |
| MOOF11a | h | Especialista fontanería | 0.059 | 13.93 | 0.82 |
| %0200 | % | Medios auxiliares | 2 % | 6.98 | 0.14 |
|  |  | Total |  |  | 7.12 |

| Medición | Uds. | Largo | Parcial |
|---|---|---|---|
| ACS Vestuarios pabellón | 1 | 50.000 | 50.000 |
| Total |  |  | 50 |

**EICC77E002** m Coquilla espuma 25 mm, tb ac Ø3/4", calef
5 m × 7.1 (7.31 con costes indirectos) = 36.55

| Medición | Uds. | Largo | Parcial |
|---|---|---|---|
| ACS Colegio 1 | 1 | 5.000 | 5.000 |
| Total |  |  | 5 |

**EICC77E003** m Coquilla espuma 25 mm, tb ac Ø1", calef
6 m × 8.13 (8.37 con costes indirectos) = 50.22

| Medición | Uds. | Largo | Parcial |
|---|---|---|---|
| ACS Colegio 2 | 1 | 6.000 | 6.000 |
| Total |  |  | 6 |

**EICC77E004** m Coquilla espuma 25 mm, tb ac Ø1 1/4", calef
22 m × 11.68 (12.03 con costes indirectos) = 264.66

| Medición | Uds. | Largo | Parcial |
|---|---|---|---|
| ACS Colegio 1 | 1 | 5.000 | 5.000 |
| ACS Colegio 2 | 1 | 7.000 | 7.000 |
| ACS Vestuarios pabellón | 1 | 10.000 | 10.000 |
| Total |  |  | 22 |

**EICC77E005** m Coquilla espuma 30 mm, tb ac Ø1 1/2", calef
7 m × 13.23 (13.63 con costes indirectos) = 95.41

| Medición | Uds. | Largo | Parcial |
|---|---|---|---|
| ACS Colegio 1 | 1 | 7.000 | 7.000 |
| Total |  |  | 7 |

**EICC77E006** m Coquilla espuma 30 mm, tb ac Ø 2", calef
10 m × 15.22 (15.68 con costes indirectos) = 156.80

| Medición | Uds. | Largo | Parcial |
|---|---|---|---|
| ACS Vestuarios pabellón | 1 | 10.000 | 10.000 |
| Total |  |  | 10 |

### CAP25.5 CONTROL Y MEDIDA (09/06/1997)
Importe: 42307.29

**CSETI** ud Sonda temperatura inmersión VF20T
10 ud × 62.42 (64.29 con costes indirectos) = 642.90

| Medición | Uds. | Parcial |
|---|---|---|
| ACS Colegio 1 | 5 | 5.000 |
| ACS Colegio 2 | 5 | 5.000 |
| Total |  | 10 |

**CSECOL** ud Sonda temperatura inmersión ST425A1005
2 ud × 46.32 (47.71 con costes indirectos) = 95.42

| Medición | Uds. | Parcial |
|---|---|---|
| ACS Colegio 1 | 1 | 1.000 |
| ACS Colegio 2 | 1 | 1.000 |
| Total |  | 2 |

**CSECONTA01** ud Controlador Eagle CLEA2026B21
2 ud × 1863.16 (1919.05 con costes indirectos) = 3838.10

| Medición | Uds. | Parcial |
|---|---|---|
| ACS Colegio 1 | 1 | 1.000 |
| ACS Colegio 2 | 1 | 1.000 |
| Total |  | 2 |

**CSECONTA04** ud Logo 16-22 autómata programable LOGO-18 (09/01/2015)
1 ud × 219.59 (226.18 con costes indirectos) = 226.18
Módulo Logo 16-22 autómata programable LOGO-18. Totalmente instalado y comprobado.

| Código | Ud | Descripción | Rendimiento | Precio | Importe |
|---|---|---|---|---|---|
| CCCAL04V | ud | Autómata programable LOGO-18 (material; 09/01/2015) | 1 | 210.829 | 210.83 |
| MOOE.8a | h | Oficial 1ª electricidad | 0.149 | 15.92 | 2.37 |
| MOOE11a | h | Especialista electricidad | 0.149 | 13.93 | 2.08 |
| %0200 | % | Medios auxiliares | 2 % | 215.28 | 4.31 |
|  |  | Total |  |  | 219.59 |

| Medición | Uds. | Parcial |
|---|---|---|
| ACS Colegio 2 | 1 | 1.000 |
| Total |  | 1 |

**CSMM01** ud Termómetro D80 mm horizontal 50 mm 0 a 120 ºC vaina
34 ud × 25.91 (26.69 con costes indirectos) = 907.46

| Medición | Uds. | Parcial |
|---|---|---|
| ACS Colegio 1 | 14 | 14.000 |
| ACS Colegio 2 | 6 | 6.000 |
| ACS Vestuarios pabellón | 14 | 14.000 |
| Total |  | 34 |

**CSMM02** ud Manómetro D100 mm vertical 1/2" 0-10 bar
22 ud × 876.15 (902.43 con costes indirectos) = 19853.46

| Medición | Uds. | Parcial |
|---|---|---|
| ACS Colegio 1 | 10 | 10.000 |
| ACS Colegio 2 | 2 | 2.000 |
| ACS Vestuarios pabellón | 10 | 10.000 |
| Total |  | 22 |

**CSMM02B** ud Manómetro D100 mm vertical 1/2" 0-10 bar/ 1 llave 1/2''
16 ud × 881 (907.43 con costes indirectos) = 14518.88

| Medición | Uds. | Parcial |
|---|---|---|
| ACS Colegio 1 | 7 | 7.000 |
| ACS Colegio 2 | 3 | 3.000 |
| ACS Vestuarios pabellón | 6 | 6.000 |
| Total |  | 16 |

**CSCM-SECE035** ud Contador energía térmica 3,5 m³/h (1 ¼'') (09/01/2015)
1 ud × 198.72 (204.68 con costes indirectos) = 204.68
Contador de energía térmica marca Sedical, con módulo M-Bus integrado, caudal nominal 3,5 m³/h. Compuesto de:
- Cabeza electrónica, incluyendo: puerto óptico conforme a IEC 1107, 2 salidas de impulsos, 2 entradas de impulsos para contadores auxiliares, puertos libres para 2 módulos, y reconocimiento automáticos de los módulos opcionales.
- Caudalímetro mecánico para 3,5 m³/h, para agua hasta 130 ºC y 16 bar.
- Dos sondas de temperatura Pt500, accesorios para instalación de sondas, vainas de montaje, racores de conexión, etc., incluso p.p. cableado de M-Bus y conexionado.
Totalmente instalado y comprobado su correcto funcionamiento.

| Código | Ud | Descripción | Rendimiento | Precio | Importe |
|---|---|---|---|---|---|
| MESFCS35 | ud | Contador energía 3,5 m3/h (material; 09/01/2015) | 1 | 189.403 | 189.40 |
| MOOF11a | h | Especialista fontanería | 0.15 | 13.93 | 2.09 |
| MOOF.8a | h | Oficial 1ª fontanería | 0.15 | 15.92 | 2.39 |
| MOOE.8a | h | Oficial 1ª electricidad | 0.059 | 15.92 | 0.94 |
| %0200 | % | Medios auxiliares | 2 % | 194.82 | 3.90 |
|  |  | Total |  |  | 198.72 |

| Medición | Uds. | Parcial |
|---|---|---|
| ACS Vestuarios pabellón | 1 | 1.000 |
| Total |  | 1 |

**pp-armario-acs-colegio-1** u (09/01/2015)
1 u × 836.17 (861.26 con costes indirectos) = 861.26
Armario de control, protección y maniobra para la instalación de ACS-Solar Colegio 1, compuesto por:
- Armario metálico con puerta opaca, transformador 230/24 V CA - 100 VA con interruptor y fusible e insertable en rail, fuentes de alimentación, bornas numerada y bases de enchufe.
- Protecciones térmica, interruptores magnetotérmicos y diferenciales, guardamotores, contactores, indicadores luminosos verde y rojo de marcha y avería, interruptores de conexión manual posición (AUTO-PARO-MANUAL), incluso protección de calderas.
-Montaje de centrales de control y cableado interno de señales de control y hasta los elementos receptores con cable tipo S0Z1-K (AS+): sondas de temperatura, actuadores de válvulas de 3 vías, generadores de calor, etc. Incluida la canalización bajo tubo diámetro 20 mm de doble capa flexible de PVC corrugado reforzado UNE-EN 61386-22, incluso embocaduras flexibles hasta receptores.
- Cableado eléctrico interno de cuadro y hasta receptores tipo SZ1-K(AS) UNE EN 21123, conducido bajo tubo de doble capa flexible de PVC corrugado reforzado UNE-EN 61386-22 , incluso embocaduras flexibles hasta receptores (caldera, bombas, etc.).
Incluso medios auxiliares y de elevación, medidas de protección y colectivas, apertura, saneado y tapado de huecos. Totalmente instalado, conexionado, rotulado y comprobado.

| Código | Ud | Descripción | Rendimiento | Precio | Importe |
|---|---|---|---|---|---|
| MOOE.8a | h | Oficial 1ª electricidad | 2.982 | 15.92 | 47.47 |
| MOOF11a | h | Especialista fontanería | 2.981 | 13.93 | 41.53 |
| pp-mat-armario-acs-colegio1 | u |  (material; 09/01/2015) | 1 | 730.768 | 730.77 |
| %0200 | % | Medios auxiliares | 2 % | 819.77 | 16.40 |
|  |  | Total |  |  | 836.17 |

| Medición | Uds. | Parcial |
|---|---|---|
| ACS Colegio 1 | 1 | 1.000 |
| Total |  | 1 |

**pp-armario-acs-colegio-2** u (09/01/2015)
1 u × 1125.19 (1158.95 con costes indirectos) = 1158.95
Armario de control, protección y maniobra para la instalación de ACS-Solar Colegio 2, compuesto por:
- Armario metálico con puerta opaca, transformador 230/24 V CA - 100 VA con interruptor y fusible e insertable en rail, fuentes de alimentación, bornas numerada y bases de enchufe.
- Protecciones térmica, interruptores magnetotérmicos y diferenciales, guardamotores, contactores, indicadores luminosos verde y rojo de marcha y avería, interruptores de conexión manual posición (AUTO-PARO-MANUAL), incluso protección de calderas.
-Montaje de centrales de control y cableado interno de señales de control y hasta los elementos receptores con cable tipo S0Z1-K (AS+): sondas de temperatura, actuadores de válvulas de 3 vías, generadores de calor, etc. Incluida la canalización bajo tubo diámetro 20 mm de doble capa flexible de PVC corrugado reforzado UNE-EN 61386-22, incluso embocaduras flexibles hasta receptores.
- Cableado eléctrico interno de cuadro y hasta receptores tipo SZ1-K(AS) UNE EN 21123, conducido bajo tubo de doble capa flexible de PVC corrugado reforzado UNE-EN 61386-22 , incluso embocaduras flexibles hasta receptores (caldera, bombas, etc.).
Incluso medios auxiliares y de elevación, medidas de protección y colectivas, apertura, saneado y tapado de huecos. Totalmente instalado, conexionado, rotulado y comprobado.

| Código | Ud | Descripción | Rendimiento | Precio | Importe |
|---|---|---|---|---|---|
| MOOE.8a | h | Oficial 1ª electricidad | 2.982 | 15.92 | 47.47 |
| MOOF11a | h | Especialista fontanería | 2.981 | 13.93 | 41.53 |
| pp-mat-armario-acs-colegio2 | u |  (material; 09/01/2015) | 1 | 1014.128 | 1014.13 |
| %0200 | % | Medios auxiliares | 2 % | 1103.13 | 22.06 |
|  |  | Total |  |  | 1125.19 |

| Medición | Uds. | Parcial |
|---|---|---|
| ACS Colegio 2 | 1 | 1.000 |
| Total |  | 1 |

### CAP25.6 OTROS (27/11/2014)
Importe: 1449.72

**18.2.7** u Válvula selenoide 2 vias 1/2" SCE210C94 (09/01/2015)
18 u × 44.32 (45.65 con costes indirectos) = 821.70
Válvula solenoide de 2 vías. Conex. 1/2". SCE210C94 > normalmente cerrada. Totalmente instalado, probado y en correcto funcionamiento.

| Código | Ud | Descripción | Rendimiento | Precio | Importe |
|---|---|---|---|---|---|
| MOOE.8a | h | Oficial 1ª electricidad | 0.246 | 15.92 | 3.92 |
| MOOF11a | h | Especialista fontanería | 0.246 | 13.93 | 3.43 |
| SCE210 | u | Válvula selenoide 2 vias 1/2" SCE210C94 (material; 09/01/2015) | 1 | 36.095 | 36.10 |
| %0200 | % | Medios auxiliares | 2 % | 43.45 | 0.87 |
|  |  | Total |  |  | 44.32 |

| Medición | Uds. | Parcial |
|---|---|---|
| Vestuarios colegio-Duchas | 18 | 18.000 |
| Total |  | 18 |

**18.2.8** u Válvula mezcladora 3 vias 3/4" c/rosca (09/01/2015)
18 u × 30.24 (31.15 con costes indirectos) = 560.70
Válvula mezcladora para agua sanitaria de 3 vías, de la casa SEDICAL - BRAWA MIX > o equivalente, sin termometro ni acoplamientos. Diametro 3/4". Totalmente instalado, probado y en correcto funcionamiento.

| Código | Ud | Descripción | Rendimiento | Precio | Importe |
|---|---|---|---|---|---|
| MOOE.8a | h | Oficial 1ª electricidad | 0.246 | 15.92 | 3.92 |
| MOOF11a | h | Especialista fontanería | 0.246 | 13.93 | 3.43 |
| BRAVA | u | Válvula mezcladora 3 vias 3/4" c/rosca (material; 09/01/2015) | 1 | 22.296 | 22.30 |
| %0200 | % | Medios auxiliares | 2 % | 29.65 | 0.59 |
|  |  | Total |  |  | 30.24 |

| Medición | Uds. | Parcial |
|---|---|---|
| Vestuarios colegio-Duchas | 18 | 18.000 |
| Total |  | 18 |

**pp-acc-rosca** u (09/01/2015)
18 u × 3.63 (3.74 con costes indirectos) = 67.32
Accesorio rosca externa 3/4 (3 piezas) para Brawa MIx o equivalente.

| Código | Ud | Descripción | Rendimiento | Precio | Importe |
|---|---|---|---|---|---|
| MOOE.8a | h | Oficial 1ª electricidad | 0.03 | 15.92 | 0.48 |
| MOOF11a | h | Especialista fontanería | 0.029 | 13.93 | 0.40 |
| pp-mat-acc-rosca | u | Accesorio rosca externa 3/4 (3 piezas) para Brawa MIx o equivalente. (material; 09/01/2015) | 1 | 2.681 | 2.68 |
| %0200 | % | Medios auxiliares | 2 % | 3.56 | 0.07 |
|  |  | Total |  |  | 3.63 |

| Medición | Uds. | Parcial |
|---|---|---|
| Vestuarios colegio-Duchas | 18 | 18.000 |
| Total |  | 18 |

## CAP26 INSTALACIÓN DE PROTECCIÓN CONTRA EL RAYO (27/07/2009)
Importe: 8650.98
INSTALACIÓN DE VENTILACIÓN

**pp-EIPP.5gcda** u Prry malla faraday ed 70x30m (09/01/2015)
0 u × 6568.04 (6765.08 con costes indirectos) = 0.00
Instalación de sistema de pararrayos tipo malla faraday para un nivel de protección 3 que supone una retícula de 15m, en un edifico exento de dimensiones en planta de 70x30m, con tres elementos metálicos y con tres esquinas entre perimetrales y de elementos estructurales no metálicos en cubierta, totalmente instalado, comprobado y en correcto funcionamiento según DB SUA-8 del CTE.

| Código | Ud | Descripción | Rendimiento | Precio | Importe |
|---|---|---|---|---|---|
| MOOE.8a | h | Oficial 1ª electricidad | 33.165 | 15.92 | 527.99 |
| MOOE10a | h | Oficial 3ª electricidad (mano de obra) | 33.167 | 12.53 | 415.58 |
| PIPP.7b | u | Pta franklin a inox 2m (material; 09/01/2015) | 4 | 66.49 | 265.96 |
| PIPP.6a | m | Conductor pletina cobre (material; 09/01/2015) | 399 | 6.273 | 2502.93 |
| PIPP.9a | u | Sop grapa s hrz (material; 09/01/2015) | 380 | 2.413 | 916.94 |
| PIPP.8a | u | Sop H ptas captad 1.5-2m (material; 09/01/2015) | 4 | 9.239 | 36.96 |
| PIPP25a | u | Conexión p/malla (material; 09/01/2015) | 4 | 6.379 | 25.52 |
| PIPP10a | u | Grapa latón (material; 09/01/2015) | 399 | 3.564 | 1422.04 |
| PIPP15a | u | Conx en cruz (material; 09/01/2015) | 17 | 8.162 | 138.75 |
| PIPP14a | u | Vía chispas mástil antena (material; 09/01/2015) | 3 | 59.636 | 178.91 |
| PIPP21a | u | Sop grapa pfl met (material; 09/01/2015) | 3 | 2.555 | 7.67 |
| % | % | Costes Directos Complementarios | 2 % | 6439.25 | 128.79 |
|  |  | Total |  |  | 6568.04 |

| Medición | Uds. | Parcial |
|---|---|---|
|  | 3 | 3.000 |
| Se elimina en el modificado | -3 | -3.000 |
| Total |  | 0 |

**pp-EIPP.9fadc** u Red cond malla ed 10m perim 200m (09/01/2015)
0 u × 2118.95 (2182.52 con costes indirectos) = 0.00
Red conductora de malla faraday para un edificio exento de altura 10m y perímetro 200m, con un nivel de protección de 3, totalmente instalada, comprobada y en correcto funcionamiento según DB SU-8 del CTE.

| Código | Ud | Descripción | Rendimiento | Precio | Importe |
|---|---|---|---|---|---|
| MOOE.8a | h | Oficial 1ª electricidad | 14.158 | 15.92 | 225.40 |
| MOOE10a | h | Oficial 3ª electricidad | 14.16 | 12.53 | 177.42 |
| PIPP15a | u | Conx en cruz | 13 | 8.162 | 106.11 |
| PIPP.6a | m | Conductor pletina cobre | 115 | 6.273 | 721.40 |
| PIPP10a | u | Grapa latón | 115 | 3.564 | 409.86 |
| PIPP12a | u | Mangt seccionador (material; 09/01/2015) | 10 | 10.288 | 102.88 |
| PIPP11a | u | Tubo protección (material; 09/01/2015) | 10 | 14.775 | 147.75 |
| PIPP14a | u | Vía chispas mástil antena | 3 | 59.636 | 178.91 |
| PIPP21a | u | Sop grapa pfl met | 3 | 2.555 | 7.67 |
| % | % | Costes Directos Complementarios | 2 % | 2077.40 | 41.55 |
|  |  | Total |  |  | 2118.95 |

| Medición | Uds. | Parcial |
|---|---|---|
|  | 3 | 3.000 |
| Se elimina en el modificado | -3 | -3.000 |
| Total |  | 0 |

**pp-EIPP12gcc** u TT mall edf 70x30m niv prot 3 (09/01/2015)
0 u × 3623.93 (3732.65 con costes indirectos) = 0.00
Conducción de puesta a tierra de malla con nivel de protección 3 enterrada a una profundidad mínima de 80cm instalada con conductor de pletina cobre estañado de 30x2mm, arquetas, puentes de comprobación, y bidones de gel conductor, incluso excavación y relleno, medida desde la arqueta de conexión hasta la última pica, totalmente instalada, comprobada y en correcto funcionamiento según DB SUA-8 del CTE.

| Código | Ud | Descripción | Rendimiento | Precio | Importe |
|---|---|---|---|---|---|
| MOOE.8a | h | Oficial 1ª electricidad | 31.397 | 15.92 | 499.84 |
| MOOE10a | h | Oficial 3ª electricidad | 31.397 | 12.53 | 393.40 |
| PIPP23a | u | Electd a cobrizado (material; 09/01/2015) | 10 | 16.008 | 160.08 |
| PIPP.6a | m | Conductor pletina cobre | 210 | 6.273 | 1317.33 |
| PIPP16a | u | Arq registro (material; 09/01/2015) | 20 | 36.572 | 731.44 |
| PIPP17a | u | Pnte comprob y equipotenc (material; 09/01/2015) | 10 | 18.765 | 187.65 |
| PIPP19a | u | Gel toma tierra (material; 09/01/2015) | 10 | 26.313 | 263.13 |
| % | % | Costes Directos Complementarios | 2 % | 3552.87 | 71.06 |
|  |  | Total |  |  | 3623.93 |

| Medición | Uds. | Parcial |
|---|---|---|
|  | 3 | 3.000 |
| Se elimina en el modificado | -3 | -3.000 |
| Total |  | 0 |

**pp-EIPP16gcac** u Unn equiptcl bj mall (09/01/2015)
0 u × 974.73 (1003.97 con costes indirectos) = 0.00
Unión equipotencial entre bajadas para malla faraday colocada en edificio exento de dimensiones 70x30m y altura 10m, con un nivel de protección de 3, totalmente instalada, comprobada y en correcto funcionamiento según DB SUA-8 del CTE.

| Código | Ud | Descripción | Rendimiento | Precio | Importe |
|---|---|---|---|---|---|
| MOOE.8a | h | Oficial 1ª electricidad | 5.472 | 15.92 | 87.11 |
| MOOE10a | h | Oficial 3ª electricidad | 5.472 | 12.53 | 68.56 |
| PIPP.6a | m | Conductor pletina cobre | 44.444 | 6.273 | 278.80 |
| PIPP10a | u | Grapa latón | 44.444 | 3.564 | 158.40 |
| PIPP15a | u | Conx en cruz | 44.444 | 8.162 | 362.75 |
| % | % | Costes Directos Complementarios | 2 % | 955.62 | 19.11 |
|  |  | Total |  |  | 974.73 |

| Medición | Uds. | Parcial |
|---|---|---|
|  | 3 | 3.000 |
| Se elimina en el modificado | -3 | -3.000 |
| Total |  | 0 |

**PC.26.5.Pararrayos-87-IPE030** Ud (27/06/2017)
1 Ud × 4467.66 (4601.69 con costes indirectos) = 4601.69
Suministro e instalación de sistema externo de protección frente al rayo, formado por pararrayos con dispositivo de cebado tipo "PDC", avance de 60 µs y radio de protección de 87 m para un nivel de protección 2 según DB SUA Seguridad de utilización y accesibilidad (CTE), colocado en cubierta sobre mástil de acero galvanizado y 6 m de altura. Incluso soportes, piezas especiales, pletina conductora de acero galvanizado, vías de chispas, contador de los impactos de rayo recibidos, tubo de protección de la bajada y toma de tierra con cable de cobre electrolítico trenzado de 50 mm2. Totalmente montado, conexionado y probado por la empresa instaladora mediante las correspondientes pruebas de servicio (incluidas en este precio).
Certificado de producto marca N de AENOR Nº 058/000005 de conformidad con norma UNE 21186, que comprende:
1. Corriente soportada certificada: 20 impactos de 100 kA (10/35us).
2. Tiempo de avance en el cebado certificado: 60 us.
3. Resistencia a condiciones ambientales extremas certificada (Ensayo niebla salina y atmósfera húmeda sulfurosa).
Certificado de funcionamiento inalterable con lluvia. Aislamiento superior al 95%:
1. Ensayo seco/lluvia con impulsos tipo maniobra.
2. Ensayo seco/lluvia con tensión continua.
Certificado de radio de protección y cumplimiento de las normas une 21186 Y NFC 17-102:
1. Radio de protección de 87 m, calculado según CTE y normas UNE 21186 y NFC 17-102, considerando el tiempo de avance certificado, mástil de 6m y NIVEL 2 de protección.
Incluye: Preparación del emplazamiento. Ejecución de la toma de tierra. Preparación del paramento de bajada del conductor terminado. Sujeción definitiva. Conexionado a la red conductora. Realización de pruebas de servicio.
Criterio de medición de proyecto: Número de unidades previstas, según documentación gráfica de Proyecto.
Criterio de medición de obra: Se medirá el número de unidades realmente ejecutadas según especificaciones de Proyecto.

| Código | Ud | Descripción | Rendimiento | Precio | Importe |
|---|---|---|---|---|---|
| Pararrayos-mt41pea010cld | Ud |  (material; 27/06/2017) | 1 | 1222.17 | 1222.17 |
| mt41paa020a | Ud | Mástil de acero galvanizado en caliente, de 1 1/2" de diámetro y 6 m de longitud, para fijación a muro o estructura. (material; 27/06/2017) | 1 | 180.17 | 180.17 |
| mt41paa040a | Ud | Trípode de anclaje para mástil, con placa base de 500x500x10 mm, de acero galvanizado en caliente, de 1 m de longitud, para fijar con tornillos a cubierta. (material; 27/06/2017) | 1 | 317.9 | 317.90 |
| pp-mt41paa010c | Ud | Pieza de adaptación cabezal-mástil y acoplamiento cabezal-mástil-conductor, de latón, para mástil de 1 1/2" y bajante interior de cable de 8-10 mm. (material; 27/06/2017) | 1 | 117.84 | 117.84 |
| pp-mt41pca012a | m | Cable de cobre electrolítico trenzado de 50 mm2. (material; 27/06/2017) | 60 | 3.98 | 238.80 |
| mt41paa056a | Ud | Soporte piramidal para conductor de 8 mm de diámetro o pletina conductora de entre 30x2 mm y 30x3,5 mm de sección, para fijación de la grapa a superficies horizontales. (material; 27/06/2017) | 16 | 6.17 | 98.72 |
| pp-mt41paa050a | Ud | Grapa de latón para fijación de cable de 6-10 mm a pared. Incluso tirafondo y taco. (material; 27/06/2017) | 20 | 16.08 | 321.60 |
| mt41paa060a | Ud | Contador electromecánico de los impactos de rayo recibidos por el sistema de protección. (material; 27/06/2017) | 1 | 344.31 | 344.31 |
| mt41pca020a | Ud | Tubo de acero galvanizado, de 2 m de longitud, para la protección de cable de 8-10 mm. Abrazaderas inluidas. (material; 27/06/2017) | 1 | 37.4 | 37.40 |
| pp-mt41paa140a | Ud | Pica de acero cobrizado, con recubrimiento electrolítico de cobre de un espesor de 254 um, de 16x2000mm con dos roscas de 5/8". (material; 27/06/2017) | 4 | 11.28 | 45.12 |
| pp-mt41paa053c | Ud | Manguito de bronce (tipo G) para pica de 16 mm y cable de 16-50 mm2. (material; 27/06/2017) | 4 | 5.41 | 21.64 |
| mt35ata010a | Ud | Arqueta de polipropileno para toma de tierra, de 250x250x250 mm, con tapa de registro. (material; 27/06/2017) | 2 | 86.48 | 172.96 |
| mt35ata020a | Ud | Puente para comprobación de puesta a tierra de la instalación eléctrica de latón de 235x40x25 mm con 4 conexiones para redondo (8-10 mm) y 3 para pletina (30x2 mm - 30x30,5 mm). (material; 27/06/2017) | 1 | 65.55 | 65.55 |
| mt35ata030a | Ud | Bote de 5 kg de gel concentrado, ecológico y no corrosivo, para la preparación de 20 litros de mejorador de la conductividad de puestas a tierra. (material; 27/06/2017) | 1 | 65.45 | 65.45 |
| mt41paa070a | Ud | Vía de chispas, para mástil de antena y conexión a pletina de cobre estañado. (material; 27/06/2017) | 1 | 148.17 | 148.17 |
| mt41paa080a | Ud | Vía de chispas, para unión entre tomas de tierra. (material; 27/06/2017) | 1 | 148.11 | 148.11 |
| mt41paa052c | Ud | Manguito lineal de latón para cable de 8-10 mm. (material; 27/06/2017) | 1 | 9.82 | 9.82 |
| mt35ate020a | Ud | Electrodo para red de toma de tierra cobreado con 254 µm, fabricado en acero, de 14,3 mm de diámetro y 2 m de longitud. (material; 27/06/2017) | 2 | 29.68 | 59.36 |
| mt35ate010a | Ud | Electrodo dinámico para red de toma de tierra, de 28 mm de diámetro y 2,5 m de longitud, de larga duración, con efecto condensador. (material; 27/06/2017) | 1 | 196.89 | 196.89 |
| mt35www010 | Ud | Material auxiliar para instalaciones eléctricas. | 1 | 1.48 | 1.48 |
| mo006 | h | Oficial 1ª instalador de pararrayos. (mano de obra; 27/06/2017) | 18.248 | 16.43 | 299.81 |
| mo104 | h | Ayudante instalador de pararrayos. (mano de obra; 27/06/2017) | 18.248 | 14.62 | 266.79 |
| % | % | Costes Directos Complementarios | 2 % | 4380.06 | 87.60 |
|  |  | Total |  |  | 4467.66 |

**PC.26.6.Pararrayos-55-IPE030** Ud (27/06/2017)
1 Ud × 3931.35 (4049.29 con costes indirectos) = 4049.29
Suministro e instalación de sistema externo de protección frente al rayo, formado por pararrayos con dispositivo de cebado tipo "PDC", avance de 30 µs y radio de protección de 55 m para un nivel de protección 2 según DB SUA Seguridad de utilización y accesibilidad (CTE), colocado en cubierta sobre mástil de acero galvanizado y 6 m de altura. Incluso soportes, piezas especiales, pletina conductora de acero galvanizado, vías de chispas, contador de los impactos de rayo recibidos, tubo de protección de la bajada y toma de tierra con cable de cobre electrolítico trenzado de 50 mm2. Totalmente montado, conexionado y probado por la empresa instaladora mediante las correspondientes pruebas de servicio (incluidas en este precio).
Certificado de producto marca N de AENOR Nº 058/000005 de conformidad con norma UNE 21186, que comprende:
1. Corriente soportada certificada: 20 impactos de 100 kA (10/35us).
2. Tiempo de avance en el cebado certificado: 30 us.
3. Resistencia a condiciones ambientales extremas certificada (Ensayo niebla salina y atmósfera húmeda sulfurosa).
Certificado de funcionamiento inalterable con lluvia. Aislamiento superior al 95%:
1. Ensayo seco/lluvia con impulsos tipo maniobra.
2. Ensayo seco/lluvia con tensión continua.
Certificado de radio de protección y cumplimiento de las normas une 21186 Y NFC 17-102:
1. Radio de protección de 55 m, calculado según CTE y normas UNE 21186 y NFC 17-102, considerando el tiempo de avance certificado, mástil de 6m y NIVEL 2 de protección.
Incluye: Preparación del emplazamiento. Ejecución de la toma de tierra. Preparación del paramento de bajada del conductor terminado. Sujeción definitiva. Conexionado a la red conductora. Realización de pruebas de servicio.
Criterio de medición de proyecto: Número de unidades previstas, según documentación gráfica de Proyecto.
Criterio de medición de obra: Se medirá el número de unidades realmente ejecutadas según especificaciones de Proyecto.

| Código | Ud | Descripción | Rendimiento | Precio | Importe |
|---|---|---|---|---|---|
| pararrayos-55 | ud |  (material; 27/06/2017) | 1 | 845.34 | 845.34 |
| mt41paa020a | Ud | Mástil de acero galvanizado en caliente, de 1 1/2" de diámetro y 6 m de longitud, para fijación a muro o estructura. | 1 | 180.17 | 180.17 |
| mt41paa040a | Ud | Trípode de anclaje para mástil, con placa base de 500x500x10 mm, de acero galvanizado en caliente, de 1 m de longitud, para fijar con tornillos a cubierta. | 1 | 317.9 | 317.90 |
| pp-mt41paa010c | Ud | Pieza de adaptación cabezal-mástil y acoplamiento cabezal-mástil-conductor, de latón, para mástil de 1 1/2" y bajante interior de cable de 8-10 mm. | 1 | 117.84 | 117.84 |
| pp-mt41pca012a | m | Cable de cobre electrolítico trenzado de 50 mm2. | 40 | 3.98 | 159.20 |
| mt41paa056a | Ud | Soporte piramidal para conductor de 8 mm de diámetro o pletina conductora de entre 30x2 mm y 30x3,5 mm de sección, para fijación de la grapa a superficies horizontales. | 16 | 6.17 | 98.72 |
| pp-mt41paa050a | Ud | Grapa de latón para fijación de cable de 6-10 mm a pared. Incluso tirafondo y taco. | 20 | 16.08 | 321.60 |
| mt41paa060a | Ud | Contador electromecánico de los impactos de rayo recibidos por el sistema de protección. | 1 | 344.31 | 344.31 |
| mt41pca020a | Ud | Tubo de acero galvanizado, de 2 m de longitud, para la protección de cable de 8-10 mm. Abrazaderas inluidas. | 1 | 37.4 | 37.40 |
| pp-mt41paa140a | Ud |  | 2 | 11.28 | 22.56 |
| pp-mt41paa053c | Ud | Manguito de bronce (tipo G) para pica de 16 mm y cable de 16-50 mm2. | 2 | 5.41 | 10.82 |
| mt35ata010a | Ud | Arqueta de polipropileno para toma de tierra, de 250x250x250 mm, con tapa de registro. | 2 | 86.48 | 172.96 |
| mt35ata020a | Ud | Puente para comprobación de puesta a tierra de la instalación eléctrica de latón de 235x40x25 mm con 4 conexiones para redondo (8-10 mm) y 3 para pletina (30x2 mm - 30x30,5 mm). | 1 | 65.55 | 65.55 |
| mt35ata030a | Ud | Bote de 5 kg de gel concentrado, ecológico y no corrosivo, para la preparación de 20 litros de mejorador de la conductividad de puestas a tierra. | 1 | 65.45 | 65.45 |
| mt41paa080a | Ud | Vía de chispas, para unión entre tomas de tierra. | 1 | 148.11 | 148.11 |
| mt41paa070a | Ud | Vía de chispas, para mástil de antena y conexión a pletina de cobre estañado. | 1 | 148.17 | 148.17 |
| mt41paa052c | Ud | Manguito lineal de latón para cable de 8-10 mm. | 1 | 9.82 | 9.82 |
| mt35ate020a | Ud | Electrodo para red de toma de tierra cobreado con 254 µm, fabricado en acero, de 14,3 mm de diámetro y 2 m de longitud. | 2 | 29.68 | 59.36 |
| mt35ate010a | Ud | Electrodo dinámico para red de toma de tierra, de 28 mm de diámetro y 2,5 m de longitud, de larga duración, con efecto condensador. | 1 | 196.89 | 196.89 |
| mt35www010 | Ud | Material auxiliar para instalaciones eléctricas. | 1 | 1.48 | 1.48 |
| mo006 | h | Oficial 1ª instalador de pararrayos. | 17.089 | 16.43 | 280.77 |
| mo104 | h | Ayudante instalador de pararrayos. | 17.089 | 14.62 | 249.84 |
| % | % | Costes Directos Complementarios | 2 % | 3854.26 | 77.09 |
|  |  | Total |  |  | 3931.35 |

## CAP27 PINTURA (06/07/2009)
Importe: 93038.87

**ERPP.3aaaa** m2 Pint plast acrl lis int vert bl
18623.07 m2 × 2.99 (3.08 con costes indirectos) = 57359.06
Revestimiento a base de pintura plástica acrílica satinada, con buen brillo, cubrición y blancura, resistente en interior y exterior, con un brillo superior al 60%, sobre leneta de PVC, ángulo 85° (UNE 48026) , con acabado satinado, en color blanco, sobre superficie vertical de ladrillo, yeso o mortero de cemento, previo lijado de pequeñas adherencias e imperfecciones, mano de fondo con pintura plástica diluida muy fina, plastecido de faltas y dos manos de acabado, según NTE/RPP-24.

| Código | Ud | Descripción | Rendimiento | Precio | Importe |
|---|---|---|---|---|---|
| MOON.8a | h | Oficial 1ª pintura | 0.15 | 15.96 | 2.39 |
| PRCP.3aba | l | Pint int plas acrl sat bl (material) | 0.06 | 4 | 0.24 |
| PRCP13fb | l | Masilla al agua bl (material) | 0.064 | 4.647 | 0.30 |
| % | % | Costes Directos Complementarios | 2 % | 2.93 | 0.06 |
|  |  | Total |  |  | 2.99 |

| Medición | Uds. | Largo | Parcial |
|---|---|---|---|
| DIVISORIAS INTERIORES | 1.5 | 9484.560 | 14226.840 |
| Subtotal |  |  | 14226.840 |
| TRASDOSADO | 1 | 4721.230 | 4721.230 |
| TABIQUE SENCILLO | 1 | 110.000 | 110.000 |
| PLACA | 1 | 80.000 | 80.000 |
| Subtotal |  |  | 4911.230 |
| ENFOSCADO | 1 | 1159.000 | 1159.000 |
| YESO | 1 | 822.000 | 822.000 |
| Subtotal |  |  | 1981.000 |
| A DEDUCIR OTROS REVESTIMIENTOS |  |  |  |
| Placa especial | -1 | 2496.000 | -2496.000 |
| Subtotal |  |  | -2496.000 |
| Subtotal acumulado |  |  | 18623.070 |
| Total |  |  | 18623.07 |

**ERPP.3aaab** m2 Pint plast acrl lis int hrz bl
2859.25 m2 × 4.73 (4.87 con costes indirectos) = 13924.55
Revestimiento a base de pintura plástica acrílica satinada, con buen brillo, cubrición y blancura, resistente en interior y exterior, con un brillo superior al 60%, sobre leneta de PVC, ángulo 85° (UNE 48026) , con acabado satinado, en color blanco, sobre superficie horizontal de ladrillo, yeso o mortero de cemento, previo lijado de pequeñas adherencias e imperfecciones, mano de fondo con pintura plástica diluida muy fina, plastecido de faltas y dos manos de acabado, según NTE/RPP-24.

| Código | Ud | Descripción | Rendimiento | Precio | Importe |
|---|---|---|---|---|---|
| MOON.8a | h | Oficial 1ª pintura | 0.25 | 15.96 | 3.99 |
| PRCP.3aba | l | Pint int plas acrl sat bl | 0.072 | 4 | 0.29 |
| PRCP13fb | l | Masilla al agua bl | 0.077 | 4.647 | 0.36 |
| % | % | Costes Directos Complementarios | 2 % | 4.64 | 0.09 |
|  |  | Total |  |  | 4.73 |

| Medición | Uds. | Largo | Parcial |
|---|---|---|---|
| YESO | 1 | 109.250 | 109.250 |
|  | 1 | 240.000 | 240.000 |
| TECHO LISO ESCAYOLA | 1 | 2210.000 | 2210.000 |
| TABICA | 1 | 300.000 | 300.000 |
| Total |  |  | 2859.25 |

**pp-ext-RFS010** m² Revestimiento decorativo de fachadas con pintura al silicato, para la realización de la capa de acabado en revestimientos continuos bicapa; limpieza y lijado previo del soporte de mortero industrial, en buen estado de conservación, mano de fondo con un preparado a base de silicato potásico y emulsiones acrílicas y dos manos de acabado (rendimiento: 0,167 l/m² cada mano).
3189.04 m² × 5.09 (5.24 con costes indirectos) = 16710.57
Formación en fachadas de capa de acabado para revestimientos continuos bicapa con pintura al silicato, tipo "silicato fachadas de Pinturas Juno" o equivalente, color blanco, textura lisa, mediante la aplicación de una mano de fondo de un preparado a base de soluciones de silicato potásico y emulsiones acrílicas como fijador de superficie y dos manos de acabado con pintura al silicato, acabado mate, a base de copolímeros acrílicos puros, de gran flexibilidad y adherencia, permeable al agua, ignífuga, resistente a la formación de ampollas y bolsas, al desconchado, a los hongos, los rayos ultravioletas, y al ensuciamiento (rendimiento: 0,167 l/m² cada mano). Incluso p/p de preparación y limpieza previa del soporte de mortero industrial, mediante cepillos o elementos adecuados y lijado de pequeñas adherencias e imperfecciones formación de juntas, rincones, aristas, remates en los encuentros con paramentos, revestimientos u otros elementos recibidos en su superficie y protección de carpintería y vidriería.
Incluye: Preparación, limpieza y lijado previo del soporte. Aplicación de una mano de fondo. Aplicación de dos manos de acabado.

| Código | Ud | Descripción | Rendimiento | Precio | Importe |
|---|---|---|---|---|---|
| mt27psj020a | l | Preparado para interior, a base de soluciones de silicato potásico y emulsiones acrílicas, permeable al vapor de agua, aplicado con brocha, rodillo o pistola. (material) | 0.167 | 1.098 | 0.18 |
| pp-ext-mt27psj010c | l | Pintura para exterior a base de silicato potásico, copolímeros acrílicos y pigmentos inorgánicos, tipo "silicato fachadas de Pinturas Juno" o equivalente, permeable al vapor de agua, resistente a la formación de ampollas y bolsas, al desconchado, a los hongos y los rayos ultravioletas, color blanco, textura lisa, aplicado con brocha, rodillo o pistola. (material) | 0.334 | 4.913 | 1.64 |
| MOON.8a | h | Oficial 1ª pintura | 0.103 | 15.96 | 1.64 |
| MOON10a | h | Ayudante pintura | 0.102 | 14.98 | 1.53 |
| % | % | Costes Directos Complementarios | 2 % | 4.99 | 0.10 |
|  |  | Total |  |  | 5.09 |

| Medición | Uds. | Largo | Parcial |
|---|---|---|---|
| REVESTIMIENTO EXTERIOR MICROCEMENTO |  |  |  |
| SECTOR 1 |  |  |  |
| Perímetro total | 1 | 1160.000 | 1160.000 |
| A deducir huecos>3m2 | -1 | 224.130 | -224.130 |
| A deducir aplacados | -1 | 147.300 | -147.300 |
| SECTOR 2 |  |  |  |
| Perímetro Orientación Norte-este PB | 1 | 735.000 | 735.000 |
| A deducir huecos>3m2 | -1 | 174.890 | -174.890 |
| A deducir aplacados | -1 | 122.300 | -122.300 |
| Perímetro Orientación Oeste PB | 1 | 355.000 | 355.000 |
| A deducir huecos>3m2 | -1 | 74.940 | -74.940 |
| A deducir aplacados | -1 | 79.650 | -79.650 |
| SECTOR 3 |  |  |  |
| Perímetro Orientación Norte PB | 1 | 295.000 | 295.000 |
| A deducir huecos>3m2 | -1 | 93.450 | -93.450 |
| A deducir aplacados | -1 | 61.350 | -61.350 |
| Perímetro Orientación Sur PB | 1 | 250.000 | 250.000 |
| A deducir huecos>3m2 | -1 | 33.020 | -33.020 |
| A deducir aplacados | -1 | 46.960 | -46.960 |
| Perímetro Orientación Norte P1 | 1 | 375.000 | 375.000 |
| A deducir huecos>3m2 | -1 | 103.490 | -103.490 |
| A deducir aplacados | -1 | 21.840 | -21.840 |
| Perímetro Orientación Sur P1 | 1 | 375.000 | 375.000 |
| A deducir huecos>3m2 | -1 | 102.880 | -102.880 |
| A deducir aplacados | -1 | 32.760 | -32.760 |
| CUBIERTA (interior muretes y shunts) |  |  |  |
| SECTOR 1 | 1 | 150.000 | 150.000 |
| SECTOR 2 |  |  |  |
| Nivel 1 | 1 | 600.000 | 600.000 |
| Nivel 2 | 1 | 63.000 | 63.000 |
| SECTOR 3 | 1 | 150.000 | 150.000 |
| Total |  |  | 3189.04 |

**pp-ext-RFR010** m² Revestimiento decorativo de fachadas con pintura de resina de silicona, para la realización de la capa de acabado en revestimientos continuos bicapa; limpieza y lijado previo del soporte de mortero industrial, en buen estado de conservación, mano de fondo y una mano de acabado (rendimiento: 0,25 l/m² ).
3189.04 m² × 1.43 (1.47 con costes indirectos) = 4687.89
Formación en fachadas de capa de acabado sobre la pintura al silicato, tipo "Hidrocril de Pinturas Juno" o equivalente, elaborado con resinas acrílicas puras emulsionadas en agua, exento de disolventes, con excelente penetración, adherencia y resistencia, sin diluir, aplicada con brocha, rodillo o pistola, (rendimiento: 0,25 l/m² ). Incluso p/p de preparación y limpieza previa del soporte, en buen estado de conservación, mediante cepillos o elementos adecuados y lijado de pequeñas adherencias e imperfecciones formación de juntas, rincones, aristas y remates en los encuentros con paramentos, revestimientos u otros elementos recibidos en su superficie.
Incluye: Preparación, limpieza y lijado previo del soporte. Aplicación de una mano de fondo. Aplicación de una mano de acabado.

| Código | Ud | Descripción | Rendimiento | Precio | Importe |
|---|---|---|---|---|---|
| pp-mt27pir300c | l | Pintura tipo "Hidrocril de Pinturas Juno" o equivalente, elaborada con resinas acrílicas puras emulsionadas en agua, exento de disolventes, con excelente penetración, adherencia y resistencia, aplicada con brocha, rodillo o pistola. (material) | 0.15 | 0.238 | 0.04 |
| MOON.8a | h | Oficial 1ª pintura | 0.044 | 15.96 | 0.70 |
| MOON10a | h | Ayudante pintura | 0.044 | 14.98 | 0.66 |
| % | % | Costes Directos Complementarios | 2 % | 1.40 | 0.03 |
|  |  | Total |  |  | 1.43 |

| Medición | Uds. | Largo | Parcial |
|---|---|---|---|
| REVESTIMIENTO EXTERIOR MICROCEMENTO |  |  |  |
| SECTOR 1 |  |  |  |
| Perímetro total | 1 | 1160.000 | 1160.000 |
| A deducir huecos>3m2 | -1 | 224.130 | -224.130 |
| A deducir aplacados | -1 | 147.300 | -147.300 |
| SECTOR 2 |  |  |  |
| Perímetro Orientación Norte-este PB | 1 | 735.000 | 735.000 |
| A deducir huecos>3m2 | -1 | 174.890 | -174.890 |
| A deducir aplacados | -1 | 122.300 | -122.300 |
| Perímetro Orientación Oeste PB | 1 | 355.000 | 355.000 |
| A deducir huecos>3m2 | -1 | 74.940 | -74.940 |
| A deducir aplacados | -1 | 79.650 | -79.650 |
| SECTOR 3 |  |  |  |
| Perímetro Orientación Norte PB | 1 | 295.000 | 295.000 |
| A deducir huecos>3m2 | -1 | 93.450 | -93.450 |
| A deducir aplacados | -1 | 61.350 | -61.350 |
| Perímetro Orientación Sur PB | 1 | 250.000 | 250.000 |
| A deducir huecos>3m2 | -1 | 33.020 | -33.020 |
| A deducir aplacados | -1 | 46.960 | -46.960 |
| Perímetro Orientación Norte P1 | 1 | 375.000 | 375.000 |
| A deducir huecos>3m2 | -1 | 103.490 | -103.490 |
| A deducir aplacados | -1 | 21.840 | -21.840 |
| Perímetro Orientación Sur P1 | 1 | 375.000 | 375.000 |
| A deducir huecos>3m2 | -1 | 102.880 | -102.880 |
| A deducir aplacados | -1 | 32.760 | -32.760 |
| CUBIERTA (interior muretes y shunts) |  |  |  |
| SECTOR 1 | 1 | 150.000 | 150.000 |
| SECTOR 2 |  |  |  |
| Nivel 1 | 1 | 600.000 | 600.000 |
| Nivel 2 | 1 | 63.000 | 63.000 |
| SECTOR 3 | 1 | 150.000 | 150.000 |
| Total |  |  | 3189.04 |

**pp-oxiron-RNS020** m² Esmalte sintético, color a elegir, acabado martelé, sobre superficie de hierro o acero, limpieza y preparación de la superficie a pintar, mediante medios manuales hasta dejarla exenta de grasas, dos manos de imprimación, con un espesor mínimo de película seca de 45 micras por mano (rendimiento: 0,141 l/m²) y dos manos de acabado con esmalte sintético con un espesor mínimo de película seca de 30 micras por mano (rendimiento: 0,185 l/m²).
61.2 m² × 5.66 (5.83 con costes indirectos) = 356.80
Formación de capa de esmalte oxirón color negro, sobre superficie de hierro o acero, mediante aplicación de dos manos de imprimación anticorrosiva, como fijador de superficie y protector antioxidante, con un espesor mínimo de película seca de 45 micras por mano (rendimiento: 0,141 l/m²) y dos manos de acabado con esmalte, con un espesor mínimo de película seca de 30 micras por mano (rendimiento: 0,185 l/m²). Incluso limpieza y preparación de la superficie a pintar, mediante medios manuales hasta dejarla exenta de grasas, antes de comenzar la aplicación de la 1ª mano de imprimación.
Incluye: Preparación y limpieza de la superficie soporte. Aplicación de dos manos de imprimación. Aplicación de dos manos de acabado.
Criterio de medición de proyecto: Superficie medida según documentación gráfica de Proyecto, sin descontar huecos, considerando la superficie que encierran, definida por sus dimensiones máximas, por una sola cara.

| Código | Ud | Descripción | Rendimiento | Precio | Importe |
|---|---|---|---|---|---|
| mt27pfi010 | l | Imprimación de secado rápido, formulada con resinas alquídicas modificadas y fosfato de zinc. (material) | 0.281 | 0.808 | 0.23 |
| pp-oxiron-mt27esm010 | l | Esmalte oxirón negro. (material) | 0.369 | 3.368 | 1.24 |
| MOON.8a | h | Oficial 1ª pintura | 0.133 | 15.96 | 2.12 |
| MOON10a | h | Ayudante pintura | 0.131 | 14.98 | 1.96 |
| % | % | Costes Directos Complementarios | 2 % | 5.55 | 0.11 |
|  |  | Total |  |  | 5.66 |

| Medición | Uds. | Largo | Parcial |
|---|---|---|---|
| ESCALERA 1, 2 Y 3 |  |  |  |
| parte exterior | 3 | 1.750 | 5.250 |
|  | 3 | 4.200 | 12.600 |
|  | 3 | 3.800 | 11.400 |
| parte interior | 3 | 1.500 | 4.500 |
|  | 3 | 3.400 | 10.200 |
|  | 3 | 0.350 | 1.050 |
|  | 3 | 3.500 | 10.500 |
| cierre | 3 | 1.900 | 5.700 |
| Total |  |  | 61.2 |

## CAP28 MOBILIARIO (06/07/2009)
Importe: 89027.05

**EFSP.3acbE** m2 Pers arrll Al lac c/ guias 37 compacto
10.2 m2 × 33.63 (34.64 con costes indirectos) = 353.33
Suministro y colocación de compacto y persiana arrollable, formada por lamas de aluminio lacado de 40mm inyectadas de puliuretano expandido, cajón registrable, con extructura tremobox, con torno de manivela abatible con guias, sobre las que se embuten las específicas para este tipo de persiana, de aluminio extruido y lacado, en igual color, con burletes de material sintético, incluso parte proporcional de ejes de arrollamiento metálico, incluso accesorios y parte proporcional de capialzado.

| Código | Ud | Descripción | Rendimiento | Precio | Importe |
|---|---|---|---|---|---|
| MOOA.8a | h | Oficial 1ª construcción | 0.108 | 17.78 | 1.92 |
| MOOM.8a | h | Oficial 1ª metal | 0.162 | 15.92 | 2.58 |
| PFDP12aaa | m2 | Pers arrll lama 37mm 3.50m (material) | 1.1 | 20.029 | 22.03 |
| PFDP26a | u | Torno con manivela abatible, placa de acero inoxidable, tubo y cordón. (material) | 1 | 6.442 | 6.44 |
| %0200 | % | Medios auxiliares | 2 % | 32.97 | 0.66 |
|  |  | Total |  |  | 33.63 |

| Medición | Uds. | Largo | Alto | Parcial |
|---|---|---|---|---|
| persiana mostrador | 1 | 3.200 | 1.700 | 5.440 |
|  | 1 | 2.800 | 1.700 | 4.760 |
| Total |  |  |  | 10.2 |

**EFTM61dbea** u Mod lis 2420x982-2hj haya
6 u × 233.5 (240.51 con costes indirectos) = 1443.06
Módulo completo de armario de madera haya de superficie lisa y de dimensiones 2420x982mm, formado por dos hojas abatibles de altura 2330mm, anchura 480mm y grosor 19mm, e interior de melamina con baldas y barra de colgar, incluido tapajuntas a una cara en aglomerado rechapado en madera, bisagras, tirador por hoja y juego de tornillos y barnizado de la madera, colocación, nivelación y ajuste final.

| Código | Ud | Descripción | Rendimiento | Precio | Importe |
|---|---|---|---|---|---|
| MOOA12a | h | Peón ordinario construcción | 0.108 | 15.55 | 1.68 |
| MOOA.9a | h | Oficial 2ª construcción | 0.108 | 16.69 | 1.80 |
| MOOC.8a | h | Oficial 1ª carpintería | 1.08 | 17.57 | 18.98 |
| PFTM61dbea | u | Mod lis 2420x982-2hj haya (material) | 1 | 204.24 | 204.24 |
| %0300 | % | Medios auxiliares | 3 % | 226.70 | 6.80 |
|  |  | Total |  |  | 233.5 |

| Medición | Uds. | Parcial |
|---|---|---|
| a-1 | 2 | 2.000 |
| a-2 | 4 | 4.000 |
| Total |  | 6 |

**PC123.** ml
6 ml × 454.99 (468.64 con costes indirectos) = 2811.84
Mostrador realizado con estructura de fábrica de ladrillo perforado panal de 1 pie, enfoscado de mortero de cemento, y forrado con baldosa de gres porcelánico de 3600x1200 mm obtenido mediante un proceso de sinterización, tipo NEOLITH o similar, colocado con doble encolado y rejuntado con lechada de cemento (L). Pieza de 5 mm de espesor en laterales y encimera de 10 mm de espesor, de 60 cm de anchura, canto con faldón frontal a inglete de 3 cm de ancho incluso piezas especiales de remates, cortes y limpieza.

| Código | Ud | Descripción | Rendimiento | Precio | Importe |
|---|---|---|---|---|---|
| MOOA.8a | h | Oficial 1ª construcción | 5.4 | 17.78 | 96.01 |
| MOOA12a | h | Peón ordinario construcción | 5.4 | 15.55 | 83.97 |
| PFFC.2b | u | Ladrillo perf n/visto 24x11.5x7 | 190 | 0.14 | 26.60 |
| PBPM.1aa | m3 | Mto cto M-15 man | 0.6 | 92.79 | 55.67 |
| PBPM.1da | m3 | Mto cto M-5 man | 0.35 | 79.14 | 27.70 |
| mt19egl030a | m² | Encimera de gres porcelánico, Lámina Porcelánica Triple Neolith o equivalente, de 10 mm de espesor. | 1.1 | 106.47 | 117.12 |
| ppNeolith-PRRB.3gaa | m2 |  | 1.05 | 25 | 26.25 |
| % | % | Costes Directos Complementarios | 5 % | 433.32 | 21.67 |
|  |  | Total |  |  | 454.99 |

| Medición | Uds. | Largo | Parcial |
|---|---|---|---|
| mostradores de atención | 1 | 3.200 | 3.200 |
|  | 1 | 2.800 | 2.800 |
| Total |  |  | 6 |

**pp-aula-taller1** m
22 m × 44.04 (45.36 con costes indirectos) = 997.92
Bancada perimetral fija, según instrucciones de la Consellería de Cultura i Educació. Totalmente colocada, incluso accesorios necesarios para su instalación.

| Código | Ud | Descripción | Rendimiento | Precio | Importe |
|---|---|---|---|---|---|
| pp-bancada | ml | Bancada perimetral fija, según instrucciones de la Consellería de Cultura i Educació. Incluso accesorios necesarios para su instalación. (material) | 1 | 29.16 | 29.16 |
| MOOC.8a | h | Oficial 1ª carpintería | 0.431 | 17.57 | 7.57 |
| MOOC10a | h | Ayudante carpintería | 0.43 | 15 | 6.45 |
| % | % | Costes Directos Complementarios | 2 % | 43.18 | 0.86 |
|  |  | Total |  |  | 44.04 |

| Medición | Uds. | Parcial |
|---|---|---|
| bancada aula taller polivalente primaria | 12 | 12.000 |
| bancada sala usos múltiples infantil | 10 | 10.000 |
| Total |  | 22 |

**EIFS31a** u Lavadero
2 u × 65.97 (67.95 con costes indirectos) = 135.90
Lavadero de gres fino esmaltado blanco de dimensiones 39x60cm, incluso válvula desagüe de 1 1/2", sifón y tubo, colocado y con ayudas de albañilería.

| Código | Ud | Descripción | Rendimiento | Precio | Importe |
|---|---|---|---|---|---|
| MOOA.8a | h | Oficial 1ª construcción | 0.27 | 17.78 | 4.80 |
| MOOA12a | h | Peón ordinario construcción | 0.27 | 15.55 | 4.20 |
| MOOF.8a | h | Oficial 1ª fontanería | 0.54 | 15.92 | 8.60 |
| MOOF11a | h | Especialista fontanería | 0.54 | 13.93 | 7.52 |
| PIFS31a | u | Lavadero de gres fino esmaltado blanco de dimensiones 39x60cm, con marcado AENOR y según DB-HS4 del CTE. (material) | 1 | 35.666 | 35.67 |
| PIFG22ab | u | Valv desg man sif 1 1/4"x63mm | 1 | 3.89 | 3.89 |
| % | % | Costes Directos Complementarios | 2 % | 64.68 | 1.29 |
|  |  | Total |  |  | 65.97 |

| Medición | Uds. | Parcial |
|---|---|---|
| Pileta aula taller polivalente primaria | 1 | 1.000 |
| pileta aula usos múltiples infantil | 1 | 1.000 |
| Total |  | 2 |

**EIFG.5aac** u Mez mnbl conve espl cañ gir inf
4 u × 45.85 (47.23 con costes indirectos) = 188.92
Mezclador monobloque para lavadero, convencional, calidad especial, de pared, acabado cromado, caño giratorio inferior y enlaces de alimentación flexibles, totalmente instalado y comprobado.

| Código | Ud | Descripción | Rendimiento | Precio | Importe |
|---|---|---|---|---|---|
| MOOF.8a | h | Oficial 1ª fontanería | 0.54 | 15.92 | 8.60 |
| PIFG.5aac | u | Mez mnbl conve espl cañ gir inf (material) | 1 | 36.352 | 36.35 |
| % | % | Costes Directos Complementarios | 2 % | 44.95 | 0.90 |
|  |  | Total |  |  | 45.85 |

| Medición | Uds. | Parcial |
|---|---|---|
| Pileta aula taller polivalente primaria | 2 | 2.000 |
| pileta aula usos múltiples infantil | 2 | 2.000 |
| Total |  | 4 |

**pp-casilleros-aulas** u
27 u × 104.35 (107.48 con costes indirectos) = 2901.96
Mueble con 30 casilleros, construido con madera laminada estratificada y estructura de acero, atendiendo a las condiciones establecidas por la Consellería de Cultura i Educació, totalmente instalado.

| Código | Ud | Descripción | Rendimiento | Precio | Importe |
|---|---|---|---|---|---|
| pp-casilleros | u | Mueble con 30 casilleros, construido con madera laminada estratificada y estructura de acero, atendiendo a las condiciones establecidas por la Consellería de Cultura i Educació. (material) | 1 | 98.278 | 98.28 |
| MOOC10a | h | Ayudante carpintería | 0.268 | 15 | 4.02 |
| % | % | Costes Directos Complementarios | 2 % | 102.30 | 2.05 |
|  |  | Total |  |  | 104.35 |

| Medición | Uds. | Parcial |
|---|---|---|
| aulas | 27 | 27.000 |
| Total |  | 27 |

**EVCT1** u Tablón de anuncios
4 u × 81.42 (83.86 con costes indirectos) = 335.44
Tablón de anuncios de 200x150 cm. formado por tablero aglomerado hidrofugo de 2 cm., forrado con panel de corcho de alta densidad de 5 mm. de espesor, canteado perimetral con angular de aluminio. Colocado.

| Código | Ud | Descripción | Rendimiento | Precio | Importe |
|---|---|---|---|---|---|
| Pvct1 | ud | Tablón de anuncios de 200x150 cm. (material) | 1 | 80.105 | 80.11 |
| MOOA12a | h | Peón ordinario construcción | 0.032 | 15.55 | 0.50 |
| %0100 | % | Medios auxiliares | 1 % | 80.61 | 0.81 |
|  |  | Total |  |  | 81.42 |

**EFDP.9bab** m2 Cortina s/an polie alta
398.1 m2 × 30.5 (31.42 con costes indirectos) = 12508.30
Cortina arrollable en recogedor automático de dintel con tejido de poliéster opaco alta calidad, incluso accesorios.

| Código | Ud | Descripción | Rendimiento | Precio | Importe |
|---|---|---|---|---|---|
| MOOC14a | h | Aprendiz 1º carpintería (mano de obra; 21/03/2012) | 0.055 | 13.03 | 0.72 |
| PFDT28b | m2 | Cortina arroll rec/dint polie op (material) | 1 | 29.177 | 29.18 |
| %020000200 | % | Medios auxiliares (27/06/2003) | 2 % | 29.90 | 0.60 |
|  |  | Total |  |  | 30.5 |

| Medición | Uds. | Largo | Alto | Parcial |
|---|---|---|---|---|
| aulas infantil | 4 | 7.400 | 3.000 | 88.800 |
|  | 5 | 6.600 | 3.000 | 99.000 |
|  | 1 | 5.500 | 3.000 | 16.500 |
|  | 1 | 3.300 | 3.000 | 9.900 |
| sala profesores | 3 | 3.000 | 3.000 | 27.000 |
| despachos | 7 | 3.000 | 3.000 | 63.000 |
| aulas bajo porche PB | 13 | 1.500 | 3.000 | 58.500 |
|  | 2 | 2.800 | 3.000 | 16.800 |
|  | 1 | 2.900 | 3.000 | 8.700 |
| sala usos múltiples | 1 | 3.300 | 3.000 | 9.900 |
| Total |  |  |  | 398.1 |

### CAP28.1 COCINA (06/10/2014)
Importe: 65937.52

**ppC1-SCE040** Ud
1 Ud × 14840.41 (15285.62 con costes indirectos) = 15285.62
Recinto frigorífico compuesto por dos cámaras de refrigeración y una cámara de congelación. Con suelo reforzado. Construido en chapa de acero galvanizado y lacado en toda su parte exterior e interior. Fabricado basándose en el procedimiento térmico del laminado de paneles en frío. El aislamiento térmico de polietileno inyectado a alta presión, y en moldes cerrados, con una
densidad aproximada de 40 Kg./m³. Dotado de evaporador, grupo frigorífico, paneles, cuadro eléctrico y todos los mecanismos necesarios para su funcionamiento.
- Cámara congelación: equipo frigorífico mediante evaporador de tiro forzado, unidad con compresor hermético y termostato de regulación.
Características técnicas: III+N+T de 2 1/2 CV.
- Cámaras refrigeración: equipos frigoríficso mediante evaporador de tiro forzado, unidad con compresor hermético y termostato de regulación. Características técnicas: II+T de 1 1/2 CV
Totalmente montado, instalado, conexionado y comprobado. Homologado para instalaciones docentes.

| Código | Ud | Descripción | Rendimiento | Precio | Importe |
|---|---|---|---|---|---|
| ppC1 | Ud |  (material) | 1 | 14468.085 | 14468.09 |
| MOOE.8a | h | Oficial 1ª electricidad | 2.742 | 15.92 | 43.65 |
| mo093 | h | Ayudante electricista. | 2.74 | 13.75 | 37.68 |
| % | % | Costes Directos Complementarios | 2 % | 14549.42 | 290.99 |
|  |  | Total |  |  | 14840.41 |

**ppC2-ERSW.4a** m2
1.27 m2 × 241.54 (248.79 con costes indirectos) = 315.96
Rejilla de pavimento construida en acero inoxidable, de varios formatos y 175mm de alto. Con salida de Ø110 mm. Se incluye pileta, rejilla y filtro. Totalmente colocada. Homologado para instalaciones docentes.

| Código | Ud | Descripción | Rendimiento | Precio | Importe |
|---|---|---|---|---|---|
| MOOC.8a | h | Oficial 1ª carpintería | 0.084 | 17.57 | 1.48 |
| MOOC10a | h | Ayudante carpintería | 0.082 | 15 | 1.23 |
| ppC2 | m2 | Rejilla de pavimento construida en acero inoxidable, de 300x300x175mm y 400x400x175mm. Con salida de Ø110 mm. Se incluye pileta, rejilla y filtro. (material) | 1.2 | 195.079 | 234.09 |
| % | % | Costes Directos Complementarios | 2 % | 236.80 | 4.74 |
|  |  | Total |  |  | 241.54 |

Claves: madero, colocacion, soporte, madera, revestimiento, falso, baldosa, suelo, acero, cabeza, revestir, rampa

| Medición | Uds. | Largo | Ancho | Parcial |
|---|---|---|---|---|
| C. Frigoríficas | 3 | 0.300 | 0.300 | 0.270 |
| Cuarto frio | 1 | 0.300 | 0.300 | 0.090 |
| Cocina | 1 | 0.400 | 0.400 | 0.160 |
| Plonge y lavado vajilla | 1 | 1.000 | 0.300 | 0.300 |
|  | 1 | 1.500 | 0.300 | 0.450 |
| Total |  |  |  | 1.27 |

**ppC3-EIFS12aa** u
2 u × 215.23 (221.69 con costes indirectos) = 443.38
Lavamanos monoblock con pedal agua fría/caliente. Dimensiones (LxPxA mm)450x450x850. Totalmente fabricado en chapa de acero inoxidable AISI 304 18/10. Encimera con peto posterior de 40 mm. de altura. Reborde perimétrico estampado. Cuba insonorizada. Pulsador de pie y caño. Panel frontal extraíble. Modelo con pulsador a dos aguas a doble pedal. Incluso válvula desagüe, sifón y tubo, colocado y con ayudas de albañilería. Homologado para instalaciones docentes.

| Código | Ud | Descripción | Rendimiento | Precio | Importe |
|---|---|---|---|---|---|
| MOOA12a | h | Peón ordinario construcción | 0.132 | 15.55 | 2.05 |
| MOOF.8a | h | Oficial 1ª fontanería | 0.223 | 15.92 | 3.55 |
| MOOF11a | h | Especialista fontanería | 0.223 | 13.93 | 3.11 |
| ppC3 | u | Lavamanos monoblock con pedal agua fría/caliente. Dimensiones (LxPxA mm)450x450x850. Totalmente fabricado en chapa de acero inoxidable AISI 304 18/10. Encimera con peto posterior de 40 mm. de altura. Reborde perimétrico estampado. Cuba insonorizada. Pulsador de pie y caño. Panel frontal extraíble. Modelo con pulsador a dos aguas a doble pedal. Incluso válvula desagüe, sifón y tubo. Homologado para instalaciones docentes. (material) | 1 | 197.374 | 197.37 |
| PIFG22ab | u | Valv desg man sif 1 1/4"x63mm | 1 | 3.89 | 3.89 |
| PISC.1bd | m | Tubo eva PVC sr-B Ø40mm 50%acc | 0.5 | 2.08 | 1.04 |
| % | % | Costes Directos Complementarios | 2 % | 211.01 | 4.22 |
|  |  | Total |  |  | 215.23 |

| Medición | Uds. | Parcial |
|---|---|---|
| cuarto frío | 1 | 1.000 |
| cocina | 1 | 1.000 |
| Total |  | 2 |

**ppC4-SCM010** m
8.2 m × 166.47 (171.46 con costes indirectos) = 1405.97
Mesa de trabajo con alzatina, de dimensiones (PxAmm):700x900, construida totalmente en acero inoxidaqble. Encimera de 50 mm en acero inoxidable AISI304 de 15/10 de espesor, reforzados para evitar el goteo; plano de trabajo con esquinas soldadas. Alzatina de 10 mm esquina redondeada, 100 mm de altura y 13 mm de profundidad. Patas redondeadas de 50 mm de diámetro, regulables en altura (-60+10 mm) en acero inoxidable AISI 304. Con entrepaño liso inferior de acero inox AISI 304, de 50 mm de espesor, para posicionar a 200 mm de altura sin necesidad de herramienta de dimensiones (PxA mm):550x50. Homologada para instalaciones de centros docentes.

| Código | Ud | Descripción | Rendimiento | Precio | Importe |
|---|---|---|---|---|---|
| ppC4 | m | Mesa de trabajo con alzatina, de dimensiones (PxAmm):700x900, construida totalmente en acero inoxidaqble. Encimera de 50 mm en acero inoxidable AISI304 de 15/10 de espesor, reforzados para evitar el goteo; plano de trabajo con esquinas soldadas. Alzatina de 10 mm esquina redondeada, 100 mm de altura y 13 mm de profundidad. Patas redondeadas de 50 mm de diámetro, regulables en altura (-60+10 mm) en acero inoxidable AISI 304. Con entrepaño liso inferior de acero inox AISI 304, de 50 mm de espesor, para posicionar a 200 mm de altura sin necesidad de herramienta de dimensiones (PxA mm):550x50. Homologada para instalaciones de centros docentes. (material) | 1 | 147.314 | 147.31 |
| MOOA.8a | h | Oficial 1ª construcción | 0.485 | 17.78 | 8.62 |
| MOOC10a | h | Ayudante carpintería | 0.485 | 15 | 7.28 |
| % | % | Costes Directos Complementarios | 2 % | 163.21 | 3.26 |
|  |  | Total |  |  | 166.47 |

| Medición | Uds. | Largo | Parcial |
|---|---|---|---|
| Cuarto frío | 1 | 1.600 | 1.600 |
|  | 1 | 2.000 | 2.000 |
| cocina | 1 | 2.000 | 2.000 |
|  | 1 | 1.600 | 1.600 |
| plonge y zona lavado | 1 | 1.000 | 1.000 |
| Total |  |  | 8.2 |

**ppC5-mesa** m
5.1 m × 147.26 (151.68 con costes indirectos) = 773.57
Mesa de trabajo, de dimensiones (PxAmm):700x900, construida totalmente en acero inoxidaqble. Encimera de 50 mm en acero inoxidable AISI304 de 15/10 de espesor, reforzados para evitar el goteo; plano de trabajo con esquinas soldadas. Alzatina de 10 mm esquina redondeada, 100 mm de altura y 13 mm de profundidad. Patas redondeadas de 50 mm de diámetro, regulables en altura (-60+10 mm) en acero inoxidable AISI 304. Con entrepaño liso inferior de acero inox AISI 304, de 50 mm de espesor, para posicionar a 200 mm de altura sin necesidad de herramienta de dimensiones (PxA mm):550x50. Homologada para instalaciones de centros docentes.

| Código | Ud | Descripción | Rendimiento | Precio | Importe |
|---|---|---|---|---|---|
| ppC5 | m | Mesa de trabajo, de dimensiones (LxPxAmm):1600x700x900, construida totalmente en acero inoxidaqble. Encimera de 50 mm en acero inoxidable AISI304 de 15/10 de espesor, reforzados para evitar el goteo; plano de trabajo con esquinas soldadas. Alzatina de 10 mm esquina redondeada, 100 mm de altura y 13 mm de profundidad. Patas redondeadas de 50 mm de diámetro, regulables en altura (-60+10 mm) en acero inoxidable AISI 304. Con entrepaño liso inferior de acero inox AISI 304, de 50 mm de espesor, para posicionar a 200 mm de altura sin necesidad de herramienta de dimensiones (LxPxA mm):1510x550x50. Homologada para instalaciones de centros docentes. (material) | 1 | 128.472 | 128.47 |
| MOOA.8a | h | Oficial 1ª construcción | 0.485 | 17.78 | 8.62 |
| MOOC10a | h | Ayudante carpintería | 0.485 | 15 | 7.28 |
| % | % | Costes Directos Complementarios | 2 % | 144.37 | 2.89 |
|  |  | Total |  |  | 147.26 |

| Medición | Uds. | Largo | Parcial |
|---|---|---|---|
| cuarto frio | 1 | 1.800 | 1.800 |
|  | 1 | 1.500 | 1.500 |
| cocina | 1 | 1.800 | 1.800 |
| Total |  |  | 5.1 |

**ppC6-refri** u
1 u × 3224.82 (3321.56 con costes indirectos) = 3321.56
Equipo frigorífico mediante evaporador de tiro forzado, unidad con compresor hermético y termostato de regulación. Características técnicas: III+N+T de 2 1/2 CV.

| Código | Ud | Descripción | Rendimiento | Precio | Importe |
|---|---|---|---|---|---|
| ppC6 | u | Equipo frigorífico mediante evaporador de tiro forzado, unidad con compresor hermético y termostato de regulación. Características técnicas: III+N+T de 2 1/2 CV. Instalación homologada para centros docentes. (material) | 1 | 3121.286 | 3121.29 |
| MOOE.8a | h | Oficial 1ª electricidad | 1.359 | 15.92 | 21.64 |
| mo093 | h | Ayudante electricista. | 1.357 | 13.75 | 18.66 |
| % | % | Costes Directos Complementarios | 2 % | 3161.59 | 63.23 |
|  |  | Total |  |  | 3224.82 |

**ppC7-fregadero** u
3 u × 177.41 (182.73 con costes indirectos) = 548.19
Fregadero de un seno de 700 mm con escurridor. Encimera en 12/10, acero inox. AISI 304,50 mm de espesor y rebosadero; esquinas de la encimera soldadas.
Seno en acero inox. AISI 304, de dimensiones: 500x500x300 mm. Soldados y pulidos base inclinada hacia el desagüe. Dotado de tubo rebosadero y pileta de descarga. Alzatina con esquinas redondeadas de 10 mm., de altura y 13 mm de profundidad. Patas de 50 mm de diámetro, regulables en altura (-60+10 mm) en acero inox. AISI 304 hasta 200 mm para garantizar alineación con resto de elementos. Faldón en acero inox. AISI 304. Dimensiones: 700x700x900 mm. Con sifón simple de plástico de 2" de dimensiones: 100x300x50 mm. Con entrepaño liso inferior de acero inox AISI 304, de 50 mm de espesor, para posicionar a 200 mm de altura sin necesidad de herramienta, de dimensiones 610x550x50 mm. Homologado para instalaciones de centros docentes. Totalmente instalado.

| Código | Ud | Descripción | Rendimiento | Precio | Importe |
|---|---|---|---|---|---|
| ppC7 | u |  (material) | 1 | 165.244 | 165.24 |
| MOOA12a | h | Peón ordinario construcción | 0.132 | 15.55 | 2.05 |
| MOOF.8a | h | Oficial 1ª fontanería | 0.223 | 15.92 | 3.55 |
| MOOF11a | h | Especialista fontanería | 0.222 | 13.93 | 3.09 |
| % | % | Costes Directos Complementarios | 2 % | 173.93 | 3.48 |
|  |  | Total |  |  | 177.41 |

| Medición | Uds. | Parcial |
|---|---|---|
| cuarto frío | 2 | 2.000 |
| cocina | 1 | 1.000 |
| Total |  | 3 |

**ppC8-grifo** u
3 u × 105.09 (108.24 con costes indirectos) = 324.72
Grifo de palanca con codo 3/4", de acero inoxidable. Dimensiones (LxPxA mm):600x390x700. Homologado para instalaciones en centros docentes. Totalmente instalado.

| Código | Ud | Descripción | Rendimiento | Precio | Importe |
|---|---|---|---|---|---|
| ppC8 | u | Grifo de palanca con codo 3/4", de acero inoxidable. Dimensiones (LxPxA mm):600x390x700. Homologado para instalaciones en centros docentes. (material) | 1 | 96.392 | 96.39 |
| MOOF.8a | h | Oficial 1ª fontanería | 0.223 | 15.92 | 3.55 |
| MOOF11a | h | Especialista fontanería | 0.222 | 13.93 | 3.09 |
| % | % | Costes Directos Complementarios | 2 % | 103.03 | 2.06 |
|  |  | Total |  |  | 105.09 |

| Medición | Uds. | Parcial |
|---|---|---|
| cuarto frío | 2 | 2.000 |
| cocina | 1 | 1.000 |
| Total |  | 3 |

**ppC9-mesa-ref** u
1 u × 820.91 (845.54 con costes indirectos) = 845.54
Mesa de refrigeración con alzatina, digital, capacidad 290l. Exterior e interior en acero inox. AISI 304. Encimera de 50mm de grosor, instalada e integrada en parte posterior de alzatina de 100mm. Grosor de aislamiento 60mm. 2 puertas completas. Unidad de refrigeración incorporada. Modo de funcionamiento ventilado. Evaporador. Microprocesador electrónico con pantalla digital para la temperatura. Descongelación automática.Temperatura de funcionamiento: -2+10°C. Para temperaturas ambiente de hasta 43°C. Sin CFC o HCFC. Gas R134a en circuito de refrigeración. Gas en espuma: ciclopentano.
Provisto de 2X1/1GN rejillas Rilsan y 8 sets de 2 rodillos de rejilla de acero inox.
Dimensiones (LxPxA mm) 1274x700x950
Alimentación (V): 230 V/1N - 50
Potencia eléctrica (kW) 0,34
Homologada para instalaciones de centros docentes. Totalmente instalada.

| Código | Ud | Descripción | Rendimiento | Precio | Importe |
|---|---|---|---|---|---|
| ppC9 | u |  (material) | 1 | 791.797 | 791.80 |
| MOOE.8a | h | Oficial 1ª electricidad | 0.44 | 15.92 | 7.00 |
| mo093 | h | Ayudante electricista. | 0.437 | 13.75 | 6.01 |
| % | % | Costes Directos Complementarios | 2 % | 804.81 | 16.10 |
|  |  | Total |  |  | 820.91 |

**ppC11-campana** u
1 u × 1307.84 (1347.08 con costes indirectos) = 1347.08
Campana extractora de acero inox. AISI 304. Instalada con filtros laberintos DEDALUS (en el frontal), paneles sólidos y canal colector de grasa alrededor. Lámina interior deflectora (en la parte posterior) para recoger el vapor condensado. Adecuado para lugares con grandes cantidades de vapor a expulsar (hornos, lavavajillas, etc). Incluida la extracción con caja de ventilación 400º/2h y conductos de acero galvanizado, totalmente instalada. Dimensiones (LxPxA mm):1200x1200x400. Homologada para instalaciones de centros docentes.

| Código | Ud | Descripción | Rendimiento | Precio | Importe |
|---|---|---|---|---|---|
| ppC11 | u | Campana extractora de acero inox. AISI 304. Instalada con filtros laberintos DEDALUS (en el frontal), paneles sólidos y canal colector de grasa alrededor. Lámina interior deflectora (en la parte posterior) para recoger el vapor condensado. Adecuado para lugares con grandes cantidades de vapor a expulsar (hornos, lavavajillas, etc). Incluida la extracción con caja de ventilación 400º/2h y conductos de acero galvanizado. Dimensiones (LxPxA mm):1200x1200x400. Homologada para instalaciones de centros docentes. (material) | 1 | 1248.515 | 1248.52 |
| MOOE.8a | h | Oficial 1ª electricidad | 1.136 | 15.92 | 18.09 |
| mo093 | h | Ayudante electricista. | 1.134 | 13.75 | 15.59 |
| % | % | Costes Directos Complementarios | 2 % | 1282.20 | 25.64 |
|  |  | Total |  |  | 1307.84 |

**ppC12-mesa-ref-440** u
1 u × 1235.5 (1272.57 con costes indirectos) = 1272.57
Mesa de refrigeración de 440 l de capacidad, de 3 puertas, con alzatina. Exterior e interior en acero inox. AISI 304. Encimera de 50mm de grosor, instalada e integrada en parte posterior de alzatina de 100mm. Grosor de aislamiento 60mm. 3 puertas completas. Unidad de refrigeración incorporada. Modo de funcionamiento ventilado. Evaporador. Microprocesador electrónico con pantalla digital para la temperatura. Descongelación automática. Temperatura de funcionamiento: -2+10°C. Para temperaturas ambiente de hasta 43°C. Sin CFC o HCFC. Gas R134a en circuito de refrigeración. Gas en espuma: ciclopentano. Provisto de 3X1/1GN rejillas Rilsan y 12 sets de 2 rodillos de rejilla de acero inox. Dimensiones (LxPxA mm): 1759x700x950. Alimentación (V): 230 V/1N - 50. Potencia eléctrica (kW): 0,34. Homologada para instalaciones de centros docentes. Totalmente instalada.

| Código | Ud | Descripción | Rendimiento | Precio | Importe |
|---|---|---|---|---|---|
| ppC12 | u |  (material) | 1 | 1198.023 | 1198.02 |
| MOOE.8a | h | Oficial 1ª electricidad | 0.448 | 15.92 | 7.13 |
| mo093 | h | Ayudante electricista. | 0.445 | 13.75 | 6.12 |
| % | % | Costes Directos Complementarios | 2 % | 1211.27 | 24.23 |
|  |  | Total |  |  | 1235.5 |

**ppC13-marmita** u
2 u × 1506.92 (1552.13 con costes indirectos) = 3104.26
Marmita de gas de 150 LT. Cuba con tapa de doble capa en acero inoxidable. Paneles exteriores en acero inoxidable con acabado Scotch-Brite. Cuba prensada en acero inoxidable AISI 316. Cuba embutida con ángulos redondeados sin soldaduras. Manómetros que controlan el funcionamiento de la marmita. Válvula solenoide para rellenado con agua fría o caliente. Grifo de descarga de gran capacidad para la extracción de los alimentos. Quemadores en acero inoxidable con combustión optimizada, dispositivo de fallo de llama, limitador de temperatura y protección de piloto. Calentamiendo directo por medio de quemadores directamente en la cuba. El alimento alcanza mayor temperatura que con el calentamiento indirecto. Cuba redonda de 150 litros. Dimensiones (LxPxA mm):800x930x850
Alimentación (V): 230 V/1N - 50/60
Potencia eléctrica (kW) 0,20
Potencia gas (kW) 24,00
Homologada para instalaciones de centros docentes. Totalmente instalada.

| Código | Ud | Descripción | Rendimiento | Precio | Importe |
|---|---|---|---|---|---|
| ppC13 | u |  (material) | 1 | 1473.431 | 1473.43 |
| MOOC.8a | h | Oficial 1ª carpintería | 0.224 | 17.57 | 3.94 |
| % | % | Costes Directos Complementarios | 2 % | 1477.37 | 29.55 |
|  |  | Total |  |  | 1506.92 |

**ppC14-mueble** u
3 u × 363.28 (374.18 con costes indirectos) = 1122.54
Mueble de armario de 400 mm formado por paneles exteriores en acero inoxidable con acabado Scotch-Brite o similar, de dimensiones (LxPxA mm):400x900x600. Patas regulables en altura. Con puerta de dimensiones (LxPxA mm):400x40x440. Homologado para instalaciones de centros docentes. Totalmente colocado.

| Código | Ud | Descripción | Rendimiento | Precio | Importe |
|---|---|---|---|---|---|
| ppC14 | u | Mueble de armario de 400 mm formado por paneles exteriores en acero inoxidable con acabado Scotch-Brite o similar, de dimensiones (LxPxA mm):400x900x600. Patas regulables en altura. Con puerta de dimensiones (LxPxA mm):400x40x440. Homologado para instalaciones de centros docentes. (material) | 1 | 344.259 | 344.26 |
| MOOA.8a | h | Oficial 1ª construcción | 0.363 | 17.78 | 6.45 |
| MOOC10a | h | Ayudante carpintería | 0.363 | 15 | 5.45 |
| % | % | Costes Directos Complementarios | 2 % | 356.16 | 7.12 |
|  |  | Total |  |  | 363.28 |

| Medición | Uds. | Parcial |
|---|---|---|
| cocina | 3 | 3.000 |
| Total |  | 3 |

**ppC15-cocina-gas** u
2 u × 1716.67 (1768.17 con costes indirectos) = 3536.34
Cocina de gas con 6 quemadores más horno. Superficie de trabajo prensada en una sola pieza en acero inoxidable 2mm con ángulos redondeados. Paneles exteriores en acero inoxidable con acabado Scotch-Brite o similar. Laterales y top en acero AISI 304. Cortes láser en los laterales para un ajuste perfecto entre unidades. Rejillas soporte en hierro fundido. Quemadores “flower flame” de Alta Eficiencia (60% de rendimiento). 4 quemadores (1 de 10kW, 3 de 6 kW). Dispositivo de fallo de llama. Protección de piloto. Protección IPX 5. Características del Horno: Puerta embutida de doble pared y aislada con panel interno prensado para un cierre hermético y una mayor higiene. Cámara del horno en acero inoxidable con la base ranurada (5mm de hierro fundido). Cámara del horno con 3 niveles para albergar bandejas GN 2/1. Horno a gas de alta eficiencia, quemador central atmosférico con combustión optimizada posicionado bajo la placa base, dispositivo de fallo de llama y encendido piezo-eléctrico. Termostato regulable de 110°C a 285°C
Dimensiones (LxPxA mm) 800x930x850
Potencia gas (kW) 52,50
Homologada para instalaciones de centros docentes. Totalmente instalada.

| Código | Ud | Descripción | Rendimiento | Precio | Importe |
|---|---|---|---|---|---|
| ppC15 | u | Cocina de gas con 6 quemadores, 2 hornos y armario. Superficie de trabajo prensada en una sola pieza en acero inoxidable 2mm con ángulos redondeados. Paneles exteriores en acero inoxidable con acabado Scotch-Brite o similar. Laterales y top en acero AISI (material) | 1 | 1679.069 | 1679.07 |
| MOOC.8a | h | Oficial 1ª carpintería | 0.224 | 17.57 | 3.94 |
| % | % | Costes Directos Complementarios | 2 % | 1683.01 | 33.66 |
|  |  | Total |  |  | 1716.67 |

**ppC16-frytop** u
1 u × 856.04 (881.72 con costes indirectos) = 881.72
Frytop gas (16 KW) de placa horizontal lisa, con superficie de cocción prensada en una sola pieza en acero inoxidable 2mm con ángulos redondeados. Paneles exteriores en acero inoxidable con acabado Scotch-Brite o similar. Laterales y top en acero AISI 304. Paneles laterales y trasero en una sola pieza para una mayor durabilidad y estabilidad. Placa de cocción de 15mm de grosor para una distribución uniforme de la temperatura. Superficie lisa en acero dulce. Rango de temperatura de 210°C a 420°C. Gran orificio con cajón recolector de grasas. Protección IPX 5.
Dimensiones (LxPxA mm) 800x930x250
Potencia gas (kW):16,00
Homologada para instalaciones de centros docentes. Totalmente instalada.

| Código | Ud | Descripción | Rendimiento | Precio | Importe |
|---|---|---|---|---|---|
| ppC16 | u |  (material) | 1 | 835.403 | 835.40 |
| MOOC.8a | h | Oficial 1ª carpintería | 0.219 | 17.57 | 3.85 |
| % | % | Costes Directos Complementarios | 2 % | 839.25 | 16.79 |
|  |  | Total |  |  | 856.04 |

**ppC17-armario-800** u
1 u × 187.4 (193.02 con costes indirectos) = 193.02
Mueble de armario de dimensiones(LxPxA mm):800x900x600. Paneles exteriores en acero inoxidable con acabado Scotch-Brite o similar. Patas regulables en altura. Con puerta de dimensiones (LxPxA mm): 400x40x440. Homologado para instalaciones de centros docentes. Totalmente colocado.

| Código | Ud | Descripción | Rendimiento | Precio | Importe |
|---|---|---|---|---|---|
| ppC17 | u | Mueble de armario de dimensiones(LxPxA mm):800x900x600. Paneles exteriores en acero inoxidable con acabado Scotch-Brite o similar. Patas regulables en altura. Con puerta de dimensiones (LxPxA mm): 400x40x440 (material) | 1 | 172.13 | 172.13 |
| MOOA.8a | h | Oficial 1ª construcción | 0.354 | 17.78 | 6.29 |
| MOOC10a | h | Ayudante carpintería | 0.354 | 15 | 5.31 |
| % | % | Costes Directos Complementarios | 2 % | 183.73 | 3.67 |
|  |  | Total |  |  | 187.4 |

**ppC18-campana-2800** u
1 u × 3367.89 (3468.93 con costes indirectos) = 3468.93
Campana extractora construida en acero inox. 304 AISI. Equipada con filtros laberinto en acero inox. 304 AISI., paneles ciegos en acero inox. 304 AISI, recoge grasa y recoge bandeja condensado. Juntas de soldadura continuas. Incluida la extraccion con caja de ventilacion 400º/2h y conductos de acero galvanizado, totalmente construida.
Se incluye sistema de extincion de incendios ALT-EX.
Dimensiones (LxPxA mm): 2800x2200x500.
Homologada para instalaciones de centros docentes. Totalmente instalada.

| Código | Ud | Descripción | Rendimiento | Precio | Importe |
|---|---|---|---|---|---|
| ppC18 | u |  (material) | 1 | 3268.171 | 3268.17 |
| MOOE.8a | h | Oficial 1ª electricidad | 1.136 | 15.92 | 18.09 |
| mo093 | h | Ayudante electricista. | 1.134 | 13.75 | 15.59 |
| % | % | Costes Directos Complementarios | 2 % | 3301.85 | 66.04 |
|  |  | Total |  |  | 3367.89 |

| Medición | Uds. | Parcial |
|---|---|---|
| cocina | 1 | 1.000 |
| Total |  | 1 |

**ppC19-lampara** u
1 u × 30.91 (31.84 con costes indirectos) = 31.84
Lámpara IP65 de 36 W con caja y cubierta en poliester reforzado con fibra de vidrio. Lámpara en policarbonato auto-apagable, de neón fluorescente.
Dimensiones (LxPxA mm) 1257x65x125
Alimentación (V):230 V/1N - 50
Potencia eléctrica (kW):0,04
Homologada para instalaciones de centros docentes. Totalmente instalada.

| Código | Ud | Descripción | Rendimiento | Precio | Importe |
|---|---|---|---|---|---|
| ppC19 | u |  (material) | 1 | 26.623 | 26.62 |
| MOOE.8a | h | Oficial 1ª electricidad | 0.125 | 15.92 | 1.99 |
| mo093 | h | Ayudante electricista. | 0.123 | 13.75 | 1.69 |
| % | % | Costes Directos Complementarios | 2 % | 30.30 | 0.61 |
|  |  | Total |  |  | 30.91 |

**ppC20-mesa-caliente** u
1 u × 734.51 (756.55 con costes indirectos) = 756.55
Mesa caliente de 2000 mm, de dimensiones de vano: 1800x550x550 mm.
Plano de trabajo de 50 mm., en acero inox. AISI 304 de 15/10 de espesor, insonorizado y bordes mejorados. Panel inferior impermeable reforzado. Puertas correderas están insonorizadas, tienen deslizamiento por rodamientos y tope de cierre. Sistema de calentamiento ventilado con distribución del aire caliente. Termostato analógico para el controlde la temperatura interna. Temperatura interna ajustable hasta un máximo de 80º C. Caja eléctrica de 150 mm., con los elementos calefactores.
Dimensiones (LxPxA mm) 2000x700x900
Alimentación (V): 220/240 V/1N - 50/60
Potencia eléctrica (kW) 2,40
Homologada para instalaciones de centros docentes. Totalmente instalada.

| Código | Ud | Descripción | Rendimiento | Precio | Importe |
|---|---|---|---|---|---|
| ppC20 | u |  (material) | 1 | 706.88 | 706.88 |
| MOOE.8a | h | Oficial 1ª electricidad | 0.447 | 15.92 | 7.12 |
| mo093 | h | Ayudante electricista. | 0.444 | 13.75 | 6.11 |
| % | % | Costes Directos Complementarios | 2 % | 720.11 | 14.40 |
|  |  | Total |  |  | 734.51 |

**ppC21-renovacion** u
1 u × 1553.63 (1600.24 con costes indirectos) = 1600.24
Red de conductos para renovación de aire, según plano, construidos con paneles rigidos de lana mineral revestidos exterior e interiormente con una lámina de aluminio de 25mm de espesor para la entrada de aire a la cocina, incluidas rejillas de aluminio y rejilla de acero galvanizado con malla antipájaros en el exterior. Totalmente instalada.

| Código | Ud | Descripción | Rendimiento | Precio | Importe |
|---|---|---|---|---|---|
| ppC21 | u | Red de conductos, según plano, construidos con paneles rigidos de lana mineral revestidos exterior e interiormente con una lámina de aluminio de 25mm de espesor para la entrada de aire a la cocina, incluidas rejillas de aluminio y rejilla de acero galvanizado con malla antipájaros en el exterior. (material) | 1 | 1489.497 | 1489.50 |
| MOOE.8a | h | Oficial 1ª electricidad | 1.136 | 15.92 | 18.09 |
| mo093 | h | Ayudante electricista. | 1.133 | 13.75 | 15.58 |
| % | % | Costes Directos Complementarios | 2 % | 1523.17 | 30.46 |
|  |  | Total |  |  | 1553.63 |

**ppC22-fregadero-ollas** u
1 u × 343.71 (354.02 con costes indirectos) = 354.02
Fregadero para ollas de un seno de dimensiones (LxPxA mm): 1200x700x900. Encimera en 12/10, acero inox., AISI 304, 50 mm de espesor y rebosadero; esquinas de la encimera soldadas. El seno de 350 mm., de alto está construido en acero inox., AISI 304. Los senos están soldades y pulidos, la base está inclinada hacia el desagüe. Dotado de tubo rebosadero y pileta de descarga. Alzatina con esquinas redondeadas de 10 mm, 100 mm de altura y 13 mm de profundidad. Patas de 50 mm de diámetro, regulables en altura (-60+10 mm) en acero inox. AISI 304 hasta 200 mm, que garantiza la alienación con el resto de aparatos. Con sifón smple de plástico 2" de 100x300x50 mm.
Homologado para instalaciones de centros docentes. Totalmente instalado.

| Código | Ud | Descripción | Rendimiento | Precio | Importe |
|---|---|---|---|---|---|
| ppC22 | u |  (material) | 1 | 330.489 | 330.49 |
| MOOF.8a | h | Oficial 1ª fontanería | 0.219 | 15.92 | 3.49 |
| MOOF11a | h | Especialista fontanería | 0.215 | 13.93 | 2.99 |
| % | % | Costes Directos Complementarios | 2 % | 336.97 | 6.74 |
|  |  | Total |  |  | 343.71 |

**ppC23-grifo-ducha** u
1 u × 99.78 (102.77 con costes indirectos) = 102.77
Grifo de codo con brazo ducha mas caño, de acero inoxidable, de dimensiones (LxPxA mm): 800x465x1400. Homologado para instalaciones de centros docentes. Totalmente instalado.

| Código | Ud | Descripción | Rendimiento | Precio | Importe |
|---|---|---|---|---|---|
| ppC23 | u | Grifo de codo con brazo ducha mas caño, de acero inoxidable, de dimensiones (LxPxA mm): 800x465x1400. Homologado para instalaciones de centros docentes. (material) | 1 | 94.098 | 94.10 |
| MOOF.8a | h | Oficial 1ª fontanería | 0.125 | 15.92 | 1.99 |
| MOOF11a | h | Especialista fontanería | 0.124 | 13.93 | 1.73 |
| % | % | Costes Directos Complementarios | 2 % | 97.82 | 1.96 |
|  |  | Total |  |  | 99.78 |

**ppC24-mesa-clasif** u
1 u × 772.08 (795.24 con costes indirectos) = 795.24
Mesa de clasificación para zona de plonge y lavado, de dimensiones: 1700x800x875 mm. Con 4 patas tubulares de altura regulable. Encuadrado en 3 lados. Construcción en acero inoxidable. Estante superior para cestos. Con orificio para desperdicios con anillo de goma. Accesorios para deslizar por el lado izquierdo. Direccion de las cestas: de derecha a izquierda. Dimensiones (LxPxA mm): 1700x800x1551. Homologada para instalaciones de centros docentes. Totalmente instalada.

| Código | Ud | Descripción | Rendimiento | Precio | Importe |
|---|---|---|---|---|---|
| ppC24 | u | Mesa de clasificación para zona de plonge y lavado, de dimensiones: 1700x800x875 mm. Con 4 patas tubulares de altura regulable. Encuadrado en 3 lados. Construcción en acero inoxidable. Estante superior para cestos. Con orificio para desperdicios con anillo de goma. Accesorios para deslizar por el lado izquierdo. Direccion de las cestas: de derecha a izquierda. Dimensiones (LxPxA mm): 1700x800x1551. Homologada para instalaciones de centros docentes. (material) | 1 | 743.601 | 743.60 |
| MOOF.8a | h | Oficial 1ª fontanería | 0.448 | 15.92 | 7.13 |
| MOOF11a | h | Especialista fontanería | 0.446 | 13.93 | 6.21 |
| % | % | Costes Directos Complementarios | 2 % | 756.94 | 15.14 |
|  |  | Total |  |  | 772.08 |

**ppC25-mesa-desliz** u
1 u × 452.34 (465.91 con costes indirectos) = 465.91
Mesa deslizante con cuba y alzatina para zona de plonge y lavado, de acero inox. 304 AISI. Cuba (800x530x300mm) con fondo inclinado, desagüe, cubo de desperdicios. Carriles deslizantes y antisalpicaduras. Patas cuadradas tubulares regulables en altura. Diseñada para cestos de 500x500mm. Dimensiones (LxPxA mm): 800x620x1370. Con válvula de cierre de descarga de 50x200x86 mm. Homologada para instalaciones de centros docentes. Totalmente instalada.

| Código | Ud | Descripción | Rendimiento | Precio | Importe |
|---|---|---|---|---|---|
| ppC25 | u | Mesa deslizante con cuba y alzatina para zona de plonge y lavado, de acero inox. 304 AISI. Cuba (800x530x300mm) con fondo inclinado, desagüe, cubo de desperdicios. Carriles deslizantes y antisalpicaduras. Patas cuadradas tubulares regulables en altura. Diseñada para cestos de 500x500mm. Dimensiones (LxPxA mm): 800x620x1370. Homologada para instalaciones de centros docentes. (material) | 1 | 438.358 | 438.36 |
| MOOF.8a | h | Oficial 1ª fontanería | 0.172 | 15.92 | 2.74 |
| MOOF11a | h | Especialista fontanería | 0.17 | 13.93 | 2.37 |
| % | % | Costes Directos Complementarios | 2 % | 443.47 | 8.87 |
|  |  | Total |  |  | 452.34 |

**ppC26-grifo-ducha-1** u
1 u × 43.59 (44.9 con costes indirectos) = 44.90
Grifo con brazo ducha de un agujero, de acero inoxidable, de dimensiones (LxPxA mm): 300x200x1150. Homologado para instalaciones de centros docentes. Totalmente instalado.

| Código | Ud | Descripción | Rendimiento | Precio | Importe |
|---|---|---|---|---|---|
| ppC26 | u | Grifo con brazo ducha de un agujero, de acero inoxidable, de dimensiones (LxPxA mm): 300x200x1150. Homologado para instalaciones de centros docentes (material) | 1 | 39.016 | 39.02 |
| MOOF.8a | h | Oficial 1ª fontanería | 0.126 | 15.92 | 2.01 |
| MOOF11a | h | Especialista fontanería | 0.123 | 13.93 | 1.71 |
| % | % | Costes Directos Complementarios | 2 % | 42.74 | 0.85 |
|  |  | Total |  |  | 43.59 |

**ppC27-lavavajillas-capota** u
1 u × 1853.18 (1908.78 con costes indirectos) = 1908.78
Lavavajillas eléctrico de capota, Electrolux o equivalente, con capacidad de lavado de 1.200 platos/67 cestas. Capota manual abierta a tres lados para instalaciones en línea y en esquina. Filtro de fácil extracción. Boiler a presión de 12 l para ciclo de aclarado de 80-90ºC, con protección anti-corrosión. Tres ciclos de lavado 54/90/150 segundos. Ciclo de auto-limpieza, Placa electrónica con display digital que incorpora sistema de detección de fallos. Dispositivo de ahorro de energía, bomba de desagüe y dipensador de detergente. Componentes principales de acero inoxidable AISI 304 resistente a la corrosión. Protección contra el agua IPX 5. Incluso sifones y accesorios. Homologado para instalaciones de centros docentes. Totalmente instalado.

| Código | Ud | Descripción | Rendimiento | Precio | Importe |
|---|---|---|---|---|---|
| ppC27-lav-cap | u |  (material) | 1 | 1813.1 | 1813.10 |
| MOOF.8a | h | Oficial 1ª fontanería | 0.126 | 15.92 | 2.01 |
| MOOF11a | h | Especialista fontanería | 0.124 | 13.93 | 1.73 |
| % | % | Costes Directos Complementarios | 2 % | 1816.84 | 36.34 |
|  |  | Total |  |  | 1853.18 |

**pp-lavavajillas-frontal** u
1 u × 1726.74 (1778.54 con costes indirectos) = 1778.54
Lavavajillas eléctrico frontal, Fagor o equivalente. Tres ciclos de lavado 120/150/180 segundos. Ciclo de auto-limpieza, placa electrónica con display digital que incorpora sistema de detección de fallos. Dispositivo de ahorro de energía, bomba de desagüe y dipensador de detergente. Sistema de aclarado a temperatura constante con bomba de presión y break tank. Componentes principales de acero inoxidable AISI 304 resistente a la corrosión. Protección contra el agua IPX 5. Incluso sifones y accesorios. Homologado para instalaciones de centros docentes. Totalmente instalado.

| Código | Ud | Descripción | Rendimiento | Precio | Importe |
|---|---|---|---|---|---|
| MOOF.8a | h | Oficial 1ª fontanería | 0.125 | 15.92 | 1.99 |
| MOOF11a | h | Especialista fontanería | 0.124 | 13.93 | 1.73 |
| pp-lav-frontal | u | Lavavajillas eléctrico frontal, Fagor o equivalente. Tres ciclos de lavado 120/150/180 segundos. Ciclo de auto-limpieza, placa electrónica con display digital que incorpora sistema de detección de fallos. Dispositivo de ahorro de energía, bomba de desagüe y dipensador de detergente. Sistema de aclarado a temperatura constante con bomba de presión y break tank. Componentes principales de acero inoxidable AISI 304 resistente a la corrosión. Protección contra el agua IPX 5. Incluso sifones y accesorios. Homologado para instalaciones de centros docentes. (material) | 1 | 1689.162 | 1689.16 |
| % | % | Costes Directos Complementarios | 2 % | 1692.88 | 33.86 |
|  |  | Total |  |  | 1726.74 |

**ppC28-secado** u
1 u × 1698.65 (1749.61 con costes indirectos) = 1749.61
Túnel de secado para lavavajillas RT. Frontal, laterales y cubierta en acero inoxidable AISI 304. Secado de vajilla completo gracias al suministro de aire a alta temperatura (50-60ºC). Calentamiento eléctrico.
La cinta transportadora se conecta al lavavajillas. Caudal de Aire: 1000 m³ / h. Dirección de derecha a izquierda.
Dimensiones (LxPxA mm) 900x884x1922
Alimentación (V): 400 V/3N - 50/60
Potencia eléctrica (kW) 8,50
Homologado para instalaciones de centros docentes. Totalmente instalado.

| Código | Ud | Descripción | Rendimiento | Precio | Importe |
|---|---|---|---|---|---|
| ppC28 | u |  (material) | 1 | 1661.625 | 1661.63 |
| MOOF.8a | h | Oficial 1ª fontanería | 0.126 | 15.92 | 2.01 |
| MOOF11a | h | Especialista fontanería | 0.122 | 13.93 | 1.70 |
| % | % | Costes Directos Complementarios | 2 % | 1665.34 | 33.31 |
|  |  | Total |  |  | 1698.65 |

**ppC29-campana** u
1 u × 1368.71 (1409.77 con costes indirectos) = 1409.77
Campana extractora con filtros para la zona de plonge y lavado, adecuado para lugares con grandes cantidades de vapor a expulsar (hornos, lavavajillas, etc). Construido en acero inox. AISI 304.
Instalado con filtros laberintos DEDALUS o similar (en el frontal), paneles sólidos y canal colector de grasa alrededor. Lámina interior deflectora (en la parte posterior) para recoger el vapor condensado.
Se incluye la extraccion con caja de ventilacion y conductos de acero galvanizado, totalmente construida. Dimensiones (LxPxA mm): 2400x1200x400
Homologada para instalaciones de centros docentes. Totalmente instalada.

| Código | Ud | Descripción | Rendimiento | Precio | Importe |
|---|---|---|---|---|---|
| ppC29 | u |  (material) | 1 | 1308.187 | 1308.19 |
| MOOE.8a | h | Oficial 1ª electricidad | 1.136 | 15.92 | 18.09 |
| mo093 | h | Ayudante electricista. | 1.134 | 13.75 | 15.59 |
| % | % | Costes Directos Complementarios | 2 % | 1341.87 | 26.84 |
|  |  | Total |  |  | 1368.71 |

**ppC30-estanteria** u
9 u × 135.28 (139.34 con costes indirectos) = 1254.06
Estantería lineal con 4 estantes de acero inoxidable (fondo= 475mm.). Montante laterales de altura= 1700mm. Patas ajustables. Dimensiones (LxPxA mm): 950x475x1700. Homologada para instalaciones de centros docentes.

| Código | Ud | Descripción | Rendimiento | Precio | Importe |
|---|---|---|---|---|---|
| ppC30 | u | Estantería lineal con 4 estantes de acero inoxidable (fondo= 475mm.). Montante laterales de altura= 1700mm. Patas ajustables. Dimensiones (LxPxA mm): 950x475x1700. Homologada para instalaciones de centros docentes. (material) | 1 | 120.704 | 120.70 |
| MOOA.8a | h | Oficial 1ª construcción | 0.364 | 17.78 | 6.47 |
| MOOC10a | h | Ayudante carpintería | 0.364 | 15 | 5.46 |
| % | % | Costes Directos Complementarios | 2 % | 132.63 | 2.65 |
|  |  | Total |  |  | 135.28 |

| Medición | Uds. | Parcial |
|---|---|---|
| despensa | 9 | 9.000 |
| Total |  | 9 |

**ppC31-carro-bmaria** u
4 u × 1563.36 (1610.26 con costes indirectos) = 6441.04
Carro para baño maría. Estructura de tubo cuadrado (40x40 mm), paneles, parte superior, cuba y estante inferior integrado de acero inoxidable AISI 304. 4 ruedas giratorias antihuellas de 125 mm de diám., dos con frenos. 4 paragolpes integrados. Asa ergonómica en la parte superior del carro. Cable eléctrico en espiral con bloqueo de seguridad que impide las interrupciones de alimentación. Cuba con capacidad para recipientes GN de 200 mm de profundidad. Calor mediante resistencias grabadas situadas debajo de la cuba (baja dispersión térmica). Temperatura de cuba regulada de 30° a 90°C y desagüe de 1/2 pulgada con válvula de apertura. Temperatura máxima de los paneles exteriores inferior a 50°C. Panel de control con 2 luces indicadoras de alimentación eléctrica y actividad de las resistencias. Parte superior con 2 tapas con bisagras. Compartimento inferior con puertas de doble pared, paneles aislados y asas de tubos de acero inoxidable. Compartimento inferior caliente con resistencias situadas debajo del estante inferior Compartimiento inferior con guías extraíbles que admite recipientes GN 1/1. Resistencia al agua IPX5. Dimensiones (LxPxA mm): 1200x700x1030
Alimentación (V): 230 V/1N - 50/60
Potencia eléctrica (kW) 2,45
Homologado para instalaciones de centros docentes. Totalmente instalado.

| Código | Ud | Descripción | Rendimiento | Precio | Importe |
|---|---|---|---|---|---|
| ppC31 | u |  (material) | 1 | 1498.677 | 1498.68 |
| MOOE.8a | h | Oficial 1ª electricidad | 1.147 | 15.92 | 18.26 |
| mo093 | h | Ayudante electricista. | 1.147 | 13.75 | 15.77 |
| % | % | Costes Directos Complementarios | 2 % | 1532.71 | 30.65 |
|  |  | Total |  |  | 1563.36 |

| Medición | Uds. | Parcial |
|---|---|---|
| comedor | 4 | 4.000 |
| Total |  | 4 |

**ppC32-mesa-caliente** u
1 u × 756.26 (778.95 con costes indirectos) = 778.95
Mesa caliente con alzatina para comedor. Encimera de 50 mm en acero inoxidable AISI 304, de 1,5 mm de grosor, con sonido amortiguado, bordes levantados y esquinas soldadas. Refuerzo bajo superficie superior en acero inoxidable AISI 304. Apoyo trasero integrado de 100 mm de altura y 10 mm de radio. Estante intermedio reforzado de acero inoxidable AISI 304 que puede colocarse en tres alturas diferentes. Estante de base en acero inoxidable AISI 304, de 1 mm de grosor, reforzado por barras de apoyo de 1,5 mm en acero inoxidable AISI 304. Dos puertas correderas silenciosas en acero inoxidable AISI 304. Calor ventilado, caja eléctrica con resistencias protegidas, termostato analógico y temperatura de hasta 80°C. Seis patas de 5 cm de diámetro en acero inoxidable AISI 304 con altura ajustable hasta 200 mm (+/-30 mm).
Dimensiones (LxPxA mm) 1600x700x1000
Alimentación (V): 220/240 V/1N - 50/60
Potencia eléctrica (kW) 2,40
Homologada para instalaciones de centros docentes. Totalmente instalada.

| Código | Ud | Descripción | Rendimiento | Precio | Importe |
|---|---|---|---|---|---|
| ppC32 | u |  (material) | 1 | 707.798 | 707.80 |
| MOOE.8a | h | Oficial 1ª electricidad | 1.134 | 15.92 | 18.05 |
| mo093 | h | Ayudante electricista. | 1.133 | 13.75 | 15.58 |
| % | % | Costes Directos Complementarios | 2 % | 741.43 | 14.83 |
|  |  | Total |  |  | 756.26 |

| Medición | Uds. | Parcial |
|---|---|---|
| comedor | 1 | 1.000 |
| Total |  | 1 |

**ppC33-aparador** u
5 u × 275.24 (283.5 con costes indirectos) = 1417.50
Aparador lineal para cubertería y vajilla de dimensiones: 199x100x45 cm. De acero inoxidable. Patas ajustables. Homologado para instalaciones de centros docentes.

| Código | Ud | Descripción | Rendimiento | Precio | Importe |
|---|---|---|---|---|---|
| ppC33 | u | Aparador lineal para cubertería y vajilla de dimensiones: 199x100x45 cm. De acero inoxidable. Patas ajustables. Homologado para instalaciones de centros docentes. (material) | 1 | 257.924 | 257.92 |
| MOOA.8a | h | Oficial 1ª construcción | 0.364 | 17.78 | 6.47 |
| MOOC10a | h | Ayudante carpintería | 0.363 | 15 | 5.45 |
| % | % | Costes Directos Complementarios | 2 % | 269.84 | 5.40 |
|  |  | Total |  |  | 275.24 |

**ppC34-bancada** ml
18 ml × 75.37 (77.63 con costes indirectos) = 1397.34
Bancada de trabajo de acero inoxidable de dimensiones: 800 mm de ancho y 900mm de alto.Patas ajustables. Homologado para instalaciones de centros docentes. Totalmente colocada.

| Código | Ud | Descripción | Rendimiento | Precio | Importe |
|---|---|---|---|---|---|
| ppC34 | ml | Bancada de trabajo de acero inoxidable de dimensiones: 800 mm de ancho y 900mm de alto. Patas ajustables. Homologado para instalaciones de centros docentes. (material) | 1 | 61.963 | 61.96 |
| MOOA.8a | h | Oficial 1ª construcción | 0.364 | 17.78 | 6.47 |
| MOOC10a | h | Ayudante carpintería | 0.364 | 15 | 5.46 |
| % | % | Costes Directos Complementarios | 2 % | 73.89 | 1.48 |
|  |  | Total |  |  | 75.37 |

**ppC35-freidora** u
1 u × 1497.32 (1542.24 con costes indirectos) = 1542.24
Freidora de gas con dos cubas. Superficie de cocción prensada en una sola pieza en acero inoxidable de 2mm con ángulos redondeados. Paneles exteriores en acero inoxidable con acabado Scotch-Brite o similar. Paneles laterales y trasero en una sola pieza para una mayor durabilidad y estabilidad. Cortes láser en los laterales para un ajuste perfecto entre unidades. Grifo para descarga del aceite. Control termostático de la temperatura con termostato de seguridad para proteger contra sobrecalentamientos. Rango de temperatura de 120°C a 190°C. 2 Cubas en forma de V con calentamiento indirecto, quemadores externos en acero inoxidable de alta eficiencia con combustión optimizada, dispositivo de fallo de llama, protección de piloto y encendido piezo-eléctrico.
Dimensiones (LxPxA mm) 800x930x850
Potencia gas (kW): 40,00
Homologada para instalaciones de centros docentes. Totalmente colocada.

| Código | Ud | Descripción | Rendimiento | Precio | Importe |
|---|---|---|---|---|---|
| ppC35 | u |  (material) | 1 | 1434.415 | 1434.42 |
| MOOE.8a | h | Oficial 1ª electricidad | 1.132 | 15.92 | 18.02 |
| mo093 | h | Ayudante electricista. | 1.129 | 13.75 | 15.52 |
| % | % | Costes Directos Complementarios | 2 % | 1467.96 | 29.36 |
|  |  | Total |  |  | 1497.32 |

**ppC36-horno** u
1 u × 3803.16 (3917.25 con costes indirectos) = 3917.25
Horno de gas combi. Convección-vapor con panel de control de pantalla táctil de alta resolución (traducido en 30 idiomas). Air-o-clima: control de humedad real basado en sensores Lambda para obtener resultados consistentes independientemente de la cantidad de alimentos. Con los ciclos de aire caliente air-o-clima cualquier exceso de humedad generada por la comida es expulsado. Un generador de vapor dedicado garantiza un suministro continuo de vapor fresco en todo momento. Air-o-flow: el aire fresco es bombeado en el horno desde el exterior a través del ventilador bi-funcional, el cual impulsa el aire, que ha sido pre-calentado hacia la cámara de cocción, garantizando la uniformidad de cocción. Air-o-clean: sistema de limpieza automática integrado con cuatro ciclos de selección. Inyección manual de agua en la cámara. Funciones Green Cleaning configurables para ahorrar energía (saltar función de secado), agua (reducir el consumo de agua) y abrillantador (saltar abrillantado). Tres modos de cocción: manual (ciclo de cocción, temperatura, tiempo y funciones avanzadas); automática - (selección de familia y tipo de alimento + 3 ciclos especiales-LTC, fermentación, regeneración); programas (selección de recetas con 1000 programas libres de 16-fases y botón de búsqueda). Las recetas pueden ser guardados en una llave USB para la utilización en otros hornos. Controles de velocidad del ventilador: total, media velocidad y ventilación por impulsos. Sonda de 6 sensores de temperatura. Puerta doble de cristal que se mantiene fría en su parte exterior y que incorpora una bandeja para recoger el exceso de condensación. Iluminación halógena cámara de cocción. Paneles laterales e interior en acero inoxidable AISI 304. Se suministra con estructura de bandejas 1/1GN, 65mm.
Dimensiones (LxPxA mm) 898x915x1058
Alimentación (V): 230 V/1N - 50/60
Potencia eléctrica (kW) 0,30
Potencia gas (kW) 35,00
Homologado para instalaciones de centros docentes. Totalmente colocado.

| Código | Ud | Descripción | Rendimiento | Precio | Importe |
|---|---|---|---|---|---|
| ppC36 | u |  (material) | 1 | 3695.053 | 3695.05 |
| MOOE.8a | h | Oficial 1ª electricidad | 1.132 | 15.92 | 18.02 |
| mo093 | h | Ayudante electricista. | 1.129 | 13.75 | 15.52 |
| % | % | Costes Directos Complementarios | 2 % | 3728.59 | 74.57 |
|  |  | Total |  |  | 3803.16 |

### CAP28.2 AULA INFORMÁTICA (06/10/2014)
Importe: 1412.86

**mesa1** u Mesa informatica de 1,50x0,90x0,74 cm Mod. Conselleria
1 u × 102.91 (106 con costes indirectos) = 106.00
Mesa informática de 1,50x0,90x0,74 m., modelo Conselleria de Federico Giner o equivalente.

| Código | Ud | Descripción | Rendimiento | Precio | Importe |
|---|---|---|---|---|---|
| PUMES | u | Mesa informatica de 1,50x0,90x0,74 m. modelo Conselleria (material) | 1 | 99.889 | 99.89 |
| MOOA12a | h | Peón ordinario construcción | 0.064 | 15.55 | 1.00 |
| %0200 | % | Medios auxiliares | 2 % | 100.89 | 2.02 |
|  |  | Total |  |  | 102.91 |

**mesa2** u Mesa bipersonal
15 u × 33.52 (34.53 con costes indirectos) = 517.95
Mesa bipersonal para soporte de periférico, de laminado estratificado alta presión gris con estructura de aero en color gris marengo, y dimensiones 130x50x75 cm., modelo 625-G-00-0-00 de FG o
equivalente.

| Código | Ud | Descripción | Rendimiento | Precio | Importe |
|---|---|---|---|---|---|
| PUMESA | u | Mesa bipersonal soporte periferico, 1,30x0,50x0,75. (material) | 1 | 31.881 | 31.88 |
| MOOA12a | h | Peón ordinario construcción | 0.063 | 15.55 | 0.98 |
| %0200 | % | Medios auxiliares | 2 % | 32.86 | 0.66 |
|  |  | Total |  |  | 33.52 |

**silla** u Sillón laminado
30 u × 16.15 (16.63 con costes indirectos) = 498.90
Silla de laminado estrtificado alta presión gris con estructura de acero en color gris marengo, mod: 637-g-0-00 de FG o equivalente.

| Código | Ud | Descripción | Rendimiento | Precio | Importe |
|---|---|---|---|---|---|
| PSILLA1 | u | Silla de laminado estatrificado ap gris, (material) | 1 | 14.871 | 14.87 |
| MOOA12a | h | Peón ordinario construcción | 0.062 | 15.55 | 0.96 |
| %0200 | % | Medios auxiliares | 2 % | 15.83 | 0.32 |
|  |  | Total |  |  | 16.15 |

**sillon** u Sillón profesor
1 u × 37.61 (38.74 con costes indirectos) = 38.74
Sillón profesor con respaldo de madera de haya y apoyabrazos gris con estructura de acero en color gris marengo y tejido de hilo ignifugo M-1 tipo Trevira en color azul, mod.: 509-G-84-0-55 de GF o equivalente.

| Código | Ud | Descripción | Rendimiento | Precio | Importe |
|---|---|---|---|---|---|
| 1 | u | Sillón profes. resp. alto, madera haya (material) | 1 | 36.124 | 36.12 |
| MOOA12a | h | Peón ordinario construcción | 0.048 | 15.55 | 0.75 |
| %0200 | % | Medios auxiliares | 2 % | 36.87 | 0.74 |
|  |  | Total |  |  | 37.61 |

**buk** u Buk de 3 cajones
1 u × 55.21 (56.87 con costes indirectos) = 56.87
Buk de tres cajones con ruedas (bajo mesa profesor),. modelo 727 de FG o equivalente.

| Código | Ud | Descripción | Rendimiento | Precio | Importe |
|---|---|---|---|---|---|
| Pbuk1 | u | Buk 3 cajones, mod.; 727 FG o eq (material) | 1 | 53.131 | 53.13 |
| MOOA12a | h | Peón ordinario construcción | 0.064 | 15.55 | 1.00 |
| %0200 | % | Medios auxiliares | 2 % | 54.13 | 1.08 |
|  |  | Total |  |  | 55.21 |

**EPIEC15db** m Tubo acero galv 32mm 30%acc
30 m × 6.29 (6.48 con costes indirectos) = 194.40
Tubo de acero galvanizado de diámetro nominal 32 mm y un grado de protección mecánica 9 para canalización de superficie con un incremento sobre el precio del tubo del 30% en concepto de de uniones, accesorios y piezas especiales, según NT-IEEV/89 y Reglamento Electrotécnico de Baja Tensión 2002.

| Código | Ud | Descripción | Rendimiento | Precio | Importe |
|---|---|---|---|---|---|
| PIEC15db | m | Tubo acero galv 32mm 30%acc (material) | 1 | 5.102 | 5.10 |
| MOOE11a | h | Especialista electricidad | 0.081 | 13.93 | 1.13 |
| %0100 | % | Medios auxiliares | 1 % | 6.23 | 0.06 |
|  |  | Total |  |  | 6.29 |

| Medición | Uds. | Largo | Alto | Parcial |
|---|---|---|---|---|
|  | 1 | 15.000 | 2.000 | 30.000 |
| Total |  |  |  | 30 |

## CAP29 SEÑALÉTICA Y ACCESIBILIDAD (07/07/2009)
Importe: 5994.9

**pp1-ESIR.3ob** u (29/01/2015)
17 u × 49.45 (50.93 con costes indirectos) = 865.81
Letra suelta de señalización, corpóreas en fundación de aluminio lacado, de 300mm de altura, 200mm de ancho, 30mm de espesor y 50mm de profundidad, incluso elementos de fijación.

| Código | Ud | Descripción | Rendimiento | Precio | Importe |
|---|---|---|---|---|---|
| MOOC.8a | h | Oficial 1ª carpintería | 0.127 | 17.57 | 2.23 |
| pp1-PSIR.3ob | u | Letra suelta al señ 300 (material; 29/01/2015) | 1 | 46.732 | 46.73 |
| % | % | Costes Directos Complementarios | 1 % | 48.96 | 0.49 |
|  |  | Total |  |  | 49.45 |

Claves: material, carpinteria, aluminio, fijacion, barniz, natural, pulir, laton, indicador, señalizacion, fundido, letra

| Medición | Uds. | Parcial |
|---|---|---|
| Acceso principal | 17 | 17.000 |
| Total |  | 17 |

**pp2-ESIR.3mb** u (29/01/2015)
17 u × 20.58 (21.2 con costes indirectos) = 360.40
Letra suelta de señalización, corpóreas en fundación de aluminio lacado, de 200mm de altura, 120mm de ancho, 20mm de espesor y 30mm de profundidad, incluso elementos de fijación.

| Código | Ud | Descripción | Rendimiento | Precio | Importe |
|---|---|---|---|---|---|
| MOOC.8a | h | Oficial 1ª carpintería | 0.126 | 17.57 | 2.21 |
| pp2-PSIR.3mb | u | Letra suelta de señalización, corpóreas en fundación de aluminio lacado, de 200mm de altura, 120mm de ancho, 20mm de espesor y 30mm de profundidad, incluso elementos de fijación. (material; 29/01/2015) | 1 | 18.174 | 18.17 |
| % | % | Costes Directos Complementarios | 1 % | 20.38 | 0.20 |
|  |  | Total |  |  | 20.58 |

Claves: material, carpinteria, aluminio, fijacion, barniz, natural, pulir, laton, indicador, señalizacion, fundido, letra

| Medición | Uds. | Parcial |
|---|---|---|
| INFANTIL | 17 | 17.000 |
| Total |  | 17 |

**pp3-ESIR.2ca** u (29/01/2015)
8 u × 14.45 (14.88 con costes indirectos) = 119.04
Placa de señalización exterior de acero lacado, con rotulación bajo relieve, de dimensiones mínimas 210x210mm, incluso elementos de fijación.

| Código | Ud | Descripción | Rendimiento | Precio | Importe |
|---|---|---|---|---|---|
| MOOC.8a | h | Oficial 1ª carpintería | 0.126 | 17.57 | 2.21 |
| pp3-PSIR.5ca | u | Placa de señalización exterior de acero lacado, con rotulación bajo relieve, de dimensiones mínimas 210x210mm, incluso elementos de fijación. (material; 29/01/2015) | 1 | 12.103 | 12.10 |
| % | % | Costes Directos Complementarios | 1 % | 14.31 | 0.14 |
|  |  | Total |  |  | 14.45 |

Claves: soporte, carpinteria, placa, interior, dimension, poliestireno, emergencia, salida, indicador, evacuacion, incendio, señalizacion

| Medición | Uds. | Parcial |
|---|---|---|
| bomberos | 1 | 1.000 |
| huerto | 1 | 1.000 |
| gimnasio | 2 | 2.000 |
| instalaciones | 2 | 2.000 |
| carga y descarga | 1 | 1.000 |
| sala | 1 | 1.000 |
| Total |  | 8 |

**EVC2** u Señal de 30x15 cm (29/01/2015)
112 u × 19.59 (20.18 con costes indirectos) = 2260.16
Señal de 30x15 cm, con rotulación bilingüe, fabricada en chapa de acero galvanizado con soporte a pared y acabada con esmalte al horno. Colocada.

| Código | Ud | Descripción | Rendimiento | Precio | Importe |
|---|---|---|---|---|---|
| Pvc2 | ud | Señal de 30x15, chapa galv. esmalte (material; 29/01/2015) | 1 | 18.78 | 18.78 |
| MOOA12a | h | Peón ordinario construcción | 0.04 | 15.55 | 0.62 |
| %0100 | % | Medios auxiliares | 1 % | 19.40 | 0.19 |
|  |  | Total |  |  | 19.59 |

| Medición | Uds. | Parcial |
|---|---|---|
| PLANTA 1 |  |  |
| Aulas primaria | 18 | 18.000 |
| Otras aulas | 4 | 4.000 |
| profesores | 3 | 3.000 |
| Almacén | 2 | 2.000 |
| Limpieza | 1 | 1.000 |
| Aseos profesores | 2 | 2.000 |
| Aseos 1 prim | 4 | 4.000 |
| Aseos 2 prim | 2 | 2.000 |
| Ascensor | 1 | 1.000 |
| PLANTA 0 |  |  |
| Biblioteca | 2 | 2.000 |
| Informática | 2 | 2.000 |
| Taller | 1 | 1.000 |
| Música | 1 | 1.000 |
| Gimnasio | 1 | 1.000 |
| Vestuarios 1 | 6 | 6.000 |
| Vestuarios 2 | 5 | 5.000 |
| Monitor | 1 | 1.000 |
| Almacén | 1 | 1.000 |
| Sala | 2 | 2.000 |
| Limpieza | 1 | 1.000 |
| Ascensor | 1 | 1.000 |
| Aseos | 4 | 4.000 |
| GENERAL |  |  |
| Conserje | 1 | 1.000 |
| Secretaría | 2 | 2.000 |
| Profesores | 5 | 5.000 |
| Sala profesores | 2 | 2.000 |
| Limpieza | 1 | 1.000 |
| Aseos prof | 2 | 2.000 |
| Varios | 2 | 2.000 |
| comedor | 2 | 2.000 |
| cocina | 3 | 3.000 |
| almacen | 1 | 1.000 |
| vestuarios | 2 | 2.000 |
| varios | 3 | 3.000 |
| almacén general | 1 | 1.000 |
| INFANTIL |  |  |
| Aulas infantil | 9 | 9.000 |
| aulas esp | 2 | 2.000 |
| profesores | 1 | 1.000 |
| aseos prof. | 3 | 3.000 |
| limpieza | 1 | 1.000 |
| almacén | 2 | 2.000 |
| sala prof | 2 | 2.000 |
| Total |  | 112 |

**pp5-ESIR.2db** u (29/01/2015)
8 u × 15.1 (15.55 con costes indirectos) = 124.40
Cuadro de señalización de recorridos de evacuación y medios de protección, de metacrilato serigrafiado, de dimensiones 600x600mm, incluso elementos de fijación.

| Código | Ud | Descripción | Rendimiento | Precio | Importe |
|---|---|---|---|---|---|
| MOOC.8a | h | Oficial 1ª carpintería | 0.126 | 17.57 | 2.21 |
| pp5-PSIR.5db | u | Cuadro de señalización de recorridos de evacuación y medios de protección, de metacrilato serigrafiado, de dimensiones 600x600mm, incluso elementos de fijación. (material; 29/01/2015) | 1 | 12.739 | 12.74 |
| % | % | Costes Directos Complementarios | 1 % | 14.95 | 0.15 |
|  |  | Total |  |  | 15.1 |

Claves: soporte, carpinteria, placa, interior, dimension, poliestireno, emergencia, salida, indicador, evacuacion, incendio, señalizacion

| Medición | Uds. | Parcial |
|---|---|---|
| PLANTA 1 | 2 | 2.000 |
| PLANTA 0 |  |  |
| Primaria | 2 | 2.000 |
| Infantil | 2 | 2.000 |
| General | 2 | 2.000 |
| Total |  | 8 |

**ppS1-cartel** u (29/01/2015)
1 u × 137.3 (141.42 con costes indirectos) = 141.42
Cartel normalizado para colegios, de dimensiones 1100x800 mm, según las características de la Consellería de Cultura i Educació. Totalmente colocado, incluso accesorios de montaje.

| Código | Ud | Descripción | Rendimiento | Precio | Importe |
|---|---|---|---|---|---|
| ppS1 | u | Cartel normalizado para colegios, de dimensiones 1100x800 mm, según las características de la Consellería de Cultura i Educació. Incluso accesorios de montaje. (material; 29/01/2015) | 1 | 133.79 | 133.79 |
| MOOA12a | h | Peón ordinario construcción | 0.053 | 15.55 | 0.82 |
| % | % | Costes Directos Complementarios | 2 % | 134.61 | 2.69 |
|  |  | Total |  |  | 137.3 |

**pp-SIA-ESIR.2aa** u (29/01/2015)
50 u × 4.21 (4.34 con costes indirectos) = 217.00
Placa de señalización de itinerario accesible, de dimensiones 200x200mm, en poliestireno de 1mm de espesor. Totalmente colocada.

| Código | Ud | Descripción | Rendimiento | Precio | Importe |
|---|---|---|---|---|---|
| MOOC.8a | h | Oficial 1ª carpintería | 0.127 | 17.57 | 2.23 |
| PP-SIA-PSIR.5aa | u | Placa de señalización de itinerario accesible, de dimensiones 200x200mm, en poliestireno de 1mm de espesor. (material; 29/01/2015) | 1 | 1.943 | 1.94 |
| % | % | Costes Directos Complementarios | 1 % | 4.17 | 0.04 |
|  |  | Total |  |  | 4.21 |

Claves: soporte, carpinteria, placa, interior, dimension, poliestireno, emergencia, salida, indicador, evacuacion, incendio, señalizacion

**pp-flecha-SIA-ESIR.2ba** u (29/01/2015)
40 u × 4.68 (4.82 con costes indirectos) = 192.80
Flecha direccional de itinerario accesible, de dimensiones 180x250mm, en poliestireno de 1mm de espesor. Totalmente colocada.

| Código | Ud | Descripción | Rendimiento | Precio | Importe |
|---|---|---|---|---|---|
| MOOC.8a | h | Oficial 1ª carpintería | 0.127 | 17.57 | 2.23 |
| pp-flecha-SIA-PSIR.5ba | u | Flecha direccional de itinerario accesible, de dimensiones 180x250mm, en poliestireno de 1mm de espesor. (material; 29/01/2015) | 1 | 2.396 | 2.40 |
| % | % | Costes Directos Complementarios | 1 % | 4.63 | 0.05 |
|  |  | Total |  |  | 4.68 |

Claves: soporte, carpinteria, placa, interior, dimension, poliestireno, emergencia, salida, indicador, evacuacion, incendio, señalizacion

**EVC3** u Señal de prohibido fumar (29/01/2015)
10 u × 4.41 (4.54 con costes indirectos) = 45.40
Señal de prohibido fumar de 15x15 cm, fabricada en chapa de acero galvanizado con soporte a pared y acabada con esmalte al horno. Colocada.

| Código | Ud | Descripción | Rendimiento | Precio | Importe |
|---|---|---|---|---|---|
| Pvc3 | ud | Señal proh. fumar 15x15, chapa galv. esmalte (material; 29/01/2015) | 1 | 3.754 | 3.75 |
| MOOA12a | h | Peón ordinario construcción | 0.04 | 15.55 | 0.62 |
| %0100 | % | Medios auxiliares | 1 % | 4.37 | 0.04 |
|  |  | Total |  |  | 4.41 |

**ESMRM1a** u Suministro y colocación mastil acero inox (29/01/2015)
3 u × 333.21 (343.21 con costes indirectos) = 1029.63
Suministro y colocación de mastil para banderas de acero inoxidable 18/8, en una pieza, cilindrico, con una altura de 7 m. y un diametro de 100 mm. Sistema de accionamiento por manivela, banderas tensas por ojales de sujección en guias. Cerradura de seguridad antirrobos y contra uso no autrorizado. Anclaje formado por funda de acero con embudo en el suelo y quilla de centrado de plástico. Protección contracorrosión mediante imprimación antioxidante, incluso excavación de zapata de 80x80x110cm, rellano con hormigón HM-25, con retirada de tierras a vertedero. Completamente instalado.

| Código | Ud | Descripción | Rendimiento | Precio | Importe |
|---|---|---|---|---|---|
| MOOM.8a | h | Oficial 1ª metal | 1.274 | 15.92 | 20.28 |
| MOOM11a | h | Especialista metal | 1.275 | 13.93 | 17.76 |
| MOOA.8a | h | Oficial 1ª construcción | 0.637 | 17.78 | 11.33 |
| MOOA12a | h | Peón ordinario construcción | 0.637 | 15.55 | 9.91 |
| PBPO.1daba | m3 | H 25 plástica 20 mm CEM II/A-P 32.5 R IIa (29/01/2015) | 0.704 | 55.65 | 39.18 |
| PBEA.1m | m | Tubo acero inox d100x2 mm. (material; 29/01/2015) | 7 | 32.603 | 228.22 |
| %0200 | % | Medios auxiliares | 2 % | 326.68 | 6.53 |
|  |  | Total |  |  | 333.21 |

**EVC1** u Directorio (29/01/2015)
2 u × 310.12 (319.42 con costes indirectos) = 638.84
Directorio de 1500x1000mm, con rotulación bilingüe, fabricado de chapa de acero galvanizado con soporte a pared y acabada con esmalte al horno. Montado

| Código | Ud | Descripción | Rendimiento | Precio | Importe |
|---|---|---|---|---|---|
| PDIREC | u | Directorio de 1500x1000mm,chapa acero galv. esmal. horno. (material; 29/01/2015) | 1 | 300.999 | 301.00 |
| MOOA12a | h | Peón ordinario construcción | 0.389 | 15.55 | 6.05 |
| %0100 | % | Medios auxiliares | 1 % | 307.05 | 3.07 |
|  |  | Total |  |  | 310.12 |

## CAP30 URBANIZACIÓN PATIOS (06/07/2009)
Importe: 283167.63

**ADR030** m³ Base de pavimento mediante relleno a cielo abierto con tierra de la propia excavación, y compactación al 98% del Proctor Modificado con bandeja vibrante de guiado manual. (29/01/2015)
510 m³ × 3.39 (3.49 con costes indirectos) = 1779.90
Formación de base de pavimento mediante relleno a cielo abierto con tierra seleccionada procedente de la propia excavación; y compactación en tongadas sucesivas de 30 cm de espesor máximo con bandeja vibrante de guiado manual, hasta alcanzar una densidad seca no inferior al 98% de la máxima obtenida en el ensayo Proctor Modificado, realizado según UNE 103501 (ensayo no incluido en este precio). Incluso carga, transporte y descarga a pie de tajo de los áridos a utilizar en los trabajos de relleno y humectación de los mismos.
Incluye: Transporte y descarga del material de relleno a pie de tajo. Extendido del material de relleno en tongadas de espesor uniforme. Humectación o desecación de cada tongada. Compactación.
Criterio de medición de proyecto: Volumen medido sobre los planos de perfiles transversales del Proyecto, que definen el movimiento de tierras a realizar en obra.
Criterio de medición de obra: Se medirá, en perfil compactado, el volumen realmente ejecutado según especificaciones de Proyecto, sin incluir los incrementos por excesos de excavación no autorizados.

| Código | Ud | Descripción | Rendimiento | Precio | Importe |
|---|---|---|---|---|---|
| mq04dua020b | h | Dumper de descarga frontal de 2 t de carga útil. | 0.2 | 2.326 | 0.47 |
| mq02rod010d | h | Bandeja vibrante de guiado manual, de 300 kg, anchura de trabajo 70 cm, reversible. (maquinaria; 29/01/2015) | 0.25 | 1.622 | 0.41 |
| mq02cia020j | h | Camión cisterna de 8 m³ de capacidad. | 0.2 | 10.168 | 2.03 |
| mq04cab010c | h | Camión basculante de 12 t de carga, de 162 CV. | 0.015 | 10.085 | 0.15 |
| MOOA12a | h | Peón ordinario construcción | 0.017 | 15.55 | 0.26 |
| % | % | Costes Directos Complementarios | 2 % | 3.32 | 0.07 |
|  |  | Total |  |  | 3.39 |

| Medición | Uds. | Largo | Alto | Parcial |
|---|---|---|---|---|
| relleno de piscinas existentes | 1 | 370.000 | 1.500 | 555.000 |
|  | 1 | 60.000 | 1.000 | 60.000 |
| YA EJECUTADO | -1 | 105.000 |  | -105.000 |
| Total |  |  |  | 510 |

**ECAR.6cc** m3 Relleno extendido zahorra mtnv
215 m3 × 14.64 (15.08 con costes indirectos) = 3242.20

| Medición | Uds. | Largo | Alto | Parcial |
|---|---|---|---|---|
| relleno de piscinas existentes | 1 | 370.000 | 0.500 | 185.000 |
|  | 1 | 60.000 | 0.500 | 30.000 |
| Total |  |  |  | 215 |

**pp-muro-EADE.5aa** m3 Demol est H-armado c/martillo (29/01/2015)
0 m3 × 79.78 (82.17 con costes indirectos) = 0.00
Demolición de pilares, jácenas y muros de hormigón armado, con martillo neumático y compresor, incluso retirada de escombros y carga, sin incluir transporte a vertedero.

| Código | Ud | Descripción | Rendimiento | Precio | Importe |
|---|---|---|---|---|---|
| MOOA11a | h | Peón especializado construcción | 0.137 | 15.78 | 2.16 |
| MOOA12a | h | Peón ordinario construcción | 0.826 | 15.55 | 12.84 |
| MMMA.4aa | h | Compr diésel 3m3 | 3 | 7.35 | 22.05 |
| MMMD.1aa | h | Martll picador 80mm | 3 | 11.2 | 33.60 |
| MMMR.1de | h | Pala crgra de neum 179cv 3,2m3 | 0.15 | 50.45 | 7.57 |
| % | % | Costes Directos Complementarios | 2 % | 78.22 | 1.56 |
|  |  | Total |  |  | 79.78 |

Claves: demolicion, derribo, estructura, hormigon, escombro, carga, transporte, vertedero, compresor, neumatico, martillo, soporte, jacena

**UPA.1a** m2 Pav 200 mec e15 are crz+corndon (29/01/2015)
1936 m2 × 21.28 (21.92 con costes indirectos) = 42437.12
Pavimento, con hormigon fratasado de 15 cm. de espesor, H-20/B/20/IIa, armado con mallazo 20x20 diametro 6 mm. de acero B-500S, tendido, vibrado y enlucido con medios mecánicos, con acabado arena de cuarzo y arido corindón, clase 3, color verde incluso parte proporcional de junta de dilatacion realizada con perfil de PVC hueco, sellador y poliestireno expandido, totalmente terminado.

| Código | Ud | Descripción | Rendimiento | Precio | Importe |
|---|---|---|---|---|---|
| MOOA.8a | h | Oficial 1ª construcción | 0.279 | 17.78 | 4.96 |
| MOOA12a | h | Peón ordinario construcción | 0.2 | 15.55 | 3.11 |
| PBPC.1gbb | m3 | H-20/B/20/IIa | 0.15 | 50 | 7.50 |
| PEAM.3cb | m2 | Mallazo ME 20x20 Ø 6-6 (material; 29/01/2015) | 1.2 | 1.253 | 1.50 |
| PBRA.7bc | kg | Arena cuarzo-corindón verde (material; 29/01/2015) | 1 | 2.494 | 2.49 |
| PNTP31ab | m2 | Plancha PS expandido dens10 e2 (material; 29/01/2015) | 0.03 | 2.793 | 0.08 |
| PBUJ.3a | m | Perfil jnt retr PVC tri alt 8cm (material; 29/01/2015) | 0.75 | 0.375 | 0.28 |
| PBUJ10a | k | Sellador junta dilatac (material; 29/01/2015) | 0.12 | 0.998 | 0.12 |
| MMMA87b | h | Regla vibrante de long. de 3 a 5 mts. (maquinaria; 29/01/2015) | 0.2 | 1.079 | 0.22 |
| MMMA65a | h | Fratasadora mecánica para pavimentos de hormigón, con pala de 990 mm. de diámetro, motor de gasolina y peso de 90 kg. (maquinaria; 29/01/2015) | 0.2 | 4.056 | 0.81 |
| %0100 | % | Medios auxiliares | 1 % | 21.07 | 0.21 |
|  |  | Total |  |  | 21.28 |

| Medición | Uds. | Largo | Ancho | Parcial |
|---|---|---|---|---|
| PISTAS DEPORTIVAS | 1 | 44.000 | 44.000 | 1936.000 |
| Total |  |  |  | 1936 |

**UPA.1aa** u Señ pista dep 5 juegos (29/01/2015)
2 u × 341.55 (351.8 con costes indirectos) = 703.60
Señalización de todas las lineas que delimitan una pista polideportiva, considerando cinco juegos, sobre pavimento de hormigón, realizada con pintura de resinas acrilicas resistente a la abrasión.

| Código | Ud | Descripción | Rendimiento | Precio | Importe |
|---|---|---|---|---|---|
| MOON.8a | h | Oficial 1ª pintura | 8.249 | 15.96 | 131.65 |
| MOON10a | h | Ayudante pintura | 8.248 | 14.98 | 123.56 |
| PRPP13b | l | Pintura agua res acrl ins dep (material; 29/01/2015) | 40 | 2.074 | 82.96 |
| %0100 | % | Medios auxiliares | 1 % | 338.17 | 3.38 |
|  |  | Total |  |  | 341.55 |

**ERSC.8a** m2 Pav texturado e10cm (29/01/2015)
1825 m2 × 18.03 (18.57 con costes indirectos) = 33890.25
Pavimento continuo texturado en diversas formas y colores, realizado con hormigón HA 15 de consistencia fluida y tamaño máximo del árido 12mm, de 15cm de espesor, con mallazo electrosoldado ME 15x15 diámetro 5-5 B 500 S, extendido, nivelado y alisado, clase 3, capa de color endurecedor, a base de áridos extraduros, pigmentos, aditivos y cementos especiales, colocación del agente separador, posterior lavado con agua a presión, texturado e impresión del pavimento, sellado superficial con laca y parte proporcional de juntas de retracción (módulos de 20m2), realizadas con medios mecánicos, incluso formación de rampas y accesos, según NTE/RSC-6.

| Código | Ud | Descripción | Rendimiento | Precio | Importe |
|---|---|---|---|---|---|
| MOOA.8a | h | Oficial 1ª construcción | 0.249 | 17.78 | 4.43 |
| MOOA12a | h | Peón ordinario construcción | 0.2 | 15.55 | 3.11 |
| PBPC.1dbc | m3 | H 15 fluida tamaño máximo 20 (material; 29/01/2015) | 0.15 | 45.092 | 6.76 |
| PBPC10b | m3 | Recargo Tm 12 (material; 29/01/2015) | 0.1 | 0.496 | 0.05 |
| PEAM.3aa | m2 | Mallazo ME 15x15 ø 5-5 | 1.1 | 1.37 | 1.51 |
| PRCP30a | kg | Color endurecedor p/pav con (material; 29/01/2015) | 4 | 0.314 | 1.26 |
| PRCP31a | kg | Agente separador p/pav con (material; 29/01/2015) | 0.1 | 2.17 | 0.22 |
| PRCP32a | kg | Laca selladora p/pav con (material; 29/01/2015) | 0.15 | 1.082 | 0.16 |
| %0300 | % | Medios auxiliares | 3 % | 17.50 | 0.53 |
|  |  | Total |  |  | 18.03 |

| Medición | Uds. | Largo | Parcial |
|---|---|---|---|
| PATIOS |  |  |  |
| sector 1 | 1 | 560.000 | 560.000 |
| sector 2 | 1 | 5.000 | 5.000 |
| sector 3 | 1 | 120.000 | 120.000 |
| patio | 1 | 1140.000 | 1140.000 |
| Total |  |  | 1825 |

**ERSS.11mm** m2 Solera armada HM 150 e 10 (29/01/2015)
751 m2 × 10.44 (10.75 con costes indirectos) = 8073.25
Solera realizada con hormigón HM 15/B/20/IIIa formado por una capa de 10 cm. de espesor reforzada con malla electrosoldada de 15x15 diametro 5 B-500 S, extendida extendido sobre terreno compactado mecánicamente hasta conseguir un valor del 85% del próctor normal con terminación mediante reglado y acabado regleado maestreado como base de pavimentos, con formación de pendientes, incluso cortes de retracción cada 5x5 m..

| Código | Ud | Descripción | Rendimiento | Precio | Importe |
|---|---|---|---|---|---|
| MOOA.8a | h | Oficial 1ª construcción | 0.11 | 17.78 | 1.96 |
| MOOA11a | h | Peón especializado construcción | 0.11 | 15.78 | 1.74 |
| PBPC.1dbb | m3 | H 15 blanda tamaño máximo 20 | 0.11 | 47 | 5.17 |
| PEAM.3aa | m2 | Mallazo ME 15x15 ø 5-5 | 1 | 1.37 | 1.37 |
| %0200 | % | Medios auxiliares | 2 % | 10.24 | 0.20 |
|  |  | Total |  |  | 10.44 |

| Medición | Uds. | Largo | Parcial |
|---|---|---|---|
| caucho (INFANTIL) | 1 | 95.000 | 95.000 |
|  | 2 | 62.000 | 124.000 |
|  | 1 | 61.000 | 61.000 |
| Subtotal |  |  | 280.000 |
| zonas verdes perimetrales | 1 | 170.000 | 170.000 |
|  | 1 | 25.000 | 25.000 |
|  | 1 | 216.000 | 216.000 |
|  | 1 | 60.000 | 60.000 |
| Subtotal |  |  | 471.000 |
| Subtotal acumulado |  |  | 751.000 |
| Total |  |  | 751 |

**pp-soleraECSS.7a** m2 Solera HA 15 e 15 c/ME (29/01/2015)
977 m2 × 17.65 (18.18 con costes indirectos) = 17761.86
Solera realizada con hormigón HA 15/B/20/IIa con un espesor de 15cm reforzada con malla electrosoldada ME 15x15 a diámetro 4-4 B 500 S colocado sobre terreno limpio y compactado a mano extendido mediante reglado y acabado ruleteado. Incluso formación de rampas y accesos.

| Código | Ud | Descripción | Rendimiento | Precio | Importe |
|---|---|---|---|---|---|
| MOOA.8a | h | Oficial 1ª construcción | 0.249 | 17.78 | 4.43 |
| MOOA11a | h | Peón especializado construcción | 0.248 | 15.78 | 3.91 |
| PBPO.2bbbc | m3 | H 15 blanda 20 CEM II/A-P 42.5 R IIa (12/01/2015) | 0.15 | 50 | 7.50 |
| PBAC.2ab | t | CEM II/A-P 32.5 R envasado | 0.001 | 86.48 | 0.09 |
| PEAM.3aa | m2 | Mallazo ME 15x15 ø 5-5 | 1 | 1.37 | 1.37 |
| % | % | Costes Directos Complementarios | 2 % | 17.30 | 0.35 |
|  |  | Total |  |  | 17.65 |

Claves: limpieza, colocacion, terreno, compacto, refuerzo, hormigon, mano, solera, diametro, revestimiento, suelo, malla, electrosoldadur

| Medición | Uds. | Largo | Parcial |
|---|---|---|---|
| pavimento piedra exterior |  |  |  |
| sector 1 | 1 | 110.000 | 110.000 |
| sector 2 | 1 | 145.000 | 145.000 |
| sector 3 | 1 | 95.000 | 95.000 |
| patio | 1 | 505.000 | 505.000 |
| porche | -1 | 308.000 | -308.000 |
| piscinas | 1 | 370.000 | 370.000 |
|  | 1 | 60.000 | 60.000 |
| Total |  |  | 977 |

**pp-UDB010** m² (29/01/2015)
471 m² × 23.72 (24.43 con costes indirectos) = 11506.53
Suministro e instalación de pavimento de césped sintético, formado por césped sintético, compuesto de mechones rectos de 5/8" de fibra 100% polietileno resistente a los rayos UV, 11000 decitex, 100 micras de espesor, tejidos sobre base de polipropileno drenante, con termofijado y sellado con caucho SBR, 40 mm de altura de pelo, 42 mm de altura total de moqueta, 2280 g/m² y 10800 mechones/m²; incluso desfibrilado y lastrado a base de 15 kg/m² de áridos silíceos de granulometría 0,4-0,8 mm y 8 kg/m² de caucho reciclado, granza de 0,8 a 1,6 mm, marcación de líneas y p/p de banda de geotextil y adhesivo especial de poliuretano bicomponente; base elástica permeable in situ de 10 mm de espesor, compuesta por una mezcla de resinas de poliuretano, árido silíceo, granulado y fibra de caucho; para pista de futbol. Totalmente instalado sobre superficie base no incluida en este precio.
Incluye: Replanteo de las medidas del campo. Extendido de la base elástica. Colocación del césped sintético. Lastrado de la superficie. Marcado de líneas.
Criterio de medición de proyecto: Superficie medida según documentación gráfica de Proyecto.

| Código | Ud | Descripción | Rendimiento | Precio | Importe |
|---|---|---|---|---|---|
| mt47adc510aaa | m² | Base elástica permeable in situ de 10 mm de espesor, compuesta por una mezcla de resinas de poliuretano, árido silíceo, granulado y fibra de caucho. (material; 29/01/2015) | 1 | 0.769 | 0.77 |
| mt47adc038b | m² | Césped sintético, compuesto de mechones rectos de 5/8" de fibra 100% polietileno resistente a los rayos UV, 11000 decitex, 100 micras de espesor, tejidos sobre base de polipropileno drenante, con termofijado y sellado con caucho SBR, 40 mm de altura de pelo, 42 mm de altura total de moqueta, 2280 g/m² y 10800 mechones/m². (material; 29/01/2015) | 1 | 18.224 | 18.22 |
| mt47adc110b | kg | Adhesivo especial de poliuretano bicomponente. (material; 29/01/2015) | 0.039 | 3.002 | 0.12 |
| mt47adc100b | m | Banda de geotextil. (material; 29/01/2015) | 0.387 | 0.691 | 0.27 |
| mt47adc050a | kg | Áridos silíceos de granulometría 0,4-0,8 mm. (material; 29/01/2015) | 15 | 0.075 | 1.13 |
| mt47adc120b | kg | Caucho reciclado, granza de 0,8 a 1,6 mm. (material; 29/01/2015) | 8 | 0.079 | 0.63 |
| mq07cel010 | h | Carretilla elevadora diesel de doble tracción de 8 t. (maquinaria; 29/01/2015) | 0.008 | 6.767 | 0.05 |
| mq02ext020 | h | Extendedora fibriladora para césped sintético. (maquinaria; 29/01/2015) | 0.026 | 12.772 | 0.33 |
| MOOA.8a | h | Oficial 1ª construcción | 0.078 | 17.78 | 1.39 |
| MOOA12a | h | Peón ordinario construcción | 0.022 | 15.55 | 0.34 |
| % | % | Costes Directos Complementarios | 2 % | 23.25 | 0.47 |
|  |  | Total |  |  | 23.72 |

| Medición | Uds. | Largo | Parcial |
|---|---|---|---|
| zonas verdes perimetrales | 1 | 170.000 | 170.000 |
|  | 1 | 25.000 | 25.000 |
|  | 1 | 216.000 | 216.000 |
|  | 1 | 60.000 | 60.000 |
| Total |  |  | 471 |

**pp-ERSF.8fbb** m2 (29/01/2015)
280 m2 × 33.98 (35 con costes indirectos) = 9800.00
Pavimento de seguridad de 60 mm de espesor, con capa de imprimación, capa de gránulos de caucho reciclado mezclados con un ligante, sobre la capa anterior se instala una nueva capa de gránulos de EPDM de acabado poroso mezclado con un ligante de poliuretano, de aspecto granular y con porosidad, colores varios, según NTE/RSF-15.

| Código | Ud | Descripción | Rendimiento | Precio | Importe |
|---|---|---|---|---|---|
| MOOA.8a | h | Oficial 1ª construcción | 0.15 | 17.78 | 2.67 |
| MOOA12a | h | Peón ordinario construcción | 0.15 | 15.55 | 2.33 |
| PRSF15fb | m2 | Loseta goma 100x100x1 otros col (material; 29/01/2015) | 1.05 | 24.142 | 25.35 |
| PBUA32a | kg | Adhesivo epoxi 10kg rev-flexible (material; 29/01/2015) | 1 | 1.197 | 1.20 |
| PRSF30a | kg | Pasta alisadora p/pav flexible (material; 29/01/2015) | 2 | 1.047 | 2.09 |
| % | % | Costes Directos Complementarios | 1 % | 33.64 | 0.34 |
|  |  | Total |  |  | 33.98 |

Claves: construccion, moho, ordinario, capa, superficie, diametro, revestimiento, pavimentacion, baldosa, colocacion, suelo, suministro, adhesivo, pasta, color, cola, epoxi, estable, sintetico, negro, boton, natural, resina, contacto, estria, marron, goma, colorante, mineral, vulcanizado, alisador, alveolo, esmerilar

| Medición | Uds. | Largo | Parcial |
|---|---|---|---|
| INFANTIL | 1 | 95.000 | 95.000 |
|  | 2 | 62.000 | 124.000 |
|  | 1 | 61.000 | 61.000 |
| Total |  |  | 280 |

**ERSW20c** m2 Base embaldosado mortero (29/01/2015)
763.9 m2 × 7.83 (8.06 con costes indirectos) = 6157.03
Base de embaldosado de mortero de 4cm de espesor, Tipo 3 según Guía de la Baldosa Cerámica (DRB 01/06).

| Código | Ud | Descripción | Rendimiento | Precio | Importe |
|---|---|---|---|---|---|
| MOOA.8a | h | Oficial 1ª construcción | 0.15 | 17.78 | 2.67 |
| MOOA12a | h | Peón ordinario construcción | 0.1 | 15.55 | 1.56 |
| PBPM.1ba | m3 | Mto cto M-10 man | 0.04 | 86.36 | 3.45 |
| % | % | Costes Directos Complementarios | 2 % | 7.68 | 0.15 |
|  |  | Total |  |  | 7.83 |

Claves: base, ceramico, baldosa, mortero, guia

| Medición | Uds. | Largo | Parcial |
|---|---|---|---|
| PAVIMENTO PIEDRA 3 cm |  |  |  |
| Accesos exteriores | 5 | 4.500 | 22.500 |
|  | 1 | 50.000 | 50.000 |
|  | 1 | 8.000 | 8.000 |
|  | 1 | 8.500 | 8.500 |
|  | 1 | 17.850 | 17.850 |
|  | 1 | 30.550 | 30.550 |
|  | 1 | 27.500 | 27.500 |
|  | 1 | 47.000 | 47.000 |
|  | 1 | 95.000 | 95.000 |
| rampas | 1 | 300.000 | 300.000 |
|  | 1 | 155.000 | 155.000 |
| P1 | 1 | 2.000 | 2.000 |
| Total |  |  | 763.9 |

**pp-ERSP.5ab** m2 Pav piedra Borriol 3cm (29/01/2015)
1063.9 m2 × 67.39 (69.41 con costes indirectos) = 73845.30
Pavimento con baldosas de piedra tipo Borriol flameado de dimensiones varias y 3cm de espesor, clase 3, colocado sobre capa de arena de 2cm de espesor mínimo, tomadas con mortero de cemento M-5, para revestimientos de pavimentos, incluida parte proporcional de tratamiento de ranurado de la piedra en la parte de protección de desniveles según CTE-SUA, incluso rejuntado con lechada de cemento coloreada con la misma tonalidad de las baldosas, eliminación de restos y limpieza, según NTE/RSR-1.

| Código | Ud | Descripción | Rendimiento | Precio | Importe |
|---|---|---|---|---|---|
| MOOA.8a | h | Oficial 1ª construcción | 0.15 | 17.78 | 2.67 |
| MOOA12a | h | Peón ordinario construcción | 0.15 | 15.55 | 2.33 |
| PRRP65ab | m2 | Tabla piedra borriol e3cm (material; 29/01/2015) | 1.05 | 55.936 | 58.73 |
| PBRA.1adb | t | Arena 0/6 triturada lvd 10km | 0.032 | 9.06 | 0.29 |
| PBAC.2ab | t | CEM II/A-P 32.5 R envasado | 0.001 | 86.48 | 0.09 |
| PBPL.1j | m3 | Lechada colorante cemento | 0.001 | 384.66 | 0.38 |
| PBPM.1da | m3 | Mto cto M-5 man | 0.02 | 79.14 | 1.58 |
| % | % | Costes Directos Complementarios | 2 % | 66.07 | 1.32 |
|  |  | Total |  |  | 67.39 |

Claves: construccion, moho, limpieza, colocacion, areno, arena, ordinario, capa, revestimiento, pavimentacion, baldosa, piedra, cemento, mortero, tabla, junta, suelo, granulometria, dimension, lechada, mezcla, calidad, coloreado, colmenar, borriol, san vicente

| Medición | Uds. | Largo | Parcial |
|---|---|---|---|
| PAVIMENTO PIEDRA 3 cm |  |  |  |
| Accesos exteriores | 5 | 4.500 | 22.500 |
|  | 1 | 50.000 | 50.000 |
|  | 1 | 8.000 | 8.000 |
|  | 1 | 8.500 | 8.500 |
|  | 1 | 17.850 | 17.850 |
|  | 1 | 30.550 | 30.550 |
|  | 1 | 27.500 | 27.500 |
|  | 1 | 47.000 | 47.000 |
|  | 1 | 95.000 | 95.000 |
| porche | 1 | 300.000 | 300.000 |
| rampas | 1 | 300.000 | 300.000 |
|  | 1 | 155.000 | 155.000 |
| P1 | 1 | 2.000 | 2.000 |
| Total |  |  | 1063.9 |

**5.6** m
97.95 m × 9.26 (9.54 con costes indirectos) = 934.44

| Medición | Uds. | Largo | Ancho | Parcial |
|---|---|---|---|---|
| peldaños exteriores |  |  |  |  |
| accesos posteriores | 4 | 1.100 |  | 4.400 |
|  | 5 | 3.400 |  | 17.000 |
| porche | 3 | 3.300 |  | 9.900 |
|  | 3 | 1.600 |  | 4.800 |
|  | 2 | 3.700 |  | 7.400 |
| infantil | 3 | 1.600 |  | 4.800 |
|  | 3 | 2.550 |  | 7.650 |
|  | 3 | 3.700 | 3.000 | 33.300 |
|  | 3 | 2.900 |  | 8.700 |
| Total |  |  |  | 97.95 |

**pp-peld-piedra-ext** m (29/01/2015)
97.95 m × 45.88 (47.26 con costes indirectos) = 4629.12
Peldaño realizado con baldosa de piedra tipo Borriol flameado con banda antideslizante abujardada en el borde exterior de 5cm de ancho de cada huella según CTE-SUA, de 3cm de espesor, clase 3, colocado sobre capa de arena de 2cm de espesor mínimo, formado por huella y tabica, sin bocel, tomadas con mortero de cemento M-5, para revestimientos de pavimentos, incluso parte proporcional de zanquín de la misma piedra, rejuntado con lechada de cemento coloreada con la misma tonalidad de las baldosas, cortes y limpieza.

| Código | Ud | Descripción | Rendimiento | Precio | Importe |
|---|---|---|---|---|---|
| MOOA.8a | h | Oficial 1ª construcción | 0.598 | 17.78 | 10.63 |
| MOOA12a | h | Peón ordinario construcción | 0.298 | 15.55 | 4.63 |
| pp-huella-borriol-flameado | m | Huella de piedra de Borriol flameada con banda antideslizante abujardada en el borde exterior de 5cm de ancho, de 3cm de espesor, clase 3, compuesta por piezas de 30cm de ancho y 3cm de espesor. (material; 29/01/2015) | 1 | 18.156 | 18.16 |
| pp-tabica-borriol-flameada | m | Tabica de piedra de Borriol flameada compuesta por piezas de 15cm de ancho y 3cm de espesor. (material; 29/01/2015) | 1 | 9.221 | 9.22 |
| PBRA.1adb | t | Arena 0/6 triturada lvd 10km | 0.032 | 9.06 | 0.29 |
| PBAC.2ab | t | CEM II/A-P 32.5 R envasado | 0.001 | 86.48 | 0.09 |
| PBPL.1j | m3 | Lechada colorante cemento | 0.001 | 384.66 | 0.38 |
| PBPM.1da | m3 | Mto cto M-5 man | 0.02 | 79.14 | 1.58 |
| % | % | Costes Directos Complementarios | 2 % | 44.98 | 0.90 |
|  |  | Total |  |  | 45.88 |

| Medición | Uds. | Largo | Ancho | Parcial |
|---|---|---|---|---|
| peldaños exteriores |  |  |  |  |
| accesos posteriores | 4 | 1.100 |  | 4.400 |
|  | 5 | 3.400 |  | 17.000 |
| porche | 3 | 3.300 |  | 9.900 |
|  | 3 | 1.600 |  | 4.800 |
|  | 2 | 3.700 |  | 7.400 |
| infantil | 3 | 1.600 |  | 4.800 |
|  | 3 | 2.550 |  | 7.650 |
|  | 3 | 3.700 | 3.000 | 33.300 |
|  | 3 | 2.900 |  | 8.700 |
| Total |  |  |  | 97.95 |

**pp-vierteaguas-** m
70.6 m × 24.05 (24.77 con costes indirectos) = 1748.76

| Medición | Uds. | Largo | Parcial |
|---|---|---|---|
| REMATES MUROS EXTERIOR... |  |  |  |
|  | 1 | 7.500 | 7.500 |
|  | 1 | 1.000 | 1.000 |
|  | 1 | 8.500 | 8.500 |
|  | 1 | 2.200 | 2.200 |
|  | 1 | 1.400 | 1.400 |
|  | 1 | 26.500 | 26.500 |
|  | 1 | 2.000 | 2.000 |
|  | 1 | 2.500 | 2.500 |
|  | 1 | 7.250 | 7.250 |
|  | 1 | 3.250 | 3.250 |
|  | 1 | 8.500 | 8.500 |
| Total |  |  | 70.6 |

**ppECCM11bbbc** ml (29/01/2015)
277.6 ml × 109.69 (112.98 con costes indirectos) = 31363.25
Banco de 40 cm de alto y 50 cm de ancho, de hormigón armado visto de 25 N/mm2 (HA 25/B/20/IIa), con una cuantía media de 35 kg/m3 de acero B 500 S, de consistencia blanda y tamaño máximo del árido 20 mm., transportado y puesto en obra, incluso excavación, cimentación, encofrado a dos caras, según EHE, terminado superiormente con piedra de Borriol al corte de 50 cm de ancho y 5 cm de espesor.

| Código | Ud | Descripción | Rendimiento | Precio | Importe |
|---|---|---|---|---|---|
| MOOA.8a | h | Oficial 1ª construcción | 0.049 | 17.78 | 0.87 |
| MOOA11a | h | Peón especializado construcción | 0.099 | 15.78 | 1.56 |
| PBPC.3abba | m3 | H 25 blanda TM 20 IIa. | 0.2 | 54 | 10.80 |
| ppPFRV.4c | m | Piedra de Borriol al corte de 50 cm de ancho y 5cm de espesor, resistencia a flexión 500Kg/cm2, absorción de agua 1.8% y peso espcífico 2.72Kg/dm3, incluso p.p. de resinas y tornillería inox de fijación. (material; 29/01/2015) | 1 | 6.374 | 6.37 |
| PBPL.1j | m3 | Lechada colorante cemento | 0.001 | 384.66 | 0.38 |
| MMMA26a | h | Vibrador gasolina aguja ø30-50mm (maquinaria; 29/01/2015) | 0.15 | 0.362 | 0.05 |
| % | % | Costes Directos Complementarios | 2 % | 20.03 | 0.40 |
| EEEM.2ab | m2 | Encofrado muro alt <1.5 2 caras (29/01/2015) | 1 | 51.8 | 51.80 |
| ECCM.1ai | kg | B 400 S corruø32 e/muros (29/01/2015) | 35 | 1.02 | 35.70 |
| ECAE.7cc | m3 | Excv zanja medios retro | 0.2 | 8.79 | 1.76 |
|  |  | Total |  |  | 109.69 |

Claves: medio, hormigon, plastico, resistencia, fluido, blando, consistencia, maximo, acero, transporte, muro, armadura, contenedor, acondicionamien, encofrar, obra, contencion, cara

| Medición | Uds. | Largo | Parcial |
|---|---|---|---|
| muro banco | 1 | 2.300 | 2.300 |
|  | 1 | 13.200 | 13.200 |
|  | 1 | 19.600 | 19.600 |
|  | 1 | 9.200 | 9.200 |
|  | 1 | 8.400 | 8.400 |
|  | 1 | 12.800 | 12.800 |
|  | 1 | 11.200 | 11.200 |
|  | 1 | 0.900 | 0.900 |
| muro paralelo rampa | 1 | 31.750 | 31.750 |
| bancos patio | 9 | 2.000 | 18.000 |
| bancos patio infantil | 10 | 2.000 | 20.000 |
|  | 1 | 2.000 | 2.000 |
| banco porche | 1 | 10.500 | 10.500 |
|  | 1 | 45.000 | 45.000 |
|  | 1 | 3.150 | 3.150 |
| banco patio | 1 | 24.600 | 24.600 |
|  | 1 | 34.000 | 34.000 |
| banco porche acceso | 1 | 11.000 | 11.000 |
| Total |  |  | 277.6 |

**ERSC.6a** m Junta retr 5x2 sellada elstm (29/01/2015)
883.5 m × 2.84 (2.93 con costes indirectos) = 2588.66
Junta de retracción de ancho 5mm y profundidad 20mm, en cajeado previsto en la ejecución, sellada con elastómero líquido sin disolvente, según NTE/RSC-13.

| Código | Ud | Descripción | Rendimiento | Precio | Importe |
|---|---|---|---|---|---|
| MOOA.8a | h | Oficial 1ª construcción | 0.041 | 17.78 | 0.73 |
| PBUL.4a | kg | Elastómero líquido sellado junta | 0.135 | 15.18 | 2.05 |
| % | % | Costes Directos Complementarios | 2 % | 2.78 | 0.06 |
|  |  | Total |  |  | 2.84 |

Claves: ejecucion, revestimiento, junta, caja, suelo, sellador, liquido, disolvente, elastomerico, retraccion

| Medición | Uds. | Largo | Parcial |
|---|---|---|---|
| juntas patio | 6 | 44.000 | 264.000 |
|  | 4 | 42.000 | 168.000 |
|  | 13 | 15.500 | 201.500 |
| juntas patio infantil | 20 | 12.500 | 250.000 |
| Total |  |  | 883.5 |

**ECAS.7db** m Canalización PE drn ø100 30%acc (29/01/2015)
167 m × 3.63 (3.74 con costes indirectos) = 624.58
Canalización de polietileno, de 100mm de diámetro, para una superficie de drenaje de 105cm2/m, incluyendo un incremento sobre el precio del tubo del 30% en concepto de uniones y accesorios, excluida la excavación de la zanja.

| Código | Ud | Descripción | Rendimiento | Precio | Importe |
|---|---|---|---|---|---|
| MOOF11a | h | Especialista fontanería | 0.034 | 13.93 | 0.47 |
| PISC24db | m | Tubo drenaje PEAD ø100mm 30%acc (material; 29/01/2015) | 1 | 3.093 | 3.09 |
| % | % | Costes Directos Complementarios | 2 % | 3.56 | 0.07 |
|  |  | Total |  |  | 3.63 |

Claves: acondicionamien, zanja, excavacion, especial, accesorio, superficie, diametro, tubo, pieza, tierra, movimiento, drenaje, union, canalizacion, incremento, fontaneria, polietileno

| Medición | Uds. | Largo | Parcial |
|---|---|---|---|
| COLECTOR DRENANTE PLUVIALES JARDINES | 1 | 17.000 | 17.000 |
|  | 1 | 31.000 | 31.000 |
|  | 3 | 17.000 | 51.000 |
|  | 1 | 23.000 | 23.000 |
|  | 1 | 45.000 | 45.000 |
| Total |  |  | 167 |

**UPPB.4a** u Bordillo-alcorque H 120x120 (29/01/2015)
71 u × 32.27 (33.24 con costes indirectos) = 2360.04
Bordillo-alcorque curvo de 120x120cm de hormigón colocado sobre lecho de hormigón HM 15/B/20/IIa, rejuntado con mortero de cemento M-5.

| Código | Ud | Descripción | Rendimiento | Precio | Importe |
|---|---|---|---|---|---|
| MOOA.8a | h | Oficial 1ª construcción | 0.164 | 17.78 | 2.92 |
| MOOA12a | h | Peón ordinario construcción | 0.165 | 15.55 | 2.57 |
| PUVA18aa | u | Bordillo curvo H 20x20 ø100 (material; 29/01/2015) | 2 | 2.426 | 4.85 |
| PBPM.1da | m3 | Mto cto M-5 man | 0.06 | 79.14 | 4.75 |
| PBPO.2bbbc | m3 | H 15 blanda 20 CEM II/A-P 42.5 R IIa | 0.025 | 50 | 1.25 |
| PBPL.3b | m3 | Pasta de yeso YG/L | 0.12 | 127.46 | 15.30 |
| % | % | Costes Directos Complementarios | 2 % | 31.64 | 0.63 |
|  |  | Total |  |  | 32.27 |

Claves: colocacion, hormigon, cemento, mortero, junta, curva, bordillo, peatonal, urbanizacion, alcorque

| Medición | Uds. | Largo | Parcial |
|---|---|---|---|
| patio y zonas verdes | 2 | 14.000 | 28.000 |
|  | 2 | 5.000 | 10.000 |
|  | 1 | 11.000 | 11.000 |
| patio infantil | 22 |  | 22.000 |
| Total |  |  | 71 |

**UPPB.2a** m Bord rigola 25x20x100cm (29/01/2015)
196 m × 7.58 (7.81 con costes indirectos) = 1530.76
Bordillo rigola de hormigón de 25x20x100cm, sobre lecho de hormigón HM 15/B/20/IIa rejuntado con mortero de cemento M-5.

| Código | Ud | Descripción | Rendimiento | Precio | Importe |
|---|---|---|---|---|---|
| MOOA.8a | h | Oficial 1ª construcción | 0.068 | 17.78 | 1.21 |
| MOOA12a | h | Peón ordinario construcción | 0.068 | 15.55 | 1.06 |
| PUVA14a | u | Bordillo rigola H 25x20x100 (material; 29/01/2015) | 1 | 1.807 | 1.81 |
| PBPM.1da | m3 | Mto cto M-5 man | 0.017 | 79.14 | 1.35 |
| PBPO.2bbbc | m3 | H 15 blanda 20 CEM II/A-P 42.5 R IIa | 0.04 | 50 | 2.00 |
| % | % | Costes Directos Complementarios | 2 % | 7.43 | 0.15 |
|  |  | Total |  |  | 7.58 |

Claves: construccion, moho, hormigon, mano, ordinario, cemento, mortero, junta, dimension, vehiculo, paso, bordillo, rebajado, peatonal, urbanizacion, rigola, alcorque

| Medición | Uds. | Largo | Parcial |
|---|---|---|---|
| Remate solera | 1 | 30.000 | 30.000 |
|  | 3 | 3.000 | 9.000 |
|  | 2 | 15.000 | 30.000 |
|  | 1 | 12.000 | 12.000 |
|  | 1 | 60.000 | 60.000 |
|  | 1 | 55.000 | 55.000 |
| Total |  |  | 196 |

**pp-EISA.4aa** u Can PP c/rej 130x75 p/pluv gar
0 u × 39.48 (40.66 con costes indirectos) = 0.00

| Medición | Parcial |
|---|---|
| SE SUSTITUYE POR REJILLA DE FUNDICIÓN PC.30.27 |  |
| Total | 0 |

**EISA.7bca** u Arq cua PP p 40x40cm tap cie (29/01/2015)
0 u × 64.49 (66.42 con costes indirectos) = 0.00
Arqueta prefabricada de paso de polipropileno, cuadrada, registrable, de medidas 40x40cm, con conexiones laterales adaptables a tubos de diámetro de 75 a 250 mm, con tapa ciega y marco, fabricados por inyección de polipropileno, totalmente instalada.

| Código | Ud | Descripción | Rendimiento | Precio | Importe |
|---|---|---|---|---|---|
| MOOA.8a | h | Oficial 1ª construcción | 0.036 | 17.78 | 0.64 |
| MOOA12a | h | Peón ordinario construcción | 0.036 | 15.55 | 0.56 |
| PISA.9ca | u | Arq rgtr cua PP 40x40cm tap cie (material; 29/01/2015) | 1 | 62.034 | 62.03 |
| % | % | Costes Directos Complementarios | 2 % | 63.23 | 1.26 |
|  |  | Total |  |  | 64.49 |

| Medición | Parcial |
|---|---|
| sustituida por arqueta de ladrillo definida en PC.30.28 |  |
| Total | 0 |

**USCM.4cdaA1** u Papelera ø 500 chap deploye galv (29/01/2015)
10 u × 71.18 (73.32 con costes indirectos) = 733.20
Papelera con cesto cilíndrico ø 500 mm y de altura 810 mm., con una columna portante de tubo de acero inox de 120 mm., para empotrar en suelo, cesto realizado con chapa de ace, fijado al elemento base lateralmente con un dispositivo que permite su fácil extracción, con una capacidad de 30 l., colocada con base de hormigón para anclaje al suelo.

| Código | Ud | Descripción | Rendimiento | Precio | Importe |
|---|---|---|---|---|---|
| MOOA.8a | h | Oficial 1ª construcción | 0.052 | 17.78 | 0.92 |
| MOOA12a | h | Peón ordinario construcción | 0.052 | 15.55 | 0.81 |
| PUSM.2cdaA1 | u | Papelera ø 500 esm (material; 29/01/2015) | 1 | 67.58 | 67.58 |
| PBPC.1ebb | m3 | H 15 blanda tamaño máximo 20 IIa (material; 29/01/2015) | 0.01 | 46.887 | 0.47 |
| %020000200 | % | Medios auxiliares | 2 % | 69.78 | 1.40 |
|  |  | Total |  |  | 71.18 |

**UMO.7a** u Fuente Fe fund surtidor (29/01/2015)
5 u × 226.58 (233.38 con costes indirectos) = 1166.90
Fuente surtidor mod. FT-305 F de ALBA & ANDREA o equivalente, para beber, de hierro fundido con grifo y desagüe, incluso colocación eliminación de restos y limpieza.

| Código | Ud | Descripción | Rendimiento | Precio | Importe |
|---|---|---|---|---|---|
| MOOA.8a | h | Oficial 1ª construcción | 0.215 | 17.78 | 3.82 |
| MOOA12a | h | Peón ordinario construcción | 0.214 | 15.55 | 3.33 |
| PUSM25aa | u | Fuente Fe fund surtidor (material; 29/01/2015) | 1 | 205.874 | 205.87 |
| PBPC.1eba | m3 | H 15 plástica tamaño máximo 20 IIa (material; 29/01/2015) | 0.25 | 45.268 | 11.32 |
| %0100 | % | Medios auxiliares | 1 % | 224.34 | 2.24 |
|  |  | Total |  |  | 226.58 |

**UMO.1b** u Soporte p/bicicletas 9 plza (29/01/2015)
1 u × 56.12 (57.8 con costes indirectos) = 57.80
Soporte metálico para bicicletas mod. ABP-5 de ALBA & ANDREA o equivalente, para 5 ud., de 2.70 m. de longitud y 0.61 m. de altura, formado por tubos acero galvanizado de 40 mm. de diámetro y 2 mm. de espesor, tubo hueco rectangular y pletinas. Totalmente colocado sobre base de hormigon.

| Código | Ud | Descripción | Rendimiento | Precio | Importe |
|---|---|---|---|---|---|
| MOOA.8a | h | Oficial 1ª construcción | 0.043 | 17.78 | 0.76 |
| MOOA12a | h | Peón ordinario construcción | 0.043 | 15.55 | 0.67 |
| PUMO.1ba | u | Soporte p/bicicletas 9plza (material; 29/01/2015) | 1 | 54.126 | 54.13 |
| %0100 | % | Medios auxiliares | 1 % | 55.56 | 0.56 |
|  |  | Total |  |  | 56.12 |

**pp-pasamanos-rampa** m Pasamanos ø50mm a galv (29/01/2015)
98.9 m × 26.69 (27.49 con costes indirectos) = 2718.76
Pasamanos de acero inoxidable formado por tubo hueco de dimensiones 30x50 mm, anclado al muro, incluso piezas especiales, totalmente colocado, según NTE/FDB-3.

| Código | Ud | Descripción | Rendimiento | Precio | Importe |
|---|---|---|---|---|---|
| MOOA.8a | h | Oficial 1ª construcción | 0.135 | 17.78 | 2.40 |
| pp-pasamanos | m | Tubo acero galv ø50mm curv extre (material; 29/01/2015) | 1 | 23.258 | 23.26 |
| % | % | Costes Directos Complementarios | 4 % | 25.66 | 1.03 |
|  |  | Total |  |  | 26.69 |

| Medición | Uds. | Largo | Parcial |
|---|---|---|---|
| pasamanos rampas |  |  |  |
| acceso infantil | 2 | 6.750 | 13.500 |
| acceso patio-comedor | 2 | 6.100 | 12.200 |
| acceso patio-conserje | 1 | 8.300 | 8.300 |
| acceso patio-pabellón | 1 | 6.900 | 6.900 |
| barra protección banco | 1 | 58.000 | 58.000 |
| Total |  |  | 98.9 |

**PC.30.27.Rejilla** m Sumidero long rej a fund lg50 (20/10/2000)
175 m × 86.05 (88.63 con costes indirectos) = 15510.25
Sumidero longitudinal de hormigón polímero tipo Self de "Ulma" o equivalente, con rejilla de fundición nervada, con una anchura de 15 cm., para recogida de aguas en superficies de tránsito y zonas peatonales.

| Código | Ud | Descripción | Rendimiento | Precio | Importe |
|---|---|---|---|---|---|
| MOOA.8a | h | Oficial 1ª construcción | 0.404 | 17.78 | 7.18 |
| MOOA12a | h | Peón ordinario construcción | 0.202 | 15.55 | 3.14 |
| pp-rejilla-long | m | Canal y rejilla de fundición dúctil pintado negro asfáltico, clase D-400 según norma UNE EN-124 DE 186 mm de ancho y 175 mm de alto. (material; 02/05/2017) | 1 | 71.54 | 71.54 |
| PBPC.1dbbm | m3 | H 200 blanda tamaño máximo 20 | 0.05 | 50 | 2.50 |
| % | % | Costes Directos Complementarios | 2 % | 84.36 | 1.69 |
|  |  | Total |  |  | 86.05 |

| Medición | Uds. | Largo | Parcial |
|---|---|---|---|
| rejilla patio | 1 | 70.000 | 70.000 |
|  | 1 | 52.000 | 52.000 |
|  | 1 | 53.000 | 53.000 |
| Total |  |  | 175 |

**PC.30.28.Arqueta** Ud Arqueta de paso, de obra de fábrica, registrable, de dimensiones interiores 40x40x60 cm, con marco y tapa de fundición. (28/04/2017)
24 Ud × 129.57 (133.46 con costes indirectos) = 3203.04
Formación de arqueta de paso enterrada, de dimensiones interiores 40x40x60 cm, construida con fábrica de ladrillo cerámico macizo, de 1/2 pie de espesor, recibido con mortero de cemento M-5 sobre solera de hormigón en masa HM-20 de 10 cm de espesor, formación de pendiente mínima del 2%, con el mismo tipo de hormigón, enfoscada y bruñida interiormente con mortero de cemento M-15 formando aristas y esquinas a media caña, cerrada superiormente con marco y tapa de fundición clase B-125 según UNE-EN 124. Incluso piezas de PVC para encuentros, cortadas longitudinalmente, realizando con ellas los correspondientes empalmes y asentándolas convenientemente con el hormigón en el fondo de la arqueta, conexiones de conducciones y remates. Totalmente montada, conexionada y probada mediante las correspondientes pruebas de servicio (incluidas en este precio).

| Código | Ud | Descripción | Rendimiento | Precio | Importe |
|---|---|---|---|---|---|
| MOOA.8a | h | Oficial 1ª construcción | 1.624 | 17.78 | 28.87 |
| MOOA12a | h | Peón ordinario construcción | 1.157 | 15.55 | 17.99 |
| PBPC.1dbbm | m3 | H 200 blanda tamaño máximo 20 | 0.1 | 50 | 5.00 |
| PFFC.2c | u | Ladrillo perf n/visto 24x11.5x9 | 70 | 0.17 | 11.90 |
| PBPM.1aa | m3 | Mto cto M-15 man | 0.047 | 92.79 | 4.36 |
| mt11var100 | Ud | Conjunto de elementos necesarios para garantizar el cierre hermético al paso de olores mefíticos en arquetas de saneamiento, compuesto por: angulares y chapas metálicas con sus elementos de fijación y anclaje, junta de neopreno, aceite y demás accesorios. | 1 | 8.25 | 8.25 |
| marco-fud-40x40 | Ud | Marco y tapa de fundición, 40x40 cm, para arqueta registrable, clase B-125 según UNE-EN 124. (material; 28/04/2017) | 1 | 50.66 | 50.66 |
| % | % | Costes Directos Complementarios | 2 % | 127.03 | 2.54 |
|  |  | Total |  |  | 129.57 |

| Medición | Uds. | Largo | Parcial |
|---|---|---|---|
| arquetas exteriores: |  |  |  |
| pluviales | 26 |  | 26.000 |
| residuales | 2 |  | 2.000 |
| NUEVAS ARQUETAS | 8 |  | 8.000 |
| YA EJECUTADO | -1 | 12.000 | -12.000 |
| Total |  |  | 24 |

**PC.30.29.Mat-drenante** m³ Base de pavimento mediante relleno a cielo abierto con grava 20/30 mm, y compactación al 95% del Proctor Modificado con bandeja vibrante de guiado manual. (03/05/2017)
128.35 m³ × 17.09 (17.6 con costes indirectos) = 2258.96
Formación de base de pavimento mediante relleno a cielo abierto con grava de 20 a 30 mm de diámetro; y compactación en tongadas sucesivas de 30 cm de espesor máximo con bandeja vibrante de guiado manual, hasta alcanzar una densidad seca no inferior al 95% de la máxima obtenida en el ensayo Proctor Modificado, realizado según UNE 103501 (ensayo no incluido en este precio). Incluso carga, transporte y descarga a pie de tajo de los áridos a utilizar en los trabajos de relleno y humectación de los mismos.
Incluye: Transporte y descarga del material de relleno a pie de tajo. Extendido del material de relleno en tongadas de espesor uniforme. Humectación o desecación de cada tongada. Compactación.
Criterio de medición de proyecto: Volumen medido sobre los planos de perfiles transversales del Proyecto, que definen el movimiento de tierras a realizar en obra.
Criterio de medición de obra: Se medirá, en perfil compactado, el volumen realmente ejecutado según especificaciones de Proyecto, sin incluir los incrementos por excesos de excavación no autorizados.

| Código | Ud | Descripción | Rendimiento | Precio | Importe |
|---|---|---|---|---|---|
| MOOA12a | h | Peón ordinario construcción | 0.063 | 15.55 | 0.98 |
| mt01arr010b | t | Grava de cantera, de 20 a 30 mm de diámetro. (material; 03/05/2017) | 2.1 | 7.23 | 15.18 |
| mq04dua020b | h | Dumper de descarga frontal de 2 t de carga útil. | 0.104 | 2.326 | 0.24 |
| mq02rod010d | h | Bandeja vibrante de guiado manual, de 300 kg, anchura de trabajo 70 cm, reversible. | 0.156 | 1.622 | 0.25 |
| mq02cia020j | h | Camión cisterna de 8 m³ de capacidad. | 0.01 | 10.168 | 0.10 |
| % | % | Costes Directos Complementarios | 2 % | 16.75 | 0.34 |
|  |  | Total |  |  | 17.09 |

| Medición | Uds. | Largo | Parcial |
|---|---|---|---|
| Base drenante patios infantil | 1 | 128.350 | 128.350 |
| Total |  |  | 128.35 |

**PC.30.30.Geotextil-ENIW.4e** m2 (23/05/1995)
509.79 m2 × 3.38 (3.48 con costes indirectos) = 1774.07
Suministro y colocación de capa separadora formada por geotextil fieltro de fibras de poliéster no tejidas, de 224gr/m2 de masa, con una resistencia a la tracción longitudinal y transversal de 2 KN/m, una apertura de cono al ensayo de perforación dinámica según UNE-EN ISO 13433 inferior a 27 mm, antipunzonante, drenante o filtrante, con una resistencia CBR a punzonamiento de 0,4 KN, según UNE-EN 13252, incluso limpieza y preparación, mermas y solapos.

| Código | Ud | Descripción | Rendimiento | Precio | Importe |
|---|---|---|---|---|---|
| MOOA.8a | h | Oficial 1ª construcción | 0.02 | 17.78 | 0.36 |
| MOOA11a | h | Peón especializado construcción | 0.02 | 15.78 | 0.32 |
| Geotextil-PNIA.3e | m2 | Geotextil FP-240 gr/m2 (material) | 1.05 | 2.5 | 2.63 |
| % | % | Costes Directos Complementarios | 2 % | 3.31 | 0.07 |
|  |  | Total |  |  | 3.38 |

Claves: moho, limpieza, horizontal, colocacion, separador, masa, capa, terminacion, drenaje, filtro, preparacion, merma, norma, quimico, fibra, aislamiento, fieltro, poliester, tejido, barrera, geotextil, antipunzonante, punzon

**PC.30.31.Lamina-drenante** m² Drenaje de solera en contacto con el terreno, por su cara exterior, con lámina drenante nodular de polietileno de alta densidad (PEAD/HDPE), con nódulos de 8 mm de altura, con geotextil de polipropileno incorporado, resistencia a la compresión 150 kN/m² según UNE-EN ISO 604, capacidad de drenaje 5 l/(s·m) y masa nominal 0,7 kg/m², colocada sobre el terreno y preparada para recibir directamente el hormigón de la solera. (03/05/2017)
160 m² × 4.66 (4.8 con costes indirectos) = 768.00
Formación de drenaje de solera en contacto con el terreno, por su cara exterior, mediante lámina drenante nodular de polietileno de alta densidad (PEAD/HDPE), con nódulos de 8 mm de altura, con geotextil de polipropileno incorporado, resistencia a la compresión 150 kN/m² según UNE-EN ISO 604, capacidad de drenaje 5 l/(s·m) y masa nominal 0,7 kg/m², colocada sobre el terreno y preparada para recibir directamente el hormigón de la solera. Incluso p/p de limpieza y preparación de la superficie y solapes.
Incluye: Limpieza y preparación de la superficie en la que ha de aplicarse la lámina drenante. Colocación de la lámina drenante. Tratamiento de los elementos singulares (ángulos, aristas, etc.).
Criterio de medición de proyecto: Superficie medida según documentación gráfica de Proyecto.
Criterio de medición de obra: Se medirá la superficie realmente ejecutada según especificaciones de Proyecto, incluyendo las entregas y los solapes.

| Código | Ud | Descripción | Rendimiento | Precio | Importe |
|---|---|---|---|---|---|
| MOOA11a | h | Peón especializado construcción | 0.05 | 15.78 | 0.79 |
| MOOA12a | h | Peón ordinario construcción | 0.05 | 15.55 | 0.78 |
| mt14gdo010b | m² | Lámina drenante nodular de polietileno de alta densidad (PEAD/HDPE), con nódulos de 8 mm de altura, con geotextil de polipropileno incorporado, resistencia a la compresión 150 kN/m² según UNE-EN ISO 604, capacidad de drenaje 5 l/(s·m) y masa nominal 0,7 kg/m². (material; 03/05/2017) | 1.1 | 2.73 | 3.00 |
| % | % | Costes Directos Complementarios | 2 % | 4.57 | 0.09 |
|  |  | Total |  |  | 4.66 |

## CAP31 DOTACIÓN DEPORTIVA (06/07/2009)
Importe: 4639.8

**2.3** m3 (30/11/2014)
28.8 m3 × 7.76 (7.99 con costes indirectos) = 230.11
Excavación para formación de pozos, en terrenos medios, con medios mecánicos, retroexcavadora, incluso ayuda manual en las zonas de dificil acceso, limpieza y extración de restos a los bordes, sin incluir carga sobre transporte, según NTE/ADZ-4.

| Código | Ud | Descripción | Rendimiento | Precio | Importe |
|---|---|---|---|---|---|
| MOOA12a | h | Peón ordinario construcción | 0.006 | 15.55 | 0.09 |
| MMME.1baa | h | Retro de neum c/palafrtl 0,34m3 | 0.18 | 41.33 | 7.44 |
| % | % | Costes Directos Complementarios | 3 % | 7.53 | 0.23 |
|  |  | Total |  |  | 7.76 |

| Medición | Uds. | Largo | Ancho | Alto | Parcial |
|---|---|---|---|---|---|
| Cimentacion canastas baloncesto | 8 | 1.500 | 1.500 | 1.600 | 28.800 |
| Total |  |  |  |  | 28.8 |

**3.1** m3 (30/11/2014)
18 m3 × 50.87 (52.4 con costes indirectos) = 943.20
Hormigón de limpieza HM 15/B/20/IIa preparado, de consistencia blanda, tamaño máximo del árido 20 mm., en la base de la cimentación, transportado y puesto en obra, según EHE.

| Código | Ud | Descripción | Rendimiento | Precio | Importe |
|---|---|---|---|---|---|
| MOOA.8a | h | Oficial 1ª construcción | 0.004 | 17.78 | 0.07 |
| MOOA11a | h | Peón especializado construcción | 0.004 | 15.78 | 0.06 |
| MMMH.5c | h | Vibrador gasolina aguja ø30-50mm | 0.12 | 3.29 | 0.39 |
| PBPC.1dbb | m3 | H 15 blanda tamaño máximo 20 | 1.05 | 47 | 49.35 |
| % | % | Costes Directos Complementarios | 2 % | 49.87 | 1.00 |
|  |  | Total |  |  | 50.87 |

| Medición | Uds. | Largo | Ancho | Parcial |
|---|---|---|---|---|
| Cimentacion canastas baloncesto | 8 | 1.500 | 1.500 | 18.000 |
| Total |  |  |  | 18 |

**3.2** m3 (28/07/2009)
27 m3 × 93.06 (95.85 con costes indirectos) = 2587.95
Hormigón armado HA 25/B/40/IIa preparado, en zapatas, con una cuantía media de 40 kg. de acero B 500 S, incluso recortes, separadores, alambre de atado, vibrado y curado del hormigón, incluido elementos auxiliares necesarios.

| Código | Ud | Descripción | Rendimiento | Precio | Importe |
|---|---|---|---|---|---|
| MOOA.8a | h | Oficial 1ª construcción | 0.237 | 17.78 | 4.21 |
| MOOA11a | h | Peón especializado construcción | 0.237 | 15.78 | 3.74 |
| PBPC.3abba | m3 | H 25 blanda TM 20 IIa. | 1.05 | 54 | 56.70 |
| MMMH.5c | h | Vibrador gasolina aguja ø30-50mm | 0.3 | 3.29 | 0.99 |
| PEAA.3bj | kg | Acero corru B 500 S ø6-16 (material; 28/07/2009) | 40 | 0.64 | 25.60 |
| % | % | Costes Directos Complementarios | 2 % | 91.24 | 1.82 |
|  |  | Total |  |  | 93.06 |

| Medición | Uds. | Largo | Ancho | Alto | Parcial |
|---|---|---|---|---|---|
| Cimentacion canastas baloncesto | 8 | 1.500 | 1.500 | 1.500 | 27.000 |
| Total |  |  |  |  | 27 |

**EEAS.2abh** u Pl anclaje S275JR 450x370x35mm (30/11/2014)
8 u × 29.74 (30.63 con costes indirectos) = 245.04
Placa de anclaje de soporte metálico, centrada en la cimentación, de acero S275JR, dimensiones 450x370mm, y 35mm de espesor, armaduras de anclaje compuesta de barras de acero B400S, incluso taladros, roscados, tuercas, limpieza y pintura, según NTE/EAS-7.

| Código | Ud | Descripción | Rendimiento | Precio | Importe |
|---|---|---|---|---|---|
| MOOM.8a | h | Oficial 1ª metal | 0.032 | 15.92 | 0.51 |
| MOOM11a | h | Especialista metal | 0.032 | 13.93 | 0.45 |
| PEAC17a | kg | Acero S275JR en chapa (material; 30/11/2014) | 45.746 | 0.6 | 27.45 |
| PEAA.1bg | kg | Acero ø18 AE-215-L en barra (material; 30/11/2014) | 10 | 0.043 | 0.43 |
| % | % | Costes Directos Complementarios | 3 % | 28.84 | 0.87 |
| ERPP.8cbc | m2 | Impr a-ox st met mate col (30/11/2014) | 0.39 | 0.07 | 0.03 |
|  |  | Total |  |  | 29.74 |

Claves: limpieza, cimiento, ipn, unidireccional, soporte, metal, armadura, placa, rosca, abierto, acero, canto, dimension, pintura, ipe, upn, cartela, medianero, centrado, anclaje, simple, cerrajeria, cajon, compuesto, barra, tuerca, taladro

| Medición | Uds. | Parcial |
|---|---|---|
| Cimentacion canastas baloncesto | 8 | 8.000 |
| Total |  | 8 |

**Anclaje** u Anclaje para espalderas (30/11/2014)
50 u × 12.3 (12.67 con costes indirectos) = 633.50
Anclaje para espalderas, constituida por placa de acero de 200x200x15 mm. y garras con redondo B500S de 12 mm. de diametyro, recibido en solera y paramento vertical.

| Código | Ud | Descripción | Rendimiento | Precio | Importe |
|---|---|---|---|---|---|
| PEAC17a | kg | Acero S275JR en chapa | 4.76 | 0.6 | 2.86 |
| PEAA.3bk | kg | Acero corru B 500 S ø6-25 | 1.07 | 0.54 | 0.58 |
| PRPP.1c | l | Imprimación antioxidante minio (material; 30/11/2014) | 0.02 | 9.41 | 0.19 |
| MOOA.8a | h | Oficial 1ª construcción | 0.25 | 17.78 | 4.45 |
| MOOM.8a | h | Oficial 1ª metal | 0.25 | 15.92 | 3.98 |
| %0200 | % | Medios auxiliares | 2 % | 12.06 | 0.24 |
|  |  | Total |  |  | 12.3 |

## CAP32 JARDINERÍA (06/07/2009)
Importe: 25339.38
URBANIZACIÓN EXTERIOR

**USJT.9a** m Excv zanja y relleno red riego
980 m × 0.58 (0.6 con costes indirectos) = 588.00
Excavación de tierras para formación de zanjas y posterior relleno para red de riego, hasta 25 cm. de profundidad, realizada por medios manuales.

| Código | Ud | Descripción | Rendimiento | Precio | Importe |
|---|---|---|---|---|---|
| MOOJ11a | h | Peón jardinero (mano de obra) | 0.045 | 12.7 | 0.57 |
| % | % | Costes Directos Complementarios | 2 % | 0.57 | 0.01 |
|  |  | Total |  |  | 0.58 |

Claves: medio, excavacion, manual, red, riego, tierra, zanja, relleno, equipamiento, urbanizacion

| Medición | Uds. | Largo | Parcial |
|---|---|---|---|
| tuberia de 90 | 1 | 130.000 | 130.000 |
| tuberia de 63 | 1 | 100.000 | 100.000 |
| tuberia de 50 | 1 | 450.000 | 450.000 |
| tuberia de 25 | 1 | 300.000 | 300.000 |
| Total |  |  | 980 |

**ECMR10ca** m3
58.8 m3 × 14.18 (14.61 con costes indirectos) = 859.07
Relleno de zanjas con medios manuales, con arena de tamaño 3/6 mm hasta una altura de 15 cm, no plástica, empleada en obra para lecho y protección de tuberías, extendida y nivelada en soleras, recatada y aposonada en recubrimientos.

| Código | Ud | Descripción | Rendimiento | Precio | Importe |
|---|---|---|---|---|---|
| MOOA12a | h | Peón ordinario construcción | 0.57 | 15.55 | 8.86 |
| PBRA.1acb | t | Arena 0/5 triturada s/lvd 10 km (material) | 1.2 | 4.199 | 5.04 |
| % | % | Costes Directos Complementarios | 2 % | 13.90 | 0.28 |
|  |  | Total |  |  | 14.18 |

Claves: construccion, medio, ordinario, manual, compacto, pison, acondicionamien, vibracion, tierra, zanja, movimiento, bandeja, areno, arena, relleno, prestamo

| Medición | Uds. | Largo | Ancho | Alto | Parcial |
|---|---|---|---|---|---|
| tuberia de 90 | 1 | 130.000 | 0.200 | 0.300 | 7.800 |
| tuberia de 63 | 1 | 100.000 | 0.200 | 0.300 | 6.000 |
| tuberia de 50 | 1 | 450.000 | 0.200 | 0.300 | 27.000 |
| tuberia de 25 | 1 | 300.000 | 0.200 | 0.300 | 18.000 |
| Total |  |  |  |  | 58.8 |

**ECMD.7ba** m
980 m × 3.37 (3.47 con costes indirectos) = 3400.60
Tubo de PVC, de 65 mm. de diámetro, para protección de tubería de riego, colocado en interior de zanja.

| Código | Ud | Descripción | Rendimiento | Precio | Importe |
|---|---|---|---|---|---|
| MOOF11a | h | Especialista fontanería | 0.025 | 13.93 | 0.35 |
| PBPO.2bbbc | m3 | H 15 blanda 20 CEM II/A-P 42.5 R IIa | 0.05 | 50 | 2.50 |
| PISA58ba | m | Tubo de PVC, de 65 mm. de diámetro (material) | 1 | 0.451 | 0.45 |
| % | % | Costes Directos Complementarios | 2 % | 3.30 | 0.07 |
|  |  | Total |  |  | 3.37 |

Claves: excavacion, tubo, especial, accesorio, superficie, diametro, pieza, acondicionamien, tierra, zanja, drenaje, movimiento, union, canalizacion, incremento, fontaneria, polietileno

| Medición | Uds. | Largo | Parcial |
|---|---|---|---|
| tuberia de 90 | 1 | 130.000 | 130.000 |
| tuberia de 63 | 1 | 100.000 | 100.000 |
| tuberia de 50 | 1 | 450.000 | 450.000 |
| tuberia de 25 | 1 | 300.000 | 300.000 |
| Total |  |  | 980 |

**GPR** u
1 u × 984.82 (1014.36 con costes indirectos) = 1014.36
Grupo de presión de riego 2 m3/h 40 m.c.a. - v.exp.100I. Con marcado AENOR. Incluso accesorios, totalmente instalado.

| Código | Ud | Descripción | Rendimiento | Precio | Importe |
|---|---|---|---|---|---|
| MOOF.8a | h | Oficial 1ª fontanería | 0.54 | 15.92 | 8.60 |
| GPR-GRUPO | u | Grupo de presión de riego 2 m3/h 40 m.c.a. - v.exp.100I. Con marcado AENOR. Incluso accesorios. (material) | 1 | 955.893 | 955.89 |
| PURW.4a | u | Pequeño material ins hidr p/rie (material) | 1 | 1.021 | 1.02 |
| % | % | Costes Directos Complementarios | 2 % | 965.51 | 19.31 |
|  |  | Total |  |  | 984.82 |

**UIRC.1bhc** m Tubería PE32 agrícola 90mm
130 m × 9.82 (10.11 con costes indirectos) = 1314.30
Tubería de polietileno de baja densidad (PE32), uso agrícola, 90mm de diámetro nominal y 12.3mm de espesor, con marcado AENOR. Según norma UNE-EN 12201 y UNE-EN 13244. Totalmente instalada y comprobada.

| Código | Ud | Descripción | Rendimiento | Precio | Importe |
|---|---|---|---|---|---|
| MOOF.8a | h | Oficial 1ª fontanería | 0.13 | 15.92 | 2.07 |
| MOOF11a | h | Especialista fontanería | 0.131 | 13.93 | 1.82 |
| PURC.1bhc | m | Tb PE32 agrícola Ø90mm PN10 (material) | 1.05 | 4.497 | 4.72 |
| PURW.4a | u | Pequeño material ins hidr p/rie | 1 | 1.021 | 1.02 |
| % | % | Costes Directos Complementarios | 2 % | 9.63 | 0.19 |
|  |  | Total |  |  | 9.82 |

**UIRC.1bfc** m Tubería PE32 agrícola 63mm
100 m × 6.57 (6.77 con costes indirectos) = 677.00
Tubería de polietileno de baja densidad (PE32), uso agrícola, 63mm de diámetro nominal y 8.6mm de espesor, con marcado AENOR. Según norma UNE-EN 12201 y UNE-EN 13244. Totalmente instalada y comprobada.

| Código | Ud | Descripción | Rendimiento | Precio | Importe |
|---|---|---|---|---|---|
| MOOF.8a | h | Oficial 1ª fontanería | 0.109 | 15.92 | 1.74 |
| MOOF11a | h | Especialista fontanería | 0.11 | 13.93 | 1.53 |
| PURC.1bfc | m | Tb PE32 agrícola Ø63mm PN10 (material) | 1.05 | 2.048 | 2.15 |
| PURW.4a | u | Pequeño material ins hidr p/rie | 1 | 1.021 | 1.02 |
| % | % | Costes Directos Complementarios | 2 % | 6.44 | 0.13 |
|  |  | Total |  |  | 6.57 |

**UIRC.1bec** m Tubería PE32 agrícola 50mm
450 m × 5.39 (5.55 con costes indirectos) = 2497.50
Tubería de polietileno de baja densidad (PE32), uso agrícola, 50mm de diámetro nominal y 6.9mm de espesor, con marcado AENOR. Según norma UNE-EN 12201 y UNE-EN 13244. Totalmente instalada y comprobada.

| Código | Ud | Descripción | Rendimiento | Precio | Importe |
|---|---|---|---|---|---|
| MOOF.8a | h | Oficial 1ª fontanería | 0.097 | 15.92 | 1.54 |
| MOOF11a | h | Especialista fontanería | 0.097 | 13.93 | 1.35 |
| PURC.1bec | m | Tb PE32 agrícola Ø50mm PN10 (material) | 1.05 | 1.304 | 1.37 |
| PURW.4a | u | Pequeño material ins hidr p/rie | 1 | 1.021 | 1.02 |
| % | % | Costes Directos Complementarios | 2 % | 5.28 | 0.11 |
|  |  | Total |  |  | 5.39 |

| Medición | Uds. | Largo | Parcial |
|---|---|---|---|
| conducto + collarín | 1 | 450.000 | 450.000 |
| Total |  |  | 450 |

**UIRC.1bbc** m Tubería PE32 agrícola 25mm
300 m × 3.42 (3.52 con costes indirectos) = 1056.00
Tubería de polietileno de baja densidad (PE32), uso agrícola, 25mm de diámetro nominal y 6.5mm de espesor, con marcado AENOR. Según norma UNE-EN 12201 y UNE-EN 13244. Totalmente instalada y comprobada.

| Código | Ud | Descripción | Rendimiento | Precio | Importe |
|---|---|---|---|---|---|
| MOOF.8a | h | Oficial 1ª fontanería | 0.065 | 15.92 | 1.03 |
| MOOF11a | h | Especialista fontanería | 0.065 | 13.93 | 0.91 |
| PURC.1bbc | m | Tb PE32 agrícola Ø25mm PN10 (material) | 1.05 | 0.374 | 0.39 |
| PURW.4a | u | Pequeño material ins hidr p/rie | 1 | 1.021 | 1.02 |
| % | % | Costes Directos Complementarios | 2 % | 3.35 | 0.07 |
|  |  | Total |  |  | 3.42 |

**TGOT** m
190 m × 3.99 (4.11 con costes indirectos) = 780.90
Tubería de polietileno de baja densidad (PE32), uso agrícola, con goteros integrados, con marcado AENOR. Según norma UNE-EN 12201 y UNE-EN 13244. Totalmente instalada y comprobada.

| Código | Ud | Descripción | Rendimiento | Precio | Importe |
|---|---|---|---|---|---|
| MOOF.8a | h | Oficial 1ª fontanería | 0.076 | 15.92 | 1.21 |
| MOOF11a | h | Especialista fontanería | 0.076 | 13.93 | 1.06 |
| TGOT-goteros | m | Tb PE32 agrícola Ø32mm PN10 (material) | 1.05 | 0.587 | 0.62 |
| PURW.4a | u | Pequeño material ins hidr p/rie | 1 | 1.021 | 1.02 |
| % | % | Costes Directos Complementarios | 2 % | 3.91 | 0.08 |
|  |  | Total |  |  | 3.99 |

**LLM90** u
3 u × 43.71 (45.02 con costes indirectos) = 135.06
Llave de mariposa, para instalaciones de riego, 90 mm de diámetro nominal. Con marcado AENOR. Totalmente instalada y comprobada.

| Código | Ud | Descripción | Rendimiento | Precio | Importe |
|---|---|---|---|---|---|
| MOOF.8a | h | Oficial 1ª fontanería | 0.162 | 15.92 | 2.58 |
| LLM90-llave | u | Llave de mariposa, para instalaciones de riego, 90 mm de diámetro nominal. Con marcado AENOR. (material) | 1 | 39.251 | 39.25 |
| PURW.4a | u | Pequeño material ins hidr p/rie | 1 | 1.021 | 1.02 |
| % | % | Costes Directos Complementarios | 2 % | 42.85 | 0.86 |
|  |  | Total |  |  | 43.71 |

**LLM63** u
1 u × 15.48 (15.94 con costes indirectos) = 15.94
Llave de mariposa, para instalaciones de riego, 63 mm de diámetro nominal. Con marcado AENOR. Con marcado AENOR. Totalmente instalada y comprobada.

| Código | Ud | Descripción | Rendimiento | Precio | Importe |
|---|---|---|---|---|---|
| MOOF.8a | h | Oficial 1ª fontanería | 0.161 | 15.92 | 2.56 |
| LLM63-llave | u | Válvula pie PVC 63mm (material) | 1 | 11.601 | 11.60 |
| PURW.4a | u | Pequeño material ins hidr p/rie | 1 | 1.021 | 1.02 |
| % | % | Costes Directos Complementarios | 2 % | 15.18 | 0.30 |
|  |  | Total |  |  | 15.48 |

**UIRV.5ag** u Va bola plas roscada 2´´
12 u × 13.22 (13.62 con costes indirectos) = 163.44
Válvula de bola plástico roscada, para instalaciones de riego, 2´´ de diámetro nominal, incluso enlaces para tubería de polietileno. Con marcado AENOR. Totalmente instalada y comprobada.

| Código | Ud | Descripción | Rendimiento | Precio | Importe |
|---|---|---|---|---|---|
| MOOF.8a | h | Oficial 1ª fontanería | 0.164 | 15.92 | 2.61 |
| PURV.5ag | u | Válvula bola plas rosc 2´´ (material) | 1 | 9.333 | 9.33 |
| PURW.4a | u | Pequeño material ins hidr p/rie | 1 | 1.021 | 1.02 |
| % | % | Costes Directos Complementarios | 2 % | 12.96 | 0.26 |
|  |  | Total |  |  | 13.22 |

**UIRV.5ad** u Va bola plas roscada 1´´
12 u × 7.93 (8.17 con costes indirectos) = 98.04
Válvula de bola plástico roscada, para instalaciones de riego, 1´´ de diámetro nominal, incluso enlaces para tubería de polietileno. Con marcado AENOR. Totalmente instalada y comprobada.

| Código | Ud | Descripción | Rendimiento | Precio | Importe |
|---|---|---|---|---|---|
| MOOF.8a | h | Oficial 1ª fontanería | 0.164 | 15.92 | 2.61 |
| PURV.5ad | u | Válvula bola plas rosc 1´´ (material) | 1 | 4.135 | 4.14 |
| PURW.4a | u | Pequeño material ins hidr p/rie | 1 | 1.021 | 1.02 |
| % | % | Costes Directos Complementarios | 2 % | 7.77 | 0.16 |
|  |  | Total |  |  | 7.93 |

**UIRV.1a** u Elval c/solenoide 1"
12 u × 43.64 (44.95 con costes indirectos) = 539.40
Electroválvula PVC compacta con solenoide a 2 hilos y adaptador válvula a rosca. Con marcado AENOR. Totalmente instalada, conexionada y en correcto estado de funcionamiento.

| Código | Ud | Descripción | Rendimiento | Precio | Importe |
|---|---|---|---|---|---|
| MOOF.8a | h | Oficial 1ª fontanería | 0.135 | 15.92 | 2.15 |
| MOOF11a | h | Especialista fontanería | 0.136 | 13.93 | 1.89 |
| MOOE11a | h | Especialista electricidad | 0.055 | 13.93 | 0.77 |
| PURV.1a | u | Electroválvula solenoide 1" (material) | 1 | 36.948 | 36.95 |
| PURW.4a | u | Pequeño material ins hidr p/rie | 1 | 1.021 | 1.02 |
| % | % | Costes Directos Complementarios | 2 % | 42.78 | 0.86 |
|  |  | Total |  |  | 43.64 |

**CR1** u
12 u × 67.72 (69.75 con costes indirectos) = 837.00
Central de riego autónoma una estación, con programador. Con marcado AENOR. Totalmente instalado, conexionado, programado y comprobado.

| Código | Ud | Descripción | Rendimiento | Precio | Importe |
|---|---|---|---|---|---|
| MOOE.8a | h | Oficial 1ª electricidad | 0.652 | 15.92 | 10.38 |
| MOOE11a | h | Especialista electricidad | 0.651 | 13.93 | 9.07 |
| CR1-central | u | Prog riego el 4 canales (material) | 1 | 46.939 | 46.94 |
| % | % | Costes Directos Complementarios | 2 % | 66.39 | 1.33 |
|  |  | Total |  |  | 67.72 |

**ARQ** u
12 u × 10.16 (10.46 con costes indirectos) = 125.52
Arqueta de riego para hidrante 3/4". Con marcado AENOR. Incluso arreglo de las tierras y ejecución de orificio sumidero en el fondo. Totalmente instalada.

| Código | Ud | Descripción | Rendimiento | Precio | Importe |
|---|---|---|---|---|---|
| MOOF.8a | h | Oficial 1ª fontanería | 0.081 | 15.92 | 1.29 |
| MOOF11a | h | Especialista fontanería | 0.082 | 13.93 | 1.14 |
| MOOA12a | h | Peón ordinario construcción | 0.271 | 15.55 | 4.21 |
| ARQ-arqueta | u | Arqueta de riego para hidrante 3/4". Con marcado AENOR. (material) | 1 | 3.315 | 3.32 |
| % | % | Costes Directos Complementarios | 2 % | 9.96 | 0.20 |
|  |  | Total |  |  | 10.16 |

**UIRA.1a** u Arq plástico p/riego 27x24x17mm
12 u × 10.16 (10.46 con costes indirectos) = 125.52
Arqueta de plástico para registro de instalaciones de riego, de 27x24x17mm de dimensiones interiores. Con marcado AENOR. Incluso arreglo de las tierras y ejecución de orificio sumidero en el fondo. Totalmente instalada.

| Código | Ud | Descripción | Rendimiento | Precio | Importe |
|---|---|---|---|---|---|
| MOOF.8a | h | Oficial 1ª fontanería | 0.081 | 15.92 | 1.29 |
| MOOF11a | h | Especialista fontanería | 0.081 | 13.93 | 1.13 |
| MOOA12a | h | Peón ordinario construcción | 0.271 | 15.55 | 4.21 |
| PURA.1a | u | Arqueta plas p/riego 27x24x17mm (material) | 1 | 3.327 | 3.33 |
| % | % | Costes Directos Complementarios | 2 % | 9.96 | 0.20 |
|  |  | Total |  |  | 10.16 |

**USJP.2eb** u Magnolia grand alt 2.5-3.0 cepe
1 u × 164.63 (169.57 con costes indirectos) = 169.57
Magnolia grandiflora, de 2.5-3.0m de altura suministrada en cepellón, incluso excavación del hoyo de 1.0x1.0m, plantación aportación de tierra vegetal fertilizada, primer riego y transporte.

| Código | Ud | Descripción | Rendimiento | Precio | Importe |
|---|---|---|---|---|---|
| MOOJ.8a | h | Oficial jardinero (mano de obra; 05/06/1997) | 0.276 | 17.12 | 4.73 |
| MOOJ12a | h | Contrato formación (mano de obra; 11/06/1997) | 0.279 | 10.51 | 2.93 |
| PUJD16eb | u | Magnolia grandifl alt 2.5 cep (material) | 1 | 128.018 | 128.02 |
| PUJB.3a | m3 | Tierra vegetal fertilizada (material) | 1 | 7.691 | 7.69 |
| MMME.1cbc | h | Retro de neum s/palafrtl 0,8m3 | 0.5 | 29.866 | 14.93 |
| % | % | Costes Directos Complementarios | 4 % | 158.30 | 6.33 |
|  |  | Total |  |  | 164.63 |

Claves: planta, excavacion, transporte, retroexcavadora, riego, contenedor, tierra, suministro, equipamiento, jardineria, aportacion, vegetal, urbanizacion, cepellon, magnolio, plantacion

| Medición | Uds. | Parcial |
|---|---|---|
| acceso | 1 | 1.000 |
| Total |  | 1 |

**pp-ficus-nitida** u
51 u × 43.91 (45.23 con costes indirectos) = 2306.73
Ficus australis nítida de grueso 16-18cm, suministrado en container, incluso excavación de hoyo de 0.8x0.8m, con medios manuales, plantación, aporte de tierra vegetal, entubado y primer riego.

| Código | Ud | Descripción | Rendimiento | Precio | Importe |
|---|---|---|---|---|---|
| MOOJ.8a | h | Oficial jardinero | 0.164 | 17.12 | 2.81 |
| MOOJ12a | h | Contrato formación | 0.164 | 10.51 | 1.72 |
| pp-ficus-nit | u | Ficus australis nítida de grueso 16-18cm, suministrado en container, incluso excavación de hoyo de 0.8x0.8m, con medios manuales, plantación, aporte de tierra vegetal, entubado y primer riego. (material) | 1 | 15.458 | 15.46 |
| PUJB.3a | m3 | Tierra vegetal fertilizada | 0.3 | 7.691 | 2.31 |
| PUJW14j | u | Tutor madera ø 8cm lg 2.5m (material) | 1 | 4.986 | 4.99 |
| MMME.1cbc | h | Retro de neum s/palafrtl 0,8m3 | 0.5 | 29.866 | 14.93 |
| % | % | Costes Directos Complementarios | 4 % | 42.22 | 1.69 |
|  |  | Total |  |  | 43.91 |

Claves: medio, planta, excavacion, manual, riego, falso, entubacion, contenedor, tierra, suministro, equipamiento, desnudo, grueso, aportacion, vegetal, urbanizacion, acacia, plantacion

**pp-ficus-rubiginosa** u
18 u × 61.1 (62.93 con costes indirectos) = 1132.74
Ficus australis rubiginosa de grueso 16-18cm, suministrado en container, incluso excavación de hoyo de 0.8x0.8m, con medios manuales, plantación, aporte de tierra vegetal, entubado y primer riego.

| Código | Ud | Descripción | Rendimiento | Precio | Importe |
|---|---|---|---|---|---|
| MOOJ.8a | h | Oficial jardinero | 0.326 | 17.12 | 5.58 |
| MOOJ12a | h | Contrato formación | 0.327 | 10.51 | 3.44 |
| PUJW14j | u | Tutor madera ø 8cm lg 2.5m | 1 | 4.986 | 4.99 |
| pp-ficus-rub | u | Ficus australis rubiginosa de grueso 16-18cm, suministrado en container, incluso excavación de hoyo de 0.8x0.8m, con medios manuales, plantación, aporte de tierra vegetal, entubado y primer riego (material) | 1 | 29.807 | 29.81 |
| MMME.1cbc | h | Retro de neum s/palafrtl 0,8m3 | 0.5 | 29.866 | 14.93 |
| % | % | Costes Directos Complementarios | 4 % | 58.75 | 2.35 |
|  |  | Total |  |  | 61.1 |

Claves: medio, planta, excavacion, transporte, manual, mecanico, soporte, riego, entubacion, tierra, suministro, equipamiento, desnudo, grueso, aportacion, vegetal, urbanizacion, platano, plantacion

**USJP13eaA55** u Citrus aurantiun ø 10/15cm alt 3/4m
34 u × 55.6 (57.27 con costes indirectos) = 1947.18
Citrus aurantiun (naranjo amargo), calibre 10/15 cm y altura 3.0/4.0 m., suministrado en container, incluso excavación de hoyo de 0.8x0.8 m., con medios manuales, plantación, aporte de tierra vegetal, entubado y primer riego.

| Código | Ud | Descripción | Rendimiento | Precio | Importe |
|---|---|---|---|---|---|
| MOOJ.8a | h | Oficial jardinero | 0.164 | 17.12 | 2.81 |
| MOOJ12a | h | Contrato formación | 0.164 | 10.51 | 1.72 |
| PUJE.22a | u | Naranjo amargo (material) | 1 | 42.683 | 42.68 |
| PUJB.3a | m3 | Tierra vegetal fertilizada | 0.3 | 7.691 | 2.31 |
| PUJW14j | u | Tutor madera ø 8cm lg 2.5m | 1 | 4.986 | 4.99 |
| %020000200 | % | Medios auxiliares | 2 % | 54.51 | 1.09 |
|  |  | Total |  |  | 55.6 |

**USJT10ab** m2 Prep terreno mecánica
250 m2 × 3.04 (3.13 con costes indirectos) = 782.50
Preparación del terreno, entrecava desmenuzado, limpieza, nivelado y abonado para plantación, realizada por medios mecánicos.

| Código | Ud | Descripción | Rendimiento | Precio | Importe |
|---|---|---|---|---|---|
| MOOJ.8a | h | Oficial jardinero | 0.054 | 17.12 | 0.92 |
| MOOJ11a | h | Peón jardinero | 0.055 | 12.7 | 0.70 |
| PUJB.2b | kg | Materia orgánica (material) | 6 | 0.218 | 1.31 |
| PUJB.1b | kg | Abono químico (material) | 0.02 | 1.162 | 0.02 |
| MMMA50a | h | Fresadora (maquinaria) | 0.007 | 4.616 | 0.03 |
| %0200 | % | Medios auxiliares | 2 % | 2.98 | 0.06 |
|  |  | Total |  |  | 3.04 |

**USJP.8a** m2 Macizo arbustivo variado
37.5 m2 × 19.91 (20.51 con costes indirectos) = 769.13
Macizo variado, compuesto por Juniperus horizontalis de 0.5m de altura, Pyracantha x coccinea de 0.6-0.8m de altura, incluso excavación, plantación, aporte de tierra vegetal y primer riego.

| Código | Ud | Descripción | Rendimiento | Precio | Importe |
|---|---|---|---|---|---|
| MOOJ.8a | h | Oficial jardinero | 0.135 | 17.12 | 2.31 |
| MOOJ12a | h | Contrato formación | 0.136 | 10.51 | 1.43 |
| PUJC20a | u | Junip hrz Glauca 0.2-0.4m conte (material) | 1 | 6.68 | 6.68 |
| pp-mesen-PUJR48b | u | Lampranthus spectabilis (mesen rojo, uña de gato). (material) | 1 | 1.323 | 1.32 |
| PUJR37b | u | Myrtus communis alt 0.4 conte (material) | 2 | 1.868 | 3.74 |
| PUJB.3a | m3 | Tierra vegetal fertilizada | 0.5 | 7.691 | 3.85 |
| % | % | Costes Directos Complementarios | 3 % | 19.33 | 0.58 |
|  |  | Total |  |  | 19.91 |

Claves: excavacion, macizo, riego, tierra, compuesto, equipamiento, aportacion, vegetal, urbanizacion, plantacion

| Medición | Uds. | Largo | Ancho | Parcial |
|---|---|---|---|---|
| patios infantil | 6 | 2.500 | 2.500 | 37.500 |
| Total |  |  |  | 37.5 |

**USJP.9a** m2 Arriate variado
50 m2 × 23.32 (24.02 con costes indirectos) = 1201.00
Arriate variado compuesto por achillea filipendulina, Hypericum calycinum e Invis germanica, incluso excavación de hoyos de 0.2x0.2 m., plantación, aporte de tierra vegetal y primer riego.

| Código | Ud | Descripción | Rendimiento | Precio | Importe |
|---|---|---|---|---|---|
| MOOJ.8a | h | Oficial jardinero | 0.11 | 17.12 | 1.88 |
| MOOJ12a | h | Contrato formación | 0.11 | 10.51 | 1.16 |
| PUJV.1a | u | Achillea filependuli alt 0.5 (material) | 2 | 0.337 | 0.67 |
| PUJV27b | u | Hypericum calycinum ø conte 17 (material) | 2 | 0.961 | 1.92 |
| PUJR37b | u | Myrtus communis alt 0.4 conte | 2 | 1.868 | 3.74 |
| PUJV31a | u | Iris germanica ø conte 15 (material) | 3 | 0.576 | 1.73 |
| PUJB.3a | m3 | Tierra vegetal fertilizada | 1.5 | 7.691 | 11.54 |
| %0300 | % | Medios auxiliares | 3 % | 22.64 | 0.68 |
|  |  | Total |  |  | 23.32 |

**7.5** m3
304 m3 × 8.95 (9.22 con costes indirectos) = 2802.88
Relleno de alcorques y zonas ajardinadas con tierra vegetal fertilizada.

| Código | Ud | Descripción | Rendimiento | Precio | Importe |
|---|---|---|---|---|---|
| PUJB.3a | m3 | Tierra vegetal fertilizada | 1 | 7.691 | 7.69 |
| MOOJ.8a | h | Oficial jardinero | 0.063 | 17.12 | 1.08 |
| % | % | Costes Directos Complementarios | 2 % | 8.77 | 0.18 |
|  |  | Total |  |  | 8.95 |

| Medición | Uds. | Largo | Ancho | Alto | Parcial |
|---|---|---|---|---|---|
| magnolia | 1 |  | 1.000 | 1.000 | 1.000 |
| robinia | 51 |  | 0.800 | 0.800 | 32.640 |
| arbol de judas | 18 |  | 1.200 | 1.200 | 25.920 |
| citrus | 34 |  | 1.200 | 1.200 | 48.960 |
| macizo arbustivo | 1 | 37.500 |  | 0.800 | 30.000 |
| huerto | 1 | 275.800 |  | 0.600 | 165.480 |
| Total |  |  |  |  | 304 |

## CAP33 VALLADO (06/07/2009)
Importe: 99568.96

**2.5** m3
18.577 m3 × 7.42 (7.64 con costes indirectos) = 141.93
Excavación para la formación de zanja, en terrenos medios, con retroexcavadora, incluso ayuda manual en las zonas de dificil acceso, limpieza y extración de restos a los bordes y carga sobre transporte, según NTE/ADZ-4.

| Código | Ud | Descripción | Rendimiento | Precio | Importe |
|---|---|---|---|---|---|
| MOOA12a | h | Peón ordinario construcción | 0.064 | 15.55 | 1.00 |
| MMME.1baa | h | Retro de neum c/palafrtl 0,34m3 | 0.15 | 41.33 | 6.20 |
| % | % | Costes Directos Complementarios | 3 % | 7.20 | 0.22 |
|  |  | Total |  |  | 7.42 |

| Medición | Uds. | Largo | Ancho | Alto | Parcial |
|---|---|---|---|---|---|
| Valla zona huerto | 1 | 25.000 | 0.500 | 0.400 | 5.000 |
|  | 1 | 45.000 | 0.500 | 0.400 | 9.000 |
|  | 1 | 1.500 | 0.500 | 0.400 | 0.300 |
|  | 1 | 27.000 | 0.500 | 0.400 | 5.400 |
| Muro | 1 | 28.000 | 0.600 | 0.600 | 10.080 |
|  | 1 | 53.750 | 0.600 | 0.600 | 19.350 |
| Muros junto rampas |  |  |  |  |  |
| Tramo 11 | 1 | 2.000 | 0.500 | 0.400 | 0.400 |
| Rampa junto huerto | 1 | 29.000 | 0.500 | 0.400 | 5.800 |
|  | 1 | 25.000 | 0.500 | 0.400 | 5.000 |
| Acceso pabellón | 1 | 7.500 | 0.500 | 0.400 | 1.500 |
| Salida desde conserje | 1 | 8.300 | 0.500 | 0.400 | 1.660 |
| Acceso entre comedor - cocina | 1 | 2.600 | 0.500 | 0.400 | 0.520 |
| Salida a patio general desde pasillo infantil | 1 | 2.500 | 0.500 | 0.400 | 0.500 |
| Acceso ppal infantil junto pasamanos | 1 | 7.250 | 0.500 | 0.400 | 1.450 |
| Subtotal |  |  |  |  | 65.960 |
| Tramo 7,8,9,10 | 4 | 3.700 | 0.500 | 0.400 | 2.960 |
| Tramo 11 | 1 | 2.600 | 0.500 | 0.400 | 0.520 |
| Tramo 12 | 1 | 4.450 | 0.500 | 0.400 | 0.890 |
| Subtotal |  |  |  |  | 4.370 |
| Tramo 1 | 1 | 1.850 | 0.500 | 0.400 | 0.370 |
|  | 1 | 44.750 | 0.500 | 0.400 | 8.950 |
|  | 1 | 2.100 | 0.500 | 0.400 | 0.420 |
| Tramo 2 | 1 | 2.100 | 0.500 | 0.400 | 0.420 |
|  | 1 | 12.750 | 0.500 | 0.400 | 2.550 |
|  | 1 | 0.600 | 0.500 | 0.400 | 0.120 |
| Tramo 3 | 1 | 1.200 | 0.500 | 0.400 | 0.240 |
|  | 1 | 33.000 | 0.500 | 0.400 | 6.600 |
| Tramo 4 | 1 | 1.800 | 0.500 | 0.400 | 0.360 |
| Tramo 5 | 2 | 5.150 | 0.500 | 0.400 | 2.060 |
|  | 1 | 31.600 | 0.500 | 0.400 | 6.320 |
| Tramo 6 | 1 | 2.800 | 0.500 | 0.400 | 0.560 |
|  | 1 | 18.950 | 0.500 | 0.400 | 3.790 |
|  | 1 | 4.000 | 0.500 | 0.400 | 0.800 |
| YA EJECUTADO | -1 | 85.313 |  |  | -85.313 |
| Subtotal |  |  |  |  | -51.753 |
| Subtotal acumulado |  |  |  |  | 18.577 |
| Total |  |  |  |  | 18.577 |

**ECAT.1cacb** m3 Transp tierra 10km s/carga
18.577 m3 × 3.79 (3.9 con costes indirectos) = 72.45

| Medición | Uds. | Largo | Ancho | Alto | Parcial |
|---|---|---|---|---|---|
| Valla zona huerto | 1 | 25.000 | 0.500 | 0.400 | 5.000 |
|  | 1 | 45.000 | 0.500 | 0.400 | 9.000 |
|  | 1 | 1.500 | 0.500 | 0.400 | 0.300 |
|  | 1 | 27.000 | 0.500 | 0.400 | 5.400 |
| Muro | 1 | 28.000 | 0.600 | 0.600 | 10.080 |
|  | 1 | 53.750 | 0.600 | 0.600 | 19.350 |
| Muros junto rampas |  |  |  |  |  |
| Tramo 11 | 1 | 2.000 | 0.500 | 0.400 | 0.400 |
| Rampa junto huerto | 1 | 29.000 | 0.500 | 0.400 | 5.800 |
|  | 1 | 25.000 | 0.500 | 0.400 | 5.000 |
| Acceso pabellón | 1 | 7.500 | 0.500 | 0.400 | 1.500 |
| Salida desde conserje | 1 | 8.300 | 0.500 | 0.400 | 1.660 |
| Acceso entre comedor - cocina | 1 | 2.600 | 0.500 | 0.400 | 0.520 |
| Salida a patio general desde pasillo infantil | 1 | 2.500 | 0.500 | 0.400 | 0.500 |
| Acceso ppal infantil junto pasamanos | 1 | 7.250 | 0.500 | 0.400 | 1.450 |
| Subtotal |  |  |  |  | 65.960 |
| Tramo 7,8,9,10 | 4 | 3.700 | 0.500 | 0.400 | 2.960 |
| Tramo 11 | 1 | 2.600 | 0.500 | 0.400 | 0.520 |
| Tramo 12 | 1 | 4.450 | 0.500 | 0.400 | 0.890 |
| Subtotal |  |  |  |  | 4.370 |
| Tramo 1 | 1 | 1.850 | 0.500 | 0.400 | 0.370 |
|  | 1 | 44.750 | 0.500 | 0.400 | 8.950 |
|  | 1 | 2.100 | 0.500 | 0.400 | 0.420 |
| Tramo 2 | 1 | 2.100 | 0.500 | 0.400 | 0.420 |
|  | 1 | 12.750 | 0.500 | 0.400 | 2.550 |
|  | 1 | 0.600 | 0.500 | 0.400 | 0.120 |
| Tramo 3 | 1 | 1.200 | 0.500 | 0.400 | 0.240 |
|  | 1 | 33.000 | 0.500 | 0.400 | 6.600 |
| Tramo 4 | 1 | 1.800 | 0.500 | 0.400 | 0.360 |
| Tramo 5 | 2 | 5.150 | 0.500 | 0.400 | 2.060 |
|  | 1 | 31.600 | 0.500 | 0.400 | 6.320 |
| Tramo 6 | 1 | 2.800 | 0.500 | 0.400 | 0.560 |
|  | 1 | 18.950 | 0.500 | 0.400 | 3.790 |
|  | 1 | 4.000 | 0.500 | 0.400 | 0.800 |
| YA EJECUTADO | -1 | 85.313 |  |  | -85.313 |
| Subtotal |  |  |  |  | -51.753 |
| Subtotal acumulado |  |  |  |  | 18.577 |
| Total |  |  |  |  | 18.577 |

**3.4** m3 (28/07/2009)
30.172 m3 × 185.8 (191.37 con costes indirectos) = 5774.02
Hormigón armado, HA-25/B/20/IIa preparado, en riostras, con una cuantía media de 180 kg de acero B 500 S, incluso recortes, separadores, alambre de atado, vibrado y curado del hormigón, sin incluir encofrado.

| Código | Ud | Descripción | Rendimiento | Precio | Importe |
|---|---|---|---|---|---|
| PBPC.3abba | m3 | H 25 blanda TM 20 IIa. | 1.05 | 54 | 56.70 |
| MMMH.5c | h | Vibrador gasolina aguja ø30-50mm | 0.3 | 3.29 | 0.99 |
| MOOA.8a | h | Oficial 1ª construcción | 0.276 | 17.78 | 4.91 |
| MOOA11a | h | Peón especializado construcción | 0.276 | 15.78 | 4.36 |
| PEAA.3bj | kg | Acero corru B 500 S ø6-16 | 180 | 0.64 | 115.20 |
| % | % | Costes Directos Complementarios | 2 % | 182.16 | 3.64 |
|  |  | Total |  |  | 185.8 |

| Medición | Uds. | Largo | Ancho | Alto | Parcial |
|---|---|---|---|---|---|
| Tramo 1 | 1 | 1.850 | 0.500 | 0.400 | 0.370 |
|  | 1 | 44.750 | 0.500 | 0.400 | 8.950 |
|  | 1 | 2.100 | 0.500 | 0.400 | 0.420 |
| Tramo 2 | 1 | 2.100 | 0.500 | 0.400 | 0.420 |
|  | 1 | 12.750 | 0.500 | 0.400 | 2.550 |
|  | 1 | 0.600 | 0.500 | 0.400 | 0.120 |
| Tramo 3 | 1 | 1.200 | 0.500 | 0.400 | 0.240 |
|  | 1 | 33.000 | 0.500 | 0.400 | 6.600 |
| Tramo 4 | 1 | 1.800 | 0.500 | 0.400 | 0.360 |
| Tramo 5 | 2 | 5.150 | 0.500 | 0.400 | 2.060 |
|  | 1 | 31.600 | 0.500 | 0.400 | 6.320 |
| Tramo 6 | 1 | 2.800 | 0.500 | 0.400 | 0.560 |
|  | 1 | 18.950 | 0.500 | 0.400 | 3.790 |
|  | 1 | 4.000 | 0.500 | 0.400 | 0.800 |
| Subtotal |  |  |  |  | 33.560 |
| Tramo 7,8,9,10 | 4 | 3.700 | 0.500 | 0.400 | 2.960 |
| Tramo 11 | 1 | 2.600 | 0.500 | 0.400 | 0.520 |
| Tramo 12 | 1 | 4.450 | 0.500 | 0.400 | 0.890 |
| Subtotal |  |  |  |  | 4.370 |
| Valla zona huerto | 1 | 25.000 | 0.500 | 0.400 | 5.000 |
|  | 1 | 45.000 | 0.500 | 0.400 | 9.000 |
|  | 1 | 1.500 | 0.500 | 0.400 | 0.300 |
|  | 1 | 27.000 | 0.500 | 0.400 | 5.400 |
| Muro | 1 | 28.000 | 0.600 | 0.600 | 10.080 |
|  | 1 | 53.750 | 0.600 | 0.600 | 19.350 |
| Muros junto rampas |  |  |  |  |  |
| Tramo 11 | 1 | 2.000 | 0.500 | 0.400 | 0.400 |
| Rampa junto huerto | 1 | 29.000 | 0.500 | 0.400 | 5.800 |
|  | 1 | 25.000 | 0.500 | 0.400 | 5.000 |
| Acceso pabellón | 1 | 7.500 | 0.500 | 0.400 | 1.500 |
| Salida desde conserje | 1 | 8.300 | 0.500 | 0.400 | 1.660 |
| Acceso entre comedor - cocina | 1 | 2.600 | 0.500 | 0.400 | 0.520 |
| Salida a patio general desde pasillo infantil | 1 | 2.500 | 0.500 | 0.400 | 0.500 |
| Acceso ppal infantil junto pasamanos | 1 | 7.250 | 0.500 | 0.400 | 1.450 |
| YA EJECUTADO | -1 | 73.718 |  |  | -73.718 |
| Subtotal |  |  |  |  | -7.758 |
| Subtotal acumulado |  |  |  |  | 30.172 |
| Total |  |  |  |  | 30.172 |

**ppEHM010** m³ Muro de hormigón armado 2C, H<=3 m, espesor 30 cm, realizado con hormigón HA-35/B/20/IIa fabricado en central, y vertido con bomba, y acero UNE-EN 10080 B 500 S, 50 kg/m³; montaje y desmontaje del sistema de encofrado metálico, con acabado tipo industrial para revestir.
139.33 m³ × 192.63 (198.41 con costes indirectos) = 27644.47
Formación de muro de hormigón visto de 30 cm de espesor medio, realizado con hormigón HA-25/B/20/IIa fabricado en central, y vertido con bomba, y acero UNE-EN 10080 B 500 S, con una cuantía aproximada de 50 kg/m³, ejecutado en condiciones complejas. Montaje y desmontaje del sistema de encofrado a dos caras de los muros de hasta 3 m de altura, con paneles metálicos modulares con acabado tipo industrial para revestir. Incluso p/p de formación de juntas, separadores, distanciadores para encofrados y accesorios, y tapado de orificios resultantes tras la retirada del encofrado.
Incluye: Limpieza y preparación de la superficie de apoyo. Replanteo. Colocación de las armaduras con separadores homologados. Formación de juntas. Montaje del sistema de encofrado a dos caras del muro. Vertido y compactación del hormigón. Desmontaje del sistema de encofrado. Curado del hormigón. Limpieza de la superficie de coronación del muro. Tapado de los orificios resultantes tras la retirada del sistema de encofrado. Reparación de defectos superficiales.
Criterio de medición de proyecto: Volumen medido sobre la sección teórica de cálculo, según documentación gráfica de Proyecto, deduciendo los huecos de superficie mayor de 2 m².
Criterio de medición de obra: Se medirá el volumen teórico ejecutado según especificaciones de Proyecto, deduciendo los huecos de superficie mayor de 2 m².

| Código | Ud | Descripción | Rendimiento | Precio | Importe |
|---|---|---|---|---|---|
| mt07aco020d | Ud | Separador homologado para muros. (material) | 8 | 0.022 | 0.18 |
| mt07aco010c | kg | Acero en barras corrugadas, UNE-EN 10080 B 500 S, elaborado en taller industrial, diámetros varios. | 50 | 0.88 | 44.00 |
| mt08eme030c | m² | Sistema de encofrado a dos caras, para muros de hormigón visto, formado por paneles metálicos modulares, hasta 3 m de altura, incluso p/p de elementos para paso de instalaciones. (material) | 6.66 | 12.2 | 81.25 |
| PBPC.3abba | m3 | H 25 blanda TM 20 IIa. | 1.05 | 54 | 56.70 |
| mq06bhe010 | h | Camión bomba estacionado en obra, para bombeo de hormigón. Incluso p/p de desplazamiento. (maquinaria) | 0.039 | 69.029 | 2.69 |
| mo041 | h | Oficial 1ª montador de estructura prefabricada de hormigón. | 0.138 | 15.45 | 2.13 |
| mo084 | h | Ayudante montador de estructura prefabricada de hormigón. | 0.138 | 13.77 | 1.90 |
| % | % | Costes Directos Complementarios | 2 % | 188.85 | 3.78 |
|  |  | Total |  |  | 192.63 |

| Medición | Uds. | Largo | Ancho | Alto | Parcial |
|---|---|---|---|---|---|
| Valla zona huerto | 1 | 25.000 | 0.300 | 1.000 | 7.500 |
|  | 1 | 45.000 | 0.300 | 1.000 | 13.500 |
|  | 1 | 1.500 | 0.300 | 1.000 | 0.450 |
|  | 1 | 27.000 | 0.300 | 1.000 | 8.100 |
| Muro | 1 | 28.000 | 0.300 | 2.500 | 21.000 |
|  | 1 | 53.750 | 0.300 | 2.500 | 40.313 |
| Tramo 1 | 1 | 30.000 | 0.300 |  | 9.000 |
| Tramo 2 | 1 | 15.000 | 0.300 |  | 4.500 |
| Tramo 3 | 1 | 25.000 | 0.300 |  | 7.500 |
|  | 1 | 2.000 | 0.300 |  | 0.600 |
| Tramo 4 | 1 | 2.000 | 0.300 |  | 0.600 |
| Tramo 5 | 1 | 5.000 | 0.300 |  | 1.500 |
|  | 1 | 25.000 | 0.300 |  | 7.500 |
| Tramo 6 | 1 | 15.000 | 0.300 |  | 4.500 |
| Tramo 12 | 1 | 4.000 | 0.300 |  | 1.200 |
| Muros junto rampas |  |  |  |  |  |
| Tramo 11 | 1 | 2.000 | 0.300 | 1.600 | 0.960 |
| Rampa junto huerto | 1 | 29.000 | 0.300 |  | 8.700 |
|  | 1 | 25.000 | 0.300 |  | 7.500 |
| Acceso pabellón | 1 | 7.500 | 0.300 |  | 2.250 |
| Salida desde conserje | 1 | 8.300 | 0.300 |  | 2.490 |
| Acceso entre comedor - cocina | 1 | 2.600 | 0.300 | 0.600 | 0.468 |
| Salida a patio general desde pasillo infantil | 1 | 2.500 | 0.300 | 1.600 | 1.200 |
| Acceso ppal infantil junto pasamanos | 1 | 7.250 | 0.500 | 1.600 | 5.800 |
| YA EJECUTADO | -1 | 17.801 |  |  | -17.801 |
| Total |  |  |  |  | 139.33 |

**pprAEFSR.3a** m2
147.75 m2 × 34.67 (35.71 con costes indirectos) = 5276.15
Valla de 150 cm de altura, formada por panel rígido plegado electrosoldado fabricado con alambre galvanizado de 4,8 mm, formando un entramado de 200x50 mm, con pliegues para aumentar su rigidez y puntas defensivas de 30 mm en el borde superior, montadas sobre postes cuadrados de 60 x 60 mm, cada 3 m, color , con tapón superior y fijaciones, incluso partes desmontables en áreas de instalaciones, herrajes, cerrajería, tornillería y elementos especiales, totalmente colocada.

| Código | Ud | Descripción | Rendimiento | Precio | Importe |
|---|---|---|---|---|---|
| MOOA.8a | h | Oficial 1ª construcción | 0.44 | 17.78 | 7.82 |
| MOOM.8a | h | Oficial 1ª metal | 0.441 | 15.92 | 7.02 |
| ppAPEAG.3d | m2 | Panel rígido electrosoldado de alambre galvanizado plastificado, fabricado con alambre galvanizado de 4,8 mm, formando un entramado de 200x50 mm, con pliegues para aumentar su rigidez y puntas defensivas de 30 mm en el borde superior. (material) | 1 | 12.5 | 12.50 |
| PEAP.6i | kg | Perfil cua 60x60x1.5 a galv (material) | 2 | 2.8 | 5.60 |
| PBUS22a | m | Cordón soldadura ø 4mm | 2 | 0.2 | 0.40 |
| % | % | Costes Directos Complementarios | 4 % | 33.34 | 1.33 |
|  |  | Total |  |  | 34.67 |

Claves: reticula, metal, fachada, reja, cerco, acero, pletina, panel, galvanizar, conformado, defensa, frio

| Medición | Uds. | Largo | Alto | Parcial |
|---|---|---|---|---|
| Valla zona huerto | 1 | 25.000 | 1.500 | 37.500 |
|  | 1 | 45.000 | 1.500 | 67.500 |
|  | 1 | 1.500 | 1.500 | 2.250 |
|  | 1 | 27.000 | 1.500 | 40.500 |
| Total |  |  |  | 147.75 |

**pprDEFSR.3a** ml
21.85 ml × 130.32 (134.23 con costes indirectos) = 2932.93
Conjunto de cerrajería para vallado de 1 m de altura, de acero electrosoldado galvanizado en caliente, formado por: pletina inferior continua de 120x8 mm de espesor, montantes dispuestos paralelos con separación a ejes cada 17 cm en vertical con una inclinación de 45º formados por tubo rectangular de 100x20x2 mm perforados en los extremos para facilitar el galvanizado interior, pletina superior contínua de 120x8 mm de espesor, pilastras de 120x80x2 mm colocadas en apoyos y marcos de las puertas, incluida cancela abatible de 94 cm de paso sobre bastidor de pletina de 120x8 mm galvanizada en caliente y manecillas de acero inoxidable pulido mate, con dimensiones y detalle según planos, totalmente colocada.

| Código | Ud | Descripción | Rendimiento | Precio | Importe |
|---|---|---|---|---|---|
| MOOA.8a | h | Oficial 1ª construcción | 0.882 | 17.78 | 15.68 |
| MOOM.8a | h | Oficial 1ª metal | 1.763 | 15.92 | 28.07 |
| ppPEAP17k | ml | Vallado de 1 m de altura, de acero electrosoldado galvanizado en caliente, formado por: pletina inferior continua de 120x8 mm de espesor, montantes dispuestos paralelos con separación a ejes cada 17 cm en vertical con una inclinación de 45º formados por tubo rectangular de 100x20x2 mm, pletina superior contínua de 120x8 mm de espesor, pilastras de 120x80x2 mm colocadas en apoyos y marcos de las puertas, incluida cancela abatible de 94 cm de paso sobre bastidor de pletina de 120x8 mm galvanizada en caliente y manecillas de acero inoxidable pulido mate (material) | 1 | 81.558 | 81.56 |
| % | % | Costes Directos Complementarios | 4 % | 125.31 | 5.01 |
|  |  | Total |  |  | 130.32 |

Claves: reticula, metal, fachada, reja, cerco, acero, pletina, panel, galvanizar, conformado, defensa, frio

| Medición | Uds. | Largo | Parcial |
|---|---|---|---|
| Tramo 7,8,9,10 | 4 | 3.700 | 14.800 |
| Tramo 11 | 1 | 2.600 | 2.600 |
| Tramo 12 | 1 | 4.450 | 4.450 |
| Total |  |  | 21.85 |

**pprCEFSR.1ba** ml
167.8 ml × 142.14 (146.4 con costes indirectos) = 24565.92
Conjunto de cerrajería para vallado de 2 m de altura, de acero electrosoldado galvanizado en caliente, formado por: pletina inferior continua de 300x8 mm de espesor, montantes dispuestos paralelos con separación a ejes cada 17 cm en vertical con una inclinación de 45º formados por tubo rectangular de 100x20x2 mm perforados en los extremos para facilitar el galvanizado interior, pletina superior contínua de 120x8 mm de espesor, anclajes al muro de 400mm de longitud y 16 mm de diámetro, con dimensiones y detalle según planos, anclada al muro de hormigón, totalmente colocada.

| Código | Ud | Descripción | Rendimiento | Precio | Importe |
|---|---|---|---|---|---|
| MOOA.8a | h | Oficial 1ª construcción | 1.322 | 17.78 | 23.51 |
| MOOM.8a | h | Oficial 1ª metal | 1.322 | 15.92 | 21.05 |
| ppvallado2 | ml | Vallado de 2 m de altura, de acero electrosoldado galvanizado en caliente, formado por: pletina inferior continua de 300x8 mm de espesor, montantes dispuestos paralelos con separación a ejes cada 17 cm en vertical con una inclinación de 45º formados por tubo rectangular de 100x20x2 mm perforados en los extremos para facilitar el galvanizado interior, pletina superior contínua de 120x8 mm de espesor, anclajes al muro de 400mm de longitud y 16 mm de diámetro, con dimensiones y detalle según planos. (material) | 1 | 94.786 | 94.79 |
| % | % | Costes Directos Complementarios | 2 % | 139.35 | 2.79 |
|  |  | Total |  |  | 142.14 |

Claves: moho, cuadrado, forjado, hueco, macizo, metal, fachada, diametro, fundicion, pieza, reja, cerco, acero, perfil, curva, pletina, galvanizar, conformado, defensa, barrote, macolla, adorno, caracol, frio, forja

| Medición | Uds. | Largo | Parcial |
|---|---|---|---|
| Tramo 1 | 1 | 1.850 | 1.850 |
|  | 1 | 44.750 | 44.750 |
|  | 1 | 2.100 | 2.100 |
| Tramo 2 | 1 | 2.100 | 2.100 |
|  | 1 | 12.750 | 12.750 |
|  | 1 | 0.600 | 0.600 |
| Tramo 3 | 1 | 1.200 | 1.200 |
|  | 1 | 33.000 | 33.000 |
| Tramo 4 | 1 | 1.800 | 1.800 |
| Tramo 5 | 2 | 5.150 | 10.300 |
|  | 1 | 31.600 | 31.600 |
| Tramo 6 | 1 | 2.800 | 2.800 |
|  | 1 | 18.950 | 18.950 |
|  | 1 | 4.000 | 4.000 |
| Total |  |  | 167.8 |

**ppPCEFTA.9bb** m2
68.188 m2 × 168.64 (173.7 con costes indirectos) = 11844.26
Puerta de paso de una o dos hojas abatibles de dimensiones según planos, formada por pletinas de acero electrosoldado galvanizado en caliente, y compuesta por marco con dintel (en algunas puertas desaparece) de pletina de 120x8 mm, pilastra de 12x160x3 mm y pilastra de 120x700x3 mm. Hoja formada por dintel de pletina 120x8 mm, jambas de 120x60x3 mm y base de 120x120x3 mm. El interior de la hoja se compone de montantes dispuestos paralelos con separación a ejes cada 17 cm en vertical con una inclinación de 45º formados por tubo rectangular de 100x20x2 mm perforados en los extremos para facilitar el galvanizado interior, totalmente colocada, bisagras y cerradura embutida con manivela, incluso aplomado, colocación y eliminación de restos.

| Código | Ud | Descripción | Rendimiento | Precio | Importe |
|---|---|---|---|---|---|
| MOOA.8a | h | Oficial 1ª construcción | 0.397 | 17.78 | 7.06 |
| MOOA12a | h | Peón ordinario construcción | 0.397 | 15.55 | 6.17 |
| ppPCPFTA10bb | m2 | Puerta 2hj a galv 90x205cm c/rej (material) | 1 | 152.096 | 152.10 |
| % | % | Costes Directos Complementarios | 2 % | 165.33 | 3.31 |
|  |  | Total |  |  | 168.64 |

Claves: moho, colocacion, metal, hoja, marco, inferior, puerta, relleno, acero, cerrajeria, galvanizar, rejilla, espuma, abatible, plancha, bisagra, manivela, paso, ciego

| Medición | Uds. | Largo | Alto | Parcial |
|---|---|---|---|---|
| Pr-1 | 1 | 3.400 | 2.450 | 8.330 |
| Pr-2 | 1 | 3.700 | 2.700 | 9.990 |
| Pr-3 | 1 | 3.400 | 2.450 | 8.330 |
| Pr-4 | 1 | 2.900 | 2.500 | 7.250 |
| Pr-5 | 1 | 1.300 | 2.450 | 3.185 |
| Pr-6 | 1 | 1.300 | 2.450 | 3.185 |
| Pr-7 | 1 | 2.950 | 2.450 | 7.228 |
| Pr-8 | 1 | 1.200 | 2.450 | 2.940 |
| Pr-9 | 1 | 3.000 | 2.500 | 7.500 |
| Pr-10 | 1 | 4.100 | 2.500 | 10.250 |
| Total |  |  |  | 68.188 |

**ppPC1EFTA.8db** u
1 u × 2765.5 (2848.47 con costes indirectos) = 2848.47
Puerta de paso corredera eléctrica de 7,75 m de longitud y 2,60 m de altura, con hoja peatonal en su interior de 1,20 m de ancho y 2,45 m de altura, según planos, formada por pletinas de acero electrosoldado galvanizado en caliente, y compuesta por marco con dintel de pletina de 120x8 mm, jamba de 120x800x3 mm, jamba de 120x120x3 mm y base de 120x120x3 mm. El interior de la hoja se compone de montantes dispuestos paralelos con separación a ejes cada 17 cm en vertical con una inclinación de 45º formados por tubo rectangular de 100x20x2 mm perforados en los extremos para facilitar el galvanizado interior, totalmente colocada, bisagras y cerradura embutida con manillón, con portero automático instalado y apertura automática, motor tipo Lineamatic STA 400 o equivalente incluso cuadro de maniobra a juego B 460 FU o equivalente. Estructura antivuelco formada por pilonas de 120x120x4 mm, puente de accionamiento (4x120x120x4 mm), puente de cierre con fotocélula de seguridad (2x120x120x4 mm), lámpara de señalización óptica durante el movimiento de la cancela, incluso guía, tope, aplomado, colocación y eliminación de restos.

| Código | Ud | Descripción | Rendimiento | Precio | Importe |
|---|---|---|---|---|---|
| MOOA.8a | h | Oficial 1ª construcción | 2.194 | 17.78 | 39.01 |
| MOOA12a | h | Peón ordinario construcción | 2.194 | 15.55 | 34.12 |
| ppPC1PFTA.9db | u |  (material) | 1 | 2638.138 | 2638.14 |
| % | % | Costes Directos Complementarios | 2 % | 2711.27 | 54.23 |
|  |  | Total |  |  | 2765.5 |

Claves: moho, colocacion, metal, hoja, marco, inferior, puerta, relleno, acero, cerrajeria, galvanizar, rejilla, espuma, abatible, plancha, bisagra, manivela, paso, ciego

| Medición | Uds. | Parcial |
|---|---|---|
| Pr-11 | 1 | 1.000 |
| Total |  | 1 |

**ppUVP020** Ud Puerta de paso de 1x2 m constituida por malla de simple torsión con acabado galvanizado en caliente de 50 mm de paso de malla y 1,8 mm de diámetro.
1 Ud × 70.44 (72.55 con costes indirectos) = 72.55
Suministro y colocación de puerta de paso de 1,20x2 m, situada en cerramiento, formada por panel rígido plegado electrosoldado fabricado con alambre galvanizado de 4,8 mm, formando un entramado de 200x50 mm, con pliegues para aumentar su rigidez y puntas defensivas de 30 mm en el borde superior, montadas sobre postes cuadrados de 60 x 60 mm, cada 3 m, color , con tapón superior y fijaciones, incluso partes desmontables en áreas de instalaciones, herrajes, manivela, cerrajería, tornillería y elementos especiales, totalmente colocada.

| Código | Ud | Descripción | Rendimiento | Precio | Importe |
|---|---|---|---|---|---|
| ppmt52vst040 | Ud | Puerta de paso de 1,20x2 m, situada en cerramiento, formada por panel rígido plegado electrosoldado fabricado con alambre galvanizado de 4,8 mm, formando un entramado de 200x50 mm, con pliegues para aumentar su rigidez y puntas defensivas de 30 mm en el borde superior, montadas sobre postes cuadrados de 60 x 60 mm, cada 3 m, color , con tapón superior y fijaciones, incluso partes desmontables en áreas de instalaciones, herrajes, manivela, cerrajería, tornillería y elementos especiales (material) | 1 | 52.903 | 52.90 |
| mo040 | h | Oficial 1ª construcción de obra civil. | 0.081 | 15.9 | 1.29 |
| mo082 | h | Ayudante construcción de obra civil. (mano de obra; 18/11/2013) | 0.085 | 13.77 | 1.17 |
| mo017 | h | Oficial 1ª cerrajero. | 0.285 | 16.15 | 4.60 |
| mo054 | h | Ayudante cerrajero. (mano de obra; 10/11/2014) | 0.286 | 14.7 | 4.20 |
| % | % | Costes Directos Complementarios | 2 % | 64.16 | 1.28 |
| PBPC.1gbb | m3 | H-20/B/20/IIa | 0.1 | 50 | 5.00 |
|  |  | Total |  |  | 70.44 |

| Medición | Uds. | Parcial |
|---|---|---|
| Puerta acceso huerto | 1 | 1.000 |
| Total |  | 1 |

**PC.33.11.Puerta-1** ud (22/06/2017)
1 ud × 2180.82 (2246.24 con costes indirectos) = 2246.24
Puerta de paso corredera de 4,10 m de longitud y 2,40 m de altura, para acceso de emergencias a la zona de pistas, según planos, formada por pletinas de acero electrosoldado galvanizado en caliente, y compuesta por marco con dintel de pletina de 120x8 mm, jamba de 120x800x3 mm, jamba de 120x120x3 mm y base de 120x120x3 mm. El interior de la hoja se compone de montantes dispuestos paralelos con separación a ejes cada 17 cm en vertical con una inclinación de 45º formados por tubo rectangular de 100x20x2 mm perforados en los extremos para facilitar el galvanizado interior, totalmente colocada, guías y cerradura embutida con manillón. Estructura antivuelco formada por pilonas de 120x120x4 mm, puente de accionamiento (4x120x120x4 mm), incluso guía, tope, aplomado, colocación y eliminación de restos.

| Código | Ud | Descripción | Rendimiento | Precio | Importe |
|---|---|---|---|---|---|
| MOOA.8a | h | Oficial 1ª construcción | 2.194 | 17.78 | 39.01 |
| MOOA12a | h | Peón ordinario construcción | 2.194 | 15.55 | 34.12 |
| Puerta-1 | ud |  (material; 22/06/2017) | 1 | 2064.93 | 2064.93 |
| % | % | Costes Directos Complementarios | 2 % | 2138.06 | 42.76 |
|  |  | Total |  |  | 2180.82 |

| Medición | Uds. | Parcial |
|---|---|---|
| Puerta acceso emergencias zona pistas | 1 | 1.000 |
| Total |  | 1 |

**PC.33.12.Puerta-2** ud (22/06/2017)
1 ud × 1969.9 (2029 con costes indirectos) = 2029.00
Puerta de paso corredera de 3,70 m de longitud y 1,20 m de altura, para acceso a huerto con maquinaria o aportación de maquinaria, según planos, formada por pletinas de acero electrosoldado galvanizado en caliente, y compuesta por marco con dintel de pletina de 120x8 mm, jamba de 120x800x3 mm, jamba de 120x120x3 mm y base de 120x120x3 mm. El interior de la hoja se compone de montantes dispuestos paralelos con separación a ejes cada 17 cm en vertical con una inclinación de 45º formados por tubo rectangular de 100x20x2 mm perforados en los extremos para facilitar el galvanizado interior, totalmente colocada, guías y cerradura embutida con manillón. Estructura antivuelco formada por pilonas de 120x120x4 mm, puente de accionamiento (4x120x120x4 mm), incluso guía, tope, aplomado, colocación y eliminación de restos.

| Código | Ud | Descripción | Rendimiento | Precio | Importe |
|---|---|---|---|---|---|
| MOOA.8a | h | Oficial 1ª construcción | 2.194 | 17.78 | 39.01 |
| MOOA12a | h | Peón ordinario construcción | 2.194 | 15.55 | 34.12 |
| Puerta-2 | ud |  (material; 22/06/2017) | 1 | 1858.14 | 1858.14 |
| % | % | Costes Directos Complementarios | 2 % | 1931.27 | 38.63 |
|  |  | Total |  |  | 1969.9 |

| Medición | Uds. | Parcial |
|---|---|---|
| Puerta acceso huerto | 1 | 1.000 |
| Total |  | 1 |

**PC.33.13.Encofrado-muro-UNM021** m² Montaje de sistema de encofrado a una cara con acabado visto con textura lisa, realizado con tablero contrachapado fenólico con bastidor metálico, amortizable en 20 usos, para formación de muro de hormigón armado de hasta 3 m de altura y base rectilínea, para contención de tierras; y posterior desmontaje del sistema de encofrado. (05/07/2017)
1047.52 m² × 13.09 (13.48 con costes indirectos) = 14120.57
Montaje y desmontaje de sistema de encofrado a una cara con acabado visto con textura lisa, realizado con tablero contrachapado fenólico con bastidor metálico, amortizable en 20 usos, para formación de muro de hormigón armado, de hasta 3 m de altura y base rectilínea, para contención de tierras. Incluso p/p de elementos de sustentación, fijación y apuntalamiento necesarios para su estabilidad; aplicación de líquido desencofrante; sellado de los huecos dejados por los tubos pasamuros para el paso de los tensores del encofrado; formación de huecos para el paso de instalaciones o mechinales de drenaje; replanteo y perfilado de las juntas de construcción y dilatación; y sellado de las juntas no estancas del encofrado.
Incluye: Replanteo del encofrado sobre la cimentación. Limpieza de la base de apoyo del muro en la cimentación. Colocación de pasatubos. Montaje del sistema de encofrado. Desmontaje del sistema de encofrado. Sellado de los orificios resultantes tras la retirada del sistema de encofrado. Reparación de defectos superficiales.
Criterio de medición de proyecto: Superficie de la cara del muro a realizar, medida según documentación gráfica de Proyecto.
Criterio de medición de obra: Se medirá, en la cara del muro, la superficie de hormigón en contacto con el encofrado realmente ejecutada según especificaciones de Proyecto.

| Código | Ud | Descripción | Rendimiento | Precio | Importe |
|---|---|---|---|---|---|
| tablero-encofrado | m² | Paca de chapa metálica minionda, con bastidor metálico, para encofrar muros de hormigón de hasta 3 m de altura; incluso p/p de elementos de sustentación, fijación y apuntalamiento, y líquido desencofrante. (material; 05/07/2017) | 1 | 8 | 8.00 |
| mt09reh094a | kg | Mortero a base de cemento hidráulico, modificado con polímeros, para reparación superficial y acabado de estructuras de hormigón, aplicable en capa de 1 a 5 mm de espesor medio, resistencia a compresión a 28 días mayor de 24,2 N/mm², clase R2, según UNE-EN 1504-3. (material; 05/07/2017) | 0.015 | 0.9 | 0.01 |
| mo043 | h | Oficial 1ª encofrador. (mano de obra; 05/07/2017) | 0.15 | 16.7 | 2.51 |
| mo089 | h | Ayudante encofrador. (mano de obra; 05/07/2017) | 0.15 | 15.37 | 2.31 |
| % | % | Costes Directos Complementarios | 2 % | 12.83 | 0.26 |
|  |  | Total |  |  | 13.09 |

| Medición | Uds. | Ancho | Parcial |
|---|---|---|---|
| encofrado dos caras de vallado (157,13 m3 / 0,30m) | 2 | 523.760 | 1047.520 |
| Total |  |  | 1047.52 |

## CAP34 REPOSICIÓN URBANIZACIÓN EXTERIOR Y AYUDAS (06/07/2009)
Importe: 14261.67

**USSP.1a** m Marca vial reflx calz 10
30 m × 0.24 (0.25 con costes indirectos) = 7.50
Marca vial de 10 cm. de ancho con pintura blanca reflexiva a base de resina acrílica termoplástica y esferas reflectantes, realizada con medios mecánicos, incluso premarcaje.

| Código | Ud | Descripción | Rendimiento | Precio | Importe |
|---|---|---|---|---|---|
| MOON.8a | h | Oficial 1ª pintura | 0.003 | 15.96 | 0.05 |
| MOON10a | h | Ayudante pintura | 0.003 | 14.98 | 0.04 |
| PRPP.7u | l | Pintura res acrl señ carreteras (material) | 0.025 | 3.692 | 0.09 |
| PRPP.7y | kg | Esferas reflectantes (material) | 0.048 | 0.801 | 0.04 |
| MMMA46a | u | Repercusión m maq pintabanda (maquinaria) | 1 | 0.022 | 0.02 |
| % | % | Costes Directos Complementarios | 2 % | 0.24 | 0.00 |
|  |  | Total |  |  | 0.24 |

Claves: base, medio, plastico, mecanico, maquina, trafico, pintura, blanco, reflejo, esfera, resina, banda, acrilico, equipamiento, flecha, letra, vial, urbanizacion, reflexivo

**USSP.2a** m2 Marca vial reflex s/calz signos
50 m2 × 2.07 (2.13 con costes indirectos) = 106.50
Marca vial de tráfico, signos, flechas o letras, con pintura blanca reflexiva, realizada con medios mecánicos, incluso premarcaje.

| Código | Ud | Descripción | Rendimiento | Precio | Importe |
|---|---|---|---|---|---|
| MOON.8a | h | Oficial 1ª pintura | 0.016 | 15.96 | 0.26 |
| MOON10a | h | Ayudante pintura | 0.016 | 14.98 | 0.24 |
| PRPP.7u | l | Pintura res acrl señ carreteras | 0.25 | 3.692 | 0.92 |
| PRPP.7y | kg | Esferas reflectantes | 0.48 | 0.801 | 0.38 |
| MMMA46b | u | Repercusión m2 maq pintabanda (maquinaria) | 1 | 0.227 | 0.23 |
| % | % | Costes Directos Complementarios | 2 % | 2.03 | 0.04 |
|  |  | Total |  |  | 2.07 |

Claves: medio, mecanico, trafico, pintura, blanco, equipamiento, flecha, letra, vial, urbanizacion, reflexivo

**USSR.3da** u
35 u × 35.59 (36.66 con costes indirectos) = 1283.10
Señales varias, según informe de policía, según normas MOPT, no reflectante, sobre poste galvanizado de 80x40x2 mm. y 2 m. de longitud, incluso colocación, anclajes y tornillería.

| Código | Ud | Descripción | Rendimiento | Precio | Importe |
|---|---|---|---|---|---|
| MOOA.8a | h | Oficial 1ª construcción | 0.113 | 17.78 | 2.01 |
| MOOA12a | h | Peón ordinario construcción | 0.111 | 15.55 | 1.73 |
| PUSR.1da | u | Señal proh/obl ø60cm n/refl (material) | 1 | 20.947 | 20.95 |
| PUSR.4aa | m | Poste a rct 80x40mm galv (material) | 2 | 4.726 | 9.45 |
| PBPO.2bbbc | m3 | H 15 blanda 20 CEM II/A-P 42.5 R IIa | 0.015 | 50 | 0.75 |
| % | % | Costes Directos Complementarios | 2 % | 34.89 | 0.70 |
|  |  | Total |  |  | 35.59 |

Claves: construccion, complementario, moho, acero, galvanizar, norma, ordinario, diametro, colocacion, cuadrado, tornillo, pintura, curva, anclaje, circulacion, gafa, color, triangulo, reflejo, poste, servicio, disco, equipamiento, localizacion, stop, obligar, informacion, urbanizacion

**4.1.** ml Bordillo de hormigón
100 ml × 10.69 (11.01 con costes indirectos) = 1101.00
Bordillo de hormigón bicapa de 12/15x25x70 cm. sobre lecho de hormigón HM 15/B/20/IIa rejuntado con mortero de cemento M-40a (1:6).

| Código | Ud | Descripción | Rendimiento | Precio | Importe |
|---|---|---|---|---|---|
| MOOA.8a | h | Oficial 1ª construcción | 0.019 | 17.78 | 0.34 |
| MOOA12a | h | Peón ordinario construcción | 0.016 | 15.55 | 0.25 |
| PBPM.1ea | m3 | Mortero cto M-40a (1:6) man | 0.1 | 62.25 | 6.23 |
| BORD1 | ML | BORDILLO MONTABLE (material) | 1.01 | 2.138 | 2.16 |
| PBPO.2bbbc | m3 | H 15 blanda 20 CEM II/A-P 42.5 R IIa | 0.03 | 50 | 1.50 |
| % | % | Costes Directos Complementarios | 2 % | 10.48 | 0.21 |
|  |  | Total |  |  | 10.69 |

Claves: hormigon, moho, mecanico, mortero, junta, colocacion, dimension, curva, mecanismo, granito, bordillo, peatonal, urbanizacion

**4.3.** ml Bordillo jardinero para formación de alcorques, de hormigón, de 5x20x50 cm. sobre lecho de hormigón HM 15/B/20/IIa rejuntado con mortero de cemento M-40a (1:6).
30 ml × 5.07 (5.22 con costes indirectos) = 156.60
Bordillo jardinero bicapa, para formación de alcorques, de hormigón, de 5x20x50 cm. sobre lecho de hormigón HM 15/B/20/IIa rejuntado con mortero de cemento M-40a (1:6).

| Código | Ud | Descripción | Rendimiento | Precio | Importe |
|---|---|---|---|---|---|
| MOOA.8a | h | Oficial 1ª construcción | 0.084 | 17.78 | 1.49 |
| MOOA12a | h | Peón ordinario construcción | 0.019 | 15.55 | 0.30 |
| PUVA.9b | u | Bordillo hormigón 10x20x50 cm. (material) | 1 | 1.06 | 1.06 |
| PBPM.1ea | m3 | Mortero cto M-40a (1:6) man | 0.01 | 62.25 | 0.62 |
| PBPO.2bbbc | m3 | H 15 blanda 20 CEM II/A-P 42.5 R IIa | 0.03 | 50 | 1.50 |
| % | % | Costes Directos Complementarios | 2 % | 4.97 | 0.10 |
|  |  | Total |  |  | 5.07 |

Claves: construccion, hormigon, moho, mano, ordinario, cemento, mortero, junta, canto, cara, blanco, color, cilindro, paso, vehiculo, can, bordillo, rebajado, peatonal, urbanizacion

**4.6..** m2
25 m2 × 10.08 (10.38 con costes indirectos) = 259.50
Pavimento de baldosa de hormigon 20x20 color blanco de botones para formacion de pasos de peatones, de Pavialge o similar, colocado sobre capa de mortero de 2 cm. de espesor minimo, tomadas con mortero de cemento M-40a (1:6), incluso rejuntado con cemento Keracol o similar para juntas inferiores a 3 mm del mismo color que la baldosa, en seco; eliminación de restos y limpieza, según NTE/RSR-6.

| Código | Ud | Descripción | Rendimiento | Precio | Importe |
|---|---|---|---|---|---|
| PBPM.1ea | m3 | Mortero cto M-40a (1:6) man | 0.07 | 62.25 | 4.36 |
| MOOA12a | h | Peón ordinario construcción | 0.057 | 15.55 | 0.89 |
| BALD BOT | M2 | BALDOSA BOTONES | 1.05 | 2.203 | 2.31 |
| MOOA.8a | h | Oficial 1ª construcción | 0.09 | 17.78 | 1.60 |
| % | % | Costes Directos Complementarios | 10 % | 9.16 | 0.92 |
|  |  | Total |  |  | 10.08 |

**4.5.** m2 (06/10/2009)
100 m2 × 21.54 (22.19 con costes indirectos) = 2219.00
Pavimento de baldosa de hormigon 20x20 color negro de Pavialge o similar, colocado sobre capa de mortero de 2 cm. de espesor minimo, tomadas con mortero de cemento M-40a (1:6), incluso rejuntado con cemento Keracol o similar para juntas inferiores a 3 mm del mismo color que la baldosa, en seco; eliminación de restos y limpieza, según NTE/RSR-6.

| Código | Ud | Descripción | Rendimiento | Precio | Importe |
|---|---|---|---|---|---|
| PBPM.1ea | m3 | Mortero cto M-40a (1:6) man | 0.07 | 62.25 | 4.36 |
| BALD | M2 | Baldosa de hormigon 20x20 color negro de Pavialge o similar. (material; 06/10/2009) | 1.05 | 9.1 | 9.56 |
| MOOA12a | h | Peón ordinario construcción | 0.03 | 15.55 | 0.47 |
| PBPL.1j | m3 | Lechada colorante cemento | 0.01 | 384.66 | 3.85 |
| MOOA.8a | h | Oficial 1ª construcción | 0.15 | 17.78 | 2.67 |
| % | % | Costes Directos Complementarios | 3 % | 20.91 | 0.63 |
|  |  | Total |  |  | 21.54 |

**4.9.** m2
100 m2 × 10.15 (10.45 con costes indirectos) = 1045.00
Pavimento de adoquín prefabricado de hormigón color negro, de dimensiones 20x10x8 color negro, colocado sobre capa de mortero de 2 cm. de espesor minimo, tomadas con mortero de cemento M-40a (1:6), colocados previa compactación del terreno hasta conseguir un valor del 95% del próctor modificado, sobre solera de hormigón ejecutada realizada con hormigón HM 15/B/20/IIA formada por una capa de 10 cm, apisonados a golpe de maceta, regado con agua, relleno de juntas en seco con cemento y arena, curado periódico durante 15 días, eliminación de restos y limpieza, compactado con bandeja vibratoria, según NTE/RSR-17. Incluido ajuste de trapas de instalaciones.

| Código | Ud | Descripción | Rendimiento | Precio | Importe |
|---|---|---|---|---|---|
| PUVA.7ab | m2 | Adoquín prefabricado de hormigón color negro, de dimensiones 20x10x8 color negro (material) | 1.02 | 3.834 | 3.91 |
| MOOA12a | h | Peón ordinario construcción | 0.07 | 15.55 | 1.09 |
| MOOA.8a | h | Oficial 1ª construcción | 0.133 | 17.78 | 2.36 |
| PBPM.1ea | m3 | Mortero cto M-40a (1:6) man | 0.04 | 62.25 | 2.49 |
| % | % | Costes Directos Complementarios | 3 % | 9.85 | 0.30 |
|  |  | Total |  |  | 10.15 |

**ppERSP.1aad** m2
50 m2 × 26.02 (26.8 con costes indirectos) = 1340.00
Pavimento existente de formación de bandas de color para uso exterior, colocado sobre cama de mortero, tomadas con mortero de cemento M-40a (1:6), incluso rejuntado en seco.

| Código | Ud | Descripción | Rendimiento | Precio | Importe |
|---|---|---|---|---|---|
| MOOA.8a | h | Oficial 1ª construcción | 0.083 | 17.78 | 1.48 |
| MOOA12a | h | Peón ordinario construcción | 0.083 | 15.55 | 1.29 |
| PRSR20aad | m2 | Baldosas cerámica mod. escalera amarillo rectificado de PAMESA, 40x40, o similar para uso exterior (material) | 1.05 | 15.7 | 16.49 |
| PBRA.1abb | t | Arena 0/3 triturada lvd 10km | 0.03 | 9.51 | 0.29 |
| PBPM.1ea | m3 | Mortero cto M-40a (1:6) man | 0.02 | 62.25 | 1.25 |
| PBPL.1j | m3 | Lechada colorante cemento | 0.01 | 384.66 | 3.85 |
| PBAC.2ab | t | CEM II/A-P 32.5 R envasado | 0.01 | 86.48 | 0.86 |
| % | % | Costes Directos Complementarios | 2 % | 25.51 | 0.51 |
|  |  | Total |  |  | 26.02 |

Claves: moho, capa, limpieza, revestimiento, pavimentacion, baldosa, cemento, mortero, junta, colocacion, suelo, dimension, areno, lechada, rojo, blanco, color, cristal, gris, rosa, coloreado, verde, azul, pulir, negro, marron, granito, labrador, baltico, mondariz, nacional, extremadura, perla, porriño, importacion, castilla

**EAyudas** u Ayudas de albañileria a instalaciones
1 u × 6547.06 (6743.47 con costes indirectos) = 6743.47
Ayudas de albañileria a todas las instalaciones.

| Código | Ud | Descripción | Rendimiento | Precio | Importe |
|---|---|---|---|---|---|
| MOOA.8a | h | Oficial 1ª construcción | 121.815 | 17.78 | 2165.87 |
| MOOA11a | h | Peón especializado construcción | 121.815 | 15.78 | 1922.24 |
| MOOA12a | h | Peón ordinario construcción | 121.815 | 15.55 | 1894.22 |
| PBPM.1ea | m3 | Mortero cto M-40a (1:6) man | 3 | 62.25 | 186.75 |
| PBPL.3c | m3 | Pasta yeso alta dureza | 3 | 62.43 | 187.29 |
| %0300 | % | Medios auxiliares | 3 % | 6356.37 | 190.69 |
|  |  | Total |  |  | 6547.06 |

## CAP35 GESTIÓN DE RESIDUOS (17/10/2013)
Importe: 8693.87

**41.01** m³ (09/01/2015)
771.39 m³ × 5.087 (5.24 con costes indirectos) = 4042.08
Transporte de tierras con camión de los productos procedentes de la excavación de cualquier tipo de terreno a centro de reciclaje, vertedero específico o centro de acogida o transferencia, situado a una distancia no limitada, considerando el tiempo de espera para la carga a máquina en obra, ida, descarga y vuelta. Sin incluir la carga en obra.
Incluye: Transporte de tierras a vertedero autorizado, con protección de las mismas mediante su cubrición con lonas o toldos.
Criterio de medición de proyecto: Volumen medido sobre las secciones teóricas de las excavaciones, incrementadas cada una de ellas por su correspondiente coeficiente de esponjamiento, de acuerdo con el tipo de terreno considerado.

| Medición | Uds. | Largo | Parcial |
|---|---|---|---|
|  | 1 | 1542.780 | 1542.780 |
| YA EJECUTADO | -1 | 771.390 | -771.390 |
| Total |  |  | 771.39 |

**41.02** m³ (09/01/2015)
347.155 m³ × 7.631 (7.86 con costes indirectos) = 2728.64
Clasificación a pie de obra de los residuos de la construcción generados durante la ejecución de la obra, en inertes-pétreos, no peligrosos o peligrosos, con medios manuales, para su carga en el contenedor o camión correspondiente.
Criterio de medición de proyecto: Volumen teórico, estimado a partir del peso y la densidad aparente de los diferentes materiales que componen los residuos, según documentación gráfica de Proyecto.

| Medición | Uds. | Largo | Parcial |
|---|---|---|---|
| Naturaleza pétrea | 1 | 578.680 | 578.680 |
| Naturaleza no pétrea | 1 | 76.060 | 76.060 |
| Potencialmente peligrosos | 1 | 39.570 | 39.570 |
| YA EJECUTADO | -1 | 347.155 | -347.155 |
| Total |  |  | 347.155 |

**41.03** m³ Transporte con camión de los residuos inertes-pétreos de la construcción producidos en obra a centro de reciclaje, monodepósito, vertedero específico o centro de acogida y transferencia, situado a una distancia no limitada. (09/01/2015)
289.34 m³ × 5.087 (5.24 con costes indirectos) = 1516.14
Transporte con camión de los residuos inertes-pétreos de la construcción producidos en obra a centro de reciclaje, monodepósito, vertedero específico o centro de acogida o transferencia, situado a una distancia no limitada, considerando el tiempo de espera para la carga a máquina en obra, ida, descarga y vuelta.
Criterio de medición de proyecto: Volumen teórico, estimado a partir del peso y la densidad aparente de los diferentes materiales que componen los residuos, según documentación gráfica de Proyecto.

| Medición | Uds. | Largo | Parcial |
|---|---|---|---|
|  | 1 | 578.680 | 578.680 |
| YA EJECUTADO | -1 | 289.340 | -289.340 |
| Total |  |  | 289.34 |

**41.04** m³ Transporte con camión de los residuos no peligrosos de la construcción producidos en obra a centro de reciclaje, monodepósito, vertedero específico o centro de acogida y transferencia, situado a una distancia no limitada. (09/01/2015)
38.03 m³ × 5.094 (5.25 con costes indirectos) = 199.66
Transporte con camión de los residuos no-pétreos de la construcción producidos en obra a centro de reciclaje, monodepósito, vertedero específico o centro de acogida o transferencia, situado a una distancia no limitada, considerando el tiempo de espera para la carga a máquina en obra, ida, descarga y vuelta.
Criterio de medición de proyecto: Volumen teórico, estimado a partir del peso y la densidad aparente de los diferentes materiales que componen los residuos, según documentación gráfica de Proyecto.

| Medición | Uds. | Largo | Parcial |
|---|---|---|---|
|  | 1 | 76.060 | 76.060 |
| YA EJECUTADO | -1 | 38.030 | -38.030 |
| Total |  |  | 38.03 |

**41.05** m³ Transporte con camión de los residuos no peligrosos de la construcción producidos en obra a centro de reciclaje, monodepósito, vertedero específico o centro de acogida y transferencia, situado a una distancia no limitada. (09/01/2015)
39.57 m³ × 5.092 (5.24 con costes indirectos) = 207.35
Transporte con camión de los residuos potencialmente peligrosos de la construcción producidos en obra a centro de reciclaje, monodepósito, vertedero específico o centro de acogida o transferencia, situado a una distancia no limitada, considerando el tiempo de espera para la carga a máquina en obra, ida, descarga y vuelta.
Criterio de medición de proyecto: Volumen teórico, estimado a partir del peso y la densidad aparente de los diferentes materiales que componen los residuos, según documentación gráfica de Proyecto.

## CAP36 SEGURIDAD Y SALUD (17/10/2013)
Importe: 57728.41

**43.01** Ud (08/07/2009)
40 Ud × 0.81 (0.83 con costes indirectos) = 33.20
Suministro de mascarilla autofiltrante desechable, contra partículas de polvo, FFP1, según R.D. 773/97. Homologada y marcada con certificado CE.
Criterio de medición de proyecto: Unidad proyectada, según Estudio o Estudio Básico de Seguridad y Salud.

| Código | Ud | Descripción | Rendimiento | Precio | Importe |
|---|---|---|---|---|---|
| mt50epv020a | Ud | Mascarilla autofiltrante desechable, contra partículas de polvo, FFP1. Certificado CE según R.D. 1407/92, R.D. 159/95 y O.M. de 20 de febrero de 1997. Con marcado según lo exigido en UNE-EN 149. (material; 21/01/2015) | 1 | 0.788 | 0.79 |
| % | % | Costes Directos Complementarios | 2 % | 0.79 | 0.02 |
|  |  | Total |  |  | 0.81 |

**43.02** Ud (08/07/2009)
4 Ud × 10.86 (11.19 con costes indirectos) = 44.76
Suministro de mandil protector para soldador, de serraje, con cierre lateral y hebilla, según R.D. 773/97. Homologado y marcado con certificado CE.
Criterio de medición de proyecto: Unidad proyectada, según Estudio o Estudio Básico de Seguridad y Salud.

| Código | Ud | Descripción | Rendimiento | Precio | Importe |
|---|---|---|---|---|---|
| mt50epu030 | Ud | Mandil de serraje para soldador. Certificado CE según R.D. 1407/92, R.D. 159/95 y O.M. de 20 de febrero de 1997. Con marcado según lo exigido en UNE-EN 470-1 y UNE-EN 348. (material; 21/01/2015) | 1 | 10.652 | 10.65 |
| % | % | Costes Directos Complementarios | 2 % | 10.65 | 0.21 |
|  |  | Total |  |  | 10.86 |

**43.03** Ud (08/07/2009)
40 Ud × 7.33 (7.55 con costes indirectos) = 302.00
Suministro de traje impermeable de trabajo, de PVC, según R.D. 773/97. Homologado y marcado con certificado CE.
Criterio de medición de proyecto: Unidad proyectada, según Estudio o Estudio Básico de Seguridad y Salud.

| Código | Ud | Descripción | Rendimiento | Precio | Importe |
|---|---|---|---|---|---|
| mt50epu020a | Ud | Traje impermeable de trabajo, de PVC. Certificado CE según R.D. 1407/92, R.D. 159/95 y O.M. de 20 de febrero de 1997. Con marcado según lo exigido en UNE-EN 340. (material; 21/01/2015) | 1 | 7.186 | 7.19 |
| % | % | Costes Directos Complementarios | 2 % | 7.19 | 0.14 |
|  |  | Total |  |  | 7.33 |

**43.04** Ud (08/07/2009)
40 Ud × 12.32 (12.69 con costes indirectos) = 507.60
Suministro de mono de trabajo de una pieza de poliéster-algodón, según R.D. 773/97. Homologado y marcado con certificado CE.
Criterio de medición de proyecto: Unidad proyectada, según Estudio o Estudio Básico de Seguridad y Salud.

| Código | Ud | Descripción | Rendimiento | Precio | Importe |
|---|---|---|---|---|---|
| mt50epu010 | Ud | Mono de trabajo, de poliéster-algodón. Certificado CE según R.D. 1407/92, R.D. 159/95 y O.M. de 20 de febrero de 1997. Con marcado según lo exigido en UNE-EN 340. (material; 21/01/2015) | 1 | 12.081 | 12.08 |
| % | % | Costes Directos Complementarios | 2 % | 12.08 | 0.24 |
|  |  | Total |  |  | 12.32 |

**43.05** Ud (08/07/2009)
10 Ud × 26.64 (27.44 con costes indirectos) = 274.40
Suministro de par de botas aislantes para electricista, hasta 5.000 V, según R.D. 773/97. Homologadas y marcadas con certificado CE.
Criterio de medición de proyecto: Unidad proyectada, según Estudio o Estudio Básico de Seguridad y Salud.

| Código | Ud | Descripción | Rendimiento | Precio | Importe |
|---|---|---|---|---|---|
| mt50epp030 | Ud | Par de botas aislantes para electricista, hasta 5.000 V. Certificado CE según R.D. 1407/92, R.D. 159/95 y O.M. de 20 de febrero de 1997. Con marcado según lo exigido en UNE-EN 50321. (material; 21/01/2015) | 1 | 26.118 | 26.12 |
| % | % | Costes Directos Complementarios | 2 % | 26.12 | 0.52 |
|  |  | Total |  |  | 26.64 |

**43.06** Ud (08/07/2009)
10 Ud × 20.06 (20.66 con costes indirectos) = 206.60
Suministro de par de botas de agua sin cremallera, según R.D. 773/97. Homologadas y marcadas con certificado CE.
Criterio de medición de proyecto: Unidad proyectada, según Estudio o Estudio Básico de Seguridad y Salud.

| Código | Ud | Descripción | Rendimiento | Precio | Importe |
|---|---|---|---|---|---|
| mt50epp010a | Ud | Par de botas de agua sin cremallera. Certificado CE según R.D. 1407/92, R.D. 159/95 y O.M. de 20 de febrero de 1997. Con marcado según lo exigido en UNE-EN 344, UNE-EN 345, UNE-EN 346 y UNE-EN 347. (material; 21/01/2015) | 1 | 19.671 | 19.67 |
| % | % | Costes Directos Complementarios | 2 % | 19.67 | 0.39 |
|  |  | Total |  |  | 20.06 |

**43.07** Ud (08/07/2009)
40 Ud × 32.27 (33.24 con costes indirectos) = 1329.60
Suministro de par de botas de seguridad con puntera metálica y plantillas de acero flexibles, según R.D. 773/97. Homologadas y marcadas con certificado CE.
Criterio de medición de proyecto: Unidad proyectada, según Estudio o Estudio Básico de Seguridad y Salud.

| Código | Ud | Descripción | Rendimiento | Precio | Importe |
|---|---|---|---|---|---|
| mt50epp020 | Ud | Par de botas de seguridad con puntera metálica y plantillas de acero flexibles. Certificado CE según R.D. 1407/92, R.D. 159/95 y O.M. de 20 de febrero de 1997. Con marcado según lo exigido en UNE-EN 344, UNE-EN 345, UNE-EN 346 y UNE-EN 347. (material; 21/01/2015) | 1 | 31.643 | 31.64 |
| % | % | Costes Directos Complementarios | 2 % | 31.64 | 0.63 |
|  |  | Total |  |  | 32.27 |

**43.08** Ud (08/07/2009)
50 Ud × 0.88 (0.91 con costes indirectos) = 45.50
Suministro de juego de tapones antirruido de silicona, según R.D. 773/97. Homologado y marcado con certificado CE.
Criterio de medición de proyecto: Unidad proyectada, según Estudio o Estudio Básico de Seguridad y Salud.

| Código | Ud | Descripción | Rendimiento | Precio | Importe |
|---|---|---|---|---|---|
| mt50epo020 | Ud | Juego de tapones endoaurales antirruido. Certificado CE según R.D. 1407/92, R.D. 159/95 y O.M. de 20 de febrero de 1997. Con marcado según lo exigido en UNE-EN 352-2 y UNE-EN 24869. (material; 21/01/2015) | 1 | 0.86 | 0.86 |
| % | % | Costes Directos Complementarios | 2 % | 0.86 | 0.02 |
|  |  | Total |  |  | 0.88 |

**43.09** u
50 u × 11.31 (11.65 con costes indirectos) = 582.50
Orejeras antirruido estándar que se adaptan a la cabeza por medio de una arnés de plástico o metal, tiene una atenuación acústica de 30 dB, según UNE-EN 652-1 y 1407/1992, certificado espedido por un organismo notificado, declaración de Conformidad y Folleto informativo, amortizable en un uso.

| Código | Ud | Descripción | Rendimiento | Precio | Importe |
|---|---|---|---|---|---|
| MPIO.1ad |  | Orejera estándar 30 (maquinaria; 21/01/2015) | 1 | 11.198 | 11.20 |
| % | % | Costes Directos Complementarios | 1 % | 11.20 | 0.11 |
|  |  | Total |  |  | 11.31 |

**43.10** Ud (08/07/2009)
10 Ud × 33.92 (34.94 con costes indirectos) = 349.40
Suministro de par de guantes dieléctricos para electricista, aislantes hasta 5.000 V, según R.D. 773/97. Homologados y marcados con certificado CE.
Criterio de medición de proyecto: Unidad proyectada, según Estudio o Estudio Básico de Seguridad y Salud.

| Código | Ud | Descripción | Rendimiento | Precio | Importe |
|---|---|---|---|---|---|
| mt50epm040a | Ud | Par de guantes dieléctricos para electricistas, aislantes hasta 5000 V. Certificado CE según R.D. 1407/92, R.D. 159/95 y O.M. de 20 de febrero de 1997. Con marcado según lo exigido en UNE-EN 60903. (material; 21/01/2015) | 1 | 33.251 | 33.25 |
| % | % | Costes Directos Complementarios | 2 % | 33.25 | 0.67 |
|  |  | Total |  |  | 33.92 |

**43.11** Ud (08/07/2009)
4 Ud × 5.6 (5.77 con costes indirectos) = 23.08
Suministro de par de guantes de serraje forrado ignífugo para soldador, según R.D. 773/97. Homologados y marcados con certificado CE.
Criterio de medición de proyecto: Unidad proyectada, según Estudio o Estudio Básico de Seguridad y Salud.

| Código | Ud | Descripción | Rendimiento | Precio | Importe |
|---|---|---|---|---|---|
| mt50epm030a | Ud | Par de guantes de serraje forrado ignífugo para soldador. Certificado CE según R.D. 1407/92, R.D. 159/95 y O.M. de 20 de febrero de 1997. Con marcado según lo exigido en UNE-EN 420. (material; 21/01/2015) | 1 | 5.493 | 5.49 |
| % | % | Costes Directos Complementarios | 2 % | 5.49 | 0.11 |
|  |  | Total |  |  | 5.6 |

**43.12** Ud (08/07/2009)
50 Ud × 1.9 (1.96 con costes indirectos) = 98.00
Suministro de par de guantes de uso general de lona y serraje, según R.D. 773/97. Homologados y marcados con certificado CE.
Criterio de medición de proyecto: Unidad proyectada, según Estudio o Estudio Básico de Seguridad y Salud.

| Código | Ud | Descripción | Rendimiento | Precio | Importe |
|---|---|---|---|---|---|
| mt50epm020a | Ud | Par de guantes de uso general de lona y serraje. Certificado CE según R.D. 1407/92, R.D. 159/95 y O.M. de 20 de febrero de 1997. Con marcado según lo exigido en UNE-EN 420. (material; 21/01/2015) | 1 | 1.861 | 1.86 |
| % | % | Costes Directos Complementarios | 2 % | 1.86 | 0.04 |
|  |  | Total |  |  | 1.9 |

**43.13** Ud (08/07/2009)
30 Ud × 1.8 (1.85 con costes indirectos) = 55.50
Suministro de pantalla de protección contra partículas con visor de policarbonato claro rígido, con fijación en la cabeza (amortizable en 5 usos), según R.D. 773/97. Homologada y marcada con certificado CE.
Criterio de medición de proyecto: Unidad proyectada, según Estudio o Estudio Básico de Seguridad y Salud.

| Código | Ud | Descripción | Rendimiento | Precio | Importe |
|---|---|---|---|---|---|
| mt50epj050ab | Ud | Pantalla de protección contra partículas con visor de policarbonato claro rígido, con fijación a cabeza. Certificado CE según R.D. 1407/92, R.D. 159/95 y O.M. de 20 de febrero de 1997. Con marcado según lo exigido en UNE-EN 166. (material; 21/01/2015) | 0.2 | 8.782 | 1.76 |
| % | % | Costes Directos Complementarios | 2 % | 1.76 | 0.04 |
|  |  | Total |  |  | 1.8 |

**43.14** u
4 u × 3.42 (3.52 con costes indirectos) = 14.08
Pantalla para soldadura de policarbonato preformado, con visor verde filtrante curvo resistente a impactos y salpicaduras de líquidos inocuos, según norma UNE-EN 166 y R.D. 1407/1992, amortizable en 5 usos.

| Código | Ud | Descripción | Rendimiento | Precio | Importe |
|---|---|---|---|---|---|
| MPIJ.2b | u | Pantalla p/soldadura eléctrica (maquinaria; 21/01/2015) | 0.2 | 16.962 | 3.39 |
| % | % | Costes Directos Complementarios | 1 % | 3.39 | 0.03 |
|  |  | Total |  |  | 3.42 |

**43.15** Ud (08/07/2009)
25 Ud × 2.47 (2.54 con costes indirectos) = 63.50
Suministro de gafas de protección contra impactos (amortizables en 3 usos), según R.D. 773/97. Homologadas y marcadas con certificado CE.
Criterio de medición de proyecto: Unidad proyectada, según Estudio o Estudio Básico de Seguridad y Salud.

| Código | Ud | Descripción | Rendimiento | Precio | Importe |
|---|---|---|---|---|---|
| mt50epj010a | Ud | Gafas contra impactos antirrayadura, incoloras. Certificado CE según R.D. 1407/92, R.D. 159/95 y O.M. de 20 de febrero de 1997. Con marcado según lo exigido en UNE-EN 166. (material; 21/01/2015) | 0.333 | 7.28 | 2.42 |
| % | % | Costes Directos Complementarios | 2 % | 2.42 | 0.05 |
|  |  | Total |  |  | 2.47 |

**43.16** Ud (08/07/2009)
22 Ud × 44.52 (45.86 con costes indirectos) = 1008.92
Suministro de dispositivo anticaídas para sujeción a cuerda de poliamida de 16 mm (amortizable en 4 usos), según R.D. 773/97. Incluso mosquetón. Homologado y marcado con certificado CE.
Criterio de medición de proyecto: Unidad proyectada, según Estudio o Estudio Básico de Seguridad y Salud.

| Código | Ud | Descripción | Rendimiento | Precio | Importe |
|---|---|---|---|---|---|
| mt50epd030b | Ud | Dispositivo anticaídas para cuerda de poliamida de 16 mm, incluso mosquetón. Certificado CE según R.D. 1407/92, R.D. 159/95 y O.M. de 20 de febrero de 1997. Con marcado según lo exigido en UNE-EN 363. (material; 21/01/2015) | 0.25 | 174.594 | 43.65 |
| % | % | Costes Directos Complementarios | 2 % | 43.65 | 0.87 |
|  |  | Total |  |  | 44.52 |

**43.17** m (21/01/2015)
80 m × 3.03 (3.12 con costes indirectos) = 249.60
Suministro, montaje y desmontaje de cuerda guía anticaídas de poliamida de alta tenacidad de 16 mm de diámetro, con guardacabos en los extremos, según R.D. 773/97. Homologada y marcada con certificado CE.
Criterio de medición de proyecto: Longitud medida según Estudio o Estudio Básico de Seguridad y Salud.

| Código | Ud | Descripción | Rendimiento | Precio | Importe |
|---|---|---|---|---|---|
| mt50epd031 | m | Cuerda guía anticaídas de poliamida de alta tenacidad, de 16 mm de diámetro, con guardacabos en los extremos. Con marcado según lo exigido en UNE-EN 358. (material; 21/01/2015) | 1.05 | 0.732 | 0.77 |
| MOOA.8a | h | Oficial 1ª construcción | 0.065 | 17.78 | 1.16 |
| MOOA12a | h | Peón ordinario construcción | 0.067 | 15.55 | 1.04 |
| % | % | Costes Directos Complementarios | 2 % | 2.97 | 0.06 |
|  |  | Total |  |  | 3.03 |

**43.18** Ud (08/07/2009)
40 Ud × 12.43 (12.8 con costes indirectos) = 512.00
Suministro de equipo de arnés simple de seguridad anticaídas con un elemento de amarre incorporado consistente en una cinta tubular elástica de 1,5 m con amortiguador de impacto en el extremo, en bolsa de transporte (amortizable en 4 usos), según R.D. 773/97. Homologado y marcado con certificado CE.
Criterio de medición de proyecto: Unidad proyectada, según Estudio o Estudio Básico de Seguridad y Salud.

| Código | Ud | Descripción | Rendimiento | Precio | Importe |
|---|---|---|---|---|---|
| mt50epd020a | Ud | Equipo de arnés de seguridad anticaídas con un elemento de amarre consistente en una cinta tubular elástica con una longitud total extendida de 1,5 m y amortiguador de impacto con un conector tipo gancho de 20 mm de apertura en el extremo, en bolsa de transporte. Cinta homologada para 1450 kg y todas las hebillas tratadas. Certificado CE según R.D. 1407/92, R.D. 159/95 y O.M. de 20 de febrero de 1997. Con marcado según lo exigido en UNE-EN 361 y UNE-EN 355. (material; 21/01/2015) | 0.25 | 48.758 | 12.19 |
| % | % | Costes Directos Complementarios | 2 % | 12.19 | 0.24 |
|  |  | Total |  |  | 12.43 |

**43.19** Ud (08/07/2009)
40 Ud × 10.46 (10.77 con costes indirectos) = 430.80
Suministro de cinturón de seguridad de suspensión con un punto de amarre (amortizable en 4 usos), según R.D. 773/97. Homologado y marcado con certificado CE.
Criterio de medición de proyecto: Unidad proyectada, según Estudio o Estudio Básico de Seguridad y Salud.

| Código | Ud | Descripción | Rendimiento | Precio | Importe |
|---|---|---|---|---|---|
| mt50epd010a | Ud | Cinturón de seguridad de suspensión con un punto de amarre. Certificado CE según R.D. 1407/92, R.D. 159/95 y O.M. de 20 de febrero de 1997. Con marcado según lo exigido en UNE-EN 358. (material; 21/01/2015) | 0.25 | 40.991 | 10.25 |
| % | % | Costes Directos Complementarios | 2 % | 10.25 | 0.21 |
|  |  | Total |  |  | 10.46 |

**43.20** Ud (21/01/2015)
30 Ud × 3.15 (3.24 con costes indirectos) = 97.20
Suministro y colocación de lámpara portátil de mano, con cesto protector y mango aislante (amortizable en 3 usos).
Incluye: Montaje, instalación y comprobación.
Criterio de medición de proyecto: Unidad proyectada, según Estudio o Estudio Básico de Seguridad y Salud.

| Código | Ud | Descripción | Rendimiento | Precio | Importe |
|---|---|---|---|---|---|
| mt50spe010 | Ud | Lámpara portátil de mano. (material; 21/01/2015) | 0.333 | 6.646 | 2.21 |
| mo093 | h | Ayudante electricista. | 0.064 | 13.75 | 0.88 |
| % | % | Costes Directos Complementarios | 2 % | 3.09 | 0.06 |
|  |  | Total |  |  | 3.15 |

**43.21** Ud (08/07/2009)
40 Ud × 2.05 (2.11 con costes indirectos) = 84.40
Suministro de casco de seguridad para la construcción, con arnés de sujeción, según R.D. 773/97. Homologado y marcado con certificado CE.
Criterio de medición de proyecto: Unidad proyectada, según Estudio o Estudio Básico de Seguridad y Salud.

| Código | Ud | Descripción | Rendimiento | Precio | Importe |
|---|---|---|---|---|---|
| mt50epc010 | Ud | Casco de seguridad para la construcción, con arnés de sujeción. Certificado CE según R.D. 1407/92, R.D. 159/95 y O.M. de 20 de febrero de 1997. Con marcado según lo exigido en UNE-EN 397. (material; 21/01/2015) | 1 | 2.011 | 2.01 |
| % | % | Costes Directos Complementarios | 2 % | 2.01 | 0.04 |
|  |  | Total |  |  | 2.05 |

**43.22** Ud (08/07/2009)
10 Ud × 2.47 (2.54 con costes indirectos) = 25.40
Suministro de casco de seguridad dieléctrico con pantalla para protección de descargas eléctricas (amortizable en 5 usos), según R.D. 773/97. Homologado y marcado con certificado CE.
Criterio de medición de proyecto: Unidad proyectada, según Estudio o Estudio Básico de Seguridad y Salud.

| Código | Ud | Descripción | Rendimiento | Precio | Importe |
|---|---|---|---|---|---|
| mt50epc020 | Ud | Casco de seguridad dieléctrico. Certificado CE según R.D. 1407/92, R.D. 159/95 y O.M. de 20 de febrero de 1997. Con marcado según lo exigido en UNE-EN 397 y UNE-EN 13087-8. (material; 21/01/2015) | 0.2 | 12.08 | 2.42 |
| % | % | Costes Directos Complementarios | 2 % | 2.42 | 0.05 |
|  |  | Total |  |  | 2.47 |

**43.23** u (21/01/2015)
10 u × 1.17 (1.21 con costes indirectos) = 12.10
Mango aislante y cesto protector, 5 m. de cable, con pinza de plástico orientable en todas las posiciones, para lámpara portátil de mano, amortizable en tres usos.

| Código | Ud | Descripción | Rendimiento | Precio | Importe |
|---|---|---|---|---|---|
| MOOA.8a | h | Oficial 1ª construcción | 0.011 | 17.78 | 0.20 |
| MSED.1a | u | Mango aisl y cesto lámpara porta (maquinaria; 21/01/2015) | 0.333 | 2.886 | 0.96 |
| % | % | Costes Directos Complementarios | 1 % | 1.16 | 0.01 |
|  |  | Total |  |  | 1.17 |

**43.24** Ud (21/01/2015)
8 Ud × 40.98 (42.21 con costes indirectos) = 337.68
Suministro, colocación y desmontaje de señal informativa, rectangular, normalizada, 90x135 cm, con caballete tubular, (amortizable en 5 usos). Según R.D. 485/97.
Incluye: Montaje. Desmontaje posterior.
Criterio de medición de proyecto: Unidad proyectada, según Estudio o Estudio Básico de Seguridad y Salud.

| Código | Ud | Descripción | Rendimiento | Precio | Importe |
|---|---|---|---|---|---|
| mt50les010oa | Ud | Señal informativa, rectangular, normalizada, 90x135 cm, con caballete tubular. (material; 21/01/2015) | 0.2 | 180.656 | 36.13 |
| mt50les050 | Ud | Caballete tubular para señal. (material; 21/01/2015) | 0.2 | 12.156 | 2.43 |
| MOOA12a | h | Peón ordinario construcción | 0.104 | 15.55 | 1.62 |
| % | % | Costes Directos Complementarios | 2 % | 40.18 | 0.80 |
|  |  | Total |  |  | 40.98 |

**43.25** Ud (21/01/2015)
10 Ud × 7.31 (7.53 con costes indirectos) = 75.30
Suministro, colocación y desmontaje de cartel indicativo de riesgos normalizado, normalizado, de 700x1000 mm, con soporte de acero galvanizado de 80x40x2 mm y 2 m de altura (amortizable en 5 usos). Según R.D. 485/97.
Incluye: Replanteo de los apoyos. Excavación y apertura manual de los pozos. Colocación, alineado y aplomado de los soportes. Hormigonado del pozo. Montaje. Desmontaje posterior.
Criterio de medición de proyecto: Unidad proyectada, según Estudio o Estudio Básico de Seguridad y Salud.

| Código | Ud | Descripción | Rendimiento | Precio | Importe |
|---|---|---|---|---|---|
| mt50les020 | Ud | Cartel indicativo de riesgos, EG. (material; 21/01/2015) | 0.2 | 4.367 | 0.87 |
| mt50les040 | Ud | Poste galvanizado de 80x40x2 mm y 2 m de altura. (material; 21/01/2015) | 0.2 | 11.029 | 2.21 |
| mt10hmf010agcbbba | m³ | Hormigón HM-20/B/20/I, fabricado en central vertido con cubilote. (material; 21/01/2015) | 0.07 | 35.351 | 2.47 |
| MOOA12a | h | Peón ordinario construcción | 0.104 | 15.55 | 1.62 |
| % | % | Costes Directos Complementarios | 2 % | 7.17 | 0.14 |
|  |  | Total |  |  | 7.31 |

**43.26** Ud (21/01/2015)
20 Ud × 1.84 (1.9 con costes indirectos) = 38.00
Suministro, colocación y desmontaje de placa de señalización o información de riesgos, de PVC serigrafiado de 500x300 mm, fijada mecánicamente (amortizable en 3 usos). Según R.D. 485/97.
Incluye: Replanteo de las placas. Fijación mecánica al soporte. Desmontaje posterior.
Criterio de medición de proyecto: Unidad proyectada, según Estudio o Estudio Básico de Seguridad y Salud.

| Código | Ud | Descripción | Rendimiento | Precio | Importe |
|---|---|---|---|---|---|
| mt50les030 | Ud | Placa informativa de PVC serigrafiado de 450x300 mm. (material; 21/01/2015) | 0.333 | 0.871 | 0.29 |
| MOOA12a | h | Peón ordinario construcción | 0.097 | 15.55 | 1.51 |
| % | % | Costes Directos Complementarios | 2 % | 1.80 | 0.04 |
|  |  | Total |  |  | 1.84 |

**43.27** m (21/01/2015)
200 m × 5.4 (5.56 con costes indirectos) = 1112.00
Suministro, montaje y desmontaje de valla trasladable realizada con bastidores prefabricados de 3,50x2,00 m de altura. Formados por mallazo de 200x100 mm de dimensiones de malla, con alambres horizontales de 5 mm de diámetro y verticales de 4 mm, plegados longitudinalmente para mejorar su rigidez, soldados a tubos de 40 mm de diámetro y 1,50 mm de espesor. Todo ello galvanizado en caliente, sobre bases de hormigón prefabricado provistas de cuatro agujeros para diferentes posicionamientos del bastidor, separadas cada 3,50 m (amortizable en 5 usos). Incluso p/p de puerta de acceso.
Incluye: Replanteo de los apoyos. Montaje y posterior desmontaje de acceso, valla y accesorios.
Criterio de medición de proyecto: Longitud medida según Estudio o Estudio Básico de Seguridad y Salud.

| Código | Ud | Descripción | Rendimiento | Precio | Importe |
|---|---|---|---|---|---|
| mt50spv020 | m | Valla de enrejados galvanizados, tubos, accesorios y soportes de hormigón prefabricado. (material; 21/01/2015) | 0.25 | 12.277 | 3.07 |
| mt50spv021 | Ud | Puerta de apertura acoplable a cualquier punto del cerramiento de valla trasladable de tubos y enrejados metálicos. (material; 21/01/2015) | 0.008 | 135.993 | 1.09 |
| MOOA.8a | h | Oficial 1ª construcción | 0.034 | 17.78 | 0.60 |
| MOOA12a | h | Peón ordinario construcción | 0.034 | 15.55 | 0.53 |
| % | % | Costes Directos Complementarios | 2 % | 5.29 | 0.11 |
|  |  | Total |  |  | 5.4 |

**43.28** m (21/01/2015)
80 m × 11.62 (11.97 con costes indirectos) = 957.60
Suministro, montaje, instalación y desmontaje de andamio de protección para pasos peatonales situado en la vía pública, formado por módulos de andamio metálicos de 1,00 m de ancho y 3,00 m de altura (amortizables en 8 usos), arriostrados cada 3,00 m como máximo, con plataforma de protección de tablas de madera de pino de 20x3,8 cm (amortizable en 5 usos), debiendo garantizar el sistema una resistencia mínima de 2,00 kN/mm². Instalado según Ordenanza Municipal, con modulación estandarizada según UNE 76502.
Incluye: Acopio, transporte y movimiento vertical y horizontal de los materiales en obra, incluso carga y descarga de los camiones. Colocación, instalación y comprobación. Mantenimiento. Limpieza semanal. Instalación de lámina de polietileno de gramaje adecuado (amortizable en 2 usos) sujeta a la plataforma del andamio para evitar la caída de partículas de pequeño tamaño. Desmontaje posterior.
Criterio de medición de proyecto: Longitud medida según Estudio o Estudio Básico de Seguridad y Salud.

| Código | Ud | Descripción | Rendimiento | Precio | Importe |
|---|---|---|---|---|---|
| mt50spa010bc | Ud | Pórtico andamio metálico tubular de 1,00 m de ancho y 3,00 m de altura. (material; 21/01/2015) | 0.042 | 15.353 | 0.64 |
| mt50spa020c | Ud | Diagonalización de arriostramiento para módulo de andamio de 3,00 m de altura. (material; 21/01/2015) | 0.16 | 7.353 | 1.18 |
| mt50spa030a | Ud | Base regulable para pórtico. (material; 21/01/2015) | 0.08 | 8.51 | 0.68 |
| mt50spa040d | Ud | Longitudinal para andamio de 3,00 m de longitud. (material; 21/01/2015) | 0.08 | 4.754 | 0.38 |
| mt50spa050bc | m³ | Tabla de madera de pino, dimensiones 20x3,8 cm. (material; 21/01/2015) | 0.011 | 104.484 | 1.15 |
| mt50spr050 | m² | Malla tupida de polietileno de alta densidad, con tratamiento ultravioleta, color verde, 60% de porcentaje de cortaviento, con orificios cada 20 cm en todo el perímetro para su inserción en los módulos de los andamios. (material; 21/01/2015) | 1.65 | 0.277 | 0.46 |
| MOOA.8a | h | Oficial 1ª construcción | 0.207 | 17.78 | 3.68 |
| MOOA12a | h | Peón ordinario construcción | 0.207 | 15.55 | 3.22 |
| % | % | Costes Directos Complementarios | 2 % | 11.39 | 0.23 |
|  |  | Total |  |  | 11.62 |

**43.29** m² (21/01/2015)
1100 m² × 1.74 (1.79 con costes indirectos) = 1969.00
Suministro, colocación y desmontaje de protección de andamio con malla tupida de polietileno de alta densidad, con tratamiento ultravioleta, color verde (amortizable en 2 usos).
Incluye: Colocación de la malla y sus fijaciones. Comprobación. Desmontaje posterior.
Criterio de medición de proyecto: Superficie medida según Estudio o Estudio Básico de Seguridad y Salud.

| Código | Ud | Descripción | Rendimiento | Precio | Importe |
|---|---|---|---|---|---|
| mt50spr050 | m² | Malla tupida de polietileno de alta densidad, con tratamiento ultravioleta, color verde, 60% de porcentaje de cortaviento, con orificios cada 20 cm en todo el perímetro para su inserción en los módulos de los andamios. | 0.5 | 0.277 | 0.14 |
| MOOA12a | h | Peón ordinario construcción | 0.101 | 15.55 | 1.57 |
| % | % | Costes Directos Complementarios | 2 % | 1.71 | 0.03 |
|  |  | Total |  |  | 1.74 |

**43.30** m (21/01/2015)
250 m × 18.01 (18.55 con costes indirectos) = 4637.50
Suministro, montaje y desmontaje de marquesina de protección del perímetro del forjado en la primera planta de 2,5 m de vuelo, formada por módulos metálicos de 2,0 m (amortizables en 20 usos), compuestos por soporte mordaza, plataforma y entablado de madera de pino formado por tablas de 20x3,8 cm unidas por clavazón (amortizables en 10 usos). Según R.D. 486/97.
Incluye: Montaje, instalación y comprobación. Desmontaje posterior.
Criterio de medición de proyecto: Longitud medida según Estudio o Estudio Básico de Seguridad y Salud.

| Código | Ud | Descripción | Rendimiento | Precio | Importe |
|---|---|---|---|---|---|
| mt50spm030b | Ud | Soporte mordaza. (material; 21/01/2015) | 0.025 | 65.84 | 1.65 |
| mt50spm030c | Ud | Anclaje a soporte mordaza. (material; 21/01/2015) | 0.025 | 34.498 | 0.86 |
| mt50spm030a | Ud | Brazo para soporte mordaza. (material; 21/01/2015) | 0.025 | 32.732 | 0.82 |
| mt50spa050bc | m³ | Tabla de madera de pino, dimensiones 20x3,8 cm. | 0.003 | 104.484 | 0.31 |
| MOOA.8a | h | Oficial 1ª construcción | 0.411 | 17.78 | 7.31 |
| MOOA10a | h | Ayudante construcción | 0.411 | 16.32 | 6.71 |
| % | % | Costes Directos Complementarios | 2 % | 17.66 | 0.35 |
|  |  | Total |  |  | 18.01 |

**43.31** m (21/01/2015)
40 m × 37.79 (38.92 con costes indirectos) = 1556.80
Suministro, montaje y desmontaje de marquesina tipo visera de protección del acceso a la obra de 3,5 m de vuelo, formada por perfiles metálicos de acero laminado IPN o similar, anclados al forjado cada 2,5 m, con tramo horizontal de 4 m y tramo inclinado a 30° de 3,5 m (amortizables en 20 usos), tablones de madera de pino de 20x7,2 cm, colocados transversalmente y fijados mediante angulares de 50x50x12 mm soldados a los pescantes y entablado de madera de pino formado por tablas de 20x3,8 cm unidas por clavazón (amortizables en 10 usos). Según R.D. 486/97.
Incluye: Montaje, instalación y comprobación. Desmontaje posterior.
Criterio de medición de proyecto: Longitud medida según Estudio o Estudio Básico de Seguridad y Salud.

| Código | Ud | Descripción | Rendimiento | Precio | Importe |
|---|---|---|---|---|---|
| mt50spm010 | Ud | Brazo marquesina de IPN o similar. (material; 21/01/2015) | 0.2 | 75.139 | 15.03 |
| mt50spa070 | Ud | Gancho de sujeción al forjado formado por una barra doblada de Ø10 mm de acero S 275 JR, presentando en sus dos extremos una zona roscada de 20 cm de longitud. La pletina de apoyo del soporte tendrá unas dimensiones de 25x8x1 cm. (material; 21/01/2015) | 1 | 0.954 | 0.95 |
| mt50spa050aa | m³ | Tablón de madera de pino, dimensiones 20x7,2 cm. (material; 21/01/2015) | 0.008 | 106.03 | 0.85 |
| mt50spa050bc | m³ | Tabla de madera de pino, dimensiones 20x3,8 cm. | 0.005 | 104.484 | 0.52 |
| MOOA.8a | h | Oficial 1ª construcción | 0.578 | 17.78 | 10.28 |
| MOOA10a | h | Ayudante construcción | 0.577 | 16.32 | 9.42 |
| % | % | Costes Directos Complementarios | 2 % | 37.05 | 0.74 |
|  |  | Total |  |  | 37.79 |

**43.32** m (21/01/2015)
300 m × 9.7 (9.99 con costes indirectos) = 2997.00
Suministro, colocación y desmontaje de red vertical de seguridad tipo V en perímetro de forjado, según UNE-EN 1263-1, de poliamida de alta tenacidad, certificada por AENOR mediante sello N de Productos Certificados AENOR para Redes de Seguridad, de 10 m de altura en módulos de 10x5 m (amortizable en 10 usos), primera puesta. Fijada mediante pescantes tipo horca de 8,00x2,00 m (amortizables en 15 usos) colocados cada 4 m.
Incluye: Replanteo de los apoyos. Colocación de los pescantes. Colocación de redes con cuerdas de unión y de atado (amortizable en 10 usos). Comprobación. Desmontaje posterior.
Criterio de medición de proyecto: Longitud medida según Estudio o Estudio Básico de Seguridad y Salud.

| Código | Ud | Descripción | Rendimiento | Precio | Importe |
|---|---|---|---|---|---|
| mt50spr010 | m² | Red vertical de seguridad tipo V, según UNE-EN 1263-1, de poliamida de alta tenacidad, certificada por AENOR mediante sello N de Productos Certificados AENOR para Redes de Seguridad. Cuerda de red de calibre 4,5 mm y carga de rotura superior a 350 kgf. Energía de la red A2 (entre 2,2 y 4,4 kJ). Configuración de la red al rombo. (material; 21/01/2015) | 1.1 | 1.083 | 1.19 |
| mt50spr020a | Ud | Pescante tipo horca de 8,00x2,00 m con tubo de 60x60x3 mm, fabricado en acero de primera calidad pintado al horno en epoxi-poliéster, para red vertical. (material; 21/01/2015) | 0.017 | 81.407 | 1.38 |
| mt50spr020b | Ud | Gancho de anclaje al forjado, D=16 mm, para red vertical. (material; 21/01/2015) | 0.7 | 1.403 | 0.98 |
| mt50spr020c | Ud | Gancho de montaje de red, D=12 mm, para red vertical. (material; 21/01/2015) | 1.1 | 0.186 | 0.20 |
| mt50spr030 | m | Cuerda de unión entre redes según UNE-EN 1263-1, D=8 mm y carga de rotura superior a 7,5 kN. (material; 21/01/2015) | 0.2 | 0.021 | 0.00 |
| mt50spr060 | m | Cuerda de atado según UNE-EN 1263-1, D=13 mm y carga de rotura superior a 30 kN. (material; 21/01/2015) | 0.4 | 0.147 | 0.06 |
| MOOA.8a | h | Oficial 1ª construcción | 0.171 | 17.78 | 3.04 |
| MOOA12a | h | Peón ordinario construcción | 0.171 | 15.55 | 2.66 |
| % | % | Costes Directos Complementarios | 2 % | 9.51 | 0.19 |
|  |  | Total |  |  | 9.7 |

**43.33** m² (21/01/2015)
550 m² × 4.07 (4.19 con costes indirectos) = 2304.50
Suministro, colocación y desmontaje de red horizontal de protección bajo forjado formada por malla de poliamida de 10x10 cm, anudada con cuerda de 3 mm de diámetro (amortizable en 1 uso), colocada antes de poner las bovedillas en forjados unidireccionales, fijada a las viguetas con clavetas.
Incluye: Colocación de los elementos de fijación. Montaje, instalación y comprobación de la red. Desmontaje posterior.
Criterio de medición de proyecto: Superficie medida según Estudio o Estudio Básico de Seguridad y Salud.

| Código | Ud | Descripción | Rendimiento | Precio | Importe |
|---|---|---|---|---|---|
| mt50sph040 | m² | Red horizontal de protección, para forjados unidireccionales, de malla de poliamida de alta tenacidad de 10x10 cm de paso, anudada con cuerda de D=3 mm. Carga de rotura por hilo superior a 180 kgf. (material; 21/01/2015) | 1 | 0.321 | 0.32 |
| mt50sph050 | Ud | Claveta de acero. (material; 21/01/2015) | 4 | 0.192 | 0.77 |
| MOOA.8a | h | Oficial 1ª construcción | 0.087 | 17.78 | 1.55 |
| MOOA12a | h | Peón ordinario construcción | 0.087 | 15.55 | 1.35 |
| % | % | Costes Directos Complementarios | 2 % | 3.99 | 0.08 |
|  |  | Total |  |  | 4.07 |

**43.34** m (21/01/2015)
1200 m × 5.01 (5.16 con costes indirectos) = 6192.00
Suministro, montaje y desmontaje de barandilla de protección de perímetro de forjados, compuesta por guardacuerpos de seguridad telescópicos colocados cada 2,5 m (amortizables en 8 usos), fijados por apriete al forjado, pasamanos y travesaño intermedio formado por barandilla de tubo de acero de 25 mm de diámetro y 2,5 m de longitud (amortizable en 10 usos) y rodapié metálico de 3 m de longitud (amortizable en 10 usos). Según R.D. 486/97.
Incluye: Colocación, instalación y comprobación. Desmontaje posterior.
Criterio de medición de proyecto: Longitud medida según Estudio o Estudio Básico de Seguridad y Salud.

| Código | Ud | Descripción | Rendimiento | Precio | Importe |
|---|---|---|---|---|---|
| mt50spb030a | Ud | Guardacuerpos telescópico de seguridad fabricado en acero de primera calidad pintado al horno en epoxi-poliéster, de 35x35x1500 mm y 1,5 mm de espesor, con apriete arriba. (material; 21/01/2015) | 0.08 | 11.361 | 0.91 |
| mt50spb050 | Ud | Barandilla para guardacuerpos matrizada, de tubo de acero pintado al horno en epoxi-poliéster, de 25 mm de diámetro y 2,5 m de longitud. (material; 21/01/2015) | 0.08 | 3.252 | 0.26 |
| mt50spb070 | Ud | Rodapié metálico de 3 m de longitud, pintado al horno en epoxi-poliéster. (material; 21/01/2015) | 0.033 | 11.34 | 0.37 |
| MOOA.8a | h | Oficial 1ª construcción | 0.101 | 17.78 | 1.80 |
| MOOA12a | h | Peón ordinario construcción | 0.101 | 15.55 | 1.57 |
| % | % | Costes Directos Complementarios | 2 % | 4.91 | 0.10 |
|  |  | Total |  |  | 5.01 |

| Medición | Uds. | Largo | Parcial |
|---|---|---|---|
|  | 3 | 400.000 | 1200.000 |
| Total |  |  | 1200 |

**43.35** m (21/01/2015)
50 m × 7.38 (7.6 con costes indirectos) = 380.00
Suministro, montaje y desmontaje de barandilla de protección de escaleras, compuesta por guardacuerpos de seguridad telescópicos colocados cada 2,5 m (amortizables en 8 usos), fijados por apriete al forjado, pasamanos y travesaño intermedio formado por barandilla de tubo de acero de 25 mm de diámetro y 2,5 m de longitud (amortizable en 10 usos) y rodapié metálico de 3 m de longitud (amortizable en 10 usos). Según R.D. 486/97.
Incluye: Colocación, instalación y comprobación. Desmontaje posterior.
Criterio de medición de proyecto: Longitud medida según Estudio o Estudio Básico de Seguridad y Salud.

| Código | Ud | Descripción | Rendimiento | Precio | Importe |
|---|---|---|---|---|---|
| mt50spb030a | Ud | Guardacuerpos telescópico de seguridad fabricado en acero de primera calidad pintado al horno en epoxi-poliéster, de 35x35x1500 mm y 1,5 mm de espesor, con apriete arriba. | 0.08 | 11.361 | 0.91 |
| mt50spb050 | Ud | Barandilla para guardacuerpos matrizada, de tubo de acero pintado al horno en epoxi-poliéster, de 25 mm de diámetro y 2,5 m de longitud. | 0.08 | 3.252 | 0.26 |
| mt50spb070 | Ud | Rodapié metálico de 3 m de longitud, pintado al horno en epoxi-poliéster. | 0.033 | 11.34 | 0.37 |
| MOOA.8a | h | Oficial 1ª construcción | 0.171 | 17.78 | 3.04 |
| MOOA12a | h | Peón ordinario construcción | 0.171 | 15.55 | 2.66 |
| % | % | Costes Directos Complementarios | 2 % | 7.24 | 0.14 |
|  |  | Total |  |  | 7.38 |

**43.36** m (21/01/2015)
80 m × 3.18 (3.28 con costes indirectos) = 262.40
Suministro, montaje y desmontaje de barandilla de protección de huecos verticales de fachada, puertas de ascensor, etc., compuesta por pasamanos y travesaño intermedio formado por tubo metálico de 50 mm de diámetro (amortizable en 10 usos) y rodapié de tabloncillo de madera de pino de 15x5,2 cm (amortizable en 3 usos).
Incluye: Colocación, instalación y comprobación. Desmontaje posterior.
Criterio de medición de proyecto: Longitud medida según Estudio o Estudio Básico de Seguridad y Salud.

| Código | Ud | Descripción | Rendimiento | Precio | Importe |
|---|---|---|---|---|---|
| mt50spb010a | m | Tubo metálico de 50 mm de diámetro, pintado en colores. (material; 21/01/2015) | 0.2 | 2.704 | 0.54 |
| mt50spa050cb | m³ | Tabloncillo de madera de pino, dimensiones 15x5,2 cm. (material; 21/01/2015) | 0.003 | 101.91 | 0.31 |
| MOOA.8a | h | Oficial 1ª construcción | 0.068 | 17.78 | 1.21 |
| MOOA12a | h | Peón ordinario construcción | 0.068 | 15.55 | 1.06 |
| % | % | Costes Directos Complementarios | 2 % | 3.12 | 0.06 |
|  |  | Total |  |  | 3.18 |

**43.37** m² (21/01/2015)
550 m² × 6.65 (6.85 con costes indirectos) = 3767.50
Suministro, colocación y desmontaje de red horizontal de seguridad tipo S según UNE-EN 1263-1, de poliamida de alta tenacidad, certificada por AENOR mediante sello N de Productos Certificados AENOR para Redes de Seguridad, configuración de la red cuadrada (amortizable en 5 usos), para protección de hueco horizontal en forjados (hueco de escalera, ascensor, montacargas, etc.).
Incluye: Montaje y comprobación de la red. Desmontaje posterior.
Criterio de medición de proyecto: Superficie del hueco horizontal, medida según Estudio o Estudio Básico de Seguridad y Salud.

| Código | Ud | Descripción | Rendimiento | Precio | Importe |
|---|---|---|---|---|---|
| mt50sph010b | m² | Red horizontal de seguridad tipo S, según UNE-EN 1263-1, de poliamida de alta tenacidad, certificada por AENOR mediante sello N de Productos Certificados AENOR para Redes de Seguridad. Cuerda de red de calibre 4,5 mm y carga de rotura superior a 350 kgf. Energía de la red A2 (entre 2,2 y 4,4 kJ). Configuración de la red cuadrada. (material; 21/01/2015) | 2.25 | 1.73 | 3.89 |
| mt50bal010 | m | Cinta balizamiento bicolor, de 8 cm. (material; 21/01/2015) | 1.45 | 0.086 | 0.12 |
| mt50spr020c | Ud | Gancho de montaje de red, D=12 mm, para red vertical. | 1.6 | 0.186 | 0.30 |
| mt50spr030 | m | Cuerda de unión entre redes según UNE-EN 1263-1, D=8 mm y carga de rotura superior a 7,5 kN. | 0.45 | 0.021 | 0.01 |
| MOOA.8a | h | Oficial 1ª construcción | 0.067 | 17.78 | 1.19 |
| MOOA12a | h | Peón ordinario construcción | 0.065 | 15.55 | 1.01 |
| % | % | Costes Directos Complementarios | 2 % | 6.52 | 0.13 |
|  |  | Total |  |  | 6.65 |

**43.38** m (21/01/2015)
40 m × 14.33 (14.76 con costes indirectos) = 590.40
Suministro, montaje y desmontaje de bajante metálica de escombros de 40 cm de diámetro (amortizable en 5 usos). Incluso embocadura de vertido, puntales de acodalamiento, elementos de sujeción y accesorios.
Incluye: Montaje, instalación y comprobación. Desmontaje posterior.
Criterio de medición de proyecto: Longitud medida según Estudio o Estudio Básico de Seguridad y Salud.

| Código | Ud | Descripción | Rendimiento | Precio | Importe |
|---|---|---|---|---|---|
| mt50spc010 | m | Bajante metálica de escombros de 40 cm de diámetro. (material; 21/01/2015) | 0.2 | 26.421 | 5.28 |
| mt50spc020 | Ud | Embocadura para bajante metálica de escombros de 40 cm de diámetro. (material; 21/01/2015) | 0.1 | 28.999 | 2.90 |
| mt50spc030 | Ud | Accesorios y elementos de sujeción de bajante metálica de escombros. (material; 21/01/2015) | 0.2 | 1.059 | 0.21 |
| mt50spa080ba | Ud | Puntal metálico telescópico, 3,00 m de altura. (material; 21/01/2015) | 0.2 | 7.016 | 1.40 |
| MOOA12a | h | Peón ordinario construcción | 0.274 | 15.55 | 4.26 |
| % | % | Costes Directos Complementarios | 2 % | 14.05 | 0.28 |
|  |  | Total |  |  | 14.33 |

**43.39** Ud (21/01/2015)
1 Ud × 107.54 (110.77 con costes indirectos) = 110.77
Suministro y colocación de cuadro general de mando y protección de obra para una potencia máxima de 5 kW (amortizable en 4 usos). Según R.D. 486/97.
Incluye: Colocación del armario. Montaje, instalación y comprobación.
Criterio de medición de proyecto: Unidad proyectada, según Estudio o Estudio Básico de Seguridad y Salud.

| Código | Ud | Descripción | Rendimiento | Precio | Importe |
|---|---|---|---|---|---|
| mt50spe020a | Ud | Cuadro general de mando y protección de obra para una potencia máxima de 5 kW. (material; 21/01/2015) | 0.25 | 349.19 | 87.30 |
| MOOE.8a | h | Oficial 1ª electricidad | 0.614 | 15.92 | 9.77 |
| mo093 | h | Ayudante electricista. | 0.608 | 13.75 | 8.36 |
| % | % | Costes Directos Complementarios | 2 % | 105.43 | 2.11 |
|  |  | Total |  |  | 107.54 |

**43.40** u (21/01/2015)
10 u × 54.37 (56 con costes indirectos) = 560.00
Cuadro general de protección para alumbrado y enchufes, compuesto por un magnetotérmico automático de 47 A, magnetotérmico de 20 A y un diferencial de 35 A y 30 mA.

| Código | Ud | Descripción | Rendimiento | Precio | Importe |
|---|---|---|---|---|---|
| MOOE.8a | h | Oficial 1ª electricidad | 0.585 | 15.92 | 9.31 |
| MOOE.9a | h | Oficial 2ª electricidad | 0.349 | 15.25 | 5.32 |
| PIED.1haaa | u | Intr mgnt 50A up B 6KA (material; 21/01/2015) | 1 | 10.908 | 10.91 |
| PIED.1daaa | u | Intr mgnt 20A up B 6KA (material; 21/01/2015) | 1 | 3.813 | 3.81 |
| MSEI.1bba | u | Intr difl sen 30 ints 25 240v (maquinaria; 21/01/2015) | 2 | 2.951 | 5.90 |
| 2.7 | Ud | Cuadro general de protección para alumbrado y enchufes (21/01/2015) | 1 | 18.047 | 18.05 |
| % | % | Costes Directos Complementarios | 2 % | 53.30 | 1.07 |
|  |  | Total |  |  | 54.37 |

**43.41** u (21/01/2015)
2 u × 3.64 (3.75 con costes indirectos) = 7.50
Toma de tierra mediante pica de cobre de diámetro 14 mm. y 2 m. de longitud.

| Código | Ud | Descripción | Rendimiento | Precio | Importe |
|---|---|---|---|---|---|
| MOOE.9a | h | Oficial 2ª electricidad | 0.033 | 15.25 | 0.50 |
| MOOE10a | h | Oficial 3ª electricidad | 0.033 | 12.53 | 0.41 |
| MSEI.2a | u | Electrodo pica cobre ø14mm (maquinaria; 21/01/2015) | 1 | 1.148 | 1.15 |
| MSEI.3aa | m | Cable Cu p/PT s16 redondo (maquinaria; 21/01/2015) | 2 | 0.772 | 1.54 |
| % | % | Costes Directos Complementarios | 1 % | 3.60 | 0.04 |
|  |  | Total |  |  | 3.64 |

**43.42** u (21/01/2015)
10 u × 3.38 (3.48 con costes indirectos) = 34.80
Interruptor diferencial de 30 m. de sensibilidad, 25 A. de intensidad nominal, para instalaciones a 220 V., amortizable en un uso.

| Código | Ud | Descripción | Rendimiento | Precio | Importe |
|---|---|---|---|---|---|
| MOOE.9a | h | Oficial 2ª electricidad | 0.026 | 15.25 | 0.40 |
| MSEI.1bba | u | Intr difl sen 30 ints 25 240v | 1 | 2.951 | 2.95 |
| % | % | Costes Directos Complementarios | 1 % | 3.35 | 0.03 |
|  |  | Total |  |  | 3.38 |

**43.43** u (21/01/2015)
10 u × 9.77 (10.06 con costes indirectos) = 100.60
Interruptor diferencial de 300 m. de sensibilidad, 40 A. de intensidad nominal, para instalaciones a 380 V., amortizable en un uso.

| Código | Ud | Descripción | Rendimiento | Precio | Importe |
|---|---|---|---|---|---|
| MOOE.9a | h | Oficial 2ª electricidad | 0.026 | 15.25 | 0.40 |
| MSEI.1cbb | u | Intr difl sen 300 ints 25 400v (maquinaria; 21/01/2015) | 1 | 9.274 | 9.27 |
| % | % | Costes Directos Complementarios | 1 % | 9.67 | 0.10 |
|  |  | Total |  |  | 9.77 |

**43.44** Ud (21/01/2015)
10 Ud × 32.47 (33.44 con costes indirectos) = 334.40
Suministro y colocación de extintor de polvo químico ABC, polivalente antibrasa, de eficacia 34A/233B, de 6 kg de agente extintor, con soporte, manómetro comprobable y boquilla con difusor.
Incluye: Marcado de la situación de los extintores en los paramentos. Colocación y fijación de soportes. Cuelgue de los extintores. Señalización.
Criterio de medición de proyecto: Unidad proyectada, según Estudio o Estudio Básico de Seguridad y Salud.

| Código | Ud | Descripción | Rendimiento | Precio | Importe |
|---|---|---|---|---|---|
| mt50spi010 | Ud | Extintor de polvo químico ABC polivalente antibrasa, eficacia 34A/233B, 6 kg, según UNE 23110. (material; 21/01/2015) | 1 | 30.901 | 30.90 |
| MOOA12a | h | Peón ordinario construcción | 0.06 | 15.55 | 0.93 |
| % | % | Costes Directos Complementarios | 2 % | 31.83 | 0.64 |
|  |  | Total |  |  | 32.47 |

**43.45** Ud (08/07/2009)
1 Ud × 284.37 (292.9 con costes indirectos) = 292.90
Acometida provisional de saneamiento a caseta prefabricada de obra, incluso conexión a la red general municipal, hasta una distancia máxima de 8 m.
Incluye: Excavación manual de las zanjas y saneamiento de tierras sueltas del fondo excavado. Replanteo y trazado del conducto en planta y pendientes. Presentación en seco de tubos y piezas especiales. Vertido de la arena en el fondo de la zanja. Colocación de los colectores que forman la acometida. Montaje de la instalación y conexión a la red general municipal. Reposición del pavimento con hormigón en masa. Comprobación y posterior desmontaje.
Criterio de medición de proyecto: Unidad proyectada, según Estudio o Estudio Básico de Seguridad y Salud.

| Código | Ud | Descripción | Rendimiento | Precio | Importe |
|---|---|---|---|---|---|
| mt50ica010b | Ud | Acometida provisional de saneamiento a caseta prefabricada de obra. (material; 21/01/2015) | 1 | 278.788 | 278.79 |
| % | % | Costes Directos Complementarios | 2 % | 278.79 | 5.58 |
|  |  | Total |  |  | 284.37 |

**43.46** Ud (08/07/2009)
1 Ud × 69.31 (71.39 con costes indirectos) = 71.39
Acometida provisional de fontanería a caseta prefabricada de obra, incluso conexión a la red general municipal, hasta una distancia máxima de 8 m.
Incluye: Excavación manual de las zanjas y saneamiento de tierras sueltas del fondo excavado. Replanteo y trazado de la tubería en planta. Presentación en seco de la tubería y piezas especiales. Vertido de la arena en el fondo de la zanja. Colocación de la tubería de polietileno de 25 mm de diámetro, de alta densidad y 15 kg/cm² de presión máxima con collarín de toma de fundición. Montaje de la instalación y conexión a la red general municipal. Reposición del pavimento con hormigón en masa. Comprobación y posterior desmontaje.
Criterio de medición de proyecto: Unidad proyectada, según Estudio o Estudio Básico de Seguridad y Salud.

| Código | Ud | Descripción | Rendimiento | Precio | Importe |
|---|---|---|---|---|---|
| mt50ica010c | Ud | Acometida provisional de fontanería a caseta prefabricada de obra. (material; 21/01/2015) | 1 | 67.954 | 67.95 |
| % | % | Costes Directos Complementarios | 2 % | 67.95 | 1.36 |
|  |  | Total |  |  | 69.31 |

**43.47** Ud (08/07/2009)
1 Ud × 120.46 (124.07 con costes indirectos) = 124.07
Acometida provisional de electricidad a caseta prefabricada de obra, incluso conexión a la red de la compañía suministradora, hasta una distancia máxima de 50 m.
Incluye: Replanteo de los apoyos de madera bien entibados. Aplanado y orientación de los apoyos. Tendido del conductor. Tensado de los conductores entre apoyos. Grapado del cable en muros. Instalación de las cajas de derivación y protección. Montaje de la instalación y conexión a la red de la compañía suministradora. Comprobación y posterior desmontaje.
Criterio de medición de proyecto: Unidad proyectada, según Estudio o Estudio Básico de Seguridad y Salud.

| Código | Ud | Descripción | Rendimiento | Precio | Importe |
|---|---|---|---|---|---|
| mt50ica010a | Ud | Acometida provisional eléctrica a caseta prefabricada de obra. (material; 21/01/2015) | 1 | 118.098 | 118.10 |
| % | % | Costes Directos Complementarios | 2 % | 118.10 | 2.36 |
|  |  | Total |  |  | 120.46 |

**43.50** Ud (21/01/2015)
80 Ud × 16.27 (16.76 con costes indirectos) = 1340.80
Horas de limpieza y desinfección de la caseta o local provisional en obra, realizadas por peón ordinario de construcción. Incluso p/p de material y elementos de limpieza. Según R.D. 486/97.
Incluye: Trabajos de limpieza.
Criterio de medición de proyecto: Unidad proyectada, según Estudio o Estudio Básico de Seguridad y Salud.

| Código | Ud | Descripción | Rendimiento | Precio | Importe |
|---|---|---|---|---|---|
| MOOA12a | h | Peón ordinario construcción | 1.026 | 15.55 | 15.95 |
| % | % | Costes Directos Complementarios | 2 % | 15.95 | 0.32 |
|  |  | Total |  |  | 16.27 |

**43.51** Ud (08/07/2009)
25 Ud × 70.55 (72.67 con costes indirectos) = 1816.75
Reconocimiento médico obligatorio anual al trabajador. Incluso p/p de pérdida de horas de trabajo por parte del trabajador de la empresa, debido al desplazamiento desde el centro de trabajo al Centro Médico (Mutua de Accidentes) para realizar el pertinente reconocimiento médico.
Criterio de medición de proyecto: Unidad proyectada, según Estudio o Estudio Básico de Seguridad y Salud.

| Código | Ud | Descripción | Rendimiento | Precio | Importe |
|---|---|---|---|---|---|
| mt50man010 | Ud | Reconocimiento médico obligatorio anual al trabajador. (material; 21/01/2015) | 1 | 69.173 | 69.17 |
| % | % | Costes Directos Complementarios | 2 % | 69.17 | 1.38 |
|  |  | Total |  |  | 70.55 |

**43.52** Ud (21/01/2015)
1 Ud × 67.16 (69.17 con costes indirectos) = 69.17
Suministro y colocación de botiquín de urgencia para caseta de obra, con los contenidos mínimos obligatorios, instalado en el vestuario.
Incluye: Replanteo y trazado en el paramento. Colocación y fijación mediante tornillos.
Criterio de medición de proyecto: Unidad proyectada, según Estudio o Estudio Básico de Seguridad y Salud.

| Código | Ud | Descripción | Rendimiento | Precio | Importe |
|---|---|---|---|---|---|
| mt50eca010 | Ud | Botiquín de urgencia. (material; 21/01/2015) | 1 | 64.456 | 64.46 |
| MOOA12a | h | Peón ordinario construcción | 0.089 | 15.55 | 1.38 |
| % | % | Costes Directos Complementarios | 2 % | 65.84 | 1.32 |
|  |  | Total |  |  | 67.16 |

**43.53** Ud (08/07/2009)
6 Ud × 67.47 (69.49 con costes indirectos) = 416.94
Suministro de material sanitario para el botiquín de urgencia colocado en el vestuario, durante el transcurso de la obra.
Criterio de medición de proyecto: Unidad proyectada, según Estudio o Estudio Básico de Seguridad y Salud.

| Código | Ud | Descripción | Rendimiento | Precio | Importe |
|---|---|---|---|---|---|
| mt50eca011 | Ud | Reposición de botiquín de urgencia. (material; 21/01/2015) | 1 | 66.154 | 66.15 |
| % | % | Costes Directos Complementarios | 2 % | 66.15 | 1.32 |
|  |  | Total |  |  | 67.47 |

**43.54** Ud (08/07/2009)
15 Ud × 76.3 (78.59 con costes indirectos) = 1178.85
Reunión del Comité de Seguridad y Salud en el Trabajo, considerando una reunión de dos horas. El Comité estará compuesto por un técnico cualificado en materia de Seguridad y Salud con categoría de encargado de obra, dos trabajadores con categoría de oficial de 2ª, un ayudante y un vigilante de Seguridad y Salud con categoría de oficial de 1ª.
Criterio de medición de proyecto: Unidad proyectada, según Estudio o Estudio Básico de Seguridad y Salud.

| Código | Ud | Descripción | Rendimiento | Precio | Importe |
|---|---|---|---|---|---|
| mt50mas010 | Ud | Coste de la reunión del Comité de Seguridad y Salud en el Trabajo. (material; 21/01/2015) | 1 | 74.803 | 74.80 |
| % | % | Costes Directos Complementarios | 2 % | 74.80 | 1.50 |
|  |  | Total |  |  | 76.3 |

**43.55** Ud (08/07/2009)
15 Ud × 53.82 (55.43 con costes indirectos) = 831.45
Hora de charla para formación de Seguridad y Salud en el Trabajo, realizada por Técnico cualificado perteneciente a una empresa asesora en Seguridad y Prevención de Riesgos. Incluso p/p de pérdida de horas de trabajo por parte de los trabajadores asistentes a la charla, considerando una media de seis personas.
Criterio de medición de proyecto: Unidad proyectada, según Estudio o Estudio Básico de Seguridad y Salud.

| Código | Ud | Descripción | Rendimiento | Precio | Importe |
|---|---|---|---|---|---|
| mt50mas020 | Ud | Coste de la hora de charla para formación de Seguridad y Salud en el Trabajo, realizada por Técnico cualificado. (material; 21/01/2015) | 1 | 52.761 | 52.76 |
| % | % | Costes Directos Complementarios | 2 % | 52.76 | 1.06 |
|  |  | Total |  |  | 53.82 |

**SEBC.2baa** me Csta mnblc alqu 4x2.35m dfna s/ (21/01/2015)
60 me × 73.15 (75.34 con costes indirectos) = 4520.40
Alquiler de caseta monobloc diafana de dimensiones 4.00x2.35m y ventana de 100x100cm, incluida la colocación.

| Código | Ud | Descripción | Rendimiento | Precio | Importe |
|---|---|---|---|---|---|
| MOOA12a | h | Peón ordinario construcción | 1.273 | 15.55 | 19.80 |
| MMBC.2baa | me | Csta mnblc alqu 4x2.35m dfna s/ (maquinaria; 21/01/2015) | 1 | 51.921 | 51.92 |
| % | % | Costes Directos Complementarios | 2 % | 71.72 | 1.43 |
|  |  | Total |  |  | 73.15 |

| Medición | Uds. | Ancho | Parcial |
|---|---|---|---|
| Comedor | 2 | 15.000 | 30.000 |
| Vestuario | 2 | 15.000 | 30.000 |
| Total |  |  | 60 |

**SEBC.2bba** me Csta mnblc alqu 4x2.35m san s/ (21/01/2015)
15 me × 112.91 (116.3 con costes indirectos) = 1744.50
Alquiler de caseta monobloc sanitaria de dimensiones 4.00x2.35m y ventana de 100x100cm y cuatro piezas a elegir entre placa de ducha, placa turca o inodoro de tanque bajo, calentador eléctrico de 50 litros, lavabo con cuatro grifos e instalación eléctrica a base de dos ojos de buey (interior y exterior), interruptor y dos enchufes, incluida la colocación.

| Código | Ud | Descripción | Rendimiento | Precio | Importe |
|---|---|---|---|---|---|
| MOOA12a | h | Peón ordinario construcción | 1.273 | 15.55 | 19.80 |
| MMBC.2bba | me | Csta mnblc alqu 4x2.35m san s/ (maquinaria; 21/01/2015) | 1 | 90.904 | 90.90 |
| % | % | Costes Directos Complementarios | 2 % | 110.70 | 2.21 |
|  |  | Total |  |  | 112.91 |

**SEBE.1a** u Espejo p/vestuario y aseos (21/01/2015)
2 u × 41.9 (43.16 con costes indirectos) = 86.32
Espejo para vestuarios y aseos obra.

| Código | Ud | Descripción | Rendimiento | Precio | Importe |
|---|---|---|---|---|---|
| MOOA12a | h | Peón ordinario construcción | 0.14 | 15.55 | 2.18 |
| MMBE.1a | u | Espejo p/vestuarios y aseos (maquinaria; 21/01/2015) | 1 | 39.309 | 39.31 |
| % | % | Costes Directos Complementarios | 1 % | 41.49 | 0.41 |
|  |  | Total |  |  | 41.9 |

**SEBE.2a** u Percha cabinas p/duchas/wc (21/01/2015)
2 u × 9.25 (9.53 con costes indirectos) = 19.06
Percha en cabinas para duchas y WC.

| Código | Ud | Descripción | Rendimiento | Precio | Importe |
|---|---|---|---|---|---|
| MOOA12a | h | Peón ordinario construcción | 0.139 | 15.55 | 2.16 |
| MMBE.2a | u | Percha cabinas p/duchas/wc (maquinaria; 21/01/2015) | 1 | 6.999 | 7.00 |
| % | % | Costes Directos Complementarios | 1 % | 9.16 | 0.09 |
|  |  | Total |  |  | 9.25 |

**SEBE.3aaa** u Banco simple c/zapatero lg100cm (21/01/2015)
2 u × 72.17 (74.34 con costes indirectos) = 148.68
Banco de vestuario con asiento simple, con parrilla zapatero y largo de 100cm, fabricados en tubo de hierro lacado en blanco y listones de abeto lacado natural, fondo de asiento de 36cm y altura de asiento de 42cm.

| Código | Ud | Descripción | Rendimiento | Precio | Importe |
|---|---|---|---|---|---|
| MOOA12a | h | Peón ordinario construcción | 0.14 | 15.55 | 2.18 |
| MMBE.3aaa | u | Banco simple c/zapatero lg100cm (maquinaria; 21/01/2015) | 0.5 | 138.569 | 69.28 |
| % | % | Costes Directos Complementarios | 1 % | 71.46 | 0.71 |
|  |  | Total |  |  | 72.17 |

**SEBE.4a** u Mesa metálica p/10 personas (21/01/2015)
2 u × 72.89 (75.08 con costes indirectos) = 150.16
Mesa metálica con laminado plástico, con capacidad para 10 personas, obra.

| Código | Ud | Descripción | Rendimiento | Precio | Importe |
|---|---|---|---|---|---|
| MOOA12a | h | Peón ordinario construcción | 0.14 | 15.55 | 2.18 |
| MMBE.4a | u | Mesa metálica p/10 personas (maquinaria; 21/01/2015) | 0.5 | 139.984 | 69.99 |
| % | % | Costes Directos Complementarios | 1 % | 72.17 | 0.72 |
|  |  | Total |  |  | 72.89 |

**SEBE.5a** u Banco metálico p/5 personas (21/01/2015)
4 u × 42.88 (44.17 con costes indirectos) = 176.68
Banco metálico con capacidad para cinco personas obra.

| Código | Ud | Descripción | Rendimiento | Precio | Importe |
|---|---|---|---|---|---|
| MOOA12a | h | Peón ordinario construcción | 0.139 | 15.55 | 2.16 |
| MMBE.5a | u | Banco metálico p/5 personas (maquinaria; 21/01/2015) | 0.5 | 80.597 | 40.30 |
| % | % | Costes Directos Complementarios | 1 % | 42.46 | 0.42 |
|  |  | Total |  |  | 42.88 |

**SPCR.3aa** u Marquesina met c/vuelo 2.50m (21/01/2015)
100 u × 37.34 (38.46 con costes indirectos) = 3846.00
Marquesina de protección con un vuelo de 2.50m, formada por módulos metálicos separados 2m, compuestos por soporte mordaza, plataforma y plinto de planchas metálicas, según R.D. 486/97.

| Código | Ud | Descripción | Rendimiento | Precio | Importe |
|---|---|---|---|---|---|
| MOOA.8a | h | Oficial 1ª construcción | 0.424 | 17.78 | 7.54 |
| MOOA11a | h | Peón especializado construcción | 0.422 | 15.78 | 6.66 |
| MPCR.9a | u | Brazo marquesina (maquinaria; 21/01/2015) | 0.05 | 110.996 | 5.55 |
| MPCR.7a | u | Soporte mordaza que sirve de sujeción entre el pescante y el forjado. (maquinaria; 21/01/2015) | 0.012 | 135.756 | 1.63 |
| PEAC.7j | m2 | Chapa acero galv e/3.0mm (material; 21/01/2015) | 0.25 | 60.914 | 15.23 |
| % | % | Costes Directos Complementarios | 2 % | 36.61 | 0.73 |
|  |  | Total |  |  | 37.34 |

**SPST.1a** m Valla fija chapa galv ciega (21/01/2015)
10 m × 34.15 (35.17 con costes indirectos) = 351.70
Valla metálica prefabricada de chapa ciega galvanizada de 2,00m de altura y 1mm de espesor, con protección contra la intemperie, soportes galvanizados separados cada 2.00m sobres bases de hormigón, includido colocación.

| Código | Ud | Descripción | Rendimiento | Precio | Importe |
|---|---|---|---|---|---|
| MOOA.8a | h | Oficial 1ª construcción | 0.424 | 17.78 | 7.54 |
| MOOA12a | h | Peón ordinario construcción | 0.423 | 15.55 | 6.58 |
| MPST.1a | m | Valla metálica prefabricada de chapa ciega galvanizada de 2,00m de altura y 1mm de espesor, con protección contra la intemperie. (maquinaria; 21/01/2015) | 0.2 | 76.313 | 15.26 |
| MPST.5a | u | Soporte metálico (maquinaria; 21/01/2015) | 0.2 | 12.301 | 2.46 |
| MPST.4a | u | Base de hormigón (maquinaria; 21/01/2015) | 0.2 | 9.827 | 1.97 |
| % | % | Costes Directos Complementarios | 1 % | 33.81 | 0.34 |
|  |  | Total |  |  | 34.15 |

**SPSA.5a** u Baliza lumi amarillo interm (21/01/2015)
50 u × 4.38 (4.51 con costes indirectos) = 225.50
Baliza luminosa de color amarillo intermitente, con lente de 180mm para una intensidad luminosa 23 Cd y alimentación de 6V, incluida bateria.

| Código | Ud | Descripción | Rendimiento | Precio | Importe |
|---|---|---|---|---|---|
| MOOA11a | h | Peón especializado construcción | 0.139 | 15.78 | 2.19 |
| MPSA.5a | u | Baliza lumi amarillo interm (maquinaria; 21/01/2015) | 0.1 | 21.45 | 2.15 |
| % | % | Costes Directos Complementarios | 1 % | 4.34 | 0.04 |
|  |  | Total |  |  | 4.38 |

**SPSP.2a** u Señal de advertencia (21/01/2015)
20 u × 18.11 (18.65 con costes indirectos) = 373.00
Señal de advertencia triangular de 70cm de longitud, normalizada, con soporte metálico de acero galvanizado de dimensiones 80x40x2mm y 2.00m de altura, incluso colocación.

| Código | Ud | Descripción | Rendimiento | Precio | Importe |
|---|---|---|---|---|---|
| MOOA11a | h | Peón especializado construcción | 0.139 | 15.78 | 2.19 |
| MPSP.2a | u | Señal de advertencia triangular de 70cm de longitud, normalizada. (maquinaria; 21/01/2015) | 0.333 | 28.458 | 9.48 |
| MPSP.7a | u | Soporte acero galvanizado (maquinaria; 21/01/2015) | 0.333 | 18.806 | 6.26 |
| % | % | Costes Directos Complementarios | 1 % | 17.93 | 0.18 |
|  |  | Total |  |  | 18.11 |

**SPSP.5a** u Panel direccional 60x90cm (21/01/2015)
20 u × 33.08 (34.07 con costes indirectos) = 681.40
Panel direccional reflectante de dimensiones 60x90cm, con soporte metálico de acero galvanizado de dimensiones 80x40x2mm y 2.00m de altura, incluso colocación.

| Código | Ud | Descripción | Rendimiento | Precio | Importe |
|---|---|---|---|---|---|
| MOOA11a | h | Peón especializado construcción | 0.139 | 15.78 | 2.19 |
| MPSP.5a | u | Panel direccional 60x90cm (maquinaria; 21/01/2015) | 0.333 | 91.767 | 30.56 |
| % | % | Costes Directos Complementarios | 1 % | 32.75 | 0.33 |
|  |  | Total |  |  | 33.08 |

**SPSS.3a** u Banda bicolor (21/01/2015)
20 u × 20.2 (20.81 con costes indirectos) = 416.20
Cinta de balizamiento bicolor rojo/blanco de PVC de 8cm de ancho y 250m de longitud, incluso colocación.

| Código | Ud | Descripción | Rendimiento | Precio | Importe |
|---|---|---|---|---|---|
| MOOA12a | h | Peón ordinario construcción | 0.069 | 15.55 | 1.07 |
| MPSS.3a | u | Banda bicolor (maquinaria; 21/01/2015) | 1 | 18.933 | 18.93 |
| % | % | Costes Directos Complementarios | 1 % | 20.00 | 0.20 |
|  |  | Total |  |  | 20.2 |

**SPSS.4da** u Cono PVC 70cm refl nor (21/01/2015)
20 u × 24.63 (25.37 con costes indirectos) = 507.40
Cono para señalización en PVC, de 70cm de altura y reflexión normal, incluso colocación.

| Código | Ud | Descripción | Rendimiento | Precio | Importe |
|---|---|---|---|---|---|
| MOOA12a | h | Peón ordinario construcción | 0.068 | 15.55 | 1.06 |
| MPSS.4da | u | Cono PVC 70cm refl nor (maquinaria; 21/01/2015) | 0.5 | 46.662 | 23.33 |
| % | % | Costes Directos Complementarios | 1 % | 24.39 | 0.24 |
|  |  | Total |  |  | 24.63 |

**SS1** U Suministro y colocación de seta protectora (20/07/2018)
1000 U × 0.16 (0.16 con costes indirectos) = 160.00
Suministro y colocacion de seta protectora o señalización de puntas de ferralla y elementos punzantes (amortizable en 10 usos). Homologado y marcado con certificado CE. Criterio de medición de proyecto: según Estudio de Seguridad y Salud.

| Código | Ud | Descripción | Rendimiento | Precio | Importe |
|---|---|---|---|---|---|
| MOOA12a | h | Peón ordinario construcción | 0.009 | 15.55 | 0.14 |
| MPSS. | u | Suministro de seta para la protección (material; 20/07/2018) | 1 | 0.016 | 0.02 |
| % | % | Costes Directos Complementarios | 1 % | 0.16 | 0.00 |
|  |  | Total |  |  | 0.16 |

**SPST.4a** m Desmontaje y retirada de valla prefabricada de chapa ciega galvanizada de 2,00m OJO: PONER MdO DE HERRERO Y TRANSPPORTE (20/07/2018)
580 m × 5.86 (6.04 con costes indirectos) = 3503.20
Desmontaje y retirada completa de valla prefabricada de chapa ciega galvanizada de 2,00m de altura y 1mm de espesor con sus soportes y las puertas existentes. Retirada completa, con carga de los elemntos y transportes. Incluso picado y retirada de las bases de hormigón (si así lo considerara la DF), retirada de escombros y reparaciones necesarias en pavimento ( o restituciones) existente sobre el que se asienta la valla con sus soportes .

| Código | Ud | Descripción | Rendimiento | Precio | Importe |
|---|---|---|---|---|---|
| MOOA.8a | h | Oficial 1ª construcción | 0.104 | 17.78 | 1.85 |
| MOOA12a | h | Peón ordinario construcción | 0.104 | 15.55 | 1.62 |
| MOOM.8a | h | Oficial 1ª metal | 0.1 | 15.92 | 1.59 |
| MMMT.5aaa | h | Cmn de transp 10T 8m3 2ejes | 0.03 | 24.72 | 0.74 |
| % | % | Costes Directos Complementarios | 1 % | 5.80 | 0.06 |
|  |  | Total |  |  | 5.86 |

## CAP37 CONTROL DE CALIDAD (12/07/2018)
Importe: 24604.1

### 37.1 ESTRUCTURA (16/07/2018)
Importe: 3180.4

**XEH016** Ud Ensayo sobre una muestra de hormigón con determinación de: consistencia del hormigón fresco mediante el método de asentamiento del cono de Abrams y resistencia característica a compresión del hormigón endurecido con fabricación de dos probetas, curado, refrentado y rotura a compresión. (16/07/2018)
36 Ud × 73.79 (76 con costes indirectos) = 2736.00
Ensayo a realizar en laboratorio acreditado en el área técnica correspondiente, sobre una muestra de hormigón fresco, tomada en obra según UNE-EN 12350-1, para la determinación de las siguientes características: consistencia del hormigón fresco mediante el método de asentamiento del cono de Abrams según UNE-EN 12350-2 y resistencia característica a compresión del hormigón endurecido con fabricación y curado de dos probetas probetas cilíndricas de 15x30 cm según UNE-EN 12390-2, refrentado y rotura a compresión de las mismas según UNE-EN 12390-3. Incluso desplazamiento a obra, toma de muestra e informe de resultados.
Incluye: Desplazamiento a obra. Toma de muestras. Realización de ensayos. Redacción de informe de los resultados de los ensayos realizados.
Criterio de medición de proyecto: Ensayo a realizar, según documentación del Plan de control de calidad.

| Código | Ud | Descripción | Rendimiento | Precio | Importe |
|---|---|---|---|---|---|
| mt49hob025a | Ud | Ensayo para determinar la consistencia del hormigón fresco mediante el método de asentamiento del cono de Abrams según UNE-EN 12350-2 y la resistencia característica a compresión del hormigón endurecido con fabricación y curado de dos probetas cilíndricas de 15x30 cm según UNE-EN 12390-2, con refrentado y rotura a compresión según UNE-EN 12390-3, incluso desplazamiento a obra, toma de muestra de hormigón fresco según UNE-EN 12350-1 e informe de resultados. (material; 16/07/2018) | 1 | 72.34 | 72.34 |
| % | % | Costes Directos Complementarios | 2 % | 72.34 | 1.45 |
|  |  | Total |  |  | 73.79 |

| Medición | Uds. | Parcial |
|---|---|---|
| FORJADO SANITARIO |  |  |
| S2-1 | 2 | 2.000 |
| S2-2 | 2 | 2.000 |
| S2-3 | 2 | 2.000 |
| S2-4 | 2 | 2.000 |
| PILARES |  |  |
| P1 S2-zona 1P1 | 2 | 2.000 |
| P1 S2-zona 2P1 | 2 | 2.000 |
| VIGAS |  |  |
| PB S2-zona 1 | 2 | 2.000 |
| PB S2-zona 2 | 2 | 2.000 |
| PB S2-zona 3 | 2 | 2.000 |
| PB S2-zona 4 | 2 | 2.000 |
| PB S2-zona 5 | 2 | 2.000 |
| PB S2-zona 6 | 2 | 2.000 |
| PB S2-zona 7 | 2 | 2.000 |
| PB S2-zona 8 | 2 | 2.000 |
| P1 S2-zona 1P1 | 2 | 2.000 |
| P1 S2-zona 2P1 | 2 | 2.000 |
| P1 S2-zona 3P1 | 2 | 2.000 |
| P1 S2-zona 4P1 | 2 | 2.000 |
| Total |  | 36 |

**XEB020** Ud Ensayo sobre una muestra de barras corrugadas de acero de cada diámetro, con determinación de características mecánicas. (16/07/2018)
6 Ud × 53.93 (55.55 con costes indirectos) = 333.30
Ensayo a realizar en laboratorio acreditado en el área técnica correspondiente, sobre una muestra de una barra corrugada de acero de cada diámetro diferente, tomada en obra, para la determinación de las siguientes características mecánicas: límite elástico, carga de rotura, alargamiento de rotura y alargamiento bajo carga máxima según UNE-EN ISO 15630-1. Incluso desplazamiento a obra, toma de muestra e informe de resultados.
Incluye: Desplazamiento a obra. Toma de muestras. Realización de ensayos. Redacción de informe de los resultados de los ensayos realizados.
Criterio de medición de proyecto: Ensayo a realizar, según documentación del Plan de control de calidad.

| Código | Ud | Descripción | Rendimiento | Precio | Importe |
|---|---|---|---|---|---|
| mt49arb050 | Ud | Ensayo para determinar las siguientes características mecánicas: el límite elástico, la carga de rotura, el alargamiento de rotura y el alargamiento bajo carga máxima sobre una muestra de una barra de acero corrugado de cada diámetro diferente según UNE-EN ISO 15630-1, incluso desplazamiento a obra, toma de muestra e informe de resultados. (material; 16/07/2018) | 1 | 52.87 | 52.87 |
| % | % | Costes Directos Complementarios | 2 % | 52.87 | 1.06 |
|  |  | Total |  |  | 53.93 |

| Medición | Uds. | Parcial |
|---|---|---|
| SERIE FINA | 2 | 2.000 |
| SERIE MEDIA | 2 | 2.000 |
| SERIE GRUESA | 2 | 2.000 |
| Total |  | 6 |

**XEM020** Ud Ensayo sobre una muestra de una malla electrosoldada de cada diámetro, con determinación de características mecánicas. (16/07/2018)
2 Ud × 53.93 (55.55 con costes indirectos) = 111.10
Ensayo a realizar en laboratorio acreditado en el área técnica correspondiente, sobre una muestra de una malla electrosoldada de cada diámetro diferente, tomada en obra, para la determinación de las siguientes características mecánicas: límite elástico, carga de rotura, alargamiento de rotura y alargamiento bajo carga máxima según UNE-EN ISO 15630-2. Incluso desplazamiento a obra, toma de muestra e informe de resultados.
Incluye: Desplazamiento a obra. Toma de muestras. Realización de ensayos. Redacción de informe de los resultados de los ensayos realizados.
Criterio de medición de proyecto: Ensayo a realizar, según documentación del Plan de control de calidad.

| Código | Ud | Descripción | Rendimiento | Precio | Importe |
|---|---|---|---|---|---|
| mt49arm060 | Ud | Ensayo para determinar las siguientes características mecánicas: el límite elástico, la carga de rotura, el alargamiento de rotura y el alargamiento bajo carga máxima sobre una muestra de una malla electrosoldada de cada diámetro diferente según UNE-EN ISO 15630-2, incluso desplazamiento a obra, toma de muestra e informe de resultados. (material; 16/07/2018) | 1 | 52.87 | 52.87 |
| % | % | Costes Directos Complementarios | 2 % | 52.87 | 1.06 |
|  |  | Total |  |  | 53.93 |

### 37.2 CUBIERTA (16/07/2018)
Importe: 1935.06

**XRQ010** Ud Prueba de servicio para comprobar la estanqueidad de una cubierta plana de más de 500 m² de superficie mediante inundación. (16/07/2018)
6 Ud × 313.12 (322.51 con costes indirectos) = 1935.06
Prueba de servicio a realizar por laboratorio acreditado en el área técnica correspondiente, para comprobar la estanqueidad de una cubierta plana de más de 500 m² de superficie mediante inundación de toda su superficie. Incluso desplazamiento a obra e informe de resultados.
Incluye: Desplazamiento a obra. Realización de la prueba. Redacción de informe del resultado de la prueba realizada.
Criterio de medición de proyecto: Prueba a realizar, según documentación del Plan de control de calidad.
Criterio de medición de obra: Se medirá el número de pruebas realizadas por laboratorio acreditado según especificaciones de Proyecto.

| Código | Ud | Descripción | Rendimiento | Precio | Importe |
|---|---|---|---|---|---|
| mt49prs010dd | Ud | Prueba de servicio para comprobar la estanqueidad de una cubierta plana de más de 500 m² de superficie, mediante inundación, incluso desplazamiento a obra e informe de resultados. (material; 16/07/2018) | 1 | 306.98 | 306.98 |
| % | % | Costes Directos Complementarios | 2 % | 306.98 | 6.14 |
|  |  | Total |  |  | 313.12 |

### 37.3 FACHADA (16/07/2018)
Importe: 1640.83

**XLL010** Ud Ensayo sobre una muestra de ladrillo cerámico para revestir, con determinación de: tolerancia dimensional, forma y aspecto, absorción de agua, succión de agua, resistencia a compresión, densidad aparente y densidad absoluta, masa, volumen neto y porcentaje de huecos, expansión por humedad. (16/07/2018)
1 Ud × 1058.75 (1090.51 con costes indirectos) = 1090.51
Ensayos a realizar en laboratorio acreditado en el área técnica correspondiente, sobre una muestra de ladrillo cerámico para revestir, tomada en obra, para la determinación de las siguientes características: tolerancia dimensional, forma y aspecto según UNE 67030 y UNE-EN 772-16, absorción de agua según UNE 67027, succión de agua según UNE-EN 772-11, resistencia a compresión según UNE-EN 772-1, densidad aparente y densidad absoluta según UNE-EN 772-13, masa según UNE-EN 771-1, volumen neto y porcentaje de huecos según UNE-EN 772-3, expansión por humedad según UNE 67036. Incluso desplazamiento a obra e informe de resultados.
Incluye: Desplazamiento a obra. Toma de muestras. Realización de ensayo. Redacción de informe de los resultados de los ensayos realizados.
Criterio de medición de proyecto: Ensayo a realizar, según documentación del Plan de control de calidad.

| Código | Ud | Descripción | Rendimiento | Precio | Importe |
|---|---|---|---|---|---|
| mt49des010 | Ud | Repercusión de desplazamiento a obra para la toma de muestras. (material; 16/07/2018) | 1 | 0.74 | 0.74 |
| mt49lch020 | Ud | Toma en obra de muestras de ladrillos cerámicos, cuyo peso no exceda de 50 kg. (material; 16/07/2018) | 1 | 30.71 | 30.71 |
| mt49lch090 | Ud | Ensayo para determinar la tolerancia dimensional, forma y aspecto de una muestra de ladrillos cerámicos, según UNE 67030 y UNE-EN 772-16. (material; 16/07/2018) | 1 | 99.46 | 99.46 |
| mt49lch050 | Ud | Ensayo para determinar la absorción de agua de una muestra de ladrillos cerámicos, según UNE 67027. (material; 16/07/2018) | 1 | 43.73 | 43.73 |
| mt49lch070 | Ud | Ensayo para determinar la succión de agua de una muestra de ladrillos cerámicos, según UNE-EN 772-11. (material; 16/07/2018) | 1 | 88.27 | 88.27 |
| mt49lch080 | Ud | Ensayo para determinar la resistencia a compresión de una muestra de ladrillos cerámicos, según UNE-EN 772-1. (material; 16/07/2018) | 1 | 158.94 | 158.94 |
| mt49lch150 | Ud | Ensayo para determinar la densidad aparente y la densidad absoluta de una muestra de ladrillos cerámicos, según UNE-EN 772-13. (material; 16/07/2018) | 1 | 123 | 123.00 |
| mt49lch100 | Ud | Ensayo para determinar la masa de una muestra de ladrillos cerámicos, según UNE-EN 771-1. (material; 16/07/2018) | 1 | 96.78 | 96.78 |
| mt49lch140 | Ud | Ensayo para determinar el volumen neto y el porcentaje de huecos de una muestra de ladrillos cerámicos, según UNE-EN 772-3. (material; 16/07/2018) | 1 | 109 | 109.00 |
| mt49lch130 | Ud | Ensayo para determinar la expansión por humedad de una muestra de ladrillos cerámicos, según UNE 67036. (material; 16/07/2018) | 1 | 191.3 | 191.30 |
| mt49lch030 | Ud | Informe de resultados de los ensayos realizados sobre una muestra de ladrillos cerámicos. (material; 16/07/2018) | 1 | 96.06 | 96.06 |
| % | % | Costes Directos Complementarios | 2 % | 1037.99 | 20.76 |
|  |  | Total |  |  | 1058.75 |

**XRF010** Ud Prueba de servicio para comprobar la estanqueidad de una zona de fachada, mediante simulación de lluvia sobre la superficie de prueba. (16/07/2018)
3 Ud × 178.1 (183.44 con costes indirectos) = 550.32
Prueba de servicio a realizar por laboratorio acreditado en el área técnica correspondiente, para comprobar la estanqueidad de una zona de fachada, realizada una vez ejecutada la hoja exterior del cerramiento y antes de colocar el aislamiento, mediante simulación de lluvia sobre una superficie de 3 m de anchura aproximadamente y altura correspondiente a la distancia entre forjados. Incluso desplazamiento a obra e informe de resultados.
Incluye: Desplazamiento a obra. Realización de la prueba. Redacción de informe del resultado de la prueba realizada.
Criterio de medición de proyecto: Prueba a realizar, según documentación del Plan de control de calidad.
Criterio de medición de obra: Se medirá el número de pruebas realizadas por laboratorio acreditado según especificaciones de Proyecto.

| Código | Ud | Descripción | Rendimiento | Precio | Importe |
|---|---|---|---|---|---|
| mt49prs020 | Ud | Prueba de servicio para comprobar la estanqueidad de una zona de fachada, mediante simulación de lluvia, incluso desplazamiento a obra e informe de resultados. (material; 16/07/2018) | 1 | 174.61 | 174.61 |
| % | % | Costes Directos Complementarios | 2 % | 174.61 | 3.49 |
|  |  | Total |  |  | 178.1 |

| Medición | Uds. | Parcial |
|---|---|---|
| SECTOR 1 | 1 | 1.000 |
| SECTOR 2 | 1 | 1.000 |
| SECTOR 3 | 1 | 1.000 |
| Total |  | 3 |

### 37.4 CARPINTERÍA EXTERIOR (16/07/2018)
Importe: 1274.74

**XCM010** Ud Ensayo sobre una muestra de perfil de aluminio para carpintería, con determinación de: medidas y tolerancias (inercia del perfil), espesor de la película de anodizado, masa por unidad de superficie de la película de anodizado, calidad del sellado de la película de anodizado. (16/07/2018)
2 Ud × 618.81 (637.37 con costes indirectos) = 1274.74
Ensayos a realizar en laboratorio acreditado en el área técnica correspondiente, sobre una muestra, tomada en obra, de perfil de aluminio utilizado en la fabricación de carpintería, para la determinación de las siguientes características: medidas y tolerancias (inercia del perfil) según UNE-EN 755-9, espesor de la película de anodizado según UNE-EN 12373-3, masa por unidad de superficie de la película de anodizado según UNE-EN 12373-2, calidad del sellado de la película de anodizado según UNE-EN 12373-5 y UNE-EN 12373-6. Incluso desplazamiento a obra e informe de resultados.
Incluye: Desplazamiento a obra. Toma de muestras. Realización de ensayos. Redacción de informe de los resultados de los ensayos realizados.
Criterio de medición de proyecto: Ensayo a realizar, según documentación del Plan de control de calidad.

| Código | Ud | Descripción | Rendimiento | Precio | Importe |
|---|---|---|---|---|---|
| mt49des010 | Ud | Repercusión de desplazamiento a obra para la toma de muestras. | 1 | 0.74 | 0.74 |
| mt49alc020 | Ud | Toma en obra de muestras de elementos de carpintería de aluminio anodizado. (material; 16/07/2018) | 1 | 32.02 | 32.02 |
| mt49alc080 | Ud | Ensayo para determinar las medidas y tolerancias de un perfil de aluminio anodizado (inercia), según UNE-EN 755-9. (material; 16/07/2018) | 1 | 71.71 | 71.71 |
| mt49alc040 | Ud | Ensayo para determinar el espesor de la película de anodizado por el método de las corrientes de Foucault, según UNE-EN 12373-3. (material; 16/07/2018) | 1 | 168.15 | 168.15 |
| mt49alc060 | Ud | Ensayo para determinar la masa por unidad de superficie de la película de anodizado, según UNE-EN 12373-2. (material; 16/07/2018) | 1 | 99.99 | 99.99 |
| mt49alc070 | Ud | Ensayo para determinar la calidad del sellado de la capa de anodizado, según UNE-EN 12373-5 y UNE-EN 12373-6. (material; 16/07/2018) | 1 | 138.01 | 138.01 |
| mt49alc030 | Ud | Informe de resultados de los ensayos realizados sobre una muestra de carpintería de aluminio anodizado. (material; 16/07/2018) | 1 | 96.06 | 96.06 |
| % | % | Costes Directos Complementarios | 2 % | 606.68 | 12.13 |
|  |  | Total |  |  | 618.81 |

### 37.5 CARPINTERÍA INTERIOR (16/07/2018)
Importe: 1183.68

**XDB010** Ud Prueba estática sobre una barandilla, con determinación de la fuerza horizontal que resiste. (16/07/2018)
2 Ud × 275.4 (283.66 con costes indirectos) = 567.32
Prueba estática a realizar en obra, sobre una barandilla, para la determinación de la fuerza horizontal que resiste según CTE DB SE-AE. Incluso desplazamiento a obra e informe de resultados.
Incluye: Desplazamiento a obra. Realización de ensayos. Redacción de informe de los resultados de los ensayos realizados.
Criterio de medición de proyecto: Ensayo a realizar, según documentación del Plan de control de calidad.

| Código | Ud | Descripción | Rendimiento | Precio | Importe |
|---|---|---|---|---|---|
| mt49bar010 | Ud | Prueba estática para determinar la fuerza horizontal que resiste una barandilla, según CTE DB SE-AE, incluso desplazamiento a obra e informe de resultados. (material; 16/07/2018) | 1 | 270 | 270.00 |
| % | % | Costes Directos Complementarios | 2 % | 270.00 | 5.40 |
|  |  | Total |  |  | 275.4 |

**XDB020** Ud Ensayo dinámico sobre una barandilla, con determinación de las cargas dinámicas que resiste. (16/07/2018)
2 Ud × 299.2 (308.18 con costes indirectos) = 616.36
Ensayo dinámico con cuerpo blando a realizar en obra, sobre una barandilla, para la determinación de las cargas dinámicas que resiste según UNE 85238. Incluso desplazamiento a obra e informe de resultados.
Incluye: Desplazamiento a obra. Realización de ensayos. Redacción de informe de los resultados de los ensayos realizados.
Criterio de medición de proyecto: Ensayo a realizar, según documentación del Plan de control de calidad.

| Código | Ud | Descripción | Rendimiento | Precio | Importe |
|---|---|---|---|---|---|
| mt49bar020 | Ud | Ensayo con cuerpo blando para determinar las cargas dinámicas que resiste una barandilla, según UNE 85238, incluso desplazamiento a obra e informe de resultados. (material; 16/07/2018) | 1 | 293.33 | 293.33 |
| % | % | Costes Directos Complementarios | 2 % | 293.33 | 5.87 |
|  |  | Total |  |  | 299.2 |

### 37.6 PAVIMENTO (16/07/2018)
Importe: 3602.09

**XBN010** Ud Ensayo sobre una muestra de mármol o caliza, con determinación de: densidad aparente y absorción de agua, resistencia al desgaste por rozamiento, resistencia a la heladicidad, resistencia a la compresión, resistencia a la flexión, módulo elástico y dureza Knoop. (16/07/2018)
1 Ud × 967.8 (996.83 con costes indirectos) = 996.83
Ensayos a realizar en laboratorio acreditado en el área técnica correspondiente, sobre una muestra de mármol o caliza, tomada en obra, para la determinación de las siguientes características: densidad aparente y absorción de agua según UNE-EN 1936, UNE-EN 13755 y UNE-EN 1925, resistencia al desgaste por rozamiento según UNE-EN 1341, resistencia a la heladicidad según UNE-EN 12371, resistencia a la compresión según UNE-EN 1926, resistencia a la flexión según UNE-EN 12372, módulo elástico y dureza Knoop según UNE-EN 14146, UNE-EN 14580 y UNE-EN 14205. Incluso desplazamiento a obra e informe de resultados.
Incluye: Desplazamiento a obra. Toma de muestras. Realización de ensayos. Redacción de informe de los resultados de los ensayos realizados.
Criterio de medición de proyecto: Ensayo a realizar, según documentación del Plan de control de calidad.

| Código | Ud | Descripción | Rendimiento | Precio | Importe |
|---|---|---|---|---|---|
| mt49des010 | Ud | Repercusión de desplazamiento a obra para la toma de muestras. | 1 | 0.74 | 0.74 |
| mt49mcp120 | Ud | Toma en obra de muestras de mármol o caliza, cuyo peso no exceda de 50 kg. (material; 16/07/2018) | 1 | 219.37 | 219.37 |
| mt49mcp140 | Ud | Ensayo para determinar el coeficiente de absorción de agua y la densidad aparente de una muestra de mármol o caliza, según UNE-EN 1936, UNE-EN 13755 y UNE-EN 1925. (material; 16/07/2018) | 1 | 79.39 | 79.39 |
| mt49mcp160 | Ud | Ensayo para determinar la resistencia al desgaste por rozamiento de una muestra de mármol o caliza, según UNE-EN 1341. (material; 16/07/2018) | 1 | 107.28 | 107.28 |
| mt49mcp180 | Ud | Ensayo para determinar la resistencia a la helada de una muestra de mármol o caliza, según UNE-EN 12371. (material; 16/07/2018) | 1 | 79.05 | 79.05 |
| mt49mcp190 | Ud | Ensayo para determinar la resistencia a compresión de una muestra de mármol o caliza, según UNE-EN 1926. (material; 16/07/2018) | 1 | 95.02 | 95.02 |
| mt49mcp150 | Ud | Ensayo para determinar la resistencia a flexión de una muestra de mármol o caliza, según UNE-EN 12372. (material; 16/07/2018) | 1 | 85.21 | 85.21 |
| mt49mcp170 | Ud | Ensayo para determinar el módulo elástico y la dureza Knoop de una muestra de mármol o caliza, según UNE-EN 14146, UNE-EN 14580 y UNE-EN 14205. (material; 16/07/2018) | 1 | 200 | 200.00 |
| mt49mcp130 | Ud | Informe de resultados de los ensayos realizados sobre una muestra de mármol o caliza. (material; 16/07/2018) | 1 | 82.76 | 82.76 |
| % | % | Costes Directos Complementarios | 2 % | 948.82 | 18.98 |
|  |  | Total |  |  | 967.8 |

**XLR010** Ud Ensayo sobre una muestra de revestimiento cerámico, con determinación de: características dimensionales y aspecto superficial, absorción de agua, porosidad abierta, densidad relativa y densidad aparente, resistencia a la flexión y carga de rotura, dilatación por humedad, resistencia a la abrasión profunda, resistencia a la helada, dilatación térmica lineal. (16/07/2018)
2 Ud × 1264.69 (1302.63 con costes indirectos) = 2605.26
Ensayos a realizar en laboratorio acreditado en el área técnica correspondiente, sobre una muestra de revestimiento cerámico, tomada en obra, para la determinación de las siguientes características: características dimensionales y aspecto superficial según UNE-EN ISO 10545-2, absorción de agua, porosidad abierta, densidad relativa y densidad aparente según UNE-EN ISO 10545-3, resistencia a la flexión y carga de rotura según UNE-EN ISO 10545-4, dilatación por humedad según UNE-EN ISO 10545-10, resistencia a la abrasión profunda según UNE-EN ISO 10545-6, resistencia a la helada según UNE-EN ISO 10545-12, dilatación térmica lineal según UNE-EN ISO 10545-8. Incluso desplazamiento a obra e informe de resultados.
Incluye: Desplazamiento a obra. Toma de muestras. Realización de ensayos. Redacción de informe de los resultados de los ensayos realizados.
Criterio de medición de proyecto: Ensayo a realizar, según documentación del Plan de control de calidad.

| Código | Ud | Descripción | Rendimiento | Precio | Importe |
|---|---|---|---|---|---|
| mt49des010 | Ud | Repercusión de desplazamiento a obra para la toma de muestras. | 1 | 0.74 | 0.74 |
| mt49bac020 | Ud | Toma en obra de muestras de revestimiento cerámico cuyo peso no exceda de 50 kg. (material; 16/07/2018) | 1 | 32.02 | 32.02 |
| mt49bac060 | Ud | Ensayo para determinar las características dimensionales y el aspecto superficial de una muestra de revestimiento cerámico, según UNE-EN ISO 10545-2. (material; 16/07/2018) | 1 | 158.23 | 158.23 |
| mt49bac040 | Ud | Ensayo para determinar la absorción de agua, la porosidad abierta, la densidad relativa aparente y la densidad aparente de una muestra de revestimiento cerámico, según UNE-EN ISO 10545-3. (material; 16/07/2018) | 1 | 65.16 | 65.16 |
| mt49bac050 | Ud | Ensayo para determinar la resistencia a la flexión y la carga de rotura de una muestra de revestimiento cerámico, según UNE-EN ISO 10545-4. (material; 16/07/2018) | 1 | 134.84 | 134.84 |
| mt49bac120 | Ud | Ensayo para determinar la dilatación por humedad usando agua hirviendo de una muestra de revestimiento cerámico no esmaltado, según UNE-EN ISO 10545-10. (material; 16/07/2018) | 1 | 58.3 | 58.30 |
| mt49bac070 | Ud | Ensayo para determinar la resistencia a la abrasión profunda de una muestra de revestimiento cerámico no esmaltado, según UNE-EN ISO 10545-6. (material; 16/07/2018) | 1 | 229.1 | 229.10 |
| mt49bac130 | Ud | Ensayo para determinar la resistencia a la helada de una muestra de revestimiento cerámico, según UNE-EN ISO 10545-12. (material; 16/07/2018) | 1 | 253.66 | 253.66 |
| mt49bac110 | Ud | Ensayo para determinar la dilatación térmica lineal (dos piezas) de una muestra de revestimiento cerámico, según UNE-EN ISO 10545-8. (material; 16/07/2018) | 1 | 211.78 | 211.78 |
| mt49bac030 | Ud | Informe de resultados de los ensayos realizados sobre una muestra de revestimiento cerámico. (material; 16/07/2018) | 1 | 96.06 | 96.06 |
| % | % | Costes Directos Complementarios | 2 % | 1239.89 | 24.80 |
|  |  | Total |  |  | 1264.69 |

### 37.7 ALICATADO (16/07/2018)
Importe: 2605.26

**XLR010b** Ud Ensayo sobre una muestra de revestimiento cerámico, con determinación de: características dimensionales y aspecto superficial, absorción de agua, porosidad abierta, densidad relativa y densidad aparente, resistencia a la flexión y carga de rotura, dilatación por humedad, resistencia a la abrasión profunda, resistencia a la helada, dilatación térmica lineal. (16/07/2018)
2 Ud × 1264.69 (1302.63 con costes indirectos) = 2605.26
Ensayos a realizar en laboratorio acreditado en el área técnica correspondiente, sobre una muestra de revestimiento cerámico, tomada en obra, para la determinación de las siguientes características: características dimensionales y aspecto superficial según UNE-EN ISO 10545-2, absorción de agua, porosidad abierta, densidad relativa y densidad aparente según UNE-EN ISO 10545-3, resistencia a la flexión y carga de rotura según UNE-EN ISO 10545-4, dilatación por humedad según UNE-EN ISO 10545-10, resistencia a la abrasión profunda según UNE-EN ISO 10545-6, resistencia a la helada según UNE-EN ISO 10545-12, dilatación térmica lineal según UNE-EN ISO 10545-8. Incluso desplazamiento a obra e informe de resultados.
Incluye: Desplazamiento a obra. Toma de muestras. Realización de ensayos. Redacción de informe de los resultados de los ensayos realizados.
Criterio de medición de proyecto: Ensayo a realizar, según documentación del Plan de control de calidad.

| Código | Ud | Descripción | Rendimiento | Precio | Importe |
|---|---|---|---|---|---|
| mt49des010 | Ud | Repercusión de desplazamiento a obra para la toma de muestras. | 1 | 0.74 | 0.74 |
| mt49bac020 | Ud | Toma en obra de muestras de revestimiento cerámico cuyo peso no exceda de 50 kg. | 1 | 32.02 | 32.02 |
| mt49bac060 | Ud | Ensayo para determinar las características dimensionales y el aspecto superficial de una muestra de revestimiento cerámico, según UNE-EN ISO 10545-2. | 1 | 158.23 | 158.23 |
| mt49bac040 | Ud | Ensayo para determinar la absorción de agua, la porosidad abierta, la densidad relativa aparente y la densidad aparente de una muestra de revestimiento cerámico, según UNE-EN ISO 10545-3. | 1 | 65.16 | 65.16 |
| mt49bac050 | Ud | Ensayo para determinar la resistencia a la flexión y la carga de rotura de una muestra de revestimiento cerámico, según UNE-EN ISO 10545-4. | 1 | 134.84 | 134.84 |
| mt49bac120 | Ud | Ensayo para determinar la dilatación por humedad usando agua hirviendo de una muestra de revestimiento cerámico no esmaltado, según UNE-EN ISO 10545-10. | 1 | 58.3 | 58.30 |
| mt49bac070 | Ud | Ensayo para determinar la resistencia a la abrasión profunda de una muestra de revestimiento cerámico no esmaltado, según UNE-EN ISO 10545-6. | 1 | 229.1 | 229.10 |
| mt49bac130 | Ud | Ensayo para determinar la resistencia a la helada de una muestra de revestimiento cerámico, según UNE-EN ISO 10545-12. | 1 | 253.66 | 253.66 |
| mt49bac110 | Ud | Ensayo para determinar la dilatación térmica lineal (dos piezas) de una muestra de revestimiento cerámico, según UNE-EN ISO 10545-8. | 1 | 211.78 | 211.78 |
| mt49bac030 | Ud | Informe de resultados de los ensayos realizados sobre una muestra de revestimiento cerámico. | 1 | 96.06 | 96.06 |
| % | % | Costes Directos Complementarios | 2 % | 1239.89 | 24.80 |
|  |  | Total |  |  | 1264.69 |

### 37.8 FALSO TECHO (16/07/2018)
Importe: 451.68

**ENS-falso-techo** Ud (16/07/2018)
3 Ud × 146.17 (150.56 con costes indirectos) = 451.68
Ensayos a realizar en laboratorio acreditado en el área técnica correspondiente, sobre una muestra, tomada en obra, de falso techo, para la determinación de la carga de arranque de la sujeción.
Incluye: Desplazamiento a obra. Toma de muestras. Realización de ensayos. Redacción de informe de los resultados de los ensayos realizados.

| Código | Ud | Descripción | Rendimiento | Precio | Importe |
|---|---|---|---|---|---|
| mt49des010 | Ud | Repercusión de desplazamiento a obra para la toma de muestras. | 1 | 0.74 | 0.74 |
| mt49alp020 | Ud | Toma en obra de muestras de elementos de carpintería de PVC. (material; 16/07/2018) | 1 | 29.57 | 29.57 |
| mt49alp040 | Ud | Ensayo para determinar la estabilidad dimensional de una muestra de perfiles de PVC, según UNE-EN 478. (material; 16/07/2018) | 1 | 23.92 | 23.92 |
| mt49alp030 | Ud | Informe de resultados de los ensayos realizados sobre una muestra de carpintería de PVC. (material; 16/07/2018) | 1 | 89.07 | 89.07 |
| % | % | Costes Directos Complementarios | 2 % | 143.30 | 2.87 |
|  |  | Total |  |  | 146.17 |

### 37.9 URBANIZACIÓN (16/07/2018)
Importe: 754

**ENS-encharcam** Ud (16/07/2018)
2 Ud × 306.35 (315.54 con costes indirectos) = 631.08
Prueba de servicio a realizar por laboratorio acreditado en el área técnica correspondiente, para comprobar el encharcamiento de agua en las pistas polideportivas. Incluso desplazamiento a obra e informe de resultados.
Incluye: Desplazamiento a obra. Realización de la prueba. Redacción de informe del resultado de la prueba realizada.

| Código | Ud | Descripción | Rendimiento | Precio | Importe |
|---|---|---|---|---|---|
| mt49prs010jd | Ud | Prueba de servicio para comprobar la estanqueidad de una cubierta plana mediante inundación y riego como complemento, incluso desplazamiento a obra e informe de resultados. (material; 16/07/2018) | 1 | 300.34 | 300.34 |
| % | % | Costes Directos Complementarios | 2 % | 300.34 | 6.01 |
|  |  | Total |  |  | 306.35 |

**XRI050** Ud Conjunto de pruebas de servicio en urbanización, para comprobar el correcto funcionamiento de las siguientes instalaciones: electricidad y fontanería. (16/07/2018)
1 Ud × 119.34 (122.92 con costes indirectos) = 122.92
Conjunto de pruebas de servicio a realizar por laboratorio acreditado en el área técnica correspondiente, para comprobar el correcto funcionamiento de las siguientes instalaciones: electricidad y fontanería. Incluso informe de resultados.
Incluye: Realización de las pruebas. Redacción de informe de los resultados de las pruebas realizadas.
Criterio de medición de proyecto: Prueba a realizar, según documentación del Plan de control de calidad.
Criterio de medición de obra: Se medirá el número de pruebas realizadas por laboratorio acreditado según especificaciones de Proyecto.

| Código | Ud | Descripción | Rendimiento | Precio | Importe |
|---|---|---|---|---|---|
| mt49prs110d | Ud | Prueba de servicio para comprobar el correcto funcionamiento de la instalación eléctrica en urbanización, incluso informe de resultados. (material; 16/07/2018) | 1 | 45 | 45.00 |
| mt49prs145b | Ud | Prueba de servicio para comprobar el correcto funcionamiento de la instalación de fontanería en urbanización, incluso informe de resultados. (material; 16/07/2018) | 1 | 72 | 72.00 |
| % | % | Costes Directos Complementarios | 2 % | 117.00 | 2.34 |
|  |  | Total |  |  | 119.34 |

### 37.10 INSTALACIONES (16/07/2018)
Importe: 6871.97

**XRI040** Ud Conjunto de pruebas de servicio, para comprobar el correcto funcionamiento del ascensor. (16/07/2018)
1 Ud × 36.72 (37.82 con costes indirectos) = 37.82
Conjunto de pruebas de servicio según DCR 08/09, LG-14 y Plan de Control, a realizar por laboratorio acreditado en el área técnica correspondiente, para comprobar el correcto funcionamiento de los siguientes elementos que componen el ascensor: cuarto de máquinas, instalación eléctrica, grupo tractor, limitador de velocidad, guías, puertas, camarín, amortiguadores, dispositivo final de recorrido, contrapeso, indicadores de seguridad y línea telefónica. Incluso informe de resultados.
Incluye: Realización de las pruebas. Redacción de informe de los resultados de las pruebas realizadas.

| Código | Ud | Descripción | Rendimiento | Precio | Importe |
|---|---|---|---|---|---|
| mt49prs180 | Ud | Prueba de servicio para comprobar el correcto funcionamiento del ascensor, incluso informe de resultados. (material; 16/07/2018) | 1 | 36 | 36.00 |
| % | % | Costes Directos Complementarios | 2 % | 36.00 | 0.72 |
|  |  | Total |  |  | 36.72 |

**ENS-saneam** Ud (16/07/2018)
1 Ud × 725.22 (746.98 con costes indirectos) = 746.98
Prueba de servicio en INSTALACIÓN DE SANEAMIENTO, según DCR 08/09, LG-14 y Plan de Control.
COLECTORES: nº de tramos independientes. Pruebas parciales: Estanqueidad de tramos enterrados de la red de evacuación, colectores enterrados y elementos de conexión y registro.
INSTALACIÓN GENERAL: edificio. Prueba de servicio de las redes de evacuación de agua de edificios.
TUBERÍAS RESIDUALES: nº de bajantes independientes. Pruebas finales. Evacuación de aguas residuales. Pruebas finales. Estabilidd y estqnqueidad de cierres hidraúlicos.
TUBERÍA DE PLUVIALES: 200 m2 cubierta inundable/ 50 m2 cubierta no inundable. Pruebas finales. Evacuación de aguas pluviales.
BAJANTES Y COLECTORES: Prueba conjunta de circulación en la red de desagües, bajantes y colectores, poniendo en funcionamiento simultaneamente un 20 % de los aparatos instalados, sin detectarse acumulaciones de agua, defectos de circulación ni ruidos excesivos.

| Código | Ud | Descripción | Rendimiento | Precio | Importe |
|---|---|---|---|---|---|
| ens-saneam-1 | Ud | Prueba de servicio en INSTALACIÓN DE SANEAMIENTO. (material; 16/07/2018) | 1 | 711 | 711.00 |
| % | % | Costes Directos Complementarios | 2 % | 711.00 | 14.22 |
|  |  | Total |  |  | 725.22 |

**ENS-fontaneria** Ud (16/07/2018)
1 Ud × 622.2 (640.87 con costes indirectos) = 640.87
Prueba de servicio en INSTALACIÓN DE FONTANERÍA, según DCR 08/09, LG-14 y Plan de Control.
-Ensayo de estanqueidad de las redes (100%).
-Comprobación de caudales en los puntos hidráulicamente más desfavorables.
Funcionamiento del grupo de presión (tarado de presostatos, consumos, simultaneidades, etc)
-Comportamienteo de los desagües.
-Funcionamiento de la grifería.

| Código | Ud | Descripción | Rendimiento | Precio | Importe |
|---|---|---|---|---|---|
| ens-fontaneria-1 | Ud | Prueba de servicio en INSTALACIÓN DE FONTANERÍA (material; 16/07/2018) | 1 | 610 | 610.00 |
| % | % | Costes Directos Complementarios | 2 % | 610.00 | 12.20 |
|  |  | Total |  |  | 622.2 |

**ENS-electrica** Ud (16/07/2018)
1 Ud × 1927.8 (1985.63 con costes indirectos) = 1985.63
Prueba de INSTALACIÓN ELÉCTRICA, BAJA TENSIÓN, según DCR 08/09, LG-14 y Plan de Control.
-Medida de la resistencia de aislamiento en circuitos interiores (100%).
-Medida de la caída de tensión en los circuitos más desfavorables y representativos.
-Medida de la resistencia de puesta a tierra en tomas independientes existentes (100%).
-Comprobación tiempo disparo de los diferenciales y determinación de las intensidades de disparo los interruptores diferenciales (100%).
-Comprobación del funcionamiento de la iluminación de emergencia y señalización conforme a la IT-BT 0.28 (100%).
-Comprobación del nivel de iluminación en los locales más característicos.
-Comprobación del equilibrio de cargas en las fases, en cuadro general (100%).
-Comprobación de la continuidad del conductor de protección.
-Comprobación de la tierra general.

| Código | Ud | Descripción | Rendimiento | Precio | Importe |
|---|---|---|---|---|---|
| ens-electrica-1 | Ud | Prueba de servicio en INSTALACIÓN ELÉCTRICA (material; 16/07/2018) | 1 | 1890 | 1890.00 |
| % | % | Costes Directos Complementarios | 2 % | 1890.00 | 37.80 |
|  |  | Total |  |  | 1927.8 |

**ENS-calefaccion** Ud (16/07/2018)
1 Ud × 2144.04 (2208.36 con costes indirectos) = 2208.36
Prueba de INSTALACIÓN CALEFACCIÓN Y ACS, según DCR 08/09, LG-14 y Plan de Control.
-Ensayo d3e estanqueidad (100%).
-Ensayo de libre dilatación (100%).
-Rendimiento de la combustión en calderas (100%).
-Equilibrado de la isntalación.
-Funcionamiento de la regulación automática (válvulas, sondas, centralitas, etc).
-Comprobación de las condiciones de funcionamiento de las bombas de circulación (consumos, velocidad, pérdidas de carga, etc).
-Medida de la resistencia de aislamiento en circuitos interiores (100%).
-Comprobación tiempo disparo de los diferenciales y determinación de las intensidades de disparo de los interrumptores diferenciales (100%).
-Comprobación del funcionamiento del sistema antilegionela.
-Verificación de temperaturas de distribución, acumulación y temperaturas de salida.
-Verificación del salto térmico en radiadores.
-Verifiación del funcionamiento de lso sistemas de seguridad (válvulas de seguridad, pirostatos, etc).
ENERGÍA SOLAR TÉRMICA:
-Pruebas de estanqueidad de conducciones hidráulicas.
-Tarado de los elementos de seguridad.
-Consumo de las bombas que integran la isntalación.
-Funcionamiento del sistema, comprobando puesta en marcha en función de las consignas programadas, lecturas de sondas, incremetos de tempertauras en depósito de acumulación.
VENTILACIÓN
-Prueba de estanqueidad de circuitos hidráulicos a UTAS.
-Prueba de resistencia estrucutral y estanqueidad de redes de conductos.
-Verificación del consumo eléctrico.
-Verificación de los caudales de salida y retorno de aire.
-Verificación del sentido de giro de los motores.
-Comprobar el correcto estado de los filtros.
-Verificación del correcto funicionamiento de la batería de calor.

| Código | Ud | Descripción | Rendimiento | Precio | Importe |
|---|---|---|---|---|---|
| ens-calefaccion-1 | Ud | Prueba de servicio en INSTALACIÓN CALEFACCIÓN (material; 16/07/2018) | 1 | 2102 | 2102.00 |
| % | % | Costes Directos Complementarios | 2 % | 2102.00 | 42.04 |
|  |  | Total |  |  | 2144.04 |

**ENS-gas** Ud (16/07/2018)
1 Ud × 211.14 (217.47 con costes indirectos) = 217.47
Prueba de INSTALACIÓN DE GAS, según DCR 08/09, LG-14 y Plan de Control.
-Pruebas de estanqueidad de la instlación receptora de gas.
-Verificación del correcto funcionamiento de los mecanismos de seguridad de la instalación de gas combustible.

| Código | Ud | Descripción | Rendimiento | Precio | Importe |
|---|---|---|---|---|---|
| ens-gas-1 | Ud | Prueba de servicio en INSTALACIÓN DE GAS. (material; 16/07/2018) | 1 | 207 | 207.00 |
| % | % | Costes Directos Complementarios | 2 % | 207.00 | 4.14 |
|  |  | Total |  |  | 211.14 |

**ENS-incendios** Ud (16/07/2018)
1 Ud × 1004.7 (1034.84 con costes indirectos) = 1034.84
Prueba de INSTALACIONES ESPECIALES, según DCR 08/09, LG-14 y Plan de Control.
VOZ Y DATOS
-Realización de pruebas ecométricas
CONTRA INTRUSISMO
-Verificación Detectores anti intrusión (100%)
-Verificación funcionamiento centralita de alarma y robo.
-Funcionamiento sirenas (100%)
IMAGEN Y SONIDO
-Centralita de megafonía
-Altavoces y reguladores sonoros.
-Sistemas de amplificción.
-Antenas
-Terminales y tomas receptoras.
-Cables y canalizaciones

| Código | Ud | Descripción | Rendimiento | Precio | Importe |
|---|---|---|---|---|---|
| ens-incendios-1 | Ud | Prueba de servicio en INSTALACIONES ESPECIALES. (material; 16/07/2018) | 1 | 985 | 985.00 |
| % | % | Costes Directos Complementarios | 2 % | 985.00 | 19.70 |
|  |  | Total |  |  | 1004.7 |

### 37.11 ACÚSTICA (16/07/2018)
Importe: 1104.39

**XNR010** Ud Ensayos para la medición del aislamiento acústico a ruido aéreo y de impacto. Ruido aéreo: en separación entre área protegida y de actividad, en separación entre área protegida y cualquier otra, en separación entre área habitable y cualquier otra, en elemento horizontal, en fachada. Ruido de impacto: en elemento horizontal. (19/07/2018)
1 Ud × 1072.22 (1104.39 con costes indirectos) = 1104.39
Ensayos para la medición del aislamiento acústico a ruido aéreo y de impacto. Ruido aéreo: en separación entre área protegida y de actividad según UNE-EN ISO 140-4, en separación entre área protegida y cualquier otra según UNE-EN ISO 140-4, en separación entre área habitable y cualquier otra según UNE-EN ISO 140-4, en elemento horizontal según UNE-EN ISO 140-4, en fachada según UNE-EN ISO 140-5. Ruido de impacto: en elemento horizontal según UNE-EN ISO 140-7. Incluso desplazamiento a obra e informe de resultados.
Incluye: Desplazamiento a obra. Realización de ensayos "in situ".
Criterio de medición de proyecto: Ensayo a realizar, según documentación del Plan de control de calidad.

| Código | Ud | Descripción | Rendimiento | Precio | Importe |
|---|---|---|---|---|---|
| mt49des030 | Ud | Desplazamiento de personal y equipo a obra para la realización de ensayos de aislamiento acústico. (material; 19/07/2018) | 1 | 150 | 150.00 |
| mt49ais010a | Ud | Ensayo para la medición de aislamiento acústico a ruido aéreo entre locales, según UNE-EN ISO 140-4. (material; 19/07/2018) | 4 | 120.2 | 480.80 |
| mt49ais010b | Ud | Ensayo para la medición de aislamiento acústico a ruido aéreo en fachada, según UNE-EN ISO 140-5. (material; 19/07/2018) | 1 | 120.2 | 120.20 |
| mt49ais010c | Ud | Ensayo para la medición de aislamiento acústico a ruido de impacto en elemento horizontal, según UNE-EN ISO 140-7. (material; 19/07/2018) | 1 | 120.2 | 120.20 |
| mt49ais020 | Ud | Informe de resultados de los ensayos de aislamiento acústico. (material; 19/07/2018) | 1 | 180 | 180.00 |
| % | % | Costes Directos Complementarios | 2 % | 1051.20 | 21.02 |
|  |  | Total |  |  | 1072.22 |

## CAP38 EFICIENCIA ENERGÉTICA (12/07/2018)
Importe: 3126.59

**Efic-energ** Ud (16/07/2018)
1 Ud × 3035.52 (3126.59 con costes indirectos) = 3126.59
Control técnico en fase de ejecución de la obra, realizado por organismo de Control Técnico competente (OCT), para la implantación y supervisión de la eficiencia energética, de acuerdo con el proyecto, incluyendo certificado final y registro.

| Código | Ud | Descripción | Rendimiento | Precio | Importe |
|---|---|---|---|---|---|
| Tecnico | h | Técnico especialista en redacción de informes. (mano de obra; 16/07/2018) | 48 | 62 | 2976.00 |
| % | % | Costes Directos Complementarios | 2 % | 2976.00 | 59.52 |
|  |  | Total |  |  | 3035.52 |

## Precios auxiliares

**EADW.2b** m3 Carga escom contenedor (14/01/2015)
Precio: 13.24
Carga manual de escombros sobre contenedor o dumper, incluso humedecido.

| Código | Ud | Descripción | Rendimiento | Precio | Importe |
|---|---|---|---|---|---|
| MOOA12a | h | Peón ordinario construcción | 0.843 | 15.55 | 13.11 |
| % | % | Costes Directos Complementarios | 1 % | 13.11 | 0.13 |
|  |  | Total |  |  | 13.24 |

Claves: derribo, humedad, escombro, carga, manual, contenedor

**PBPL.3b** m3 Pasta de yeso YG/L (28/07/2009)
Precio: 127.46
Pasta de yeso YG/L fraguado controlado, confeccionada en obra.

| Código | Ud | Descripción | Rendimiento | Precio | Importe |
|---|---|---|---|---|---|
| PBAA.1a | m3 | Agua | 0.6 | 1.08 | 0.65 |
| PBAY.1b | t | Yeso negro, suministrado en sacos de 25 Kg, con sello Ince. (material; 28/07/2009) | 0.85 | 95 | 80.75 |
| MOOA11a | h | Peón especializado construcción | 2.919 | 15.78 | 46.06 |
|  |  | Total |  |  | 127.46 |

**EEHW.1bb** kg Acero p/hormigón B 500 S ø6-25 (28/07/2009)
Precio: 0.8
Acero corrugado B 500 S soldable, de diámetro 6-25mm, suministrado, cortado y elaborado, para estructuras de hormigón.

| Código | Ud | Descripción | Rendimiento | Precio | Importe |
|---|---|---|---|---|---|
| MOOA.9a | h | Oficial 2ª construcción | 0.006 | 16.69 | 0.10 |
| MOOA12a | h | Peón ordinario construcción | 0.006 | 15.55 | 0.09 |
| PEAA.3bk | kg | Acero corru B 500 S ø6-25 | 1 | 0.54 | 0.54 |
| PBUW.5a | kg | Alambre reco n.13ø2.0mm mazos5kg | 0.05 | 1.01 | 0.05 |
| % | % | Costes Directos Complementarios | 2 % | 0.78 | 0.02 |
|  |  | Total |  |  | 0.8 |

**EEEM.5cba** m2 Encf zuncho 20/40 4 us (14/01/2015)
Precio: 17.73
Encofrado de madera para zuncho de ancho entre 20/40cm, mediante tablas y tablones de madera y puntales metálicos, considerando 4 usos, incluso desencofrado, limpieza y almacenamiento.

| Código | Ud | Descripción | Rendimiento | Precio | Importe |
|---|---|---|---|---|---|
| MOOA.8a | h | Oficial 1ª construcción | 0.395 | 17.78 | 7.02 |
| MOOA11a | h | Peón especializado construcción | 0.401 | 15.78 | 6.33 |
| PBAD.8a | l | Desencofrante líquido para encofrados de madera, escayola y metálicos. (material; 28/07/2009) | 0.02 | 2.56 | 0.05 |
| PBUC.6a | kg | Puntas a p/const 17x70 caja 3kg (material; 28/07/2009) | 0.1 | 1.17 | 0.12 |
| MMEM.1ad | m3 | Amtz mad tabl 2.6x10-20cm 4 us (maquinaria; 28/07/2009) | 0.031 | 31.99 | 0.99 |
| MMEM.1cd | m3 | Amtz mad tabl 7.6x15-20cm 4 us (maquinaria; 28/07/2009) | 0.07 | 34.81 | 2.44 |
| MMET.1ac | u | Amtz puntal met 3.00m 50 us (maquinaria; 14/01/2015) | 7.14 | 0.06 | 0.43 |
| % | % | Costes Directos Complementarios | 2 % | 17.38 | 0.35 |
|  |  | Total |  |  | 17.73 |

Claves: construccion, puntal, madero, estructura, moho, limpieza, tablon, seccion, especial, madera, viga, metal, tabla, alambre, encofrar, punta, desencofrante, almacenar, zuncho, plano

**PBPM.1da** m3 Mto cto M-5 man (28/07/2009)
Precio: 79.14
Mortero de albañilería M-5 confeccionado in situ a mano, realizado con cemento común CEM-II/A-P/32,5R y arena de granulometría 0/3 lavada, con una resistencia a compresión de 5 N/mm2, según UNE-EN 998-2:2004.

| Código | Ud | Descripción | Rendimiento | Precio | Importe |
|---|---|---|---|---|---|
| MOOA12a | h | Peón ordinario construcción | 2.724 | 15.55 | 42.36 |
| PBAC.2aa | t | CEM II/A-P 32.5 R granel (material; 28/07/2009) | 0.247 | 80.19 | 19.81 |
| PBRA.1abb | t | Arena 0/3 triturada lvd 10km | 1.755 | 9.51 | 16.69 |
| PBAA.1a | m3 | Agua | 0.256 | 1.08 | 0.28 |
|  |  | Total |  |  | 79.14 |

**PBPM.1ba** m3 Mto cto M-10 man (28/07/2009)
Precio: 86.36
Mortero de albañilería M-10 confeccionado in situ a mano, realizado con cemento común CEM-II/A-P/32,5R y arena de granulometría 0/3 lavada, con una resistencia a compresión de 10 N/mm2, según UNE-EN 998-2:2004.

| Código | Ud | Descripción | Rendimiento | Precio | Importe |
|---|---|---|---|---|---|
| MOOA12a | h | Peón ordinario construcción | 2.724 | 15.55 | 42.36 |
| PBAC.2aa | t | CEM II/A-P 32.5 R granel | 0.349 | 80.19 | 27.99 |
| PBRA.1abb | t | Arena 0/3 triturada lvd 10km | 1.654 | 9.51 | 15.73 |
| PBAA.1a | m3 | Agua | 0.258 | 1.08 | 0.28 |
|  |  | Total |  |  | 86.36 |

**PBPM.1db** m3 Mto cto M-5 mec (14/01/2015)
Precio: 53.09
Mortero de albañilería M-5 confeccionado in situ con hormigonera, realizado con cemento común CEM-II/A-P/32,5R y arena de granulometría 0/3 lavada, con una resistencia a compresión de 5 N/mm2, según UNE-EN 998-2:2004.

| Código | Ud | Descripción | Rendimiento | Precio | Importe |
|---|---|---|---|---|---|
| MOOA12a | h | Peón ordinario construcción | 0.97 | 15.55 | 15.08 |
| PBAC.2aa | t | CEM II/A-P 32.5 R granel | 0.247 | 80.19 | 19.81 |
| PBRA.1abb | t | Arena 0/3 triturada lvd 10km | 1.755 | 9.51 | 16.69 |
| PBAA.1a | m3 | Agua | 0.256 | 1.08 | 0.28 |
| MMMA21a | h | Pistola inyección de mano (maquinaria; 04/05/1996) | 0.625 | 1.97 | 1.23 |
|  |  | Total |  |  | 53.09 |

Claves: areno, arena, hormigon, mano, mecanico, lavadero, cemento, mortero, maquina, agua, obra, granulometria, confeccionar, pasta, basico, dosificacion, granel

**PBPM.1ab** m3 Mto cto M-15 mec (14/01/2015)
Precio: 66.31
Mortero de albañilería M-15 confeccionado in situ con hormigonera, realizado con cemento común CEM-II/A-P/32,5R y arena de granulometría 0/3 lavada, con una resistencia a compresión de 15 N/mm2, según UNE-EN 998-2:2004.

| Código | Ud | Descripción | Rendimiento | Precio | Importe |
|---|---|---|---|---|---|
| MOOA12a | h | Peón ordinario construcción | 0.942 | 15.55 | 14.65 |
| PBAC.2aa | t | CEM II/A-P 32.5 R granel | 0.44 | 80.19 | 35.28 |
| PBRA.1abb | t | Arena 0/3 triturada lvd 10km | 1.564 | 9.51 | 14.87 |
| PBAA.1a | m3 | Agua | 0.261 | 1.08 | 0.28 |
| MMMA21a | h | Pistola inyección de mano | 0.625 | 1.97 | 1.23 |
|  |  | Total |  |  | 66.31 |

Claves: areno, arena, hormigon, mano, mecanico, lavadero, cemento, mortero, maquina, agua, obra, granulometria, confeccionar, pasta, basico, dosificacion, granel

**PBPO.2abbc** m3 H 10 blanda 20 CEM II/A-P 42.5 R IIa (28/07/2009)
Precio: 49.79
Hormigón de resistencia característica 10 N/mm2, de consistencia blanda, adecuado para picar, con árido procedente de machaqueo, tamaño máximo 20 mm., con cemento CEM II/A-P 42.5 R, según UNE-EN 197-1:2000 en exposición normal (IIa), y asiento en el cono de Abrams de 5 a 10 cm., con tolerancia ±1 cm., confeccionado en obra, con hormigonera de 300 l. de capacidad.

| Código | Ud | Descripción | Rendimiento | Precio | Importe |
|---|---|---|---|---|---|
| MOOA12a | h | Peón ordinario construcción | 0.604 | 15.55 | 9.39 |
| PBAC.2da | t | CEM II/A-P 42.5 R granel (material; 28/07/2009) | 0.2 | 102.1 | 20.42 |
| PBRG.1eb | t | Grava caliza 10/20 lvd 10km (material; 28/07/2009) | 1.286 | 8.59 | 11.05 |
| PBRA.1adb | t | Arena 0/6 triturada lvd 10km | 0.663 | 9.06 | 6.01 |
| PBAA.1a | m3 | Agua | 0.225 | 1.08 | 0.24 |
| MMMH.3cae | h | Hgn diesel conve 300l (maquinaria; 28/07/2009) | 1.15 | 2.33 | 2.68 |
|  |  | Total |  |  | 49.79 |

**PBPO.2dbbc** m3 H 25 blanda 20 CEM II/A-P 42.5 R IIa (28/07/2009)
Precio: 69.33
Hormigón de resistencia característica 25 N/mm2, de consistencia blanda, adecuado para picar, con árido procedente de machaqueo, tamaño máximo 20 mm., con cemento CEM II/A-P 42.5 R, según UNE-EN 197-1:2000 en exposición normal (IIa), y asiento en el cono de Abrams de 5 a 10 cm., con tolerancia ±1 cm., confeccionado en obra, con hormigonera de 300 l. de capacidad.

| Código | Ud | Descripción | Rendimiento | Precio | Importe |
|---|---|---|---|---|---|
| MOOA12a | h | Peón ordinario construcción | 1.119 | 15.55 | 17.40 |
| PBAC.2da | t | CEM II/A-P 42.5 R granel | 0.322 | 102.1 | 32.88 |
| PBRG.1eb | t | Grava caliza 10/20 lvd 10km | 1.216 | 8.59 | 10.45 |
| PBRA.1adb | t | Arena 0/6 triturada lvd 10km | 0.627 | 9.06 | 5.68 |
| PBAA.1a | m3 | Agua | 0.225 | 1.08 | 0.24 |
| MMMH.3cae | h | Hgn diesel conve 300l | 1.15 | 2.33 | 2.68 |
|  |  | Total |  |  | 69.33 |

**EEEM11aba** m2 Encf mad losa hrz p/rev 4u (14/01/2015)
Precio: 11.85
Encofrado de madera para losa horizontal de hormigón para revestir, mediante tablero de madera, incluyendo sopandas y apuntalamiento, considerando 4 usos, incluso desencofrado, limpieza y almacenamiento.

| Código | Ud | Descripción | Rendimiento | Precio | Importe |
|---|---|---|---|---|---|
| MOOA.8a | h | Oficial 1ª construcción | 0.184 | 17.78 | 3.27 |
| MOOA11a | h | Peón especializado construcción | 0.185 | 15.78 | 2.92 |
| MOOA12a | h | Peón ordinario construcción | 0.092 | 15.55 | 1.43 |
| PBAD.8a | l | Desencofrante líquido | 0.004 | 2.56 | 0.01 |
| PBUC.6a | kg | Puntas a p/const 17x70 caja 3kg | 0.25 | 1.17 | 0.29 |
| MMEM.4c | m3 | Amtz mad encf tabl 4 us (maquinaria; 28/07/2009) | 0.03 | 50.69 | 1.52 |
| MMEM.1ad | m3 | Amtz mad tabl 2.6x10-20cm 4 us | 0.04 | 31.99 | 1.28 |
| MMET.1bc | u | Amtz puntal met 3.50m 50 us (maquinaria; 28/07/2009) | 2.9 | 0.31 | 0.90 |
| % | % | Costes Directos Complementarios | 2 % | 11.62 | 0.23 |
|  |  | Total |  |  | 11.85 |

Claves: construccion, sopanda, puntal, madero, estructura, moho, limpieza, horizontal, tablero, hormigon, losa, ordinario, especial, madera, metal, tabla, encofrar, punta, desencofrante, almacenar, revestir, inclinacion

**PBPM.1aa** m3 Mto cto M-15 man (28/07/2009)
Precio: 92.79
Mortero de albañilería M-15 confeccionado in situ a mano, realizado con cemento común CEM-II/A-P/32,5R y arena de granulometría 0/3 lavada, con una resistencia a compresión de 15 N/mm2, según UNE-EN 998-2:2004.

| Código | Ud | Descripción | Rendimiento | Precio | Importe |
|---|---|---|---|---|---|
| MOOA12a | h | Peón ordinario construcción | 2.724 | 15.55 | 42.36 |
| PBAC.2aa | t | CEM II/A-P 32.5 R granel | 0.44 | 80.19 | 35.28 |
| PBRA.1abb | t | Arena 0/3 triturada lvd 10km | 1.564 | 9.51 | 14.87 |
| PBAA.1a | m3 | Agua | 0.261 | 1.08 | 0.28 |
|  |  | Total |  |  | 92.79 |

**EEEM.6a** m2 Encf mad fjdo vig pla 4 us (14/01/2015)
Precio: 3.49
Encofrado de madera continuo para forjado de vigas planas, de luz media 4-5m, constituido por tablero de fondos, sopandas y durmientes de madera dispuestos cada 0.70m, y puntales métalicos cada 0.70m, considerando una repercusión de encofrado de borde de 7.5 % y una amortización en 4 usos, incluso desapuntalamiento, limpieza y almacenamiento.

| Código | Ud | Descripción | Rendimiento | Precio | Importe |
|---|---|---|---|---|---|
| MOOA.8a | h | Oficial 1ª construcción | 0.048 | 17.78 | 0.85 |
| MOOA11a | h | Peón especializado construcción | 0.048 | 15.78 | 0.76 |
| PBAD.8a | l | Desencofrante líquido | 0.015 | 2.56 | 0.04 |
| PBUC.6a | kg | Puntas a p/const 17x70 caja 3kg | 0.05 | 1.17 | 0.06 |
| PBUW.5a | kg | Alambre reco n.13ø2.0mm mazos5kg | 0.035 | 1.01 | 0.04 |
| MMEM.1ad | m3 | Amtz mad tabl 2.6x10-20cm 4 us | 0.008 | 31.99 | 0.26 |
| MMEM.1cd | m3 | Amtz mad tabl 7.6x15-20cm 4 us | 0.02 | 34.81 | 0.70 |
| MMET.1bb | u | Amtz puntal met 3.50m 25 us (maquinaria; 28/07/2009) | 1.03 | 0.69 | 0.71 |
| % | % | Costes Directos Complementarios | 2 % | 3.42 | 0.07 |
|  |  | Total |  |  | 3.49 |

**EEEM.8bca** m2 Aptm fjdo vig smr 6.5m 5us (14/01/2015)
Precio: 4.23
Apuntalamiento de forjado de viguetas semirresistente de luces de hasta 6.5m, con sopandas, durmientes y puntales métalicos, considerando 5 usos en los elementos de madera y 50 usos en los puntales metálicos, incluso desapuntalamiento, limpieza y almacenamiento.

| Código | Ud | Descripción | Rendimiento | Precio | Importe |
|---|---|---|---|---|---|
| MOOA.8a | h | Oficial 1ª construcción | 0.085 | 17.78 | 1.51 |
| MOOA11a | h | Peón especializado construcción | 0.085 | 15.78 | 1.34 |
| PBUC.6a | kg | Puntas a p/const 17x70 caja 3kg | 0.03 | 1.17 | 0.04 |
| MMEM.1ce | m3 | Amtz mad tabl 7.6x15-20cm 5 us (maquinaria; 28/07/2009) | 0.015 | 42.91 | 0.64 |
| MMET.1bb | u | Amtz puntal met 3.50m 25 us | 0.9 | 0.69 | 0.62 |
| % | % | Costes Directos Complementarios | 2 % | 4.15 | 0.08 |
|  |  | Total |  |  | 4.23 |

Claves: sopanda, puntal, durmiente, madero, apuntalamiento, estructura, moho, limpieza, resistencia, forjado, vigueta, metal, luz, lucernario, almacenar

**EEET.3bda** m2 Encf met plr >3.5m 40x50cm 25us (05/05/1997)
Precio: 12.88
Encofrado metálico de pilares rectangulares de sección 40x50cm, y de altura >3.5m realizado con placas metálicas de pequeñas dimensiones, estimandose 25 usos, incluso desencofrado, limpieza y almacenamiento.

| Código | Ud | Descripción | Rendimiento | Precio | Importe |
|---|---|---|---|---|---|
| MOOA.8a | h | Oficial 1ª construcción | 0.18 | 17.78 | 3.20 |
| MOOA11a | h | Peón especializado construcción | 0.36 | 15.78 | 5.68 |
| PBAD.8a | l | Desencofrante líquido | 0.09 | 2.56 | 0.23 |
| MMET13fb | u | Amtz pl met encf 60x50cm 25us (maquinaria; 05/11/1996) | 4.45 | 0.77 | 3.43 |
| MMET14fb | u | Amtz pza arr 600 pl met 25u (maquinaria; 23/09/1996) | 0.5 | 0.12 | 0.06 |
| MMET14ib | u | Amtz ecsd crr 141 pl met 25u (maquinaria; 14/01/2015) | 0.5 | 0.005 | 0.00 |
| MMET18a | m | Fleje perforado panel met 30x0.7 (maquinaria; 14/01/2015) | 0.45 | 0.073 | 0.03 |
| % | % | Costes Directos Complementarios | 2 % | 12.63 | 0.25 |
|  |  | Total |  |  | 12.88 |

Claves: construccion, moho, limpieza, seccion, soporte, especial, metal, diametro, pieza, placa, arranque, encofrar, desencofrante, dimension, circulacion, almacenar, escuadra, fleje

**ECCM.1bj** kg B 500 S corru ø6-16 e/muros (14/01/2015)
Precio: 0.79
Acero corrugado B 500 S soldable, de diámetro entre 6-16mm, colocado en muros de contención, incluso corte, ferrallado y despuntes.

| Código | Ud | Descripción | Rendimiento | Precio | Importe |
|---|---|---|---|---|---|
| MOOA.8a | h | Oficial 1ª construcción | 0.003 | 17.78 | 0.05 |
| MOOA12a | h | Peón ordinario construcción | 0.003 | 15.55 | 0.05 |
| PEAA.3bj | kg | Acero corru B 500 S ø6-16 | 1.05 | 0.64 | 0.67 |
| %0200 | % | Medios auxiliares | 2 % | 0.77 | 0.02 |
|  |  | Total |  |  | 0.79 |

**EEET.2dbaa** m2 Encf met >3.5 2cr (25/01/1999)
Precio: 33.13
Encofrado metálico a 2 caras para muros de altura mayor 3.5m, mediante pantallas metálicas de 1.30x2.60m, apuntalado y aplomado mediante puntales especiales y ménsula de hormigonado, estimándose 25 usos, incluso desencofrado, limpieza y almacenamiento.

| Código | Ud | Descripción | Rendimiento | Precio | Importe |
|---|---|---|---|---|---|
| MOOA.8a | h | Oficial 1ª construcción | 0.7 | 17.78 | 12.45 |
| MOOA11a | h | Peón especializado construcción | 0.7 | 15.78 | 11.05 |
| PBAD.8a | l | Desencofrante líquido | 0.08 | 2.56 | 0.20 |
| PBUC.6a | kg | Puntas a p/const 17x70 caja 3kg | 0.8 | 1.17 | 0.94 |
| PBUW.5a | kg | Alambre reco n.13ø2.0mm mazos5kg | 0.35 | 1.01 | 0.35 |
| MMET23b | u | Amtz puntal met p/pan encf 25us (maquinaria; 19/11/2008) | 0.395 | 5.74 | 2.27 |
| MMET24b | u | Amtz mens p/pan encf 25us (maquinaria; 19/11/2008) | 0.198 | 3.4 | 0.67 |
| MMET25ab | u | Amtz pantalla encf 1.30m 25us (maquinaria; 19/11/2008) | 0.198 | 23 | 4.55 |
| %0200 | % | Medios auxiliares | 2 % | 32.48 | 0.65 |
|  |  | Total |  |  | 33.13 |

**EEEM16a** m2 Encf mad pref p/fjdo con (28/10/1996)
Precio: 11.64
Encofrado prefabricado de madera para forjado continuo, reticular o losa, constituido por sopandas de acero zincado dispuestas cada metro, regletas de acero para apoyo de los tableros que se acoplan a cada lado de la sopanda con cerrojos, portasopandas de acero dispuestos transversalmente a las sopandas cada 2m, tableros de madera de pino de dimensiones 2.00x0.50m protegidos en los cantos con perfiles de acero en T y reforzados con dos varillas de acero, puntales metálicos colocados a 1m en la dirección de las sopandas y cada 0.50m en la dirección perpendicular, considerando una repercusión de encofrado de borde de 12.5%, considerando 10 usos, incluso desencofrado (con recuperación de la mayor parte de los elementos a los 3 días de hormigonar), limpieza y almacenamiento.

| Código | Ud | Descripción | Rendimiento | Precio | Importe |
|---|---|---|---|---|---|
| MOOA.8a | h | Oficial 1ª construcción | 0.25 | 17.78 | 4.45 |
| MOOA11a | h | Peón especializado construcción | 0.3 | 15.78 | 4.73 |
| MMEM25aac | u | Amtz spda met p/fjdo lg 4m 50us (maquinaria; 23/09/1996) | 0.02 | 0.99 | 0.02 |
| MMEM25bac | u | Amtz spda met p/fjdo lg 3m 50us (maquinaria; 23/09/1996) | 0.07 | 0.77 | 0.05 |
| MMEM25cac | u | Amtz spda met p/fjdo lg 2m 50us (maquinaria; 23/09/1996) | 0.1 | 0.56 | 0.06 |
| MMEM26cc | u | Amtz ptsopd p/vig lg 1.18 50us (maquinaria; 23/09/1996) | 0.15 | 0.33 | 0.05 |
| MMEM28c | u | Amtz regleta met c/apy mad 50us (maquinaria; 23/09/1996) | 2 | 0.14 | 0.28 |
| MMEM29c | u | Amtz cerrojo met p/encf 50 usos (maquinaria; 23/09/1996) | 0.5 | 0.17 | 0.09 |
| MMEM15bcc | u | Amtz tabl mad 98x50x2.7m 10 us (maquinaria; 23/09/1996) | 1 | 0.89 | 0.89 |
| MMET.1bc | u | Amtz puntal met 3.50m 50 us | 2.3 | 0.31 | 0.71 |
| MMEM.1ah | m3 | Amtz mad tabl 2.6x10-20cm 8 us (maquinaria; 28/07/2009) | 0.008 | 9.86 | 0.08 |
| % | % | Costes Directos Complementarios | 2 % | 11.41 | 0.23 |
|  |  | Total |  |  | 11.64 |

Claves: sopanda, puntal, pino, madero, estructura, moho, limpieza, colocacion, tablero, refuerzo, hormigon, losa, forjado, prefabricado, reticula, viga, metal, recuperable, encofrar, proteccion, desencofrante, direccion, acero, canto, dimension, continuo, perfil, cerrajeria, almacenar, varilla, zinc, regla, apoyo, acoplar

**EEEM11bba** m2 Encf mad losa incl p/rev 4u (14/01/2015)
Precio: 7.24
Encofrado de madera para losa inclinada de hormigón para revestir, mediante tablero de madera, incluyendo sopandas y apuntalamiento, considerando 4 usos, incluso desencofrado, limpieza y almacenamiento.

| Código | Ud | Descripción | Rendimiento | Precio | Importe |
|---|---|---|---|---|---|
| MOOA.8a | h | Oficial 1ª construcción | 0.071 | 17.78 | 1.26 |
| MOOA11a | h | Peón especializado construcción | 0.072 | 15.78 | 1.14 |
| MOOA12a | h | Peón ordinario construcción | 0.041 | 15.55 | 0.64 |
| PBAD.8a | l | Desencofrante líquido | 0.005 | 2.56 | 0.01 |
| PBUC.6a | kg | Puntas a p/const 17x70 caja 3kg | 0.3 | 1.17 | 0.35 |
| MMEM.4c | m3 | Amtz mad encf tabl 4 us | 0.03 | 50.69 | 1.52 |
| MMEM.1ad | m3 | Amtz mad tabl 2.6x10-20cm 4 us | 0.04 | 31.99 | 1.28 |
| MMET.1bc | u | Amtz puntal met 3.50m 50 us | 2.9 | 0.31 | 0.90 |
| % | % | Costes Directos Complementarios | 2 % | 7.10 | 0.14 |
|  |  | Total |  |  | 7.24 |

**PBPM33b** m3 Mortero hidrófugo (14/01/2015)
Precio: 66.64
Mortero hidrófugo de cemento portland de dosificación 1:6, confeccionado en obra con cemento con adición puzolánica CEM II/A-P 32,5R a granel, arena lavada de granulometría 0/3 y aditivo impermeabilizante de fraguado normal.

| Código | Ud | Descripción | Rendimiento | Precio | Importe |
|---|---|---|---|---|---|
| MOOA12a | h | Peón ordinario construcción | 2.129 | 15.55 | 33.11 |
| PBAI.7c | kg | Impz normal mortero-hormigón (material; 14/01/2015) | 1.25 | 0.62 | 0.78 |
| PBAC.2aa | t | CEM II/A-P 32.5 R granel | 0.25 | 80.19 | 20.05 |
| PBRA.1abd | t | Arena 0/3 triturada lvd 30km | 1.76 | 7.058 | 12.42 |
| PBAA.1a | m3 | Agua | 0.255 | 1.08 | 0.28 |
|  |  | Total |  |  | 66.64 |

**PBPL.1j** m3 Lechada colorante cemento (28/07/2009)
Precio: 384.66
Lechada de mezcla colorante-cemento, para revestimientos confeccionada en obra.

| Código | Ud | Descripción | Rendimiento | Precio | Importe |
|---|---|---|---|---|---|
| PBAA.1a | m3 | Agua | 0.865 | 1.08 | 0.93 |
| PBAI12a | kg | Mezcla colorante-cemento para revestimientos. (material; 28/07/2009) | 500 | 0.66 | 330.00 |
| MOOA11a | h | Peón especializado construcción | 3.405 | 15.78 | 53.73 |
|  |  | Total |  |  | 384.66 |

**PBPL.1h** m3 Lechada cto blanco BL 22.5X (28/07/2009)
Precio: 139.91
Lechada de cemento blanco confeccionada en obra con cemento blanco (BL 22.5 X, según UNE 80305:2001).

| Código | Ud | Descripción | Rendimiento | Precio | Importe |
|---|---|---|---|---|---|
| MOOA11a | h | Peón especializado construcción | 3.405 | 15.78 | 53.73 |
| PBAC.2ib | t | BL 22.5 X envasado (material; 28/07/2009) | 0.5 | 170.49 | 85.25 |
| PBAA.1a | m3 | Agua | 0.865 | 1.08 | 0.93 |
|  |  | Total |  |  | 139.91 |

**PBPM.5e** m3 Mortero mixto 1:1:7 (15/01/2015)
Precio: 75.62
Mortero mixto de dosificación 1:1:7, confeccionado en obra y amasado a mano con cemento con adición puzolánica, CEM-II/A-P/32,5R envasado, cal apagada en polvo y arena de granulometría 0/3 lavada.

| Código | Ud | Descripción | Rendimiento | Precio | Importe |
|---|---|---|---|---|---|
| MOOA11a | h | Peón especializado construcción | 2.167 | 15.78 | 34.20 |
| PBAC.2ab | t | CEM II/A-P 32.5 R envasado | 0.205 | 86.48 | 17.73 |
| PBAK.1a | t | Cal apagada en sacos de 12kg (material; 15/01/2015) | 0.091 | 79.683 | 7.25 |
| PBRA.1abb | t | Arena 0/3 triturada lvd 10km | 1.7 | 9.51 | 16.17 |
| PBAA.1a | m3 | Agua | 0.246 | 1.08 | 0.27 |
|  |  | Total |  |  | 75.62 |

**PENTW.1aE** m Sell jnt sili c/pist (15/01/2015)
Precio: 0.61
Sellado de juntas por medio de silicona aplicada con pistola.

| Código | Ud | Descripción | Rendimiento | Precio | Importe |
|---|---|---|---|---|---|
| MOOA.8a | h | Oficial 1ª construcción | 0.018 | 17.78 | 0.32 |
| PBUL.2a | u | Cartucho masilla caucho silicona (material; 15/01/2015) | 0.1 | 2.776 | 0.28 |
| %0100 | % | Medios auxiliares | 1 % | 0.60 | 0.01 |
|  |  | Total |  |  | 0.61 |

**ECA.PC.07.13** m2 Premarcos, tapajuntas, sellado y colocación carp. aluminio (15/01/2015)
Precio: 11.12
Premarco, tapajuntas, sellado y colocacion de carpinteria de aluminio. Formados por perfiles de aluminio de 60x20 mm, incluso garras para fijacion a fabrica de ladrillo. Reforzados en angulos y lados con perfiles auxiliares provisionales para evitar su deformacion, que serán eliminados con la colocacion de las carpinterias de aluminio.

| Código | Ud | Descripción | Rendimiento | Precio | Importe |
|---|---|---|---|---|---|
| PC.PEGA40 | m | Perfil metal.galv. De 40x20 cm (15/01/2015) | 3 | 1.227 | 3.68 |
| PC.PEREF.1 | m | Perfil de refuerzo premarcos (15/01/2015) | 1.5 | 0.681 | 1.02 |
| PC.PETAP.1 | m | Perfil tapajuntas de aluminio lacado (15/01/2015) | 2 | 1.251 | 2.50 |
| MOOM.8a | h | Oficial 1ª metal | 0.124 | 15.92 | 1.97 |
| MOOM11a | h | Especialista metal | 0.124 | 13.93 | 1.73 |
| %02 | % | Medios auxiliares | 2 % | 10.90 | 0.22 |
|  |  | Total |  |  | 11.12 |

**PBPL.3a** m3 Pasta de yeso YG
Precio: 63.92
Pasta de yeso YG fraguado normal confeccionada en obra.

| Código | Ud | Descripción | Rendimiento | Precio | Importe |
|---|---|---|---|---|---|
| MOOA11a | h | Peón especializado construcción | 1.996 | 15.78 | 31.50 |
| PBAY.1a | t | Yeso blanco, suministrado en sacos de 25 Kg, con sello Ince. (material) | 0.85 | 37.374 | 31.77 |
| PBAA.1a | m3 | Agua | 0.6 | 1.08 | 0.65 |
|  |  | Total |  |  | 63.92 |

**EIEL11db** m Tubo PVC Ø25mm 30%acc (09/01/2015)
Precio: 1.02
Tubo flexible corrugado simple de PVC de 25mm de diámetro nominal para empotrar, con un grado de protección mecánica 5 y con un incremento sobre el precio del tubo del 30% en concepto de uniones, accesorios y piezas especiales, totalmente instalado, incluso ayudas de albañileria, sin incluir cableado, según el Reglamento Electrotécnico de Baja Tensión 2002.

| Código | Ud | Descripción | Rendimiento | Precio | Importe |
|---|---|---|---|---|---|
| MOOE.8a | h | Oficial 1ª electricidad | 0.019 | 15.92 | 0.30 |
| MOOA12a | h | Peón ordinario construcción | 0.019 | 15.55 | 0.30 |
| PIEC17db | m | Tubo flexible PVC 25mm 30%acc (material; 09/01/2015) | 1.05 | 0.383 | 0.40 |
| % | % | Costes Directos Complementarios | 2 % | 1.00 | 0.02 |
|  |  | Total |  |  | 1.02 |

Claves: construccion, directo, complementario, ordinario, mecanico, especial, accesorio, instalacion, diametro, tubo, pieza, ayuda, graduacion, proteccion, union, incremento, corrugado, simple, pvc, empotrable, flexible, albañil, electricidad, cableado, tension, electrotecnico

**ECAE.7cc** m3 Excv zanja medios retro (19/06/1997)
Precio: 8.79
Excavación para la formación de zanja, en terrenos medios, con retroexcavadora, incluso ayuda manual en las zonas de dificil acceso, limpieza y extración de restos a los bordes y carga sobre transporte, según NTE/ADZ-4.

| Código | Ud | Descripción | Rendimiento | Precio | Importe |
|---|---|---|---|---|---|
| MOOA12a | h | Peón ordinario construcción | 0.15 | 15.55 | 2.33 |
| MMME.1baa | h | Retro de neum c/palafrtl 0,34m3 | 0.15 | 41.33 | 6.20 |
| % | % | Costes Directos Complementarios | 3 % | 8.53 | 0.26 |
|  |  | Total |  |  | 8.79 |

Claves: medio, limpieza, terreno, zanja, ter, blando, duro, excavacion, carga, transporte, compresor, neumatico, martillo, manual, soporte, retroexcavadora, extraccion, acceso, roca, ayuda, rompedor, defecto, trafico

**ECAR10ab** m3 Rell znj tie pro band
Precio: 7.34
Relleno de zanjas con medios manuales, con tierras propias, y compactado con bandeja vibradora según NTE/ADZ-12.

| Código | Ud | Descripción | Rendimiento | Precio | Importe |
|---|---|---|---|---|---|
| MOOA12a | h | Peón ordinario construcción | 0.417 | 15.55 | 6.48 |
| MMMC.3aa | h | Band vibr 90kg 490x450 cm (maquinaria) | 0.15 | 4.811 | 0.72 |
| % | % | Costes Directos Complementarios | 2 % | 7.20 | 0.14 |
|  |  | Total |  |  | 7.34 |

Claves: construccion, medio, acondicionamien, zanja, areno, arena, compacto, ordinario, manual, pison, tierra, movimiento, relleno, vibracion, bandeja, prestamo

**PUVC15a** t Mezcla bituminosa G-20 y IVa
Precio: 7.2
Mezcla bituminosa en caliente tipo G-20 con árido calizo para capas de base confeccionada en planta asfáltica móvil.

| Código | Ud | Descripción | Rendimiento | Precio | Importe |
|---|---|---|---|---|---|
| MMMA31d | h | Grupo electrógeno 20kva. (maquinaria) | 0.02 | 0.638 | 0.01 |
| MMMA34c | h | Pala crgra neum 102cv pala 1.7m3 | 0.02 | 17.315 | 0.35 |
| MMMA44a | h | Planta asfáltica móvil 60-80tm/h (maquinaria) | 0.02 | 49.181 | 0.98 |
| MOOA.8a | h | Oficial 1ª construcción | 0.003 | 17.78 | 0.05 |
| MOOA12a | h | Peón ordinario construcción | 0.01 | 15.55 | 0.16 |
| PBRA.1add | t | Arena 0/6 triturada lvd 30km | 0.35 | 10.81 | 3.78 |
| PBRW.2b | t | Filler aportación (material) | 0.04 | 12.821 | 0.51 |
| PNIB.9a | t | Betún asfáltico B40-50 (material) | 0.04 | 30.494 | 1.22 |
| % | % | Costes Directos Complementarios | 2 % | 7.06 | 0.14 |
|  |  | Total |  |  | 7.2 |

Claves: base, capa, asfalto, planta, confeccionar, movil, caliente, calizo, mezcla, betun

**PBPM.1ea** m3 Mortero cto M-40a (1:6) man (09/03/2012)
Precio: 62.25
Mortero de cemento de dosificación M-40a (1:6), confeccionado en obra, a mano con cemento CEM II/A-P 32.5 R a granel y arena de granulometría 0/3 mm., lavada.

| Código | Ud | Descripción | Rendimiento | Precio | Importe |
|---|---|---|---|---|---|
| MOOA12a | h | Peón ordinario construcción | 1.638 | 15.55 | 25.47 |
| PBAC.2aa | t | CEM II/A-P 32.5 R granel | 0.247 | 80.19 | 19.81 |
| PBRA.1abb | t | Arena 0/3 triturada lvd 10km | 1.755 | 9.51 | 16.69 |
| PBAA.1a | m3 | Agua | 0.256 | 1.08 | 0.28 |
|  |  | Total |  |  | 62.25 |

Claves: hormigon, mano, mecanico, lavadero, cemento, mortero, obra, agua, granulometria, areno, maquina, arena, confeccionar, pasta, basico, dosificacion, granel

**PBPO.2bbac** m3 H 15 blanda 40 CEM II/A-P 42.5 R IIa
Precio: 46.7
Hormigón de resistencia característica 15 N/mm2, de consistencia blanda, adecuado para picar, con árido procedente de machaqueo, tamaño máximo 40 mm., con cemento CEM II/A-P 42.5 R, según UNE-EN 197-1:2000 en exposición normal (IIa), y asiento en el cono de Abrams de 5 a 10 cm., con tolerancia ±1 cm., confeccionado en obra, con hormigonera de 300 l. de capacidad.

| Código | Ud | Descripción | Rendimiento | Precio | Importe |
|---|---|---|---|---|---|
| MOOA12a | h | Peón ordinario construcción | 0.598 | 15.55 | 9.30 |
| PBAC.2da | t | CEM II/A-P 42.5 R granel | 0.219 | 102.1 | 22.36 |
| PBRG.1gb | t | Grava caliza 20/40 lvd 10km (material) | 1.31 | 4.593 | 6.02 |
| PBRA.1adb | t | Arena 0/6 triturada lvd 10km | 0.675 | 9.06 | 6.12 |
| PBAA.1a | m3 | Agua | 0.205 | 1.08 | 0.22 |
| MMMH.3cae | h | Hgn diesel conve 300l | 1.15 | 2.33 | 2.68 |
|  |  | Total |  |  | 46.7 |

Claves: construccion, arena, blando, hormigon, plastico, resistencia, exposicion, fluido, consistencia, maximo, ordinario, picar, machaqueo, cemento, obra, vibracion, asiento, confeccionar, pasta, basico, tolerancia, cono

**EEEM.1a** m2 Encf mad p/zap-encp 4 us
Precio: 30.11
Encofrado de madera para zapatas, encepados y vigas riostras, considerando 4 usos, incluso desencofrado, limpieza y almacenamiento.

| Código | Ud | Descripción | Rendimiento | Precio | Importe |
|---|---|---|---|---|---|
| MOOA.8a | h | Oficial 1ª construcción | 0.403 | 17.78 | 7.17 |
| MOOA11a | h | Peón especializado construcción | 0.47 | 15.78 | 7.42 |
| PBAD.8a | l | Desencofrante líquido | 0.015 | 2.56 | 0.04 |
| PBUC.6a | kg | Puntas a p/const 17x70 caja 3kg | 0.05 | 1.17 | 0.06 |
| PBUW.5a | kg | Alambre reco n.13ø2.0mm mazos5kg | 0.1 | 1.01 | 0.10 |
| MMEM.1ad | m3 | Amtz mad tabl 2.6x10-20cm 4 us | 0.08 | 31.99 | 2.56 |
| MMEM.4c | m3 | Amtz mad encf tabl 4 us | 0.24 | 50.69 | 12.17 |
| % | % | Costes Directos Complementarios | 2 % | 29.52 | 0.59 |
|  |  | Total |  |  | 30.11 |

Claves: riostra, madero, estructura, moho, limpieza, cimiento, viga, tabla, encofrar, desencofrante, zapata, encepado, almacenar

**PBPO.1cbbc** m3 H 20 blanda 20 mm CEM II/A-P 32.5 R IIa
Precio: 55.02
Hormigón de resistencia característica 20 N/mm2, de consistencia blanda, adecuado para picar, con árido procedente de machaqueo, tamaño máximo 20 mm., con cemento CEM II/A-P 32.5 R según UNE-EN 197-1:2000, en exposición normal (IIa), y asiento en el cono de Abrams de 5 a 10 cm., con tolerancia ±1 cm., confeccionado en obra, con hormigonera de 300 l. de capacidad.

| Código | Ud | Descripción | Rendimiento | Precio | Importe |
|---|---|---|---|---|---|
| MOOA12a | h | Peón ordinario construcción | 0.713 | 15.55 | 11.09 |
| PBAC.2aa | t | CEM II/A-P 32.5 R granel | 0.309 | 80.19 | 24.78 |
| PBRG.1eb | t | Grava caliza 10/20 lvd 10km | 1.224 | 8.59 | 10.51 |
| PBRA.1adb | t | Arena 0/6 triturada lvd 10km | 0.631 | 9.06 | 5.72 |
| PBAA.1a | m3 | Agua | 0.225 | 1.08 | 0.24 |
| MMMH.3cae | h | Hgn diesel conve 300l | 1.15 | 2.33 | 2.68 |
|  |  | Total |  |  | 55.02 |

Claves: base, construccion, blando, hormigon, plastico, resistencia, exposicion, fluido, consistencia, maximo, ordinario, picar, machaqueo, cemento, obra, vibracion, asiento, confeccionar, blanco, pasta, basico, tolerancia, cono

**EFFC.1bdfa** m2 Fab LP 24x11.5x9 e 11.5cm
Precio: 18.12
Fábrica para revestir, de 11.5cm de espesor, realizada con ladrillos cerámicos perforados de 24x11.5x9cm, aparejados a soga y recibidos con mortero de cemento M-5, con juntas de 1cm de espesor, incluso replanteo, nivelación y aplomado, parte proporcional de enjarjes, mermas y roturas, humedecido de las piezas y limpieza, considerando un 3% de pérdidas y un 20% de mermas de mortero, según DB SE-F del CTE y NTE-FFL.

| Código | Ud | Descripción | Rendimiento | Precio | Importe |
|---|---|---|---|---|---|
| MOOA.8a | h | Oficial 1ª construcción | 0.352 | 17.78 | 6.26 |
| MOOA11a | h | Peón especializado construcción | 0.176 | 15.78 | 2.78 |
| PFFC.2c | u | Ladrillo perf n/visto 24x11.5x9 | 42 | 0.17 | 7.14 |
| PBPM.1da | m3 | Mto cto M-5 man | 0.019 | 79.14 | 1.50 |
| % | % | Costes Directos Complementarios | 2.5 % | 17.68 | 0.44 |
|  |  | Total |  |  | 18.12 |

**ECAE.1cab** m3 Excv medios man c/carga
Precio: 17.69
Excavación a cielo abierto realizada por debajo de la cota de implantación, en terrenos medios, con medios manuales, y carga directa sobre transporte, según NTE/ADV-1.

| Código | Ud | Descripción | Rendimiento | Precio | Importe |
|---|---|---|---|---|---|
| MOOA12a | h | Peón ordinario construcción | 1.022 | 15.55 | 15.89 |
| MMMR.1bb | h | Pala crgra de neum 102cv 1,7m3 | 0.045 | 28.552 | 1.28 |
| % | % | Costes Directos Complementarios | 3 % | 17.17 | 0.52 |
|  |  | Total |  |  | 17.69 |

Claves: directo, medio, moho, limpieza, acondicionamien, terreno, blando, duro, excavacion, carga, transporte, compresor, neumatico, martillo, manual, mecanico, pala, soporte, retroexcavadora, cielo, tierra, movimiento, abierto, explosivo, detonante, acceso, cordon, roca, ayuda, mecha, rompedor, cota, cargador, defecto, terminacion, carborundum

**EIFR.3ach** u Cont ag fr hel 65mm
Precio: 301.14
Contador de agua fría con marcado CE, tipo hélice, calibre 65mm, con dos puntos de rozamiento y lectura directa por segmentos rotatorios, pre-equipado para el emisor de impulsos, para montaje vertical u horizontal, conforme a las especificaciones dispuestas en la norma UNE-EN 14154 "Contadores de agua", totalmente instalado, comprobado y en correcto estado de funcionamiento según Normas Básicas de Instalaciones Interiores de Suministro de Agua.

| Código | Ud | Descripción | Rendimiento | Precio | Importe |
|---|---|---|---|---|---|
| MOOF.8a | h | Oficial 1ª fontanería | 0.877 | 15.92 | 13.96 |
| PIFR.3ach | u | Cont ag fr hel 65mm (material) | 1 | 281.278 | 281.28 |
| % | % | Costes Directos Complementarios | 2 % | 295.24 | 5.90 |
|  |  | Total |  |  | 301.14 |

**EIFG30h** u Valv esf lat-niq ø2 1/2´´
Precio: 26.13
Válvula de esfera, diámetro 2 1/2´´ de latón niquelado, presión nominal 16 atm y paso total, totalmente instalada y comprobada.

| Código | Ud | Descripción | Rendimiento | Precio | Importe |
|---|---|---|---|---|---|
| MOOF.8a | h | Oficial 1ª fontanería | 0.132 | 15.92 | 2.10 |
| PIFG30h | u | Valv esfera lat-niq ø2 1/2" (material) | 1 | 23.519 | 23.52 |
| % | % | Costes Directos Complementarios | 2 % | 25.62 | 0.51 |
|  |  | Total |  |  | 26.13 |

**EIFG36f** u Valv compuerta bronce ø2´´
Precio: 12.22
Válvula de compuerta roscada de bronce de 2´´ de diámetro, presión nominal 16 atm y temperatura máxima de 200 °C, totalmente instalada y comprobada.

| Código | Ud | Descripción | Rendimiento | Precio | Importe |
|---|---|---|---|---|---|
| MOOF.8a | h | Oficial 1ª fontanería | 0.13 | 15.92 | 2.07 |
| PIFG36f | u | Válvula compuerta Br ø2" (material) | 1 | 9.913 | 9.91 |
| % | % | Costes Directos Complementarios | 2 % | 11.98 | 0.24 |
|  |  | Total |  |  | 12.22 |

**pp.EIFA.5bc** u Grupo bombeo 7m³/h 40mca
Precio: 1187.07
Grupo de bombeo para suministrar un caudal de 7 m³/h a 40 mca de presión, compuesto por dos electrobomba/s de 1.10 kW de potencia eléctrica cada una, trifásica/s y de velocidad 2900 rpm, incluso presostatos, manómetros, válvulas, colectores, latiguillos flexibles, sistema de control de alternancia continua y cuadro eléctrico según norma UNE-EN-60204-1 en diferentes materiales, plástico o metal, con protección IP-56 o IP54 respectivamente, totalmente instalado, conectado y en correcto estado de funcionamiento.

| Código | Ud | Descripción | Rendimiento | Precio | Importe |
|---|---|---|---|---|---|
| MOOF.8a | h | Oficial 1ª fontanería | 7.442 | 15.92 | 118.48 |
| MOOF11a | h | Especialista fontanería | 7.444 | 13.93 | 103.69 |
| PIFA.5bc | u | Grupo bombeo 7m³/h 40mca (material) | 1 | 941.623 | 941.62 |
| % | % | Costes Directos Complementarios | 2 % | 1163.79 | 23.28 |
|  |  | Total |  |  | 1187.07 |

**EIFA.6bebc** u Calderín iny 500l 8kg/cm²
Precio: 852.09
Calderín o depósito de presión tipo inyectores de chapa de acero galvanizada en caliente, de 500 l de capacidad y 8 Kg/cm² de presión nominal, con dos inyectores, con orificio de conexión de 1 1/2" de diámetro y orificio de drenaje de 1 1/4" de diámetro, incluso latiguillos flexibles de conexión entre módulo de bombeo y módulo de acumulación, totalmente instalado, conectado y en correcto estado de funcionamiento.

| Código | Ud | Descripción | Rendimiento | Precio | Importe |
|---|---|---|---|---|---|
| MOOF.8a | h | Oficial 1ª fontanería | 3.095 | 15.92 | 49.27 |
| MOOF11a | h | Especialista fontanería | 3.095 | 13.93 | 43.11 |
| PIFA.6bebc | u | Caldn 500l 8Kg/cm² 2iny (material) | 1 | 742.999 | 743.00 |
| % | % | Costes Directos Complementarios | 2 % | 835.38 | 16.71 |
|  |  | Total |  |  | 852.09 |

**EIFC10babc** m Canlz ocu sr3.2 ø16mm 40%acc
Precio: 6.68
Canalización oculta realizada con tubo de polietileno reticulado (PEX), diámetro interior 16mm y espesor de pared 2.2mm, serie 3.2, incluso garras de sujeción y con un incremento del precio del tubo del 40% en concepto de uniones, accesorios y piezas especiales, totalmente instalada y comprobada.

| Código | Ud | Descripción | Rendimiento | Precio | Importe |
|---|---|---|---|---|---|
| MOOA.8a | h | Oficial 1ª construcción | 0.135 | 17.78 | 2.40 |
| MOOF.8a | h | Oficial 1ª fontanería | 0.096 | 15.92 | 1.53 |
| MOOF11a | h | Especialista fontanería | 0.096 | 13.93 | 1.34 |
| PIFC.7baac | m | Tb PEX ø16mm sr 3.2 brr 40%acc (material) | 1 | 1.276 | 1.28 |
| % | % | Costes Directos Complementarios | 2 % | 6.55 | 0.13 |
|  |  | Total |  |  | 6.68 |

**EIFC10cabc** m Canlz ocu sr3.2 ø20mm 40%acc
Precio: 7.45
Canalización oculta realizada con tubo de polietileno reticulado (PEX), diámetro interior 20mm y espesor de pared 2.8mm, serie 3.2, incluso garras de sujeción y con un incremento del precio del tubo del 40% en concepto de uniones, accesorios y piezas especiales, totalmente instalada y comprobada.

| Código | Ud | Descripción | Rendimiento | Precio | Importe |
|---|---|---|---|---|---|
| MOOA.8a | h | Oficial 1ª construcción | 0.14 | 17.78 | 2.49 |
| MOOF.8a | h | Oficial 1ª fontanería | 0.105 | 15.92 | 1.67 |
| MOOF11a | h | Especialista fontanería | 0.105 | 13.93 | 1.46 |
| PIFC.7caac | m | Tb PEX ø20mm sr 3.2 brr 40%acc (material) | 1 | 1.678 | 1.68 |
| % | % | Costes Directos Complementarios | 2 % | 7.30 | 0.15 |
|  |  | Total |  |  | 7.45 |

**EIFC10eabc** m Canlz ocu sr3.2 ø32mm 40%acc
Precio: 10.68
Canalización oculta realizada con tubo de polietileno reticulado (PEX), diámetro interior 32mm y espesor de pared 4.4mm, serie 3.2, incluso garras de sujeción y con un incremento del precio del tubo del 40% en concepto de uniones, accesorios y piezas especiales, totalmente instalada y comprobada.

| Código | Ud | Descripción | Rendimiento | Precio | Importe |
|---|---|---|---|---|---|
| MOOA.8a | h | Oficial 1ª construcción | 0.149 | 17.78 | 2.65 |
| MOOF.8a | h | Oficial 1ª fontanería | 0.122 | 15.92 | 1.94 |
| MOOF11a | h | Especialista fontanería | 0.122 | 13.93 | 1.70 |
| PIFC.7eaac | m | Tb PEX ø32mm sr 3.2 brr 40%acc (material) | 1 | 4.18 | 4.18 |
| % | % | Costes Directos Complementarios | 2 % | 10.47 | 0.21 |
|  |  | Total |  |  | 10.68 |

**EIFG62ab** u Llave paso ø3/8´´ roscada
Precio: 7.27
Llave de paso de latón para roscar, de diámetro 3/8´´ y presión nominal 16 atm, totalmente instalada y comprobada.

| Código | Ud | Descripción | Rendimiento | Precio | Importe |
|---|---|---|---|---|---|
| MOOF.8a | h | Oficial 1ª fontanería | 0.131 | 15.92 | 2.09 |
| PIFG62ab | u | Llave de paso ø3/8" roscada (material) | 1 | 5.041 | 5.04 |
| % | % | Costes Directos Complementarios | 2 % | 7.13 | 0.14 |
|  |  | Total |  |  | 7.27 |

**EIFG61a** u Llave de escuadra baja calidad
Precio: 3.13
Llave de escuadra de calidad baja de 1/2" de diámetro, totalmente instalada y comprobada.

| Código | Ud | Descripción | Rendimiento | Precio | Importe |
|---|---|---|---|---|---|
| MOOF.8a | h | Oficial 1ª fontanería | 0.131 | 15.92 | 2.09 |
| PIFG61a | u | Llave escuadra calidad baja (material) | 1 | 0.984 | 0.98 |
| % | % | Costes Directos Complementarios | 2 % | 3.07 | 0.06 |
|  |  | Total |  |  | 3.13 |

**EISC.1fc** m Baj eva PVC sr-B DN110mm 40%acc
Precio: 9.41
Bajante para evacuación de aguas residuales de todo tipo según norma UNE-EN 1453, con tubo de PVC de diámetro 110mm, y espesor 3,20mm, unión por encolado, con comportamiento frente al fuego B-s3,d0 según normas RD 312/2005, con incremento del precio del tubo del 40% en concepto de uniones, accesorios y piezas especiales, incluso ayudas de albañilería.

| Código | Ud | Descripción | Rendimiento | Precio | Importe |
|---|---|---|---|---|---|
| MOOA.8a | h | Oficial 1ª construcción | 0.066 | 17.78 | 1.17 |
| MOOA12a | h | Peón ordinario construcción | 0.066 | 15.55 | 1.03 |
| MOOF.8a | h | Oficial 1ª fontanería | 0.263 | 15.92 | 4.19 |
| PISC.1fc | m | Tubo eva PVC sr-B Ø110mm 40%acc (material) | 1 | 2.75 | 2.75 |
| PBAC.1ba | t | CEM I 42.5 R granel | 0.001 | 91.24 | 0.09 |
| % | % | Costes Directos Complementarios | 2 % | 9.23 | 0.18 |
|  |  | Total |  |  | 9.41 |

**EISC.1ac** m Baj eva PVC sr-B DN32mm 40%acc
Precio: 7.31
Bajante para evacuación de aguas residuales de todo tipo según norma UNE-EN 1453, con tubo de PVC de diámetro 32mm, y espesor 3,0mm, unión por encolado, con comportamiento frente al fuego B-s3,d0 según normas RD 312/2005, con incremento del precio del tubo del 40% en concepto de uniones, accesorios y piezas especiales, incluso ayudas de albañilería.

| Código | Ud | Descripción | Rendimiento | Precio | Importe |
|---|---|---|---|---|---|
| MOOA.8a | h | Oficial 1ª construcción | 0.066 | 17.78 | 1.17 |
| MOOA12a | h | Peón ordinario construcción | 0.066 | 15.55 | 1.03 |
| MOOF.8a | h | Oficial 1ª fontanería | 0.263 | 15.92 | 4.19 |
| PISC.1ac | m | Tubo eva PVC sr-B Ø32mm 40%acc (material) | 1 | 0.687 | 0.69 |
| PBAC.1ba | t | CEM I 42.5 R granel | 0.001 | 91.24 | 0.09 |
| % | % | Costes Directos Complementarios | 2 % | 7.17 | 0.14 |
|  |  | Total |  |  | 7.31 |

**EISC.1bc** m Baj eva PVC sr-B DN40mm 40%acc
Precio: 10.44
Bajante para evacuación de aguas residuales de todo tipo según norma UNE-EN 1453, con tubo de PVC de diámetro 40mm, y espesor 3,0mm, unión por encolado, con comportamiento frente al fuego B-s3,d0 según normas RD 312/2005, con incremento del precio del tubo del 40% en concepto de uniones, accesorios y piezas especiales, incluso ayudas de albañilería.

| Código | Ud | Descripción | Rendimiento | Precio | Importe |
|---|---|---|---|---|---|
| MOOA.8a | h | Oficial 1ª construcción | 0.093 | 17.78 | 1.65 |
| MOOA12a | h | Peón ordinario construcción | 0.093 | 15.55 | 1.45 |
| MOOF.8a | h | Oficial 1ª fontanería | 0.372 | 15.92 | 5.92 |
| PISC.1bc | m | Tubo eva PVC sr-B Ø40mm 40%acc | 1 | 1.13 | 1.13 |
| PBAC.1ba | t | CEM I 42.5 R granel | 0.001 | 91.24 | 0.09 |
| % | % | Costes Directos Complementarios | 2 % | 10.24 | 0.20 |
|  |  | Total |  |  | 10.44 |

**PBPO.1daba** m3 H 25 plástica 20 mm CEM II/A-P 32.5 R IIa (29/01/2015)
Precio: 55.65
Hormigón de resistencia característica 25 N/mm2, de consistencia plástica, adecuado para vibrar, con árido procedente de machaqueo, tamaño máximo 20 mm., con cemento CEM II/A-P 32.5 R, en exposición normal (IIa), y asiento en el cono de Abrams de 2 a 6 cm., con tolerancia ±1 cm., confeccionado en obra, con hormigonera de 160 l. de capacidad.

| Código | Ud | Descripción | Rendimiento | Precio | Importe |
|---|---|---|---|---|---|
| MOOA12a | h | Peón ordinario construcción | 0.584 | 15.55 | 9.08 |
| PBAC.2aa | t | CEM II/A-P 32.5 R granel | 0.333 | 80.19 | 26.70 |
| PBRG.1eb | t | Grava caliza 10/20 lvd 10km | 1.238 | 8.59 | 10.63 |
| PBRA.1adb | t | Arena 0/6 triturada lvd 10km | 0.638 | 9.06 | 5.78 |
| PBAA.1a | m3 | Agua | 0.21 | 1.08 | 0.23 |
| MMMA21a | h | Pistola inyección de mano | 1.641 | 1.97 | 3.23 |
|  |  | Total |  |  | 55.65 |

**PBPO.2bbbc** m3 H 15 blanda 20 CEM II/A-P 42.5 R IIa (12/01/2015)
Precio: 50
Hormigón de resistencia característica 15 N/mm2, de consistencia blanda, adecuado para picar, con árido procedente de machaqueo, tamaño máximo 20 mm., con cemento CEM II/A-P 42.5 R, según UNE-EN 197-1:2000 en exposición normal (IIa), y asiento en el cono de Abrams de 5 a 10 cm., con tolerancia ±1 cm., confeccionado en obra, con hormigonera de 300 l. de capacidad.

| Código | Ud | Descripción | Rendimiento | Precio | Importe |
|---|---|---|---|---|---|
| MOOA12a | h | Peón ordinario construcción | 0.368 | 15.55 | 5.72 |
| PBAC.2da | t | CEM II/A-P 42.5 R granel | 0.241 | 102.1 | 24.61 |
| PBRG.1eb | t | Grava caliza 10/20 lvd 10km | 1.263 | 8.59 | 10.85 |
| PBRA.1adb | t | Arena 0/6 triturada lvd 10km | 0.651 | 9.06 | 5.90 |
| PBAA.1a | m3 | Agua | 0.225 | 1.08 | 0.24 |
| MMMH.3cae | h | Hgn diesel conve 300l | 1.15 | 2.33 | 2.68 |
|  |  | Total |  |  | 50 |

**EEEM.2ab** m2 Encofrado muro alt <1.5 2 caras (29/01/2015)
Precio: 51.8
Encofrado de madera a 2 caras para muro de altura menor 1.5 m. mediante tablas y tablones de madera para hormigón visto, considerando 8 usos, incluso desencofrado, limpieza y almacenamiento.

| Código | Ud | Descripción | Rendimiento | Precio | Importe |
|---|---|---|---|---|---|
| MOOA.8a | h | Oficial 1ª construcción | 1.342 | 17.78 | 23.86 |
| MOOA11a | h | Peón especializado construcción | 1.538 | 15.78 | 24.27 |
| PBAD.8a | l | Desencofrante líquido | 0.015 | 2.56 | 0.04 |
| PBUC.6a | kg | Puntas a p/const 17x70 caja 3kg | 0.3 | 1.17 | 0.35 |
| PBUW.5a | kg | Alambre reco n.13ø2.0mm mazos5kg | 0.6 | 1.01 | 0.61 |
| MMEM.1ah | m3 | Amtz mad tabl 2.6x10-20cm 8 us | 0.06 | 9.86 | 0.59 |
| MMEM.4f | m3 | Amtz mad encf tabl 8 us (maquinaria; 29/01/2015) | 0.08 | 13.268 | 1.06 |
| % | % | Costes Directos Complementarios | 2 % | 50.78 | 1.02 |
|  |  | Total |  |  | 51.8 |

Claves: construccion, directo, complementario, madero, estructura, moho, limpieza, especial, madera, muro, tabla, alambre, encofrar, cara, desencofrante, tablon, punta, almacenar

**ECCM.1ai** kg B 400 S corruø32 e/muros (29/01/2015)
Precio: 1.02
Acero corrugado B 400 S soldable, de diámetro 32 mm., colocado en muros de contención, incluso corte, ferrallado y despuntes.

| Código | Ud | Descripción | Rendimiento | Precio | Importe |
|---|---|---|---|---|---|
| MOOA.8a | h | Oficial 1ª construcción | 0.007 | 17.78 | 0.12 |
| MOOA12a | h | Peón ordinario construcción | 0.007 | 15.55 | 0.11 |
| PEAA.3ai | kg | Acero corru B 400 S ø32 (material; 29/01/2015) | 1.05 | 0.733 | 0.77 |
| % | % | Costes Directos Complementarios | 2 % | 1.00 | 0.02 |
|  |  | Total |  |  | 1.02 |

Claves: construccion, moho, acero, ordinario, muro, diametro, contenedor, colocacion, corrugado, acondicionamien, corte

**ERPP.8cbc** m2 Impr a-ox st met mate col (30/11/2014)
Precio: 0.07
Imprimación de secado rápido, formulado a base de resinas alquídicas modificadas, a base de fosfato de zinc, estudiada como imprimación anticorrosiva para estructuras metálicas, con acabado mate de colores rojo, verde o gris, previa limpieza del soporte según Norma ISO 8051-1:88.

| Código | Ud | Descripción | Rendimiento | Precio | Importe |
|---|---|---|---|---|---|
| MOON.8a | h | Oficial 1ª pintura | 0.003 | 15.96 | 0.05 |
| PRCP.8cbc | l | Impr est met mate col (material; 30/11/2014) | 0.1 | 0.175 | 0.02 |
| % | % | Costes Directos Complementarios | 1 % | 0.07 | 0.00 |
|  |  | Total |  |  | 0.07 |

**PBPL.3c** m3 Pasta yeso alta dureza
Precio: 62.43
Pasta de yeso de alta dureza, confeccionado en obra.

| Código | Ud | Descripción | Rendimiento | Precio | Importe |
|---|---|---|---|---|---|
| MOOA11a | h | Peón especializado construcción | 1.623 | 15.78 | 25.61 |
| PBAY.1d | t | Yeso alta dureza (material) | 0.85 | 42.548 | 36.17 |
| PBAA.1a | m3 | Agua | 0.6 | 1.08 | 0.65 |
|  |  | Total |  |  | 62.43 |

## Recursos

**MOOA.9a** h Oficial 2ª construcción
Oficial 2° construcción.

**MOOF.9a** h Oficial 2ª fontanería
Oficial 2° fontanería.

**MOOE.9a** h Oficial 2ª electricidad
Oficial 2° electricidad.

**MMMT.5bbb** h Cmn de transp 12T 10m3 3ejes
Camion de transporte de 12 toneladas con una capacidad de 10 metros cúbicos y 3 ejes.

**MMMA.4ba** h Compr diésel 4m3
Compresor portátil diésel de 4m3 de caudal y 7 kilos de presión, incluso seguro.

**MMMD.1aa** h Martll picador 80mm
Martillo picador con un diametro de 80mm.

**MMMA.4aa** h Compr diésel 3m3
Compresor portátil diésel de 3m3 de caudal y 7 kilos de presión, incluso seguro.
Claves: compresor, maquinaria, soporte, presion, electrico, diesel, caudal, portatil

**MMMR.1de** h Pala crgra de neum 179cv 3,2m3
Pala cargadora de neumaticos de potencia 179 caballos de vapor con una capacidad de carga en pala de 3,2m3.

**MMME.1cbc** h Retro de neum s/palafrtl 0,8m3
Retroexcavadora de neumaticos de potencia 90 caballos de vapor, sin pala frontal y capacidad de la cuchara retroexcavadora de 0,8m3.

**MOOM.8a** h Oficial 1ª metal
Oficial 1° metal.

**MOOE12a** h Peón electricidad
Claves: mano, obra, electricidad, peon

**MOOE.8a** h Oficial 1ª electricidad
Oficial 1° electricidad.

**MMMT.5aaa** h Cmn de transp 10T 8m3 2ejes
Camion de transporte de 10 toneladas con una capacidad de 8 metros cúbicos y 2 ejes.

**MOOA.8a** h Oficial 1ª construcción
Oficial 1° construcción.

**PFFC.2b** u Ladrillo perf n/visto 24x11.5x7
Ladrillo cerámico panal o perforado 24x11.5x7cm.

**PBPM.3c** m3 Mto cto M-5 CEM ind
Mortero industrial de albañilería M-5 realizado con cemento común gris, con una resistencia a compresión de 5 N/mm2, según UNE-EN 998-2:2004, preparado en fábrica y servido en obra.

**PEAA.3bc** kg Acero corru B 500 S ø10
Acero corrugado soldable B 500 S, de 10mm de diámetro, homologado, 0.617 kg/m.
Claves: estructura, diametro, acero, corrugado, homologado

**PBPC.3abba** m3 H 25 blanda TM 20 IIa
Hormigón preparado de resistencia caracteristica 25 N/mm2, de consistencia blanda y tamaño máximo del árido 20 mm, en ambiente normal IIa , transportado a una distancia máxima de 10 km, contados desde la central suministradora. Se consideran cargas completas de 6 ó 9 m3 y un tiempo máximo de descarga en obra de 45 minutos.

**MMMH.5c** h Vibrador gasolina aguja ø30-50mm
Vibrador para hormigón de gasolina con aguja de diámetro 30-50mm incluso seguro.

**PRFS11cf** m2 Rollo linóleum de corcho 6mm
Rollo de linóleum a base de acite de linaza oxidado, resinas, harina gruesa de corcho granulado y colorantes minerales, con soporte de yute y estructura de corcho, acabado con ceras acrílicas, espesor 6mm, U3P3 (según DIN 18171), resistencia al fuego Cfl-S2, conductividad térmica 0.10 W/mK, aislamiento acústico 17 dB, suministrado en rollos de 2x32m.
Claves: base, madero, estructura, resistencia, capa, soporte, revestimiento, corcho, marmol, suelo, suministro, resina, mineral, oxidacion, aislamiento, termico, liso, acrilico, flexible, acustico, colorante, fuego, conductor, granular, yute, grueso, linoleo, rollo, linaza, linoleum

**PBUA.4a** kg Adhesivo unilateral p/pav flx
Adhesivo unilateral para revestimientos flexibles.
Claves: fijacion, revestimiento, sellador, adhesivo, lateral, flexible

**PRWW30a** kg Pasta alisadora p/pav flexible
Pasta alisadora para pavimentos flexibles.
Claves: revestimiento, pavimentacion, suelo, pasta, flexible, alisador

**pp-roble-PBMN11dk** m
Claves: pino, madero, madera, liston, alto, basico, nacional

**MOON.8a** h Oficial 1ª pintura
Oficial 1° pintura.

**MOON10a** h Ayudante pintura
Claves: mano, obra, pintura, ayudante

**PRCP11ebb** l Esmalte lac-PU satinado col
Esmalte laca de poliuretano, de varios colores con acabado satinado.

**PNIB.3a** kg Emu bit modf c/ caucho tipo EA
Emulsión bituminosa modificada con caucho tipo EA, aplicable en frio formando película continua y elástica, para protección de muros de contención, cimentaciones y medianeras, en botes de 25kg y de 1,5kg/m2 de rendimiento, según UNE 104-231.
Claves: cimiento, muro, contenedor, modificado, proteccion, continuo, emulsion, medianero, aplicacion, elastico, frio, caucho, betun, pelicula, bote

**ppPB7-PFTA10ba** u
Claves: metal, fachada, carpinteria, hoja, marco, inferior, puerta, relleno, acero, cerrajeria, galvanizar, rejilla, espuma, plancha, bisagra, embutir, manivela, paso, ciego

**PRCP10aab** l Esmalte martelé brillo col
Esmalte tipo martelé, de varios colores con acabado brillo.

**PRCP.8bbb** l Impr sob Fe mate nj
Imprimación antioxidante sobre hierro, de color naranja con acabado mate.

**PRCP14abc** l Imprimación ign met sat col
Imprimación antioxidante ignífuga, reacción al fuego: M1, de varios colores con acabado satinado.

**PRCP14ccb** l Pintura intu met mate bl
Pintura intumescente, certificado estabilidad al fuego para estructuras metálicas, de color blanco con acabado mate.

**PRCP14bbc** l Esmalte ign sat col
Esmalte ignífugo de acabado, reacción al fuego: M1 , de varios colores con acabado satinado.

**PRCW.7a** h Equipo proyección
Equipo de proyección neumática.
Claves: neumatico, revestimiento, paramento, proyeccion, equipo, sintetico, revoco

**MOOF.8a** h Oficial 1ª fontanería
Oficial 1° fontanería.

**MMMW.9a** h Plataforma autpro
Plataforma telescópica autopropulsada tipo tijera, para una altura máxima de trabajo de 14m, y mínima de 1.6m, con una carga útil en plataforma de 900 kg.
Claves: maximo, carga, maquinaria, autopropulsado, trabajo, plataforma, telescopico, tijera

**MMMR.2dc** h Pala crgra de oruga 128cv 1,5m3
Pala cargadora de neumaticos de potencia 128 caballos de vapor con capacidad de pala de 1,5 metros cúbicos.

**MMMR.1bb** h Pala crgra de neum 102cv 1,7m3
Pala cargadora de neumaticos de potencia 102 caballos de vapor con una capacidad de carga en pala de 1,7m3.

**MMME.1baa** h Retro de neum c/palafrtl 0,34m3
Retroexcavadora de neumaticos de potencia 70 caballos de vapor, con pala frontal y capacidad de la cuchara retroexcavadora de 0,34m3.

**PC.CAVERT.ALZ** u Canon vertido
Canon de vertido.

**PBRT.1cc** t Zahorra montera artificial 20km
Zahorra montera artificial, lavada, a pie de obra, considerando transporte con camión de 25 t, a una distancia media de 20km.

**MMMC.6c** h Motoniveladora 140 CV
Motoniveladora provista de una hoja o cuchilla cortadora utilizada para nivelar suelos con una potencia de 140 CV.

**MMMC.1b** h Rodll autpro 10 T
Rodillo compactador autopropulsado de 10 toneladas.

**MMMT.4b** h Camión cuba 10000l
Camión cuba de 10000 litros de capacidad.

**PBPC.1cab** m3 H 10 blanda tamaño máximo 40
Hormigón preparado de resistencia caracteristica 10 N/mm2, de consistencia blanda y tamaño máximo del árido 40 mm, transportado a una distancia máxima de 10 km, contados desde la central suministradora. Se consideran cargas completas de 6 ó 9 m3 y un tiempo máximo de descarga en obra de 45 minutos.

**PBPC.3abaa** m3 H 25 plástica TM 20 IIa
Hormigón preparado de resistencia caracteristica 25 N/mm2, de consistencia plástica y tamaño máximo del árido 20 mm, en ambiente normal IIa , transportado a una distancia máxima de 10 km, contados desde la central suministradora. Se consideran cargas completas de 6 ó 9 m3 y un tiempo máximo de descarga en obra de 45 minutos.

**PEAA.3bk** kg Acero corru B 500 S ø6-25
Acero corrugado soldable B 500 S, de entre 6-25mm de diámetro, homologado, 1.43 kg/m y precio promedio.

**PBUW.5a** kg Alambre reco n.13ø2.0mm mazos5kg
Alambre recocido N° 13 (diámetro 2.0mm) suministrado en mazos de 5 Kg.

**PNIL.1bbcb** m2 LO-30-FP UNE 104-238 PE
Lámina bituminosa de oxiasfalto, tipo LO-30-FP, según normas DB-HS1 del CTE y UNE 104-238, de 30gr/dm2, de superficie no protegida, con armadura constituida por fieltro de poliéster no tejido de 130 gr/m2, recubierta con mástico bituminoso en ambas caras y terminada con aluminiopolietileno como antiadherente en ambas caras, en rollos de 1m de ancho.

**PNIB.4b** kg Emu bit n/io negra tipo ED
Emulsión bituminosa negra no iónica tipo ED, formada por betunes y resinas, fillerizada y estabilizada con emulsionantes minerales coloidales, para utilizar como imprimación en sistemas adheridos de impermeabilización y como componente en morteros asfálticos, en recipientes de 30kg, según normas DB-HS1 del CTE y UNE 104-231.

**PBPC.1dbbm** m3 H 200 blanda tamaño máximo 20
Hormigón preparado de resistencia caracteristica 20 N/mm2, de consistencia blanda y tamaño máximo del árido 20 mm, transportado a una distancia máxima de 10 km, contados desde la central suministradora. Se consideran cargas completas de 6 ó 9 m3 y un tiempo máximo de descarga en obra de 45 minutos.

**PBAC.2ab** t CEM II/A-P 32.5 R envasado
Cemento portland con adición puzolánica CEM II/A-P 32.5 R, según norma UNE-EN 197-1:2000 envasado.

**PEAM.3aa** m2 Mallazo ME 15x15 ø 5-5
Mallazo electrosoldado ME 15x15cm, de diámetros 5-5mm y acero B 500 T.

**MMMC10a** h Regla vibrante
Claves: maquinaria, vibracion, regla

**PBUL14a** m Junta bentonita+caucho p/H>12cm
Junta sellante a base de bentonita de sodio natural y caucho butilo, expansible en contacto con el agua, de sección 2.5x2cm, para juntas verticales u horizontales en hormigón de espesor mayor de 12cm.

**PNIS.1ca** m2 Lamn de PVC e=1,2mm
Lámina de policloruro de vinilo de 1,2mm de espesor sin armadura obtenida por calandrado, en rollos de 1.5x30m según UNE 53.362.

**PBUC.4a** u Clavo galv c/aran met unn pl
Tornillo galvanizado con arandela metálica para unión de placas.

**PNTP.5aca** m2 Panel XPS 0.027 e40mm
Panel de poliestireno extruido (XPS) de 40mm de espesor, mecanizado lateral recto y superficie lisa, con una conductividad térmica de 0.027 W/mK y resistencia térmica 1.50 m2K/W, reacción al fuego Euroclase E, con marcado CE, para aplicación en suelos como aislante bajo pavimento de uso doméstico, código de designación XPS-EN 13164 - T1-CS(10/Y)250-DLT(1)5-CC(2/1,5/50)60 según norma UNE-EN 13164:2002 .

**PBPC.1dbb** m3 H 15 blanda tamaño máximo 20
Hormigón preparado de resistencia caracteristica 15 N/mm2, de consistencia blanda y tamaño máximo del árido 20 mm, transportado a una distancia máxima de 10 km, contados desde la central suministradora. Se consideran cargas completas de 6 ó 9 m3 y un tiempo máximo de descarga en obra de 45 minutos.

**PISC.2faa** m Tb sr-UD Ø315mm unn peg
Tubo liso para saneamiento de PVC, de diámetro 315mm y espesor 7.70mm, según la Norma UNE-EN 1401-I, para canalización enterrada o no, con junta pegada y evacuación de todo tipo de aguas, incluso las procedentes de electrodomésticos, suministrado en tubos de longitud 5.8 m.

**PBPC.1gbb** m3 H-20/B/20/IIa
Hormigón preparado de resistencia caracteristica 20 N/mm2, de consistencia blanda y tamaño máximo del árido 20 mm, en ambiente normal IIa.

**PISC.1gb** m Tubo eva PVC sr-B Ø125mm 30%acc
Tubo liso evacuación PVC de diámetro 125mm y espesor 3.20mm, para canalización aérea, unión por encolado, con comportamiento frente al fuego M1 según normas NF, para la evacuación de todo tipo de aguas, incluso las procedentes de electrodomésticos, según Norma EN 1453 serie B, suministrado en tubos de 5 m de longitud, con incremento del precio del tubo del 30% en concepto de uniones, accesorios y piezas especiales.

**PBAC.1ba** t CEM I 42.5 R granel
Cemento portland CEM I 42.5 R, según norma UNE-EN 197-1:2000 , a granel.

**PISC.2bbb** m Tb sr-UD Ø125mm unn elas 30%acc
Tubo liso para saneamiento de PVC, de diámetro 125mm y espesor 3.20mm, según la Norma UNE-EN 1401-I, para canalización enterrada o no, con junta elástica y evacuación de todo tipo de aguas, incluso las procedentes de electrodomésticos, suministrado en tubos de longitud 5.8 m, con incremento del precio del tubo del 30% en concepto de uniones, accesorios y piezas especiales.

**PISC.2cbb** m Tb sr-UD Ø160mm unn elas 30%acc
Tubo liso para saneamiento de PVC, de diámetro 160mm y espesor 4.20mm, según la Norma UNE-EN 1401-I, para canalización enterrada o no, con junta elástica y evacuación de todo tipo de aguas, incluso las procedentes de electrodomésticos, suministrado en tubos de longitud 5.8 m, con incremento del precio del tubo del 30% en concepto de uniones, accesorios y piezas especiales.

**PISC.4ab** m Tubo eva PP autex Ø40mm 30%acc
Tubo liso para saneamiento de polipropileno autoextinguible, de diámetro 40 mm, para canalización aérea con unión por encastre y para la evacuación de todo tipo de aguas residuales, incluso las procedentes de electrodomésticos, hasta 95°C y pH entre 9 y 12, fabricado según Norma DIN 19560 y suministrado en tubos de 3 m, con incremento del precio del tubo del 30% en concepto de uniones, accesorios y piezas especiales.

**PISC.2aab** m Tb sr-UD Ø110mm unn peg 30%acc
Tubo liso para saneamiento de PVC, de diámetro 110mm y espesor 3.20mm, según la Norma UNE-EN 1401-I, para canalización enterrada o no, con junta pegada y evacuación de todo tipo de aguas, incluso las procedentes de electrodomésticos, suministrado en tubos de longitud 5.8 m, con incremento del precio del tubo del 30% en concepto de uniones, accesorios y piezas especiales.

**PBRA.1add** t Arena 0/6 triturada lvd 30km
Arena triturada, lavada, de granulometria 0/6, a pie de obra, considerando transporte con camión de 25 t, a una distancia media de 30km.
Claves: medio, areno, arena, transporte, soporte, pie, lavadero, mortero, camion, obra, granulometria, basico, triturado, rio, arido

**PISC.2bab** m Tb sr-UD Ø125mm unn peg 30%acc
Tubo liso para saneamiento de PVC, de diámetro 125mm y espesor 3.20mm, según la Norma UNE-EN 1401-I, para canalización enterrada o no, con junta pegada y evacuación de todo tipo de aguas, incluso las procedentes de electrodomésticos, suministrado en tubos de longitud 5.8 m, con incremento del precio del tubo del 30% en concepto de uniones, accesorios y piezas especiales.

**PISC.2cab** m Tb sr-UD Ø160mm unn peg 30%acc
Tubo liso para saneamiento de PVC, de diámetro 160mm y espesor 4.20mm, según la Norma UNE-EN 1401-I, para canalización enterrada o no, con junta pegada y evacuación de todo tipo de aguas, incluso las procedentes de electrodomésticos, suministrado en tubos de longitud 5.8 m, con incremento del precio del tubo del 30% en concepto de uniones, accesorios y piezas especiales.

**PISC.2dab** m Tb sr-UD Ø200mm unn peg 30%acc
Tubo liso para saneamiento de PVC, de diámetro 200mm y espesor 4.90mm, según la Norma UNE-EN 1401-I, para canalización enterrada o no, con junta pegada y evacuación de todo tipo de aguas, incluso las procedentes de electrodomésticos, suministrado en tubos de longitud 5.8 m, con incremento del precio del tubo del 30% en concepto de uniones, accesorios y piezas especiales.

**PISC.2fbb** m Tb sr-UD Ø315mm unn elas 30%acc
Tubo liso para saneamiento de PVC, de diámetro 315mm y espesor 7.70mm, según la Norma UNE-EN 1401-I, para canalización enterrada o no, con junta elástica y evacuación de todo tipo de aguas, incluso las procedentes de electrodomésticos, suministrado en tubos de longitud 5.8 m, con incremento del precio del tubo del 30% en concepto de uniones, accesorios y piezas especiales.

**PISC.2eab** m Tb sr-UD Ø250mm unn peg 30%acc
Tubo liso para saneamiento de PVC, de diámetro 250mm y espesor 6.20mm, según la Norma UNE-EN 1401-I, para canalización enterrada o no, con junta pegada y evacuación de todo tipo de aguas, incluso las procedentes de electrodomésticos, suministrado en tubos de longitud 5.8 m, con incremento del precio del tubo del 30% en concepto de uniones, accesorios y piezas especiales.

**PISC.2gbb** m Tb sr-UD Ø400mm unn elas 30%acc
Tubo liso para saneamiento de PVC, de diámetro 400mm y espesor 9.80mm, según la Norma UNE-EN 1401-I, para canalización enterrada o no, con junta elástica y evacuación de todo tipo de aguas, incluso las procedentes de electrodomésticos, suministrado en tubos de longitud 5.8 m, con incremento del precio del tubo del 30% en concepto de uniones, accesorios y piezas especiales.

**MOOF10a** h Oficial 3ª fontanería
Oficial 3° fontanería.
Claves: mano, obra, fontaneria, oficial

**PISA.1bc** u Bt sif c/tap cie c/cerco 8 boc
Bote sifónico de PVC de diámetro 110 con tapa ciega con cerco de acero inoxidable y fondo de 8 bocas de diámetro 50, con registro y para encolar.

**PISA.9cb** u Arq rgtr cua PP 40x40cm tap enlo
Arqueta prefabricada registrable de polipropileno, de medidas 40x40cm, con conexiones laterales adaptables a tubos de diámetro de 75 a 250mm y tapa para enlosar con marco, fabricados por inyección de polipropileno, adecuada para registro de la red enterrada de colectores.

**PISA.2b** u Sumidero sifónico PVC-INOX VØ50
Sumidero sifónico clase K3 según UNE EN 1253 para cuartos de baño, terrazas o patios, con salida vertical de diámetro 50mm y unión mediante junta pegada, cuerpo de PVC y rejilla de acero inoxidable, según Normas DIN 19599 y DIN 1229, con velocidad de evacuación 0.44 l/s, según ISO DIS 9896.

**PISC.1cd** m Tubo eva PVC sr-B Ø50mm 50%acc
Tubo liso evacuación PVC de diámetro 50mm y espesor 3.0mm, para canalización aérea, unión por encolado, con comportamiento frente al fuego M1 según normas NF, para la evacuación de todo tipo de aguas, incluso las procedentes de electrodomésticos, según Norma EN 1453 serie B, suministrado en tubos de 5 m de longitud, con incremento del precio del tubo del 50% en concepto de uniones, accesorios y piezas especiales.

**PISC.8cab** m Tb san gres DN200mm est 30%acc
Tubo para saneamiento de gres vitrificado de diámetro nominal 200mm, con resistencia al aplastamiento estándar, enchufe según DIN 19543, según norma DIN 1230, indicado para la evacuación de todo tipo de aguas, en canalización enterrada, hasta 70°C en utilización contínua y pH entre 2 y 12, suministrado en tubos de longitud 30m, con incremento del precio del tubo del 30% en concepto de uniones, accesorios y piezas especiales.

**PISC.1fa** m Tubo eva PVC sr-B Ø110mm
Tubo liso evacuación PVC de diámetro 110mm y espesor 3.20mm, para canalización aérea, unión por encolado, con comportamiento frente al fuego M1 según normas NF, para la evacuación de todo tipo de aguas, incluso las procedentes de electrodomésticos, según Norma EN 1453 serie B, suministrado en tubos de 5 m de longitud.

**PFFC.4ba** u Ladrillo c macizo 24x11.5x5 maq
Ladrillo cerámico macizo realizado a máquina de 24x11.5x5cm.
Claves: mano, ceramico, ladrillo, fabrica, macizo, soporte, fachada, maquina, dimension, fabricacion

**PUCA10a** u Tapa+aro registro fund estanca
Tapa y aro de registro estanca de fundición de hierro pintados con pintura bituminosa. De diámetro 650mm. Con sistema de cierre de tres tornillos para asegurar la estanquidad al agua hasta 1 bar de presión. Con superficie antideslizante y junta de polietileno. Según norma UNE-EN 124:1995.

**PFDZ10bcg** u Rejilla ventilac 20x20cm
Rejilla de ventilacion forjado sanitario de 200x200 mm., lamas fijas a 45º de acero galvanizado, tela mosquitera de fibra de vidrio.

**PISC27cgb** m Tb PVC eva resid Ø90 30%acc
Tubo sanitario de PVC, para evacuación de aguas residuales, de 90 mm. de diámetro y 2.9 mm. de espesor, suministrado en piezas de 5 m. de longitud, incluso p.p. de uniones, accesorios y elementos de fijación.

**PFFC.2c** u Ladrillo perf n/visto 24x11.5x9
Ladrillo cerámico panal o perforado 24x11.5x9cm.
Claves: catalan, ceramico, ladrillo, fabrica, fachada, perforacion, dimension, gafa, panal

**PBPM.4as** m3 Mto sec M-40a silo c/mez
Mortero seco de dosificación M-40a (1:6), con arena de granulometría 0/2, suministrado a granel en silo con mezclador; densidad 1.337 Kg/m3.

**PISA.4aa** u Can PP c/rej 130x75 p/pluv gar
Canaleta para recogida de pluviales fabricada por inyección de polipropileno, de 130mm de ancho y 75mm de alto, con rejilla de polipropileno adecuada para garajes o aparcamientos y de ancho igual a la canaleta, en color gris y con sistema de fijación para asegurar la rejilla a la canaleta, suministrada en tramos de 50cm, conforme a la norma UNE EN 1253-I.

**PISC.1bd** m Tubo eva PVC sr-B Ø40mm 50%acc
Tubo liso evacuación PVC de diámetro 40mm y espesor 3.0mm, para canalización aérea, unión por encolado, con comportamiento frente al fuego M1 según normas NF, para la evacuación de todo tipo de aguas, incluso las procedentes de electrodomésticos, según Norma EN 1453 serie B, suministrado en tubos de 5 m de longitud, con incremento del precio del tubo del 50% en concepto de uniones, accesorios y piezas especiales.

**PEHG.1c** m Semivigueta armada c=220mm
Semivigueta armada de 220mm de canto.

**PEHB.1bj** u Bovedilla H e/e fdo 70 59x30cm
Bovedilla de hormigón, de dimensiones 59x30cm (largo x alto) y ancho 20cm. Intereje de forjado de 70cm.

**PEAM.3bb** m2 Mallazo ME 15x30 ø 6-6
Mallazo electrosoldado ME 15x30cm, de diámetros 6-6mm y acero B 500 T.
Claves: estructura, diametro, acero, dimension, electrosoldadur, mallazo

**PEAM.3ad** m2 Mallazo ME 15x15 ø 8-8
Mallazo electrosoldado ME 15x15cm, de diámetros 8-8mm y acero B 500 T.
Claves: estructura, diametro, acero, dimension, electrosoldadur, mallazo

**MMMG.2bb** h Grúa torre alt40.7m fle35m q1000
Grúa torre de 40.7 metros de altura estándar, flecha de 35 metros soportando carga en punta de 1000, incluso seguro.

**PFFC.1be** u Ladrillo hueco db 24x11.5x7
Ladrillo cerámico hueco doble, de 24x11.5x7cm.

**PBUL.4a** kg Elastómero líquido sellado junta
Elastómero líquido sin disolvente, vulcanizable en frío, para sellado de juntas.

**PBUJ.2c** m Perfil jnt const PE ø15mm
Perfil cilíndrico diametro 15mm de espuma de polietileno de célula cerrada obtenida por extrusión continua, para fondo de juntas constructivas de dilatación o retracción.

**PNTW36a** m Cinta papel kraft autoadhesiva
Cinta de papel Kraft aluminio, reforzado con hilos de fibra de vidrio textil autoadhesiva, ancho 63mm.

**MMEC.2h** m Molde cil cartón cua 40x40
Molde cilíndrico de cartón de aluminio tipo Kraft y polietileno para encofrado de pilares cuadrados de dimensiones 40x40cm, constituido por un molde interior con la forma y un contramolde exterior circular, suministrado en piezas de 3m de longitud, para un sólo uso.
Claves: cuadrado, soporte, aluminio, pieza, interior, exterior, encofrar, polietileno, dimension, suministro, carton, pilar, kraft, circulacion, molde, cilindro, encofrado

**PNTW.1b** m2 Complejo aislante dos estratos
Complejo aislante de dos estratos uno poroso y otro elástico y pesado, de 18mm de espesor, suministrado en rollos.
Claves: porosidad, suministro, aislante, pesado, termico, elastico, acustico, complejo, estrato, rollo

**pp-PFPE.2acb** m2 Panel sandw 0.8Al/0.5a e=50mm
Panel sandwich aislante de fachada y cubierta, fabricado en continuo formado por dos paramentos metálicos de chapa lisa, una chapa exterior de aluminio de 0.80mm y una chapa interior de acero de 0.50mm, alma aislante de poliuretano, de conductividad térmica 0.027 W/(mºK), espesor de panel 50mm y ancho de panel 900mm, con sistema de fijación mediante tubo de acero conformado 100x100x3 mm con angulares de soporte anclados con varilla roscada, grapa de agarre y diseño de la junta que oculta las fijaciones, colores blanco, crema, gris, verde, rojo y azul.

**PBUT12e** u Tornillo autr6.5x130a inx c/aran
Tornillo autorroscante de 6.5x115mm de acero inoxidable 18/8, para espesores menores de 3mm, equipado con arandela de metal-neopreno o PVC.
Claves: fijacion, rosca, acero, equipo, tornillo, pvc, inoxidable, arandela

**PBUJ.1b** m Junta estnq pfl trapecial plas
Junta de estanqueidad perfil trapezoidal en plástico celular no absorbente.
Claves: plastico, fijacion, celular, junta, sellador, perfil, estanquidad

**PIME.2c** u Est met sup hrz 6 capt
Conjunto estructural para 6 captadores solares, de acero galvanizado en forma de L, de dimensiones 40x40x4, con un ángulo de inclinación de las placas de 45º, incluso elementos de sujección del captador.

**PNIW16d** u Caz nor desagüe vert ø110mm
Cazoleta normal con paragravilla para desagüe vertical de 110mm de diámetro, realizada con caucho EPDM, faldilla de 340x340mm, para solapo con láminas de impermeabilización y manguetón para acoplamiento a bajante de 200mm de longitud, con tapa y rejilla de protección.
Claves: vertical, vertedero, lamina, diametro, bajante, proteccion, desagüe, acoplar, norma, rejilla, tapa, caucho, impermeabilizan, cazoleta, mangueton

**PEAC.6aa** m2 Plancha zinc e/0.35mm
Plancha de zinc, de 0.35mm de espesor y 2.45 Kg/m2.
Claves: estructura, material, soporte, metal, zinc, plancha, plomo

**PRRT39abba** m2 Bald trz g-m 40x40cl nor
Baldosa de terrazo para uso normal, grano medio, de 40x40cm, tonos claros, fabricada con aridos triturados de tamaños comprendidos entre 2 y 35mm, cemento II-B/45 y colorantes inalterables vibrada y prensada, con acabado desbastado, para pulir en obra.
Claves: medio, grava, areno, compacto, hormigon, manual, especial, superficie, lavadero, pieza, revestimiento, baldosa, marmol, piedra, terrazo, cemento, exterior, agua, obra, vibracion, suelo, canto, dimension, fabricacion, color, norma, blanco, prensado, presion, granito, alto, pulir, intensivo, gris, claro, polvo, colorante, hidrofugacion, rigido, distribucion, triturado, brillo, mate, rodar, oscuro, grano, grueso, desbastado, silice, inalterado

**PRRT40b** m2 Acabado pulido brillo terrazo
Acabado pulido brillo para terrazos.

**PBRA.1abd** t Arena 0/3 triturada lvd 30km
Arena triturada, lavada, de granulometria 0/3, a pie de obra, considerando transporte con camión de 25 t, a una distancia media de 30km.
Claves: medio, areno, arena, transporte, soporte, pie, lavadero, mortero, camion, obra, granulometria, basico, triturado, rio, arido

**PFFC.1cm** u Ladrillo hueco trip 33x16x11
Ladrillo cerámico hueco triple, de 33x16x11cm.
Claves: catalan, ceramico, hueco, ladrillo, fabrica, soporte, fachada, sencillo, doble, dimension, triple, mahon, macheton

**MOOC.8a** h Oficial 1ª carpintería
Oficial 1° carpintería.

**PFMM.1ba** m2 Mampara de panel resinas de 13
Mampara para cabinas de aseos, con p.p. de puertas con manecilla mod. A 300-PZ de HERRIARKI o equivalente y condena interior, formada por panel laminado de alta presión a base de celulosa y resinas sintéticas lacado con pinturas de poliuretano pigmentadas en masa tipo PERSTOP, VIMSA, TRESPA o equivalente, de 10 mm. de espesor, montada en estructura de tubos huecos de acero inoxidable de 40 mm. de diámetro, compuesta por soportes regulables de suelo a techo anclados a forjado en encuentros y esquinas, apoyos axiliares y perfil perimetral superior, incluso angulares de sujecion, tornillileria y demas elementos en acero inoxidable, montaje según indicaciones del fabricantee. Color ral a elegir por la D.F. Totalmente montada.

**PFFC.5i** u Bardo machihembrado 100x25x3.5
Pieza cerámica machihembra, tipo bardo 100x25x3.5cm.
Claves: ceramico, fabrica, fachada, pieza, union, dimension, machihembrado, bardo

**PBUA50aaa** kg Adh cementoso C1
Adhesivo cementoso normal (C1) , según UNE-EN 12004:2001.

**ppPiedraext-PRRP.1a** m2
Claves: placa, revestimiento, marmol, piedra, paramento, rojo, negro, circulo, cortador, rosa, calizo, marron, crema, chapado, marfil, travertino, emperador, cehegin, alicante, coralito, capri, grana, imperial, marquina, morata, bateig

**PBRA.1adb** t Arena 0/6 triturada lvd 10km
Arena triturada, lavada, de granulometria 0/6, a pie de obra, considerando transporte con camión de 25 t, a una distancia media de 10km.

**huella-borriol-pulida** m
Claves: catalan, pieza, pavimentacion, baldosa, baldosin, dimension, compuesto, huella, natural, pulir, rustico, gres, porcelana

**tabica-borriol-pulida** m
Claves: catalan, pieza, pavimentacion, baldosa, baldosin, dimension, compuesto, natural, pulir, rustico, gres, tabica, porcelana

**pp-PRRP13ac** m
Claves: revestimiento, marmol, suelo, cara, canto, rojo, negro, circulo, blanco, rosa, pulir, calizo, macael, marron, calidad, gris, crema, marfil, rigido, rodapie, serpentina, emperador, cehegin, alicante, coralito, capri, grana, imperial, marquina, morata, zarzi

**PFPC.1ac** m2 Pl YL normal 12.5mm
Placa prefabricada de yeso laminado, de espesor 12.5mm, ancho 120cm y longitudes 200, 240, 250, 260, 280 y 300cm.
Claves: humedad, refuerzo, masa, resistencia, prefabricado, lamina, soporte, superficie, aluminio, placa, yeso, agua, cara, vidrio, fibra, alto, tejido, local, hidrofugacion, fuego, incendio, vapor, barrera, clasificacion

**PFPP11a** m Maestra fj pl yeso 70x0.60mm
Maestra de 70x0.60mm, para fijación de las placas de yeso, de perfil galvanizado, en barras de 3m de longitud.

**PFPP12a** m Perfil simple U 30x30x0.6 mm
Perfil simple en "U" galvanizada, de 30x30x0.6mm, para anclaje perimetral de particiones con paneles de yeso.
Claves: fachada, particion, tabiqueria, yeso, perfil, anclaje, simple, panel, galvanizar, perimetro

**PFPP15a** u Tornillo 25mm p/pnl yeso
Tornillo autoperforante para panel de yeso de 25mm.
Claves: diametro, yeso, tornillo, panel

**PFPP.5a** m Banda papel microperforado alt r
Banda de papel microperforado de alta resistencia, para juntas de paneles de yeso, suministrado en rollos de 150m.
Claves: resistencia, fachada, tabiqueria, yeso, junta, suministro, panel, banda, papel, alto, rollo, microperforado

**PFPP.8b** kg Pasta junta panel yeso c/cinta
Pasta para juntas de panel de yeso con cinta, en sacos de 25Kg.

**PFPP.7a** kg Pasta ayuda panel yeso
Pasta versátil para ayuda en panel de yeso, en sacos de 25Kg.

**PRTW13a** u Anclaje directo
Claves: directo, revestimiento, techo, falso, acero, anclaje, chapa, galvanizar

**PRTW13d** u Conector 60x115x27
Pieza para conexión de perfiles de 60x115x27mm en chapa de acero galvanizada de 0.5mm de espesor.
Claves: pieza, revestimiento, techo, falso, acero, perfil, chapa, galvanizar, conexion

**PFPP17a** u Escuadra de cuelgue
Claves: estructura, fachada, tabiqueria, anclaje, escuadra, galvanizar

**ppPA3** u
Puerta de paso Pivotan o similar, formada por dos hojas pivotantes, una hoja vidriera 1V de dimensiones 91x212x4 cm más fijo ciego lateral de 34x212x4 cm y doble tapeta superior de 135x28 cm. Altura total del conjunto 260 cm. Realizada con alma de tablero contrachapado de chopo recubierta en laminado estratificado de alta densidad (HPL) color a elegir por la D.F. Con cantos curvos en hoja y galces. Herrajes del sistema Pivotan o similar, conjunto formado por pletina superior de zamac con pivote y muelle en la parte superior de la hoja, pala sustentante de acero con casquillo de teflón para alojamiento del pivote, fijado al galce. Soporte inferior de zamac, pala inferior con semiesfera de teflón, frontal del picaporte curvado. Galces y tapetas en DM hidrófugo recubiertos en madera de haya de espesor según cerramiento. Incluso tope de puerta atornillado al pavimento.

**ppPA4** u
A4.Puerta de paso Pivotan o similar, formada por una hoja pivotante vidriera 1V de dimensiones 91x212x4 cm, y doble tapeta superior de 91x46 cm. Altura total del conjunto 260 cm. Realizada con alma de tablero contrachapado de chopo recubierta en laminado estratificado de alta densidad (HPL) color a elegir por la D.F. Con cantos curvos en hoja y galces. Herrajes del sistema
Pivotan o similar, conjunto formado por pletina superior de zamac con pivote y muelle en la parte superior de la hoja, pala sustentante de acero con casquillo de teflón para alojamiento del pivote, fijado al galce. Soporte inferior de zamac, pala inferior con semiesfera de teflón, frontal del picaporte curvado. Galces y tapetas en DM hidrófugo recubiertos en madera de haya de espesor según cerramientos. Incluso tope de puerta atornillado al pavimento.

**ppPA5** u
Puerta de paso Pivotan o similar, formada por una hoja pivotante ciega de dimensiones 91x212x4 cm y doble tapeta superior de 91x28 cm. Altura total del conjunto 240 cm. Realizada con alma de tablero contrachapado de chopo recubierta en laminado estratificado de alta densidad (HPL) color a elegir por la D.F. Con cantos curvos en hoja y galces. Herrajes del sistema Pivotan o similar, conjunto formado por pletina superior de zamac con pivote y muelle en la parte superior de la hoja, pala sustentante de acero con casquillo de teflón para alojamiento del pivote, fijado al galce. Soporte inferior de zamac, pala inferior con semiesfera de teflón, frontal del picaporte curvado. Galces y tapetas en DM hidrófugo recubiertos en madera de haya de espesor según cerramientos. Incluso tope de puerta atornillado al pavimento. Con homologación acústica 30 dBa.

**ppPA6** u Kit Pivotan o similar puerta ciega 203x85
A6. Puerta de paso Pivotan o similar, formada por una hoja pivotante ciega de dimensiones 86x212x4 cm y doble tapeta superior de 86x46 cm. Altura total del conjunto 260 cm. Realizada con alma de tablero contrachapado de chopo recubierta en laminado estratificado de alta densidad (HPL) color a elegir por la D.F. Con cantos curvos en hoja y galces. Herrajes del sistema Pivotan o similar, conjunto formado por pletina superior de zamac con pivote y muelle en la parte superior de la hoja, pala sustentante de acero con casquillo de teflón para alojamiento del pivote, fijado al galce. Soporte inferior de zamac, pala inferior con semiesfera de teflón, frontal del picaporte curvado. Galces y tapetas en DM hidrófugo recubiertos en madera de haya de espesor según cerramientos. Manilla de placa 17x17 anti enganche tipo U, situada a una altura de 130 cm. Con homologación acústica 30 dBa.

**ppPA7** u
A7.Puerta de paso formada por una hoja CORREDERA ciega para cubrir hueco de dimensiones 91x212x4 cm y doble tapeta superior de 91x46 cm. Altura total del conjunto 260 cm. Realizada con alma de tablero contrachapado de chopo recubierta en laminado estratificado de alta densidad (HPL) color a elegir por la D.F. Con cantos curvos en hoja y galces. Herrajes. Galces y tapetas
en DM hidrófugo recubiertos en madera de haya de espesor según cerramientos. Incluso tope de puerta atornillado al pavimento.

**ppPA8** u
A8.Puerta de paso Pivotan o similar, formada por dos hojas abatibles ciegas de 81x212x4 cm y doble tapeta superior de 162x46 cm. Altura total del conjunto 260 cm. Realizadas con alma de tablero contrachapado de chopo recubierta en laminado estratificado de alta densidad (HPL) color a elegir por la D.F. Con cantos curvos en hoja y galces. Herrajes del sistema Pivotan o similar, conjunto formado por pletina superior de zamac con pivote y muelle en la parte superior de la hoja, pala sustentante de acero con casquillo de teflón para alojamiento del pivote, fijado al galce. Soporte inferior de zamac, pala inferior con semiesfera de teflón, frontal del picaporte curvado. Galces y tapetas en DM hidrófugo recubiertos en madera de haya de espesor según cerramientos. Incluso tope de puerta atornillado al pavimento. Con homologación acústica 30 dBa.

**ppPA11** u
A11.Puerta de paso Pivotan o similar, formada por una hoja abatible ciega de dimensiones 86x212x4 cm. Realizada con alma de tablero contrachapado de chopo recubierta en laminado estratificado de alta densidad (HPL) color a elegir por la D.F. Con cantos curvos en hoja y galces. Herrajes del sistema Pivotan o similar, conjunto formado por pletina superior de zamac con pivote
y muelle en la parte superior de la hoja, pala sustentante de acero con casquillo de teflón para alojamiento del pivote, fijado al galce. Soporte inferior de zamac, pala inferior con semiesfera de teflón, frontal del picaporte curvado. Galces y tapetas en DM hidrófugo recubiertos en madera de haya necesario según cerramientos. Incluso tope de puerta atornillado al pavimento. Con homologación acústica 30 dBa.

**ppPA12** u
A12. Puerta de paso Pivotan o similar, formada por dos hojas abatibles ciegas de 91x212x4 cm. Realizadas con alma de tablero contrachapado de chopo recubierta en laminado estratificado de alta densidad (HPL) color a elegir por la D.F. Con cantos curvos en hoja y galces. Herrajes del sistema Pivotan o similar, conjunto formado por pletina superior de zamac con pivote y muelle en la parte superior de la hoja, pala sustentante de acero con casquillo de teflón para alojamiento del pivote, fijado al galce. Soporte inferior de zamac, pala inferior con semiesfera de teflón, frontal del picaporte curvado. Galces y tapetas en DM hidrófugo recubiertos en madera de haya de espesor según cerramientos. Incluso tope de puerta atornillado al pavimento.

**ppPA13** u
A13. Puerta de paso Pivotan o similar, formada por una hoja pivotante 180º en doble abatimiento, vidriera 1V de dimensiones 91x212x4 cm. Realizada con alma de tablero contrachapado de chopo recubierta en laminado estratificado de alta densidad (HPL) color a elegir por la D.F. Con cantos curvos en hoja y galces. Herrajes del sistema Pivotan o similar, conjunto formado por pletina superior de zamac con pivote y muelle en la parte superior de la hoja, pala sustentante de acero con casquillo de teflón para alojamiento del pivote, fijado al galce. Soporte inferior de zamac, pala inferior con semiesfera de teflón, frontal del picaporte curvado. Galces y tapetas en DM hidrófugo recubiertos en madera de haya de espesor según cerramientos. Manilla de placa 17x17 anti enganche tipo U, situada a una altura de 130 cm. Cerradura de un punto con amaestramiento simple. Incluso tope de puerta atornillado al pavimento.

**ppPB2-PFTA10aa** u
A14. Puerta de paso Pivotan o similar, formada por dos hojas pivotantes con vidriera de 45x212x4 cm cada una. Realizadas con alma de tablero contrachapado de chopo recubierta en laminado estratificado de alta densidad (HPL) color a elegir por la D.F. Con cantos curvos en hoja y galces. Herrajes del sistema Pivotan o similar, conjunto formado por pletina superior de zamac con pivote y muelle en la parte superior de la hoja, pala sustentante de acero con casquillo de teflón para alojamiento del pivote, fijado al galce. Soporte inferior de zamac, pala inferior con semiesfera de teflón, frontal del picaporte curvado. Galces y tapetas en DM hidrófugo recubiertos en madera de haya de espesor cm según cerramientos. Incluso tope de puerta atornillado al pavimento.
Claves: metal, fachada, carpinteria, hoja, marco, inferior, puerta, relleno, acero, cerrajeria, galvanizar, rejilla, espuma, plancha, bisagra, embutir, manivela, paso, ciego

**PIIP.2abdb** u Prta ctfue 45 2hj ab mad 180x210
Puerta cortafuegos abatible de madera de 2 hojas, para evitar la propagación del fuego en edificios con resistencia al fuego Ei2 45-B instalada en hueco de 180x210 cm, compuesta de 2 hojas formadas por canto perimetral de madera maciza machihembrada a panel DM central ignífugo (aglomerado de densidad media) y acabado en tablero de 4mm de espesor de MDF rechapado en fibras, cerco y tapajuntas del mismo material que la hoja y pernos latonados, manillas y cierre automático resistente al fuego según norma UNE-EN 1154, todo ello conforme a las especificaciones dispuestas en la norma UNE-EN 1634. Con barras antipánico Touch Tempro de Tesa ó equivalente, para puerta de 2 hojas.

**PIIP.4a** u Retenedor electromagnético
Conjunto completo de retenedor electromagnético con marcado CE, compuesto por bobina de electroimán de 50 kg de fuerza de retención a 24 V de alimentación con caja metálica pintada en color gris, pulsador de desbloqueo para liberar la hoja de la puerta, circuito para retardo del cierre y rótula atornillable a hoja de puerta cortafuegos orientable 180º, conforme a las especificaciones dispuestas en la norma UNE-EN 1155.

**PIIP.5a** u Mirilla ø245 lac p/prta ctfue
Juego de mirilla doble (a ambas caras de la hoja), lacada y pintada en gris, atornillable a hoja de puerta cortafuegos, para instalar vidrio de 245mm de diametro, incluye junta para vidrio, conforme a las especificaciones dispuestas en la norma UNE-EN 1634.

**PIIP.6b** u Vdr no mall p/mirilla prta ctfue
Vidrio no mallado de alta calidad para instalar en mirilla de puerta cortafuegos, conforme a las especificaciones dispuestas en la norma UNE-EN 1634.

**PRCP14eaa** l Barniz ign bri trans
Barniz de caucho ignífugo de acabado para maderas al interior, transparente con acabado brillo.

**PRCP14fba** l Barniz intu sat trans
Barniz intumescente. Certificado ignifugación de la madera: M1, transparente con acabado satinado.

**PIIP.1aacb** u Prta ctfue 30 1hj ab mad 90x210
Puerta cortafuegos abatible de madera de 1 hoja, para evitar la propagación del fuego en edificios con resistencia al fuego EI2 30-C instalada en hueco de 90x210 cm, compuesta de hoja formada por canto perimetral de madera maciza machihembrada a panel DM central ignífugo (aglomerado de densidad media) y acabado en tablero de 4mm de espesor de MDF rechapado en fibras, cerco y tapajuntas del mismo material que la hoja y pernos latonados, manillas y cierre automático resistente al fuego según norma UNE-EN 1154, todo ello conforme a las especificaciones en la norma UNE-EN 1634.

**ppPA3e** u
A3. Puerta de paso Pivotan o similar, reforzada, con cerradura antirrobos, formada por dos hojas pivotantes, una hoja vidriera 1V de dimensiones 91x212x4 cm más fijo ciego lateral de 34x212x4 cm y doble tapeta superior de 135x46 cm. Altura total del conjunto 260 cm. Realizada con alma de tablero contrachapado de chopo recubierta en laminado estratificado de alta densidad (HPL) color a elegir por la D.F. Con cantos curvos en hoja y galces. Herrajes del sistema Pivotan o similar, conjunto formado por pletina superior de zamac con pivote y muelle en la parte superior de la hoja, pala sustentante de acero con casquillo de teflón para alojamiento del pivote, fijado al galce. Soporte inferior de zamac, pala inferior con semiesfera de teflón, frontal del picaporte curvado. Galces y tapetas en DM hidrófugo recubiertos en madera de haya de espesor según cerramientos. Manilla de placa 17x17 anti enganche tipo U, situada a una altura de 130 cm. Cerradura reforzada antirrobos. Incluso tope de puerta atornillado al pavimento. Con homologación acústica 30 dBa.

**PBCL.lvm1** m2 Celosía lamas V aluminio T-15
Sistema de celosía móvil accionamiento manual en disposición vertical, conformado a base de lamas de aluminio extruido aleación 6063 de geometría elíptica modelo AP-140 Sistema Reja de Persianas Giménez Ganga ó equivalente, anodizadas en plata mate con sello EWAA/EURAS, cerradas con tapas testeros de aluminio anodizado en el mismo tono, separadas de la fachada la distancia que asegure el giro de las mismas, mediante el uso de ménsulas portantes distanciadotas termolacadas en RAL 9006, elaboración en taller y montaje en obra con anclajes químicos, incluso p/p de elementos de fijación y anclaje.

**PFTA10abm** m2 Puerta 2hj a galv 80x245cm c/rej
Puerta de paso de dos hojas de 80x245cm, formada por dos planchas de acero lacado ensambladas entre si y rellenas de espuma de poliuretano, con rejillas superiores e inferiores, marco de plancha de acero lacado de 1.2mm de espesor, bisagras y cerradura embutida con manivela.

**IT52-RPT** m2 Carp oscilobt lac col RPT
Carpintería de aluminio para puertas y ventanas abatibles, basculantes, oscilobatientes, correderas, lamas fijas, según secciones y plano de carpintería de proyecto, tipo IT 52 RPT de Itesal ó equivalente, con ensayos certificados de permeabilidad al agua, estanqueidad al aire y resistencia al viento según UNE-EN 1027, UNE-EN 1026 y UNE-EN 12211 respectivamente, determinándose la clasificación requerida en función de la carga de viento obtenida ésta a partir de zona geográfica, altitud de obra y características del edificio, realizado con perfiles de aluminio de 1.5 mm extruido según norma UNE-EN 12020-2, de aleación 6060/6063 según norma EN 573-3:1995 y estado T5 según la norma EN755, compuesto por marcos tubulares de dimensiones segun calculo en base a la dimension y peso del vidrio a colocar, con rotura de puente térmico, p.p. de perfiles intermedios de rigidizacion de aluminio estructural anodizado como refuerzo, de tipologia y secciones, segun calculo en base a la dimension de la carpinteria a colocar, con cámaras de drenaje y compensación de presión de gran volumen, con coeficiente de transmisión de calor K= 4,8 (W/m2 °K) en perfil, según DIN 4.108, acabado anodizado en color definido por la dirección facultativa >60micras con certificación QUALICOAT y SEASIDE CLASS (calidad marina) efectuado con ciclo de: desengrase, decapado (ataque alcalino y ácido en dos etapas), capa de conversión química (crómico), lavado con agua desmineralizada, secado, aplicación electroestática de pintura en polvo (poliéster) y cocción en horno a 190º-200º, con rotura de puente térmico mediante listones de poliamida reforzada con fibra de vídrio y engatillado mecánico a los perfiles, sistema de drenaje mediante camara de turbulencia de grandes dimensiones en el marco y salidas inferiores protegidas con deflectores, vierteaguas en las hojas, angulos vulcanizados, junta estanqueidad, juntas acristalamiento y juntas interior y exterior de EPDM calidad marina, estable a los rayos UVA, color gris o negro según muestras a elegir por DF, incluso premarcos tubulares de acero galvanizado de seccion y tipologia varias en base a la dimension de la carpinteria y peso del vidrio a colocar, atornillado de suelo a techo, enfundado que evite el par galvanico, previa colocacion de banda de neopreno entre premarco y jamba o pilar hormigon, etc., con pletina perimetral para remate, accesorios de cuelgue, seguridad, remates, tornillos de anclajes, etc., de acero inoxidable AISI 316, p.p. de refuerzo interior de los perfiles mediante perfil tubular de acero galvanizado enfundado, que evite el par galvanico, de ser necesario, ajuste, nivelado y aplomado, preparadas para recibir acristalamiento, p.p. de junquillos (rectos o curvos,clipados o grapados), p.p. de mosquiteras en cocina, y tirador de acero inoxidable pulido mate 316 vertical de diámetro 35 mm y longitud 650 mm, o mecanismos antipánico con cerradura, eliminacion de restos y limpieza. Segun planos de proyecto, normas del fabricante e indicaciones de la Direccion Facultativa, montado por personal homologado del fabricante, segun muestras previas montadas de tramos de carpintería.

**pp-perfil60x140** m
Claves: cuadrado, fachada, aluminio, rosca, barandilla, agua, color, negro, perfil, blanco, bronce, laca, defensa, plata, pulir, anodo, ovalado, oro

**PBUT.001E** p.p. Mat agarre y anclaje
Material de agarre para recibido de carpinteria y anclaje sobre elementos de hormigon o fabrica
mediante fijacion mecanica realizada con tacos quimicos Hilti M12 o similar

**80-RPT** m2 Carp oscilobt lac col RPT 80-RPT
Carpintería de aluminio para puertas y ventanas abatibles, basculantes, oscilobatientes, correderas, lamas fijas, según secciones y plano de carpintería de proyecto, tipo 80 RPT de Itesal ó equivalente, con ensayos certificados de permeabilidad al agua, estanqueidad al aire y resistencia al viento según UNE-EN 1027, UNE-EN 1026 y UNE-EN 12211 respectivamente, determinándose la clasificación requerida en función de la carga de viento obtenida ésta a partir de zona geográfica, altitud de obra y características del edificio, realizado con perfiles de aluminio de 1.5 mm extruido según norma UNE-EN 12020-2, de aleación 6060/6063 según norma EN 573-3:1995 y estado T5 según la norma EN755, con rotura de puente térmico mediante perfiles ensamblados con pletinas de poliamida reforzadas con fibra de vidrio, compuesto por marcos tubulares de dimensiones segun calculo en base a la dimension y peso del vidrio a colocar, p.p. de perfiles intermedios de rigidizacion de aluminio estructural anodizado como refuerzo, de tipologia y secciones, segun calculo en base a la dimension de la carpinteria a colocar, con cámaras de drenaje y compensación de presión de gran volumen, con coeficiente de transmisión de calor K= 4,8 (W/m2 °K) en perfil, según DIN 4.108, acabado anodizado en color definido por la dirección facultativa >60micras con certificación QUALICOAT y SEASIDE CLASS (calidad marina) efectuado con ciclo de: desengrase, decapado (ataque alcalino y ácido en dos etapas), capa de conversión química (crómico), lavado con agua desmineralizada, secado, aplicación electroestática de pintura en polvo (poliéster) y cocción en horno a 190º-200º, con rotura de puente térmico mediante listones de poliamida reforzada con fibra de vídrio y engatillado mecánico a los perfiles, sistema de drenaje mediante camara de turbulencia de grandes dimensiones en el marco y salidas inferiores protegidas con deflectores, vierteaguas en las hojas, angulos vulcanizados, junta estanqueidad, juntas acristalamiento y juntas interior y exterior de EPDM calidad marina, estable a los rayos UVA, color gris o negro según muestras a elegir por DF, con pletina perimetral para remate, accesorios de cuelgue, seguridad, remates, tornillos de anclajes, etc., de acero inoxidable AISI 316, p.p. de refuerzo interior de los perfiles mediante perfil tubular de acero galvanizado enfundado, que evite el par galvanico, de ser necesario, ajuste, nivelado y aplomado, preparadas para recibir acristalamiento, p.p. de junquillos (rectos o curvos,clipados o grapados), p.p. de mosquiteras en cocina, eliminacion de restos y limpieza. Incluso tirador de acero inoxidable pulido mate 316 vertical de diámetro 35 mm y longitud 650 mm, o mecanismos antipánico con cerradura. Segun planos de proyecto, normas del fabricante e indicaciones de la Direccion Facultativa, montado por personal homologado del fabricante, segun muestras previas montadas de tramos de carpintería.

**45-Coplanar** m2 Carp oscilobt lac col RPT 45-Coplanar
Carpintería de aluminio para puertas y ventanas abatibles, basculantes, oscilobatientes, correderas, lamas fijas, según secciones y plano de carpintería de proyecto, tipo 45 Coplanar de Itesal ó equivalente, con ensayos certificados de permeabilidad al agua, estanqueidad al aire y resistencia al viento según UNE-EN 1027, UNE-EN 1026 y UNE-EN 12211 respectivamente, determinándose la clasificación requerida en función de la carga de viento obtenida ésta a partir de zona geográfica, altitud de obra y características del edificio, realizado con perfiles de aluminio de 1.5 mm extruido según norma UNE-EN 12020-2, de aleación 6060/6063 según norma EN 573-3:1995 y estado T5 según la norma EN755, compuesto por marcos tubulares de dimensiones segun calculo en base a la dimension y peso del vidrio a colocar, p.p. de perfiles intermedios de rigidizacion de aluminio estructural anodizado como refuerzo, de tipologia y secciones, segun calculo en base a la dimension de la carpinteria a colocar, con cámaras de drenaje y compensación de presión de gran volumen, con coeficiente de transmisión de calor K= 4,8 (W/m2 °K) en perfil, según DIN 4.108, acabado anodizado en color definido por la dirección facultativa >60micras con certificación QUALICOAT y SEASIDE CLASS (calidad marina) efectuado con ciclo de: desengrase, decapado (ataque alcalino y ácido en dos etapas), capa de conversión química (crómico), lavado con agua desmineralizada, secado, aplicación electroestática de pintura en polvo (poliéster) y cocción en horno a 190º-200º, con rotura de puente térmico mediante listones de poliamida reforzada con fibra de vídrio y engatillado mecánico a los perfiles, sistema de drenaje mediante camara de turbulencia de grandes dimensiones en el marco y salidas inferiores protegidas con deflectores, vierteaguas en las hojas, angulos vulcanizados, junta estanqueidad, juntas acristalamiento y juntas interior y exterior de EPDM calidad marina, estable a los rayos UVA, color gris o negro según muestras a elegir por DF, con pletina perimetral para remate, accesorios de cuelgue, seguridad, remates, tornillos de anclajes, etc., de acero inoxidable AISI 316, p.p. de refuerzo interior de los perfiles mediante perfil tubular de acero galvanizado enfundado, que evite el par galvanico, de ser necesario, ajuste, nivelado y aplomado, preparadas para recibir acristalamiento, p.p. de junquillos (rectos o curvos,clipados o grapados), p.p. de mosquiteras en cocina, tirador de acero inoxidable pulido mate 316 vertical de diámetro 35 mm y longitud 650 mm, o mecanismos antipánico con cerradura, eliminacion de restos y limpieza. Incluso premarcos de acero galvanizado 40x20 mm. Segun planos de proyecto, normas del fabricante e indicaciones de la Direccion Facultativa, montado por personal homologado del fabricante, segun muestras previas montadas de tramos de carpintería.

**PFTZ16cbb** u Crrpta retd crr retenedor 80
Cierrapuertas con regulación de velocidad de cierre, freno de apertura y ajuste del golpe final, para puertas de anchura máxima 103cm y 80Kg, con brazo retenedor.

**PEAP.7e** kg Perfil L 40.4 a laminado
Perfil L 40.4mm, de acero laminado S275JR.
Claves: estructura, lamina, acero, perfil, angulo

**PEAP.6c** kg Perfil cua 20x20x1.5 a galv
Perfil cuadrado hueco, de acero conformado en frío y galvanizado de 20x20x1.5mm.
Claves: estructura, cuadrado, hueco, acero, dimension, perfil, galvanizar, conformado, frio

**ppPFDB36a** m2
Claves: reticula, metal, fachada, pletina, panel, galvanizar, defensa

**PBUS22a** m Cordón soldadura ø 4mm
Cordón de soldadura de diámetro 4mm.
Claves: diametro, cordon, sellador, soldadura

**pptPBUT19bb** u
Claves: diametro, fijacion, brazo, mural, perno

**PFDB16ac** m Pasamanos hierro liso 40x8mm
Doble pasamanos de hierro liso de dimensiones 40x50mm anclado a pared con soporte fijo de sección 12x12mm, uno colocado a una altura de 105 cm y otro a una altura de 70 cm, con base para fijación con tornillos.
Claves: forjado, hierro, soporte, fachada, dimension, liso, defensa, pasamano, pulir, grabado, pasamanos

**PFDB17d** u Sop pasm liso-base torn Fe
Soporte pasamanos de hierro liso, de sección 12x12mm, con base para fijación con tornillos, acabado en pintura de epoxi al fuego.
Claves: base, seccion, hierro, fachada, diametro, fijacion, tornillo, pintura, articulacion, epoxi, liso, defensa, pasamano, decorado, fuego, pasamanos

**pp-barandilla** m Barandilla a inox bltr hrz
Barandilla de escalera según planos, compuesta por montantes de acero electrosoldado de 10x10 mm con separación de 80 mm entre ellos, doble pasamanos de acero inoxidable 316 pulido mate: el inferior de dimensiones 30x50x2 mm y el superior de 50x30x2 mm, ambos anclados mediante pletina de acero electrosoldado curvado de 40x10 mm. Zócalo de barandilla de acero electrosoldado de 60x10 mm anclado mendiante pletina de acero electrosoldado de 10x15 mm. Parte proporcional de pilastra de acero electrosoldado de 80x100x4 mm de 1,70m de altura anclada al forjado mediante dos placas: una dispuesta en la parte superior del forjado de 400x200 mm y la otra en el canto del forjado de 450x200x15 mm, ambas ancladas con tornillería estructural expansiva de 10x120 mm, incluso accesorios para su colocación.
Claves: horizontal, colocacion, resistencia, fachada, accesorio, diametro, barandilla, acero, anclaje, balaustre, montante, inoxidable, defensa, pasamano, barrote

**MOOV.8a** h Oficial 1ª vidrio
Oficial 1° vidrio.

**3.3-12-4.4** m2 Acris db acus refz 44,1-15-33,1a
Acristalamiento doble acústicamente reforzado compuesto de un vidrio laminado formado por dos vidrios de 3mm de espesor y una lámina de butiral de polivinilo, cámara intermedia de aire deshidratado de 12mm con perfil separador de aluminio sellada perimetralmente y un vidrio laminado formado dos vidrios de 4mm de espesor y una lámina de butiral de polivinilo acústico, con factor solar g=0.70-0.75 y transmitancia térmica 2.7 W/m2K.

**PFAW.1a** m2 Repercusión sellado silicona
Repercusión por sellado con silicona neutra.

**PFAD.9baca** m2 Acris 4-12-44.1a be 0.03-0.1
Acristalamiento doble térmica y acústicamente reforzado, formado por un vidrio monolítico de 4mm de espesor de baja emisividad (0.03-0.1), cámara intermedia de aire deshidratado de 12mm con perfil separador de aluminio sellada perimetralmente y vidrio laminado formado por dos vidrios de 4mm de espesor y una lámina de butiral de polivinilo acústico, con factor solar g=0.52-0.70 y transmitancia térmica 1.8 W/m2K.

**PFAD.9bacb** m2 Acris 4-12-55.1a be 0.03-0.1
Acristalamiento doble térmica y acústicamente reforzado, formado por un vidrio monolítico de 4mm de espesor de baja emisividad (0.03-0.1), cámara intermedia de aire deshidratado de 12mm con perfil separador de aluminio sellada perimetralmente y vidrio laminado formado por dos vidrios de 5mm de espesor y una lámina de butiral de polivinilo acústico, con factor solar g=0.52-0.70 y transmitancia térmica 1.8 W/m2K.

**PFAL.1baE** m2 Vidrio laminar 4+4 trans
Vidrio laminar de seguridad fuerte, compuesto por 2 lunas de 4 mm. y una lámina intermedia de butiral de polivinilo transparente.

**PFAW.3a** m2 Repercusión perfil neopreno
Claves: fachada, neopreno, acristalamiento, perfil

**PFAL.1caE** m2 Vidrio laminar 5+5 trans
Vidrio laminar de seguridad fuerte, compuesto por 2 lunas de 5 mm. y una lámina intermedia de butiral de polivinilo transparente.

**PITA.2caa** u Asc el 8persn 2para
Ascensor eléctrico sin cuarto de máquinas con marcado CE para 8 personas (carga nominal de 630 kg) con 2 paradas, 0.25-1 m/s de velocidad y cabina de 2.22m de altura y 110x140cm (ancho x profundo), modelo Schindler 3100, o equivalente, con alumbrado eléctrico permanente mínimo de 50 luxes, luz emergencia, señal de sobrecarga y puertas de cabina y pasillo telescópicas de dos hojas con apertura lateral de 80x200cm con acabado en acero inoxidable (puertas de pasillo con resistencia al fuego E 30 según DB SI-1 del CTE), incluso cables y guías para el desplazamiento vertical ascendente y descendente de la cabina, dispositivos de seguridad con bloqueo automático de las puertas, paracaídas, limitador de velocidad, amortiguadores al final del recorrido e interruptor de fin de carrera y aparatos de maniobra, conforme a las especificaciones dispuestas en la normas UNE 36715:1989, UNE 58702:2005, UNE 58709:1985 y UNE-EN 81.

**ascensor** ud
Ascensor eléctrico sin cuarto de máquinas con marcado CE para 8 personas (carga nominal de 630 kg) con 2 paradas, 0,15-1 m/s de velocidad y cabina de 2.22m de altura y 110x140cm (ancho x profundo), modelo Schindler 3100, adaptado a la normativa vigente, o equivalente, acabado interior con pavimento de mármol a definir por la DF y panelado de acero inoxidable y espejo, botonera horizontal de acero inoxidable con marcado braille, avisador sonoro de maniobra y plantas, pasamanos de acero inoxidable a 0,90 m de altura, con alumbrado eléctrico permanente mínimo de 50 luxes, luz emergencia, señal de sobrecarga y puertas de cabina y pasillo telescópicas de dos hojas con apertura lateral de 85x200cm con acabado en acero inoxidable, ancho mínimo paso puerta 85 cm (puertas de pasillo con resistencia al fuego E 30 según DB SI-1 del CTE); instalada en hueco de 165x165 cm con 1.20m de foso y 3.80m de recorrido libre de seguridad medido desde la última parada, iluminado 50 luxes mínimo a 1m del techo de la cabina y en el fondo del foso, incluyendo cables y guías para el desplazamiento vertical ascendente y descendente de la cabina, dispositivos de seguridad con bloqueo automático de las puertas, paracaídas, limitador de velocidad, amortiguadores al final del recorrido e interruptor de fin de carrera y aparatos de maniobra,conforme a las especificaciones dispuestas en la normas UNE 36715, UNE 58702:2005, UNE 58709:1985 y UNE-EN 81, adaptado para la nueva normativa que entra en vigor en agosto de 2017 con los cambios introducidos en la UNE 81 20/50. Incluso registro en industria y con informe favorable de la OCA.

**MOOM12a** h Peón metal
Claves: mano, metal, obra, peon

**pp-B1-PIIP.2bbeb** u Prta ctfue 60 2hj ab a 200x210
Puerta cortafuegos abatible de acero de 2 hojas, para evitar la propagación del fuego en edificios con resistencia al fuego EI2 60-C instalada en hueco de 195x265 cm, formada por un cerco de perfil laminado en forma de Z, corte a 45° soldado a tope, dos chapas de acero de 1mm de espesor, plegadas, ensambladas y montadas con una cámara entre ambas de manterial aislante ignífugo, bisagras con muelle de cierre semiautomático, manilla antifuego con alma de acero y recubrimiento de material plástico, cierre automático especial antifuego reversible según norma UNE-EN 1154, con acabado de polvo epoxídico polimerizado al horno, en color beige, todo ello conforme a las especificaciones dispuestas en la norma UNE-EN 1634.

**pp-B2-PIIP.2bbeb** u Prta ctfue 60 2hj ab a 200x210
Puerta cortafuegos abatible de acero de 2 hojas, para evitar la propagación del fuego en edificios con resistencia al fuego EI2 60-C instalada en hueco de 175x265 cm, formada por un cerco de perfil laminado en forma de Z, corte a 45° soldado a tope, dos chapas de acero de 1mm de espesor, plegadas, ensambladas y montadas con una cámara entre ambas de manterial aislante ignífugo, bisagras con muelle de cierre semiautomático, manilla antifuego con alma de acero y recubrimiento de material plástico, cierre automático especial antifuego reversible según norma UNE-EN 1154, con acabado de polvo epoxídico polimerizado al horno, en color beige, todo ello conforme a las especificaciones dispuestas en la norma UNE-EN 1634.

**pp-B4-PIIP.1bbfb** u Prta ctfue 60 1hj ab a 120x210
Puerta cortafuegos abatible de acero de 1 hoja, para evitar la propagación del fuego en edificios con resistencia al fuego EI2 60-C instalada en hueco de 100x220cm, formada por un cerco de perfil laminado en forma de Z, corte a 45° soldado a tope, dos chapas de acero de 1mm de espesor, plegadas, ensambladas y montadas con una cámara entre ambas de manterial aislante ignífugo, bisagras reforzadas con discos templados antidesgaste de la hoja, manilla antifuego con alma de acero y recubrimiento de material plástico, cierre automático especial antifuego reversible según norma UNE-EN 1154, con acabado de polvo epoxídico polimerizado al horno, en color beige, todo ello conforme a las especificaciones en la norma UNE-EN 1634.
Claves: material, densidad, refuerzo, plastico, resistencia, capa, lamina, especial, metal, fachada, doble, carpinteria, hoja, fijacion, llave, interior, junta, puerta, cerco, roca, relleno, acero, corte, dimension, color, perfil, soldadura, industrial, cerrajeria, plano, garra, recubrimiento, chapa, epoxi, aislamiento, lana, abatible, alto, templado, cilindro, lateral, control, plegable, bisagra, disco, horno, pomo, polvo, rigido, fuego, beige, desgaste, cortafuego, lave, investigacion

**PIIP.7a** u Cr a-pan p/prta ctfue 1hj
Cierre antipánico para puertas cortafuegos de 1 hoja, con llave y maneta exterior, conforme a las especificaciones dispuestas en UNE-EN 1125.

**PIIP17a** u Saco intumescente 300x200x30mm
Saco intumescente termo-expansivo compuesto en su interior por un material intumescente que se expande cuand alcanza 150ºC debido a una serie de reacciones químicas internas, de dimensiones 300x200x30mm, para el sellado efectivo contra el fuego alrededor de las perforaciones de tuberías metálicas, bandejas y de cables y empalmes eléctricos tanto exteriores como interiores.

**PIIB.1E003** Ud Armario 1200x750x260 Bie, Extintor, Pulsador, Sirena y Luz, empotrado
Armario 1200x750x260. Bie, Extintor, Pulsador, Sirena y Luz, Marca CHESTERFIRE o equivalente, para empotrar Mod.25/1+MR4P. Incluye marco tapa-juntas para empotrar

**PIIA.3E002** Ud Grupo presión 12m3, bomba jockey + princ. electric.+Diesel
Grupo contraincendios, según normas UNE-23-500, de la marca EMICA o equivalente, para 12m3/h a 65 m.c.a. y 16.8m3/h a 61 m.c.a., compuesto por una bomba eléctrica principal modelo 3M, 32-200/5.5 tipo monoblock, para las características anteriores, bomba principal diesel mod 3P 32-200, motor diesel tipo M430 de la marca MINSEL o equivalente, de 7.8 CV 3000 rpm, refrigeración por aire, bomba JOCKEY tipo MVX 120/5 de 3 CV para 3 m3/h a 70 m.c.a. Totalmente instalado y comprobado.

**pp.PIFC.9kbbb** m Tb PP ø125mm 16atm 30%acc
Tubo de polipropileno copolímero (PP-R) , de 125mm de diámetro exterior, espesor de pared 17.3mm y presión nominal 16 atm, suministrado en tramos de 4 m de longitud, con un incremento del precio del tubo del 30% en concepto de uniones, accesorios y piezas especiales, con marcado AENOR, según normas UNE-EN ISO 15874 y DB-HS4 del CTE.

**PIFC.2E007** m Tb a ng s/sold DIN2440 ø2 1/2" 30%acc
Tubería de acero sin soldadura DIN-2440 calidad ST-35 de Ø2 1/2" mm de diámetro ,considerando un incremento sobre el precio del tubo del 30% en concepto de uniones, accesorios y piezas especiales

**PIFC.2E006** m Tb a ng s/sold DIN2440 ø2" 30%acc
Tubería de acero sin soldadura DIN-2440 calidad ST-35 de Ø2" mm de diámetro ,considerando un incremento sobre el precio del tubo del 30% en concepto de uniones, accesorios y piezas especiales.

**PIFC.2E005** m Tb a ng s/sold DIN2440 ø1 1/2" 30%acc
Tubería de acero sin soldadura DIN-2440 calidad ST-35 de Ø1 1/2" mm de diámetro ,considerando un incremento sobre el precio del tubo del 30% en concepto de uniones, accesorios y piezas especiales

**PIFC.2E004** m Tb a ng s/sold DIN2440 ø1 1/4" 30%acc
Tubería de acero sin soldadura DIN-2440 calidad ST-35 de Ø1 1/4" mm de diámetro ,considerando un incremento sobre el precio del tubo del 30% en concepto de uniones, accesorios y piezas especiales.

**PIIE.1be** u Exti porta polv ABC 6 kg
Extintor portátil permanentemente presurizado con agente extintor polvo polivalente ABC y 6 kg de capacidad con marcado CE, para la extinción de fuegos de tipo A, B y C con una eficacia 21A-113B-C, fabricado en acero y protegido exteriormente con pintura epoxi de color rojo, agente impulsor N2, válvula de disparo rápido, manómetro extraíble y válvula de comprobación de presión interna, probado a 23 kg/cm2 de presión y para una temperatura de utilización de -20ºC/+60ºC, conforme a las especificaciones dispuestas en el Reglamento de Instalaciones de Protección contra Incendios.

**PIIE.1cb** u Exti porta CO2 2 kg
Extintor portátil permanentemente presurizado con agente extintor CO2 y 2 kg de capacidad con marcado CE, para la extinción de fuegos de tipo B generalmente, con una eficacia 34B, fabricado en acero y protegido exteriormente con pintura epoxi de color rojo, agente impulsor N2, válvula de disparo rápido, manómetro extraíble y válvula de comprobación de presión interna, probado a 250 bares de presión y para una temperatura de utilización de -20ºC/+60ºC, conforme a las especificaciones dispuestas en el Reglamento de Instalaciones de Protección contra Incendios.

**PIIS.1cbaa** u Señ Al 210x297mm ftlumi c/txt
Placa para señalización de instalaciones manuales de protección contra incendios fabricada en aluminio, fotoluminiscente, con pictograma y texto serigrafiados, de dimensiones 210x297mm, conforme a las especificaciones dispuestas en las normas UNE 23033-1:1981 y UNE 23035-4:2003.

**PIIS.2baa** u Señ Al 224x224 ftlumi med eva
Placa para señalización de medios de evacuación, fabricada en aluminio, fotoluminiscente, de dimensiones 224x224mm, conforme a las especificaciones dispuestas en la norma UNE 23034:1988.

**PIIL.7d** u Ctrl micrprc detc incd 12 z
Central microprocesada convencional de detección de incendios de 12 zonas (ampliable por módulos de 4 zonas) con marcado CE, armario metálico pintado al horno en color gris, fuente de alimentación de 2.5 A, cargador para baterías, salida de tensión auxiliar protegida con fusible de 24V 2A, panel frontal con leds de indicación y teclados de membrana de inhibición de acústicas, modo dia/noche, evacuación general, test de baterías, test general, salida de alarma vigiliada a 24V 1A con módulo de sirenas, salida auxiliar 24V 2A (con baterías no incluidas), 2 salidas de alarma colector abierto a 30V 150 mA, una salida de contacto seco libre a 30V 1A protegida con fusible, llave de apertura del panel frontal y módulo de sirenas, funcionamiento a través de microprocesador de 8 bits, permite el empleo de detectores convencionales con consumos en reposo entre 30-150 mA y en alarma entre 24-117 mA, incluye programación de fuego con 1 ó 2 detectores para cada zona y discrimina fuego de pulsador y detector en la misma zona, conforme a las especificaciones dispuestas en las normas UNE 23007 y UNE-EN 54 y en el Reglamento de Instalaciones de Protección contra Incendios.

**PIIL.8a** u Batería p/ctrl detc incd
Bateria 12Vcc 7A para centrales y fuentes de alimentacion, de color negro, larga duración y carga.

**PIIL11ba** u Sir conve acus/opt int alarm
Sirena convencional óptica/acústica de alarma de incendios para interiores con marcado CE, con cambio automático de polaridad, tensión de funcionamiento de 12 a 24 V, corriente continua, 88 mA de consumo y 85 dB de potencia a 24 V y 1 metro, fabricada en ABS y pintada en color rojo, de dimensiones 100x90x43 mm, conforme a las especificaciones dispuestas en las normas UNE 23007 y UNE-EN 54 y en el Reglamento de Instalaciones de Protección.

**PIID.3b** u Hidrt ente 1 x 100 mm c/arq
Hidrante enterrado o bajo rasante con marcado CE, fabricado en hierro fundido y pintado en rojo, con 1 salida de 200mm con tapón y racor tipo BCN según UNE 23400, sistema de apertura con llave de cuadradillo de 25mm, entrada recta a tubería embridada DIN PN-16 de 4´´, sistema de clapeta de retención de agua y arqueta completa con cerco y tapa fabricada en hierro fundido, conforme a las especificaciones dispuestas en el Reglamento de Instalaciones de Protección contra Incendios.

**PIID.5c** u Llave p/aper hidrt ente
Llave metálica de cuadradillo con estructura en T para apertura de hidrantes enterradas o bajo rasante.

**PIIG.6E010** u Extinción campana agua nebuliz, cil 2x80l
Instalación de sistema de extinción en campana, mediante agua nebulizada AQUAFOG o equivalente, formada por batería de dos cilindros de 80 litros de h2O en armario equipado con colector de 3/4" en acero inoxidable, latiguillos de teflón de 1/4"x350 mm, codos, TE orientable y herrajes de fijación, incluso conos neumáticos, codos polea cable de acero de Ø2mm, placals fusible 141ºC, tensor de cable con soporte, atomizadores de descarga, caja de dispara manual y central de distribución y descarga y válvula de corte de gas mecanizada

**PIAS13d** u Amplificador estéreo 360W
Amplificador estéreo que proporciona 360 W a 4 ohms, respuesta en frecuencia de 10 Hz a 100 KHz, entradas balanceadas y desbalanceadas, circuito de protección de salida servo controlado, protección contra calentamiento y cortocircuito en salida, control en panel frontal de saturación, protección, mando de regulación de volumen frontal, refrigeración mediante ventilador y formato rack.
Claves: proteccion, panel, ventilacion, mando, regulacion, control, entrada, salida, frontal, amplificador, balancear, cortocircuito, circuito, climatizacion, saturacion

**PIAS15b** u Pupitre microfónico c/gong c/10 z
Pupitre microfónico para avisos, consta de una cápsula microfónica de tipo electret, un brazo o flexo, una base con pulsador para hablar, capaz de seleccionar 10 zonas, con prioridad de palabra y gong seleccionable.
Claves: base, construccion, pulsador, brazo, capsula

**PIAS.6cbb** u Altavoz techo lin 100V 6" 6W
Altavoz de techo circular de 6" y 6 W de potencia máxima RMS en línea 100 V, para la distribución de música y avisos, construido con altavoz de doble cono, dispersor de agudos, divisor de frecuencias, dos vías y estructura coaxial, dispone de transformador de línea de 100 V con varios devanados para selección de potencias, un sistema de montaje mediante muelles y además una rejilla de metal.
Claves: construccion, montaje, estructura, material, plastico, maximo, metal, doble, techo, pantalla, linea, circulacion, rejilla, muelle, distribucion, altavoz, transformador, musica, cono, agudo

**PIAS17b** m Cable de altavoz 2X2.5mm2
Cable coaxial balanceado para altavoces de sección 2X2.5mm2, libre de oxígeno y halógenos, fabricado especialmente para ser utilizado en instalaciones de altavoces con líneas de 100 V.
Claves: seccion, especial, instalacion, pantalla, linea, fabricacion, cable, halogeno, altavoz, balancear, oxigeno

**PIAS10b** u Altvz exponencial IP-65 100V 30W
Altavoz exponencial con transformador de línea de 100 V, grado de protección IP-65 (IEC-529) y potencia máxima en línea de 100 V RMS de 30 W, dispone además de varias tomas para seleccionar la potencia más adecuada a la instalación.
Claves: maximo, instalacion, graduacion, proteccion, linea, toma, altavoz, transformador

**PIAM28.1a** u Altavoz exponencial 40w ext
Altavoz exponencial para exterior/ambientes ruidosos de 40w de la marca UDE modelo BG-50/40T o equivalente, línea 100V. Banda pasante de 150 a 11.000 Hz. Presión acústica 109DB. Dispersión 50º.

**PIAS.1a** u Reproductor CD profesional
Reproductor de CD profesional con mando a distancia para reproducir discos del tipo: CD-RW, CD, CD-R. Formato Rack, salida coaxial digital, salidas analógicas RCA desbalanceadas, control de Pitch (-5 a +7 %), cola automática y play back programable, dispone de visualizador de tiempo (total, hasta el final del CD, hasta final de la canción), botón de repetición para poder repetir: una canción, todo el CD o un programa predefinido, botón de Skip/Search para búsqueda de canciones, jack para cascos con su correspondiente control de volumen.
Claves: pantalla, tiempo, cola, mando, control, boton, automatico, disco, salida, analogico, digital, casco

**PIAS22a** u Conector RCA macho aéreo
Conector para audio desbalanceado tipo RCA, bañado en oro.
Claves: oro, conexion

**PIAS18b** m Cable audio balanceado 2 pares
Cable de audio balanceado de 2 pares contorsionados para instalaciones permanentes, cada par está apantallado individualmente con malla de aluminio.
Claves: aluminio, instalacion, pantalla, malla, cable, par, permanente, individual, balancear

**PIAS.9a** u Esfera acustica lin 100V 30W
Esfera acústica con transformador de línea de 100 V y potencia máxima en línea de 100 V RMS de 30 W, constituida por un reflector externo y uno o varios altavoces en el interior de una envolvente esférica, garantiza ángulos de radiación de 360º en horizontal y 180º en vertical.
Claves: horizontal, vertical, maximo, interior, linea, reflejo, acustico, esfera, garantia, altavoz, transformador, envolvente, angulo

**PIAS17a** m Cable de altavoz 2X1.5mm2
Cable coaxial balanceado para altavoces de sección 2X1.5mm2, libre de oxígeno y halógenos, fabricado especialmente para ser utilizado en instalaciones de altavoces con líneas de 100 V.
Claves: seccion, especial, instalacion, pantalla, linea, fabricacion, cable, halogeno, altavoz, balancear, oxigeno

**PIAS13a** u Amplificador estéreo 60W
Amplificador estéreo que proporciona 60 W a 4 ohms, respuesta en frecuencia de 10 Hz a 100 KHz, entradas balanceadas y desbalanceadas, circuito de protección de salida servo controlado, protección contra calentamiento y cortocircuito en salida, control en panel frontal de saturación, protección, mando de regulación de volumen frontal, refrigeración mediante ventilador y formato rack.
Claves: proteccion, panel, ventilacion, mando, regulacion, control, entrada, salida, frontal, amplificador, balancear, cortocircuito, circuito, climatizacion, saturacion

**PIAV.9w** u Placa port electr ext.antivand con telecamara citymax
Placa portero electrónico digital de aluminio anodizado extrusionado, con caja de empotrar, pantalla de lectura e información, 3 pulsadores, teclado electrónico para accionamiento del abrepuertas.

**PIAV16a** u Alimentador port-electr gnal
Alimentador general para instalación de portero electrónico 125/250 V. 15 W interruptor y fusibles.

**PIAV18b** u Abrepuertas por activación
Abrepuertas con dispositivo de apertura automática por excitación eléctrica queda en disposición de apertura completo niquelado.

**PIAT.2a** m Cable telefonía 1x0.25mm2
Cable eléctrico 1x0.25 mm2 para telefonía e intercomunicación.

**PIAV25aa** m Manguera portero 4x0.25mm2
Manguera gris de 4x0.25 mm. para portero electrónico.

**PIEC.3b** m Cable paralelo Cu 2x1mm2 300v
Cable flexible de cobre de 2x1 mm2. paralelo, tensión nominal 300 V HO3V-H, con cubierta de PVC (UNE 21031).

**PIEC20b** m Tubo corrugado PVC db capa ø16mm
Tubo corrugado de doble capa de PVC, de diámetro 13 mm. para protección de cables en instalaciones eléctricas a la intemperie, empotrado en el suelo o entre máquinas. Grado de protección 7.

**PIPR.6b** u Central robo 8 zonas
Central bidirecional de 8 zonas (39 tipos de zona) con ocho particiones, ampliable a 64 zonas, con fuente de alimentación 12vcc 1 Amp y baterias incluiadas.

**PUSS65ab** m Cable mang 2x2.5mm2 1Kv p/semaf
Cable manguera multifilar de 0,22 mm2 con cubierta exterior de PVC libre de halógenos.

**PIPR.8d** u Sirena interior 9w
Sirena interior 9 w.

**PIPR26a** u Batería 12V/7Ah
Batería de 12V/7AH

**PIAT.6aa** u Armario enlace 110x70cm p/tf
Armario de enlace de 110x70 cm. para acometida de teléfono en chapa de acero galvanizado recubierto internamente de PVC.

**EPVD.2AAX** u Centralita telefonica HIPATH 3300
Centralita telefonica modelo HIPATH 3300 de Siemens o equivalente, de configuración modular para sistema en Rack 19", con 2 accesos básicos S0, para conexión de lineas exteriores tipo RDSI. 8 extensiones digitales y 4 analogicas, más dos slots libres para posible ampliación. Módulo 4 relés actuadores y 4 sensores. Tecnologia digital, llamada directa a extensiones, identificación del número que nos llama y del número conectado, llamada en espera, mensajes de texto, llamada silenciosa, información de tarifación y desvío de llamadas. Incluso parte proporcional de accesorios de fijación y tornillos, incluso certificados de homologación.

**PIAT.1am** m Manguera tf apant 8x1mm2
Manguera gris apantallada 8x1 mm2 para telefonía e intercomunicación.

**PIEC16afa** m Tubo rig PVC aboc ø32
Tubo liso rigido de PVC abocardado, de diámetro exterior 32 mm, para canalizaciones eléctricas, subterráneas, grado de protección 7, suministrado en piezas de 5 m.

**YEMA.1ia** u Conr infrm RJ 45 ctg 6
Conector infrm RJ 45 categoría 6 de Legrand o equivalente, serie Mosaic.

**PIEC52f** m Conductor UTP 4 pares cat. 6e
Cable en par trenzado de 4 pares, categoria 6 libre de halógenos.

**PIEM32cb** u Toma teléfono 6conex Cat 6
Toma de teléfono de superficie, para 6 conexiones, incluso caja de 62x55x21 mm., color marfil.

**PIEM.8c** u Caja der cua 153x110 10 conos
Caja de registro y derivación cuadrada de 153x110x66 con 10 conos de entrada y tapa opaca. IP-555.

**VDLEGR.a1** u Panel distrib. datos Cat-6e
Panel distrib. datos Cat-5e

**EPVD.2D2X** u Switch 22 puertos+2fibra
UD. Switch para la red de informatica, con Ethernet 10/100 Mbps de 22 puertos RJ45, más 2 puertos de fibra óptica 100BFX, apto para RACK 19", conectable en carcasa, modelo CNSH-2402 de la marca CNET o equivalente, incluidos latiguillos y accesorios para la instalación del mismo. Totalmente instalado en el interior del Rack.

**EPVD.2D1X** u Switch 23 puertos+1fibra
UD. Switch para la red de informatica, con Ethernet 10/100 Mbps de 23 puertos RJ45, más 1 puerto de fibra óptica 100BFX, apto para RACK 19", conectable en carcasa, modelo CNSH-2401 de la marca CNET o equivalente, incluidos latiguillos y accesorios para la instalación del mismo. Totalmente instalado en el interior del Rack.

**VDLEGR.a3** u Latiguillo de interconexion RJ45 Cat.6e
Latiguillo de interconexion RJ45 Cat.5e

**PSMR61mt** m Cableado de fibra óptico Multiomodo
Cableado en par trenzado INFOCOLE

**EPVD.7AX** u Terminal telefonico digital OptiPoint 500 Basic
Terminal telefonico digital modelo OptiPoint 500 Basic de Siemens o equivalente, con gran conectividad, dispone de display de 2x24 caracteres, altavoz, interfaz USB 1.1, 1 toma para adaptador, admite modulo Expansión, 12 teclas de funcion con LEDs, 3 teclas de dialogo, 2 teclas (+/-) para configuraciones, con opcion de 1 adaptador OptiPoint y modulo de teclas OptiPoint Expansion (max. 2). Incluso parte proporcional de accesorios.

**PIED23aaaa.1** u Toma corriente emp 10/16A calidad alta
Toma de corriente doméstica de calidad alta para instalaciones empotradas, 2 polos+tierra lateral, con mecanismo completo de 10/16A, 230 V, sin marco, según el Reglamento Electrotécnico de Baja Tensión 2002.

**PIED33b** u Toma tf RJ45, Cat.6
Toma de teléfono tipo RJ45, Categoria 6, mecanismo completo y tecla sin marco, incluido pequeño material.

**PIED15aaaa.1** u Marco emp 1 elem cld alta
Marco embellecedor para un mecamismo eléctrico empotrado de calidad alta.

**pp-PIAT.6b0** u
Claves: base, acero, galvanizar, instalacion, armario, audiovisual

**PIAR.1i** u Antena banda I canal 3 de 3 elem
Antena para recepción de banda I VHF con canal 3 de 3 elementos, ganancia 5 db relación D/A>16 db.

**PIAR.8g** u Mástil reforzado telescóp 6m
Mástil reforzado telescópico en acero galvanizado de 2 mm,de diámetros conectables, hasta alcanzar la altura de 6m.

**PIAR.9a** u Cjto accesorios garras conector
Conjunto de accesorios garras conectores etc, necesarios para la instalación individual de antenas receptoras de UHF y VHF.

**PIAR11f** m Cable coaxial ais 75 Ohm RG11
Cable coaxial 75 Ohm, tipo RG-11, conductor interior de cobre, dieléctrico de polietileno celular-aire, y recubrimiento exteior de polietileno.

**PIAR15a** u Transformador impedancia
Transformador de impedancia VHF UHF o FM homologación mt-412 y mt-414.

**PIAR17b** u Amplificador módulo B I 38db
Módulo amplificador B I 38 db transistorizado colectivas incluso mezclador homologado.

**PIAR18a** u Amplificador 4 módulos
Conjunto cuatro módulos amplificadores a transistores B I-III 60 db UHF 36/38 db B II FM 38 db colectivas homologados.

**PIAR19a** u Amplificador caja modular
Caja modular para amplificadores fuente alimentación y distribuidor homologada

**PIAR22a** u Mezclador UHF-VHF
Mezclador de intemperie con protección y sujeción al mástil para UHF-VHF homologado 75 ohm.

**PIAR25a** u Caja derivación resistiva 2 der
Caja derivación resistiva para cualquier valor de paso 1 entrada 1 salida 2 derivación homologación ND-702/1-5.

**PIAR20b** u Toma para empotrar TV FM
Base de toma para empotrar TV y FM homologación B-702/1-12.

**PIED23E005** Ud Base enchufe monofásica 10/16 A "SCHUKO" protec.infant
Base enchufe monofásica 10/16 A "SCHUKO", o modelo equivalente

**PIAR11b** m Cable coaxial 75ohm apantallado
Cable coaxial 75 ohm apantallado vídeo TV y CCTV.

**PCT.021E** u Juego carriles IPN-180
Juego carriles metalicos para soporte de transformador, garras de anclaje,

**PULV.1aaaaa** u
Claves: metal, tela, cerramiento, cerco, simple, torsion, cerca, valla, deportivo, enrejado, urbanizacion, lindero

**pp-PFTA.E0020** u Puert acer galv
Carpinteria de acero galvanizado, o equivalente, para puertas, practicables de eje vertical, hasta 180º, de apertura, según secciones y plano de carpintería de proyecto, con ensayos certificados de permeabilidad al agua, estanqueidad al aire y resistencia al viento según UNE-EN 1027, UNE-EN 1026 y UNE-EN 12211 respectivamente, consistente en perfiles de acero galvanizado en caliente segun norma UNE 36-130, de 2 mm. de espesor, compuesto por marcos tubulares de dimensiones segun calculo en base a la dimension y peso del vidrio a colocar, p.p. de perfiles intermedios de rigidizacion de acero estructural galvanizado como refuerzo, de tipologia y secciones, segun calculo en base a la dimension de la carpinteria a colocar, con cámaras de drenaje y compensación de presión de gran volumen, acabado lacado al horno, color a elegir, de 80 micras de espesor minimo, con rotura de puente térmico mediante listones de poliamida reforzada con fibra de vidrio y engatillado mecanico a los perfiles, sistema de drenaje mediante camara de turbulencia de grandes dimensiones en el marco y salidas inferiores protegidas con deflectores, vierteaguas en las hojas, angulos vulcanizados, junta estanqueidad entre marco y hoja, central, juntas acristalamiento y juntas interior y exterior de EPDM calidad marina, estable a los rayos UVA, color gris o negro según muestras a elegir por DF, incluso premarcos tubulares de acero S-275 JR galvanizado en caliente por inmersion en balsa de zinc fundido, autoportante anclado de suelo a techo o atornillado sobre soporte, de diferentes secciones y tipologias, segun el caso, previa colocacion de banda de neopreno entre premarco y jamba o pilar hormigon, etc., con pletina perimetral para remate, en el caso de tabiquería de yeso laminado, incluso herrajes de cuelgue, cierre y seguridad, p.p. de tiradores, cepillo bajo perfil, cerradura maestreada, accesorios, remates, etc., de acero inoxidable AISI 316, ajuste, nivelado y aplomado, preparadas para recibir acristalamiento, p.p. de junquillos (rectos o curvos,clipados o grapados).

**pp-PFTA.E00100** m2 Carp acer fijos
Carpinteria de acero galvanizado, para partes fijas de ventilación, según secciones y plano de carpintería de proyecto, con ensayos certificados de permeabilidad al agua, estanqueidad al aire y resistencia al viento según UNE-EN 1027, UNE-EN 1026 y UNE-EN 12211 respectivamente,, consistente en perfiles acero galvanizado en caliente segun norma UNE 36-130, de 2 mm. de espesor. totalmente terminado.

**pp-CT-PUEC.6db** u
Claves: seco, nivel, instalacion, interior, obra, proyeccion, suministro, aislante, clase, norma, aislamiento, aceite, silicona, baño, transformador, trifasico, choque

**PCT.013E** u Equipo de sondas
Equipo de sondas PT100 o similar de temperatura y termómetro digital MB103 o similar para protección
térmica de transformador, y sus conexiones a la alimentación y al elemento disparador de la
protección correspondiente, protegidas contra sobreintensidades.

**PCT.011E** u Juego de puentes de AT
Juego de puentes III de cables AT unipolares de aislamiento seco DHZ1, aislamiento 12/20 kV, de
50 mm2 en Al con sus correspondientes elementos de conexión, incluso parte proporcional de pequeño
material y accesorios de fijacion

**PCT.012E** u Juego de puentes de BT
Juego de puentes de cables BT unipolares de aislamiento seco 0.6/1 kV de Cu, de 2x150mm2 para
las fases y de 1x150mm2 para el neutro y demás características según memoria.

**PCT.010E** u Interruptor general de corte
Interruptor automático general de corte en baja tensión, dentro del centro de transformación, incluyendo linea de unión entre transformador y cuadro. Consta de modulo, normalizado, con interruptor automático NS630 o similar con bloque de reles electrónicos, de 4x630 A, incluso armario metálico 760x380x300 mm. Incluyendo accesorios,pequeño material

**PCT.015E** u Equipo medida
Equipo de medida en alta tension , compuesto por envolvente de poliester de 570x855 mm, con tapa
trasparente, en cuyo interior se dispondra un contador combinado de energia activa /110V 5(5)A , y
energia reactiva /110V 10(5)A mod Siemens Metering o similar mod ZMB410, homologado y verificado,
y 1 registrador de medidas Siemens Metering mod. RMC.T3 y modem. Se incluye 3 transformadores
de tensión y 3 transformadores de intensidad (modelo Arteche tipo UCL-24 o similar y mod
ACD-24 de Arteche o similar)

**PIEC11d** m Cable cobre desnudo 1x50
Cable desnudo de cobre recocido de 1x50 mm2 de sección, según el Reglamento Electrotécnico de Baja Tensión 2002.

**PIEP.2a** u Taco y collarín para sujección
Taco y collarín para sujeción del electrodo, según el Reglamento Electrotécnico de Baja Tensión 2002.
Claves: sujecion, tension, electrotecnico, electrodo, taco, collarin

**PCT.016E** u Puente puesta a tierra
Puente de puesta a tierra completo, incluso caja

**PCT017E** u Banqueta aislante 24 KV
Banqueta aislante para centro de transformacion, homologada, con un nivel de aislamiento de 24 KV.

**PCT.018E** u Señal advertencia A.T
Señalizacion de "PELIGRO DE MUERTE", a base de placa reglamentaria

**PCT.019E** u Par guantes maniobra 24 KV
Par de guantes de maniobra, para una tension de aislamiento de 24 KV

**PCT.020E** u Placa primeros auxilios
Placa reglamentaria de PVC para "PRIMEROS AUXILIOS" con indicacion de operaciones en caso
de emergencia

**PIIE.1E001** u Extintor CO2 5 kg
Extintor 5 Kg. CO2 eficacia 89B botella de acero certif. N-AENOR,

**PIEP.4E003** u Electrodo formado por pica de acero cobreado de 14 mmØ y 2 m
Ud. Electrodo formado por pica de acero cobreado de 14 mmØ y 2 m. longitud

**PCT.001E** u Compacto Merlin Gerin o similar gama RM6
Compacto Merlin Gerin gama RM6o similar, modelo RM6 3I (3L), referencia RM63I, para tres funciones
de línea de 400 A, según las características detalladas en memoria, con capotes cubrebornas
y lámparas de presencia de tensión, instalado..

**MMMT.2a** h Cmn dmp extravial 22T
Camión dumper extravial con capacidad de transporte para 22 toneladas.

**MMMR.4a** h Pala cargadora cadenas 135 cv
Pala cargadora sobre cadenas de 135 CV.
Claves: maquinaria, pala, cargador, cadena, cargadora

**MMME.4dc** h Tract de cad 300cv
Tractor de cadenas Bulldozer para excavación y empuje con hoja topadora de 4,50metros de potencia 300 caballos de vapor.

**PBPC.1dab** m3 H 15 blanda tamaño máximo 40
Hormigón preparado de resistencia caracteristica 15 N/mm2, de consistencia blanda y tamaño máximo del árido 40 mm, transportado a una distancia máxima de 10 km, contados desde la central suministradora. Se consideran cargas completas de 6 ó 9 m3 y un tiempo máximo de descarga en obra de 45 minutos.
Claves: blando, hormigon, plastico, resistencia, fluido, consistencia, maximo, carga, transporte, descarga, obra, tiempo, preparacion, central, suministro, pasta, basico, ambiente

**pp-PUEM.1c** m Cable Al rígido 12/20 KV 1x240
Cable rígido de aluminio de 1x240mm2, de tensión nominal 12/20 kV y con aislamiento HEPRZ1, según NT-IMBT 1400/201/1.
Claves: seccion, aluminio, cable, aislamiento, rigido, tension

**PIEC20ga** m Tb corru db par PVC 160mm
Tubo corrugado con doble pared de PVC de 160mm de diámetro nominal para canalización enterrada, con un grado de protección mecánica 9, según el NT-IEEV/89 y el Reglamento Electrotécnico de Baja Tensión 2002.
Claves: mecanico, especial, doble, accesorio, diametro, tubo, pieza, pared, graduacion, proteccion, union, canalizacion, incremento, corrugado, pvc, par, tension, electrotecnico

**PBRT.1cb** t Zahorra montera artificial 10 km
Zahorra montera artificial, lavada, a pie de obra, considerando transporte con camión de 25 t., a una distancia media de 10 km.
Claves: medio, cimiento, transporte, especial, pie, lavadero, camion, obra, zahorra, basico, natural, artificial, arido

**MMMA.3c** h Rodillo cpto autpro 10 tm
Rodillo compactador autopropulsado de 10 Tm.
Claves: maquinaria, compacto, rodillo, autopropulsado, compactador

**MMMA10a** h Camión <10 tm 8 m3
Camión hasta 10 tm., de 8 m3 de capacidad, dos ejes, tracción 4x2.
Claves: maquinaria, camion, eje, traccion

**MMMA34c** h Pala crgra neum 102cv pala 1.7m3
Pala cargadora de neumáticos de potencia entre 71 y 102 CV, capacidad de la pala entre 1.4 y 1.7 m3
Claves: neumatico, maquinaria, pala, cargador, cargadora

**MMMA39a** h Bituminadora
Claves: maquinaria, betun

**MMMA49d** h Motoniveladora 140cv
Motoniveladora de 140 CV.
Claves: maquinaria, nivel, niveladora

**UPCR.1ab** m2 Riego impr emu aniónica
Riego de imprimación sobre subbase de calzada y caminos de servicio, con emulsión aniónica rápida tipo EAR-0 a razón de 0.9 l/m2 y cubrición con 4 l/m2 de árido calizo.
Claves: base, riego, imprimacion, calizo, servicio, emulsion, anionico, calzada, cubricion, urbanizacion, camino

**UPCR.1bb** m2 Riego adh emu aniónica
Riego de adherencia entre capas de mezcla bituminosa en caliente con emulsión aniónica rápida tipo EAR-1 a razón de 0.6 kg/m2, o sobre tableros de hormigón hidráulico de grandes obras de fábrica.
Claves: hormigon, capa, fabrica, riego, tablero, hidraulico, obra, caliente, mezcla, adherencia, emulsion, betun, anionico, calzada, urbanizacion

**PIEC.6j** m Cable Al rig RV 0.6/1kV 1x240
Cable rígido de aluminio de 1x240mm2 de sección y de tensión nominal 0.6/1kV, tipo RV, con aislamiento de polietileno reticulado (XLPE) y cubierta de PVC, según el Reglamento Electrotécnico de Baja Tensión 2002.
Claves: seccion, reticula, aluminio, cubierta, polietileno, cable, pvc, aislamiento, rigido, tension, electrotecnico

**PIEC.6h** m Cable Al rig RV 0.6/1kV 1x150
Cable rígido de aluminio de 1x150mm2 de sección y de tensión nominal 0.6/1kV, tipo RV, con aislamiento de polietileno reticulado (XLPE) y cubierta de PVC, según el Reglamento Electrotécnico de Baja Tensión 2002.
Claves: seccion, reticula, aluminio, cubierta, polietileno, cable, pvc, aislamiento, rigido, tension, electrotecnico

**PIEC.8b** m Cable cobre hal 1x1.5 450/750V
Cableado formado por cable unipolar ES07Z1-K (AS), no propagador de la llama, con conductor multifilar de cobre clase 5 (-K) de 1,5 mm² de sección, con aislamiento de compuesto termoplástico a base de poliolefina libre de halógenos con baja emisión de humos y gases corrosivos (Z1), siendo su tensión asignada de 450/750 V., según el Reglamento Electrotécnico de Baja Tensión 2002.
Claves: seccion, plastico, cable, aislamiento, flexible, cobre, halogeno, tension, electrotecnico

**PIEC19bb** m Tb flx db capa PVC 16mm 30%acc
Tubo flexible corrugado doble capa de PVC de 16mm de diámetro nominal para canalización empotrada, con un grado de protección mecánica 7 y con un incremento sobre el precio del tubo del 30% en concepto de de uniones, accesorios y piezas especiales, según el NT-IEEV/89 y el Reglamento Electrotécnico de Baja Tensión 2002.
Claves: capa, mecanico, especial, doble, accesorio, diametro, tubo, pieza, graduacion, proteccion, union, canalizacion, incremento, corrugado, pvc, empotrable, flexible, tension, electrotecnico

**PIEC19cb** m Tb flx db capa PVC 20mm 30%acc
Tubo flexible corrugado doble capa de PVC de 20mm de diámetro nominal para canalización empotrada, con un grado de protección mecánica 7 y con un incremento sobre el precio del tubo del 30% en concepto de de uniones, accesorios y piezas especiales, según el NT-IEEV/89 y el Reglamento Electrotécnico de Baja Tensión 2002.
Claves: capa, mecanico, especial, doble, accesorio, diametro, tubo, pieza, graduacion, proteccion, union, canalizacion, incremento, corrugado, pvc, empotrable, flexible, tension, electrotecnico

**PIEC.8c** m Cable cobre hal 1x2.5 450/750V
Cableado formado por cable unipolar ES07Z1-K (AS), no propagador de la llama, con conductor multifilar de cobre clase 5 (-K) de 2,5 mm² de sección, con aislamiento de compuesto termoplástico a base de poliolefina libre de halógenos con baja emisión de humos y gases corrosivos (Z1), siendo su tensión asignada de 450/750 V., según el Reglamento Electrotécnico de Baja Tensión 2002.
Claves: seccion, plastico, cable, aislamiento, flexible, cobre, halogeno, tension, electrotecnico

**PIEC.8d** m Cable cobre hal 1x4 0.6/1 kV
Cable flexible de cobre, cero halógenos, de 1x4mm2 de sección y de tensión nominal 0.6/1 KV, RZ1-K(AS), con aislamiento termoplástico o de poliolefinas, según el Reglamento Electrotécnico de Baja Tensión 2002.
Claves: seccion, plastico, cable, aislamiento, flexible, cobre, halogeno, tension, electrotecnico

**PIEC19db** m Tb flx db capa PVC 25mm 30%acc
Tubo flexible corrugado doble capa de PVC de 25mm de diámetro nominal para canalización empotrada, con un grado de protección mecánica 7 y con un incremento sobre el precio del tubo del 30% en concepto de de uniones, accesorios y piezas especiales, según el NT-IEEV/89 y el Reglamento Electrotécnico de Baja Tensión 2002.
Claves: capa, mecanico, especial, doble, accesorio, diametro, tubo, pieza, graduacion, proteccion, union, canalizacion, incremento, corrugado, pvc, empotrable, flexible, tension, electrotecnico

**PIEC.8e1** m Cable cobre hal 1x6 mm² 0.6/1kV XZ1
Cable flexible de cobre, cero halógenos, de 1x6 mm2 de sección y de tensión nominal 0.6/1kV, con aislamiento de poliolefinas o polietileno reticulado (XLPE)+ Pol y cubierta de poliolefinas o termoplástica, según el Reglamento Electrotécnico de Baja Tensión 2002.
Claves: seccion, plastico, reticula, soporte, cubierta, polietileno, cable, aislamiento, flexible, cobre, halogeno, conductor, tension, electrotecnico

**PIEC.8e** m Cable cobre hal 1x6 0.6/1 KV
Cable flexible de cobre, cero halógenos, de 1x6mm2 de sección y de tensión nominal 0.6/1 KV RZ1-K(AS), con aislamiento termoplástico o de poliolefinas, según el Reglamento Electrotécnico de Baja Tensión 2002.
Claves: seccion, plastico, cable, aislamiento, flexible, cobre, halogeno, tension, electrotecnico

**PIEC.9fe** m Cable cobre hal 0.6/1kV 1x10mm²
Cable flexible de cobre, cero halógenos, de 1x10mm2 de sección y de tensión nominal 0.6/1kV, con aislamiento de poliolefinas o polietileno reticulado (XLPE) y cubierta de poliolefinas o termoplástica, según el Reglamento Electrotécnico de Baja Tensión 2002.
Claves: seccion, plastico, reticula, soporte, cubierta, polietileno, cable, aislamiento, flexible, cobre, halogeno, conductor, tension, electrotecnico

**PIEC19eb** m Tb flx db capa PVC 32mm 30%acc
Tubo flexible corrugado doble capa de PVC de 32mm de diámetro nominal para canalización empotrada, con un grado de protección mecánica 7 y con un incremento sobre el precio del tubo del 30% en concepto de de uniones, accesorios y piezas especiales, según el NT-IEEV/89 y el Reglamento Electrotécnico de Baja Tensión 2002.
Claves: capa, mecanico, especial, doble, accesorio, diametro, tubo, pieza, graduacion, proteccion, union, canalizacion, incremento, corrugado, pvc, empotrable, flexible, tension, electrotecnico

**PIEC.9af** m Cable cobre hal 0.6/1kV 1x16
Cable flexible de cobre, cero halógenos, de 1x16mm2 de sección y de tensión nominal 0.6/1kV, con aislamiento de poliolefinas o polietileno reticulado (XLPE) y cubierta de poliolefinas o termoplástica, según el Reglamento Electrotécnico de Baja Tensión 2002.
Claves: seccion, plastico, reticula, soporte, cubierta, polietileno, cable, aislamiento, flexible, cobre, halogeno, conductor, tension, electrotecnico

**PIEC19fb** m Tb flx db capa PVC 40mm 30%acc
Tubo flexible corrugado doble capa de PVC de 40mm de diámetro nominal para canalización empotrada, con un grado de protección mecánica 7 y con un incremento sobre el precio del tubo del 30% en concepto de de uniones, accesorios y piezas especiales, según el NT-IEEV/89 y el Reglamento Electrotécnico de Baja Tensión 2002.
Claves: capa, mecanico, especial, doble, accesorio, diametro, tubo, pieza, graduacion, proteccion, union, canalizacion, incremento, corrugado, pvc, empotrable, flexible, tension, electrotecnico

**PIEC.9ah** m Cable cobre hal 0.6/1kV 1x25
Cable flexible de cobre, cero halógenos, de 1x25mm2 de sección y de tensión nominal 0.6/1kV, con aislamiento de poliolefinas o polietileno reticulado (XLPE) y cubierta de poliolefinas o termoplástica, según el Reglamento Electrotécnico de Baja Tensión 2002.
Claves: seccion, plastico, reticula, soporte, cubierta, polietileno, cable, aislamiento, flexible, cobre, halogeno, conductor, tension, electrotecnico

**PIEC19hb** m Tb flx db capa PVC 63mm 30%acc
Tubo flexible corrugado doble capa de PVC de 63mm de diámetro nominal para canalización empotrada, con un grado de protección mecánica 7 y con un incremento sobre el precio del tubo del 30% en concepto de de uniones, accesorios y piezas especiales, según el NT-IEEV/89 y el Reglamento Electrotécnico de Baja Tensión 2002.
Claves: capa, mecanico, especial, doble, accesorio, diametro, tubo, pieza, graduacion, proteccion, union, canalizacion, incremento, corrugado, pvc, empotrable, flexible, tension, electrotecnico

**PIEC.9ao** m Cable cobre hal 0.6/1kV 1x240
Cable flexible de cobre, cero halógenos, de 1x240mm2 de sección y de tensión nominal 0.6/1kV, con aislamiento de poliolefinas o polietileno reticulado (XLPE) y cubierta de poliolefinas o termoplástica, según el Reglamento Electrotécnico de Baja Tensión 2002.
Claves: seccion, plastico, reticula, soporte, cubierta, polietileno, cable, aislamiento, flexible, cobre, halogeno, conductor, tension, electrotecnico

**PIEC.9am** m Cable cobre hal 0.6/1kV 1x150
Cable flexible de cobre, cero halógenos, de 1x150mm2 de sección y de tensión nominal 0.6/1kV, con aislamiento de poliolefinas o polietileno reticulado (XLPE) y cubierta de poliolefinas o termoplástica, según el Reglamento Electrotécnico de Baja Tensión 2002.
Claves: seccion, plastico, reticula, soporte, cubierta, polietileno, cable, aislamiento, flexible, cobre, halogeno, conductor, tension, electrotecnico

**PIEC16kc** m Tubo rigido PVC 125mm 40%acc
Tubo rígido de PVC diámetro nominal 125mm y un grado de protección mecánica 7 para canalización de superficie con un incremento sobre el precio del tubo del 40% en concepto de de uniones, accesorios y piezas especiales, según NT-IEEV/89 y Reglamento Electrotécnico de Baja Tensión 2002.
Claves: mecanico, especial, accesorio, diametro, tubo, pieza, graduacion, proteccion, union, canalizacion, incremento, pvc, rigido, tension, electrotecnico

**PIEA.6dcb** u Armario 1830x(600+300)x200mm IP30
Armario metálico montaje modular sistema Merlin Gerin Prisma G o equivalente, con un módulo de dimensiones 1830x(600+300)+200 mm., con puertas plenas y cerradura de llave, acabado con pintura de epoxi, paneles, perfiles y soportes de dimensiones adecuadas para todos los elementos de mando y protección reflejados en el esquema unifilar, cableados interiores con conductores libres de halógenos y no propagadores de incendios tipo Afumex, identificados mediante collarines, rótulos identificativos de circuitos, incluso espacio de reserva 20% para futuras ampliaciones, pequeño material, bornas, pletinas, accesorios, etc., todo ello instalado según Norma UNE-EN 60.439.1, verificaciones, homologaciones, certificados, ensayos, pruebas, etc., y funcionando.

**PIED.2ebab** u Intr mgnt 400A 4 polos
Interruptor magnetotérmico de caja moldeada de intensidad nominal 400 A para instalaciones de 4 polos con poder de corte de 45 kA,intensidad de disparo regulable y protección contra cortocircuitos instantánea y regulable, según el Reglamento Electrotécnico de Baja Tensión 2002.

**PIED.2eee** u Inversor redes
Inversor de redesIV 125A 220V C/Bobina

**PIED.1ifbb** Ud Intr mgnt 63A tetrap C60N
Interruptor magnetotérmico automático de intensidad nominal 63 A, tetrapolar, de hasta 400V, con curva de disparo tipo C y poder de corte de 10 kA, según el Reglamento Electrotécnico de Baja Tensión 2002.

**PIED.1hfbb** Ud Intr mgnt 50A tetrap C60N
Interruptor magnetotérmico automático de intensidad nominal 50 A, tetrapolar, de hasta 400V, con curva de disparo tipo C y poder de corte de 10 kA, según el Reglamento Electrotécnico de Baja Tensión 2002.

**PIED.1cfbc** Ud Intr mgnt 40A tetrap C60N
Interruptor magnetotérmico automático de intensidad nominal 40 A, tetrapolar, de hasta 400V, con curva de disparo tipo C y poder de corte de 10 kA, según el Reglamento Electrotécnico de Baja Tensión 2002.

**PIED.1cfbd** u Intr mgnt 32A tetrap C60N
Interruptor magnetotérmico automático de intensidad nominal 32 A, tetrapolar, de hasta 400V, con curva de disparo tipo C y poder de corte de 10 kA, según el Reglamento Electrotécnico de Baja Tensión 2002.

**PIED.1cfbe** Ud Intr mgnt 25A tretrap C60N
Interruptor magnetotérmico automático de intensidad nominal 25 A, tetrapolar, de hasta 400V, con curva de disparo tipo C y poder de corte de 10 kA, según el Reglamento Electrotécnico de Baja Tensión 2002.

**PIED.1cfbb** Ud Intr mgnt 16A tetrap C60N
Interruptor magnetotérmico automático de intensidad nominal 16 A, tetrapolar, de hasta 400V, con curva de disparo tipo C y poder de corte de 10 kA, según el Reglamento Electrotécnico de Baja Tensión 2002.

**PIED.1cfbf** Ud Intr mgnt 10A tetrap C60N
Interruptor magnetotérmico automático de intensidad nominal 10 A, tetrapolar, de hasta 400V, con curva de disparo tipo C y poder de corte de 10 kA, según el Reglamento Electrotécnico de Baja Tensión 2002.

**PIED.3cbba** u Int. diferen. 63A tetrap 30mA
Interruptor diferencial de intensidad nominal 63 A., tetrapolar, con intensidad nominal de defecto 30 mA, clase AC, para corrientes diferenciales alternas senoidales ordinarias, según el Reglamento Electrotécnico de Baja Tensión 2002.

**PIED.3cbbb** u Intr difl 40A tetrap 30mA
Interruptor diferencial de intensidad nominal 40 A., tetrapolar, con intensidad nominal de defecto 30 mA, clase AC, para corrientes diferenciales alternas senoidales ordinarias, según el Reglamento Electrotécnico de Baja Tensión 2002.

**PIED.3abba** Ud Int. dif. IDD 4x25A/30mmA clase AC
Interruptor diferencial de intensidad nominal 25 A., tetrapolar, con intensidad nominal de defecto 30 mA, clase AC, para corrientes diferenciales alternas senoidales ordinarias.

**PIED.3aaba** u Intr difl 25A tetrap 300mA
Interruptor diferencial de intensidad nominal 25 A., 4P, con intensidad nominal de defecto 300 mA, clase AC, para corrientes diferenciales alternas senoidales ordinarias, según el Reglamento Electrotécnico de Baja Tensión 2002.

**UBT00541** Ud. int. dif. IDD 4x25A/300mA clase AC
Int. dif. 4x25A/300mA clase AC

**UTB010004** Ud Cofret Met. Pragma24 Superficie 3 filas 72 modulos
Armario metálico mod. Pragma 24 de Merlin Guerin o equivalente de superficie con tres filas, para 72 módulos

**UTB0100P4** Ud Puerta Plena 3F P/Pragma24
Puerta armario metalico mod. Pragma de merlin Guerin o equivalente 72 elementos

**UBT003** Ud. Int. magnet. IK60N "C" 2P 16A
Interruptor magnetotermico IK60N "C" 2P 16A

**UBT00112** Ud Cofret Pragma24 superf. 2F 48 módulos
Armario metálico mod. Pragma 24 de Merlin Guerin o equivalente de superficie con 2 filas, para 48 módulos

**PIED.1dfbb** u Intr mgnt 20A tetrap C60N
Interruptor magnetotérmico automático de intensidad nominal 20 A, tetrapolar, de hasta 400V, con curva de disparo tipo C y poder de corte de 10 kA, según el Reglamento Electrotécnico de Baja Tensión 2002.

**PIED.1dbba** u Intr mgnt 20A up+N C 6KA
Interruptor magnetotérmico automático de intensidad nominal 20 A, unipolar+N, de hasta 400V, con curva de disparo tipo C y poder de corte de 6 kA, según el Reglamento Electrotécnico de Baja Tensión 2002.
Claves: soporte, corte, curva, automatico, magnetotermico, bipolar, conductor, tension, interruptor, electrotecnico, intensidad, trifasico

**UBT0016** Ud Int. dif.IID 2x25A/30mA clase AC
Int. dif. 2x25A/30mA clase AC

**UTB010010** Ud Cofret Met. Pragma24 Superficie 4 filas 120 modulos
Armario metálico mod. Pragma 24 de Merlin Guerin o equivalente de superficie con 5 filas, para 120 módulos

**UBT0100P10** Ud Puerta Plena 5F P/Pragma24
Puerta armario metalico mod. Pragma de merlin Guerin o equivalente 5 filas 120 elementos

**UBT0017** Ud Int. dif. 2x25A/30mA clase A SI
Interruptor diferencial 2x25A/30mA clase C superinmunizado (SI)

**UTB010006** Ud Cofret Met. Pragma24 Superficie 4 filas 96 modulos
Armario metálico mod. Pragma 24 de Merlin Guerin o equivalente de superficie con 4 filas, para 96 módulos

**UTB0100P6** Ud Puerta Plena 4F P/Pragma24
Puerta armario metalico mod. Pragma de merlin Guerin o equivalente 96 elementos

**UBT006003** Ud Int.Digital IHP Sem. 6 años 1M 1Canal-16A
Interruptor dicital horario programacion semanal

**UTB016a** Ud Cont. ICT 25A 4NA 230/240V CA
Contactor ICT 25A 4NA 230/240V CA

**UTB010020** Ud Cofret Met. Pragma24 Superficie 6 filas 144 modulos
Armario metálico mod. Pragma 24 de Merlin Guerin o equivalente de superficie con 6 filas, para 144 módulos

**UBT0100P20** Ud Puerta Plena 6F P/Pragma24
Puerta armario metalico mod. Pragma de merlin Guerin o equivalente 6 filas 144 elementos

**UBT011** Ud Disyunt. magnetoter. 6-10A TELE GVAN11
Disyuntor magnetotermico 6-10A

**PIED17bbab** u Intr estn emp cld media
Interruptor estanco empotrado de calidad media con mecanismo completo de 10A/250 V y tecla con marco, incluido pequeño material.
Claves: medio, material, soporte, superficie, marco, instalacion, luz, empotrable, alto, estanco, mecanismo, calidad, antivandalico, interruptor, visor

**PIED23bbaa** u Toma corriente emp estn 10/16A
Toma de corriente doméstica estanca de calidad media para instalaciones empotradas, 2 polos+tierra lateral, con mecanismo completo de 10/16A, 230 V, obturador de protección y tapa, incluso marco, según el Reglamento Electrotécnico de Baja Tensión 2002.
Claves: medio, soporte, superficie, marco, instalacion, tierra, proteccion, clavija, empotrable, tapa, alto, lateral, estanco, mecanismo, calidad, toma, tension, antivandalico, electrotecnico, intensidad, polos, domestico

**PIED17baab** u Intr emp cld media
Interruptor empotrado de calidad media con mecanismo completo de 10A/250 V y tecla sin marco, incluido pequeño material.
Claves: medio, material, soporte, superficie, marco, instalacion, luz, empotrable, alto, estanco, mecanismo, calidad, antivandalico, interruptor, visor

**PIED15baaa** u Marco emp 1 elem cld media
Marco embellecedor para un mecanismo eléctrico empotrado de calidad media.
Claves: medio, soporte, superficie, marco, instalacion, empotrable, alto, electrico, estanco, calidad, antivandalico

**PIED19baab** u Intr conm emp
Interruptor conmutador empotrado de calidad media con mecanismo completo de 10A/250 V y tecla sin marco, incluido pequeño material.
Claves: medio, material, soporte, superficie, marco, instalacion, luz, empotrable, alto, estanco, mecanismo, calidad, antivandalico, conmutador, interruptor, visor

**PIED23baaa** u Toma corriente emp 10/16A calidad media
Toma de corriente doméstica de calidad media para instalaciones empotradas, 2 polos+tierra lateral, con mecanismo completo de 10/16A, 230 V, sin marco, según el Reglamento Electrotécnico de Baja Tensión 2002.
Claves: medio, soporte, superficie, marco, instalacion, tierra, proteccion, clavija, empotrable, tapa, alto, lateral, estanco, mecanismo, calidad, toma, tension, antivandalico, electrotecnico, intensidad, polos, domestico

**PIEP.1c** u Electrodo pica a ø14mm lg2m
Electrodo de pica de acero recubierto de cobre de diámetro 14mm y longitud 2 metros, según el Reglamento Electrotécnico de Baja Tensión 2002.
Claves: diametro, acero, recubrir, cobre, tension, pica, electrotecnico, electrodo

**PIEC11c** m Cable cobre desnudo 1x35
Cable desnudo de cobre recocido de 1x35mm2 de sección, según el Reglamento Electrotécnico de Baja Tensión 2002.
Claves: seccion, cable, cobre, tension, electrotecnico, desnudo, recocido

**PFFC.2a** u Ladrillo perf n/visto 24x11.5x5
Ladrillo cerámico panal o perforado 24x11.5x5cm.
Claves: catalan, ceramico, ladrillo, fabrica, fachada, perforacion, dimension, gafa, panal

**PEAA.1bb** kg Acero ø8 AE-215-L en barra
Acero liso AE-215-L en redondos de 8mm de diámetro, suministrado en barra, 0.394 Kg/m..

**PEAP10a** kg Perfil est S275JR valor medio
Perfil estructural IPE IPN UPN HEB L T de clase S275JR (precio promedio).

**PIEP.2c** u Punto puesta a tierra Cu/Cd
Punto de puesta a tierra de cobre recubierto de cadmio de 2.5x33x0.4cm con apoyos de material aislante, según el Reglamento Electrotécnico de Baja Tensión 2002.

**PIEC.4bai** m Cable Cu flx RV 0.6/1kV 1x50
Cable flexible de cobre de 1x50mm2 de sección y de tensión nominal 0.6/1kV, tipo RV-K, con aislamiento de polietileno reticulado (XLPE) y cubierta de PVC, según el Reglamento Electrotécnico de Baja Tensión 2002.

**PIEC17hb** m Tubo flexible PVC 63mm 30%acc
Tubo flexible corrugado simple de PVC de 63mm de diámetro nominal para empotrar con un grado de protección mecánica 5 y con un incremento sobre el precio del tubo del 30% en concepto de de uniones, accesorios y piezas especiales, según el Reglamento Electrotécnico de Baja Tensión 2002.

**PILS.1bba** u Lum autn emer 70 lmn nor
Luminaria autónoma para alumbrado de emergencia normal de calidad media, material de la envolvente autoextinguible, con dos leds de alta luminosidad para garantizar alumbrado de señalización permanente, con lámpara fluorescente de tubo lineal de 6 W, 70 lúmenes, superficie cubierta de 14m2 y 1 hora de autonomía, alimentación de 220 V y conexión para mando a distancia, conforme a las especificaciones dispuestas en el Reglamento Electrotécnico de Baja Tensión 2002.
Claves: medio, material, compacto, superficie, tubo, cubierta, graduacion, proteccion, linea, luz, norma, alto, mando, emergencia, estanco, permanente, calidad, alumbrado, conexion, autonomo, garantia, alimentar, hora, lampara, tension, envolvente, electrotecnico, incandescencia, fluorescencia, luminaria, señalizacion, deflagrante

**PILS.1bfa** u Lum autn emer 160 lmn nor
Luminaria autónoma para alumbrado de emergencia normal de calidad media, material de la envolvente autoextinguible, con dos leds de alta luminosidad para garantizar alumbrado de señalización permanente, con lámpara fluorescente de tubo lineal de 6 W, 160 lúmenes, superficie cubierta de 32m2 y 1 hora de autonomía, alimentación de 220 V y conexión para mando a distancia, conforme a las especificaciones dispuestas en el Reglamento Electrotécnico de Baja Tensión 2002.
Claves: medio, material, compacto, superficie, tubo, cubierta, graduacion, proteccion, linea, luz, norma, alto, mando, emergencia, estanco, permanente, calidad, alumbrado, conexion, autonomo, garantia, alimentar, hora, lampara, tension, envolvente, electrotecnico, incandescencia, fluorescencia, luminaria, señalizacion, deflagrante

**PILS.1bia** u Lum autn emer 315 lmn nor
Luminaria autónoma para alumbrado de emergencia normal de calidad media, material de la envolvente autoextinguible, con dos leds de alta luminosidad para garantizar alumbrado de señalización permanente, con lámpara fluorescente de tubo lineal de 6 W, 315 lúmenes, superficie cubierta de 62m2 y 1 hora de autonomía, alimentación de 220 V y conexión para mando a distancia, conforme a las especificaciones dispuestas en el Reglamento Electrotécnico de Baja Tensión 2002.
Claves: medio, material, compacto, superficie, tubo, cubierta, graduacion, proteccion, linea, luz, norma, alto, mando, emergencia, estanco, permanente, calidad, alumbrado, conexion, autonomo, garantia, alimentar, hora, lampara, tension, envolvente, electrotecnico, incandescencia, fluorescencia, luminaria, señalizacion, deflagrante

**PILS.1bna** u Lum autn emer 680 lmn nor
Luminaria autónoma para alumbrado de emergencia normal de calidad media, material de la envolvente autoextinguible, con dos leds de alta luminosidad para garantizar alumbrado de señalización permanente, con lámpara fluorescente de tubo compacto de 11 W, 680 lúmenes, superficie cubierta de 136m2 y 1 hora de autonomía, alimentación de 220 V y conexión para mando a distancia, conforme a las especificaciones dispuestas en el Reglamento Electrotécnico de Baja Tensión 2002.
Claves: medio, material, compacto, superficie, tubo, cubierta, graduacion, proteccion, linea, luz, norma, alto, mando, emergencia, estanco, permanente, calidad, alumbrado, conexion, autonomo, garantia, alimentar, hora, lampara, tension, envolvente, electrotecnico, incandescencia, fluorescencia, luminaria, señalizacion, deflagrante

**pp-PIEG.1iba** u Generador 16 kVA
Generador de 16 kVA de potencia de emergencia y 14.5 kVA de potencia de servicio con motor diesel refrigerado por aire y con tensión de salida trifásica (400/230V) y una frecuencia de 50 Hz, incluso cuadro de control automático, interruptor general de 4x40 A, acometida eléctrica de 5x10mm2, un netro y herrajes o carcasa, según el Reglamento Electrotécnico de Baja Tensión 2002.
Claves: montaje, transporte, soporte, agua, aire, cuadro, emergencia, servicio, control, automatico, motor, salida, monofasico, tension, generador, climatizacion, interruptor, electrotecnico, trifasico, gasolina, diesel, insonorizacion

**PIEC.4baj** m Cable Cu flx RV 0.6/1kV 1x70
Cable flexible de cobre de 1x70mm2 de sección y de tensión nominal 0.6/1kV, tipo RV-K, con aislamiento de polietileno reticulado (XLPE) y cubierta de PVC, según el Reglamento Electrotécnico de Baja Tensión 2002.
Claves: seccion, reticula, soporte, cubierta, polietileno, cable, pvc, aislamiento, flexible, cobre, rigido, conductor, tension, electrotecnico

**PIEC.4bah** m Cable Cu flx RV 0.6/1kV 1x35
Cable flexible de cobre de 1x35mm2 de sección y de tensión nominal 0.6/1kV, tipo RV-K, con aislamiento de polietileno reticulado (XLPE) y cubierta de PVC, según el Reglamento Electrotécnico de Baja Tensión 2002.
Claves: seccion, reticula, soporte, cubierta, polietileno, cable, pvc, aislamiento, flexible, cobre, rigido, conductor, tension, electrotecnico

**pp1-PILI.8gc** u Dowlight BBG 390
Downlight técnico para empotrar en falsos techos de diámetro exterior 88 mm de aluminio con reflector aluminio, faceteado y cierre transparente, modelo BBG 390 4XLED-40/840 IP54 de Philips o similar
Claves: transporte, metal, accesorio, diametro, techo, falso, exterior, equipo, anclaje, cable, empotrable, cierre, transparente, policarbonato, magnetico, reflejo, conexion, tension, electrotecnico, encendido, difusor

**pp2-PILI.8hc** u Dowlight DN 460 1XLED
Downlight técnico para empotrar en falsos techos de diámetro exterior 198 mm de policarbonato con reflector metalizado, faceteado y cierre transparente, modelo DN 460 1XLED 11S/840 C de Philips o similar, con equipo de encendido, cable, conector y accesorios para su anclaje, según el Reglamento Electrotécnico de Baja Tensión 2002.
Claves: transporte, metal, accesorio, diametro, techo, falso, exterior, equipo, anclaje, cable, empotrable, cierre, transparente, policarbonato, magnetico, reflejo, conexion, tension, electrotecnico, encendido, difusor

**pp3-PILI.8ha** u Dowlight dn 470B 1xLED
Downlight técnico para empotrar en falsos techos de diámetro exterior 198 mm con reflector metalizado, faceteado y difusor prismático, modelo DN 470B 1XLED11S/840C de Philips o similar, incluido equipo de encendido, cable, conector y accesorios para su anclaje, según el Reglamento Electrotécnico de Baja Tensión 2002.
Claves: transporte, metal, accesorio, diametro, techo, falso, exterior, equipo, anclaje, cable, empotrable, cierre, transparente, policarbonato, magnetico, reflejo, conexion, tension, electrotecnico, encendido, difusor

**pp4-PILI.8gc** u Dowlight FBS 270
Downlight técnico para empotrar en falsos techos de diámetro exterior 285 mm con reflector metalizado, faceteado y cierre transparente, modelo FBS 270 2xPL-C/4P 18W/840 HF-P C PI WH y vidrio transparente ZBS271 PG de Philips o similar, incluido lámpara/s fluorescente/s compacta/s de 2x18 W, equipo de encendido electromagnético, cable, conector y accesorios para su anclaje, según el Reglamento Electrotécnico de Baja Tensión 2002.
Claves: transporte, metal, accesorio, diametro, techo, falso, exterior, equipo, anclaje, cable, empotrable, cierre, transparente, policarbonato, magnetico, reflejo, conexion, tension, electrotecnico, encendido, difusor

**pp5-PILI.8gc** u Dowlight FCS291 C
Downlight técnico para empotrar en falsos techos de diámetro exterior 244mm de policarbonato con reflector metalizado, faceteado y cierre transparente, modelo FCS291 2XPL-C/4P18W/840 HFP C PI WH de Philips o similar, incluido lámpara/s fluorescente/s compacta/s de 2x18 W, equipo de encendido electromagnético, cable, conector y accesorios para su anclaje, según el Reglamento Electrotécnico de Baja Tensión 2002.
Claves: transporte, metal, accesorio, diametro, techo, falso, exterior, equipo, anclaje, cable, empotrable, cierre, transparente, policarbonato, magnetico, reflejo, conexion, tension, electrotecnico, encendido, difusor

**pp6-PILI.8gc** u Dowlight FCS 291 PG
Downlight técnico para empotrar en falsos techos de diámetro exterior 213mm de policarbonato con reflector metalizado, faceteado y cierre transparente, modelo FCS291 2XPL-C/4P18W/840 HFP C PI WH PG
y vidrio transparente modelo ZBS291 PG WH de Philips o similar, incluido lámpara/s fluorescente/s compacta/s de 2x18 W, equipo de encendido electromagnético, cable, conector y accesorios para su anclaje, según el Reglamento Electrotécnico de Baja Tensión 2002.
Claves: transporte, metal, accesorio, diametro, techo, falso, exterior, equipo, anclaje, cable, empotrable, cierre, transparente, policarbonato, magnetico, reflejo, conexion, tension, electrotecnico, encendido, difusor

**pp7-PILI.8dc** u Dowlight BBS 490
Downlight técnico para empotrar en falsos techos de diámetro exterior 213mm de policarbonato con reflector metalizado, faceteado y cierre transparente, modelo BBS 490 1xDLED-4000 PSU-E PI WH
de Philips o similar, incluido lámpara/s fluorescente/s compacta/s de 1x26 W, equipo de encendido electromagnético, cable, conector y accesorios para su anclaje, según el Reglamento Electrotécnico de Baja Tensión 2002.
Claves: transporte, metal, accesorio, diametro, techo, falso, exterior, equipo, anclaje, cable, empotrable, cierre, transparente, policarbonato, magnetico, reflejo, conexion, tension, electrotecnico, encendido, difusor

**pp9-PILI.4bbd** u TBS260 HFS
Luminaria empotrable de fluorescencia lineal TL5 con placas intermedias lisas. Carcasa de chapa de acero prelacado en blanco. 4 lámparas 14/24W con equipo electrónico HF-P y óptica de aluminio D6, modelo TBS 260 4xTL5-14W/840 HFP D6 de Philips o similar, incluido accesorios para su anclaje, según el Reglamento Electrotécnico de Baja Tensión 2002.
Claves: accesorio, aluminio, techo, falso, pantalla, acero, equipo, perfil, anclaje, plano, lama, chapa, blanco, par, empotrable, laca, lateral, electronico, magnetico, lampara, tension, carcasa, electrotecnico, fluorescencia, encendido, estria, brillo, mate

**pp10-PILI.4aaa** u TBS260 HF-R
Luminaria empotrable de fluorescencia lineal TL5 con placas intermedias lisas. Carcasa de chapa de acero prelacado en blanco. 4 lámparas 14/24W con equipo electrónico HF-R (regulable) y óptica de aluminio D7, modelo TBS 260 4xTL5-14W/840 HFR D6 de Philips o similar, incluido accesorios para su anclaje, según el Reglamento Electrotécnico de Baja Tensión 2002.
Claves: accesorio, aluminio, techo, falso, pantalla, acero, equipo, perfil, anclaje, plano, lama, chapa, blanco, par, empotrable, laca, lateral, electronico, magnetico, lampara, tension, carcasa, electrotecnico, fluorescencia, encendido, estria, brillo, mate

**pp11-PILI.4aaa** u TBS260 HF-R + Luxsense
Luminaria empotrable de fluorescencia lineal TL5 con placas intermedias lisas. Carcasa de chapa de acero prelacado en blanco. 4 lámparas 14/24W con equipo electrónico HF-R (regulable) y óptica de aluminio D7, modelo TBS 260 4xTL5-14W/840 HFR+luxsense D6 y de Philips o similar, incluido accesorios para su anclaje, según el Reglamento Electrotécnico de Baja Tensión 2002.
Claves: accesorio, aluminio, techo, falso, pantalla, acero, equipo, perfil, anclaje, plano, lama, chapa, blanco, par, empotrable, laca, lateral, electronico, magnetico, lampara, tension, carcasa, electrotecnico, fluorescencia, encendido, estria, brillo, mate

**pp12-PILI.4aaa** u TBS260 HF-R EL3
Luminaria empotrable de fluorescencia lineal TL5 con placas intermedias lisas. Carcasa de chapa de acero prelacado en blanco. 4 lámparas 14/24W con equipo electrónico HF-R (regulable) y óptica de aluminio D7 con Kit de emergencia de 3 horas incorporado, modelo TBS 260 4xTL5-14W/840 HFR D6 + EL3 de Philips o similar, incluido accesorios para su anclaje, según el Reglamento Electrotécnico de Baja Tensión 2002.
Claves: accesorio, aluminio, techo, falso, pantalla, acero, equipo, perfil, anclaje, plano, lama, chapa, blanco, par, empotrable, laca, lateral, electronico, magnetico, lampara, tension, carcasa, electrotecnico, fluorescencia, encendido, estria, brillo, mate

**pp13-PILI.4aaa** u Pantalla Led Coreline 20x120
Luminaria empotrable tecnologia LED modelo Coreline RC120B 1xLED26S/840 W60L60 de Philips o similar, incluido accesorios para su anclaje, instalada, conectada y en correcto estado de funcionamiento, según el Reglamento Electrotécnico de Baja Tensión 2002.
Claves: accesorio, aluminio, techo, falso, pantalla, acero, equipo, perfil, anclaje, plano, lama, chapa, blanco, par, empotrable, laca, lateral, electronico, magnetico, lampara, tension, carcasa, electrotecnico, fluorescencia, encendido, estria, brillo, mate

**pp8-PILI.4bbd** u Pantalla LED Coreline
Luminaria empotrable tecnologia LED modelo Coreline RC120B 1xLED26S/840 W60L60 de Philips o similar, incluido accesorios para su anclaje, instalada, conectada y en correcto estado de funcionamiento, según el Reglamento Electrotécnico de Baja Tensión 2002.
Claves: accesorio, aluminio, techo, falso, pantalla, acero, equipo, perfil, anclaje, plano, lama, chapa, blanco, par, empotrable, laca, lateral, electronico, magnetico, lampara, tension, carcasa, electrotecnico, fluorescencia, encendido, estria, brillo, mate

**PP14-PILI.4aaa** u Pan flu emp 1x49W encd electrn
Luminaria empotrable de anchura reducida (modulación estandar en longitud) en versiones para fluorescencia lineal 1xTL5 49W/840. Para la formación de líneas continuas en techos de perfilería vista o de escayola (con anclajes ZBS460 SMB-PLC). La anchura del chasis es de 90mm. Optica asimétrica, modelo TBS 417 1x49W/840 HFP A PI de Philips o similar, incluido accesorios para su anclaje, según el Reglamento Electrotécnico de Baja Tensión 2002.
Claves: accesorio, aluminio, techo, falso, pantalla, acero, equipo, perfil, anclaje, plano, lama, chapa, blanco, par, empotrable, laca, lateral, electronico, magnetico, lampara, tension, carcasa, electrotecnico, fluorescencia, encendido, estria, brillo, mate

**pp15-PILI.4aaa** u Pan flu emp 3x18W encd electrn
Luminaria estanca para fluorescencia lineal TL-5 (2x49W/840). Carcasa de poliéster reforzado con fibra de vidrio, difusor de policarbonato. Equipo electrónico (HFP).Fijación del difusor a la carcasa sin clips. 2 anclajes de acero inoxidable incluidos para la fijación al techo, modelo TCW 216 2xTL5-49W/840 HFP de Philips o similar, incluido accesorios para su anclaje, según el Reglamento Electrotécnico de Baja Tensión 2002.
Claves: accesorio, aluminio, techo, falso, pantalla, acero, equipo, perfil, anclaje, plano, lama, chapa, blanco, par, empotrable, laca, lateral, electronico, magnetico, lampara, tension, carcasa, electrotecnico, fluorescencia, encendido, estria, brillo, mate

**pp22-PILI.4aaa** u Detector movimiento 1
Detector de movimiento autónomo que desconecta el alumbrado de una zona cuando queda desocupada por medio de un interruptor de hasta 6A compatible con cualquier tipo de lámpara o luminaria (recomendado equipos HFP). Dispone de un sensor de alta precisión con un área de detección de
movimiento cuadrada de 6 por 8 metros (montado a 2,7 m de altura) y
con una pantalla retráctil para impedir la detección en zonas adyacentes.
El tiempo de retardo de apagado es fácilmente seleccionable entre 1 y 30
minutos. También incorpora una fotocélula inhibidora que evita que la luces
se enciendan cuando hay suficiente aportación de luz solar, modelo detector OCCUSWITCH LRM 1070/00 de Philips o similar, incluido accesorios para su anclaje, según el Reglamento Electrotécnico de Baja Tensión 2002.
Claves: accesorio, aluminio, techo, falso, pantalla, acero, equipo, perfil, anclaje, plano, lama, chapa, blanco, par, empotrable, laca, lateral, electronico, magnetico, lampara, tension, carcasa, electrotecnico, fluorescencia, encendido, estria, brillo, mate

**pp23-PILI.4aaa** u Detector movimiento 2
Detector de movimiento autónomo que desconecta el alumbrado de una zona cuando queda desocupada por medio de un interruptor de hasta 6A compatible con cualquier tipo de lámpara o luminaria (recomendado equipos HFP). Dispone de un sensor de alta precisión con un área de detección de
movimiento cuadrada de 6 por 8 metros (montado a 2,7 m de altura) y
con una pantalla retráctil para impedir la detección en zonas adyacentes.
El tiempo de retardo de apagado es fácilmente seleccionable entre 1 y 30
minutos. También incorpora una fotocélula inhibidora que evita que la luces
se enciendan cuando hay suficiente aportación de luz solar. Ofrece además la posibilidad de conectar varias unidades entre sí (por medio de 2 hilos) para ofrecer un funcionamiento en paralelo, modelo detector OCCUSWITCH LRM 1080/00
de Philips o similar, incluido accesorios para su anclaje, según el Reglamento Electrotécnico de Baja Tensión 2002.
Claves: accesorio, aluminio, techo, falso, pantalla, acero, equipo, perfil, anclaje, plano, lama, chapa, blanco, par, empotrable, laca, lateral, electronico, magnetico, lampara, tension, carcasa, electrotecnico, fluorescencia, encendido, estria, brillo, mate

**pp19-PILI.4aaa** u PBaliza LED
Luminaria BALIZA LED para alumbrado vial. Marco y carcasa de aluminio. Cierre de vidrio plano templado. Módulos LEDgine reemplazables. modelo BGC 137 LED RDML2000/830 de Philips o similar, incluido accesorios para su anclaje, instalada, conectada y en correcto estado de funcionamiento, según el Reglamento Electrotécnico de Baja Tensión 2002.
Claves: accesorio, aluminio, techo, falso, pantalla, acero, equipo, perfil, anclaje, plano, lama, chapa, blanco, par, empotrable, laca, lateral, electronico, magnetico, lampara, tension, carcasa, electrotecnico, fluorescencia, encendido, estria, brillo, mate

**pp20-PILI.4aaa** u Luminara vial
Luminaria LED para alumbrado vial. Marco y carcasa de aluminio. Cierre de vidrio plano templado. Módulos LEDgine reemplazables. Temperatura de color 4000K. Flujo del sistema 3.500 lumenes. Equipo electrónico regulable y programable con diferentes sistemas de regulación (autónomos o comandados), modelo BGP 303 LED 35/740 PSR II DM 76 de Philips o similar, incluido accesorios para su anclaje, según el Reglamento Electrotécnico de Baja Tensión 2002.
Claves: accesorio, aluminio, techo, falso, pantalla, acero, equipo, perfil, anclaje, plano, lama, chapa, blanco, par, empotrable, laca, lateral, electronico, magnetico, lampara, tension, carcasa, electrotecnico, fluorescencia, encendido, estria, brillo, mate

**pp21-PILI.5** u Luminaria Vial Led
Luminaria LED para alumbrado vial. Marco y carcasa de aluminio. Cierre de vidrio plano templado. Módulos LEDgine reemplazables. Temperatura de color 4000K. Flujo del sistema 3.500 lumenes. Equipo electrónico regulable y programable con diferentes sistemas de regulación (autónomos o comandados), modelo BGP 303 LED 23/740 PSR II DM 76 de Philips o similar, incluido accesorios para su anclaje, según el Reglamento Electrotécnico de Baja Tensión 2002.
Claves: accesorio, aluminio, techo, falso, pantalla, acero, equipo, perfil, anclaje, plano, lama, chapa, blanco, par, empotrable, laca, lateral, electronico, magnetico, lampara, tension, carcasa, electrotecnico, fluorescencia, encendido, estria, brillo, mate

**pp21-PILI.4aaa** u Proyector exterior
Proyector asimétrico para lámparas de descarga (1xHPI-T 400W). Carcasa: Inyección de aluminio a alta presión anti-corrosión Reflector: Aluminio metalizado al vacío. Cierre: Vidrio endurecido termicamente. Óptica asimétrica Imax 60/65º (A), modelo MVP 506 HPI-T 400W I K A de Philips o similar, incluido accesorios para su anclaje, según el Reglamento Electrotécnico de Baja Tensión 2002.
Claves: accesorio, aluminio, techo, falso, pantalla, acero, equipo, perfil, anclaje, plano, lama, chapa, blanco, par, empotrable, laca, lateral, electronico, magnetico, lampara, tension, carcasa, electrotecnico, fluorescencia, encendido, estria, brillo, mate

**MMMT.1ab** h Cmn grúa autcg 13000 T s/JIC
Camión grua palfinger autocargante de capacidad 13000 toneladas y sin terminal JIC.

**PILE12aac** u Colu ch a trcnc alt 4m ø76mm
Columna troncocónica de chapa de acero galvanizado, de 4m de altura, 76mm de diámetro en punta, incluso puerta de registro, caja portafusibles con flusibles fase+neutro de 4 A, pernos de anclaje y placa de asiento, según el Reglamento Electrotécnico de Baja Tensión 2002.
Claves: diametro, placa, caja, puerta, punta, asiento, acero, anclaje, chapa, galvanizar, cilindro, registro, columna, tension, electrotecnico, perno, portafusible

**PIEC.4bbb** m Cable Cu flx RV 0.6/1kV 2x2.5
Cable flexible de cobre de 2x2.5mm2 de sección y de tensión nominal 0.6/1kV, tipo RV-K, con aislamiento de polietileno reticulado (XLPE) y cubierta de PVC, según el Reglamento Electrotécnico de Baja Tensión 2002.
Claves: seccion, reticula, soporte, cubierta, polietileno, cable, pvc, aislamiento, flexible, cobre, rigido, conductor, tension, electrotecnico

**PIEC.4baf** m Cable Cu flx RV 0.6/1kV 1x16
Cable flexible de cobre de 1x16mm2 de sección y de tensión nominal 0.6/1kV, tipo RV-K, con aislamiento de polietileno reticulado (XLPE) y cubierta de PVC, según el Reglamento Electrotécnico de Baja Tensión 2002.
Claves: seccion, reticula, soporte, cubierta, polietileno, cable, pvc, aislamiento, flexible, cobre, rigido, conductor, tension, electrotecnico

**PIED.5ab** u Fusible cilíndrico 4A
Fusible cerámico cilíndrico de calibre 4 A, trifásico y con un poder de corte de 20 kA, según el Reglamento Electrotécnico de Baja Tensión 2002.
Claves: ceramico, soporte, corte, cuchillo, calibre, cilindro, tension, fusible, electrotecnico, trifasico

**PILE.1aaa** u Proy Ø155 vial PAR38-120
Proyector de reparto alumbrado vial con carcasa de polímero técnico de dimensiones Ø155x220mm, reflector de aluminio anodizado y cierre de vidrio plano, lámpara PAR 38 120 W incluso soporte de polímero técnico para su anclaje, según el Reglamento Electrotécnico de Baja Tensión 2002.

**PILE12adc** u Colu ch a trcnc alt 6m ø76mm
Columna troncocónica de chapa de acero galvanizado, de 6m de altura, 76mm de diámetro en punta, incluso puerta de registro, caja portafusibles con flusibles fase+neutro de 4 A, pernos de anclaje y placa de asiento, según el Reglamento Electrotécnico de Baja Tensión 2002.
Claves: diametro, placa, caja, puerta, punta, asiento, acero, anclaje, chapa, galvanizar, cilindro, registro, columna, tension, electrotecnico, perno, portafusible

**PILE12ahc** u Colu ch a trcnc alt 10m ø76mm
Columna troncocónica de chapa de acero galvanizado, de 10m de altura, 76mm de diámetro en punta, incluso puerta de registro, caja portafusibles con flusibles fase+neutro de 4 A, pernos de anclaje y placa de asiento, según el Reglamento Electrotécnico de Baja Tensión 2002.
Claves: diametro, placa, caja, puerta, punta, asiento, acero, anclaje, chapa, galvanizar, cilindro, registro, columna, tension, electrotecnico, perno, portafusible

**PIFC.7jbba** m Tb PEX ø90mm sr 5 rll
Tubo de polietileno reticulado (PEX) en rollo, de diámetro interior 90mm y espesor de pared 8.2mm, serie 5, con marcado AENOR, según norma UNE-EN ISO 15875 y DB-HS4 del CTE.

**PBRA.1abb** t Arena 0/3 triturada lvd 10km
Arena triturada, lavada, de granulometria 0/3, a pie de obra, considerando transporte con camión de 25 t, a una distancia media de 10km.

**PFFC.1ac** u Ladrillo hueco senc 24x11.5x4
Ladrillo cerámico hueco sencillo, de 24x11.5x4cm.

**PIFC.1bka** m Tb ng ø4´´
Tubo de acero negro con soldadura, diámetro 4"(DN100) y espesor de pared 3.65mm, marcado AENOR y según norma ISO L-II.

**PIFW.3fab** m Tb fc ø125mm 2.5atm 30%acc
Tubo de presión de fibrocemento de 125mm de diámetro, para una presión de trabajo de 2.5 atm, suministrado en piezas de 4m de longitud, incluyendo un incremento sobre el precio del tubo del 30% en concepto de uniones y accesorios, según Pliego de Prescripciones Técnicas.

**PIFW.3eaa** m Tb fc ø100mm 2.5atm
Tubo de presión de fibrocemento de 100mm de diámetro, para una presión de trabajo de 2.5 atm, suministrado en piezas de 3m de longitud, según Pliego de Prescripciones Técnicas.

**PUCA26a** u Marco-tapa hierro angular 60x60
Marco y tapa de hierro angular de 60x60cm.

**PIGT.3acc** u Cont memb gas G16 rosca 2´´
Contador de membrana con marcado CE para gas natural, gas ciudad y aire propanado, tipo G16, caudal máximo 25 m3/h, con filtro y juego de racores de rosca de 2´´.

**PIGT.2d** u Valv p/contador ø 2´´
Válvula de bronce con marcado CE de 2´´ de diámetro para contadores de gas.
Claves: accesorio, instalacion, diametro, gas, bronce, contador, valvula

**PIGT.4c** u Acc p/ins cont G16
Pequeño material con marcado CE, para instalación de contador gas ciudad tipo G16.

**PIGT.3aef** u Cont memb gas G40 rosca 65mm
Contador de membrana con marcado CE para gas natural, gas ciudad y aire propanado, tipo G40, caudal máximo 65 m3/h, con filtro y juego de racores de rosca de 65mm.

**PIGT.2e** u Valv p/contador ø 2 ½´´
Válvula de bronce con marcado CE de 2 ½´´ de diámetro para contadores de gas.
Claves: accesorio, instalacion, diametro, gas, bronce, contador, valvula

**PIGT.4e** u Acc p/ins cont G40
Pequeño material con marcado CE, para instalación de contador gas ciudad tipo G40.

**PIGT36E006** u Filtro GN Ø3" GFK40 R10
Filtro para gas natural, para presiones de entrada hasta 1 bar, Ø3", modelo GFK40 R10 de la marca KRONSCHROERDER o equivalente, conexiones roscadas.

**PIGT36E004** u Filtro GN Ø2" GFK40 R10
Filtro para gas natural, para presiones de entrada hasta 1 bar, Ø2", modelo GFK40 R10 de la marca KRONSCHROERDER o equivalente, conexiones roscadas.

**PIGT36E003** u Filtro GN Ø1 1/2" GFK40 R10
Filtro para gas natural, para presiones de entrada hasta 1 bar, Ø1 1/2", modelo GFK40 R10 de la marca KRONSCHROERDER o equivalente, conexiones roscadas.

**PIGT36E001** u Filtro GN Ø1" GFK25 R10
Filtro para gas natural, para presiones de entrada hasta 1 bar, Ø1", modelo GFK25 R10 de la marca KRONSCHROERDER o equivalente, conexiones roscadas.

**PIGT.5c** u Armr reg p/ins gas 25 m3/h
Armario de regulación con marcado CE para instalaciones de gas de 25 m3/h de caudal , fabricado en poliéster, sin contador y compuesto por conexiones de entrada y salida, regulador de presión, filtro y manguitos pasatubos de entrada y salida.

**pp21.3_Manometro** u
Manometro esfera diametro 100
mm, incluso válvula pulsadora diamtro 1/2".

**PIFG30E008** u Válvula bola lat ø3´´
Llave de bola de latón con marcado CE de Ø3´´ de diámetro, con rosca hembra-hembra, roscada, para una presión máxima de 25 atm,

**PIFG30E007** u Válvula bola lat ø2 1/2´´
Llave de bola de latón con marcado CE de Ø2 1/2´´ de diámetro, con rosca hembra-hembra, roscada, para una presión máxima de 25 atm,

**PIFG30E006** u Válvula bola lat ø2´´
Llave de bola de latón con marcado CE de Ø2´´ de diámetro, con rosca hembra-hembra, roscada, para una presión máxima de 25 atm,

**PIFG30E005** u Válvula bola lat ø1 1/2´´
Llave de bola de latón con marcado CE de Ø1 1/2´´ de diámetro, con rosca hembra-hembra, roscada, para una presión máxima de 25 atm,

**PIFG30E003** u Válvula bola lat ø1´´
Llave de bola de latón con marcado CE de Ø1´´ de diámetro, con rosca hembra-hembra, roscada, para una presión máxima de 25 atm,

**PIGT51E006** u Val seg minim GN 3" J-120
Válvula de seguridad de mínima, para gas natural, presión cierre válvula 10/12 mbar, conexiones roscadas Ø3", modelo J-120 marca Jeavons o equivalente, conexiones roscadas, homologado por la Compañía suministradora.

**PIGT51E005** u Val seg minim GN 2" J-120
Válvula de seguridad de mínima, para gas natural, presión cierre válvula 10/12 mbar, conexiones roscadas Ø2", modelo J-120 marca Jeavons o equivalente, conexiones roscadas, homologado por la Compañía suministradora.

**PIGT.2c** u Valv p/contador ø 1 ¼´´
Válvula de bronce con marcado CE de 1 ¼´´ de diámetro para contadores de gas.
Claves: accesorio, instalacion, diametro, gas, bronce, contador, valvula

**PIGT28h** u Llave esfera lat ø3´´
Llave de esfera con marcado CE de latón con rosca hembra-hembra para instalaciones de gas, con mando de plástico, de 3´´ de diámetro y sin racores.

**PGNREG.2D** u Regul. GN Ø1 1/2" MPB/22 A-10
Regulador de presión de gas natural Ø1 1/2" presión de entrada MPB, presión de salida 220 mmca, modelo A-10 de la marca Jeavons o similar, conexiones roscadas, homologado por la Compañía suministradora.

**PGNREG.2C** u Regul. GN Ø1" MPB/22 A-10
Regulador de presión de gas natural Ø1" presión de entrada MPB, presión de salida 220 mmca, modelo A-10 de la marca Jeavons o similar, conexiones roscadas, homologado por la Compañía suministradora.

**PIFC.1E014** m Tb ng DIN2440 ø3´´ 30%acc
Tubo de acero negro con soldadura, diámetro 3"(DN80) y espesor de pared 4.05 mm, con un incremento del precio del tubo del 30% en concepto de uniones, accesorios y piezas especiales, marcado AENOR y según norma DIN 2440.

**PIFC.1E012** m Tb ng DIN2440 ø2´´ 30%acc
Tubo de acero negro con soldadura, diámetro 2"(DN50) y espesor de pared 3.65 mm, con un incremento del precio del tubo del 30% en concepto de uniones, accesorios y piezas especiales, marcado AENOR y según norma DIN 2440.

**PIFC.8E007** m Tb Cu tiras 39/42 s/UNE-EN 1057 30%acc
tubo de cobre en tiras de 39/42 mm. de diámetro, según UNE-EN 1057, incluyendo un incremento sobre el precio del tubo del 30% en concepto de uniones y accesorios

**PIFC.8E005** m Tb Cu tiras 26/28 s/UNE-EN 1057 30%acc
tubo de cobre en tiras de 26/28 mm. de diámetro, según UNE-EN 1057, incluyendo un incremento sobre el precio del tubo del 30% en concepto de uniones y accesorios, totalmente instalada,

**PIGT28c** u Llave esfera lat ø1´´
Llave de esfera con marcado CE de latón con rosca hembra-hembra para instalaciones de gas, con mando de plástico, de 1´´ de diámetro y sin racores.

**PIGT28e** u Llave esfera lat ø1 ½´´
Llave de esfera con marcado CE de latón con rosca hembra-hembra para instalaciones de gas, con mando de plástico, de 1 ½´´ de diámetro y sin racores.

**PIGT28f** u Llave esfera lat ø2´´
Llave de esfera con marcado CE de latón con rosca hembra-hembra para instalaciones de gas, con mando de plástico, de 2´´ de diámetro y sin racores.

**pp21.11rej** u Rejilla de acero acabado pintura aluminio 280x280mm
Rejilla de acero acabado aluminio 280x280cm.

**PIGT38E001** m Canaleta reg GN
Canaleta metálica registrable en toda su longitud, con tapa de rejilla, para alojamiento de hasta 5 tuberías de gas de Ø entre 1/2" y 2", según MI-IRG 06.

**PIFC.7jbbaaa** m Tb PEX ø63mm sr 5 rll
Tubo de polietileno reticulado (PEX) en rollo, de diámetro interior 63mm y espesor de pared 8.2mm, serie 5, con marcado AENOR, según norma UNE-EN ISO 15875 y DB-HS4 del CTE.

**PIGT.3E001** u Cont memb gas G4 rosca 1´´
Contador de membrana con marcado CE para gas natural, gas ciudad y aire propanado, tipo G4, caudal máximo 6 m3/h, con filtro y juego de racores de rosca de 1´´.

**PIGT.4E001** u Acc p/ins cont G4
Pequeño material con marcado CE, para instalación de contador gas ciudad tipo G4.

**PIGT.3E001a** u Cont memb gas G2,5 rosca 1´´
Contador de membrana con marcado CE para gas natural, gas ciudad y aire propanado, tipo G2,5, caudal máximo 4 m3/h, con filtro y juego de racores de rosca de 1´´.

**PIGT36E005** u Filtro GN Ø2 1/2" GFK40 R10
Filtro para gas natural, para presiones de entrada hasta 1 bar, Ø2 1/2", modelo GFK40 R10 de la marca KRONSCHROERDER o equivalente, conexiones roscadas.

**PIGT.5E001** u Armr reg p/ins gas 6 m3/h
Armario de regulación con marcado CE para instalaciones de gas de 6 m3/h de caudal , fabricado en poliéster, sin contador y compuesto por conexiones de entrada y salida, regulador de presión, filtro y manguitos pasatubos de entrada y salida.

**PIFG30E002** u Válvula bola lat ø3/4´´
Llave de bola de latón con marcado CE de Ø3/4´´ de diámetro, con rosca hembra-hembra, roscada, para una presión máxima de 25 atm,

**PIGT51E003** u Val seg minim GN 1" J-120
Válvula de seguridad de mínima, para gas natural, presión cierre válvula 10/12 mbar, conexiones roscadas Ø1", modelo J-120 marca Jeavons o eqivalente, conexiones roscadas, homologado por la Compañía suministradora.

**PIGT.2E002** u Valv p/contador ø 1´´
Válvula de bronce con marcado CE de 1´´ de diámetro para contadores de gas.

**PIGT35E002** u Regul. GN Ø1" MPA J-48
Regulador de presión de gas natural Ø1" presión de entrada MPA, presión de salida 220 mmca, modelo J-48 de la marca Jeavons o similar, conexiones roscadas, homologado por la Compañía suministradora.

**PIGT35E001** u Regul. GN Ø3/4" MPA J-48
Regulador de presión de gas natural Ø1" presión de entrada MPA, presión de salida 220 mmca, modelo J-48 de la marca Jeavons o similar, conexiones roscadas, homologado por la Compañía suministradora.

**PIFC.8E003** m Tb Cu tiras 16/18 s/UNE-EN 1057 30%acc
tubo de cobre en tiras de 16/18 mm. de diámetro, según UNE-EN 1057, incluyendo un incremento sobre el precio del tubo del 30% en concepto de uniones y accesorios, totalmente instalada,

**PIFA.1dcc** u Acom<15m PE red ø90mm
Acometida en conducciones generales de PE de 90mm de diámetro, compuesta por collarín , machón doble, llave de esfera, manguito de rosca macho, codo de latón macho, veinte metros de tubo de polietileno baja densidad de 50mm de diámetro y 10 atm de presión y llave de entrada acometida individual, todo con marcado AENOR y según DB-HS4 del CTE.

**PISA.9cd** u Arq rgtr cua PP 40x40cm tap sumd
Arqueta prefabricada registrable de polipropileno, de medidas 40x40cm, con conexiones laterales adaptables a tubos de diámetro de 75 a 250mm y tapa con sumidero con marco, fabricados por inyección de polipropileno, adecuada para registro de la red enterrada de colectores.

**PIFA16a** u Derechos enganche acometida
Derechos y permisos de enganche a acometida de red municipal.

**PIFA10c** u Armr polie c/puerta aislante
Armario de poliéster con puerta aislante para contador individual, de dimensiones 320x450x191mm y cerradura triangular o allen, con marcado Aenor y según DB-HS4 del CTE.

**PIFA.2aa** u Depósito PEAD 750l base cua
Depósito de polietileno alta densidad para agua potable de 750 l de capacidad, color azul, de dimensiones 735x735x1674mm y 23 kg de peso, con orificio inferior para salida de agua de 50 mm, boca superior de limpieza de 250mm y tres orificios superiores de registro de 50mm de diámetro respectivamente, según DB-HS4 del CTE.

**pp-PIFR.8ca** u Elval nor abierta ø1"
Electroválvula de llenado, DN65, con sondas, rango de presión de 0 a 16 bars, para líquidos, gases neutros y agresivos, con marcado AENOR y según DB-HS4 del CTE.

**PIEC.2ba** m Cable Cu flexible 450/750V 1x1.5
Cable flexible de cobre de 1x1.5mm2 de sección y de tensión nominal 450/750 V H07V-K con aislamiento de PVC, según el Reglamento Electrotécnico de Baja Tensión 2002.
Claves: seccion, soporte, cable, pvc, aislamiento, flexible, cobre, rigido, tension, electrotecnico

**PIEC17ba** m Tubo flexible PVC 16mm
Tubo flexible corrugado simple de PVC de 16mm de diámetro nominal para empotrar con un grado de protección mecánica 5, según el Reglamento Electrotécnico de Baja Tensión 2002.
Claves: mecanico, especial, accesorio, diametro, tubo, pieza, graduacion, proteccion, union, incremento, corrugado, simple, pvc, empotrable, flexible, tension, electrotecnico

**PIFA15f** u Descalcificador 60 l
Descalcificador volumétrico dúplex de 60 l de resinas para el intercambio iónico, con una capacidad de cambio de 1 l de resina por cada 50 l/h de caudal de agua, incluso válvula de conexión con by-pass incorporado de 1´´ de diámetro, con marcado Aenor.

**PIFR.1ca** u Filtro autlim ø1" uni rosc
Filtro autolimpiante de latón cromado, unión roscada y 1" de diámetro, presión nominal 16 bar y malla interior de acero inoxidable de 100 micras.

**PIFC.9gcbb** m Tb PP ø63mm 20atm 30%acc
Tubo de polipropileno copolímero (PP-R) , de 63mm de diámetro exterior, espesor de pared 10.5mm y presión nominal 20 atm, suministrado en tramos de 4 m de longitud, con un incremento del precio del tubo del 30% en concepto de uniones, accesorios y piezas especiales, con marcado AENOR, según normas UNE-EN ISO 15874 y DB-HS4 del CTE.

**PIFC.9fcbb** m Tb PP ø50mm 20atm 30%acc
Tubo de polipropileno copolímero (PP-R) , de 50mm de diámetro exterior, espesor de pared 8.4mm y presión nominal 20 atm, suministrado en tramos de 4 m de longitud, con un incremento del precio del tubo del 30% en concepto de uniones, accesorios y piezas especiales, con marcado AENOR, según normas UNE-EN ISO 15874 y DB-HS4 del CTE.

**PIFC.9ecbb** m Tb PP ø40mm 20atm 30%acc
Tubo de polipropileno copolímero (PP-R) , de 40mm de diámetro exterior, espesor de pared 6.7mm y presión nominal 20 atm, suministrado en tramos de 4 m de longitud, con un incremento del precio del tubo del 30% en concepto de uniones, accesorios y piezas especiales, con marcado AENOR, según normas UNE-EN ISO 15874 y DB-HS4 del CTE.

**PIFC.9dcbb** m Tb PP ø32mm 20atm 30%acc
Tubo de polipropileno copolímero (PP-R) , de 32mm de diámetro exterior, espesor de pared 5.4mm y presión nominal 20 atm, suministrado en tramos de 4 m de longitud, con un incremento del precio del tubo del 30% en concepto de uniones, accesorios y piezas especiales, con marcado AENOR, según normas UNE-EN ISO 15874 y DB-HS4 del CTE.

**PIFC.9ccbb** m Tb PP ø25mm 20atm 30%acc
Tubo de polipropileno copolímero (PP-R) , de 25mm de diámetro exterior, espesor de pared 4.2mm y presión nominal 20 atm, suministrado en tramos de 4 m de longitud, con un incremento del precio del tubo del 30% en concepto de uniones, accesorios y piezas especiales, con marcado AENOR, según normas UNE-EN ISO 15874 y DB-HS4 del CTE.

**PIFC.9bcbb** m Tb PP ø20mm 20atm 30%acc
Tubo de polipropileno copolímero (PP-R) , de 20mm de diámetro exterior, espesor de pared 3.4mm y presión nominal 20 atm, suministrado en tramos de 4 m de longitud, con un incremento del precio del tubo del 30% en concepto de uniones, accesorios y piezas especiales, con marcado AENOR, según normas UNE-EN ISO 15874 y DB-HS4 del CTE.

**PIFC.6cidb** m Tubo PE 100 ø110mm 16atm 30%acc
Tubo de polietileno de alta densidad (PE 100), color negro con banda azul, de 16 atm de presión de trabajo, de 110mm de diámetro interior y espesor de pared 10.0mm, suministrado en rollo de 50m de longitud, con un incremento del precio del tubo del 30% en concepto de uniones, accesorios y piezas especiales, con marcado AENOR, según norma UNE 53131, UNE-EN-12201 y DB-HS4 del CTE.

**pp-ent-PIFC.6cfdb** m Tubo PE 100 ø63mm 16atm 30%acc
Tubo enterrado de polietileno de alta densidad (PE 100), color negro con banda azul, de 16 atm de presión de trabajo, de 63mm de diámetro interior y espesor de pared 5.8mm, suministrado en rollo de 100m de longitud, con un incremento del precio del tubo del 30% en concepto de zanja, uniones, accesorios y piezas especiales, con marcado AENOR, según norma UNE 53131, UNE-EN-12201 y DB-HS4 del CTE.

**PIFC.8dab** m Tb mulc PEX ø32mm brr 30%acc
Tubo multicapa de polietileno reticulado con alma de aluminio (PEX-AL-PEX) en barra de 5m de longitud, diámetro nominal 32mm y espesor de pared 3mm, con un incremento del precio del tubo del 30% en concepto de uniones, accesorios y piezas especiales, con marcado AENOR, según norma UNE 53961:2002 EX y DB-HS4 del CTE.

**PIFC.8cab** m Tb mulc PEX ø25mm brr 30%acc
Tubo multicapa de polietileno reticulado con alma de aluminio (PEX-AL-PEX) en barra de 5m de longitud, diámetro nominal 25mm y espesor de pared 2.5mm, con un incremento del precio del tubo del 30% en concepto de uniones, accesorios y piezas especiales, con marcado AENOR, según norma UNE 53961:2002 EX y DB-HS4 del CTE.

**PIFC.8bab** m Tb mulc PEX ø20mm brr 30%acc
Tubo multicapa de polietileno reticulado con alma de aluminio (PEX-AL-PEX) en barra de 5m de longitud, diámetro nominal 20mm y espesor de pared 2.25mm, con un incremento del precio del tubo del 30% en concepto de uniones, accesorios y piezas especiales, con marcado AENOR, según norma UNE 53961:2002 EX y DB-HS4 del CTE.

**PIFC.8aab** m Tb mulc PEX ø16mm brr 30%acc
Tubo multicapa de polietileno reticulado con alma de aluminio (PEX-AL-PEX) en barra de 5m de longitud, diámetro nominal 16mm y espesor de pared 2mm, con un incremento del precio del tubo del 30% en concepto de uniones, accesorios y piezas especiales, con marcado AENOR, según norma UNE 53961:2002 EX y DB-HS4 del CTE.

**PIFC.9ecab** m Tb PP ø40mm 20atm mulc 30%acc
Tubo de polipropileno copolímero (PP-R) con capa de aluminio, de 40mm de diámetro exterior, espesor de pared 5.6mm y presión nominal 20 atm, suministrado en tramos de 4 m de longitud, con un incremento del precio del tubo del 30% en concepto de uniones, accesorios y piezas especiales, con marcado AENOR, según normas UNE-EN ISO 15874 y DB-HS4 del CTE.

**PIFC.9dcab** m Tb PP ø32mm 20atm mulc 30%acc
Tubo de polipropileno copolímero (PP-R) con capa de aluminio, de 32mm de diámetro exterior, espesor de pared 4.5mm y presión nominal 20 atm, suministrado en tramos de 4 m de longitud, con un incremento del precio del tubo del 30% en concepto de uniones, accesorios y piezas especiales, con marcado AENOR, según normas UNE-EN ISO 15874 y DB-HS4 del CTE.

**pp-arq-fria-PILE20a** u Arqueta de poliéster
Arqueta de poliester reforzado con fibra de vidrio, anticorrosivo altamente resistente a los agentes atmosféricos, formada por tapa y arqueta, de dimensiones de la tapa 510x440mm y de profundidad de arqueta 537mm, con orificios para pasar conductos, incluso juego de tornillos y accesorios para su montaje.
Claves: montaje, refuerzo, resistencia, accesorio, diametro, arqueta, dimension, tornillo, cable, vidrio, fibra, tapa, alto, juego, poliester, anticorrosivo

**PIFG33cba** u Valv esf PP 3vias ø15mm
Válvula de esfera de polipropileno, de tres vias con unión roscada de 15mm de diámetro, con marcado AENOR y según DB-HS4 del CTE.

**pp-grifobaldeo-PIFG.5bbb** u Grif fr/cl conve eco cañ ctrl
Grifo sólo fría para baldeo, convencional, calidad media, de pared, acabado cromado, según norma UNE UNE-EN 200:2005 para grifería convencional y a la UNE 19703:2003 y UNE-EN 817:1998 para grifería monomando, con marcado AENOR y según DB-HS4 del CTE.

**pp-50-faser-PIFC.9fcab** m Tb PP ø50mm 20atm mulc 30%acc
Tubo de polipropileno faser, de 50mm de diámetro exterior, espesor de pared 6.9mm y presión nominal 20 atm, suministrado en tramos de 4 m de longitud, con un incremento del precio del tubo del 30% en concepto de uniones, accesorios y piezas especiales, con marcado AENOR, según normas UNE-EN ISO 15874 y DB-HS4 del CTE.

**pp-40-faser-PIFC.9ecab** m Tb PP ø40mm 20atm mulc 30%acc
Tubo de polipropileno faser, de 40mm de diámetro exterior, espesor de pared 5.6mm y presión nominal 20 atm, suministrado en tramos de 4 m de longitud, con un incremento del precio del tubo del 30% en concepto de uniones, accesorios y piezas especiales, con marcado AENOR, según normas UNE-EN ISO 15874 y DB-HS4 del CTE.

**pp-32-faser-PIFC.9dcab** m Tb PP ø32mm 20atm mulc 30%acc
Tubo de polipropileno faser, de 32mm de diámetro exterior, espesor de pared 4.5mm y presión nominal 20 atm, suministrado en tramos de 4 m de longitud, con un incremento del precio del tubo del 30% en concepto de uniones, accesorios y piezas especiales, con marcado AENOR, según normas UNE-EN ISO 15874 y DB-HS4 del CTE.

**pp-25-faser-PIFC.9ccab** m Tb PP ø25mm 20atm mulc 30%acc
Tubo de polipropileno faser, de 25mm de diámetro exterior, espesor de pared 3.5mm y presión nominal 20 atm, suministrado en tramos de 4 m de longitud, con un incremento del precio del tubo del 30% en concepto de uniones, accesorios y piezas especiales, con marcado AENOR, según normas UNE-EN ISO 15874 y DB-HS4 del CTE.

**pp-20-faser-PIFC.9bcab** m Tb PP ø20mm 20atm mulc 30%acc
Tubo de polipropileno faser, de 20mm de diámetro exterior, espesor de pared 2.8mm y presión nominal 20 atm, suministrado en tramos de 4 m de longitud, con un incremento del precio del tubo del 30% en concepto de uniones, accesorios y piezas especiales, con marcado AENOR, según normas UNE-EN ISO 15874 y DB-HS4 del CTE.

**PIFC.9acab** m Tb PP ø16mm 20atm mulc 30%acc
Tubo de polipropileno copolímero (PP-R) con capa de aluminio, de 16mm de diámetro exterior, espesor de pared 2.3mm y presión nominal 20 atm, suministrado en tramos de 4 m de longitud, con un incremento del precio del tubo del 30% en concepto de uniones, accesorios y piezas especiales, con marcado AENOR, según normas UNE-EN ISO 15874 y DB-HS4 del CTE.

**PIFC.7dbab** m Tb PEX ø25mm sr 5 brr 30%acc
Tubo de polietileno reticulado (PEX) en barra, de diámetro interior 25mm y espesor de pared 2.3mm, serie 5, con un incremento del precio del tubo del 30% en concepto de uniones, accesorios y piezas especiales, con marcado AENOR, según norma UNE-EN ISO 15875 y DB-HS4 del CTE.

**PIFC.7cbab** m Tb PEX ø20mm sr 5 brr 30%acc
Tubo de polietileno reticulado (PEX) en barra, de diámetro interior 20mm y espesor de pared 1.9mm, serie 5, con un incremento del precio del tubo del 30% en concepto de uniones, accesorios y piezas especiales, con marcado AENOR, según norma UNE-EN ISO 15875 y DB-HS4 del CTE.

**PIFC.7bbab** m Tb PEX ø16mm sr 5 brr 30%acc
Tubo de polietileno reticulado (PEX) en barra, de diámetro interior 16mm y espesor de pared 1.8mm, serie 5, con un incremento del precio del tubo del 30% en concepto de uniones, accesorios y piezas especiales, con marcado AENOR, según norma UNE-EN ISO 15875 y DB-HS4 del CTE.

**PSMR91a** u Taza inodoro suspendida bl
Inodoro suspendido de porcelana vitrificada, mod. DAMA SENSO COMPACTO, para cisterna empotrada y fluxor, color blanco

**PSMR12ha** u Asiento-tapa inodoro p/67x38 bl
Asiento y tapa lacados para inodoro, color blanco.

**PSMR16l** ud Cisterna DAL-RAPID "S" WC
Sistema de instalación y descarga de agua para WC, tipo DAL-RAPID "S" de GROHEDAL o similar, con cisterna de 6-9 litros con pies para tabicar y pulsador con placa acero inoxidable DAL-PLACA classic.

**PSMR93a** u Soporte sanitarios suspendidos
Soporte bastidor para aparatos sanitarios suspendidos.

**PISC27afb** m Tb PVC eva resid ø110 30%acc
Tubo sanitario de PVC, para evacuación de aguas residuales, de 110 mm. de diámetro y 3.2 mm. de espesor, suministrado en piezas de 5 m. de longitud. Incluyendo un incremento sobre el precio del tubo del 30% en concepto de uniones y accesorios.

**PIFS14aabd** u Tz tanq bj bl est c/asi+tap
Taza inodoro para tanque bajo, de porcelana vitrificada blanca, con asiento y tapa lacados modelo caída amortiguada, de calidad estándar, con juego de fijación, codo y enchufe de unión, con marcado AENOR y según DB-HS4 del CTE.

**PISC.1fd** m Tubo eva PVC sr-B Ø110mm 50%acc
Tubo liso evacuación PVC de diámetro 110mm y espesor 3.20mm, para canalización aérea, unión por encolado, con comportamiento frente al fuego M1 según normas NF, para la evacuación de todo tipo de aguas, incluso las procedentes de electrodomésticos, según Norma EN 1453 serie B, suministrado en tubos de 5 m de longitud, con incremento del precio del tubo del 50% en concepto de uniones, accesorios y piezas especiales.

**PIFS16ab** u Tanque bajo blanca cld est
Tanque bajo de porcelana vitrificada blanca, con tapa y mecanismo de doble pulsador, de 3/6 l de capacidad, con marcado AENOR y según DB-HS4 del CTE.

**PSMW30aa** u Barra apoyo ab WC
Barra de apoyo abatible en voladizo de 79.5cm, para WC, miunusválidos, en tubo de acero inoxidable esmerilado sin soldadura, de 30mm de diámetro y 1.5mm de espesor, con uno puntos de anclaje para tres tornillos de fijación y embellecedor de diámetro 75mm.

**PSMR92am** u Taza inodoro infantil suspendido
Inodoro infantil suspendido, de porcelana vitrificada, modelo Duraplus de DURAVIT ó equivalente, color blanco, incluso asiento y tapa rígidos de color similar.

**PSMR16a** u Urinario mural blanco rociador
Urinario mural de porcelana vitrificada blanco, con borde rociador integral y alimentación exterior.

**PISC27aab** m Tb PVC eva resid ø32 30%acc
Tubo sanitario de PVC, para evacuación de aguas residuales, de 32 mm. de diámetro y 3.2 mm. de espesor, suministrado en piezas de 5 m. de longitud. Incluyendo un incremento sobre el precio del tubo del 30% en concepto de uniones y accesorios.

**PIFV33c** u Fluxor urinario
Fluxor de 1/2'' para urinario cromado con tubo de descarga recto.

**PIFV51icbm** u Grif lav temp repisa Grohe
Grifería para lavabo temporizada de repisa, antivandálico, cromado brillante con rompechorros, GROHE Contromix ó equivalente .

**PSMR.8fa** u Lavabo p/encimera 62x48 blanco
Lavabo para encimera de 62x48 cm., en color blanco de porcelana vitrificada.

**PIFV37aa** u Llave reg 1/2'' lavabo/bidé
Llave de regulación de alimentación de 1/2'' para monobloques lavabo y bidé.

**PSMR.6aa** u Lavabo mural-peds 70x56 blanco
Lavabo mural-pedestal, de 70x56 cm., color blanco de porcelana vitrificada, con juego de anclajes para fijación.

**PSMR.7aa** u Pedestal lavabo 70x56 blanco
Pedestal con fijación para lavabo de 70x56 cm., color blanco de porcelana vitrificada.

**PIFS10jaaa** u Lavabo 700x550mm mur bl
Lavabo mural de dimensiones 700x550mm, sin pedestal, de porcelana vitrificada en color blanco, con juego de anclajes para fijación , con marcado AENOR y según DB-HS4 del CTE.

**PIFG22ab** u Valv desg man sif 1 1/4"x63mm
Válvula desagüe manual de 1 1/4"x63mm, con sifón de propileno, para lavabo o bidé, incluso tapón, cadenilla y rebosadero, con marcado AENOR y según DB-HS4 del CTE.

**PIFG.2afaa** u Grif mez monom espl rps
Grifería mezcladora para lavabo, monomando, calidad especial, de repisa, acabado cromado, caño central con aireador, desagüe automático y enlaces de alimentación flexible, conforme a la norma UNE UNE-EN 200:2005 para grifería convencional y a la UNE 19703:2003 y UNE-EN 817:1998 para grifería monomando, con marcado AENOR y según DB-HS4 del CTE.

**PIFS13a** u Lavabo infantil sin pedestal
Lavabo infantil de dimensiones 400x320mm, sin pedestal, de porcelana vitrificada blanca, con juego de anclajes para fijación, marcado AENOR y según DB-HS4 del CTE.

**PIFG.2aaaa** u Grif mez conve est rps
Grifería mezcladora para lavabo, convencional, calidad estándar, de repisa, acabado cromado, caño central con aireador, desagüe automático y enlaces de alimentación flexible, conforme a la norma UNE UNE-EN 200:2005 para grifería convencional y a la UNE 19703:2003 y UNE-EN 817:1998 para grifería monomando, con marcado AENOR y según DB-HS4 del CTE.

**PBRM.1ha** m Bancada marmol compacto
Bancada para encastrar piletas, formada por encimera de marmol compacto, tipo SILESTONE ó equivalente, de 60cm de ancho, con faldón y remate frontal, cantos pulidos, incluso formación de escastres.

**PEAP.3d** kg Perfil 20x20x2 "L"
Perfil "L" de acero conformado en frío de 20x20x2mm.

**PIFG24bb** u Valv calidad baja 1 1/2"x80mm
Válvula desagüe manual calidad baja de dimensiones 1 1/2"x80mm, con sifón de polipropileno, para plato de ducha, con marcado AENOR y según DB-HS4 del CTE.

**PISC.1bc** m Tubo eva PVC sr-B Ø40mm 40%acc
Tubo liso evacuación PVC de diámetro 40mm y espesor 3.0mm, para canalización aérea, unión por encolado, con comportamiento frente al fuego M1 según normas NF, para la evacuación de todo tipo de aguas, incluso las procedentes de electrodomésticos, según Norma EN 1453 serie B, suministrado en tubos de 5 m de longitud, con incremento del precio del tubo del 40% en concepto de uniones, accesorios y piezas especiales.

**PIFS.4iaaa** u Plato 80x80cm 12mm bl
Plato de ducha de porcelana, de dimensiones 80x80cm y 12mm de espesor, en color blanco y fondo antideslizante, con marcado AENOR y según DB-HS4 del CTE.

**PIFV51mm** u Rociador antivandálico
Rociador antivandalico para duchas de 1 1/2" de GROHE o equivalente, totalmente instalado.

**PSMW30dm** u Barra apoyo hrz esq ducha
Barra de apoyo horizontal en esquina de 76.2x76.2cm, para ducha, miunusválidos, en tubo de acero inoxidable esmerilado sin soldadura, de 30mm de diámetro y 1.5mm de espesor, con tres puntos de anclaje para tres tornillos de fijación y embellecedor de diámetro 75mm.

**PSMR16e** u Vertedero blanco
Vertedero de porcelana vitrificada, color blanco, con enchufe unión, rejilla de porcelana desagüe y juego fijación.

**PIFV53ha** u Grif freg mnblc conve eco
Grifería para fregadero monobloque convencional, calidad económica, cromado brillante, caño giratorio con aireador y enlaces de alimentación flexibles.

**PSMR16f** u Reja para vertedero
Reja de acero inoxidable con almohadilla para vertedero, de porcelana vitrificada blanca.

**PISC27adb** m Tb PVC eva resid ø75 30%acc
Tubo sanitario de PVC, para evacuación de aguas residuales, de 75 mm. de diámetro y 3.2 mm. de espesor, suministrado en piezas de 5 m. de longitud. Incluyendo un incremento sobre el precio del tubo del 30% en concepto de uniones y accesorios.

**PIFS28bjbb** u Freg 1200x490mm 2cub norm escrr
Fregadero de acero inoxidable para encimera de 60 cm, de dimensiones 1200x490mm, con dos cubetas normales y escurridor, válvula, cadenilla y tapón, con marcado AENOR y según DB-HS4 del CTE.

**PIFG26be** u Sifón doble ø40mm
Sifón doble de PVC, diámetro nominal 40mm, incluso tubo de unión al desagüe de 40mm de diámetro y 30cm de longitud, con marcado AENOR y según DB-HS4 del CTE.

**PIFG.4gab** u Mez monom alt freg rps
Mezclador para fregadero, monomando, mod. Zedra de Grohe o equivalente, de repisa, caño alto giratorio con aireador y enlaces de alimentación flexibles, según norma UNE UNE-EN 200:2005 para grifería convencional y a la UNE 19703:2003 y UNE-EN 817:1998 para grifería monomando, con marcado AENOR y según DB-HS4 del CTE.

**PSMR1** u Dosificador jabón BS-618
Dosificador de jabon modelo bs-618 de belinox o equivalente, consistente en distribuidor de jabon con carcasa de acero al cromo-niquel 18/10, afnor z6, cn 18-09. tapa de una pieza con embuticion profunda. superficies visibles pulido cepillado. apropiado para jabones liquidos, lociones, jabones antisepticos. recipiente en polietileno, de 1 litro, facil relleno, cerradura de cilindro maestreada en origen para llave standar belinox. incluso juego de elementos de fijacion/anclaje con tornilleria de acero inoxidable, dimensiones 200*130*85/132mm.

**PSMR2** u Portarrollos BS-671
Distribuidor de papel higiénico modelo BS-671 de Belinox o equivalente, consistente en porta rollos de papel higienico, de dos rollos, de acero al cromo-niquel 18/10, afnor z6, cn 18-09. tapa embutida de una sola pieza. acabado pulido. el rollo de reserva camuflado pasa automaticamente a posicion de distribucion cuando el primer rollo se ha terminado, cerradura de cilindro maestreada en origen para llave standar Belinox, incluso juego de elementos de fijacion/anclaje, con tornilleria de acero inoxidable, dimensiones 140*295*128.5mm.

**PSMR3** u Toallero BS-600
Distribuidor de toallas de papel modelo BS-600 de Belinox o similar, montaje mural, fabricado en acero al cromo-niquel 18/10, afnor z6, cn 18-09. cuerpo soldado, tapa embutida, acabado pulido. bisagra piano de acero al cromo-niquel 18/10, afnor z6, cn 18-09, fijada a todo lo ancho. cerradura de cilindro maestreada en origen para llave standar Belinox. incluso juego de elementos de fijacion/anclaje. con tornilleria de acero inoxidable. capacidad 500-800 toallas. dimensiones 290*438*116.5mm.

**PSMR4** u Papelera BS-606
Papelera modelo BS-606 de Belinox o equivalente, consistente en papelera mural "extrafuerte" de acero al cromo-niquel 18/10, afnor z6, cn 18-09. todas las caras reforzadas por cinco acanaladuras, acabado pulido mate, incluso juego de elementos de fijacion/anclaje con tornilleria tipo spit de acero inoxidable, capacidad 42 litros, dimensiones 390*530*200mm.

**PFAM.3bm** m2 Vdr monolit espejo 5mm
Vidrio monolítico espejo de 5mm de espesor.

**PBRW.4a** m3 Arcilla expandida 300-450 granel
Arcilla expandida de tamaño máximo 3-8 mm., densidad aparente 300-450 kg/m3 y conductividad térmica 0.05 kcal/mhºC, suministrada a granel.

**PNIL.1cbdb** m2 LO-40-FV UNE 104-238 PE
Lámina bituminosa de oxiasfalto, tipo LO-40-FV, según normas DB-HS1 del CTE y UNE 104-238, de 40gr/dm2, de superficie no protegida, con armadura constituida por fieltro de fibra de vidrio de60 gr/m2,, recubierta con mástico bituminoso en ambas caras y terminada con aluminiopolietileno como antiadherente en ambas caras, en rollos de 1m de ancho.

**PC.CANALR** m Canal + rejilla de acero inoxidable 95mm
Canal + rejilla de acero inoxidable 95cmCanal + rejilla de acero inoxidable 95mm

**pp25.1-calder** u Grupo térmico condensación WTC-GB 210
Caldera de condensación de pie a gas natural Weishaupt WTC-GB 300-A o equivalente,. Potencia calorífica para temp. de ida/retorno 50/30ºc: modulante de 51,6 a 271,6 kW. Ancho/Alto/Fondo en mm: 680/1300/1205. Peso: 242 kg. Volumen de agua: 25 l. Emisiones NOx: 54 mg/kWh. Presión de trabajo admisible: 6 bar. Nº identificación del producto: CE 0063 BS 3948. Quemador de gas Premix. Intercambiador de fundición con orificios de revisión. Presostato de gas, Interruptor de falta de agua, Presostato de humos. Presostato de aire. Sonda humos. Control del aumento de la temperatura de ida. Sonda de temperatura de seguridad (eSTB). Diferencial de temperatura ida / retorno. Diferencial de temperatura eSTB/sonda de ida. Silenciador en toma de aire. Regulación del compensador hidráulico integrada. Señal 0-10 V- ó 4-20 mA de serie. Tres salidas variables para el comando de bombas, clapetas de humos, indicaciones de avéria, etc. Dos entradas variables para el bloqueo del generador, el nivel especial, etc. No es necesario un caudal mínimo. Incluso parte proporcional de salidas de humos, colector, sifón y accesorios.

**pp25.2-ACC1** u Grupo conexión WHB 5.0
Grupo térmico condensación WTC 60-A-H-PEA 60 kW o equivalente,.

**pp25.2-ACC2** u Llave paso gas 3/4''
Llave de paso de gas Weishaupt o equivalente. Paso recto 3/4"x22 con TAE.

**pp25.2-ACC4** u Conjunto evacuación humos 80 mm
Compensador hidráulico WHW 4 hasta 4 m³/h o equivalente.

**pp25.2-ACC5** u Tubo PP DN80 1 m para calderas WTC
Compensador hidráulico WHW o equivalente, 4 hasta 4 m³/h.

**pp25.2-PIMV.1** Vaso exps 300 L
Vaso de expansión con marcado CE de 300 litros de capacidad, Sedical-Valdeco o similar, presión 6 bar, temperatura máxima de trabajo 120 ºC, con membrana resistente al anticongelante.

**VECALNG80** Vaso exps 80 L
Vaso de expansión con marcado CE de 80 litros de capacidad, Sedical-Valdeco o similar, presión 6 bar, temperatura máxima de trabajo 120 ºC, con membrana resistente al anticongelante.

**RCK20104** ud Regulador automático K20-F360104
Regulador automático de caudal marca Sedical-Valdeco, modelo K20 y cartucho interior F360104 o equivalente.

**RCK32118** ud Regulador automático K32-F361128
Regulador automático de caudal marca Sedical-Valdeco, modelo K32, cuerpo F3810JBI, y cartucho interior F361128 o equivalente.

**RCK40P136** ud Regulador automático K40p-F361136
Regulador automático de caudal marca Sedical-Valdeco, modelo K40p y cartucho interior F3601136 o equivalente.

**RCK40166** ud Regulador automático K40-F3C02166
Regulador automático de caudal marca Sedical-Valdeco, modelo K40, cuerpo F3820KBI, y cartucho interior F3C02166 o equivalente,.

**RCK1S15** ud Regulador automático K1s15
Regulador automático de caudal marca Sedical-Valdeco, modelo K1S15 o equivalente.

**PICC15A** ud Válvula 3 vías 1/2" CLVFC325-O-2,5
Válvula de 3 vías, Kvs=2,5, PN16, diámetro 1/2", cuerpo latón y eje acero inoxidable.
Claves: manual, instalacion, calefaccion, fundicion, rosca, presion, mando, motor, climatizacion, valvula

**PICC15B** ud Actuador T/N CLAT4-230-3
Actuador termoeléctrico todo/nada de válvula de 3 vías de 1/2'' y 3/4'', 230 V, carerra 4 mm. NO.
Claves: instalacion, calefaccion, climatizacion, valvula, servomotor

**PICC25A** ud Válvula 3 vías 1" CLVFC325-E-10
Válvula de 3 vías, Kvs=10, PN16, diámetro 1", cuerpo latón y eje acero inoxidable.
Claves: manual, instalacion, calefaccion, fundicion, rosca, presion, mando, motor, climatizacion, valvula

**PICC25B** ud Actuador 0..10 V CLAVLM-8-400-15
Actuador lineal de válvula de 3 vías 24 V, carerra 6,5 mm, tiempo 15 s, 400 N.
Claves: instalacion, calefaccion, climatizacion, valvula, servomotor

**PICCC25C** ud Racor 1'' fudición maleable ALG253 (3 unidades)
Racor 1'' fudición maleable pavonada (3 unidades).

**RCK1SM15** ud Regulador automático caudal y temperatura K1SM15
Regulador automático de caudal y temperatura marca Sedical-Valdeco, modelo K1SM15 o equivalente.

**RCK1SM20** ud Regulador automático caudal y temperatura K1SM20
Regulador automático de caudal y temperatura marca Sedical-Valdeco, modelo K1SM20 o equivalente.

**PICCTN50A** ud Válvula bola 3 vías 2" JV305FT
Válvula bola 3 vías 2" todo/nada Valdeco JV305FT o equivalente.
Claves: manual, instalacion, calefaccion, fundicion, rosca, presion, mando, motor, climatizacion, valvula

**PICCTNBA** ud Actuador válvula todo/nada BAS2.S
Actuador válvula 3 vías todo/nada Valdeco BAS2.S o equivalente.
Claves: instalacion, calefaccion, climatizacion, valvula, servomotor

**PICCTN15A** ud Válvula bola 3 vías 1/2" JV305AN
Válvula bola 3 vías 1/2" todo/nada Valdeco JV305AN o equivalente.
Claves: manual, instalacion, calefaccion, fundicion, rosca, presion, mando, motor, climatizacion, valvula

**PICC15A1** ud Válvula 3 vías 1/2" V5833A1045
Claves: manual, instalacion, calefaccion, fundicion, rosca, presion, mando, motor, climatizacion, valvula

**PICC15B1** ud Actuador 0..10 V CLAVLM-8-180
Actuador lineal de válvula de 3 vías 24 V, carerra 6,5 mm, tiempo 15 s, 400 N.
Claves: instalacion, calefaccion, climatizacion, valvula, servomotor

**PICCC15C1** ud Racor 1'' fudición maleable ALG133 (3 unidades)
Racor 1'' fudición maleable pavonada (3 unidades).

**PIFC.1E001** m Tub a sold ø1/2" EN 10255 30%acc
Tubería de acero negro soldado EN 10255 calidad ST-35 de Ø1/2" mm de diámetro ,considerando un incremento sobre el precio del tubo del 30% en concepto de uniones, accesorios y piezas especiales

**PIFC.1E002** m Tub a sold ø3/4" EN 10255 30%acc
Tubería de acero negro soldado EN 10255 calidad ST-35 de Ø1/2" mm de diámetro ,considerando un incremento sobre el precio del tubo del 30% en concepto de uniones, accesorios y piezas especiales

**PIFC.1E003** m Tub a sold ø1" EN 10255 30%acc
Tubería de acero negro soldado EN 10255 calidad ST-35 de Ø1" mm de diámetro ,considerando un incremento sobre el precio del tubo del 30% en concepto de uniones, accesorios y piezas especiales,

**PIFC.1E004** m Tub a sold ø1 1/4" EN 10255 30%acc
Tubería de acero negro soldado EN 10255 calidad ST-35 de Ø1 1/4" mm de diámetro ,considerando un incremento sobre el precio del tubo del 30% en concepto de uniones, accesorios y piezas especiales,

**PIFC.1E005** m Tub a sold ø1 1/2" EN 10255 30%acc
Tubería de acero negro soldado EN 10255 calidad ST-35 de Ø1 1/2" mm de diámetro ,considerando un incremento sobre el precio del tubo del 30% en concepto de uniones, accesorios y piezas especiales

**PIFC.1E006** m Tub a sold ø2" EN 10255 30%acc
Tubería de acero negro soldado EN 10255 calidad ST-35 de Ø2" mm de diámetro ,considerando un incremento sobre el precio del tubo del 30% en concepto de uniones, accesorios y piezas especiales,

**PIFC.1E007** m Tub a sold ø2 1/2" EN 10255 30%acc
Tubería de acero negro soldado EN 10255 calidad ST-35 de Ø2 1/2" mm de diámetro ,considerando un incremento sobre el precio del tubo del 30% en concepto de uniones, accesorios y piezas especiales

**PIFC.1E108** m Tub a galv sold ø3" EN 10255 30%acc
Tubería de acero negro galvanizado soldado EN 10255 calidad ST-35 de Ø3" mm de diámetro ,considerando un incremento sobre el precio del tubo del 30% en concepto de uniones, accesorios y piezas especiales,

**PIFC.1E109** m Tub a galv sold ø4" EN 10255 30%acc
Tubería de acero negro galvanizado soldado EN 10255 calidad ST-35 de Ø4" mm de diámetro ,considerando un incremento sobre el precio del tubo del 30% en concepto de uniones, accesorios y piezas especiales,

**PICC65E001** m Coquilla espuma 25 mm, tb ac Ø1/2" 30% acc
Aislamiento térmico para tubería de acero de Ø1/2", para instalaciones de calefacción, realizado con coquilla de espuma elastomérica de 25 mm de espesor, incluyendo un incremento del 30% de accesorios y adhesivo para uniones

**PICC65E002** m Coquilla espuma 25 mm, tb ac Ø3/4" 30% acc
Aislamiento térmico para tubería de acero de Ø3/4", para instalaciones de calefacción, realizado con coquilla de espuma elastomérica de 25 mm de espesor, incluyendo un incremento del 30% de accesorios y adhesivo para uniones,

**PICC65E003** m Coquilla espuma 25 mm, tb ac Ø1" 30% acc
Aislamiento térmico para tubería de acero de Ø1", para instalaciones de calefacción, realizado con coquilla de espuma elastomérica de 25 mm de espesor, incluyendo un incremento del 30% de accesorios y adhesivo para uniones

**PICC65E004** m Coquilla espuma 25 mm, tb ac Ø1 1/4" 30% acc
Aislamiento térmico para tubería de acero de Ø1 1/4", para instalaciones de calefacción, realizado con coquilla de espuma elastomérica de 25 mm de espesor, incluyendo un incremento del 30% de accesorios y adhesivo para uniones

**PICC65E005** m Coquilla espuma 30 mm, tb ac Ø1 1/2" 30% acc
Aislamiento térmico para tubería de acero de Ø1 1/2", para instalaciones de calefacción, realizado con coquilla de espuma elastomérica de 30 mm de espesor, incluyendo un incremento del 30% de accesorios y adhesivo para uniones

**PICC65E006** m Coquilla espuma 30 mm, tb ac Ø 2" 30% acc
Aislamiento térmico para tubería de acero de Ø 2", para instalaciones de calefacción, realizado con coquilla de espuma elastomérica de 30 mm de espesor, incluyendo un incremento del 30% de accesorios y adhesivo para uniones

**PICC65E007** m Coquilla espuma 30 mm, tb ac Ø 2 1/2" 30% acc
Aislamiento térmico para tubería de acero de Ø 2 1/2", para instalaciones de calefacción, realizado con coquilla de espuma elastomérica de 30 mm de espesor, incluyendo un incremento del 30% de accesorios y adhesivo para uniones

**PICC65E008** m Coquilla espuma 30 mm, tb ac Ø 3" 30% acc
Aislamiento térmico para tubería de acero de Ø 3", para instalaciones de calefacción, realizado con coquilla de espuma elastomérica de 30 mm de espesor, incluyendo un incremento del 30% de accesorios y adhesivo para uniones

**PICC65E009** m Coquilla espuma 36 mm, tb ac Ø 4" 30% acc
Aislamiento térmico para tubería de acero de Ø 4", para instalaciones de calefacción, realizado con coquilla de espuma elastomérica de 36 mm de espesor, incluyendo un incremento del 30% de accesorios y adhesivo para uniones

**PICC65E002E** m Coq. espuma 32 mm, tb ac Ø3/4" 30% acc+chapa aluminio
Aislamiento térmico para tubería de acero de Ø3/4", para instalaciones de calefacción, realizado con coquilla de espuma elastomérica de 32 mm de espesor, incluyendo un incremento del 30% de accesorios y adhesivo para uniones, y recubrimiento chapa aluminio espesor 0,6 mm.

**PICC65E004E** m Coquilla espuma 40 mm, tb ac Ø1 1/4" 30% acc+chapa aluminio
Aislamiento térmico para tubería de acero de Ø1 1/4", para instalaciones de calefacción, realizado con coquilla de espuma elastomérica de 40 mm de espesor, incluyendo un incremento del 30% de accesorios y adhesivo para uniones, y recubrimiento chapa aluminio espesor 0,6 mm.

**PICC65E005E** m Coquilla espuma 40 mm, tb ac Ø1 1/2" 30% acc+chapa aluminio
Aislamiento térmico para tubería de acero de Ø1 1/2", para instalaciones de calefacción, realizado con coquilla de espuma elastomérica de 40 mm de espesor, incluyendo un incremento del 30% de accesorios y adhesivo para uniones, y recubrimiento chapa aluminio espesor 0,6 mm.

**PICC65E006E** m Coquilla espuma 40 mm, tb ac Ø 2" 30% acc+chapa aluminio
Aislamiento térmico para tubería de acero de Ø 2", para instalaciones de calefacción, realizado con coquilla de espuma elastomérica de 30 mm de espesor, incluyendo un incremento del 30% de accesorios y adhesivo para uniones

**PICC65E007E** m Coquilla espuma 40 mm, tb ac Ø 2 1/2" 30% acc+chapa aluminio
Aislamiento térmico para tubería de acero de Ø 2 1/2", para instalaciones de calefacción, realizado con coquilla de espuma elastomérica de 40 mm de espesor, incluyendo un incremento del 30% de accesorios y adhesivo para uniones, y recubrimiento chapa aluminio espesor 0,6 mm.

**PIFV47b** ud Compensador dilatación tipo fuelle 2"
Dilatador de cartucho (axial) diámetro 2" presión nominal 16 atm. conexiones de brida carcasa interior de acero inoxidable.
Claves: acero, instalacion, presion, inoxidable, conexion, carcasa, fontaneria, dilatador, cartucho, brida

**MOOF8a** h Oficial 1ª fontanería
Oficial 1° fontanería.

**FWP02ATN** u Aparato ventiloconvector Daikin FWP02ATN
Aparato ventiloconvector FWP02ATN o equivalente.

**FWP03ATN** u Aparato ventiloconvector Daikin FWP03ATN
Aparato ventiloconvector FWP03ATN o equivalente.

**FWP07ATN** u Aparato ventiloconvector Daikin FWP07ATN
Aparato ventiloconvector FWP07ATN o equivalente.

**FWEC3A** ud Termostato electrónico FWEC3A
Termostato FWEC3A o equivalente.

**pp-mat-armario-cal-colegio** u
Armario de control, protección y maniobra para la instalación de Calefacción del Colegio, compuesto por:
- Armario metálico con puerta opaca, transformador 230/24 V CA - 100 VA con interruptor y fusible e insertable en rail, fuentes de alimentación, bornas numerada y bases de enchufe.
- Protecciones térmica, interruptores magnetotérmicos y diferenciales, guardamotores, contactores, indicadores luminosos verde y rojo de marcha y avería, interruptores de conexión manual posición (AUTO-PARO-MANUAL), incluso protección de calderas.
-Montaje de centrales de control y cableado interno de señales de control y hasta los elementos receptores con cable tipo S0Z1-K (AS+): sondas de temperatura, actuadores de válvulas de 3 vías, generadores de calor y UTAs en cubierta números 1, 2, 3, 4, 5, 6 y 7, etc. Incluida la canalización bajo tubo diámetro 20 mm de doble capa flexible de PVC corrugado reforzado UNE-EN 61386-22, incluso embocaduras flexibles hasta receptores.
- Cableado eléctrico interno de cuadro y hasta receptores tipo SZ1-K(AS) UNE EN 21123, conducido bajo tubo de doble capa flexible de PVC corrugado reforzado UNE-EN 61386-22 , incluso embocaduras flexibles hasta receptores (caldera, bombas, etc.).
Incluso medios auxiliares y de elevación, medidas de protección y colectivas, apertura, saneado y tapado de huecos.

**pp-mat-armario-vest** u
Armario de control, protección y maniobra para la instalación térmica de los Vestuarios del Pabellón (Calefacción-ACS-Solar), compuesto por:
- Armario metálico con puerta opaca, transformador 230/24 V CA - 100 VA con interruptor y fusible e insertable en rail, fuentes de alimentación, bornas numerada y bases de enchufe.
- Protecciones térmica, interruptores magnetotérmicos y diferenciales, guardamotores, contactores, indicadores luminosos verde y rojo de marcha y avería, interruptores de conexión manual posición (AUTO-PARO-MANUAL), incluso protección de calderas.
-Montaje de centrales de control y cableado interno de señales de control y hasta los elementos receptores con cable tipo S0Z1-K (AS+): sondas de temperatura, actuadores de válvulas de 3 vías, generador de calor y UTAs de vestuarios en cubierta, etc. Incluida la canalización bajo tubo diámetro 20 mm de doble capa flexible de PVC corrugado reforzado UNE-EN 61386-22, incluso embocaduras flexibles hasta receptores.
- Cableado eléctrico interno de cuadro y hasta receptores tipo SZ1-K(AS) UNE EN 21123, conducido bajo tubo de doble capa flexible de PVC corrugado reforzado UNE-EN 61386-22 , incluso embocaduras flexibles hasta receptores (caldera, bombas, etc.).
Incluso medios auxiliares y de elevación, medidas de protección y colectivas, apertura, saneado y tapado de huecos.

**VECALNG12** Vaso exps 12 L
Vaso de expansión con marcado CE de 12 litros de capacidad.

**VES18K** Vaso expansión solar 18 L + kit conexión
Vaso de expansión Solar con marcado CE de 35 litros de capacidad.

**VES35K** Vaso expansión solar 35 L + kit conexión
Vaso de expansión Solar con marcado CE de 35 litros de capacidad.

**VESS100** Vaso expansión solar S 100
Vaso de expansión Solar con marcado CE de 100 litros de capacidad.

**VEACSSE60** Vaso expansión ACS DT 60 - 10 bar
Vaso de expansión ACS con marcado CE de 60 litros de capacidad.e.

**VEACSSE33** Vaso expansión ACS DD 33 - 10 bar
Vaso de expansión ACS con marcado CE de 33 litros de capacidad.

**VEACSSE100** Vaso expansión ACS DT 100 - 10 bar
Vaso de expansión ACS con marcado CE de 100 litros de capacidad.

**PICC25D** ud Válvula 3 vías 1" CLVLR320-10
Válvula de 3 vías, Kvs=10, PN16, diámetro 1", cuerpo latón y eje acero inoxidable.
Claves: manual, instalacion, calefaccion, fundicion, rosca, presion, mando, motor, climatizacion, valvula

**PICC25DD** ud Actuador 2..10 V CLAVLM-20-600
Actuador lineal de válvula de 3 vías 24 V, carerra 6,5 mm, tiempo 15 s, 400 N.
Claves: instalacion, calefaccion, climatizacion, valvula, servomotor

**PICC25E** ud Válvula 3 vías 1" CLVLR320-16
Válvula de 3 vías, Kvs=10, PN16, diámetro 1", cuerpo latón y eje acero inoxidable.
Claves: manual, instalacion, calefaccion, fundicion, rosca, presion, mando, motor, climatizacion, valvula

**PICCTN50D** ud Válvula bola 3 vías 2" JV305DR
Válvula bola 3 vías 2" todo/nada Valdeco JV305DR o equivalente.
Claves: manual, instalacion, calefaccion, fundicion, rosca, presion, mando, motor, climatizacion, valvula

**pp-mat-armario-acs-colegio1** u
Armario de control, protección y maniobra para la instalación de ACS-Solar Colegio 1, compuesto por:
- Armario metálico con puerta opaca, transformador 230/24 V CA - 100 VA con interruptor y fusible e insertable en rail, fuentes de alimentación, bornas numerada y bases de enchufe.
- Protecciones térmica, interruptores magnetotérmicos y diferenciales, guardamotores, contactores, indicadores luminosos verde y rojo de marcha y avería, interruptores de conexión manual posición (AUTO-PARO-MANUAL), incluso protección de calderas.
-Montaje de centrales de control y cableado interno de señales de control y hasta los elementos receptores con cable tipo S0Z1-K (AS+): sondas de temperatura, actuadores de válvulas de 3 vías, generadores de calor, etc. Incluida la canalización bajo tubo diámetro 20 mm de doble capa flexible de PVC corrugado reforzado UNE-EN 61386-22, incluso embocaduras flexibles hasta receptores.
- Cableado eléctrico interno de cuadro y hasta receptores tipo SZ1-K(AS) UNE EN 21123, conducido bajo tubo de doble capa flexible de PVC corrugado reforzado UNE-EN 61386-22 , incluso embocaduras flexibles hasta receptores (caldera, bombas, etc.).
Incluso medios auxiliares y de elevación, medidas de protección y colectivas, apertura, saneado y tapado de huecos.

**pp-mat-armario-acs-colegio2** u
Armario de control, protección y maniobra para la instalación de ACS-Solar Colegio 2, compuesto por:
- Armario metálico con puerta opaca, transformador 230/24 V CA - 100 VA con interruptor y fusible e insertable en rail, fuentes de alimentación, bornas numerada y bases de enchufe.
- Protecciones térmica, interruptores magnetotérmicos y diferenciales, guardamotores, contactores, indicadores luminosos verde y rojo de marcha y avería, interruptores de conexión manual posición (AUTO-PARO-MANUAL), incluso protección de calderas.
-Montaje de centrales de control y cableado interno de señales de control y hasta los elementos receptores con cable tipo S0Z1-K (AS+): sondas de temperatura, actuadores de válvulas de 3 vías, generadores de calor, etc. Incluida la canalización bajo tubo diámetro 20 mm de doble capa flexible de PVC corrugado reforzado UNE-EN 61386-22, incluso embocaduras flexibles hasta receptores.
- Cableado eléctrico interno de cuadro y hasta receptores tipo SZ1-K(AS) UNE EN 21123, conducido bajo tubo de doble capa flexible de PVC corrugado reforzado UNE-EN 61386-22 , incluso embocaduras flexibles hasta receptores (caldera, bombas, etc.).
Incluso medios auxiliares y de elevación, medidas de protección y colectivas, apertura, saneado y tapado de huecos.

**MOOE10a** h Oficial 3ª electricidad
Oficial 3° electricidad.

**PIPP.7b** u Pta franklin a inox 2m
Punta captadora para malla faraday de acero inoxidable, de ø16mm y 2m de longitud, para fijación a soporte de hormigón.

**PIPP.6a** m Conductor pletina cobre
Conductor de pletina de cobre estañado de 30x2mm.

**PIPP.9a** u Sop grapa s hrz
Soporte cónico de propileno con tapa para el llenado, y base de 140x140x80mm, para fijación de grapa a superficie horizontal.

**PIPP.8a** u Sop H ptas captad 1.5-2m
Soporte de hormigón para puntas captadoras de ø16mm y de 1.5-2m de longitud.

**PIPP25a** u Conexión p/malla
Conexión de latón para punta captadora de malla y conductor.

**PIPP10a** u Grapa latón
Grapa de latón de 40x40x15mm, con sistema de bisagra, para unión de pletina de cobre de 30x2mm, incluidos tacos y tirafondos.

**PIPP15a** u Conx en cruz
Manguito de latón de 55x55mm con placa intermedia, para conexión múltiple de conductor de ø 8 a 10 mm y pletina de cobre estañado de 30x2mm.

**PIPP14a** u Vía chispas mástil antena
Protector vía de chispas para mástil de antena, incluidos conectores para mástil de antena y para conductor de ø 8 a 10mm y/o pletina de hasta 30x3mm.

**PIPP21a** u Sop grapa pfl met
Soporte de acero inoxidable para fijación de grapa a perfil metálico.

**PIPP12a** u Mangt seccionador
Manguito seccionador de latón de 75x50x15mm, con sistema de bisagra, para unión de pletina de cobre de 30x2mm, incluidos tacos y tirafondos.

**PIPP11a** u Tubo protección
Tubo de protección de acero galvanizado, de 35x13mm y 2m de longitud, para pletina de hasta 30x3mm, con abrazaderas incluidas.

**PIPP23a** u Electd a cobrizado
Electrodo de toma de tierra de acero cobrizado de 14mm y 2m de longitud, con recubrimiento de cobre de 300 micras. Incluida grapa de conexión.

**PIPP16a** u Arq registro
Arqueta de registro de polipropileno de 250x250x250mm, compuesta por cuerpo y tapa, y prevista para soportar hasta 5000 kg.

**PIPP17a** u Pnte comprob y equipotenc
Puente de comprobación y equipotencialidad para arqueta, con barra y conectores para conductor de ø 8 a 10 mm y/o pletina 30x2mm.

**PIPP19a** u Gel toma tierra
Gel no corrosivo y ecológico, mejorador de la conductividad de la toma de tierra.

**Pararrayos-mt41pea010cld** Ud
Pararrayos con dispositivo de cebado tipo "PDC", avance de 60 µs y radio de protección de 87 m para un nivel de protección 2 según DB SUA Seguridad de utilización y accesibilidad (CTE), colocado en cubierta sobre mástil de acero galvanizado y 6 m de altura.
Certificado de producto marca N de AENOR Nº 058/000005 de conformidad con norma UNE 21186, que comprende:
1. Corriente soportada certificada: 20 impactos de 100 kA (10/35us).
2. Tiempo de avance en el cebado certificado: 60 us.
3. Resistencia a condiciones ambientales extremas certificada (Ensayo niebla salina y atmósfera húmeda sulfurosa).
Certificado de funcionamiento inalterable con lluvia. Aislamiento superior al 95%:
1. Ensayo seco/lluvia con impulsos tipo maniobra.
2. Ensayo seco/lluvia con tensión continua.
Certificado de radio de protección y cumplimiento de las normas une 21186 Y NFC 17-102:
1. Radio de protección de 87 m, calculado según CTE y normas UNE 21186 y NFC 17-102, considerando el tiempo de avance certificado, mástil de 6m y NIVEL 2 de protección.

**pararrayos-55** ud
Pararrayos con dispositivo de cebado tipo "PDC", avance de 30 µs y radio de protección de 55 m para un nivel de protección 2 según DB SUA Seguridad de utilización y accesibilidad (CTE), colocado en cubierta sobre mástil de acero galvanizado y 6 m de altura.
Certificado de producto marca N de AENOR Nº 058/000005 de conformidad con norma UNE 21186, que comprende:
1. Corriente soportada certificada: 20 impactos de 100 kA (10/35us).
2. Tiempo de avance en el cebado certificado: 30 us.
3. Resistencia a condiciones ambientales extremas certificada (Ensayo niebla salina y atmósfera húmeda sulfurosa).
Certificado de funcionamiento inalterable con lluvia. Aislamiento superior al 95%:
1. Ensayo seco/lluvia con impulsos tipo maniobra.
2. Ensayo seco/lluvia con tensión continua.
Certificado de radio de protección y cumplimiento de las normas une 21186 Y NFC 17-102:
1. Radio de protección de 55 m, calculado según CTE y normas UNE 21186 y NFC 17-102, considerando el tiempo de avance certificado, mástil de 6m y NIVEL 2 de protección.

**PRCP.3aba** l Pint int plas acrl sat bl
Pintura plástica acrílica para paramentos interiores, con acabado satinado, de color blanco.

**PRCP13fb** l Masilla al agua bl
Masilla selladora al agua de color blanco.

**PFDP12aaa** m2 Pers arrll lama 37mm 3.50m
Persiana arrollable de lamas de 37mm, de aluminio lacado, hasta un ancho máximo de 3.50m, inluso parte proporcional de guías específicas de aluminio extrusionado anodizado para embutir en las guías instaladas en obra, burletes de material sintético y eje de arrollamiento metálico.

**PFTM61dbea** u Mod lis 2420x982-2hj haya
Módulo completo de armario de madera haya de superficie lisa y de dimensiones 2420x982mm, formado por dos hojas abatibles de altura 2330mm, anchura 480mm y grosor 19mm, e interior de melamina con baldas y barra de colgar, incluido tapajuntas a una cara en aglomerado rechapado en madera, bisagras, tirador por hoja y juego de tornillos y el barnizado de la madera.

**PIFG.5aac** u Mez mnbl conve espl cañ gir inf
Mezclador monobloque para lavadero, convencional, calidad estándar, de pared, con acabado cromado y con caño giratorio inferior, enlaces de alimentación flexibles, según norma UNE UNE-EN 200:2005 para grifería convencional y a la UNE 19703:2003 y UNE-EN 817:1998 para grifería monomando, con marcado AENOR y según DB-HS4 del CTE.

**Pvct1** ud Tablón de anuncios de 200x150 cm
ablón de anuncios de 200x150 cm. formado por tablero aglomerado hidrofugo de 2 cm., con panel de corcho de 5 mm

**PFDT28b** m2 Cortina arroll rec/dint polie op
Cortina arrollable para recoger en dintel, con resorte de recogida automática, tejido opaco de poliéster, calidad alta.

**ppC1** Ud
Recinto frigorífico compuesto por dos cámaras de refrigeración y una cámara de congelación. Con suelo reforzado. Construido en chapa de acero galvanizado y lacado en toda su parte exterior e interior. Fabricado basándose en el procedimiento térmico del laminado de paneles en frío. El aislamiento térmico de polietileno inyectado a alta presión, y en moldes cerrados, con una
densidad aproximada de 40 Kg./m³. Dotado de evaporador, grupo frigorífico, paneles, cuadro eléctrico y todos los mecanismos necesarios para su funcionamiento.
- Cámara congelación: equipo frigorífico mediante evaporador de tiro forzado, unidad con compresor hermético y termostato de regulación.
Características técnicas: III+N+T de 2 1/2 CV.
- Cámaras refrigeración: equipos frigoríficso mediante evaporador de tiro forzado, unidad con compresor hermético y termostato de regulación. Características técnicas: II+T de 1 1/2 CV.
Homologado para instalaciones docentes.

**ppC2** m2
Claves: soporte, revestimiento, falso, arranque, suelo, proteccion, acero, cabeza, corrosion, rigido, rampa

**ppC7** u
Fregadero de un seno de 700 mm con escurridor. Encimera en 12/10, acero inox. AISI 304,50 mm de espesor y rebosadero; esquinas de la encimera soldadas.
Seno en acero inox. AISI 304, de dimensiones: 500x500x300 mm. Soldados y pulidos base inclinada hacia el desagüe. Dotado de tubo rebosadero y pileta de descarga. Alzatina con esquinas redondeadas de 10 mm., de altura y 13 mm de profundidad. Patas de 50 mm de diámetro, regulables en altura (-60+10 mm) en acero inox. AISI 304 hasta 200 mm para garantizar alineación con resto de elementos. Faldón en acero inox. AISI 304. Dimensiones: 700x700x900 mm. Con sifón simple de plástico de 2" de dimensiones: 100x300x50 mm. Con entrepaño liso inferior de acero inox AISI 304, de 50 mm de espesor, para posicionar a 200 mm de altura sin necesidad de herramienta, de dimensiones 610x550x50 mm. Homologado para instalaciones de centros docentes.

**ppC9** u
Mesa de refrigeración con alzatina, digital, capacidad 290l. Exterior e interior en acero inox. AISI 304. Encimera de 50mm de grosor, instalada e integrada en parte posterior de alzatina de 100mm. Grosor de aislamiento 60mm. 2 puertas completas. Unidad de refrigeración incorporada. Modo de funcionamiento ventilado. Evaporador. Microprocesador electrónico con pantalla digital para la temperatura. Descongelación automática.Temperatura de funcionamiento: -2+10°C. Para temperaturas ambiente de hasta 43°C. Sin CFC o HCFC. Gas R134a en circuito de refrigeración. Gas en espuma: ciclopentano.
Provisto de 2X1/1GN rejillas Rilsan y 8 sets de 2 rodillos de rejilla de acero inox.
Dimensiones (LxPxA mm) 1274x700x950
Alimentación (V): 230 V/1N - 50
Potencia eléctrica (kW) 0,34
Homologada para instalaciones de centros docentes.

**ppC12** u
Mesa de refrigeración de 440 l de capacidad, de 3 puertas. Exterior e interior en acero inox. AISI 304. Encimera de 50mm de grosor, instalada e integrada en parte posterior de alzatina de 100mm. Grosor de aislamiento 60mm. 3 puertas completas. Unidad de refrigeración incorporada. Modo de funcionamiento ventilado. Evaporador. Microprocesador electrónico con pantalla digital para la temperatura. Descongelación automática. Temperatura de funcionamiento: -2+10°C. Para temperaturas ambiente de hasta 43°C. Sin CFC o HCFC. Gas R134a en circuito de refrigeración. Gas en espuma: ciclopentano. Provisto de 3X1/1GN rejillas Rilsan y 12 sets de 2 rodillos de rejilla de acero inox. Dimensiones (LxPxA mm): 1759x700x950. Alimentación (V): 230 V/1N - 50. Potencia eléctrica (kW): 0,34. Homologada para instalaciones de centros docentes.

**ppC13** u
Marmita de gas de 150 LT. Cuba con tapa de doble capa en acero inoxidable. Paneles exteriores en acero inoxidable con acabado Scotch-Brite. Cuba prensada en acero inoxidable AISI 316. Cuba embutida con ángulos redondeados sin soldaduras. Manómetros que controlan el funcionamiento de la marmita. Válvula solenoide para rellenado con agua fría o caliente. Grifo de descarga de gran capacidad para la extracción de los alimentos. Quemadores en acero inoxidable con combustión optimizada, dispositivo de fallo de llama, limitador de temperatura y protección de piloto. Calentamiendo directo por medio de quemadores directamente en la cuba. El alimento alcanza mayor temperatura que con el calentamiento indirecto. Cuba redonda de 150 litros. Dimensiones (LxPxA mm):800x930x850
Alimentación (V): 230 V/1N - 50/60
Potencia eléctrica (kW) 0,20
Potencia gas (kW) 24,00
Homologada para instalaciones de centros docentes.

**ppC15** u Cocina de gas con 6 quemadores
Cocina de gas con 6 quemadores, 2 hornos y armario. Superficie de trabajo prensada en una sola pieza en acero inoxidable 2mm con ángulos redondeados. Paneles exteriores en acero inoxidable con acabado Scotch-Brite o similar. Laterales y top en acero AISI 304. Cortes láser en los laterales para un ajuste perfecto entre unidades. Rejillas soporte en hierro fundido. Quemadores “flower flame” de Alta Eficiencia (60% de rendimiento). 6 quemadores (2 de 10 kW y 4 de 6 kW). Dispositivo de fallo de llama. Protección de piloto. Protección IPX 5.
Características del Horno: Puerta embutida de doble pared y aislada con panel interno prensado para un cierre hermético y una mayor higiene. Cámara del horno en acero inoxidable con la base ranurada (5mm de hierro fundido). Cámara del horno con 3 niveles para albergar bandejas GN 2/1. Horno a gas estático de alta eficiencia, quemador central atmosférico con combustión optimizada posicionado bajo la placa base, dispositivo de fallo de llama y encendido piezo-eléctrico. Termostato regulable: de 120°C a 280°C.
Dimensiones (LxPxA mm): 1200x930x850
Potencia gas (kW):52,50.
Homologada para instalaciones de centros docentes.

**ppC16** u
Frytop gas (16 KW) de placa horizontal lisa, con superficie de cocción prensada en una sola pieza en acero inoxidable 2mm con ángulos redondeados. Paneles exteriores en acero inoxidable con acabado Scotch-Brite o similar. Laterales y top en acero AISI 304. Paneles laterales y trasero en una sola pieza para una mayor durabilidad y estabilidad. Placa de cocción de 15mm de grosor para una distribución uniforme de la temperatura. Superficie lisa en acero dulce. Rango de temperatura de 210°C a 420°C. Gran orificio con cajón recolector de grasas. Protección IPX 5.
Dimensiones (LxPxA mm) 800x930x250
Potencia gas (kW):16,00
Homologada para instalaciones de centros docentes

**ppC18** u
Campana extractora construida en acero inox. 304 AISI. Equipada con filtros laberinto en acero inox. 304 AISI., paneles ciegos en acero inox. 304 AISI, recoge grasa y recoge bandeja condensado. Juntas de soldadura continuas. Incluida la extraccion con caja de ventilacion 400º/2h y conductos de acero galvanizado, totalmente construida.
Se incluye sistema de extincion de incendios ALT-EX.
Dimensiones (LxPxA mm): 2800x2200x500.
Homologada para instalaciones de centros docentes.

**ppC19** u
Lámpara IP65 de 36 W con caja y cubierta en poliester reforzado con fibra de vidrio. Lámpara en policarbonato auto-apagable, de neón fluorescente.
Dimensiones (LxPxA mm) 1257x65x125
Alimentación (V):230 V/1N - 50
Potencia eléctrica (kW):0,04
Homologada para instalaciones de centros docentes.

**ppC20** u
Mesa caliente de 2000 mm, de dimensiones de vano: 1800x550x550 mm.
Plano de trabajo de 50 mm., en acero inox. AISI 304 de 15/10 de espesor, insonorizado y bordes mejorados. Panel inferior impermeable reforzado. Puertas correderas están insonorizadas, tienen deslizamiento por rodamientos y tope de cierre. Sistema de calentamiento ventilado con distribución del aire caliente. Termostato analógico para el controlde la temperatura interna. Temperatura interna ajustable hasta un máximo de 80º C. Caja eléctrica de 150 mm., con los elementos calefactores.
Dimensiones (LxPxA mm) 2000x700x900
Alimentación (V): 220/240 V/1N - 50/60
Potencia eléctrica (kW) 2,40
Homologada para instalaciones de centros docentes.

**ppC22** u
Fregadero para ollas de un seno de dimensiones (LxPxA mm): 1200x700x900. Encimera en 12/10, acero inox., AISI 304, 50 mm de espesor y rebosadero; esquinas de la encimera soldadas. El seno de 350 mm., de alto está construido en acero inox., AISI 304. Los senos están soldades y pulidos, la base está inclinada hacia el desagüe. Dotado de tubo rebosadero y pileta de descarga. Alzatina con esquinas redondeadas de 10 mm, 100 mm de altura y 13 mm de profundidad. Patas de 50 mm de diámetro, regulables en altura (-60+10 mm) en acero inox. AISI 304 hasta 200 mm, que garantiza la alienación con el resto de aparatos. Con sifón smple de plástico 2" de 100x300x50 mm.
Homologado para instalaciones de centros docentes.

**ppC27-lav-cap** u
Lavavajillas eléctrico de capota, Electrolux o equivalente, con capacidad de lavado de 1.200 platos/67 cestas. Capota manual abierta a tres lados para instalaciones en línea y en esquina. Filtro de fácil extracción. Boiler a presión de 12 l para ciclo de aclarado de 80-90ºC, con protección anti-corrosión. Tres ciclos de lavado 54/90/150 segundos. Ciclo de auto-limpieza, Placa electrónica con display digital que incorpora sistema de detección de fallos. Dispositivo de ahorro de energía, bomba de desagüe y dipensador de detergente. Componentes principales de acero inoxidable AISI 304 resistente a la corrosión. Protección contra el agua IPX 5. Incluso sifones y accesorios. Homologado para instalaciones de centros docentes.

**ppC28** u
Túnel de secado para lavavajillas RT. Frontal, laterales y cubierta en acero inoxidable AISI 304. Secado de vajilla completo gracias al suministro de aire a alta temperatura (50-60ºC). Calentamiento eléctrico.
La cinta transportadora se conecta al lavavajillas. Caudal de Aire: 1000 m³ / h. Dirección de derecha a izquierda.
Dimensiones (LxPxA mm) 900x884x1922
Alimentación (V): 400 V/3N - 50/60
Potencia eléctrica (kW) 8,50
Homologado para instalaciones de centros docentes.

**ppC29** u
Campana extractora con filtros para la zona de plonge y lavado, adecuado para lugares con grandes cantidades de vapor a expulsar (hornos, lavavajillas, etc). Construido en acero inox. AISI 304.
Instalado con filtros laberintos DEDALUS o similar (en el frontal), paneles sólidos y canal colector de grasa alrededor. Lámina interior deflectora (en la parte posterior) para recoger el vapor condensado.
Se incluye la extraccion con caja de ventilacion y conductos de acero galvanizado, totalmente construida. Dimensiones (LxPxA mm): 2400x1200x400
Homologada para instalaciones de centros docentes.

**ppC31** u
Carro para baño maría. Estructura de tubo cuadrado (40x40 mm), paneles, parte superior, cuba y estante inferior integrado de acero inoxidable AISI 304. 4 ruedas giratorias antihuellas de 125 mm de diám., dos con frenos. 4 paragolpes integrados. Asa ergonómica en la parte superior del carro. Cable eléctrico en espiral con bloqueo de seguridad que impide las interrupciones de alimentación. Cuba con capacidad para recipientes GN de 200 mm de profundidad. Calor mediante resistencias grabadas situadas debajo de la cuba (baja dispersión térmica). Temperatura de cuba regulada de 30° a 90°C y desagüe de 1/2 pulgada con válvula de apertura. Temperatura máxima de los paneles exteriores inferior a 50°C. Panel de control con 2 luces indicadoras de alimentación eléctrica y actividad de las resistencias. Parte superior con 2 tapas con bisagras. Compartimento inferior con puertas de doble pared, paneles aislados y asas de tubos de acero inoxidable. Compartimento inferior caliente con resistencias situadas debajo del estante inferior Compartimiento inferior con guías extraíbles que admite recipientes GN 1/1. Resistencia al agua IPX5. Dimensiones (LxPxA mm): 1200x700x1030
Alimentación (V): 230 V/1N - 50/60
Potencia eléctrica (kW) 2,45
Homologado para instalaciones de centros docentes.

**ppC32** u
Mesa caliente con alzatina para comedor. Encimera de 50 mm en acero inoxidable AISI 304, de 1,5 mm de grosor, con sonido amortiguado, bordes levantados y esquinas soldadas. Refuerzo bajo superficie superior en acero inoxidable AISI 304. Apoyo trasero integrado de 100 mm de altura y 10 mm de radio. Estante intermedio reforzado de acero inoxidable AISI 304 que puede colocarse en tres alturas diferentes. Estante de base en acero inoxidable AISI 304, de 1 mm de grosor, reforzado por barras de apoyo de 1,5 mm en acero inoxidable AISI 304. Dos puertas correderas silenciosas en acero inoxidable AISI 304. Calor ventilado, caja eléctrica con resistencias protegidas, termostato analógico y temperatura de hasta 80°C. Seis patas de 5 cm de diámetro en acero inoxidable AISI 304 con altura ajustable hasta 200 mm (+/-30 mm).
Dimensiones (LxPxA mm) 1600x700x1000
Alimentación (V): 220/240 V/1N - 50/60
Potencia eléctrica (kW) 2,40
Homologada para instalaciones de centros docentes

**ppC35** u
Freidora de gas con dos cubas. Superficie de cocción prensada en una sola pieza en acero inoxidable de 2mm con ángulos redondeados. Paneles exteriores en acero inoxidable con acabado Scotch-Brite o similar. Paneles laterales y trasero en una sola pieza para una mayor durabilidad y estabilidad. Cortes láser en los laterales para un ajuste perfecto entre unidades. Grifo para descarga del aceite. Control termostático de la temperatura con termostato de seguridad para proteger contra sobrecalentamientos. Rango de temperatura de 120°C a 190°C. 2 Cubas en forma de V con calentamiento indirecto, quemadores externos en acero inoxidable de alta eficiencia con combustión optimizada, dispositivo de fallo de llama, protección de piloto y encendido piezo-eléctrico.
Dimensiones (LxPxA mm) 800x930x850
Potencia gas (kW): 40,00
Homologada para instalaciones de centros docentes.

**ppC36** u
Horno de gas combi. Convección-vapor con panel de control de pantalla táctil de alta resolución (traducido en 30 idiomas). Air-o-clima: control de humedad real basado en sensores Lambda para obtener resultados consistentes independientemente de la cantidad de alimentos. Con los ciclos de aire caliente air-o-clima cualquier exceso de humedad generada por la comida es expulsado. Un generador de vapor dedicado garantiza un suministro continuo de vapor fresco en todo momento. Air-o-flow: el aire fresco es bombeado en el horno desde el exterior a través del ventilador bi-funcional, el cual impulsa el aire, que ha sido pre-calentado hacia la cámara de cocción, garantizando la uniformidad de cocción. Air-o-clean: sistema de limpieza automática integrado con cuatro ciclos de selección. Inyección manual de agua en la cámara. Funciones Green Cleaning configurables para ahorrar energía (saltar función de secado), agua (reducir el consumo de agua) y abrillantador (saltar abrillantado). Tres modos de cocción: manual (ciclo de cocción, temperatura, tiempo y funciones avanzadas); automática - (selección de familia y tipo de alimento + 3 ciclos especiales-LTC, fermentación, regeneración); programas (selección de recetas con 1000 programas libres de 16-fases y botón de búsqueda). Las recetas pueden ser guardados en una llave USB para la utilización en otros hornos. Controles de velocidad del ventilador: total, media velocidad y ventilación por impulsos. Sonda de 6 sensores de temperatura. Puerta doble de cristal que se mantiene fría en su parte exterior y que incorpora una bandeja para recoger el exceso de condensación. Iluminación halógena cámara de cocción. Paneles laterales e interior en acero inoxidable AISI 304. Se suministra con estructura de bandejas 1/1GN, 65mm.
Dimensiones (LxPxA mm) 898x915x1058
Alimentación (V): 230 V/1N - 50/60
Potencia eléctrica (kW) 0,30
Potencia gas (kW) 35,00
Homologado para instalaciones de centros docentes.

**PUMES** u Mesa informatica de 1,50x0,90x0,74 m. modelo Conselleria
Mesa informática de 1,50x0,90x0,74 m., modelo Conselleria de Federico Giner o equivalente.

**PUMESA** u Mesa bipersonal soporte periferico, 1,30x0,50x0,75
Mesa bipersonal para soporte de periférico, de laminado estratificado alta presión gris con estructura de aero en color gris marengo, y dimensiones 130x50x75 cm., modelo 625-G-00-0-00 de FG o
equivalente.

**PSILLA1** u Silla de laminado estatrificado ap gris,
Silla de laminado estrtificado alta presión gris con estructura de acero en color gris marengo, mod: 637-g-0-00 de FG o equivalente.

**1** u Sillón profes. resp. alto, madera haya
Sillón profesor con respaldo de madera de haya y apoyabrazos gris con estructura de acero en color gris marengo y tejido de hilo ignifugo M-1 tipo Trevira en color azul, mod.: 509-G-84-0-55 de GF o equivalente.

**Pbuk1** u Buk 3 cajones, mod.; 727 FG o eq
Buk de tres cajones con ruedas (bajo mesa profesor),. modelo 727 de FG o equivalente.

**PIEC15db** m Tubo acero galv 32mm 30%acc
Tubo de acero galvanizado de diámetro nominal 32 mm y un grado de protección mecánica 9 para canalización de superficie con un incremento sobre el precio del tubo del 30% en concepto de de uniones, accesorios y piezas especiales, según NT-IEEV/89 y Reglamento Electrotécnico de Baja Tensión 2002.

**pp1-PSIR.3ob** u Letra suelta al señ 300
Letra suelta de señalización, corpóreas en fundación de aluminio lacado, de 300mm de altura, 200mm de ancho, 30mm de espesor y 50mm de profundidad, incluso elementos de fijación.
Claves: material, soporte, aluminio, barniz, natural, pulir, laton, indicador, señalizacion, fundido, letra

**pp2-PSIR.3mb** u
Claves: material, soporte, aluminio, barniz, natural, pulir, laton, indicador, señalizacion, fundido, letra

**pp3-PSIR.5ca** u
Claves: soporte, placa, interior, dimension, poliestireno, emergencia, salida, indicador, evacuacion, incendio, señalizacion

**Pvc2** ud Señal de 30x15, chapa galv. esmalte
Señal de 30x15 cm, fabricada en chapa de acero galvanizado con soporte a pared y acabada con esmalte al horno.

**pp5-PSIR.5db** u
Claves: soporte, placa, interior, dimension, poliestireno, emergencia, salida, indicador, evacuacion, incendio, señalizacion

**PP-SIA-PSIR.5aa** u
Claves: soporte, placa, interior, dimension, poliestireno, emergencia, salida, indicador, evacuacion, incendio, señalizacion

**pp-flecha-SIA-PSIR.5ba** u
Claves: soporte, placa, interior, dimension, poliestireno, emergencia, salida, indicador, evacuacion, incendio, señalizacion

**Pvc3** ud Señal proh. fumar 15x15, chapa galv. esmalte
Señal de prohibido fumar de 15x15 cm, fabricada en chapa de acero galvanizado con soporte a pared y acabada con esmalte al horno.

**PDIREC** u Directorio de 1500x1000mm,chapa acero galv. esmal. horno
Directorio de 1500x1000mm, fabricado de chapa de acero galvanizado con soporte a pared y acabada con esmalte al horno. Montado

**PEAM.3cb** m2 Mallazo ME 20x20 Ø 6-6
Mallazo electrosoldado ME 20x20 cm., de diámetro 5 mm. y acero B-500S.

**PBRA.7bc** kg Arena cuarzo-corindón verde
Arena de cuarzo-corindón, color verde mezclado con cemento color, en envases de 25 kg. y consumo de 3-4 kg/m2.

**PNTP31ab** m2 Plancha PS expandido dens10 e2
Plancha de poliestireno expandido de 10 kg/m3 de densidad y conductividad térmica a 0ºC de 0.040 kcal/hmºC (UNE 53310), de 2 cm. de espesor, M-1 (autoestinguible) según UNE 23727-90, tipo I según norma NBE-CT-79.

**PBUJ.3a** m Perfil jnt retr PVC tri alt 8cm
Perfil de PVC hueco de sección triangular con altura de 80 mm., para junta de retracción en pavimentos continuos, suministrado en barras de 5 m.

**PBUJ10a** k Sellador junta dilatac
Sellador de junta de dilatación poliuretánico de 2 componentes tipo "Maplefex" PU21 de Mapei o equivalente

**PRPP13b** l Pintura agua res acrl ins dep
Pintura al agua a base de resinas acrílicas en instalaciones deportivas resistente a la abrasión e inmersión en exterior e interior varios colores acabado satinado, rendimiento 8 m2/l.

**PBPC.1dbc** m3 H 15 fluida tamaño máximo 20
Hormigón preparado de resistencia caracteristica 15 N/mm2, de consistencia fluida y tamaño máximo del árido 20 mm, transportado a una distancia máxima de 10 km, contados desde la central suministradora. Se consideran cargas completas de 6 ó 9 m3 y un tiempo máximo de descarga en obra de 45 minutos.

**PBPC10b** m3 Recargo Tm 12
Recargo por tamaño máximo 12 mm.

**PRCP30a** kg Color endurecedor p/pav con
Color endurecedor a base de áridos extraduros pigmento y cementos especiales para pavimentos continuos texturados.

**PRCP31a** kg Agente separador p/pav con
Agente separador para pavimentos continuos texturados.

**PRCP32a** kg Laca selladora p/pav con
Laca selladora para pavimentos continuos texturados.

**PRSF15fb** m2 Loseta goma 100x100x1 otros col
Losetas de goma formada por mezcla de caucho natural-sintético antiabrasivas y resistentes al envejecimiento de 1000x1000x10 mm. con superficie de círculos altos y reverso de cola de milano, para aplicación con cemento, otros colores.
Claves: resistencia, superficie, revestimiento, baldosa, cemento, suelo, circulo, aplicacion, color, cola, alto, flexible, goma, mezcla, caucho, envejecer

**PBUA32a** kg Adhesivo epoxi 10kg rev-flexible
Adhesivo de dos componentes a base de resinas epóxicas de aplicación unilateral, en botes de 10 Kg, para revestimientos flexibles.
Claves: base, fijacion, revestimiento, adhesivo, aplicacion, epoxi, resina, lateral, flexible, componente, bote

**PRSF30a** kg Pasta alisadora p/pav flexible
Pasta alisadora para pavimentos flexibles.
Claves: revestimiento, pavimentacion, suelo, pasta, flexible, alisador

**PRRP65ab** m2 Tabla piedra borriol e3cm
Tabla de piedra de Borriol flameada de 3cm de espesor.
Claves: revestimiento, piedra, tabla, suelo, rigido, borriol

**MMMA26a** h Vibrador gasolina aguja ø30-50mm
Vibrador para hormigón de gasolina con aguja de diámetro 30-50 mm. incluso seguro.
Claves: hormigon, maquinaria, diametro, vibracion, gasolina, aguja, vibrador

**PISC24db** m Tubo drenaje PEAD ø100mm 30%acc
Tubo de polietileno de alta densidad para drenaje, de diámetro exterior 100mm, para una superficie de drenaje de 105 cm2/m, con 1250 perforaciones por metro, suministrado en piezas de 30 m, con un incremento del precio del tubo del 30% en concepto de uniones, accesorios y piezas especiales.
Claves: densidad, especial, perforacion, accesorio, superficie, instalacion, diametro, tubo, pieza, exterior, drenaje, union, incremento, polietileno, suministro, alto, salubridad, alcantarillado

**PUVA18aa** u Bordillo curvo H 20x20 ø100
Bordillo de hormigón de 22cm de alto, base inferior de 20cm y base superior de 4cm, longitud exterior de 51.4cm y diámetro interior de 100cm.
Claves: base, hormigon, diametro, interior, exterior, inferior, dimension, curva, alto, acera, bordillo, vial, urbanizacion, rigola

**PUVA14a** u Bordillo rigola H 25x20x100
Bordillo rigola de hormigón de 25x20x100cm
Claves: hormigon, dimension, granito, vehiculo, paso, acera, bordillo, rebajado, vial, urbanizacion, rigola

**PISA.9ca** u Arq rgtr cua PP 40x40cm tap cie
Arqueta prefabricada registrable de polipropileno, de medidas 40x40cm, con conexiones laterales adaptables a tubos de diámetro de 75 a 250mm y tapa ciega con marco, fabricados por inyección de polipropileno, adecuada para registro de la red enterrada de colectores.

**PUSM.2cdaA1** u Papelera ø 500 esm
Papelera con cesto, cilíndrica ø 500 y de altura 810 mm., con una columna portante de tubo de acero inox de 120 mm., para empotrar en suelo, cesto realizado con inox, fijado al elemento base lateralmente con un dispositivo que permite su fácil extracción, con una capacidad de 30 l. .

**PBPC.1ebb** m3 H 15 blanda tamaño máximo 20 IIa
Hormigón preparado de resistencia caracteristica 15 N/mm2, de consistencia blanda y tamaño máximo del árido 20 mm, en ambiente normal IIa, transportado a una distancia máxima de 10 km, contados desde la central suministradora. Se consideran cargas completas de 6 ó 9 m3 y un tiempo máximo de descarga en obra de 45 minutos.

**PUSM25aa** u Fuente Fe fund surtidor
Fuente surtidor modelo FT-305 F de ALBA & ANDREA o equivalente para beber, de hierro fundido incluso grifo y desagüe.

**PBPC.1eba** m3 H 15 plástica tamaño máximo 20 IIa
Hormigón preparado de resistencia caracteristica 15 N/mm2, de consistencia plástica y tamaño máximo del árido 20 mm, en ambiente normal IIa, transportado a una distancia máxima de 10 km, contados desde la central suministradora. Se consideran cargas completas de 6 ó 9 m3 y un tiempo máximo de descarga en obra de 45 minutos.

**PUMO.1ba** u Soporte p/bicicletas 9plza
Soporte metálico para bicicletas mod ABP-9 de "ALBA & ANDREA" o equivalente, para 5 ud, de 4.90 m. de longitud y 0.61 m. de altura, formado por tubos acero galvanizado de 40 mm de diámetro, 2 mm. de espesor, tubo hueco rectangular y pletinas.

**pp-pasamanos** m Tubo acero galv ø50mm curv extre
Pasamanos de acero inoxidable tipo 316, formado por tubo hueco de dimensiones 30x50 mm
Claves: fachada, diametro, tubo, acero, curva, galvanizar, limite, defensa, radio

**Geotextil-PNIA.3e** m2 Geotextil FP-240 gr/m2
Geotextil fieltro de fibras de poliéster no tejidas, de 224gr/m2 de masa, con una resistencia a la tracción longitudinal y transversal de 2 KN/m, una apertura de cono al ensayo de perforación dinámica según UNE-EN ISO 13433 inferior a 27 mm, antipunzonante, drenante o filtrante, con una resistencia CBR a punzonamiento de 0,4 KN, según UNE-EN 13252.
Claves: separador, masa, capa, drenaje, fieltro, tejido, poliester, geotextil, punzon, rollo

**PEAA.3bj** kg Acero corru B 500 S ø6-16
Acero corrugado soldable B 500 S, de entre 6-16mm de diámetro, homologado, 1.029 kg/m y precio promedio.

**PEAC17a** kg Acero S275JR en chapa
Acero S275JR, suministrado en chapas.
Claves: estructura, acero, suministro, chapa

**PEAA.1bg** kg Acero ø18 AE-215-L en barra
Acero liso AE-215-L en redondos de 18mm de diámetro, suministrado en barra, 2.000 Kg/m..
Claves: estructura, soporte, diametro, acero, suministro, redondo, barra, liso, rollo

**PRPP.1c** l Imprimación antioxidante minio
Imprimación antioxidante de minio de plomo electrolítico color naranja para metales y aleaciones férricas en exterior e interior acabado semimate rendimiento 10 m2/l.

**MOOJ11a** h Peón jardinero
Peón jardineria.
Claves: mano, obra, jardineria, peon

**PBRA.1acb** t Arena 0/5 triturada s/lvd 10 km
Arena arena de tamaño 3/6 mm, a pie de obra, considerando transporte con camión de 25 t., a una distancia media de 10 km.
Claves: medio, soporte, transporte, pie, lavadero, mortero, camion, obra, granulometria, areno, arena, basico, triturado, rio, arido

**PISA58ba** m
Claves: tubo, especial, perforacion, accesorio, superficie, instalacion, diametro, pieza, exterior, drenaje, union, incremento, polietileno, densidad, suministro, alto, salubridad, alcantarillado

**PURW.4a** u Pequeño material ins hidr p/rie
Pequeño material de instalación hidráulica para riego.

**PURC.1bhc** m Tb PE32 agrícola Ø90mm PN10
Tubería de polietileno de baja densidad (PE32), uso agrícola, 90mm de diámetro nominal y 12.3mm de espesor. Presión 10 atm, con marcado AENOR. Según norma UNE 53.131.

**PURC.1bfc** m Tb PE32 agrícola Ø63mm PN10
Tubería de polietileno de baja densidad (PE32), uso agrícola, 63mm de diámetro nominal y 8.6mm de espesor. Presión 10 atm, con marcado AENOR. Según norma UNE 53.131.

**PURC.1bec** m Tb PE32 agrícola Ø50mm PN10
Tubería de polietileno de baja densidad (PE32), uso agrícola, 50mm de diámetro nominal y 6.9mm de espesor. Presión 10 atm, con marcado AENOR. Según norma UNE 53.131.

**PURC.1bbc** m Tb PE32 agrícola Ø25mm PN10
Tubería de polietileno de baja densidad (PE32), uso agrícola, 25mm de diámetro nominal y 6.5mm de espesor. Presión 10 atm, con marcado AENOR. Según norma UNE 53.131.

**TGOT-goteros** m Tb PE32 agrícola Ø32mm PN10
Tubería de polietileno de baja densidad (PE32), uso agrícola, 32mm de diámetro nominal y 4.4mm de espesor, con goteros integrados. Presión 10 atm, con marcado AENOR. Según norma UNE 53.131.

**LLM63-llave** u Válvula pie PVC 63mm
Llave de mariposa, para instalaciones de riego, 63 mm de diámetro nominal. Con marcado AENOR.

**PURV.5ag** u Válvula bola plas rosc 2´´
Válvula de bola plástico roscada, para instalaciones de riego, 2´´ de diámetro nominal, incluso enlaces para tubería de polietileno. Con marcado AENOR.

**PURV.5ad** u Válvula bola plas rosc 1´´
Válvula de bola plástico roscada, para instalaciones de riego, 1´´ de diámetro nominal, incluso enlaces para tubería de polietileno. Con marcado AENOR.

**PURV.1a** u Electroválvula solenoide 1"
Electroválvula PVC compacta con solenoide 1" y adaptador válvula a rosca. Con marcado AENOR.

**CR1-central** u Prog riego el 4 canales
Central de riego autónoma una estación. Con marcado AENOR.

**PURA.1a** u Arqueta plas p/riego 27x24x17mm
Arqueta de plástico para registro de instalaciones de riego, de 27x24x17mm de dimensiones interiores. Con marcado AENOR.

**MOOJ.8a** h Oficial jardinero
Claves: mano, obra, jardineria, oficial

**MOOJ12a** h Contrato formación
Contrato de formación jardineria.
Claves: mano, obra, jardineria, contrato

**PUJD16eb** u Magnolia grandifl alt 2.5 cep
Magnolia grandiflora, de altura 2.5-3.0m, en cepellón. Magnolio. (Clima húmedo, temperado fresco. No resiste vientos fuertes. Tolera la contaminación urbana. No prospera bien en suelos básicos, aunque vive. Textura disgregada. Porte cónico, 6-7m de diámetro de copa. No admite poda).
Claves: humedad, planta, resistencia, soporte, diametro, contenedor, arbol, suelo, viento, basico, textura, tolerancia, vivo, urbano, jardineria, aceptar, urbanizacion, cepellon, contaminacion, poda, disgregado, magnolio

**PUJB.3a** m3 Tierra vegetal fertilizada
Claves: tierra, jardineria, vegetal, urbanizacion

**pp-ficus-nit** u
Claves: medio, terreno, humedad, planta, resistencia, soporte, hoja, diametro, cal, contenedor, arbol, suelo, bola, blanco, rosa, viento, sensor, esfera, apto, sal, desnudo, textura, grueso, tolerancia, talla, jardineria, urbanizacion, contaminacion, mediterraneo, influencia, acacia, sombra, talud

**PUJW14j** u Tutor madera ø 8cm lg 2.5m
Tutor de madera diámetro 8cm y 2.5m de longitud.
Claves: madero, madera, diametro, jardineria, urbanizacion

**pp-ficus-rub** u
Claves: densidad, humedad, planta, resistencia, soporte, diametro, cal, arbol, suelo, viento, sensor, esfera, muestra, accion, desnudo, grueso, tolerancia, vivo, jardineria, aceptar, urbanizacion, contaminacion, poda, mediterraneo, platano, sombra

**PUJE.22a** u Naranjo amargo
Citrus aurantiun (naranjo amargo), calibre 10/15 cm y altura 3.0/4.0 m., suministrado en container.

**PUJC20a** u Junip hrz Glauca 0.2-0.4m conte
Juniperus horizontalis ''Glauca'', de altura 0.2-0.4m, en contenedor. Enebro rastrero americano de porte extendido y follaje azulado, útil para rocallas. (Para climas fríos, no tolera la proximidad al mar y resiste la polución, muy rústico a suelos).
Claves: planta, resistencia, arbol, roca, suelo, azul, frio, rustico, tolerancia, jardineria, urbanizacion, cepellon, polucion, americano

**pp-mesen-PUJR48b** u
Claves: areno, planta, resistencia, especial, diametro, contenedor, suelo, templado, basico, textura, espaldera, adaptar, jardineria, aceptar, urbanizacion, contaminacion, poda, arbusto, perenne

**PUJR37b** u Myrtus communis alt 0.4 conte
Myrtus communis, de altura 0.4-0.5m, en container. Mirto. Perenne.
(Clima mediterráneo de elevada humedad. No tolera oscilaciones térmicas muy acusadas. Necesita riego abundante. Suelos de textura suelta, de caracter básico. Teme la polución y resiste vientos fuertes. Admite poda. Aromática, 1.5m de diámetro de follaje. Porte globoso).
Claves: humedad, planta, resistencia, diametro, riego, contenedor, suelo, termico, elevacion, viento, basico, textura, tolerancia, jardineria, aceptar, urbanizacion, polucion, poda, mediterraneo, arbusto, perenne, aromatica

**PUJV.1a** u Achillea filependuli alt 0.5
Achillea filipendulina, de altura 0.5-0.8 m, en container. Vivaz. Caduca.
(Suelo calcáreo arenoso, para macizos, rocallas, ramos).

**PUJV27b** u Hypericum calycinum ø conte 17
Hypericum calycinum, en container de 17 cm. de diámetro. Vivaz. Caduca. (Suelos básicos, permeables y frescos).

**PUJV31a** u Iris germanica ø conte 15
Iris germanica, en container de 15 cm de diámetro. Vivaz. Perenne.
(Suelo neutro o ácido. Lugares soleados).

**ppAPEAG.3d** m2
Claves: plastico, metal, tela, alambre, malla, galvanizar, triple, torsion, paso, rollo, enrejado

**PEAP.6i** kg Perfil cua 60x60x1.5 a galv
Perfil cuadrado hueco, de acero conformado en frío y galvanizado de 60x60x1.5mm.
Claves: estructura, cuadrado, hueco, acero, dimension, perfil, galvanizar, conformado, frio

**ppPEAP17k** ml
Claves: estructura, acero, pletina, barra, calibre

**ppPCPFTA10bb** m2 Puerta 2hj a galv 90x205cm c/rej
Puerta de paso de una o dos hojas abatibles de dimensiones según planos, formada por pletinas de acero electrosoldado galvanizado en caliente, y compuesta por marco con dintel (en algunas puertas desaparece) de pletina de 120x8 mm, pilastra de 12x160x3 mm y pilastra de 120x700x3 mm. Hoja formada por dintel de pletina 120x8 mm, jambas de 120x60x3 mm y base de 120x120x3 mm. El interior de la hoja se compone de montantes dispuestos paralelos con separación a ejes cada 17 cm en vertical con una inclinación de 45º formados por tubo rectangular de 100x20x2 mm perforados en los extremos para facilitar el galvanizado interior, bisagras y cerradura embutida con manivela.
Claves: metal, fachada, carpinteria, hoja, marco, inferior, puerta, relleno, acero, cerrajeria, galvanizar, rejilla, espuma, plancha, bisagra, embutir, manivela, paso, ciego

**ppPC1PFTA.9db** u
Puerta de paso corredera eléctrica de 7,75 m de longitud y 2,60 m de altura, con hoja peatonal en su interior de 1,20 m de ancho y 2,45 m de altura, según planos, formada por pletinas de acero electrosoldado galvanizado en caliente, y compuesta por marco con dintel de pletina de 120x8 mm, jamba de 120x800x3 mm, jamba de 120x120x3 mm y base de 120x120x3 mm. El interior de la hoja se compone de montantes dispuestos paralelos con separación a ejes cada 17 cm en vertical con una inclinación de 45º formados por tubo rectangular de 100x20x2 mm perforados en los extremos para facilitar el galvanizado interior, totalmente colocada, bisagras y cerradura embutida con manivela, con portero automático instalado y apertura automática, motor tipo Lineamatic STA 400 o equivalente incluso cuadro de maniobra a juego B 460 FU o equivalente. Estructura antivuelco formada por pilonas de 120x120x4 mm, puente de accionamiento (4x120x120x4 mm), puente de cierre con fotocélula de seguridad (2x120x120x4 mm), incluso guía y tope.
Claves: metal, fachada, carpinteria, hoja, marco, inferior, puerta, relleno, acero, cerrajeria, galvanizar, rejilla, espuma, plancha, bisagra, embutir, manivela, paso, ciego

**Puerta-1** ud
Puerta de paso corredera de 4,10 m de longitud y 2,40 m de altura, para acceso de emergencias a la zona de pistas, según planos, formada por pletinas de acero electrosoldado galvanizado en caliente, y compuesta por marco con dintel de pletina de 120x8 mm, jamba de 120x800x3 mm, jamba de 120x120x3 mm y base de 120x120x3 mm. El interior de la hoja se compone de montantes dispuestos paralelos con separación a ejes cada 17 cm en vertical con una inclinación de 45º formados por tubo rectangular de 100x20x2 mm perforados en los extremos para facilitar el galvanizado interior, guías y cerradura embutida con manillón. Estructura antivuelco formada por pilonas de 120x120x4 mm, puente de accionamiento (4x120x120x4 mm), incluso guía y tope.

**Puerta-2** ud
Puerta de paso corredera de 3,70 m de longitud y 1,20 m de altura, para acceso de emergencias a la zona de pistas, según planos, formada por pletinas de acero electrosoldado galvanizado en caliente, y compuesta por marco con dintel de pletina de 120x8 mm, jamba de 120x800x3 mm, jamba de 120x120x3 mm y base de 120x120x3 mm. El interior de la hoja se compone de montantes dispuestos paralelos con separación a ejes cada 17 cm en vertical con una inclinación de 45º formados por tubo rectangular de 100x20x2 mm perforados en los extremos para facilitar el galvanizado interior, guías y cerradura embutida con manillón. Estructura antivuelco formada por pilonas de 120x120x4 mm, puente de accionamiento (4x120x120x4 mm), incluso guía y tope.

**PRPP.7u** l Pintura res acrl señ carreteras
Pintura a base de resina acrílica termoplástica para señalización de carreteras color blanco amarillo y rojo acabado satinado rendimiento 4 m2/l.
Claves: base, plastico, revestimiento, paramento, pintura, rojo, blanco, color, resina, acrilico, señalizacion, amarillo, termoplastico, satinado, carretera

**PRPP.7y** kg Esferas reflectantes
Claves: revestimiento, paramento, pintura, reflejo, esfera

**MMMA46a** u Repercusión m maq pintabanda
Repercusión por metro lineal de máquina pintabandas.
Claves: maquinaria, linea, maquina, pintabanda

**MMMA46b** u Repercusión m2 maq pintabanda
Repercusión por metro cuadrado de máquina pintabandas.
Claves: maquinaria, maquina, cuadrado, pintabanda

**PUSR.1da** u Señal proh/obl ø60cm n/refl
Señales varias
Claves: norma, diametro, placa, reflejo, disco, señalizacion, obligar, urbanizacion

**PUSR.4aa** m Poste a rct 80x40mm galv
Poste acero de sección hueca 80x40 mm., galvanizado.
Claves: acero, galvanizar, hueco, seccion, poste, señalizacion, urbanizacion

**BORD1** ML BORDILLO MONTABLE
Bordillo de hormigón bicapa montable de 12/15x25x70 cm.

**PUVA.9b** u Bordillo hormigón 10x20x50
Claves: hormigon, revestimiento, suelo, rigido, bordillo

**PUVA.7ab** m2
Claves: hormigon, adoquin, blanco, color, gris, marron, beige

**PRSR20aad** m2
Claves: revestimiento, baldosa, suelo, dimension, rojo, blanco, color, cristal, gris, rosa, verde, azul, negro, marron, granito, rigido, labrador, baltico, mondariz, nacional, extremadura, perla, porriño, importacion, castilla

**MPIO.1ad** Orejera estándar 30
Orejeras antirruido estándar que se adaptan a la cabeza por medio de una arnés de plástico o metal, tiene una atenuación acústica de 30 dB, según UNE-EN 652-1 y 1407/1992, certificado espedido por un organismo notificado, declaración de Conformidad y Folleto informativo.

**MPIJ.2b** u Pantalla p/soldadura eléctrica
Pantalla para soldadura de policarbonato preformado, con visor verde filtrante curvo resistente a impactos y salpicaduras de líquidos inocuos, según norma UNE-EN 166 y R.D. 1407/1992.

**MSED.1a** u Mango aisl y cesto lámpara porta
Mango aislante y cesto protector, 5 mts. de cable con pinza de plástico orientable en todas las posiciones, para lámpara portátil de mano.

**PIED.1haaa** u Intr mgnt 50A up B 6KA
Interruptor magnetotérmico automático de intensidad nominal 47 A,

**PIED.1daaa** u Intr mgnt 20A up B 6KA
Interruptor magnetotérmico automático de intensidad nominal 20 A,

**MSEI.1bba** u Intr difl sen 30 ints 25 240v
Interruptor diferencial de 30 mA. de sensibilidad y 25 A. de intensidad nominal para instalar a 240 v.

**MSEI.2a** u Electrodo pica cobre ø14mm
Electrodo de pica de cobre de 14 mm. de diametro y 2.00 m. de longitud.

**MSEI.3aa** m Cable Cu p/PT s16 redondo
Cable trenzado de cobre redondo de 16 mm2 de sección, bajo funda de vinilo transparente, para puesta a tierra.

**MSEI.1cbb** u Intr difl sen 300 ints 25 400v
Interruptor diferencial de 300 mA. de sensibilidad y 25 A. de intensidad nominal para instalar a 400 v.

**MMBC.2baa** me Csta mnblc alqu 4x2.35m dfna s/
Alquiler de caseta monobloc diafana de dimensiones 4.00x2.35m y ventana de 100x100cm.

**MMBC.2bba** me Csta mnblc alqu 4x2.35m san s/
Alquiler de caseta monobloc sanitaria de dimensiones 4.00x2.35m y ventana de 100x100cm y cuatro piezas a elegir entre placa de ducha, placa turca o inodoro de tanque bajo, calentador eléctrico de 50 litros, lavabo con cuatro grifos e instalación eléctrica a base de dos ojos de buey (interior y exterior), interruptor y dos enchufes.

**MMBE.1a** u Espejo p/vestuarios y aseos
Espejo para vestuarios y aseos obra.

**MMBE.2a** u Percha cabinas p/duchas/wc
Percha en cabinas para duchas y WC.

**MMBE.3aaa** u Banco simple c/zapatero lg100cm
Banco de vestuario con asiento simple, con parrilla zapatero y largo de 100cm, fabricados en tubo de hierro lacado en blanco y listones de abeto lacado natural, fondo de asiento de 36cm y altura de asiento de 42cm.

**MMBE.4a** u Mesa metálica p/10 personas
Mesa metálica con laminado plástico, con capacidad para 10 personas, obra.

**MMBE.5a** u Banco metálico p/5 personas
Banco metálico con capacidad para cinco personas obra.

**MPCR.9a** u Brazo marquesina
Brazo de marquesina de protección de peatones.

**PEAC.7j** m2 Chapa acero galv e/3.0mm
Chapa lisa de 3.0mm de espesor, de acero galvanizado, 24 Kg/m2.
Claves: estructura, acero, chapa, galvanizar, liso

**MPST.5a** u Soporte metálico
Soporte tubo redondo galvanizado para valla metálica de 2,00m de altura (amortizable en 5 usos).

**MPST.4a** u Base de hormigón
Pie de hormigón para sujeción de vallas (amortizable 5 usos).

**MPSA.5a** u Baliza lumi amarillo interm
Baliza luminosa de color amarillo intermitente, con lente de 180mm para una intensidad luminosa 23 Cd y alimentación de 6V, incluida bateria.

**MPSP.7a** u Soporte acero galvanizado
Soporte metálico de acero galvanizado de dimensiones 80x40x2mm y 2.00m de altura.

**MPSP.5a** u Panel direccional 60x90cm
Panel direccional reflectante de dimensiones 60x90cm.

**MPSS.3a** u Banda bicolor
Cinta de balizamiento bicolor rojo/blanco de PVC de 8cm de ancho y 250m de longitud.

**MPSS.4da** u Cono PVC 70cm refl nor
Cono para señalización en PVC, de 70 cm de altura y reflexión normal.

**MPSS.** u Suministro de seta para la protección
Suministro de seta para la protección o señalización de puntas de ferralla y elementos punzantes en obras de construcción,(amortizable en 8 usos), según R.D. 773/97. Incluso mosquetón. Homologado y marcado con certificado CE.
Criterio de medición de proyecto: según Estudio o Estudio Básico de Seguridad y Salud.

**Tecnico** h Técnico especialista en redacción de informes
Técnico especilista en redacción de informes.

**MMEM.1ad** m3 Amtz mad tabl 2.6x10-20cm 4 us
Amortización madera para encofrado de pino negral de Cuenca, suministrada en tabla, de 2.6cm de espesor, de 10 a 20cm de ancho y 2 y 2.50m de largo, considerando 4 usos.

**MMEM.1ah** m3 Amtz mad tabl 2.6x10-20cm 8 us
Amortización madera para encofrado de pino negral de Cuenca, suministrada en tabla, de 2.6cm de espesor, de 10 a 20cm de ancho y 2 y 2.50m de largo, considerando 8 usos.

**MMEM.1cd** m3 Amtz mad tabl 7.6x15-20cm 4 us
Amortización madera para encofrado de pino negral de Cuenca, suministrada en tablón, de 7.6cm de espesor, de 15.5 a 20.5cm de ancho y 2.5 a 5m de largo, considerando 4 usos.

**MMEM.1ce** m3 Amtz mad tabl 7.6x15-20cm 5 us
Amortización madera para encofrado de pino negral de Cuenca, suministrada en tablón, de 7.6cm de espesor, de 15.5 a 20.5cm de ancho y 2.5 a 5m de largo, considerando 5 usos.

**MMEM.4c** m3 Amtz mad encf tabl 4 us
Amortización madera de pino negral de Cuenca, suministrada en tabla, tablones, listones, etc, considerando 4 usos.

**MMEM.4f** m3 Amtz mad encf tabl 8 us
Amortización madera de pino negral de Cuenca, suministrada en tabla, tablones, listones, etc, considerando 8 usos.

**MMEM15bcc** u Amtz tabl mad 98x50x2.7m 10 us
Amortización tablero de madera de pino 2ª calidad, de dimensiones 98x50x2.7cm confeccionado con tablas con uniones encoladas, protegido con perfiles de acero en forma de C embutidos en los extremos, cepillado y con tratamiento antihumedad por ambas caras, para encofrado de forjados y losas, considerando 10 usos.
Claves: pino, madero, humedad, tablero, refuerzo, forjado, unidireccional, madera, rosca, tabla, encofrar, proteccion, union, acero, cara, confeccionar, dimension, perfil, amortizacion, varilla, cola, grapa, dentado, calidad, embutir, encofrado

**MMEM25aac** u Amtz spda met p/fjdo lg 4m 50us
Amortización sopanda metálica de 4m de longitud para encofrado prefabricado de forjados continuos, considerando 50 usos.
Claves: sopanda, forjado, prefabricado, viga, metal, encofrar, canto, continuo, plano, amortizacion, voladizo, encofrado, metalica

**MMEM25bac** u Amtz spda met p/fjdo lg 3m 50us
Amortización sopanda metálica de 3m de longitud para encofrado prefabricado de forjados continuos, considerando 50 usos.
Claves: sopanda, forjado, prefabricado, viga, metal, encofrar, canto, continuo, plano, amortizacion, voladizo, encofrado, metalica

**MMEM25cac** u Amtz spda met p/fjdo lg 2m 50us
Amortización sopanda metálica de 2m de longitud para encofrado prefabricado de forjados continuos, considerando 50 usos.
Claves: sopanda, forjado, prefabricado, viga, metal, encofrar, canto, continuo, plano, amortizacion, voladizo, encofrado, metalica

**MMEM26cc** u Amtz ptsopd p/vig lg 1.18 50us
Amortización portasopanda metálico de sección 90x40mm y 1.18m de longitud para encofrado prefabricado de vigas planas o de canto, considerando 50 usos.
Claves: seccion, forjado, prefabricado, viga, metal, doble, encofrar, canto, continuo, plano, amortizacion, encofrado, metalica, portasopanda

**MMEM28c** u Amtz regleta met c/apy mad 50us
Amortización regleta metálica con apoyo de madera, de 1m de longitud para encofrado prefabrcado de forjados continuos, considerando 50 usos.
Claves: madero, forjado, viga, metal, encofrar, amortizacion, regla, apoyo, encofrado, metalica, regleta

**MMEM29c** u Amtz cerrojo met p/encf 50 usos
Amortización cerrojo metálico para encofrado prefabricado de forjados continuos, considerando 50 usos.
Claves: forjado, prefabricado, viga, metal, encofrar, cerrajeria, amortizacion, encofrado, metalico, cerrojo

**MMET.1ac** u Amtz puntal met 3.00m 50 us
Amortización puntal metálico telescópico de 3.00m de altura, considerando 50 usos.

**MMET.1bb** u Amtz puntal met 3.50m 25 us
Amortización puntal metálico telescópico de 3.50m de altura, considerando 25 usos.

**MMET.1bc** u Amtz puntal met 3.50m 50 us
Amortización puntal metálico telescópico de 3.50m de altura, considerando 50 usos.

**MMET13fb** u Amtz pl met encf 60x50cm 25us
Amortización placa metálica de 60x50cm para encofrado, considerando 25 usos.
Claves: metal, placa, encofrar, amortizacion, encofrado, rectangular

**MMET14fb** u Amtz pza arr 600 pl met 25u
Amortización pieza de arranque de 600x45x5mm encofrado de placas metálicas para pilares, considerando 25 usos.
Claves: metal, pieza, placa, arranque, encofrar, pletina, amortizacion, escuadra, grapa, cierre, lateral, encofrado, cangrejo

**MMET14ib** u Amtz ecsd crr 141 pl met 25u
Amortización escuadra de 141x141x3mm para cierre de encofrado de placas metálicas para pilares, considerando 25 usos.

**MMET18a** m Fleje perforado panel met 30x0.7
Fleje perforado de 30x0.7mm para chapas metálicas de encofrado.

**MMET23b** u Amtz puntal met p/pan encf 25us
Amortización puntal metálico telescópico especial para pantallas de encofrado de muros, considerando 25 usos.

**MMET24b** u Amtz mens p/pan encf 25us
Amortización ménsula para pasarela de trabajo, especial para pantallas de encofrado de muros, considerando 25 usos.

**MMET25ab** u Amtz pantalla encf 1.30m 25us
Amortización pantalla de encofrado de ancho 1.30m y altura 2.60m, para montar en dos sentidos, con superficie encofrante de contrachapado fenólico, baquelizado a dos caras, de 15mm de espesor, cantos protegidos con perfil metálico, ensamblaje formado por tres cerrosjos, peso 24 kg/m2, para apuntalar y aplomar mediante puntales telescópicos regulables, considerando 25 usos.

**MMMA21a** h Pistola inyección de mano
Pistola de mano para inyecciones varias y sellados
Claves: mano, sellador, inyeccion

**MMMA31d** h Grupo electrógeno 20kva
Grupo electrógeno de 20 kva. de potencia, incluso seguro.
Claves: maquinaria, grupo, electrogeno

**MMMA44a** h Planta asfáltica móvil 60-80tm/h
Planta asfáltica móvil de 215 CV y 60-80 Tm/h.
Claves: maquinaria, asfalto, planta, movil

**MMMC.3aa** h Band vibr 90kg 490x450 cm
Bandeja vibratoria compactadora de peso 90kg con una longitud de planchas de 490x450cm.

**MMMH.3cae** h Hgn diesel conve 300l
Hormigonera convencional portátil accionada por motor diésel, con una capacidad de amasado de 300 litros, incluso seguro.

**PBAC.2aa** t CEM II/A-P 32.5 R granel
Cemento portland con puzolana CEM II/A-P 32.5 R, según norma UNE-EN 197-1:2000, a granel.

**PBAC.2da** t CEM II/A-P 42.5 R granel
Cemento portland con adición puzolánica CEM II/A-P 42.5 R, según norma UNE-EN 197-1:2000 a granel.

**PBAC.2ib** t BL 22.5 X envasado
Cemento blanco BL 22.5 X, para solados, según norma UNE 80.305:2001 envasado.

**PBAI.7c** kg Impz normal mortero-hormigón
Impermeabilizante de fraguado normal para morteros y hormigones,distribuido en garrafa de 5 kg.

**PBAK.1a** t Cal apagada en sacos de 12kg
Cal apagada suministrada en sacos de 12 Kg.

**PBAY.1d** t Yeso alta dureza
Yeso de alta dureza, y secado rapido, compuesto de ligantes a base de yeso especial con aditivos sintéticos suministrado en sacos de 33 Kg, con sello Ince.

**PBRG.1eb** t Grava caliza 10/20 lvd 10km
Grava triturada caliza de granulometria 10/20, lavada, a pie de obra, considerando transporte con camión de 25 t, a una distancia media de 10km.

**PBRG.1gb** t Grava caliza 20/40 lvd 10km
Grava triturada caliza de granulometria 20/40, lavada, a pie de obra, considerando transporte con camión de 25 t, a una distancia media de 10km.
Claves: medio, grava, transporte, pie, lavadero, camion, obra, granulometria, calizo, basico, triturado, arido

**PBRW.2b** t Filler aportación
Filler de aportación.
Claves: basico, arido, filler, aportacion

**PBUC.6a** kg Puntas a p/const 17x70 caja 3kg
Puntas de acero para construcción de 17x70mm (3mm), suministrado en cajas de 3 Kg aproximadamente.

**PBUL.2a** u Cartucho masilla caucho silicona
Cartucho de masilla de caucho de silicona de 1 dm3.
Claves: sellador, silicona, masilla, caucho, cartucho

**PEAA.3ai** kg Acero corru B 400 S ø32
Acero corrugado soldable B 400 S, de 32 mm. de diámetro, homologado, 6.31 kg/m.
Claves: estructura, acero, diametro, corrugado, homologado

**PIEC17db** m Tubo flexible PVC 25mm 30%acc
Tubo flexible corrugado simple de PVC de 25mm de diámetro nominal para empotrar con un grado de protección mecánica 5 y con un incremento sobre el precio del tubo del 30% en concepto de de uniones, accesorios y piezas especiales, según el Reglamento Electrotécnico de Baja Tensión 2002.
Claves: mecanico, especial, accesorio, diametro, tubo, pieza, graduacion, proteccion, union, incremento, corrugado, simple, pvc, empotrable, flexible, tension, electrotecnico

**PIFA.5bc** u Grupo bombeo 7m³/h 40mca
Grupo de bombeo para suministrar un caudal de 7 m³/h a 40 mca de presión, compuesto por dos electrobomba/s de 1.10 kW de potencia eléctrica cada una, trifásica/s y de velocidad 2900 rpm, incluso presostatos, manómetros, válvulas, colectores, latiguillos flexibles, sistema de control de alternancia continua y cuadro eléctrico según norma UNE-EN-60204-1 en diferentes materiales, plástico o metal, con protección IP-56 o IP54 respectivamente.

**PIFA.6bebc** u Caldn 500l 8Kg/cm² 2iny
Calderín o depósito de presión tipo inyectores de chapa galvanizada en caliente, de 500 l de capacidad y 8 Kg/cm² de presión nominal, con dos inyectores, con orificio de conexión de 1 1/2" de diámetro y orificio de drenaje de 1 1/4" de diámetro, incluso latiguillos flexibles de conexión entre módulo de bombeo y módulo de acumulación, según DB-HS4 del CTE.

**PIFC.7baac** m Tb PEX ø16mm sr 3.2 brr 40%acc
Tubo de polietileno reticulado (PEX) en barra, de diámetro interior 16mm y espesor de pared 2.2mm, serie 3.2, con un incremento del precio del tubo del 40% en concepto de uniones, accesorios y piezas especiales, con marcado AENOR, según norma UNE-EN ISO 15875 y DB-HS4 del CTE.

**PIFC.7caac** m Tb PEX ø20mm sr 3.2 brr 40%acc
Tubo de polietileno reticulado (PEX) en barra, de diámetro interior 20mm y espesor de pared 2.8mm, serie 3.2, con un incremento del precio del tubo del 40% en concepto de uniones, accesorios y piezas especiales, con marcado AENOR, según norma UNE-EN ISO 15875 y DB-HS4 del CTE.

**PIFC.7eaac** m Tb PEX ø32mm sr 3.2 brr 40%acc
Tubo de polietileno reticulado (PEX) en barra, de diámetro interior 32mm y espesor de pared 4.4mm, serie 3.2, con un incremento del precio del tubo del 40% en concepto de uniones, accesorios y piezas especiales, con marcado AENOR, según norma UNE-EN ISO 15875 y DB-HS4 del CTE.

**PIFG30h** u Valv esfera lat-niq ø2 1/2"
Válvula de esfera de diámetro 2 1/2" de latón niquelado, presión nominal 16 atm y paso total, con marcado AENOR, según DB-HS4 del CTE.

**PIFG36f** u Válvula compuerta Br ø2"
Válvula de compuerta roscada de bronce de 2" de diámetro, presión nominal de 16 atm y temperatura máxima de 200 °C, con marcado AENOR, según DB-HS4 del CTE.

**PIFG61a** u Llave escuadra calidad baja
Llave de escuadra de calidad baja y 1/2" de diámetro, con marcado AENOR y según DB-HS4 del CTE.

**PIFG62ab** u Llave de paso ø3/8" roscada
Llave de paso de latón para roscar, de diámetro 3/8" y presión nominal 16 atm, con marcado AENOR y según DB-HS4 del CTE.

**PIFR.3ach** u Cont ag fr hel 65mm
Contador de agua fría con marcado CE, tipo hélice, calibre 65mm, con dos puntos de rozamiento y lectura directa por segmentos rotatorios, pre-equipado para emisor de impulsos, para montaje vertical u horizontal, conforme a las especificaciones dispuestas en la norma UNE-EN 14154 "Contadores de agua".

**PISC.1ac** m Tubo eva PVC sr-B Ø32mm 40%acc
Tubo liso evacuación PVC de diámetro 32mm y espesor 3.0mm, para canalización aérea, unión por encolado, con comportamiento frente al fuego M1 según normas NF, para la evacuación de todo tipo de aguas, incluso las procedentes de electrodomésticos, según Norma EN 1453 serie B, suministrado en tubos de 5 m de longitud, con incremento del precio del tubo del 40% en concepto de uniones, accesorios y piezas especiales.

**PISC.1fc** m Tubo eva PVC sr-B Ø110mm 40%acc
Tubo liso evacuación PVC de diámetro 110mm y espesor 3.20mm, para canalización aérea, unión por encolado, con comportamiento frente al fuego M1 según normas NF, para la evacuación de todo tipo de aguas, incluso las procedentes de electrodomésticos, según Norma EN 1453 serie B, suministrado en tubos de 5 m de longitud, con incremento del precio del tubo del 40% en concepto de uniones, accesorios y piezas especiales.

**PNIB.9a** t Betún asfáltico B40-50
Betún asfáltico (tipo B 40-50).
Claves: asfalto, betun

**PRCP.8cbc** l Impr est met mate col
Imprimación antioxidante para estructuras metálicas, de colores rojo, verde o gris con acabado mate.
